# 3ªAMPLIACION CEIP LOS ADILES

- Propiedad del archivo: SOFT S.A.
- Formato: FIEBDC-3/2012
- Programa: Presto 15.01
- Tipo: presupuesto
- Fecha de los precios: 21/02/2007
- Divisa: EUR
- Código: 3A_LOS_ADILES (31/01/2000)
Importe: 1950000

## C01 MOVIMENTO DE TIERRAS y ACTUACIONES PREVIAS (24/06/2014)
Importe: 91470.05

**01.01** ud DESMONTAJE DE HOJA DE PUERTA INTERIOR (20/02/2017)
8 ud × 4.66 = 37.28
Desmontaje de hoja de puerta interior de carpintería de madera, galces, tapajuntas y herrajes, con medios manuales. Incluso p/p de limpieza, acopio, retirada y carga manual del material desmontado sobre camión o contenedor.
CRITERIO DE MEDICIÓN EN PROYECTO.Número de unidades previstas, según documentación gráfica de Proyecto.
FASES DE EJECUCIÓN. Desmontaje de los elementos. Retirada y acopio del material desmontado. Limpieza de los restos de obra. Carga del material desmontado sobre camión o contenedor.
CRITERIO DE MEDICIÓN EN OBRA Y CONDICIONES DE ABONO.Se medirá el número de unidades realmente desmontadas según especificaciones de Proyecto.

| Código | Ud | Descripción | Rendimiento | Precio | Importe |
|---|---|---|---|---|---|
| mo256 | h | Ayudante carpintero. (mano de obra; 20/02/2017) | 0.294 | 15.379469763204 | 4.52 |
| %C I | % | costes indirectos (23/02/2017) | 3 % | 4.52 | 0.14 |
|  |  | Total |  |  | 4.66 |

| Medición | Uds. | Parcial |
|---|---|---|
| Cocina | 2 | 2.00 |
| Sala Visitas | 1 | 1.00 |
| Aulas infantil | 3 | 3.00 |
| Despachos para sala de profesores | 2 | 2.00 |
| Total |  | 8 |

**01.02** m² DESMONTAJE DE MAMPARA C/RECUP (20/02/2017)
7.35 m² × 6.63 = 48.73
Desmontaje con recuperación de mampara separadora acristalada formada por paneles de acero, aluminio, madera, PVC o similar, con medios manuales, sin deteriorar los elementos constructivos a los que se sujeta. Incluso p/p de retirada previa de las instalaciones eléctricas y acristalamiento existentes, estructura soporte, cercos, rodapiés y demás componentes; limpieza, retirada, acopio, y carga manual de escombros sobre camión o contenedor.
NORMATIVA DE APLICACIÓN. Ejecución: NTE-ADD. Acondicionamiento del terreno. Desmontes: Demoliciones.
CRITERIO DE MEDICIÓN EN PROYECTO. Superficie medida según documentación gráfica de Proyecto.
FASES DE EJECUCIÓN. Desmontaje de la instalación eléctrica y del vidrio. Desmontaje de los paneles. Retirada y acopio del material desmontado. Limpieza de los restos de obra. Carga del material desmontado sobre camión o contenedor.
CRITERIO DE MEDICIÓN EN OBRA Y CONDICIONES DE ABONO. Se medirá la superficie realmente desmontada según especificaciones de Proyecto.

| Código | Ud | Descripción | Rendimiento | Precio | Importe |
|---|---|---|---|---|---|
| mo121 | h | Oficial 1ª montador. (mano de obra; 20/02/2017) | 0.163 | 16.349436321742 | 2.665 |
| mo211 | h | Ayudante montador. (mano de obra; 20/02/2017) | 0.163 | 15.379469763204 | 2.507 |
| mo255 | h | Ayudante cristalero. (mano de obra; 20/02/2017) | 0.082 | 15.379469763204 | 1.261 |
| %C I | % | costes indirectos | 3 % | 6.433 | 0.193 |
|  |  | Total |  |  | 6.63 |

| Medición | Uds. | Largo | Alto | Parcial |
|---|---|---|---|---|
| Mampara futura sala de visitas | 1 | 3.5 | 2.1 | 7.35 |
| Total |  |  |  | 7.35 |

**01.03** m DESMONTAJE DE CONJUNTO DE MOBILIARIO DE COCINA (20/02/2017)
10 m × 62.47 = 624.70
Desmontaje de conjunto de mobiliario de cocina y accesorios, con medios manuales, y recuperación del material para su posterior montaje en el mismo emplazamiento, sin afectar a la estabilidad de los elementos resistentes a los que puedan estar unidos. Incluso p/p de acopio y protección del material desmontado en obra hasta su posterior montaje, limpieza, acopio, retirada y carga manual de escombros sobre camión o contenedor. Totalmente montado.
CRITERIO DE MEDICIÓN EN PROYECTO. Longitud medida según documentación gráfica de Proyecto.
CONDICIONES PREVIAS QUE HAN DE CUMPLIRSE ANTES DE LA EJECUCIÓN DE LAS UNIDADES DE OBRA DEL SOPORTE. Se comprobará que se ha desmontado previamente la encimera, el fregadero y los electrodomésticos que pudieran formar parte del conjunto.
FASES DE EJECUCIÓN. Desmontaje de los elementos. Acopio y protección en obra del material que se vaya a volver a montar. Montaje de los elementos. Limpieza de los restos de obra.
CRITERIO DE MEDICIÓN EN OBRA Y CONDICIONES DE ABONO. Se medirá la longitud realmente desmontada según especificaciones de Proyecto.

| Código | Ud | Descripción | Rendimiento | Precio | Importe |
|---|---|---|---|---|---|
| mo106 | h | Oficial 1ª construcción. (mano de obra; 20/02/2017) | 1.468 | 16.349436321742 | 24.00 |
| mo251 | h | Ayudante construcción. (mano de obra; 20/02/2017) | 1.468 | 15.379469763204 | 22.58 |
| mo310 | h | Peón ordinario construcción. (mano de obra; 21/02/2017) | 0.917 | 15.339471142233 | 14.07 |
| %C I | % | costes indirectos | 3 % | 60.65 | 1.82 |
|  |  | Total |  |  | 62.47 |

| Medición | Uds. | Parcial |
|---|---|---|
| Cocina existente | 10 | 10.00 |
| Total |  | 10 |

**01.04** m² APERTURA DE HUECO EN PARTICION INTERIOR (06/02/2017)
3.05 m² × 8.64 = 26.35
Apertura de hueco para posterior colocación de la carpintería, en partición interior de espesor total 10cm, con medios manuales, sin afectar a la estabilidad de la partición o de los elementos constructivos contiguos, y carga manual sobre camión o contenedor. El precio incluye el corte previo del contorno del hueco, el montaje y desmontaje del apeo del hueco y la colocación de dinteles.
CRITERIO DE MEDICIÓN EN PROYECTO.Superficie medida según documentación gráfica de Proyecto.
CONDICIONES PREVIAS QUE HAN DE CUMPLIRSE ANTES DE LA EJECUCIÓN DE LAS UNIDADES DE OBRA DEL SOPORTE. Se comprobarán los problemas de estabilidad que pudieran ocasionarse como consecuencia de la apertura del hueco en el muro, y en caso de que fuera necesario, se habrá procedido previamente a descargar el muro mediante el apeo de los elementos que apoyen en él y al adintelado del hueco, antes de iniciarse cualquier tipo de trabajo de demolición. Se comprobará que la partición está libre del paso de instalaciones en servicio, en la zona a demoler.
FASES DE EJECUCIÓN.Replanteo del hueco en el paramento. Corte previo del contorno del hueco. Demolición de la fábrica y sus revestimientos. Apeo y colocación de dinteles.Fragmentación de los escombros en piezas manejables. Retirada y acopio de escombros. Limpieza de los restos de obra. Carga manual de escombros sobre camión o contenedor.
CRITERIO DE MEDICIÓN EN OBRA Y CONDICIONES DE ABONO.Se medirá la superficie realmente demolida según especificaciones de Proyecto.

| Código | Ud | Descripción | Rendimiento | Precio | Importe |
|---|---|---|---|---|---|
| mt07vau010a | m | Apeo y adintelado de huecos abiertos. Vigueta pretensada t-18 (material; 06/02/2017) | 1 | 4.6598393430774 | 4.66 |
| mo310 | h | Peón ordinario construcción. | 0.243 | 15.339471142233 | 3.73 |
| %C I | % | costes indirectos | 3 % | 8.39 | 0.25 |
|  |  | Total |  |  | 8.64 |

| Medición | Uds. | Largo | Ancho | Parcial |
|---|---|---|---|---|
| Ventana Aseo Infantil | 1 | 1 | 1 | 1.00 |
| Puerta Aseo Infantil | 1 | 1 | 2.05 | 2.05 |
| Total |  |  |  | 3.05 |

**01.05** m² DEMOLICIÓN DE PARTICIONES (21/02/2017)
106.08 m² × 5.66 = 600.41
Demolición de partición interior de cualquier tipo, de espesor total 11cm, con medios manuales, sin afectar a la estabilidad de los elementos constructivos contiguos. Incluso p/p de demolición de sus revestimientos (yeso, mortero, alicatados,rodapiés, etc.), instalaciones empotradas y carpinterías, previo desmontaje de los marcos y de las hojas, corte con radial de extremos de demolición; limpieza, acopio, retirada y carga manual de escombros sobre camión o contenedor.
NORMATIVA DE APLICACIÓN.Ejecución: NTE-ADD. Acondicionamiento del terreno. Desmontes: Demoliciones.
CRITERIO DE MEDICIÓN EN PROYECTO.Superficie medida según documentación gráfica de Proyecto.
CONDICIONES PREVIAS QUE HAN DE CUMPLIRSE ANTES DE LA EJECUCIÓN DE LAS UNIDADES DE OBRA DEL SOPORTE. Se comprobará que los elementos a demoler no están sometidos a cargas transmitidas por elementos estructurales.
FASES DE EJECUCIÓN. Demolición manual de la fábrica y sus revestimientos. Fragmentación de los escombros en piezas manejables. Retirada y acopio de escombros. Limpieza de los restos de obra. Carga de escombros sobre camión o contenedor.
CRITERIO DE MEDICIÓN EN OBRA Y CONDICIONES DE ABONO. Se medirá la superficie realmente demolida según especificaciones de Proyecto.

| Código | Ud | Descripción | Rendimiento | Precio | Importe |
|---|---|---|---|---|---|
| mo310 | h | Peón ordinario construcción. | 0.358 | 15.339471142233 | 5.492 |
| %C I | % | costes indirectos | 3 % | 5.492 | 0.165 |
|  |  | Total |  |  | 5.66 |

| Medición | Uds. | Largo | Alto | Parcial |
|---|---|---|---|---|
| Usos múltiples | 1 | 6.45 | 3.05 | 19.67 |
|  | 1 | 1.85 | 3.05 | 5.64 |
|  | 1 | 3 | 3.05 | 9.15 |
|  | 1 | 1.6 | 3.05 | 4.88 |
| Aseos usos múltiples | 3 | 1.4 | 3.05 | 12.81 |
| Cocina para almacén | 1 | 1.6 | 3.05 | 4.88 |
|  | 1 | 2.3 | 3.05 | 7.02 |
| Paso PB hacia ampliación | 1 | 0.5 | 3.25 | 1.63 |
|  | 1 | 2.1 | 3.25 | 6.83 |
| Paso P1 hacia ampliación | 1 | 1 | 3.25 | 3.25 |
|  | 1 | 2.1 | 3.25 | 6.83 |
| Despachos para sala de profesores | 2 | 3.85 | 3.05 | 23.49 |
| Total |  |  |  | 106.08 |

**01.06** m² LEVANTADO DE CARPINTERÍA EXTERIOR (21/02/2017)
21.75 m² × 3.67 = 79.82
Levantado de carpintería acristalada de aluminio de cualquier tipo situada en fachada, con medios manuales, sin deteriorar los elementos constructivos a los que está sujeta. Incluso p/p de desmontaje de marcos, hojas acristaladas y accesorios, limpieza, acopio, retirada y carga manual de escombros sobre camión o contenedor.
NORMATIVA DE APLICACIÓN.Ejecución: NTE-ADD. Acondicionamiento del terreno. Desmontes: Demoliciones.
CRITERIO DE MEDICIÓN EN PROYECTO. Superficie medida según documentación gráfica de Proyecto.
CONDICIONES PREVIAS QUE HAN DE CUMPLIRSE ANTES DE LA EJECUCIÓN DE LAS UNIDADES DE OBRA DEL SOPORTE. Se comprobará que los elementos a demoler no están sometidos a cargas transmitidas por elementos estructurales.
CONDICIONES PREVIAS QUE HAN DE CUMPLIRSE ANTES DE LA EJECUCIÓN DE LAS UNIDADES DE OBRA AMBIENTALES. Se suspenderán los trabajos cuando llueva, nieve o la velocidad del viento sea superior a 60 km/h.
FASES DE EJECUCIÓN.Desmontaje de los elementos. Retirada y acopio del material desmontado. Limpieza de los restos de obra. Carga del material desmontado y los restos de obra sobre camión o contenedor.
CRITERIO DE MEDICIÓN EN OBRA Y CONDICIONES DE ABONO.Se medirá la superficie realmente desmontada según especificaciones de Proyecto.

| Código | Ud | Descripción | Rendimiento | Precio | Importe |
|---|---|---|---|---|---|
| mo310 | h | Peón ordinario construcción. | 0.232 | 15.339471142233 | 3.56 |
| %C I | % | costes indirectos | 3 % | 3.56 | 0.11 |
|  |  | Total |  |  | 3.67 |

| Medición | Uds. | Largo | Alto | Parcial |
|---|---|---|---|---|
| Aulas Infantil | 6 | 1.5 | 1.45 | 13.05 |
| Fachada Este, contacto con ampliación | 4 | 1.5 | 1.45 | 8.70 |
| Total |  |  |  | 21.75 |

**01.07** m² APERTURA HUECOS EN FACHADAS (19/01/2017)
20.86 m² × 7.44 = 155.20
Apertura de hueco para posterior colocación de la carpintería, en cerramiento de fachada, de fábrica formada por dos hojas revestidas de ladrillo y cámara con aislamiento en el interior, con martillo neumático, sin afectar a la estabilidad de la hoja o de los elementos constructivos contiguos. Incluso p/p de corte previo con amoladora angular equipada con disco de corte, desvío de instalaciones, demolición de sus revestimientos (yeso, mortero, etc.), limpieza, acopio, retirada y carga manual de escombros sobre camión o contenedor. Incluso montaje y desmontaje del apeo del hueco y colocación de dinteles.
CRITERIO DE MEDICIÓN EN PROYECTO.Superficie medida según documentación gráfica de Proyecto.
CONDICIONES PREVIAS QUE HAN DE CUMPLIRSE ANTES DE LA EJECUCIÓN DE LAS UNIDADES DE OBRA DEL SOPORTE. Se comprobará que se han desmontado las carpinterías, cerrajerías, remates o cualquier otro elemento sujeto al cerramiento de fachada. Se comprobará que los elementos a demoler no están sometidos a cargas transmitidas por elementos estructurales. Se comprobarán los problemas de estabilidad que pudieran ocasionarse como consecuencia de la apertura del hueco en el muro, y en caso de que fuera necesario, se habrá procedido previamente a descargar el muro mediante el apeo de los elementos que apoyen en él y al adintelado del hueco, antes de iniciarse cualquier tipo de trabajo de demolición.
CONDICIONES PREVIAS QUE HAN DE CUMPLIRSE ANTES DE LA EJECUCIÓN DE LAS UNIDADES DE OBRA AMBIENTALES. Se suspenderán los trabajos cuando llueva, nieve o la velocidad del viento sea superior a 60 km/h.
FASES DE EJECUCIÓN. Replanteo del hueco en el paramento. Corte previo del contorno del hueco. Demolición de la fábrica y sus revestimientos con martillo neumático. Fragmentación de los escombros en piezas manejables. Retirada y acopio de escombros. Limpieza de los restos de obra. Carga de escombros sobre camión o contenedor.
CRITERIO DE MEDICIÓN EN OBRA Y CONDICIONES DE ABONO. Se medirá la superficie realmente demolida según especificaciones de Proyecto.

| Código | Ud | Descripción | Rendimiento | Precio | Importe |
|---|---|---|---|---|---|
| mq05mai030 | h | Martillo neumático. (maquinaria; 22/02/2017) | 0.152 | 2.9398986413407 | 0.45 |
| mq05pdm110 | h | Compresor portátil diesel media presión 10 m³/min. (maquinaria; 19/01/2017) | 0.152 | 6.6597703916085 | 1.01 |
| mo300 | h | Peón especializado construcción. (mano de obra; 21/02/2017) | 0.177 | 15.339471142233 | 2.72 |
| mo310 | h | Peón ordinario construcción. | 0.198 | 15.339471142233 | 3.04 |
| %C I | % | costes indirectos | 3 % | 7.22 | 0.22 |
|  |  | Total |  |  | 7.44 |

| Medición | Uds. | Largo | Alto | Parcial |
|---|---|---|---|---|
| Aulas de Infantil | 6 | 1.5 | 0.8 | 7.20 |
| Paso a Ampliación PB | 1 | 2.1 | 3.25 | 6.83 |
| Paso a Ampliación P1 | 1 | 2.1 | 3.25 | 6.83 |
| Total |  |  |  | 20.86 |

**01.08** m² DEMOLICION DE PAVIMENTOS (19/01/2017)
25.88 m² × 11.33 = 293.22
Demolición de pavimento existente en el interior del edificio, de baldosas de terrazo, incluso la demolición de la base soporte de hasta 17cm de espesor total, con martillo neumático, sin deteriorar los elementos constructivos contiguos. Incluso p/p de limpieza, acopio, retirada y carga manual de escombros sobre camión o contenedor.
NORMATIVA DE APLICACIÓN.Ejecución: NTE-ADD. Acondicionamiento del terreno. Desmontes: Demoliciones.
CRITERIO DE MEDICIÓN EN PROYECTO.Superficie medida según documentación gráfica de Proyecto.
CONDICIONES PREVIAS QUE HAN DE CUMPLIRSE ANTES DE LA EJECUCIÓN DE LAS UNIDADES DE OBRA DEL SOPORTE.Se comprobará que el pavimento está libre de conductos de instalaciones en servicio, en la zona a retirar. Se comprobará que se han desmontado y retirado los aparatos de instalaciones y mobiliario existentes, así como cualquier otro elemento que pueda entorpecer los trabajos.
PROCESO DE EJECUCIÓN.FASES DE EJECUCIÓN.Demolición de los elementos con martillo neumático. Retirada y acopio de escombros. Limpieza de los restos de obra. Carga de escombros sobre camión o contenedor.
CONDICIONES DE TERMINACIÓN.Una vez concluidos los trabajos, la base soporte quedará limpia de restos del material.
CRITERIO DE MEDICIÓN EN OBRA Y CONDICIONES DE ABONO.Se medirá la superficie realmente demolida según especificaciones de Proyecto.

| Código | Ud | Descripción | Rendimiento | Precio | Importe |
|---|---|---|---|---|---|
| mq05mai030 | h | Martillo neumático. | 0.201 | 2.9398986413407 | 0.59 |
| mq05pdm110 | h | Compresor portátil diesel media presión 10 m³/min. | 0.144 | 6.6597703916085 | 0.96 |
| mo300 | h | Peón especializado construcción. | 0.215 | 15.339471142233 | 3.30 |
| mo310 | h | Peón ordinario construcción. | 0.401 | 15.339471142233 | 6.15 |
| %C I | % | costes indirectos | 3 % | 11.00 | 0.33 |
|  |  | Total |  |  | 11.33 |

| Medición | Uds. | Largo | Ancho | Parcial |
|---|---|---|---|---|
| Paso a Ampliación PB | 1 | 3.35 | 2.15 | 7.20 |
| Paso a ampliación P1 (no demoler base) | 1 | 5.55 | 2.15 | 11.93 |
| Aseo usos multiples | 1 | 1.35 | 5 | 6.75 |
| Total |  |  |  | 25.88 |

**01.09** m² DEMOLICION DE FALSOS TECHOS (21/02/2017)
19.13 m² × 4.03 = 77.09
Demolición de falso techo continuo de placas de escayola, yeso laminado o cartón yeso, situado a una altura menor de 4 m, con medios manuales, sin deteriorar los elementos constructivos contiguos. Incluso p/p de demolición de perfiles, cuelgues, varillas y conectores, falsas vigas, tabicas, molduras, cornisas y remates, limpieza, acopio, retirada y carga manual de escombros sobre camión o contenedor.
NORMATIVA DE APLICACIÓN.Ejecución: NTE-ADD. Acondicionamiento del terreno. Desmontes: Demoliciones.
CRITERIO DE MEDICIÓN EN PROYECTO.Superficie medida según documentación gráfica de Proyecto.
CONDICIONES PREVIAS QUE HAN DE CUMPLIRSE ANTES DE LA EJECUCIÓN DE LAS UNIDADES DE OBRA DEL SOPORTE. Se comprobará que han sido retirados todos los elementos empotrados o adosados al falso techo.
FASES DE EJECUCIÓN. Demolición de los elementos. Fragmentación de los escombros en piezas manejables. Retirada y acopio de escombros. Limpieza de los restos de obra. Carga de escombros sobre camión o contenedor.
CRITERIO DE MEDICIÓN EN OBRA Y CONDICIONES DE ABONO. Se medirá la superficie realmente demolida según especificaciones de Proyecto.

| Código | Ud | Descripción | Rendimiento | Precio | Importe |
|---|---|---|---|---|---|
| mo310 | h | Peón ordinario construcción. | 0.255 | 15.339471142233 | 3.91 |
| %C I | % | costes indirectos | 3 % | 3.91 | 0.12 |
|  |  | Total |  |  | 4.03 |

| Medición | Uds. | Largo | Ancho | Parcial |
|---|---|---|---|---|
| Paso a Ampliación PB | 1 | 3.35 | 2.15 | 7.20 |
| Paso a ampliación P1 (no demoler base) | 1 | 5.55 | 2.15 | 11.93 |
| Total |  |  |  | 19.13 |

**01.10** m² DESMONTAJE y REINSTALACIÓN DE FALSOS TECHOS REGISTRABLES (21/02/2017)
160 m² × 7.21 = 1153.60
Desmontaje de falso techo registrable de placas de cualquier tipo, situado a una altura menor de 4 m, con medios manuales y recuperación del material para su posterior montaje en el mismo emplazamiento, sin afectar a la estabilidad de los elementos constructivos a los que se sujeta. Incluso p/p de acopio y protección del material desmontado en obra hasta su posterior montaje, limpieza, acopio, retirada y carga manual de escombros sobre camión o contenedor, incluso montaje de las piezas retiradas con aportación de pequeño material. Totalmente montado.
En entorno de particiones a demoler
NORMATIVA DE APLICACIÓN. Ejecución: NTE-ADD. Acondicionamiento del terreno. Desmontes: Demoliciones.
CRITERIO DE MEDICIÓN EN PROYECTO. Superficie medida según documentación gráfica de Proyecto.
CONDICIONES PREVIAS QUE HAN DE CUMPLIRSE ANTES DE LA EJECUCIÓN DE LAS UNIDADES DE OBRA DEL SOPORTE. Se comprobará que han sido retirados todos los elementos empotrados o adosados al falso techo.
FASES DE EJECUCIÓN. Desmontaje de los elementos. Acopio y protección en obra del material que se vaya a volver a montar. Montaje de los elementos. Retirada y acopio de escombros. Limpieza de los restos de obra. Carga de escombros sobre camión o contenedor.
CRITERIO DE MEDICIÓN EN OBRA Y CONDICIONES DE ABONO Se medirá la superficie realmente desmontada y repuesta según especificaciones de Proyecto.

| Código | Ud | Descripción | Rendimiento | Precio | Importe |
|---|---|---|---|---|---|
| mo310 | h | Peón ordinario construcción. | 0.456 | 15.339471142233 | 6.995 |
| %C I | % | costes indirectos | 3 % | 6.995 | 0.210 |
|  |  | Total |  |  | 7.21 |

| Medición | Uds. | Largo | Ancho | Parcial |
|---|---|---|---|---|
| Usos múltiples | 30 |  |  | 30.00 |
| Almacén | 5 |  |  | 5.00 |
| Despachos | 10 |  |  | 10.00 |
| Aulas fondo para conexión a ampliación | 25 |  |  | 25.00 |
| Pasillo para conexión nuevas instalaciones | 1 | 45 | 2 | 90.00 |
| Total |  |  |  | 160 |

**01.11** m² DEMOLICION DE ALERO DE EDIFICIO EXISTENTE (19/01/2017)
8.75 m² × 37.27 = 326.11
Demolición de losa maciza de hormigón armado de hasta 20 cm de canto total, con medios manuales, martillo neumático y equipo de oxicorte, y carga manual sobre camión o contenedor. Sin deteriorar los elementos constructivos contiguos
NORMATIVA DE APLICACIÓN Ejecución: NTE-ADD. Acondicionamiento del terreno. Desmontes: Demoliciones.
CRITERIO DE MEDICIÓN EN PROYECTO Superficie medida según documentación gráfica de Proyecto.
CONDICIONES PREVIAS QUE HAN DE CUMPLIRSE ANTES DE LA EJECUCIÓN DE LAS UNIDADES DE OBRA DEL SOPORTE. Se verificará que sobre el elemento a demoler no hay almacenados ni mobiliario utilizable ni materiales combustibles, explosivos o peligrosos; y que se ha procedido a su desratización o desinfección en caso de que fuese necesario. Deberán haberse concluido todas aquellas actuaciones previas previstas en el Proyecto de Derribo correspondiente: medidas de seguridad, anulación y neutralización por parte de las compañías suministradoras de las acometidas de instalaciones, trabajos de campo y ensayos, apeo y apuntalamientos necesarios. Se habrán tomado las medidas de protección indicadas en el correspondiente Estudio de Seguridad y Salud, tanto en relación con los operarios encargados de la demolición como con terceras personas, viales, elementos públicos o edificios colindantes. Se dispondrá en obra de los medios necesarios para evitar la formación de polvo durante los trabajos de demolición y de los sistemas de extinción de incendios adecuados.
CONDICIONES PREVIAS QUE HAN DE CUMPLIRSE ANTES DE LA EJECUCIÓN DE LAS UNIDADES DE OBRA DEL CONTRATISTA.Habrá recibido por escrito la aprobación, por parte del director de la ejecución de la obra, de su programa de trabajo, conforme al Proyecto de Derribo.
PROCESO DE EJECUCIÓN FASES DE EJECUCIÓN. ,Replanteo de la superficie de forjado a demoler. Demolición del elemento. Corte de las armaduras. Fragmentación de los escombros en piezas manejables. Retirada y acopio de escombros. Limpieza de los restos de obra. Carga manual de escombros sobre camión o contenedor.
CONDICIONES DE TERMINACIÓN. ,No quedarán partes inestables del elemento demolido parcialmente, y la zona de trabajo estará limpia de escombros.
CONSERVACIÓN Y MANTENIMIENTO. Mientras se sigan realizando los trabajos de rehabilitación y no se haya consolidado definitivamente la zona de trabajo, se conservarán los apeos y apuntalamientos previstos.
CRITERIO DE MEDICIÓN EN OBRA Y CONDICIONES DE ABONO. Se medirá la superficie realmente demolida según especificaciones de Proyecto.

| Código | Ud | Descripción | Rendimiento | Precio | Importe |
|---|---|---|---|---|---|
| mq05mai030 | h | Martillo neumático. | 0.905 | 2.9398986413407 | 2.66 |
| mq05pdm110 | h | Compresor portátil diesel media presión 10 m³/min. | 0.453 | 6.6597703916085 | 3.02 |
| mq08sol010 | h | Equipo oxicorte,c/acetileno como combustible, oxígeno comburente (maquinaria; 06/02/2017) | 0.272 | 7.0797559118 | 1.93 |
| mo105 | h | Oficial 1ª construcción (mano de obra; 20/02/2017) | 0.27 | 16.349436321742 | 4.41 |
| mo300 | h | Peón especializado construcción. | 0.9 | 15.339471142233 | 13.81 |
| mo310 | h | Peón ordinario construcción. | 0.675 | 15.339471142233 | 10.35 |
| %C I | % | costes indirectos | 3 % | 36.18 | 1.09 |
|  |  | Total |  |  | 37.27 |

**01.12** m² DEMOLICIÓN DE SOLERAS (19/01/2017)
311.23 m² × 5.7 = 1774.01
Demolición de solera o pavimento de hormigón armado de hasta 20 cm de espesor, con martillo neumático, sin incluir la demolición de la base soporte. Incluso p/p de corte de solera o pavimento para no dañar al resto del entorno, sin deteriorar los elementos constructivos contiguos, limpieza, acopio, retirada y carga manual de escombros sobre camión o contenedor. En demolición de soleras para apertura de zanjas
NORMATIVA DE APLICACIÓN Ejecución:PG-3. Pliego de prescripciones técnicas generales para obras de carreteras y puentes de la Dirección General de Carreteras. NTE-ADD. Acondicionamiento del terreno. Desmontes: Demoliciones.
CRITERIO DE MEDICIÓN EN PROYECTO. Superficie medida según documentación gráfica de Proyecto.
PROCESO DE EJECUCIÓN FASES DE EJECUCIÓN. Demolición del pavimento con martillo neumático. Fragmentación de los escombros en piezas manejables. Retirada y acopio de escombros. Limpieza de los restos de obra. Carga manual de escombros sobre camión o contenedor.
CONDICIONES DE TERMINACIÓN. Una vez concluidos los trabajos, la base soporte quedará limpia de restos del material.
CRITERIO DE MEDICIÓN EN OBRA Y CONDICIONES DE ABONO. Se medirá la superficie realmente demolida según especificaciones de Proyecto.

| Código | Ud | Descripción | Rendimiento | Precio | Importe |
|---|---|---|---|---|---|
| mq05mai030 | h | Martillo neumático. | 0.169 | 2.9398986413407 | 0.50 |
| mq05pdm010a | h | Compresor portátil eléctrico 2 m³/min de caudal. (maquinaria; 19/01/2017) | 0.169 | 3.6598738188119 | 0.62 |
| mo300 | h | Peón especializado construcción. | 0.173 | 15.339471142233 | 2.65 |
| mo310 | h | Peón ordinario construcción. | 0.115 | 15.339471142233 | 1.76 |
| %C I | % | costes indirectos | 3 % | 5.53 | 0.17 |
|  |  | Total |  |  | 5.7 |

| Medición | Uds. | Largo | Ancho | Parcial |
|---|---|---|---|---|
| Acceso Ampliación hasta polideportivo | 1 | 26.2 | 9.5 | 248.90 |
| Drenaje Aulas exteriores | 1 | 27.7 | 2.25 | 62.33 |
| Total |  |  |  | 311.23 |

**01.13** m² LEVANTADO DE VALLA LIGERA A MANO (21/02/2017)
347.2 m² × 4.19 = 1454.77
Levantado, por medios manuales, de vallado o cerca realizada con malla metálica galvanizada o material ligero análogo de cualquier tipo, i retirada a pie de carga y p.p. de costes indirectos

| Código | Ud | Descripción | Rendimiento | Precio | Importe |
|---|---|---|---|---|---|
| mo310 | h | Peón ordinario construcción. | 0.265 | 15.339471142233 | 4.065 |
| %C I | % | costes indirectos | 3 % | 4.065 | 0.122 |
|  |  | Total |  |  | 4.19 |

| Medición | Uds. | Largo | Alto | Parcial |
|---|---|---|---|---|
| Este junto a polideportivo | 1 | 116 | 2 | 232.00 |
| Zona Norte tras polideportivo | 1 | 51.6 | 2 | 103.20 |
| Acceso aparcamiento | 1 | 6 | 2 | 12.00 |
| Total |  |  |  | 347.2 |

**01.14** ud DESMONTAJE PUERTA CERRAMIENTO PARCELA (24/06/2014)
1 ud × 16.41 = 16.41
Desmontaje de puerta de acceso a parcela formado por dos hojas abatibles, de dimensiones totales de cierre 3,6x2m, con medios manuales, sin deteriorar los elementos constructivos a los que está sujeta, y carga manual sobre camión o contenedor. El precio incluye el desmontaje de los mecanismos y de los accesorios.
CRITERIO DE MEDICIÓN EN PROYECTO.Número de unidades previstas, según documentación gráfica de Proyecto.
CONDICIONES PREVIAS QUE HAN DE CUMPLIRSE ANTES DE LA EJECUCIÓN DE LAS UNIDADES DE OBRA DEL SOPORTE. Se comprobará que los elementos a desmontar no están sometidos a cargas transmitidas por elementos estructurales.
CONDICIONES PREVIAS QUE HAN DE CUMPLIRSE ANTES DE LA EJECUCIÓN DE LAS UNIDADES DE OBRA AMBIENTALES.Se suspenderán los trabajos cuando llueva, nieve o la velocidad del viento sea superior a 60 km/h.
FASES DE EJECUCIÓN.Desmontaje del elemento. Retirada y acopio del material desmontado. Limpieza de los restos de obra. Carga manual del material desmontado y restos de obra sobre camión o contenedor.
CRITERIO DE MEDICIÓN EN OBRA Y CONDICIONES DE ABONO. Se medirá el número de unidades realmente desmontadas según especificaciones de Proyecto.

| Código | Ud | Descripción | Rendimiento | Precio | Importe |
|---|---|---|---|---|---|
| mo171 | h | Oficial 1ª cerrajero. (mano de obra; 24/06/2014) | 0.396 | 16.349436321742 | 6.47 |
| mo257 | h | Ayudante cerrajero. (mano de obra; 20/02/2017) | 0.396 | 15.379469763204 | 6.09 |
| mo310 | h | Peón ordinario construcción. | 0.22 | 15.339471142233 | 3.37 |
| %C I | % | costes indirectos | 3 % | 15.93 | 0.48 |
|  |  | Total |  |  | 16.41 |

**01.15** m² LEVANTADO DE REJA METÁLICA DE CERRAMIENTO DE PARCELA (06/02/2017)
12 m² × 6.06 = 72.72
Demolición de fábrica de celosía prefabricada de hormigón en muro para vallado de parcela, con medios manuales, sin deteriorar los elementos constructivos contiguos. Incluso p/p de limpieza, acopio, retirada y carga manual de escombros sobre camión o contenedor.
CRITERIO DE MEDICIÓN EN PROYECTO. Superficie medida según documentación gráfica de Proyecto.
CONDICIONES PREVIAS QUE HAN DE CUMPLIRSE ANTES DE LA EJECUCIÓN DE LAS UNIDADES DE OBRA DEL SOPORTE. Se comprobará que los elementos a demoler no están sometidos a cargas transmitidas por elementos estructurales.
CONDICIONES PREVIAS QUE HAN DE CUMPLIRSE ANTES DE LA EJECUCIÓN DE LAS UNIDADES DE OBRA AMBIENTALES.Se suspenderán los trabajos cuando llueva, nieve o la velocidad del viento sea superior a 60 km/h.
FASES DE EJECUCIÓN.Demolición de los elementos. Fragmentación de los escombros en piezas manejables. Retirada y acopio de escombros. Limpieza de los restos de obra. Carga de escombros sobre camión o contenedor.
CRITERIO DE MEDICIÓN EN OBRA Y CONDICIONES DE ABONO. Se medirá la superficie realmente demolida según especificaciones de Proyecto.

| Código | Ud | Descripción | Rendimiento | Precio | Importe |
|---|---|---|---|---|---|
| mq08sol010 | h | Equipo oxicorte,c/acetileno como combustible, oxígeno comburente | 0.062 | 7.0797559118 | 0.44 |
| mo105 | h | Oficial 1ª construcción | 0.053 | 16.349436321742 | 0.87 |
| mo300 | h | Peón especializado construcción. | 0.053 | 15.339471142233 | 0.81 |
| mo310 | h | Peón ordinario construcción. | 0.245 | 15.339471142233 | 3.76 |
| %C I | % | costes indirectos | 3 % | 5.88 | 0.18 |
|  |  | Total |  |  | 6.06 |

| Medición | Uds. | Largo | Alto | Parcial |
|---|---|---|---|---|
| Acceso C/ El remesón | 1 | 6 | 2 | 12.00 |
| Total |  |  |  | 12 |

**01.16** m² DEMOLICIÓN DE MURETE DE CIMENTACIÓN DE CERRAMIENTO DE PARCELA (19/01/2017)
4.2 m² × 33.58 = 141.04
Demolición de murete de hormigón armado de 30cm de espesor, con medios manuales, martillo neumático y equipo de oxicorte, sin deteriorar los elementos constructivos contiguos y carga mecánica sobre camión o contenedor.
NORMATIVA DE APLICACIÓN. Ejecución: NTE-ADD. Acondicionamiento del terreno. Desmontes: Demoliciones.
CRITERIO DE MEDICIÓN EN PROYECTO. Volumen medido según documentación gráfica de Proyecto.
CONDICIONES PREVIAS QUE HAN DE CUMPLIRSE ANTES DE LA EJECUCIÓN DE LAS UNIDADES DE OBRA DEL SOPORTE. Se verificará que sobre el elemento a demoler no hay almacenados ni mobiliario utilizable ni materiales combustibles, explosivos o peligrosos; y que se ha procedido a su desratización o desinfección en caso de que fuese necesario. Deberán haberse concluido todas aquellas actuaciones previas previstas en el Proyecto de Derribo correspondiente: medidas de seguridad, anulación y neutralización por parte de las compañías suministradoras de las acometidas de instalaciones, trabajos de campo y ensayos, apeo y apuntalamientos necesarios. Se habrán tomado las medidas de protección indicadas en el correspondiente Estudio de Seguridad y Salud, tanto en relación con los operarios encargados de la demolición como con terceras personas, viales, elementos públicos o edificios colindantes. Se dispondrá en obra de los medios necesarios para evitar la formación de polvo durante los trabajos de demolición y de los sistemas de extinción de incendios adecuados.
CONDICIONES PREVIAS QUE HAN DE CUMPLIRSE ANTES DE LA EJECUCIÓN DE LAS UNIDADES DE OBRA DEL CONTRATISTA.Habrá recibido por escrito la aprobación, por parte del director de la ejecución de la obra, de su programa de trabajo, conforme al Proyecto de Derribo.
PROCESO DE EJECUCIÓN.FASES DE EJECUCIÓN.Demolición del elemento. Corte de las armaduras. Fragmentación de los escombros en piezas manejables. Retirada y acopio de escombros. Limpieza de los restos de obra. Carga mecánica de escombros sobre camión o contenedor.
CONDICIONES DE TERMINACIÓN.No quedarán partes inestables del elemento demolido parcialmente, y la zona de trabajo estará limpia de escombros.
CONSERVACIÓN Y MANTENIMIENTO.Mientras se sigan realizando los trabajos de rehabilitación y no se haya consolidado definitivamente la zona de trabajo, se conservarán los apeos y apuntalamientos previstos.
CRITERIO DE MEDICIÓN EN OBRA Y CONDICIONES DE ABONO.Se medirá el volumen realmente demolido según especificaciones de Proyecto.

| Código | Ud | Descripción | Rendimiento | Precio | Importe |
|---|---|---|---|---|---|
| mq05mai030 | h | Martillo neumático. | 1.06 | 2.9398986413407 | 3.12 |
| mq05pdm110 | h | Compresor portátil diesel media presión 10 m³/min. | 0.503 | 6.6597703916085 | 3.35 |
| mq08sol010 | h | Equipo oxicorte,c/acetileno como combustible, oxígeno comburente | 0.406 | 7.0797559118 | 2.87 |
| mq01ret010 | h | Miniretrocargadora sobre neumáticos de 15 kW (maquinaria; 07/02/2017) | 0.035 | 39.288645448393 | 1.38 |
| mo105 | h | Oficial 1ª construcción | 0.4 | 16.349436321742 | 6.54 |
| mo300 | h | Peón especializado construcción. | 1 | 15.339471142233 | 15.34 |
| %C I | % | costes indirectos | 3 % | 32.60 | 0.98 |
|  |  | Total |  |  | 33.58 |

| Medición | Uds. | Largo | Alto | Parcial |
|---|---|---|---|---|
| Acceso C/ El Remesón | 1 | 6 | 0.7 | 4.20 |
| Total |  |  |  | 4.2 |

**01.17** m² DESBROCE Y LIMPIEZA DEL TERRENO (25/01/2017)
8106.42 m² × 1.15 = 9322.38
Desbroce y limpieza del terreno para dar al terreno la rasante de explanación prevista, con medios mecánicos, retirando la tierra vegetal (Nivel 0 según geotécnico), hasta llegar a la superficie de la capa de gravas con matriz areno-arcillosa señalada en el estudio geotécnico como Nivel 1. Comprende los trabajos necesarios para retirar de las zonas previstas para la edificación o urbanización: pequeñas plantas, maleza, broza, maderas caídas, escombros, basuras o cualquier otro material existente, hasta una profundidad no menor que el espesor de la capa de tierra vegetal, considerando como mínima 50 cm. Incluso transporte de la maquinaria, retirada de los materiales excavados dentro de la parcela para su posterior reutilización en cubiertas y espacios ajardinados, y carga a camión o dumper.
NORMATIVA DE APLICACIÓN. Ejecución: NTE-ADE. Acondicionamiento del terreno. Desmontes: Explanaciones. CTE. DB-SE-C Seguridad estructural: Cimientos. PG-3. Pliego de prescripciones técnicas generales para obras de carreteras y puentes de la Dirección General de Carreteras.
CRITERIO DE MEDICIÓN EN PROYECTO. Superficie medida en proyección horizontal, según documentación gráfica de Proyecto.
CONDICIONES PREVIAS QUE HAN DE CUMPLIRSE ANTES DE LA EJECUCIÓN DE LAS UNIDADES DE OBRA DEL SOPORTE. Inspección ocular del terreno. Se comprobará la posible existencia de servidumbres, elementos enterrados, redes de servicio o cualquier tipo de instalaciones que puedan resultar afectadas por las obras a iniciar.
CONDICIONES PREVIAS QUE HAN DE CUMPLIRSE ANTES DE LA EJECUCIÓN DE LAS UNIDADES DE OBRA DEL CONTRATISTA. Si existieran instalaciones en servicio que pudieran verse afectadas por los trabajos a realizar, solicitará de las correspondientes compañías suministradoras su situación y, en su caso, la solución a adoptar, así como las distancias de seguridad a tendidos aéreos de conducción de energía eléctrica.
PROCESO DE EJECUCIÓN FASES DE EJECUCIÓN. Replanteo en el terreno. Remoción mecánica de los materiales de desbroce. Retirada y disposición mecánica de los materiales objeto de desbroce. Carga mecánica a camión.
CONDICIONES DE TERMINACIÓN. La superficie del terreno quedará limpia y en condiciones adecuadas para poder realizar el replanteo definitivo de la obra.
CRITERIO DE MEDICIÓN EN OBRA Y CONDICIONES DE ABONO. Se medirá, en proyección horizontal, la superficie realmente ejecutada según especificaciones de Proyecto, sin incluir los incrementos por excesos de excavación no autorizados.

| Código | Ud | Descripción | Rendimiento | Precio | Importe |
|---|---|---|---|---|---|
| mq01pan010a | h | Pala cargadora sobre neumáticos de 120 kW/1,9 m³ (maquinaria; 25/01/2017) | 0.03 | 31.308920564754 | 0.94 |
| mo310 | h | Peón ordinario construcción. | 0.012 | 15.339471142233 | 0.18 |
| %C I | % | costes indirectos | 3 % | 1.12 | 0.03 |
|  |  | Total |  |  | 1.15 |

| Medición | Uds. | Largo | Ancho | Parcial |
|---|---|---|---|---|
| Aparcamiento | 1 | 27 | 18 | 486.00 |
| Parcela | 1 | 7620.42 |  | 7620.42 |
| Total |  |  |  | 8106.42 |

**01.18** m³ FORMACIÓN DE EXPLANADA BASE GRANULAR (25/01/2017)
4085.51 m³ × 6.59 = 26923.51
Relleno y estabilización de esplanada mediante el mediante el extendido en tongadas de material seleccionado según PG-3 de piedra de primera voladura o machacadora, de tamaños 30 a 300mm y compactada en tongadas de 30cm de espesor y una densidad seca no inferior al 100% de la máxima obtenida en el ensayo Proctor Modificado, realizado según UNE 103501 (ensayo no incluido en este precio). Incluso aporte de material seleccionado, carga, transporte y descarga a pie de tajo del material y humectación del mismo.
NORMATIVA DE APLICACIÓN. Ejecución: PG-3. Pliego de prescripciones técnicas generales para obras de carreteras y puentes de la Dirección General de Carreteras.
CRITERIO DE MEDICIÓN EN PROYECTO. Volumen medido sobre los perfiles de los planos topográficos de Proyecto, que definen el movimiento de tierras a realizar en obra.
CONDICIONES PREVIAS QUE HAN DE CUMPLIRSE ANTES DE LA EJECUCIÓN DE LAS UNIDADES DE OBRA DEL SOPORTE. Se comprobará la posible existencia de servidumbres, elementos enterrados, redes de servicio o cualquier tipo de instalaciones que puedan resultar afectadas por las obras a iniciar. Se dispondrá de la información topográfica y geotécnica necesaria, recogida en el correspondiente estudio geotécnico del terreno realizado por un laboratorio acreditado en el área técnica correspondiente, y que incluirá, entre otros datos: características del terreno que se va a emplear en terraplenes y del terreno de base de apoyo de éstos, hasta un mínimo de dos metros por debajo de la capa vegetal, cota del nivel freático y corrientes de agua subálveas.
CONDICIONES PREVIAS QUE HAN DE CUMPLIRSE ANTES DE LA EJECUCIÓN DE LAS UNIDADES DE OBRA AMBIENTALES. Se suspenderán los trabajos cuando la temperatura ambiente sea inferior a 2°C a la sombra, ya que una temperatura inferior afectaría al agua contenida en el suelo, pudiendo llegar a congelarla, con lo que se dificultaría la compactación.
CONDICIONES PREVIAS QUE HAN DE CUMPLIRSE ANTES DE LA EJECUCIÓN DE LAS UNIDADES DE OBRA DEL CONTRATISTA. Si existieran instalaciones en servicio que pudieran verse afectadas por los trabajos a realizar, solicitará de las correspondientes compañías suministradoras su situación y, en su caso, la solución a adoptar, así como las distancias de seguridad a tendidos aéreos de conducción de energía eléctrica.
PROCESO DE EJECUCIÓN FASES DE EJECUCIÓN.Replanteo general y fijación de los puntos y niveles de referencia. Trazado de los bordes de la base del terraplén. Excavación de la capa vegetal de la base y preparación de la superficie de apoyo. Carga, transporte y extendido por tongadas de espesor uniforme. Humectación o desecación de cada tongada. Compactación por tongadas. Carga mecánica a camión.
CONDICIONES DE TERMINACIÓN.La superficie de la explanada quedará limpia, con la rasante especificada y con el grado de compactación adecuado.
CONSERVACIÓN Y MANTENIMIENTO.Se mantendrán protegidos contra la erosión los bordes ataluzados, cuidando que la vegetación plantada no se seque, y se evitará la acumulación de agua en su coronación, limpiando los desagües y canaletas cuando estén obstruidos. Se cortará el agua cuando se produzca una fuga junto a un talud del terraplén. No se concentrarán cargas excesivas junto a la parte superior de los bordes ataluzados ni se modificará la geometría del talud socavando en su pie o coronación. Cuando se observen grietas paralelas al borde del talud se consultará a la Dirección Facultativa, que dictaminará su importancia y, en su caso, la solución a adoptar. Los taludes expuestos a erosión potencial se protegerán adecuadamente para garantizar su estabilidad.
CRITERIO DE MEDICIÓN EN OBRA Y CONDICIONES DE ABONO. Se medirá el volumen de relleno sobre los perfiles transversales del terreno realmente ejecutados, compactados y terminados según especificaciones de Proyecto, siempre que los asientos medios del cimiento debido a su compresibilidad sean inferiores al dos por ciento de la altura media del relleno tipo terraplén. En caso contrario, podrá abonarse el exceso de volumen de relleno, siempre que este asiento del cimiento haya sido comprobado mediante la instrumentación adecuada, cuya instalación y coste correrá a cargo del Contratista. No serán de abono los rellenos que fuesen necesarios para restituir la explanación a las cotas proyectadas debido a un exceso de excavación o cualquier otro caso de ejecución incorrecta imputable al Contratista, ni las creces no previstas en este Proyecto, estando el Contratista obligado a corregir a su costa dichos defectos sin derecho a percepción adicional alguna.

| Código | Ud | Descripción | Rendimiento | Precio | Importe |
|---|---|---|---|---|---|
| mt01art030a | t | Piedra de primera voladura/machacadora 30/300mm (material; 25/01/2017) | 0.455 | 3.0698941594952 | 1.40 |
| mq01pan010a | h | Pala cargadora sobre neumáticos de 120 kW/1,9 m³ | 0.032 | 31.308920564754 | 1.00 |
| mq04cab010b | h | Camión basculante de 10 t de carga, de 147 kW. (maquinaria; 22/02/2017) | 0.048 | 29.25899124001 | 1.40 |
| mq02cia020j | h | Camión cisterna de 8 m³ de capacidad (maquinaria; 25/01/2017) | 0.022 | 38.488673028981 | 0.85 |
| mq02ron010a | h | Rodillo vibrante tándem autopropulsado, de 24,8 kW, de 2450 kg (maquinaria; 25/01/2017) | 0.04 | 15.909451491065 | 0.64 |
| mo252 | h | Ayudante construcción de obra civil (mano de obra; 20/02/2017) | 0.072 | 15.379469763204 | 1.11 |
| %C I | % | costes indirectos | 3 % | 6.40 | 0.19 |
|  |  | Total |  |  | 6.59 |

| Medición | Uds. | Largo | Ancho | Alto | Parcial |
|---|---|---|---|---|---|
| Aparcamiento | 1 | 27 | 12.2 | 0.65 | 214.11 |
|  | 1 | 7 | 3 | 0.65 | 13.65 |
| Arenero | 1 | 15 | 7 | 0.65 | 68.25 |
| Zona Juegos infantil | 1 | 15 | 13 | 0.65 | 126.75 |
| Edificio ampliación y patio juegos | 1 | 5635 |  | 0.65 | 3662.75 |
| Total |  |  |  |  | 4085.51 |

**01.19** m² RELLENO EXTENDIDO COMPACTADO GRANULAR, 30cm (20/01/2017)
6481.4 m² × 6.54 = 42388.36
Ejecución de relleno de terreno de apoyo de la cimentación mediante la colocación de un geotextil tejido de polipropileno con una resistencia a la tracción longitudinal de 20 kN/m, una resistencia a la tracción transversal de 20 kN/m, una apertura de cono al ensayo de perforación dinámica según UNE-EN ISO 13433 inferior a 16 mm, resistencia CBR a punzonamiento 2,4 kN y una masa superficial de 93 g/m². s/ UNE-EN 13252, para la estabilización del suelo y evitar la contaminación de la sub-base granular, que se ejecutará a continuación y estará formada por el vertido sucesivo de 2 tongadas de 15cm:
o La primera formada bien por áridos procedentes del machaqueo y trituración de piedra de cantera o grava natural, bien por áridos artificiales, que en todo caso estarán exentos de arcilla, margas y otros materiales extraños; su tamaño máximo no será, en ningún caso, superior a setenta y seis milímetros (76 mm), y el cernido ponderal acumulado por el tamiz 0,080 UNE no rebasará el cinco por ciento (5 %).
o La segunda, de posterior extendido y compactado estará formada por zahorra artificial (Para las categorías de tráfico pesado T2 a T4 se podrán utilizar materiales granulares reciclados, áridos siderúrgicos, subproductos y productos inertes de desecho, en cumplimiento del Acuerdo de Consejo de Ministros de 1 de junio de 2001 por el que se aprueba el Plan Nacional de Residuos de Construcción y Demolición 2001-2006, siempre que cumplan las prescripciones técnicas exigidas en los artículos del PG3, y se declare el origen de los materiales, tal como se establece en la legislación comunitaria sobre estas materias) tipo ZA20 procedente de la trituración, total o parcial, de piedra de cantera o de grava natural.
Ambas tongadas serán compactadas mediante equipo mecánico con rodillo vibrante tándem autopropulsado hasta alcanzar una densidad seca no inferior al 90% de la máxima obtenida en el ensayo Proctor Modificado, realizado según UNE 103501.
Incluso carga, transporte y descarga a pie de tajo de los áridos a utilizar en los trabajos de relleno y humectación de los mismos.; p/p de cortes, fijaciones al terreno, resolución de solapes y uniones del geotextil; En relleno de toda superficie del solar y taludes que se había excavado para ejecutar la cimentación y urbanización, dejándolo a la cota que figura en planos, preparado para ejecutar las cimentaciones y los pavimentos de la urbanización. Todo según planos, midiéndose el volumen teórico.
NORMATIVA DE APLICACIÓN. Ejecución: PG-3. Pliego de prescripciones técnicas generales para obras de carreteras y puentes de la Dirección General de Carreteras.
CRITERIO DE MEDICIÓN EN PROYECTO. Volumen medido sobre los planos de perfiles transversales del Proyecto, que definen el movimiento de tierras a realizar en obra.
CONDICIONES PREVIAS QUE HAN DE CUMPLIRSE ANTES DE LA EJECUCIÓN DE LAS UNIDADES DE OBRA DEL SOPORTE. Se comprobará que el terreno que forma la explanada que servirá de apoyo tiene la resistencia adecuada. Se comprobará que las características del material sobre el que se va extender el geotextil se corresponden con las previstas en el Proyecto. La superficie estará limpia, seca y exenta de material deleznable que pueda perforar el geotextil por punzonamiento.
CONDICIONES PREVIAS QUE HAN DE CUMPLIRSE ANTES DE LA EJECUCIÓN DE LAS UNIDADES DE OBRA AMBIENTALES. Se suspenderán los trabajos cuando la temperatura ambiente sea inferior a 2°C a la sombra.
PROCESO DE EJECUCIÓN.FASES DE EJECUCIÓN.Transporte y descarga del material a pie de tajo. Colocación del geotextil sobre el terreno. Resolución de solapes y uniones. Fijación del geotextil al terreno mediante grapas. Extendido del material en tongadas de espesor uniforme. Humectación o desecación de cada tongada. Compactación.
CONDICIONES DE TERMINACIÓN.Las tierras o áridos habrán alcanzado el grado de compactación adecuado.
CONSERVACIÓN Y MANTENIMIENTO.Se evitará el paso de personas y vehículos sobre los geotextiles colocados. Las tierras o áridos utilizados quedarán protegidos de la posible contaminación por materiales extraños o por agua de lluvia, así como del paso de vehículos.
CRITERIO DE MEDICIÓN EN OBRA Y CONDICIONES DE ABONO.Se medirá, en perfil compactado, el volumen realmente ejecutado según especificaciones de Proyecto, sin incluir los incrementos por excesos de excavación no autorizados.

| Código | Ud | Descripción | Rendimiento | Precio | Importe |
|---|---|---|---|---|---|
| mt01zah010c | t | Zahorra artificial ZA20 (material; 06/02/2017) | 0.33 | 6.6797697020938 | 2.20 |
| mt01are010a | t | Grava de cantera/natural sin arcilla, de 40 a 76 mm de diámetro. (material; 06/02/2017) | 0.33 | 3.7898693369664 | 1.25 |
| mt14gsa040aa | m² | Geotextil tejido 20KN/M resist. tracc long y trans (material; 25/01/2017) | 1.1 | 0.6299782802873 | 0.69 |
| mq02rot030b | h | Compactador tándem autopropulsado, (maquinaria; 25/01/2017) | 0.025 | 39.928623383923 | 1.00 |
| mq04dua020b | h | Dumper de descarga frontal de 2 t de carga útil (maquinaria; 20/01/2017) | 0.025 | 9.0196890288752 | 0.23 |
| mq02cia020j | h | Camión cisterna de 8 m³ de capacidad | 0.002 | 38.488673028981 | 0.08 |
| mo109 | h | Oficial 1ª construcción de obra civil. (mano de obra; 20/02/2017) | 0.002 | 16.349436321742 | 0.03 |
| mo252 | h | Ayudante construcción de obra civil | 0.004 | 15.379469763204 | 0.06 |
| mo310 | h | Peón ordinario construcción. | 0.053 | 15.339471142233 | 0.81 |
| %C I | % | costes indirectos | 3 % | 6.35 | 0.19 |
|  |  | Total |  |  | 6.54 |

| Medición | Uds. | Largo | Ancho | Parcial |
|---|---|---|---|---|
| Aparcamiento | 1 | 27 | 12.2 | 329.40 |
|  | 1 | 7 | 3 | 21.00 |
| Arenero | 1 | 15 | 7 | 105.00 |
| Zona Juegos infantil | 1 | 15 | 13 | 195.00 |
| Edificio ampliación y patio juegos | 1 | 5635 |  | 5635.00 |
| Aulas exteriores y aseos infantil | 1 | 28 | 7 | 196.00 |
| Total |  |  |  | 6481.4 |

**01.20** m³. EXCAV. ZANJA SANEAMIENTO TIERRA EN OBRA (06/02/2017)
73 m³. × 4.84 = 353.32
Excavación de tierras a cielo abierto para formación de zanjas para instalaciones hasta una profundidad de 2 m, en estrato gravas con matriz areno-arcillosa señalada en el estudio geotécnico como Nivel 1, con medios mecánicos, hasta alcanzar la cota de profundidad indicada en el Proyecto. Incluso transporte de la maquinaria, refinado de paramentos y fondo de excavación, extracción de tierras fuera de la excavación, retirada de los materiales excavados y carga a camión o dumper.
NORMATIVA DE APLICACIÓN.Ejecución:CTE. DB-HS Salubridad.NTE-ADZ. Acondicionamiento del terreno. Desmontes: Zanjas y pozos.
CRITERIO DE MEDICIÓN EN PROYECTO.Volumen medido sobre las secciones teóricas de la excavación, según documentación gráfica de Proyecto.
CONDICIONES PREVIAS QUE HAN DE CUMPLIRSE ANTES DE LA EJECUCIÓN DE LAS UNIDADES DE OBRA DEL SOPORTE. Se comprobará la posible existencia de servidumbres, elementos enterrados, redes de servicio o cualquier tipo de instalaciones que puedan resultar afectadas por las obras a iniciar. Se dispondrá de la información topográfica y geotécnica necesaria, recogida en el correspondiente estudio geotécnico del terreno realizado por un laboratorio acreditado en el área técnica correspondiente, y que incluirá, entre otros datos: tipo, humedad y compacidad o consistencia del terreno. Se dispondrán puntos fijos de referencia en lugares que puedan verse afectados por la excavación, a los cuales se referirán todas las lecturas de cotas de nivel y desplazamientos horizontales y verticales de los puntos del terreno. Se comprobará el estado de conservación de los edificios medianeros y de las construcciones próximas que puedan verse afectadas por las excavaciones.
CONDICIONES PREVIAS QUE HAN DE CUMPLIRSE ANTES DE LA EJECUCIÓN DE LAS UNIDADES DE OBRA DEL CONTRATISTA.Si existieran instalaciones en servicio que pudieran verse afectadas por los trabajos a realizar, solicitará de las correspondientes compañías suministradoras su situación y, en su caso, la solución a adoptar, así como las distancias de seguridad a tendidos aéreos de conducción de energía eléctrica. Notificará al director de la ejecución de la obra, con la antelación suficiente, el comienzo de las excavaciones. En caso de realizarse cualquier tipo de entibación del terreno, presentará al director de la ejecución de la obra, para su aprobación, los cálculos justificativos de la solución a adoptar.
PROCESO DE EJECUCIÓN FASES DE EJECUCIÓN.Replanteo general y fijación de los puntos y niveles de referencia. Colocación de las camillas en las esquinas y extremos de las alineaciones. Excavación en sucesivas franjas horizontales y extracción de tierras. Refinado de fondos con extracción de las tierras. Carga a camión de las tierras excavadas.
CONDICIONES DE TERMINACIÓN. El fondo de la excavación quedará nivelado, limpio y ligeramente apisonado.
CONSERVACIÓN Y MANTENIMIENTO. Las excavaciones quedarán protegidas frente a filtraciones y acciones de erosión o desmoronamiento por parte de las aguas de escorrentía. Se tomarán las medidas oportunas para asegurar que sus características geométricas permanecen inamovibles. Mientras se efectúe la consolidación definitiva de las paredes y fondo de las excavaciones se conservarán las entibaciones realizadas, que sólo podrán quitarse, total o parcialmente, previa comprobación del director de la ejecución de la obra, y en la forma y plazos que éste dictamine. Se tomarán las medidas necesarias para impedir la degradación del fondo de la excavación frente a la acción de las lluvias u otros agentes meteorológicos, en el intervalo de tiempo que medie entre la excavación y la finalización de los trabajos de colocación de instalaciones y posterior relleno de las zanjas.
CRITERIO DE MEDICIÓN EN OBRA Y CONDICIONES DE ABONO. Se medirá el volumen teórico ejecutado según especificaciones de Proyecto, sin incluir los incrementos por excesos de excavación no autorizados, ni el relleno necesario para reconstruir la sección teórica por defectos imputables al Contratista. Se medirá la excavación una vez realizada y antes de que sobre ella se efectúe ningún tipo de relleno. Si el Contratista cerrase la excavación antes de conformada la medición, se entenderá que se aviene a lo que unilateralmente determine el director de la ejecución de la obra.

| Código | Ud | Descripción | Rendimiento | Precio | Importe |
|---|---|---|---|---|---|
| mq01ret020b | h | Retrocargadora sobre neumáticos, de 70 kW (maquinaria; 06/02/2017) | 0.1 | 31.70890677446 | 3.17 |
| mo310 | h | Peón ordinario construcción. | 0.1 | 15.339471142233 | 1.53 |
| %C I | % | costes indirectos | 3 % | 4.70 | 0.14 |
|  |  | Total |  |  | 4.84 |

| Medición | Uds. | Largo | Ancho | Alto | Parcial |
|---|---|---|---|---|---|
| Saneamiento Parcela y edificio | 1 | 70 | 1 | 0.7 | 49.00 |
|  | 1 | 80 | 1 | 0.3 | 24.00 |
| Total |  |  |  |  | 73 |

**01.21** m³ RELLENO ZANJAS SANEAMIENTO C/MAT. EXCAVACION (25/01/2017)
16.8 m³ × 5.67 = 95.26
Formación de relleno de zanjas para instalaciones, con tierra seleccionada procedente de la propia excavación y compactación en tongadas sucesivas de 20 cm de espesor máximo con bandeja vibrante de guiado manual, hasta alcanzar una densidad seca no inferior al 95% de la máxima obtenida en el ensayo Proctor Modificado, realizado según UNE 103501 (ensayo no incluido en este precio). Incluso cinta o distintivo indicador de la instalación, carga, transporte y descarga a pie de tajo de los áridos a utilizar en los trabajos de relleno y humectación de los mismos.
NORMATIVA DE APLICACIÓN. Ejecución: CTE. DB-SE-C Seguridad estructural: Cimientos. CTE. DB-HS Salubridad.NTE-ADZ. Acondicionamiento del terreno. Desmontes: Zanjas y pozos.
CRITERIO DE MEDICIÓN EN PROYECTO. Volumen medido sobre las secciones teóricas de la excavación, según documentación gráfica de Proyecto.
CONDICIONES PREVIAS QUE HAN DE CUMPLIRSE ANTES DE LA EJECUCIÓN DE LAS UNIDADES DE OBRA AMBIENTALES. Se comprobará que la temperatura ambiente no sea inferior a 2°C a la sombra.
PROCESO DE EJECUCIÓN FASES DE EJECUCIÓN. Extendido del material de relleno en tongadas de espesor uniforme. Humectación o desecación de cada tongada. Colocación de cinta o distintivo indicador de la instalación. Compactación.
CONDICIONES DE TERMINACIÓN. Las tierras o áridos de relleno habrán alcanzado el grado de compactación adecuado.
CONSERVACIÓN Y MANTENIMIENTO. Las tierras o áridos utilizados como material de relleno quedarán protegidos de la posible contaminación por materiales extraños o por agua de lluvia, así como del paso de vehículos.
CRITERIO DE MEDICIÓN EN OBRA Y CONDICIONES DE ABONO. Se medirá, en perfil compactado, el volumen realmente ejecutado según especificaciones de Proyecto, sin incluir los incrementos por excesos de excavación no autorizados.

| Código | Ud | Descripción | Rendimiento | Precio | Importe |
|---|---|---|---|---|---|
| mt01var010 | m | Cinta plastificada (material; 25/01/2017) | 1 | 0.0499982762133 | 0.05 |
| mq01ret020b | h | Retrocargadora sobre neumáticos, de 70 kW | 0.058 | 31.70890677446 | 1.84 |
| mq02rod010d | h | Bandeja vibrante de guiado manual, de 300 kg, 70cm anchura trab. (maquinaria; 22/02/2017) | 0.151 | 4.1398572704593 | 0.63 |
| mo310 | h | Peón ordinario construcción. | 0.194 | 15.339471142233 | 2.98 |
| %C I | % | costes indirectos | 3 % | 5.50 | 0.17 |
|  |  | Total |  |  | 5.67 |

| Medición | Uds. | Largo | Ancho | Alto | Parcial |
|---|---|---|---|---|---|
|  | 1 | 70 | 0.6 | 0.4 | 16.80 |
| Total |  |  |  |  | 16.8 |

**01.22** m³ TRANSPORTE DE TIERRAS DENTRO DE LA PARCELA (25/01/2017)
6477.36 m³ × 0.85 = 5505.76
Transporte de tierras de los productos procedentes de la excavación de cualquier tipo de terreno dentro de la obra, a una distancia menor de 0,5 km, considerando ida, descarga y vuelta.
CRITERIO DE MEDICIÓN EN PROYECTO. Volumen medido sobre las secciones teóricas de las excavaciones, incrementadas cada una de ellas por su correspondiente coeficiente de esponjamiento, de acuerdo con el tipo de terreno considerado.
CONDICIONES PREVIAS QUE HAN DE CUMPLIRSE ANTES DE LA EJECUCIÓN DE LAS UNIDADES DE OBRA DEL SOPORTE. Se comprobará que están perfectamente señalizadas sobre el terreno las zonas de trabajo y vías de circulación, para la organización del tráfico.
PROCESO DE EJECUCIÓN FASES DE EJECUCIÓN. Transporte de tierras dentro de la obra, con protección de las mismas mediante su cubrición con lonas o toldos.
CONDICIONES DE TERMINACIÓN. Las vías de circulación utilizadas durante el transporte quedarán completamente limpias de cualquier tipo de restos.
CRITERIO DE MEDICIÓN EN OBRA Y CONDICIONES DE ABONO. Se medirá, incluyendo el esponjamiento, el volumen de tierras realmente transportado según especificaciones de Proyecto.

| Código | Ud | Descripción | Rendimiento | Precio | Importe |
|---|---|---|---|---|---|
| mq04dua020a | h | Dumper de descarga frontal de 1,5 t de carga útil. (maquinaria; 25/01/2017) | 0.162 | 5.1098238289969 | 0.83 |
| %C I | % | costes indirectos | 3 % | 0.83 | 0.02 |
|  |  | Total |  |  | 0.85 |

| Medición | Uds. | Largo | Alto | Parcial |
|---|---|---|---|---|
| Parcela | 1 | 7620.42 | 0.85 | 6477.36 |
| Total |  |  |  | 6477.36 |

## C02 INSTALACION DE SANEAMIENTO
Importe: 28779.37

**02.01** m ZANJA DRENANTE DIAM.200 (25/01/2017)
173 m × 31.97 = 5530.81
Suministro y montaje de tubería enterrada de drenaje, con una pendiente mínima del 0,50%, para captación de aguas subterráneas, de tubo ranurado de PVC de doble pared, la exterior corrugada y la interior lisa, color teja RAL 8023, con ranurado a lo largo de un arco de 220° en el valle del corrugado, para drenaje, rigidez anular nominal 4 kN/m², de 200 mm de diámetro, según UNE-EN 13476-1, longitud nominal 6 m, unión por copa con junta elástica de EPDM, colocada sobre solera de hormigón en masa HM-20/B/20/I, de 10 cm de espesor, en forma de cuna para recibir el tubo y formar las pendientes.
Incluso p/p de juntas; relleno lateral y superior hasta 25 cm por encima de la generatriz superior del tubo con grava filtrante sin clasificar, todo ello envuelto en un geotextil no tejido compuesto por fibras de poliéster unidas por agujeteado, con una resistencia a la tracción longitudinal de 1,63 kN/m, una resistencia a la tracción transversal de 2,08 kN/m, una apertura de cono al ensayo de perforación dinámica según UNE-EN ISO 13433 inferior a 27 mm, resistencia CBR a punzonamiento 0,4 kN y una masa superficial de 200 g/m²,según UNE-EN 13252, ejecutando con este geotextil un cierre de doble solapa que envuenva primero el tubo y luego el paquete filtrante , sin incluir la excavación ni el posterior relleno principal de las zanjas por encima de la grava filtrante.
Totalmente montada, conexionada a la red de saneamiento y probada mediante las correspondientes pruebas de servicio (incluidas en este precio).
NORMATIVA DE APLICACIÓN. Elaboración, transporte y puesta en obra del hormigón: Instrucción de Hormigón Estructural (EHE-08). Ejecución: CTE. DB-SE-C Seguridad estructural: Cimientos. CTE. DB-HS Salubridad.
CRITERIO DE MEDICIÓN EN PROYECTO. Longitud medida en proyección horizontal, según documentación gráfica de Proyecto.
CONDICIONES PREVIAS QUE HAN DE CUMPLIRSE ANTES DE LA EJECUCIÓN DE LAS UNIDADES DE OBRA DEL SOPORTE. Se comprobará que el trazado de las zanjas corresponde con el de Proyecto. Se comprobará que el terreno coincide con el previsto en el Proyecto.
PROCESO DE EJECUCIÓN FASES DE EJECUCIÓN. Replanteo y trazado del conducto en planta y pendientes. Formación de la solera de hormigón. Colocación del geotextil. Descenso y colocación de los tubos en el fondo de la zanja. Montaje e instalación de la tubería. Ejecución del relleno envolvente. Cierre de doble solapa del paquete filtrante realizado con el propio geotextil. Realización de pruebas de servicio.
CONDICIONES DE TERMINACIÓN. Se acabará el relleno en las condiciones adecuadas que garanticen el drenaje del terreno y la circulación de la red.
PRUEBAS DE SERVICIO. Circulación de la red. Normativa de aplicación: NTE-ASD. Acondicionamiento del terreno. Saneamiento: Drenajes y avenamientos
CONSERVACIÓN Y MANTENIMIENTO. Se protegerá para evitar su contaminación.
CRITERIO DE MEDICIÓN EN OBRA Y CONDICIONES DE ABONO. Se medirá, en proyección horizontal, la longitud realmente ejecutada según especificaciones de Proyecto.

| Código | Ud | Descripción | Rendimiento | Precio | Importe |
|---|---|---|---|---|---|
| mt10hmf010Mm | m³ | Hormigón HM-20/B/20/I, fabricado en central (material; 25/01/2017) | 0.066 | 70.327575321595 | 4.642 |
| mt11tdv015g | m | Tubo ranurado de PVC de doble pared, 4 kN/m², D=200MM (material; 25/01/2017) | 1.02 | 12.759560089628 | 13.015 |
| mt11ade100a | kg | Lubricante para unión mediante junta elástica de tubos y accesor (material; 25/01/2017) | 0.005 | 9.5796697224639 | 0.048 |
| mt01ard030b | t | Grava filtrante sin clasificar. (material; 25/01/2017) | 0.418 | 9.139684891787 | 3.820 |
| mt14gsa020ce | m² | Geotextil no tejido 200 g/m² (material; 25/01/2017) | 2.42 | 0.6699769012579 | 1.621 |
| mo106 | h | Oficial 1ª construcción. | 0.151 | 16.349436321742 | 2.469 |
| mo300 | h | Peón especializado construcción. | 0.353 | 15.339471142233 | 5.415 |
| %C  I | % | costes indirectos (01/06/2017) | 3 % | 31.030 | 0.931 |
|  |  | Total |  |  | 31.97 |

Claves: máquina, vertedero, medio, mecánico, limpieza, terreno, superficie, transporte, carga, auxiliar, desbroce

**02.02** m. TUBERÍA PVC SERIE B 40 mm. (19/02/2017)
205 m. × 6.74 = 1381.70
Tubería de PVC de evacuación (UNE EN1453-1) serie B, de 40 mm. de diámetro, tipo insonorizado, colocada en instalaciones interiores de desagüe, para baños y cocinas, con p.p. de piezas especiales de PVC y con unión pegada, instalada y funcionando. s/CTE-HS-5

| Código | Ud | Descripción | Rendimiento | Precio | Importe |
|---|---|---|---|---|---|
| mtP17VC020 | m. | Tubo PVC evac.serie B j.peg.40mm (material; 19/02/2017) | 1 | 3.8498672684223 | 3.850 |
| mtP17VP020 | ud | Codo M-H 87º PVC evac. j.peg. 40 mm. (material; 19/02/2017) | 0.3 | 2.8799007098848 | 0.864 |
| mtP17VP180 | ud | Manguito H-H PVC evac. j.peg. 40 mm. (material; 19/02/2017) | 0.1 | 1.9299334618325 | 0.193 |
| mo162 | h. | Oficial 1ª fontanero calefactor (mano de obra; 21/02/2017) | 0.1 | 16.349436321742 | 1.635 |
| %CI | % | costes indirectos (23/02/2017) | 3 % | 6.542 | 0.196 |
|  |  | Total |  |  | 6.74 |

Claves: colocación, desagüe, diámetro, evacuación, interior, cocina, unión, pieza, especial, PVC, baño, tubería

| Medición | Uds. | Largo | Parcial |
|---|---|---|---|
| Lavabos | 33 | 5 | 165.00 |
| Fregadero | 1 | 5 | 5.00 |
| Lavavajillas | 1 | 5 | 5.00 |
| Grifo Aislado | 1 | 5 | 5.00 |
| Piletas | 5 | 5 | 25.00 |
| Total |  |  | 205 |

**02.03** m. TUBERIA PVC SERIE B J.PEG. 50 mm. (19/02/2017)
85 m. × 9.05 = 769.25
Tubería de PVC serie B junta pegada, de 50 mm. de diámetro, tipo insonorizado, con sistema de unión por enchufe con junta pegada (UNE EN1453-1), colocada con abrazaderas metálicas, instalada, incluso con p.p. de piezas especiales de PVC, funcionando. s/CTE-HS-5

| Código | Ud | Descripción | Rendimiento | Precio | Importe |
|---|---|---|---|---|---|
| mo162 | h. | Oficial 1ª fontanero calefactor | 0.15 | 16.349436321742 | 2.45 |
| mtP17VC040 | m. | Tubo PVC evac.serie B j.peg.75-50mm (material; 19/02/2017) | 1 | 4.8098341717172 | 4.81 |
| mtP17VP041 | ud | Codo M-H 87º PVC evac. j.peg. 75-50 mm. (material; 19/02/2017) | 0.3 | 2.8799007098848 | 0.86 |
| mtP17VP200 | ud | Manguito H-H PVC evac. j.peg. 75-50 mm. (material; 19/02/2017) | 0.1 | 6.7397676335497 | 0.67 |
| %C  I | % | costes indirectos | 3 % | 8.79 | 0.26 |
|  |  | Total |  |  | 9.05 |

Claves: diámetro, unión, pieza, abrazadera, especial, colocación, junta, PVC, tubería, metal, enchufe

| Medición | Uds. | Largo | Parcial |
|---|---|---|---|
| Duchas | 3 | 5 | 15.00 |
| Urinarios | 6 | 5 | 30.00 |
| Otros tramos | 2 | 20 | 40.00 |
| Total |  |  | 85 |

**02.04** m. BAJANTE PVC SERIE B J.PEG. 110 mm. (19/02/2017)
169 m. × 14.47 = 2445.43
Bajante de PVC serie B junta pegada, de 110 mm. de diámetro, tipo insonorizado, con sistema de unión por enchufe con junta pegada (UNE EN1453-1), colocada con abrazaderas metálicas, instalada, incluso con p.p. de piezas especiales de PVC, funcionando. s/CTE-HS-5

| Código | Ud | Descripción | Rendimiento | Precio | Importe |
|---|---|---|---|---|---|
| mo162 | h. | Oficial 1ª fontanero calefactor | 0.15 | 16.349436321742 | 2.452 |
| mtP17VC060 | m. | Tubo PVC evac.serie B j.peg.110mm (material; 19/02/2017) | 1.25 | 5.7698010750122 | 7.212 |
| mtP17VP060 | ud | Codo M-H 87º PVC evac. j.peg. 110mm. (material; 19/02/2017) | 0.5 | 3.8498672684223 | 1.925 |
| mtP17VP140 | ud | Injerto M-H 45º PVC evac. j.peg. 110mm. (material; 19/02/2017) | 0.3 | 3.3598841615322 | 1.008 |
| mtP17JP070 | ud | Collarín bajante PVC D=110mm. c/cierre (material; 19/02/2017) | 0.75 | 1.9299334618325 | 1.447 |
| %C  I | % | costes indirectos | 3 % | 14.044 | 0.421 |
|  |  | Total |  |  | 14.47 |

Claves: abrazadera, unión, especial, enchufe, colocación, PVC, junta, diámetro, bajante, metal, pieza

| Medición | Uds. | Largo | Parcial |
|---|---|---|---|
| WC | 25 | 5 | 125.00 |
| Generales | 44 |  | 44.00 |
| Total |  |  | 169 |

**02.05** m. BAJANTE PVC SERIE B J.PEG. 125 mm.
152 m. × 15.96 = 2425.92
Bajante de PVC serie B junta pegada, de 125 mm. de diámetro, tipo insonorizado, con sistema de unión por enchufe con junta pegada (UNE EN1453-1), colocada con abrazaderas metálicas, instalada, incluso con p.p. de piezas especiales de PVC, funcionando. s/CTE-HS-5

| Código | Ud | Descripción | Rendimiento | Precio |
|---|---|---|---|---|
| mo162 | h. | Oficial 1ª fontanero calefactor | 0.15 | 16.349436321742 |
| mtP17VC070 | m. | Tubo PVC evac.serie B j.peg.125mm (material; 19/02/2017) | 1.25 | 6.7397676335497 |
| mtP17VP070 | ud | Codo M-H 87º PVC evac. j.peg. 125mm. (material; 19/02/2017) | 0.5 | 3.8498672684223 |
| mtP17VP150 | ud | Injerto M-H 45º PVC evac. j.peg. 125mm. (material; 19/02/2017) | 0.3 | 3.8498672684223 |
| mtP17JP080 | ud | Collarín bajante PVC D=125mm. c/cierre (material) | 0.75 | 2.0199303590164 |
| %C  I | % | costes indirectos | 3 % |  |

Claves: junta, diámetro, bajante, PVC, colocación, abrazadera, unión, especial, pieza, enchufe, metal

| Medición | Uds. | Largo | Parcial |
|---|---|---|---|
| Generales Fecales | 1 | 17 | 17.00 |
| Colectores Pluviales | 1 | 135 | 135.00 |
| Total |  |  | 152 |

**02.06** m. BAJANTE PVC SERIE B J.PEG. 160 mm.
145 m. × 22.61 = 3278.45
Bajante de PVC serie B junta pegada, de 160 mm. de diámetro, tipo insonorizado, con sistema de unión por enchufe con junta pegada (UNE EN1453-1), colocada con abrazaderas metálicas, instalada, incluso con p.p. de piezas especiales de PVC, funcionando. s/CTE-HS-5

| Código | Ud | Descripción | Rendimiento | Precio | Importe |
|---|---|---|---|---|---|
| mo162 | h. | Oficial 1ª fontanero calefactor | 0.15 | 16.349436321742 | 2.452 |
| mtP17VC080 | m. | Tubo PVC evac.serie B j.peg.160mm (material; 19/02/2017) | 1.25 | 7.6997345368447 | 9.625 |
| mtP17VP080 | ud | Codo M-H 87º PVC evac. j.peg. 160mm. (material) | 0.5 | 7.0697562565574 | 3.535 |
| mtP17VP160 | ud | Injerto M-H 45º PVC evac. j.peg. 160mm. (material) | 0.3 | 15.419468384175 | 4.626 |
| mtP17JP090 | ud | Collarín bajante PVC D=160mm. emp. (material) | 0.75 | 2.2699217400828 | 1.702 |
| %C  I | % | costes indirectos | 3 % | 21.940 | 0.658 |
|  |  | Total |  |  | 22.61 |

Claves: PVC, unión, junta, bajante, diámetro, abrazadera, metal, especial, enchufe, pieza, colocación

| Medición | Uds. | Parcial |
|---|---|---|
| Generales | 80 | 80.00 |
| Colectores pluviales | 65 | 65.00 |
| Total |  | 145 |

**02.07** m. BAJANTE PVC SERIE B J.PEG. 200 mm. (21/02/2017)
80 m. × 34.26 = 2740.80
Bajante de PVC serie B junta pegada, de 200 mm. de diámetro, tipo insonorizado, con sistema de unión por enchufe con junta pegada (UNE EN1453-1), colocada con abrazaderas metálicas, instalada, incluso con p.p. de piezas especiales de PVC, funcionando. s/CTE-HS-5

| Código | Ud | Descripción | Rendimiento | Precio | Importe |
|---|---|---|---|---|---|
| mo162 | h. | Oficial 1ª fontanero calefactor | 0.2 | 16.349436321742 | 3.27 |
| mtP17VC090 | m. | Tubo PVC evac.serie B j.peg.300mm (material; 01/06/2017) | 1.25 | 9.6096686881918 | 12.01 |
| mtP17VP085 | ud | Codo M-H 87º PVC evac. j.peg. 300mm. (material; 01/06/2017) | 0.5 | 16.349436321742 | 8.17 |
| mtP17VP165 | ud | Injerto M-H 45º PVC evac. j.peg. 300mm. (material; 01/06/2017) | 0.3 | 23.089203955291 | 6.93 |
| mtP17JP095 | ud | Collarín bajante PVC D=300mm. emp. (material; 01/06/2017) | 0.75 | 3.829867957937 | 2.87 |
| %C  I | % | costes indirectos | 3 % | 33.25 | 1.00 |
|  |  | Total |  |  | 34.26 |

Claves: bajante, unión, especial, pieza, metal, abrazadera, enchufe, diámetro, PVC, colocación, junta

| Medición | Uds. | Parcial |
|---|---|---|
|  | 40 | 40.00 |
| Colector pluviales | 40 | 40.00 |
| Total |  | 80 |

**02.08** m. BAJANTE PVC SERIE B J.PEG. 300 mm. (21/02/2017)
22 m. × 34.26 = 753.72
Bajante de PVC serie B junta pegada, de 200 mm. de diámetro, tipo insonorizado, con sistema de unión por enchufe con junta pegada (UNE EN1453-1), colocada con abrazaderas metálicas, instalada, incluso con p.p. de piezas especiales de PVC, funcionando. s/CTE-HS-5

| Código | Ud | Descripción | Rendimiento | Precio | Importe |
|---|---|---|---|---|---|
| mo162 | h. | Oficial 1ª fontanero calefactor | 0.2 | 16.349436321742 | 3.27 |
| mtP17VC090 | m. | Tubo PVC evac.serie B j.peg.300mm | 1.25 | 9.6096686881918 | 12.01 |
| mtP17VP085 | ud | Codo M-H 87º PVC evac. j.peg. 300mm. | 0.5 | 16.349436321742 | 8.17 |
| mtP17VP165 | ud | Injerto M-H 45º PVC evac. j.peg. 300mm. | 0.3 | 23.089203955291 | 6.93 |
| mtP17JP095 | ud | Collarín bajante PVC D=300mm. emp. | 0.75 | 3.829867957937 | 2.87 |
| %C  I | % | costes indirectos | 3 % | 33.25 | 1.00 |
|  |  | Total |  |  | 34.26 |

Claves: bajante, unión, especial, pieza, metal, abrazadera, enchufe, diámetro, PVC, colocación, junta

**02.09** ud BOTE SIFÓNICO PVC D=110 COLG.
17 ud × 33.17 = 563.89
Suministro y colocación de bote sifónico de PVC, de 110 mm. de diámetro, colocado suspendido del forjado, con tres entradas de 40 mm., y una salida de 50 mm., y con tapa de acero inoxidable atornillada y con lengüeta de caucho a presión para evitar la salida de olores, instalado, incluso con conexionado de las canalizaciones que acometen y colocación del ramal de salida hasta el manguetón del inodoro, con tubería de PVC de 50 mm. de diámetro, funcionando. s/CTE-HS-5.

| Código | Ud | Descripción | Rendimiento | Precio | Importe |
|---|---|---|---|---|---|
| mo162 | h. | Oficial 1ª fontanero calefactor | 0.5 | 16.349436321742 | 8.175 |
| mtP17SB030 | ud | Bote sifóni.aéreo t/inox.5 tomas (material) | 1 | 14.379504238938 | 14.380 |
| mtP17VC030 | m. | Tubo PVC evac.serie B j.peg.50mm (material; 19/02/2017) | 1.5 | 3.8498672684223 | 5.775 |
| mtP17VP030 | ud | Codo M-H 87º PVC evac. j.peg. 50 mm. (material; 19/02/2017) | 1 | 1.9299334618325 | 1.930 |
| mtP17VP190 | ud | Manguito H-H PVC evac. j.peg. 50 mm. (material; 19/02/2017) | 1 | 1.9299334618325 | 1.930 |
| %C  I | % | costes indirectos | 3 % | 32.190 | 0.966 |
|  |  | Total |  |  | 33.17 |

Claves: salida, bote, sifón, PVC, suministro, colocación, diámetro, forjado, tapa, caucho, acero, entrada, tornillo, presión, conexión, canalización, ramal, manguetón, inodoro, inoxidable, tubería

**02.10** ud BOTE SIFÓNICO PVC C/SUMIDERO (19/02/2017)
4 ud × 31.52 = 126.08
Suministro y colocación de bote sifónico de PVC, de 110 mm. de diámetro, colocado en el grueso del forjado, con cuatro entradas de 40 mm., y una salida de 50 mm., y con tapa de rejilla de PVC, para que sirva a la vez de sumidero, con sistema de cierre por lengüeta de caucho a presión, instalado, incluso con conexionado de las canalizaciones que acometen y colocación del ramal de salida hasta el manguetón del inodoro, con tubería de PVC de 50 mm. de diámetro, funcionando. s/CTE-HS-5.

| Código | Ud | Descripción | Rendimiento | Precio | Importe |
|---|---|---|---|---|---|
| mo162 | h. | Oficial 1ª fontanero calefactor | 0.4 | 16.349436321742 | 6.54 |
| mtP17SB010 | ud | Bote sifónico PVC c/t.sumid.inox. (material; 19/02/2017) | 1 | 14.419502859909 | 14.42 |
| mtP17VC030 | m. | Tubo PVC evac.serie B j.peg.50mm | 1.5 | 3.8498672684223 | 5.77 |
| mtP17VP030 | ud | Codo M-H 87º PVC evac. j.peg. 50 mm. | 1 | 1.9299334618325 | 1.93 |
| mtP17VP190 | ud | Manguito H-H PVC evac. j.peg. 50 mm. | 1 | 1.9299334618325 | 1.93 |
| %C  I | % | costes indirectos | 3 % | 30.59 | 0.92 |
|  |  | Total |  |  | 31.52 |

Claves: suministro, colocación, diámetro, forjado, entrada, bote, rejilla, grueso, sifón, tubería, tapa, sumidero, cierre, caucho, presión, conexión, canalización, ramal, inodoro, salida, PVC, manguetón

**02.11** m. CANALÓN DE PVC DES. 12,5 cm.
110 m. × 12.13 = 1334.30
Canalón de PVC, de 12,5 cm. de diámetro, fijado mediante gafas de sujeción al alero, totalmente equipado, incluso con p.p. de piezas especiales y remates finales de PVC, y piezas de conexión a bajantes, completamente instalado.

| Código | Ud | Descripción | Rendimiento | Precio | Importe |
|---|---|---|---|---|---|
| mo162 | h. | Oficial 1ª fontanero calefactor | 0.25 | 16.349436321742 | 4.087 |
| mtP17NP010 | m. | Canalón PVC redondo D=125mm.gris (material; 19/02/2017) | 1.1 | 4.8098341717172 | 5.291 |
| mtP17NP040 | ud | Gafa canalón PVC red.equip.125mm (material) | 1 | 1.3599531130011 | 1.360 |
| mtP17NP070 | ud | Conex.bajante PVC redon.D=125mm. (material) | 0.15 | 6.8997621174322 | 1.035 |
| %C  I | % | costes indirectos | 3 % | 11.773 | 0.353 |
|  |  | Total |  |  | 12.13 |

Claves: gafa, canalón, alero, descripción, diámetro, PVC, sujeción, pieza, remate, bajante, conexión, equipo, especial

| Medición | Uds. | Parcial |
|---|---|---|
| Cubierta | 110 | 110.00 |
| Total |  | 110 |

**02.12** m. BAJANTE PVC PLUVIALES 125 mm.
160 m. × 12.92 = 2067.20
Bajante de PVC de pluviales, UNE-EN-1453, de 125 mm. de diámetro, con sistema de unión por junta elástica, colocada con abrazaderas metálicas, instalada, incluso con p.p. de piezas especiales de PVC, funcionando. Según CTE-HS-5.

| Código | Ud | Descripción | Rendimiento | Precio | Importe |
|---|---|---|---|---|---|
| mo162 | h. | Oficial 1ª fontanero calefactor | 0.15 | 16.349436321742 | 2.452 |
| mtP17VF040 | m. | Tubo PVC evac.pluv.j.elást. 125 mm. (material; 19/02/2017) | 1.1 | 6.7397676335497 | 7.414 |
| mtP17VP070 | ud | Codo M-H 87º PVC evac. j.peg. 125mm. | 0.3 | 3.8498672684223 | 1.155 |
| mtP17JP080 | ud | Collarín bajante PVC D=125mm. c/cierre | 0.75 | 2.0199303590164 | 1.515 |
| %C  I | % | costes indirectos | 3 % | 12.536 | 0.376 |
|  |  | Total |  |  | 12.92 |

Claves: unión, junta, pieza, metal, especial, diámetro, PVC, bajante, elástico, colocación, abrazadera

| Medición | Uds. | Largo | Parcial |
|---|---|---|---|
|  | 20 | 8 | 160.00 |
| Total |  |  | 160 |

**02.13** ud ARQUETA PLUVIALES
28 ud × 82.05 = 2297.40
Arqueta para el encuentro de las redes de conductos de evacuación de pluviales, de PVC, de dimensines 50x50. Totalmente instalada y conexionada

| Código | Ud | Descripción | Rendimiento | Precio | Importe |
|---|---|---|---|---|---|
| mo162 | h. | Oficial 1ª fontanero calefactor | 0.25 | 16.349436321742 | 4.09 |
| mtP17AA050 | ud | Arq.polipr.con fondo, 55x55 cm. (material) | 1 | 75.567394668747 | 75.57 |
| %C  I | % | costes indirectos | 3 % | 79.66 | 2.39 |
|  |  | Total |  |  | 82.05 |

**02.14** ud SUMIDERO AGUAS PLUVIALES (14/02/2017)
20 ud × 20.86 = 417.20
Sumidero para aguas pluviales de cubierta, para conexión con colector. Totalmente instalado.

| Código | Ud | Descripción | Rendimiento | Precio | Importe |
|---|---|---|---|---|---|
| mo162 | h. | Oficial 1ª fontanero calefactor | 0.3 | 16.349436321742 | 4.90 |
| mtU25XA303 | Ud | Sumidero (material; 14/02/2017) | 1 | 15.339471142233 | 15.34 |
| %C  I | % | costes indirectos | 3 % | 20.24 | 0.61 |
|  |  | Total |  |  | 20.86 |

**02.15** ud ARQUETA SEPARADOR GRASAS PE (21/02/2017)
1 ud × 678.02 = 678.02
Ud. Arqueta separadora de grasas AquaGras 500 o equivalente, de 500 litros de capacidad total, tanque cilíndrico de 1200 mm de diámetro y altura total 905 mm, enterrado y con componente totalmente preinstaladosde fábrica. Está fabricado en polietileno de alta resistencia mecánica y química. Incluidas la excavación, arena de nivelación, etc,. Totalmente montado e instalado

| Código | Ud | Descripción | Rendimiento | Precio | Importe |
|---|---|---|---|---|---|
| mo162 | h. | Oficial 1ª fontanero calefactor | 1.5 | 16.349436321742 | 24.524 |
| mo164 | h. | Oficial 2ª fontanero calefactor (mano de obra; 21/02/2017) | 1.5 | 16.349436321742 | 24.524 |
| mtARQ | Ud | Separador de grasas y aceites PE (material; 21/06/2017) | 1 | 609.21 | 609.210 |
| %C  I | % | costes indirectos | 3 % | 658.258 | 19.748 |
|  |  | Total |  |  | 678.02 |

**02.16** ud ARQUETA RESIDUALES
24 ud × 82.05 = 1969.20
Arqueta para el encuentro de las redes de conductos de evacuación de residuales, de PVC, de dimensines 50x50. Totalmente instalada y conexionada

| Código | Ud | Descripción | Rendimiento | Precio | Importe |
|---|---|---|---|---|---|
| mo162 | h. | Oficial 1ª fontanero calefactor | 0.25 | 16.349436321742 | 4.09 |
| mtP17AA050 | ud | Arq.polipr.con fondo, 55x55 cm. | 1 | 75.567394668747 | 75.57 |
| %C  I | % | costes indirectos | 3 % | 79.66 | 2.39 |
|  |  | Total |  |  | 82.05 |

## C03 CIMENTACIONES (20/01/2017)
Importe: 139218.16

### 03.01 CIMENTACIONES Y MUROS EN URBANIZACION (24/01/2017)
Importe: 26826.28

**03.01.01** ud CIMENTACION COLUMNA ILUMINACION EXTERIOR (24/01/2017)
6 ud × 107.82 = 646.92
Cimentación para anclaje de columna de alumbrado exterior de 9 metros de altura, de dimensiones, (largoxanchoxalto), 70x70x120 cms, realizada con hormigón HM-20/P/20/I, incluso placa, rigidizadores y pernos de anclaje según detalles
NORMATIVA DE APLICACIÓN: Elaboración, transporte y puesta en obra del hormigón: Instrucción de Hormigón Estructural (EHE-08). Ejecución: CTE. DB SE-C Seguridad estructural: Cimientos. NTE-CSV. Cimentaciones superficiales: Vigas flotantes
CRITERIO DE MEDICIÓN EN PROYECTO: Volumen medido sobre las secciones teóricas de la excavación, según documentación gráfica de Proyecto.
CONDICIONES PREVIAS QUE HAN DE CUMPLIRSE ANTES DE LA EJECUCIÓN DE LAS UNIDADES DE OBRA
DEL SOPORTE: Se comprobará la existencia de la capa de hormigón de limpieza, que presentará un plano de apoyo horizontal y una superficie limpia.
AMBIENTALES: Se suspenderán los trabajos de hormigonado cuando llueva con intensidad, nieve, exista viento excesivo, una temperatura ambiente superior a 40°C o se prevea que dentro de las 48 horas siguientes pueda descender la temperatura ambiente por debajo de los 0°C.
DEL CONTRATISTA: Dispondrá en obra de una serie de medios, en previsión de que se produzcan cambios bruscos de las condiciones ambientales durante el hormigonado o posterior periodo de fraguado, no pudiendo comenzarse el hormigonado de los diferentes elementos sin la autorización por escrito del Director de Ejecución de la obra.
PROCESO DE EJECUCIÓN FASES DE EJECUCIÓN: Replanteo y trazado de las vigas y de los pilares u otros elementos estructurales que apoyen en las mismas. Colocación de separadores y fijación de las armaduras. Vertido y compactación del hormigón. Coronación y enrase de cimientos. Curado del hormigón.
CONDICIONES DE TERMINACIÓN: El conjunto será monolítico y transmitirá correctamente las cargas al terreno. La superficie quedará sin imperfecciones.
CONSERVACIÓN Y MANTENIMIENTO: Se protegerán y señalizarán las armaduras de espera.
CRITERIO DE MEDICIÓN EN OBRA Y CONDICIONES DE ABONO: Se medirá el volumen teórico ejecutado según especificaciones de Proyecto, sin incluir los incrementos por excesos de excavación no autorizados.

| Código | Ud | Descripción | Rendimiento | Precio | Importe |
|---|---|---|---|---|---|
| mtMTHM20 | m³ | Hormigón HM-20/P/20/I (material; 05/02/2017) | 1 | 48.778318273673 | 48.78 |
| mt07ala011d | kg | Pletina de acero laminado UNE-EN 10025 S275JR, para aplicaciones (material; 01/02/2017) | 34 | 1.1299610424201 | 38.42 |
| mt07aco010c | kg | Acero en barras corrugadas, UNE-EN 10080 B500S (material; 30/01/2017) | 3.79 | 0.6699769012579 | 2.54 |
| mt07ali010a | kg | Acero UNE-EN 10025 S235JRC, en perfiles conformados en frío, galvanizado (material; 05/02/2017) | 3.4 | 1.3799524234864 | 4.69 |
| mq08sol020 | h | Equipo y elementos auxiliares para soldadura eléctrica (maquinaria; 24/01/2017) | 0.015 | 2.9798972623113 | 0.04 |
| mo122 | h | Oficial 1ª montador estructura metálica (mano de obra; 20/02/2017) | 0.322 | 16.349436321742 | 5.26 |
| mo213 | h | Ayudante montador estructura metálica (mano de obra; 19/06/2017) | 0.322 | 15.379469763204 | 4.95 |
| %C I | % | costes indirectos | 3 % | 104.68 | 3.14 |
|  |  | Total |  |  | 107.82 |

| Medición | Uds. | Parcial |
|---|---|---|
| Columnas de alumbrado exterior | 6 | 6.00 |
| Total |  | 6 |

**03.01.02** m³ H.A. ZAPATAS CORRIDAS (30/01/2017)
90.25 m³ × 169.2 = 15270.30
Formación de zapata corrida de cimentación bajo muros perimetrales de parcela, de hormigón armado, realizada en excavación previa, con hormigón HA-25/B/20/IIa fabricado en central, y vertido desde camión, y acero UNE-EN 10080 B 500 S, con una cuantía aproximada de 60 kg/m³. Incluso p/p de separadores, y armaduras de espera de los pilares u otros elementos.
NORMATIVA DE APLICACIÓN: Elaboración, transporte y puesta en obra del hormigón: Instrucción de Hormigón Estructural (EHE-08). Ejecución: CTE. DB SE-C Seguridad estructural: Cimientos. NTE-CSV. Cimentaciones superficiales: Vigas flotantes
CRITERIO DE MEDICIÓN EN PROYECTO: Volumen medido sobre las secciones teóricas de la excavación, según documentación gráfica de Proyecto.
CONDICIONES PREVIAS QUE HAN DE CUMPLIRSE ANTES DE LA EJECUCIÓN DE LAS UNIDADES DE OBRA
DEL SOPORTE: Se comprobará la existencia de la capa de hormigón de limpieza, que presentará un plano de apoyo horizontal y una superficie limpia.
AMBIENTALES: Se suspenderán los trabajos de hormigonado cuando llueva con intensidad, nieve, exista viento excesivo, una temperatura ambiente superior a 40°C o se prevea que dentro de las 48 horas siguientes pueda descender la temperatura ambiente por debajo de los 0°C.
DEL CONTRATISTA: Dispondrá en obra de una serie de medios, en previsión de que se produzcan cambios bruscos de las condiciones ambientales durante el hormigonado o posterior periodo de fraguado, no pudiendo comenzarse el hormigonado de los diferentes elementos sin la autorización por escrito del Director de Ejecución de la obra.
PROCESO DE EJECUCIÓN
FASES DE EJECUCIÓN: Replanteo y trazado de las vigas y de los pilares u otros elementos estructurales que apoyen en las mismas. Colocación de separadores y fijación de las armaduras. Vertido y compactación del hormigón. Coronación y enrase de cimientos. Curado del hormigón.
CONDICIONES DE TERMINACIÓN: El conjunto será monolítico y transmitirá correctamente las cargas al terreno. La superficie quedará sin imperfecciones.
CONSERVACIÓN Y MANTENIMIENTO: Se protegerán y señalizarán las armaduras de espera.
CRITERIO DE MEDICIÓN EN OBRA Y CONDICIONES DE ABONO: Se medirá el volumen teórico ejecutado según especificaciones de Proyecto, sin incluir los incrementos por excesos de excavación no autorizados.

| Código | Ud | Descripción | Rendimiento | Precio | Importe |
|---|---|---|---|---|---|
| mt10haf010ne | m³ | Hormigón HA-25/B/20/IIa, fabricado en central (material; 01/02/2017) | 1 | 53.008172441316 | 53.01 |
| mt07aco020a | u | Separador homologado para cimentaciones (material; 05/02/2017) | 7 | 0.1299955181545 | 0.91 |
| mtCSL020ENZA | m² | Encofrado zapata corrida (30/01/2017) | 2.2 | 22.75 | 50.05 |
| mtCSL020CORR | kg | Suministro y colocación Acero B500S (30/01/2017) | 60 | 0.86 | 51.60 |
| moCSL020VER | m³ | Puesta en obra del hormigón (20/02/2017) | 1 | 8.7 | 8.70 |
| %C I | % | costes indirectos | 3 % | 164.27 | 4.93 |
|  |  | Total |  |  | 169.2 |

| Medición | Uds. | Largo | Ancho | Alto | Parcial |
|---|---|---|---|---|---|
| Muro visto |  |  |  |  |  |
| C/ Vicente Aleixandre | 1 | 1 | 0.9 | 0.4 | 0.36 |
|  | 1 | 2.9 | 0.9 | 0.4 | 1.04 |
| C/ Juan de Juni | 2 | 1 | 0.9 | 0.4 | 0.72 |
| ------ |  |  |  |  |  |
| Murete cierre parcela |  |  |  |  |  |
| C/ El Remesón |  |  |  |  |  |
| Entorno de puerta | 2 | 2.4 | 0.9 | 0.4 | 1.73 |
| Frente de calle | 1 | 42 | 0.9 | 0.4 | 15.12 |
| C/ Vicente Aleixandre |  |  |  |  |  |
| Frente Este | 1 | 53 | 0.9 | 0.4 | 19.08 |
|  | 1 | 60 | 0.9 | 0.4 | 21.60 |
| Frente Norte | 1 | 85 | 0.9 | 0.4 | 30.60 |
| Total |  |  |  |  | 90.25 |

**03.01.03** m³ H.A. MURO ACABADO VISTO e: 30 cms (30/01/2017)
6.05 m³ × 345.46 = 2090.03
Formación de muro de hormigón visto, de base rectilínea, de 30 cm de espesor medio, realizado con hormigón HA-25/B/20/IIa fabricado en central, y vertido con cubilote, y acero UNE-EN 10080 B 500 S, con una cuantía aproximada de 70 kg/m³, ejecutado en condiciones normales. Montaje y desmontaje del sistema de encofrado a dos caras de los muros de hasta 4 m de altura, sistema de encofrado de la siguiente manera: con peris metálicos por las dos caras; en ambas caras sujeto al peris por la parte interior se sujetan tablas de ripia (de encofrar normal) con gemas e irregularidades y de grosor variable de 2,5 a 1 cm., quedando la textura del hormigón de manera irregular y con rebabas, disposición de las tablas según planos, amortizable en 50 usos. Incluso p/p de formación de juntas, separadores, distanciadores para encofrados y accesorios, y tapado de orificios resultantes tras la retirada del encofrado.
NORMATIVA DE APLICACIÓN: Elaboración, transporte y puesta en obra del hormigón: Instrucción de Hormigón Estructural (EHE-08).
CRITERIO DE MEDICIÓN EN PROYECTO: Volumen medido sobre la sección teórica de cálculo, según documentación gráfica de Proyecto, deduciendo los huecos de superficie mayor de 2 m².
CONDICIONES PREVIAS QUE HAN DE CUMPLIRSE ANTES DE LA EJECUCIÓN DE LAS UNIDADES DE OBRA
DEL SOPORTE: Se comprobará la existencia de las armaduras de espera en el plano de apoyo del muro, que presentará una superficie horizontal y limpia.
AMBIENTALES: Se suspenderán los trabajos de hormigonado cuando llueva con intensidad, nieve, exista viento excesivo, una temperatura ambiente superior a 40°C o se prevea que dentro de las 48 horas siguientes pueda descender la temperatura ambiente por debajo de los 0°C.
DEL CONTRATISTA: Dispondrá en obra de una serie de medios, en previsión de que se produzcan cambios bruscos de las condiciones ambientales durante el hormigonado o posterior periodo de fraguado, no pudiendo comenzarse el hormigonado de los diferentes elementos sin la autorización por escrito del Director de Ejecución de la obra.
FASES DE EJECUCIÓN: Limpieza y preparación de la superficie de apoyo. Replanteo. Colocación de las armaduras con separadores homologados. Formación de juntas. Fijación de la matriz mediante pegado con cola en la cara interna del encofrado. Montaje del sistema de encofrado a dos caras del muro. Vertido y compactación del hormigón. Desmontaje del sistema de encofrado. Curado del hormigón. Limpieza de la superficie de coronación del muro. Tapado de los orificios resultantes tras la retirada del sistema de encofrado. Reparación de defectos superficiales.
CONSERVACIÓN Y MANTENIMIENTO: Se evitará la actuación sobre el elemento de acciones mecánicas no previstas en el cálculo.
CRITERIO DE MEDICIÓN EN OBRA Y CONDICIONES DE ABONO: Se medirá el volumen teórico ejecutado según especificaciones de Proyecto, deduciendo los huecos de superficie mayor de 2 m².

| Código | Ud | Descripción | Rendimiento | Precio | Importe |
|---|---|---|---|---|---|
| mt07aco020d | u | Separador homologado para muros (material; 05/02/2017) | 8 | 0.0599979314559 | 0.48 |
| mt10haf010ne | m³ | Hormigón HA-25/B/20/IIa, fabricado en central | 1 | 53.008172441316 | 53.01 |
| mtCSL020ENMU | m² | Encofrado muro visto tablilla (05/02/2017) | 6.667 | 31.95 | 213.01 |
| mtCSL020CORR | kg | Suministro y colocación Acero B500S | 70 | 0.86 | 60.20 |
| moCSL020VER | m³ | Puesta en obra del hormigón | 1 | 8.7 | 8.70 |
| %C I | % | costes indirectos | 3 % | 335.40 | 10.06 |
|  |  | Total |  |  | 345.46 |

| Medición | Uds. | Largo | Ancho | Alto | Parcial |
|---|---|---|---|---|---|
| Entorno puertas acceso |  |  |  |  |  |
| C/ Vicente Aleixandre | 1 | 2.85 | 0.3 | 2.55 | 2.18 |
|  | 1 | 1 | 0.3 | 2.33 | 0.70 |
| C/ Remeson | 1 | 2.55 | 0.3 | 2.43 | 1.86 |
| C/ Juan de Juni | 2 | 1 | 0.3 | 2.18 | 1.31 |
| Total |  |  |  |  | 6.05 |

**03.01.04** m³ H.A. MURETE PERIMETRAL VISTO e: 30 cms (30/01/2017)
24.86 m³ × 322.31 = 8012.63
Formación de murete de hormigón visto, de base rectilínea, de 30 cm de espesor medio, realizado con hormigón HA-25/B/20/IIa fabricado en central, y vertido con cubilote, y acero UNE-EN 10080 B 500 S, con una cuantía aproximada de 70 kg/m³, ejecutado en condiciones normales. Montaje y desmontaje del sistema de encofrado a dos caras de los muretes, sistema de encofrado de la siguiente manera: con peris metálicos por las dos caras; en ambas caras sujeto al peris por la parte interior se sujetan tablas de ripia (de encofrar normal) con gemas e irregularidades y de grosor variable de 2,5 a 1 cm., quedando la textura del hormigón de manera irregular y con rebabas, disposición de las tablas según planos, amortizable en 50 usos. Incluso p/p de formación de juntas, separadores, distanciadores para encofrados y accesorios, y tapado de orificios resultantes tras la retirada del encofrado.
NORMATIVA DE APLICACIÓN: Elaboración, transporte y puesta en obra del hormigón: Instrucción de Hormigón Estructural (EHE-08).
CRITERIO DE MEDICIÓN EN PROYECTO: Volumen medido sobre la sección teórica de cálculo, según documentación gráfica de Proyecto, deduciendo los huecos de superficie mayor de 2 m².
CONDICIONES PREVIAS QUE HAN DE CUMPLIRSE ANTES DE LA EJECUCIÓN DE LAS UNIDADES DE OBRA
DEL SOPORTE: Se comprobará la existencia de las armaduras de espera en el plano de apoyo del muro, que presentará una superficie horizontal y limpia.
AMBIENTALES: Se suspenderán los trabajos de hormigonado cuando llueva con intensidad, nieve, exista viento excesivo, una temperatura ambiente superior a 40°C o se prevea que dentro de las 48 horas siguientes pueda descender la temperatura ambiente por debajo de los 0°C.
DEL CONTRATISTA: Dispondrá en obra de una serie de medios, en previsión de que se produzcan cambios bruscos de las condiciones ambientales durante el hormigonado o posterior periodo de fraguado, no pudiendo comenzarse el hormigonado de los diferentes elementos sin la autorización por escrito del Director de Ejecución de la obra.
FASES DE EJECUCIÓN: Limpieza y preparación de la superficie de apoyo. Replanteo. Colocación de las armaduras con separadores homologados. Formación de juntas. Fijación de la matriz mediante pegado con cola en la cara interna del encofrado. Montaje del sistema de encofrado a dos caras del muro. Vertido y compactación del hormigón. Desmontaje del sistema de encofrado. Curado del hormigón. Limpieza de la superficie de coronación del muro. Tapado de los orificios resultantes tras la retirada del sistema de encofrado. Reparación de defectos superficiales.
CONSERVACIÓN Y MANTENIMIENTO: Se evitará la actuación sobre el elemento de acciones mecánicas no previstas en el cálculo.
CRITERIO DE MEDICIÓN EN OBRA Y CONDICIONES DE ABONO: Se medirá el volumen teórico ejecutado según especificaciones de Proyecto, deduciendo los huecos de superficie mayor de 2 m².

| Código | Ud | Descripción | Rendimiento | Precio | Importe |
|---|---|---|---|---|---|
| mtCSL020 | m² | Encofrado murete visto tablilla (05/02/2017) | 6.667 | 28.65 | 191.01 |
| mt10haf010ne | m³ | Hormigón HA-25/B/20/IIa, fabricado en central | 1 | 53.008172441316 | 53.01 |
| mtCSL020CORR | kg | Suministro y colocación Acero B500S | 70 | 0.86 | 60.20 |
| moCSL020VER | m³ | Puesta en obra del hormigón | 1 | 8.7 | 8.70 |
| %C I | % | costes indirectos | 3 % | 312.92 | 9.39 |
|  |  | Total |  |  | 322.31 |

| Medición | Uds. | Largo | Ancho | Alto | Parcial |
|---|---|---|---|---|---|
| Murete cierre parcela |  |  |  |  |  |
| C/ El Remesón |  |  |  |  |  |
| Entorno de puerta- D | 1 | 2.4 | 0.3 | 0.4 | 0.29 |
| Frente de calle- D | 1 | 42 | 0.3 | 0.4 | 5.04 |
| C/ Vicente Aleixandre |  |  |  |  |  |
| Frente Este- D | 1 | 49.75 | 0.3 | 0.4 | 5.97 |
| -E | 1 | 3.25 | 0.3 | 0.52 | 0.51 |
| -C | 1 | 60 | 0.3 | 0.3 | 5.40 |
| Frente Norte | 1 | 85 | 0.3 | 0.3 | 7.65 |
| Total |  |  |  |  | 24.86 |

**03.01.05** ud CIMENTACIÓN EQUIPAMIENTO DEPORTIVO (24/01/2017)
12 ud × 67.2 = 806.40
Cimentación para anclaje de equipamiento deportivo, de dimensiones, (largoxanchoxalto), 70x70x80 cms, realizada con hormigón HM-20/P/20/I, fabricado en central y vertido con cubilote, incluso encofrado, curado del hormigón. placa, rigidizadores y pernos de anclaje.
NORMATIVA DE APLICACIÓN
Elaboración, transporte y puesta en obra del hormigón:
Instrucción de Hormigón Estructural (EHE-08).
Ejecución:
CTE. DB-SE-C Seguridad estructural: Cimientos.
NTE-CSZ. Cimentaciones superficiales: Zapatas.
CRITERIO DE MEDICIÓN EN PROYECTO.Volumen teórico, según documentación gráfica de Proyecto.
CONDICIONES PREVIAS QUE HAN DE CUMPLIRSE ANTES DE LA EJECUCIÓN DE LAS UNIDADES DE OBRA
DEL SOPORTE.Se comprobará la existencia de la capa de hormigón de limpieza, que presentará un plano de apoyo horizontal y una superficie limpia.
AMBIENTALES.Se suspenderán los trabajos de hormigonado cuando llueva con intensidad, nieve, exista viento excesivo, una temperatura ambiente superior a 40°C o se prevea que dentro de las 48 horas siguientes pueda descender la temperatura ambiente por debajo de los 0°C.
DEL CONTRATISTA.Dispondrá en obra de una serie de medios, en previsión de que se produzcan cambios bruscos de las condiciones ambientales durante el hormigonado o posterior periodo de fraguado, no pudiendo comenzarse el hormigonado de los diferentes elementos sin la autorización por escrito del director de la ejecución de la obra.
PROCESO DE EJECUCIÓN
FASES DE EJECUCIÓN.Replanteo y trazado de las zapatas y de los pilares u otros elementos estructurales que apoyen en las mismas. Vertido y compactación del hormigón. Coronación y enrase de cimientos. Curado del hormigón.
CONDICIONES DE TERMINACIÓN.El conjunto será monolítico y transmitirá correctamente las cargas al terreno. La superficie quedará sin imperfecciones.
CRITERIO DE MEDICIÓN EN OBRA Y CONDICIONES DE ABONO.Se medirá el volumen teórico ejecutado según especificaciones de Proyecto, sin incluir los incrementos por excesos de excavación no autorizados.

| Código | Ud | Descripción | Rendimiento | Precio | Importe |
|---|---|---|---|---|---|
| mtMTHM20 | m³ | Hormigón HM-20/P/20/I | 0.4 | 48.778318273673 | 19.51 |
| mt07ala011d | kg | Pletina de acero laminado UNE-EN 10025 S275JR, para aplicaciones | 25 | 1.1299610424201 | 28.25 |
| mt07aco010c | kg | Acero en barras corrugadas, UNE-EN 10080 B500S | 3.79 | 0.6699769012579 | 2.54 |
| mt07ali010a | kg | Acero UNE-EN 10025 S235JRC | 3.4 | 1.3799524234864 | 4.69 |
| mq08sol020 | h | Equipo y elementos auxiliares para soldadura eléctrica | 0.015 | 2.9798972623113 | 0.04 |
| mo122 | h | Oficial 1ª montador estructura metálica | 0.322 | 16.349436321742 | 5.26 |
| mo213 | h | Ayudante montador estructura metálica | 0.322 | 15.379469763204 | 4.95 |
| %C I | % | costes indirectos | 3 % | 65.24 | 1.96 |
|  |  | Total |  |  | 67.2 |

| Medición | Uds. | Parcial |
|---|---|---|
| Minibasket | 4 | 4.00 |
| Basket | 2 | 2.00 |
| Porterías Futbol sala/ balonmano | 4 | 4.00 |
| Anclajes red badminton | 2 | 2.00 |
| Total |  | 12 |

**03.02** m² LAMINA DE POLIETILENO SOBRE ENCACHADO (25/01/2017)
1558.5 m² × 0.73 = 1137.71
Suministro y colocación de lámina separadora de polietileno, con una masa superficial de 92 g/m², no adherida, sobre el terreno o sobre un encachado. Incluso p/p de cortes, fijaciones, resolución de solapes y uniones.
CRITERIO DE MEDICIÓN EN PROYECTO
Superficie medida según documentación gráfica de Proyecto.
CONDICIONES PREVIAS QUE HAN DE CUMPLIRSE ANTES DE LA EJECUCIÓN DE LAS UNIDADES DE OBRA
DEL SOPORTE.
Se comprobará que las características del material sobre el que se va extender la lámina separadora se corresponden con las previstas en el Proyecto. La superficie estará limpia, seca y exenta de material deleznable que pueda perforar la lámina separadora por punzonamiento.
AMBIENTALES.
Se suspenderán los trabajos cuando llueva con intensidad, nieve o exista viento excesivo.
FASES DE EJECUCIÓN.
Colocación de la lámina separadora sobre el terreno. Resolución de solapes y uniones.
CRITERIO DE MEDICIÓN EN OBRA Y CONDICIONES DE ABONO
Se medirá la superficie realmente ejecutada según especificaciones de Proyecto, incluyendo las entregas y los solapes.

| Código | Ud | Descripción | Rendimiento | Precio | Importe |
|---|---|---|---|---|---|
| mo106 | h | Oficial 1ª construcción. | 0.016 | 16.349436321742 | 0.26 |
| mo310 | h | Peón ordinario construcción. | 0.016 | 15.339471142233 | 0.25 |
| mt17poa010b | m² | Film de polietileno de 0,1 mm de espesor y 92 g/m² masa superf (material; 25/01/2017) | 1.1 | 0.1799937943678 | 0.20 |
| %C I | % | costes indirectos | 3 % | 0.71 | 0.02 |
|  |  | Total |  |  | 0.73 |

| Medición | Uds. | Largo | Ancho | Alto | Parcial |
|---|---|---|---|---|---|
| Losa e: 50 cms |  |  |  |  |  |
|  | 1 | 18.41 | 10.29 |  | 189.44 |
|  | 1 | 15.09 | 13.43 |  | 202.66 |
|  | 1 | 2.22 | 8.85 |  | 19.65 |
|  | 1 | 1.78 | 4.9 |  | 8.72 |
|  | 1 | 4.83 | 11.74 |  | 56.70 |
|  | 1 | 6.44 | 15.7 |  | 101.11 |
|  | 1 | 19.54 | 31.84 |  | 622.15 |
| Cota -0.22 |  |  |  |  |  |
|  | 1 | 9.05 | 4.17 |  | 37.74 |
|  | -1 | 6.15 | 0.08 |  | -0.49 |
|  | 1 | 5.13 | 3.43 |  | 17.60 |
|  | 1 | 3.95 | 1.78 |  | 7.03 |
|  | 2.84715 |  |  |  | 2.85 |
| Cota +0.26 |  |  |  |  |  |
|  | 1 | 34.95 | 4.09 |  | 142.95 |
|  | 1 | 16.14 | 6.44 |  | 103.94 |
|  | 1 | 9.93 | 4 |  | 39.72 |
| Junto a edificio existente |  |  |  |  |  |
| losa 1 | 1 | 5.26 | 2.76 | 0.3 | 4.36 |
| losa 2 | 1 | 2.86 | 2.76 | 0.3 | 2.37 |
| Total |  |  |  |  | 1558.5 |

**03.03** m³ H.A. LOSA CIMENTACIÓN e: 50 cms (20/01/2017)
602.11 m³ × 146.52 = 88221.16
Formación de losa de cimentación a cota +0.26 de hormigón armado de 50 centímetros de canto, realizada con hormigón HA-25/B/40/IIa fabricado en central, y vertido con bomba, y acero UNE-EN 10080 B 500 S, con una cuantía aproximada de 82 kg/m³; acabado superficial liso mediante regla vibrante. Incluso p/p de refuerzos, pliegues, encuentros, arranques y esperas en pilares, pantallas, escaleras y cambios de nivel, separadores, vibrado del hormigón con regla vibrante y formación de juntas de construcción. Para moderar la retracción del hormigón, se fratasará su superficie antes de que pasen 6 horas tras el vertido.
NORMATIVA DE APLICACIÓN: Elaboración, transporte y puesta en obra del hormigón: Instrucción de Hormigón Estructural (EHE-08). Ejecución CTE. DB SE-C Seguridad estructural: Cimientos NTE-CSL. Cimentaciones superficiales: Losas.
CRITERIO DE MEDICIÓN EN PROYECTO: Volumen medido sobre las secciones teóricas de la excavación, según documentación gráfica de Proyecto.
CONDICIONES PREVIAS QUE HAN DE CUMPLIRSE ANTES DE LA EJECUCIÓN DE LAS UNIDADES DE OBRA:
DEL SOPORTE: Se asegurará la planeidad y limpieza de la superficie de apoyo.
AMBIENTALES: Se suspenderán los trabajos de hormigonado cuando llueva con intensidad, nieve, exista viento excesivo, una temperatura ambiente superior a 40°C o se prevea que dentro de las 48 horas siguientes pueda descender la temperatura ambiente por debajo de los 0°C.
DEL CONTRATISTA: Dispondrá en obra de una serie de medios, en previsión de que se produzcan cambios bruscos de las condiciones ambientales durante el hormigonado o posterior periodo de fraguado, no pudiendo comenzarse el hormigonado de los diferentes elementos sin la autorización por escrito del Director de Ejecución de la obra.
PROCESO DE EJECUCIÓN: FASES DE EJECUCIÓN: Replanteo y trazado de la losa y de los pilares u otros elementos estructurales que apoyen en la misma. Colocación de separadores y fijación de las armaduras. Conexionado, anclaje y emboquillado de las redes de instalaciones proyectadas. Vertido y compactación del hormigón. Coronación y enrase de cimientos. Curado del hormigón.
CONDICIONES DE TERMINACIÓN: El conjunto será monolítico y transmitirá correctamente las cargas al terreno.
CONSERVACIÓN Y MANTENIMIENTO: Se dejará la superficie de hormigón preparada para la realización de juntas de retracción y se protegerá la superficie acabada.
CRITERIO DE MEDICIÓN EN OBRA Y CONDICIONES DE ABONO: Se medirá el volumen teórico ejecutado según especificaciones de Proyecto, sin incluir los incrementos por excesos de excavación no autorizados.

| Código | Ud | Descripción | Rendimiento | Precio | Importe |
|---|---|---|---|---|---|
| mt10haf010n | m³ | Hormigón HA-25/B/40/IIa, fabricado en central (material; 30/01/2017) | 1 | 53.008172441316 | 53.01 |
| mq06vib020 | h | Regla vibrante de 3 m. (maquinaria; 20/01/2017) | 0.335 | 4.5498431354082 | 1.52 |
| mq06bhe010 | m³ | Camión bomba 42 mts. Incluso p/p desplazamiento (maquinaria; 30/01/2017) | 1 | 4.8098341717172 | 4.81 |
| mtCSL020ENC | m² | Encofrado losa cimentación (30/01/2017) | 0.17 | 21.71 | 3.69 |
| mtCSL020CORR | kg | Suministro y colocación Acero B500S | 82 | 0.86 | 70.52 |
| moCSL020VER | m³ | Puesta en obra del hormigón | 1 | 8.7 | 8.70 |
| %C I | % | costes indirectos | 3 % | 142.25 | 4.27 |
|  |  | Total |  |  | 146.52 |

| Medición | Uds. | Largo | Ancho | Alto | Parcial |
|---|---|---|---|---|---|
| Cimentación / Planta Baja |  |  |  |  |  |
|  | 1 | 18.41 | 10.29 | 0.5 | 94.72 |
|  | 1 | 15.09 | 13.43 | 0.5 | 101.33 |
|  | 1 | 2.22 | 8.85 | 0.5 | 9.82 |
|  | 1 | 1.78 | 4.9 | 0.5 | 4.36 |
|  | 1 | 4.83 | 11.74 | 0.5 | 28.35 |
|  | 1 | 6.44 | 15.7 | 0.5 | 50.55 |
|  | 1 | 19.54 | 31.84 | 0.5 | 311.08 |
|  | 1 | 1.65 | 2.3 | 0.5 | 1.90 |
| Total |  |  |  |  | 602.11 |

**03.04** m³ H.A. LOSA CIMENTACION e: 30 cms cota -0.22 (20/01/2017)
19.41 m³ × 168.96 = 3279.51
Formación de losa de cimentación a cota -0.22 de hormigón armado de 30 centímetros de canto, realizada con hormigón HA-25/B/40/IIa fabricado en central, y vertido con bomba, y acero UNE-EN 10080 B 500 S, con una cuantía aproximada de 98 kg/m³; acabado superficial liso mediante regla vibrante. Incluso p/p de refuerzos, pliegues, encuentros, arranques y esperas en pilares, pantallas, escaleras y cambios de nivel, separadores, vibrado del hormigón con regla vibrante y formación de juntas de construcción. Para moderar la retracción del hormigón, se fratasará su superficie antes de que pasen 6 horas tras el vertido.
NORMATIVA DE APLICACIÓN: Elaboración, transporte y puesta en obra del hormigón: Instrucción de Hormigón Estructural (EHE-08). Ejecución CTE. DB SE-C Seguridad estructural: Cimientos NTE-CSL. Cimentaciones superficiales: Losas.
CRITERIO DE MEDICIÓN EN PROYECTO: Volumen medido sobre las secciones teóricas de la excavación, según documentación gráfica de Proyecto.
CONDICIONES PREVIAS QUE HAN DE CUMPLIRSE ANTES DE LA EJECUCIÓN DE LAS UNIDADES DE OBRA:
DEL SOPORTE: Se asegurará la planeidad y limpieza de la superficie de apoyo.
AMBIENTALES: Se suspenderán los trabajos de hormigonado cuando llueva con intensidad, nieve, exista viento excesivo, una temperatura ambiente superior a 40°C o se prevea que dentro de las 48 horas siguientes pueda descender la temperatura ambiente por debajo de los 0°C.
DEL CONTRATISTA: Dispondrá en obra de una serie de medios, en previsión de que se produzcan cambios bruscos de las condiciones ambientales durante el hormigonado o posterior periodo de fraguado, no pudiendo comenzarse el hormigonado de los diferentes elementos sin la autorización por escrito del Director de Ejecución de la obra.
PROCESO DE EJECUCIÓN: FASES DE EJECUCIÓN: Replanteo y trazado de la losa y de los pilares u otros elementos estructurales que apoyen en la misma. Colocación de separadores y fijación de las armaduras. Conexionado, anclaje y emboquillado de las redes de instalaciones proyectadas. Vertido y compactación del hormigón. Coronación y enrase de cimientos. Curado del hormigón.
CONDICIONES DE TERMINACIÓN: El conjunto será monolítico y transmitirá correctamente las cargas al terreno.
CONSERVACIÓN Y MANTENIMIENTO: Se dejará la superficie de hormigón preparada para la realización de juntas de retracción y se protegerá la superficie acabada.
CRITERIO DE MEDICIÓN EN OBRA Y CONDICIONES DE ABONO: Se medirá el volumen teórico ejecutado según especificaciones de Proyecto, sin incluir los incrementos por excesos de excavación no autorizados.

| Código | Ud | Descripción | Rendimiento | Precio | Importe |
|---|---|---|---|---|---|
| mt10haf010n | m³ | Hormigón HA-25/B/40/IIa, fabricado en central | 1 | 53.008172441316 | 53.01 |
| mq06vib020 | h | Regla vibrante de 3 m. | 0.335 | 4.5498431354082 | 1.52 |
| mq06bhe010 | m³ | Camión bomba 42 mts. Incluso p/p desplazamiento | 1 | 4.8098341717172 | 4.81 |
| mtCSL020ENC | m² | Encofrado losa cimentación | 0.54 | 21.71 | 11.72 |
| mtCSL020CORR | kg | Suministro y colocación Acero B500S | 98 | 0.86 | 84.28 |
| moCSL020VER | m³ | Puesta en obra del hormigón | 1 | 8.7 | 8.70 |
| %C I | % | costes indirectos | 3 % | 164.04 | 4.92 |
|  |  | Total |  |  | 168.96 |

| Medición | Uds. | Largo | Ancho | Alto | Parcial |
|---|---|---|---|---|---|
| Cimentación / Planta Baja |  |  |  |  |  |
| Cota -0.22 |  |  |  |  |  |
|  | 1 | 9.05 | 4.17 | 0.3 | 11.32 |
|  | -1 | 6.15 | 0.08 | 0.3 | -0.15 |
|  | 1 | 5.13 | 3.43 | 0.3 | 5.28 |
|  | 1 | 3.95 | 1.78 | 0.3 | 2.11 |
|  | 0.854145 |  |  |  | 0.85 |
| Total |  |  |  |  | 19.41 |

**03.05** m³ H.A. LOSA CIMENTACION e: 30 cms cota +0.26 (20/01/2017)
85.98 m³ × 140.35 = 12067.29
Formación de losa de cimentación a cota +0.26 de hormigón armado de 30 centímetros de canto, realizada con hormigón HA-25/B/40/IIa fabricado en central, y vertido con bomba, y acero UNE-EN 10080 B 500 S, con una cuantía aproximada de 72 kg/m³; acabado superficial liso mediante regla vibrante. Incluso p/p de refuerzos, pliegues, encuentros, arranques y esperas en pilares, pantallas, escaleras y cambios de nivel, separadores, vibrado del hormigón con regla vibrante y formación de juntas de construcción. Para moderar la retracción del hormigón, se fratasará su superficie antes de que pasen 6 horas tras el vertido.
NORMATIVA DE APLICACIÓN: Elaboración, transporte y puesta en obra del hormigón: Instrucción de Hormigón Estructural (EHE-08). Ejecución CTE. DB SE-C Seguridad estructural: Cimientos NTE-CSL. Cimentaciones superficiales: Losas.
CRITERIO DE MEDICIÓN EN PROYECTO: Volumen medido sobre las secciones teóricas de la excavación, según documentación gráfica de Proyecto.
CONDICIONES PREVIAS QUE HAN DE CUMPLIRSE ANTES DE LA EJECUCIÓN DE LAS UNIDADES DE OBRA:
DEL SOPORTE: Se asegurará la planeidad y limpieza de la superficie de apoyo.
AMBIENTALES: Se suspenderán los trabajos de hormigonado cuando llueva con intensidad, nieve, exista viento excesivo, una temperatura ambiente superior a 40°C o se prevea que dentro de las 48 horas siguientes pueda descender la temperatura ambiente por debajo de los 0°C.
DEL CONTRATISTA: Dispondrá en obra de una serie de medios, en previsión de que se produzcan cambios bruscos de las condiciones ambientales durante el hormigonado o posterior periodo de fraguado, no pudiendo comenzarse el hormigonado de los diferentes elementos sin la autorización por escrito del Director de Ejecución de la obra.
PROCESO DE EJECUCIÓN: FASES DE EJECUCIÓN: Replanteo y trazado de la losa y de los pilares u otros elementos estructurales que apoyen en la misma. Colocación de separadores y fijación de las armaduras. Conexionado, anclaje y emboquillado de las redes de instalaciones proyectadas. Vertido y compactación del hormigón. Coronación y enrase de cimientos. Curado del hormigón.
CONDICIONES DE TERMINACIÓN: El conjunto será monolítico y transmitirá correctamente las cargas al terreno.
CONSERVACIÓN Y MANTENIMIENTO: Se dejará la superficie de hormigón preparada para la realización de juntas de retracción y se protegerá la superficie acabada.
CRITERIO DE MEDICIÓN EN OBRA Y CONDICIONES DE ABONO: Se medirá el volumen teórico ejecutado según especificaciones de Proyecto, sin incluir los incrementos por excesos de excavación no autorizados.

| Código | Ud | Descripción | Rendimiento | Precio | Importe |
|---|---|---|---|---|---|
| mt10haf010n | m³ | Hormigón HA-25/B/40/IIa, fabricado en central | 1 | 53.008172441316 | 53.01 |
| mq06vib020 | h | Regla vibrante de 3 m. | 0.335 | 4.5498431354082 | 1.52 |
| mq06bhe010 | m³ | Camión bomba 42 mts. Incluso p/p desplazamiento | 1 | 4.8098341717172 | 4.81 |
| mtCSL020ENC | m² | Encofrado losa cimentación | 0.29 | 21.71 | 6.30 |
| mtCSL020CORR | kg | Suministro y colocación Acero B500S | 72 | 0.86 | 61.92 |
| moCSL020VER | m³ | Puesta en obra del hormigón | 1 | 8.7 | 8.70 |
| %C I | % | costes indirectos | 3 % | 136.26 | 4.09 |
|  |  | Total |  |  | 140.35 |

| Medición | Uds. | Largo | Ancho | Alto | Parcial |
|---|---|---|---|---|---|
| Cimentación / Planta Baja |  |  |  |  |  |
| Cota +0.26 |  |  |  |  |  |
|  | 1 | 34.95 | 4.09 | 0.3 | 42.88 |
|  | 1 | 16.14 | 6.44 | 0.3 | 31.18 |
|  | 1 | 9.93 | 4 | 0.3 | 11.92 |
| Total |  |  |  |  | 85.98 |

**03.06** m³ H.A. LOSA CIMENTACION e: 30 cms cota +0.43 (20/01/2017)
6.73 m³ × 153.3 = 1031.71
Formación de losa de cimentación a cota +0.43 de hormigón armado de 30 centímetros de canto, realizada con hormigón HA-25/B/40/IIa fabricado en central, y vertido con cubilote, y acero UNE-EN 10080 B 500 S, con una cuantía aproximada de 72 kg/m³; acabado superficial liso mediante regla vibrante. Incluso p/p de refuerzos, pliegues y encuentros, separadores, vibrado del hormigón con regla vibrante y formación de juntas de construcción. Para moderar la retracción del hormigón, se fratasará su superficie antes de que pasen 6 horas tras el vertido.
NORMATIVA DE APLICACIÓN: Elaboración, transporte y puesta en obra del hormigón: Instrucción de Hormigón Estructural (EHE-08). Ejecución CTE. DB SE-C Seguridad estructural: Cimientos NTE-CSL. Cimentaciones superficiales: Losas.
CRITERIO DE MEDICIÓN EN PROYECTO: Volumen medido sobre las secciones teóricas de la excavación, según documentación gráfica de Proyecto.
CONDICIONES PREVIAS QUE HAN DE CUMPLIRSE ANTES DE LA EJECUCIÓN DE LAS UNIDADES DE OBRA:
DEL SOPORTE: Se asegurará la planeidad y limpieza de la superficie de apoyo.
AMBIENTALES: Se suspenderán los trabajos de hormigonado cuando llueva con intensidad, nieve, exista viento excesivo, una temperatura ambiente superior a 40°C o se prevea que dentro de las 48 horas siguientes pueda descender la temperatura ambiente por debajo de los 0°C.
DEL CONTRATISTA: Dispondrá en obra de una serie de medios, en previsión de que se produzcan cambios bruscos de las condiciones ambientales durante el hormigonado o posterior periodo de fraguado, no pudiendo comenzarse el hormigonado de los diferentes elementos sin la autorización por escrito del Director de Ejecución de la obra.
PROCESO DE EJECUCIÓN: FASES DE EJECUCIÓN: Replanteo y trazado de la losa y de los pilares u otros elementos estructurales que apoyen en la misma. Colocación de separadores y fijación de las armaduras. Conexionado, anclaje y emboquillado de las redes de instalaciones proyectadas. Vertido y compactación del hormigón. Coronación y enrase de cimientos. Curado del hormigón.
CONDICIONES DE TERMINACIÓN: El conjunto será monolítico y transmitirá correctamente las cargas al terreno.
CONSERVACIÓN Y MANTENIMIENTO: Se dejará la superficie de hormigón preparada para la realización de juntas de retracción y se protegerá la superficie acabada.
CRITERIO DE MEDICIÓN EN OBRA Y CONDICIONES DE ABONO: Se medirá el volumen teórico ejecutado según especificaciones de Proyecto, sin incluir los incrementos por excesos de excavación no autorizados.

| Código | Ud | Descripción | Rendimiento | Precio | Importe |
|---|---|---|---|---|---|
| mt10haf010n | m³ | Hormigón HA-25/B/40/IIa, fabricado en central | 1 | 53.008172441316 | 53.01 |
| mq06vib020 | h | Regla vibrante de 3 m. | 0.335 | 4.5498431354082 | 1.52 |
| mtCSL020ENC | m² | Encofrado losa cimentación | 1.21 | 21.71 | 26.27 |
| mtCSL020CORR | kg | Suministro y colocación Acero B500S | 69 | 0.86 | 59.34 |
| moCSL020VER | m³ | Puesta en obra del hormigón | 1 | 8.7 | 8.70 |
| %C I | % | costes indirectos | 3 % | 148.84 | 4.47 |
|  |  | Total |  |  | 153.3 |

| Medición | Uds. | Largo | Ancho | Alto | Parcial |
|---|---|---|---|---|---|
| Cimentación / Planta Baja |  |  |  |  |  |
| Junto a edificio existente |  |  |  |  |  |
| losa 1 | 1 | 5.26 | 2.76 | 0.3 | 4.36 |
| losa 2 | 1 | 2.86 | 2.76 | 0.3 | 2.37 |
| Total |  |  |  |  | 6.73 |

**03.07** m³ H.A. MURETES ALTURA VAR. (30/01/2017)
0.34 m³ × 667.47 = 226.94
Formación de murete de hormigón armado de base rectilínea, 15 cm de espesor y altura variable, (0 a 45 cms), realizado con hormigón HA-25/B/20/IIa fabricado en central, y vertido con cubilote, y acero UNE-EN 10080 B500S, con una cuantía aproximada de 290 kg/m³, ejecutado en condiciones normales. Montaje y desmontaje del sistema de encofrado a dos caras de los muros mediante tableros. Incluso p/p de formación de juntas, separadores, distanciadores para encofrados y accesorios, y tapado de orificios resultantes tras la retirada del encofrado.
NORMATIVA DE APLICACIÓN: Elaboración, transporte y puesta en obra del hormigón: Instrucción de Hormigón Estructural (EHE-08).
CRITERIO DE MEDICIÓN EN PROYECTO: Volumen medido sobre la sección teórica de cálculo, según documentación gráfica de Proyecto, deduciendo los huecos de superficie mayor de 2 m².
CONDICIONES PREVIAS QUE HAN DE CUMPLIRSE ANTES DE LA EJECUCIÓN DE LAS UNIDADES DE OBRA
DEL SOPORTE: Se comprobará la existencia de las armaduras de espera en el plano de apoyo del muro, que presentará una superficie horizontal y limpia.
AMBIENTALES: Se suspenderán los trabajos de hormigonado cuando llueva con intensidad, nieve, exista viento excesivo, una temperatura ambiente superior a 40°C o se prevea que dentro de las 48 horas siguientes pueda descender la temperatura ambiente por debajo de los 0°C.
DEL CONTRATISTA: Dispondrá en obra de una serie de medios, en previsión de que se produzcan cambios bruscos de las condiciones ambientales durante el hormigonado o posterior periodo de fraguado, no pudiendo comenzarse el hormigonado de los diferentes elementos sin la autorización por escrito del Director de Ejecución de la obra.
FASES DE EJECUCIÓN: Limpieza y preparación de la superficie de apoyo. Replanteo. Colocación de las armaduras con separadores homologados. Formación de juntas. Fijación de la matriz mediante pegado con cola en la cara interna del encofrado. Montaje del sistema de encofrado a dos caras del muro. Vertido y compactación del hormigón. Desmontaje del sistema de encofrado. Curado del hormigón. Limpieza de la superficie de coronación del muro. Tapado de los orificios resultantes tras la retirada del sistema de encofrado. Reparación de defectos superficiales.
CONSERVACIÓN Y MANTENIMIENTO: Se evitará la actuación sobre el elemento de acciones mecánicas no previstas en el cálculo.
CRITERIO DE MEDICIÓN EN OBRA Y CONDICIONES DE ABONO: Se medirá el volumen teórico ejecutado según especificaciones de Proyecto, deduciendo los huecos de superficie mayor de 2 m².

| Código | Ud | Descripción | Rendimiento | Precio | Importe |
|---|---|---|---|---|---|
| mtCSL020MURET | m² | Encofrado de murete (04/04/2017) | 13.45 | 25.049136382852 | 336.91 |
| mt10haf010nea | m³ | Hormigón HA-25/B/20/IIa, fabricado en central (material; 25/04/2017) | 1 | 53.008172441316 | 53.01 |
| mtCSL020CORR | kg | Suministro y colocación Acero B500S | 290 | 0.86 | 249.40 |
| moCSL020VER | m³ | Puesta en obra del hormigón | 1 | 8.7 | 8.70 |
| %C I | % | costes indirectos | 3 % | 648.02 | 19.44 |
|  |  | Total |  |  | 667.47 |

| Medición | Uds. | Largo | Ancho | Alto | Parcial |
|---|---|---|---|---|---|
| Cimentación |  |  |  |  |  |
| Sección G-G |  |  |  |  |  |
|  | 1 | 9.05 | 0.15 | 0.23 | 0.31 |
|  | 1 | 2.9 | 0.15 | 0.07 | 0.03 |
| Total |  |  |  |  | 0.34 |

**03.08** m³ H.A. VIGAS CIMENTACIÓN (30/01/2017)
1.5 m³ × 407.61 = 611.42
Formación de viga de cimentación de hormigón armado, realizada con hormigón HA-25/B/40/IIa fabricado en central, y vertido con cubilote, y acero UNE-EN 10080 B 500 S, con una cuantía aproximada de 115 kg/m³. Incluso p/p de separadores.
NORMATIVA DE APLICACIÓN: Elaboración, transporte y puesta en obra del hormigón: Instrucción de Hormigón Estructural (EHE-08). Ejecución: CTE. DB SE-C Seguridad estructural: Cimientos.
CRITERIO DE MEDICIÓN EN PROYECTO: Volumen medido sobre las secciones teóricas de la excavación, según documentación gráfica de Proyecto.
CONDICIONES PREVIAS QUE HAN DE CUMPLIRSE ANTES DE LA EJECUCIÓN DE LAS UNIDADES DE OBRA
DEL SOPORTE: Se comprobará la existencia de la capa de hormigón de limpieza, que presentará un plano de apoyo horizontal y una superficie limpia.
AMBIENTALES: Se suspenderán los trabajos de hormigonado cuando llueva con intensidad, nieve, exista viento excesivo, una temperatura ambiente superior a 40°C o se prevea que dentro de las 48 horas siguientes pueda descender la temperatura ambiente por debajo de los 0°C.
DEL CONTRATISTA: Dispondrá en obra de una serie de medios, en previsión de que se produzcan cambios bruscos de las condiciones ambientales durante el hormigonado o posterior periodo de fraguado, no pudiendo comenzarse el hormigonado de los diferentes elementos sin la autorización por escrito del Director de Ejecución de la obra.
PROCESO DE EJECUCIÓN
FASES DE EJECUCIÓN: Colocación de la armadura con separadores homologados. Vertido y compactación del hormigón. Coronación y enrase. Curado del hormigón.
CONDICIONES DE TERMINACIÓN: El conjunto será monolítico y transmitirá correctamente las cargas al terreno.
CONSERVACIÓN Y MANTENIMIENTO: Se protegerán y señalizarán las armaduras de espera.
CRITERIO DE MEDICIÓN EN OBRA Y CONDICIONES DE ABONO: Se medirá el volumen teórico ejecutado según especificaciones de Proyecto, sin incluir los incrementos por excesos de excavación no autorizados.

| Código | Ud | Descripción | Rendimiento | Precio | Importe |
|---|---|---|---|---|---|
| mtCSL020VIGCI | m² | Encofrado vigas cimentación (04/04/2017) | 10.17 | 23.119202921019 | 235.12 |
| mt10haf010nea | m³ | Hormigón HA-25/B/20/IIa, fabricado en central | 1 | 53.008172441316 | 53.01 |
| mtCSL020CORR | kg | Suministro y colocación Acero B500S | 115 | 0.86 | 98.90 |
| moCSL020VER | m³ | Puesta en obra del hormigón | 1 | 8.7 | 8.70 |
| %C I | % | costes indirectos | 3 % | 395.73 | 11.87 |
|  |  | Total |  |  | 407.61 |

| Medición | Uds. | Largo | Ancho | Alto | Parcial |
|---|---|---|---|---|---|
| Cimentación |  |  |  |  |  |
| Sección J-J |  |  |  |  |  |
|  | 1 | 1.2 | 0.3 | 0.45 | 0.16 |
| Sección K-K |  |  |  |  |  |
|  | 1 | 4.09 | 0.3 | 0.45 | 0.55 |
| Sección H-H |  |  |  |  |  |
|  | 1 | 34.95 | 0.15 | 0.15 | 0.79 |
| Total |  |  |  |  | 1.5 |

**03.09** m³ H.A. SOLERA ARMADA e: 20 cms cota +0.20 (20/01/2017)
40.38 m³ × 124.35 = 5021.25
Formación de solera armada a cota +0.20, sobre solera existente, de hormigón armado de 20 centímetros de espesor, realizada con hormigón HA-25/B/40/IIa fabricado en central, y vertido con cubilote, y acero UNE-EN 10080 B 500 S, con una cuantía aproximada de 56 kg/m³; acabado superficial liso mediante regla vibrante. Incluso p/p de separadores, vibrado del hormigón con regla vibrante y formación de juntas de construcción. Para moderar la retracción del hormigón, se fratasará su superficie antes de que pasen 6 horas tras el vertido.
NORMATIVA DE APLICACIÓN: Elaboración, transporte y puesta en obra del hormigón: Instrucción de Hormigón Estructural (EHE-08). Ejecución CTE. DB SE-C Seguridad estructural: Cimientos NTE-CSL. Cimentaciones superficiales: Losas.
CRITERIO DE MEDICIÓN EN PROYECTO: Volumen medido sobre las secciones teóricas de la excavación, según documentación gráfica de Proyecto.
CONDICIONES PREVIAS QUE HAN DE CUMPLIRSE ANTES DE LA EJECUCIÓN DE LAS UNIDADES DE OBRA:
DEL SOPORTE: Se asegurará la planeidad y limpieza de la superficie de apoyo.
AMBIENTALES: Se suspenderán los trabajos de hormigonado cuando llueva con intensidad, nieve, exista viento excesivo, una temperatura ambiente superior a 40°C o se prevea que dentro de las 48 horas siguientes pueda descender la temperatura ambiente por debajo de los 0°C.
DEL CONTRATISTA: Dispondrá en obra de una serie de medios, en previsión de que se produzcan cambios bruscos de las condiciones ambientales durante el hormigonado o posterior periodo de fraguado, no pudiendo comenzarse el hormigonado de los diferentes elementos sin la autorización por escrito del Director de Ejecución de la obra.
PROCESO DE EJECUCIÓN: FASES DE EJECUCIÓN: Replanteo y trazado de la losa y de los pilares u otros elementos estructurales que apoyen en la misma. Colocación de separadores y fijación de las armaduras. Conexionado, anclaje y emboquillado de las redes de instalaciones proyectadas. Vertido y compactación del hormigón. Coronación y enrase de cimientos. Curado del hormigón.
CONDICIONES DE TERMINACIÓN: El conjunto será monolítico y transmitirá correctamente las cargas al terreno.
CONSERVACIÓN Y MANTENIMIENTO: Se dejará la superficie de hormigón preparada para la realización de juntas de retracción y se protegerá la superficie acabada.
CRITERIO DE MEDICIÓN EN OBRA Y CONDICIONES DE ABONO: Se medirá el volumen teórico ejecutado según especificaciones de Proyecto, sin incluir los incrementos por excesos de excavación no autorizados.

| Código | Ud | Descripción | Rendimiento | Precio | Importe |
|---|---|---|---|---|---|
| mt10haf010n | m³ | Hormigón HA-25/B/40/IIa, fabricado en central | 1 | 53.008172441316 | 53.01 |
| mq06vib020 | h | Regla vibrante de 3 m. | 0.335 | 4.5498431354082 | 1.52 |
| mtCSL020ENC | m² | Encofrado losa cimentación | 0.43 | 21.71 | 9.34 |
| mtCSL020CORR | kg | Suministro y colocación Acero B500S | 56 | 0.86 | 48.16 |
| moCSL020VER | m³ | Puesta en obra del hormigón | 1 | 8.7 | 8.70 |
| %C I | % | costes indirectos | 3 % | 120.73 | 3.62 |
|  |  | Total |  |  | 124.35 |

| Medición | Uds. | Largo | Ancho | Alto | Parcial |
|---|---|---|---|---|---|
| Cimentación porche |  |  |  |  |  |
|  | 1 | 12 | 5.34 | 0.2 | 12.82 |
|  | 1 | 6.65 | 8.34 | 0.2 | 11.09 |
|  | 1 | 9 | 5.15 | 0.2 | 9.27 |
| Rampas | 1 | 6.33 | 3 | 0.1 | 1.90 |
|  | 1 | 3.33 | 5.34 | 0.1 | 1.78 |
|  | 1 | 5.68 | 3.19 | 0.1 | 1.81 |
|  | 1 | 3.32 | 5.15 | 0.1 | 1.71 |
| Total |  |  |  |  | 40.38 |

**03.10** ud PLACA DE ANCLAJE 250x250x15 p150 (24/01/2017)
20 ud × 19.98 = 399.60
Suministro y montaje de placa de anclaje de acero UNE-EN 10025 S275 en perfil plano, de 250x250 mm y espesor 15 mm, con 8 pernos soldados, de acero corrugado UNE-EN 10080 B 500 S de 10 mm de diámetro y 15 cm de longitud total. Trabajado y montado en taller. Incluso p/p de taladro central, preparación de bordes, biselado alrededor del taladro para mejorar la unión del perno a la cara superior de la placa, soldaduras, cortes, pletinas, piezas especiales, despuntes y reparación en obra de cuantos desperfectos se originen por razones de transporte, manipulación o montaje.
NORMATIVA DE APLICACIÓN: Ejecución: CTE. DB SE-A Seguridad estructural: Acero. UNE-EN 1090-2. Ejecución de estructuras de acero y aluminio. Parte 2: Requisitos técnicos para la ejecución de estructuras de acero. NTE-EAS. Estructuras de acero: Soportes.
CRITERIO DE MEDICIÓN EN PROYECTO: Número de unidades previstas, según documentación gráfica de Proyecto.
CONDICIONES PREVIAS QUE HAN DE CUMPLIRSE ANTES DE LA EJECUCIÓN DE LAS UNIDADES DE OBRA
AMBIENTALES: No se realizarán trabajos de soldadura cuando la temperatura sea inferior a 0°C.
DEL CONTRATISTA: Presentará para su aprobación, al Director de Ejecución de la obra, el programa de montaje de la estructura, basado en las indicaciones del Proyecto, así como la documentación que acredite que los soldadores que intervengan en su ejecución estén certificados por un organismo acreditado.
PROCESO DE EJECUCIÓN
FASES DE EJECUCIÓN: Limpieza y preparación del plano de apoyo. Replanteo y marcado de los ejes. Colocación y fijación provisional de la placa. Aplomado y nivelación.
CONDICIONES DE TERMINACIÓN: La posición de la placa será correcta y estará ligada con la cimentación. El acabado superficial será el adecuado para el posterior tratamiento de protección.
CRITERIO DE MEDICIÓN EN OBRA Y CONDICIONES DE ABONO: Se medirá el número de unidades realmente ejecutadas según especificaciones de Proyecto.

| Código | Ud | Descripción | Rendimiento | Precio | Importe |
|---|---|---|---|---|---|
| mt07ala011d | kg | Pletina de acero laminado UNE-EN 10025 S275JR, para aplicaciones | 7.36 | 1.1299610424201 | 8.32 |
| mt07aco010c | kg | Acero en barras corrugadas, UNE-EN 10080 B500S | 0.74 | 0.6699769012579 | 0.50 |
| mq08sol020 | h | Equipo y elementos auxiliares para soldadura eléctrica | 0.015 | 2.9798972623113 | 0.04 |
| mo122 | h | Oficial 1ª montador estructura metálica | 0.332 | 16.349436321742 | 5.43 |
| mo213 | h | Ayudante montador estructura metálica | 0.332 | 15.379469763204 | 5.11 |
| %C I | % | costes indirectos | 3 % | 19.40 | 0.58 |
|  |  | Total |  |  | 19.98 |

| Medición | Uds. | Parcial |
|---|---|---|
| Porche | 20 | 20.00 |
| Total |  | 20 |

**03.11** ud PLACA DE ANCLAJE 250x250x15 p200 (24/01/2017)
17 ud × 20.15 = 342.55
Suministro y montaje de placa de anclaje de acero UNE-EN 10025 S275 en perfil plano, de 250x250 mm y espesor 15 mm, con 8 pernos soldados, de acero corrugado UNE-EN 10080 B 500 S de 10 mm de diámetro y 20 cm de longitud total. Trabajado y montado en taller. Incluso p/p de taladro central, preparación de bordes, biselado alrededor del taladro para mejorar la unión del perno a la cara superior de la placa, soldaduras, cortes, pletinas, piezas especiales, despuntes y reparación en obra de cuantos desperfectos se originen por razones de transporte, manipulación o montaje.
NORMATIVA DE APLICACIÓN: Ejecución: CTE. DB SE-A Seguridad estructural: Acero. UNE-EN 1090-2. Ejecución de estructuras de acero y aluminio. Parte 2: Requisitos técnicos para la ejecución de estructuras de acero. NTE-EAS. Estructuras de acero: Soportes.
CRITERIO DE MEDICIÓN EN PROYECTO: Número de unidades previstas, según documentación gráfica de Proyecto.
CONDICIONES PREVIAS QUE HAN DE CUMPLIRSE ANTES DE LA EJECUCIÓN DE LAS UNIDADES DE OBRA
AMBIENTALES: No se realizarán trabajos de soldadura cuando la temperatura sea inferior a 0°C.
DEL CONTRATISTA: Presentará para su aprobación, al Director de Ejecución de la obra, el programa de montaje de la estructura, basado en las indicaciones del Proyecto, así como la documentación que acredite que los soldadores que intervengan en su ejecución estén certificados por un organismo acreditado.
PROCESO DE EJECUCIÓN
FASES DE EJECUCIÓN: Limpieza y preparación del plano de apoyo. Replanteo y marcado de los ejes. Colocación y fijación provisional de la placa. Aplomado y nivelación.
CONDICIONES DE TERMINACIÓN: La posición de la placa será correcta y estará ligada con la cimentación. El acabado superficial será el adecuado para el posterior tratamiento de protección.
CRITERIO DE MEDICIÓN EN OBRA Y CONDICIONES DE ABONO: Se medirá el número de unidades realmente ejecutadas según especificaciones de Proyecto.

| Código | Ud | Descripción | Rendimiento | Precio | Importe |
|---|---|---|---|---|---|
| mt07ala011d | kg | Pletina de acero laminado UNE-EN 10025 S275JR, para aplicaciones | 7.36 | 1.1299610424201 | 8.32 |
| mt07aco010c | kg | Acero en barras corrugadas, UNE-EN 10080 B500S | 0.986 | 0.6699769012579 | 0.66 |
| mq08sol020 | h | Equipo y elementos auxiliares para soldadura eléctrica | 0.015 | 2.9798972623113 | 0.04 |
| mo122 | h | Oficial 1ª montador estructura metálica | 0.332 | 16.349436321742 | 5.43 |
| mo213 | h | Ayudante montador estructura metálica | 0.332 | 15.379469763204 | 5.11 |
| %C I | % | costes indirectos | 3 % | 19.56 | 0.59 |
|  |  | Total |  |  | 20.15 |

| Medición | Uds. | Parcial |
|---|---|---|
| Bajo pilares metálicos |  |  |
| M1,M2,M3,M4,M7,M8,M9,M10,M11,M12,M13,M14,M15,M16,M17,M18,M19 | 17 | 17.00 |
| Total |  | 17 |

**03.12** ud PLACA DE ANCLAJE 300X200X20 p300 (24/01/2017)
2 ud × 26.37 = 52.74
Suministro y montaje de placa de anclaje de acero UNE-EN 10025 S275 en perfil plano, de 300x200 mm y espesor 20 mm, con 8 pernos soldados, de acero corrugado UNE-EN 10080 B 500 S de 12 mm de diámetro y 30 cm de longitud total. Trabajado y montado en taller. Incluso p/p de taladro central, preparación de bordes, biselado alrededor del taladro para mejorar la unión del perno a la cara superior de la placa, soldaduras, cortes, pletinas, piezas especiales, despuntes y reparación en obra de cuantos desperfectos se originen por razones de transporte, manipulación o montaje.
NORMATIVA DE APLICACIÓN: Ejecución: CTE. DB SE-A Seguridad estructural: Acero. UNE-EN 1090-2. Ejecución de estructuras de acero y aluminio. Parte 2: Requisitos técnicos para la ejecución de estructuras de acero. NTE-EAS. Estructuras de acero: Soportes.
CRITERIO DE MEDICIÓN EN PROYECTO: Número de unidades previstas, según documentación gráfica de Proyecto.
CONDICIONES PREVIAS QUE HAN DE CUMPLIRSE ANTES DE LA EJECUCIÓN DE LAS UNIDADES DE OBRA
AMBIENTALES: No se realizarán trabajos de soldadura cuando la temperatura sea inferior a 0°C.
DEL CONTRATISTA: Presentará para su aprobación, al Director de Ejecución de la obra, el programa de montaje de la estructura, basado en las indicaciones del Proyecto, así como la documentación que acredite que los soldadores que intervengan en su ejecución estén certificados por un organismo acreditado.
PROCESO DE EJECUCIÓN
FASES DE EJECUCIÓN: Limpieza y preparación del plano de apoyo. Replanteo y marcado de los ejes. Colocación y fijación provisional de la placa. Aplomado y nivelación.
CONDICIONES DE TERMINACIÓN: La posición de la placa será correcta y estará ligada con la cimentación. El acabado superficial será el adecuado para el posterior tratamiento de protección.
CRITERIO DE MEDICIÓN EN OBRA Y CONDICIONES DE ABONO: Se medirá el número de unidades realmente ejecutadas según especificaciones de Proyecto.

| Código | Ud | Descripción | Rendimiento | Precio | Importe |
|---|---|---|---|---|---|
| mt07ala011d | kg | Pletina de acero laminado UNE-EN 10025 S275JR, para aplicaciones | 9.42 | 1.1299610424201 | 10.64 |
| mt07aco010c | kg | Acero en barras corrugadas, UNE-EN 10080 B500S | 2.131 | 0.6699769012579 | 1.43 |
| mq08sol020 | h | Equipo y elementos auxiliares para soldadura eléctrica | 0.015 | 2.9798972623113 | 0.04 |
| mo122 | h | Oficial 1ª montador estructura metálica | 0.425 | 16.349436321742 | 6.95 |
| mo213 | h | Ayudante montador estructura metálica | 0.425 | 15.379469763204 | 6.54 |
| %C I | % | costes indirectos | 3 % | 25.60 | 0.77 |
|  |  | Total |  |  | 26.37 |

| Medición | Uds. | Parcial |
|---|---|---|
| Bajo pilares |  |  |
| M5,M6 | 2 | 2.00 |
| Total |  | 2 |

## C04 ESTRUCTURA (24/01/2017)
Importe: 209738.73

**04.01** m³ H.A. EN PILARES (30/01/2017)
37.16 m³ × 286.79 = 10657.12
Formación de pilar de sección rectangular o cuadrada de hormigón armado, de hasta 4 m de altura libre y sección según cuadro de pilares de planos de estructura de Proyecto, realizado con hormigón HA-25/B/20/IIa fabricado en central, y vertido con cubilote, y acero UNE-EN 10080 B 500 S, con una cuantía aproximada de 120 kg/m³., montaje y desmontaje del sistema de encofrado de chapas metálicas reutilizables. Incluso p/p de separadores.
NORMATIVA DE APLICACIÓN: Elaboración, transporte y puesta en obra del hormigón: Instrucción de Hormigón Estructural (EHE-08). Ejecución: NTE-EHS. Estructuras de hormigón armado: Soportes. Montaje y desmontaje del sistema de encofrado: Instrucción de Hormigón Estructural (EHE-08).
CRITERIO DE MEDICIÓN EN PROYECTO: Volumen medido según documentación gráfica de Proyecto.
CONDICIONES PREVIAS QUE HAN DE CUMPLIRSE ANTES DE LA EJECUCIÓN DE LAS UNIDADES DE OBRA
DEL SOPORTE: Se comprobará la existencia de las armaduras de espera.
AMBIENTALES: Se suspenderán los trabajos de hormigonado cuando llueva con intensidad, nieve, exista viento excesivo, una temperatura ambiente superior a 40°C o se prevea que dentro de las 48 horas siguientes pueda descender la temperatura ambiente por debajo de los 0°C.
DEL CONTRATISTA: Dispondrá en obra de una serie de medios, en previsión de que se produzcan cambios bruscos de las condiciones ambientales durante el hormigonado o posterior periodo de fraguado, no pudiendo comenzarse el hormigonado de los diferentes elementos sin la autorización por escrito del Director de Ejecución de la obra.
PROCESO DE EJECUCIÓN
FASES DE EJECUCIÓN: Replanteo. Colocación de las armaduras con separadores homologados. Montaje del sistema de encofrado. Vertido y compactación del hormigón. Desmontaje del sistema de encofrado. Curado del hormigón. Reparación de defectos superficiales.
CONDICIONES DE TERMINACIÓN: El conjunto será monolítico y transmitirá correctamente las cargas. Las formas y texturas de acabado serán las especificadas.
CONSERVACIÓN Y MANTENIMIENTO: Se evitará la actuación sobre el elemento de acciones mecánicas no previstas en el cálculo.
CRITERIO DE MEDICIÓN EN OBRA Y CONDICIONES DE ABONO: Se medirá el volumen realmente ejecutado según especificaciones de Proyecto.

| Código | Ud | Descripción | Rendimiento | Precio | Importe |
|---|---|---|---|---|---|
| mt07aco020b | u | Separador homologado para pilares (material; 01/02/2017) | 12 | 0.0599979314559 | 0.72 |
| mtCSL020CORR | kg | Suministro y colocación Acero B500S | 120 | 0.86 | 103.20 |
| mt08eup010a | m² | Sistema de encofrado hasta 4 mts de altura (material; 01/02/2017) | 11.18 | 10.089652139839 | 112.80 |
| mt10haf010ne | m³ | Hormigón HA-25/B/20/IIa, fabricado en central | 1 | 53.008172441316 | 53.01 |
| moCSL020VER | m³ | Puesta en obra del hormigón | 1 | 8.7 | 8.70 |
| %C I | % | costes indirectos | 3 % | 278.43 | 8.35 |
|  |  | Total |  |  | 286.79 |

| Medición | Uds. | Largo | Ancho | Alto | Parcial |
|---|---|---|---|---|---|
| H1,H2,H3,H4,H5,H6,H7,H9,H10,H11,H12,H13,H14,H18,H19,H20,H21,H29 | 22 | 0.4 | 0.3 | 3.85 | 10.16 |
| H38, H39,H40,H41 |  |  |  |  |  |
| H8,H16,H31,H32,H36,H37 | 6 | 0.45 | 0.3 | 3.85 | 3.12 |
| H15 | 1 | 0.55 | 0.3 | 3.85 | 0.64 |
| H17,H26,H27,H28,H33,H34,H35 | 7 | 0.5 | 0.3 | 3.85 | 4.04 |
| H22,H23,H24,H25, H30 | 5 | 0.3 | 0.3 | 3.85 | 1.73 |
| ---------------------------------------------------------------- |  |  |  |  |  |
| Pilares entre planta primera y cubierta |  |  |  |  |  |
| H1,H2,H3,H4,H5,H6,H7,H9,H10,H11,H12,H13,H14,H18,H19,H20,H21 | 17 | 0.4 | 0.3 | 3.45 | 7.04 |
| H8,H16,H31,H32,H36,H37 | 6 | 0.45 | 0.3 | 3.45 | 2.79 |
| H15 | 1 | 0.55 | 0.3 | 3.45 | 0.57 |
| H17,H26,H27,H33,H34 | 5 | 0.5 | 0.3 | 3.45 | 2.59 |
| H22 | 1 | 0.3 | 0.3 | 3.45 | 0.31 |
| ---------------------------------------------------------------- |  |  |  |  |  |
| Pantallas |  |  |  |  |  |
| P1 | 1 | 2.1 | 0.3 | 3.85 | 2.43 |
| Apoyo de escaleras | 2 | 1.74 | 0.2 | 2.5 | 1.74 |
| Total |  |  |  |  | 37.16 |

**04.02** m² FORJADO UNIDIRECCIONAL PLANTA PRIMERA VIG.PRET. 30+5 (30/01/2017)
999.17 m² × 56.44 = 56393.15
Formación de estructura de hormigón armado, realizada con hormigón HA-25/B/20/IIa fabricado en central, y vertido con bomba, con un volumen total de hormigón en forjado y vigas de 0,12 m³/m², y acero UNE-EN 10080 B 500 S en zona de refuerzo de negativos y conectores de viguetas, refuerzo de petos de fábrica según detalles constructivos, zunchos y vigas, con una cuantía total 4,50 kg/m², constituida por: FORJADO UNIDIRECCIONAL: horizontal, de canto 35 = 30+5 cm e intereje 60 cm; sistema de encofrado continuo con puntales, sopandas metálicas y superficie encofrante de madera tratada reforzada con varillas y perfiles; vigueta pretensada según prescripción de planos de estructura de Proyecto; bovedilla mecanizada de poliestireno expandido, incluso p/p de piezas especiales; capa de compresión de 5 cm de espesor, con armadura de reparto formada por malla electrosoldada ME 20x30 Ø 4-4 B 500 T 6x2,20 UNE-EN 10080; vigas planas. Incluso p/p de zunchos perimetrales de planta. Sin incluir repercusión de pilares.
NORMATIVA DE APLICACIÓN: Elaboración, transporte y puesta en obra del hormigón: Instrucción de Hormigón Estructural (EHE-08). Ejecución: NTE-EHU. Estructuras de hormigón armado: Forjados unidireccionales. NTE-EHV. Estructuras de hormigón armado: Vigas. Montaje y desmontaje del sistema de encofrado: Instrucción de Hormigón Estructural (EHE-08). NTE-EME. Estructuras de madera: Encofrados
CRITERIO DE MEDICIÓN EN PROYECTO: Superficie medida en verdadera magnitud desde las caras exteriores de los zunchos del perímetro, según documentación gráfica de Proyecto, deduciendo los huecos de superficie mayor de 6 m².
CONDICIONES PREVIAS QUE HAN DE CUMPLIRSE ANTES DE LA EJECUCIÓN DE LAS UNIDADES DE OBRA
AMBIENTALES: Se suspenderán los trabajos de hormigonado cuando llueva con intensidad, nieve, exista viento excesivo, una temperatura ambiente superior a 40°C o se prevea que dentro de las 48 horas siguientes pueda descender la temperatura ambiente por debajo de los 0°C.
DEL CONTRATISTA: Dispondrá en obra de una serie de medios, en previsión de que se produzcan cambios bruscos de las condiciones ambientales durante el hormigonado o posterior periodo de fraguado, no pudiendo comenzarse el hormigonado de los diferentes elementos sin la autorización por escrito del Director de Ejecución de la obra.
PROCESO DE EJECUCIÓN
FASES DE EJECUCIÓN: Replanteo del sistema de encofrado. Montaje del sistema de encofrado. Replanteo de la geometría de la planta sobre el encofrado. Colocación de viguetas y bovedillas. Colocación de las armaduras con separadores homologados. Vertido y compactación del hormigón. Regleado y nivelación de la capa de compresión. Curado del hormigón. Desmontaje del sistema de encofrado. Reparación de defectos superficiales.
CONDICIONES DE TERMINACIÓN: El conjunto será monolítico y transmitirá correctamente las cargas. La superficie quedará uniforme y sin irregularidades.
CONSERVACIÓN Y MANTENIMIENTO: Se evitará la actuación sobre el elemento de acciones mecánicas no previstas en el cálculo.
CRITERIO DE MEDICIÓN EN OBRA Y CONDICIONES DE ABONO: Se medirá, en verdadera magnitud, desde las caras exteriores de los zunchos del perímetro, la superficie realmente ejecutada según especificaciones de Proyecto, deduciendo los huecos de superficie mayor de 6 m². Se consideran incluidos todos los elementos integrantes de la estructura señalados en los planos y detalles del Proyecto.

| Código | Ud | Descripción | Rendimiento | Precio | Importe |
|---|---|---|---|---|---|
| mt08efu010b | m2 | Sistema encofrado continuo (material; 03/02/2017) | 1 | 8.6997000611102 | 8.70 |
| mt07bpo010m | u | Bovedilla mecanizada poliestireno expandido (material; 02/02/2017) | 2.25 | 5.4898107282178 | 12.35 |
| mt07vse010d | m | Semivigueta pretensada (material; 02/02/2017) | 1.378 | 4.3498500305551 | 5.99 |
| mt07aco020c | u | Separador homologado para vigas (material; 02/02/2017) | 0.8 | 0.0799972419412 | 0.06 |
| mt07ame010d | m² | Malla electrosoldada ME 20x20 Ø 5-5 B 500 T 6x2,20 UNE-EN 10080 (material; 02/02/2017) | 1 | 1.4699493206703 | 1.47 |
| mt10haf010ne | m³ | Hormigón HA-25/B/20/IIa, fabricado en central | 0.12 | 53.008172441316 | 6.36 |
| moCSL020VER | m³ | Puesta en obra del hormigón | 0.12 | 8.7 | 1.04 |
| moCSL020BOV | m² | Colocación de viguetas y bovedillas (20/02/2017) | 1 | 10.15 | 10.15 |
| mtCSL020CORR | kg | Suministro y colocación Acero B500S | 4.5 | 0.86 | 3.87 |
| mq06bhe010 | m³ | Camión bomba 42 mts. Incluso p/p desplazamiento | 1 | 4.8098341717172 | 4.81 |
| %C I | % | costes indirectos | 3 % | 54.80 | 1.64 |
|  |  | Total |  |  | 56.44 |

| Medición | Uds. | Largo | Ancho | Alto | Parcial |
|---|---|---|---|---|---|
| Planta primera |  |  |  |  |  |
| Paño H36-H37-H38-H39 | 1 | 9.8 | 5.13 |  | 50.27 |
| Paño H31-H16-H17-H32 | 1 | 11 | 9.8 |  | 107.80 |
| Paño H15-H16-AN-AO | 1 | 5 | 2 |  | 10.00 |
| Paño H29-H30-AM-H15 | 1 | 7.2 | 4.01 |  | 28.87 |
| c/2 | -2.73 |  |  |  | -2.73 |
| Paño AM-H15-AG-H8 | 1 | 4.61 | 4.15 |  | 19.13 |
|  | -1 | 4.61 | 1.85 |  | -8.53 |
| Paño AG-H8-AL-AH | 1 | 4.16 | 2.33 |  | 9.69 |
| Paño H15-H8-H14-H22 | 1 | 45 | 4.15 |  | 186.75 |
|  | -1 | 9.38 | 1.85 |  | -17.35 |
|  | -1 | 1.26 | 1.7 | 2 | -4.28 |
|  | -1 | 13.33 | 1.85 |  | -24.66 |
|  | -1 | 3.75 | 2.05 |  | -7.69 |
| Paño H8-H1-H7-H14 | 1 | 45.45 | 6.8 |  | 309.06 |
| Paño P1-BE-H18-H19 | 1 | 6.44 | 4.25 |  | 27.37 |
| Paño H26-H28-H19-H22 | 1 | 19.05 | 7 |  | 133.35 |
| Paño CR-H35-CP-H28 | 1 | 7.62 | 6.4 |  | 48.77 |
| Paño H40-M10-H33-H35 | 1 | 19.05 | 7 |  | 133.35 |
| Total |  |  |  |  | 999.17 |

**04.03** m² FORJADO UNIDIRECCIONAL CUBIERTA VIG.PRET. 30+5 (30/01/2017)
658.64 m² × 54.17 = 35678.53
Formación de estructura de hormigón armado, realizada con hormigón HA-25/B/20/IIa fabricado en central, y vertido con bomba, con un volumen total de hormigón en forjado y vigas de 0,12 m³/m², y acero UNE-EN 10080 B 500 S en zona de refuerzo de negativos y conectores de viguetas, refuerzo de petos de fábrica según detalles constructivos, zunchos y vigas, con una cuantía total 4,50 kg/m², constituida por: FORJADO UNIDIRECCIONAL: horizontal, de canto 35 = 30+5 cm e intereje 60 cm; sistema de encofrado continuo con puntales, sopandas metálicas y superficie encofrante de madera tratada reforzada con varillas y perfiles; vigueta pretensada según prescripción de planos de estructura de Proyecto; bovedilla mecanizada de poliestireno expandido, incluso p/p de piezas especiales; capa de compresión de 5 cm de espesor, con armadura de reparto formada por malla electrosoldada ME 20x30 Ø 4-4 B 500 T 6x2,20 UNE-EN 10080; vigas planas. Incluso p/p de zunchos perimetrales de planta. Sin incluir repercusión de pilares.
NORMATIVA DE APLICACIÓN: Elaboración, transporte y puesta en obra del hormigón: Instrucción de Hormigón Estructural (EHE-08). Ejecución: NTE-EHU. Estructuras de hormigón armado: Forjados unidireccionales. NTE-EHV. Estructuras de hormigón armado: Vigas. Montaje y desmontaje del sistema de encofrado: Instrucción de Hormigón Estructural (EHE-08). NTE-EME. Estructuras de madera: Encofrados
CRITERIO DE MEDICIÓN EN PROYECTO: Superficie medida en verdadera magnitud desde las caras exteriores de los zunchos del perímetro, según documentación gráfica de Proyecto, deduciendo los huecos de superficie mayor de 6 m².
CONDICIONES PREVIAS QUE HAN DE CUMPLIRSE ANTES DE LA EJECUCIÓN DE LAS UNIDADES DE OBRA
AMBIENTALES: Se suspenderán los trabajos de hormigonado cuando llueva con intensidad, nieve, exista viento excesivo, una temperatura ambiente superior a 40°C o se prevea que dentro de las 48 horas siguientes pueda descender la temperatura ambiente por debajo de los 0°C.
DEL CONTRATISTA: Dispondrá en obra de una serie de medios, en previsión de que se produzcan cambios bruscos de las condiciones ambientales durante el hormigonado o posterior periodo de fraguado, no pudiendo comenzarse el hormigonado de los diferentes elementos sin la autorización por escrito del Director de Ejecución de la obra.
PROCESO DE EJECUCIÓN
FASES DE EJECUCIÓN: Replanteo del sistema de encofrado. Montaje del sistema de encofrado. Replanteo de la geometría de la planta sobre el encofrado. Colocación de viguetas y bovedillas. Colocación de las armaduras con separadores homologados. Vertido y compactación del hormigón. Regleado y nivelación de la capa de compresión. Curado del hormigón. Desmontaje del sistema de encofrado. Reparación de defectos superficiales.
CONDICIONES DE TERMINACIÓN: El conjunto será monolítico y transmitirá correctamente las cargas. La superficie quedará uniforme y sin irregularidades.
CONSERVACIÓN Y MANTENIMIENTO: Se evitará la actuación sobre el elemento de acciones mecánicas no previstas en el cálculo.
CRITERIO DE MEDICIÓN EN OBRA Y CONDICIONES DE ABONO: Se medirá, en verdadera magnitud, desde las caras exteriores de los zunchos del perímetro, la superficie realmente ejecutada según especificaciones de Proyecto, deduciendo los huecos de superficie mayor de 6 m². Se consideran incluidos todos los elementos integrantes de la estructura señalados en los planos y detalles del Proyecto.

| Código | Ud | Descripción | Rendimiento | Precio | Importe |
|---|---|---|---|---|---|
| mt08efu010b | m2 | Sistema encofrado continuo | 1 | 8.6997000611102 | 8.70 |
| mt07bpo010m | u | Bovedilla mecanizada poliestireno expandido | 2.25 | 5.4898107282178 | 12.35 |
| mt07vse010d | m | Semivigueta pretensada | 1.442 | 4.3498500305551 | 6.27 |
| mt07aco020c | u | Separador homologado para vigas | 0.8 | 0.0799972419412 | 0.06 |
| mt07ame010d | m² | Malla electrosoldada ME 20x20 Ø 5-5 B 500 T 6x2,20 UNE-EN 10080 | 1 | 1.4699493206703 | 1.47 |
| mt10haf010ne | m³ | Hormigón HA-25/B/20/IIa, fabricado en central | 0.11 | 53.008172441316 | 5.83 |
| moCSL020VER | m³ | Puesta en obra del hormigón | 0.11 | 8.7 | 0.96 |
| mtCSL020CORR | kg | Suministro y colocación Acero B500S | 2.31 | 0.86 | 1.99 |
| moCSL020BOV | m² | Colocación de viguetas y bovedillas | 1 | 10.15 | 10.15 |
| mq06bhe010 | m³ | Camión bomba 42 mts. Incluso p/p desplazamiento | 1 | 4.8098341717172 | 4.81 |
| %C I | % | costes indirectos | 3 % | 52.59 | 1.58 |
|  |  | Total |  |  | 54.17 |

| Medición | Uds. | Largo | Ancho | Parcial |
|---|---|---|---|---|
| Forjado de cubierta |  |  |  |  |
| Cota +8.26 |  |  |  |  |
| Paño H1-H15-H7-H22 cota +8.26 | 1 | 45.45 | 11.25 | 511.31 |
|  | -1 | 1 | 1 | -1.00 |
| Paño E-H15-F-H8 | 1 | 4.15 | 4.45 | 18.47 |
| ------ |  |  |  |  |
| Cota +7.81 |  |  |  |  |
| H36-H37 | 1 | 9.8 | 4.88 | 47.82 |
| H33-H34 | 1 | 11.72 | 7 | 82.04 |
| Total |  |  |  | 658.64 |

**04.04** m³ H.A. VIGAS DESCOLGADAS/PERALTADAS PLANTA PRIMERA (30/01/2017)
57.4 m³ × 381.28 = 21885.47
Formación de viga descolgada o peraltada de hormigón armado, realizada con hormigón HA-25/B/20/IIa fabricado en central, y vertido con cubilote, y acero UNE-EN 10080 B 500 S, con una cuantía aproximada de 150 kg/m³, situada en planta de entre 3 y 4 m de altura libre. Montaje y desmontaje del sistema de encofrado continuo con puntales, sopandas metálicas y superficie encofrante de madera tratada reforzada con varillas y perfiles.
NORMATIVA DE APLICACIÓN: Elaboración, transporte y puesta en obra del hormigón: Instrucción de Hormigón Estructural (EHE-08). Ejecución: NTE-EHV. Estructuras de hormigón armado: Vigas. Montaje y desmontaje del sistema de encofrado: Instrucción de Hormigón Estructural (EHE-08). NTE-EME. Estructuras de madera: Encofrados
CRITERIO DE MEDICIÓN EN PROYECTO: Volumen medido según documentación gráfica de Proyecto.
CONDICIONES PREVIAS QUE HAN DE CUMPLIRSE ANTES DE LA EJECUCIÓN DE LAS UNIDADES DE OBRA
DEL SOPORTE: Se habrán señalado los niveles de la planta a realizar sobre los pilares ya realizados.
AMBIENTALES: Se suspenderán los trabajos de hormigonado cuando llueva con intensidad, nieve, exista viento excesivo, una temperatura ambiente superior a 40°C o se prevea que dentro de las 48 horas siguientes pueda descender la temperatura ambiente por debajo de los 0°C.
DEL CONTRATISTA: Dispondrá en obra de una serie de medios, en previsión de que se produzcan cambios bruscos de las condiciones ambientales durante el hormigonado o posterior periodo de fraguado, no pudiendo comenzarse el hormigonado de los diferentes elementos sin la autorización por escrito del Director de Ejecución de la obra.
PROCESO DE EJECUCIÓN
FASES DE EJECUCIÓN: Replanteo. Montaje del sistema de encofrado. Colocación de las armaduras con separadores homologados. Vertido y compactación del hormigón. Curado del hormigón. Desmontaje del sistema de encofrado. Reparación de defectos superficiales.
CONDICIONES DE TERMINACIÓN: El conjunto será monolítico y transmitirá correctamente las cargas.
CONSERVACIÓN Y MANTENIMIENTO: Se evitará la actuación sobre el elemento de acciones mecánicas no previstas en el cálculo.
CRITERIO DE MEDICIÓN EN OBRA Y CONDICIONES DE ABONO: Se medirá el volumen realmente ejecutado según especificaciones de Proyecto.

| Código | Ud | Descripción | Rendimiento | Precio | Importe |
|---|---|---|---|---|---|
| mt08eva010c | m2 | Encofrado recuperable (material; 02/02/2017) | 7.63 | 22.509223951217 | 171.75 |
| mt07aco020c | u | Separador homologado para vigas | 4 | 0.0799972419412 | 0.32 |
| mt10haf010ne | m³ | Hormigón HA-25/B/20/IIa, fabricado en central | 1 | 53.008172441316 | 53.01 |
| moCSL020VER | m³ | Puesta en obra del hormigón | 1 | 8.7 | 8.70 |
| mtCSL020CORR | kg | Suministro y colocación Acero B500S | 153 | 0.86 | 131.58 |
| mq06bhe010 | m³ | Camión bomba 42 mts. Incluso p/p desplazamiento | 1 | 4.8098341717172 | 4.81 |
| %C I | % | costes indirectos | 3 % | 370.17 | 11.11 |
|  |  | Total |  |  | 381.28 |

| Medición | Uds. | Largo | Ancho | Alto | Parcial |
|---|---|---|---|---|---|
| Planta Primera |  |  |  |  |  |
| Viga H38-H39 (d) | 1 | 9.8 | 0.3 | 0.78 | 2.29 |
| Viga H36-H37, H31-H32 (p) | 2 | 9.8 | 0.3 | 0.55 | 3.23 |
| Viga AM-H15-H16-H17-H18-H19-H20-H21-H22 |  |  |  |  |  |
| AM-H15 (d) | 1 | 4.16 | 0.3 | 0.78 | 0.97 |
| H15-H16 (d) | 1 | 5.08 | 0.3 | 0.25 | 0.38 |
| H15-H16 (p) | 1 | 5.08 | 0.3 | 0.55 | 0.84 |
| H16-H17 (p) | 1 | 9.32 | 0.3 | 0.55 | 1.54 |
| H17-H18 (p) | 1 | 5.4 | 0.3 | 0.55 | 0.89 |
| H18-H19 (p) | 1 | 6.81 | 0.3 | 0.55 | 1.12 |
| H19-H20 (p) | 1 | 3.95 | 0.3 | 0.55 | 0.65 |
| H20-H21 (p) | 1 | 7.5 | 0.3 | 0.55 | 1.24 |
| H21-H22 (p) | 1 | 7.4 | 0.3 | 0.55 | 1.22 |
| Viga AG-AM (d) | 1 | 3.85 | 0.3 | 0.49 | 0.57 |
| Viga AL-AH (d) | 1 | 3.86 | 0.3 | 0.78 | 0.90 |
| Viga AG-H8-H9-H10-H11-H12-H13-H14 (d) | 1 | 4.16 | 0.3 | 0.78 | 0.97 |
|  | 1 | 7.25 | 0.3 | 0.25 | 0.54 |
|  | 4 | 7.15 | 0.3 | 0.25 | 2.15 |
|  | 1 | 6.75 | 0.3 | 0.25 | 0.51 |
| Viga H1-H8-H15; vano H1-H8 (d) | 1 | 6.5 | 0.3 | 0.78 | 1.52 |
| Viga M3-H1-H2-H3-H4-H5-H6-H7 (d) | 1 | 4.16 | 0.3 | 0.84 | 1.05 |
|  | 1 | 7.3 | 0.3 | 0.78 | 1.71 |
|  | 4 | 7.15 | 0.3 | 0.78 | 6.69 |
|  | 1 | 6.75 | 0.3 | 0.78 | 1.58 |
| Viga P1-BE | 1 | 6.14 | 0.3 | 0.78 | 1.44 |
| Viga H19-H26-H33-H40 | 1 | 6.4 | 0.3 | 0.78 | 1.50 |
|  | 1 | 6.4 | 0.3 | 0.78 | 1.50 |
|  | 1 | 6.4 | 0.3 | 0.78 | 1.50 |
| Viga H26-H27-H28 (p) | 1 | 8.75 | 0.3 | 0.55 | 1.44 |
|  | 1 | 8.8 | 0.3 | 0.55 | 1.45 |
| Viga H40-H41-M10 (d) | 1 | 8.95 | 0.3 | 0.78 | 2.09 |
|  | 1 | 9.1 | 0.3 | 0.78 | 2.13 |
| Viga H33-H34-H35 (p) | 1 | 8.75 | 0.3 | 0.55 | 1.44 |
| (d) | 1 | 8.8 | 0.3 | 0.55 | 1.45 |
| Viga H7-H14-H22-H28-H35-M10 (d) | 1 | 6.5 | 0.3 | 0.78 | 1.52 |
|  | 1 | 3.85 | 0.3 | 0.78 | 0.90 |
|  | 1 | 6.4 | 0.3 | 0.78 | 1.50 |
|  | 1 | 6.4 | 0.3 | 0.78 | 1.50 |
|  | 1 | 6.49 | 0.37 | 0.78 | 1.87 |
| Viga H1-H8-J | 1 | 6.5 | 0.3 | 0.78 | 1.52 |
|  | 1 | 2 | 0.3 | 0.15 | 0.09 |
| Total |  |  |  |  | 57.4 |

**04.05** m³ H.A. VISTO VIGAS DESCOLGADAS/PERALTADAS PLANTA PRIMERA (30/01/2017)
34.34 m³ × 454.52 = 15608.22
Formación de viga descolgada o peraltada de hormigón armado acabado visto, realizada con hormigón HA-25/B/20/IIa fabricado en central, y vertido con cubilote, y acero UNE-EN 10080 B 500 S, con una cuantía aproximada de 150 kg/m³, situada en planta de entre 3 y 4 m de altura libre. Montaje y desmontaje del sistema de encofrado continuo con puntales, sopandas metálicas con acabado por sus caras vistas mediante tablas de ripia (de encofrar normal) con gemas e irregularidades y de grosor variable de 2,5 a 1 cm., quedando la textura del hormigón de manera irregular y con rebabas, disposición de las tablas según planos, amortizable en 50 usos. Incluso p/p de formación de juntas, separadores, distanciadores para encofrados y accesorios, y tapado de orificios resultantes tras la retirada del encofrado.y superficie encofrante de madera tratada reforzada con varillas y perfiles.
NORMATIVA DE APLICACIÓN: Elaboración, transporte y puesta en obra del hormigón: Instrucción de Hormigón Estructural (EHE-08). Ejecución: NTE-EHV. Estructuras de hormigón armado: Vigas. Montaje y desmontaje del sistema de encofrado: Instrucción de Hormigón Estructural (EHE-08). NTE-EME. Estructuras de madera: Encofrados
CRITERIO DE MEDICIÓN EN PROYECTO: Volumen medido según documentación gráfica de Proyecto.
CONDICIONES PREVIAS QUE HAN DE CUMPLIRSE ANTES DE LA EJECUCIÓN DE LAS UNIDADES DE OBRA
DEL SOPORTE: Se habrán señalado los niveles de la planta a realizar sobre los pilares ya realizados.
AMBIENTALES: Se suspenderán los trabajos de hormigonado cuando llueva con intensidad, nieve, exista viento excesivo, una temperatura ambiente superior a 40°C o se prevea que dentro de las 48 horas siguientes pueda descender la temperatura ambiente por debajo de los 0°C.
DEL CONTRATISTA: Dispondrá en obra de una serie de medios, en previsión de que se produzcan cambios bruscos de las condiciones ambientales durante el hormigonado o posterior periodo de fraguado, no pudiendo comenzarse el hormigonado de los diferentes elementos sin la autorización por escrito del Director de Ejecución de la obra.
PROCESO DE EJECUCIÓN
FASES DE EJECUCIÓN: Replanteo. Montaje del sistema de encofrado. Colocación de las armaduras con separadores homologados. Vertido y compactación del hormigón. Curado del hormigón. Desmontaje del sistema de encofrado. Reparación de defectos superficiales.
CONDICIONES DE TERMINACIÓN: El conjunto será monolítico y transmitirá correctamente las cargas.
CONSERVACIÓN Y MANTENIMIENTO: Se evitará la actuación sobre el elemento de acciones mecánicas no previstas en el cálculo.
CRITERIO DE MEDICIÓN EN OBRA Y CONDICIONES DE ABONO: Se medirá el volumen realmente ejecutado según especificaciones de Proyecto.

| Código | Ud | Descripción | Rendimiento | Precio | Importe |
|---|---|---|---|---|---|
| mtCSL020ENVI | m² | Sistema encofrado visto vigas descolgadas (05/02/2017) | 7.63 | 31.83 | 242.86 |
| mt07aco020c | u | Separador homologado para vigas | 4 | 0.0799972419412 | 0.32 |
| mt10haf010ne | m³ | Hormigón HA-25/B/20/IIa, fabricado en central | 1 | 53.008172441316 | 53.01 |
| moCSL020VER | m³ | Puesta en obra del hormigón | 1 | 8.7 | 8.70 |
| mtCSL020CORR | kg | Suministro y colocación Acero B500S | 153 | 0.86 | 131.58 |
| mq06bhe010 | m³ | Camión bomba 42 mts. Incluso p/p desplazamiento | 1 | 4.8098341717172 | 4.81 |
| %C I | % | costes indirectos | 3 % | 441.28 | 13.24 |
|  |  | Total |  |  | 454.52 |

| Medición | Uds. | Largo | Ancho | Alto | Parcial |
|---|---|---|---|---|---|
| Planta Primera |  |  |  |  |  |
| Viga AG-M3-M1-AJ (d) | 1 | 2.34 | 0.3 | 1.13 | 0.79 |
|  | 1 | 4.32 | 0.3 | 0.99 | 1.28 |
|  | 1 | 5.72 | 0.3 | 0.67 | 1.15 |
|  | 1 | 2.5 | 0.3 | 0.4 | 0.30 |
| Viga AJ-AK, (vacío) | 1 | 3.41 | 0.45 | 0.32 | 0.49 |
| Vigas M10-M19, H40-BQ, H39-BP, H38-M11 | 4 | 3.95 | 0.3 | 0.95 | 4.50 |
| Viga CE-CC | 1 | 2.88 | 0.3 | 0.96 | 0.83 |
| Viga AK-M2-AI | 1 | 8.08 | 0.3 | 0.59 | 1.43 |
| Viga CE-M8-CB | 1 | 5.7 | 0.3 | 1.09 | 1.86 |
| Viga BK-BJ-BO | 1 | 11.76 | 0.3 | 1.09 | 3.85 |
| Viga P1-M4-M7-M9-BJ | 1 | 16.48 | 0.3 | 0.75 | 3.71 |
| Viga CC-M11-M12-M13-M14-M15-M16-M17-M18-M19 | 1 | 5.89 | 0.3 | 0.78 | 1.38 |
|  | 1 | 40.45 | 0.3 | 0.75 | 9.10 |
| M7-H33, M4-H26 | 2 | 6.44 | 0.3 | 0.95 | 3.67 |
| Total |  |  |  |  | 34.34 |

**04.06** m³ H.A. VIGAS DESCOLGADAS/PERALTADAS FDO. CUBIERTA (30/01/2017)
26.71 m³ × 484.63 = 12944.47
Formación de viga descolgada o peraltada de hormigón armado, realizada con hormigón HA-25/B/20/IIa fabricado en central, y vertido con cubilote, y acero UNE-EN 10080 B 500 S, con una cuantía aproximada de 150 kg/m³, situada en planta de entre 3 y 4 m de altura libre. Montaje y desmontaje del sistema de encofrado continuo con puntales, sopandas metálicas y superficie encofrante de madera tratada reforzada con varillas y perfiles.
NORMATIVA DE APLICACIÓN: Elaboración, transporte y puesta en obra del hormigón: Instrucción de Hormigón Estructural (EHE-08). Ejecución: NTE-EHV. Estructuras de hormigón armado: Vigas. Montaje y desmontaje del sistema de encofrado: Instrucción de Hormigón Estructural (EHE-08). NTE-EME. Estructuras de madera: Encofrados
CRITERIO DE MEDICIÓN EN PROYECTO: Volumen medido según documentación gráfica de Proyecto.
CONDICIONES PREVIAS QUE HAN DE CUMPLIRSE ANTES DE LA EJECUCIÓN DE LAS UNIDADES DE OBRA
DEL SOPORTE: Se habrán señalado los niveles de la planta a realizar sobre los pilares ya realizados.
AMBIENTALES: Se suspenderán los trabajos de hormigonado cuando llueva con intensidad, nieve, exista viento excesivo, una temperatura ambiente superior a 40°C o se prevea que dentro de las 48 horas siguientes pueda descender la temperatura ambiente por debajo de los 0°C.
DEL CONTRATISTA: Dispondrá en obra de una serie de medios, en previsión de que se produzcan cambios bruscos de las condiciones ambientales durante el hormigonado o posterior periodo de fraguado, no pudiendo comenzarse el hormigonado de los diferentes elementos sin la autorización por escrito del Director de Ejecución de la obra.
PROCESO DE EJECUCIÓN
FASES DE EJECUCIÓN: Replanteo. Montaje del sistema de encofrado. Colocación de las armaduras con separadores homologados. Vertido y compactación del hormigón. Curado del hormigón. Desmontaje del sistema de encofrado. Reparación de defectos superficiales.
CONDICIONES DE TERMINACIÓN: El conjunto será monolítico y transmitirá correctamente las cargas.
CONSERVACIÓN Y MANTENIMIENTO: Se evitará la actuación sobre el elemento de acciones mecánicas no previstas en el cálculo.
CRITERIO DE MEDICIÓN EN OBRA Y CONDICIONES DE ABONO: Se medirá el volumen realmente ejecutado según especificaciones de Proyecto.

| Código | Ud | Descripción | Rendimiento | Precio | Importe |
|---|---|---|---|---|---|
| mt08eva010c | m2 | Encofrado recuperable | 8.94 | 22.509223951217 | 201.23 |
| mt07aco020c | u | Separador homologado para vigas | 4 | 0.0799972419412 | 0.32 |
| mt10haf010ne | m³ | Hormigón HA-25/B/20/IIa, fabricado en central | 1 | 53.008172441316 | 53.01 |
| moCSL020VER | m³ | Puesta en obra del hormigón | 1 | 8.7 | 8.70 |
| mtCSL020CORR | kg | Suministro y colocación Acero B500S | 235.38 | 0.86 | 202.43 |
| mq06bhe010 | m³ | Camión bomba 42 mts. Incluso p/p desplazamiento | 1 | 4.8098341717172 | 4.81 |
| %C I | % | costes indirectos | 3 % | 470.50 | 14.12 |
|  |  | Total |  |  | 484.63 |

| Medición | Uds. | Largo | Ancho | Alto | Parcial |
|---|---|---|---|---|---|
| Cota +8.26 |  |  |  |  |  |
| Viga E-H15-...-H22 |  |  |  |  |  |
|  | 1 | 4.15 | 0.3 | 0.45 | 0.56 |
|  | 1 | 4.3 | 0.3 | 0.45 | 0.58 |
|  | 1 | 8.85 | 0.3 | 0.45 | 1.19 |
|  | 1 | 4.95 | 0.3 | 0.45 | 0.67 |
|  | 1 | 6.41 | 0.3 | 0.45 | 0.87 |
|  | 1 | 3.55 | 0.3 | 0.45 | 0.48 |
|  | 1 | 7.1 | 0.3 | 0.45 | 0.96 |
|  | 1 | 6.9 | 0.3 | 0.45 | 0.93 |
| Viga F-H8-...-H14 |  |  |  |  |  |
|  | 1 | 4.15 | 0.3 | 0.45 | 0.56 |
|  | 1 | 7.25 | 0.3 | 0.2 | 0.44 |
|  | 4 | 7.15 | 0.3 | 0.2 | 1.72 |
|  | 1 | 6.75 | 0.3 | 0.2 | 0.41 |
| Viga H1-...-H7 |  |  |  |  |  |
|  | 1 | 7.3 | 0.3 | 0.45 | 0.99 |
|  | 1 | 7.15 | 0.3 | 0.45 | 0.97 |
|  | 1 | 7.15 | 0.3 | 0.45 | 0.97 |
|  | 1 | 7.15 | 0.3 | 0.45 | 0.97 |
|  | 1 | 7.15 | 0.3 | 0.45 | 0.97 |
|  | 1 | 6.75 | 0.3 | 0.45 | 0.91 |
| Vigas H1-...-H15, H7-...-H22 |  |  |  |  |  |
|  | 2 | 6.3 | 0.3 | 0.45 | 1.70 |
|  | 2 | 3.35 | 0.3 | 0.45 | 0.90 |
| ------ |  |  |  |  |  |
| Cota +7.81 |  |  |  |  |  |
| H36-H37 | 1 | 8.9 | 0.3 | 0.55 | 1.47 |
| H31-H32 | 1 | 8.9 | 0.3 | 0.55 | 1.47 |
| H33-H34-G | 1 | 8.75 | 0.3 | 0.55 | 1.44 |
|  | 1 | 6.45 | 0.3 | 0.55 | 1.06 |
| L-M5-M6-G | 1 | 6.4 | 0.3 | 0.55 | 1.06 |
| H26-H27-H | 1 | 8.74 | 0.3 | 0.35 | 0.92 |
|  | 1 | 8.74 | 0.3 | 0.2 | 0.52 |
|  | 1 | 6.15 | 0.3 | 0.35 | 0.65 |
|  | 1 | 6.15 | 0.3 | 0.2 | 0.37 |
| Total |  |  |  |  | 26.71 |

**04.07** m² H.A. LOSA PLANA e: 20 cms (30/01/2017)
15.78 m² × 41.49 = 654.71
Formación de losa maciza de hormigón armado, horizontal, con altura libre de planta de hasta 4 m, canto 20 cm, realizada con hormigón HA-25/B/20/IIa fabricado en central, y vertido con cubilote, y acero UNE-EN 10080 B 500 S, con una cuantía aproximada de 14 kg/m²; montaje y desmontaje del sistema de encofrado continuo con puntales, sopandas metálicas y superficie encofrante de madera tratada reforzada con varillas y perfiles. Remate en borde de losa con molde de poliestireno expandido para cornisa. Incluso p/p de nervios y zunchos perimetrales de planta y huecos. Sin incluir repercusión de pilares.
NORMATIVA DE APLICACIÓN
Elaboración, transporte y puesta en obra del hormigón: Instrucción de Hormigón Estructural (EHE-08). Montaje y desmontaje del sistema de encofrado: Instrucción de Hormigón Estructural (EHE-08). NTE-EME. Estructuras de madera: Encofrados
CRITERIO DE MEDICIÓN EN PROYECTO: Superficie medida en verdadera magnitud desde las caras exteriores de los zunchos del perímetro, según documentación gráfica de Proyecto, deduciendo los huecos de superficie mayor de 6 m².
CONDICIONES PREVIAS QUE HAN DE CUMPLIRSE ANTES DE LA EJECUCIÓN DE LAS UNIDADES DE OBRA
AMBIENTALES: Se suspenderán los trabajos de hormigonado cuando llueva con intensidad, nieve, exista viento excesivo, una temperatura ambiente superior a 40°C o se prevea que dentro de las 48 horas siguientes pueda descender la temperatura ambiente por debajo de los 0°C.
DEL CONTRATISTA: Dispondrá en obra de una serie de medios, en previsión de que se produzcan cambios bruscos de las condiciones ambientales durante el hormigonado o posterior periodo de fraguado, no pudiendo comenzarse el hormigonado de los diferentes elementos sin la autorización por escrito del Director de Ejecución de la obra.
PROCESO DE EJECUCIÓN
FASES DE EJECUCIÓN: Replanteo del sistema de encofrado. Montaje del sistema de encofrado. Replanteo de la geometría de la planta sobre el encofrado. Colocación de moldes para cornisas. Colocación de armaduras con separadores homologados. Vertido y compactación del hormigón. Regleado y nivelación de la capa de compresión. Curado del hormigón. Desmontaje del sistema de encofrado. Reparación de defectos superficiales.
CONDICIONES DE TERMINACIÓN: La losa será monolítica y transmitirá correctamente las cargas. La superficie quedará uniforme y sin irregularidades.
CONSERVACIÓN Y MANTENIMIENTO: Se evitará la actuación sobre el elemento de acciones mecánicas no previstas en el cálculo.
CRITERIO DE MEDICIÓN EN OBRA Y CONDICIONES DE ABONO: Se medirá, en verdadera magnitud, desde las caras exteriores de los zunchos del perímetro, la superficie realmente ejecutada según especificaciones de Proyecto, deduciendo los huecos de superficie mayor de 6 m².

| Código | Ud | Descripción | Rendimiento | Precio | Importe |
|---|---|---|---|---|---|
| mt08efu010b | m2 | Sistema encofrado continuo | 1 | 8.6997000611102 | 8.70 |
| mt07aco020i | u | Separador hologado para losas macizas (material; 02/02/2017) | 3 | 0.0799972419412 | 0.24 |
| mt10haf010ne | m³ | Hormigón HA-25/B/20/IIa, fabricado en central | 0.2 | 53.008172441316 | 10.60 |
| moCSL020VER | m³ | Puesta en obra del hormigón | 1 | 8.7 | 8.70 |
| mtCSL020CORR | kg | Suministro y colocación Acero B500S | 14 | 0.86 | 12.04 |
| %C I | % | costes indirectos | 3 % | 40.28 | 1.21 |
|  |  | Total |  |  | 41.49 |

| Medición | Uds. | Largo | Ancho | Parcial |
|---|---|---|---|---|
| Techo de aseos |  |  |  |  |
|  | 1 | 4.8 | 2.53 | 12.14 |
|  | -2 | 0.9 | 0.9 | -1.62 |
|  | 1 | 2.4 | 2.53 | 6.07 |
|  | -1 | 0.9 | 0.9 | -0.81 |
| Total |  |  |  | 15.78 |

**04.08** m³ H.A. VISTO RECRECIDO INFERIOR VIGAS (30/01/2017)
6.64 m³ × 854.95 = 5676.87
Formación de recrecido inferior de vigas de hormigón armado, realizado de forma simultánea al forjado de planta primera, realizado con hormigón HA-25/B/20/IIa fabricado en central, y vertido con cubilote, y acero UNE-EN 10080 B 500 S, con una cuantía aproximada de 98 kg/m³, situada en planta de entre 3 y 4 m de altura libre. Montaje y desmontaje del sistema de encofrado continuo con puntales, sopandas metálicas y superficie encofrante de madera tratada reforzada con varillas y perfiles, encofrados de aperturas de huecos señaladas.
NORMATIVA DE APLICACIÓN: Elaboración, transporte y puesta en obra del hormigón: Instrucción de Hormigón Estructural (EHE-08). Ejecución: NTE-EHV. Estructuras de hormigón armado: Vigas. Montaje y desmontaje del sistema de encofrado: Instrucción de Hormigón Estructural (EHE-08). NTE-EME. Estructuras de madera: Encofrados
CRITERIO DE MEDICIÓN EN PROYECTO: Volumen medido según documentación gráfica de Proyecto.
CONDICIONES PREVIAS QUE HAN DE CUMPLIRSE ANTES DE LA EJECUCIÓN DE LAS UNIDADES DE OBRA
DEL SOPORTE: Se habrán señalado los niveles de la planta a realizar sobre los pilares ya realizados.
AMBIENTALES: Se suspenderán los trabajos de hormigonado cuando llueva con intensidad, nieve, exista viento excesivo, una temperatura ambiente superior a 40°C o se prevea que dentro de las 48 horas siguientes pueda descender la temperatura ambiente por debajo de los 0°C.
DEL CONTRATISTA: Dispondrá en obra de una serie de medios, en previsión de que se produzcan cambios bruscos de las condiciones ambientales durante el hormigonado o posterior periodo de fraguado, no pudiendo comenzarse el hormigonado de los diferentes elementos sin la autorización por escrito del Director de Ejecución de la obra.
PROCESO DE EJECUCIÓN
FASES DE EJECUCIÓN: Replanteo. Montaje del sistema de encofrado. Colocación de las armaduras con separadores homologados. Vertido y compactación del hormigón. Curado del hormigón. Desmontaje del sistema de encofrado. Reparación de defectos superficiales.
CONDICIONES DE TERMINACIÓN: El conjunto será monolítico y transmitirá correctamente las cargas.
CONSERVACIÓN Y MANTENIMIENTO: Se evitará la actuación sobre el elemento de acciones mecánicas no previstas en el cálculo.
CRITERIO DE MEDICIÓN EN OBRA Y CONDICIONES DE ABONO: Se medirá el volumen realmente ejecutado según especificaciones de Proyecto.

| Código | Ud | Descripción | Rendimiento | Precio | Importe |
|---|---|---|---|---|---|
| mtCSL020ENVI | m² | Sistema encofrado visto vigas descolgadas | 21.33 | 31.83 | 678.93 |
| mt07aco020c | u | Separador homologado para vigas | 4 | 0.0799972419412 | 0.32 |
| mt10haf010ne | m³ | Hormigón HA-25/B/20/IIa, fabricado en central | 1 | 53.008172441316 | 53.01 |
| moCSL020VER | m³ | Puesta en obra del hormigón | 1 | 8.7 | 8.70 |
| mtCSL020CORR | kg | Suministro y colocación Acero B500S | 98 | 0.86 | 84.28 |
| mq06bhe010 | m³ | Camión bomba 42 mts. Incluso p/p desplazamiento | 1 | 4.8098341717172 | 4.81 |
| %C I | % | costes indirectos | 3 % | 830.05 | 24.90 |
|  |  | Total |  |  | 854.95 |

| Medición | Uds. | Largo | Ancho | Alto | Parcial |
|---|---|---|---|---|---|
| Vigas H36-H37, H31-H32 | 2 | 8.9 | 0.1 | 0.78 | 1.39 |
| Vigas H33-H34, H26-H27 | 2 | 8.75 | 0.1 | 0.78 | 1.37 |
| Viga H15-H16-brochal | 1 | 4.3 | 0.1 | 0.53 | 0.23 |
|  | 1 | 4.53 | 0.1 | 0.53 | 0.24 |
| Cierre lateral hueco escalera | 1 | 13.69 | 0.1 | 0.78 | 1.07 |
| Alineación H18-H19-H20 | 1 | 5.15 | 0.1 | 0.78 | 0.40 |
|  | 1 | 3.55 | 0.1 | 0.78 | 0.28 |
|  | 1 | 3.93 | 0.1 | 0.78 | 0.31 |
| Cierre hueco escalera | 1 | 1.85 | 0.1 | 0.78 | 0.14 |
|  | 1 | 13.43 | 0.1 | 0.78 | 1.05 |
| Cierre hueco | 1 | 2.05 | 0.1 | 0.78 | 0.16 |
| Total |  |  |  |  | 6.64 |

**04.081** m³ H.A. VISTO LOSA CANTO e:15cm (30/01/2017)
2.09 m³ × 513.2 = 1072.59
Formación de losa maciza de hormigón armado, con acabado visto, canto 15cm y cara inferior en plano horizontal a cota +8.21, realizada con hormigón HA-25/B/20/IIa fabricado en central, y vertido con cubilote, y acero UNE-EN 10080 B 500 S, con una cuantía aproximada de 198 kg/m3; montaje y desmontaje del sistema de encofrado continuo con puntales, sopandas metálicas y superficie encofrante de madera tratada reforzada con varillas y perfiles. Remate en borde de losa con molde de poliestireno expandido para cornisa. Incluso p/p de nervios y zunchos perimetrales de planta y huecos. Sin incluir repercusión de pilares.
NORMATIVA DE APLICACIÓN
Elaboración, transporte y puesta en obra del hormigón: Instrucción de Hormigón Estructural (EHE-08). Montaje y desmontaje del sistema de encofrado: Instrucción de Hormigón Estructural (EHE-08). NTE-EME. Estructuras de madera: Encofrados
CRITERIO DE MEDICIÓN EN PROYECTO: Superficie medida en verdadera magnitud desde las caras exteriores de los zunchos del perímetro, según documentación gráfica de Proyecto, deduciendo los huecos de superficie mayor de 6 m².
CONDICIONES PREVIAS QUE HAN DE CUMPLIRSE ANTES DE LA EJECUCIÓN DE LAS UNIDADES DE OBRA
AMBIENTALES: Se suspenderán los trabajos de hormigonado cuando llueva con intensidad, nieve, exista viento excesivo, una temperatura ambiente superior a 40°C o se prevea que dentro de las 48 horas siguientes pueda descender la temperatura ambiente por debajo de los 0°C.
DEL CONTRATISTA: Dispondrá en obra de una serie de medios, en previsión de que se produzcan cambios bruscos de las condiciones ambientales durante el hormigonado o posterior periodo de fraguado, no pudiendo comenzarse el hormigonado de los diferentes elementos sin la autorización por escrito del Director de Ejecución de la obra.
PROCESO DE EJECUCIÓN
FASES DE EJECUCIÓN: Replanteo del sistema de encofrado. Montaje del sistema de encofrado. Replanteo de la geometría de la planta sobre el encofrado. Colocación de moldes para cornisas. Colocación de armaduras con separadores homologados. Vertido y compactación del hormigón. Regleado y nivelación de la capa de compresión. Curado del hormigón. Desmontaje del sistema de encofrado. Reparación de defectos superficiales.
CONDICIONES DE TERMINACIÓN: La losa será monolítica y transmitirá correctamente las cargas. La superficie quedará uniforme y sin irregularidades.
CONSERVACIÓN Y MANTENIMIENTO: Se evitará la actuación sobre el elemento de acciones mecánicas no previstas en el cálculo.
CRITERIO DE MEDICIÓN EN OBRA Y CONDICIONES DE ABONO: Se medirá, en verdadera magnitud, desde las caras exteriores de los zunchos del perímetro, la superficie realmente ejecutada según especificaciones de Proyecto, deduciendo los huecos de superficie mayor de 6 m².

| Código | Ud | Descripción | Rendimiento | Precio | Importe |
|---|---|---|---|---|---|
| mtCSL020VIGV | m² | Sistema encofrado visto (05/02/2017) | 8.35 | 31.83 | 265.78 |
| mt07aco020i | u | Separador hologado para losas macizas | 6 | 0.0799972419412 | 0.48 |
| mt10haf010nea | m³ | Hormigón HA-25/B/20/IIa, fabricado en central | 1 | 53.008172441316 | 53.01 |
| moCSL020VER | m³ | Puesta en obra del hormigón | 1 | 8.7 | 8.70 |
| mtCSL020CORR | kg | Suministro y colocación Acero B500S | 198 | 0.86 | 170.28 |
| %CI | % | costes indirectos | 3 % | 498.25 | 14.95 |
|  |  | Total |  |  | 513.2 |

| Medición | Uds. | Parcial |
|---|---|---|
| Forjados de cubierta a cota +7.81 |  |  |
| Sección transversal: 0.0972 m2 |  |  |
| Longitud x sección transversal: |  |  |
| Paño H36-H37-H31-H32 | 0.95256 | 0.95 |
| Paño H33-H34-N-H26-H27-M | 1.139184 | 1.14 |
| Total |  | 2.09 |

**04.10** m² H.A. LOSA ESCALERA e: 20 cms (30/01/2017)
35.75 m² × 90.19 = 3224.29
Formación de losa de escalera de hormigón armado de 20 cm de espesor, con peldañeado de hormigón; realizada con hormigón HA-25/P/20/IIa fabricado en central, y vertido con cubilote, y acero UNE-EN 10080 B 500 S, con una cuantía aproximada de 20 kg/m². Incluso p/p de replanteo, montaje y desmontaje de sistema de encofrado recuperable con puntales, sopandas y tablones de madera.
NORMATIVA DE APLICACIÓN: Elaboración, transporte y puesta en obra del hormigón: Instrucción de Hormigón Estructural (EHE-08). Ejecución: CTE. DB SUA Seguridad de utilización y accesibilidad. NTE-EHZ. Estructuras de hormigón armado: Zancas. Montaje y desmontaje del sistema de encofrado: Instrucción de Hormigón Estructural (EHE-08). NTE-EME. Estructuras de madera: Encofrados
CRITERIO DE MEDICIÓN EN PROYECTO: Superficie medida por su intradós en verdadera magnitud, según documentación gráfica de Proyecto.
CONDICIONES PREVIAS QUE HAN DE CUMPLIRSE ANTES DE LA EJECUCIÓN DE LAS UNIDADES DE OBRA DEL SOPORTE: Se comprobará la existencia de las armaduras de espera.
AMBIENTALES: Se suspenderán los trabajos de hormigonado cuando llueva con intensidad, nieve, exista viento excesivo, una temperatura ambiente superior a 40°C o se prevea que dentro de las 48 horas siguientes pueda descender la temperatura ambiente por debajo de los 0°C.
DEL CONTRATISTA: Dispondrá en obra de una serie de medios, en previsión de que se produzcan cambios bruscos de las condiciones ambientales durante el hormigonado o posterior periodo de fraguado, no pudiendo comenzarse el hormigonado de los diferentes elementos sin la autorización por escrito del Director de Ejecución de la obra.
PROCESO DE EJECUCIÓN
FASES DE EJECUCIÓN: Replanteo y marcado de niveles de plantas y rellanos. Montaje del sistema de encofrado. Colocación de las armaduras con separadores homologados. Vertido y compactación del hormigón. Curado del hormigón. Desmontaje del sistema de encofrado. Reparación de defectos superficiales.
CONDICIONES DE TERMINACIÓN: El conjunto será monolítico y transmitirá correctamente las cargas.
CONSERVACIÓN Y MANTENIMIENTO: Se evitará la actuación sobre el elemento de acciones mecánicas no previstas en el cálculo.
CRITERIO DE MEDICIÓN EN OBRA Y CONDICIONES DE ABONO: Se medirá, por el intradós, la superficie realmente ejecutada según especificaciones de Proyecto.

| Código | Ud | Descripción | Rendimiento | Precio | Importe |
|---|---|---|---|---|---|
| mt08eve010 | m² | Sistema encofrado losas inclinadas (material; 03/02/2017) | 1.2 | 30.768939181651 | 36.92 |
| mt08eve020 | m² | Sistema encofrado formación peldañeado (material; 03/02/2017) | 0.9 | 16.729423220962 | 15.06 |
| mt07aco020f | u | Separador homologado losas escalera (material; 03/02/2017) | 3 | 0.0799972419412 | 0.24 |
| mt10haf010ne | m³ | Hormigón HA-25/B/20/IIa, fabricado en central | 0.294 | 53.008172441316 | 15.58 |
| moCSL020VER | m³ | Puesta en obra del hormigón | 0.294 | 8.7 | 2.56 |
| mtCSL020CORR | kg | Suministro y colocación Acero B500S | 20 | 0.86 | 17.20 |
| %C I | % | costes indirectos | 3 % | 87.56 | 2.63 |
|  |  | Total |  |  | 90.19 |

| Medición | Uds. | Largo | Ancho | Alto | Parcial |
|---|---|---|---|---|---|
| planta baja a primera | 1 | 4.18 | 1.85 | 2 | 15.47 |
|  | 1 | 1.2 | 1.85 | 2 | 4.44 |
|  | 1 | 4.28 | 1.85 | 2 | 15.84 |
| Total |  |  |  |  | 35.75 |

**04.11** kg ACERO S275 EN ESTRUCTURA METÁLICA (24/01/2017)
15898.68 kg × 1.94 = 30843.44
Suministro y montaje de acero laminado UNE-EN 10025 S275, en perfiles laminados en caliente, para pilares, mediante uniones soldadas. Trabajado y montado en taller, con preparación de superficies en grado SA21/2 según UNE-EN ISO 8501-1 y aplicación posterior de dos manos de imprimación con un espesor mínimo de película seca de 30 micras por mano, excepto en la zona en que deban realizarse soldaduras en obra, en una distancia de 100 mm desde el borde de la soldadura. Incluso p/p de preparación de bordes, soldaduras, cortes, piezas especiales, placas de transición y remate, mortero sin retracción para retacado de placas, despuntes y reparación en obra de cuantos desperfectos se originen por razones de transporte, manipulación o montaje, con el mismo grado de preparación de superficies e imprimación.
NORMATIVA DE APLICACIÓN. Ejecución: CTE. DB SE-A Seguridad estructural: Acero. UNE-EN 1090-2. Ejecución de estructuras de acero y aluminio. Parte 2: Requisitos técnicos para la ejecución de estructuras de acero. NTE-EAS. Estructuras de acero: Soportes
CRITERIO DE MEDICIÓN EN PROYECTO: Peso nominal medido según documentación gráfica de Proyecto.
CONDICIONES PREVIAS QUE HAN DE CUMPLIRSE ANTES DE LA EJECUCIÓN DE LAS UNIDADES DE OBRA AMBIENTALES: No se realizarán trabajos de soldadura cuando la temperatura sea inferior a 0°C.
CONDICIONES PREVIAS QUE HAN DE CUMPLIRSE ANTES DE LA EJECUCIÓN DE LAS UNIDADES DE OBRA DEL CONTRATISTA: Presentará para su aprobación, al Director de Ejecución de la obra, el programa de montaje de la estructura, basado en las indicaciones del Proyecto, así como la documentación que acredite que los soldadores que intervengan en su ejecución estén certificados por un organismo acreditado.
PROCESO DE EJECUCIÓN FASES DE EJECUCIÓN: Limpieza y preparación del plano de apoyo. Replanteo y marcado de los ejes. Colocación y fijación provisional del pilar. Aplomado y nivelación. Ejecución de las uniones. Reparación de defectos superficiales.
CONDICIONES DE TERMINACIÓN: Las cargas se transmitirán correctamente a la estructura. El acabado superficial será el adecuado para el posterior tratamiento de protección.
CRITERIO DE MEDICIÓN EN OBRA Y CONDICIONES DE ABONO: Se determinará, a partir del peso obtenido en báscula oficial de las unidades llegadas a obra, el peso de las unidades realmente ejecutadas según especificaciones de Proyecto.

| Código | Ud | Descripción | Rendimiento | Precio | Importe |
|---|---|---|---|---|---|
| mt07ala010h | kg | Acero laminado UNE-EN 10025 S275JR, en perfiles laminados en caliente, piezas simples, para aplicaciones estructurales. (material; 01/02/2017) | 1 | 0.9499672480523 | 0.95 |
| mt27pfi010A | l | Imprimación de secado rápido, formulada con resinas alquídicas modificadas y fosfato de zinc. (material; 01/02/2017) | 0.05 | 4.6198407221068 | 0.23 |
| mq08sol020 | h | Equipo y elementos auxiliares para soldadura eléctrica | 0.015 | 2.9798972623113 | 0.04 |
| mo122 | h | Oficial 1ª montador estructura metálica | 0.021 | 16.349436321742 | 0.34 |
| mo213 | h | Ayudante montador estructura metálica | 0.021 | 15.379469763204 | 0.32 |
| %C I | % | costes indirectos | 3 % | 1.88 | 0.06 |
|  |  | Total |  |  | 1.94 |

| Medición | Uds. | Largo | Ancho | Alto | Parcial |
|---|---|---|---|---|---|
| Pilares O125x5 |  |  |  |  |  |
| (nº*long*kg/mt*nº pórticos tipo) |  |  |  |  |  |
| Porche |  |  |  |  |  |
| Pórtico tipo 1 | 1 | 3.32 | 14.8 | 4 | 196.54 |
|  | 1 | 2.87 | 14.8 | 4 | 169.90 |
| Pórtico tipo 2 | 1 | 3.32 | 14.8 |  | 49.14 |
|  | 1 | 2.86 | 14.8 |  | 42.33 |
|  | 1 | 2.57 | 14.8 |  | 38.04 |
| Pórtico 3 | 1 | 3.32 | 14.8 |  | 49.14 |
|  | 1 | 3.01 | 14.8 |  | 44.55 |
|  | 1 | 2.57 | 14.8 |  | 38.04 |
| Pórtico 4 | 1 | 3.01 | 14.8 | 3 | 133.64 |
|  | 1 | 2.57 | 14.8 | 3 | 114.11 |
| ------ |  |  |  |  |  |
| Losa e: 30 cms cota +0.26 |  |  |  |  |  |
| M1,M2,M3,M4,M7,M9,M10 | 1 | 3.07 | 14.8 | 7 | 318.05 |
| ------ |  |  |  |  |  |
| Losa e: 30 cms cota -0,22 |  |  |  |  |  |
| M8,M11,M12,M13,M14,M15,M16,M17,M18,M19 | 1 | 3.55 | 14.8 | 10 | 525.40 |
| ---------------------------------------------------------------- |  |  |  |  |  |
| Vigas y correas |  |  |  |  |  |
| Porche |  |  |  |  |  |
| 2xIPE160 |  |  |  |  |  |
| Pórtico 1 | 615.99264 |  |  |  | 615.99 |
| Pórtico 2 | 296.32023 |  |  |  | 296.32 |
| Pórtico 3 | 296.32023 |  |  |  | 296.32 |
| Pórtico 4 | 461.99448 |  |  |  | 461.99 |
| IPE120 | 50.56656 |  |  |  | 50.57 |
|  | 870.408 |  |  |  | 870.41 |
|  | 54.71136 |  |  |  | 54.71 |
|  | 13.05612 |  |  |  | 13.06 |
|  | 10.8801 |  |  |  | 10.88 |
| 2xIPE160 | 1325.394 |  |  |  | 1325.39 |
| ------ |  |  |  |  |  |
| Soporte policarbonatos |  |  |  |  |  |
| Paño pilares M1-M2 | 219.5017 |  |  |  | 219.50 |
| Paño adyacente pilares M3-H1 | 149.08092 |  |  |  | 149.08 |
| Paño adyacente P1 | 126.9345 |  |  |  | 126.93 |
| Paño M4-M7 | 387.51996 |  |  |  | 387.52 |
|  | 331.584 |  |  |  | 331.58 |
| Paño M7-M9 | 387.51996 |  |  |  | 387.52 |
|  | 354.8985 |  |  |  | 354.90 |
| Paño M11-M19 | 50.4912 |  |  |  | 50.49 |
|  | 125.28129 |  |  |  | 125.28 |
|  | 166.147605 |  |  |  | 166.15 |
|  | 313.203225 |  |  |  | 313.20 |
|  | 167.8644 |  |  |  | 167.86 |
|  | 285.9912 |  |  |  | 285.99 |
|  | 365.57136 |  |  |  | 365.57 |
|  | 573.5367 |  |  |  | 573.54 |
| ---------------------------------------------------------------- |  |  |  |  |  |
| a*b*c*7850 | 26.376 |  |  |  | 26.38 |
| ---------------------------------------------------------------- |  |  |  |  |  |
| Cargaderos de fachada |  |  |  |  |  |
| Angular 100.10 |  |  |  |  |  |
| H36-H37 | 147.7056 |  |  |  | 147.71 |
| H31-H32 | 147.7056 |  |  |  | 147.71 |
| Alineación H33-H34 | 180.56256 |  |  |  | 180.56 |
| Alineación H34-H27 | 119.52096 |  |  |  | 119.52 |
| Alineación H26-H27 | 180.56256 |  |  |  | 180.56 |
| Alineación H18-H19 | 384.18528 |  |  |  | 384.19 |
| Alineación H15-H16 | 283.50432 |  |  |  | 283.50 |
| ---------------------------------------------------------------- |  |  |  |  |  |
| Angular 100.8 |  |  |  |  |  |
| Detalle Fachada D4 |  |  |  |  |  |
| Alzado A1 |  |  |  |  |  |
| P1 | 48.67 |  |  |  | 48.67 |
| V1 | 934.464 |  |  |  | 934.46 |
| V4 | 35.28575 |  |  |  | 35.29 |
| Alzado A6 |  |  |  |  |  |
| V15-V16 | 274.9855 |  |  |  | 274.99 |
| V17 | 170.345 |  |  |  | 170.35 |
| V18 | 111.941 |  |  |  | 111.94 |
| Alzado A9 |  |  |  |  |  |
| V8 | 63.879375 |  |  |  | 63.88 |
| Alzado A12 |  |  |  |  |  |
| V1 | 77.872 |  |  |  | 77.87 |
| Vuelo porche | 44.411375 |  |  |  | 44.41 |
| Alzado A15 |  |  |  |  |  |
| Vuelo Porche-P3 | 119.849875 |  |  |  | 119.85 |
| V6 | 78.480375 |  |  |  | 78.48 |
| v11 | 121.675 |  |  |  | 121.68 |
| Acceso P2 | 71.78825 |  |  |  | 71.79 |
| Detalle Fachada D5 |  |  |  |  |  |
| Alzado A6 |  |  |  |  |  |
| V14 | 229.96575 |  |  |  | 229.97 |
| Alzado A7 |  |  |  |  |  |
| V12-V13 | 191.02975 |  |  |  | 191.03 |
| Alzado A16 |  |  |  |  |  |
| V10 | 133.8425 |  |  |  | 133.84 |
| Lucernario biblioteca | 121.675 |  |  |  | 121.68 |
| Lucernario comedor | 146.01 |  |  |  | 146.01 |
| -------------------------------------------------------------- |  |  |  |  |  |
| Perfiles Auxiliares Fachadas |  |  |  |  |  |
| Perfil hueco lam. caliente (PHC) 70.5-Detalle D1 (sec.14cm2) |  |  |  |  |  |
| PLANTA BAJA |  |  |  |  |  |
| Aseos infantil | 142.87 |  |  |  | 142.87 |
| A6 | 84.623 |  |  |  | 84.62 |
| Conexión con polideportivo | 94.514 |  |  |  | 94.51 |
| A9 | 101.2179 |  |  |  | 101.22 |
| A7 | 33.7393 |  |  |  | 33.74 |
|  | 84.623 |  |  |  | 84.62 |
| A16 | 126.9345 |  |  |  | 126.93 |
| A12 | 168.6965 |  |  |  | 168.70 |
| A15 | 33.7393 |  |  |  | 33.74 |
| PLANTA PRIMERA |  |  |  |  |  |
| A1 | 32.97 |  |  |  | 32.97 |
| A9 | 32.97 |  |  |  | 32.97 |
| A7 | 65.94 |  |  |  | 65.94 |
| A16 | 32.97 |  |  |  | 32.97 |
| A12 | 131.88 |  |  |  | 131.88 |
| PHC 60.4-Detalle D3 (sec.12cm2) |  |  |  |  |  |
| PLANTA BAJA |  |  |  |  |  |
| A1 | 70.65 |  |  |  | 70.65 |
| A9 | 17.898 |  |  |  | 17.90 |
| A7 | 8.949 |  |  |  | 8.95 |
|  | 7.536 |  |  |  | 7.54 |
| A15 | 58.875 |  |  |  | 58.88 |
| PLANTA PRIMERA |  |  |  |  |  |
| A1 | 67.824 |  |  |  | 67.82 |
| Pletina 120.10 descuelgue detalle D5 fachadas |  |  |  |  |  |
| Alzado A6 |  |  |  |  |  |
| V14 | 93.258 |  |  |  | 93.26 |
| Alzado A7 |  |  |  |  |  |
| V12-V13 | 41.448 |  |  |  | 41.45 |
| Alzado A16 |  |  |  |  |  |
| V10 | 41.448 |  |  |  | 41.45 |
| Lucernario biblioteca | 62.172 |  |  |  | 62.17 |
| Lucernari comedor | 72.534 |  |  |  | 72.53 |
| -------------------------------------------------------------- |  |  |  |  |  |
| casquillos PHC-100.5. |  |  |  |  |  |
| Misma cantidad que unidades partida 04.18 | 22.451 |  |  |  | 22.45 |
| -------------------------------------------------------------- |  |  |  |  |  |
| En cerrajería se miden tabica/ encofrado perdido de losas escal |  |  |  |  |  |
| Total |  |  |  |  | 15898.68 |

**04.12** u PLACA DE ANCLAJE 150x200x10 IPE120 (24/01/2017)
54 u × 6.58 = 355.32
Suministro y montaje de placa de anclaje de acero UNE-EN 10025 S275 en perfil plano, de 150x200 mm y espesor 10 mm, con 4 pernos soldados, de acero corrugado UNE-EN 10080 B 500 S de 10 mm de diámetro y 20 cm de longitud total en aclaje de correas IPE120 a vigas de hormigón armado. Trabajado y montado en taller. Incluso p/p de taladro central, preparación de bordes, biselado alrededor del taladro para mejorar la unión del perno a la cara superior de la placa, soldaduras, cortes, pletinas, piezas especiales, despuntes y reparación en obra de cuantos desperfectos se originen por razones de transporte, manipulación o montaje.
NORMATIVA DE APLICACIÓN: Ejecución: CTE. DB SE-A Seguridad estructural: Acero. UNE-EN 1090-2. Ejecución de estructuras de acero y aluminio. Parte 2: Requisitos técnicos para la ejecución de estructuras de acero. NTE-EAS. Estructuras de acero: Soportes.
CRITERIO DE MEDICIÓN EN PROYECTO: Número de unidades previstas, según documentación gráfica de Proyecto.
CONDICIONES PREVIAS QUE HAN DE CUMPLIRSE ANTES DE LA EJECUCIÓN DE LAS UNIDADES DE OBRA
AMBIENTALES: No se realizarán trabajos de soldadura cuando la temperatura sea inferior a 0°C.
DEL CONTRATISTA: Presentará para su aprobación, al Director de Ejecución de la obra, el programa de montaje de la estructura, basado en las indicaciones del Proyecto, así como la documentación que acredite que los soldadores que intervengan en su ejecución estén certificados por un organismo acreditado.
PROCESO DE EJECUCIÓN
FASES DE EJECUCIÓN: Limpieza y preparación del plano de apoyo. Replanteo y marcado de los ejes. Colocación y fijación provisional de la placa. Aplomado y nivelación.
CONDICIONES DE TERMINACIÓN: La posición de la placa será correcta y estará ligada con la cimentación. El acabado superficial será el adecuado para el posterior tratamiento de protección.
CRITERIO DE MEDICIÓN EN OBRA Y CONDICIONES DE ABONO: Se medirá el número de unidades realmente ejecutadas según especificaciones de Proyecto.

| Código | Ud | Descripción | Rendimiento | Precio | Importe |
|---|---|---|---|---|---|
| mt07ala011d | kg | Pletina de acero laminado UNE-EN 10025 S275JR, para aplicaciones | 2.355 | 1.1299610424201 | 2.66 |
| mt07aco010c | kg | Acero en barras corrugadas, UNE-EN 10080 B500S | 0.493 | 0.6699769012579 | 0.33 |
| mq08sol020 | h | Equipo y elementos auxiliares para soldadura eléctrica | 0.015 | 2.9798972623113 | 0.04 |
| mo122 | h | Oficial 1ª montador estructura metálica | 0.106 | 16.349436321742 | 1.73 |
| mo213 | h | Ayudante montador estructura metálica | 0.106 | 15.379469763204 | 1.63 |
| %C I | % | costes indirectos | 3 % | 6.39 | 0.19 |
|  |  | Total |  |  | 6.58 |

| Medición | Uds. | Parcial |
|---|---|---|
| Paño P1 | 10 | 10.00 |
| Paño M4-H26 | 10 | 10.00 |
| Paño M7-H33 | 10 | 10.00 |
| Paño M8 | 6 | 6.00 |
| Paño M12 | 6 | 6.00 |
| Paño M14 | 6 | 6.00 |
| Paño M17 | 6 | 6.00 |
| Total |  | 54 |

**04.13** u PLACA DE ANCLAJE 150x200x10 IPE140 (24/01/2017)
16 u × 6.58 = 105.28
Suministro y montaje de placa de anclaje de acero UNE-EN 10025 S275 en perfil plano, de 150x200 mm y espesor 10 mm, con 4 pernos soldados, de acero corrugado UNE-EN 10080 B 500 S de 10 mm de diámetro y 20 cm de longitud total en aclaje de correas IPE140 a vigas de hormigón armado. Trabajado y montado en taller. Incluso p/p de taladro central, preparación de bordes, biselado alrededor del taladro para mejorar la unión del perno a la cara superior de la placa, soldaduras, cortes, pletinas, piezas especiales, despuntes y reparación en obra de cuantos desperfectos se originen por razones de transporte, manipulación o montaje.
NORMATIVA DE APLICACIÓN: Ejecución: CTE. DB SE-A Seguridad estructural: Acero. UNE-EN 1090-2. Ejecución de estructuras de acero y aluminio. Parte 2: Requisitos técnicos para la ejecución de estructuras de acero. NTE-EAS. Estructuras de acero: Soportes.
CRITERIO DE MEDICIÓN EN PROYECTO: Número de unidades previstas, según documentación gráfica de Proyecto.
CONDICIONES PREVIAS QUE HAN DE CUMPLIRSE ANTES DE LA EJECUCIÓN DE LAS UNIDADES DE OBRA
AMBIENTALES: No se realizarán trabajos de soldadura cuando la temperatura sea inferior a 0°C.
DEL CONTRATISTA: Presentará para su aprobación, al Director de Ejecución de la obra, el programa de montaje de la estructura, basado en las indicaciones del Proyecto, así como la documentación que acredite que los soldadores que intervengan en su ejecución estén certificados por un organismo acreditado.
PROCESO DE EJECUCIÓN
FASES DE EJECUCIÓN: Limpieza y preparación del plano de apoyo. Replanteo y marcado de los ejes. Colocación y fijación provisional de la placa. Aplomado y nivelación.
CONDICIONES DE TERMINACIÓN: La posición de la placa será correcta y estará ligada con la cimentación. El acabado superficial será el adecuado para el posterior tratamiento de protección.
CRITERIO DE MEDICIÓN EN OBRA Y CONDICIONES DE ABONO: Se medirá el número de unidades realmente ejecutadas según especificaciones de Proyecto.

| Código | Ud | Descripción | Rendimiento | Precio | Importe |
|---|---|---|---|---|---|
| mt07ala011d | kg | Pletina de acero laminado UNE-EN 10025 S275JR, para aplicaciones | 2.355 | 1.1299610424201 | 2.66 |
| mt07aco010c | kg | Acero en barras corrugadas, UNE-EN 10080 B500S | 0.493 | 0.6699769012579 | 0.33 |
| mq08sol020 | h | Equipo y elementos auxiliares para soldadura eléctrica | 0.015 | 2.9798972623113 | 0.04 |
| mo122 | h | Oficial 1ª montador estructura metálica | 0.106 | 16.349436321742 | 1.73 |
| mo213 | h | Ayudante montador estructura metálica | 0.106 | 15.379469763204 | 1.63 |
| %C I | % | costes indirectos | 3 % | 6.39 | 0.19 |
|  |  | Total |  |  | 6.58 |

| Medición | Uds. | Parcial |
|---|---|---|
| Paño M1-M2 | 10 | 10.00 |
| Paño M3-H1 | 6 | 6.00 |
| Total |  | 16 |

**04.14** u PLACA DE ANCLAJE 200x250x10 IPE160 (24/01/2017)
22 u × 10.91 = 240.02
Suministro y montaje de placa de anclaje de acero UNE-EN 10025 S275 en perfil plano, de 200x250 mm y espesor 10 mm, con 6 pernos soldados, de acero corrugado UNE-EN 10080 B 500 S de 10 mm de diámetro y 20 cm de longitud total en aclaje de vigas IPE160 a vigas de hormigón armado. Trabajado y montado en taller. Incluso p/p de taladro central, preparación de bordes, biselado alrededor del taladro para mejorar la unión del perno a la cara superior de la placa, soldaduras, cortes, pletinas, piezas especiales, despuntes y reparación en obra de cuantos desperfectos se originen por razones de transporte, manipulación o montaje.
NORMATIVA DE APLICACIÓN: Ejecución: CTE. DB SE-A Seguridad estructural: Acero. UNE-EN 1090-2. Ejecución de estructuras de acero y aluminio. Parte 2: Requisitos técnicos para la ejecución de estructuras de acero. NTE-EAS. Estructuras de acero: Soportes.
CRITERIO DE MEDICIÓN EN PROYECTO: Número de unidades previstas, según documentación gráfica de Proyecto.
CONDICIONES PREVIAS QUE HAN DE CUMPLIRSE ANTES DE LA EJECUCIÓN DE LAS UNIDADES DE OBRA
AMBIENTALES: No se realizarán trabajos de soldadura cuando la temperatura sea inferior a 0°C.
DEL CONTRATISTA: Presentará para su aprobación, al Director de Ejecución de la obra, el programa de montaje de la estructura, basado en las indicaciones del Proyecto, así como la documentación que acredite que los soldadores que intervengan en su ejecución estén certificados por un organismo acreditado.
PROCESO DE EJECUCIÓN
FASES DE EJECUCIÓN: Limpieza y preparación del plano de apoyo. Replanteo y marcado de los ejes. Colocación y fijación provisional de la placa. Aplomado y nivelación.
CONDICIONES DE TERMINACIÓN: La posición de la placa será correcta y estará ligada con la cimentación. El acabado superficial será el adecuado para el posterior tratamiento de protección.
CRITERIO DE MEDICIÓN EN OBRA Y CONDICIONES DE ABONO: Se medirá el número de unidades realmente ejecutadas según especificaciones de Proyecto.

| Código | Ud | Descripción | Rendimiento | Precio | Importe |
|---|---|---|---|---|---|
| mt07ala011d | kg | Pletina de acero laminado UNE-EN 10025 S275JR, para aplicaciones | 3.925 | 1.1299610424201 | 4.44 |
| mt07aco010c | kg | Acero en barras corrugadas, UNE-EN 10080 B500S | 0.74 | 0.6699769012579 | 0.50 |
| mq08sol020 | h | Equipo y elementos auxiliares para soldadura eléctrica | 0.015 | 2.9798972623113 | 0.04 |
| mo122 | h | Oficial 1ª montador estructura metálica | 0.177 | 16.349436321742 | 2.89 |
| mo213 | h | Ayudante montador estructura metálica | 0.177 | 15.379469763204 | 2.72 |
| %C I | % | costes indirectos | 3 % | 10.59 | 0.32 |
|  |  | Total |  |  | 10.91 |

| Medición | Uds. | Parcial |
|---|---|---|
| Paño M8 | 2 | 2.00 |
| Paño M12 | 4 | 4.00 |
| Paño M14 | 6 | 6.00 |
| Paño M17 | 10 | 10.00 |
| Total |  | 22 |

**04.15** u PLACA DE ANCLAJE 300x250x10 2xIPE160 (24/01/2017)
8 u × 16.23 = 129.84
Suministro y montaje de placa de anclaje de acero UNE-EN 10025 S275 en perfil plano, de 300x250 mm y espesor 10 mm, con 8 pernos soldados, de acero corrugado UNE-EN 10080 B 500 S de 10 mm de diámetro y 20 cm de longitud total en aclaje de vigas 2xIPE160 a vigas de hormigón armado. Trabajado y montado en taller. Incluso p/p de taladro central, preparación de bordes, biselado alrededor del taladro para mejorar la unión del perno a la cara superior de la placa, soldaduras, cortes, pletinas, piezas especiales, despuntes y reparación en obra de cuantos desperfectos se originen por razones de transporte, manipulación o montaje.
NORMATIVA DE APLICACIÓN: Ejecución: CTE. DB SE-A Seguridad estructural: Acero. UNE-EN 1090-2. Ejecución de estructuras de acero y aluminio. Parte 2: Requisitos técnicos para la ejecución de estructuras de acero. NTE-EAS. Estructuras de acero: Soportes.
CRITERIO DE MEDICIÓN EN PROYECTO: Número de unidades previstas, según documentación gráfica de Proyecto.
CONDICIONES PREVIAS QUE HAN DE CUMPLIRSE ANTES DE LA EJECUCIÓN DE LAS UNIDADES DE OBRA
AMBIENTALES: No se realizarán trabajos de soldadura cuando la temperatura sea inferior a 0°C.
DEL CONTRATISTA: Presentará para su aprobación, al Director de Ejecución de la obra, el programa de montaje de la estructura, basado en las indicaciones del Proyecto, así como la documentación que acredite que los soldadores que intervengan en su ejecución estén certificados por un organismo acreditado.
PROCESO DE EJECUCIÓN
FASES DE EJECUCIÓN: Limpieza y preparación del plano de apoyo. Replanteo y marcado de los ejes. Colocación y fijación provisional de la placa. Aplomado y nivelación.
CONDICIONES DE TERMINACIÓN: La posición de la placa será correcta y estará ligada con la cimentación. El acabado superficial será el adecuado para el posterior tratamiento de protección.
CRITERIO DE MEDICIÓN EN OBRA Y CONDICIONES DE ABONO: Se medirá el número de unidades realmente ejecutadas según especificaciones de Proyecto.

| Código | Ud | Descripción | Rendimiento | Precio | Importe |
|---|---|---|---|---|---|
| mt07ala011d | kg | Pletina de acero laminado UNE-EN 10025 S275JR, para aplicaciones | 5.887 | 1.1299610424201 | 6.65 |
| mt07aco010c | kg | Acero en barras corrugadas, UNE-EN 10080 B500S | 0.986 | 0.6699769012579 | 0.66 |
| mq08sol020 | h | Equipo y elementos auxiliares para soldadura eléctrica | 0.015 | 2.9798972623113 | 0.04 |
| mo122 | h | Oficial 1ª montador estructura metálica | 0.265 | 16.349436321742 | 4.33 |
| mo213 | h | Ayudante montador estructura metálica | 0.265 | 15.379469763204 | 4.08 |
| %C I | % | costes indirectos | 3 % | 15.76 | 0.47 |
|  |  | Total |  |  | 16.23 |

| Medición | Uds. | Parcial |
|---|---|---|
| Paño M4-H26 | 4 | 4.00 |
| Paño M7-H33 | 4 | 4.00 |
| Total |  | 8 |

**04.16** u PLACA DE REMATE PILAR METÁLICO (24/01/2017)
17 u × 41.55 = 706.35
Suministro y montaje de placa de remate en pilares O-125x5 de acero UNE-EN 10025 S275 en perfil plano, de 300x300 mm y espesor 20 mm, y entramado de ferralla según detalles de planos de estructura de Proyecto. Trabajado y montado en taller. Incluso p/p de taladro central, preparación de bordes, biselado alrededor del taladro para mejorar la unión del perno a la cara superior de la placa, soldaduras, cortes, pletinas, piezas especiales, despuntes y reparación en obra de cuantos desperfectos se originen por razones de transporte, manipulación o montaje.
NORMATIVA DE APLICACIÓN: Ejecución: CTE. DB SE-A Seguridad estructural: Acero. UNE-EN 1090-2. Ejecución de estructuras de acero y aluminio. Parte 2: Requisitos técnicos para la ejecución de estructuras de acero. NTE-EAS. Estructuras de acero: Soportes.
CRITERIO DE MEDICIÓN EN PROYECTO: Número de unidades previstas, según documentación gráfica de Proyecto.
CONDICIONES PREVIAS QUE HAN DE CUMPLIRSE ANTES DE LA EJECUCIÓN DE LAS UNIDADES DE OBRA
AMBIENTALES: No se realizarán trabajos de soldadura cuando la temperatura sea inferior a 0°C.
DEL CONTRATISTA: Presentará para su aprobación, al Director de Ejecución de la obra, el programa de montaje de la estructura, basado en las indicaciones del Proyecto, así como la documentación que acredite que los soldadores que intervengan en su ejecución estén certificados por un organismo acreditado.
PROCESO DE EJECUCIÓN
FASES DE EJECUCIÓN: Limpieza y preparación del plano de apoyo. Replanteo y marcado de los ejes. Colocación y fijación provisional de la placa. Aplomado y nivelación.
CONDICIONES DE TERMINACIÓN: La posición de la placa será correcta y estará ligada con la cimentación. El acabado superficial será el adecuado para el posterior tratamiento de protección.
CRITERIO DE MEDICIÓN EN OBRA Y CONDICIONES DE ABONO: Se medirá el número de unidades realmente ejecutadas según especificaciones de Proyecto.

| Código | Ud | Descripción | Rendimiento | Precio | Importe |
|---|---|---|---|---|---|
| mt07ala011d | kg | Pletina de acero laminado UNE-EN 10025 S275JR, para aplicaciones | 14.13 | 1.1299610424201 | 15.97 |
| mt07aco010c | kg | Acero en barras corrugadas, UNE-EN 10080 B500S | 6.082 | 0.6699769012579 | 4.07 |
| mq08sol020 | h | Equipo y elementos auxiliares para soldadura eléctrica | 0.03 | 2.9798972623113 | 0.09 |
| mo122 | h | Oficial 1ª montador estructura metálica | 0.637 | 16.349436321742 | 10.41 |
| mo213 | h | Ayudante montador estructura metálica | 0.637 | 15.379469763204 | 9.80 |
| %C I | % | costes indirectos | 3 % | 40.34 | 1.21 |
|  |  | Total |  |  | 41.55 |

| Medición | Uds. | Parcial |
|---|---|---|
| Pilares O-125x5 | 17 | 17.00 |
| Total |  | 17 |

**04.17** u PLACA ANCLAJE CARGADEROS FACHADA EN PARAM.HORIZ. ESTRUCT. (24/01/2017)
83 u × 113.3 = 9403.90
Suministro y montaje de placa de anclaje para cargaderos de fachada L100.10 de acero UNE-EN 10025 S275 en perfil plano, de 100x150 mm y espesor 10 mm, y chapa de dimensiones 100x100 y espesor 10 mm según detalles de planos de estructura de Proyecto. Trabajado y montado en taller. Incluso p/p de preparación de bordes, biselado alrededor del taladro para mejorar la presión del perno a la cara superior de la placa, soldaduras, cortes, pletinas, piezas especiales, despuntes y reparación en obra de cuantos desperfectos se originen por razones de transporte, manipulación o montaje.
NORMATIVA DE APLICACIÓN: Ejecución: CTE. DB SE-A Seguridad estructural: Acero. UNE-EN 1090-2. Ejecución de estructuras de acero y aluminio. Parte 2: Requisitos técnicos para la ejecución de estructuras de acero. NTE-EAS. Estructuras de acero: Soportes.
CRITERIO DE MEDICIÓN EN PROYECTO: Número de unidades previstas, según documentación gráfica de Proyecto.
CONDICIONES PREVIAS QUE HAN DE CUMPLIRSE ANTES DE LA EJECUCIÓN DE LAS UNIDADES DE OBRA
AMBIENTALES: No se realizarán trabajos de soldadura cuando la temperatura sea inferior a 0°C.
DEL CONTRATISTA: Presentará para su aprobación, al Director de Ejecución de la obra, el programa de montaje de la estructura, basado en las indicaciones del Proyecto, así como la documentación que acredite que los soldadores que intervengan en su ejecución estén certificados por un organismo acreditado.
PROCESO DE EJECUCIÓN
FASES DE EJECUCIÓN: Limpieza y preparación del plano de apoyo. Replanteo y marcado de los ejes. Colocación y fijación provisional de la placa. Aplomado y nivelación.
CONDICIONES DE TERMINACIÓN: La posición de la placa será correcta y estará ligada con la cimentación. El acabado superficial será el adecuado para el posterior tratamiento de protección.
CRITERIO DE MEDICIÓN EN OBRA Y CONDICIONES DE ABONO: Se medirá el número de unidades realmente ejecutadas según especificaciones de Proyecto.

| Código | Ud | Descripción | Rendimiento | Precio | Importe |
|---|---|---|---|---|---|
| mt07ala011d | kg | Pletina de acero laminado UNE-EN 10025 S275JR, para aplicaciones | 1.962 | 1.1299610424201 | 2.22 |
| mtP01UG200H | u | Conjunto cápsula y varilla anclaje (material; 03/02/2017) | 4 | 25.969104665176 | 103.88 |
| mq08sol020 | h | Equipo y elementos auxiliares para soldadura eléctrica | 0.03 | 2.9798972623113 | 0.09 |
| mo122 | h | Oficial 1ª montador estructura metálica | 0.12 | 16.349436321742 | 1.96 |
| mo213 | h | Ayudante montador estructura metálica | 0.12 | 15.379469763204 | 1.85 |
| %C I | % | costes indirectos | 3 % | 110.00 | 3.30 |
|  |  | Total |  |  | 113.3 |

| Medición | Uds. | Parcial |
|---|---|---|
| Alineación H36-H37 | 9 | 9.00 |
| Alineación H31-H32 | 9 | 9.00 |
| Alineación H33-H34 | 10 | 10.00 |
| Alineación M5-M6 | 7 | 7.00 |
| Alineación H26-H27 | 10 | 10.00 |
| Alineación H18-H19 | 22 | 22.00 |
| Alineación H15-H16 | 16 | 16.00 |
| Total |  | 83 |

**04.18** u PLACA ANCLAJE CARGADEROS FACHADA EN PARAM. VERTIC. ESTRUCT. (24/01/2017)
143 u × 21.76 = 3111.68
Suministro y montaje de placa de anclaje para cargaderos de fachada L100.8 de acero UNE-EN 10025 S275 en perfil plano, de 100x150 mm y espesor 10 mm, y chapa de dimensiones 320x290 y espesor 8 mm según detalles de planos de Proyecto. Trabajado y montado en taller. Anclajes tipo Fischer Faz II 12/10 o equivalente. Incluso p/p de preparación de bordes, biselado alrededor del taladro para mejorar la presión del perno a la cara exterior de la placa, soldaduras, cortes, pletinas, piezas especiales, despuntes y reparación en obra de cuantos desperfectos se originen por razones de transporte, manipulación o montaje.
NORMATIVA DE APLICACIÓN: Ejecución: CTE. DB SE-A Seguridad estructural: Acero. UNE-EN 1090-2. Ejecución de estructuras de acero y aluminio. Parte 2: Requisitos técnicos para la ejecución de estructuras de acero. NTE-EAS. Estructuras de acero: Soportes.
CRITERIO DE MEDICIÓN EN PROYECTO: Número de unidades previstas, según documentación gráfica de Proyecto.
CONDICIONES PREVIAS QUE HAN DE CUMPLIRSE ANTES DE LA EJECUCIÓN DE LAS UNIDADES DE OBRA
AMBIENTALES: No se realizarán trabajos de soldadura cuando la temperatura sea inferior a 0°C.
DEL CONTRATISTA: Presentará para su aprobación, al Director de Ejecución de la obra, el programa de montaje de la estructura, basado en las indicaciones del Proyecto, así como la documentación que acredite que los soldadores que intervengan en su ejecución estén certificados por un organismo acreditado.
PROCESO DE EJECUCIÓN
FASES DE EJECUCIÓN: Limpieza y preparación del plano de apoyo. Replanteo y marcado de los ejes. Colocación y fijación provisional de la placa. Aplomado y nivelación.
CONDICIONES DE TERMINACIÓN: La posición de la placa será correcta y estará ligada con la cimentación. El acabado superficial será el adecuado para el posterior tratamiento de protección.
CRITERIO DE MEDICIÓN EN OBRA Y CONDICIONES DE ABONO: Se medirá el número de unidades realmente ejecutadas según especificaciones de Proyecto.

| Código | Ud | Descripción | Rendimiento | Precio | Importe |
|---|---|---|---|---|---|
| mt07ala011d | kg | Pletina de acero laminado UNE-EN 10025 S275JR, para aplicaciones | 7.215 | 1.1299610424201 | 8.15 |
| mtP01UG201H | u | Anclaje Fischer FAZ II 12/10 (material; 23/02/2017) | 4 | 2.2699217400828 | 9.08 |
| mq08sol020 | h | Equipo y elementos auxiliares para soldadura eléctrica | 0.03 | 2.9798972623113 | 0.09 |
| mo122 | h | Oficial 1ª montador estructura metálica | 0.12 | 16.349436321742 | 1.96 |
| mo213 | h | Ayudante montador estructura metálica | 0.12 | 15.379469763204 | 1.85 |
| %C I | % | costes indirectos | 3 % | 21.13 | 0.63 |
|  |  | Total |  |  | 21.76 |

| Medición | Uds. | Parcial |
|---|---|---|
| Detalle Fachada D4 |  |  |
| Alzado A1 |  |  |
| P1 | 3 | 3.00 |
| V1 | 48 | 48.00 |
| V4 | 3 | 3.00 |
| Alzado A6 |  |  |
| V15-V16 | 12 | 12.00 |
| V17 | 10 | 10.00 |
| V18 | 6 | 6.00 |
| Alzado A9 |  |  |
| V8 | 4 | 4.00 |
| Alzado A12 |  |  |
| V1 | 4 | 4.00 |
| Vuelo porche | 3 | 3.00 |
| Alzado A15 |  |  |
| Vuelo Porche-P3 | 6 | 6.00 |
| V6 | 4 | 4.00 |
| v11 | 6 | 6.00 |
| Acceso P2 | 4 | 4.00 |
| Detalle Fachada D5 |  |  |
| Alzado A6 |  |  |
| V14 | 9 | 9.00 |
| Alzado A7 |  |  |
| V12-V13 | 4 | 4.00 |
| Alzado A16 |  |  |
| V10 | 4 | 4.00 |
| Lucernario biblioteca | 6 | 6.00 |
| Lucernari comedor | 7 | 7.00 |
| Total |  | 143 |

**04.19** u PLACA ANCLAJE ESTRUCT. AUXILIAR VERTICAL FACHADA (01/02/2017)
86 u × 12.18 = 1047.48
Suministro y montaje de placa de anclaje para estructura vertical auxiliar de fachada formada por tubo de acero UNE-EN 10025 S275 (no incluido), de 210x210 mm y espesor 8 mm, según detalles de planos de Proyecto. Trabajado y montado en taller. Anclajes tipo Fischer Faz II 10/10 o equivalente. Incluso p/p de preparación de bordes, biselado alrededor del taladro para mejorar la presión del perno a la cara exterior de la placa, soldaduras, cortes, pletinas, piezas especiales, despuntes y reparación en obra de cuantos desperfectos se originen por razones de transporte, manipulación o montaje.
NORMATIVA DE APLICACIÓN: Ejecución: CTE. DB SE-A Seguridad estructural: Acero. UNE-EN 1090-2. Ejecución de estructuras de acero y aluminio. Parte 2: Requisitos técnicos para la ejecución de estructuras de acero. NTE-EAS. Estructuras de acero: Soportes.
CRITERIO DE MEDICIÓN EN PROYECTO: Número de unidades previstas, según documentación gráfica de Proyecto.
CONDICIONES PREVIAS QUE HAN DE CUMPLIRSE ANTES DE LA EJECUCIÓN DE LAS UNIDADES DE OBRA
AMBIENTALES: No se realizarán trabajos de soldadura cuando la temperatura sea inferior a 0°C.
DEL CONTRATISTA: Presentará para su aprobación, al Director de Ejecución de la obra, el programa de montaje de la estructura, basado en las indicaciones del Proyecto, así como la documentación que acredite que los soldadores que intervengan en su ejecución estén certificados por un organismo acreditado.
PROCESO DE EJECUCIÓN
FASES DE EJECUCIÓN: Limpieza y preparación del plano de apoyo. Replanteo y marcado de los ejes. Colocación y fijación provisional de la placa. Aplomado y nivelación.
CONDICIONES DE TERMINACIÓN: La posición de la placa será correcta y estará ligada con la cimentación. El acabado superficial será el adecuado para el posterior tratamiento de protección.
CRITERIO DE MEDICIÓN EN OBRA Y CONDICIONES DE ABONO: Se medirá el número de unidades realmente ejecutadas según especificaciones de Proyecto.

| Código | Ud | Descripción | Rendimiento | Precio | Importe |
|---|---|---|---|---|---|
| mt07ala011d | kg | Pletina de acero laminado UNE-EN 10025 S275JR, para aplicaciones | 2.77 | 1.1299610424201 | 3.13 |
| mtP01UG202H | u | Anclaje Fischer FAZ II 10/10 (material; 23/02/2017) | 4 | 1.5399469073689 | 6.16 |
| mo122 | h | Oficial 1ª montador estructura metálica | 0.08 | 16.349436321742 | 1.31 |
| mo213 | h | Ayudante montador estructura metálica | 0.08 | 15.379469763204 | 1.23 |
| %C I | % | costes indirectos | 3 % | 11.83 | 0.35 |
|  |  | Total |  |  | 12.18 |

| Medición | Uds. | Parcial |
|---|---|---|
| Perfiles Auxiliares Fachadas |  |  |
| Perfil hueco lam. caliente (PHC) 70.5-Detalle D1 |  |  |
| PLANTA BAJA |  |  |
| Aseos infantil | 10 | 10.00 |
| A6 | 4 | 4.00 |
| Conexión con polideportivo | 4 | 4.00 |
| A9 | 6 | 6.00 |
| A7 | 6 | 6.00 |
| A16 | 6 | 6.00 |
| A12 | 10 | 10.00 |
| A15 | 1 | 1.00 |
| PLANTA PRIMERA |  |  |
| A1 | 2 | 2.00 |
| A9 | 2 | 2.00 |
| A7 | 4 | 4.00 |
| A16 | 2 | 2.00 |
| A12 | 8 | 8.00 |
| PHC 60.4-Detalle D3 |  |  |
| PLANTA BAJA |  |  |
| A1 | 6 | 6.00 |
| A9 | 2 | 2.00 |
| A7 | 2 | 2.00 |
| A15 | 5 | 5.00 |
| PLANTA PRIMERA |  |  |
| A1 | 6 | 6.00 |
| Total |  | 86 |

## C05 CUBIERTAS (03/01/2017)
Importe: 95334

**05.01** m² FORMACION PTE. CUBIERTA IMP. PVC, SIN COBERTURA (25/01/2017)
1158.68 m² × 35.65 = 41306.94
Formación de cubierta plana no transitable, no ventilada, tipo convencional, pendiente del 0,5% al 5%, y lista para recibir cobertura (medida en partida aparte) compuesta de los siguientes elementos:
Aislamiento térmico medido en partida aparte y no incluido en ésta.
CAPA SEPARADORA SOBRE AISLAMIENTO: geotextil no tejido sintético, termosoldado, de polipropileno-polietileno, de 160 g/m²;
FORMACIÓN DE PENDIENTES: mediante encintado de limatesas, limahoyas y juntas con maestras de ladrillo cerámico hueco doble y capa de 10 cm de espesor máximo y 5 mínimo a base de hormigón celular de cemento espumado, a base de cemento CEM II/A-P 32,5 R y aditivo aireante, resistencia a compresión mayor o igual a 0,2 MPa, densidad 350 kg/m³ y conductividad térmica 0,093 W/(mK); acabado con capa de regularización de mortero de cemento, industrial, M-5 de 2 cm de espesor, fratasada y limpia. Incluso juntas de partición y movimiento en formación de pendientes colocadas en el perímetro de las maestras formadas con el ladrillo, formadas por panel rígido de poliestireno expandido, según UNE-EN 13163, mecanizado lateral recto, de 20 mm de espesor, resistencia térmica 0,55 m²K/W, conductividad térmica 0,036 W/(mK) ; Incluso se colocarán 2 redondos de 8mm atados con mallazo debajo de cada fábrica de ladrillo en arranque de petos, según detalles de documentació gráfica; formación de juntas de retracción y curado del mortero; formación de pendientes según especificaciones del proyecto .
CAPA SEPARADORA BAJO IMPERMEABILIZACIÓN: geotextil no tejido sintético, termosoldado, de alta tenacidad a base de polipropileno termosoldado con resistencia a la tracción de 12,5 kN/M según UNE-EN ISO 10319 y de resistencia al punzonamiento estático (CBR) de 2250 N según UNE-EN-ISO 12236 con un gramaje de 150 grs/m2 TEXXAM 1500 o equivalente;
IMPERMEABILIZACIÓN: tipo monocapa, no adherida, formada por una lámina impermeabilizante flexible de PVC-P (fv), CHOVIPOL RV 1,2 GRIS INTEMPERIE "CHOVA", de 1,2 mm de espesor, con armadura de velo de fibra de vidrio, resistente a la intemperie, colocada suelta sobre la capa separadora, fijada en solapes mediante soldadura termoplástica, y en los bordes soldada a perfiles colaminados de chapa y PVC-P;
CAPA SEPARADORA BAJO PROTECCIÓN: geotextil no tejido compuesto por fibras de poliéster unidas por agujeteado, con una resistencia a la tracción longitudinal de 3,45 kN/m, una resistencia a la tracción transversal de 3,45 kN/m, una apertura de cono al ensayo de perforación dinámica según UNE-EN ISO 13433 inferior a 10 mm, resistencia CBR a punzonamiento 0,617kN y una masa superficial de 300 g/m², s/ UNE-EN 13252, tipo GEOFIM 300 de CHOVA o equivalente; Listo para ejecutar sobre ella la capa de protección de cualquiera de los tipos descritos en este proyecto.
Se prestará especial atención a las incompatibilidades de uso que se especifican en las fichas técnicas de los diferentes elementos que pudieran componer la cubierta (soporte resistente, formación de pendientes, aislamiento térmico, impermeabilización y capas separadoras).
NORMATIVA DE APLICACIÓN
Ejecución:
CTE. DB-HS Salubridad.
CTE. DB-SI Seguridad en caso de incendio.
NTE-QAA. Cubiertas: Azoteas ajardinadas.
CRITERIO DE MEDICIÓN EN PROYECTO
Superficie medida en proyección horizontal, según documentación gráfica de Proyecto, desde las caras interiores de los antepechos o petos perimetrales que la limitan.
CONDICIONES PREVIAS QUE HAN DE CUMPLIRSE ANTES DE LA EJECUCIÓN DE LAS UNIDADES DE OBRA
DEL SOPORTE.
Se comprobará que la superficie de la base resistente es uniforme y plana, está limpia y carece de restos de obra. Se comprobará que los paramentos verticales de casetones, petos perimetrales y otros elementos constructivos se encuentran terminados.
AMBIENTALES.
Se suspenderán los trabajos cuando llueva, nieve o la velocidad del viento sea superior a 50 km/h, debiendo aplicarse en unas condiciones térmicas ambientales que se encuentren dentro de los márgenes prescritos en las correspondientes especificaciones de aplicación.
PROCESO DE EJECUCIÓN
FASES DE EJECUCIÓN.
Replanteo de los puntos singulares. Replanteo de las pendientes y trazado de limatesas, limahoyas y juntas. Formación de pendientes mediante encintado de limatesas, limahoyas y juntas con maestras de ladrillo. Relleno de juntas con poliestireno expandido. Vertido y regleado del hormigón celular hasta alcanzar el nivel de coronación de las maestras. Vertido, extendido y regleado de la capa de mortero de regularización. Colocación de la capa separadora bajo impermeabilización. Limpieza y preparación de la superficie en la que ha de aplicarse la impermeabilización. Colocación de perfiles de fijación en los bordes. Colocación de la impermeabilización. Colocación de la capa separadora bajo aislamiento. Revisión de la superficie base en la que se realiza la fijación del aislamiento de acuerdo con las exigencias de la técnica a emplear. Corte, ajuste y colocación del aislamiento. Colocación de la capa separadora bajo protección.
CONDICIONES DE TERMINACIÓN.
Serán básicas las condiciones de estanqueidad, grosor de la capa vegetal y calidad de las tierras en función de la plantación a realizar.
CONSERVACIÓN Y MANTENIMIENTO.
Se evitará el vertido de residuos de obra sobre la capa vegetal.
CRITERIO DE MEDICIÓN EN OBRA Y CONDICIONES DE ABONO
Se medirá, en proyección horizontal, la superficie realmente ejecutada según especificaciones de Proyecto, desde las caras interiores de los antepechos o petos perimetrales que la limitan.

| Código | Ud | Descripción | Rendimiento | Precio | Importe |
|---|---|---|---|---|---|
| mt04lvc010c | ud | Ladrillo cerámico hueco doble, para revestir, 24x11,5x9 cm (material; 27/01/2017) | 4 | 0.1099962076692 | 0.44 |
| mt10hes010a | m³ | Hormigón celular, CEMII/A-P32,5R y aditivo aireante,d=350kg/m³ (material; 05/02/2017) | 0.075 | 72.977483960899 | 5.47 |
| mt16pea020b | m² | Junta movimiento. Panel rígido poliestireno expand, e=20mm. (material; 27/01/2017) | 0.01 | 1.2899555263025 | 0.01 |
| mt07ame010e | m² | Malla electrosoldada ME 20x30 Ø 5-5 B 500 T 6x2,20 UNE-EN 10080 (material; 25/01/2017) | 0.12 | 0.7699734536845 | 0.09 |
| mt07aco010c | kg | Acero en barras corrugadas, UNE-EN 10080 B500S | 0.07 | 0.6699769012579 | 0.05 |
| mt08aaa010a | m³ | Agua (material; 22/02/2017) | 0.007 | 1.0299644899935 | 0.01 |
| mt09mif010ca | t | Mortero cemento industrial albañilería M-5,sacos,UNE-EN 998-2 (material; 18/04/2017) | 0.038 | 28.369021923413 | 1.08 |
| mt14gsa010ei | m² | Geotextil no tejido sintético, termosoldado, 160g/m² (material; 27/01/2017) | 2.1 | 0.9099686270816 | 1.91 |
| mt15dan010h | m² | Lámina impermeabilizante flexible de PVC-P(fv),e=1,2mm (material; 27/01/2017) | 1.05 | 7.4697424662636 | 7.84 |
| mt14gsa020bc | m² | Geotextil no tejido sintético, poliester agujeteado, 300g/m² (material; 27/01/2017) | 1.05 | 0.5099824173754 | 0.54 |
| mo106 | h | Oficial 1ª construcción. | 0.298 | 16.349436321742 | 4.87 |
| mo310 | h | Peón ordinario construcción. | 0.384 | 15.339471142233 | 5.89 |
| mo130 | h | Oficial 1ª aplicador de láminas impermeabilizantes (mano de obra; 20/02/2017) | 0.202 | 16.349436321742 | 3.30 |
| mo265 | h | Ayudante aplicador de láminas impermeabilizantes. (mano de obra; 20/02/2017) | 0.202 | 15.379469763204 | 3.11 |
| %C I | % | costes indirectos | 3 % | 34.61 | 1.04 |
|  |  | Total |  |  | 35.65 |

| Medición | Uds. | Largo | Ancho | Parcial |
|---|---|---|---|---|
| ASEOS EDUCACION INFANTIL |  |  |  |  |
|  | 1 | 3.38 | 2.55 | 8.62 |
|  | 1 | 4.8 | 2.55 | 12.24 |
| EDIFICIO PRINCIPAL |  |  |  |  |
| CUBIERTA PLANTA BAJA Y LUCERNARIOS |  |  |  |  |
| Bloque Comedor | 1 | 18.8 | 19.7 | 370.36 |
|  | 1 | 6.45 | 3.7 | 23.87 |
| Pasillo lucernario comedor | 1 | 11.3 | 0.6 | 6.78 |
| Bloque Biblioteca | 1 | 9.55 | 19.7 | 188.14 |
|  | 1 | 9.2 | 1.3 | 11.96 |
|  | 1 | 4.95 | 3.3 | 16.34 |
| Pasillo lucernario biblioteca | 1 | 9.55 | 0.6 | 5.73 |
|  | 1 |  |  | 1.00 |
| Acceso C/ Remesón | 1 | 3.75 | 2.2 | 8.25 |
| CUBIERTA PLANTA 1 | 1 | 10.95 | 45.15 | 494.39 |
|  | 1 | 4 | 4 | 16.00 |
| DESCUENTOS |  |  |  |  |
| Claraboyas | -5 | 1 | 1 | -5.00 |
| Total |  |  |  | 1158.68 |

**05.02** m PASILLO DE MANTENIMIENTO CUBIERTAS 60cm ANCHO BALDOSA FILTRANTE (23/01/2017)
193 m × 24.42 = 4713.06
Suministro y colocación de Baldosa aislante 120/40, formada por 40 mm de mortero de cemento a base de agregados minerales seleccionados y aditivos especiales, que funciona como protección mecánica, y 120 mm de poliestireno extrusiuonado de densidad mínima 33kgm3, de 600x600 mm, color gris y acabado poroso, tipo Grisol NP2 100/40 "GRAZIMAC" o equivalente, sentadas en seco sobre la capa separadora (no incluida en esta partida) colocada sobre la impermeabilización (no incluida en esta partida) y ejecutada con anterioridad a la colocación de la tierra vegetal del sistema de cubierta para utilizarlo de frente de vertido (no incluida en esta partida). Colocación a piezas completas.Colocación a media madera. Totalmente instalado.
Ejecución:
CTE. DB-HS Salubridad.
CTE. DB-SI Seguridad en caso de incendio.
NTE-QAT. Cubiertas: Azoteas transitables.
CRITERIO DE MEDICIÓN EN PROYECTO
Longitud medida en proyección horizontal, según documentación gráfica de Proyecto.
CONDICIONES PREVIAS QUE HAN DE CUMPLIRSE ANTES DE LA EJECUCIÓN DE LAS UNIDADES DE OBRA
DEL SOPORTE.
Se comprobará que la superficie de la base resistente es uniforme y plana, está limpia y carece de restos de obra. Se comprobará que los paramentos verticales de casetones, petos perimetrales y otros elementos constructivos se encuentran terminados.
AMBIENTALES.
Se suspenderán los trabajos cuando llueva, nieve o la velocidad del viento sea superior a 50 km/h, debiendo aplicarse en unas condiciones térmicas ambientales que se encuentren dentro de los márgenes prescritos en las correspondientes especificaciones de aplicación.
PROCESO DE EJECUCIÓN
FASES DE EJECUCIÓN.
Ejecutar tras la colocación de la impermeabilización y la colocación de la capa separadora bajo protección. Replanteo. Colocación del pavimento aislante.
CONDICIONES DE TERMINACIÓN.
Serán básicas las condiciones de estanqueidad y libre dilatación.
CONSERVACIÓN Y MANTENIMIENTO.
Se protegerá la cubierta de cualquier acción mecánica no prevista en el cálculo, hasta que se proceda a la ejecución de su capa de protección, no recibiéndose ningún elemento que pueda perforar la impermeabilización.
CRITERIO DE MEDICIÓN EN OBRA Y CONDICIONES DE ABONO
Se medirá, en proyección horizontal, la longitud realmente ejecutada según especificaciones de Proyecto, desde las caras interiores de los antepechos o petos perimetrales que la limitan.

| Código | Ud | Descripción | Rendimiento | Precio | Importe |
|---|---|---|---|---|---|
| mt15lfg010gta | m | Baldosa aislante 120/40, 600x600mm (material; 23/01/2017) | 1 | 20.629288765598 | 20.63 |
| mo310 | h | Peón ordinario construcción. | 0.097 | 15.339471142233 | 1.49 |
| mo106 | h | Oficial 1ª construcción. | 0.097 | 16.349436321742 | 1.59 |
| %C I | % | costes indirectos | 3 % | 23.71 | 0.71 |
|  |  | Total |  |  | 24.42 |

| Medición | Uds. | Largo | Parcial |
|---|---|---|---|
| CUBIERTA PLANTA 1 | 1 | 48.6 | 48.60 |
| Cubierta lucernario biblioteca | 1 | 4.2 | 4.20 |
| Cubierta lucernario comedor | 2 | 5.4 | 10.80 |
| CUBIERTA PLANTA BAJA |  |  |  |
| Cubierta bloque biblioteca | 1 | 18 | 18.00 |
|  | 1 | 8.4 | 8.40 |
|  | 1 | 5.4 | 5.40 |
|  | 1 | 9 | 9.00 |
|  | 1 | 3.6 | 3.60 |
| Cubierta bloque comedor | 1 | 3 | 3.00 |
|  | 1 | 24 | 24.00 |
|  | 2 | 1.2 | 2.40 |
|  | 1 | 19 | 19.00 |
|  | 1 | 11.4 | 11.40 |
|  | 1 | 1.8 | 1.80 |
|  | 3 | 2.4 | 7.20 |
|  | 2 | 1.8 | 3.60 |
|  | 1 | 12 | 12.00 |
| Baldosa sobre reserva de chimenea cocina | 1 | 0.6 | 0.60 |
| Total |  |  | 193 |

**05.03** m² COBERTURA CUBIERTA PLANA AJARDINADA, SUST. VEGETAL DE EXCAVAC. (25/01/2017)
640.56 m² × 6.42 = 4112.40
Formación de cobertura de cubierta plana no transitable, no ventilada, ajardinada intensiva, para ejecutar sobre geotextil de separación de protección de la lámina impermeabilizante (ambas no incluidos en esta partida), formado por :
CAPA DRENANTE Y FILTRANTE: lámina drenante nodular de polietileno de alta densidad (PEAD/HDPE), con nódulos de 8 mm de altura, con geotextil de polipropileno incorporado, resistencia a la compresión 150 kN/m² según UNE-EN ISO 604 y capacidad de drenaje 4,6 l/(s·m);
CAPA DE PROTECCIÓN: capa de tierra vegetal para plantación de 15 cm de espesor procedente de las tierras de excavación retiradas al borde de la parcela.
Se prestará especial atención a las incompatibilidades de uso que se especifican en las fichas técnicas de los diferentes elementos que pudieran componer la cubierta (soporte resistente, formación de pendientes, aislamiento térmico, impermeabilización y capas separadoras).
NORMATIVA DE APLICACIÓN
Ejecución:
CTE. DB-HS Salubridad.
CTE. DB-SI Seguridad en caso de incendio.
NTE-QAA. Cubiertas: Azoteas ajardinadas.
CRITERIO DE MEDICIÓN EN PROYECTO
Superficie medida en proyección horizontal, según documentación gráfica de Proyecto, desde las caras interiores de los antepechos o petos perimetrales que la limitan.
CONDICIONES PREVIAS QUE HAN DE CUMPLIRSE ANTES DE LA EJECUCIÓN DE LAS UNIDADES DE OBRA
DEL SOPORTE. Se comprobará que la superficie de la base resistente es uniforme y plana, está limpia y carece de restos de obra. Se comprobará que los paramentos verticales de casetones, petos perimetrales y otros elementos constructivos se encuentran terminados.
AMBIENTALES. Se suspenderán los trabajos cuando llueva, nieve o la velocidad del viento sea superior a 50 km/h, debiendo aplicarse en unas condiciones térmicas ambientales que se encuentren dentro de los márgenes prescritos en las correspondientes especificaciones de aplicación.
PROCESO DE EJECUCIÓN
FASES DE EJECUCIÓN. Replanteo de los puntos singulares. Replanteo de las pendientes y trazado de limatesas, limahoyas y juntas. Formación de pendientes mediante encintado de limatesas, limahoyas y juntas con maestras de ladrillo. Relleno de juntas con poliestireno expandido. Vertido y regleado del hormigón celular hasta alcanzar el nivel de coronación de las maestras. Vertido, extendido y regleado de la capa de mortero de regularización. Colocación de la capa separadora bajo impermeabilización. Limpieza y preparación de la superficie en la que ha de aplicarse la impermeabilización. Colocación de perfiles de fijación en los bordes. Colocación de la impermeabilización. Colocación de la capa separadora bajo aislamiento. Revisión de la superficie base en la que se realiza la fijación del aislamiento de acuerdo con las exigencias de la técnica a emplear. Corte, ajuste y colocación del aislamiento. Colocación de la capa separadora bajo protección. Colocación de la capa drenante y filtrante. Transporte mecánico de la tierra desde la zona de almacenamiento dentro de parcela, Extendido de la tierra vegetal.
CONDICIONES DE TERMINACIÓN.Serán básicas las condiciones de estanqueidad, grosor de la capa vegetal y calidad de las tierras en función de la plantación a realizar.
CONSERVACIÓN Y MANTENIMIENTO.Se evitará el vertido de residuos de obra sobre la capa vegetal.
CRITERIO DE MEDICIÓN EN OBRA Y CONDICIONES DE ABONO
Se medirá, en proyección horizontal, la superficie realmente ejecutada según especificaciones de Proyecto, desde las caras interiores de los antepechos o petos perimetrales que la limitan.

| Código | Ud | Descripción | Rendimiento | Precio | Importe |
|---|---|---|---|---|---|
| mt14gdc010q | m² | Lámina drenante nodular PEAD/HDPE, c/geotextil (material; 27/01/2017) | 1.05 | 2.7499051917302 | 2.89 |
| mq04dua020a | h | Dumper de descarga frontal de 1,5 t de carga útil. | 0.05 | 5.1098238289969 | 0.26 |
| mo190 | h | Oficial 1ª jardinero. (mano de obra; 20/02/2017) | 0.097 | 16.349436321742 | 1.59 |
| mo330 | h | Peón jardinero (mano de obra; 21/02/2017) | 0.097 | 15.339471142233 | 1.49 |
| %C I | % | costes indirectos | 3 % | 6.23 | 0.19 |
|  |  | Total |  |  | 6.42 |

| Medición | Uds. | Largo | Ancho | Parcial |
|---|---|---|---|---|
| Total cubierta PVC | 1 | 1158.68 |  | 1158.68 |
| DESCUENTOS |  |  |  |  |
| Pasillos mantenimiento | -1 | 193 | 0.6 | -115.80 |
| Cobertura grava | -1 | 402.32 |  | -402.32 |
| Total |  |  |  | 640.56 |

**05.04** m² COBERTURA CUBIERTA PLANA GRAVA. (27/01/2017)
402.34 m² × 8.17 = 3287.12
Formación de cobertura de cubierta plana no transitable, no ventilada, de grava, para ejecutar sobre geotextil de separación de protección de la lámina impermeabilizante (ambas no incluidos en esta partida), formado por :
CAPA DE PROTECCIÓN: Capa de canto rodado de 16 a 32 mm de diámetro, exenta de finos, extendida con un espesor medio de 10 cm.
Se prestará especial atención a las incompatibilidades de uso que se especifican en las fichas técnicas de los diferentes elementos que pudieran componer la cubierta (soporte resistente, formación de pendientes, aislamiento térmico, impermeabilización y capas separadoras).
NORMATIVA DE APLICACIÓN
Ejecución:
CTE. DB-HS Salubridad.
CTE. DB-SI Seguridad en caso de incendio.
NTE-QAN. Cubiertas: Azoteas no transitables.
CRITERIO DE MEDICIÓN EN PROYECTO
Superficie medida en proyección horizontal, según documentación gráfica de Proyecto, desde las caras interiores de los antepechos o petos perimetrales que la limitan.
CONDICIONES PREVIAS QUE HAN DE CUMPLIRSE ANTES DE LA EJECUCIÓN DE LAS UNIDADES DE OBRA
DEL SOPORTE.
Se comprobará que la superficie de la base resistente es uniforme y plana, está limpia y carece de restos de obra. Se comprobará que los paramentos verticales de casetones, petos perimetrales y otros elementos constructivos se encuentran terminados.
AMBIENTALES.
Se suspenderán los trabajos cuando llueva, nieve o la velocidad del viento sea superior a 50 km/h, debiendo aplicarse en unas condiciones térmicas ambientales que se encuentren dentro de los márgenes prescritos en las correspondientes especificaciones de aplicación.
PROCESO DE EJECUCIÓN
FASES DE EJECUCIÓN.
Replanteo de los puntos singulares. Replanteo de las pendientes y trazado de limatesas, limahoyas y juntas. Formación de pendientes mediante encintado de limatesas, limahoyas y juntas con maestras de ladrillo. Relleno de juntas con poliestireno expandido. Vertido y regleado del hormigón celular hasta alcanzar el nivel de coronación de las maestras. Vertido, extendido y regleado de la capa de mortero de regularización. Colocación de la capa separadora bajo impermeabilización. Limpieza y preparación de la superficie en la que ha de aplicarse la impermeabilización. Colocación de perfiles de fijación en los bordes. Colocación de la impermeabilización. Colocación de la capa separadora bajo aislamiento. Revisión de la superficie base en la que se realiza la fijación del aislamiento de acuerdo con las exigencias de la técnica a emplear. Corte, ajuste y colocación del aislamiento. Colocación de la capa separadora bajo protección. Vertido y extendido de la capa de protección de grava.
CONDICIONES DE TERMINACIÓN.
Serán básicas las condiciones de estanqueidad y grosor de la capa de grava.
CONSERVACIÓN Y MANTENIMIENTO.
Se evitará el vertido de residuos de obra sobre la capa de grava.
CRITERIO DE MEDICIÓN EN OBRA Y CONDICIONES DE ABONO
Se medirá, en proyección horizontal, la superficie realmente ejecutada según especificaciones de Proyecto, desde las caras interiores de los antepechos o petos perimetrales que la limitan.

| Código | Ud | Descripción | Rendimiento | Precio | Importe |
|---|---|---|---|---|---|
| mt01arc010 | t | Cantos rodados de 16 a 32 mm de diámetro. (material; 27/01/2017) | 0.18 | 26.929071568471 | 4.85 |
| mo106 | h | Oficial 1ª construcción. | 0.097 | 16.349436321742 | 1.59 |
| mo310 | h | Peón ordinario construcción. | 0.097 | 15.339471142233 | 1.49 |
| %C I | % | costes indirectos | 3 % | 7.93 | 0.24 |
|  |  | Total |  |  | 8.17 |

| Medición | Uds. | Largo | Ancho | Parcial |
|---|---|---|---|---|
| Cubierta Aseos Infantil | 1 | 4.5 | 2.4 | 10.80 |
|  | 1 | 2.4 | 2.1 | 5.04 |
| dto lucernarios | -3 | 1 | 1 | -3.00 |
| Cubierta Acceso C/Remesón | 1 | 2.2 | 3.75 | 8.25 |
| Cubierta planta Primera | 1 | 49.1 | 0.6 | 29.46 |
| Lucernario biblioteca | 1 | 4.45 | 0.6 | 2.67 |
| Lucernario comedor | 1 | 6.55 | 0.6 | 3.93 |
| CUBIERTA PLANTA BAJA, BLOQUE BIBLIOTECA | 1 | 18.5 | 0.25 | 4.63 |
|  | 1 | 6.9 | 0.45 | 3.11 |
|  | 1 | 8 | 0.55 | 4.40 |
|  | 1 | 9 | 0.25 | 2.25 |
|  | 1 | 4.45 | 0.55 | 2.45 |
| Pasillo lucernario biblioteca | 1 | 9.55 | 0.6 | 5.73 |
| CUBIERTA PLANTA BAJA, BLOQUE COMEDOR | 1 | 3.7 | 0.75 | 2.78 |
|  | 1 | 24 | 0.1 | 2.40 |
|  | 1 | 19.7 | 0.45 | 8.87 |
|  | 1 | 8.45 | 35 | 295.75 |
|  | 1 | 12 | 0.2 | 2.40 |
|  | 1 | 1.2 | 1.8 | 2.16 |
|  | 1 | 1.8 | 1.8 | 3.24 |
| dto claraboyas | -2 | 1 | 1 | -2.00 |
| Pasillo lucernario comedor | 1 | 11.7 | 0.6 | 7.02 |
| Total |  |  |  | 402.34 |

**05.05** ud ENCUENTRO DE CUBIERTA-SUMIDERO DE SALIDA HORIZONTAL. IMP. PVC (27/01/2017)
18 ud × 35.29 = 635.22
Ejecución de encuentro de cubierta plana no transitable, no ventilada, con sumidero de salida horizontal, de PVC, de 65x100x425 mm, con curva para bajante de 100 mm de diámetro, fijado con soldadura termoplástica a la lámina impermeabilizante de PVC previamente colocada (no incluida en este precio). Totalmente terminado.
NORMATIVA DE APLICACIÓN.Ejecución:CTE. DB-HS Salubridad.
CRITERIO DE MEDICIÓN EN PROYECTO.Número de unidades previstas, según documentación gráfica de Proyecto.
CONDICIONES PREVIAS QUE HAN DE CUMPLIRSE ANTES DE LA EJECUCIÓN DE LAS UNIDADES DE OBRA
DEL SOPORTE.Se comprobará que la superficie de la base resistente es uniforme y plana, está limpia y carece de restos de obra.
AMBIENTALES.Se suspenderán los trabajos cuando llueva, nieve o la velocidad del viento sea superior a 50 km/h.
PROCESO DE EJECUCIÓN
FASES DE EJECUCIÓN.Ejecución de rebaje del soporte alrededor del sumidero. Limpieza y preparación de la superficie en la que ha de aplicarse la impermeabilización. Colocación de la pieza de refuerzo. Colocación del sumidero.
CONDICIONES DE TERMINACIÓN.El encuentro será estanco y permitirá el desagüe de la cubierta.
CONSERVACIÓN Y MANTENIMIENTO.Se protegerá la obra recién ejecutada frente a golpes y obturaciones.
CRITERIO DE MEDICIÓN EN OBRA Y CONDICIONES DE ABONO.Se medirá el número de unidades realmente ejecutadas según especificaciones de Proyecto.

| Código | Ud | Descripción | Rendimiento | Precio | Importe |
|---|---|---|---|---|---|
| mt15dan110b | ud | Sumidero de salida horizontal PVC,65x100x425 mm, diam.baj.100mm (material; 27/01/2017) | 1 | 25.779111215566 | 25.78 |
| mo130 | h | Oficial 1ª aplicador de láminas impermeabilizantes | 0.101 | 16.349436321742 | 1.65 |
| mo265 | h | Ayudante aplicador de láminas impermeabilizantes. | 0.101 | 15.379469763204 | 1.55 |
| mo165 | h | Oficial 1ª fontanero (mano de obra; 20/02/2017) | 0.323 | 16.349436321742 | 5.28 |
| %C I | % | costes indirectos | 3 % | 34.26 | 1.03 |
|  |  | Total |  |  | 35.29 |

| Medición | Uds. | Parcial |
|---|---|---|
| Cubierta P1 Lucernario biblioteca | 1 | 1.00 |
| Cubierta P1 Lucernario comedor | 2 | 2.00 |
| Aseo aula infantil | 1 | 1.00 |
| Bloque biblioteca | 4 | 4.00 |
| Bloque comedor | 5 | 5.00 |
| ALIVIADEROS |  |  |
| Acceso | 1 | 1.00 |
| Lucernario biblioteca | 1 | 1.00 |
| Aseo aula infantil | 1 | 1.00 |
| Pasillo lucernario biblioteca | 1 | 1.00 |
| Cubierta planta baja biblioteca | 1 | 1.00 |
| Total |  | 18 |

**05.06** m ENCUENTRO CUBIERTA-PARAM. VERTICAL C/ LÁMINAS PVC (27/01/2017)
509.9 m × 11.44 = 5833.26
Ejecución de encuentro de paramento vertical con cubierta plana no transitable, no ventilada; mediante la realización de impermeabilización de más de 20 cm de altura sobre la protección de la cubierta, sobre mortero de cemento hidrófugo, industrial, M-2,5 colocado sobre la impermeabilización formada por: banda de terminación de 50 cm de desarrollo con lámina impermeabilizante flexible de PVC-P (fv), de 1,2 mm de espesor, con armadura de velo de fibra de vidrio, colocada suelta sobre la capa separadora, fijada en solapes y la lámina imperm. de cubierta mediante soldadura térmica, y en los bordes soldada a perfiles colaminados de chapa y PVC-P. Incluso p/p de complementos de refuerzo en tratamiento de puntos singulares mediante el uso de piezas especiales para la resolución de ángulos internos y externos.
NORMATIVA DE APLICACIÓN
Ejecución:
CTE. DB-HS Salubridad.
CRITERIO DE MEDICIÓN EN PROYECTO
Longitud medida en proyección horizontal, según documentación gráfica de Proyecto.
CONDICIONES PREVIAS QUE HAN DE CUMPLIRSE ANTES DE LA EJECUCIÓN DE LAS UNIDADES DE OBRA
DEL SOPORTE.
Se comprobará que la superficie de la base resistente es uniforme y plana, está limpia y carece de restos de obra.
AMBIENTALES.
Se suspenderán los trabajos cuando llueva, nieve o la velocidad del viento sea superior a 50 km/h.
PROCESO DE EJECUCIÓN
FASES DE EJECUCIÓN.
Ejecución del retranqueo perimetral. Limpieza y preparación de la superficie en la que ha de aplicarse la impermeabilización. Colocación de la banda de terminación.
CONDICIONES DE TERMINACIÓN.
El encuentro será estanco.
CONSERVACIÓN Y MANTENIMIENTO.
Se protegerá la obra recién ejecutada frente a golpes.
CRITERIO DE MEDICIÓN EN OBRA Y CONDICIONES DE ABONO
Se medirá, en proyección horizontal, la longitud realmente ejecutada según especificaciones de Proyecto.

| Código | Ud | Descripción | Rendimiento | Precio | Importe |
|---|---|---|---|---|---|
| mt15dan010a | m² | Lámina impermeabilizante flexible PVC-P(fv),e=1,2mm, intemperie (material; 27/01/2017) | 0.5 | 6.849763841219 | 3.42 |
| mt15dan020b | m | Perfil colaminado de chapa de acero y PVC-P,remate imperm. (material; 27/01/2017) | 1 | 2.699906915517 | 2.70 |
| mt08aaa010a | m³ | Agua | 0.006 | 1.0299644899935 | 0.01 |
| mt09moe010b | m³ | Mortero de cemento CEM II/B-P 32,5 N, hidrófugo, tipo M-10 (material; 09/06/2017) | 0.007 | 120.82583429701 | 0.85 |
| mo130 | h | Oficial 1ª aplicador de láminas impermeabilizantes | 0.101 | 16.349436321742 | 1.65 |
| mo265 | h | Ayudante aplicador de láminas impermeabilizantes. | 0.101 | 15.379469763204 | 1.55 |
| mo310 | h | Peón ordinario construcción. | 0.06 | 15.339471142233 | 0.92 |
| %C I | % | costes indirectos | 3 % | 11.10 | 0.33 |
|  |  | Total |  |  | 11.44 |

| Medición | Uds. | Largo | Parcial |
|---|---|---|---|
| Cubiertas Aulas aseos infantil | 2 | 4.5 | 9.00 |
|  | 2 | 2.4 | 4.80 |
|  | 2 | 2.1 | 4.20 |
|  | 2 | 2.4 | 4.80 |
| Cub. Acceso Calle Remesón | 2 | 2.2 | 4.40 |
|  | 2 | 3.8 | 7.60 |
| Cubierta Planta 1 | 2 | 4 | 8.00 |
|  | 1 | 7 | 7.00 |
|  | 1 | 45.15 | 45.15 |
|  | 1 | 11 | 11.00 |
|  | 1 | 49.15 | 49.15 |
| Claraboya | 4 | 1 | 4.00 |
| Cubierta lucernario Biblioteca | 3 | 9.55 | 28.65 |
|  | 2 | 5.35 | 10.70 |
| Cubierta lucernario comedor | 3 | 11.3 | 33.90 |
|  | 2 | 7.45 | 14.90 |
| Cubierta bloque biblioteca | 1 | 9.15 | 9.15 |
|  | 5 | 9.55 | 47.75 |
|  | 2 | 0.6 | 1.20 |
|  | 1 | 8 | 8.00 |
|  | 1 | 5.2 | 5.20 |
|  | 1 | 5.1 | 5.10 |
|  | 1 | 6.25 | 6.25 |
|  | 1 | 18.7 | 18.70 |
|  | 2 | 4.45 | 8.90 |
| Cubierta bloque Comedor | 2 | 25.2 | 50.40 |
|  | 2 | 19.7 | 39.40 |
|  | 4 | 11.75 | 47.00 |
|  | 2 | 0.6 | 1.20 |
| Claraboyas | 8 | 1 | 8.00 |
| Chimeneas | 8 | 0.8 | 6.40 |
| Total |  |  | 509.9 |

**05.07** ud ENCUENTRO DE CUBIERTA-SUMIDERO DE SALIDA VERTICAL. IMP. PVC (27/01/2017)
13 ud × 24.93 = 324.09
Ejecución de encuentro de cubierta plana no transitable, no ventilada, con sumidero de PVC, de salida vertical, de 110 mm de diámetro, rejilla alta de polietileno (paragravillas), fijado con soldadura termoplástica a la lámina impermeabilizante de PVC previamente colocada (no incluida en este precio). Totalmente terminado.
NORMATIVA DE APLICACIÓN
Ejecución:
CTE. DB-HS Salubridad.
CRITERIO DE MEDICIÓN EN PROYECTO
Número de unidades previstas, según documentación gráfica de Proyecto.
CONDICIONES PREVIAS QUE HAN DE CUMPLIRSE ANTES DE LA EJECUCIÓN DE LAS UNIDADES DE OBRA
DEL SOPORTE.
Se comprobará que la superficie de la base resistente es uniforme y plana, está limpia y carece de restos de obra.
AMBIENTALES.
Se suspenderán los trabajos cuando llueva, nieve o la velocidad del viento sea superior a 50 km/h.
PROCESO DE EJECUCIÓN
FASES DE EJECUCIÓN.
Ejecución de rebaje del soporte alrededor del sumidero. Limpieza y preparación de la superficie en la que ha de aplicarse la impermeabilización. Colocación de la pieza de refuerzo. Colocación del sumidero.
CONDICIONES DE TERMINACIÓN.
El encuentro será estanco y permitirá el desagüe de la cubierta.
CONSERVACIÓN Y MANTENIMIENTO.
Se protegerá la obra recién ejecutada frente a golpes y obturaciones.
CRITERIO DE MEDICIÓN EN OBRA Y CONDICIONES DE ABONO
Se medirá el número de unidades realmente ejecutadas según especificaciones de Proyecto.

| Código | Ud | Descripción | Rendimiento | Precio | Importe |
|---|---|---|---|---|---|
| mt15dan100C | ud | Sumidero de PVC, con rejilla paragravillas (material; 27/01/2017) | 1 | 15.719458041454 | 15.72 |
| mo130 | h | Oficial 1ª aplicador de láminas impermeabilizantes | 0.101 | 16.349436321742 | 1.65 |
| mo265 | h | Ayudante aplicador de láminas impermeabilizantes. | 0.101 | 15.379469763204 | 1.55 |
| mo165 | h | Oficial 1ª fontanero | 0.323 | 16.349436321742 | 5.28 |
| %C I | % | costes indirectos | 3 % | 24.20 | 0.73 |
|  |  | Total |  |  | 24.93 |

| Medición | Uds. | Parcial |
|---|---|---|
| Cubierta planta primera | 8 | 8.00 |
| Cubierta acceso C/ Remesón | 1 | 1.00 |
| Cubierta Planta baja bloque comedor | 2 | 2.00 |
| Cubierta Aseos aulas infantil | 2 | 2.00 |
| Total |  | 13 |

**05.08** m² CUBIERTA INCLINADA DE PLACAS DE POLICARBONATO ALVEOLAR (03/01/2017)
495.07 m² × 47.82 = 23674.25
Formación de cubierta continua a un agua en cubiertas sobre estructura (no incluida), mediante placa grecada traslúcida de policarbonato celular traslúcido protegido UV azul de doble pared y 10/7 mm de espesor, tipo Arcoplus 1000 o equivalente. Incluso tornillería, apoyaondas, elementos de remate, cortes de plancha, con gomas de estanqueidad de EPDM, tornillos con arandela y goma Vipla 6,3x1200 y piezas especiales para la colocación de las placas, solapado de piezas, suministrado termosoldado en las extremidades de cada uno de los paneles. I/ remate sellado en encuentro con paramento vertical. Totalmente terminado en condiciones de estanqueidad.
CRITERIO DE MEDICIÓN EN PROYECTO
Superficie del faldón medida en verdadera magnitud, según documentación gráfica de Proyecto.
CONDICIONES PREVIAS QUE HAN DE CUMPLIRSE ANTES DE LA EJECUCIÓN DE LAS UNIDADES DE OBRA
DEL SOPORTE.
Se comprobará que la cubierta está en fase de impermeabilización.
AMBIENTALES.
Se suspenderán los trabajos cuando llueva, nieve o la velocidad del viento sea superior a 50 km/h.
PROCESO DE EJECUCIÓN
FASES DE EJECUCIÓN.
Montaje del elemento portante. Montaje de la estructura de perfiles de aluminio. Colocación y fijación de las placas. Resolución del perímetro interior y exterior del conjunto. Sellado elástico de juntas.
CONDICIONES DE TERMINACIÓN.
El lucernario será estanco al agua y tendrá resistencia a la acción destructiva de los agentes atmosféricos.
CONSERVACIÓN Y MANTENIMIENTO.
No se apoyará ningún elemento ni se permitirá el tránsito.
CRITERIO DE MEDICIÓN EN OBRA Y CONDICIONES DE ABONO
Se medirá, en verdadera magnitud, la superficie realmente ejecutada según especificaciones de Proyecto.

| Código | Ud | Descripción | Rendimiento | Precio | Importe |
|---|---|---|---|---|---|
| mt13lpo100cc | m² | Placa grecada translúcida de policarbonato color (material; 03/01/2017) | 1.1 | 30.038964348937 | 33.04 |
| mt13blw120 | ud | Tornillo con arandela y goma Vipla 6,3x1200 (material; 03/01/2017) | 3 | 0.5299817278607 | 1.59 |
| mt13blw120S | ud | Sombrerete en AL con junta (material; 03/01/2017) | 3 | 0.4599841411621 | 1.38 |
| mt13blw120A | ud | Apoyaondas de refuerzo central Z (material; 03/01/2017) | 3 | 2.5099134659065 | 7.53 |
| mo125 | h | Oficial 1ª montador de cerramientos industriales. (mano de obra; 20/02/2017) | 0.091 | 16.349436321742 | 1.49 |
| mo216 | h | Ayudante montador cerramientos industriales. (mano de obra; 20/02/2017) | 0.091 | 15.379469763204 | 1.40 |
| %C I | % | costes indirectos | 3 % | 46.43 | 1.39 |
|  |  | Total |  |  | 47.82 |

| Medición | Uds. | Largo | Ancho | Parcial |
|---|---|---|---|---|
| Porche infantil | 1 | 10 | 7 | 70.00 |
|  | 1 | 5 | 10 | 50.00 |
|  | 1 | 5 | 13 | 65.00 |
| Porche Acceso | 1 | 11.05 | 4 | 44.20 |
| Porche primaria | 1 | 46.56 | 3.7 | 172.27 |
|  | 1 | 16 | 5.85 | 93.60 |
| Total |  |  |  | 495.07 |

**05.09** m ENCUENTRO CUBIERTA POLICARB- PARAM. VERTICAL. CHAPA GALV.200MM (01/02/2017)
102.96 m × 13.34 = 1373.49
Suministro y colocación de remate para encuentro con paramento vertical de cubierta de paneles de policarbonato grecado, mediante chapa plegada de acero, con acabado galvanizado, de 0,8 mm de espesor, 20 cm de desarrollo y 3 pliegues, colocado con fijaciones mecánicas (tornillo autorroscante de 6,5x130 mm de acero galvanizado, con arandela) y sellado a paramento vertical con masilla para sellados de base neutra monocomponente aplicado con pistola.
No se pondrá en contacto directo el acero con otros metales ni con yesos.
NORMATIVA DE APLICACIÓN.Ejecución: NTE-QTG. Cubiertas: Tejados galvanizados.
CRITERIO DE MEDICIÓN EN PROYECTO.Longitud medida según documentación gráfica de Proyecto, incrementada en 5 cm a cada lado.
CONDICIONES PREVIAS QUE HAN DE CUMPLIRSE ANTES DE LA EJECUCIÓN DE LAS UNIDADES DE OBRA
DEL SOPORTE.Se comprobará que la estructura portante presenta aplomado, planeidad y horizontalidad adecuados.
AMBIENTALES.Se suspenderán los trabajos cuando llueva, nieve o la velocidad del viento sea superior a 50 km/h.
PROCESO DE EJECUCIÓN
FASES DE EJECUCIÓN.Replanteo y colocación del remate. Fijación mecánica.
CONDICIONES DE TERMINACIÓN.El conjunto será resistente y estable frente a las acciones, tanto exteriores como provocadas por el propio edificio.
CONSERVACIÓN Y MANTENIMIENTO.Se protegerá frente a golpes y salpicaduras.
CRITERIO DE MEDICIÓN EN OBRA Y CONDICIONES DE ABONO.Se medirá la longitud realmente ejecutada según especificaciones de Proyecto, incluyendo las entregas en los apoyos.

| Código | Ud | Descripción | Rendimiento | Precio | Importe |
|---|---|---|---|---|---|
| mt12www030kba | m | Chapa plegada de acero galv 0,8mm, 200mm, 3 pliegues (material; 01/02/2017) | 1.07 | 3.2298886433777 | 3.46 |
| mt13ccg030b | ud | Tornillo autorroscante de 6,5x130mm acero galv, c/arandela (material; 01/02/2017) | 6 | 0.3099893125223 | 1.86 |
| mt21vva011 | l | Masilla para sellados de base neutra monocomponente (material; 01/02/2017) | 0.025 | 14.299506996997 | 0.36 |
| mo125 | h | Oficial 1ª montador de cerramientos industriales. | 0.303 | 16.349436321742 | 4.95 |
| mo216 | h | Ayudante montador cerramientos industriales. | 0.151 | 15.379469763204 | 2.32 |
| %C I | % | costes indirectos | 3 % | 12.95 | 0.39 |
|  |  | Total |  |  | 13.34 |

| Medición | Uds. | Largo | Parcial |
|---|---|---|---|
| Porche infantil | 1 | 7 | 7.00 |
|  | 1 | 5 | 5.00 |
| Porche Acceso | 1 | 4 | 4.00 |
|  | 2 | 4.5 | 9.00 |
| Porche primaria | 1 | 46.56 | 46.56 |
|  | 1 | 3.7 | 3.70 |
|  | 1 | 16 | 16.00 |
|  | 2 | 5.85 | 11.70 |
| Total |  |  | 102.96 |

**05.10** ud VENTANA CUBIERTA PLANA PROYECTANTE MANUAL 80x80. CLARAB.PARAB (15/01/2017)
4 ud × 619.52 = 2478.08
Suministro y montaje de ventana para cubierta plana, modelo CVP 080080 S00A "VELUX" o equivalente, practicable con apertura proyectante de accionamiento manual hasta 15 cm mediante barra telescópica, de 80x80 cm, marco y hoja de PVC, acabado blanco, con aislamiento interior de poliestireno, cúpula exterior transparente, parabólica, de polimetilmetacrilato (PMMA), doble acristalamiento interior aislante de seguridad (73Q) (vidrio interior laminar de 3+3 mm, cámara de aire rellena de gas argón de 14,5 mm, vidrio exterior Float de 4 mm con recubrimiento aislante y separador de acero inoxidable). El zócalo y la cúpula se unen entre sí, mediante tacos sintéticos con tornillos estancos y arandelas de goma de 5 mm. de espesor, protegidos con capuchón; a su vez éste se acopla a la cubierta por clavos de acero inoxidable cada 30 cm. Totalmente equipada, montada y probada.Instalada según NTE-QLC.
CRITERIO DE MEDICIÓN EN PROYECTO.Número de unidades previstas, según documentación gráfica de Proyecto.
CONDICIONES PREVIAS QUE HAN DE CUMPLIRSE ANTES DE LA EJECUCIÓN DE LAS UNIDADES DE OBRA
DEL SOPORTE.Se comprobará que la cubierta está en fase de impermeabilización.
AMBIENTALES.Se suspenderán los trabajos cuando llueva, nieve o la velocidad del viento sea superior a 50 km/h.
PROCESO DE EJECUCIÓN
FASES DE EJECUCIÓN.Replanteo. Presentación, aplomado y nivelación del marco. Fijación del marco al hueco dejado en el forjado. Sellado de juntas perimetrales. Colocación y fijación de la cúpula sobre el marco.
CONDICIONES DE TERMINACIÓN.La ventana será totalmente estanca al agua y resistirá la acción destructiva de los agentes atmosféricos.
CONSERVACIÓN Y MANTENIMIENTO.Se protegerá frente a golpes y salpicaduras.
CRITERIO DE MEDICIÓN EN OBRA Y CONDICIONES DE ABONO.Se medirá el número de unidades realmente ejecutadas según especificaciones de Proyecto.

| Código | Ud | Descripción | Rendimiento | Precio | Importe |
|---|---|---|---|---|---|
| mt24vqp006c | ud | Ventana para cubierta plana y p.p. material auxiliar montaje (material; 15/01/2017) | 1 | 562.67060084898 | 562.67 |
| mo121 | h | Oficial 1ª montador. | 1.614 | 16.349436321742 | 26.39 |
| mo211 | h | Ayudante montador. | 0.807 | 15.379469763204 | 12.41 |
| %C I | % | costes indirectos | 3 % | 601.47 | 18.04 |
|  |  | Total |  |  | 619.52 |

| Medición | Uds. | Parcial |
|---|---|---|
| Claraboyas |  |  |
| Infantil | 2 | 2.00 |
| Aseos alumnos | 1 | 1.00 |
| Vestuario personal | 1 | 1.00 |
| Total |  | 4 |

**05.11** ud VENTANA CUBIERTA PLANA PROYECTANTE MOTOR 80x80. CLARAB.PARAB (20/02/2017)
1 ud × 675.57 = 675.57
Suministro y montaje de ventana para cubierta plana, modelo CVP 080080 S06E "VELUX" o equivalente, practicable con apertura proyectante de accionamiento motorizado con dispositivo de apertura graduable mediante motor eléctrico dotado de final de carrera y protección térmica interior conectado a la red y mando a distancia, de 80x80 cm, marco y hoja de PVC, acabado blanco, con aislamiento interior de poliestireno, cúpula exterior transparente, parabólica, de polimetilmetacrilato (PMMA), doble acristalamiento interior aislante de seguridad (73Q) (vidrio interior laminar de 3+3 mm, cámara de aire rellena de gas argón de 14,5 mm, vidrio exterior Float de 4 mm con recubrimiento aislante y separador de acero inoxidable). El zócalo y la cúpula se unen entre sí, mediante tacos sintéticos con tornillos estancos y arandelas de goma de 5 mm. de espesor, protegidos con capuchón; a su vez éste se acopla a la cubierta por clavos de acero inoxidable cada 30 cm. Totalmente equipada, montada y probada.Instalada según NTE-QLC.
CRITERIO DE MEDICIÓN EN PROYECTO.Número de unidades previstas, según documentación gráfica de Proyecto.
CONDICIONES PREVIAS QUE HAN DE CUMPLIRSE ANTES DE LA EJECUCIÓN DE LAS UNIDADES DE OBRA
DEL SOPORTE.Se comprobará que la cubierta está en fase de impermeabilización.
AMBIENTALES.Se suspenderán los trabajos cuando llueva, nieve o la velocidad del viento sea superior a 50 km/h.
PROCESO DE EJECUCIÓN
FASES DE EJECUCIÓN.Replanteo. Presentación, aplomado y nivelación del marco. Fijación del marco al hueco dejado en el forjado. Sellado de juntas perimetrales. Colocación y fijación de la cúpula sobre el marco.
CONDICIONES DE TERMINACIÓN.La ventana será totalmente estanca al agua y resistirá la acción destructiva de los agentes atmosféricos.
CONSERVACIÓN Y MANTENIMIENTO.Se protegerá frente a golpes y salpicaduras.
CRITERIO DE MEDICIÓN EN OBRA Y CONDICIONES DE ABONO.Se medirá el número de unidades realmente ejecutadas según especificaciones de Proyecto.

| Código | Ud | Descripción | Rendimiento | Precio | Importe |
|---|---|---|---|---|---|
| mt24vqp006m | ud | Ventana para cubierta plana motor p.p. material auxiliar montaje (material; 16/06/2017) | 1 | 617.08872467951 | 617.09 |
| mo121 | h | Oficial 1ª montador. | 1.614 | 16.349436321742 | 26.39 |
| mo211 | h | Ayudante montador. | 0.807 | 15.379469763204 | 12.41 |
| %C I | % | costes indirectos | 3 % | 655.89 | 19.68 |
|  |  | Total |  |  | 675.57 |

| Medición | Uds. | Parcial |
|---|---|---|
| Doble altura pasillo aulas | 1 | 1.00 |
| Total |  | 1 |

**05.12** m LINEA DE VIDA HORIZONTAL (23/01/2017)
128 m × 26.91 = 3444.48
Suministro e instalación de sistema de protección contra caídas de altura mediante línea de anclaje horizontal permanente, de cable de acero, sin amortiguador de caídas, de 30 m de longitud, clase C, compuesta por 2 anclajes terminales de aleación de aluminio L-2653 con tratamiento térmico T6, acabado con pintura epoxi-poliéster; 1 anclaje intermedio de aleación de aluminio L-2653 con tratamiento térmico T6, acabado con pintura epoxi-poliéster; cable flexible de acero galvanizado, de 10 mm de diámetro, compuesto por 7 cordones de 19 hilos; tensor de caja abierta, con ojo en un extremo y horquilla en el extremo opuesto; conjunto de un sujetacables y un terminal manual; protector para cabo; placa de señalización y conjunto de dos precintos de seguridad. Incluso fijaciones mecánicas de anclajes mediante tacos químicos, arandelas y tornillos de acero. Totalmente montada.
Incluye el transporte vertical y horizontal de los materiales en obra, carga y descarga de los camiones y limpieza posterior de restos y su retirada a contenedor.
NORMATIVA DE APLICACIÓN
Instalación: EN 795. Equipos de protección individual contra caídas. Dispositivos de anclaje.
CRITERIO DE MEDICIÓN EN PROYECTO
Número de unidades previstas, según Estudio o Estudio Básico de Seguridad y Salud.
CONDICIONES PREVIAS QUE HAN DE CUMPLIRSE ANTES DE LA EJECUCIÓN DE LAS UNIDADES DE OBRA
DEL CONTRATISTA.
Las instalaciones se ejecutarán por empresas instaladoras autorizadas para el ejercicio de la actividad.
FASES DE EJECUCIÓN.
Replanteo. Colocación y fijación de los anclajes. Tendido del cable. Colocación de complementos.
CRITERIO DE MEDICIÓN EN OBRA Y CONDICIONES DE ABONO
Se medirá la longitud realmente colocadas según especificaciones de Estudio o Estudio Básico de Seguridad y Salud.

| Código | Ud | Descripción | Rendimiento | Precio | Importe |
|---|---|---|---|---|---|
| mt50spl110 | ud | Anclaje terminal Al L-2653 T6 (material; 23/01/2017) | 0.15 | 9.4196752385814 | 1.41 |
| mt50spl105a | ud | Fijación taco químico+arandela+tornillo d=12mm, l=80mm (material; 23/01/2017) | 1 | 3.8098686474517 | 3.81 |
| mt50spl120 | ud | Anclaje intermedio Al L-2653 T6 (material; 23/01/2017) | 0.2 | 24.519154654991 | 4.90 |
| mt50spl030 | m | Cable inox AISI316,d=10mm,i/prens.termin.casquillo Cu+guardacabl (material; 23/01/2017) | 1.05 | 4.17985589143 | 4.39 |
| mt50spl040 | ud | Tensor caja abierta,c/ojo en extremo y horquilla en el opuesto (material; 23/01/2017) | 0.05 | 63.467811825134 | 3.17 |
| mt50spl050 | ud | Conjunto de un sujetacables y un terminal manual, de acero inox (material; 23/01/2017) | 0.15 | 24.049170858586 | 3.61 |
| mt50spl080 | ud | Protector para cabo, de PVC, color amarillo (material; 23/01/2017) | 0.15 | 3.8498672684223 | 0.58 |
| mt50spl060 | ud | Placa de señalización de la línea de anclaje. (material; 23/01/2017) | 0.065 | 11.919589049245 | 0.77 |
| mt50spl070 | ud | Conjunto de dos precintos de seguridad. (material; 23/01/2017) | 0.065 | 14.419502859909 | 0.94 |
| mo195 | h | Oficial 1ª Seguridad y Salud. (mano de obra; 20/02/2017) | 0.065 | 16.349436321742 | 1.06 |
| mo340 | h | Peón Seguridad y Salud. (mano de obra; 21/02/2017) | 0.097 | 15.339471142233 | 1.49 |
| %C I | % | costes indirectos | 3 % | 26.13 | 0.78 |
|  |  | Total |  |  | 26.91 |

| Medición | Uds. | Largo | Parcial |
|---|---|---|---|
| Cubierta Aulas | 1 | 44 | 44.00 |
| Cubierta lucernarios | 2 | 5 | 10.00 |
| Cub. Ala Biblioteca | 1 | 15 | 15.00 |
|  | 2 | 7.5 | 15.00 |
| Cub. Ala Comedor | 1 | 44 | 44.00 |
| Total |  |  | 128 |

**05.13** Ud ESCALERA CON LINEA DE VIDA VERTICAL (20/02/2017)
4 Ud × 869.01 = 3476.04
Suministro e instalación de escalera de aluminio fija con sistema de protección integrado en la misma según la normativa estándar EN 353-1, fijada al paramento vertical mediante fijaciones dispuestas regularmente en pares a lo largo de los montantes de la mosma; ambos montantes estarán equipados con una guía o carril por la que desliza un carro o punto de anclaje móvil de forma ascendente o descendente por el mismo, y con finales de carrera que se abren en sentido ascendente y se bloquean en el descendente. Incluso extensión de guías en desembarco de escalera en cubierta superior. Tipo Safeladder de Fall protect o equivalente. Conforme a normativa en vigor en el momento de su instalación. Placa de señalización y conjunto de dos precintos de seguridad.
Incluso fijaciones mecánicas de anclajes mediante tacos químicos, arandelas y tornillos de acero. Totalmente montada. Incluye el transporte vertical y horizontal de los materiales en obra, carga y descarga de los camiones y limpieza posterior de restos y su retirada a contenedor.

| Código | Ud | Descripción | Rendimiento | Precio | Importe |
|---|---|---|---|---|---|
| mt504vqp006m | m | Escalera fija con línea de vida,elem.aux y complem (material; 16/06/2017) | 1 | 760.61377637734 | 760.61 |
| mo195 | h | Oficial 1ª Seguridad y Salud. | 2.68 | 16.349436321742 | 43.82 |
| mo340 | h | Peón Seguridad y Salud. | 2.56 | 15.339471142233 | 39.27 |
| %C I | % | costes indirectos | 3 % | 843.70 | 25.31 |
|  |  | Total |  |  | 869.01 |

| Medición | Uds. | Parcial |
|---|---|---|
| Acceso a lucernarios | 3 | 3.00 |
| Acceso a cubierta planta 1 | 1 | 1.00 |
| Total |  | 4 |

## C06 FACHADAS, CERRAMIENTOS Y ALBAÑILERIA (15/01/2017)
Importe: 127624.16

**06.01** m² 1/2 PIE FÁBRICA DE LADRILLO PERFORADO 9CM (25/01/2017)
1436.9 m² × 20.16 = 28967.90
Formación de hoja de partición interior, hoja interior de fachada o cualquier otro tipo de paramentop vertical de 11,5 cm de espesor de fábrica, de ladrillo cerámico perforado, para revestir, 24x11,5x9 cm, con junta de 1 cm, enrasada, recibida con mortero de cemento industrial, color gris, M-5, suministrado a granel, con banda elástica, de banda flexible de espuma de polietileno reticulado de celda cerrada, de 10 mm de espesor y 110 mm de anchura, resistencia térmica 0,25 m²K/W, conductividad térmica 0,04 W/(mK) y rigidez dinámica 57,7 MN/m³, fijada a los forjados y a los encuentros con otros elementos verticales con pasta de yeso.
Incluso p/p de replanteo, nivelación y aplomado, recibido de cercos y precercos, formación de hornacinas para instalación de BIES y otros sistemas, mermas y roturas, enjarjes, humedecido de las piezas, mochetas, ejecución de encuentros, formación de dinteles mediante al armado de hos hiladas con armadura de refuerzo Fisufor Plug 4075.2 o equivalente según detalle de plano D2, rejuntado y puntos singulares y limpieza final de la fábrica ejecutada.
Lista para revestir según proyecto.
NORMATIVA DE APLICACIÓN
Ejecución:
CTE. DB-HE Ahorro de energía.
CTE. DB-HR Protección frente al ruido
CTE. DB-HS Salubridad.
CTE. DB-SE-F Seguridad estructural: Fábrica.
NTE-FFL. Fachadas: Fábrica de ladrillos.
NTE-PTL. Particiones: Tabiques de ladrillo.
CRITERIO DE MEDICIÓN EN PROYECTO
Superficie medida según documentación gráfica de Proyecto, sin duplicar esquinas ni encuentros deduciendo los huecos de superficie mayor de 3 m².
CONDICIONES PREVIAS QUE HAN DE CUMPLIRSE ANTES DE LA EJECUCIÓN DE LAS UNIDADES DE OBRA
DEL SOPORTE.
Se comprobará que se ha terminado la ejecución completa de la estructura, que el soporte ha fraguado totalmente, y que está seco y limpio de cualquier resto de obra. Se comprobará que se ha terminado la ejecución completa de la estructura. Se dispondrá en obra de los cercos y precercos de puertas y armarios.
AMBIENTALES.
Se suspenderán los trabajos cuando la temperatura ambiente sea inferior a 5°C o superior a 40°C, llueva, nieve o la velocidad del viento sea superior a 50 km/h.
PROCESO DE EJECUCIÓN
FASES DE EJECUCIÓN.
Replanteo, planta a planta. Marcado en los pilares de los niveles de referencia general de planta y de nivel de pavimento. Colocación de las bandas elásticas en la base y en los laterales.Asiento de la primera hilada sobre capa de mortero. Colocación y aplomado de miras de referencia. Tendido de hilos entre miras. Colocación de plomos fijos en las aristas. Colocación de las piezas por hiladas a nivel. Colocación de las bandas elásticas en el encuentro de la fábrica con el forjado superior. Recibido a la obra de cercos y precercos. Encuentros de la fábrica con fachadas, pilares y tabiques. Encuentro de la fábrica con el forjado superior. Repaso de las juntas y limpieza final del paramento.
CONDICIONES DE TERMINACIÓN.
La fábrica quedará monolítica, estable frente a esfuerzos horizontales, plana y aplomada. Tendrá una composición uniforme en toda su altura y buen aspecto.
CONSERVACIÓN Y MANTENIMIENTO.
Se protegerá la obra recién ejecutada frente al agua de lluvia. Se evitará la actuación sobre el elemento de acciones mecánicas no previstas en el cálculo.
CRITERIO DE MEDICIÓN EN OBRA Y CONDICIONES DE ABONO
Se medirá la superficie realmente ejecutada según especificaciones de Proyecto, sin duplicar esquinas ni encuentros.

| Código | Ud | Descripción | Rendimiento | Precio | Importe |
|---|---|---|---|---|---|
| mt04lpv010a | ud | Ladrillo cerámico perforado, 24x11,5x9 cm, s/ UNE-EN 771-1 (material; 19/06/2017) | 43.05 | 0.1499948286398 | 6.46 |
| mt08aaa010a | m³ | Agua | 0.005 | 1.0299644899935 | 0.01 |
| mt09mif010cb | t | Mortero industrial para albañilería M5,s/ UNE-EN 998-2 (material; 23/02/2017) | 0.034 | 28.369021923413 | 0.96 |
| mt09pye010b | m³ | Pasta de yeso de construcción B1, s/ UNE-EN 13279-1. (material; 25/01/2017) | 0.008 | 75.867384326027 | 0.61 |
| mt16ptr030b | m² | Banda flex.espuma polietileno retic.celda cerrada e=10mm,a=110mm (material; 25/01/2017) | 0.1 | 0.579980004074 | 0.06 |
| mq06mms010 | h | Mezclador continuo con silo, para mortero industrial en seco (maquinaria; 25/01/2017) | 0.128 | 1.6699424255235 | 0.21 |
| mo107 | h | Oficial 1ª construcción en trabajos de albañilería (mano de obra; 20/02/2017) | 0.446 | 16.349436321742 | 7.29 |
| mo320 | h | Peón ordinario construcción en trabajos de albañilería (mano de obra; 21/02/2017) | 0.259 | 15.339471142233 | 3.97 |
| %C I | % | costes indirectos | 3 % | 19.57 | 0.59 |
|  |  | Total |  |  | 20.16 |

| Medición | Uds. | Largo | Ancho | Alto | Parcial |
|---|---|---|---|---|---|
| ACTUACIONES EN EDIFICIO EXISTENTE |  |  |  |  |  |
| PB |  |  |  |  |  |
| Cierre de ventanas en medianería | 1 | 1.5 |  | 1.5 | 2.25 |
|  | 1 | 2.5 |  | 2.5 | 6.25 |
| dto. puerta conexión | -1 | 1.5 |  | 2.1 | -3.15 |
| P1 |  |  |  |  |  |
| Cierre de ventanas en medianería | 1 | 1.5 |  | 1.5 | 2.25 |
|  | 1 | 2.5 |  | 2.5 | 6.25 |
| dto. puerta conexión | -1 | 1.5 |  | 2.1 | -3.15 |
| --------------------------------------------------- |  |  |  |  |  |
| OBRA NUEVA |  |  |  |  |  |
| --------------------------------------------------- |  |  |  |  |  |
| ASEOS AULAS INFANTIL | 4 | 2.5 |  | 2.6 | 26.00 |
|  | 1 | 2.35 |  | 2.6 | 6.11 |
|  | 1 | 4.75 |  | 2.6 | 12.35 |
| petos | 4 | 2.5 |  | 0.4 | 4.00 |
|  | 2 | 4.75 |  | 0.4 | 3.80 |
|  | 2 | 2.35 |  | 0.4 | 1.88 |
| arranque de fachadas | 4 | 2.8 |  | 0.2 | 2.24 |
|  | 1 | 2.7 |  | 0.2 | 0.54 |
|  | 1 | 5.05 |  | 0.2 | 1.01 |
| dto. V5' | -3 | 0.7 |  | 0.65 | -1.37 |
| -------------------------------------------------- |  |  |  |  |  |
| PLANTA BAJA AMPLIACIÓN |  |  |  |  |  |
| Medianería | 1 | 13.55 |  | 3.75 | 50.81 |
| H8-H1 | 1 | 6.5 |  | 2.85 | 18.53 |
| H1-H2 | 1 | 7.3 |  | 2.85 | 20.81 |
| H2-H3 | 1 | 7.15 |  | 2.85 | 20.38 |
| H3-H4 | 1 | 7.15 |  | 2.85 | 20.38 |
| H4-H5 | 1 | 7.15 |  | 2.85 | 20.38 |
| H5-H6 | 1 | 7.15 |  | 2.85 | 20.38 |
| H6-H7 | 1 | 6.75 |  | 2.85 | 19.24 |
| H7-14 | 1 | 6.5 |  | 2.85 | 18.53 |
| H14-H22 | 1 | 3.85 |  | 2.85 | 10.97 |
| H22-H28 | 1 | 6.4 |  | 2.85 | 18.24 |
| H28-H35 | 1 | 6.4 |  | 2.85 | 18.24 |
| H35-vuelta porche | 1 | 3.53 |  | 3.63 | 12.81 |
| Calderas a porche | 1 | 4.65 |  | 3.63 | 16.88 |
| Partición instalaciones-vestuarios | 1 | 9.9 |  | 3.63 | 35.94 |
| Cerram Basuras/Vestuario | 1 | 3 |  | 3.63 | 10.89 |
| Cerram Basuras/pasillo | 1 | 1.7 |  | 3.63 | 6.17 |
| H41-pasillo | 1 | 1.7 |  | 2.85 | 4.85 |
| H40-H41 | 1 | 8.95 |  | 2.85 | 25.51 |
| H40-H33 | 1 | 6.4 |  | 2.85 | 18.24 |
| H33-H26 | 1 | 6.4 |  | 2.85 | 18.24 |
| H26-H19 | 1 | 6.4 |  | 2.85 | 18.24 |
| P1-H18 | 1 | 1.85 |  | 3.63 | 6.72 |
| H18-H17 | 1 | 4.95 |  | 3.63 | 17.97 |
| H17-H25 | 1 | 5.4 |  | 3.63 | 19.60 |
| H25-H32 | 1 | 4.7 |  | 3.63 | 17.06 |
| H32-H37 | 1 | 4.3 |  | 3.63 | 15.61 |
| H37-H39 | 1 | 4.5 |  | 3.63 | 16.34 |
| H39-H38 | 1 | 9 |  | 2.85 | 25.65 |
| H38-H36 | 1 | 4.5 |  | 3.63 | 16.34 |
| H36-H31 | 1 | 4.3 |  | 3.63 | 15.61 |
| H31-H23 | 1 | 4.7 |  | 3.63 | 17.06 |
| H23-H16 | 1 | 5.4 |  | 3.63 | 19.60 |
| Vestíbulo | 1 | 5.15 |  | 3.63 | 18.69 |
|  | 1 | 5.15 |  | 4.15 | 21.37 |
| Caja escalera 1 | 1.84875 |  |  |  | 1.85 |
|  | 2.8665 |  |  |  | 2.87 |
|  | 1 | 4.4 | 1.82 |  | 8.01 |
|  | 2.8665 |  |  |  | 2.87 |
|  | 1 | 0.5 |  | 3.63 | 1.82 |
|  | 1 | 1.9 |  | 3.63 | 6.90 |
|  | 1 | 4.95 |  | 2.85 | 14.11 |
| Caja Escalera 2 | 2.8665 |  |  |  | 2.87 |
|  | 1 | 4.4 | 1.82 |  | 8.01 |
|  | 2.8665 |  |  |  | 2.87 |
|  | 1 | 1.55 |  | 3.63 | 5.63 |
|  | 1 | 1.9 |  | 3.63 | 6.90 |
|  | 1 | 5.5 |  | 2.85 | 15.68 |
| H19-H20 | 1 | 3.55 |  | 2.85 | 10.12 |
| H20-H21 | 1 | 4 |  | 3.63 | 14.52 |
| Partición calderas/grupo electrógeno | 1 | 4.7 |  | 3.63 | 17.06 |
| Partición Calderas-PCI | 1 | 4.7 |  | 3.63 | 17.06 |
|  | 1 | 1 |  | 3.63 | 3.63 |
| Partición almacén/PCI-Alm. recursos educativos | 1 | 7.5 |  | 3.63 | 27.23 |
| ------------------------------------------------------ |  |  |  |  |  |
| PLANTA PRIMERA AMPLIACIÓN |  |  |  |  |  |
| Medianería | 1 | 4.15 |  | 3.5 | 14.53 |
| Medianería-H8 | 1 | 4.2 |  | 3 | 12.60 |
| H8-H1 | 1 | 6.5 |  | 3 | 19.50 |
| H1-H2 | 1 | 7.3 |  | 3 | 21.90 |
| H2-H3 | 1 | 7.15 |  | 3 | 21.45 |
| H3-H4 | 1 | 7.15 |  | 3 | 21.45 |
| H4-H5 | 1 | 7.15 |  | 3 | 21.45 |
| H5-H6 | 1 | 7.15 |  | 3 | 21.45 |
| H6-H7 | 1 | 6.75 |  | 3 | 20.25 |
| H7-14 | 1 | 6.5 |  | 3 | 19.50 |
| H14-H22 | 1 | 3.85 |  | 3 | 11.55 |
| H22-H21 | 1 | 7.05 |  | 3 | 21.15 |
| H21-H20 | 1 | 7.1 |  | 3 | 21.30 |
| H20-H19 | 1 | 3.55 |  | 3 | 10.65 |
| H19-H18 | 1 | 6.65 |  | 3 | 19.95 |
| H18-H17 | 1 | 4.95 |  | 3 | 14.85 |
| H17-H16 | 1 | 8.85 |  | 3 | 26.55 |
| H16-H15 | 1 | 4.3 |  | 3 | 12.90 |
| H15-Medianería | 1 | 4.15 |  | 3 | 12.45 |
| H36-H37 y H32-H31 | 2 | 8.9 |  | 1.9 | 33.82 |
| H37-H32 | 1 | 4.3 |  | 3 | 12.90 |
| H31-H36 | 1 | 4.3 |  | 3 | 12.90 |
| H33-H34 y H26-H27 | 2 | 8.75 |  | 3 | 52.50 |
| H34-Esquina Este lucernario y H27 Esq Este Lucern | 2 | 1.85 |  | 3 | 11.10 |
| Fachada Este y Oeste lucernario | 2 | 8.15 |  | 3 | 48.90 |
| Machones y refuerzos fachadas Norte | 81 |  | 0.25 | 3 | 60.75 |
|  | 20 |  | 0.25 | 3 | 15.00 |
|  | 16 |  | 0.25 | 3 | 12.00 |
| Patinillos | 4 | 2 |  | 3.5 | 28.00 |
|  | 2 | 1.5 |  | 3.5 | 10.50 |
| ------------------------------------------------------ |  |  |  |  |  |
| PETOS |  |  |  |  |  |
| Chimeneas | 8 | 0.7 |  | 0.45 | 2.52 |
| Cub. Acceso Calle Remesón | 2 | 2.2 |  | 0.45 | 1.98 |
|  | 2 | 3.8 |  | 0.45 | 3.42 |
| Cubierta Planta 1 | 2 | 50 |  | 0.45 | 45.00 |
|  | 2 | 11.75 |  | 0.45 | 10.58 |
| Cubierta lucernario Biblioteca | 2 | 9.75 |  | 0.45 | 8.78 |
|  | 2 | 5.5 |  | 0.45 | 4.95 |
| Cubierta lucernario comedor | 2 | 11.5 |  | 0.45 | 10.35 |
|  | 2 | 7.45 |  | 0.45 | 6.71 |
| Cubierta bloque biblioteca | 2 | 4.45 |  | 0.45 | 4.01 |
|  | 4 | 9.5 |  | 0.45 | 17.10 |
|  | 1 | 9.25 |  | 0.45 | 4.16 |
|  | 1 | 5.2 |  | 0.45 | 2.34 |
|  | 1 | 5.1 |  | 0.45 | 2.30 |
|  | 1 | 2.75 |  | 0.45 | 1.24 |
|  | 1 | 6.5 |  | 0.45 | 2.93 |
|  | 1 | 18.5 |  | 0.45 | 8.33 |
| Cubierta bloque Comedor | 1 | 17.7 |  | 0.45 | 7.97 |
|  | 1 | 16.05 |  | 0.45 | 7.22 |
|  | 1 | 6.45 |  | 0.45 | 2.90 |
|  | 1 | 3.75 |  | 0.45 | 1.69 |
|  | 3 | 11.7 |  | 0.45 | 15.80 |
|  | 1 | 25.2 |  | 0.45 | 11.34 |
| --------------------------------------------------------- |  |  |  |  |  |
| ARRANQUE DE FACHADAS |  |  |  |  |  |
| Fachada C/Remesón |  |  |  |  |  |
|  | 1 | 7.15 |  | 0.2 | 1.43 |
|  | 1 | 45.7 |  | 0.2 | 9.14 |
| Fachada c/Vicente Aleixandre-Este | 1 | 11.5 |  | 0.2 | 2.30 |
|  | 1 | 17.1 |  | 0.2 | 3.42 |
| Porche | 1 | 4.75 |  | 0.2 | 0.95 |
|  | 1 | 1.65 |  | 0.2 | 0.33 |
|  | 1 | 3.1 |  | 0.2 | 0.62 |
|  | 1 | 1.75 |  | 0.2 | 0.35 |
| Cocina | 1 | 11.75 |  | 0.2 | 2.35 |
| Comedor | 1 | 16.1 |  | 0.2 | 3.22 |
|  | 1 | 2.2 |  | 0.2 | 0.44 |
| Patio Porche | 1 | 4.1 |  | 0.2 | 0.82 |
|  | 1 | 5.3 |  | 0.2 | 1.06 |
|  | 1 | 20.25 |  | 0.2 | 4.05 |
| Biblioteca | 1 | 10.1 |  | 0.2 | 2.02 |
| Patio Secretaría | 1 | 18.5 |  | 0.2 | 3.70 |
|  | 1 | 5 |  | 0.2 | 1.00 |
|  | 1 | 5.35 |  | 0.2 | 1.07 |
| Patio Infantil | 1 | 5 |  | 0.2 | 1.00 |
| Medianera | 1 | 8.9 |  | 0.2 | 1.78 |
| --------------------------------------------------------- |  |  |  |  |  |
| DESCUENTOS VENTANAS Y PUERTAS |  |  |  |  |  |
| v1 | -13 | 5.4 |  | 1.7 | -119.34 |
| v2 | -1 | 2 |  | 1.96 | -3.92 |
| v3 | -5 | 1.2 |  | 0.75 | -4.50 |
| v4 | -1 | 2.4 |  | 1.7 | -4.08 |
| v5 | -1 | 0.7 |  | 0.65 | -0.46 |
| v6 | -1 | 5 |  | 1.95 | -9.75 |
|  | 1 | 1.2 |  | 0.85 | 1.02 |
| v7 | -1 | 0.85 |  | 0.9 | -0.77 |
| v8 | -1 | 4.4 |  | 1.95 | -8.58 |
|  | -1 | 1.2 |  | 0.85 | -1.02 |
| v9 | -1 | 1.55 |  | 1.95 | -3.02 |
| v10 | -1 | 4.5 |  | 1.95 | -8.78 |
| v11 | -1 | 9 |  | 1.95 | -17.55 |
|  | -1 | 1.2 |  | 0.85 | -1.02 |
| v12 | -1 | 3.85 |  | 1.95 | -7.51 |
| v13 | -1 | 2.52 |  | 1.95 | -4.91 |
| v14 | -3 | 2.4 |  | 1.95 | -14.04 |
| v15 | -2 | 6 |  | 0.75 | -9.00 |
| v16 | -2 | 3.2 |  | 2.25 | -14.40 |
| v17 | -2 | 6 |  | 0.75 | -9.00 |
| v18 | -2 | 3.6 |  | 2.25 | -16.20 |
| v19 | -1 | 8.9 |  | 2.4 | -21.36 |
| v20 | -1 | 8.75 |  | 2.4 | -21.00 |
| v21 | -1 | 1.5 |  | 2.4 | -3.60 |
| p3 | -1 | 1.32 |  | 2.8 | -3.70 |
| p7 | -2 | 1.75 |  | 2.8 | -9.80 |
| p8 | -1 | 1.02 |  | 2.8 | -2.86 |
| p9 | -1 | 0.37 |  | 2.8 | -1.04 |
| Guillotina secretaria | -1 | 1.55 |  | 0.6 | -0.93 |
| Total |  |  |  |  | 1436.9 |

**06.02** m² FAB.LADRILLO CV-5 1/2P HOJA AUTOPORTANTE GHAS (25/01/2017)
206.26 m² × 51.01 = 10521.32
Fábrica autoportante de ladrillo cerámico perforado clinker cara vista de 24x11,5x5cm (o medida equivalente según fabricante) en hoja exterior de fachada, colocado a soga (1/2 pie de espesor), color rojo según fabricante y a aprobar por DF (tipo Malpesa K.Granada, La Paloma Rojo Bilbao, La Oliva Clinker Toledo, Cerámicas Añón Gresificado G1, Palau Rojo Palau, HDR Caravista Grana, o equivalente), recibido con junta de 10mm (rehundida, enrasada o resaltada según zonas e instrucciones de DF) de mortero de cemento industrial, color gris, M-7,5; i/armado homogéneo con armadura de tendel en configuración de celosía triangulada, FISUFOR PLUG 4075® o equivalente con acabado epoxi, con prestación estructural garantizada por tener los extremos prefabricados para el correcto solape y sistema de autocontrol del operario SAO, de 75 mm de ancho y 3,7 mm de diámetro de los alambres exteriores, dispuesta cada 10 hiladas (60 cm), más dos hiladas en el arranque, bajo vierteaguas, sobre cargaderos y al paso por los frentes de forjados; i/anclajes de acero inoxidable con doble libertad de movimiento, tipo GEOANC® 5S Inox. o equivalente, recibidos en elementos estructurales de hormigón con tacos de expansión M6, Fischer FNA II 6x30/5 o equivalente, dispuestos en los soportes de fachada y perfiles auxiliares verticales cada 10 hiladas (60 cm) y en los frentes de forjado cada 100 cm. Incluso replanteo, nivelación y aplomado, p.p. de piezas especiales y armadura de refuerzo en huecos y en esquinas, incluso p.p. de llaves de atado FISUANC MT o equivalente para juntas de movimiento cada 15ml como máximo, Perfilería auxiliar según Proyecto(medida aparte), enjarjes, ejecución de encuentros singulares, formación de dinteles mediante ladrillos a soga, mermas y roturas, humedecido de las piezas, rejuntado, limpieza final de la fábrica ejecutada y medios auxiliares, según CTE y DAU 12/076.
Aparejo según planos. Para la fábrica colocada a tendel (1 pie de espesor), se utilizará esta misma medición aplicada al número de ladrillos ejecutados.
Se admitirá un único fabricante de ladrillos para cada formato. Según documentación gráfica.
NORMATIVA DE APLICACIÓN
Ejecución:
CTE. DB-HE Ahorro de energía.
CTE. DB-HS Salubridad.
CTE. DB-SE-F Seguridad estructural: Fábrica.
NTE-FFL. Fachadas: Fábrica de ladrillos.
CRITERIO DE MEDICIÓN EN PROYECTO
Superficie medida según documentación gráfica de Proyecto, sin duplicar esquinas ni encuentros, deduciendo los huecos de superficie mayor de 1 m². La armadura de tendel se ha medido uniformemente en todos los tipos de fachada, repercutiendo la cuantía definitiva como sumatorio del de todas las fábricas de fachada medidas.
CONDICIONES PREVIAS QUE HAN DE CUMPLIRSE ANTES DE LA EJECUCIÓN DE LAS UNIDADES DE OBRA
DEL SOPORTE.
Se comprobará que se ha terminado la ejecución completa de la estructura, que el soporte ha fraguado totalmente, y que está seco y limpio de cualquier resto de obra, que la hoja interior está totalmente terminada y con la planimetría adecuada, y que los premarcos de los huecos están colocados.
AMBIENTALES.
Se suspenderán los trabajos cuando la temperatura ambiente sea inferior a 5°C o superior a 40°C, llueva, nieve o la velocidad del viento sea superior a 50 km/h.
DEL CONTRATISTA.
La puesta en obra del sistema sólo podrá ser realizada por empresas especializadas y cualificadas, reconocidas por el fabricante y bajo su control técnico, siguiendo en todo momento las especificaciones incluidas en su correspondiente DAU
PROCESO DE EJECUCIÓN
FASES DE EJECUCIÓN.
Limpieza y preparación de la superficie soporte. Replanteo de los elementos metálicos de soporte de la hoja exterior y anclaje al forjado u hoja interior. Colocación del soporte a viento de la hoja exterior con elementos metálicos de acero inoxidable, anclando a la estructura base los apoyos, especialmente diseñados para la hoja exterior. Replanteo de la hoja exterior. Colocación y aplomado de miras de referencia. Tendido de hilos entre miras. Colocación de las piezas que constituyen la hoja exterior, asegurando su estabilidad mediante la utilización de llaves o lañas que la anclan a la hoja interior portante o a los elementos de la estructura. Colocación de las armaduras de tendel prefabricadas entre hiladas. Realización de todos los trabajos necesarios para la resolución de los huecos. Encuentros de la fábrica con fachadas, pilares y tabiques. Encuentro de la fábrica con el forjado superior. Repaso de las juntas y limpieza final del paramento.
CONDICIONES DE TERMINACIÓN.
La fábrica quedará estable, plana y aplomada, con una composición y coloración uniformes, acorde con el proyecto, y con las llagas alineadas y los tendeles a nivel.
CONSERVACIÓN Y MANTENIMIENTO.
Se protegerá la obra recién ejecutada frente a lluvias, heladas y temperaturas elevadas. Se protegerá durante las operaciones que pudieran ocasionarle manchas o daños mecánicos. Se evitará la actuación sobre el elemento de acciones mecánicas no previstas en el cálculo.
CRITERIO DE MEDICIÓN EN OBRA Y CONDICIONES DE ABONO
Se medirá la superficie realmente ejecutada según especificaciones de Proyecto, sin duplicar esquinas ni encuentros, sin incluir el revestimiento de los frentes de forjado, deduciendo los huecos de superficie mayor de 1m².

| Código | Ud | Descripción | Rendimiento | Precio | Importe |
|---|---|---|---|---|---|
| mt05plt010ya | ud | Ladrillo cerámico cara vista perforado clinker 5cm (material; 19/06/2017) | 68 | 0.1499948286398 | 10.20 |
| mt08aaa010a | m³ | Agua | 0.008 | 1.0299644899935 | 0.01 |
| mt09mif010db | t | Mortero industrial para albañilería M-7.5,gris, s/UNE-EN 998-2 (material; 18/04/2017) | 0.043 | 29.138995377098 | 1.25 |
| mt07aaa010a | ud | Anclaje acero inox GEOANC® 5S Inox (material; 26/01/2017) | 0.67 | 9.6096686881918 | 6.44 |
| mt07aaa012 | ud | Taco de expansión M6, FISCHER FNA II 6X30/5". (material; 26/01/2017) | 0.67 | 0.4499844859195 | 0.30 |
| mt07aag010Fbt | m | Armadura de tendel FISUFOR PLUG® (material; 26/01/2017) | 3.23 | 2.1699251876562 | 7.01 |
| mq06mms010 | h | Mezclador continuo con silo, para mortero industrial en seco | 0.173 | 1.6699424255235 | 0.29 |
| mo106 | h | Oficial 1ª construcción. | 1 | 16.349436321742 | 16.35 |
| mo310 | h | Peón ordinario construcción. | 0.5 | 15.339471142233 | 7.67 |
| %C I | % | costes indirectos | 3 % | 49.52 | 1.49 |
|  |  | Total |  |  | 51.01 |

| Medición | Uds. | Largo | Alto | Parcial |
|---|---|---|---|---|
| A1 |  |  |  |  |
| 0,605-1.142 | 1 | 46 | 0.54 | 24.84 |
| 2,628-2.748 | 1 | 46 | 0.12 | 5.52 |
| 5.702-5.881 | 1 | 50 | 0.18 | 9.00 |
| 7.112-7.407 | 1 | 50 | 0.3 | 15.00 |
| 8.722-8.952 | 1 | 50 | 0.23 | 11.50 |
| dto. |  |  |  |  |
| v1 | -6 | 5.4 | 0.12 | -3.89 |
|  | -6 | 5.4 | 0.18 | -5.83 |
|  | -6 | 5.4 | 0.3 | -9.72 |
| v4 | -1 | 2.4 | 0.18 | -0.43 |
|  | -1 | 2.4 | 0.3 | -0.72 |
| --------------------------- |  |  |  |  |
| A6 |  |  |  |  |
| 0,605-1.142 | 1 | 5.1 | 0.54 | 2.75 |
|  | 1 | 4.5 | 0.54 | 2.43 |
| 2,628-2.748 | 1 | 5.1 | 0.12 | 0.61 |
| 5.702-5.881 | 1 | 50 | 0.18 | 9.00 |
| 7.112-7.407 | 1 | 50 | 0.3 | 15.00 |
| 8.722-8.952 | 1 | 50 | 0.23 | 11.50 |
| dto. |  |  |  |  |
| v15 | -2 | 6 | 0.3 | -3.60 |
| v16 | -2 | 5.4 | 0.3 | -3.24 |
|  | -2 | 3.2 | 0.18 | -1.15 |
| v17 | -2 | 6 | 0.3 | -3.60 |
| v18 | -2 | 3.6 | 0.18 | -1.30 |
| ----------------------------- |  |  |  |  |
| Conexión con polideportivo |  |  |  |  |
| 0,605-1.142 | 1 | 5.05 | 0.54 | 2.73 |
|  | 1 | 5 | 0.54 | 2.70 |
| 2,628-2.748 | 1 | 5.05 | 0.12 | 0.61 |
| dto. |  |  |  |  |
| v14 | -2 | 2.4 | 0.12 | -0.58 |
| ------------------------------ |  |  |  |  |
| A7 |  |  |  |  |
| 0,605-1.142 | 1 | 7 | 0.54 | 3.78 |
|  | 1 | 18.4 | 0.54 | 9.94 |
| 2,628-2.748 | 1 | 7 | 0.12 | 0.84 |
| 5.702-5.881 | 1 | 7 | 0.18 | 1.26 |
|  | 1 | 6.15 | 0.18 | 1.11 |
| 7.112-7.407 | 1 | 7 | 0.3 | 2.10 |
|  | 1 | 6.15 | 0.3 | 1.85 |
| 8.722-8.952 | 1 | 7 | 0.23 | 1.61 |
| dto. |  |  |  |  |
| v12 | -1 | 3.87 | 0.12 | -0.46 |
| v13 | -1 | 2.52 | 0.12 | -0.30 |
| -------------------------------- |  |  |  |  |
| A9 |  |  |  |  |
| 0,605-1.142 | 1 | 16.15 | 0.54 | 8.72 |
|  | 1 | 4 | 0.54 | 2.16 |
| 2,628-2.748 | 1 | 16.15 | 0.12 | 1.94 |
|  | 1 | 4 | 0.12 | 0.48 |
| 5.702-5.881 | 1 | 8.25 | 0.18 | 1.49 |
| 7.112-7.407 | 1 | 8.25 | 0.3 | 2.48 |
| friso | 1 | 4.55 | 0.7 | 3.19 |
| dto. |  |  |  |  |
| v7 | -1 | 0.9 | 0.12 | -0.11 |
| v8 | -1 | 4.4 | 0.12 | -0.53 |
|  | -1 | 1.2 | 0.54 | -0.65 |
| v9 | -1 | 1.56 | 0.12 | -0.19 |
| ----------------------------------- |  |  |  |  |
| A16 |  |  |  |  |
| 0,605-1.142 | 1 | 20.1 | 0.54 | 10.85 |
| 2,628-2.748 | 1 | 20.1 | 0.12 | 2.41 |
| 5.702-5.881 | 1 | 6.15 | 0.18 | 1.11 |
| 7.112-7.407 | 1 | 6.15 | 0.3 | 1.85 |
| dto. |  |  |  |  |
| v3 | -2 | 1.2 | 0.12 | -0.29 |
| v10 | -1 | 4.5 | 0.12 | -0.54 |
| ------------------------------------- |  |  |  |  |
| A12 |  |  |  |  |
| 0,605-1.142 | 1 | 31.9 | 0.54 | 17.23 |
| 2,628-2.748 | 1 | 31.9 | 0.12 | 3.83 |
| 5.702-5.881 | 1 | 11.8 | 0.18 | 2.12 |
|  | 1 | 8.25 | 0.18 | 1.49 |
| 7.112-7.407 | 1 | 11.8 | 0.3 | 3.54 |
|  | 1 | 8.25 | 0.3 | 2.48 |
| 8.722-8.952 | 1 | 11.8 | 0.23 | 2.71 |
| dto. |  |  |  |  |
| v1 | -1 | 5.4 | 0.12 | -0.65 |
| v2 | -1 | 2 | 0.12 | -0.24 |
| v3 | -1 | 1.2 | 0.12 | -0.14 |
| p7 | -2 | 1.75 | 0.12 | -0.42 |
|  | -2 | 1.75 | 0.54 | -1.89 |
| p8 | -1 | 1.03 | 0.12 | -0.12 |
|  | -1 | 1.03 | 0.54 | -0.56 |
| p9 | -1 | 0.37 | 0.12 | -0.04 |
|  | -1 | 0.37 | 0.54 | -0.20 |
| -------------------------------------- |  |  |  |  |
| A15 |  |  |  |  |
| 0,605-1.142 | 1 | 19.85 | 0.54 | 10.72 |
|  | 1 | 10.3 | 0.54 | 5.56 |
| 2,628-2.748 | 1 | 19.85 | 0.12 | 2.38 |
|  | 1 | 10.3 | 0.12 | 1.24 |
| 5.702-5.881 | 1 | 12.2 | 0.18 | 2.20 |
|  | 1 | 10.3 | 0.18 | 1.85 |
| 7.112-7.407 | 1 | 12.2 | 0.3 | 3.66 |
|  | 1 | 10.3 | 0.3 | 3.09 |
| dto |  |  |  |  |
| V6 | -1 | 5 | 0.12 | -0.60 |
|  | -1 | 1.2 | 0.54 | -0.65 |
| V11 | -1 | 9 | 0.12 | -1.08 |
|  | -1 | 1.2 | 0.54 | -0.65 |
| -------------------------------------- |  |  |  |  |
| machones celosías lucernarios |  |  |  |  |
| biblioteca |  |  |  |  |
| 5.702-5.881 | 2 | 0.4 | 0.18 | 0.14 |
|  | 2 | 0.6 | 0.18 | 0.22 |
| 7.112-7.407 | 2 | 0.4 | 0.3 | 0.24 |
|  | 2 | 0.6 | 0.3 | 0.36 |
| Comedor |  |  |  |  |
| 5.702-5.881 | 3 | 0.4 | 0.18 | 0.22 |
|  | 2 | 0.6 | 0.18 | 0.22 |
| 7.112-7.407 | 3 | 0.4 | 0.3 | 0.36 |
|  | 2 | 0.6 | 0.3 | 0.36 |
| ------------------------------------- |  |  |  |  |
| AULAS INFANTIL |  |  |  |  |
| 0.78-1.015 | 4 | 2.75 | 0.24 | 2.64 |
|  | 1 | 5.3 | 0.24 | 1.27 |
|  | 1 | 2.9 | 0.24 | 0.70 |
| 1.707-2.007 | 4 | 2.75 | 0.3 | 3.30 |
|  | 1 | 5.3 | 0.3 | 1.59 |
|  | 1 | 2.9 | 0.3 | 0.87 |
| 2.938-3.057 | 4 | 2.75 | 0.12 | 1.32 |
|  | 1 | 5.3 | 0.12 | 0.64 |
|  | 1 | 2.9 | 0.12 | 0.35 |
| DTO |  |  |  |  |
| V5 | -3 | 0.7 | 0.3 | -0.63 |
| Total |  |  |  | 206.26 |

**06.03** m² FAB.LADRILLO CV-7 1/2P HOJA AUTOPORTANTE GHAS (25/01/2017)
307.98 m² × 48.17 = 14835.40
Fábrica autoportante de ladrillo cerámico perforado clinker cara vista de 24x11,5x7cm (o medida equivalente según fabricante) en hoja exterior de fachada, colocado a soga (1/2 pie de espesor), color rojo según fabricante y a aprobar por DF (tipo Malpesa K.Granada, La Paloma Rojo Bilbao, La Oliva Clinker Toledo, Cerámicas Añón Gresificado G1, Palau Rojo Palau, HDR Caravista Grana, o equivalente), recibido con junta de 10mm (rehundida, enrasada o resaltada según zonas e instrucciones de DF) de mortero de cemento industrial, color gris, M-7,5; i/armado homogéneo con armadura de tendel en configuración de celosía triangulada, FISUFOR PLUG 4075® o equivalente, con acabado epoxi, con prestación estructural garantizada por tener los extremos prefabricados para el correcto solape y sistema de autocontrol del operario SAO, de 75 mm de ancho y 3,7 mm de diámetro de los alambres exteriores, dispuesta cada 7-8 hiladas (60 cm), más dos hiladas en el arranque, bajo vierteaguas, sobre cargaderos y al paso por los frentes de forjados; i/anclajes de acero inoxidable con doble libertad de movimiento, tipo GEOANC® 5S Inox. o equivalente, recibidos en elementos estructurales de hormigón con tacos de expansión M6, Fischer FNA II 6x30/5 o equivalente, dispuestos en los soportes de fachada y perfiles auxiliares verticales cada 7-8 hiladas (60 cm) y en los frentes de forjado cada 100 cm. Incluso replanteo, nivelación y aplomado, p.p. de piezas especiales y armadura de refuerzo en huecos y en esquinas, incluso p.p. de llaves de atado FISUANC MT o equivalente para juntas de movimiento cada 15ml como máximo, Perfilería auxiliar según Proyecto(medida aparte), enjarjes, ejecución de encuentros singulares, formación de dinteles mediante ladrillos a soga, mermas y roturas, humedecido de las piezas, rejuntado, limpieza final de la fábrica ejecutada y medios auxiliares, según CTE y DAU 12/076.
Aparejo según planos. Para la fábrica colocada a tendel (1 pie de espesor), se utilizará esta misma medición aplicada al número de ladrillos ejecutados.
Se admitirá un único fabricante de ladrillos para cada formato.
NORMATIVA DE APLICACIÓN
Ejecución:
CTE. DB-HE Ahorro de energía.
CTE. DB-HS Salubridad.
CTE. DB-SE-F Seguridad estructural: Fábrica.
NTE-FFL. Fachadas: Fábrica de ladrillos.
CRITERIO DE MEDICIÓN EN PROYECTO
Superficie medida según documentación gráfica de Proyecto, sin duplicar esquinas ni encuentros, deduciendo los huecos de superficie mayor de 1 m². La armadura de tendel se ha medido uniformemente en todos los tipos de fachada, repercutiendo la cuantía definitiva como sumatorio del de todas las fábricas de fachada medidas.
CONDICIONES PREVIAS QUE HAN DE CUMPLIRSE ANTES DE LA EJECUCIÓN DE LAS UNIDADES DE OBRA
DEL SOPORTE.
Se comprobará que se ha terminado la ejecución completa de la estructura, que el soporte ha fraguado totalmente, y que está seco y limpio de cualquier resto de obra, que la hoja interior está totalmente terminada y con la planimetría adecuada, y que los premarcos de los huecos están colocados.
AMBIENTALES.
Se suspenderán los trabajos cuando la temperatura ambiente sea inferior a 5°C o superior a 40°C, llueva, nieve o la velocidad del viento sea superior a 50 km/h.
DEL CONTRATISTA.
La puesta en obra del sistema sólo podrá ser realizada por empresas especializadas y cualificadas, reconocidas por el fabricante y bajo su control técnico, siguiendo en todo momento las especificaciones incluidas en su correspondiente DAU
PROCESO DE EJECUCIÓN
FASES DE EJECUCIÓN.
Limpieza y preparación de la superficie soporte. Replanteo de los elementos metálicos de soporte de la hoja exterior y anclaje al forjado u hoja interior. Colocación del soporte a viento de la hoja exterior con elementos metálicos de acero inoxidable, anclando a la estructura base los apoyos, especialmente diseñados para la hoja exterior. Replanteo de la hoja exterior. Colocación y aplomado de miras de referencia. Tendido de hilos entre miras. Colocación de las piezas que constituyen la hoja exterior, asegurando su estabilidad mediante la utilización de llaves o lañas que la anclan a la hoja interior portante o a los elementos de la estructura. Colocación de las armaduras de tendel prefabricadas entre hiladas. Realización de todos los trabajos necesarios para la resolución de los huecos. Encuentros de la fábrica con fachadas, pilares y tabiques. Encuentro de la fábrica con el forjado superior. Repaso de las juntas y limpieza final del paramento.
CONDICIONES DE TERMINACIÓN.
La fábrica quedará estable, plana y aplomada, con una composición y coloración uniformes, acorde con el proyecto, y con las llagas alineadas y los tendeles a nivel.
CONSERVACIÓN Y MANTENIMIENTO.
Se protegerá la obra recién ejecutada frente a lluvias, heladas y temperaturas elevadas. Se protegerá durante las operaciones que pudieran ocasionarle manchas o daños mecánicos. Se evitará la actuación sobre el elemento de acciones mecánicas no previstas en el cálculo.
CRITERIO DE MEDICIÓN EN OBRA Y CONDICIONES DE ABONO
Se medirá la superficie realmente ejecutada según especificaciones de Proyecto, sin duplicar esquinas ni encuentros, sin incluir el revestimiento de los frentes de forjado, deduciendo los huecos de superficie mayor de 1m².

| Código | Ud | Descripción | Rendimiento | Precio | Importe |
|---|---|---|---|---|---|
| mt05plt010yb | ud | Ladrillo cerámico cara vista perforado clinker 7cm (material; 19/06/2017) | 54 | 0.2299920705811 | 12.42 |
| mt08aaa010a | m³ | Agua | 0.008 | 1.0299644899935 | 0.01 |
| mt09mif010db | t | Mortero industrial para albañilería M-7.5,gris, s/UNE-EN 998-2 | 0.037 | 29.138995377098 | 1.08 |
| mt07aaa010a | ud | Anclaje acero inox GEOANC® 5S Inox | 0.67 | 9.6096686881918 | 6.44 |
| mt07aaa012 | ud | Taco de expansión M6, FISCHER FNA II 6X30/5". | 0.67 | 0.4499844859195 | 0.30 |
| mt07aag010Fbt | m | Armadura de tendel FISUFOR PLUG® | 3.23 | 2.1699251876562 | 7.01 |
| mq06mms010 | h | Mezclador continuo con silo, para mortero industrial en seco | 0.173 | 1.6699424255235 | 0.29 |
| mo106 | h | Oficial 1ª construcción. | 0.8 | 16.349436321742 | 13.08 |
| mo310 | h | Peón ordinario construcción. | 0.4 | 15.339471142233 | 6.14 |
| %C I | % | costes indirectos | 3 % | 46.77 | 1.40 |
|  |  | Total |  |  | 48.17 |

| Medición | Uds. | Largo | Alto | Parcial |
|---|---|---|---|---|
| A1 |  |  |  |  |
| 1.323-1.482 | 1 | 46 | 0.16 | 7.36 |
| 1.572-1.812 | 1 | 46 | 0.24 | 11.04 |
| 1.903-2.538 | 1 | 46 | 0.64 | 29.44 |
| 4.709-5.024 | 1 | 50 | 0.32 | 16.00 |
| 5.161-5.566 | 1 | 50 | 0.41 | 20.50 |
| 8.402-8.722 | 1 | 50 | 0.32 | 16.00 |
| dto. |  |  |  |  |
| v1 | -6 | 5.4 | 0.24 | -7.78 |
|  | -6 | 5.4 | 0.64 | -20.74 |
| --------------------------- |  |  |  |  |
| A6 |  |  |  |  |
| 1.323-1.482 | 1 | 5.1 | 0.16 | 0.82 |
|  | 1 | 4.5 | 0.16 | 0.72 |
| 1.572-1.812 | 1 | 5.1 | 0.24 | 1.22 |
| 1.903-2.538 | 1 | 5.1 | 0.64 | 3.26 |
| 4.709-5.024 | 1 | 50 | 0.32 | 16.00 |
| 5.161-5.566 | 1 | 50 | 0.41 | 20.50 |
| 8.402-8.722 | 1 | 50 | 0.32 | 16.00 |
| dto. |  |  |  |  |
| v14 | -1 | 2.4 | 0.16 | -0.38 |
|  | -1 | 2.4 | 0.24 | -0.58 |
|  | -1 | 2.4 | 0.64 | -1.54 |
| v16 | -2 | 5.4 | 0.41 | -4.43 |
| v18 | -2 | 3.6 | 0.41 | -2.95 |
| ----------------------------- |  |  |  |  |
| Conexión con polideportivo |  |  |  |  |
| 1.323-1.482 | 1 | 5.05 | 0.16 | 0.81 |
|  | 1 | 5 | 0.16 | 0.80 |
| 1.572-1.812 | 1 | 5.05 | 0.24 | 1.21 |
|  | 1 | 5 | 0.24 | 1.20 |
| 1.903-2.538 | 1 | 5.05 | 0.64 | 3.23 |
|  | 1 | 5 | 0.64 | 3.20 |
| dto. |  |  |  |  |
| v14 | -2 | 2.4 | 0.16 | -0.77 |
|  | -2 | 2.4 | 0.24 | -1.15 |
|  | -2 | 2.4 | 0.64 | -3.07 |
| ------------------------------ |  |  |  |  |
| A7 |  |  |  |  |
| 1.323-1.482 | 1 | 7 | 0.16 | 1.12 |
|  | 1 | 18.4 | 0.16 | 2.94 |
| 1.572-1.812 | 1 | 7 | 0.24 | 1.68 |
|  | 1 | 18.4 | 0.24 | 4.42 |
| 1.903-2.538 | 1 | 7 | 0.64 | 4.48 |
|  | 1 | 18.4 | 0.64 | 11.78 |
| 4.709-5.024 | 1 | 7 | 0.32 | 2.24 |
|  | 1 | 18.4 | 0.32 | 5.89 |
| 5.161-5.566 | 1 | 7 | 0.41 | 2.87 |
|  | 1 | 6.15 | 0.41 | 2.52 |
| 8.402-8.722 | 1 | 7 | 0.32 | 2.24 |
|  | 1 | 6.15 | 0.09 | 0.55 |
| dto. |  |  |  |  |
| v12 | -1 | 3.87 | 0.16 | -0.62 |
|  | -1 | 3.87 | 0.24 | -0.93 |
|  | -1 | 3.87 | 0.64 | -2.48 |
| v13 | -1 | 2.52 | 0.12 | -0.30 |
|  | -1 | 2.52 | 0.24 | -0.60 |
|  | -1 | 2.52 | 0.64 | -1.61 |
| -------------------------------- |  |  |  |  |
| A9 |  |  |  |  |
| 1.323-1.482 | 1 | 16.15 | 0.16 | 2.58 |
|  | 1 | 4 | 0.16 | 0.64 |
| 1.572-1.812 | 1 | 16.15 | 0.24 | 3.88 |
|  | 1 | 4 | 0.24 | 0.96 |
| 1.903-2.538 | 1 | 16.15 | 0.64 | 10.34 |
|  | 1 | 4 | 0.64 | 2.56 |
| 4.709-5.024 | 1 | 16.15 | 0.32 | 5.17 |
|  | 1 | 4 | 0.32 | 1.28 |
| 5.161-5.566 | 1 | 8.25 | 0.41 | 3.38 |
| 8.402-8.722 | 1 | 8.25 | 0.09 | 0.74 |
| dto. |  |  |  |  |
| v7 | -1 | 0.9 | 0.64 | -0.58 |
| v8 | -1 | 4.4 | 0.16 | -0.70 |
|  | -1 | 4.4 | 0.24 | -1.06 |
|  | -1 | 4.4 | 0.64 | -2.82 |
| v9 | -1 | 1.56 | 0.16 | -0.25 |
|  | -1 | 1.56 | 0.24 | -0.37 |
|  | -1 | 1.56 | 0.64 | -1.00 |
| ----------------------------------- |  |  |  |  |
| A16 |  |  |  |  |
| 1.323-1.482 | 1 | 20.1 | 0.16 | 3.22 |
| 1.572-1.812 | 1 | 20.1 | 0.24 | 4.82 |
| 1.903-2.538 | 1 | 20.1 | 0.64 | 12.86 |
| 4.709-5.024 | 1 | 20.1 | 0.32 | 6.43 |
| 5.161-5.566 | 1 | 6.15 | 0.41 | 2.52 |
| 8.402-8.722 | 1 | 6.15 | 0.09 | 0.55 |
| dto. |  |  |  |  |
| v10 | -1 | 4.5 | 0.16 | -0.72 |
|  | -1 | 4.5 | 0.24 | -1.08 |
|  | -1 | 4.5 | 0.64 | -2.88 |
| ------------------------------------- |  |  |  |  |
| A12 |  |  |  |  |
| 1.323-1.482 | 1 | 31.9 | 0.16 | 5.10 |
| 1.572-1.812 | 1 | 31.9 | 0.24 | 7.66 |
| 1.903-2.538 | 1 | 31.9 | 0.64 | 20.42 |
| 4.709-5.024 | 1 | 31.9 | 0.32 | 10.21 |
| 5.161-5.566 | 1 | 11.8 | 0.41 | 4.84 |
|  | 1 | 8.25 | 0.41 | 3.38 |
| 8.402-8.722 | 1 | 11.8 | 0.32 | 3.78 |
|  | 1 | 8.25 | 0.09 | 0.74 |
| dto. |  |  |  |  |
| v1 | -1 | 5.4 | 0.24 | -1.30 |
|  | -1 | 5.4 | 0.64 | -3.46 |
| v2 | -1 | 2 | 0.16 | -0.32 |
|  | -1 | 2 | 0.24 | -0.48 |
|  | -1 | 2 | 0.64 | -1.28 |
| v5 | -1 | 0.7 | 0.64 | -0.45 |
| p7 | -2 | 1.75 | 0.16 | -0.56 |
|  | -2 | 1.75 | 0.24 | -0.84 |
|  | -2 | 1.75 | 0.64 | -2.24 |
| p8 | -1 | 1.03 | 0.16 | -0.16 |
|  | -1 | 1.03 | 0.24 | -0.25 |
|  | -1 | 1.03 | 0.64 | -0.66 |
| p9 | -1 | 0.37 | 0.16 | -0.06 |
|  | -1 | 0.37 | 0.24 | -0.09 |
|  | -1 | 0.37 | 0.64 | -0.24 |
| -------------------------------------- |  |  |  |  |
| A15 |  |  |  |  |
| 1.323-1.482 | 1 | 19.85 | 0.16 | 3.18 |
|  | 1 | 10.3 | 0.16 | 1.65 |
| 1.572-1.812 | 1 | 19.85 | 0.24 | 4.76 |
|  | 1 | 10.3 | 0.24 | 2.47 |
| 1.903-2.538 | 1 | 19.85 | 0.64 | 12.70 |
|  | 1 | 10.3 | 0.64 | 6.59 |
| 4.709-5.024 | 1 | 19.85 | 0.32 | 6.35 |
|  | 1 | 10.3 | 0.32 | 3.30 |
| 5.161-5.566 | 1 | 12.2 | 0.41 | 5.00 |
|  | 1 | 10.3 | 0.41 | 4.22 |
| 8.402-8.722 | 1 | 12.2 | 0.09 | 1.10 |
|  | 1 | 10.3 | 0.09 | 0.93 |
| dto |  |  |  |  |
| V6 | -1 | 5 | 0.16 | -0.80 |
|  | -1 | 5 | 0.24 | -1.20 |
|  | -1 | 5 | 0.64 | -3.20 |
| V11 | -1 | 9 | 0.12 | -1.08 |
|  | -1 | 9 | 0.24 | -2.16 |
|  | -1 | 9 | 0.64 | -5.76 |
| -------------------------------------- |  |  |  |  |
| machones celosías lucernarios |  |  |  |  |
| biblioteca |  |  |  |  |
| 5.161-5.566 | 1 | 10.3 | 0.41 | 4.22 |
| 8.402-8.722 | 1 | 10.3 | 0.09 | 0.93 |
| dto |  |  |  |  |
| v19 | -1 | 8.9 | 0.41 | -3.65 |
| Comedor |  |  |  |  |
| 5.161-5.566 | 1 | 12.2 | 0.41 | 5.00 |
| 8.402-8.722 | 1 | 12.2 | 0.09 | 1.10 |
| dto |  |  |  |  |
| v20 | -1 | 8.75 | 0.45 | -3.94 |
| v21 | -1 | 1.5 | 0.41 | -0.62 |
| ------------------------------------- |  |  |  |  |
| AULAS INFANTIL |  |  |  |  |
| 1.015-1.332 | 4 | 2.75 | 0.32 | 3.52 |
|  | 1 | 5.3 | 0.32 | 1.70 |
|  | 1 | 2.9 | 0.32 | 0.93 |
| 3.565-3.793 | 4 | 2.75 | 0.23 | 2.53 |
|  | 1 | 5.3 | 0.23 | 1.22 |
|  | 1 | 2.9 | 0.23 | 0.67 |
| Total |  |  |  | 307.98 |

**06.04** m² FAB.LADRILLO CV-3,5 1/2P HOJA AUTOPORTANTE GHAS (25/01/2017)
289.17 m² × 65.51 = 18943.53
Fábrica autoportante de ladrillo cerámico perforado clinker cara vista de 24x11,5x3,5cm (o medida equivalente según fabricante) en hoja exterior de fachada, colocado a soga (1/2 pie de espesor), color rojo según fabricante y a aprobar por DF (tipo Malpesa K.Granada, La Paloma Rojo Bilbao, La Oliva Clinker Toledo, Cerámicas Añón Gresificado G1, Palau Rojo Palau, HDR Caravista Grana, o equivalente), recibido con junta de 10mm (rehundida, enrasada o resaltada según zonas e instrucciones de DF) de mortero de cemento industrial, color gris, M-7,5; i/armado homogéneo con armadura de tendel en configuración de celosía triangulada, FISUFOR PLUG 4075® o equivalente, con acabado epoxi, con prestación estructural garantizada por tener los extremos prefabricados para el correcto solape y sistema de autocontrol del operario SAO, de 75 mm de ancho y 3,7 mm de diámetro de los alambres exteriores, dispuesta cada 13 hiladas (60 cm), más dos hiladas en el arranque, bajo vierteaguas, sobre cargaderos y al paso por los frentes de forjados; i/anclajes de acero inoxidable con doble libertad de movimiento, tipo GEOANC® 5S Inox. o equivalente, recibidos en elementos estructurales de hormigón con tacos de expansión M6, Fischer FNA II 6x30/5 o equivalente, dispuestos en los soportes de fachada y perfiles auxiliares verticales cada 13 hiladas (60 cm) y en los frentes de forjado cada 100 cm. Incluso replanteo, nivelación y aplomado, p.p. de piezas especiales y armadura de refuerzo en huecos y en esquinas, incluso p.p. de llaves de atado FISUANC MT o equivalente para juntas de movimiento cada 15ml como máximo, Perfilería auxiliar según Proyecto(medida aparte), enjarjes, ejecución de encuentros singulares, formación de dinteles mediante ladrillos a soga, mermas y roturas, humedecido de las piezas, rejuntado, limpieza final de la fábrica ejecutada y medios auxiliares, según CTE y DAU 12/076.
Aparejo según planos. Para la fábrica colocada a tendel (1 pie de espesor), se utilizará esta misma medición aplicada al número de ladrillos ejecutados.
Se admitirá un único fabricante de ladrillos para cada formato.
NORMATIVA DE APLICACIÓN
Ejecución:
CTE. DB-HE Ahorro de energía.
CTE. DB-HS Salubridad.
CTE. DB-SE-F Seguridad estructural: Fábrica.
NTE-FFL. Fachadas: Fábrica de ladrillos.
CRITERIO DE MEDICIÓN EN PROYECTO
Superficie medida según documentación gráfica de Proyecto, sin duplicar esquinas ni encuentros, deduciendo los huecos de superficie mayor de 1 m². La armadura de tendel se ha medido uniformemente en todos los tipos de fachada, repercutiendo la cuantía definitiva como sumatorio del de todas las fábricas de fachada medidas.
CONDICIONES PREVIAS QUE HAN DE CUMPLIRSE ANTES DE LA EJECUCIÓN DE LAS UNIDADES DE OBRA
DEL SOPORTE.
Se comprobará que se ha terminado la ejecución completa de la estructura, que el soporte ha fraguado totalmente, y que está seco y limpio de cualquier resto de obra, que la hoja interior está totalmente terminada y con la planimetría adecuada, y que los premarcos de los huecos están colocados.
AMBIENTALES.
Se suspenderán los trabajos cuando la temperatura ambiente sea inferior a 5°C o superior a 40°C, llueva, nieve o la velocidad del viento sea superior a 50 km/h.
DEL CONTRATISTA.
La puesta en obra del sistema sólo podrá ser realizada por empresas especializadas y cualificadas, reconocidas por el fabricante y bajo su control técnico, siguiendo en todo momento las especificaciones incluidas en su correspondiente DAU
PROCESO DE EJECUCIÓN
FASES DE EJECUCIÓN.
Limpieza y preparación de la superficie soporte. Replanteo de los elementos metálicos de soporte de la hoja exterior y anclaje al forjado u hoja interior. Colocación del soporte a viento de la hoja exterior con elementos metálicos de acero inoxidable, anclando a la estructura base los apoyos, especialmente diseñados para la hoja exterior. Replanteo de la hoja exterior. Colocación y aplomado de miras de referencia. Tendido de hilos entre miras. Colocación de las piezas que constituyen la hoja exterior, asegurando su estabilidad mediante la utilización de llaves o lañas que la anclan a la hoja interior portante o a los elementos de la estructura. Colocación de las armaduras de tendel prefabricadas entre hiladas. Realización de todos los trabajos necesarios para la resolución de los huecos. Encuentros de la fábrica con fachadas, pilares y tabiques. Encuentro de la fábrica con el forjado superior. Repaso de las juntas y limpieza final del paramento.
CONDICIONES DE TERMINACIÓN.
La fábrica quedará estable, plana y aplomada, con una composición y coloración uniformes, acorde con el proyecto, y con las llagas alineadas y los tendeles a nivel.
CONSERVACIÓN Y MANTENIMIENTO.
Se protegerá la obra recién ejecutada frente a lluvias, heladas y temperaturas elevadas. Se protegerá durante las operaciones que pudieran ocasionarle manchas o daños mecánicos. Se evitará la actuación sobre el elemento de acciones mecánicas no previstas en el cálculo.
CRITERIO DE MEDICIÓN EN OBRA Y CONDICIONES DE ABONO
Se medirá la superficie realmente ejecutada según especificaciones de Proyecto, sin duplicar esquinas ni encuentros, sin incluir el revestimiento de los frentes de forjado, deduciendo los huecos de superficie mayor de 1m².

| Código | Ud | Descripción | Rendimiento | Precio | Importe |
|---|---|---|---|---|---|
| mt05plt010yc | ud | Ladrillo cerámico cara vista perforado clinker 3,5cm (material; 19/06/2017) | 89 | 0.2099927600958 | 18.69 |
| mt08aaa010a | m³ | Agua | 0.008 | 1.0299644899935 | 0.01 |
| mt09mif010db | t | Mortero industrial para albañilería M-7.5,gris, s/UNE-EN 998-2 | 0.07 | 29.138995377098 | 2.04 |
| mt07aaa010a | ud | Anclaje acero inox GEOANC® 5S Inox | 0.67 | 9.6096686881918 | 6.44 |
| mt07aaa012 | ud | Taco de expansión M6, FISCHER FNA II 6X30/5". | 0.67 | 0.4499844859195 | 0.30 |
| mt07aag010Fbt | m | Armadura de tendel FISUFOR PLUG® | 3.23 | 2.1699251876562 | 7.01 |
| mq06mms010 | h | Mezclador continuo con silo, para mortero industrial en seco | 0.173 | 1.6699424255235 | 0.29 |
| mo106 | h | Oficial 1ª construcción. | 1.2 | 16.349436321742 | 19.62 |
| mo310 | h | Peón ordinario construcción. | 0.6 | 15.339471142233 | 9.20 |
| %C I | % | costes indirectos | 3 % | 63.60 | 1.91 |
|  |  | Total |  |  | 65.51 |

| Medición | Uds. | Largo | Alto | Parcial |
|---|---|---|---|---|
| A1 |  |  |  |  |
| 0.47-0.605 | 1 | 46 | 0.13 | 5.98 |
| 1.142-1.323 | 1 | 46 | 0.18 | 8.28 |
| 1.482-1.572 | 1 | 46 | 0.09 | 4.14 |
| 1.812-1.903 | 1 | 46 | 0.09 | 4.14 |
| 2.538-2.628 | 1 | 46 | 0.09 | 4.14 |
| 2.748-2.838 | 1 | 46 | 0.09 | 4.14 |
| 3.277-3.502 | 1 | 50 | 0.22 | 11.00 |
| 5.024-5.161 | 1 | 50 | 0.14 | 7.00 |
| 5.566-5.702 | 1 | 50 | 0.14 | 7.00 |
| 6.537-6.673 | 1 | 50 | 0.14 | 7.00 |
| 7.407-7.632 | 1 | 50 | 0.22 | 11.00 |
| dto. |  |  |  |  |
| v1 | -6 | 5.4 | 0.09 | -2.92 |
|  | -6 | 5.4 | 0.09 | -2.92 |
|  | -6 | 5.4 | 0.09 | -2.92 |
|  | -6 | 5.4 | 0.09 | -2.92 |
|  | -6 | 5.4 | 0.14 | -4.54 |
| v4 | -1 | 2.4 | 0.14 | -0.34 |
| --------------------------- |  |  |  |  |
| A6 |  |  |  |  |
| 0.47-0.605 | 1 | 5.1 | 0.13 | 0.66 |
|  | 1 | 4.5 | 0.13 | 0.59 |
| 1.142-1.323 | 1 | 5.1 | 0.18 | 0.92 |
|  | 1 | 4.5 | 0.18 | 0.81 |
| 1.482-1.572 | 1 | 5.1 | 0.09 | 0.46 |
|  | 1 | 4.5 | 0.09 | 0.41 |
| 1.812-1.903 | 1 | 5.1 | 0.09 | 0.46 |
|  | 1 | 4.5 | 0.09 | 0.41 |
| 2.538-2.628 | 1 | 5.1 | 0.09 | 0.46 |
|  | 1 | 4.5 | 0.09 | 0.41 |
| 2.748-2.838 | 1 | 5.1 | 0.09 | 0.46 |
|  | 1 | 4.5 | 0.09 | 0.41 |
| 3.277-3.502 | 1 | 5.1 | 0.22 | 1.12 |
|  | 1 | 4.5 | 0.22 | 0.99 |
|  | 1 | 6.4 | 0.22 | 1.41 |
| 5.024-5.161 | 1 | 50 | 0.14 | 7.00 |
|  | 1 | 5.1 | 0.14 | 0.71 |
|  | 1 | 4.5 | 0.14 | 0.63 |
|  | 1 | 6.4 | 0.14 | 0.90 |
| 5.566-5.702 | 1 | 50 | 0.14 | 7.00 |
| 6.537-6.673 | 1 | 50 | 0.14 | 7.00 |
| 7.407-7.632 | 1 | 50 | 0.22 | 11.00 |
| dto. |  |  |  |  |
| v3 | -0.432 |  |  | -0.43 |
| v14 | -0.864 |  |  | -0.86 |
| v16 | -1.792 |  |  | -1.79 |
| v18 | -2.016 |  |  | -2.02 |
| ----------------------------- |  |  |  |  |
| Conexión con polideportivo |  |  |  |  |
| 0.47-0.605 | 1 | 5.05 | 0.13 | 0.66 |
|  | 1 | 5 | 0.13 | 0.65 |
| 1.142-1.323 | 1 | 5.05 | 0.18 | 0.91 |
|  | 1 | 5 | 0.18 | 0.90 |
| 1.482-1.572 | 1 | 5.05 | 0.09 | 0.45 |
|  | 1 | 5 | 0.09 | 0.45 |
| 1.812-1.903 | 1 | 5.05 | 0.09 | 0.45 |
|  | 1 | 5 | 0.09 | 0.45 |
| 2.538-2.628 | 1 | 5.05 | 0.09 | 0.45 |
|  | 1 | 5 | 0.09 | 0.45 |
| 2.748-2.838 | 1 | 5.05 | 0.09 | 0.45 |
|  | 1 | 5 | 0.09 | 0.45 |
| 3.277-3.502 | 1 | 5.05 | 0.22 | 1.11 |
|  | 1 | 5 | 0.22 | 1.10 |
| 5.024-5.161 | 1 | 5 | 0.14 | 0.70 |
|  | 1 | 5.05 | 0.14 | 0.71 |
| dto. |  |  |  |  |
| v14 | -1.728 |  |  | -1.73 |
| ------------------------------ |  |  |  |  |
| A7 |  |  |  |  |
| 0.47-0.605 | 1 | 7 | 0.13 | 0.91 |
|  | 1 | 18.4 | 0.13 | 2.39 |
| 1.142-1.323 | 1 | 7 | 0.18 | 1.26 |
|  | 1 | 18.4 | 0.18 | 3.31 |
| 1.482-1.572 | 1 | 7 | 0.09 | 0.63 |
|  | 1 | 18.4 | 0.09 | 1.66 |
| 1.812-1.903 | 1 | 7 | 0.09 | 0.63 |
|  | 1 | 18.4 | 0.09 | 1.66 |
| 2.538-2.628 | 1 | 7 | 0.09 | 0.63 |
|  | 1 | 18.4 | 0.09 | 1.66 |
| 2.748-2.838 | 1 | 7 | 0.09 | 0.63 |
|  | 1 | 18.4 | 0.09 | 1.66 |
| 3.277-3.502 | 1 | 4 | 0.22 | 0.88 |
|  | 1 | 18.4 | 0.22 | 4.05 |
| 5.024-5.161 | 1 | 7 | 0.14 | 0.98 |
|  | 1 | 18.4 | 0.14 | 2.58 |
| 5.566-5.702 | 1 | 7 | 0.14 | 0.98 |
|  | 1 | 6.15 | 0.14 | 0.86 |
| 6.537-6.673 | 1 | 7 | 0.14 | 0.98 |
|  | 1 | 6.15 | 0.14 | 0.86 |
| 7.407-7.632 | 1 | 7 | 0.22 | 1.54 |
|  | 1 | 6.15 | 0.22 | 1.35 |
| dto. |  |  |  |  |
| v12 | -1.3932 |  |  | -1.39 |
| v13 | -0.9072 |  |  | -0.91 |
| -------------------------------- |  |  |  |  |
| A9 |  |  |  |  |
| 0.47-0.605 | 1 | 16.15 | 0.13 | 2.10 |
|  | 1 | 4 | 0.13 | 0.52 |
| 1.142-1.323 | 1 | 16.15 | 0.18 | 2.91 |
|  | 1 | 4 | 0.18 | 0.72 |
| 1.482-1.572 | 1 | 16.15 | 0.09 | 1.45 |
|  | 1 | 4 | 0.09 | 0.36 |
| 1.812-1.903 | 1 | 16.15 | 0.09 | 1.45 |
|  | 1 | 4 | 0.09 | 0.36 |
| 2.538-2.628 | 1 | 16.15 | 0.09 | 1.45 |
|  | 1 | 4 | 0.09 | 0.36 |
| 2.748-2.838 | 1 | 16.15 | 0.09 | 1.45 |
|  | 1 | 4 | 0.09 | 0.36 |
| 3.277-3.502 | 1 | 16.15 | 0.22 | 3.55 |
|  | 1 | 4 | 0.22 | 0.88 |
| 5.024-5.161 | 1 | 16.15 | 0.14 | 2.26 |
|  | 1 | 4 | 0.14 | 0.56 |
| 5.566-5.702 | 1 | 8.25 | 0.14 | 1.16 |
| 6.537-6.673 | 1 | 8.25 | 0.14 | 1.16 |
| 7.407-7.632 | 1 | 8.25 | 0.22 | 1.82 |
| friso | 1 | 2 | 0.7 | 1.40 |
| dto. |  |  |  |  |
| v7 | -1 | 0.9 | 0.09 | -0.08 |
| v8 | -1.584 |  |  | -1.58 |
|  | -1 | 1.2 | 0.13 | -0.16 |
|  | -1 | 1.2 | 0.18 | -0.22 |
| v9 | -0.5616 |  |  | -0.56 |
| ----------------------------------- |  |  |  |  |
| A16 |  |  |  |  |
| 0.47-0.605 | 1 | 20.1 | 0.13 | 2.61 |
| 1.142-1.323 | 1 | 20.1 | 0.18 | 3.62 |
| 1.482-1.572 | 1 | 20.1 | 0.09 | 1.81 |
| 1.812-1.903 | 1 | 20.1 | 0.09 | 1.81 |
| 2.538-2.628 | 1 | 20.1 | 0.09 | 1.81 |
| 2.748-2.838 | 1 | 20.1 | 0.09 | 1.81 |
| 3.277-3.502 | 1 | 20.1 | 0.22 | 4.42 |
| 5.024-5.161 | 1 | 20.1 | 0.14 | 2.81 |
| 5.566-5.702 | 1 | 6.15 | 0.14 | 0.86 |
| 6.537-6.673 | 1 | 6.15 | 0.14 | 0.86 |
| 7.407-7.632 | 1 | 6.15 | 0.22 | 1.35 |
| dto. |  |  |  |  |
| v3 | -0.432 |  |  | -0.43 |
| v10 | -1.62 |  |  | -1.62 |
| ------------------------------------- |  |  |  |  |
| A12 |  |  |  |  |
| 0.47-0.605 | 1 | 31.9 | 0.13 | 4.15 |
| 1.142-1.323 | 1 | 31.9 | 0.18 | 5.74 |
| 1.482-1.572 | 1 | 31.9 | 0.09 | 2.87 |
| 1.812-1.903 | 1 | 31.9 | 0.09 | 2.87 |
| 2.538-2.628 | 1 | 31.9 | 0.09 | 2.87 |
| 2.748-2.838 | 1 | 31.9 | 0.09 | 2.87 |
| 3.277-3.502 | 1 | 31.9 | 0.22 | 7.02 |
| 5.024-5.161 | 1 | 31.9 | 0.14 | 4.47 |
|  | 1 | 8.25 | 0.14 | 1.16 |
| 5.566-5.702 | 1 | 8.25 | 0.14 | 1.16 |
|  | 1 | 11.8 | 0.14 | 1.65 |
| 6.537-6.673 | 1 | 8.25 | 0.14 | 1.16 |
|  | 1 | 11.8 | 0.14 | 1.65 |
| 7.407-7.632 | 1 | 8.25 | 0.22 | 1.82 |
|  | 1 | 11.8 | 0.22 | 2.60 |
| dto. |  |  |  |  |
| v1 | -1.458 |  |  | -1.46 |
| v2 | -0.72 |  |  | -0.72 |
| v3 | -0.216 |  |  | -0.22 |
| p7 | -1.26 |  |  | -1.26 |
|  | -2 | 1.75 | 0.13 | -0.46 |
|  | -2 | 1.75 | 0.18 | -0.63 |
| p8 | -0.3708 |  |  | -0.37 |
|  | -1 | 1.03 | 0.13 | -0.13 |
|  | -1 | 1.03 | 0.18 | -0.19 |
| p9 | -0.1332 |  |  | -0.13 |
|  | -1 | 0.37 | 0.13 | -0.05 |
|  | -1 | 0.37 | 0.18 | -0.07 |
| -------------------------------------- |  |  |  |  |
| A15 |  |  |  |  |
| 0.47-0.605 | 1 | 19.85 | 0.13 | 2.58 |
|  | 1 | 10.3 | 0.13 | 1.34 |
| 1.142-1.323 | 1 | 19.85 | 0.18 | 3.57 |
|  | 1 | 10.3 | 0.18 | 1.85 |
| 1.482-1.572 | 1 | 19.85 | 0.09 | 1.79 |
|  | 1 | 10.3 | 0.09 | 0.93 |
| 1.812-1.903 | 1 | 19.85 | 0.09 | 1.79 |
|  | 1 | 10.3 | 0.09 | 0.93 |
| 2.538-2.628 | 1 | 19.85 | 0.09 | 1.79 |
|  | 1 | 10.3 | 0.09 | 0.93 |
| 2.748-2.838 | 1 | 19.85 | 0.09 | 1.79 |
|  | 1 | 10.3 | 0.09 | 0.93 |
| 3.277-3.502 | 1 | 19.85 | 0.22 | 4.37 |
|  | 1 | 10.3 | 0.22 | 2.27 |
| 5.024-5.161 | 1 | 19.85 | 0.14 | 2.78 |
|  | 1 | 12.2 | 0.14 | 1.71 |
|  | 2 | 10.3 | 0.14 | 2.88 |
| 5.566-5.702 | 1 | 12.2 | 0.14 | 1.71 |
|  | 1 | 10.3 | 0.14 | 1.44 |
| 6.537-6.673 | 1 | 12.2 | 0.14 | 1.71 |
|  | 1 | 10.3 | 0.14 | 1.44 |
| 7.407-7.632 | 1 | 12.2 | 0.22 | 2.68 |
|  | 1 | 10.3 | 0.22 | 2.27 |
| dto |  |  |  |  |
| V6 | -1.8 |  |  | -1.80 |
|  | -1 | 1.2 | 0.13 | -0.16 |
|  | -1 | 1.2 | 0.18 | -0.22 |
| V11 | -3.24 |  |  | -3.24 |
|  | -1 | 1.2 | 0.13 | -0.16 |
|  | -1 | 1.2 | 0.18 | -0.22 |
| -------------------------------------- |  |  |  |  |
| machones celosías lucernarios |  |  |  |  |
| biblioteca |  |  |  |  |
| 5.024-5.161 | 2 | 12.2 | 0.14 | 3.42 |
|  | 2 | 10.3 | 0.14 | 2.88 |
| 5.566-5.702 | 1 | 12.2 | 0.14 | 1.71 |
|  | 1 | 10.3 | 0.14 | 1.44 |
| 6.537-6.673 | 1 | 12.2 | 0.14 | 1.71 |
|  | 1 | 10.3 | 0.14 | 1.44 |
| 7.407-7.632 | 2 | 12.2 | 0.22 | 5.37 |
|  | 2 | 10.3 | 0.22 | 4.53 |
| dto |  |  |  |  |
| v19 | -1 | 8.9 | 0.14 | -1.25 |
| v20 | -1 | 8.75 | 0.14 | -1.23 |
| v21 | -1 | 1.5 | 0.14 | -0.21 |
| ------------------------------------- |  |  |  |  |
| AULAS INFANTIL |  |  |  |  |
| .645-.78 | 4 | 2.75 | 0.13 | 1.43 |
|  | 1 | 5.3 | 0.13 | 0.69 |
|  | 1 | 2.9 | 0.13 | 0.38 |
| 2.007-2.227 | 4 | 2.75 | 0.27 | 2.97 |
|  | 1 | 5.3 | 0.27 | 1.43 |
|  | 1 | 2.9 | 0.27 | 0.78 |
| 3.057-3.237 | 4 | 2.75 | 0.18 | 1.98 |
|  | 1 | 5.3 | 0.18 | 0.95 |
|  | 1 | 2.9 | 0.18 | 0.52 |
| Total |  |  |  | 289.17 |

**06.05** m² FAB.LADRILLO CV-10 1/2P HOJA AUTOPORTANTE GHAS (25/01/2017)
591.72 m² × 45.05 = 26656.99
Fábrica autoportante de ladrillo cerámico perforado clinker cara vista de 24x11,5x10cm (o medida equivalente según fabricante) en hoja exterior de fachada, colocado a soga (1/2 pie de espesor), color rojo según fabricante y a aprobar por DF (tipo Malpesa K.Granada, La Paloma Rojo Bilbao, La Oliva Clinker Toledo, Cerámicas Añón Gresificado G1, Palau Rojo Palau, HDR Caravista Grana, o equivalente), recibido con junta de 10mm (rehundida, enrasada o resaltada según zonas e instrucciones de DF) de mortero de cemento industrial, color gris, M-7,5; i/armado homogéneo con armadura de tendel en configuración de celosía triangulada, FISUFOR PLUG 4075® o equivalente, con acabado epoxi, con prestación estructural garantizada por tener los extremos prefabricados para el correcto solape y sistema de autocontrol del operario SAO, de 75 mm de ancho y 3,7 mm de diámetro de los alambres exteriores, dispuesta cada 6 hiladas (60 cm), más dos hiladas en el arranque, bajo vierteaguas, sobre cargaderos y al paso por los frentes de forjados; i/anclajes de acero inoxidable con doble libertad de movimiento, tipo GEOANC® 5S Inox. o equivalente, recibidos en elementos estructurales de hormigón con tacos de expansión M6, Fischer FNA II 6x30/5 o equivalente, dispuestos en los soportes de fachada y perfiles auxiliares verticales cada 6 hiladas (60 cm) y en los frentes de forjado cada 100 cm. Incluso replanteo, nivelación y aplomado, p.p. de piezas especiales y armadura de refuerzo en huecos y en esquinas, incluso p.p. de llaves de atado FISUANC MT o equivalente para juntas de movimiento cada 15ml como máximo, Perfilería auxiliar según Proyecto(medida aparte), enjarjes, ejecución de encuentros singulares, formación de dinteles mediante ladrillos a soga, mermas y roturas, humedecido de las piezas, rejuntado, limpieza final de la fábrica ejecutada y medios auxiliares, según CTE y DAU 12/076.
Aparejo según planos. Para la fábrica colocada a tendel (1 pie de espesor), se utilizará esta misma medición aplicada al número de ladrillos ejecutados.
Se admitirá un único fabricante de ladrillos para cada formato.
NORMATIVA DE APLICACIÓN
Ejecución:
CTE. DB-HE Ahorro de energía.
CTE. DB-HS Salubridad.
CTE. DB-SE-F Seguridad estructural: Fábrica.
NTE-FFL. Fachadas: Fábrica de ladrillos.
CRITERIO DE MEDICIÓN EN PROYECTO
Superficie medida según documentación gráfica de Proyecto, sin duplicar esquinas ni encuentros, deduciendo los huecos de superficie mayor de 1 m². La armadura de tendel se ha medido uniformemente en todos los tipos de fachada, repercutiendo la cuantía definitiva como sumatorio del de todas las fábricas de fachada medidas.
CONDICIONES PREVIAS QUE HAN DE CUMPLIRSE ANTES DE LA EJECUCIÓN DE LAS UNIDADES DE OBRA
DEL SOPORTE.
Se comprobará que se ha terminado la ejecución completa de la estructura, que el soporte ha fraguado totalmente, y que está seco y limpio de cualquier resto de obra, que la hoja interior está totalmente terminada y con la planimetría adecuada, y que los premarcos de los huecos están colocados.
AMBIENTALES.
Se suspenderán los trabajos cuando la temperatura ambiente sea inferior a 5°C o superior a 40°C, llueva, nieve o la velocidad del viento sea superior a 50 km/h.
DEL CONTRATISTA.
La puesta en obra del sistema sólo podrá ser realizada por empresas especializadas y cualificadas, reconocidas por el fabricante y bajo su control técnico, siguiendo en todo momento las especificaciones incluidas en su correspondiente DAU
PROCESO DE EJECUCIÓN
FASES DE EJECUCIÓN.
Limpieza y preparación de la superficie soporte. Replanteo de los elementos metálicos de soporte de la hoja exterior y anclaje al forjado u hoja interior. Colocación del soporte a viento de la hoja exterior con elementos metálicos de acero inoxidable, anclando a la estructura base los apoyos, especialmente diseñados para la hoja exterior. Replanteo de la hoja exterior. Colocación y aplomado de miras de referencia. Tendido de hilos entre miras. Colocación de las piezas que constituyen la hoja exterior, asegurando su estabilidad mediante la utilización de llaves o lañas que la anclan a la hoja interior portante o a los elementos de la estructura. Colocación de las armaduras de tendel prefabricadas entre hiladas. Realización de todos los trabajos necesarios para la resolución de los huecos. Encuentros de la fábrica con fachadas, pilares y tabiques. Encuentro de la fábrica con el forjado superior. Repaso de las juntas y limpieza final del paramento.
CONDICIONES DE TERMINACIÓN.
La fábrica quedará estable, plana y aplomada, con una composición y coloración uniformes, acorde con el proyecto, y con las llagas alineadas y los tendeles a nivel.
CONSERVACIÓN Y MANTENIMIENTO.
Se protegerá la obra recién ejecutada frente a lluvias, heladas y temperaturas elevadas. Se protegerá durante las operaciones que pudieran ocasionarle manchas o daños mecánicos. Se evitará la actuación sobre el elemento de acciones mecánicas no previstas en el cálculo.
CRITERIO DE MEDICIÓN EN OBRA Y CONDICIONES DE ABONO
Se medirá la superficie realmente ejecutada según especificaciones de Proyecto, sin duplicar esquinas ni encuentros, sin incluir el revestimiento de los frentes de forjado, deduciendo los huecos de superficie mayor de 1m².

| Código | Ud | Descripción | Rendimiento | Precio | Importe |
|---|---|---|---|---|---|
| mt05plt010yd | ud | Ladrillo cerámico cara vista perforado clinker 10cm (material; 19/06/2017) | 40 | 0.2999896572797 | 12.000 |
| mt08aaa010a | m³ | Agua | 0.008 | 1.0299644899935 | 0.008 |
| mt09mif010db | t | Mortero industrial para albañilería M-7.5,gris, s/UNE-EN 998-2 | 0.03 | 29.138995377098 | 0.874 |
| mt07aaa010a | ud | Anclaje acero inox GEOANC® 5S Inox | 0.67 | 9.6096686881918 | 6.438 |
| mt07aaa012 | ud | Taco de expansión M6, FISCHER FNA II 6X30/5". | 0.67 | 0.4499844859195 | 0.301 |
| mt07aag010Fbt | m | Armadura de tendel FISUFOR PLUG® | 3.23 | 2.1699251876562 | 7.009 |
| mq06mms010 | h | Mezclador continuo con silo, para mortero industrial en seco | 0.173 | 1.6699424255235 | 0.289 |
| mo106 | h | Oficial 1ª construcción. | 0.7 | 16.349436321742 | 11.445 |
| mo310 | h | Peón ordinario construcción. | 0.35 | 15.339471142233 | 5.369 |
| %C I | % | costes indirectos | 3 % | 43.733 | 1.312 |
|  |  | Total |  |  | 45.05 |

| Medición | Uds. | Largo | Alto | Parcial |
|---|---|---|---|---|
| A1 |  |  |  |  |
| 2.838-3.277 | 1 | 46 | 0.44 | 20.24 |
| 3.502-4.709 | 1 | 50 | 1.21 | 60.50 |
| 5.881-6.537 | 1 | 50 | 0.66 | 33.00 |
| 6.673-7.112 | 1 | 50 | 0.44 | 22.00 |
| 7.632-8.402 | 1 | 50 | 0.77 | 38.50 |
| dto. |  |  |  |  |
| v1 | -6 | 5.4 | 0.44 | -14.26 |
|  | -6 | 5.4 | 0.66 | -21.38 |
|  | -6 | 5.4 | 0.44 | -14.26 |
| v4 | -1 | 2.4 | 0.66 | -1.58 |
|  | -1 | 2.4 | 0.44 | -1.06 |
| --------------------------- |  |  |  |  |
| A6 |  |  |  |  |
| 2.838-3.277 | 1 | 5.1 | 0.44 | 2.24 |
|  | 1 | 4.5 | 0.44 | 1.98 |
| 3.502-4.709 | 1 | 6.4 | 1.21 | 7.74 |
|  | 1 | 5.1 | 1.21 | 6.17 |
|  | 1 | 4.5 | 1.21 | 5.45 |
| 5.881-6.537 | 1 | 50 | 0.66 | 33.00 |
| 6.673-7.112 | 1 | 50 | 0.44 | 22.00 |
| 7.632-8.402 | 1 | 50 | 0.77 | 38.50 |
| dto. |  |  |  |  |
| v15 | -2 | 6 | 0.44 | -5.28 |
| v16 | -2 | 3.2 | 0.66 | -4.22 |
|  | -2 | 3.2 | 0.44 | -2.82 |
| v17 | -2 | 6 | 0.44 | -5.28 |
| v18 | -2 | 3.6 | 0.66 | -4.75 |
|  | -2 | 3.6 | 0.44 | -3.17 |
| ----------------------------- |  |  |  |  |
| Conexión con polideportivo |  |  |  |  |
| 2.838-3.277 | 1 | 5.05 | 0.44 | 2.22 |
|  | 1 | 5 | 0.44 | 2.20 |
| 3.502-4.709 | 1 | 5.05 | 1.21 | 6.11 |
|  | 1 | 5 | 1.21 | 6.05 |
| dto. |  |  |  |  |
| v14 | -2 | 2.4 | 0.44 | -2.11 |
| ------------------------------ |  |  |  |  |
| A7 |  |  |  |  |
| 2.838-3.277 | 1 | 7 | 0.44 | 3.08 |
|  | 1 | 18.4 | 0.44 | 8.10 |
| 3.502-4.709 | 1 | 4.46 | 1.21 | 5.40 |
|  | 1 | 18.4 | 1.21 | 22.26 |
| 5.881-6.537 | 1 | 7 | 0.66 | 4.62 |
|  | 1 | 6.15 | 0.66 | 4.06 |
| 6.673-7.112 | 1 | 7 | 0.44 | 3.08 |
|  | 1 | 6.15 | 0.44 | 2.71 |
| 7.632-8.402 | 1 | 7 | 0.77 | 5.39 |
|  | 1 | 6.15 | 0.77 | 4.74 |
| dto. |  |  |  |  |
| v12 | -1 | 3.87 | 0.44 | -1.70 |
| v13 | -1 | 2.52 | 0.44 | -1.11 |
| -------------------------------- |  |  |  |  |
| A9 |  |  |  |  |
| 2.838-3.277 | 1 | 16.15 | 0.44 | 7.11 |
|  | 1 | 4 | 0.44 | 1.76 |
| 3.502-4.709 | 1 | 16.15 | 1.21 | 19.54 |
|  | 1 | 4 | 1.21 | 4.84 |
| 5.881-6.537 | 1 | 8.25 | 0.66 | 5.45 |
| 6.673-7.112 | 1 | 8.25 | 0.44 | 3.63 |
| 7.632-8.402 | 1 | 8.25 | 0.77 | 6.35 |
| dto. |  |  |  |  |
| v8 | -1 | 4.4 | 0.44 | -1.94 |
| v9 | -1 | 1.56 | 0.44 | -0.69 |
| ----------------------------------- |  |  |  |  |
| A16 |  |  |  |  |
| 2.838-3.277 | 1 | 20.1 | 0.44 | 8.84 |
| 3.502-4.709 | 1 | 20.1 | 1.21 | 24.32 |
| 5.881-6.537 | 1 | 6.15 | 0.66 | 4.06 |
| 6.673-7.112 | 1 | 6.15 | 0.44 | 2.71 |
| 7.632-8.402 | 1 | 6.15 | 0.77 | 4.74 |
| dto. |  |  |  |  |
| v3 | -2 | 1.2 | 0.44 | -1.06 |
| v10 | -1 | 4.5 | 0.44 | -1.98 |
| ------------------------------------- |  |  |  |  |
| A12 |  |  |  |  |
| 2.838-3.277 | 1 | 31.9 | 0.44 | 14.04 |
| 3.502-4.709 | 1 | 31.9 | 1.21 | 38.60 |
| 5.881-6.537 | 1 | 11.8 | 0.66 | 7.79 |
|  | 1 | 8.25 | 0.66 | 5.45 |
| 6.673-7.112 | 1 | 11.8 | 0.44 | 5.19 |
|  | 1 | 8.25 | 0.44 | 3.63 |
| 7.632-8.402 | 1 | 11.8 | 0.77 | 9.09 |
|  | 1 | 8.25 | 0.77 | 6.35 |
| dto. |  |  |  |  |
| v1 | -1 | 5.4 | 0.44 | -2.38 |
| v2 | -1 | 2 | 0.44 | -0.88 |
| v3 | -1 | 1.2 | 0.44 | -0.53 |
| p7 | -2 | 1.75 | 0.44 | -1.54 |
| p8 | -1 | 1.03 | 0.44 | -0.45 |
| p9 | -1 | 0.37 | 0.44 | -0.16 |
| -------------------------------------- |  |  |  |  |
| A15 |  |  |  |  |
| 2.838-3.277 | 1 | 19.85 | 0.44 | 8.73 |
|  | 1 | 10.3 | 0.44 | 4.53 |
| 3.502-4.709 | 1 | 19.85 | 1.21 | 24.02 |
|  | 1 | 10.3 | 1.21 | 12.46 |
| 5.881-6.537 | 1 | 12.2 | 0.66 | 8.05 |
|  | 1 | 10.3 | 0.66 | 6.80 |
| 6.673-7.112 | 1 | 12.2 | 0.44 | 5.37 |
|  | 1 | 10.3 | 0.44 | 4.53 |
| 7.632-8.402 | 1 | 12.2 | 0.77 | 9.39 |
|  | 1 | 10.3 | 0.77 | 7.93 |
| dto |  |  |  |  |
| V6 | -1 | 5 | 0.44 | -2.20 |
| V11 | -1 | 9 | 0.44 | -3.96 |
| -------------------------------------- |  |  |  |  |
| machones celosías lucernarios |  |  |  |  |
| 5.881-6.537 | 1 | 12.2 | 0.66 | 8.05 |
|  | 1 | 10.3 | 0.66 | 6.80 |
| 6.673-7.112 | 1 | 12.2 | 0.44 | 5.37 |
|  | 1 | 10.3 | 0.44 | 4.53 |
| 7.632-8.402 | 1 | 12.2 | 0.77 | 9.39 |
|  | 1 | 10.3 | 0.77 | 7.93 |
| dto |  |  |  |  |
| v19 | -1 | 8.9 | 0.66 | -5.87 |
|  | -1 | 8.9 | 0.44 | -3.92 |
| v20 | -1 | 8.75 | 0.66 | -5.78 |
|  | -1 | 8.75 | 0.44 | -3.85 |
| v21 | -1 | 1.5 | 0.66 | -0.99 |
|  | -1 | 1.5 | 0.44 | -0.66 |
| ------------------------------------- |  |  |  |  |
| AULAS INFANTIL |  |  |  |  |
| 1.377-1.707 | 4 | 2.75 | 0.34 | 3.74 |
|  | 1 | 5.3 | 0.34 | 1.80 |
|  | 1 | 2.9 | 0.34 | 0.99 |
| 2.227-2.938 | 4 | 2.75 | 0.66 | 7.26 |
|  | 1 | 5.3 | 0.66 | 3.50 |
|  | 1 | 2.9 | 0.66 | 1.91 |
| 3.237-3.565 | 4 | 2.75 | 0.33 | 3.63 |
|  | 1 | 5.3 | 0.33 | 1.75 |
|  | 1 | 2.9 | 0.33 | 0.96 |
| DTO |  |  |  |  |
| V5 | -3 | 0.7 | 0.34 | -0.71 |
| Total |  |  |  | 591.72 |

**06.06** m HILADA LADRILLO MACIZO KLINKER 4CM VIERTEAGUAS y DINTELES (25/01/2017)
909.58 m × 4.56 = 4147.68
Hilada de ladrillo cerámico macizo clinker cara vista (adoquín, según algunas fábricas) de 24x11,5x4cm (o medida equivalente según fabricante) en vierteaguas y dinteles de huecos de fachada, colocado a soga (1/2 pie de espesor), en formación de dinteles, vierteaguas y celosías cerámicas, color rojo según fabricante y a aprobar por DF (tipo Malpesa K.Granada, La Paloma Rojo Bilbao, La Oliva Clinker Toledo, Cerámicas Añón Gresificado G1, Palau Rojo Palau, HDR Caravista Grana, o equivalente), recibido con junta rehundida de 10mm de mortero de cemento industrial, color gris, M-7,5; el armado bajo vierteaguas y dinteles se ha incluido en las partidas de fábrica de ladrillo según la descripción que en ellas se ha hecho.
Incluso replanteo de inclinación según planos, nivelación y aplomado, enjarjes, ejecución de encuentros singulares, formación de dinteles, mermas y roturas, humedecido de las piezas, rejuntado, aplicació de puente de unión con perfilería metálica (no incluida) en dinteles, limpieza final de la fábrica ejecutada y medios auxiliares, según CTE y DAU 12/076.
Aparejo según planos. Para la fábrica colocada a tendel (1 pie de espesor), se utilizará esta misma medición aplicada al número de ladrillos ejecutados.
Se admitirá un único fabricante de ladrillos para cada formato.
NORMATIVA DE APLICACIÓN
Ejecución:
CTE. DB-HE Ahorro de energía.
CTE. DB-HS Salubridad.
CTE. DB-SE-F Seguridad estructural: Fábrica.
NTE-FFL. Fachadas: Fábrica de ladrillos.
CRITERIO DE MEDICIÓN EN PROYECTO
Superficie medida según documentación gráfica de Proyecto, sin duplicar esquinas ni encuentros, deduciendo los huecos de superficie mayor de 1 m². La armadura de tendel se ha medido uniformemente en todos los tipos de fachada, repercutiendo la cuantía definitiva como sumatorio del de todas las fábricas de fachada medidas.
CONDICIONES PREVIAS QUE HAN DE CUMPLIRSE ANTES DE LA EJECUCIÓN DE LAS UNIDADES DE OBRA
DEL SOPORTE.
Se comprobará que se ha terminado la ejecución completa de la estructura, que el soporte ha fraguado totalmente, y que está seco y limpio de cualquier resto de obra, que la hoja interior está totalmente terminada y con la planimetría adecuada, y que los premarcos de los huecos están colocados.
AMBIENTALES.
Se suspenderán los trabajos cuando la temperatura ambiente sea inferior a 5°C o superior a 40°C, llueva, nieve o la velocidad del viento sea superior a 50 km/h.
DEL CONTRATISTA.
La puesta en obra del sistema sólo podrá ser realizada por empresas especializadas y cualificadas, reconocidas por el fabricante y bajo su control técnico, siguiendo en todo momento las especificaciones incluidas en su correspondiente DAU
PROCESO DE EJECUCIÓN
FASES DE EJECUCIÓN.
Limpieza y preparación de la superficie soporte. Replanteo de los elementos metálicos de soporte de la hoja exterior y anclaje al forjado u hoja interior. Colocación del soporte a viento de la hoja exterior con elementos metálicos de acero inoxidable, anclando a la estructura base los apoyos, especialmente diseñados para la hoja exterior. Replanteo de la hoja exterior. Colocación y aplomado de miras de referencia. Tendido de hilos entre miras. Colocación de las piezas que constituyen la hoja exterior, asegurando su estabilidad mediante la utilización de llaves o lañas que la anclan a la hoja interior portante o a los elementos de la estructura. Colocación de las armaduras de tendel prefabricadas entre hiladas. Realización de todos los trabajos necesarios para la resolución de los huecos. Encuentros de la fábrica con fachadas, pilares y tabiques. Encuentro de la fábrica con el forjado superior. Repaso de las juntas y limpieza final del paramento.
CONDICIONES DE TERMINACIÓN.
La fábrica quedará estable, plana y aplomada, con una composición y coloración uniformes, acorde con el proyecto, y con las llagas alineadas y los tendeles a nivel.
CONSERVACIÓN Y MANTENIMIENTO.
Se protegerá la obra recién ejecutada frente a lluvias, heladas y temperaturas elevadas. Se protegerá durante las operaciones que pudieran ocasionarle manchas o daños mecánicos. Se evitará la actuación sobre el elemento de acciones mecánicas no previstas en el cálculo.
CRITERIO DE MEDICIÓN EN OBRA Y CONDICIONES DE ABONO
Se medirá la superficie realmente ejecutada según especificaciones de Proyecto, sin duplicar esquinas ni encuentros, sin incluir el revestimiento de los frentes de forjado, deduciendo los huecos de superficie mayor de 1m².

| Código | Ud | Descripción | Rendimiento | Precio | Importe |
|---|---|---|---|---|---|
| mt05plt010ye | u | Ladrillo macizo clinker 4cm (material; 19/06/2017) | 4 | 0.3299886230076 | 1.32 |
| mt08aaa010a | m³ | Agua | 0.001 | 1.0299644899935 | 0.00 |
| mt09mif010db | t | Mortero industrial para albañilería M-7.5,gris, s/UNE-EN 998-2 | 0.007 | 29.138995377098 | 0.20 |
| mq06mms010 | h | Mezclador continuo con silo, para mortero industrial en seco | 0.017 | 1.6699424255235 | 0.03 |
| mo106 | h | Oficial 1ª construcción. | 0.12 | 16.349436321742 | 1.96 |
| mo310 | h | Peón ordinario construcción. | 0.06 | 15.339471142233 | 0.92 |
| %C I | % | costes indirectos | 3 % | 4.43 | 0.13 |
|  |  | Total |  |  | 4.56 |

| Medición | Uds. | Largo | Alto | Parcial |
|---|---|---|---|---|
| VIERTEAGUAS Y DINTELES |  |  |  |  |
| V1 | 143 |  |  | 143.00 |
| V2 | 4.5 |  |  | 4.50 |
| V3 | 12.5 |  |  | 12.50 |
| V4 | 5 |  |  | 5.00 |
| V5 | 6 |  |  | 6.00 |
| V6 | 1 | 5 |  | 5.00 |
|  | 1 | 3.75 |  | 3.75 |
| V7 | 2 |  |  | 2.00 |
| V8 | 4.5 |  |  | 4.50 |
|  | 1.25 |  |  | 1.25 |
|  | 2 |  |  | 2.00 |
| V9 | 3.5 |  |  | 3.50 |
| V10 | 9 |  |  | 9.00 |
| V11 | 9 |  |  | 9.00 |
|  | 2 |  |  | 2.00 |
|  | 5.4 |  |  | 5.40 |
| V12 | 8 |  |  | 8.00 |
| V13 | 12 |  |  | 12.00 |
| V14 | 15 |  |  | 15.00 |
| V15 | 24 |  |  | 24.00 |
| V16 | 13 |  |  | 13.00 |
| V17 | 24 |  |  | 24.00 |
| V18 | 15 |  |  | 15.00 |
| V19 | 18 |  |  | 18.00 |
| V20 Y V21 | 21 |  |  | 21.00 |
| P1 | 4 |  |  | 4.00 |
| P2 | 6.25 |  |  | 6.25 |
| P3 | 1.5 |  |  | 1.50 |
| P7 | 4 |  |  | 4.00 |
| P8 | 1.25 |  |  | 1.25 |
| P9 | 0.5 |  |  | 0.50 |
| CELOSÍA COMEDOR | 11 | 10.25 |  | 112.75 |
|  | 42 |  | 2.35 | 98.70 |
|  | 40 |  | 0.25 | 10.00 |
| CELOSÍA BIBLIOTECA | 11 | 8.5 |  | 93.50 |
|  | 35 |  | 2.35 | 82.25 |
|  | 32 |  | 0.25 | 8.00 |
| CELOSÍA CUARTO DE BASURAS | 57 | 3.1 |  | 176.70 |
| dto huecos | -56 | 1.12 |  | -62.72 |
| SOBRE FUENTE | 9 |  | 0.5 | 4.50 |
| Total |  |  |  | 909.58 |

**06.07** m² ENFOSCADO MORTERO M-10, e=15mm (24/01/2017)
530.59 m² × 7.14 = 3788.41
Formación de revestimiento continuo de mortero de cemento CEM II/B-P 32,5 N tipo M-10, confeccionado en obra con 380 kg/m³ de cemento y una proporción en volumen 1/4., maestreado, de 15 mm de espesor, aplicado sobre un paramento vertical interior, acabado superficial rayado o rugoso, para servir de base a un posterior alicatado o revestimiento. Incluso p/p de preparación de la superficie soporte, colocación de malla de fibra de vidrio con impregnación de PVC, de 10x10 mm de luz de malla, antiálcalis, de 115 a 125 g/m² y 500 µ de espesor, para refuerzo de encuentros entre materiales diferentes y en los frentes de forjado, formación de juntas, rincones, maestras con separación entre ellas no superior a tres metros, aristas, mochetas, jambas, dinteles, remates en los encuentros con paramentos, revestimientos u otros elementos recibidos en su superficie.
NORMATIVA DE APLICACIÓN
Ejecución:
CTE. DB-HS Salubridad.
NTE-RPE. Revestimientos de paramentos: Enfoscados.
CRITERIO DE MEDICIÓN EN PROYECTO
Superficie medida según documentación gráfica de Proyecto, deduciendo los huecos de superficie mayor de 1 m²
CONDICIONES PREVIAS QUE HAN DE CUMPLIRSE ANTES DE LA EJECUCIÓN DE LAS UNIDADES DE OBRA
DEL SOPORTE.
Se comprobará que la superficie soporte es dura, está limpia y libre de desperfectos, tiene la porosidad y planeidad adecuadas, es rugosa y estable, y está seca. Se comprobará que están recibidos los elementos fijos, tales como marcos y premarcos de puertas y ventanas, y está concluida la cubierta del edificio.
PROCESO DE EJECUCIÓN
FASES DE EJECUCIÓN.
Colocación de la malla entre distintos materiales. Despiece de paños de trabajo. Colocación de reglones y tendido de lienzas. Colocación de tientos. Realización de maestras. Aplicación del mortero. Realización de juntas y encuentros. Acabado superficial. Curado del mortero.
CONDICIONES DE TERMINACIÓN.
Quedará plano y tendrá una perfecta adherencia al soporte.
CONSERVACIÓN Y MANTENIMIENTO.
Se protegerá el revestimiento recién ejecutado.
CRITERIO DE MEDICIÓN EN OBRA Y CONDICIONES DE ABONO
Se medirá la superficie realmente ejecutada según especificaciones de Proyecto, deduciendo los huecos de superficie mayor de 1 m²

| Código | Ud | Descripción | Rendimiento | Precio | Importe |
|---|---|---|---|---|---|
| mt09mor010e | m³ | Mortero de cemento CEM II/B-P 32,5 N tipo M-10 (material; 25/01/2017) | 0.015 | 78.147305721352 | 1.17 |
| mt09var030a | m² | Malla de fibra de vidrio tejida,c/impregnación de PVC, 10x10mm (material; 24/01/2017) | 0.053 | 1.4899486311557 | 0.08 |
| mo106 | h | Oficial 1ª construcción. | 0.237 | 16.349436321742 | 3.87 |
| mo310 | h | Peón ordinario construcción. | 0.118 | 15.339471142233 | 1.81 |
| %C I | % | costes indirectos | 3 % | 6.93 | 0.21 |
|  |  | Total |  |  | 7.14 |

| Medición | Uds. | Largo | Ancho | Alto | Parcial |
|---|---|---|---|---|---|
| INFANTIL |  |  |  |  |  |
| Bañera Aseo Usos múltiples | 1 | 1.33 | 0.55 |  | 0.73 |
|  | 1 | 0.4 | 0.5 |  | 0.20 |
| Bañera Aseo Infantil | 1 | 0.7 | 0.55 |  | 0.39 |
|  | 1 | 1 | 0.55 |  | 0.55 |
| Paramentos vert. | 4 | 2.4 |  | 2.6 | 24.96 |
|  | 1 | 2.1 |  | 2.6 | 5.46 |
|  | 1 | 4.5 |  | 2.6 | 11.70 |
| -------------------------------- |  |  |  |  |  |
| AMPLIACION |  |  |  |  |  |
| PLANTA BAJA |  |  |  |  |  |
| Aseo Al-6 | 1 | 3.65 |  | 2.8 | 10.22 |
| dto ventana | -1 | 1.2 |  | 0.75 | -0.90 |
| dto pilar | -1 | 0.3 |  | 2.8 | -0.84 |
| PCPI | 2 | 4.75 |  | 3.65 | 34.68 |
|  | 1 | 1 |  | 3.65 | 3.65 |
|  | 1 | 1 |  | 2.8 | 2.80 |
|  | 1 | 2.3 |  | 3.65 | 8.40 |
| dt. puerta | -1 | 1.75 |  | 2.8 | -4.90 |
| Inst termicas | 2 | 4.75 |  | 3.65 | 34.68 |
|  | 1 | 1 |  | 3.65 | 3.65 |
|  | 1 | 3.3 |  | 3.65 | 12.05 |
|  | 1 | 2.3 |  | 2.8 | 6.44 |
| dt. puerta | -1 | 1.02 |  | 2.8 | -2.86 |
|  | -1 | 0.37 |  | 2.8 | -1.04 |
| dto pilar | -1 | 0.3 |  | 2.8 | -0.84 |
| Grupo electrógeno | 2 | 4.75 |  | 3.65 | 34.68 |
|  | 1 | 2.25 |  | 3.65 | 8.21 |
|  | 1 | 2.25 |  | 2.8 | 6.30 |
| dto puerta | -1 | 1.75 |  | 2.8 | -4.90 |
| Almacén de recursos educativos | 1 | 5.5 |  | 3.65 | 20.08 |
|  | 1 | 2.85 |  | 3.65 | 10.40 |
| Vestuarios | 1 | 4.03 |  | 3.65 | 14.71 |
|  | 1 | 2.85 |  | 3.65 | 10.40 |
| dto ventana | -1 | 0.7 |  | 0.65 | -0.46 |
| Cocina | 1 | 8.9 |  | 2.8 | 24.92 |
|  | 1 | 6.5 |  | 2.8 | 18.20 |
| dto ventanas | -1 | 5 |  | 1.95 | -9.75 |
|  | -1 | 1.3 |  | 0.85 | -1.11 |
|  | -1 | 0.9 |  | 0.9 | -0.81 |
| Aseo Profesores | 1 | 5.4 |  | 3.65 | 19.71 |
| Aseos Al-1 y Al-2 | 1 | 4.9 |  | 3.65 | 17.89 |
|  | 1 | 1.8 |  | 3.65 | 6.57 |
| dto ventanas V3 | -4 | 1.2 |  | 0.75 | -3.60 |
| Cuarto de limpieza | 2 | 2.95 |  | 3.65 | 21.54 |
|  | 1 | 1.7 |  | 3.65 | 6.21 |
| dto puerta | -1 | 0.95 |  | 2 | -1.90 |
| Teleco | 2 | 4 |  | 3.65 | 29.20 |
|  | 1 | 1.7 |  | 3.65 | 6.21 |
| dto puerta | -1 | 0.95 |  | 2 | -1.90 |
| PLANTA 1 |  |  |  |  |  |
| Patinillos | 4 | 2 |  | 3.5 | 28.00 |
|  | 1 | 1.25 |  | 3.5 | 4.38 |
|  | 1 | 1.25 |  | 3.5 | 4.38 |
| Aseo Al-5 | 1 | 6.9 |  | 1.65 | 11.39 |
|  | 1 | 1.9 |  | 3.5 | 6.65 |
| Aseo Al-6 | 1 | 6.9 |  | 1.65 | 11.39 |
|  | 2 | 1.9 |  | 3.5 | 13.30 |
| ------------------------------------------- |  |  |  |  |  |
| AULAS 1,6,7 Y 12 | 4 | 6.35 |  | 2.8 | 71.12 |
| Total |  |  |  |  | 530.59 |

**06.08** m² ENFOSCADO MORTERO HIDRÓFUGO M-10, e=15mm (24/01/2017)
494.72 m² × 11.2 = 5540.86
Formación de revestimiento continuo de mortero de cemento hidrófugo M-10 confeccionado en obra con 380 kg/m³ de cemento y una proporción en volumen 1/4., a buena vista, de 15 mm de espesor, aplicado sobre un paramento vertical interior hasta 3 m de altura, acabado superficial rugoso, para servir de base a un posterior revestimiento. Incluso p/p de colocación de malla de fibra de vidrio antiálcalis para refuerzo de encuentros entre materiales diferentes y en los frentes de forjado, en un 10% de la superficie del paramento, formación de juntas, rincones, maestras con separación entre ellas no superior a tres metros, aristas, mochetas, jambas, dinteles, remates en los encuentros con paramentos, revestimientos u otros elementos recibidos en su superficie.
NORMATIVA DE APLICACIÓN
Ejecución:
CTE. DB-HS Salubridad.
NTE-RPE. Revestimientos de paramentos: Enfoscados.
CRITERIO DE MEDICIÓN EN PROYECTO
Superficie medida según documentación gráfica de Proyecto, sin deducir huecos menores de 4 m² y deduciendo, en los huecos de superficie mayor de 4 m², el exceso sobre los 4 m².
CONDICIONES PREVIAS QUE HAN DE CUMPLIRSE ANTES DE LA EJECUCIÓN DE LAS UNIDADES DE OBRA
DEL SOPORTE.
Se comprobará que la superficie soporte es dura, está limpia y libre de desperfectos, tiene la porosidad y planeidad adecuadas, es rugosa y estable, y está seca. Se comprobará que están recibidos los elementos fijos, tales como marcos y premarcos de puertas y ventanas, y está concluida la cubierta del edificio.
PROCESO DE EJECUCIÓN
FASES DE EJECUCIÓN.
Colocación de la malla entre distintos materiales. Despiece de paños de trabajo. Realización de maestras. Aplicación del mortero. Realización de juntas y encuentros. Acabado superficial. Curado del mortero.
CONDICIONES DE TERMINACIÓN.
Quedará plano y tendrá una perfecta adherencia al soporte.
CONSERVACIÓN Y MANTENIMIENTO.
Se protegerá el revestimiento recién ejecutado.
CRITERIO DE MEDICIÓN EN OBRA Y CONDICIONES DE ABONO
Se medirá la superficie realmente ejecutada según especificaciones de Proyecto, deduciendo, en los huecos de superficie mayor de 4 m², el exceso sobre los 4 m².

| Código | Ud | Descripción | Rendimiento | Precio | Importe |
|---|---|---|---|---|---|
| mt09moe010b | m³ | Mortero de cemento CEM II/B-P 32,5 N, hidrófugo, tipo M-10 | 0.015 | 120.82583429701 | 1.81 |
| mt09var030a | m² | Malla de fibra de vidrio tejida,c/impregnación de PVC, 10x10mm | 0.105 | 1.4899486311557 | 0.16 |
| mo106 | h | Oficial 1ª construcción. | 0.369 | 16.349436321742 | 6.03 |
| mo310 | h | Peón ordinario construcción. | 0.187 | 15.339471142233 | 2.87 |
| %C I | % | costes indirectos | 3 % | 10.87 | 0.33 |
|  |  | Total |  |  | 11.2 |

| Medición | Uds. | Largo | Alto | Parcial |
|---|---|---|---|---|
| OBRA NUEVA |  |  |  |  |
| --------------------------------------------------- |  |  |  |  |
| ASEOS AULAS INFANTIL |  |  |  |  |
| petos | 4 | 2.5 | 0.9 | 9.00 |
|  | 1 | 4.75 | 0.9 | 4.28 |
|  | 1 | 2.35 | 0.9 | 2.12 |
| arranque de fachadas | 4 | 2.8 | 0.5 | 5.60 |
|  | 1 | 2.7 | 0.5 | 1.35 |
|  | 1 | 5.05 | 0.5 | 2.53 |
| -------------------------------------------------- |  |  |  |  |
| ------------------------------------------------------ |  |  |  |  |
| PETOS |  |  |  |  |
| Chimeneas | 8 | 0.7 | 0.9 | 5.04 |
| Cub. Acceso Calle Remesón | 2 | 2.2 | 0.9 | 3.96 |
|  | 2 | 3.8 | 0.9 | 6.84 |
| Cubierta Planta 1 | 2 | 50 | 0.9 | 90.00 |
|  | 2 | 11.75 | 0.9 | 21.15 |
| Cubierta lucernario Biblioteca | 2 | 9.75 | 0.9 | 17.55 |
|  | 2 | 5.5 | 0.9 | 9.90 |
| Cubierta lucernario comedor | 2 | 11.5 | 0.9 | 20.70 |
|  | 2 | 7.45 | 0.9 | 13.41 |
| Cubierta bloque biblioteca | 2 | 4.45 | 0.9 | 8.01 |
|  | 4 | 9.5 | 0.9 | 34.20 |
|  | 1 | 9.25 | 0.9 | 8.33 |
|  | 1 | 5.2 | 0.9 | 4.68 |
|  | 1 | 5.1 | 0.9 | 4.59 |
|  | 1 | 2.75 | 0.9 | 2.48 |
|  | 1 | 6.5 | 0.9 | 5.85 |
|  | 1 | 18.5 | 0.9 | 16.65 |
| Cubierta bloque Comedor | 1 | 17.7 | 0.9 | 15.93 |
|  | 1 | 16.05 | 0.9 | 14.45 |
|  | 1 | 6.45 | 0.9 | 5.81 |
|  | 1 | 3.75 | 0.9 | 3.38 |
|  | 3 | 11.7 | 0.9 | 31.59 |
|  | 1 | 25.2 | 0.9 | 22.68 |
| --------------------------------------------------------- |  |  |  |  |
| ARRANQUE DE FACHADAS |  |  |  |  |
| Fachada C/Remesón |  |  |  |  |
|  | 1 | 7.15 | 0.5 | 3.58 |
|  | 1 | 45.7 | 0.5 | 22.85 |
| Fachada c/Vicente Aleixandre-Este | 1 | 11.5 | 0.5 | 5.75 |
|  | 1 | 17.1 | 0.5 | 8.55 |
| Porche | 1 | 4.75 | 0.5 | 2.38 |
|  | 1 | 1.65 | 0.5 | 0.83 |
|  | 1 | 3.1 | 0.5 | 1.55 |
|  | 1 | 1.75 | 0.5 | 0.88 |
| Cocina | 1 | 11.75 | 0.5 | 5.88 |
| Comedor | 1 | 16.1 | 0.5 | 8.05 |
|  | 1 | 2.2 | 0.5 | 1.10 |
| Patio Porche | 1 | 4.1 | 0.5 | 2.05 |
|  | 1 | 5.3 | 0.5 | 2.65 |
|  | 1 | 20.25 | 0.5 | 10.13 |
| Biblioteca | 1 | 10.1 | 0.5 | 5.05 |
| Patio Secretaría | 1 | 18.5 | 0.5 | 9.25 |
|  | 1 | 5 | 0.5 | 2.50 |
|  | 1 | 5.35 | 0.5 | 2.68 |
| Patio Infantil | 1 | 5 | 0.5 | 2.50 |
| Medianera | 1 | 8.9 | 0.5 | 4.45 |
| Total |  |  |  | 494.72 |

**06.09** m ALBARDILLA CHAPA ACERO GALVANIZADO 1MM, DESARROLLO 60CM (28/01/2017)
352.7 m × 19.43 = 6852.96
Suministro y colocación de albardilla metálica (y de pieza metálica en juntas de dilatación para cubrir peto fijan la pieza de cubrición al edificio existente) para cubrición de muros, de chapa lisa plegada de acero galvanizado, con goterón, espesor 1 mm, desarrollo 600 mm y 6 pliegues, fijada a presión a garras o grapas de acero galvanizado situadas a 1,00m de distancia una de otra recibidas a antepecho de fábrica de ladrillo con tornillos autotaladrantes de acero galvanizado, incluso sellado de las juntas entre piezas y, en su caso, de las uniones con los muros con adhesivo especial para metales. Incluso p/p de replanteo, cortes, solapes y limpieza final.
NORMATIVA DE APLICACIÓN
Ejecución: CTE. DB-HS Salubridad.
CRITERIO DE MEDICIÓN EN PROYECTO
Longitud medida a ejes, según documentación gráfica de Proyecto.
CONDICIONES PREVIAS QUE HAN DE CUMPLIRSE ANTES DE LA EJECUCIÓN DE LAS UNIDADES DE OBRA
DEL SOPORTE.
Se comprobará que los paramentos de apoyo están saneados, limpios y nivelados.
PROCESO DE EJECUCIÓN
FASES DE EJECUCIÓN.
Preparación de la superficie de apoyo. Preparación de la base y de los medios de fijación. Ejecución de la base de apoyo de mortero. Replanteo de las piezas. Aplicación del adhesivo. Colocación y fijación de las piezas metálicas niveladas y aplomadas. Sellado de juntas y limpieza.
CONDICIONES DE TERMINACIÓN.
La pendiente será la adecuada. Tendrá adherencia, planeidad y buen aspecto. El sellado de juntas será estanco al agua.
CONSERVACIÓN Y MANTENIMIENTO.
Se protegerá el elemento hasta la finalización de las obras.
CRITERIO DE MEDICIÓN EN OBRA Y CONDICIONES DE ABONO
Se medirá, a ejes, la longitud realmente ejecutada según especificaciones de Proyecto.

| Código | Ud | Descripción | Rendimiento | Precio | Importe |
|---|---|---|---|---|---|
| mt20ame020nb | m | Albardilla ac.galv e=1mm, desarrollo 60cm, 6pliegues (material; 28/01/2017) | 1 | 6.0197924560786 | 6.02 |
| mt20wwa021 | l | Masilla para sellado, base neutra monocomponente. (material; 05/02/2017) | 0.22 | 14.299506996997 | 3.15 |
| mt20ame020nc | ud | Garra ac.galv e=1mm, 3 plieges, desarrollo 60cm, ancho 10cm (material; 28/01/2017) | 1.5 | 0.7199751774712 | 1.08 |
| mt12www050 | ud | Tornillo autotaladrante de acero galvanizado. (material; 28/01/2017) | 6 | 0.029998965728 | 0.18 |
| mo106 | h | Oficial 1ª construcción. | 0.222 | 16.349436321742 | 3.63 |
| mo310 | h | Peón ordinario construcción. | 0.313 | 15.339471142233 | 4.80 |
| %C I | % | costes indirectos | 3 % | 18.86 | 0.57 |
|  |  | Total |  |  | 19.43 |

| Medición | Uds. | Largo | Parcial |
|---|---|---|---|
| ASEOS AULAS INFANTIL |  |  |  |
| (=petos) | 4 | 2.8 | 11.20 |
|  | 2 | 5.3 | 10.60 |
|  | 2 | 2.9 | 5.80 |
| --------------------------------- |  |  |  |
| EDIFICIO AULAS |  |  |  |
| Cub. Acceso Calle Remesón | 1 | 2.5 | 2.50 |
|  | 1 | 3.95 | 3.95 |
| Cubierta Planta 1 | 1 | 3.95 | 3.95 |
|  | 1 | 7 | 7.00 |
|  | 1 | 46 | 46.00 |
|  | 1 | 11.8 | 11.80 |
|  | 1 | 50 | 50.00 |
|  | 1 | 4.5 | 4.50 |
| Cubierta lucernario Biblioteca | 2 | 10.3 | 20.60 |
|  | 2 | 6.1 | 12.20 |
| Cubierta lucernario comedor | 2 | 12.1 | 24.20 |
|  | 2 | 8.25 | 16.50 |
| Cubierta bloque biblioteca | 2 | 4.8 | 9.60 |
|  | 1 | 10.3 | 10.30 |
|  | 1 | 9.3 | 9.30 |
|  | 1 | 7.85 | 7.85 |
|  | 1 | 5.3 | 5.30 |
|  | 1 | 5.2 | 5.20 |
|  | 1 | 3.55 | 3.55 |
|  | 1 | 6.5 | 6.50 |
| Cubierta bloque Comedor | 1 | 19.6 | 19.60 |
|  | 1 | 6.65 | 6.65 |
|  | 1 | 1.45 | 1.45 |
|  | 1 | 6.8 | 6.80 |
|  | 1 | 4.1 | 4.10 |
|  | 1 | 20.1 | 20.10 |
| Chimeneas | 8 | 0.7 | 5.60 |
| Total |  |  | 352.7 |

**06.10** m² PANEL MADERA CLT 6CM NO VISTO (15/01/2017)
12 m² × 84.02 = 1008.24
Suministro y montaje de muro estructural de panel contralaminado de madera (CLT) de superficie media menor de 6 m², de 60 mm de espesor, formado por tres capas de tablas de madera, encoladas con adhesivo sin urea-formaldehído, con capas sucesivas perpendiculares entre sí y disposición transversal de las tablas en las capas exteriores, acabado superficial calidad no vista en ambas caras, de madera de abeto rojo (Picea abies) y pino silvestre (Pinus sylvestris), clase de servicio 1 y 2, según UNE-EN 1995-1-1, Euroclase D-s2, d0 de reacción al fuego, conductividad térmica 0,13 W/(mK), densidad 490 kg/m³, calor específico 1600 J/kgK, factor de resistencia a la difusión del vapor de agua 20 contenido de humedad a la entrega del 12% (+/- 2%), clase resistente C24 y módulo de elasticidad paralelo de 12500 N/mm², con tratamiento superficial hidrofugante transparente aplicado en una cara del panel contralaminado de madera.
Incluso eslingas para facilitar la descarga, desolidarización con banda elástica de poliuretano de celda cerrada, de 12 mm de espesor; refuerzo de juntas entre paneles, mediante paneles machihembrados para su correcto acoplamiento fijados con tornillos autoperforantes y sellado con cinta adhesiva bituminosa de doble cara; elementos de fijación mecánica, de acero galvanizado tipo DX51D+Z275N , para montaje de panel contralaminado de madera, y cinta adhesiva de polietileno de 60 mm de anchura para el sellado en los encuentros de los paneles y para la fijación y el sellado de láminas transpirables, cortes, entalladuras para su correcto acoplamiento, nivelación y colocación de los elementos de atado y refuerzo. Trabajado en taller y colocado en obra.
NORMATIVA DE APLICACIÓN. Ejecución: CTE. DB-SE-M Seguridad estructural: Madera.
CRITERIO DE MEDICIÓN EN PROYECTO. Superficie medida según documentación gráfica de Proyecto, sin deducir huecos.
CONDICIONES PREVIAS QUE HAN DE CUMPLIRSE ANTES DE LA EJECUCIÓN DE LAS UNIDADES DE OBRA DEL SOPORTE. El contenido de humedad de la madera será el de equilibrio higroscópico antes de su utilización en obra.
PROCESO DE EJECUCIÓN
FASES DE EJECUCIÓN. Replanteo y marcado de ejes. Colocación de la banda desolidarizadora. Preparación de los paneles para su descarga. Colocación y fijación provisional de los paneles. Aplomado y nivelación. Ejecución de las uniones. Fijación definitiva de los paneles. Colocación de la cinta de sellado.
CONDICIONES DE TERMINACIÓN. Las cargas se transmitirán correctamente a la estructura. El acabado superficial será el adecuado para el posterior tratamiento de protección.
CONSERVACIÓN Y MANTENIMIENTO. Se evitará la actuación sobre el elemento de acciones mecánicas no previstas en el cálculo.
CRITERIO DE MEDICIÓN EN OBRA Y CONDICIONES DE ABONO. Se medirá la superficie realmente ejecutada según especificaciones de Proyecto, sin deducir huecos. Se consideran incluidos todos los elementos integrantes de la estructura señalados en los planos y detalles del Proyecto.

| Código | Ud | Descripción | Rendimiento | Precio | Importe |
|---|---|---|---|---|---|
| mt07ems010aGa | m² | Panel contralaminado de madera (CLT) e=60mm no visto (material; 15/01/2017) | 1 | 49.978276902792 | 49.98 |
| mt07ems030 | Ud | Reperc/m² tratamiento superficial hidrofugante transparente (material; 15/01/2017) | 1 | 3.8498672684223 | 3.85 |
| mt16pdg060a | m | Banda elástica de poliuretano de celda cerrada, e=12 mm (material; 15/01/2017) | 0.35 | 13.749525958651 | 4.81 |
| mt07mee604b | Ud | Reperc/m² refuerzo de juntas entre paneles (material; 15/01/2017) | 1 | 1.9299334618325 | 1.93 |
| mt07mee603 | Ud | Reperc/m² elementos fijación mecánica,acero galv DX51D+Z275N (material; 15/01/2017) | 1 | 1.449950010185 | 1.45 |
| mt15dra070a | m | Cinta adhesiva de polietileno de 60 mm de anchura (material; 15/01/2017) | 0.5 | 0.9399675928096 | 0.47 |
| mo123 | h | Oficial 1ª montador de estructura de madera (mano de obra; 20/02/2017) | 0.405 | 16.349436321742 | 6.62 |
| mo215 | h | Ayudante montador estructura de madera (mano de obra; 20/02/2017) | 0.81 | 15.379469763204 | 12.46 |
| %C I | % | costes indirectos | 3 % | 81.57 | 2.45 |
|  |  | Total |  |  | 84.02 |

| Medición | Uds. | Parcial |
|---|---|---|
| Claraboyas | 12 | 12.00 |
| Total |  | 12 |

**06.12** m² FAB. LADRILLO HUECO SENCILLO GRAN FORMATO (25/01/2017)
13.15 m² × 8.35 = 109.80
Formación de hoja de partición interior de 5 cm de espesor de fábrica, de ladrillo cerámico hueco sencillo, para revestir, 100x30x5 cm, recibida con una mezcla en agua de pegamento de cola preparado y hasta un 25% de yeso de calidad B1. Incluso p/p de replanteo, nivelación y aplomado, recibido de cercos y precercos, mermas y roturas, enjarjes, mochetas, ejecución de encuentros y limpieza. Se ejecutará esta fábrica en los elementos de cierre de las bañeras (no incluido)
NORMATIVA DE APLICACIÓN
Ejecución:
CTE. DB-HE Ahorro de energía.
CTE. DB-HR Protección frente al ruido.
CTE. DB-SE-F Seguridad estructural: Fábrica.
NTE-PTL. Particiones: Tabiques de ladrillo.
CRITERIO DE MEDICIÓN EN PROYECTO
Superficie medida según documentación gráfica de Proyecto, sin duplicar esquinas ni encuentros, deduciendo los huecos de superficie mayor de 3 m².
CONDICIONES PREVIAS QUE HAN DE CUMPLIRSE ANTES DE LA EJECUCIÓN DE LAS UNIDADES DE OBRA
DEL SOPORTE.
Se comprobará que se ha terminado la ejecución completa de la estructura. Se dispondrá en obra de los cercos y precercos de puertas y armarios.
AMBIENTALES.
Se suspenderán los trabajos cuando la temperatura ambiente sea inferior a 5°C o superior a 40°C, llueva, nieve o la velocidad del viento sea superior a 50 km/h.
PROCESO DE EJECUCIÓN
FASES DE EJECUCIÓN.
Replanteo y trazado en el forjado de los tabiques a realizar. Marcado en los pilares de los niveles de referencia general de planta y de nivel de pavimento. Colocación y aplomado de miras de referencia. Colocación, aplomado y nivelación de cercos y precercos de puertas y armarios. Tendido de hilos entre miras. Colocación de la tira de desolidarización de poliestireno expandido en arranques de tabiques y parte superior de precercos de puertas. Colocación de las piezas por hiladas a nivel. Remate con yeso en el encuentro de la fábrica de ladrillo de gran formato con el forjado superior. Recibido a la obra de cercos y precercos. Encuentro de la fábrica con el forjado superior. Limpieza del paramento.
CONDICIONES DE TERMINACIÓN.
La fábrica quedará monolítica, estable frente a esfuerzos horizontales, plana y aplomada. Tendrá una composición uniforme en toda su altura y buen aspecto.
CONSERVACIÓN Y MANTENIMIENTO.
Se protegerá la obra recién ejecutada frente al agua de lluvia. Se evitará la actuación sobre el elemento de acciones mecánicas no previstas en el cálculo.
CRITERIO DE MEDICIÓN EN OBRA Y CONDICIONES DE ABONO
Se medirá la superficie realmente ejecutada según especificaciones de Proyecto, sin duplicar esquinas ni encuentros, deduciendo los huecos de superficie mayor de 3 m².

| Código | Ud | Descripción | Rendimiento | Precio | Importe |
|---|---|---|---|---|---|
| mt16pea020a | m² | Panel rígido de poliestireno expandido e=10mm (material; 25/01/2017) | 0.014 | 0.8899693165963 | 0.01 |
| mt04lvg010a | ud | Ladrillo cerámico hueco sencillo, para revestir, 100x30x5 cm (material; 06/02/2017) | 9.804 | 0.1899934496105 | 1.86 |
| mt09eyc010 | kg | Pegamento de escayola (material; 06/02/2017) | 5.163 | 0.2699906915517 | 1.39 |
| mo107 | h | Oficial 1ª construcción en trabajos de albañilería | 0.202 | 16.349436321742 | 3.30 |
| mo320 | h | Peón ordinario construcción en trabajos de albañilería | 0.101 | 15.339471142233 | 1.55 |
| %C I | % | costes indirectos | 3 % | 8.11 | 0.24 |
|  |  | Total |  |  | 8.35 |

| Medición | Uds. | Largo | Ancho | Parcial |
|---|---|---|---|---|
| Bañera Aseo Usos múltiples | 1 | 1.33 | 0.55 | 0.73 |
|  | 1 | 0.4 | 0.5 | 0.20 |
| Bañera Aseo Infantil | 1 | 0.7 | 0.55 | 0.39 |
|  | 1 | 1 | 0.55 | 0.55 |
| Remate carpinterías Fachada Norte |  |  |  |  |
| v15 | 2 | 6 | 0.3 | 3.60 |
| v16 | 2 | 3.2 | 0.3 | 1.92 |
| v17 | 2 | 6 | 0.3 | 3.60 |
| v18 | 2 | 3.6 | 0.3 | 2.16 |
| Total |  |  |  | 13.15 |

**06.13** Ud. AYUDAS ALBAÑILERIA (21/02/2017)
7 Ud. × 893.01 = 6251.07
Ayuda de albañilería completa a la obra, incluyendo todas las instalaciones y colocaciones de aparatos en el edificio, con apertura y tapado de rozas, recibidos, pasos de instalaciones, recibido de cercos y registros, mano de obra de carga, elevación y descarga, limpieza, remates,medios auxiliares y en general todas aquellas ayudas necesarias para la ejecucion completa de la obra.
CRITERIO DE MEDICIÓN EN PROYECTO
Superficie construida, medida según documentación gráfica de Proyecto.
CONDICIONES PREVIAS QUE HAN DE CUMPLIRSE ANTES DE LA EJECUCIÓN DE LAS UNIDADES DE OBRA
DEL CONTRATISTA.
Antes de comenzar los trabajos, coordinará los diferentes oficios que han de intervenir.
PROCESO DE EJECUCIÓN
FASES DE EJECUCIÓN.
Trabajos de apertura y tapado de rozas. Apertura de agujeros en paramentos, muros, forjados y losas, para el paso de instalaciones. Colocación de pasatubos. Colocación y recibido de cajas para elementos empotrados. Sellado de agujeros y huecos de paso de instalaciones.
CONDICIONES DE TERMINACIÓN.
Adecuada finalización de la unidad de obra.
CRITERIO DE MEDICIÓN EN OBRA Y CONDICIONES DE ABONO
Se medirá la superficie realmente ejecutada según especificaciones de Proyecto.

| Código | Ud | Descripción | Rendimiento | Precio | Importe |
|---|---|---|---|---|---|
| mo450 | ud | Ayuda albañilería (21/02/2017) | 1 | 867.00010850395 | 867.00 |
| %C I | % | costes indirectos | 3 % | 867.00 | 26.01 |
|  |  | Total |  |  | 893.01 |

| Medición | Uds. | Parcial |
|---|---|---|
| Instalacion Calefaccion | 1 | 1.00 |
| Instalacion PCI | 1 | 1.00 |
| Instalacion Electricidad | 1 | 1.00 |
| Instalacion Fontaneria y Saneamiento | 1 | 1.00 |
| Instalacion Ventilacion | 1 | 1.00 |
| Instalacion Gas | 0.5 | 0.50 |
| Instalacion Voz y Datos | 0.5 | 0.50 |
| Instalacion Megafonia | 0.5 | 0.50 |
| Instalacion Antiintrusion | 0.5 | 0.50 |
| Total |  | 7 |

## C07 PARTICIONES (15/01/2017)
Importe: 70794.3

**07.01** m² TAB.ENTRAM.AUT.YESO LAM. 15A+12.5A+48+15A+12.5A/400 (15/01/2017)
45.3 m² × 44.34 = 2008.60
Suministro y montaje de tabique múltiple 15(A)+12.5(A)+48+15(A)+12.5(A)/400, de 103 mm de espesor total, sobre banda acústica autoadhesiva desolidarizante de espuma de poliuretano de celdas cerradas, de 3,2 mm de espesor y 48 mm de anchura, resistencia térmica 0,10 m²K/W, conductividad térmica 0,032 W/(mK), colocada en la base del tabique, formado por una estructura simple de perfiles de chapa de acero galvanizado de 48 mm de anchura y 0,6mm de espesor sólidamente fijada al suelo y al techo, a base de montantes s/ UNE-EN 14195 (elementos verticales) separados 400 mm entre sí, con disposición normal "N" y canales s/ UNE-EN 14195 (elementos horizontales) a cada lado del cual se atornillan cuatro placas en total (dos placas tipo normal de 15mm y 12.5mm de espesor en cada cara, dispuestas de modo que NO sean simétricas las caras del conjunto, es decir, en una cara la placa de 15mm será la exterior y en otra la interior); aislamiento acústico mediante panel semirrígido de lana mineral s/ UNE-EN 13162, espesor 45 mm, en el alma. Incluso p/p de replanteo de los perfiles, zonas de paso y huecos; colocación en todo su perímetro de cintas o bandas estancas, en la superficie de apoyo o contacto de los perfiles con los paramentos; anclajes de canales y montantes metálicos; corte y fijación de las placas mediante tornillería; tratamiento de las zonas de paso y huecos; ejecución de ángulos; formación de mochetas y recuadrado de pilares, tratamiento de juntas mediante pasta y cinta de juntas; refuerzo metálico de panel metálico de acero galvanizado de 0,8 mm. y en forma de U, específicos de los accesorios del sistema del fabricante para anclaje de aparatos sanitarios, encimeras, pizarras o elementos de cualquier tipo; enrasado de las cabezas de los tornillos con pasta de juntas; colocación de premarcos de puertas, armarios y huecos de cualquier tipo. recibido de las cajas para alojamiento de mecanismos eléctricos y de paso de instalaciones, previo replanteo de su ubicación en las placas y perforación de las mismas, y limpieza final. Tipo W112.es de Knauf o equivalente. Totalmente terminado y listo para imprimar, pintar o revestir.
Todo elemento metálico que esté en contacto con las placas estará protegido contra la corrosión. Las tuberías que discurran entre paneles de aislamiento estarán debidamente aisladas para evitar condensaciones.
NORMATIVA DE APLICACIÓN Montaje: CTE. DB-SI Seguridad en caso de incendio. CTE. DB-HR Protección frente al ruido. CTE. DB-HE Ahorro de energía. UNE 102043. Montaje de los sistemas constructivos con placa de yeso laminado (PYL). Tabiques, trasdosados y techos. Definiciones, aplicaciones y recomendaciones. NTE-PTP. Particiones: Tabiques de placas y paneles.
CRITERIO DE MEDICIÓN EN PROYECTO. Superficie medida según documentación gráfica de Proyecto, sin duplicar esquinas ni encuentros, siguiendo los criterios de medición expuestos en la norma UNE 92305.
CONDICIONES PREVIAS QUE HAN DE CUMPLIRSE ANTES DE LA EJECUCIÓN DE LAS UNIDADES DE OBRA. DEL SOPORTE. Antes de iniciar los trabajos, se comprobará que están terminadas la estructura, la cubierta y la fachada, estando colocada en ésta la carpintería con su acristalamiento. Se dispondrá en obra de los cercos y precercos de puertas y armarios. La superficie horizontal de asiento de las placas debe estar nivelada y el solado, a ser posible, colocado y terminado, salvo cuando el solado pueda resultar dañado durante los trabajos de montaje; en este caso, deberá estar terminada su base de asiento. Los techos de la obra estarán acabados, siendo necesario que la superficie inferior del forjado quede revestida si no se van a realizar falsos techos. Las instalaciones, tanto de fontanería y calefacción como de electricidad, deberán encontrarse con las tomas de planta en espera, para su distribución posterior por el interior de los tabiques. Los conductos de ventilación y las bajantes estarán colocados.
PROCESO DE EJECUCIÓN. FASES DE EJECUCIÓN. Replanteo y trazado en el forjado inferior y en el superior de los tabiques a realizar. Colocación de banda de estanqueidad y canales inferiores, sobre solado terminado o base de asiento. Colocación de banda de estanqueidad y canales superiores, bajo forjados. Colocación y fijación de los montantes sobre los elementos horizontales. Colocación de las placas para el cierre de una de las caras del tabique, mediante fijaciones mecánicas. Colocación de los paneles de lana de roca entre los montantes. Cierre de la segunda cara con placas, mediante fijaciones mecánicas. Replanteo de las cajas para alojamiento de mecanismos eléctricos y de paso de instalaciones, y posterior perforación de las placas. Tratamiento de las juntas entre placas. Recibido de las cajas para alojamiento de mecanismos eléctricos y de paso de instalaciones.
CONDICIONES DE TERMINACIÓN. El conjunto quedará monolítico, estable frente a esfuerzos horizontales, plano, de aspecto uniforme, aplomado y sin defectos.
CONSERVACIÓN Y MANTENIMIENTO. Se protegerá frente a golpes. Se evitarán las humedades y la colocación de elementos pesados sobre las placas.
CRITERIO DE MEDICIÓN EN OBRA Y CONDICIONES DE ABONO. Se medirá la superficie realmente ejecutada según especificaciones de Proyecto, sin duplicar esquinas ni encuentros, siguiendo los criterios de medición expuestos en la norma UNE 92305.

| Código | Ud | Descripción | Rendimiento | Precio | Importe |
|---|---|---|---|---|---|
| mt12psg041b | m | Banda autoadhesiva desolidarizante 48mm anchura (material; 24/01/2017) | 1.2 | 0.289990002037 | 0.35 |
| mt12psg070c | m | Canal raíl de perfil galvanizado 48mm anchura,s/UNE-EN14195 (material; 24/01/2017) | 0.52 | 1.0099651795082 | 0.53 |
| mt12psg060c | m | Montante de perfil galvanizado 48mm anchura,s/UNE-EN14195 (material; 24/01/2017) | 2.75 | 1.3599531130011 | 3.74 |
| mt16lra060a | m² | Panel semirrígido de lana mineral, espesor 45 mm, s/UNE-EN 13162 (material; 24/01/2017) | 1.05 | 2.6899072602743 | 2.82 |
| mt12psg010a | m² | Placa yeso laminado 12,5 mm A, borde afinado s/UNE-EN520 (material; 24/01/2017) | 2.1 | 4.7398365850187 | 9.95 |
| mt12psg010b | m² | Placa yeso laminado 15mm A, borde afinado s/UNE-EN520 (material; 24/01/2017) | 2.1 | 5.5598083149164 | 11.68 |
| mt12psg081b | ud | Tornillo autoperforante 3,5x25 mm. (material; 24/01/2017) | 38 | 0.0099996552427 | 0.38 |
| mt12psg220 | ud | Fijación compuesta por taco y tornillo 5x27. (material; 15/01/2017) | 1.6 | 0.0599979314559 | 0.10 |
| mt12psg030a | kg | Pasta para juntas, según UNE-EN 13963 (material; 24/01/2017) | 1 | 1.2099582843613 | 1.21 |
| mt12psg040a | m | Cinta de juntas. (material; 24/01/2017) | 3.2 | 0.029998965728 | 0.10 |
| mo126 | h | Oficial 1ª montador de prefabricados interiores. (mano de obra; 20/02/2017) | 0.384 | 16.349436321742 | 6.28 |
| mo217 | h | Ayudante montador de prefabricados interiores. (mano de obra; 20/02/2017) | 0.384 | 15.379469763204 | 5.91 |
| %C I | % | costes indirectos | 3 % | 43.05 | 1.29 |
|  |  | Total |  |  | 44.34 |

| Medición | Uds. | Largo | Alto | Parcial |
|---|---|---|---|---|
| ACTUACIONES EN EDIFICIO EXISTENTE |  |  |  |  |
| Tabicado de puertas usos múltiples | 3 | 0.86 | 2.1 | 5.42 |
| ----------------------------------------------- |  |  |  |  |
| EDIFICIO AMPLIACIÓN |  |  |  |  |
| Formación nichos extintores |  |  |  |  |
| Aulas PB | 6 | 0.37 | 3.65 | 8.10 |
|  | 6 | 0.3 | 3.65 | 6.57 |
| Almacén | 1 | 0.45 | 3.65 | 1.64 |
|  | 2 | 0.35 | 3.65 | 2.56 |
| Cocina | 1 | 0.6 | 3.65 | 2.19 |
|  | 1 | 0.55 | 3.65 | 2.01 |
|  | 1 | 0.75 | 3.65 | 2.74 |
| Aulas P1 | 6 | 0.37 | 3.5 | 7.77 |
|  | 6 | 0.3 | 3.5 | 6.30 |
| Total |  |  |  | 45.3 |

**07.02** m² TAB.ENTRAM.AUT.YESO LAM. 15A+12.5A+70+15A+12.5A/400 (15/01/2017)
229.66 m² × 46.34 = 10642.44
Suministro y montaje de tabique múltiple 15(A)+12.5(A)+70+15(A)+12.5(A)/400, de 125 mm de espesor total, sobre banda acústica autoadhesiva desolidarizante de espuma de poliuretano de celdas cerradas, de 3,2 mm de espesor y 70 mm de anchura, resistencia térmica 0,10 m²K/W, conductividad térmica 0,032 W/(mK), colocada en la base del tabique, formado por una estructura simple de perfiles de chapa de acero galvanizado de 70 mm de anchura y 0,6mm de espesor sólidamente fijada al suelo y al techo, a base de montantes s/ UNE-EN 14195 (elementos verticales) separados 400 mm entre sí, con disposición normal "N" y canales s/ UNE-EN 14195 (elementos horizontales) a cada lado del cual se atornillan cuatro placas en total (dos placas tipo normal de 15mm y 12.5mm de espesor en cada cara, dispuestas de modo que NO sean simétricas las caras del conjunto, es decir, en una cara la placa de 15mm será la exterior y en otra la interior); aislamiento acústico mediante panel semirrígido de lana mineral s/ UNE-EN 13162, espesor 65 mm, en el alma.
Incluso p/p de replanteo de los perfiles, zonas de paso y huecos; colocación en todo su perímetro de cintas o bandas estancas, en la superficie de apoyo o contacto de los perfiles con los paramentos; anclajes de canales y montantes metálicos; corte y fijación de las placas mediante tornillería; tratamiento de las zonas de paso y huecos; ejecución de ángulos; formación de mochetas y recuadrado de pilares, tratamiento de juntas mediante pasta y cinta de juntas; refuerzo metálico de panel metálico de acero galvanizado de 0,8 mm. y en forma de U, específicos de los accesorios del sistema del fabricante para anclaje de aparatos sanitarios, encimeras, pizarras o elementos de cualquier tipo; enrasado de las cabezas de los tornillos con pasta de juntas; colocación de premarcos de puertas, armarios y huecos de cualquier tipo. recibido de las cajas para alojamiento de mecanismos eléctricos y de paso de instalaciones, previo replanteo de su ubicación en las placas y perforación de las mismas, y limpieza final.
Tipo W112.es de Knauf o equivalente. Totalmente terminado y listo para imprimar, pintar o revestir.
Todo elemento metálico que esté en contacto con las placas estará protegido contra la corrosión. Las tuberías que discurran entre paneles de aislamiento estarán debidamente aisladas para evitar condensaciones.
NORMATIVA DE APLICACIÓN. Montaje: CTE. DB-SI Seguridad en caso de incendio. CTE. DB-HR Protección frente al ruido. CTE. DB-HE Ahorro de energía. UNE 102043. Montaje de los sistemas constructivos con placa de yeso laminado (PYL). Tabiques, trasdosados y techos. Definiciones, aplicaciones y recomendaciones. NTE-PTP. Particiones: Tabiques de placas y paneles.
CRITERIO DE MEDICIÓN EN PROYECTO. Superficie medida según documentación gráfica de Proyecto, sin duplicar esquinas ni encuentros, siguiendo los criterios de medición expuestos en la norma UNE 92305.
CONDICIONES PREVIAS QUE HAN DE CUMPLIRSE ANTES DE LA EJECUCIÓN DE LAS UNIDADES DE OBRA. DEL SOPORTE. Antes de iniciar los trabajos, se comprobará que están terminadas la estructura, la cubierta y la fachada, estando colocada en ésta la carpintería con su acristalamiento. Se dispondrá en obra de los cercos y precercos de puertas y armarios. La superficie horizontal de asiento de las placas debe estar nivelada y el solado, a ser posible, colocado y terminado, salvo cuando el solado pueda resultar dañado durante los trabajos de montaje; en este caso, deberá estar terminada su base de asiento. Los techos de la obra estarán acabados, siendo necesario que la superficie inferior del forjado quede revestida si no se van a realizar falsos techos. Las instalaciones, tanto de fontanería y calefacción como de electricidad, deberán encontrarse con las tomas de planta en espera, para su distribución posterior por el interior de los tabiques. Los conductos de ventilación y las bajantes estarán colocados.
PROCESO DE EJECUCIÓN FASES DE EJECUCIÓN. Replanteo y trazado en el forjado inferior y en el superior de los tabiques a realizar. Colocación de banda de estanqueidad y canales inferiores, sobre solado terminado o base de asiento. Colocación de banda de estanqueidad y canales superiores, bajo forjados. Colocación y fijación de los montantes sobre los elementos horizontales. Colocación de las placas para el cierre de una de las caras del tabique, mediante fijaciones mecánicas. Colocación de los paneles de lana de roca entre los montantes. Cierre de la segunda cara con placas, mediante fijaciones mecánicas. Replanteo de las cajas para alojamiento de mecanismos eléctricos y de paso de instalaciones, y posterior perforación de las placas. Tratamiento de las juntas entre placas. Recibido de las cajas para alojamiento de mecanismos eléctricos y de paso de instalaciones.
CONDICIONES DE TERMINACIÓN. El conjunto quedará monolítico, estable frente a esfuerzos horizontales, plano, de aspecto uniforme, aplomado y sin defectos.
CONSERVACIÓN Y MANTENIMIENTO. Se protegerá frente a golpes. Se evitarán las humedades y la colocación de elementos pesados sobre las placas.
CRITERIO DE MEDICIÓN EN OBRA Y CONDICIONES DE ABONO. Se medirá la superficie realmente ejecutada según especificaciones de Proyecto, sin duplicar esquinas ni encuentros, siguiendo los criterios de medición expuestos en la norma UNE 92305.

| Código | Ud | Descripción | Rendimiento | Precio | Importe |
|---|---|---|---|---|---|
| mt12psg041c | m | Banda autoadhesiva desolidarizante 70mm anchura (material; 24/01/2017) | 1.2 | 0.4399848306768 | 0.53 |
| mt12psg070d | m | Canal raíl de perfil galvanizado 70mm anchura,s/UNE-EN14195 (material; 24/01/2017) | 0.52 | 1.0599634557215 | 0.55 |
| mt12psg060d | m | Montante de perfil galvanizado 70mm anchura,s/UNE-EN14195 (material; 24/01/2017) | 2.75 | 1.6899417360088 | 4.65 |
| mt16lvp050fa | m² | Panel semirrígido de lana mineral, espesor 65 mm, s/UNE-EN 13162 (material; 24/01/2017) | 1.05 | 3.4798800244441 | 3.65 |
| mt12psg010a | m² | Placa yeso laminado 12,5 mm A, borde afinado s/UNE-EN520 | 2.1 | 4.7398365850187 | 9.95 |
| mt12psg010b | m² | Placa yeso laminado 15mm A, borde afinado s/UNE-EN520 | 2.1 | 5.5598083149164 | 11.68 |
| mt12psg081b | ud | Tornillo autoperforante 3,5x25 mm. | 38 | 0.0099996552427 | 0.38 |
| mt12psg220 | ud | Fijación compuesta por taco y tornillo 5x27. | 1.6 | 0.0599979314559 | 0.10 |
| mt12psg030a | kg | Pasta para juntas, según UNE-EN 13963 | 1 | 1.2099582843613 | 1.21 |
| mt12psg040a | m | Cinta de juntas. | 3.2 | 0.029998965728 | 0.10 |
| mo126 | h | Oficial 1ª montador de prefabricados interiores. | 0.384 | 16.349436321742 | 6.28 |
| mo217 | h | Ayudante montador de prefabricados interiores. | 0.384 | 15.379469763204 | 5.91 |
| %C I | % | costes indirectos | 3 % | 44.99 | 1.35 |
|  |  | Total |  |  | 46.34 |

| Medición | Uds. | Largo | Alto | Parcial |
|---|---|---|---|---|
| ACTUACIONES EN EDIFICIO EXISTENTE |  |  |  |  |
| Tabique AMPA | 1 | 3.7 | 3.25 | 12.03 |
| Tabique Director-Jefe Estudios | 1 | 3.7 | 3.25 | 12.03 |
|  | 1 | 7.15 | 3.25 | 23.24 |
| dto. puertas | -1 | 0.9 | 2.05 | -1.85 |
| ------------------------------------------------ |  |  |  |  |
| PB |  |  |  |  |
| Secretaría | 1 | 10.5 | 3.65 | 38.33 |
| dto. puertas | -1 | 0.9 | 2.8 | -2.52 |
|  | 1 | 5.2 | 3.65 | 18.98 |
| dto. puertas | -1 | 0.9 | 2.05 | -1.85 |
| Biblioteca | 1 | 9.7 | 3.65 | 35.41 |
| dto. puertas | -1 | 1.55 | 2.8 | -4.34 |
| CGMP | 1 | 2.4 | 3.65 | 8.76 |
|  | 1 | 2.5 | 3.65 | 9.13 |
| dto. puertas | -1 | 0.9 | 2.05 | -1.85 |
| Comedor | 1 | 6.95 | 3.65 | 25.37 |
| dto puerta | -1 | 1.55 | 2.1 | -3.26 |
| Almacén | 1 | 6.95 | 3.65 | 25.37 |
| dto puerta | -1 | 1.5 | 2.1 | -3.15 |
| ------------------------------------------------ |  |  |  |  |
| P1 |  |  |  |  |
| Dobles Alturas Pasillos | 1 | 14 | 1.35 | 18.90 |
|  | 1 | 13.5 | 1.35 | 18.23 |
|  | 1 | 2 | 1.35 | 2.70 |
| Total |  |  |  | 229.66 |

**07.03** m² TAB.ENTRAM.AUT.YESO LAM. 15A+12.5A+70+15A+12.5H1/400 (15/01/2017)
292.55 m² × 49.51 = 14484.15
Suministro y montaje de tabique múltiple 15(A)+12.5(A)+70+15(A)+12.5(H1)/400, de 125 mm de espesor total, sobre banda acústica autoadhesiva desolidarizante de espuma de poliuretano de celdas cerradas, de 3,2 mm de espesor y 70 mm de anchura, resistencia térmica 0,10 m²K/W, conductividad térmica 0,032 W/(mK), colocada en la base del tabique, formado por una estructura simple de perfiles de chapa de acero galvanizado de 70 mm de anchura y 0,6mm de espesor sólidamente fijada al suelo y al techo, a base de montantes s/ UNE-EN 14195 (elementos verticales) separados 400 mm entre sí, con disposición normal "N" y canales s/ UNE-EN 14195 (elementos horizontales) a cada lado del cual se atornillan cuatro placas en total (dos placas tipo normal de 15mm y 12.5mm de espesor en una cara, y en la otras una placa normal de 15mm y otra y otra hidrofugada H1 de 12.5mm en contacto con el espacio húmedo, dispuestas de modo que NO sean simétricas las caras del conjunto, es decir, en una cara la placa de 15mm será la exterior y en otra la interior); aislamiento acústico mediante panel semirrígido de lana mineral s/ UNE-EN 13162, espesor 65 mm, en el alma.
Incluso p/p de replanteo de los perfiles, zonas de paso y huecos; colocación en todo su perímetro de cintas o bandas estancas, en la superficie de apoyo o contacto de los perfiles con los paramentos; anclajes de canales y montantes metálicos; corte y fijación de las placas mediante tornillería; tratamiento de las zonas de paso y huecos; ejecución de ángulos; formación de mochetas y recuadrado de pilares, tratamiento de juntas mediante pasta y cinta de juntas; refuerzo metálico de panel metálico de acero galvanizado de 0,8 mm. y en forma de U, específicos de los accesorios del sistema del fabricante para anclaje de aparatos sanitarios, encimeras, pizarras o elementos de cualquier tipo; enrasado de las cabezas de los tornillos con pasta de juntas; colocación de premarcos de puertas, armarios y huecos de cualquier tipo. recibido de las cajas para alojamiento de mecanismos eléctricos y de paso de instalaciones, previo replanteo de su ubicación en las placas y perforación de las mismas, y limpieza final.
Tipo W112.es de Knauf o equivalente. Totalmente terminado y listo para imprimar, pintar o revestir.
Todo elemento metálico que esté en contacto con las placas estará protegido contra la corrosión. Las tuberías que discurran entre paneles de aislamiento estarán debidamente aisladas para evitar condensaciones.
NORMATIVA DE APLICACIÓN. Montaje: CTE. DB-SI Seguridad en caso de incendio. CTE. DB-HR Protección frente al ruido. CTE. DB-HE Ahorro de energía. UNE 102043. Montaje de los sistemas constructivos con placa de yeso laminado (PYL). Tabiques, trasdosados y techos. Definiciones, aplicaciones y recomendaciones. NTE-PTP. Particiones: Tabiques de placas y paneles.
CRITERIO DE MEDICIÓN EN PROYECTO. Superficie medida según documentación gráfica de Proyecto, sin duplicar esquinas ni encuentros, siguiendo los criterios de medición expuestos en la norma UNE 92305.
CONDICIONES PREVIAS QUE HAN DE CUMPLIRSE ANTES DE LA EJECUCIÓN DE LAS UNIDADES DE OBRA DEL SOPORTE. Antes de iniciar los trabajos, se comprobará que están terminadas la estructura, la cubierta y la fachada, estando colocada en ésta la carpintería con su acristalamiento. Se dispondrá en obra de los cercos y precercos de puertas y armarios. La superficie horizontal de asiento de las placas debe estar nivelada y el solado, a ser posible, colocado y terminado, salvo cuando el solado pueda resultar dañado durante los trabajos de montaje; en este caso, deberá estar terminada su base de asiento. Los techos de la obra estarán acabados, siendo necesario que la superficie inferior del forjado quede revestida si no se van a realizar falsos techos. Las instalaciones, tanto de fontanería y calefacción como de electricidad, deberán encontrarse con las tomas de planta en espera, para su distribución posterior por el interior de los tabiques. Los conductos de ventilación y las bajantes estarán colocados.
PROCESO DE EJECUCIÓN FASES DE EJECUCIÓN. Replanteo y trazado en el forjado inferior y en el superior de los tabiques a realizar. Colocación de banda de estanqueidad y canales inferiores, sobre solado terminado o base de asiento. Colocación de banda de estanqueidad y canales superiores, bajo forjados. Colocación y fijación de los montantes sobre los elementos horizontales. Colocación de las placas para el cierre de una de las caras del tabique, mediante fijaciones mecánicas. Colocación de los paneles de lana de roca entre los montantes. Cierre de la segunda cara con placas, mediante fijaciones mecánicas. Replanteo de las cajas para alojamiento de mecanismos eléctricos y de paso de instalaciones, y posterior perforación de las placas. Tratamiento de las juntas entre placas. Recibido de las cajas para alojamiento de mecanismos eléctricos y de paso de instalaciones.
CONDICIONES DE TERMINACIÓN. El conjunto quedará monolítico, estable frente a esfuerzos horizontales, plano, de aspecto uniforme, aplomado y sin defectos.
CONSERVACIÓN Y MANTENIMIENTO. Se protegerá frente a golpes. Se evitarán las humedades y la colocación de elementos pesados sobre las placas.
CRITERIO DE MEDICIÓN EN OBRA Y CONDICIONES DE ABONO. Se medirá la superficie realmente ejecutada según especificaciones de Proyecto, sin duplicar esquinas ni encuentros, siguiendo los criterios de medición expuestos en la norma UNE 92305.

| Código | Ud | Descripción | Rendimiento | Precio | Importe |
|---|---|---|---|---|---|
| mt12psg041c | m | Banda autoadhesiva desolidarizante 70mm anchura | 1.2 | 0.4399848306768 | 0.53 |
| mt12psg070d | m | Canal raíl de perfil galvanizado 70mm anchura,s/UNE-EN14195 | 0.52 | 1.0599634557215 | 0.55 |
| mt12psg060d | m | Montante de perfil galvanizado 70mm anchura,s/UNE-EN14195 | 2.75 | 1.6899417360088 | 4.65 |
| mt16lvp050fa | m² | Panel semirrígido de lana mineral, espesor 65 mm, s/UNE-EN 13162 | 1.05 | 3.4798800244441 | 3.65 |
| mt12psg010a | m² | Placa yeso laminado 12,5 mm A, borde afinado s/UNE-EN520 | 1.05 | 4.7398365850187 | 4.98 |
| mt12psg010p | m² | Placa yeso laminado 12,5 mm H1, borde afinado s/UNE-EN520 (material; 24/01/2017) | 1.05 | 7.4997414319916 | 7.87 |
| mt12psg010b | m² | Placa yeso laminado 15mm A, borde afinado s/UNE-EN520 | 2.1 | 5.5598083149164 | 11.68 |
| mt12psg081b | ud | Tornillo autoperforante 3,5x25 mm. | 17 | 0.0099996552427 | 0.17 |
| mt12psg081c | ud | Tornillo autoperforante 3,5x35 mm (material; 24/01/2017) | 38 | 0.0099996552427 | 0.38 |
| mt12psg220 | ud | Fijación compuesta por taco y tornillo 5x27. | 1.6 | 0.0599979314559 | 0.10 |
| mt12psg030a | kg | Pasta para juntas, según UNE-EN 13963 | 1 | 1.2099582843613 | 1.21 |
| mt12psg040a | m | Cinta de juntas. | 3.2 | 0.029998965728 | 0.10 |
| mo126 | h | Oficial 1ª montador de prefabricados interiores. | 0.384 | 16.349436321742 | 6.28 |
| mo217 | h | Ayudante montador de prefabricados interiores. | 0.384 | 15.379469763204 | 5.91 |
| %C I | % | costes indirectos | 3 % | 48.06 | 1.44 |
|  |  | Total |  |  | 49.51 |

| Medición | Uds. | Largo | Alto | Parcial |
|---|---|---|---|---|
| PB |  |  |  |  |
| Aseos profesores | 1 | 2.2 | 3.65 | 8.03 |
|  | 1 | 5.45 | 3.65 | 19.89 |
| dto puerta | -2 | 0.9 | 2.05 | -3.69 |
| Al1-Al2 | 1 | 5.4 | 3.65 | 19.71 |
|  | 1 | 2.4 | 3.65 | 8.76 |
| dto puerta | -2 | 0.9 | 2.05 | -3.69 |
| Aseos-CGMP | 1 | 2.2 | 3.65 | 8.03 |
|  | 1 | 2 | 3.65 | 7.30 |
| Cocina | 1 | 9.8 | 3.65 | 35.77 |
|  | 1 | 1 | 3.65 | 3.65 |
|  | 1 | 6.9 | 3.65 | 25.19 |
| dto puerta | -1 | 0.9 | 2.05 | -1.85 |
| dto pasaplatos | -2 | 0.8 | 2.05 | -3.28 |
|  | -1 | 2.15 | 1.15 | -2.47 |
| Almacén Cocina | 1 | 2.8 | 3.65 | 10.22 |
|  | 1 | 3.4 | 3.65 | 12.41 |
| dto puerta | -1 | 0.9 | 2.05 | -1.85 |
| Pasillo-Vestuarios | 1 | 10.05 | 3.65 | 36.68 |
| dto puerta | -3 | 0.9 | 2.05 | -5.54 |
| Al3-Al4 | 1 | 4.1 | 3.65 | 14.97 |
|  | 1 | 3.95 | 4.05 | 16.00 |
|  | 1 | 3.85 | 3.65 | 14.05 |
|  | 1 | 7.6 | 3.65 | 27.74 |
| dto puerta | -2 | 0.9 | 2.05 | -3.69 |
| ----------------------------------- |  |  |  |  |
| P1 |  |  |  |  |
| Aseo Al5 | 1 | 6.6 | 3.5 | 23.10 |
|  | 1 | 1.85 | 3.5 | 6.48 |
| dto puerta | -1 | 0.9 | 2.05 | -1.85 |
| Aseo Al6 | 1 | 6.95 | 3.5 | 24.33 |
| dto puerta | -1 | 0.9 | 2.05 | -1.85 |
| Total |  |  |  | 292.55 |

**07.04** m² TAB.ENTRAM.AUT.YESO LAM. 15H1+12.5A+70+15A+12.5H1/400 (15/01/2017)
38.2 m² × 53.42 = 2040.64
Suministro y montaje de tabique múltiple 15(H1)+12.5(A)+70+15(A)+12.5(H1)/400, de 125 mm de espesor total, sobre banda acústica autoadhesiva desolidarizante de espuma de poliuretano de celdas cerradas, de 3,2 mm de espesor y 70 mm de anchura, resistencia térmica 0,10 m²K/W, conductividad térmica 0,032 W/(mK), colocada en la base del tabique, formado por una estructura simple de perfiles de chapa de acero galvanizado de 70 mm de anchura y 0,6mm de espesor sólidamente fijada al suelo y al techo, a base de montantes s/ UNE-EN 14195 (elementos verticales) separados 400 mm entre sí, con disposición normal "N" y canales s/ UNE-EN 14195 (elementos horizontales) a cada lado del cual se atornillan cuatro placas en total (una placa hidrofugada H1 de 15mm y otra normal A 12.5mm de espesor en una cara, y en la otra una placa normal de 15mm y otra y otra hidrofugada H1 de 12.5mm, de modo que las hidrofugadas queden en contacto con el espacio húmedo y dispuestas de modo que NO sean simétricas las caras del conjunto, es decir, en una cara la placa de 15mm será la exterior y en otra la interior); aislamiento acústico mediante panel semirrígido de lana mineral s/ UNE-EN 13162, espesor 65 mm, en el alma.
Incluso p/p de replanteo de los perfiles, zonas de paso y huecos; colocación en todo su perímetro de cintas o bandas estancas, en la superficie de apoyo o contacto de los perfiles con los paramentos; anclajes de canales y montantes metálicos; corte y fijación de las placas mediante tornillería; tratamiento de las zonas de paso y huecos; ejecución de ángulos; formación de mochetas y recuadrado de pilares, tratamiento de juntas mediante pasta y cinta de juntas; refuerzo metálico de panel metálico de acero galvanizado de 0,8 mm. y en forma de U, específicos de los accesorios del sistema del fabricante para anclaje de aparatos sanitarios, encimeras, pizarras o elementos de cualquier tipo; enrasado de las cabezas de los tornillos con pasta de juntas; colocación de premarcos de puertas, armarios y huecos de cualquier tipo. recibido de las cajas para alojamiento de mecanismos eléctricos y de paso de instalaciones, previo replanteo de su ubicación en las placas y perforación de las mismas, y limpieza final.
Tipo W112.es de Knauf o equivalente. Totalmente terminado y listo para imprimar, pintar o revestir.
Todo elemento metálico que esté en contacto con las placas estará protegido contra la corrosión. Las tuberías que discurran entre paneles de aislamiento estarán debidamente aisladas para evitar condensaciones.
NORMATIVA DE APLICACIÓN Montaje: CTE. DB-SI Seguridad en caso de incendio. CTE. DB-HR Protección frente al ruido. CTE. DB-HE Ahorro de energía. UNE 102043. Montaje de los sistemas constructivos con placa de yeso laminado (PYL). Tabiques, trasdosados y techos. Definiciones, aplicaciones y recomendaciones. NTE-PTP. Particiones: Tabiques de placas y paneles.
CRITERIO DE MEDICIÓN EN PROYECTO. Superficie medida según documentación gráfica de Proyecto, sin duplicar esquinas ni encuentros, siguiendo los criterios de medición expuestos en la norma UNE 92305.
CONDICIONES PREVIAS QUE HAN DE CUMPLIRSE ANTES DE LA EJECUCIÓN DE LAS UNIDADES DE OBRA DEL SOPORTE. Antes de iniciar los trabajos, se comprobará que están terminadas la estructura, la cubierta y la fachada, estando colocada en ésta la carpintería con su acristalamiento. Se dispondrá en obra de los cercos y precercos de puertas y armarios. La superficie horizontal de asiento de las placas debe estar nivelada y el solado, a ser posible, colocado y terminado, salvo cuando el solado pueda resultar dañado durante los trabajos de montaje; en este caso, deberá estar terminada su base de asiento. Los techos de la obra estarán acabados, siendo necesario que la superficie inferior del forjado quede revestida si no se van a realizar falsos techos. Las instalaciones, tanto de fontanería y calefacción como de electricidad, deberán encontrarse con las tomas de planta en espera, para su distribución posterior por el interior de los tabiques. Los conductos de ventilación y las bajantes estarán colocados.
PROCESO DE EJECUCIÓN FASES DE EJECUCIÓN. Replanteo y trazado en el forjado inferior y en el superior de los tabiques a realizar. Colocación de banda de estanqueidad y canales inferiores, sobre solado terminado o base de asiento. Colocación de banda de estanqueidad y canales superiores, bajo forjados. Colocación y fijación de los montantes sobre los elementos horizontales. Colocación de las placas para el cierre de una de las caras del tabique, mediante fijaciones mecánicas. Colocación de los paneles de lana de roca entre los montantes. Cierre de la segunda cara con placas, mediante fijaciones mecánicas. Replanteo de las cajas para alojamiento de mecanismos eléctricos y de paso de instalaciones, y posterior perforación de las placas. Tratamiento de las juntas entre placas. Recibido de las cajas para alojamiento de mecanismos eléctricos y de paso de instalaciones.
CONDICIONES DE TERMINACIÓN. El conjunto quedará monolítico, estable frente a esfuerzos horizontales, plano, de aspecto uniforme, aplomado y sin defectos.
CONSERVACIÓN Y MANTENIMIENTO. Se protegerá frente a golpes. Se evitarán las humedades y la colocación de elementos pesados sobre las placas.
CRITERIO DE MEDICIÓN EN OBRA Y CONDICIONES DE ABONO. Se medirá la superficie realmente ejecutada según especificaciones de Proyecto, sin duplicar esquinas ni encuentros, siguiendo los criterios de medición expuestos en la norma UNE 92305.

| Código | Ud | Descripción | Rendimiento | Precio | Importe |
|---|---|---|---|---|---|
| mt12psg041c | m | Banda autoadhesiva desolidarizante 70mm anchura | 1.2 | 0.4399848306768 | 0.53 |
| mt12psg070d | m | Canal raíl de perfil galvanizado 70mm anchura,s/UNE-EN14195 | 0.52 | 1.0599634557215 | 0.55 |
| mt12psg060d | m | Montante de perfil galvanizado 70mm anchura,s/UNE-EN14195 | 2.75 | 1.6899417360088 | 4.65 |
| mt16lvp050fa | m² | Panel semirrígido de lana mineral, espesor 65 mm, s/UNE-EN 13162 | 1.05 | 3.4798800244441 | 3.65 |
| mt12psg010a | m² | Placa yeso laminado 12,5 mm A, borde afinado s/UNE-EN520 | 1.05 | 4.7398365850187 | 4.98 |
| mt12psg010p | m² | Placa yeso laminado 12,5 mm H1, borde afinado s/UNE-EN520 | 1.05 | 7.4997414319916 | 7.87 |
| mt12psg010b | m² | Placa yeso laminado 15mm A, borde afinado s/UNE-EN520 | 1.05 | 5.5598083149164 | 5.84 |
| mt12psg010 | m² | Placa yeso laminado 15mm H1, borde afinado s/UNE-EN520 (material; 24/01/2017) | 1.05 | 9.169683857515 | 9.63 |
| mt12psg081b | ud | Tornillo autoperforante 3,5x25 mm. | 17 | 0.0099996552427 | 0.17 |
| mt12psg081c | ud | Tornillo autoperforante 3,5x35 mm | 38 | 0.0099996552427 | 0.38 |
| mt12psg220 | ud | Fijación compuesta por taco y tornillo 5x27. | 1.6 | 0.0599979314559 | 0.10 |
| mt12psg030a | kg | Pasta para juntas, según UNE-EN 13963 | 1 | 1.2099582843613 | 1.21 |
| mt12psg040a | m | Cinta de juntas. | 3.2 | 0.029998965728 | 0.10 |
| mo126 | h | Oficial 1ª montador de prefabricados interiores. | 0.384 | 16.349436321742 | 6.28 |
| mo217 | h | Ayudante montador de prefabricados interiores. | 0.384 | 15.379469763204 | 5.91 |
| %C I | % | costes indirectos | 3 % | 51.85 | 1.56 |
|  |  | Total |  |  | 53.42 |

| Medición | Uds. | Largo | Alto | Parcial |
|---|---|---|---|---|
| PB |  |  |  |  |
| AL-3 | 1 | 1.65 | 2 | 3.30 |
| Vestuarios | 2 | 2.95 | 3.65 | 21.54 |
| -------------------------- |  |  |  |  |
| P1 |  |  |  |  |
| Aseo Al5 | 1 | 1.95 | 3.5 | 6.83 |
| dto puerta | -1 | 0.9 | 2.05 | -1.85 |
| Aseo Al6 | 1 | 1.95 | 3.5 | 6.83 |
| dto puerta | -1 | 0.9 | 2.05 | -1.85 |
| --------------------------- |  |  |  |  |
| Tabicas claraboyas | 4 | 1 | 0.85 | 3.40 |
| Total |  |  |  | 38.2 |

**07.05** m² TAB.ENTRAM.AUT.YESO LAM. 15H1+12.5A+48+48+15A+12.5H1/600 ARRIOST (15/01/2017)
35.68 m² × 60.9 = 2172.91
Suministro y montaje de tabique técnico 15(H1)+12.5(A)+48+48+15(A)+12.5(H1)/600, de 195 mm de espesor total, sobre banda acústica autoadhesiva desolidarizante de espuma de poliuretano de celdas cerradas, de 3,2 mm de espesor y 48 mm de anchura, resistencia térmica 0,10 m²K/W, conductividad térmica 0,032 W/(mK), colocada en la base del tabique, formado por una estructura doble de perfiles de chapa de acero galvanizado de 48 mm de anchura y 0,6mm de espesor sólidamente fijada al suelo y al techo y arriostrada con trozos de placa de yeso laminado colocada en posición trasversal y atornillada a ambas estructuras hasta formar un conjunto rígido, de modo que la distancia entre las caras externas de la doble estructura diste 140mm entre sí; la estructura formada por a base de montantes s/ UNE-EN 14195 (elementos verticales) separados 600 mm entre sí, con disposición normal "N" y canales s/ UNE-EN 14195 (elementos horizontales) a cada lado del cual se atornillan cuatro placas en total (una placa hidrofugada H1 de 15mm y otra normal A 12.5mm de espesor en una cara, y en la otra una placa normal de 15mm y otra y otra hidrofugada H1 de 12.5mm, de modo que las hidrofugadas queden en contacto con el espacio húmedo y dispuestas de modo que NO sean simétricas las caras del conjunto, es decir, en una cara la placa de 15mm será la exterior y en otra la interior); aislamiento acústico mediante panel semirrígido de lana mineral s/ UNE-EN 13162, espesor 65 mm, en el alma.
Incluso p/p de replanteo de los perfiles, zonas de paso y huecos; colocación en todo su perímetro de cintas o bandas estancas, en la superficie de apoyo o contacto de los perfiles con los paramentos; anclajes de canales y montantes metálicos; corte y fijación de las placas mediante tornillería; tratamiento de las zonas de paso y huecos; ejecución de ángulos; formación de mochetas y recuadrado de pilares, tratamiento de juntas mediante pasta y cinta de juntas; refuerzo metálico de panel metálico de acero galvanizado de 0,8 mm. y en forma de U, específicos de los accesorios del sistema del fabricante para anclaje de aparatos sanitarios, encimeras, pizarras o elementos de cualquier tipo; enrasado de las cabezas de los tornillos con pasta de juntas; colocación de premarcos de puertas, armarios y huecos de cualquier tipo. recibido de las cajas para alojamiento de mecanismos eléctricos y de paso de instalaciones, previo replanteo de su ubicación en las placas y perforación de las mismas, y limpieza final.
Tipo W116.es de Knauf o equivalente. Totalmente terminado y listo para imprimar, pintar o revestir.
Todo elemento metálico que esté en contacto con las placas estará protegido contra la corrosión. Las tuberías que discurran entre paneles de aislamiento estarán debidamente aisladas para evitar condensaciones.
NORMATIVA DE APLICACIÓN Montaje: CTE. DB-SI Seguridad en caso de incendio. CTE. DB-HR Protección frente al ruido. CTE. DB-HE Ahorro de energía. UNE 102043. Montaje de los sistemas constructivos con placa de yeso laminado (PYL). Tabiques, trasdosados y techos. Definiciones, aplicaciones y recomendaciones. NTE-PTP. Particiones: Tabiques de placas y paneles. CRITERIO DE MEDICIÓN EN PROYECTO. Superficie medida según documentación gráfica de Proyecto, sin duplicar esquinas ni encuentros, siguiendo los criterios de medición expuestos en la norma UNE 92305.
CONDICIONES PREVIAS QUE HAN DE CUMPLIRSE ANTES DE LA EJECUCIÓN DE LAS UNIDADES DE OBRA DEL SOPORTE. Antes de iniciar los trabajos, se comprobará que están terminadas la estructura, la cubierta y la fachada, estando colocada en ésta la carpintería con su acristalamiento. Se dispondrá en obra de los cercos y precercos de puertas y armarios. La superficie horizontal de asiento de las placas debe estar nivelada y el solado, a ser posible, colocado y terminado, salvo cuando el solado pueda resultar dañado durante los trabajos de montaje; en este caso, deberá estar terminada su base de asiento. Los techos de la obra estarán acabados, siendo necesario que la superficie inferior del forjado quede revestida si no se van a realizar falsos techos. Las instalaciones, tanto de fontanería y calefacción como de electricidad, deberán encontrarse con las tomas de planta en espera, para su distribución posterior por el interior de los tabiques. Los conductos de ventilación y las bajantes estarán colocados.
PROCESO DE EJECUCIÓN FASES DE EJECUCIÓN. Replanteo y trazado en el forjado inferior y en el superior de los tabiques a realizar. Colocación de banda de estanqueidad y canales inferiores, sobre solado terminado o base de asiento. Colocación de banda de estanqueidad y canales superiores, bajo forjados. Colocación y fijación de los montantes sobre los elementos horizontales. Colocación de las placas para el cierre de una de las caras del tabique, mediante fijaciones mecánicas. Colocación de los paneles de lana mineral entre los montantes. Cierre de la segunda cara con placas, mediante fijaciones mecánicas. Replanteo de las cajas para alojamiento de mecanismos eléctricos y de paso de instalaciones, y posterior perforación de las placas. Tratamiento de las juntas entre placas. Recibido de las cajas para alojamiento de mecanismos eléctricos y de paso de instalaciones.
CONDICIONES DE TERMINACIÓN. El conjunto quedará monolítico, estable frente a esfuerzos horizontales, plano, de aspecto uniforme, aplomado y sin defectos.
CONSERVACIÓN Y MANTENIMIENTO. Se protegerá frente a golpes. Se evitarán las humedades y la colocación de elementos pesados sobre las placas.
CRITERIO DE MEDICIÓN EN OBRA Y CONDICIONES DE ABONO. Se medirá la superficie realmente ejecutada según especificaciones de Proyecto, sin duplicar esquinas ni encuentros, siguiendo los criterios de medición expuestos en la norma UNE 92305.

| Código | Ud | Descripción | Rendimiento | Precio | Importe |
|---|---|---|---|---|---|
| mt12psg041b | m | Banda autoadhesiva desolidarizante 48mm anchura | 2.4 | 0.289990002037 | 0.70 |
| mt12psg070c | m | Canal raíl de perfil galvanizado 48mm anchura,s/UNE-EN14195 | 1.039 | 1.0099651795082 | 1.05 |
| mt12psg060c | m | Montante de perfil galvanizado 48mm anchura,s/UNE-EN14195 | 3.35 | 1.3599531130011 | 4.56 |
| mt16lvp050fa | m² | Panel semirrígido de lana mineral, espesor 65 mm, s/UNE-EN 13162 | 2.1 | 3.4798800244441 | 7.31 |
| mt12psg010a | m² | Placa yeso laminado 12,5 mm A, borde afinado s/UNE-EN520 | 1.05 | 4.7398365850187 | 4.98 |
| mt12psg010p | m² | Placa yeso laminado 12,5 mm H1, borde afinado s/UNE-EN520 | 1.05 | 7.4997414319916 | 7.87 |
| mt12psg010b | m² | Placa yeso laminado 15mm A, borde afinado s/UNE-EN520 | 1.05 | 5.5598083149164 | 5.84 |
| mt12psg010 | m² | Placa yeso laminado 15mm H1, borde afinado s/UNE-EN520 | 1.05 | 9.169683857515 | 9.63 |
| mt12psg081b | ud | Tornillo autoperforante 3,5x25 mm. | 22 | 0.0099996552427 | 0.22 |
| mt12psg081c | ud | Tornillo autoperforante 3,5x35 mm | 38 | 0.0099996552427 | 0.38 |
| mt12psg220 | ud | Fijación compuesta por taco y tornillo 5x27. | 3.2 | 0.0599979314559 | 0.19 |
| mt12psg030a | kg | Pasta para juntas, según UNE-EN 13963 | 1 | 1.2099582843613 | 1.21 |
| mt12psg040a | m | Cinta de juntas. | 3.2 | 0.029998965728 | 0.10 |
| mo126 | h | Oficial 1ª montador de prefabricados interiores. | 0.475 | 16.349436321742 | 7.77 |
| mo217 | h | Ayudante montador de prefabricados interiores. | 0.475 | 15.379469763204 | 7.31 |
| %C I | % | costes indirectos | 3 % | 59.12 | 1.77 |
|  |  | Total |  |  | 60.9 |

| Medición | Uds. | Largo | Alto | Parcial |
|---|---|---|---|---|
| Aseos infantil | 1 | 2.4 | 3 | 7.20 |
| AL1-Al2 | 1 | 1.95 | 3.65 | 7.12 |
| Aseos profesores | 1 | 2.15 | 3.65 | 7.85 |
| Al3-Al4 | 1 | 3.7 | 3.65 | 13.51 |
| Total |  |  |  | 35.68 |

**07.06** m² TAB.ENTRAM.AUT.YESO LAM. 15A+12.5A+70+12.5A+70+15A+12.5A/400 (15/01/2017)
48.3 m² × 66.46 = 3210.02
Suministro y montaje de tabique múltiple 15(A)+12.5(A)+70+12,5(A)+70+15(A)+12.5(A)/400, de 208 mm de espesor total, sobre banda acústica autoadhesiva desolidarizante de espuma de poliuretano de celdas cerradas, de 3,2 mm de espesor y 70 mm de anchura, resistencia térmica 0,10 m²K/W, conductividad térmica 0,032 W/(mK), colocada en la base del tabique, formado por una doble de perfiles de chapa de acero galvanizado de 70 mm de anchura y 0,6mm de espesor sólidamente fijada al suelo y al techo, a base de montantes s/ UNE-EN 14195 (elementos verticales) separados 400 mm entre sí, con disposición normal "N" y canales s/ UNE-EN 14195 (elementos horizontales), separados entre sí por una placa de tipo normal A de 12,5mm de espesor atornillada a ambas estructuras; a cada lado externo se atornillan cuatro placas en total (dos placas tipo normal A de 15mm y 12.5mm de espesor en cada cara, dispuestas de modo que NO sean simétricas las caras del conjunto, es decir, en una cara la placa de 15mm será la exterior y en otra la interior); aislamiento acústico mediante panel semirrígido de lana mineral s/ UNE-EN 13162, espesor 65 mm, en ambas almas.
Incluso p/p de replanteo de los perfiles, zonas de paso y huecos; colocación en todo su perímetro de cintas o bandas estancas, en la superficie de apoyo o contacto de los perfiles con los paramentos; anclajes de canales y montantes metálicos; corte y fijación de las placas mediante tornillería; tratamiento de las zonas de paso y huecos; ejecución de ángulos; formación de mochetas y recuadrado de pilares, tratamiento de juntas mediante pasta y cinta de juntas; refuerzo metálico de panel metálico de acero galvanizado de 0,8 mm. y en forma de U, específicos de los accesorios del sistema del fabricante para anclaje de aparatos sanitarios, encimeras, pizarras o elementos de cualquier tipo; enrasado de las cabezas de los tornillos con pasta de juntas; colocación de premarcos de puertas, armarios y huecos de cualquier tipo. recibido de las cajas para alojamiento de mecanismos eléctricos y de paso de instalaciones, previo replanteo de su ubicación en las placas y perforación de las mismas, y limpieza final.
Tipo W115.es de Knauf o equivalente. Totalmente terminado y listo para imprimar, pintar o revestir.
Todo elemento metálico que esté en contacto con las placas estará protegido contra la corrosión. Las tuberías que discurran entre paneles de aislamiento estarán debidamente aisladas para evitar condensaciones.
NORMATIVA DE APLICACIÓN Montaje: CTE. DB-SI Seguridad en caso de incendio. CTE. DB-HR Protección frente al ruido. CTE. DB-HE Ahorro de energía. UNE 102043. Montaje de los sistemas constructivos con placa de yeso laminado (PYL). Tabiques, trasdosados y techos. Definiciones, aplicaciones y recomendaciones. NTE-PTP. Particiones: Tabiques de placas y paneles.
CRITERIO DE MEDICIÓN EN PROYECTO Superficie medida según documentación gráfica de Proyecto, sin duplicar esquinas ni encuentros, siguiendo los criterios de medición expuestos en la norma UNE 92305.
CONDICIONES PREVIAS QUE HAN DE CUMPLIRSE ANTES DE LA EJECUCIÓN DE LAS UNIDADES DE OBRA Antes de iniciar los trabajos, se comprobará que están terminadas la estructura, la cubierta y la fachada, estando colocada en ésta la carpintería con su acristalamiento. Se dispondrá en obra de los cercos y precercos de puertas y armarios. La superficie horizontal de asiento de las placas debe estar nivelada y el solado, a ser posible, colocado y terminado, salvo cuando el solado pueda resultar dañado durante los trabajos de montaje; en este caso, deberá estar terminada su base de asiento. Los techos de la obra estarán acabados, siendo necesario que la superficie inferior del forjado quede revestida si no se van a realizar falsos techos. Las instalaciones, tanto de fontanería y calefacción como de electricidad, deberán encontrarse con las tomas de planta en espera, para su distribución posterior por el interior de los tabiques. Los conductos de ventilación y las bajantes estarán colocados.
PROCESO DE EJECUCIÓN FASES DE EJECUCIÓN. Replanteo y trazado en el forjado inferior y en el superior de los tabiques a realizar. Colocación de banda de estanqueidad y canales inferiores, sobre solado terminado o base de asiento. Colocación de banda de estanqueidad y canales superiores, bajo forjados. Colocación y fijación de los montantes sobre los elementos horizontales. Colocación de las placas para el cierre de una de las caras del tabique, mediante fijaciones mecánicas. Colocación de los paneles de lana de roca entre los montantes. Cierre de la segunda cara con placas, mediante fijaciones mecánicas. Replanteo de las cajas para alojamiento de mecanismos eléctricos y de paso de instalaciones, y posterior perforación de las placas. Tratamiento de las juntas entre placas. Recibido de las cajas para alojamiento de mecanismos eléctricos y de paso de instalaciones.
CONDICIONES DE TERMINACIÓN. El conjunto quedará monolítico, estable frente a esfuerzos horizontales, plano, de aspecto uniforme, aplomado y sin defectos.
CONSERVACIÓN Y MANTENIMIENTO. Se protegerá frente a golpes. Se evitarán las humedades y la colocación de elementos pesados sobre las placas.
CRITERIO DE MEDICIÓN EN OBRA Y CONDICIONES DE ABONO. Se medirá la superficie realmente ejecutada según especificaciones de Proyecto, sin duplicar esquinas ni encuentros, siguiendo los criterios de medición expuestos en la norma UNE 92305.

| Código | Ud | Descripción | Rendimiento | Precio | Importe |
|---|---|---|---|---|---|
| mt12psg041c | m | Banda autoadhesiva desolidarizante 70mm anchura | 2.4 | 0.4399848306768 | 1.06 |
| mt12psg070d | m | Canal raíl de perfil galvanizado 70mm anchura,s/UNE-EN14195 | 1.039 | 1.0599634557215 | 1.10 |
| mt12psg060d | m | Montante de perfil galvanizado 70mm anchura,s/UNE-EN14195 | 5.5 | 1.6899417360088 | 9.29 |
| mt16lvp050fa | m² | Panel semirrígido de lana mineral, espesor 65 mm, s/UNE-EN 13162 | 2.1 | 3.4798800244441 | 7.31 |
| mt12psg010a | m² | Placa yeso laminado 12,5 mm A, borde afinado s/UNE-EN520 | 3.15 | 4.7398365850187 | 14.93 |
| mt12psg010b | m² | Placa yeso laminado 15mm A, borde afinado s/UNE-EN520 | 2.1 | 5.5598083149164 | 11.68 |
| mt12psg081b | ud | Tornillo autoperforante 3,5x25 mm. | 26 | 0.0099996552427 | 0.26 |
| mt12psg081c | ud | Tornillo autoperforante 3,5x35 mm | 38 | 0.0099996552427 | 0.38 |
| mt12psg220 | ud | Fijación compuesta por taco y tornillo 5x27. | 3.2 | 0.0599979314559 | 0.19 |
| mt12psg030a | kg | Pasta para juntas, según UNE-EN 13963 | 1 | 1.2099582843613 | 1.21 |
| mt12psg040a | m | Cinta de juntas. | 3.2 | 0.029998965728 | 0.10 |
| mo126 | h | Oficial 1ª montador de prefabricados interiores. | 0.536 | 16.349436321742 | 8.76 |
| mo217 | h | Ayudante montador de prefabricados interiores. | 0.536 | 15.379469763204 | 8.24 |
| %C I | % | costes indirectos | 3 % | 64.51 | 1.94 |
|  |  | Total |  |  | 66.46 |

| Medición | Uds. | Largo | Alto | Parcial |
|---|---|---|---|---|
| Tabique lucernario comedor-pasillo | 1 | 6.9 | 7 | 48.30 |
| Total |  |  |  | 48.3 |

**07.07** m² TAB.ENTRAM.AUT.YESO LAM. 15A+12.5A+48+12.5A+48+15A+12.5A/600 (15/01/2017)
500.98 m² × 59.44 = 29778.25
Suministro y montaje de tabique múltiple 15(A)+12.5(A)+48+12,5(A)+48+15(A)+12.5(A)/600, de 163.5 mm de espesor total, sobre banda acústica autoadhesiva desolidarizante de espuma de poliuretano de celdas cerradas, de 3,2 mm de espesor y 48 mm de anchura, resistencia térmica 0,10 m²K/W, conductividad térmica 0,032 W/(mK), colocada en la base del tabique, formado por una doble de perfiles de chapa de acero galvanizado de 48 mm de anchura y 0,6mm de espesor sólidamente fijada al suelo y al techo, a base de montantes s/ UNE-EN 14195 (elementos verticales) separados 600 mm entre sí, con disposición normal "N" y canales s/ UNE-EN 14195 (elementos horizontales), separados entre sí por una placa de tipo normal A de 12,5mm de espesor atornillada a ambas estructuras; a cada lado externo se atornillan cuatro placas en total (dos placas tipo normal A de 15mm y 12.5mm de espesor en cada cara, dispuestas de modo que NO sean simétricas las caras del conjunto, es decir, en una cara la placa de 15mm será la exterior y en otra la interior); aislamiento acústico mediante panel semirrígido de lana mineral s/ UNE-EN 13162, espesor 65 mm, en ambas almas.
Incluso p/p de replanteo de los perfiles, zonas de paso y huecos; colocación en todo su perímetro de cintas o bandas estancas, en la superficie de apoyo o contacto de los perfiles con los paramentos; anclajes de canales y montantes metálicos; corte y fijación de las placas mediante tornillería; tratamiento de las zonas de paso y huecos; ejecución de ángulos; formación de mochetas y recuadrado de pilares, tratamiento de juntas mediante pasta y cinta de juntas; refuerzo metálico de panel metálico de acero galvanizado de 0,8 mm. y en forma de U, específicos de los accesorios del sistema del fabricante para anclaje de aparatos sanitarios, encimeras, pizarras o elementos de cualquier tipo; enrasado de las cabezas de los tornillos con pasta de juntas; colocación de premarcos de puertas, armarios y huecos de cualquier tipo. recibido de las cajas para alojamiento de mecanismos eléctricos y de paso de instalaciones, previo replanteo de su ubicación en las placas y perforación de las mismas, y limpieza final.
Tipo W115.es de Knauf o equivalente. Totalmente terminado y listo para imprimar, pintar o revestir.
Todo elemento metálico que esté en contacto con las placas estará protegido contra la corrosión. Las tuberías que discurran entre paneles de aislamiento estarán debidamente aisladas para evitar condensaciones.
NORMATIVA DE APLICACIÓN Montaje: CTE. DB-SI Seguridad en caso de incendio. CTE. DB-HR Protección frente al ruido. CTE. DB-HE Ahorro de energía. UNE 102043. Montaje de los sistemas constructivos con placa de yeso laminado (PYL). Tabiques, trasdosados y techos. Definiciones, aplicaciones y recomendaciones. NTE-PTP. Particiones: Tabiques de placas y paneles.
CRITERIO DE MEDICIÓN EN PROYECTO Superficie medida según documentación gráfica de Proyecto, sin duplicar esquinas ni encuentros, siguiendo los criterios de medición expuestos en la norma UNE 92305.
CONDICIONES PREVIAS QUE HAN DE CUMPLIRSE ANTES DE LA EJECUCIÓN DE LAS UNIDADES DE OBRA Antes de iniciar los trabajos, se comprobará que están terminadas la estructura, la cubierta y la fachada, estando colocada en ésta la carpintería con su acristalamiento. Se dispondrá en obra de los cercos y precercos de puertas y armarios. La superficie horizontal de asiento de las placas debe estar nivelada y el solado, a ser posible, colocado y terminado, salvo cuando el solado pueda resultar dañado durante los trabajos de montaje; en este caso, deberá estar terminada su base de asiento. Los techos de la obra estarán acabados, siendo necesario que la superficie inferior del forjado quede revestida si no se van a realizar falsos techos. Las instalaciones, tanto de fontanería y calefacción como de electricidad, deberán encontrarse con las tomas de planta en espera, para su distribución posterior por el interior de los tabiques. Los conductos de ventilación y las bajantes estarán colocados.
PROCESO DE EJECUCIÓNFASES DE EJECUCIÓN. Replanteo y trazado en el forjado inferior y en el superior de los tabiques a realizar. Colocación de banda de estanqueidad y canales inferiores, sobre solado terminado o base de asiento. Colocación de banda de estanqueidad y canales superiores, bajo forjados. Colocación y fijación de los montantes sobre los elementos horizontales. Colocación de las placas para el cierre de una de las caras del tabique, mediante fijaciones mecánicas. Colocación de los paneles de lana de roca entre los montantes. Cierre de la segunda cara con placas, mediante fijaciones mecánicas. Replanteo de las cajas para alojamiento de mecanismos eléctricos y de paso de instalaciones, y posterior perforación de las placas. Tratamiento de las juntas entre placas. Recibido de las cajas para alojamiento de mecanismos eléctricos y de paso de instalaciones.
CONDICIONES DE TERMINACIÓN. El conjunto quedará monolítico, estable frente a esfuerzos horizontales, plano, de aspecto uniforme, aplomado y sin defectos.
CONSERVACIÓN Y MANTENIMIENTO. Se protegerá frente a golpes. Se evitarán las humedades y la colocación de elementos pesados sobre las placas.
CRITERIO DE MEDICIÓN EN OBRA Y CONDICIONES DE ABONO. Se medirá la superficie realmente ejecutada según especificaciones de Proyecto, sin duplicar esquinas ni encuentros, siguiendo los criterios de medición expuestos en la norma UNE 92305.

| Código | Ud | Descripción | Rendimiento | Precio | Importe |
|---|---|---|---|---|---|
| mt12psg041b | m | Banda autoadhesiva desolidarizante 48mm anchura | 2.4 | 0.289990002037 | 0.70 |
| mt12psg070c | m | Canal raíl de perfil galvanizado 48mm anchura,s/UNE-EN14195 | 1.039 | 1.0099651795082 | 1.05 |
| mt12psg060c | m | Montante de perfil galvanizado 48mm anchura,s/UNE-EN14195 | 3.35 | 1.3599531130011 | 4.56 |
| mt16lra060a | m² | Panel semirrígido de lana mineral, espesor 45 mm, s/UNE-EN 13162 | 2.1 | 2.6899072602743 | 5.65 |
| mt12psg010a | m² | Placa yeso laminado 12,5 mm A, borde afinado s/UNE-EN520 | 3.15 | 4.7398365850187 | 14.93 |
| mt12psg010b | m² | Placa yeso laminado 15mm A, borde afinado s/UNE-EN520 | 2.1 | 5.5598083149164 | 11.68 |
| mt12psg081b | ud | Tornillo autoperforante 3,5x25 mm. | 26 | 0.0099996552427 | 0.26 |
| mt12psg081c | ud | Tornillo autoperforante 3,5x35 mm | 38 | 0.0099996552427 | 0.38 |
| mt12psg220 | ud | Fijación compuesta por taco y tornillo 5x27. | 3.2 | 0.0599979314559 | 0.19 |
| mt12psg030a | kg | Pasta para juntas, según UNE-EN 13963 | 1 | 1.2099582843613 | 1.21 |
| mt12psg040a | m | Cinta de juntas. | 3.2 | 0.029998965728 | 0.10 |
| mo126 | h | Oficial 1ª montador de prefabricados interiores. | 0.536 | 16.349436321742 | 8.76 |
| mo217 | h | Ayudante montador de prefabricados interiores. | 0.536 | 15.379469763204 | 8.24 |
| %C I | % | costes indirectos | 3 % | 57.71 | 1.73 |
|  |  | Total |  |  | 59.44 |

| Medición | Uds. | Largo | Alto | Parcial |
|---|---|---|---|---|
| Aulas PB | 5 | 6.95 | 3.65 | 126.84 |
| Aula-Pasillo PB | 1 | 44.6 | 3.65 | 162.79 |
| dto Pilares | -5 | 0.4 | 3.65 | -7.30 |
| Aulas P1 | 5 | 6.95 | 3.5 | 121.63 |
| Aula-Pasillo PB | 1 | 44.6 | 3.5 | 156.10 |
| dto Pilares | -5 | 0.4 | 3.5 | -7.00 |
| Dto puertas | -12 | 1.55 | 2.8 | -52.08 |
| Total |  |  |  | 500.98 |

**07.08** m² TRASDOSADO AUTOPORT.YESO LAM. 48+15A+12.5A/400 (15/01/2017)
218.07 m² × 23.91 = 5214.05
Suministro y montaje de trasdosado autoportante libre arriostrado en punto intermedio a paramento, incluso en formación de tabicas de falsos techos, de 75,5 mm de espesor total, sobre banda acústica autoadhesiva desolidarizante de espuma de poliuretano de celdas cerradas, de 3,2 mm de espesor y 70 mm de anchura, resistencia térmica 0,10 m²K/W, conductividad térmica 0,032 W/(mK), colocada en la base del trasdosado, formado por una estructura simple de perfiles de chapa de acero galvanizado de 48 mm de anchura y 0,6mm de espesor sólidamente fijada al suelo y al techo junto al paramento vertical, a base de montantes s/ UNE-EN 14195 (elementos verticales) separados 400 mm entre sí, con disposición normal "N" y canales s/ UNE-EN 14195 (elementos horizontales) al cual se atornillan dos placas en la cara más alejada del paramento trasdosado (dos placas tipo normal de 15mm y 12.5mm de espesor en cada cara); aislamiento acústico mediante panel semirrígido de lana mineral s/ UNE-EN 13162, espesor 65 mm, en el alma.
Incluso p/p de replanteo de los perfiles, zonas de paso y huecos; colocación en todo su perímetro de cintas o bandas estancas, en la superficie de apoyo o contacto de los perfiles con los paramentos; anclajes de canales y montantes metálicos; corte y fijación de las placas mediante tornillería; tratamiento de las zonas de paso y huecos; ejecución de ángulos; formación de mochetas, recuadrado y forrado de pilares, tratamiento de juntas mediante pasta y cinta de juntas; refuerzo metálico de panel metálico de acero galvanizado de 0,8 mm. y en forma de U, específicos de los accesorios del sistema del fabricante para anclaje de aparatos sanitarios, encimeras, pizarras o elementos de cualquier tipo; enrasado de las cabezas de los tornillos con pasta de juntas; colocación de premarcos de puertas, armarios y huecos de cualquier tipo. recibido de las cajas para alojamiento de mecanismos eléctricos y de paso de instalaciones, previo replanteo de su ubicación en las placas y perforación de las mismas, y limpieza final.
Tipo W626.es de Knauf o equivalente. Totalmente terminado y listo para imprimar, pintar o revestir.
Todo elemento metálico que esté en contacto con las placas estará protegido contra la corrosión. Las tuberías que discurran entre paneles de aislamiento estarán debidamente aisladas para evitar condensaciones.
NORMATIVA DE APLICACIÓN Montaje: CTE. DB-SI Seguridad en caso de incendio. CTE. DB-HR Protección frente al ruido. CTE. DB-HE Ahorro de energía. UNE 102043. Montaje de los sistemas constructivos con placa de yeso laminado (PYL). Tabiques, trasdosados y techos. Definiciones, aplicaciones y recomendaciones. NTE-PTP. Particiones: Tabiques de placas y paneles.
CRITERIO DE MEDICIÓN EN PROYECTO Superficie medida según documentación gráfica de Proyecto, sin duplicar esquinas ni encuentros, siguiendo los criterios de medición expuestos en la norma UNE 92305. CONDICIONES PREVIAS QUE HAN DE CUMPLIRSE ANTES DE LA EJECUCIÓN DE LAS UNIDADES DE OBRA DEL SOPORTE. Antes de iniciar los trabajos, se comprobará que están terminadas la estructura, la cubierta y la fachada, estando colocada en ésta la carpintería con su acristalamiento. Se dispondrá en obra de los cercos y precercos de puertas y armarios. La superficie horizontal de asiento de las placas debe estar nivelada y el solado, a ser posible, colocado y terminado, salvo cuando el solado pueda resultar dañado durante los trabajos de montaje; en este caso, deberá estar terminada su base de asiento. Los techos de la obra estarán acabados, siendo necesario que la superficie inferior del forjado quede revestida si no se van a realizar falsos techos. Las instalaciones, tanto de fontanería y calefacción como de electricidad, deberán encontrarse con las tomas de planta en espera, para su distribución posterior por el interior de los tabiques. Los conductos de ventilación y las bajantes estarán colocados.
PROCESO DE EJECUCIÓN FASES DE EJECUCIÓN. Replanteo y trazado en el forjado inferior y en el superior de los tabiques a realizar. Colocación de banda de estanqueidad y canales inferiores, sobre solado terminado o base de asiento. Colocación de banda de estanqueidad y canales superiores, bajo forjados. Colocación y fijación de los montantes sobre los elementos horizontales. Colocación de los paneles de lana de roca entre los montantes. Colocación de las placas para el cierre de la cara del trasdosado, mediante fijaciones mecánicas. Replanteo de las cajas para alojamiento de mecanismos eléctricos y de paso de instalaciones, y posterior perforación de las placas. Tratamiento de las juntas entre placas. Recibido de las cajas para alojamiento de mecanismos eléctricos y de paso de instalaciones.
CONDICIONES DE TERMINACIÓN. El conjunto quedará monolítico, estable frente a esfuerzos horizontales, plano, de aspecto uniforme, aplomado y sin defectos.
CONSERVACIÓN Y MANTENIMIENTO. Se protegerá frente a golpes. Se evitarán las humedades y la colocación de elementos pesados sobre las placas.
CRITERIO DE MEDICIÓN EN OBRA Y CONDICIONES DE ABONO Se medirá la superficie realmente ejecutada según especificaciones de Proyecto, sin duplicar esquinas ni encuentros, siguiendo los criterios de medición expuestos en la norma UNE 92305.

| Código | Ud | Descripción | Rendimiento | Precio | Importe |
|---|---|---|---|---|---|
| mt12psg041b | m | Banda autoadhesiva desolidarizante 48mm anchura | 1.2 | 0.289990002037 | 0.35 |
| mt12psg070c | m | Canal raíl de perfil galvanizado 48mm anchura,s/UNE-EN14195 | 0.52 | 1.0099651795082 | 0.53 |
| mt12psg060c | m | Montante de perfil galvanizado 48mm anchura,s/UNE-EN14195 | 2.75 | 1.3599531130011 | 3.74 |
| mt16lra060a | m² | Panel semirrígido de lana mineral, espesor 45 mm, s/UNE-EN 13162 | 1.05 | 2.6899072602743 | 2.82 |
| mt12psg010a | m² | Placa yeso laminado 12,5 mm A, borde afinado s/UNE-EN520 | 1.05 | 4.7398365850187 | 4.98 |
| mt12psg010b | m² | Placa yeso laminado 15mm A, borde afinado s/UNE-EN520 | 1.05 | 5.5598083149164 | 5.84 |
| mt12psg081b | ud | Tornillo autoperforante 3,5x25 mm. | 7.98 | 0.0099996552427 | 0.08 |
| mt12psg081c | ud | Tornillo autoperforante 3,5x35 mm | 18.62 | 0.0099996552427 | 0.19 |
| mt12psg220 | ud | Fijación compuesta por taco y tornillo 5x27. | 1.6 | 0.0599979314559 | 0.10 |
| mt12psg030a | kg | Pasta para juntas, según UNE-EN 13963 | 0.3 | 1.2099582843613 | 0.36 |
| mt12psg040a | m | Cinta de juntas. | 1.6 | 0.029998965728 | 0.05 |
| mo126 | h | Oficial 1ª montador de prefabricados interiores. | 0.19 | 16.349436321742 | 3.11 |
| mo217 | h | Ayudante montador de prefabricados interiores. | 0.069 | 15.379469763204 | 1.06 |
| %C I | % | costes indirectos | 3 % | 23.21 | 0.70 |
|  |  | Total |  |  | 23.91 |

| Medición | Uds. | Largo | Alto | Parcial |
|---|---|---|---|---|
| PB |  |  |  |  |
| Forro pilares aulas PB | 5 | 0.35 | 3.65 | 6.39 |
|  | 3 | 0.25 | 3.65 | 2.74 |
|  | 5 | 0.45 | 3.65 | 8.21 |
|  | 5 | 0.25 | 3.65 | 4.56 |
|  | 5 | 0.4 | 3.65 | 7.30 |
| Forro H15 | 1 | 2.56 | 3.65 | 9.34 |
| Almacén | 1 | 7.5 | 3.65 | 27.38 |
| Comedor | 1 | 3.55 | 3.65 | 12.96 |
|  | 1 | 5.4 | 3.65 | 19.71 |
| Secretaría | 1 | 4.9 | 3.65 | 17.89 |
| Generador | 2 | 2.25 | 3.65 | 16.43 |
|  | 2 | 4.45 | 3.65 | 32.49 |
| dto puerta | -1 | 1.75 | 2.8 | -4.90 |
| P1 |  |  |  |  |
| Lucernario-Pasillo | 1 | 6.85 | 3.35 | 22.95 |
| Forro pilares aulas P1 | 5 | 0.35 | 3.5 | 6.13 |
|  | 3 | 0.25 | 3.5 | 2.63 |
|  | 5 | 0.45 | 3.5 | 7.88 |
|  | 5 | 0.25 | 3.5 | 4.38 |
|  | 5 | 0.4 | 3.5 | 7.00 |
| TABICAS |  |  |  |  |
| Lucernario Bilioteca | 1 | 9 | 0.25 | 2.25 |
| Lucernario Comedor | 1 | 9 | 0.25 | 2.25 |
| Remate cocina | 1 | 5 | 0.1 | 0.50 |
| Aseos Alumnos Planta 1 | 1.6 |  |  | 1.60 |
| Total |  |  |  | 218.07 |

**07.09** m² TRASDOSADO DIRECTO YESO LAM. 48+15A+12.5H1/600 (15/01/2017)
20 m² × 26.5 = 530.00
Suministro y montaje de trasdosado directo, de 77,5 mm de espesor total, formado por una estructura simple de perfiles de chapa de acero galvanizado de 48 mm de anchura y 0,6mm de espesor sólidamente fijada al paramento vertical, a base de montantes s/ UNE-EN 14195 (elementos verticales) separados 600 mm entre sí, con disposición normal "N" y canales s/ UNE-EN 14195 (elementos horizontales) al cual se atornillan dos placas en la cara más alejada del paramento trasdosado (una placas tipo normal A de 15mm y otra hidrofugada H1 de 12.5mm de espesor en contacto con la estancia); aislamiento acústico mediante panel semirrígido de lana mineral s/ UNE-EN 13162, espesor 45 mm, en el alma.
Incluso p/p de replanteo de los perfiles, zonas de paso y huecos; colocación en todo su perímetro de cintas o bandas estancas, en la superficie de apoyo o contacto de los perfiles con los paramentos; anclajes de canales y montantes metálicos; corte y fijación de las placas mediante tornillería; tratamiento de las zonas de paso y huecos; ejecución de ángulos; formación de mochetas y recuadrado de pilares, tratamiento de juntas mediante pasta y cinta de juntas; refuerzo metálico de panel metálico de acero galvanizado de 0,8 mm. y en forma de U, específicos de los accesorios del sistema del fabricante para anclaje de aparatos sanitarios, encimeras, pizarras o elementos de cualquier tipo; enrasado de las cabezas de los tornillos con pasta de juntas; colocación de premarcos de puertas, armarios y huecos de cualquier tipo. recibido de las cajas para alojamiento de mecanismos eléctricos y de paso de instalaciones, previo replanteo de su ubicación en las placas y perforación de las mismas, y limpieza final.
Tipo W626.es de Knauf o equivalente. Totalmente terminado y listo para imprimar, pintar o revestir.
Todo elemento metálico que esté en contacto con las placas estará protegido contra la corrosión. Las tuberías que discurran entre paneles de aislamiento estarán debidamente aisladas para evitar condensaciones.
NORMATIVA DE APLICACIÓN Montaje: CTE. DB-SI Seguridad en caso de incendio. CTE. DB-HR Protección frente al ruido. CTE. DB-HE Ahorro de energía. UNE 102043. Montaje de los sistemas constructivos con placa de yeso laminado (PYL). Tabiques, trasdosados y techos. Definiciones, aplicaciones y recomendaciones. NTE-PTP. Particiones: Tabiques de placas y paneles.
CRITERIO DE MEDICIÓN EN PROYECTO. Superficie medida según documentación gráfica de Proyecto, sin duplicar esquinas ni encuentros, siguiendo los criterios de medición expuestos en la norma UNE 92305.
CONDICIONES PREVIAS QUE HAN DE CUMPLIRSE ANTES DE LA EJECUCIÓN DE LAS UNIDADES DE OBRA DEL SOPORTE. Antes de iniciar los trabajos, se comprobará que están terminadas la estructura, la cubierta y la fachada, estando colocada en ésta la carpintería con su acristalamiento. Se dispondrá en obra de los cercos y precercos de puertas y armarios. La superficie horizontal de asiento de las placas debe estar nivelada y el solado, a ser posible, colocado y terminado, salvo cuando el solado pueda resultar dañado durante los trabajos de montaje; en este caso, deberá estar terminada su base de asiento. Los techos de la obra estarán acabados, siendo necesario que la superficie inferior del forjado quede revestida si no se van a realizar falsos techos. Las instalaciones, tanto de fontanería y calefacción como de electricidad, deberán encontrarse con las tomas de planta en espera, para su distribución posterior por el interior de los tabiques. Los conductos de ventilación y las bajantes estarán colocados.
PROCESO DE EJECUCIÓN FASES DE EJECUCIÓN. Replanteo y trazado en el forjado inferior y en el superior de los tabiques a realizar. Colocación de banda de estanqueidad y canales inferiores, sobre solado terminado o base de asiento. Colocación de banda de estanqueidad y canales superiores, bajo forjados. Colocación y fijación de los montantes sobre los elementos horizontales. Colocación de los paneles de lana de roca entre los montantes. Colocación de las placas para el cierre de la cara del trasdosado, mediante fijaciones mecánicas.. Replanteo de las cajas para alojamiento de mecanismos eléctricos y de paso de instalaciones, y posterior perforación de las placas. Tratamiento de las juntas entre placas. Recibido de las cajas para alojamiento de mecanismos eléctricos y de paso de instalaciones.
CONDICIONES DE TERMINACIÓN. El conjunto quedará monolítico, estable frente a esfuerzos horizontales, plano, de aspecto uniforme, aplomado y sin defectos.
CONSERVACIÓN Y MANTENIMIENTO. Se protegerá frente a golpes. Se evitarán las humedades y la colocación de elementos pesados sobre las placas.
CRITERIO DE MEDICIÓN EN OBRA Y CONDICIONES DE ABONO. Se medirá la superficie realmente ejecutada según especificaciones de Proyecto, sin duplicar esquinas ni encuentros, siguiendo los criterios de medición expuestos en la norma UNE 92305.

| Código | Ud | Descripción | Rendimiento | Precio |
|---|---|---|---|---|
| mt12psg060c | m | Montante de perfil galvanizado 48mm anchura,s/UNE-EN14195 | 1.666 | 1.3599531130011 |
| mt16lra060a | m² | Panel semirrígido de lana mineral, espesor 45 mm, s/UNE-EN 13162 | 1.05 | 2.6899072602743 |
| mt12psg010p | m² | Placa yeso laminado 12,5 mm H1, borde afinado s/UNE-EN520 | 1.05 | 7.4997414319916 |
| mt12psg010b | m² | Placa yeso laminado 15mm A, borde afinado s/UNE-EN520 | 1.05 | 5.5598083149164 |
| mt12psg081b | ud | Tornillo autoperforante 3,5x25 mm. | 7.98 | 0.0099996552427 |
| mt12psg081c | ud | Tornillo autoperforante 3,5x35 mm | 18.62 | 0.0099996552427 |
| mt12psg220 | ud | Fijación compuesta por taco y tornillo 5x27. | 9 | 0.0599979314559 |
| mt12psg030a | kg | Pasta para juntas, según UNE-EN 13963 | 0.5 | 1.2099582843613 |
| mt12psg040a | m | Cinta de juntas. | 1.6 | 0.029998965728 |
| mo126 | h | Oficial 1ª montador de prefabricados interiores. | 0.22 | 16.349436321742 |
| mo217 | h | Ayudante montador de prefabricados interiores. | 0.12 | 15.379469763204 |
| %C I | % | costes indirectos | 3 % |  |

| Medición | Uds. | Parcial |
|---|---|---|
| Claraboyas | 20 | 20.00 |
| Total |  | 20 |

**07.10** u TRAMPILLA 900X900 REGISTRO PATINILLOS (02/02/2017)
2 u × 279.64 = 559.28
Suministro y montaje de trampilla de registro de acero, Revo 13 GKFI, sistema W250 "KNAUF" o equivalente, de 900x900 mm, formada por marco, puerta, cierre y brazo de seguridad, para entramado autoportante de placas de yeso laminado. Incluso accesorios de montaje. Totalmente terminada.
CRITERIO DE MEDICIÓN EN PROYECTO. Número de unidades previstas, según documentación gráfica de Proyecto.
PROCESO DE EJECUCIÓN FASES DE EJECUCIÓN. Marcado y corte de la placa de yeso laminado. Colocación de la trampilla.
CONDICIONES DE TERMINACIÓN. El conjunto tendrá estabilidad y será indeformable. Cumplirá las exigencias de planeidad y nivelación.
CONSERVACIÓN Y MANTENIMIENTO. Se protegerá frente a golpes.
CRITERIO DE MEDICIÓN EN OBRA Y CONDICIONES DE ABONO. Se medirá el número de unidades realmente colocadas según especificaciones de Proyecto.

| Código | Ud | Descripción | Rendimiento | Precio | Importe |
|---|---|---|---|---|---|
| mt12ppk060t | u | Trampilla de registro de acero 900x900, entram. aut. (material; 02/02/2017) | 1 | 268.29075016044 | 268.291 |
| mo126 | h | Oficial 1ª montador de prefabricados interiores. | 0.101 | 16.349436321742 | 1.651 |
| mo217 | h | Ayudante montador de prefabricados interiores. | 0.101 | 15.379469763204 | 1.553 |
| %C I | % | costes indirectos | 3 % | 271.495 | 8.145 |
|  |  | Total |  |  | 279.64 |

| Medición | Uds. | Parcial |
|---|---|---|
| Armarios instalaciones | 2 | 2.00 |
| Total |  | 2 |

**07.11** u TRAMPILLA 500X500 REGISTRO PATINILLOS (02/02/2017)
2 u × 76.98 = 153.96
Suministro y montaje de trampilla de registro de acero, Revo 13 GKFI, sistema W250 "KNAUF", de 500x500 mm, formada por marco, puerta, cierre y brazo de seguridad, para entramado autoportante de placas de yeso laminado. Incluso accesorios de montaje. Totalmente terminada.
CRITERIO DE MEDICIÓN EN PROYECTO. Número de unidades previstas, según documentación gráfica de Proyecto.
PROCESO DE EJECUCIÓN FASES DE EJECUCIÓN. Marcado y corte de la placa de yeso laminado. Colocación de la trampilla.
CONDICIONES DE TERMINACIÓN. El conjunto tendrá estabilidad y será indeformable. Cumplirá las exigencias de planeidad y nivelación.
CONSERVACIÓN Y MANTENIMIENTO. Se protegerá frente a golpes.
CRITERIO DE MEDICIÓN EN OBRA Y CONDICIONES DE ABONO. Se medirá el número de unidades realmente colocadas según especificaciones de Proyecto.

| Código | Ud | Descripción | Rendimiento | Precio | Importe |
|---|---|---|---|---|---|
| mt12ppk060p | u | Trampilla de registro de acero 500x500, entram. aut. (material; 02/02/2017) | 1 | 71.537533605957 | 71.54 |
| mo126 | h | Oficial 1ª montador de prefabricados interiores. | 0.101 | 16.349436321742 | 1.65 |
| mo217 | h | Ayudante montador de prefabricados interiores. | 0.101 | 15.379469763204 | 1.55 |
| %C I | % | costes indirectos | 3 % | 74.74 | 2.24 |
|  |  | Total |  |  | 76.98 |

| Medición | Uds. | Parcial |
|---|---|---|
| Patinillos instalaciones | 2 | 2.00 |
| Total |  | 2 |

## C08 PAVIMENTOS INTERIORES (24/06/2014)
Importe: 79389.91

**08.01** m² CAPA COMPRESION LIG. ARMADA SOBRE FORJADO (25/01/2017)
75.74 m² × 18.73 = 1418.61
Formación de base para pavimento formada por gravilla de machaqueo de 5 a 10 mm de diámetro, en capa de 8 cm de espesor convenientemente regularizada y posterior ejecución de solera de mortero de cemento semiseco CEM II/B-P 32,5 N tipo M-10,ligeramente armada, confeccionado en obra con 380 kg/m³ de cemento y una proporción en volumen de arena de río 1/4, de 12 cm de espesor general y ajuste de espesor puntualmente según cotas y acabados especificados en el proyecto, maestreada, extendida y fratasada.
Incluso p/p de replanteo y marcado de los niveles de acabado, colocación de banda de panel rígido de poliestireno expandido, según UNE-EN 13163, mecanizado lateral recto, de 10 mm de espesor, resistencia térmica 0,25 m²K/W, conductividad térmica 0,036 W/(mK), para junta de dilatación de 10 mm de espesor en el perímetro, rodeando los elementos verticales y en las juntas estructurales; formación de juntas de retracción y curado del mortero; formación de pendientes según especificaciones del proyecto .
Totalmente terminada con los medios auxiliares necesarios y limpieza y retirada de restos a contenedor. Lista para solar.
CRITERIO DE MEDICIÓN EN PROYECTO. Superficie medida según documentación gráfica de Proyecto.
CONDICIONES PREVIAS QUE HAN DE CUMPLIRSE ANTES DE LA EJECUCIÓN DE LAS UNIDADES DE OBRA DEL SOPORTE. Se comprobará que la superficie de apoyo presenta una planeidad adecuada y cumple los valores resistentes tenidos en cuenta en la hipótesis de cálculo.
CONDICIONES PREVIAS QUE HAN DE CUMPLIRSE ANTES DE LA EJECUCIÓN DE LAS UNIDADES DE OBRA AMBIENTALES. Se suspenderán los trabajos cuando la temperatura ambiente sea inferior a 5°C o superior a 40°C.
PROCESO DE EJECUCIÓN FASES DE EJECUCIÓN. Replanteo y marcado de niveles. Preparación de las juntas perimetrales de dilatación. Puesta en obra del mortero. Formación de juntas de retracción. Ejecución del fratasado. Curado del mortero.
CONDICIONES DE TERMINACIÓN. La superficie final cumplirá las exigencias de planeidad, acabado superficial y resistencia.
CONSERVACIÓN Y MANTENIMIENTO. No se podrá transitar sobre el mortero durante las 24 horas siguientes a su formación, debiendo esperar siete días para continuar con los trabajos de construcción y diez días para la colocación sobre él del pavimento. Se protegerá la capa superficial para evitar un secado rápido debido a la acción del sol y de las corrientes de aire.
CRITERIO DE MEDICIÓN EN OBRA Y CONDICIONES DE ABONO. Se medirá la superficie realmente ejecutada según especificaciones de Proyecto, sin deducir la superficie ocupada por los pilares situados dentro de su perímetro

| Código | Ud | Descripción | Rendimiento | Precio | Importe |
|---|---|---|---|---|---|
| mt01arp032b | m³ | Gravilla caliza de machaqueo de 5 a 10 mm de diámetro. (material; 25/01/2017) | 0.08 | 23.569187406939 | 1.89 |
| mt16pea020a | m² | Panel rígido de poliestireno expandido e=10mm | 0.05 | 0.8899693165963 | 0.04 |
| mt09mor010e | m³ | Mortero de cemento CEM II/B-P 32,5 N tipo M-10 | 0.12 | 78.147305721352 | 9.38 |
| mt07ame010e | m² | Malla electrosoldada ME 20x30 Ø 5-5 B 500 T 6x2,20 UNE-EN 10080 | 1.1 | 0.7699734536845 | 0.85 |
| mo106 | h | Oficial 1ª construcción. | 0.152 | 16.349436321742 | 2.49 |
| mo310 | h | Peón ordinario construcción. | 0.23 | 15.339471142233 | 3.53 |
| %C I | % | costes indirectos | 3 % | 18.18 | 0.55 |
|  |  | Total |  |  | 18.73 |

| Medición | Uds. | Largo | Ancho | Parcial |
|---|---|---|---|---|
| Grupo Electrógeno | 1 | 2.4 | 4.6 | 11.04 |
| Sala PCPI | 1 | 2.4 | 4.6 | 11.04 |
| Cuarto basuras | 1 | 3 | 1.6 | 4.80 |
| Fuente | 1 | 1.1 | 0.6 | 0.66 |
| Accesos Tramex | 8 |  |  | 8.00 |
| Cortavientos | 1 | 9.75 |  | 9.75 |
|  | 1 | 12.3 |  | 12.30 |
| Plano inclinado conexión edificio existente | 1 | 5.7 | 2 | 11.40 |
| Aseo usos multiples | 1 | 1.35 | 5 | 6.75 |
| Total |  |  |  | 75.74 |

**08.02** m² CAPA COMPRESION LIG. ARMADA SOBRE SUELO RADIANTE (25/01/2017)
1567.5 m² × 16.19 = 25377.83
Formación de base para pavimento formada por solera de mortero de cemento semiseco CEM II/B-P 32,5 N tipo M-10,ligeramente armada, confeccionado en obra con 380 kg/m³ de cemento y una proporción en volumen de arena de río 1/4, de 10 cm de espesor general y ajuste de espesor puntualmente según cotas y acabados especificados en el proyecto, maestreada, extendida y fratasada.
Incluso p/p de replanteo y marcado de los niveles de acabado, colocación de banda de panel rígido de poliestireno expandido, según UNE-EN 13163, mecanizado lateral recto, de 10 mm de espesor, resistencia térmica 0,25 m²K/W, conductividad térmica 0,036 W/(mK), para junta de dilatación de 10 mm de espesor en el perímetro, rodeando los elementos verticales, en las juntas estructurales y en juntas de movimiento; se colocarán 2 redondos de 8mm atados al mallazo debajo de cada fábrica de ladrillo de planta baja, según detalles de documentació gráfica; formación de juntas de retracción y curado del mortero; formación de pendientes según especificaciones del proyecto .
Totalmente terminada con los medios auxiliares necesarios y limpieza y retirada de restos a contenedor. Lista para solar.
CRITERIO DE MEDICIÓN EN PROYECTO. Superficie medida según documentación gráfica de Proyecto.
CONDICIONES PREVIAS QUE HAN DE CUMPLIRSE ANTES DE LA EJECUCIÓN DE LAS UNIDADES DE OBRA. DEL SOPORTE. Se comprobará que la superficie de apoyo presenta una planeidad adecuada y cumple los valores resistentes tenidos en cuenta en la hipótesis de cálculo.
CONDICIONES PREVIAS QUE HAN DE CUMPLIRSE ANTES DE LA EJECUCIÓN DE LAS UNIDADES DE OBRA. AMBIENTALES. Se suspenderán los trabajos cuando la temperatura ambiente sea inferior a 5°C o superior a 40°C.
PROCESO DE EJECUCIÓN. FASES DE EJECUCIÓN. Replanteo y marcado de niveles. Preparación de las juntas perimetrales de dilatación. Puesta en obra del mortero. Formación de juntas de retracción. Ejecución del fratasado. Curado del mortero.
CONDICIONES DE TERMINACIÓN. La superficie final cumplirá las exigencias de planeidad, acabado superficial y resistencia.
CONSERVACIÓN Y MANTENIMIENTO. No se podrá transitar sobre el mortero durante las 24 horas siguientes a su formación, debiendo esperar siete días para continuar con los trabajos de construcción y diez días para la colocación sobre él del pavimento. Se protegerá la capa superficial para evitar un secado rápido debido a la acción del sol y de las corrientes de aire.
CRITERIO DE MEDICIÓN EN OBRA Y CONDICIONES DE ABONO. Se medirá la superficie realmente ejecutada según especificaciones de Proyecto, DEDUCIENDO incluso la superficie ocupada por los pilares situados dentro de su perímetro

| Código | Ud | Descripción | Rendimiento | Precio | Importe |
|---|---|---|---|---|---|
| mt08adu010a | kg | Aditivo superplastificante para mortero. (material; 25/01/2017) | 0.2 | 8.3497121276173 | 1.670 |
| mt16pea020a | m² | Panel rígido de poliestireno expandido e=10mm | 0.05 | 0.8899693165963 | 0.044 |
| mt09mor010e | m³ | Mortero de cemento CEM II/B-P 32,5 N tipo M-10 | 0.1 | 78.147305721352 | 7.815 |
| mt07ame010e | m² | Malla electrosoldada ME 20x30 Ø 5-5 B 500 T 6x2,20 UNE-EN 10080 | 1.05 | 0.7699734536845 | 0.808 |
| mt07aco010c | kg | Acero en barras corrugadas, UNE-EN 10080 B500S | 0.2 | 0.6699769012579 | 0.134 |
| mo106 | h | Oficial 1ª construcción. | 0.152 | 16.349436321742 | 2.485 |
| mo310 | h | Peón ordinario construcción. | 0.18 | 15.339471142233 | 2.761 |
| %C I | % | costes indirectos | 3 % | 15.717 | 0.472 |
|  |  | Total |  |  | 16.19 |

| Medición | Uds. | Largo | Parcial |
|---|---|---|---|
| PB | 1 | 1077.65 | 1077.65 |
| Suplemento pendiente Acceso polideportivo | 60.8 |  | 60.80 |
| ------------- |  |  |  |
| P1 |  |  |  |
| Aula 7 | 1 | 50.3 | 50.30 |
| Aula 8 | 1 | 50 | 50.00 |
| Aula 9 | 1 | 50 | 50.00 |
| Aula 10 | 1 | 50 | 50.00 |
| Aula 11 | 1 | 50 | 50.00 |
| Aula 12 | 1 | 50 | 50.00 |
| Aseos Al-5 | 1 | 11.65 | 11.65 |
| Aseo Al-6 | 1 | 12.25 | 12.25 |
| Circulaciones | 1 | 104.85 | 104.85 |
| Total |  |  | 1567.5 |

**08.03** m² S1.PAVIMENTO GRES PORC. KERATEC 40x40 CLASE 1 R9. JUNTA HUESO (23/01/2017)
1260.38 m² × 22.78 = 28711.46
Suministro y ejecución de pavimento mediante el método de colocación en capa fina, de baldosas cerámicas de gres porcelánico para alto tráfico tipo Keratec o equivalente, de espesor 8mm, acabado natural de 40x40 cm, en colores estandar básicos de Keratec gris claro (1020) y perlado (1014) según dependencias, según doc. gráfica; capacidad de absorción de agua E<0,5%, grupo BIa, según UNE-EN 14411, resistencia al deslizamiento 15<Rd<=35 según UNE-ENV 12633, resbaladicidad clase 1 según CTE, R9; capacidad de absorción de agua E<0,5%, grupo BIa, según UNE-EN 14411, recibidas con adhesivo cementoso normal, C1 sin ninguna característica adicional, color gris con doble encolado, y rejuntadas con mortero de juntas cementoso con resistencia elevada a la abrasión y absorción de agua reducida, CG2, para junta mínima (entre 1,5 y 3 mm), coloreada con la misma tonalidad de las piezas. Incluso p/p de limpieza, comprobación de la superficie soporte, replanteos, cortes, formación de juntas perimetrales continuas, de anchura no menor de 5 mm, en los límites con paredes, pilares exentos y elevaciones de nivel y, en su caso, juntas de partición y juntas estructurales existentes en el soporte, eliminación del material sobrante del rejuntado y limpieza final del pavimento. Incluso cortes, despuntes, protección del material colocado para evitar desconchones en las baldosas, no admitiéndose estas.
NORMATIVA DE APLICACIÓN Ejecución: CTE. DB-SUA Seguridad de utilización y accesibilidad. NTE-RSR. Revestimientos de suelos: Piezas rígidas.
CRITERIO DE MEDICIÓN EN PROYECTO. Superficie útil, medida según documentación gráfica de Proyecto. No se ha incrementado la medición por roturas y recortes, ya que en la descomposición se ha considerado un 5% más de piezas.
CONDICIONES PREVIAS QUE HAN DE CUMPLIRSE ANTES DE LA EJECUCIÓN DE LAS UNIDADES DE OBRA DEL SOPORTE. Se comprobará que ha transcurrido un tiempo suficiente desde la fabricación del soporte, en ningún caso inferior a tres semanas para bases o morteros de cemento y tres meses para forjados o soleras de hormigón. Se comprobará que el soporte está limpio y plano y sin manchas de humedad.
CONDICIONES PREVIAS QUE HAN DE CUMPLIRSE ANTES DE LA EJECUCIÓN DE LAS UNIDADES DE OBRA AMBIENTALES.Se comprobará antes de la aplicación del adhesivo que la temperatura se encuentra entre 5°C y 30°C, evitando en lo posible, las corrientes fuertes de aire y el sol directo.
PROCESO DE EJECUCIÓN FASES DE EJECUCIÓN. Limpieza y comprobación de la superficie soporte. Replanteo de los niveles de acabado. Replanteo de la disposición de las piezas y juntas de movimiento. Aplicación del adhesivo. Colocación de las baldosas a punta de paleta. Formación de juntas de partición, perimetrales y estructurales. Rejuntado. Eliminación y limpieza del material sobrante. Limpieza final del pavimento.
CONDICIONES DE TERMINACIÓN. El solado tendrá planeidad, ausencia de cejas y buen aspecto.
CONSERVACIÓN Y MANTENIMIENTO. Se protegerá frente a roces, punzonamiento o golpes que puedan dañarlo.
CRITERIO DE MEDICIÓN EN OBRA Y CONDICIONES DE ABONO. Se medirá la superficie realmente ejecutada según especificaciones de Proyecto.

| Código | Ud | Descripción | Rendimiento | Precio | Importe |
|---|---|---|---|---|---|
| mt09mcr021g | kg | Adhesivo cementoso normal, C1 según UNE-EN 12004 (material; 23/01/2017) | 6 | 0.3399882782503 | 2.040 |
| mt18bcp010bg1 | m² | Baldosa gres porcelánico,40x40 cm, Clase1 R9,i/juntas perim (material; 23/01/2017) | 1.02 | 11.009620422164 | 11.230 |
| mt09mcr070c | kg | Mortero de juntas cementoso, CG2, UNE-EN 13888 (material; 23/01/2017) | 0.1 | 0.9499672480523 | 0.095 |
| mo132 | h | Oficial 1ª solador. (mano de obra; 20/02/2017) | 0.364 | 16.349436321742 | 5.951 |
| mo260 | h | Ayudante solador. (mano de obra; 20/02/2017) | 0.182 | 15.379469763204 | 2.799 |
| %C I | % | costes indirectos | 3 % | 22.115 | 0.663 |
|  |  | Total |  |  | 22.78 |

| Medición | Uds. | Largo | Ancho | Parcial |
|---|---|---|---|---|
| PB |  |  |  |  |
| Aula 1 | 1 | 50.3 |  | 50.30 |
| Aula 2 | 1 | 50 |  | 50.00 |
| Aula 3 | 1 | 5 |  | 5.00 |
| Aula 4 | 1 | 50 |  | 50.00 |
| Aula 5 | 1 | 50 |  | 50.00 |
| Aula 6 | 1 | 50 |  | 50.00 |
| Biblioteca | 1 | 90 |  | 90.00 |
| Despacho secretario | 1 | 12.75 |  | 12.75 |
| Secretaría | 1 | 40.5 |  | 40.50 |
| Comedor | 1 | 128.5 |  | 128.50 |
| Almacén | 1 | 50 |  | 50.00 |
| Sala Calderas | 1 | 25.5 |  | 25.50 |
| Grupo Electrógeno | 1 | 10.1 |  | 10.10 |
| Grupo presión | 1 | 15.6 |  | 15.60 |
| CGMP | 1 | 5 |  | 5.00 |
| Teleco | 1 | 6.8 |  | 6.80 |
| Circulaciones | 1 | 218.35 |  | 218.35 |
| ---------------------------------- |  |  |  |  |
| MESETAS EN ESCALERAS | 1 | 2.2 | 0.3 | 0.66 |
|  | 2 | 1.2 | 1.8 | 4.32 |
| ---------------------------------- |  |  |  |  |
| P1 |  |  |  |  |
| Aula 7 | 1 | 50.3 |  | 50.30 |
| Aula 8 | 1 | 50 |  | 50.00 |
| Aula 9 | 1 | 50 |  | 50.00 |
| Aula 10 | 1 | 50 |  | 50.00 |
| Aula 11 | 1 | 50 |  | 50.00 |
| Aula 12 | 1 | 50 |  | 50.00 |
| Circulaciones | 1 | 92.2 |  | 92.20 |
|  | 1 | 4.5 |  | 4.50 |
| Total |  |  |  | 1260.38 |

**08.04** m² S2.PAVIMENTO GRES PORC. KERATEC 40x40 CLASE 2 R10. JUNTA HUESO (23/01/2017)
231.35 m² × 22.78 = 5270.15
Suministro y ejecución de pavimento mediante el método de colocación en capa fina, de baldosas cerámicas de gres porcelánico para alto tráfico tipo Keratec o equivalente, de espesor 8mm, acabado CI de 40x40 cm, en colores estandar básicos de Keratec gris claro (1020) y perlado (1014) según dependencias, según doc. gráfica; capacidad de absorción de agua E<0,5%, grupo BIa, según UNE-EN 14411, resistencia al deslizamiento 35<Rd<=45 según UNE-ENV 12633, resbaladicidad clase 2 según CTE, R10; capacidad de absorción de agua E<0,5%, grupo BIa, según UNE-EN 14411, recibidas con adhesivo cementoso normal, C1 sin ninguna característica adicional, color gris con doble encolado, y rejuntadas con mortero de juntas cementoso con resistencia elevada a la abrasión y absorción de agua reducida, CG2, para junta mínima (entre 1,5 y 3 mm), coloreada con la misma tonalidad de las piezas. Incluso p/p de limpieza, comprobación de la superficie soporte, replanteos, cortes, formación de juntas perimetrales continuas, de anchura no menor de 5 mm, en los límites con paredes, pilares exentos y elevaciones de nivel y, en su caso, juntas de partición y juntas estructurales existentes en el soporte, eliminación del material sobrante del rejuntado y limpieza final del pavimento. Incluso cortes, despuntes, protección del material colocado para evitar desconchones en las baldosas, no admitiéndose estas.
NORMATIVA DE APLICACIÓN.Ejecución: CTE. DB-SUA Seguridad de utilización y accesibilidad. NTE-RSR. Revestimientos de suelos: Piezas rígidas.
CRITERIO DE MEDICIÓN EN PROYECTO. Superficie útil, medida según documentación gráfica de Proyecto. No se ha incrementado la medición por roturas y recortes, ya que en la descomposición se ha considerado un 5% más de piezas.
CONDICIONES PREVIAS QUE HAN DE CUMPLIRSE ANTES DE LA EJECUCIÓN DE LAS UNIDADES DE OBRA DEL SOPORTE. Se comprobará que ha transcurrido un tiempo suficiente desde la fabricación del soporte, en ningún caso inferior a tres semanas para bases o morteros de cemento y tres meses para forjados o soleras de hormigón. Se comprobará que el soporte está limpio y plano y sin manchas de humedad.
CONDICIONES PREVIAS QUE HAN DE CUMPLIRSE ANTES DE LA EJECUCIÓN DE LAS UNIDADES DE OBRA AMBIENTALES.Se comprobará antes de la aplicación del adhesivo que la temperatura se encuentra entre 5°C y 30°C, evitando en lo posible, las corrientes fuertes de aire y el sol directo.
PROCESO DE EJECUCIÓN FASES DE EJECUCIÓN. Limpieza y comprobación de la superficie soporte. Replanteo de los niveles de acabado. Replanteo de la disposición de las piezas y juntas de movimiento. Aplicación del adhesivo. Colocación de las baldosas a punta de paleta. Formación de juntas de partición, perimetrales y estructurales. Rejuntado. Eliminación y limpieza del material sobrante. Limpieza final del pavimento.
CONDICIONES DE TERMINACIÓN. El solado tendrá planeidad, ausencia de cejas y buen aspecto.
CONSERVACIÓN Y MANTENIMIENTO. Se protegerá frente a roces, punzonamiento o golpes que puedan dañarlo.
CRITERIO DE MEDICIÓN EN OBRA Y CONDICIONES DE ABONO. Se medirá la superficie realmente ejecutada según especificaciones de Proyecto.

| Código | Ud | Descripción | Rendimiento | Precio | Importe |
|---|---|---|---|---|---|
| mt09mcr021g | kg | Adhesivo cementoso normal, C1 según UNE-EN 12004 | 6 | 0.3399882782503 | 2.040 |
| mt18bcp010cg1 | m² | Baldosa gres porcelánico,40x40 cm, Clase2 R10,i/juntas perim (material; 23/01/2017) | 1.02 | 11.009620422164 | 11.230 |
| mt09mcr070c | kg | Mortero de juntas cementoso, CG2, UNE-EN 13888 | 0.1 | 0.9499672480523 | 0.095 |
| mo132 | h | Oficial 1ª solador. | 0.364 | 16.349436321742 | 5.951 |
| mo260 | h | Ayudante solador. | 0.182 | 15.379469763204 | 2.799 |
| %C I | % | costes indirectos | 3 % | 22.115 | 0.663 |
|  |  | Total |  |  | 22.78 |

| Medición | Uds. | Largo | Ancho | Parcial |
|---|---|---|---|---|
| PB |  |  |  |  |
| Aseos Infantil | 3 | 5.1 |  | 15.30 |
| Aseos Profesores | 2 | 5.3 |  | 10.60 |
| Cuarto limpieza | 1 | 4.7 |  | 4.70 |
| Aseo Al1 | 1 | 4.65 |  | 4.65 |
| Aseo Al2 | 1 | 4.65 |  | 4.65 |
| Aseo Al3 | 1 | 13.2 |  | 13.20 |
| Aseo Al4 | 1 | 13.2 |  | 13.20 |
| Vestuarios | 2 | 3.15 |  | 6.30 |
| Cocina | 1 | 61.5 |  | 61.50 |
| Rampas | 1 | 5.6 |  | 5.60 |
|  | 1 | 20.75 |  | 20.75 |
| ------------------------------ |  |  |  |  |
| P1 |  |  |  |  |
| Aseo Al5 | 1 | 11.65 |  | 11.65 |
| Aseo Al6 | 1 | 12.25 |  | 12.25 |
| Rampas | 1 | 2 | 3.6 | 7.20 |
|  | 1 | 2 | 4.9 | 9.80 |
| ------------------------------- |  |  |  |  |
| ACCESIBILIDAD |  |  |  |  |
| Arranques y desembarcos escaleras y rampas |  |  |  |  |
| pb rampas conexion edif existente | 2 | 1 | 2 | 4.00 |
| Pb rampa polideportivo | 1 | 1.5 | 2 | 3.00 |
|  | 1 | 2 | 2 | 4.00 |
| PB Escalera polideportivo | 1 | 1.5 | 2 | 3.00 |
| PB arranque escaleras | 2 | 1 | 2 | 4.00 |
| P1 desembarco escaleras | 2 | 2 | 2 | 8.00 |
| P1 rampas | 2 | 2 | 1 | 4.00 |
| Total |  |  |  | 231.35 |

**08.05** m² S3.PAVIMENTO GRES PORC. KERATEC 40x40 CLASE 3 R11. JUNTA HUESO (23/01/2017)
9.3 m² × 22.78 = 211.85
Suministro y ejecución de pavimento mediante el método de colocación en capa fina, de baldosas cerámicas de gres porcelánico para alto tráfico tipo Keratec o equivalente, de espesor 8mm, acabado antideslizante de 40x40 cm, en colores estandar básicos de Keratec gris claro (1020) y perlado (1014) según dependencias, según doc. gráfica; capacidad de absorción de agua E<0,5%, grupo BIa, según UNE-EN 14411, resistencia al deslizamiento 45<Rd según UNE-ENV 12633, resbaladicidad clase 3 según CTE, R11; capacidad de absorción de agua E<0,5%, grupo BIa, según UNE-EN 14411, recibidas con adhesivo cementoso normal, C1 sin ninguna característica adicional, color gris con doble encolado, y rejuntadas con mortero de juntas cementoso con resistencia elevada a la abrasión y absorción de agua reducida, CG2, para junta mínima (entre 1,5 y 3 mm), coloreada con la misma tonalidad de las piezas. Incluso p/p de limpieza, comprobación de la superficie soporte, replanteos, cortes, formación de juntas perimetrales continuas, de anchura no menor de 5 mm, en los límites con paredes, pilares exentos y elevaciones de nivel y, en su caso, juntas de partición y juntas estructurales existentes en el soporte, eliminación del material sobrante del rejuntado y limpieza final del pavimento. Incluso cortes, despuntes, protección del material colocado para evitar desconchones en las baldosas, no admitiéndose estas.
NORMATIVA DE APLICACIÓN Ejecución: CTE. DB-SUA Seguridad de utilización y accesibilidad. NTE-RSR. Revestimientos de suelos: Piezas rígidas.
CRITERIO DE MEDICIÓN EN PROYECTO. Superficie útil, medida según documentación gráfica de Proyecto. No se ha incrementado la medición por roturas y recortes, ya que en la descomposición se ha considerado un 5% más de piezas.
CONDICIONES PREVIAS QUE HAN DE CUMPLIRSE ANTES DE LA EJECUCIÓN DE LAS UNIDADES DE OBRA DEL SOPORTE.
Se comprobará que ha transcurrido un tiempo suficiente desde la fabricación del soporte, en ningún caso inferior a tres semanas para bases o morteros de cemento y tres meses para forjados o soleras de hormigón. Se comprobará que el soporte está limpio y plano y sin manchas de humedad.
CONDICIONES PREVIAS QUE HAN DE CUMPLIRSE ANTES DE LA EJECUCIÓN DE LAS UNIDADES DE OBRA AMBIENTALES. Se comprobará antes de la aplicación del adhesivo que la temperatura se encuentra entre 5°C y 30°C, evitando en lo posible, las corrientes fuertes de aire y el sol directo.
PROCESO DE EJECUCIÓN FASES DE EJECUCIÓN. Limpieza y comprobación de la superficie soporte. Replanteo de los niveles de acabado. Replanteo de la disposición de las piezas y juntas de movimiento. Aplicación del adhesivo. Colocación de las baldosas a punta de paleta. Formación de juntas de partición, perimetrales y estructurales. Rejuntado. Eliminación y limpieza del material sobrante. Limpieza final del pavimento.
CONDICIONES DE TERMINACIÓN. El solado tendrá planeidad, ausencia de cejas y buen aspecto.
CONSERVACIÓN Y MANTENIMIENTO. Se protegerá frente a roces, punzonamiento o golpes que puedan dañarlo.
CRITERIO DE MEDICIÓN EN OBRA Y CONDICIONES DE ABONO. Se medirá la superficie realmente ejecutada según especificaciones de Proyecto.

| Código | Ud | Descripción | Rendimiento | Precio | Importe |
|---|---|---|---|---|---|
| mt09mcr021g | kg | Adhesivo cementoso normal, C1 según UNE-EN 12004 | 6 | 0.3399882782503 | 2.040 |
| mt18bcp010dg8 | m² | Baldosa gres porcelánico,40x40 cm, Clase3 R11,i/juntas perim (material; 23/01/2017) | 1.02 | 11.009620422164 | 11.230 |
| mt09mcr070c | kg | Mortero de juntas cementoso, CG2, UNE-EN 13888 | 0.1 | 0.9499672480523 | 0.095 |
| mo132 | h | Oficial 1ª solador. | 0.364 | 16.349436321742 | 5.951 |
| mo260 | h | Ayudante solador. | 0.182 | 15.379469763204 | 2.799 |
| %C I | % | costes indirectos | 3 % | 22.115 | 0.663 |
|  |  | Total |  |  | 22.78 |

| Medición | Uds. | Largo | Parcial |
|---|---|---|---|
| Vestuarios | 2 | 2.4 | 4.80 |
| Cuarto basuras | 1 | 4.5 | 4.50 |
| Total |  |  | 9.3 |

**08.06** m S4.PAVIMENTO PELDAÑO GRES PORC. KERATEC 30x60 CLASE 2 R10.e=30cm (23/01/2017)
96.85 m × 23.28 = 2254.67
Suministro y ejecución de pavimento para huella de peldaño mediante el método de colocación en capa fina, de baldosas cerámicas de gres porcelánico para alto tráfico con marcas de borde de peldaño, tipo Keratec o equivalente, de espesor 8mm, acabado CI de 30x60 cm, en color estandar básico de Keratec perlado (1014), según doc. gráfica; capacidad de absorción de agua E<0,5%, grupo BIa, según UNE-EN 14411, resistencia al deslizamiento 35<Rd<=45 según UNE-ENV 12633, resbaladicidad clase 2 según CTE, R10; capacidad de absorción de agua E<0,5%, grupo BIa, según UNE-EN 14411, recibidas con adhesivo cementoso normal, C1 sin ninguna característica adicional, color gris con doble encolado, y rejuntadas con mortero de juntas cementoso con resistencia elevada a la abrasión y absorción de agua reducida, CG2, para junta mínima (entre 1,5 y 3 mm), coloreada con la misma tonalidad de las piezas. Incluso p/p de limpieza, comprobación de la superficie soporte, replanteos, cortes, formación de juntas perimetrales continuas, de anchura no menor de 5 mm, en los límites con paredes, pilares exentos y elevaciones de nivel y, en su caso, juntas de partición y juntas estructurales existentes en el soporte, eliminación del material sobrante del rejuntado y limpieza final del pavimento. Incluso cortes, despuntes, protección del material colocado para evitar desconchones en las baldosas, no admitiéndose estas.
NORMATIVA DE APLICACIÓN Ejecución: CTE. DB-SUA Seguridad de utilización y accesibilidad. NTE-RSR. Revestimientos de suelos: Piezas rígidas.
CRITERIO DE MEDICIÓN EN PROYECTO. Superficie útil, medida según documentación gráfica de Proyecto. No se ha incrementado la medición por roturas y recortes, ya que en la descomposición se ha considerado un 5% más de piezas.
CONDICIONES PREVIAS QUE HAN DE CUMPLIRSE ANTES DE LA EJECUCIÓN DE LAS UNIDADES DE OBRA DEL SOPORTE. Se comprobará que ha transcurrido un tiempo suficiente desde la fabricación del soporte, en ningún caso inferior a tres semanas para bases o morteros de cemento y tres meses para forjados o soleras de hormigón. Se comprobará que el soporte está limpio y plano y sin manchas de humedad.
CONDICIONES PREVIAS QUE HAN DE CUMPLIRSE ANTES DE LA EJECUCIÓN DE LAS UNIDADES DE OBRA AMBIENTALES.Se comprobará antes de la aplicación del adhesivo que la temperatura se encuentra entre 5°C y 30°C, evitando en lo posible, las corrientes fuertes de aire y el sol directo.
PROCESO DE EJECUCIÓN FASES DE EJECUCIÓN. Limpieza y comprobación de la superficie soporte. Replanteo de los niveles de acabado. Replanteo de la disposición de las piezas y juntas de movimiento. Aplicación del adhesivo. Colocación de las baldosas a punta de paleta. Formación de juntas de partición, perimetrales y estructurales. Rejuntado. Eliminación y limpieza del material sobrante. Limpieza final del pavimento.
CONDICIONES DE TERMINACIÓN. El solado tendrá planeidad, ausencia de cejas y buen aspecto.
CONSERVACIÓN Y MANTENIMIENTO. Se protegerá frente a roces, punzonamiento o golpes que puedan dañarlo.
CRITERIO DE MEDICIÓN EN OBRA Y CONDICIONES DE ABONO. Se medirá la superficie realmente ejecutada según especificaciones de Proyecto.

| Código | Ud | Descripción | Rendimiento | Precio | Importe |
|---|---|---|---|---|---|
| mt09mcr021g | kg | Adhesivo cementoso normal, C1 según UNE-EN 12004 | 2 | 0.3399882782503 | 0.68 |
| mt18bde020as8 | u | Baldosa peldaño gres porcelán,30x40cm, Clase2 R10,i/juntas perim (material; 23/01/2017) | 3 | 4.3798489962831 | 13.14 |
| mt09mcr070c | kg | Mortero de juntas cementoso, CG2, UNE-EN 13888 | 0.035 | 0.9499672480523 | 0.03 |
| mo132 | h | Oficial 1ª solador. | 0.364 | 16.349436321742 | 5.95 |
| mo260 | h | Ayudante solador. | 0.182 | 15.379469763204 | 2.80 |
| %C I | % | costes indirectos | 3 % | 22.60 | 0.68 |
|  |  | Total |  |  | 23.28 |

| Medición | Uds. | Largo | Parcial |
|---|---|---|---|
| Paso a Polideportivo | 3 | 2.2 | 6.60 |
| Escalera 1 | 11 | 2.15 | 23.65 |
|  | 13 | 1.8 | 23.40 |
| Escalera 2 | 24 | 1.8 | 43.20 |
| Total |  |  | 96.85 |

**08.07** m MEDIA CAÑA GRES PORC. KERATEC 200X25X8MM (23/01/2017)
184.4 m × 8.56 = 1578.46
Suministro y colocación de media caña (escocia) de gres porcelánico tipo Keratec o equivalente, de 2,5 cm de altura y 8mm de espesor, en colores estandar básicos de Keratec gris claro (1020) y perlado (1014) según dependencias, según doc. gráfica, recibido con adhesivo cementoso normal, C1 sin ninguna característica adicional, gris y rejuntado con mortero de juntas cementoso, CG1, para junta mínima (entre 1,5 y 3 mm), con la misma tonalidad de las piezas. Recibido, guardando las entrecalles de la baldosa.
Incluso cortes, despuntes, protección del material colocado para evitar desconchones en las baldosas, no admitiéndose estas.
NORMATIVA DE APLICACIÓN Ejecución: NTE-RSR. Revestimientos de suelos: Piezas rígidas.
CRITERIO DE MEDICIÓN EN PROYECTO. Longitud medida según documentación gráfica de Proyecto, sin incluir huecos de puertas.
CONDICIONES PREVIAS QUE HAN DE CUMPLIRSE ANTES DE LA EJECUCIÓN DE LAS UNIDADES DE OBRA DEL SOPORTE.Se comprobará que el pavimento se encuentra colocado.
PROCESO DE EJECUCIÓN FASES DE EJECUCIÓN. Replanteo de las piezas. Corte de las piezas y formación de encajes en esquinas y rincones. Colocación del rodapié. Rejuntado.
CONDICIONES DE TERMINACIÓN. Quedará plano y perfectamente adherido al paramento.
CRITERIO DE MEDICIÓN EN OBRA Y CONDICIONES DE ABONO. Se medirá la longitud realmente ejecutada según especificaciones de Proyecto.

| Código | Ud | Descripción | Rendimiento | Precio | Importe |
|---|---|---|---|---|---|
| mt18rcp010b43 | m | Media caña gres porcelánico 200x25x8mm (material; 26/01/2017) | 5 | 1.159960008148 | 5.80 |
| mt09mcr021g | kg | Adhesivo cementoso normal, C1 según UNE-EN 12004 | 0.02 | 0.3399882782503 | 0.01 |
| mt09mcr060c | kg | Mortero de juntas cementoso, CG1, , UNE-EN 13888 (material; 24/01/2017) | 0.01 | 0.6699769012579 | 0.01 |
| mo132 | h | Oficial 1ª solador. | 0.152 | 16.349436321742 | 2.49 |
| %C I | % | costes indirectos | 3 % | 8.31 | 0.25 |
|  |  | Total |  |  | 8.56 |

| Medición | Uds. | Largo | Parcial |
|---|---|---|---|
| Aseos Infantil | 6 | 2.15 | 12.90 |
|  | 6 | 2.4 | 14.40 |
| dto puerta | -3 | 1.45 | -4.35 |
| Cocina | 2 | 9.6 | 19.20 |
|  | 2 | 6.45 | 12.90 |
| Almacén cocina | 2 | 2.7 | 5.40 |
|  | 2 | 3.25 | 6.50 |
| Aseos profesores | 4 | 2.55 | 10.20 |
|  | 4 | 2.1 | 8.40 |
| dto puerta | -2 | 0.9 | -1.80 |
| Aseos 1 y 2 | 4 | 1.9 | 7.60 |
|  | 4 | 2.5 | 10.00 |
| dto puerta | -2 | 0.9 | -1.80 |
| Aseos 3 | 2 | 3.6 | 7.20 |
|  | 2 | 3.65 | 7.30 |
|  | 2 | 1.65 | 3.30 |
|  | 1 | 0.15 | 0.15 |
| dto puerta | -1 | 0.9 | -0.90 |
| Aseos 4 | 2 | 3.6 | 7.20 |
|  | 2 | 3.65 | 7.30 |
| dto puerta | -1 | 0.9 | -0.90 |
| Vestuarios | 4 | 2.8 | 11.20 |
|  | 4 | 1.95 | 7.80 |
| dto puerta | -2 | 0.9 | -1.80 |
| Aseos 5 | 2 | 3.7 | 7.40 |
|  | 2 | 2.8 | 5.60 |
|  | 4 | 1.75 | 7.00 |
| dto puerta | -2 | 0.9 | -1.80 |
| Aseos 6 | 2 | 4 | 8.00 |
|  | 2 | 2.8 | 5.60 |
|  | 4 | 1.75 | 7.00 |
| dto puerta | -2 | 0.9 | -1.80 |
| Total |  |  | 184.4 |

**08.08** m² S5. PAVIMIENTO VINÍLICO ACÚSTICO EN ROLLO (23/01/2017)
264.8 m² × 41.76 = 11058.05
Suministro y colocación de pavimento vinílico homogéneo, acústico, tipo Sarlon Resin de Forbo o equivalente, de 2,6 mm de espesor, con tratamiento de protección superficial PUR, color a elegir dentro de los del fabricante (kiwi, calabaza o amarillo), y revés de espuma de poliuretano, suministrado en rollos de 200 cm de anchura y 25 metros de longitud; clasificación al uso, según UNE-EN ISO 10874: clase 23 para uso doméstico; clase 34 para uso comercial; clase 42 para uso industrial; reducción del ruido de impactos 15 dB, según UNE-EN ISO 140-8; resistencia al fuego Cfl-s1, según UNE-EN 13501-1, fijado con adhesivo de contacto a base de resinas acrílicas en dispersión acuosa (250 g/m²), sobre pavimento existente. Incluso p/p de replanteo, cortes, aplicación del adhesivo mediante espátula dentada, soldado de unión y juntas entre rollos con cordón termofusible, resolución de encuentros, juntas perimetrales y juntas de dilatación del edificio, eliminación y limpieza del material sobrante y limpieza final del pavimento.
No se colocarán pavimentos vinílicos en locales húmedos ni en locales donde se manipulen álcalis, disolventes aromáticos o cetonas.
NORMATIVA DE APLICACIÓN Ejecución: CTE. DB-SUA Seguridad de utilización y accesibilidad. NTE-RSF. Revestimientos de paramentos: Flexibles.
CRITERIO DE MEDICIÓN EN PROYECTO. Superficie útil, medida según documentación gráfica de Proyecto, deduciendo los huecos de superficie mayor de 1 m².
CONDICIONES PREVIAS QUE HAN DE CUMPLIRSE ANTES DE LA EJECUCIÓN DE LAS UNIDADES DE OBRA DEL SOPORTE. Se comprobará que el soporte está seco, presentando una humedad inferior al 3%, limpio, con la planeidad y nivel previstos y sin grietas, y que los huecos abiertos al exterior se encuentran cerrados.
CONDICIONES PREVIAS QUE HAN DE CUMPLIRSE ANTES DE LA EJECUCIÓN DE LAS UNIDADES DE OBRA. AMBIENTALES. En el momento de su instalación la temperatura ambiente estará comprendida entre 15°C y 20°C, la temperatura mínima del soporte deberá ser de 10°C y la humedad relativa estará comprendida entre el 50% y el 60%.
PROCESO DE EJECUCIÓN FASES DE EJECUCIÓN. Replanteo y recorte del pavimento. Aplicación del adhesivo. Colocación del pavimento. Soldado de unión y juntas entre rollos. Eliminación y limpieza del material sobrante. Limpieza final del pavimento.
CONDICIONES DE TERMINACIÓN. Tendrá una perfecta adherencia al soporte y buen aspecto y quedará debidamente protegido durante el transcurso de la obra. No presentará juntas desportilladas, manchas de adhesivo ni otros defectos superficiales, no existirán bolsas, ni resaltes entre las láminas.
CONSERVACIÓN Y MANTENIMIENTO. No se podrá transitar sobre el pavimento durante las 24 horas siguientes a su colocación.
CRITERIO DE MEDICIÓN EN OBRA Y CONDICIONES DE ABONO. Se medirá la superficie realmente ejecutada según especificaciones de Proyecto, deduciendo los huecos de superficie mayor de 1 m².

| Código | Ud | Descripción | Rendimiento | Precio | Importe |
|---|---|---|---|---|---|
| mt18dww010 | kg | Adhesivo contacto para PVC (material; 23/01/2017) | 0.25 | 4.439846927739 | 1.11 |
| mt18pha070n | m² | Lámina homogénea de PVC, acab PUR y revés espuma PUR (material; 23/01/2017) | 1.05 | 33.238854026587 | 34.90 |
| mo134 | h | Oficial 1ª instalador de revestimientos flexibles (mano de obra; 20/02/2017) | 0.182 | 16.349436321742 | 2.98 |
| mo262 | h | Ayudante instalador de revestimientos flexibles (mano de obra; 20/02/2017) | 0.101 | 15.379469763204 | 1.55 |
| %C I | % | costes indirectos | 3 % | 40.54 | 1.22 |
|  |  | Total |  |  | 41.76 |

| Medición | Uds. | Largo | Ancho | Parcial |
|---|---|---|---|---|
| Sala Usos múltiples | 1 | 105.3 |  | 105.30 |
| Aseo usos múltiples | 1 | 4.15 | 1.35 | 5.60 |
| Aulas Infantil | 3 | 51.3 |  | 153.90 |
| Total |  |  |  | 264.8 |

**08.09** m² PREPARACIÓN DE SUELO PARA INSTALACIÓN DE FELPUDO/TRAMEX/FUENTE (23/01/2017)
30.71 m² × 7.85 = 241.07
Preparación de hueco de 18 mm de profundidad en pavimento interior (felpudo) y 30mm en exterior (fuente y accesos), para alojamiento de felpudo o trames de fuente y accesos, nivelando la superficie soporte mediante la aplicación manual de una capa fina de pasta niveladora de suelos CT - C20 - F6 según UNE-EN 13813, de 2 mm de espesor, previa aplicación de imprimación de resinas sintéticas modificadas, que actúa como puente de unión, preparado para recibir el marco perimetral metálico y el felpudo (no incluidos en este precio). Incluso p/p de preparación de la superficie soporte y de las aristas, marcado de los niveles de acabado mediante la utilización de indicadores de nivel, amasado con batidor eléctrico, vertido de la mezcla y extendido en capa continua, formación de juntas y curado del mortero.
CRITERIO DE MEDICIÓN EN PROYECTO. Superficie medida según documentación gráfica de Proyecto.
CONDICIONES PREVIAS QUE HAN DE CUMPLIRSE ANTES DE LA EJECUCIÓN DE LAS UNIDADES DE OBRA DEL SOPORTE. El soporte debe ser firme (resistencia a tracción mínima de 1,5 N/mm²), limpio y exento de aceites, grasas, lechadas superficiales, material deleznable o restos de otros tratamientos. Se comprobará que el soporte está seco, presentando una humedad inferior al 3% y con ausencia de coqueras u oquedades.
CONDICIONES PREVIAS QUE HAN DE CUMPLIRSE ANTES DE LA EJECUCIÓN DE LAS UNIDADES DE OBRA .AMBIENTALES.Se suspenderán los trabajos cuando la temperatura ambiente sea inferior a 5°C o superior a 30°C, llueva, exista riesgo de helada, exista viento excesivo o cuando el sol incida directamente sobre la superficie.
PROCESO DE EJECUCIÓN FASES DE EJECUCIÓN. Preparación de la superficie soporte y de las aristas. Replanteo y marcado de niveles de acabado. Aplicación de la imprimación. Amasado con batidor eléctrico. Vertido y extendido de la mezcla. Curado del mortero.
CONDICIONES DE TERMINACIÓN. Las dimensiones del cajeado serán las adecuadas para el alojamiento del felpudo y su superficie final cumplirá las exigencias de planeidad, acabado superficial y resistencia.
CRITERIO DE MEDICIÓN EN OBRA Y CONDICIONES DE ABONO. Se medirá la superficie realmente ejecutada según especificaciones de Proyecto.

| Código | Ud | Descripción | Rendimiento | Precio | Importe |
|---|---|---|---|---|---|
| mt09mcp200b | kg | Pasta niveladora de suelos CT-C20-F6,s/UNE-EN13813, e=2/5mm (material; 23/01/2017) | 4 | 0.8899693165963 | 3.56 |
| mt09bnc235a | l | Imprimación resinas sintéticas modif., adherencia mort autonivel (material; 23/01/2017) | 0.125 | 6.8597634964616 | 0.86 |
| mo106 | h | Oficial 1ª construcción. | 0.101 | 16.349436321742 | 1.65 |
| mo310 | h | Peón ordinario construcción. | 0.101 | 15.339471142233 | 1.55 |
| %C I | % | costes indirectos | 3 % | 7.62 | 0.23 |
|  |  | Total |  |  | 7.85 |

| Medición | Uds. | Largo | Ancho | Parcial |
|---|---|---|---|---|
| Fuente | 1 | 1.1 | 0.6 | 0.66 |
| Cortavientos | 1 | 9.75 |  | 9.75 |
|  | 1 | 12.3 |  | 12.30 |
| TRAMEX acceso | 2 | 1 | 4 | 8.00 |
| Total |  |  |  | 30.71 |

**08.10** m² S6. FELPUDO ALTO TRANSITO FILAM. VINILO ENTRELAZ, AZUL (23/02/2017)
22.05 m² × 37.56 = 828.20
Suministro y colocación de felpudo para alto tránsito de rizos de vinilo entrelazados no tejidos, con un respaldo sólido de vinilo, color azul, espesor total 18 mm, uso interior y exterior, enrollable, lavable, no propagador de fuego, antideslizante, que evite el crecimiento de hongos, instalado en cajeado de pavimento formado por foso de 18mm de profundidad (no incluido en este precio). Incluso p/p de preparación de la superficie soporte.
Ha de presentar las siguientes propiedades físicas:
- Peso (mínimo): 5.5 kg/m2 ASTM D418-68
- Espesor (mínimo): 18.0mm ASTM-D418-68
- Flamabilidad: No propaga las llamas DOC-FF-1-70
- Propiedades Microbiológicas: elimina el crecimiento de hongos ASTM-G-21-90
Resistencia Química al agua, al alcohol etílico, al agua+sal(10%) y al hiodróxido de sodio
Tipo Nomad 8150 de 3M o equivalente
CRITERIO DE MEDICIÓN EN PROYECTO. Superficie medida según documentación gráfica de Proyecto.
CONDICIONES PREVIAS QUE HAN DE CUMPLIRSE ANTES DE LA EJECUCIÓN DE LAS UNIDADES DE OBRA DEL SOPORTE. Se comprobará que el local está completamente acabado y acristalado.
PROCESO DE EJECUCIÓN. FASES DE EJECUCIÓN. Preparación de la superficie soporte. Limpiar el área donde será instalado el felpudo. Remover toda la grasa, aceite, suciedades, etc. Utilizar un limpiador químico adecuado para la condición del piso. . Dejar secar el piso antes de la instalación del felpudo al menos durante 24 horas. Colocación del felpudo.
CONDICIONES DE TERMINACIÓN. La superficie superior del felpudo quedará en el mismo plano que el pavimento y no presentará manchas de adhesivo ni otros defectos.
CRITERIO DE MEDICIÓN EN OBRA Y CONDICIONES DE ABONO. Se medirá la superficie realmente ejecutada según especificaciones de Proyecto.

| Código | Ud | Descripción | Rendimiento | Precio | Importe |
|---|---|---|---|---|---|
| mt18fet010a | m² | Felpudo de rizos de vinilo entrelazados, para cajeado en pavim. (material; 16/04/2017) | 1 | 35.508775766669 | 35.51 |
| mo135 | h | Oficial 1ª instalador de moquetas y revestimientos textiles. (mano de obra; 16/04/2017) | 0.03 | 16.349436321742 | 0.49 |
| mo263 | h | Ayudante instalador de moquetas y revestimientos textiles. (mano de obra; 16/04/2017) | 0.03 | 15.379469763204 | 0.46 |
| %CI | % | costes indirectos | 3 % | 36.46 | 1.09 |
|  |  | Total |  |  | 37.56 |

| Medición | Uds. | Largo | Parcial |
|---|---|---|---|
| Cortavientos | 1 | 9.75 | 9.75 |
|  | 1 | 12.3 | 12.30 |
| Total |  |  | 22.05 |

**08.11** m² S7. ENTRAMADO METÁLICO EN SOLADO FUENTE Y ACCESOS (24/06/2014)
8.66 m² × 44.49 = 385.28
Formación de pavimentos antideslizantes mediante entramado metálico compuesto por rejilla de pletina de acero galvanizado tipo "TRAMEX" de 30x2 mm y varilla separadora de sección circular de 5 mm de diámetro, formando cuadrícula de 30x30 mm y bastidor con uniones electrosoldadas. Incluso p/p de patas de agarre. Elaboración en taller y fijación mediante anclaje mecánico con taco de nylon y tornillo de acero galvanizado, de cabeza avellanada, atornillado en obra. incluso ajuste final en obra. Totalmente montado.
CRITERIO DE MEDICIÓN EN PROYECTO
Superficie del hueco a cerrar, medida según documentación gráfica de Proyecto.
CONDICIONES PREVIAS QUE HAN DE CUMPLIRSE ANTES DE LA EJECUCIÓN DE LAS UNIDADES DE OBRA
DEL SOPORTE.
Se comprobará que están acabados tanto los huecos en la fachada como sus revestimientos. Se comprobará que el soporte al que se tienen que fijar los anclajes tiene la suficiente resistencia.
PROCESO DE EJECUCIÓN
FASES DE EJECUCIÓN.
Marcado de los puntos de fijación del bastidor. Presentación de la reja. Aplomado y nivelación. Resolución de las uniones del bastidor a los paramentos. Montaje de elementos complementarios.
CONDICIONES DE TERMINACIÓN.
El conjunto quedará perfectamente aplomado y rígido.
CONSERVACIÓN Y MANTENIMIENTO.
Se protegerá frente a golpes y salpicaduras.
CRITERIO DE MEDICIÓN EN OBRA Y CONDICIONES DE ABONO
Se medirá, con las dimensiones del hueco, la superficie realmente ejecutada según especificaciones de Proyecto.

| Código | Ud | Descripción | Rendimiento | Precio | Importe |
|---|---|---|---|---|---|
| mt26btr015a | m² | Tramex 30x2mm+varilla d=5mm, #30x30mm y bastidor, electrosoldado (material; 23/01/2017) | 1 | 37.698700264811 | 37.70 |
| mt26aaa033a | ud | Anclaje mecánico taco nylon, tornillo ac.galv avellanado (material; 23/01/2017) | 4 | 0.2799903467944 | 1.12 |
| mo171 | h | Oficial 1ª cerrajero. | 0.15 | 16.349436321742 | 2.45 |
| mo257 | h | Ayudante cerrajero. | 0.125 | 15.379469763204 | 1.92 |
| %C I | % | costes indirectos | 3 % | 43.19 | 1.30 |
|  |  | Total |  |  | 44.49 |

| Medición | Uds. | Largo | Ancho | Parcial |
|---|---|---|---|---|
| Fuente | 1 | 1.1 | 0.6 | 0.66 |
| Accesos | 2 | 1 | 4 | 8.00 |
| Total |  |  |  | 8.66 |

**08.12** m A-PERFIL JUNTA DILATACIÓN MISMO NIVEL.Schlüter-DILEX-AKS80BT30GS (26/01/2017)
11.7 m × 22.59 = 264.30
Suministro y colocación de perfil para juntas de separación con perfiles metálicos laterales fabricados en aluminio coalas de fijación con perforación trapezoidal y una cámara de perfil en U destinada a alojar una zona de movimiento de 30mm de ancho fabricada en elastómero termoplástico, así como el correcto montaje de dichos perfiles de acuerdo con las instrucciones del fabricante durante el proceso de colocación del embaldosado, tipo Schlüter-DILEX-AKS 80 BT 30 GS "SCHLÜTER-SYSTEMS" o equivalente, de altura de acuerdo con el espesor de la baldosa (8 mm de altura),color negro grafito RAL 9011, usado en junta estructural para uniones al mismo nivel.
CRITERIO DE MEDICIÓN EN PROYECTO. Longitud medida según documentación gráfica de Proyecto.
CONDICIONES PREVIAS QUE HAN DE CUMPLIRSE ANTES DE LA EJECUCIÓN DE LAS UNIDADES DE OBRA DEL SOPORTE. Se comprobará que el espesor y características de la junta son los adecuados para el tipo de perfil seleccionado.
PROCESO DE EJECUCIÓN FASES DE EJECUCIÓN. Replanteo de las piezas según su longitud. Corte de las piezas. Fijación de las piezas.
CONDICIONES DE TERMINACIÓN. Quedará plano y perfectamente adherido al soporte.

| Código | Ud | Descripción | Rendimiento | Precio | Importe |
|---|---|---|---|---|---|
| mt18jrs400aaa | ud | Perfil Al, Schlüter-DILEX-AKS 80 BT 30 G, h=8mm, a=30mm (material; 26/01/2017) | 1.05 | 18.499362198912 | 19.42 |
| mo132 | h | Oficial 1ª solador. | 0.153 | 16.349436321742 | 2.50 |
| %C I | % | costes indirectos | 3 % | 21.92 | 0.66 |
|  |  | Total |  |  | 22.59 |

| Medición | Uds. | Largo | Parcial |
|---|---|---|---|
| PLANTA BAJA |  |  |  |
| Polideportivo | 1 | 2.25 | 2.25 |
| Aulas infantil | 3 | 2.15 | 6.45 |
| Pasillo Edificio Existente | 1 | 1.5 | 1.50 |
| PLANTA PRIMERA |  |  |  |
| Pasillo Edificio Existente | 1 | 1.5 | 1.50 |
| Total |  |  | 11.7 |

**08.13** m B-PERFIL PARTICION PAVIMENTOS MISMO NIVEL. Schlüter-DILEX-EZ G70 (23/01/2017)
113.76 m × 12.91 = 1468.64
Suministro y colocación de perfil de PVC, Schlüter-DILEX-EZ G 70 "SCHLÜTER-SYSTEMS", o equivalente, de 70 mm de altura y 8 mm de anchura, con junta de absorción de movimientos, color gris RAL 7030, para juntas de partición (para uniones al mismo nivel). Totalmente montado en juntas de partición de pavimentos de gres.
CRITERIO DE MEDICIÓN EN PROYECTO. Longitud medida según documentación gráfica de Proyecto.
CONDICIONES PREVIAS QUE HAN DE CUMPLIRSE ANTES DE LA EJECUCIÓN DE LAS UNIDADES DE OBRA DEL SOPORTE. Se comprobará que el espesor y características de la junta son los adecuados para el tipo de perfil seleccionado.
PROCESO DE EJECUCIÓN FASES DE EJECUCIÓN. Replanteo de las piezas según su longitud. Corte de las piezas. Fijación de las piezas.
CONDICIONES DE TERMINACIÓN. Quedará plano y perfectamente adherido al soporte.
CRITERIO DE MEDICIÓN EN OBRA Y CONDICIONES DE ABONO. Se medirá la longitud realmente ejecutada según especificaciones de Proyecto.

| Código | Ud | Descripción | Rendimiento | Precio | Importe |
|---|---|---|---|---|---|
| mt18jrs320a | m | Perfil PVC, Schlüter-DILEX-EZ G 70 "SCHLÜTER-SYSTEMS", h=70mm (material; 23/01/2017) | 1.05 | 9.5596704119786 | 10.04 |
| mo132 | h | Oficial 1ª solador. | 0.152 | 16.349436321742 | 2.49 |
| %C I | % | costes indirectos | 3 % | 12.53 | 0.38 |
|  |  | Total |  |  | 12.91 |

| Medición | Uds. | Largo | Parcial |
|---|---|---|---|
| PB |  |  |  |
| Vestíbulo | 1 | 2 | 2.00 |
|  | 1 | 2.9 | 2.90 |
|  | 1 | 5.6 | 5.60 |
|  | 1 | 3.4 | 3.40 |
| puertas aulas/biblio | 7 | 1.1 | 7.70 |
| pasillos | 5 | 2 | 10.00 |
|  | 2 | 2 | 4.00 |
|  | 4 | 1.5 | 6.00 |
| biblio | 1 | 8.9 | 8.90 |
| Acceso porche | 1 | 6.35 | 6.35 |
|  | 1 | 3.4 | 3.40 |
| puertas | 12 | 0.83 | 9.96 |
|  | 6 | 0.95 | 5.70 |
|  | 3 | 1.5 | 4.50 |
|  | 1 | 1.2 | 1.20 |
|  | 2 |  | 2.00 |
| Comedor | 1 | 8.75 | 8.75 |
|  | 1 | 1.1 | 1.10 |
| --------------------- |  |  |  |
| P1 |  |  |  |
| Pasillo | 6 | 2 | 12.00 |
| Puertas | 6 | 1.1 | 6.60 |
|  | 2 | 0.85 | 1.70 |
| Total |  |  | 113.76 |

**08.14** m C-PERFIL PARTICION PAVIMENTOS MISMO NIVEL Schlüter-SCHIENE-E30 (23/01/2017)
12 m × 10.97 = 131.64
Suministro y colocación de perfil angular de acero inoxidable AISI 304, Schlüter-SCHIENE-E 30 "SCHLÜTER-SYSTEMS" o equivalente, de 3 mm de altura, con perforaciones trapezoidales para su fijación, para remate de revestimientos y protección de cantos, usado en junta de partición (para uniones al mismo nivel). Totalmente montado en juntas de partición de pavimentos de PVC y encuentros de este pavimento con otros existentes o de nueva ejecución.
CRITERIO DE MEDICIÓN EN PROYECTO. Longitud medida según documentación gráfica de Proyecto.
CONDICIONES PREVIAS QUE HAN DE CUMPLIRSE ANTES DE LA EJECUCIÓN DE LAS UNIDADES DE OBRA.DEL SOPORTE. Se comprobará que el espesor y características de la junta son los adecuados para el tipo de perfil seleccionado.
PROCESO DE EJECUCIÓN FASES DE EJECUCIÓN. Replanteo de las piezas según su longitud. Corte de las piezas. Fijación de las piezas.
CONDICIONES DE TERMINACIÓN. Quedará plano y perfectamente adherido al soporte.
CRITERIO DE MEDICIÓN EN OBRA Y CONDICIONES DE ABONO. Se medirá la longitud realmente ejecutada según especificaciones de Proyecto.

| Código | Ud | Descripción | Rendimiento | Precio | Importe |
|---|---|---|---|---|---|
| mt18jrs010dbe | m | Perfil Schlüter-SCHIENE-E 30 "SCHLÜTER-SYSTEMS", h=3 mm (material; 23/01/2017) | 1.05 | 7.7697321235432 | 8.16 |
| mo132 | h | Oficial 1ª solador. | 0.152 | 16.349436321742 | 2.49 |
| %C I | % | costes indirectos | 3 % | 10.65 | 0.32 |
|  |  | Total |  |  | 10.97 |

| Medición | Uds. | Largo | Parcial |
|---|---|---|---|
| Aula Usos múltiples | 1 | 1.7 | 1.70 |
| Aseo usos múltiples | 1 | 0.85 | 0.85 |
| Aulas infantil | 3 | 0.85 | 2.55 |
|  | 3 | 1.5 | 4.50 |
|  | 3 | 0.8 | 2.40 |
| Total |  |  | 12 |

**08.15** m D-PERFIL PERIMETRAL PAVIMENTOS GRES. Schlüter-DILEX-AKSA 80G (23/01/2017)
15.2 m × 12.48 = 189.70
Suministro y colocación de perfil de aluminio, Schlüter-DILEX-AKSA 80 G "SCHLÜTER-SYSTEMS" o equivalente , de 8 mm de altura, con junta de absorción de movimientos intercambiable de caucho sintético, de 11 mm de anchura, color gris RAL 7030, y perforaciones trapezoidales para su fijación, usado en junta perimetral. Totalmente montado en juntas perimetrales de pavimento de gres cuando no se instale rodapié.
CRITERIO DE MEDICIÓN EN PROYECTO. Longitud medida según documentación gráfica de Proyecto.
CONDICIONES PREVIAS QUE HAN DE CUMPLIRSE ANTES DE LA EJECUCIÓN DE LAS UNIDADES DE OBRA DEL SOPORTE. Se comprobará que el espesor y características de la junta son los adecuados para el tipo de perfil seleccionado.
PROCESO DE EJECUCIÓN FASES DE EJECUCIÓN. Replanteo de las piezas según su longitud. Corte de las piezas. Fijación de las piezas.
CONDICIONES DE TERMINACIÓN. Quedará plano y perfectamente adherido al soporte.
CRITERIO DE MEDICIÓN EN OBRA Y CONDICIONES DE ABONO. Se medirá la longitud realmente ejecutada según especificaciones de Proyecto.

| Código | Ud | Descripción | Rendimiento | Precio | Importe |
|---|---|---|---|---|---|
| mt18jrs430aaa | m | Perfil Al, Schlüter-DILEX-AKSA 80 G "SCHLÜTER-SYSTEMS",H=8mm (material; 23/01/2017) | 1.05 | 9.169683857515 | 9.63 |
| mo132 | h | Oficial 1ª solador. | 0.152 | 16.349436321742 | 2.49 |
| %C I | % | costes indirectos | 3 % | 12.12 | 0.36 |
|  |  | Total |  |  | 12.48 |

| Medición | Uds. | Largo | Parcial |
|---|---|---|---|
| P1 |  |  |  |
| Encuentros con vigas hormigón | 1 | 3.65 | 3.65 |
|  | 1 | 2.55 | 2.55 |
| Peldañeado-hormigón | 4 | 2.25 | 9.00 |
| Total |  |  | 15.2 |

## C09 REVESTIMIENTOS DE PAREDES Y FALSOS TECHOS (15/01/2017)
Importe: 111776.75

**09.01** m² FALSO TECHO CONTINUO P. YESO LAM.LISO H1-12,5 (15/01/2017)
104.43 m² × 23.24 = 2426.95
Suministro y montaje de falso techo continuo suspendido, situado a una altura menor de 4 m, liso, sistema D112.es "KNAUF" (12,5+27+27) o equivalente, formado por una placa de yeso laminado H1 / UNE-EN 520 - 1200 / longitud / 12,5 / borde afinado, impregnada "KNAUF" o equivalente atornillada a una estructura metálica de acero galvanizado de maestras primarias 60/27 mm separadas cada 1000 mm entre ejes y suspendidas del forjado o elemento soporte mediante piezas de cuelgue rápido Twist "KNAUF" o equivalente, y varillas cada 950 mm, y maestras secundarias fijadas perpendicularmente a las maestras primarias mediante caballetes y colocadas con una modulación máxima de 500 mm entre ejes.
Incluso p/p de fijaciones, tornillería, resolución del perímetro mediante y ángulo metálico de 20x20 mm, banda acústica de dilatación autoadhesiva de espuma de poliuretano de celdas cerradas "KNAUF" o equivalente de 3,2 mm de espesor y 50 mm de anchura (resistencia térmica 0,10 m²K/W conductividad térmica 0,032 W/(mK)) y puntos singulares, enrasado de las cabezas de los tornillos, pasta de juntas, cinta de juntas y accesorios de montaje, incluso replanteo auxiliar, incluso realización de huecos para alojar luminarias,. Totalmente terminado y listo para imprimar, pintar o revestir, con utilización de todos los medios auxiliares y de seguridad necesarios para la correcta ejecución de la unidad. Según planos.
NORMATIVA DE APLICACIÓN.Montaje: UNE 102043. Montaje de los sistemas constructivos con placa de yeso laminado (PYL). Tabiques, trasdosados y techos. Definiciones, aplicaciones y recomendaciones.
CRITERIO DE MEDICIÓN EN PROYECTO.Superficie medida entre paramentos, según documentación gráfica de Proyecto, sin descontar huecos para instalaciones.
CONDICIONES PREVIAS QUE HAN DE CUMPLIRSE ANTES DE LA EJECUCIÓN DE LAS UNIDADES DE OBRA.DEL SOPORTE..Se comprobará que los paramentos verticales están terminados, y que todas las instalaciones situadas debajo del forjado están debidamente dispuestas y fijadas a él.
PROCESO DE EJECUCIÓN. FASES DE EJECUCIÓN..Replanteo de los ejes de la estructura metálica. Nivelación y fijación del perfil en U en el perímetro y colocación de la banda acústica de dilatación. Señalización de los puntos de anclaje al forjado o elemento soporte. Nivelación y suspensión de los perfiles primarios y secundarios de la estructura. Atornillado y colocación de las placas. Tratamiento de juntas.
CONDICIONES DE TERMINACIÓN.El conjunto tendrá estabilidad y será indeformable. Cumplirá las exigencias de planeidad y nivelación.
CONSERVACIÓN Y MANTENIMIENTO.Se protegerá frente a golpes.
CRITERIO DE MEDICIÓN EN OBRA Y CONDICIONES DE ABONO.Se medirá la superficie realmente ejecutada según especificaciones de Proyecto, siguiendo los criterios de medición expuestos en la norma UNE 92305.

| Código | Ud | Descripción | Rendimiento | Precio | Importe |
|---|---|---|---|---|---|
| mt12pfk012a | m | Perfil U 30/30 chapa de acero galvanizado, sist"KNAUF",e=0,55mm (material; 15/01/2017) | 0.4 | 0.9799662137802 | 0.39 |
| mt12psg220 | ud | Fijación compuesta por taco y tornillo 5x27. | 2 | 0.0599979314559 | 0.12 |
| mt12pek060 | ud | Pieza de cuelgue rápido Twist "KNAUF",para falsos techos suspend (material; 15/01/2017) | 1.2 | 0.0599979314559 | 0.07 |
| mt12pek030 | ud | Varilla de cuelgue "KNAUF" de 100 cm. (material; 15/01/2017) | 1.2 | 0.4399848306768 | 0.53 |
| mt12pfk011a | m | Maestra 60/27 "KNAUF" de chapa de acero galvanizado (material; 15/01/2017) | 3.2 | 1.5299472521263 | 4.90 |
| mt12pek020u | ud | Conector, para maestra 60/27, "KNAUF". (material; 15/01/2017) | 0.6 | 0.2199924153384 | 0.13 |
| mt12pek020g | ud | Caballete, para maestra 60/27, "KNAUF" (material; 15/01/2017) | 2.3 | 0.3899865544636 | 0.90 |
| mt12ppk010m | m² | Placa yeso lam.H1/UNE-EN520-1200/longitud/12,5/borde afinado (material; 15/01/2017) | 1.05 | 7.7297335025726 | 8.12 |
| mt12ptk010cd | ud | Tornillo autoperforante TN "KNAUF" 3,5x25. (material; 15/01/2017) | 17 | 0.0099996552427 | 0.17 |
| mt12pck020b | m | Banda acústica de dilatación autoadhesiva (material; 15/01/2017) | 0.4 | 0.2999896572797 | 0.12 |
| mt12pik010a | kg | Pasta de juntas Jointfiller 24 H "KNAUF", según UNE-EN 13963 (material; 15/01/2017) | 0.7 | 1.2899555263025 | 0.90 |
| mt12pck010a | m | Cinta de juntas "KNAUF" de 50 mm de anchura (material; 15/01/2017) | 0.45 | 0.0399986209706 | 0.02 |
| mo128 | h | Oficial 1ª montador de falsos techos (mano de obra; 20/02/2017) | 0.281 | 16.349436321742 | 4.59 |
| mo212 | h | Ayudante montador de falsos techos. (mano de obra; 20/02/2017) | 0.104 | 15.379469763204 | 1.60 |
| %C I | % | costes indirectos | 3 % | 22.56 | 0.68 |
|  |  | Total |  |  | 23.24 |

| Medición | Uds. | Largo | Ancho | Parcial |
|---|---|---|---|---|
| PB |  |  |  |  |
| Aseos infantil | 3 | 2.9 | 2.15 | 18.71 |
| dto. claraboyas | -3 | 0.8 | 0.8 | -1.92 |
| Aseo aula usos múltiples | 1 | 1.3 | 4.15 | 5.40 |
| CGMP | 1 | 2.2 | 2.3 | 5.06 |
| cocina | 1 | 61.5 |  | 61.50 |
| Almacén recursos educativos | 1 | 2.85 | 5.5 | 15.68 |
| Total |  |  |  | 104.43 |

**09.02** m² FALSO TECHO REGISTRABLE DE PANELES DE VIRUTAS DE MADERA (15/01/2017)
1393.94 m² × 28.44 = 39643.65
Suministro y montaje de falso techo atornillado registrable suspendido, constituido por paneles ligeros de viruta de madera fina aglomerada con magnesita, de 600x1200 mm y 35 mm de espesor, con cantos biselados para fijación oculta, tipo Herakustik Star 1mm o equivalente, resistencia térmica 0,4861 m²K/W, conductividad térmica 0,072 W/(mK), suspendidos del forjado de hormigón mediante perfil en C 17/47/17, de acero galvanizado tipo DX51D+Z140, de 0,6 mm de espesor y 3000 mm de longitud. Tornillo autorroscante de acero galvanizado, de 4,2 mm de diámetro y 45 mm de longitud. Perfil en C 17/47/17, de acero galvanizado tipo DX51D+Z140, de 0,6 mm de espesor y 3000 mm de longitud, según UNE-EN 14195. Totalmente terminado.Incluso angulares de remate, fijados al techo mediante varillas y cuelgues o a paramentos, i. p.p. remates y medios auxiliares. Totalmente terminado.
CRITERIO DE MEDICIÓN EN PROYECTO. Superficie medida entre paramentos, según documentación gráfica de Proyecto, sin descontar huecos para instalaciones.
PROCESO DE EJECUCIÓN. FASES DE EJECUCIÓN. Trazado en los muros del nivel del falso techo. Nivelación y colocación de los perfiles angulares. Replanteo de los perfiles primarios de la trama. Señalización de los puntos de anclaje al forjado. Nivelación y suspensión de los perfiles primarios y secundarios de la trama. Colocación de los paneles.
CONDICIONES DE TERMINACIÓN. El conjunto tendrá estabilidad y será indeformable. Cumplirá las exigencias de planeidad y nivelación. Presentará un aspecto uniforme, limpio y sin defectos.
CONSERVACIÓN Y MANTENIMIENTO. Se protegerá hasta la finalización de la obra frente a impactos, rozaduras y/o manchas ocasionadas por otros trabajos.
CRITERIO DE MEDICIÓN EN OBRA Y CONDICIONES DE ABONO. Se medirá la superficie realmente ejecutada según especificaciones de Proyecto, sin descontar huecos para instalaciones.

| Código | Ud | Descripción | Rendimiento | Precio |
|---|---|---|---|---|
| mt16vkt010oe | m² | Panel virutas madera,600x1200 mm E=35mm de espesor, i/canteado (material; 23/01/2017) | 1.02 | 17.309403225037 |
| mt16vkt020c | Ud | Tornillo autorroscante de acero galvanizado (material; 25/04/2017) | 4 | 0.1199958629119 |
| mt12fpg080d | m | Perfil en C 17/47/17, de acero galvanizado tipo DX51D+Z140 (material; 25/04/2017) | 1.68 | 0.7499741431992 |
| mt12fpg030hk | m | Perfil angular 24/24/3000 mm, según UNE-EN 13964 (material; 23/01/2017) | 0.5 | 0.4699837964048 |
| mt12fpg030hkb | ud | Material auxiliar montaje y fijación perimetral en zonas no reg (material; 23/01/2017) | 0.5 | 0.1899934496105 |
| mt12psg210a | ud | Cuelgue para falsos techos suspendidos. (material; 23/01/2017) | 0.9 | 0.7699734536845 |
| mt12psg210b | ud | Seguro para la fijación del cuelgue, en falsos techos suspendido (material; 23/01/2017) | 0.9 | 0.1299955181545 |
| mt12psg210c | ud | Conexión superior para fijar la varilla al cuelgue, f.t.suspend. (material; 23/01/2017) | 0.9 | 0.9399675928096 |
| mt12psg190 | ud | Varilla de cuelgue. (material; 23/01/2017) | 0.9 | 0.4199855201915 |
| mt12psg220 | ud | Fijación compuesta por taco y tornillo 5x27. | 0.9 | 0.0599979314559 |
| mo128 | h | Oficial 1ª montador de falsos techos | 0.182 | 16.349436321742 |
| mo212 | h | Ayudante montador de falsos techos. | 0.182 | 15.379469763204 |
| %C I | % | costes indirectos | 3 % |  |

| Medición | Uds. | Largo | Ancho | Parcial |
|---|---|---|---|---|
| PB |  |  |  |  |
| Aula 1 | 1 | 50.3 |  | 50.30 |
| Aula 2 | 1 | 50 |  | 50.00 |
| Aula 3 | 1 | 50 |  | 50.00 |
| Aula 4 | 1 | 50 |  | 50.00 |
| Aula 5 | 1 | 50 |  | 50.00 |
| Aula 6 | 1 | 50 |  | 50.00 |
| Secretaría | 1 | 40.7 |  | 40.70 |
| Secretario | 1 | 12.7 |  | 12.70 |
| biblioteca | 1 | 90 |  | 90.00 |
| Cocina | 1 | 3 | 1.2 | 3.60 |
| Comedor | 1 | 13.2 | 9.6 | 126.72 |
| Aseo profesores | 1 | 5.3 |  | 5.30 |
|  | 1 | 5.3 |  | 5.30 |
| Aseo Alumnos | 1 | 4.75 |  | 4.75 |
|  | 1 | 4.75 |  | 4.75 |
|  | 1 | 13.2 |  | 13.20 |
|  | 1 | 13.2 |  | 13.20 |
| dto claraboya | -1 | 0.8 | 0.8 | -0.64 |
| Vestuario | 1 | 5.5 |  | 5.50 |
|  | 1 | 5.5 |  | 5.50 |
| dto claraboya | -1 | 0.8 | 0.8 | -0.64 |
| Almacén | 1 | 50 |  | 50.00 |
| Circulaciones y aula abierta | 1 | 217.55 |  | 217.55 |
| Cortavientos | 1 | 12.3 |  | 12.30 |
|  | 1 | 9.75 |  | 9.75 |
| ---------------------------------- |  |  |  |  |
| P1 |  |  |  |  |
| Aula 7 | 1 | 50.3 |  | 50.30 |
| Aula 8 | 1 | 50 |  | 50.00 |
| Aula 9 | 1 | 50 |  | 50.00 |
| Aula 10 | 1 | 50 |  | 50.00 |
| Aula 11 | 1 | 50 |  | 50.00 |
| Aula 12 | 1 | 50 |  | 50.00 |
| Circulaciones | 1 | 149.75 |  | 149.75 |
| Aseos | 1 | 12.2 |  | 12.20 |
|  | 1 | 11.85 |  | 11.85 |
| Total |  |  |  | 1393.94 |

**09.03** m² FALSO TECHO REGISTRABLE DE PLACAS DE ESCAYOLA (06/02/2017)
57.96 m² × 18.29 = 1060.09
Suministro y montaje de falso techo registrable en reparación de zonas de sala de usos múltiples de infantil, constituido por placas de escayola de la misma naturaleza que las existentes en la actualidad, reforzadas con fibra de vidrio, de 60x60 cm, apoyadas sobre perfilería vista con perfiles primarios y secundarios de 24 mm de ancho, color blanco y angulares de borde, colgando el conjunto de tirantes regulables formados por varilla lisa y gancho. Incluso p/p de accesorios de fijación. Totalmente terminado.
NORMATIVA DE APLICACIÓN. Ejecución: NTE-RTP. Revestimientos de techos: Placas.
CRITERIO DE MEDICIÓN EN PROYECTO. Superficie medida entre paramentos, según documentación gráfica de Proyecto, sin descontar huecos para instalaciones. Calculada una repercusión del 20% sobre la superficie del falso techo actual para reparaciones, y renovación en pasillos
CONDICIONES PREVIAS QUE HAN DE CUMPLIRSE ANTES DE LA EJECUCIÓN DE LAS UNIDADES DE OBRA DEL SOPORTE.Se comprobará que los paramentos verticales están terminados, y que todas las instalaciones situadas debajo del forjado están debidamente dispuestas y fijadas a él.
CONDICIONES PREVIAS QUE HAN DE CUMPLIRSE ANTES DE LA EJECUCIÓN DE LAS UNIDADES DE OBRA DEL CONTRATISTA.La puesta en obra de los materiales sólo podrá ser realizada por empresas especializadas y cualificadas, siguiendo en todo momento las recomendaciones incluidas en el manual de instalación de ATEDY.
PROCESO DE EJECUCIÓN FASES DE EJECUCIÓN.Replanteo de los ejes de la trama modular. Nivelación y colocación de los perfiles angulares. Replanteo de los perfiles primarios de la trama. Señalización de los puntos de anclaje al forjado. Nivelación y suspensión de los perfiles primarios y secundarios de la trama. Colocación de las placas.
CONDICIONES DE TERMINACIÓN.El conjunto tendrá estabilidad y será indeformable. Cumplirá las exigencias de planeidad y nivelación.
CONSERVACIÓN Y MANTENIMIENTO.Se protegerá hasta la finalización de la obra frente a impactos, rozaduras y/o manchas ocasionadas por otros trabajos.
CRITERIO DE MEDICIÓN EN OBRA Y CONDICIONES DE ABONO. Se medirá la superficie realmente ejecutada según especificaciones de Proyecto, sin descontar huecos para instalaciones.

| Código | Ud | Descripción | Rendimiento | Precio | Importe |
|---|---|---|---|---|---|
| mt12pea500a | m | Perfil metálico angular blanco, 20x24cm (material; 06/02/2017) | 0.5 | 1.4599496654277 | 0.73 |
| mt12pea550 | ud | Tirante regulable con varilla lisa d=3mm, l=1metro (material; 06/02/2017) | 1 | 1.0399641452362 | 1.04 |
| mt12pea510b | m | Perfil metálico primario acero galvanizado, blanco (material; 06/02/2017) | 0.84 | 1.7799386331927 | 1.50 |
| mt12pea510d | m | Perfil metálico secundario acero galvanizado,blanco 120cm (material; 06/02/2017) | 1.7 | 1.7799386331927 | 3.03 |
| mt12pea510f | m | Perfil metálico secundario acero galvanizado,blanco 60cm (material; 06/02/2017) | 0.84 | 1.7799386331927 | 1.50 |
| mt12pea020cba | m² | Placa de escayola falso techo registrable (material; 06/02/2017) | 1.02 | 6.5397745286966 | 6.67 |
| mo180 | h | Oficial 1ª escayolista (mano de obra; 20/02/2017) | 0.201 | 16.349436321742 | 3.29 |
| %C I | % | costes indirectos | 3 % | 17.76 | 0.53 |
|  |  | Total |  |  | 18.29 |

| Medición | Uds. | Largo | Ancho | Parcial |
|---|---|---|---|---|
| Usos múltiples | 0.2 | 105.3 |  | 21.06 |
| Pasilo PB | 1 | 7.1 | 2 | 14.20 |
| Pasillo P1 | 1 | 7.1 | 2 | 14.20 |
| Dirección | 0.2 | 15 |  | 3.00 |
| Jefe Estudios | 0.2 | 10 |  | 2.00 |
| Aula Apoyo | 0.2 | 17.5 |  | 3.50 |
| Total |  |  |  | 57.96 |

**09.04** ud TRAMPILLA REGISTRO FALSO TECHO CON. 600x600MM (23/01/2017)
1 ud × 83.36 = 83.36
Suministro y montaje de trampilla de registro de acero, Revo 13 GKFI, sistema D171 "KNAUF" o equivalente, de 600x600 mm, formada por marco, puerta, cierre y brazo de seguridad, para falso techo continuo de placas de yeso laminado. Incluso accesorios de montaje. Totalmente terminada.
CRITERIO DE MEDICIÓN EN PROYECTO Número de unidades previstas, según documentación gráfica de Proyecto.
PROCESO DE EJECUCIÓN FASES DE EJECUCIÓN. Marcado y corte de la placa de yeso laminado. Colocación de la trampilla.
CONDICIONES DE TERMINACIÓN. El conjunto tendrá estabilidad y será indeformable. Cumplirá las exigencias de planeidad y nivelación.
CONSERVACIÓN Y MANTENIMIENTO. Se protegerá frente a golpes.
CRITERIO DE MEDICIÓN EN OBRA Y CONDICIONES DE ABONO. Se medirá el número de unidades realmente colocadas según especificaciones de Proyecto.

| Código | Ud | Descripción | Rendimiento | Precio | Importe |
|---|---|---|---|---|---|
| mt12ppk060b | ud | Trampilla reg.acero,600x600mm, marco, puerta,cierre y brazo seg. (material; 23/01/2017) | 1 | 73.637461206914 | 73.64 |
| mo128 | h | Oficial 1ª montador de falsos techos | 0.303 | 16.349436321742 | 4.95 |
| mo212 | h | Ayudante montador de falsos techos. | 0.152 | 15.379469763204 | 2.34 |
| %C I | % | costes indirectos | 3 % | 80.93 | 2.43 |
|  |  | Total |  |  | 83.36 |

**09.05** m² PINTURA PLASTICA LISA MATE INTERIOR BLANCA (23/01/2017)
1758.96 m² × 5.08 = 8935.52
Formación de capa de pintura plástica con textura lisa, ALPHALUX SF de SIKKENS o equivalente, color blanco RAL 9001, acabado mate, de alta calidad, al agua 100% libre de disolvente, microporosa, lavable y resistente al frote húmedo según DIN 53778. Sobre superficies muy porosas se aplicará una mano de imprimación transparente y no peliculante al agua ALPHA AQUAFIX de SIKKENS o equivalente. Para aplicar sobre paramentos horizontales y verticales interiores y cualquier tipo de soporte, mediante aplicación de una mano de fondo de resinas acrílicas en dispersión acuosa como fijador de superficie y dos manos de acabado con pintura plástica con resinas emulsionadas en agua (rendimiento: 0,125 l/m² cada mano), con brocha o rodillo. Incluso p/p de preparación del soporte mediante limpieza, lijados, imprimados con selladora, plastecidos y terminados. Con la utilización de todos los medios auxiliares y de seguridad necesarios para la correcta ejecución de la unidad. Totalmente realizado y acabado.
CONDICIONES PREVIAS QUE HAN DE CUMPLIRSE ANTES DE LA EJECUCIÓN DE LAS UNIDADES DE OBRA DEL SOPORTE. Se comprobará que la superficie a revestir no presenta restos de anteriores aplicaciones de pintura, manchas de óxido, de grasa o de humedad, imperfecciones ni eflorescencias. Se comprobará que se encuentran adecuadamente protegidos los elementos como carpinterías y vidriería de las salpicaduras de pintura.
CONDICIONES PREVIAS QUE HAN DE CUMPLIRSE ANTES DE LA EJECUCIÓN DE LAS UNIDADES DE OBRA AMBIENTALES. Se suspenderán los trabajos cuando la temperatura ambiente sea inferior a 6°C o superior a 28°C.
PROCESO DE EJECUCIÓN. FASES DE EJECUCIÓN. Preparación del soporte. Aplicación de la mano de fondo. Aplicación de las manos de acabado.
CONDICIONES DE TERMINACIÓN. Tendrá buen aspecto.
CONSERVACIÓN Y MANTENIMIENTO. Se protegerá el revestimiento recién ejecutado.
CRITERIO DE MEDICIÓN EN OBRA Y CONDICIONES DE ABONO. Se medirá la superficie realmente ejecutada según especificaciones de Proyecto.

| Código | Ud | Descripción | Rendimiento | Precio | Importe |
|---|---|---|---|---|---|
| mt27pfj010a | l | Imprimación selladora p/ interior con resinas acrílicas disp. ac (material; 23/01/2017) | 0.18 | 7.5697390186901 | 1.363 |
| mt27pij010a | l | Pintura plástica interior (material; 23/01/2017) | 0.25 | 5.3798145205486 | 1.345 |
| mo181 | h | Oficial 1ª pintor. (mano de obra; 20/02/2017) | 0.12 | 16.349436321742 | 1.962 |
| mo270 | h | Ayudante pintor (mano de obra; 20/02/2017) | 0.017 | 15.379469763204 | 0.261 |
| %C I | % | costes indirectos | 3 % | 4.931 | 0.148 |
|  |  | Total |  |  | 5.08 |

| Medición | Uds. | Largo | Ancho | Alto | Parcial |
|---|---|---|---|---|---|
| TECHOS CONTINUOS YESO LAMINADO |  |  |  |  |  |
| PB |  |  |  |  |  |
| Aseos infantil | 3 | 2.9 | 2.15 |  | 18.71 |
| dto. claraboyas | -3 | 0.8 | 0.8 |  | -1.92 |
| Aseo aula usos múltiples | 1 | 1.3 | 4.15 |  | 5.40 |
| CGMP | 1 | 2.2 | 2.3 |  | 5.06 |
| cocina | 1 | 61.5 |  |  | 61.50 |
| Almacén recursos educativos | 1 | 2.85 | 5.5 |  | 15.68 |
| ------------------------------------------------- |  |  |  |  |  |
| TABICAS TECHO |  |  |  |  |  |
| Claraboyas | 30.72 |  |  |  | 30.72 |
| -------------------------------------------------- |  |  |  |  |  |
| PARAMENTOS |  |  |  |  |  |
| Aulas | 12 | 10.75 |  | 2.8 | 361.20 |
| Pasillos frente aulas | 12 | 4.2 |  | 1.6 | 80.64 |
| (p1) | 1 | 9.7 |  | 6.95 | 67.42 |
|  | 1 | 4.95 |  | 1.6 | 7.92 |
|  | 1 | 5.2 |  | 1.6 | 8.32 |
|  | 1 | 5.15 |  | 1.6 | 8.24 |
|  | 1 | 0.35 |  | 1.6 | 0.56 |
|  | 2 | 0.8 |  | 0.8 | 1.28 |
| (doble altura) | 1 | 2 |  | 2 | 4.00 |
|  | 1 | 5 |  | 2.8 | 14.00 |
| (pb) | 1 | 15.6 |  | 1.6 | 24.96 |
|  | 1 | 20.4 |  | 1.6 | 32.64 |
|  | 1 | 47.55 |  | 1.6 | 76.08 |
| dto | -13 | 0.8 |  | 0.8 | -8.32 |
|  | -2 | 1.55 |  | 1.6 | -4.96 |
|  | -1 | 1.1 |  | 0.8 | -0.88 |
|  | -1 | 1.3 |  | 1.6 | -2.08 |
| Teleco | 1 | 11.5 |  | 2.6 | 29.90 |
|  | -1 | 0.8 |  | 2.1 | -1.68 |
| CGMP | 1 | 8.95 |  | 2.6 | 23.27 |
|  | -1 | 0.8 |  | 2.1 | -1.68 |
| Almacén | 1 | 21.6 |  | 2.8 | 60.48 |
| dto | -1 | 1.1 |  | 2.1 | -2.31 |
| comedor | 1 | 22.6 |  | 1.6 | 36.16 |
|  | 1 | 6.4 |  | 5.7 | 36.48 |
|  | 1 | 8.75 |  | 1.6 | 14.00 |
| dto | -2 | 0.8 |  | 1 | -1.60 |
|  | -1 | 1.55 |  | 1 | -1.55 |
|  | -1 | 2.5 |  | 1.3 | -3.25 |
|  | -1 | 60 |  |  | -60.00 |
| secretaría | 1 | 18.2 |  | 2.8 | 50.96 |
| dto | -1 | 20 |  |  | -20.00 |
|  | -2 | 0.8 |  | 2.1 | -3.36 |
| Secretario | 1 | 12.75 |  | 2.8 | 35.70 |
|  | -2 | 0.8 |  | 2.1 | -3.36 |
| grupo electrogeno | 1 | 13.45 |  | 3.4 | 45.73 |
|  | -1 | 1.75 |  | 2.8 | -4.90 |
| --------------------------------------------------------- |  |  |  |  |  |
| EDIFICIO EXISTENTE |  |  |  |  |  |
| Sala visitas | 1 | 14 |  | 2.8 | 39.20 |
| Sala usos múltiples | 1 | 50 |  | 2.8 | 140.00 |
| Almacén | 1 | 18 |  | 2.8 | 50.40 |
| Sala profesores | 1 | 35 |  | 2.8 | 98.00 |
| Director | 1 | 16 |  | 2.8 | 44.80 |
| Jefe estudios | 1 | 13 |  | 2.8 | 36.40 |
| Aula apoyo | 1 | 22.5 |  | 2.8 | 63.00 |
| Aulas infantil | 3 | 30 |  | 2.8 | 252.00 |
| Total |  |  |  |  | 1758.96 |

**09.06** m² PINTURA AL SILICATO INTERIORES (23/01/2017)
793.24 m² × 9.45 = 7496.12
Formación de capa de pintura al silicato con textura lisa respetando la de soporte, color a elegir por DF dentro de la carta RAL, acabado mate, sobre paramentos horizontales y verticales interiores, mediante aplicación de una mano de fondo de imprimación no orgánica, a base de soluciones de silicato potásico como fijador de superficie y dos manos de acabado con pintura, a base de silicato potásico, carbonato cálcico, áridos micronizados y aditivos especiales,traspirable, resistente a los rayos UV, aplicada con brocha, rodillo o pistola, rendimiento: 0,2 l/m² cada mano. Incluso p/p de limpieza previa del soporte.
NORMATIVA DE APLICACIÓN. Ejecución: NTE-RPP. Revestimientos de paramentos: Pinturas.
CONDICIONES PREVIAS QUE HAN DE CUMPLIRSE ANTES DE LA EJECUCIÓN DE LAS UNIDADES DE OBRA DEL SOPORTE. Se comprobará que la superficie a revestir no presenta restos de anteriores aplicaciones de pintura, manchas de óxido, de grasa o de humedad, imperfecciones ni eflorescencias. Se comprobará que se encuentran adecuadamente protegidos los elementos como carpinterías y vidriería de las salpicaduras de pintura, por la gran adherencia que ésta posee.
CONDICIONES PREVIAS QUE HAN DE CUMPLIRSE ANTES DE LA EJECUCIÓN DE LAS UNIDADES DE OBRA AMBIENTALES. Se suspenderán los trabajos cuando la temperatura ambiente sea inferior a 6°C o superior a 28°C.
PROCESO DE EJECUCIÓN FASES DE EJECUCIÓN. Preparación y limpieza previa del soporte. Preparación de la mezcla. Aplicación de la mano de fondo. Aplicación de la mano de acabado.
CONDICIONES DE TERMINACIÓN. Tendrá buen aspecto.
CRITERIO DE MEDICIÓN EN OBRA Y CONDICIONES DE ABONO. Se medirá la superficie realmente ejecutada según especificaciones de Proyecto.

| Código | Ud | Descripción | Rendimiento | Precio | Importe |
|---|---|---|---|---|---|
| mt27pir120a | l | Imprimación no orgánica, a base de silicato potásico (material; 23/01/2017) | 0.1 | 5.3998138310339 | 0.54 |
| mt27pir110b | l | Pintura a base de silicato potásico (material; 23/01/2017) | 0.4 | 14.639495275248 | 5.86 |
| mo181 | h | Oficial 1ª pintor. | 0.152 | 16.349436321742 | 2.49 |
| mo270 | h | Ayudante pintor | 0.018 | 15.379469763204 | 0.28 |
| %C I | % | costes indirectos | 3 % | 9.17 | 0.28 |
|  |  | Total |  |  | 9.45 |

| Medición | Uds. | Largo | Ancho | Alto | Parcial |
|---|---|---|---|---|---|
| TECHOS VISTOS |  |  |  |  |  |
| Grupo electrógerno | 1 | 10 |  |  | 10.00 |
| Sala calderas | 1 | 13.15 |  |  | 13.15 |
| PCPI | 1 | 11.55 |  |  | 11.55 |
| Teleco | 1 | 6.9 |  |  | 6.90 |
| Almacén limpieza | 1 | 4.7 |  |  | 4.70 |
| PORCHE VISTO | 1 | 19.6 |  |  | 19.60 |
| ------------------------- |  |  |  |  |  |
| PARAMENTOS VERTICALES |  |  |  |  |  |
| Fachada Aulas | 12 | 6.9 |  | 2.8 | 231.84 |
|  | 24 | 5.4 | 0.12 |  | 15.55 |
|  | 24 |  | 0.12 | 1.7 | 4.90 |
|  | 2 | 6.35 |  | 2.8 | 35.56 |
|  | -12 | 5.4 |  | 1.7 | -110.16 |
| Pilares vistos | 12 | 0.75 |  | 2.8 | 25.20 |
| Fachada pasillo aulas | 1 | 4 |  | 1.6 | 6.40 |
|  | 1 | 0.4 |  | 1.6 | 0.64 |
| (p1) | 1 | 5.75 |  | 1.6 | 9.20 |
|  | 1 | 14.1 |  | 2.8 | 39.48 |
|  | 1 | 17.9 |  | 2.8 | 50.12 |
| Aseos P1 | 1 | 3.75 |  | 0.75 | 2.81 |
|  | 1 | 1 |  | 0.75 | 0.75 |
|  | 1 | 4 |  | 0.75 | 3.00 |
|  | 1 | 2.8 |  | 0.75 | 2.10 |
| Aseos P0 | 1 | 0.6 |  | 2.8 | 1.68 |
|  | 1 | 1 |  | 2.8 | 2.80 |
| Sala calderas | 1 | 20.3 |  | 3.4 | 69.02 |
|  | -1 | 1.75 |  | 2.8 | -4.90 |
| Fachada Almacén | 1 | 7.45 |  | 2.8 | 20.86 |
|  | 2 | 5.4 | 0.12 |  | 1.30 |
|  | 2 |  | 0.12 | 1.7 | 0.41 |
|  | -1 | 5.4 |  | 1.7 | -9.18 |
| Comedor | 1 | 0.6 |  | 2.8 | 1.68 |
|  | 1 | 0.45 |  | 2.8 | 1.26 |
|  | 2 | 0.7 |  | 2.8 | 3.92 |
|  | 2 | 0.3 |  | 2.8 | 1.68 |
|  | 4 | 0.4 |  | 6.8 | 10.88 |
|  | 2 | 1.7 | 8.75 |  | 29.75 |
|  | 1 | 6.4 |  | 5.7 | 36.48 |
|  | 1 | 8.75 |  | 2.25 | 19.69 |
| dto | -1 | 4.55 |  | 1 | -4.55 |
|  | -1 | 1.55 |  | 1 | -1.55 |
| Secretaría | 1 | 8.25 |  | 2.8 | 23.10 |
|  | 1 | 0.85 |  | 2.8 | 2.38 |
| dto | -1 | 1.55 |  | 0.6 | -0.93 |
|  | -1 | 2 |  | 2.05 | -4.10 |
|  | -1 | 2.5 |  | 2.05 | -5.13 |
| Secretario | 1 | 2.45 |  | 2.8 | 6.86 |
| dto | -1 | 1.9 |  | 2.05 | -3.90 |
| Bilioteca | 1 | 39.1 |  | 2.8 | 109.48 |
|  | 1 | 27.75 |  | 3.85 | 106.84 |
| dto | -1 | 1.55 |  | 2.8 | -4.34 |
|  | -1 | 9 |  | 2.05 | -18.45 |
|  | -1 | 1.3 |  | 0.75 | -0.98 |
|  | -1 | 9 |  | 2.25 | -20.25 |
|  | -1 | 50 |  |  | -50.00 |
| Cortavientos | 1 | 2.1 |  | 2.8 | 5.88 |
| Vestibulo polideportivo |  |  |  |  |  |
|  | 1 | 9 |  | 1.6 | 14.40 |
|  | 1 | 11.8 |  | 1.6 | 18.88 |
| dto | -3 | 2.75 |  | 1.6 | -13.20 |
| bajo escaleras | 1 | 3.5 |  |  | 3.50 |
|  | 1 | 9.8 |  | 2.8 | 27.44 |
|  | 1 | 10.8 |  | 2.8 | 30.24 |
| Ventana fondo pasillo | 1 | 2 |  | 0.5 | 1.00 |
| Total |  |  |  |  | 793.24 |

**09.07** m² PINTURA AL CLOROCAUCHO SOBRE PARAMENTOS (24/01/2017)
24.9 m² × 11.31 = 281.62
Formación de capa de pintura al clorocaucho de efecto plastificante y secado rápido en color RAL a definir por DF. Pintura formulada a base de plastificantes insaponificables con gran resistencia a ácidos y álcalis. Uso interior y exterior. Limpieza y dilución con disolvente. Para el pintado de suelos y paramentos verticales. Aplicado con brocha, pistola o rodillo de esmaltar al uso, dos manos. Aplicación y preparación del soporte según especificaciones de ficha técnica del producto, s/ EN 1504-2 con marcado CE y Ddp según reglamento UE 305/2011. Tipo Juno o equivalente. Incluso p/p de limpieza previa del soporte.
NORMATIVA DE APLICACIÓN. Ejecución: NTE-RPP. Revestimientos de paramentos: Pinturas.
CRITERIO DE MEDICIÓN EN PROYECTO. Superficie medida según documentación gráfica de Proyecto, con el mismo criterio que el soporte base.
CONDICIONES PREVIAS QUE HAN DE CUMPLIRSE ANTES DE LA EJECUCIÓN DE LAS UNIDADES DE OBRA DEL SOPORTE.
Se comprobará que la superficie a revestir no presenta restos de anteriores aplicaciones de pintura, manchas de óxido, de grasa o de humedad, imperfecciones ni eflorescencias. Se comprobará que se encuentran adecuadamente protegidos los elementos como carpinterías y vidriería de las salpicaduras de pintura, por la gran adherencia que ésta posee.
CONDICIONES PREVIAS QUE HAN DE CUMPLIRSE ANTES DE LA EJECUCIÓN DE LAS UNIDADES DE OBRA AMBIENTALES. Se suspenderán los trabajos cuando la temperatura ambiente sea inferior a 6°C o superior a 28°C.
PROCESO DE EJECUCIÓN FASES DE EJECUCIÓN. Preparación y limpieza previa del soporte. Preparación de la mezcla. Aplicación de la mano de fondo. Aplicación de la mano de acabado.
CONDICIONES DE TERMINACIÓN. Tendrá buen aspecto.
CRITERIO DE MEDICIÓN EN OBRA Y CONDICIONES DE ABONO. Se medirá la superficie realmente ejecutada según especificaciones de Proyecto, con el mismo criterio que el soporte base.

| Código | Ud | Descripción | Rendimiento | Precio | Importe |
|---|---|---|---|---|---|
| mt27pfj120 | l | Solución de ácido clorhídrico diluido en diez partes de agua (material; 24/01/2017) | 0.28 | 4.8098341717172 | 1.35 |
| mt27pdj020d | l | Pintura al clorocaucho, acabado semibrillante (material; 24/01/2017) | 0.28 | 16.969414946786 | 4.75 |
| mt27wad100a | l | Disolvente b/hidrocarburos aromáticos alto punto de ebullición (material; 24/01/2017) | 0.03 | 3.8698665789076 | 0.12 |
| mo181 | h | Oficial 1ª pintor. | 0.15 | 16.349436321742 | 2.45 |
| mo270 | h | Ayudante pintor | 0.15 | 15.379469763204 | 2.31 |
| %C I | % | costes indirectos | 3 % | 10.98 | 0.33 |
|  |  | Total |  |  | 11.31 |

| Medición | Uds. | Largo | Ancho | Alto | Parcial |
|---|---|---|---|---|---|
| HORNACINAS ELEM. EXTINCIÓN |  |  |  |  |  |
| Aulas | 12 |  | 0.3 | 2.8 | 10.08 |
|  | 24 |  | 0.3 | 0.3 | 2.16 |
|  | 12 |  | 0.3 | 0.6 | 2.16 |
| Almacén | 1 |  | 0.3 | 2.8 | 0.84 |
|  | 3 |  | 0.3 | 0.3 | 0.27 |
|  | 1 |  | 0.3 | 0.6 | 0.18 |
| Cocina | 1 |  | 0.45 | 2.8 | 1.26 |
|  | 2 |  | 0.45 | 0.6 | 0.54 |
|  | 1 |  | 0.45 | 0.6 | 0.27 |
| Pilar Vestíbulo | 1 | 2.55 |  | 2.8 | 7.14 |
| Total |  |  |  |  | 24.9 |

**09.08** m² ALICATADO GRES 10X20cm (23/01/2017)
603.22 m² × 25.53 = 15400.21
Suministro y colocación de alicatado con gres, 10x20 cm, colocado en horizontal línea continua vertical y horizontal, en colores a elegir por DF. capacidad de absorción de agua E<0,5%, grupo BIa, según UNE-EN 14411, resistencia al deslizamiento Rd<=15 según UNE-ENV 12633, resbaladicidad clase 0 según CTE, recibido con adhesivo cementoso normal, C1 sin ninguna característica adicional, color gris. Incluso p/p de preparación de la superficie soporte de placas de yeso laminado; replanteo, cortes, formación de ingletes, y juntas, i piezas especiales; rejuntado con mortero de juntas cementoso, CG1, para junta mínima (entre 1,5 y 3 mm), con la misma tonalidad de las piezas; acabado y limpieza final.
NORMATIVA DE APLICACIÓN. Ejecución: NTE-RPA. Revestimientos de paramentos: Alicatados.
CRITERIO DE MEDICIÓN EN PROYECTO. Superficie medida según documentación gráfica de Proyecto, deduciendo los huecos de superficie mayor de 3 m². No se ha incrementado la medición por roturas y recortes, ya que en la descomposición se ha considerado un 5% más de piezas.
CONDICIONES PREVIAS QUE HAN DE CUMPLIRSE ANTES DE LA EJECUCIÓN DE LAS UNIDADES DE OBRA DEL SOPORTE. Se comprobará que el soporte está limpio y plano, es compatible con el material de colocación y tiene resistencia mecánica, flexibilidad y estabilidad dimensional.
PROCESO DE EJECUCIÓN FASES DE EJECUCIÓN. Preparación de la superficie soporte. Replanteo de niveles y disposición de baldosas. Colocación de maestras o reglas. Preparación y aplicación del adhesivo. Formación de juntas de movimiento. Colocación de las baldosas. Ejecución de esquinas y rincones. Rejuntado de baldosas. Acabado y limpieza final.
CONDICIONES DE TERMINACIÓN. Tendrá una perfecta adherencia al soporte y buen aspecto.
CONSERVACIÓN Y MANTENIMIENTO. Se protegerá frente a roces, punzonamiento o golpes que puedan dañarlo.
CRITERIO DE MEDICIÓN EN OBRA Y CONDICIONES DE ABONO. Se medirá la superficie realmente ejecutada según especificaciones de Proyecto, deduciendo los huecos de superficie mayor de 3 m².

| Código | Ud | Descripción | Rendimiento | Precio | Importe |
|---|---|---|---|---|---|
| mt09mcr021g | kg | Adhesivo cementoso normal, C1 según UNE-EN 12004 | 3 | 0.3399882782503 | 1.02 |
| mt19abp010ab8 | m² | Baldosa cerámica de gres porcelánico 10x20cm (material; 24/01/2017) | 1 | 11.009620422164 | 11.01 |
| mt09mcr060c | kg | Mortero de juntas cementoso, CG1, , UNE-EN 13888 | 0.1 | 0.6699769012579 | 0.07 |
| mo133 | h | Oficial 1ª alicatador. (mano de obra; 20/02/2017) | 0.4 | 16.349436321742 | 6.54 |
| mo261 | h | Ayudante alicatador (mano de obra; 20/02/2017) | 0.4 | 15.379469763204 | 6.15 |
| %C I | % | costes indirectos | 3 % | 24.79 | 0.74 |
|  |  | Total |  |  | 25.53 |

| Medición | Uds. | Largo | Ancho | Alto | Parcial |
|---|---|---|---|---|---|
| EDIFICIO EXISTENTE |  |  |  |  |  |
| Aseo usos múltiples | 2 | 1.4 |  | 2.8 | 7.84 |
|  | 2 | 4.55 |  | 2.8 | 25.48 |
| Bañera aseo usos múltiples | 1 | 0.4 | 0.5 |  | 0.20 |
| Aseos Infantil | 3 | 7.65 |  | 2.8 | 64.26 |
| Bañera Aseo Infantil | 1 | 0.7 | 0.55 |  | 0.39 |
|  | 1 | 1 | 0.55 |  | 0.55 |
| ------------------------------- |  |  |  |  |  |
| DESCUENTO ESPEJOS |  |  |  |  |  |
| Aseos Infantil | -3 | 1 |  | 0.6 | -1.80 |
| Aseo Aula usos múltiples | -2 | 0.8 |  | 1.8 | -2.88 |
| Aseos profesores | -2 | 1 |  | 1 | -2.00 |
| Aseos Al1 y 2 | -2 | 1 |  | 1 | -2.00 |
| Aseos Al3 y 4 | -2 | 2.55 |  | 1 | -5.10 |
| Aseos Al 5 y 6 | -2 | 2.1 |  | 1 | -4.20 |
|  | -1 | 1 |  | 1 | -1.00 |
| -------------------------------- |  |  |  |  |  |
| ASEOS P1 | 1 | 9 |  | 2.8 | 25.20 |
|  | 1 | 11.2 |  | 2.8 | 31.36 |
|  | 1 | 11.75 |  | 2.8 | 32.90 |
|  | 1 | 9 |  | 2.8 | 25.20 |
| dto | -2 | 0.8 |  | 2.1 | -3.36 |
|  | -2 | 0.9 |  | 2.1 | -3.78 |
|  | -1 | 3.75 |  | 0.55 | -2.06 |
|  | -1 | 1 |  | 0.55 | -0.55 |
|  | -1 | 4 |  | 0.55 | -2.20 |
|  | -1 | 2.8 |  | 0.55 | -1.54 |
|  | -1 | 3.75 |  | 0.6 | -2.25 |
|  | -1 | 1 |  | 0.6 | -0.60 |
|  | -1 | 4 |  | 0.6 | -2.40 |
| --------------------------------------------------------- |  |  |  |  |  |
| ASEOS PB | 2 | 9.3 |  | 2.8 | 52.08 |
|  | 2 | 8.8 |  | 2.8 | 49.28 |
|  | 2 | 14.5 |  | 2.8 | 81.20 |
|  | 2 | 14.5 |  | 2.8 | 81.20 |
|  | 1 | 3.4 |  | 2 | 6.80 |
| dto. | -6 | 0.9 |  | 2.1 | -11.34 |
|  | -5 | 1.4 |  | 0.7 | -4.90 |
| VESTUARIOS | 2 | 9.5 |  | 2.8 | 53.20 |
| dto | -2 | 0.9 |  | 2.1 | -3.78 |
|  | -1 | 0.65 |  | 0.65 | -0.42 |
| CUARTO LIMPIEZA | 1 | 8.25 |  | 2.8 | 23.10 |
| dto | -1 | 0.8 |  | 2.1 | -1.68 |
| COCINA | 1 | 32.1 |  | 2.8 | 89.88 |
| Alm | 2 | 3.25 |  | 2.8 | 18.20 |
|  | 2 | 2.25 |  | 2.8 | 12.60 |
| dto | -1 | 0.7 |  | 0.7 | -0.49 |
|  | -3 | 0.8 |  | 2.1 | -5.04 |
|  | -1 | 2.5 |  | 1.3 | -3.25 |
|  | -1 | 5.45 |  | 1.6 | -8.72 |
|  | -1 | 1.3 |  | 1.2 | -1.56 |
| -------------------------------------------- |  |  |  |  |  |
| Fuente | 1 | 0.8 | 0.7 |  | 0.56 |
| Friso | 1 | 1.6 | 0.2 |  | 0.32 |
|  | 1 | 1.6 | 0.2 |  | 0.32 |
| Total |  |  |  |  | 603.22 |

**09.09** m² REVESTIMIENTO MURAL CON CORCHO 4MM (24/01/2017)
416.24 m² × 21.5 = 8949.16
Suministro y colocación de revestimiento ligero mediante panel de corcho de 4 mm de espesor, acabado natural, suministrado en rollos, con una densidad de 250 kg/m³, colocado con adhesivo de reacción de poliuretano sobre la superficie regularizada de paramentos verticales interiores. Incluso p/p de preparación y limpieza de la superficie, formación de encuentros, cortes del material y remates perimetrales.
El adhesivo será compatible con la superficie soporte.
NORMATIVA DE APLICACIÓN
Ejecución: NTE-RPL. Revestimientos de paramentos: Ligeros.
CRITERIO DE MEDICIÓN EN PROYECTO
Superficie medida según documentación gráfica de Proyecto, deduciendo los huecos de superficie mayor de 2 m².
CONDICIONES PREVIAS QUE HAN DE CUMPLIRSE ANTES DE LA EJECUCIÓN DE LAS UNIDADES DE OBRA
DEL SOPORTE.
Se comprobará la inexistencia de irregularidades en el soporte, cuya superficie debe ser lisa y estar seca y limpia.
PROCESO DE EJECUCIÓN
FASES DE EJECUCIÓN.
Preparación y limpieza de la superficie a revestir. Replanteo de juntas, huecos y encuentros. Corte y presentación de los paneles. Aplicación del adhesivo. Colocación, aplomado y nivelación del corcho. Resolución del perímetro del revestimiento. Repaso de la superficie, eliminando excesos de adhesivo.
CONDICIONES DE TERMINACIÓN.
La fijación al paramento será adecuada. El revestimiento tendrá buen aspecto.
CONSERVACIÓN Y MANTENIMIENTO.
Se protegerá frente a golpes y rozaduras.
CRITERIO DE MEDICIÓN EN OBRA Y CONDICIONES DE ABONO
Se medirá la superficie realmente ejecutada según especificaciones de Proyecto, deduciendo los huecos de superficie mayor de 2 m².

| Código | Ud | Descripción | Rendimiento | Precio | Importe |
|---|---|---|---|---|---|
| mt29pco010b | m² | Panel de corcho de 4 mm de espesor (material; 06/02/2017) | 1 | 8.6497017848969 | 8.65 |
| mt18mva040 | kg | Adhesivo de reacción de poliuretano, para pegado de madera (material; 24/01/2017) | 0.5 | 2.8899003651274 | 1.44 |
| mt29pco020 | ud | Material auxiliar para la colocación de revestimiento de corcho (material; 24/01/2017) | 0.2 | 0.8499706956257 | 0.17 |
| mo170 | h | Oficial 1ª carpintero. (mano de obra; 20/02/2017) | 0.334 | 16.349436321742 | 5.46 |
| mo256 | h | Ayudante carpintero. | 0.334 | 15.379469763204 | 5.14 |
| %C I | % | costes indirectos | 3 % | 20.86 | 0.63 |
|  |  | Total |  |  | 21.5 |

| Medición | Uds. | Largo | Alto | Parcial |
|---|---|---|---|---|
| Circulaciones junto a aulas | 12 | 0.4 | 2.8 | 13.44 |
| Circulaciones junto a biblioteca | 1 | 0.6 | 2.8 | 1.68 |
| Circulaciones junto a almacén | 1 | 0.4 | 2.8 | 1.12 |
| Aulas | 12 | 20 |  | 240.00 |
| Biblioteca | 1 | 50 |  | 50.00 |
| Comedor | 1 | 60 |  | 60.00 |
| Secretaría | 1 | 20 |  | 20.00 |
| Sala de usos múltiples infantil | 1 | 30 |  | 30.00 |
| Total |  |  |  | 416.24 |

**09.10** m TAPAJUNTAS MACIZO DE MADERA DE CASTAÑO 90x10mm (01/02/2017)
376.3 m × 5.38 = 2024.49
Suministro y colocación en cambio de materiales, rodapiés, etc... de tapajuntas macizo de castaño de 90x10mm, clavado en paramento.
NORMATIVA DE APLICACIÓN. Ejecución: NTE-RSR. Revestimientos de suelos: Piezas rígidas.
CRITERIO DE MEDICIÓN EN PROYECTO. Longitud medida según documentación gráfica de Proyecto, sin incluir huecos de puertas.
CONDICIONES PREVIAS QUE HAN DE CUMPLIRSE ANTES DE LA EJECUCIÓN DE LAS UNIDADES DE OBRA DEL SOPORTE. Se comprobará que los paramentos horizontales y verticales están terminados y nivelados, y presentan una superficie plana.
PROCESO DE EJECUCIÓN FASES DE EJECUCIÓN. Replanteo de las piezas según su longitud. Corte de las piezas para empalmes, esquinas y rincones. Fijación de las piezas sobre el paramento. Ocultación de la fijación por enmasillado.
CONDICIONES DE TERMINACIÓN. Quedará plano y perfectamente adherido al paramento.
CONSERVACIÓN Y MANTENIMIENTO. Se protegerá frente a golpes y rozaduras.
CRITERIO DE MEDICIÓN EN OBRA Y CONDICIONES DE ABONO. Se medirá la longitud realmente ejecutada según especificaciones de Proyecto.

| Código | Ud | Descripción | Rendimiento | Precio | Importe |
|---|---|---|---|---|---|
| mt22atc010bj | m | Tapajuntas madera castaño macizo 90x10 mm, barniz mate (material; 01/02/2017) | 1.01 | 3.8198683026944 | 3.86 |
| mo170 | h | Oficial 1ª carpintero. | 0.083 | 16.349436321742 | 1.36 |
| %C I | % | costes indirectos | 3 % | 5.22 | 0.16 |
|  |  | Total |  |  | 5.38 |

| Medición | Uds. | Largo | Alto | Parcial |
|---|---|---|---|---|
| EDIFICIO EXISTENTE |  |  |  |  |
| Puertas cegadas | 12 | 2.8 |  | 33.60 |
|  | 6 | 0.9 |  | 5.40 |
| -------------------------- |  |  |  |  |
| Pasillo aulas | 12 | 5.2 |  | 62.40 |
| (pb) | 1 | 0.4 |  | 0.40 |
|  | 25 |  | 2.8 | 70.00 |
|  | 12 | 0.7 |  | 8.40 |
| (pb) | 1 | 0.4 |  | 0.40 |
|  | 1 | 9 |  | 9.00 |
|  | 1 | 11.8 |  | 11.80 |
|  | 1 | 14.45 |  | 14.45 |
|  | 1 | 4.5 |  | 4.50 |
|  | 1 | 20.4 |  | 20.40 |
|  | 1 | 1.55 |  | 1.55 |
|  | 1 | 51.5 |  | 51.50 |
|  | 1 | 2 |  | 2.00 |
| dto | -13 | 0.8 |  | -10.40 |
|  | -1 | 1.1 |  | -1.10 |
|  | -3 | 1.55 |  | -4.65 |
| (p1) | 1 | 5.7 |  | 5.70 |
|  | 1 | 4.95 |  | 4.95 |
|  | 1 | 9.2 |  | 9.20 |
|  | 1 | 5.15 |  | 5.15 |
|  | 1 | 0.35 |  | 0.35 |
|  | 1 | 2 |  | 2.00 |
|  | 11 |  | 2.8 | 30.80 |
| Comedor | 1 | 46.2 |  | 46.20 |
| dto | -2 | 0.8 |  | -1.60 |
|  | -1 | 1.55 |  | -1.55 |
|  | -1 | 4.55 |  | -4.55 |
| Total |  |  |  | 376.3 |

**09.11** m RODAPIÉ GRES PORC. KERATEC 40x8CM (23/01/2017)
700.57 m × 7.02 = 4918.00
Suministro y colocación de rodapié cerámico de gres porcelánico tipo Keratec o equivalente, de 8 cm de altura y 8mm de espesor, en colores estandar básicos de Keratec gris claro (1020) y perlado (1014) según dependencias, según doc. gráfica, recibido con adhesivo cementoso normal, C1 sin ninguna característica adicional, gris y rejuntado con mortero de juntas cementoso, CG1, para junta mínima (entre 1,5 y 3 mm), con la misma tonalidad de las piezas. Recibido, guardando las entrecalles de la baldosa.
Incluso cortes, despuntes, protección del material colocado para evitar desconchones en las baldosas, no admitiéndose estas.
NORMATIVA DE APLICACIÓN. Ejecución: NTE-RSR. Revestimientos de suelos: Piezas rígidas.
CRITERIO DE MEDICIÓN EN PROYECTO. Longitud medida según documentación gráfica de Proyecto, sin incluir huecos de puertas.
CONDICIONES PREVIAS QUE HAN DE CUMPLIRSE ANTES DE LA EJECUCIÓN DE LAS UNIDADES DE OBRA DEL SOPORTE. Se comprobará que el pavimento se encuentra colocado.
PROCESO DE EJECUCIÓN FASES DE EJECUCIÓN. Replanteo de las piezas. Corte de las piezas y formación de encajes en esquinas y rincones. Colocación del rodapié. Rejuntado.
CONDICIONES DE TERMINACIÓN. Quedará plano y perfectamente adherido al paramento.
CRITERIO DE MEDICIÓN EN OBRA Y CONDICIONES DE ABONO. Se medirá la longitud realmente ejecutada según especificaciones de Proyecto.

| Código | Ud | Descripción | Rendimiento | Precio | Importe |
|---|---|---|---|---|---|
| mt18rcp010b42 | m | Rodapié cerámico de gres porcelánico 8cm. (material; 24/01/2017) | 1.05 | 4.0898589942461 | 4.29 |
| mt09mcr021g | kg | Adhesivo cementoso normal, C1 según UNE-EN 12004 | 0.1 | 0.3399882782503 | 0.03 |
| mt09mcr060c | kg | Mortero de juntas cementoso, CG1, , UNE-EN 13888 | 0.011 | 0.6699769012579 | 0.01 |
| mo132 | h | Oficial 1ª solador. | 0.152 | 16.349436321742 | 2.49 |
| %C I | % | costes indirectos | 3 % | 6.82 | 0.20 |
|  |  | Total |  |  | 7.02 |

| Medición | Uds. | Largo | Parcial |
|---|---|---|---|
| Director | 1 | 15 | 15.00 |
| Jefe estudios | 1 | 9 | 9.00 |
| Aula apoyo | 1 | 22 | 22.00 |
| Aseo usos múltiples | 1 | 10 | 10.00 |
| Usos múltiples | 1 | 47.85 | 47.85 |
| Almacén | 1 | 5 | 5.00 |
| Aulas infantil | 3 | 26.1 | 78.30 |
| ---------------------------- |  |  |  |
| Aulas | 12 | 26.82 | 321.84 |
| Sala calderas | 1 | 20.3 | 20.30 |
|  | -1 | 1.75 | -1.75 |
| grupo electrogeno | 1 | 13.45 | 13.45 |
|  | -1 | 1.75 | -1.75 |
| Teleco | 1 | 11.5 | 11.50 |
|  | -1 | 0.8 | -0.80 |
| CGMP | 1 | 8.95 | 8.95 |
|  | -1 | 0.8 | -0.80 |
| Almacén | 1 | 29 | 29.00 |
| dto | -1 | 1.1 | -1.10 |
| secretaría | 1 | 18.2 | 18.20 |
|  | 1 | 7.85 | 7.85 |
| dto | -2 | 0.8 | -1.60 |
| Secretario | 1 | 15.3 | 15.30 |
|  | -2 | 0.8 | -1.60 |
| Bilioteca | 1 | 39.1 | 39.10 |
| dto | -1 | 1.55 | -1.55 |
|  | -1 | 1.3 | -1.30 |
| Escaleras | 2 | 8.1 | 16.20 |
|  | 1 | 9.55 | 9.55 |
|  | 1 | 3.28 | 3.28 |
|  | 1 | 10.65 | 10.65 |
|  | 1 | 0.5 | 0.50 |
| Total |  |  | 700.57 |

**09.12** m² PINTURA ESMALTE BI-COMPONENTE ESTRUCTURAS ACERO EXT. (20/02/2017)
417.13 m² × 16.72 = 6974.41
Formación de capa de esmalte de dos componentes, color a elegir por DF, acabado brillante, sobre superficie de acero laminado en estructuras metálicas, mediante aplicación de dos manos de imprimación selladora de dos componentes, a base de resinas epoxi y fosfato de zinc, con un espesor mínimo de película seca de 55 micras por mano (rendimiento: 0,1 l/m²) y dos manos de acabado con esmalte de dos componentes, para exteriores, a base de resinas acrílicas hidroxiladas en combinación con pigmentos inertes y endurecedor isocianato alifático polifuncional, con un espesor mínimo de película seca de 40 micras por mano (rendimiento: 0,077 l/m²). Incluso limpieza y preparación de la superficie a pintar, mediante medios manuales hasta dejarla exenta de grasas, antes de comenzar la aplicación de la 1ª mano de imprimación.
NORMATIVA DE APLICACIÓN. Ejecución: NTE-RPP. Revestimientos de paramentos: Pinturas.
CRITERIO DE MEDICIÓN EN PROYECTO. Superficie medida según documentación gráfica de Proyecto.
CONDICIONES PREVIAS QUE HAN DE CUMPLIRSE ANTES DE LA EJECUCIÓN DE LAS UNIDADES DE OBRA DEL SOPORTE. Se comprobará que la superficie a revestir está limpia de óxidos.
CONDICIONES PREVIAS QUE HAN DE CUMPLIRSE ANTES DE LA EJECUCIÓN DE LAS UNIDADES DE OBRA AMBIENTALES. Se suspenderán los trabajos cuando la temperatura ambiente sea inferior a 5°C, llueva o nieve.
PROCESO DE EJECUCIÓN FASES DE EJECUCIÓN. Preparación y limpieza de la superficie soporte. Aplicación de dos manos de imprimación. Aplicación de dos manos de acabado.
CONDICIONES DE TERMINACIÓN. Tendrá buen aspecto.
CONSERVACIÓN Y MANTENIMIENTO. Se protegerá frente al polvo durante el tiempo de secado y, posteriormente, frente a acciones químicas y mecánicas.
CRITERIO DE MEDICIÓN EN OBRA Y CONDICIONES DE ABONO. Se medirá la superficie realmente ejecutada según especificaciones de Proyecto.

| Código | Ud | Descripción | Rendimiento | Precio | Importe |
|---|---|---|---|---|---|
| mt27plj030b | l | Imprimación selladora bicomponente, resina epoxi y fosfato zinc (material; 23/02/2017) | 0.2 | 14.999482863983 | 3.00 |
| mt27edj030d | l | Esmalte bicomponente para exteriores, acab. brillante (material; 23/02/2017) | 0.154 | 26.84907432653 | 4.13 |
| mo181 | h | Oficial 1ª pintor. | 0.287 | 16.349436321742 | 4.69 |
| mo270 | h | Ayudante pintor | 0.287 | 15.379469763204 | 4.41 |
| %CI | % | costes indirectos | 3 % | 16.23 | 0.49 |
|  |  | Total |  |  | 16.72 |

| Medición | Uds. | Largo | Ancho | Alto | Parcial |
|---|---|---|---|---|---|
| Pilares O125x5 |  |  |  |  |  |
| (nº*long*kg/mt*nº pórticos tipo) |  |  |  |  |  |
| Porche |  |  |  |  |  |
| Pórtico tipo 1 | 1 | 3.316 | 0.4 | 4 |  |
|  | 1 | 2.874 | 0.4 | 4 |  |
| Pórtico tipo 2 | 1 | 3.316 | 0.4 |  |  |
|  | 1 | 2.861 | 0.4 |  |  |
|  | 1 | 2.57 | 0.4 |  |  |
| Pórtico 3 | 1 | 3.316 | 0.4 |  |  |
|  | 1 | 3.013 | 0.4 |  |  |
|  | 1 | 2.57 | 0.4 |  |  |
| Pórtico 4 | 1 | 3.013 | 0.4 | 3 |  |
|  | 1 | 2.57 | 0.4 | 3 |  |
| ------ |  |  |  |  |  |
| Losa e: 30 cms cota +0.26 |  |  |  |  |  |
| M1,M2,M3,M4,M7,M9,M10 | 1 | 3.07 | 0.4 | 7 |  |
| ------ |  |  |  |  |  |
| Losa e: 50 cms cota +0.26 |  |  |  |  |  |
| M5,M6 | 2 | 4.2 | 0.6 | 2 |  |
|  | 2 | 3.35 | 0.6 | 2 |  |
| Losa e: 30 cms cota -0,22 |  |  |  |  |  |
| M8,M11,M12,M13,M14,M15,M16,M17,M18,M19 | 1 | 3.55 | 0.4 | 10 |  |
| ---------------------------------------------------------------- |  |  |  |  |  |
| Vigas y correas |  |  |  |  |  |
| Porche |  |  |  |  |  |
| 2xIPE160 |  |  |  |  |  |
| Pórtico 1 | 2 | 4.875 | 0.648 | 4 |  |
| Pórtico 2 | 2 | 9.39 | 0.648 |  |  |
| Pórtico 3 | 2 | 9.39 | 0.648 |  |  |
| Pórtico 4 | 2 | 4.875 | 0.648 | 3 |  |
| IPE120 | 4 | 1.223 | 0.496 |  |  |
|  | 4 | 3 | 0.496 | 7 |  |
|  | 4 | 1.317 | 0.496 |  |  |
|  | 2 | 0.353 | 0.496 |  |  |
| 2xIPE160 | 2 | 6 | 0.648 | 7 |  |
| ------ |  |  |  |  |  |
| Soporte policarbonatos y canalones |  |  |  |  |  |
| Paño pilares M1-M2 | 1 | 3.41 | 0.572 | 5 |  |
| Paño adyacente pilares M3-H1 | 1 | 3.86 | 0.572 | 3 |  |
| Paño adyacente P1 | 1 | 2.446 | 0.496 | 5 |  |
| Paño M4-M7 | 2 | 6.136 | 0.648 | 2 |  |
|  | 1 | 6.4 | 0.496 | 5 |  |
| Paño M7-M9 | 2 | 6.14 | 0.648 | 2 |  |
|  | 1 | 6.85 | 0.496 | 5 |  |
| Paño M11-M19 | 1 | 3.202 | 0.648 |  |  |
|  | 1 | 3.966 | 0.648 | 2 |  |
|  | 1 | 3.514 | 0.648 | 3 |  |
|  | 1 | 3.966 | 0.648 | 5 |  |
|  | 1 | 5.402 | 0.496 | 3 |  |
|  | 1 | 9.195 | 0.496 | 3 |  |
|  | 1 | 11.756 | 0.5 | 3 |  |
|  | 1 | 18.45 | 0.5 | 3 |  |
| Total |  |  |  |  | 417.13 |

**09.13** m² EMPANELADO TABLERO MADERA CEMENTO ATORNILLADO (24/01/2017)
576.78 m² × 23.55 = 13583.17
Suministro y colocación de revestimiento de paramentos interiores sustituyendo la placa de 12,5mm exterior de cartón yeso por un empanelado de tableros de 12mm de espesor de madera- cemento, no tóxico e hidrófugo, barnizado mate en taller, fijado a la estructura del tabique mediante tornillería de cabeza avellanada sobre la superficie regularizada de paramentos verticales interiores, con junta entre paneles de 3mm, así como entre paneles y suelo. Incluso p/p de preparación y limpieza de la superficie, formación de encuentros, cortes del material y remates perimetrales.
Tonos estandar blancos, amarillos, ocres y rojos. El tablero presentará las siguientes características técnicas.
o Densidad 1350kg/m3
o Módulo de elasticidad a flexión de 4500N/mm2
o Resistencia a tracción 0,50N/mm2,
o Resistencia a flexión 9N/mm2
o Alcalinidad superficial 11-13pH
o Conductividad térmica 0,22 W/m.C
o Poder calorífico superior PCS 4 MJ/kg según EN ISO 1716
o Factor de resistencia a la difusión del vapor de agua µ=30 (método seco) y µ=50 (método húmedo) según EN 12524
o Reacción al fuego B-s1,d0 Clase 0
o Coeficientes de absorción sonora á=0,10 (250Hz-500Hz) y á=0,30 (1000Hz-2000Hz)
o Indice ponderado de reducción sonora 33(-1;-3)(dB).
Tipo Viroc o equivalente.
NORMATIVA DE APLICACIÓN.Ejecución: NTE-RPL. Revestimientos de paramentos: Ligeros.
CRITERIO DE MEDICIÓN EN PROYECTO.Superficie medida según documentación gráfica de Proyecto, deduciendo los huecos de superficie mayor de 2 m².
CONDICIONES PREVIAS QUE HAN DE CUMPLIRSE ANTES DE LA EJECUCIÓN DE LAS UNIDADES DE OBRA DEL SOPORTE. Se comprobará la inexistencia de irregularidades en el soporte, cuya superficie debe ser lisa y estar seca y limpia.
PROCESO DE EJECUCIÓN FASES DE EJECUCIÓN. Preparación y limpieza de la superficie a revestir. Replanteo de juntas, huecos y encuentros. Replanteo de los tableros sobre el paramento. Corte y presentación de los tableros. Colocación y fijación sobre el paramento. Resolución del perímetro del revestimiento. Limpieza de la superficie.
CONDICIONES DE TERMINACIÓN. La fijación al paramento será adecuada. El revestimiento tendrá buen aspecto.
CONSERVACIÓN Y MANTENIMIENTO. Se protegerá frente a golpes y rozaduras.
CRITERIO DE MEDICIÓN EN OBRA Y CONDICIONES DE ABONO. Se medirá la superficie realmente ejecutada según especificaciones de Proyecto, deduciendo los huecos de superficie mayor de 2 m².

| Código | Ud | Descripción | Rendimiento | Precio | Importe |
|---|---|---|---|---|---|
| mt29tma120 | ud | Tornillo de acero galvanizado cabeza avellanada (material; 24/04/2017) | 4 | 0.0999965524266 | 0.40 |
| mt29tmf010aa1 | m² | Tablero madera-cemento e=12mm, barnizado mate (material; 24/04/2017) | 1.05 | 20.029309451039 | 21.03 |
| mt12psg010a | m² | Placa yeso laminado 12,5 mm A, borde afinado s/UNE-EN520 | -1.05 | 4.7398365850187 | -4.98 |
| mo170 | h | Oficial 1ª carpintero. | 0.202 | 16.349436321742 | 3.30 |
| mo256 | h | Ayudante carpintero. | 0.202 | 15.379469763204 | 3.11 |
| %C I | % | costes indirectos | 3 % | 22.86 | 0.69 |
|  |  | Total |  |  | 23.55 |

| Medición | Uds. | Largo | Alto | Parcial |
|---|---|---|---|---|
| Comedor-Encimera | 1 | 6 | 2.8 | 16.80 |
| Pasaplatos | 1 | 2.4 | 1.2 | 2.88 |
| Secretaría-vestíbulo | 2 | 1.55 | 0.8 | 2.48 |
| ESPACIOS CIRCULACIÓN |  |  |  |  |
| Pasillo aulas | 12 | 5.2 | 2.8 | 174.72 |
| (pb) | 1 | 0.4 | 2.8 | 1.12 |
|  | 1 | 9 | 2.8 | 25.20 |
|  | 1 | 11.8 | 2.8 | 33.04 |
|  | 1 | 14.45 | 2.8 | 40.46 |
|  | 1 | 4.5 | 2.8 | 12.60 |
|  | 1 | 20.4 | 2.8 | 57.12 |
|  | 1 | 1.55 | 2.8 | 4.34 |
|  | 1 | 51.5 | 2.8 | 144.20 |
|  | 1 | 2 | 1 | 2.00 |
| dto | -13 | 0.8 | 2.8 | -29.12 |
|  | -1 | 1.1 | 2.8 | -3.08 |
|  | -3 | 1.55 | 2.8 | -13.02 |
|  | -3 | 2.75 | 2.8 | -23.10 |
|  | -1 | 1.3 | 2.8 | -3.64 |
| (p1) | 1 | 5.7 | 2.8 | 15.96 |
|  | 1 | 4.95 | 2.8 | 13.86 |
|  | 1 | 9.2 | 2.8 | 25.76 |
|  | 1 | 5.15 | 2.8 | 14.42 |
|  | 1 | 0.35 | 2.8 | 0.98 |
|  | 1 | 2 | 2.8 | 5.60 |
| dobles alturas | 2 | 3.75 | 2.8 | 21.00 |
| petos | 1 | 15 | 1.2 | 18.00 |
|  | 1 | 13.5 | 1.2 | 16.20 |
| Total |  |  |  | 576.78 |

## C10 CERRAJERÍA, VIDRIOS Y CARPINTERÍA EXTERIOR (08/07/2013)
Importe: 124965.27

**10.01** m BAJANTE PLUVIALES VISTA DIAM=120MM AC.GALVANIZADO (04/02/2017)
104.65 m × 16.52 = 1728.82
Suministro y montaje de bajante circular de acero galvanizado, de Ø 120 mm, para recogida de aguas, formada por piezas preformadas, con sistema de unión por remaches, y sellado con silicona en los empalmes, colocadas con abrazaderas metálicas ó estribos de acero corrugado diam 6mm (unidas mediante ellos, en forma de estribos, a los pilares metálicos-no incluidos-, a los que se sueldan), instalada en el exterior del edificio. Incluso p/p de codos, soportes y piezas especiales. Totalmente montada, conexionada. Según planos.
Se evitará el contacto directo de la plancha de acero galvanizado con el yeso, los morteros de cemento frescos, la cal, las maderas duras como el roble, el castaño o la teca y el acero sin protección contra la corrosión.
NORMATIVA DE APLICACIÓN. Instalación: CTE. DB-HS Salubridad.
CRITERIO DE MEDICIÓN EN PROYECTO. Longitud medida según documentación gráfica de Proyecto.
CONDICIONES PREVIAS QUE HAN DE CUMPLIRSE ANTES DE LA EJECUCIÓN DE LAS UNIDADES DE OBRA DEL SOPORTE. Se comprobará que su situación y recorrido se corresponden con los de Proyecto, y que hay espacio suficiente para su instalación.
PROCESO DE EJECUCIÓN FASES DE EJECUCIÓN. Replanteo y trazado del conducto. Presentación en seco de tubos y piezas especiales. Marcado de la situación de las abrazaderas. Fijación de las abrazaderas. Montaje del conjunto, comenzando por el extremo superior. Resolución de las uniones entre piezas. Realización de pruebas de servicio.
CONDICIONES DE TERMINACIÓN. La bajante no presentará fugas y tendrá libre desplazamiento respecto a los movimientos de la estructura.
PRUEBAS DE SERVICIO. Prueba de estanqueidad parcial. Normativa de aplicación: CTE. DB-HS Salubridad
CONSERVACIÓN Y MANTENIMIENTO. Se protegerá frente a golpes.
CRITERIO DE MEDICIÓN EN OBRA Y CONDICIONES DE ABONO. Se medirá la longitud realmente ejecutada según especificaciones de Proyecto.

| Código | Ud | Descripción | Rendimiento | Precio | Importe |
|---|---|---|---|---|---|
| mt36csg020c | m | Bajante ac.galv.diam=120mm,i/conexiones, codos, piezas esp. (material; 04/02/2017) | 1.1 | 10.6196338677 | 11.68 |
| mt36csg021c | ud | brazadera para bajante circular de acero galvanizado d120mm (material; 04/02/2017) | 0.5 | 1.479948975913 | 0.74 |
| mt36csg030 | ud | Mat.auxiliar canalones, bajantes de acero galvanizado (material; 04/02/2017) | 0.25 | 1.7499396674647 | 0.44 |
| mo165 | h | Oficial 1ª fontanero | 0.1 | 16.349436321742 | 1.63 |
| mo230 | h | Ayudante fontanero (mano de obra; 20/02/2017) | 0.1 | 15.379469763204 | 1.54 |
| %C I | % | costes indirectos | 3 % | 16.03 | 0.48 |
|  |  | Total |  |  | 16.52 |

| Medición | Uds. | Largo | Parcial |
|---|---|---|---|
| Porche infantil | 1 | 3.25 | 3.25 |
|  | 2 | 3 | 6.00 |
| Porche Primaria | 8 | 4.9 | 39.20 |
| Patio Secretaría | 4 | 4.9 | 19.60 |
|  | 2 | 8.5 | 17.00 |
| Patio Mantenimiento | 4 | 4.9 | 19.60 |
| Total |  |  | 104.65 |

**10.02** m CANALON VISTO CHAPA 1MM AC GALV., DESARROLLO 60CM,4 PLIEGUES (01/02/2017)
100.05 m × 16.51 = 1651.83
Suministro y colocación de canalón metálico, de chapa plegada de acero galvanizado, espesor 1 mm, desarrollo 600 mm y un máximo de 4 pliegues, sobre soportes del mismo material y fijado a elementos estructurales, creando una pendiente suficiente para evacuar el agua, uniones de piezas en cumbreras mediante sellado de las juntas entre piezas y electrosoldadas en toda su longitud en el resto, en su caso, de las uniones con los muros con adhesivo especial para metales. Incluso juntas de dilatación con paramentos solapados cada 20metros. Incluso p/p de replanteo, cortes y limpieza final.
No se pondrá en contacto directo el acero con otros metales ni con yesos.
NORMATIVA DE APLICACIÓN Ejecución: NTE-QTG. Cubiertas: Tejados galvanizados.
CRITERIO DE MEDICIÓN EN PROYECTO. Longitud medida según documentación gráfica de Proyecto, incrementada en 5 cm a cada lado.
CONDICIONES PREVIAS QUE HAN DE CUMPLIRSE ANTES DE LA EJECUCIÓN DE LAS UNIDADES DE OBRA DEL SOPORTE. Se comprobará que la estructura portante presenta aplomado, planeidad y horizontalidad adecuados.
CONDICIONES PREVIAS QUE HAN DE CUMPLIRSE ANTES DE LA EJECUCIÓN DE LAS UNIDADES DE OBRA AMBIENTALES. Se suspenderán los trabajos cuando llueva, nieve o la velocidad del viento sea superior a 50 km/h.
PROCESO DE EJECUCIÓN FASES DE EJECUCIÓN. Replanteo y colocación del remate. Fijación mecánica.
CONDICIONES DE TERMINACIÓN. El conjunto será resistente y estable frente a las acciones, tanto exteriores como provocadas por el propio edificio.
CONSERVACIÓN Y MANTENIMIENTO. Se protegerá frente a golpes y salpicaduras.
CRITERIO DE MEDICIÓN EN OBRA Y CONDICIONES DE ABONO. Se medirá la longitud realmente ejecutada según especificaciones de Proyecto, incluyendo las entregas en los apoyos.

| Código | Ud | Descripción | Rendimiento | Precio | Importe |
|---|---|---|---|---|---|
| mt20ame020ga | m | Canalón chapa ac.galv. e=1mm, desarrollo 60cm, hasta 4pliegues (material; 05/02/2017) | 1.07 | 4.3898486515257 | 4.70 |
| mt13ccg030b | ud | Tornillo autorroscante de 6,5x130mm acero galv, c/arandela | 8 | 0.3099893125223 | 2.48 |
| mt20wwa021 | l | Masilla para sellado, base neutra monocomponente. | 0.025 | 14.299506996997 | 0.36 |
| mo216 | h | Ayudante montador cerramientos industriales. | 0.177 | 15.379469763204 | 2.72 |
| mo125 | h | Oficial 1ª montador de cerramientos industriales. | 0.353 | 16.349436321742 | 5.77 |
| %C I | % | costes indirectos | 3 % | 16.03 | 0.48 |
|  |  | Total |  |  | 16.51 |

| Medición | Uds. | Largo | Parcial |
|---|---|---|---|
| Porche Infantil | 1 | 16.9 | 16.90 |
|  | 1 | 12.9 | 12.90 |
|  | 1 | 3.6 | 3.60 |
| Porche C/Remesón | 1 | 4.75 | 4.75 |
| Porche Primaria | 1 | 15.9 | 15.90 |
|  | 1 | 46 | 46.00 |
| Total |  |  | 100.05 |

**10.03** kg LLANTA 8mm ACERO LAMINADO FIJADA A ESTRUCTURA PORTANTE (24/01/2017)
1256 kg × 2.38 = 2989.28
Suministro y colocación de platabanda de acero laminado de 8mm de espesor utilizasda como encofrado perdido de estructura de hormigón formando laterales de zancas y rampa/escalera de acceso a polideportivo. Incluso cartelas de refuerzo, acero corrugado en esperas a estructura portante, cortes y despuntes, uniones soldadas.
Incluso repercusión de 8 unidades por metro lineal de esperas soladadas a la llanta, mediante acero corrugado B500S de 12 mm de diámetro y 300 mm de profundidad. Incluso replanteo.Totalmente colocado, instalado en su posición final en obra firmeemnte sujeto para evitar movimientos durante el hormigonado (no incluido). Imprimación anticorrosión y acabado en martelé blanco.
CONDICIONES PREVIAS QUE HAN DE CUMPLIRSE ANTES DE LA EJECUCIÓN DE LAS UNIDADES DE OBRA DEL SOPORTE. Se comprobará que el soporte tiene la resistencia suficiente para soportar las cargas previstas.
PROCESO DE EJECUCIÓN FASES DE EJECUCIÓN. Replanteo de la posición del anclaje. Ejecución de la perforación. Limpieza del polvo resultante. Preparación del cartucho. Inyección de la resina. Inserción de la varilla roscada. Aplicación del par de apriete con llave dinamométrica. Limpieza de los restos sobrantes.
CONDICIONES DE TERMINACIÓN. Las cargas se transmitirán correctamente a la estructura. El acabado superficial será el adecuado para el posterior tratamiento de protección.
CRITERIO DE MEDICIÓN EN OBRA Y CONDICIONES DE ABONO. Se medirá el número de unidades realmente ejecutadas según especificaciones de Proyecto.

| Código | Ud | Descripción | Rendimiento | Precio | Importe |
|---|---|---|---|---|---|
| mt07ala010h | kg | Acero laminado UNE-EN 10025 S275JR | 1 | 0.9499672480523 | 0.95 |
| mt27pfi010A | l | Imprimación de secado rápido, formulada con resinas | 0.05 | 4.6198407221068 | 0.23 |
| mt27esm010 | kg | Esmalte martelé perfiles acero lam.(repercusión por kg/acero) (material; 24/01/2017) | 0.05 | 0.3799868992209 | 0.02 |
| mq08sol020 | h | Equipo y elementos auxiliares para soldadura eléctrica | 0.15 | 2.9798972623113 | 0.45 |
| mo122 | h | Oficial 1ª montador estructura metálica | 0.021 | 16.349436321742 | 0.34 |
| mo213 | h | Ayudante montador estructura metálica | 0.021 | 15.379469763204 | 0.32 |
| %C I | % | costes indirectos | 3 % | 2.31 | 0.07 |
|  |  | Total |  |  | 2.38 |

| Medición | Uds. | Parcial |
|---|---|---|
| Pletina encofrado perdido losas escalera y fijación de barrotes |  |  |
| Escalera (área x espesor) | 463.15 | 463.15 |
|  | 125.6 | 125.60 |
| Rampa y escalera conexión polideportivo (área x espesor) | 196.25 | 196.25 |
| CARTELAS (2 por metro) |  |  |
| Peldañeado | 314 | 314.00 |
| Tabica Rampa vestíbulo a polideportivo | 157 | 157.00 |
| Total |  | 1256 |

**10.04** kg PERFILERÍA ACERO PARA FIJACIÓN DE CERRAJERÍAS y CARP. INTERIORES (24/01/2017)
692 kg × 3.5 = 2422.00
Suministro y colocación perfilería de acero laminado tubular/ angular soportada convenientemente arriostrada y firmemente recibida a estructura del edificio, protegida contra la corrosión con imprimación, según detalles, incluso soldaduras, fijaciones a estructura portante del edificio mediante taco químico sin que afectar al armado de ésta. Colocación y sellado del vidrio con silicona incolora no incluidos, medidos en otra partida. Totalmente montada. Según planos de detalle de carpintería.
NORMATIVA DE APLICACIÓN. Ejecución: CTE. DB SE-A Seguridad estructural: Acero. UNE-EN 1090-2. Ejecución de estructuras de acero y aluminio. Parte 2: Requisitos técnicos para la ejecución de estructuras de acero. NTE-EAS. Estructuras de acero: Soportes
CRITERIO DE MEDICIÓN EN PROYECTO: Peso nominal medido según documentación gráfica de Proyecto.
CONDICIONES PREVIAS QUE HAN DE CUMPLIRSE ANTES DE LA EJECUCIÓN DE LAS UNIDADES DE OBRA AMBIENTALES: No se realizarán trabajos de soldadura cuando la temperatura sea inferior a 0°C.
CONDICIONES PREVIAS QUE HAN DE CUMPLIRSE ANTES DE LA EJECUCIÓN DE LAS UNIDADES DE OBRA DEL CONTRATISTA: Presentará para su aprobación, al Director de Ejecución de la obra, el programa de montaje de la estructura, basado en las indicaciones del Proyecto, así como la documentación que acredite que los soldadores que intervengan en su ejecución estén certificados por un organismo acreditado.
CONDICIONES PREVIAS QUE HAN DE CUMPLIRSE ANTES DE LA EJECUCIÓN DE LAS UNIDADES DE OBRA DEL SOPORTE.Se comprobará que los cerramientos del hueco están terminados.
PROCESO DE EJECUCIÓN FASES DE EJECUCIÓN: Limpieza y preparación del plano de apoyo. Replanteo y marcado de los ejes. Colocación y fijación provisional del pilar. Aplomado y nivelación. Ejecución de las uniones. Reparación de defectos superficiales. CONDICIONES DE TERMINACIÓN.Las cargas se transmitirán correctamente a la estructura. El acabado superficial será el adecuado para el posterior tratamiento de protección. El conjunto será sólido. EL elemento quedará aplomadas y ajustadas.
CONSERVACIÓN Y MANTENIMIENTO.Se protegerá frente a golpes y salpicaduras.
CRITERIO DE MEDICIÓN EN OBRA Y CONDICIONES DE ABONO.Se determinará, a partir del peso obtenido en báscula oficial de las unidades llegadas a obra, el peso de las unidades realmente ejecutadas según especificaciones de Proyecto

| Código | Ud | Descripción | Rendimiento | Precio | Importe |
|---|---|---|---|---|---|
| mt07ala240ca | kg | Perfil Acero laminado S275JR tubular/angular.i/imprim anticor (material; 19/06/2017) | 1 | 0.9499672480523 | 0.95 |
| mt27pfi010A | l | Imprimación de secado rápido, formulada con resinas | 0.05 | 4.6198407221068 | 0.23 |
| mt07aaa012 | ud | Taco de expansión M6, FISCHER FNA II 6X30/5". | 0.05 | 0.4499844859195 | 0.02 |
| mq08sol020 | h | Equipo y elementos auxiliares para soldadura eléctrica | 0.015 | 2.9798972623113 | 0.04 |
| mo122 | h | Oficial 1ª montador estructura metálica | 0.068 | 16.349436321742 | 1.11 |
| mo213 | h | Ayudante montador estructura metálica | 0.068 | 15.379469763204 | 1.05 |
| %C I | % | costes indirectos | 3 % | 3.40 | 0.10 |
|  |  | Total |  |  | 3.5 |

| Medición | Uds. | Parcial |
|---|---|---|
| DOBLE ALTURA PASILLO |  |  |
| Arriostramientos L60.60.5 | 19.194 | 19.19 |
| Dintel TUBO 70.40.2 | 6.44 | 6.44 |
| Bastidor Peto TUBO 70.40.2 | 12.88 | 12.88 |
|  | 19.642 | 19.64 |
| DOBLE ALTURA ESCALERA JUNTO A COMEDOR |  |  |
| Arriostramientos L60.60.5 | 47.985 | 47.99 |
| Dintel TUBO 70.40.2 | 16.1 | 16.10 |
| bastidor Peto TUBO 70.40.2 | 86.94 | 86.94 |
|  | 132.5835 | 132.58 |
| DOBLE ALTURA ESCALERA VESTIBULO JUNTO A SECRETARÍA |  |  |
| Arriostramientos L60.60.5 | 52.7835 | 52.78 |
| Dintel TUBO 70.40.2 | 17.71 | 17.71 |
| bastidor Peto TUBO 70.40.2 | 90.16 | 90.16 |
|  | 137.494 | 137.49 |
| CELOSÍA ESCALERAS |  |  |
| Dintel L60.60.5 | 52.098 | 52.10 |
| Total |  | 692 |

**10.05** m² CELOSIA REDONDO CORRUG. D=12MM PINT.MARTELÉ LISO BLANC/ROJ/NEGR (24/06/2014)
25.82 m² × 35.98 = 929.00
Suministro y colocación de celosía formada por redondos corrugados de diámetro 12mm, incluso sustitición por una 1 barra de diámetro 25 cada 12 de 12mm a modo de soporte, UNE-EN 10080 B 500 S, recibido al peldañeado mediante soldadura a llanta de cierre de peldañeado(no incluida) y a perfiles metálicos de varios tipos mediante soldadura longitudinal. Incluso p/p de replanteo de los barrotes y soportes, fijación de los soportes al paramento y fijación del pasamanos a los soportes, según planos, fijación a los soportes.
Incluso suministro y colocación de redondo corrugado de diámetro 20mm como barra de apoyo en fuente. Empotrada en llagas del aparejo del ladrillo.
Incluso p/p de replanteo a soportes, fijación al paramento, según planos, fijación a los soportes. Elaborado en taller y montado en obra. Incluso acabado en pintura martelé liso blanco, rojo ó negro según documentación gráfica, tipo Hammerite o equivalente. Totalmente terminado.
NORMATIVA DE APLICACIÓN Montaje: CTE. DB-SUA Seguridad de utilización y accesibilidad. CTE. DB-HS Salubridad. NTE-FDB. Fachadas. Defensas: Barandillas.
CRITERIO DE MEDICIÓN EN PROYECTO. Longitud medida a ejes, según documentación gráfica de Proyecto.
CONDICIONES PREVIAS QUE HAN DE CUMPLIRSE ANTES DE LA EJECUCIÓN DE LAS UNIDADES DE OBRA DEL SOPORTE. Se comprobará que el soporte al que se tienen que fijar los anclajes tiene la suficiente resistencia.
PROCESO DE EJECUCIÓN FASES DE EJECUCIÓN. Marcado de los puntos de fijación del bastidor. Presentación del tramo de barandilla de forma que los puntos de anclaje del bastidor se sitúen en los puntos marcados. Aplomado y nivelación. Resolución de las uniones al paramento. Resolución de las uniones entre tramos de barandilla. Montaje de elementos complementarios.
CONDICIONES DE TERMINACIÓN. El conjunto será monolítico y tendrá buen aspecto. El sistema de anclaje será estanco.
CONSERVACIÓN Y MANTENIMIENTO. Se protegerá contra golpes o cargas debidas al acarreo de materiales o a las actividades de obra.
CRITERIO DE MEDICIÓN EN OBRA Y CONDICIONES DE ABONO. Se medirá, en la dirección del pasamanos, a ejes, la longitud realmente ejecutada según especificaciones de Proyecto.

| Código | Ud | Descripción | Rendimiento | Precio | Importe |
|---|---|---|---|---|---|
| mt26aac010aa | kg | Redondo corrugado D=12mm B500S (material; 10/07/2017) | 11 | 0.89 | 9.790 |
| mt26aac010ab | kg | Redondo corrugado D=25mm B500S (material; 10/07/2017) | 2.25 | 3 | 6.750 |
| mt27esm010 | kg | Esmalte martelé perfiles acero lam.(repercusión por kg/acero) | 3 | 0.3799868992209 | 1.140 |
| mq08sol020 | h | Equipo y elementos auxiliares para soldadura eléctrica | 0.3 | 2.9798972623113 | 0.894 |
| mo171 | h | Oficial 1ª cerrajero. | 0.3 | 16.349436321742 | 4.905 |
| mo257 | h | Ayudante cerrajero. | 0.3 | 15.379469763204 | 4.614 |
| mo181 | h | Oficial 1ª pintor. | 0.23 | 16.349436321742 | 3.760 |
| mo270 | h | Ayudante pintor | 0.2 | 15.379469763204 | 3.076 |
| %C I | % | costes indirectos | 3 % | 34.929 | 1.048 |
|  |  | Total |  |  | 35.98 |

| Medición | Uds. | Largo | Ancho | Parcial |
|---|---|---|---|---|
| ESCALERA 1 |  |  |  |  |
| Lateral a secretaría | 1 | 7.3 |  | 7.30 |
| Lateral a pasillo | 1 | 9.25 |  | 9.25 |
| ESCALERA 2 |  |  |  |  |
| Lateral a pasillo | 1 | 9.25 |  | 9.25 |
| FUENTE | 1 | 1.2 | 0.02 | 0.02 |
| Total |  |  |  | 25.82 |

**10.06** m PASAMANOS TUBO DIAM.40 E=3MM PINT. MARTELÉ LISO BLANCO (24/06/2014)
128.4 m × 12.67 = 1626.83
Suministro y colocación de redondo macizo galvanizado de diámetro 20mm como barra de apoyo en fuente. Empotrada en llagas del aparejo del ladrillo. Incluso p/p de replanteo a soportes, fijación al paramento, según planos, fijación a los soportes. Elaborado en taller y montado en obra. Totalmente terminado.
Suministro y colocación de pasamanos recto metálico, formado por perfil hueco de acero de diam. 40mm y espesor 3mm, con soportes de acero corrugado d=12mm soldados al pasamanos y recibidos al paramento mediante anclaje químico de resina tanto a fábrica de ladrillo como a elemento de hormigón armado, ó formando conjunto exento mediante postes del mismo perfil, unones soldadas. Incluso p/p de replanteo de los soportes, doblado de tubos,fijación de los soportes al paramento y fijación del pasamanos a los soportes. Elaborado en taller y montado en obra. Incluso acabado en pintura martelé liso blanco tipo Hammerite o equivalente. Totalmente terminado.
NORMATIVA DE APLICACIÓN Montaje: CTE. DB-SUA Seguridad de utilización y accesibilidad. CTE. DB-HS Salubridad. NTE-FDB. Fachadas. Defensas: Barandillas.
CRITERIO DE MEDICIÓN EN PROYECTO. Longitud medida a ejes, según documentación gráfica de Proyecto.
CONDICIONES PREVIAS QUE HAN DE CUMPLIRSE ANTES DE LA EJECUCIÓN DE LAS UNIDADES DE OBRA DEL SOPORTE. Se comprobará que el soporte al que se tienen que fijar los anclajes tiene la suficiente resistencia.
PROCESO DE EJECUCIÓN FASES DE EJECUCIÓN. Marcado de los puntos de fijación a paramentos y suelo. Presentación del tramo de barandilla de forma que los puntos de anclaje del bastidor se sitúen en los puntos marcados. Aplomado y nivelación. Resolución de las uniones al paramento. Resolución de las uniones entre tramos de barandilla. Montaje de elementos complementarios.
CONDICIONES DE TERMINACIÓN. El conjunto será monolítico y tendrá buen aspecto. El sistema de anclaje será estanco.
CONSERVACIÓN Y MANTENIMIENTO. Se protegerá contra golpes o cargas debidas al acarreo de materiales o a las actividades de obra.
CRITERIO DE MEDICIÓN EN OBRA Y CONDICIONES DE ABONO. Se medirá, en la dirección del pasamanos, a ejes, la longitud realmente ejecutada según especificaciones de Proyecto.

| Código | Ud | Descripción | Rendimiento | Precio | Importe |
|---|---|---|---|---|---|
| mt26aac010aaG | m | Tubo acero diam 40mm, e=3mm (material; 10/07/2017) | 2.85 | 1.94 | 5.529 |
| mt27esm010 | kg | Esmalte martelé perfiles acero lam.(repercusión por kg/acero) | 0.3 | 0.3799868992209 | 0.114 |
| mq08sol020 | h | Equipo y elementos auxiliares para soldadura eléctrica | 0.1 | 2.9798972623113 | 0.298 |
| mo181 | h | Oficial 1ª pintor. | 0.1 | 16.349436321742 | 1.635 |
| mo270 | h | Ayudante pintor | 0.1 | 15.379469763204 | 1.538 |
| mo171 | h | Oficial 1ª cerrajero. | 0.1 | 16.349436321742 | 1.635 |
| mo257 | h | Ayudante cerrajero. | 0.1 | 15.379469763204 | 1.538 |
| %C I | % | costes indirectos | 3 % | 12.287 | 0.369 |
|  |  | Total |  |  | 12.67 |

| Medición | Uds. | Largo | Parcial |
|---|---|---|---|
| pasamanos escaleras a 2 alturas | 4 | 20.25 | 81.00 |
| Pasamanos rampa a polideportivo | 2 | 7.1 | 14.20 |
|  | 2 | 1.5 | 3.00 |
|  | 7 | 1 | 7.00 |
|  | 2 | 8.6 | 17.20 |
|  | 2 | 3 | 6.00 |
| Total |  |  | 128.4 |

**10.07** m² ESPEJO BAÑO (20/02/2017)
18.98 m² × 30.13 = 571.87
Suministro y colocación de espejo de baños formado por luna incolora, de 8 mm, con tratamiento reflectante en su cara posterior, canteado pulido industrial., colocado en paramentos, incluso recibida con silicona adhesiva compatible a la pared. Incluso cortes del vidrio.
NORMATIVA DE APLICACIÓN. Ejecución: NTE-FVP. Fachadas: Vidrios planos.
CRITERIO DE MEDICIÓN EN PROYECTO. Superficie de carpintería a acristalar, según documentación gráfica de Proyecto, incluyendo en cada hoja vidriera las dimensiones del bastidor.
CONDICIONES PREVIAS QUE HAN DE CUMPLIRSE ANTES DE LA EJECUCIÓN DE LAS UNIDADES DE OBRA DEL SOPORTE. Se comprobará que el espejo está completamente montado y fijada al elemento soporte.
PROCESO DE EJECUCIÓN FASES DE EJECUCIÓN. Limpieza de todo tipo de materias o suciedad que pudiera haberse depositado. Colocación, calzado, montaje y ajuste.
CONDICIONES DE TERMINACIÓN. La sujeción de la hoja de vidrio al soporte será correcta.
CRITERIO DE MEDICIÓN EN OBRA Y CONDICIONES DE ABONO. Se medirá la superficie realmente ejecutada según especificaciones de Proyecto, sumando, para cada una de las piezas, la superficie resultante de redondear por exceso cada una de sus aristas a múltiplos de 30 mm.

| Código | Ud | Descripción | Rendimiento | Precio | Importe |
|---|---|---|---|---|---|
| mt21vpi030a | m² | Luna incolora, de 8 mm, c/trat. reflectante, i/canteado (material; 10/07/2017) | 1.005 | 19.6 | 19.70 |
| mt21vva021rec | u | Silicona adhesiva compatible soporte en recibido de espejo (material; 10/07/2017) | 1.01 | 1.06 | 1.07 |
| mo173 | h | Oficial 1ª cristalero. (mano de obra; 20/02/2017) | 0.267 | 16.349436321742 | 4.37 |
| mo255 | h | Ayudante cristalero. | 0.267 | 15.379469763204 | 4.11 |
| %C I | % | costes indirectos | 3 % | 29.25 | 0.88 |
|  |  | Total |  |  | 30.13 |

| Medición | Uds. | Largo | Alto | Parcial |
|---|---|---|---|---|
| Aseos Infantil | 3 | 1 | 0.6 | 1.80 |
| Aseo Aula usos múltiples | 2 | 0.8 | 1.8 | 2.88 |
| Aseos profesores | 2 | 1 | 1 | 2.00 |
| Aseos Al1 y 2 | 2 | 1 | 1 | 2.00 |
| Aseos Al3 y 4 | 2 | 2.55 | 1 | 5.10 |
| Aseos Al 5 y 6 | 2 | 2.1 | 1 | 4.20 |
|  | 1 | 1 | 1 | 1.00 |
| Total |  |  |  | 18.98 |

**10.08** m² VIDRIO LAMINAR DE SEGURIDAD 44.1 INCOLORO (29/01/2017)
10.25 m² × 44.74 = 458.59
Suministro y colocación de vidrio laminar de seguridad, compuesto por dos lunas de 4 mm de espesor unidas mediante una láminas de butiral de polivinilo incoloras, de 0,38 mm de espesor cada una, clasificación de prestaciones 2B2, según UNE-EN 12600, homologado frente a ataque manual con nivel de seguridad A según DBT-2099, canteado pulido industrial, fijado sobre carpintería con acuñado mediante calzos de apoyo perimetrales y laterales, sellado en frío con silicona sintética incolora (no acrílica), compatible con el material soporte. Incluso cortes del vidrio, colocación de junquillos y señalización de las hojas.
NORMATIVA DE APLICACIÓN. Según UNE-EN ISO 12543-2 y UNE-EN 14449
Ejecución: NTE-FVE. Fachadas: Vidrios especiales. CTE-DB-SUA
CRITERIO DE MEDICIÓN EN PROYECTO. Superficie de carpintería a acristalar, según documentación gráfica de Proyecto, incluyendo en cada hoja vidriera las dimensiones del bastidor.
CONDICIONES PREVIAS QUE HAN DE CUMPLIRSE ANTES DE LA EJECUCIÓN DE LAS UNIDADES DE OBRA DEL SOPORTE. Se comprobará que la carpintería está completamente montada y fijada al elemento soporte. Se comprobará la ausencia de cualquier tipo de materia en los galces de la carpintería.
PROCESO DE EJECUCIÓN FASES DE EJECUCIÓN. Colocación, calzado, montaje y ajuste en la carpintería. Sellado final de estanqueidad. Señalización de las hojas.
CONDICIONES DE TERMINACIÓN. El conjunto será monolítico.
CRITERIO DE MEDICIÓN EN OBRA Y CONDICIONES DE ABONO. Se medirá la superficie realmente ejecutada según especificaciones de Proyecto, sumando, para cada una de las piezas, la superficie resultante de redondear por exceso cada una de sus aristas a múltiplos de 30 mm.

| Código | Ud | Descripción | Rendimiento | Precio | Importe |
|---|---|---|---|---|---|
| mt21ves010na | m² | Vidrio laminar seguridad 44.1, 2B2 (material; 10/07/2017) | 1 | 30 | 30.000 |
| mt21vva015 | ud | Cartucho de silicona sintética incolora(rendimiento12m/cartucho) (material; 29/01/2017) | 0.029 | 3.5898762321133 | 0.104 |
| mt21vva021 | ud | Material auxiliar para la colocación de vidrios. (material; 29/01/2017) | 1 | 1.2099582843613 | 1.210 |
| mo173 | h | Oficial 1ª cristalero. | 0.382 | 16.349436321742 | 6.245 |
| mo255 | h | Ayudante cristalero. | 0.382 | 15.379469763204 | 5.875 |
| %C I | % | costes indirectos | 3 % | 43.434 | 1.303 |
|  |  | Total |  |  | 44.74 |

| Medición | Uds. | Largo | Alto | Parcial |
|---|---|---|---|---|
| Ci1 | 3 | 0.3 | 1.75 | 1.58 |
| Ci5 | 3 | 0.5 | 1.85 | 2.78 |
| Ci15 | 1 | 1 | 0.85 | 0.85 |
| Cv1 | 4 | 0.6 | 1.05 | 2.52 |
| Cv2 | 4 | 0.6 | 1.05 | 2.52 |
| Total |  |  |  | 10.25 |

**10.09** m² VIDRIO LAMINAR DE SEGURIDAD 66.1 INCOLORO (29/01/2017)
47.43 m² × 54.21 = 2571.18
Suministro y colocación de vidrio laminar de seguridad, compuesto por dos lunas de 6 mm de espesor unidas mediante una láminas de butiral de polivinilo incoloras, de 0,38 mm de espesor cada una, clasificación de prestaciones 2B2, según UNE-EN 12600, homologado frente a ataque manual con nivel de seguridad A según DBT-2099, canteado pulido industrial, fijado sobre carpintería con acuñado mediante calzos de apoyo perimetrales y laterales, sellado en frío con silicona sintética incolora (no acrílica), compatible con el material soporte. Incluso cortes del vidrio, colocación de junquillos y señalización de las hojas.
NORMATIVA DE APLICACIÓN. Según UNE-EN ISO 12543-2 y UNE-EN 14449. Ejecución: NTE-FVE. Fachadas: Vidrios especiales. CTE-DB-SUA
CRITERIO DE MEDICIÓN EN PROYECTO. Superficie de carpintería a acristalar, según documentación gráfica de Proyecto, incluyendo en cada hoja vidriera las dimensiones del bastidor.
CONDICIONES PREVIAS QUE HAN DE CUMPLIRSE ANTES DE LA EJECUCIÓN DE LAS UNIDADES DE OBRA DEL SOPORTE. Se comprobará que la carpintería está completamente montada y fijada al elemento soporte. Se comprobará la ausencia de cualquier tipo de materia en los galces de la carpintería.
PROCESO DE EJECUCIÓN. FASES DE EJECUCIÓN. Colocación, calzado, montaje y ajuste en la carpintería. Sellado final de estanqueidad. Señalización de las hojas.
CONDICIONES DE TERMINACIÓN. El conjunto será monolítico.
CRITERIO DE MEDICIÓN EN OBRA Y CONDICIONES DE ABONO. Se medirá la superficie realmente ejecutada según especificaciones de Proyecto, sumando, para cada una de las piezas, la superficie resultante de redondear por exceso cada una de sus aristas a múltiplos de 30 mm.

| Código | Ud | Descripción | Rendimiento | Precio | Importe |
|---|---|---|---|---|---|
| mt21ves010pa | m² | Vidrio laminar seguridad 66.1, 2B2 (material; 10/07/2017) | 1 | 36 | 36.00 |
| mt21vva015 | ud | Cartucho de silicona sintética incolora(rendimiento12m/cartucho) | 0.29 | 3.5898762321133 | 1.04 |
| mt21vva021 | ud | Material auxiliar para la colocación de vidrios. | 1 | 1.2099582843613 | 1.21 |
| mo173 | h | Oficial 1ª cristalero. | 0.453 | 16.349436321742 | 7.41 |
| mo255 | h | Ayudante cristalero. | 0.453 | 15.379469763204 | 6.97 |
| %C I | % | costes indirectos | 3 % | 52.63 | 1.58 |
|  |  | Total |  |  | 54.21 |

| Medición | Uds. | Largo | Alto | Parcial |
|---|---|---|---|---|
| Ci6 | 15 | 0.5 | 2.51 | 18.83 |
| Ci8 | 1 | 0.5 | 2.51 | 1.26 |
| Ci14 | 2 | 0.8 | 1.85 | 2.96 |
| Cv2 | 5 | 0.4 | 2.55 | 5.10 |
| ---------------------------------- |  |  |  |  |
| Ch1 | 2 | 0.9 | 1.6 | 2.88 |
| Ch2 | 5 | 1.05 | 1.6 | 8.40 |
| Ch3 | 5 | 1 | 1.6 | 8.00 |
| Total |  |  |  | 47.43 |

**10.10** m² VIDRIO DOBLE LAMINADO DE SEGURIDAD 44.2/16/55.1 PVB AZUL (29/01/2017)
3.9 m² × 136.38 = 531.88
Suministro y colocación de doble acristalamiento de seguridad (laminar), conjunto formado por vidrio exterior laminar con color de 4+4 mm compuesto por dos lunas de vidrio de 4 mm, unidas mediante dos láminas de butiral de polivinilo de 0,38mm color AZUL, tipo STADIP COLOR de SAINT GOBAIN o equivalente, cámara de aire deshidratada con perfil separador de aluminio y doble sellado perimetral de 16 mm, y vidrio interior laminar incoloro de 5+5 mm compuesto por dos lunas de vidrio de 5 mm, unidas mediante dos láminas de butiral de polivinilo incoloro de 0,38mm, . Canto pulido industrial, fijado sobre carpintería con acuñado mediante calzos de apoyo perimetrales y laterales, sellado en frío con silicona sintética incolora, compatible con el material soporte. Incluso cortes del vidrio, colocación de junquillos y señalización de las hojas.
NORMATIVA DE APLICACIÓN. Ejecución: NTE-FVE. Fachadas: Vidrios especiales.
CRITERIO DE MEDICIÓN EN PROYECTO. Superficie de carpintería a acristalar, según documentación gráfica de Proyecto, incluyendo en cada hoja vidriera las dimensiones del bastidor.
CONDICIONES PREVIAS QUE HAN DE CUMPLIRSE ANTES DE LA EJECUCIÓN DE LAS UNIDADES DE OBRA. DEL SOPORTE.Se comprobará que la carpintería está completamente montada y fijada al elemento soporte. Se comprobará la ausencia de cualquier tipo de materia en los galces de la carpintería.
PROCESO DE EJECUCIÓN FASES DE EJECUCIÓN.Colocación, calzado, montaje y ajuste en la carpintería. Sellado final de estanqueidad. Señalización de las hojas.
CONDICIONES DE TERMINACIÓN.El acristalamiento quedará estanco. La sujeción de la hoja de vidrio al bastidor será correcta.
CRITERIO DE MEDICIÓN EN OBRA Y CONDICIONES DE ABONO. Se medirá la superficie realmente ejecutada según especificaciones de Proyecto, sumando, para cada una de las piezas, la superficie resultante de redondear por exceso cada una de sus aristas a múltiplos de 30 mm.

| Código | Ud | Descripción | Rendimiento | Precio | Importe |
|---|---|---|---|---|---|
| mt21veg015acG | m² | Vidrio doble laminar seguridad 44.2/16/55.1 PVB Azul (material; 10/07/2017) | 1.006 | 110.02 | 110.68 |
| mt21vva015 | ud | Cartucho de silicona sintética incolora(rendimiento12m/cartucho) | 0.58 | 3.5898762321133 | 2.08 |
| mt21vva021 | ud | Material auxiliar para la colocación de vidrios. | 1 | 1.2099582843613 | 1.21 |
| mo173 | h | Oficial 1ª cristalero. | 0.581 | 16.349436321742 | 9.50 |
| mo255 | h | Ayudante cristalero. | 0.581 | 15.379469763204 | 8.94 |
| %C I | % | costes indirectos | 3 % | 132.41 | 3.97 |
|  |  | Total |  |  | 136.38 |

| Medición | Uds. | Largo | Alto | Parcial |
|---|---|---|---|---|
| V2 | 1 | 2 | 1.95 | 3.90 |
| Total |  |  |  | 3.9 |

**10.11** m² VIDRIO DOBLE 4/6/4 INCOLORO (29/01/2017)
21.57 m² × 33.79 = 728.85
Suministro y colocación de doble acristalamiento, conjunto formado por vidrio exterior Float incoloro de 4 mm, cámara de aire deshidratada con perfil separador de aluminio y doble sellado perimetral, de 6 mm, y vidrio interior Float incoloro de 4 mm de espesor, cantos pulido industrial, fijado sobre carpintería con acuñado mediante calzos de apoyo perimetrales y laterales, sellado en frío con silicona sintética incolora, compatible con el material soporte. Incluso cortes del vidrio, colocación de junquillos y señalización de las hojas.
NORMATIVA DE APLICACIÓN. Ejecución: NTE-FVE. Fachadas: Vidrios especiales.
CRITERIO DE MEDICIÓN EN PROYECTO. Superficie de carpintería a acristalar, según documentación gráfica de Proyecto, incluyendo en cada hoja vidriera las dimensiones del bastidor.
CONDICIONES PREVIAS QUE HAN DE CUMPLIRSE ANTES DE LA EJECUCIÓN DE LAS UNIDADES DE OBRA DEL SOPORTE. Se comprobará que la carpintería está completamente montada y fijada al elemento soporte. Se comprobará la ausencia de cualquier tipo de materia en los galces de la carpintería.
PROCESO DE EJECUCIÓN FASES DE EJECUCIÓN. Colocación, calzado, montaje y ajuste en la carpintería. Sellado final de estanqueidad. Señalización de las hojas.
CONDICIONES DE TERMINACIÓN. El acristalamiento quedará estanco. La sujeción de la hoja de vidrio al bastidor será correcta.
CRITERIO DE MEDICIÓN EN OBRA Y CONDICIONES DE ABONO. Se medirá la superficie realmente ejecutada según especificaciones de Proyecto, sumando, para cada una de las piezas, la superficie resultante de redondear por exceso cada una de sus aristas a múltiplos de 30 mm.

| Código | Ud | Descripción | Rendimiento | Precio | Importe |
|---|---|---|---|---|---|
| mt21veg011aaa | m² | Vidrio doble 4/6/4 incoloro (material; 10/07/2017) | 1.006 | 18.5 | 18.61 |
| mt21vva015 | ud | Cartucho de silicona sintética incolora(rendimiento12m/cartucho) | 0.58 | 3.5898762321133 | 2.08 |
| mt21vva021 | ud | Material auxiliar para la colocación de vidrios. | 1 | 1.2099582843613 | 1.21 |
| mo173 | h | Oficial 1ª cristalero. | 0.344 | 16.349436321742 | 5.62 |
| mo255 | h | Ayudante cristalero. | 0.344 | 15.379469763204 | 5.29 |
| %C I | % | costes indirectos | 3 % | 32.81 | 0.98 |
|  |  | Total |  |  | 33.79 |

| Medición | Uds. | Largo | Alto | Parcial |
|---|---|---|---|---|
| V3 | 9 | 1.15 | 0.63 | 6.52 |
| v19 | 2 | 1.25 | 2.35 | 5.88 |
| v20 | 2 | 1.25 | 2.35 | 5.88 |
| v21 | 1 | 1.4 | 2.35 | 3.29 |
| Total |  |  |  | 21.57 |

**10.12** m² VIDRIO DOBLE 4/16/4 INCOLORO (29/01/2017)
16.99 m² × 33.79 = 574.09
Suministro y colocación de doble acristalamiento, conjunto formado por vidrio exterior Float incoloro de 4 mm, cámara de aire deshidratada con perfil separador de aluminio y doble sellado perimetral, de 16 mm, y vidrio interior Float incoloro de 4 mm de espesor, cantos pulido industrial, fijado sobre carpintería con acuñado mediante calzos de apoyo perimetrales y laterales, sellado en frío con silicona sintética incolora, compatible con el material soporte. Incluso sellado entre vidrios en caso de cantos en contacto. Incluso cortes del vidrio, colocación de junquillos y señalización de las hojas.
NORMATIVA DE APLICACIÓN. Ejecución: NTE-FVE. Fachadas: Vidrios especiales.
CRITERIO DE MEDICIÓN EN PROYECTO Superficie de carpintería a acristalar, según documentación gráfica de Proyecto, incluyendo en cada hoja vidriera las dimensiones del bastidor.
CONDICIONES PREVIAS QUE HAN DE CUMPLIRSE ANTES DE LA EJECUCIÓN DE LAS UNIDADES DE OBRA DEL SOPORTE.
Se comprobará que la carpintería está completamente montada y fijada al elemento soporte. Se comprobará la ausencia de cualquier tipo de materia en los galces de la carpintería.
PROCESO DE EJECUCIÓN FASES DE EJECUCIÓN.Colocación, calzado, montaje y ajuste en la carpintería. Sellado final de estanqueidad. Señalización de las hojas.
CONDICIONES DE TERMINACIÓN. El acristalamiento quedará estanco. La sujeción de la hoja de vidrio al bastidor será correcta.
CRITERIO DE MEDICIÓN EN OBRA Y CONDICIONES DE ABONO. Se medirá la superficie realmente ejecutada según especificaciones de Proyecto, sumando, para cada una de las piezas, la superficie resultante de redondear por exceso cada una de sus aristas a múltiplos de 30 mm.

| Código | Ud | Descripción | Rendimiento | Precio | Importe |
|---|---|---|---|---|---|
| mt21veg011aaB | m² | Vidrio doble 4/16/4 incoloro (material; 10/07/2017) | 1.006 | 18.5 | 18.61 |
| mt21vva015 | ud | Cartucho de silicona sintética incolora(rendimiento12m/cartucho) | 0.58 | 3.5898762321133 | 2.08 |
| mt21vva021 | ud | Material auxiliar para la colocación de vidrios. | 1 | 1.2099582843613 | 1.21 |
| mo173 | h | Oficial 1ª cristalero. | 0.344 | 16.349436321742 | 5.62 |
| mo255 | h | Ayudante cristalero. | 0.344 | 15.379469763204 | 5.29 |
| %C I | % | costes indirectos | 3 % | 32.81 | 0.98 |
|  |  | Total |  |  | 33.79 |

| Medición | Uds. | Largo | Alto | Parcial |
|---|---|---|---|---|
| v5 | 4 | 0.7 | 0.65 | 1.82 |
| v7 | 1 | 0.9 | 0.85 | 0.77 |
| v15 | 5.4 |  |  | 5.40 |
| v17 | 2 | 6 | 0.75 | 9.00 |
| Total |  |  |  | 16.99 |

**10.13** m² VIDRIO DOBLE 6/16/5 INCOLORO (29/01/2017)
29.38 m² × 47.78 = 1403.78
Suministro y colocación de doble acristalamiento, conjunto formado por vidrio exterior Float incoloro de 6 mm, cámara de aire deshidratada con perfil separador de aluminio y doble sellado perimetral, de 16 mm, y vidrio interior Float incoloro de 5 mm de espesor, cantos pulido industrial, fijado sobre carpintería con acuñado mediante calzos de apoyo perimetrales y laterales, sellado en frío con silicona sintética incolora, compatible con el material soporte. Incluso cortes del vidrio, colocación de junquillos y señalización de las hojas.
NORMATIVA DE APLICACIÓN. Ejecución: NTE-FVE. Fachadas: Vidrios especiales.
CRITERIO DE MEDICIÓN EN PROYECTO. Superficie de carpintería a acristalar, según documentación gráfica de Proyecto, incluyendo en cada hoja vidriera las dimensiones del bastidor.
CONDICIONES PREVIAS QUE HAN DE CUMPLIRSE ANTES DE LA EJECUCIÓN DE LAS UNIDADES DE OBRA DEL SOPORTE. Se comprobará que la carpintería está completamente montada y fijada al elemento soporte. Se comprobará la ausencia de cualquier tipo de materia en los galces de la carpintería.
PROCESO DE EJECUCIÓN FASES DE EJECUCIÓN. Colocación, calzado, montaje y ajuste en la carpintería. Sellado final de estanqueidad. Señalización de las hojas.
CONDICIONES DE TERMINACIÓN. El acristalamiento quedará estanco. La sujeción de la hoja de vidrio al bastidor será correcta.
CRITERIO DE MEDICIÓN EN OBRA Y CONDICIONES DE ABONO. Se medirá la superficie realmente ejecutada según especificaciones de Proyecto, sumando, para cada una de las piezas, la superficie resultante de redondear por exceso cada una de sus aristas a múltiplos de 30 mm.

| Código | Ud | Descripción | Rendimiento | Precio | Importe |
|---|---|---|---|---|---|
| mt21veg011acE | m² | Vidrio doble 6/16/5 incoloro (material; 10/07/2017) | 1.006 | 32 | 32.19 |
| mt21vva015 | ud | Cartucho de silicona sintética incolora(rendimiento12m/cartucho) | 0.58 | 3.5898762321133 | 2.08 |
| mt21vva021 | ud | Material auxiliar para la colocación de vidrios. | 1 | 1.2099582843613 | 1.21 |
| mo173 | h | Oficial 1ª cristalero. | 0.344 | 16.349436321742 | 5.62 |
| mo255 | h | Ayudante cristalero. | 0.344 | 15.379469763204 | 5.29 |
| %C I | % | costes indirectos | 3 % | 46.39 | 1.39 |
|  |  | Total |  |  | 47.78 |

| Medición | Uds. | Largo | Alto | Parcial |
|---|---|---|---|---|
| v19 | 5 | 1.25 | 2.35 | 14.69 |
| v20 | 5 | 1.25 | 2.35 | 14.69 |
| Total |  |  |  | 29.38 |

**10.14** m² VIDRIO DOBLE LAMINADO DE SEGURIDAD 4/16/33.1 INCOLORO (29/01/2017)
51.73 m² × 80.23 = 4150.30
Suministro y colocación de doble acristalamiento de seguridad (laminar), conjunto formado por vidrio exterior Float incoloro de 4 mm de espesor, cámara de aire deshidratada con perfil separador de aluminio y doble sellado perimetral de 16 mm, y vidrio interior laminar incoloro de 3+3 mm compuesto por dos lunas de vidrio de 3 mm, unidas mediante una lámina de butiral de polivinilo de 0,38mm. Canto pulido industrial, fijado sobre carpintería con acuñado mediante calzos de apoyo perimetrales y laterales, sellado en frío con silicona sintética incolora, compatible con el material soporte. Incluso cortes del vidrio, colocación de junquillos y señalización de las hojas.
NORMATIVA DE APLICACIÓN. Ejecución: NTE-FVE. Fachadas: Vidrios especiales.
CRITERIO DE MEDICIÓN EN PROYECTO. Superficie de carpintería a acristalar, según documentación gráfica de Proyecto, incluyendo en cada hoja vidriera las dimensiones del bastidor.
CONDICIONES PREVIAS QUE HAN DE CUMPLIRSE ANTES DE LA EJECUCIÓN DE LAS UNIDADES DE OBRA DEL SOPORTE. Se comprobará que la carpintería está completamente montada y fijada al elemento soporte. Se comprobará la ausencia de cualquier tipo de materia en los galces de la carpintería.
PROCESO DE EJECUCIÓN FASES DE EJECUCIÓN. Colocación, calzado, montaje y ajuste en la carpintería. Sellado final de estanqueidad. Señalización de las hojas.
CONDICIONES DE TERMINACIÓN. El acristalamiento quedará estanco. La sujeción de la hoja de vidrio al bastidor será correcta.
CRITERIO DE MEDICIÓN EN OBRA Y CONDICIONES DE ABONO. Se medirá la superficie realmente ejecutada según especificaciones de Proyecto, sumando, para cada una de las piezas, la superficie resultante de redondear por exceso cada una de sus aristas a múltiplos de 30 mm.

| Código | Ud | Descripción | Rendimiento | Precio | Importe |
|---|---|---|---|---|---|
| mt21veg015aaF | m² | Vidrio doble laminado de seguridad 4/16/33.1 incoloro (material; 30/01/2017) | 1.06 | 56.878039020224 | 60.29 |
| mt21vva015 | ud | Cartucho de silicona sintética incolora(rendimiento12m/cartucho) | 0.58 | 3.5898762321133 | 2.08 |
| mt21vva021 | ud | Material auxiliar para la colocación de vidrios. | 1 | 1.2099582843613 | 1.21 |
| mo173 | h | Oficial 1ª cristalero. | 0.451 | 16.349436321742 | 7.37 |
| mo255 | h | Ayudante cristalero. | 0.451 | 15.379469763204 | 6.94 |
| %C I | % | costes indirectos | 3 % | 77.89 | 2.34 |
|  |  | Total |  |  | 80.23 |

| Medición | Uds. | Ancho | Alto | Parcial |
|---|---|---|---|---|
| V1 | 34.32 |  |  | 34.32 |
|  | 8.58 |  |  | 8.58 |
| v4 | 1 | 0.35 | 1.6 | 0.56 |
| v10 | 2.09 |  |  | 2.09 |
| v12 | 2.09 |  |  | 2.09 |
| v13 | 2.09 |  |  | 2.09 |
| v14 | 3 | 0.35 | 1.9 | 2.00 |
| Total |  |  |  | 51.73 |

**10.15** m² VIDRIO DOBLE LAMINADO DE SEGURIDAD 5/16/44.1 INCOLORO (29/01/2017)
27.03 m² × 89.08 = 2407.83
Suministro y colocación de doble acristalamiento de seguridad (laminar), conjunto formado por vidrio exterior Float incoloro de 5 mm de espesor, cámara de aire deshidratada con perfil separador de aluminio y doble sellado perimetral de 16 mm, y vidrio interior laminar incoloro de 4+4 mm compuesto por dos lunas de vidrio de 4 mm, unidas mediante una lámina de butiral de polivinilo de 0,38mm. Canto pulido industrial, fijado sobre carpintería con acuñado mediante calzos de apoyo perimetrales y laterales, sellado en frío con silicona sintética incolora, compatible con el material soporte. Incluso cortes del vidrio, colocación de junquillos y señalización de las hojas.
NORMATIVA DE APLICACIÓN.Ejecución: NTE-FVE. Fachadas: Vidrios especiales.
CRITERIO DE MEDICIÓN EN PROYECTO.Superficie de carpintería a acristalar, según documentación gráfica de Proyecto, incluyendo en cada hoja vidriera las dimensiones del bastidor.
CONDICIONES PREVIAS QUE HAN DE CUMPLIRSE ANTES DE LA EJECUCIÓN DE LAS UNIDADES DE OBRA DEL SOPORTE.Se comprobará que la carpintería está completamente montada y fijada al elemento soporte. Se comprobará la ausencia de cualquier tipo de materia en los galces de la carpintería.
PROCESO DE EJECUCIÓN. FASES DE EJECUCIÓN.Colocación, calzado, montaje y ajuste en la carpintería. Sellado final de estanqueidad. Señalización de las hojas.
CONDICIONES DE TERMINACIÓN. El acristalamiento quedará estanco. La sujeción de la hoja de vidrio al bastidor será correcta.
CRITERIO DE MEDICIÓN EN OBRA Y CONDICIONES DE ABONO. Se medirá la superficie realmente ejecutada según especificaciones de Proyecto, sumando, para cada una de las piezas, la superficie resultante de redondear por exceso cada una de sus aristas a múltiplos de 30 mm.

| Código | Ud | Descripción | Rendimiento | Precio | Importe |
|---|---|---|---|---|---|
| mt21veg015acI | m² | Vidrio doble laminado de seguridad 5/16/44.1 incoloro (material; 30/01/2017) | 1.006 | 68.467639446462 | 68.88 |
| mt21vva015 | ud | Cartucho de silicona sintética incolora(rendimiento12m/cartucho) | 0.58 | 3.5898762321133 | 2.08 |
| mt21vva021 | ud | Material auxiliar para la colocación de vidrios. | 1 | 1.2099582843613 | 1.21 |
| mo173 | h | Oficial 1ª cristalero. | 0.451 | 16.349436321742 | 7.37 |
| mo255 | h | Ayudante cristalero. | 0.451 | 15.379469763204 | 6.94 |
| %C I | % | costes indirectos | 3 % | 86.48 | 2.59 |
|  |  | Total |  |  | 89.08 |

| Medición | Uds. | Largo | Alto | Parcial |
|---|---|---|---|---|
| v1 | 13 | 0.8 | 1.7 | 17.68 |
| v4 | 1 | 0.8 | 1.7 | 1.36 |
| v10 | 1 | 0.88 | 1.9 | 1.67 |
| v14 | 3 | 0.8 | 1.9 | 4.56 |
| v16 | 2 | 0.4 | 2.2 | 1.76 |
| Total |  |  |  | 27.03 |

**10.16** m² VIDRIO DOBLE LAMINADO DE SEGURIDAD 6/16/44.1 INCOLORO (29/01/2017)
55.08 m² × 93.46 = 5147.78
Suministro y colocación de doble acristalamiento de seguridad (laminar), conjunto formado por vidrio exterior Float incoloro de 6 mm de espesor, cámara de aire deshidratada con perfil separador de aluminio y doble sellado perimetral de 16 mm, y vidrio interior laminar incoloro de 4+4 mm compuesto por dos lunas de vidrio de 4 mm, unidas mediante una lámina de butiral de polivinilo de 0,38mm. Canto pulido industrial, fijado sobre carpintería con acuñado mediante calzos de apoyo perimetrales y laterales, sellado en frío con silicona sintética incolora, compatible con el material soporte. Incluso cortes del vidrio, colocación de junquillos y señalización de las hojas.
NORMATIVA DE APLICACIÓN. Ejecución: NTE-FVE. Fachadas: Vidrios especiales.
CRITERIO DE MEDICIÓN EN PROYECTO. Superficie de carpintería a acristalar, según documentación gráfica de Proyecto, incluyendo en cada hoja vidriera las dimensiones del bastidor.
CONDICIONES PREVIAS QUE HAN DE CUMPLIRSE ANTES DE LA EJECUCIÓN DE LAS UNIDADES DE OBRA EL SOPORTE. Se comprobará que la carpintería está completamente montada y fijada al elemento soporte. Se comprobará la ausencia de cualquier tipo de materia en los galces de la carpintería.
PROCESO DE EJECUCIÓN FASES DE EJECUCIÓN. Colocación, calzado, montaje y ajuste en la carpintería. Sellado final de estanqueidad. Señalización de las hojas.
CONDICIONES DE TERMINACIÓN. El acristalamiento quedará estanco. La sujeción de la hoja de vidrio al bastidor será correcta.
CRITERIO DE MEDICIÓN EN OBRA Y CONDICIONES DE ABONO. Se medirá la superficie realmente ejecutada según especificaciones de Proyecto, sumando, para cada una de las piezas, la superficie resultante de redondear por exceso cada una de sus aristas a múltiplos de 30 mm.

| Código | Ud | Descripción | Rendimiento | Precio | Importe |
|---|---|---|---|---|---|
| mt21veg015acH | m² | Vidrio doble laminado de seguridad 6/16/44.1 incoloro (material; 30/01/2017) | 1.006 | 72.697493614105 | 73.134 |
| mt21vva015 | ud | Cartucho de silicona sintética incolora(rendimiento12m/cartucho) | 0.58 | 3.5898762321133 | 2.082 |
| mt21vva021 | ud | Material auxiliar para la colocación de vidrios. | 1 | 1.2099582843613 | 1.210 |
| mo173 | h | Oficial 1ª cristalero. | 0.451 | 16.349436321742 | 7.374 |
| mo255 | h | Ayudante cristalero. | 0.451 | 15.379469763204 | 6.936 |
| %C I | % | costes indirectos | 3 % | 90.736 | 2.722 |
|  |  | Total |  |  | 93.46 |

| Medición | Uds. | Largo | Alto | Parcial |
|---|---|---|---|---|
| v1 | 53.04 |  |  | 53.04 |
| v4 | 1 | 1.2 | 1.7 | 2.04 |
| Total |  |  |  | 55.08 |

**10.17** m² VIDRIO DOBLE LAMINADO DE SEGURIDAD 33.1/16/33.1 INCOLORO (29/01/2017)
9.04 m² × 111.86 = 1011.21
Suministro y colocación de doble acristalamiento de seguridad (laminar), conjunto formado por vidrio exterior laminar incoloro de 3+3 mm compuesto por dos lunas de vidrio de 3 mm, unidas mediante una lámina de butiral de polivinilo de 0,38mm, cámara de aire deshidratada con perfil separador de aluminio y doble sellado perimetral de 16 mm, y vidrio interior laminar incoloro de 3+3 mm compuesto por dos lunas de vidrio de 3 mm, unidas mediante una lámina de butiral de polivinilo de 0,38mm. Canto pulido industrial, fijado sobre carpintería con acuñado mediante calzos de apoyo perimetrales y laterales, sellado en frío con silicona sintética incolora, compatible con el material soporte. Incluso cortes del vidrio, colocación de junquillos y señalización de las hojas.
NORMATIVA DE APLICACIÓN. Ejecución: NTE-FVE. Fachadas: Vidrios especiales.
CRITERIO DE MEDICIÓN EN PROYECTO. Superficie de carpintería a acristalar, según documentación gráfica de Proyecto, incluyendo en cada hoja vidriera las dimensiones del bastidor.
CONDICIONES PREVIAS QUE HAN DE CUMPLIRSE ANTES DE LA EJECUCIÓN DE LAS UNIDADES DE OBRA DEL SOPORTE. Se comprobará que la carpintería está completamente montada y fijada al elemento soporte. Se comprobará la ausencia de cualquier tipo de materia en los galces de la carpintería.
PROCESO DE EJECUCIÓN FASES DE EJECUCIÓN. Colocación, calzado, montaje y ajuste en la carpintería. Sellado final de estanqueidad. Señalización de las hojas.
CONDICIONES DE TERMINACIÓN. El acristalamiento quedará estanco. La sujeción de la hoja de vidrio al bastidor será correcta.
CRITERIO DE MEDICIÓN EN OBRA Y CONDICIONES DE ABONO. Se medirá la superficie realmente ejecutada según especificaciones de Proyecto, sumando, para cada una de las piezas, la superficie resultante de redondear por exceso cada una de sus aristas a múltiplos de 30 mm.

| Código | Ud | Descripción | Rendimiento | Precio | Importe |
|---|---|---|---|---|---|
| mt21veg015aac | m² | Vidrio doble laminado de seguridad 33.1/16/33.1 incoloro (material; 06/02/2017) | 1.006 | 90.556877877487 | 91.10 |
| mt21vva015 | ud | Cartucho de silicona sintética incolora(rendimiento12m/cartucho) | 0.58 | 3.5898762321133 | 2.08 |
| mt21vva021 | ud | Material auxiliar para la colocación de vidrios. | 1 | 1.2099582843613 | 1.21 |
| mo173 | h | Oficial 1ª cristalero. | 0.448 | 16.349436321742 | 7.32 |
| mo255 | h | Ayudante cristalero. | 0.448 | 15.379469763204 | 6.89 |
| %C I | % | costes indirectos | 3 % | 108.60 | 3.26 |
|  |  | Total |  |  | 111.86 |

| Medición | Uds. | Largo | Alto | Parcial |
|---|---|---|---|---|
| P1 | 4 | 0.57 | 1.05 | 2.39 |
| P2 | 4 | 0.57 | 1.05 | 2.39 |
| P3 | 1 | 0.57 | 1.05 | 0.60 |
| P4 | 2 | 0.52 | 1.05 | 1.09 |
|  | 3 | 0.44 | 1.95 | 2.57 |
| Total |  |  |  | 9.04 |

**10.18** m² VIDRIO DOBLE LAMINADO DE SEGURIDAD 44.1/16/33.1 INCOLORO (29/01/2017)
10.26 m² × 118.03 = 1210.99
Suministro y colocación de doble acristalamiento de seguridad (laminar), conjunto formado por vidrio exterior laminar incoloro de 4+4 mm compuesto por dos lunas de vidrio de 4 mm, unidas mediante una lámina de butiral de polivinilo de 0,38mm, cámara de aire deshidratada con perfil separador de aluminio y doble sellado perimetral de 16 mm, y vidrio interior laminar incoloro de 3+3 mm compuesto por dos lunas de vidrio de 3 mm, unidas mediante una lámina de butiral de polivinilo de 0,38mm. Canto pulido industrial, fijado sobre carpintería con acuñado mediante calzos de apoyo perimetrales y laterales, sellado en frío con silicona sintética incolora, compatible con el material soporte. Incluso cortes del vidrio, colocación de junquillos y señalización de las hojas.
NORMATIVA DE APLICACIÓN. Ejecución: NTE-FVE. Fachadas: Vidrios especiales.
CRITERIO DE MEDICIÓN EN PROYECTO.Superficie de carpintería a acristalar, según documentación gráfica de Proyecto, incluyendo en cada hoja vidriera las dimensiones del bastidor.
CONDICIONES PREVIAS QUE HAN DE CUMPLIRSE ANTES DE LA EJECUCIÓN DE LAS UNIDADES DE OBRA DEL SOPORTE. Se comprobará que la carpintería está completamente montada y fijada al elemento soporte. Se comprobará la ausencia de cualquier tipo de materia en los galces de la carpintería.
PROCESO DE EJECUCIÓN FASES DE EJECUCIÓN. Colocación, calzado, montaje y ajuste en la carpintería. Sellado final de estanqueidad. Señalización de las hojas.
CONDICIONES DE TERMINACIÓN. El acristalamiento quedará estanco. La sujeción de la hoja de vidrio al bastidor será correcta.
CRITERIO DE MEDICIÓN EN OBRA Y CONDICIONES DE ABONO. Se medirá la superficie realmente ejecutada según especificaciones de Proyecto, sumando, para cada una de las piezas, la superficie resultante de redondear por exceso cada una de sus aristas a múltiplos de 30 mm.

| Código | Ud | Descripción | Rendimiento | Precio | Importe |
|---|---|---|---|---|---|
| mt21veg015acJ | m² | Vidrio doble laminado de seguridad 44.1/16/33.1 incoloro (material; 30/01/2017) | 1.006 | 96.406676194441 | 96.99 |
| mt21vva015 | ud | Cartucho de silicona sintética incolora(rendimiento12m/cartucho) | 0.58 | 3.5898762321133 | 2.08 |
| mt21vva021 | ud | Material auxiliar para la colocación de vidrios. | 1 | 1.2099582843613 | 1.21 |
| mo173 | h | Oficial 1ª cristalero. | 0.451 | 16.349436321742 | 7.37 |
| mo255 | h | Ayudante cristalero. | 0.451 | 15.379469763204 | 6.94 |
| %C I | % | costes indirectos | 3 % | 114.59 | 3.44 |
|  |  | Total |  |  | 118.03 |

| Medición | Uds. | Ancho | Alto | Parcial |
|---|---|---|---|---|
| v6 | 4.56 |  |  | 4.56 |
| v8 | 1 | 0.6 | 1.9 | 1.14 |
| v11 | 4.56 |  |  | 4.56 |
| Total |  |  |  | 10.26 |

**10.19** m² VIDRIO DOBLE LAMINADO DE SEGURIDAD 44.1/16/44.1 INCOLORO (29/01/2017)
54.29 m² × 126.31 = 6857.37
Suministro y colocación de doble acristalamiento de seguridad (laminar), conjunto formado por vidrio exterior laminar incoloro de 4+4 mm compuesto por dos lunas de vidrio de 4 mm, unidas mediante una lámina de butiral de polivinilo de 0,38mm, cámara de aire deshidratada con perfil separador de aluminio y doble sellado perimetral de 16 mm, y vidrio interior laminar incoloro de 4+4 mm compuesto por dos lunas de vidrio de 4 mm, unidas mediante una lámina de butiral de polivinilo de 0,38mm. Canto pulido industrial, fijado sobre carpintería con acuñado mediante calzos de apoyo perimetrales y laterales, sellado en frío con silicona sintética incolora, compatible con el material soporte. Incluso cortes del vidrio, colocación de junquillos y señalización de las hojas.
NORMATIVA DE APLICACIÓN Ejecución: NTE-FVE. Fachadas: Vidrios especiales.
CRITERIO DE MEDICIÓN EN PROYECTO. Superficie de carpintería a acristalar, según documentación gráfica de Proyecto, incluyendo en cada hoja vidriera las dimensiones del bastidor.
CONDICIONES PREVIAS QUE HAN DE CUMPLIRSE ANTES DE LA EJECUCIÓN DE LAS UNIDADES DE OBRA DEL SOPORTE. Se comprobará que la carpintería está completamente montada y fijada al elemento soporte. Se comprobará la ausencia de cualquier tipo de materia en los galces de la carpintería.
PROCESO DE EJECUCIÓN FASES DE EJECUCIÓN. Colocación, calzado, montaje y ajuste en la carpintería. Sellado final de estanqueidad. Señalización de las hojas.
CONDICIONES DE TERMINACIÓN. El acristalamiento quedará estanco. La sujeción de la hoja de vidrio al bastidor será correcta.
CRITERIO DE MEDICIÓN EN OBRA Y CONDICIONES DE ABONO. Se medirá la superficie realmente ejecutada según especificaciones de Proyecto, sumando, para cada una de las piezas, la superficie resultante de redondear por exceso cada una de sus aristas a múltiplos de 30 mm.

| Código | Ud | Descripción | Rendimiento | Precio | Importe |
|---|---|---|---|---|---|
| mt21veg015acK | m² | Vidrio doble laminado de seguridad 44.1/16/44.1 incoloro (material; 30/01/2017) | 1.006 | 104.39640073332 | 105.02 |
| mt21vva015 | ud | Cartucho de silicona sintética incolora(rendimiento12m/cartucho) | 0.58 | 3.5898762321133 | 2.08 |
| mt21vva021 | ud | Material auxiliar para la colocación de vidrios. | 1 | 1.2099582843613 | 1.21 |
| mo173 | h | Oficial 1ª cristalero. | 0.451 | 16.349436321742 | 7.37 |
| mo255 | h | Ayudante cristalero. | 0.451 | 15.379469763204 | 6.94 |
| %C I | % | costes indirectos | 3 % | 122.62 | 3.68 |
|  |  | Total |  |  | 126.31 |

| Medición | Uds. | Largo | Alto | Parcial |
|---|---|---|---|---|
| V6 | 4.56 |  |  | 4.56 |
| V8 | 4.56 |  |  | 4.56 |
| v9 | 1 | 1.5 | 1.9 | 2.85 |
| V10 | 4.56 |  |  | 4.56 |
| V11 | 6.84 |  |  | 6.84 |
|  | 1 | 1.55 | 1.9 | 2.95 |
| V12 | 4.56 |  |  | 4.56 |
| V13 | 1 | 1.2 | 1.9 | 2.28 |
| V14 | 3 | 1.2 | 1.9 | 6.84 |
| V16 | 2 | 1.2 | 2.2 | 5.28 |
|  | 2 | 0.8 | 2.15 | 3.44 |
| P2 | 3.8 |  |  | 3.80 |
| P5 | 1 | 0.5 | 1.95 | 0.98 |
|  | 1 | 0.44 | 1.8 | 0.79 |
| Total |  |  |  | 54.29 |

**10.20** m² VIDRIO DOBLE LAMINADO DE SEGURIDAD 55.1/16/44.1 INCOLORO (29/01/2017)
15.62 m² × 137.32 = 2144.94
Suministro y colocación de doble acristalamiento de seguridad (laminar), conjunto formado por vidrio exterior laminar incoloro de 5+5 mm compuesto por dos lunas de vidrio de 5 mm, unidas mediante una lámina de butiral de polivinilo de 0,38mm, cámara de aire deshidratada con perfil separador de aluminio y doble sellado perimetral de 16 mm, y vidrio interior laminar incoloro de 4+4 mm compuesto por dos lunas de vidrio de 4 mm, unidas mediante una lámina de butiral de polivinilo de 0,38mm. Canto pulido industrial, fijado sobre carpintería con acuñado mediante calzos de apoyo perimetrales y laterales, sellado en frío con silicona sintética incolora, sellado de cantos de vidrio en contacto, compatible con el material soporte. Incluso cortes del vidrio, colocación de junquillos y señalización de las hojas.
NORMATIVA DE APLICACIÓN. Ejecución: NTE-FVE. Fachadas: Vidrios especiales.
CRITERIO DE MEDICIÓN EN PROYECTO. Superficie de carpintería a acristalar, según documentación gráfica de Proyecto, incluyendo en cada hoja vidriera las dimensiones del bastidor.
CONDICIONES PREVIAS QUE HAN DE CUMPLIRSE ANTES DE LA EJECUCIÓN DE LAS UNIDADES DE OBRA DEL SOPORTE.Se comprobará que la carpintería está completamente montada y fijada al elemento soporte. Se comprobará la ausencia de cualquier tipo de materia en los galces de la carpintería.
PROCESO DE EJECUCIÓN FASES DE EJECUCIÓN. Colocación, calzado, montaje y ajuste en la carpintería. Sellado final de estanqueidad. Señalización de las hojas.
CONDICIONES DE TERMINACIÓN. El acristalamiento quedará estanco. La sujeción de la hoja de vidrio al bastidor será correcta.
CRITERIO DE MEDICIÓN EN OBRA Y CONDICIONES DE ABONO. Se medirá la superficie realmente ejecutada según especificaciones de Proyecto, sumando, para cada una de las piezas, la superficie resultante de redondear por exceso cada una de sus aristas a múltiplos de 30 mm.

| Código | Ud | Descripción | Rendimiento | Precio | Importe |
|---|---|---|---|---|---|
| mt21veg015aeK | m² | Vidrio doble laminado de seguridad 55.1/16/44.1 incoloro (material; 30/01/2017) | 1.006 | 115.02603425627 | 115.72 |
| mt21vva015 | ud | Cartucho de silicona sintética incolora(rendimiento12m/cartucho) | 0.58 | 3.5898762321133 | 2.08 |
| mt21vva021 | ud | Material auxiliar para la colocación de vidrios. | 1 | 1.2099582843613 | 1.21 |
| mo173 | h | Oficial 1ª cristalero. | 0.451 | 16.349436321742 | 7.37 |
| mo255 | h | Ayudante cristalero. | 0.451 | 15.379469763204 | 6.94 |
| %C I | % | costes indirectos | 3 % | 133.32 | 4.00 |
|  |  | Total |  |  | 137.32 |

| Medición | Uds. | Largo | Alto | Parcial |
|---|---|---|---|---|
| V18 | 2 | 3.55 | 2.2 | 15.62 |
| Total |  |  |  | 15.62 |

**10.21** m² CARPINTERÍA OSCILOBATIENTE DE ALUMINIO CON RPT (24/06/2014)
63.17 m² × 217.51 = 13740.11
Suministro y colocación de ventanas oscilobatientes y fijos de canal europeo sistema CORTIZO COR-70 INDUSTRIAL o equivalente, compuestas por perfiles de aleación de aluminio 6063 y tratamiento térmico T-5. Marco y hoja tienen una profundidad de 70 mm. y 78 mm. respectivamente tanto en ventanas como en puertas. El espesor medio de los perfiles de aluminio es de 1,5 mm. en ventanas y 1,7 en puertas, y una capacidad máxima de acristalamiento de 55 mm. Los perfiles de aluminio están provistos de rotura de puente térmico obtenida por inserción de varillas aislantes de poliamida 6.6, reforzadas con un 25 % de fibra de vidrio, y de profundidad de 32 a 35mm contemplando tres opciones de transmitancia térmica de marco para adaptarse a las distintas necesidades de proyecto . Estanqueidad por un sistema de triple junta de EPDM. Accesorios, herrajes de colgar y apertura homologados con la serie suministrados por STAC. Estanqueidad por un sistema de triple junta de EPDM, tornillería de acero inoxidable, elementos de estanqueidad, accesorios y utillajes de mecanizado homologados. Incluso p/p de garras de fijación, sellado perimetral de juntas por medio de un cordón de silicona neutra, espuma de poliuretano precomprimida impregnada en resina sintética estanca al aire y al agua clase 1 y permeable al vapor de agua tipo Soudalband de Soudal o equivalente y con membrana de estanqueidad al agua y permeable al vapor tipo SWS de Soudal o equivalente, y ajuste final en obra. Perfilería, juntas y herrajes con certificación de marcado CE según UNE-EN 14351-1 de obligado cumplimiento por la Comisión Europea. Elaborada en taller. TSAC. Incluso tapetas de castaño macizo 30x10mm barnizados mate en encuentros con fábrica. Según detalles constructivos
Categorías alcanzadas en banco de ensayos*:
Permeabilidad al aire según Norma UNE-EN 12207:2000 CLASE 4
Estanqueidad al agua según Norma UNE-EN 12208:2000 CLASE E1200
Resistencia al viento según Norma UNE-EN 12210:2000 CLASE C5
* Ensayo de referencia de ventana de dos hojas de 1,23 x 1,48 m.
Acabado Superficial, anodizado natural, efectuado en un ciclo completo que comprende las operaciones de desengrase, lavado, oxidación anódica, coloreado y sellado. El espesor y calidad de la capa anódica está garantizada por el sello EWAA-EURAS con un valor mínimo clase 15 micras.
Totalmente montada y probada. EN funcionamiento
Incluye: Colocación de la perfilería de soportación L75.55.5 de acero galvanizado recibido firmemente a fábrica, tubos y premarcos de apoyo, elementos de sellado. Colocación de la carpintería. Ajuste final de las hojas. Sellado de juntas perimetrales. Realización de pruebas de servicio. Según detalles de proyecto
Criterio de medición de proyecto: Unidad proyectada, según documentación gráfica de Proyecto.
NORMATIVA DE APLICACIÓN Montaje: CTE. DB-HS Salubridad. CTE. DB-HE Ahorro de energía. NTE-FCL. Fachadas: Carpintería de aleaciones ligeras. NTE-FDP. Fachadas. Defensas: Persianas.
CRITERIO DE MEDICIÓN EN PROYECTO. Número de unidades previstas, según documentación gráfica de Proyecto.
CONDICIONES PREVIAS QUE HAN DE CUMPLIRSE ANTES DE LA EJECUCIÓN DE LAS UNIDADES DE OBRA DEL SOPORTE. Se comprobará que la fábrica que va a recibir la carpintería está terminada, a falta de revestimientos.
CONDICIONES PREVIAS QUE HAN DE CUMPLIRSE ANTES DE LA EJECUCIÓN DE LAS UNIDADES DE OBRA AMBIENTALES. Se suspenderán los trabajos cuando llueva, nieve o la velocidad del viento sea superior a 50 km/h.
PROCESO DE EJECUCIÓN FASES DE EJECUCIÓN. Colocación de la carpintería. Ajuste final de la hoja. Sellado de juntas perimetrales. Realización de pruebas de servicio.
CONDICIONES DE TERMINACIÓN. La unión de la carpintería con la fábrica será sólida. La carpintería quedará totalmente estanca.
PRUEBAS DE SERVICIO. Funcionamiento de la carpintería. Normativa de aplicación: NTE-FCL. Fachadas: Carpintería de aleaciones ligeras
CONSERVACIÓN Y MANTENIMIENTO.Se protegerá frente a golpes y salpicaduras. No se apoyarán sobre la carpintería elementos que puedan dañarla. Se conservará la protección de la carpintería hasta la ejecución del revestimiento del paramento y la colocación del acristalamiento.
CRITERIO DE MEDICIÓN EN OBRA Y CONDICIONES DE ABONO. Se medirá el número de unidades realmente ejecutadas según especificaciones de Proyecto.

| Código | Ud | Descripción | Rendimiento | Precio | Importe |
|---|---|---|---|---|---|
| mtP_70IND | Ud | Perfilería COR 70 Industrial (material; 10/07/2017) | 0.8 | 108 | 86.400 |
| mtH_70IND | Ud | Herraje COR 70 Industrial (material; 10/07/2017) | 0.8 | 38 | 30.400 |
| mtH_70SEL | ud | Conjunto elementos sellado y juntas con paramentos (material; 17/06/2017) | 0.8 | 11.55960146051 | 9.248 |
| mtH_70SOP | kg | Bastidor soportante LPN75.55.5 galv, fijado (material; 17/06/2017) | 3 | 1.9299334618325 | 5.790 |
| mo171 | h | Oficial 1ª cerrajero. | 2.5 | 16.349436321742 | 40.874 |
| mo257 | h | Ayudante cerrajero. | 2.5 | 15.379469763204 | 38.449 |
| %CI | % | costes indirectos | 3 % | 211.161 | 6.335 |
|  |  | Total |  |  | 217.51 |

| Medición | Uds. | Largo | Alto | Parcial |
|---|---|---|---|---|
| v1 | 39.78 |  |  | 39.78 |
| v4 | 1 | 0.4 | 1.7 | 0.68 |
| v5 | 4 | 0.7 | 0.7 | 1.96 |
| v7 | 1 | 0.9 | 0.85 | 0.77 |
| v8 | 1 | 0.6 | 1.95 | 1.17 |
| v10 | 3.51 |  |  | 3.51 |
| v11 | 4.68 |  |  | 4.68 |
| v12 | 2.34 |  |  | 2.34 |
| v13 | 2.34 |  |  | 2.34 |
| v14 | 3 | 0.4 | 1.95 | 2.34 |
| v16 | 2 | 0.8 | 2.25 | 3.60 |
| Total |  |  |  | 63.17 |

**10.22** m² CARPINTERÍA FIJA DE ALUMINIO CON RPT (24/06/2014)
228.43 m² × 156.05 = 35646.50
Suministro y colocación de ventanas fijas de canal europeo sistema CORTIZO COR-70 INDUSTRIAL o equivalente, compuestas por perfiles de aleación de aluminio 6063 y tratamiento térmico T-5. Marco tiene una profundidad de 70 mm.. El espesor medio de los perfiles de aluminio es de 1,5 mm. en ventanas y 1,7 en puertas, y una capacidad máxima de acristalamiento de 55 mm. Los perfiles de aluminio están provistos de rotura de puente térmico obtenida por inserción de varillas aislantes de poliamida 6.6, reforzadas con un 25 % de fibra de vidrio, y de profundidad de 32 a 35mm contemplando tres opciones de transmitancia térmica de marco para adaptarse a las distintas necesidades de proyecto . Estanqueidad por un sistema de triple junta de EPDM. Accesorios, herrajes de colgar y apertura homologados con la serie suministrados por STAC. Estanqueidad por un sistema de triple junta de EPDM, tornillería de acero inoxidable, elementos de estanqueidad, accesorios y utillajes de mecanizado homologados. Incluso p/p de garras de fijación, sellado perimetral de juntas por medio de un cordón de silicona neutra, espuma de poliuretano precomprimida impregnada en resina sintética estanca al aire y al agua clase 1 y permeable al vapor de agua tipo Soudalband de Soudal o equivalente y con membrana de estanqueidad al agua y permeable al vapor tipo SWS de Soudal o equivalente, y ajuste final en obra. Perfilería, juntas y herrajes con certificación de marcado CE según UNE-EN 14351-1 de obligado cumplimiento por la Comisión Europea. Elaborada en taller. TSAC. Incluso tapetas de castaño macizo 30x10mm barnizados mate en encuentros con fábrica. Según detalles constructivos
Categorías alcanzadas en banco de ensayos*:
Permeabilidad al aire según Norma UNE-EN 12207:2000 CLASE 4
Estanqueidad al agua según Norma UNE-EN 12208:2000 CLASE E1200
Resistencia al viento según Norma UNE-EN 12210:2000 CLASE C5
* Ensayo de referencia de ventana de dos hojas de 1,23 x 1,48 m.
Acabado Superficial, anodizado natural, efectuado en un ciclo completo que comprende las operaciones de desengrase, lavado, oxidación anódica, coloreado y sellado. El espesor y calidad de la capa anódica está garantizada por el sello EWAA-EURAS con un valor mínimo clase 15 micras.
Totalmente montada y probada. EN funcionamiento
Incluye: Colocación de la perfilería de soportación L75.55.5 de acero galvanizado recibido firmemente a fábrica, tubos y premarcos de apoyo, elementos de sellado. Colocación de la carpintería. Ajuste final de las hojas. Sellado de juntas perimetrales. Realización de pruebas de servicio. Según detalles de proyecto
Criterio de medición de proyecto: Unidad proyectada, según documentación gráfica de Proyecto.
NORMATIVA DE APLICACIÓN Montaje: CTE. DB-HS Salubridad. CTE. DB-HE Ahorro de energía. NTE-FCL. Fachadas: Carpintería de aleaciones ligeras. NTE-FDP. Fachadas. Defensas: Persianas.
CRITERIO DE MEDICIÓN EN PROYECTO. Número de unidades previstas, según documentación gráfica de Proyecto.
CONDICIONES PREVIAS QUE HAN DE CUMPLIRSE ANTES DE LA EJECUCIÓN DE LAS UNIDADES DE OBRA DEL SOPORTE. Se comprobará que la fábrica que va a recibir la carpintería está terminada, a falta de revestimientos.
CONDICIONES PREVIAS QUE HAN DE CUMPLIRSE ANTES DE LA EJECUCIÓN DE LAS UNIDADES DE OBRA AMBIENTALES. Se suspenderán los trabajos cuando llueva, nieve o la velocidad del viento sea superior a 50 km/h.
PROCESO DE EJECUCIÓN FASES DE EJECUCIÓN. Colocación de la carpintería. Ajuste final de la hoja. Sellado de juntas perimetrales. Realización de pruebas de servicio.
CONDICIONES DE TERMINACIÓN. La unión de la carpintería con la fábrica será sólida. La carpintería quedará totalmente estanca.
PRUEBAS DE SERVICIO. Funcionamiento de la carpintería. Normativa de aplicación: NTE-FCL. Fachadas: Carpintería de aleaciones ligeras
CONSERVACIÓN Y MANTENIMIENTO.Se protegerá frente a golpes y salpicaduras. No se apoyarán sobre la carpintería elementos que puedan dañarla. Se conservará la protección de la carpintería hasta la ejecución del revestimiento del paramento y la colocación del acristalamiento.
CRITERIO DE MEDICIÓN EN OBRA Y CONDICIONES DE ABONO. Se medirá el número de unidades realmente ejecutadas según especificaciones de Proyecto.

| Código | Ud | Descripción | Rendimiento | Precio | Importe |
|---|---|---|---|---|---|
| mtP_70IND | Ud | Perfilería COR 70 Industrial | 0.5 | 108 | 54.00 |
| mtH_70IND | Ud | Herraje COR 70 Industrial | 0.5 | 38 | 19.00 |
| mtH_70SEL | ud | Conjunto elementos sellado y juntas con paramentos | 0.8 | 11.55960146051 | 9.25 |
| mtH_70SOP | kg | Bastidor soportante LPN75.55.5 galv, fijado | 3 | 1.9299334618325 | 5.79 |
| mo171 | h | Oficial 1ª cerrajero. | 2 | 16.349436321742 | 32.70 |
| mo257 | h | Ayudante cerrajero. | 2 | 15.379469763204 | 30.76 |
| %C I | % | costes indirectos | 3 % | 151.50 | 4.55 |
|  |  | Total |  |  | 156.05 |

| Medición | Uds. | Largo | Alto | Parcial |
|---|---|---|---|---|
| v1 | 13 | 5.4 | 1.7 | 119.34 |
| v2 | 1 | 2 | 1.95 | 3.90 |
| v3 | 5 | 1.2 | 0.75 | 4.50 |
| v4 | 1 | 2.4 | 1.7 | 4.08 |
| v6 | 1 | 3.8 | 1.95 | 7.41 |
| v8 | 1 | 1.8 | 1.95 | 3.51 |
|  | 1 | 1 | 1.95 | 1.95 |
| v9 | 1 | 1.56 | 1.95 | 3.04 |
| v10 | 1 | 4.5 | 1.95 | 8.78 |
| v11 | 1 | 2.16 | 1.95 | 4.21 |
|  | 1 | 5.4 | 1.95 | 10.53 |
| v12 | 1 | 3.9 | 1.95 | 7.61 |
| v13 | 1 | 2.52 | 1.95 | 4.91 |
| v14 | 3 | 2.4 | 1.95 | 14.04 |
| v15 | 2 | 6 | 0.75 | 9.00 |
| v16 | 2 | 2.4 | 2.25 | 10.80 |
| v17 | 2 | 6 | 0.75 | 9.00 |
| v18 | 2 | 3.6 | 2.25 | 16.20 |
| v19 | 1 | 8.9 | 2.4 | 21.36 |
| v20 | 1 | 8.79 | 2.4 | 21.10 |
| v21 | 1 | 1.5 | 2.4 | 3.60 |
| dto oscilobatientes |  |  |  |  |
| v1 | -39.78 |  |  | -39.78 |
| v4 | -1 | 0.4 | 1.7 | -0.68 |
| v8 | -1 | 0.6 | 1.95 | -1.17 |
| v10 | -3.51 |  |  | -3.51 |
| v11 | -4.68 |  |  | -4.68 |
| v12 | -2.34 |  |  | -2.34 |
| v13 | -2.34 |  |  | -2.34 |
| v14 | -3 | 0.4 | 1.95 | -2.34 |
| v16 | -2 | 0.8 | 2.25 | -3.60 |
| Total |  |  |  | 228.43 |

**10.23** m² CELOSÍA FIJA ALUMIO PERFIL Z, C/ SUJECCIONES DE ALUMINIO (24/06/2014)
3.6 m² × 92.04 = 331.34
Suministro y colocación de lamas horizontales fijas de aluminio Z60. Estructura portante compuesta por bastidor de tubos 60.40 de alumnio sobre los que se fijan los perfiles mecánicamente, asegurando una perfecta resistencia a flexión ante la acción del viento y las sobrecargas de nieve y peso propio. Incluso tapeta de aluminio anodizado de 15cm de ancho, fijado mecánicamente al bastidor de las lamas, trasdosada de aislamiento de poliuretano
Acabado Superficial anodizado natural cumpliendo en:
- Anodizado, efectuado en un ciclo completo que comprende las operaciones de desengrase, lavado, oxidación anódica, coloreado y sellado. El espesor y calidad de la capa anódica está garantizada por el sello EWAA-EURAS con un valor mínimo clase 15 micras.
Incluye: Replanteo. Presentación y nivelación. Resolución de las uniones del marco a los paramentos. Montaje de elementos complementarios.
Criterio de medición de proyecto: Superficie medida según documentación gráfica de Proyecto, deduciendo los huecos de superficie mayor de 3 m².

| Código | Ud | Descripción | Rendimiento | Precio | Importe |
|---|---|---|---|---|---|
| mtF_9003 | Ud | Elementos de fijación celosía perfil Z, Auminio (material; 10/02/2015) | 1 | 20.479293936958 | 20.479 |
| mtP_9003 | m | Perfiles de celosía Z, Aluminio (material; 17/06/2017) | 15 | 2.4699148449359 | 37.049 |
| mo171 | h | Oficial 1ª cerrajero. | 1.1 | 16.349436321742 | 17.984 |
| mo257 | h | Ayudante cerrajero. | 0.9 | 15.379469763204 | 13.842 |
| %C I | % | costes indirectos | 3 % | 89.354 | 2.681 |
|  |  | Total |  |  | 92.04 |

| Medición | Uds. | Ancho | Alto | Parcial |
|---|---|---|---|---|
| v16 | 2 | 0.8 | 2.25 | 3.60 |
| Total |  |  |  | 3.6 |

**10.24** ud P1-DOBLE PUERTA MADERA PINO LAM. 2H+MONT, 395x280, PINT.RAL1021 (31/01/2017)
1 ud × 989.18 = 989.18
Suministro y colocación de doble puerta de dos hojas vidrieras, en acceso principal desde calle Remesón, de dimensiones totales 395x280 cm, formada por montante superior fijo de 60cm de altura, dos puertas de doble hoja simétricas de 220x82cm cada hoja, hojas y montante de pino laminado pintado RAL 1021, obteniendo una superficie lisa, no estructurada y muy resistente incluso cubriendo el veteado propio de la madera, con un hueco para acristalar de 52x120cm cada hoja (vidrios no incluidos) ; junquillos de madera de pino pintados igualmente; precerco de pino laminado de 150x60 mm recibido mecánicamente a paramentos tanto horizontales como verticales, también pintado, sellados con espuma de poliuretano; montante lateral de 26 cm de anchura en toda la altura de la puerta y tapajuntas macizos de pino melis de 90x15 mm en ambas caras pintados en el mismo RAL .
Incluso herrajes de colgar de acero inox, instalación de burlete perimetral de neopreno para amortiguar el golpeo de la puerta, burlete bajo solera de hoja practicable en cajeado inferior a tal efecto,tipo Igloo de FAPIM o equivalente, ajuste de las hojas, colocación de junquillos clavados, fijación de los herrajes, herrajes de cierre tipo TESA (no incluidos) y ajuste final. Colocación y sellado del vidrio con silicona incolora no incluidos, medidos en otra partida.
Totalmente montada y probada por la empresa instaladora mediante las correspondientes pruebas de servicio (incluidas en este precio). Conforme a detalles gráficos.
NORMATIVA DE APLICACIÓN Montaje: NTE-PPM. Particiones: Puertas de madera. NTE-FVP. Fachadas: Vidrios planos.
CRITERIO DE MEDICIÓN EN PROYECTO. Número de unidades previstas, según documentación gráfica de Proyecto.
CONDICIONES PREVIAS QUE HAN DE CUMPLIRSE ANTES DE LA EJECUCIÓN DE LAS UNIDADES DE OBRA DEL SOPORTE. Se comprobará que las dimensiones del hueco y del precerco, así como el sentido de apertura, se corresponden con los de Proyecto.
PROCESO DE EJECUCIÓN FASES DE EJECUCIÓN. Colocación de los herrajes de colgar. Colocación de la hoja. Colocación de los herrajes de cierre. Colocación de accesorios. Realización de pruebas de servicio.
CONDICIONES DE TERMINACIÓN. Solidez del conjunto. Aplomado y ajuste de las hojas.
PRUEBAS DE SERVICIO. Funcionamiento de puertas. Normativa de aplicación: NTE-PPM. Particiones: Puertas de madera
CONSERVACIÓN Y MANTENIMIENTO. Se protegerá frente a golpes y salpicaduras.
CRITERIO DE MEDICIÓN EN OBRA Y CONDICIONES DE ABONO. Se medirá el número de unidades realmente ejecutadas según especificaciones de Proyecto.

| Código | Ud | Descripción | Rendimiento | Precio |
|---|---|---|---|---|
| mt22aap011Ra | m | Premarco pino laminado150x60,i/elem.fijación,pint.RAL (material; 02/02/2017) | 15.65 | 6.7397676335497 |
| mt22atc010fD | m² | Puerta pino laminado pintado RAL (material; 02/02/2017) | 7.5 | 40.548602008968 |
| mt22agc010feC | m | Junquillo 2x2cm pino, pintado RAL (material; 02/02/2017) | 21.9 | 0.7499741431992 |
| mt19ewa010i2 | ud | Formación huecos en tableros madera laminada (material; 02/02/2017) | 4 | 21.699251876562 |
| mt13blw110a | ud | Aerosol 750cm3 de Espuma poliuretano,d=25kg/m³,150%expansión (material; 02/02/2017) | 0.3 | 8.84969488975 |
| mt22www010b | ud | Cartucho de 290 ml de sellador adhesivo monocomponente,polím MS (material; 02/02/2017) | 0.3 | 5.0898245185116 |
| mt22pxl010d | m | Tapajuntas 90x15mm pino pintado RAL (material; 02/02/2017) | 31.3 | 0.8299713851404 |
| mt23iaf010a | ud | Bisagra acero inox. antipalanca 140mm (material; 02/02/2017) | 16 | 7.979724883639 |
| mt23ppb011 | ud | Tornillo de acero 19/22 mm. (material; 31/01/2017) | 96 | 0.0199993104853 |
| mt23iaf010c | m | Burlete Igloo Fapim (material; 02/02/2017) | 3.3 | 14.419502859909 |
| mt26pca021ZJ | M | Zocalo Inox 210mm, e=10mm (material; 17/06/2017) | 4 | 24.089169479557 |
| mo170 | h | Oficial 1ª carpintero. | 4.652 | 16.349436321742 |
| mo256 | h | Ayudante carpintero. | 4.405 | 15.379469763204 |
| %C I | % | costes indirectos | 3 % |  |

| Medición | Uds. | Parcial |
|---|---|---|
| P1 |  |  |
| Acceso principal desde C/Remesón | 1 | 1.00 |
| Total |  | 1 |

**10.25** ud P2-DOBLE PUERTA MADERA PINO LAM.2H+MONT+FIJOS,620x280, RAL1021 (31/01/2017)
1 ud × 1502.85 = 1502.85
Suministro y colocación de doble puerta de dos hojas vidrieras con sus respectivos montantes para acristalar y fijos laterales para acristalar, en acceso principal desde porche de patio de juegos de primaria, de dimensiones totales 620x280x5 cm, formada por montante superior sobre hojas fijo de 60cm de altura, fijo lateral de dimensiones 227x280cm con 4 parteluces verticales, 2 puertas de doble hoja simétricas de 220x82cm cada hoja.Todo ello de pino laminado pintado RAL 1021, obteniendo una superficie lisa, no estructurada y muy resistente incluso cubriendo el veteado propio de la madera, con un hueco para acristalar de 52x120cm cada hoja (vidrios no incluidos) ; junquillos de madera de pino pintados igualmente; precerco de pino laminado de 150x60 mm recibido mecánicamente a paramentos tanto horizontales como verticales, también pintado, sellados con espuma de poliuretano; tapajuntas macizos de pino melis de 90x15 mm en ambas caras pintados en el mismo RAL y de 300x15mm, también lateral tapando la pantalla de hormigón de 30cm de ancho y altura la de la puerta. Todo en el mismo RAL.
Incluso herrajes de colgar de acero inox, instalación de burlete perimetral de neopreno para amortiguar el golpeo de la puerta, burlete bajo solera de hoja practicable en cajeado inferior a tal efecto,tipo Igloo de FAPIM o equivalente, ajuste de las hojas, colocación de junquillos clavados, fijación de los herrajes, herrajes de cierre tipo TESA (no incluidos) y ajuste final. Colocación y sellado del vidrio con silicona incolora no incluidos, medidos en otra partida.
Zócalo exterior de acero inox 210x10mm fijado con tornillos de acero inox y cabeza avellanada, tapas de montantes parteluces de acero inox 60x10mm, misma fijación que zócalo
Totalmente montada y probada por la empresa instaladora mediante las correspondientes pruebas de servicio (incluidas en este precio). Conforme a detalles gráficos.
NORMATIVA DE APLICACIÓN Montaje: NTE-PPM. Particiones: Puertas de madera. NTE-FVP. Fachadas: Vidrios planos.
CRITERIO DE MEDICIÓN EN PROYECTO
Número de unidades previstas, según documentación gráfica de Proyecto.
CONDICIONES PREVIAS QUE HAN DE CUMPLIRSE ANTES DE LA EJECUCIÓN DE LAS UNIDADES DE OBRA DEL SOPORTE.
Se comprobará que las dimensiones del hueco y del precerco, así como el sentido de apertura, se corresponden con los de Proyecto.
PROCESO DE EJECUCIÓN FASES DE EJECUCIÓN. Colocación de los herrajes de colgar. Colocación de la hoja. Colocación de los herrajes de cierre. Colocación de accesorios. Realización de pruebas de servicio.
CONDICIONES DE TERMINACIÓN. Solidez del conjunto. Aplomado y ajuste de las hojas.
PRUEBAS DE SERVICIO. Funcionamiento de puertas. Normativa de aplicación: NTE-PPM. Particiones: Puertas de madera
CONSERVACIÓN Y MANTENIMIENTO. Se protegerá frente a golpes y salpicaduras.
CRITERIO DE MEDICIÓN EN OBRA Y CONDICIONES DE ABONO. Se medirá el número de unidades realmente ejecutadas según especificaciones de Proyecto.

| Código | Ud | Descripción | Rendimiento | Precio |
|---|---|---|---|---|
| mt22aap011Ra | m | Premarco pino laminado150x60,i/elem.fijación,pint.RAL | 40 | 6.7397676335497 |
| mt22atc010fD | m² | Puerta pino laminado pintado RAL | 7.5 | 40.548602008968 |
| mt22agc010feC | m | Junquillo 2x2cm pino, pintado RAL | 60.8 | 0.7499741431992 |
| mt19ewa010i2 | ud | Formación huecos en tableros madera laminada | 4 | 21.699251876562 |
| mt13blw110a | ud | Aerosol 750cm3 de Espuma poliuretano,d=25kg/m³,150%expansión | 1 | 8.84969488975 |
| mt22www010b | ud | Cartucho de 290 ml de sellador adhesivo monocomponente,polím MS | 1 | 5.0898245185116 |
| mt22pxl010d | m | Tapajuntas 90x15mm pino pintado RAL | 70 | 0.8299713851404 |
| mt22pxl010e | m | Tapajuntas 300x15mm pino pintado RAL (material; 02/02/2017) | 2.8 | 5.3898141757913 |
| mt23iaf010a | ud | Bisagra acero inox. antipalanca 140mm | 16 | 7.979724883639 |
| mt23ppb011 | ud | Tornillo de acero 19/22 mm. | 96 | 0.0199993104853 |
| mt23iaf010c | m | Burlete Igloo Fapim | 3.3 | 14.419502859909 |
| mt26pca021ZJ | M | Zocalo Inox 210mm, e=10mm | 6.2 | 24.089169479557 |
| mt26PCA021ZH | M | Pletina Inox 60mm, e=10mm (material; 17/06/2017) | 10.8 | 9.6296679986772 |
| mo170 | h | Oficial 1ª carpintero. | 7.56 | 16.349436321742 |
| mo256 | h | Ayudante carpintero. | 7.26 | 15.379469763204 |
| %C I | % | costes indirectos | 3 % |  |

| Medición | Uds. | Parcial |
|---|---|---|
| P2 |  |  |
| Acceso al edificio desde porche de patios | 1 | 1.00 |
| Total |  | 1 |

**10.26** ud P3- PUERTA MADERA PINO LAM. 1H+MONT. 130x280, PINT.RAL1021 (31/01/2017)
1 ud × 414.41 = 414.41
Suministro y colocación de puerta tanto como elemento independiente en el acceso al pasillo junto a la cocina, como integrado en otras carpinterías en el comedor, cocina y biblioteca, de dimensiones totales 280x130x5 cm formada por montante ciego de dimensiones 55x120cm y hoja lisa vidriera de dimensiones 220x120cm de tablero de pino laminado pintado RAL 1021, obteniendo una superficie lisa, no estructurada y muy resistente incluso cubriendo el veteado propio de la madera, con un hueco para acristalar de 66x66cm (vidrios no incluidos) ; junquillos de madera de pino pintados igualmente; precerco de pino laminado de 410x60 mm recibido mecánicamente a paramento, también pintado, de modo que cubra el espesor tanto la hoja exterior como la cámara de aislamiento, sellados con espuma de poliuretano; tapajuntas interiores macizos de pino melis de 90x15 mm en ambas caras pintados en el mismo RAL . Incluso herrajes de colgar de acero inox, instalación de burlete perimetral de neopreno para amortiguar el golpeo de la puerta, burlete bajo solera de hoja practicable en cajeado inferior a tal efecto,tipo Igloo de FAPIM o equivalente, para ajuste de las hojas, colocación de junquillos clavados, fijación de los herrajes, herrajes de cierre tipo TESA (no incluidos) y ajuste final. Colocación y sellado del vidrio con silicona incolora no incluidos, medidos en otra partida. Totalmente montada y probada por la empresa instaladora mediante las correspondientes pruebas de servicio (incluidas en este precio).
Zócalo exterior de acero inox 210x10mm fijado con tornillos de acero inox y cabeza avellanada, Conforme a detalles gráficos.
NORMATIVA DE APLICACIÓN
Montaje: NTE-PPM. Particiones: Puertas de madera.
NTE-FVP. Fachadas: Vidrios planos.
CRITERIO DE MEDICIÓN EN PROYECTO
Número de unidades previstas, según documentación gráfica de Proyecto.
CONDICIONES PREVIAS QUE HAN DE CUMPLIRSE ANTES DE LA EJECUCIÓN DE LAS UNIDADES DE OBRA
DEL SOPORTE.
Se comprobará que las dimensiones del hueco y del precerco, así como el sentido de apertura, se corresponden con los de Proyecto.
PROCESO DE EJECUCIÓN
FASES DE EJECUCIÓN.
Colocación de los herrajes de colgar. Colocación de la hoja. Colocación de los herrajes de cierre. Colocación de accesorios. Realización de pruebas de servicio.
CONDICIONES DE TERMINACIÓN.
Solidez del conjunto. Aplomado y ajuste de las hojas.
PRUEBAS DE SERVICIO.
Funcionamiento de puertas.
Normativa de aplicación: NTE-PPM. Particiones: Puertas de madera
CONSERVACIÓN Y MANTENIMIENTO.
Se protegerá frente a golpes y salpicaduras.
CRITERIO DE MEDICIÓN EN OBRA Y CONDICIONES DE ABONO
Se medirá el número de unidades realmente ejecutadas según especificaciones de Proyecto.

| Código | Ud | Descripción | Rendimiento | Precio | Importe |
|---|---|---|---|---|---|
| mt22aap011Rb | m | Premarco pino laminado280x60,i/elem.fijación,pint.RAL (material; 02/02/2017) | 6.9 | 13.469535611857 | 92.94 |
| mt22atc010fD | m² | Puerta pino laminado pintado RAL | 3.3 | 40.548602008968 | 133.81 |
| mt22agc010feC | m | Junquillo 2x2cm pino, pintado RAL | 2.65 | 0.7499741431992 | 1.99 |
| mt19ewa010i2 | ud | Formación huecos en tableros madera laminada | 1 | 21.699251876562 | 21.70 |
| mt22www010b | ud | Cartucho de 290 ml de sellador adhesivo monocomponente,polím MS | 0.2 | 5.0898245185116 | 1.02 |
| mt22pxl010d | m | Tapajuntas 90x15mm pino pintado RAL | 13.8 | 0.8299713851404 | 11.45 |
| mt23iaf010a | ud | Bisagra acero inox. antipalanca 140mm | 4 | 7.979724883639 | 31.92 |
| mt23ppb011 | ud | Tornillo de acero 19/22 mm. | 24 | 0.0199993104853 | 0.48 |
| mt23iaf010c | m | Burlete Igloo Fapim | 1.2 | 14.419502859909 | 17.30 |
| mt26pca021ZJ | M | Zocalo Inox 210mm, e=10mm | 1.3 | 24.089169479557 | 31.32 |
| mo170 | h | Oficial 1ª carpintero. | 1.86 | 16.349436321742 | 30.41 |
| mo256 | h | Ayudante carpintero. | 1.82 | 15.379469763204 | 27.99 |
| %C I | % | costes indirectos | 3 % | 402.33 | 12.07 |
|  |  | Total |  |  | 414.41 |

| Medición | Uds. | Parcial |
|---|---|---|
| P3 | 1 | 1.00 |
| Total |  | 1 |

**10.27** ud V6-8-11 PUERTA MADERA PINO LAM. 1H+MONT. 120x280, PINT.RAL1021 (31/01/2017)
3 ud × 386.48 = 1159.44
Suministro y colocación de puerta integradA en otras carpinterías en el comedor, cocina y biblioteca, de dimensiones totales 280x130x5 cm formada por montante ciego de dimensiones 55x120cm y hoja lisa ciega de dimensiones 220x120cm de tablero de pino laminado pintado RAL 1021, obteniendo una superficie lisa, no estructurada y muy resistente incluso cubriendo el veteado propio de la madera, con un hueco para acristalar de 66x66cm (vidrios no incluidos) ; precerco de pino laminado de 410x60 mm recibido mecánicamente a paramento, también pintados, de modo que cubra el espesor tanto la hoja exterior como la cámara de aislamiento, sellados con espuma de poliuretano; tapajuntas interiores macizos de pino melis de 90x15 mm en ambas caras pintados en el mismo RAL . Incluso herrajes de colgar de acero inox, instalación de burlete perimetral de neopreno para amortiguar el golpeo de la puerta, burlete bajo solera de hoja practicable en cajeado inferior a tal efecto,tipo Igloo de FAPIM o equivalente, para ajuste de las hojas, colocación de junquillos clavados, fijación de los herrajes, herrajes de cierre tipo TESA (no incluidos) y ajuste final. Colocación y sellado del vidrio con silicona incolora no incluidos, medidos en otra partida. Totalmente montada y probada por la empresa instaladora mediante las correspondientes pruebas de servicio (incluidas en este precio). Conforme a detalles gráficos.
NORMATIVA DE APLICACIÓN
Montaje: NTE-PPM. Particiones: Puertas de madera.
NTE-FVP. Fachadas: Vidrios planos.
CRITERIO DE MEDICIÓN EN PROYECTO
Número de unidades previstas, según documentación gráfica de Proyecto.
CONDICIONES PREVIAS QUE HAN DE CUMPLIRSE ANTES DE LA EJECUCIÓN DE LAS UNIDADES DE OBRA
DEL SOPORTE.
Se comprobará que las dimensiones del hueco y del precerco, así como el sentido de apertura, se corresponden con los de Proyecto.
PROCESO DE EJECUCIÓN
FASES DE EJECUCIÓN.
Colocación de los herrajes de colgar. Colocación de la hoja. Colocación de los herrajes de cierre. Colocación de accesorios. Realización de pruebas de servicio.
CONDICIONES DE TERMINACIÓN.
Solidez del conjunto. Aplomado y ajuste de las hojas.
PRUEBAS DE SERVICIO.
Funcionamiento de puertas.
Normativa de aplicación: NTE-PPM. Particiones: Puertas de madera
CONSERVACIÓN Y MANTENIMIENTO.
Se protegerá frente a golpes y salpicaduras.
CRITERIO DE MEDICIÓN EN OBRA Y CONDICIONES DE ABONO
Se medirá el número de unidades realmente ejecutadas según especificaciones de Proyecto.

| Código | Ud | Descripción | Rendimiento | Precio | Importe |
|---|---|---|---|---|---|
| mt22aap011Rb | m | Premarco pino laminado280x60,i/elem.fijación,pint.RAL | 6.9 | 13.469535611857 | 92.94 |
| mt22atc010fD | m² | Puerta pino laminado pintado RAL | 3.3 | 40.548602008968 | 133.81 |
| mt22pxl010d | m | Tapajuntas 90x15mm pino pintado RAL | 13.8 | 0.8299713851404 | 11.45 |
| mt23iaf010a | ud | Bisagra acero inox. antipalanca 140mm | 4 | 7.979724883639 | 31.92 |
| mt23ppb011 | ud | Tornillo de acero 19/22 mm. | 24 | 0.0199993104853 | 0.48 |
| mt23iaf010c | m | Burlete Igloo Fapim | 1.2 | 14.419502859909 | 17.30 |
| mt26pca021ZJ | M | Zocalo Inox 210mm, e=10mm | 1.2 | 24.089169479557 | 28.91 |
| mo170 | h | Oficial 1ª carpintero. | 1.86 | 16.349436321742 | 30.41 |
| mo256 | h | Ayudante carpintero. | 1.82 | 15.379469763204 | 27.99 |
| %C I | % | costes indirectos | 3 % | 375.21 | 11.26 |
|  |  | Total |  |  | 386.48 |

| Medición | Uds. | Parcial |
|---|---|---|
| V6 | 1 | 1.00 |
| V8 | 1 | 1.00 |
| V11 | 1 | 1.00 |
| Total |  | 3 |

**10.28** ud P4- PUERTA MADERA PINO LAM. 2H 220x210., PINT.RAL1021 (31/01/2017)
2 ud × 339.38 = 678.76
Suministro y colocación de puerta de acceso a polideportivo de dimensiones totales 220x210x5 cm formada por 2 hojas lisas simétricas de tablero de pino laminado pintado RAL 1021, obteniendo una superficie lisa, no estructurada y muy resistente incluso cubriendo el veteado propio de la madera, una de ellas ciega y la otra vidriera con un hueco para acristalar de 66x66cm (vidrio no incluido) con junquillo de madera de pino pintado igualmente; precerco de pino laminado de 420x60 mm superpuesto a paramento y recibido mecánicamente a éste también pintado; tapajuntas interiores macizos de pino melis de 90x15 mm en ambas caras pintados en el mismo RAL. Incluso herrajes de colgar de acero inox, instalación de burlete perimetral de neopreno para amortiguar el golpeo de la puerta, ajuste de las hojas, colocación de junquillos clavados, fijación de los herrajes, herrajes de cierre tipo TESA (no incluidos) y ajuste final. Colocación y sellado del vidrio con silicona incolora no incluidos, medidos en otra partida. Totalmente montada y probada por la empresa instaladora mediante las correspondientes pruebas de servicio (incluidas en este precio). Zócalo exterior de acero inox 210x10mm fijado con tornillos de acero inox y cabeza avellanada,Conforme a detalles gráficos.
NORMATIVA DE APLICACIÓN Montaje: NTE-PPM. Particiones: Puertas de madera. NTE-FVP. Fachadas: Vidrios planos.
CRITERIO DE MEDICIÓN EN PROYECTO Número de unidades previstas, según documentación gráfica de Proyecto.
CONDICIONES PREVIAS QUE HAN DE CUMPLIRSE ANTES DE LA EJECUCIÓN DE LAS UNIDADES DE OBRA DEL SOPORTE. Se comprobará que las dimensiones del hueco y del precerco, así como el sentido de apertura, se corresponden con los de Proyecto.
PROCESO DE EJECUCIÓN FASES DE EJECUCIÓN. Colocación de los herrajes de colgar. Colocación de la hoja. Colocación de los herrajes de cierre. Colocación de accesorios. Realización de pruebas de servicio.
CONDICIONES DE TERMINACIÓN. Solidez del conjunto. Aplomado y ajuste de las hojas.
PRUEBAS DE SERVICIO. Funcionamiento de puertas. Normativa de aplicación: NTE-PPM. Particiones: Puertas de madera
CONSERVACIÓN Y MANTENIMIENTO. Se protegerá frente a golpes y salpicaduras.
CRITERIO DE MEDICIÓN EN OBRA Y CONDICIONES DE ABONO Se medirá el número de unidades realmente ejecutadas según especificaciones de Proyecto.

| Código | Ud | Descripción | Rendimiento | Precio | Importe |
|---|---|---|---|---|---|
| mt22aap011Ra | m | Premarco pino laminado150x60,i/elem.fijación,pint.RAL | 8.65 | 6.7397676335497 | 58.30 |
| mt22atc010fD | m² | Puerta pino laminado pintado RAL | 1.95 | 40.548602008968 | 79.07 |
| mt19ewa010i2 | ud | Formación huecos en tableros madera laminada | 1 | 21.699251876562 | 21.70 |
| mt22agc010feC | m | Junquillo 2x2cm pino, pintado RAL | 8 | 0.7499741431992 | 6.00 |
| mt13blw110a | ud | Aerosol 750cm3 de Espuma poliuretano,d=25kg/m³,150%expansión | 0.2 | 8.84969488975 | 1.77 |
| mt22www010b | ud | Cartucho de 290 ml de sellador adhesivo monocomponente,polím MS | 0.2 | 5.0898245185116 | 1.02 |
| mt22pxl010d | m | Tapajuntas 90x15mm pino pintado RAL | 17.3 | 0.8299713851404 | 14.36 |
| mt23iaf010a | ud | Bisagra acero inox. antipalanca 140mm | 4 | 7.979724883639 | 31.92 |
| mt23ppb011 | ud | Tornillo de acero 19/22 mm. | 24 | 0.0199993104853 | 0.48 |
| mt26pca021ZJ | M | Zocalo Inox 210mm, e=10mm | 2.2 | 24.089169479557 | 53.00 |
| mo170 | h | Oficial 1ª carpintero. | 1.95 | 16.349436321742 | 31.88 |
| mo256 | h | Ayudante carpintero. | 1.95 | 15.379469763204 | 29.99 |
| %C I | % | costes indirectos | 3 % | 329.49 | 9.88 |
|  |  | Total |  |  | 339.38 |

| Medición | Uds. | Parcial |
|---|---|---|
| P4 |  |  |
| Nuevos accesos a polideportivo desde patios | 2 | 2.00 |
| Total |  | 2 |

**10.29** ud P5- PUERTA MADERA PINO LAM. 1H+FIJO 150x220, PINT.RAL1021 (31/01/2017)
3 ud × 408.33 = 1224.99
Suministro y colocación de puerta de acceso desde las aulas de infantil implantadas en el edificio existente hasta sus respectivas aulas exteriores, de dimensiones totales 220x150x5 cm formada por fijo lateral acristalado de dimensiones 220x55cm hoja lisa vidriera de dimensiones 220x89cm de tablero de pino laminado pintado RAL 1021, obteniendo una superficie lisa, no estructurada y muy resistente incluso cubriendo el veteado propio de la madera, con un hueco para acristalar de 90x55cm (vidrios no incluidos) ; junquillos de madera de pino pintados igualmente; precerco de pino laminado de 420x60 mm recibido mecánicamente a paramento, también pintado, sellados con espuma de poliuretano; tapajuntas interiores macizos de pino melis de 90x15 mm en ambas caras y listones 45x40 del mismo material en el interior para recibido a paramentos pintados en el mismo RAL . Incluso herrajes de colgar de acero inox, instalación de burlete perimetral de neopreno para amortiguar el golpeo de la puerta, burlete bajo solera de hoja practicable en cajeado inferior a tal efecto,tipo Igloo de FAPIM o equivalente, para ajuste de las hojas, colocación de junquillos clavados, fijación de los herrajes, herrajes de cierre tipo TESA (no incluidos) y ajuste final. Colocación y sellado del vidrio con silicona incolora no incluidos, medidos en otra partida. Totalmente montada y probada por la empresa instaladora mediante las correspondientes pruebas de servicio (incluidas en este precio). Zócalo exterior de acero inox 210x10mm fijado con tornillos de acero inox y cabeza avellanada, tapa de montantes por el exterior con pletina inox 60.10mm. Conforme a detalles gráficos.
NORMATIVA DE APLICACIÓN Montaje: NTE-PPM. Particiones: Puertas de madera. NTE-FVP. Fachadas: Vidrios planos.
CRITERIO DE MEDICIÓN EN PROYECTO Número de unidades previstas, según documentación gráfica de Proyecto.
CONDICIONES PREVIAS QUE HAN DE CUMPLIRSE ANTES DE LA EJECUCIÓN DE LAS UNIDADES DE OBRA DEL SOPORTE. Se comprobará que las dimensiones del hueco y del precerco, así como el sentido de apertura, se corresponden con los de Proyecto.
PROCESO DE EJECUCIÓN FASES DE EJECUCIÓN. Colocación de los herrajes de colgar. Colocación de la hoja. Colocación de los herrajes de cierre. Colocación de accesorios. Realización de pruebas de servicio.
CONDICIONES DE TERMINACIÓN. Solidez del conjunto. Aplomado y ajuste de las hojas.
PRUEBAS DE SERVICIO. Funcionamiento de puertas. Normativa de aplicación: NTE-PPM. Particiones: Puertas de madera
CONSERVACIÓN Y MANTENIMIENTO. Se protegerá frente a golpes y salpicaduras.
CRITERIO DE MEDICIÓN EN OBRA Y CONDICIONES DE ABONO. Se medirá el número de unidades realmente ejecutadas según especificaciones de Proyecto.

| Código | Ud | Descripción | Rendimiento | Precio | Importe |
|---|---|---|---|---|---|
| mt22aap011Ra | m | Premarco pino laminado150x60,i/elem.fijación,pint.RAL | 8.65 | 6.7397676335497 | 58.30 |
| mt22atc010fD | m² | Puerta pino laminado pintado RAL | 1.95 | 40.548602008968 | 79.07 |
| mt22agc010feC | m | Junquillo 2x2cm pino, pintado RAL | 8 | 0.7499741431992 | 6.00 |
| mt19ewa010i2 | ud | Formación huecos en tableros madera laminada | 1 | 21.699251876562 | 21.70 |
| mt22www010b | ud | Cartucho de 290 ml de sellador adhesivo monocomponente,polím MS | 0.2 | 5.0898245185116 | 1.02 |
| mt29tmf014jn3 | m | Listón madera pino 45x40m pintado cara vista RAL (material; 02/02/2017) | 5.9 | 1.0099651795082 | 5.96 |
| mt22pxl010d | m | Tapajuntas 90x15mm pino pintado RAL | 17.3 | 0.8299713851404 | 14.36 |
| mt23iaf010a | ud | Bisagra acero inox. antipalanca 140mm | 4 | 7.979724883639 | 31.92 |
| mt23ppb011 | ud | Tornillo de acero 19/22 mm. | 24 | 0.0199993104853 | 0.48 |
| mt23iaf010c | m | Burlete Igloo Fapim | 0.9 | 14.419502859909 | 12.98 |
| mt26pca021ZJ | M | Zocalo Inox 210mm, e=10mm | 1.5 | 24.089169479557 | 36.13 |
| mt26PCA021ZH | M | Pletina Inox 60mm, e=10mm | 7 | 9.6296679986772 | 67.41 |
| mo170 | h | Oficial 1ª carpintero. | 1.95 | 16.349436321742 | 31.88 |
| mo256 | h | Ayudante carpintero. | 1.9 | 15.379469763204 | 29.22 |
| %C I | % | costes indirectos | 3 % | 396.43 | 11.89 |
|  |  | Total |  |  | 408.33 |

| Medición | Uds. | Parcial |
|---|---|---|
| P5 |  |  |
| Aulas infantil-aula exterior infantil | 3 | 3.00 |
| Total |  | 3 |

**10.30** ud P6- PUERTA MAD. PINO CUPERIZADO CORREDERA (24/06/2014)
1 ud × 417.35 = 417.35
Suministro y colocación puerta corredera de apertura manual para almacén de basuras, de medidas 220x 150 mm a base tubo de acero galvanizado 80.60.3. y tablones verticales de pino cuperizado 10x2,1cm de sección, tratada al autoclave con clase de uso 4 según UNE-EN 335, sin creosota, para superponer a montante de bastidor mediante tornillos inox. autoperforantes de cabeza plana; y sistema de anclajes modelo K300 de Klein para paneles de hasta 300 kg de peso compuesto por perfil de acero Neocrom de 2,85 m de longitud, perfil inferior para mejor deslizamiento de las puertas, rodamientos de bolas, frenos de tope, empalmes de perfiles, soportes a pared y demás accesorios, montado sobre dintel LPN100.100.8 con barra de suspensión a forjado (no incluidos, medidos aparte). Incluso ajustes, totalmente instalado y probada por la empresa instaladora. Conforme a detalles gráficos.
CRITERIO DE MEDICIÓN EN PROYECTO. Número de unidades previstas, según documentación gráfica de Proyecto.
CONDICIONES PREVIAS QUE HAN DE CUMPLIRSE ANTES DE LA EJECUCIÓN DE LAS UNIDADES DE OBRA DEL SOPORTE.
Se comprobará que la altura del hueco es suficiente para permitir su cierre. Se comprobará que los revestimientos de los paramentos contiguos al hueco no sobresalen de la hoja de cierre, para evitar rozamientos.
PROCESO DE EJECUCIÓN FASES DE EJECUCIÓN. Colocación y fijación de los perfiles guía. Instalación de la puerta de garaje. Montaje del sistema de apertura. Montaje del sistema de accionamiento. Repaso y engrase de mecanismos y guías.
CONDICIONES DE TERMINACIÓN. El conjunto será sólido. Los mecanismos estarán ajustados.
CRITERIO DE MEDICIÓN EN OBRA Y CONDICIONES DE ABONO. Se medirá el número de unidades realmente ejecutadas según especificaciones de Proyecto.

| Código | Ud | Descripción | Rendimiento | Precio | Importe |
|---|---|---|---|---|---|
| mt29tmf014jn1 | m | Tablón pino cuperizado autoclave clase 4,10x2,1cm,tornillos inox (material; 02/02/2017) | 27.95 | 4.9398296898718 | 138.07 |
| mt26pgc010f | ud | Guía corredera Klein K-300 Zincado, 3metros (material; 02/02/2017) | 1 | 53.898141757913 | 53.90 |
| mt26pgc010f1 | ud | Accesorios Klein 1 puerta (material; 02/02/2017) | 1 | 85.427054738005 | 85.43 |
| mt26pgc010f2 | ud | Pivote guiador (material; 02/02/2017) | 2 | 1.5299472521263 | 3.06 |
| mt07ala240ca | kg | Perfil Acero laminado S275JR tubular/angular.i/imprim anticor | 52.1 | 0.9499672480523 | 49.49 |
| mt27ess130a | l | Minio electrolítico (material; 02/02/2017) | 0.41 | 5.2098203814235 | 2.14 |
| mq08sol020 | h | Equipo y elementos auxiliares para soldadura eléctrica | 0.5 | 2.9798972623113 | 1.49 |
| mo105 | h | Oficial 1ª construcción | 0.909 | 16.349436321742 | 14.86 |
| mo171 | h | Oficial 1ª cerrajero. | 0.909 | 16.349436321742 | 14.86 |
| mo170 | h | Oficial 1ª carpintero. | 1.32 | 16.349436321742 | 21.58 |
| mo256 | h | Ayudante carpintero. | 1.32 | 15.379469763204 | 20.30 |
| %C I | % | costes indirectos | 3 % | 405.18 | 12.16 |
|  |  | Total |  |  | 417.35 |

| Medición | Uds. | Parcial |
|---|---|---|
| Acceso Almacén Basuras | 1 | 1.00 |
| Total |  | 1 |

**10.31** ud P7- PUERTA MAD, PINO CUPERIZADO 2H, 280x175cm (24/06/2014)
2 ud × 407.47 = 814.94
Suministro y colocación puerta de dos hojas simétricas de apertura manual para accesos de mantenimiento, de medidas 280x 175 mm a base tubo de acero galvanizado 80.60.3. y tablones verticales de pino cuperizado 100x21mm de sección, tratada al autoclave con clase de uso 4 según UNE-EN 335, sin creosota, para superponer a montante de bastidor mediante tornillos inox. autoperforantes de cabeza plana.
Incluso herrajes de colgar de acero, ajuste de las hojas, fijación de los herrajes, mosquitera interior, herrajes de cierre tipo TESA (no incluidos) y ajuste final. Totalmente montada y probada por la empresa instaladora mediante las correspondientes pruebas de servicio (incluidas en este precio)., bastidor perimetral de acero galv. 40.40.4 fijado a paramento con casquillos angulares galvanizados. Conforme a detalles gráficos.
. Incluso ajustes, totalmente instalado y probada por la empresa instaladora. Conforme a detalles gráficos.
CRITERIO DE MEDICIÓN EN PROYECTO.Número de unidades previstas, según documentación gráfica de Proyecto.
CONDICIONES PREVIAS QUE HAN DE CUMPLIRSE ANTES DE LA EJECUCIÓN DE LAS UNIDADES DE OBRA DEL SOPORTE. Se comprobará que las dimensiones del hueco y del cerco, así como el sentido de apertura, se corresponden con los de Proyecto.
PROCESO DE EJECUCIÓN FASES DE EJECUCIÓN. Marcado de puntos de fijación y aplomado del cerco. Fijación del cerco al paramento. Sellado de juntas perimetrales. Colocación de la hoja. Colocación de herrajes de cierre y accesorios. Realización de pruebas de servicio.
CONDICIONES DE TERMINACIÓN. El conjunto será sólido. Las hojas quedarán aplomadas y ajustadas.
PRUEBAS DE SERVICIO. Funcionamiento de puertas. Normativa de aplicación: NTE-PPA. Particiones: Puertas de acero
CONSERVACIÓN Y MANTENIMIENTO. Se protegerá frente a golpes y salpicaduras.
CRITERIO DE MEDICIÓN EN OBRA Y CONDICIONES DE ABONO. Se medirá el número de unidades realmente ejecutadas según especificaciones de Proyecto.

| Código | Ud | Descripción | Rendimiento | Precio |
|---|---|---|---|---|
| mt29tmf014jn1 | m | Tablón pino cuperizado autoclave clase 4,10x2,1cm,tornillos inox | 39.2 | 4.9398296898718 |
| mt07ala240ca | kg | Perfil Acero laminado S275JR tubular/angular.i/imprim anticor | 97.12 | 0.9499672480523 |
| mt27ess130a | l | Minio electrolítico | 0.8 | 5.2098203814235 |
| mt23iaf010a | ud | Bisagra acero inox. antipalanca 140mm | 8 | 7.979724883639 |
| mt23ppb011 | ud | Tornillo de acero 19/22 mm. | 48 | 0.0199993104853 |
| mq08sol020 | h | Equipo y elementos auxiliares para soldadura eléctrica | 0.506 | 2.9798972623113 |
| mo105 | h | Oficial 1ª construcción | 0.506 | 16.349436321742 |
| mo171 | h | Oficial 1ª cerrajero. | 0.615 | 16.349436321742 |
| mo170 | h | Oficial 1ª carpintero. | 0.658 | 16.349436321742 |
| mo256 | h | Ayudante carpintero. | 0.658 | 15.379469763204 |
| %C I | % | costes indirectos | 3 % |  |

| Medición | Uds. | Parcial |
|---|---|---|
| P05 |  |  |
| Acceso Instalaciones térmicas | 1 | 1.00 |
| Acceso Grupo electrógeno | 1 | 1.00 |
| Total |  | 2 |

**10.32** ud P8- PUERTA MAD, PINO CUPERIZADO 1H, 280x102cm (24/06/2014)
1 ud × 218.27 = 218.27
Suministro y colocación puerta de una hoja de apertura manual para accesos de mantenimiento, de medidas 280x 102 mm a base tubo de acero galvanizado 80.60.3. y tablones verticales de pino cuperizado 100x21mm de sección, tratada al autoclave con clase de uso 4 según UNE-EN 335, sin creosota, para superponer a montante de bastidor mediante tornillos inox. autoperforantes de cabeza plana.
Incluso herrajes de colgar de acero, ajuste de las hojas, fijación de los herrajes, mosquitera interior, herrajes de cierre tipo TESA (no incluidos) y ajuste final. Totalmente montada y probada por la empresa instaladora mediante las correspondientes pruebas de servicio (incluidas en este precio)., bastidor perimetral de acero galv. 40.40.4 fijado a paramento con casquillos angulares galvanizados. Conforme a detalles gráficos.
. Incluso ajustes, totalmente instalado y probada por la empresa instaladora. Conforme a detalles gráficos.
CRITERIO DE MEDICIÓN EN PROYECTO Número de unidades previstas, según documentación gráfica de Proyecto.
CONDICIONES PREVIAS QUE HAN DE CUMPLIRSE ANTES DE LA EJECUCIÓN DE LAS UNIDADES DE OBRA DEL SOPORTE. Se comprobará que las dimensiones del hueco y del cerco, así como el sentido de apertura, se corresponden con los de Proyecto.
PROCESO DE EJECUCIÓN FASES DE EJECUCIÓN. Marcado de puntos de fijación y aplomado del cerco. Fijación del cerco al paramento. Sellado de juntas perimetrales. Colocación de la hoja. Colocación de herrajes de cierre y accesorios. Realización de pruebas de servicio.
CONDICIONES DE TERMINACIÓN.El conjunto será sólido. Las hojas quedarán aplomadas y ajustadas.
PRUEBAS DE SERVICIO. Funcionamiento de puertas. Normativa de aplicación: NTE-PPA. Particiones: Puertas de acero
CONSERVACIÓN Y MANTENIMIENTO. Se protegerá frente a golpes y salpicaduras.
CRITERIO DE MEDICIÓN EN OBRA Y CONDICIONES DE ABONO. Se medirá el número de unidades realmente ejecutadas según especificaciones de Proyecto.

| Código | Ud | Descripción | Rendimiento | Precio | Importe |
|---|---|---|---|---|---|
| mt29tmf014jn1 | m | Tablón pino cuperizado autoclave clase 4,10x2,1cm,tornillos inox | 22 | 4.9398296898718 | 108.68 |
| mt07ala240ca | kg | Perfil Acero laminado S275JR tubular/angular.i/imprim anticor | 46.75 | 0.9499672480523 | 44.41 |
| mt27ess130a | l | Minio electrolítico | 0.39 | 5.2098203814235 | 2.03 |
| mt23iaf010a | ud | Bisagra acero inox. antipalanca 140mm | 4 | 7.979724883639 | 31.92 |
| mt23ppb011 | ud | Tornillo de acero 19/22 mm. | 24 | 0.0199993104853 | 0.48 |
| mq08sol020 | h | Equipo y elementos auxiliares para soldadura eléctrica | 0.4 | 2.9798972623113 | 1.19 |
| mo105 | h | Oficial 1ª construcción | 0.305 | 16.349436321742 | 4.99 |
| mo171 | h | Oficial 1ª cerrajero. | 0.328 | 16.349436321742 | 5.36 |
| mo170 | h | Oficial 1ª carpintero. | 0.405 | 16.349436321742 | 6.62 |
| mo256 | h | Ayudante carpintero. | 0.405 | 15.379469763204 | 6.23 |
| %C I | % | costes indirectos | 3 % | 211.91 | 6.36 |
|  |  | Total |  |  | 218.27 |

| Medición | Uds. | Parcial |
|---|---|---|
| P8 | 1 | 1.00 |
| Total |  | 1 |

**10.33** ud P9-FIJO MAD PINO CUPERIZADO 37x280CM PARED FRAGIL (24/06/2014)
1 ud × 113.11 = 113.11
Suministro y colocación de una hoja fija como pared frágil, de medidas 280x 370 mm a base tubo de acero galvanizado 80.60.3. y tablones verticales de pino cuperizado 100x21mm de sección, tratada al autoclave con clase de uso 4 según UNE-EN 335, sin creosota, para superponer a montante de bastidor mediante tornillos inox. autoperforantes de cabeza plana.
Incluso ajuste final. Totalmente montada y probada por la empresa instaladora mediante las correspondientes pruebas de servicio (incluidas en este precio)., bastidor perimetral de acero galv. 40.40.4 fijado a paramento con casquillos angulares galvanizados. Conforme a detalles gráficos. Incluso ajustes, totalmente instalado y probada por la empresa instaladora. Conforme a detalles gráficos.
CRITERIO DE MEDICIÓN EN PROYECTO Número de unidades previstas, según documentación gráfica de Proyecto.
CONDICIONES PREVIAS QUE HAN DE CUMPLIRSE ANTES DE LA EJECUCIÓN DE LAS UNIDADES DE OBRA DEL SOPORTE. Se comprobará que las dimensiones del hueco y del cerco, así como el sentido de apertura, se corresponden con los de Proyecto.
PROCESO DE EJECUCIÓN FASES DE EJECUCIÓN. Marcado de puntos de fijación y aplomado del cerco. Fijación del cerco al paramento. Sellado de juntas perimetrales. Colocación de la hoja. Colocación de herrajes de cierre y accesorios. Realización de pruebas de servicio.
CONDICIONES DE TERMINACIÓN.El conjunto será sólido. Las hojas quedarán aplomadas y ajustadas.
PRUEBAS DE SERVICIO. Funcionamiento de puertas. Normativa de aplicación: NTE-PPA. Particiones: Puertas de acero
CONSERVACIÓN Y MANTENIMIENTO. Se protegerá frente a golpes y salpicaduras.
CRITERIO DE MEDICIÓN EN OBRA Y CONDICIONES DE ABONO. Se medirá el número de unidades realmente ejecutadas según especificaciones de Proyecto.

| Código | Ud | Descripción | Rendimiento | Precio | Importe |
|---|---|---|---|---|---|
| mt29tmf014jn1 | m | Tablón pino cuperizado autoclave clase 4,10x2,1cm,tornillos inox | 11.2 | 4.9398296898718 | 55.33 |
| mt07ala240ca | kg | Perfil Acero laminado S275JR tubular/angular.i/imprim anticor | 46.75 | 0.9499672480523 | 44.41 |
| mt27ess130a | l | Minio electrolítico | 0.39 | 5.2098203814235 | 2.03 |
| mt23ppb011 | ud | Tornillo de acero 19/22 mm. | 12 | 0.0199993104853 | 0.24 |
| mq08sol020 | h | Equipo y elementos auxiliares para soldadura eléctrica | 0.2 | 2.9798972623113 | 0.60 |
| mo171 | h | Oficial 1ª cerrajero. | 0.15 | 16.349436321742 | 2.45 |
| mo170 | h | Oficial 1ª carpintero. | 0.15 | 16.349436321742 | 2.45 |
| mo256 | h | Ayudante carpintero. | 0.15 | 15.379469763204 | 2.31 |
| %C I | % | costes indirectos | 3 % | 109.82 | 3.29 |
|  |  | Total |  |  | 113.11 |

| Medición | Uds. | Parcial |
|---|---|---|
| P9 | 1 | 1.00 |
| Total |  | 1 |

**10.34** ud V3- VENTANA MODULAR AL.2 HOJAS BASCULANTES MANUAL 130x65cm (24/06/2014)
9 ud × 115.59 = 1040.31
Suministro y colocación de carpintería para colocar sobre carpintería exterior (medida aparte), formada por una ventanas de dos módulos basculantes de cierre hermético y lamas practicables de apertura manual de accionamiento directo con mando de salida horizontal y manubrio accionable desde 1 metro de altura desde la cota de pavimento acabado. De dimensiones exteriores 1,10 x 0,65 cm , para colocar en exteriores, tipo GRAVENT modelo HERVENT o equivalente, realizada con perfilería de aluminio extrusionado de 1,5 mm mínimo acabado anodizado natural, según la marca de calidad cualicoat, conun espesor mínimo de 25 micras, listo para acristalar. Incluso perfil de adaptación para alojar los módulos en otras carpintería, con acristalamiento definido en la memoria de carpintería.
Clasificación permeabilidad al aire Clase 4 s/UNE-EN 1026:2000
Clasificación estanqueidad al agua Clase 9A s/ UNE-EN 1027-2000
Clasificación resistencia al viento Clase C s/UNE-EN 12211:2000
Incluso herrajes de cuelgue, cierre, seguridad, manivelas y acesorios suministrados por el fabricante del sistema, i/ corte, preparación y uniones de perfiles, fijación de junquillos-patillas, colocación, aplomado, tapajuntas y sellado de uniones con junta de caucho o silicona acrílica para exteriores con garantía de 10 años. Todo según descripción contenida en los planos y memoria de proyecto. Totalmente montado y limpieza general.

| Código | Ud | Descripción | Rendimiento | Precio | Importe |
|---|---|---|---|---|---|
| mt25pfx010a | ud | Carp.AL lamas basculant,manual,herrajes,accesor,sellado,130x65cm (material; 04/02/2017) | 1 | 84.517086110923 | 84.52 |
| mo171 | h | Oficial 1ª cerrajero. | 0.873 | 16.349436321742 | 14.27 |
| mo257 | h | Ayudante cerrajero. | 0.873 | 15.379469763204 | 13.43 |
| %C I | % | costes indirectos | 3 % | 112.22 | 3.37 |
|  |  | Total |  |  | 115.59 |

| Medición | Uds. | Parcial |
|---|---|---|
| V3 |  |  |
| PB-Aseos | 5 | 5.00 |
| P1-Aseos | 4 | 4.00 |
| Total |  | 9 |

**10.35** m² V19-20-21 VENTANA MODULAR AL.8 HOJAS BASCULANTES MOTOR. h=210cm (24/06/2014)
14.72 m² × 334.47 = 4923.40
Suministro y colocación de carpintería para colocar sobre carpintería exterior (medida aparte), formada por ventana de ocho módulos basculantes de cierre hermético y lamas practicables de apertura motorizada. De 230cm de altura cada una de las carpinterías, para colocar en exteriores, tipo GRAVENT modelo HERVENT o equivalente, realizada con perfilería de aluminio extrusionado de 1,5 mm mínimo acabado anodizado natural, según la marca de calidad cualicoat, con un espesor mínimo de 25 micras, listo para acristalar. Incluso perfil de adaptación para alojar los módulos en otras carpintería, con acristalamiento definido en la memoria de carpintería.
Clasificación permeabilidad al aire Clase 4 s/UNE-EN 1026:2000
Clasificación estanqueidad al agua Clase 9A s/ UNE-EN 1027-2000
Clasificación resistencia al viento Clase C s/UNE-EN 12211:2000
Incluso herrajes de cuelgue, cierre, seguridad, manivelas, equipo de motorización, mando de accionamiento, mecanismos y acesorios suministrados por el fabricante del sistema, i/ corte, preparación y uniones de perfiles, fijación de junquillos-patillas, colocación, aplomado, conexión eléctrica, mecanismos, mando a distancia, tapajuntas y sellado de uniones con junta de caucho o silicona acrílica para exteriores con garantía de 10 años. Todo según descripción contenida en los planos y memoria de proyecto. Totalmente montado y limpieza general.

| Código | Ud | Descripción | Rendimiento | Precio | Importe |
|---|---|---|---|---|---|
| mt25pfx010b | m² | Carp.AL lamas basculant,motoriz,herraj,accesor,sellado,conectado (material; 04/02/2017) | 1 | 297.02975932784 | 297.03 |
| mo171 | h | Oficial 1ª cerrajero. | 0.873 | 16.349436321742 | 14.27 |
| mo257 | h | Ayudante cerrajero. | 0.873 | 15.379469763204 | 13.43 |
| %C I | % | costes indirectos | 3 % | 324.73 | 9.74 |
|  |  | Total |  |  | 334.47 |

| Medición | Uds. | Largo | Alto | Parcial |
|---|---|---|---|---|
| v19 | 2 | 1.25 | 2.3 | 5.75 |
| v20 | 2 | 1.25 | 2.3 | 5.75 |
| v21 | 1 | 1.4 | 2.3 | 3.22 |
| Total |  |  |  | 14.72 |

**10.36** m² SISTEMA DE PROTECCION SOLAR ORIENTABLE MANUAL - LAMA 145MM (08/07/2013)
119.34 m² × 170.47 = 20343.89
Suministro y montaje de celosía fija con lamas orientables de aluminio, de 140 mm de anchura, acabado galvanizado oro, tipo "CORTIZO", "UMBELCO", "NAVARRA" o equivalente, colocadas sobre bastidor perimetral Lpn40.5 de acero galvanizado recibido a fábrica de ladrillo o a dintel superior con redondos galvanizados de diam. 12mm (empotrados en ésta) de hasta 25cm de longitud cada 60cm, montantes intermedios U40.40.4 de acero galvanizado, ejes de pivotación, elementos para fijación de las lamas realizados con chapa de aluminio de entre 3 y 6 mm de espesor realizadas por corte láser y con tratamiento anodizado, y marco.
Accionamiento motorizado, incluso conexión a red.
Categorías alcanzadas en el ensayo de resistencia a la carga de viento: Ensayo realizado según norma UNE 1932: 2001 - UNE 13659:2004- CLASE 6 (MÁX)
Incluso p/p de elementos de fijación, elementos necesarios para su funcionamiento, elaboración en taller, y ajuste final en obra. Totalmente montada y en funcionamiento
NORMATIVA DE APLICACIÓN. Ejecución: NTE-FDZ. Fachadas. Defensas: Celosías.
CRITERIO DE MEDICIÓN EN PROYECTO. Superficie medida según documentación gráfica de Proyecto, deduciendo los huecos de superficie mayor de 3 m².
CONDICIONES PREVIAS QUE HAN DE CUMPLIRSE ANTES DE LA EJECUCIÓN DE LAS UNIDADES DE OBRA DEL SOPORTE. Se comprobará que están terminados tanto el hueco de fachada como su revestimiento final.
PROCESO DE EJECUCIÓN FASES DE EJECUCIÓN. Replanteo. Presentación y nivelación. Resolución de las uniones de la subestructura a los paramentos. Montaje de elementos complementarios.
CONDICIONES DE TERMINACIÓN. El conjunto quedará aplomado y plano.
CONSERVACIÓN Y MANTENIMIENTO. Se protegerá durante las operaciones que pudieran ocasionarle manchas o daños mecánicos. Se evitará la actuación sobre el elemento de acciones mecánicas no previstas en el cálculo.
CRITERIO DE MEDICIÓN EN OBRA Y CONDICIONES DE ABONO. Se medirá la superficie realmente ejecutada según especificaciones de Proyecto, deduciendo los huecos de superficie mayor de 3 m².

| Código | Ud | Descripción | Rendimiento | Precio | Importe |
|---|---|---|---|---|---|
| mt26aaa036MT | Ud | Repercusión, por m² de elementos de fijación sobre obra (material; 08/07/2013) | 1 | 12.53956767429 | 12.54 |
| mt12prtMAN145 | m² | Sistema de protección solar movil manual con lama de 145mm (material; 08/07/2013) | 1 | 143.1650641091 | 143.17 |
| mo171 | h | Oficial 1ª cerrajero. | 0.206 | 16.349436321742 | 3.37 |
| mo257 | h | Ayudante cerrajero. | 0.206 | 15.379469763204 | 3.17 |
| %MAUX | % | Medios auxiliares (20/02/2017) | 2 % | 162.25 | 3.25 |
| %CI | % | costes indirectos | 3 % | 165.50 | 4.97 |
|  |  | Total |  |  | 170.47 |

| Medición | Uds. | Ancho | Alto | Parcial |
|---|---|---|---|---|
| o1 | 12 | 5.4 | 1.7 | 110.16 |
| o2 | 1 | 5.4 | 1.7 | 9.18 |
| Total |  |  |  | 119.34 |

**10.37** m² TELA MOSQUITERA PARA SUPERPONER A CARPINTERÍA (24/01/2017)
16.41 m² × 17.55 = 288.00
Suministro y montaje de mosquitera fija, formada por marco de perfiles tubulares de acero galvanizado 20.20.2 mm, acoplada a la carpintería de ventana(no incluida) y paño de malla mosquitera galvanizada, accesorios y complementos, colocada con fijaciones mecánicas en la cara exterior de la carpintería. Incluso p.p. de medios auxiliares. Totalmente montada y probada.
CRITERIO DE MEDICIÓN EN PROYECTO. Número de unidades previstas, según documentación gráfica de Proyecto.
CONDICIONES PREVIAS QUE HAN DE CUMPLIRSE ANTES DE LA EJECUCIÓN DE LAS UNIDADES DE OBRA DEL SOPORTE. Se comprobará que el paramento al que se tienen que fijar los anclajes tiene la suficiente resistencia.
CONDICIONES PREVIAS QUE HAN DE CUMPLIRSE ANTES DE LA EJECUCIÓN DE LAS UNIDADES DE OBRA AMBIENTALES. No se iniciarán los trabajos de montaje con lluvia, viento o nieve.
PROCESO DE EJECUCIÓN FASES DE EJECUCIÓN. Replanteo. Anclaje al paramento de los elementos de fijación. Montaje de la mosquitera y de los accesorios. Sellado de juntas perimetrales.
CONDICIONES DE TERMINACIÓN. El conjunto quedará aplomado y plano.
CONSERVACIÓN Y MANTENIMIENTO. Se mantendrán limpias y protegidas frente a golpes o rozaduras.
CRITERIO DE MEDICIÓN EN OBRA Y CONDICIONES DE ABONO. Se medirá el número de unidades realmente ejecutadas según especificaciones de Proyecto.

| Código | Ud | Descripción | Rendimiento | Precio | Importe |
|---|---|---|---|---|---|
| mt25mos010d | m² | Malla mosquitera galvanizada 18/15, i/accesorios y complem (material; 24/01/2017) | 1 | 1.2999551815452 | 1.30 |
| mt25mos010db | m² | Bastidor acero galvanizado 20.20.2mm (material; 24/01/2017) | 1 | 9.7896624825596 | 9.79 |
| mo121 | h | Oficial 1ª montador. | 0.364 | 16.349436321742 | 5.95 |
| %C I | % | costes indirectos | 3 % | 17.04 | 0.51 |
|  |  | Total |  |  | 17.55 |

| Medición | Uds. | Largo | Alto | Parcial |
|---|---|---|---|---|
| v6 | 2.28 |  |  | 2.28 |
| v7 | 1 | 0.9 | 0.85 | 0.77 |
| P7 | 2 | 1.7 | 2.8 | 9.52 |
| p8 | 1 | 1 | 2.8 | 2.80 |
| p9 | 1 | 0.37 | 2.8 | 1.04 |
| Total |  |  |  | 16.41 |

## C11 CARPINTERÍA INTERIOR (23/01/2017)
Importe: 33775.63

**11.01** ud Ci1- HOJA VIDRIERA HPL AULAS INFANTIL 203x82,5cm (31/01/2017)
3 ud × 248.5 = 745.50
Suministro y colocación de hoja de puerta interior abatible, vidriera, de una hoja de dimensiones a ajustar a las existentes, aproximadamente 203cmx82,5cm y espesor la misma que las hojas existentes retiradas (levantado no incluido en esta partida), vidrio de dimensiones libre 175x30cm (no incluido), sobre marcos y cercos existentes en el acceso a las tres nuevas aulas de infantil proyectadas en el edificio existente. Conformada por bastidor con montante intermedio de madera de pino canteado en laminado compacto de alta presión (HPL) negro de 6mm de espesor, alma de poliestireno de alta densidad, acabado en placas HPL de compacto fenólico de 3mm de espesor color blanco RAL 9001, junquillos y galces de 20mm de madera de castaño macizo barnizado en taller. Incluso cantos pulidos, biselados y fresados para herrajes, bisagras y herrajes de colgar. Herrajes de cierre y manivela tipo Tesa (no incluidos, medidos aparte). Incluso instalación de burlete perimetral de neopreno para amortiguar el golpeo de la puerta. ajuste de la hoja, fijación de los herrajes, colocación de junquillos clavados y ajuste final. Colocación y sellado del vidrio con silicona incolora no incluidos, medidos en otra partida.
Incluso zócalo de acero inoxidable AISI 304 de 1,2mm de grosor y 200mm de altura.
Incluso salvadedos transparente interior y exterior ignífugo flexible de vinilo trasparente, libre de flotalados, de altura 120cm sobre guías de aluminio, para apertura de 180º, en el lateral abisagrado.
Incluso p.p. de medios auxiliares. Conforme a detalles gráficos. Según planos de detalle de carpintería.
Totalmente montada, probada por la empresa instaladora y en condiciones aptas de funcionamiento.
NORMATIVA DE APLICACIÓN. Montaje: NTE-PPM. Particiones: Puertas de madera. NTE-FVP. Fachadas: Vidrios planos.
CRITERIO DE MEDICIÓN EN PROYECTO. Número de unidades previstas, según documentación gráfica de Proyecto. Colocación de la hoja. Colocación de los herrajes de cierre. Colocación de accesorios. Colocación y sellado del vidrio. Colocación de junquillos. Realización de pruebas de servicio.
CONDICIONES PREVIAS QUE HAN DE CUMPLIRSE ANTES DE LA EJECUCIÓN DE LAS UNIDADES DE OBRA DEL SOPORTE.Se comprobará que el precerco está correctamente colocado, aplomado y a escuadra, y que las medidas de altura y anchura del hueco son constantes en toda su longitud. Se comprobará que las dimensiones del hueco y del precerco, así como el sentido de apertura, se corresponden con los de Proyecto.
PROCESO DE EJECUCIÓN FASES DE EJECUCIÓN. Limpieza del precerco y marco ya instalado.
CONDICIONES DE TERMINACIÓN.El conjunto será sólido. La hoja de puerta quedará aplomado y ajustado.
CONSERVACIÓN Y MANTENIMIENTO.Se protegerá frente a golpes y salpicaduras.
CRITERIO DE MEDICIÓN EN OBRA Y CONDICIONES DE ABONO.Se medirá el número de unidades realmente ejecutadas según especificaciones de Proyecto.

| Código | Ud | Descripción | Rendimiento | Precio | Importe |
|---|---|---|---|---|---|
| mt22pxg020mdb | m² | Hoja vidriera lisa acabado HPL RAL9001,i/junquillo,galce,burlete (material; 31/01/2017) | 1.65 | 59.767939385351 | 98.62 |
| mt23ibx010d | ud | Bisagra cilíndrica acero Inox AISI 316L (material; 31/01/2017) | 4 | 0.4499844859195 | 1.80 |
| mt23ppb011 | ud | Tornillo de acero 19/22 mm. | 24 | 0.0199993104853 | 0.48 |
| mt26pca021ZI | ud | Zocalo Inox 200mm, e=1,2mm (material; 24/05/2017) | 2 | 31.308920564754 | 62.62 |
| mt26pca021SVI | ud | Salvadedos interior 10x120cm (material; 24/05/2017) | 1 | 29.14899503234 | 29.15 |
| mt26pca021SVE | ud | Salvadedos exterior 180ºx120cm (material; 24/05/2017) | 1 | 35.09878990172 | 35.10 |
| mo170 | h | Oficial 1ª carpintero. | 0.425 | 16.349436321742 | 6.95 |
| mo256 | h | Ayudante carpintero. | 0.425 | 15.379469763204 | 6.54 |
| %C I | % | costes indirectos | 3 % | 241.26 | 7.24 |
|  |  | Total |  |  | 248.5 |

| Medición | Uds. | Parcial |
|---|---|---|
| Hojas puertas acceso a aulas de infantil en edificio existente | 3 | 3.00 |
| Total |  | 3 |

**11.02** ud Ci2-PUERTA 1H CIEGA HPL 210x82,5cm (30/01/2017)
11 ud × 295.96 = 3255.56
Suministro y colocación de puerta interior ciega abatible, de una hoja de 210x82,5x4,4cm. Conformada por bastidor con montante intermedio de madera de pino canteado en laminado compacto de alta presión (HPL) negro de 6mm de espesor, alma de poliestireno de alta densidad, acabado en placas HPL de compacto fenólico de 3mm de espesor color negro RAL 9004. Incluso precerco de pino país de 35 mm y ancho el del tabique en que se instale, galces macizos de HPL negro de 12mm de espesor, tapajuntas en caras en contacto con espacios no húmedos de madera maciza de castaño 90x10mm, tapajuntas en cara en contacto con aseos, vestuarios, cuartos de limpiza y otros espacios generadores de humedad en HPL negro de 10mm, bisagras y herrajes de colgar. Herrajes de cierre y manivela tipo Tesa (no incluidos, medidos aparte). Incluso cantos pulidos, biselados y fresados para herrajes, instalación de burlete perimetral de neopreno para amortiguar el golpeo de la puerta, ajuste de la hoja, fijación de los herrajes.
Incluso zócalo de acero inoxidable AISI 304 de 1,2mm de grosor y 200mm de altura.
Incluso en al acceso al aseo de salas de usos múltiples de infantil, salvadedos transparente interior y exterior ignífugo flexible de vinilo trasparente, libre de flotalados, de altura 120cm sobre guías de aluminio, para apertura de 180º, en el lateral abisagrado,
Incluso p.p. de medios auxiliares. Conforme a detalles gráficos. Según planos de detalle de carpintería.
Totalmente montada, probada por la empresa instaladora y en condiciones aptas de funcionamiento.
NORMATIVA DE APLICACIÓN. Montaje: NTE-PPM. Particiones: Puertas de madera.
CRITERIO DE MEDICIÓN EN PROYECTO. Número de unidades previstas, según documentación gráfica de Proyecto. Colocación de la hoja. Colocación de los herrajes de cierre. Colocación de accesorios. Colocación y sellado del vidrio. Colocación de junquillos. Realización de pruebas de servicio.
CONDICIONES PREVIAS QUE HAN DE CUMPLIRSE ANTES DE LA EJECUCIÓN DE LAS UNIDADES DE OBRA DEL SOPORTE.Se comprobará que el precerco está correctamente colocado, aplomado y a escuadra, y que las medidas de altura y anchura del hueco son constantes en toda su longitud. Se comprobará que las dimensiones del hueco y del precerco, así como el sentido de apertura, se corresponden con los de Proyecto.
PROCESO DE EJECUCIÓN FASES DE EJECUCIÓN. Limpieza del precerco y marco ya instalado.
CONDICIONES DE TERMINACIÓN.El conjunto será sólido. El conjunto de la puerta quedará aplomado y ajustado.
CONSERVACIÓN Y MANTENIMIENTO.Se protegerá frente a golpes y salpicaduras.
CRITERIO DE MEDICIÓN EN OBRA Y CONDICIONES DE ABONO.Se medirá el número de unidades realmente ejecutadas según especificaciones de Proyecto.

| Código | Ud | Descripción | Rendimiento | Precio | Importe |
|---|---|---|---|---|---|
| mt22aap011ja | ud | Precerco madera pino,e=35mm,ancho tabique,i/elem.fijacion,1 hoja (material; 01/02/2017) | 1 | 12.009585946429 | 12.01 |
| mt22agc010fbo | m | Galce macizo, HPL negro,e=12mm, ancho según precerco (material; 30/01/2017) | 4.9 | 5.019826931813 | 24.60 |
| mt22pxl020b | m² | Hoja ciega lisa acabado HPL RAL 9001/RAL 9004/Rojo (material; 30/01/2017) | 1.74 | 53.968139344611 | 93.90 |
| mt23ibx010d | ud | Bisagra cilíndrica acero Inox AISI 316L | 4 | 0.4499844859195 | 1.80 |
| mt23ppb011 | ud | Tornillo de acero 19/22 mm. | 24 | 0.0199993104853 | 0.48 |
| mt22atc010bj | m | Tapajuntas madera castaño macizo 90x10 mm, barniz mate | 7.5 | 3.8198683026944 | 28.65 |
| mt22atc010bjb | m | Tapajuntas HPL negro RAL 9004, 90x10 mm (material; 01/02/2017) | 7.5 | 3.8198683026944 | 28.65 |
| mt26pca021ZI | ud | Zocalo Inox 200mm, e=1,2mm | 2 | 31.308920564754 | 62.62 |
| mt26pca021SVI | ud | Salvadedos interior 10x120cm | 0.09 | 29.14899503234 | 2.62 |
| mt26pca021SVE | ud | Salvadedos exterior 180ºx120cm | 0.09 | 35.09878990172 | 3.16 |
| mo170 | h | Oficial 1ª carpintero. | 0.909 | 16.349436321742 | 14.86 |
| mo256 | h | Ayudante carpintero. | 0.909 | 15.379469763204 | 13.98 |
| %C I | % | costes indirectos | 3 % | 287.33 | 8.62 |
|  |  | Total |  |  | 295.96 |

| Medición | Uds. | Parcial |
|---|---|---|
| PLANTA BAJA |  |  |
| Aseo Infantil junto a usos múltiples | 1 | 1.00 |
| Paso secretario-secretaría | 1 | 1.00 |
| Cuarto Limpieza | 1 | 1.00 |
| Teleco | 1 | 1.00 |
| Aseos Al-3 | 1 | 1.00 |
| Aseos Al-4 | 1 | 1.00 |
| Almacén recursos educativos | 1 | 1.00 |
| Cocina | 2 | 2.00 |
| PLANTA PRIMERA |  |  |
| Aseos Al-5 | 1 | 1.00 |
| Aseos Al-6 | 1 | 1.00 |
| Total |  | 11 |

**11.03** ud Ci3- PUERTA CORREDERA HPL SOBRE ARMAZON METALICO 203x90cm (30/01/2017)
8 ud × 566.84 = 4534.72
Suministro y colocación de conjunto de entramado autoportante empotrado y hoja corredera totalmente montada y en funcionamiento formada por:
- Entramado autoportante de placas de yeso laminado, de 12,5 cm de espesor total, incluyendo el entramado autoportante y las placas, de armazón metálico de chapa ondulada, para revestir con placas de yeso laminado(las placas se miden aparte), equipado con travesaños metálicos para fijación de las placas y preparado para alojar la hoja de una puerta corredera simple de 90x200 cm y 5,5 cm de espesor máximo de hoja, que permita una luz de paso una vez abierta de 800mm sin obstáculos. Incluyendo el entramado autoportante, el raíl superior, guía inferior y accesorios, tipo Eclisse Unico o equivalente.Colocado, aplomado y recibido a la estructura metálica de la tabiquería. Totalmente montado.
- Hoja lisa corredera para armazón metálico, ciega, de una hoja de 203x90x4,4 cm, conformada por bastidor madera de pino canteado en HPL negro de 6mm de espesor, alma de poliestireno de alta densidad, acabado en placas HPL de compacto fenólico de 3mm de espesor color blanco RAL 9001. Incluso herrajes de colgar. Herrajes de cierre y tirador tipo TESA (no incluidos) . Incluso galces macizos de HPL negro de 12mm de espesor, incluso tapajuntas en caras en contacto con espacios no húmedos de madera maciza de castaño 90x10mm, tapajuntas en cara en contacto con aseos y vestuarios en HPL negro de 10mm, incluso cantos pulidos, biselados y fresados para herrajes,
Incluso zócalo de acero inoxidable AISI 304 de 1,2mm de grosor y 300mm de altura.
Ajuste de la hoja, fijación de los herrajes ,totalmente montada y probada por la empresa instaladora mediante las correspondientes pruebas de servicio (incluidas en este precio). incluso en p.p. de medios aux iliares. Conforme a detalles gráficos.
NORMATIVA DE APLICACIÓN. Montaje: NTE-PPM. Particiones: Puertas de madera.
CRITERIO DE MEDICIÓN EN PROYECTO. Número de unidades previstas, según documentación gráfica de Proyecto.
CONDICIONES PREVIAS QUE HAN DE CUMPLIRSE ANTES DE LA EJECUCIÓN DE LAS UNIDADES DE OBRA DEL SOPORTE. Se comprobará que las dimensiones del hueco y del armazón se corresponden con las de Proyecto. Se comprobará que están colocados los precercos de madera en la tabiquería interior. Se comprobará que el sentido de apertura, se corresponden con los de Proyecto.
PROCESO DE EJECUCIÓN FASES DE EJECUCIÓN. Montaje y colocación del armazón con los distanciadores en sus alojamientos. Nivelación y fijación a la pared con pelladas de mortero o yeso. Fijación sobre el pavimento mediante atornillado. Rejuntado. Colocación de los herrajes de colgar. Colocación de la hoja. Colocación de los herrajes de cierre. Colocación de accesorios. Colocación de junquillos. Realización de pruebas de servicio.
CONDICIONES DE TERMINACIÓN. El conjunto será sólido y estable. Las hojas quedarán aplomadas y ajustadas.
CONSERVACIÓN Y MANTENIMIENTO. Se protegerá frente a golpes y salpicaduras.
CRITERIO DE MEDICIÓN EN OBRA Y CONDICIONES DE ABONO. Se medirá el número de unidades realmente ejecutadas según especificaciones de Proyecto.

| Código | Ud | Descripción | Rendimiento | Precio | Importe |
|---|---|---|---|---|---|
| mt22amy010aaa | ud | Armazón metálico chapa ondulada p/puerta corred. simple 200x90cm (material; 30/01/2017) | 1 | 223.87228157257 | 223.872 |
| mt22aap011ja | ud | Precerco madera pino,e=35mm,ancho tabique,i/elem.fijacion,1 hoja | 1 | 12.009585946429 | 12.010 |
| mt22agc010fbo | m | Galce macizo, HPL negro,e=12mm, ancho según precerco | 5.1 | 5.019826931813 | 25.601 |
| mt22pxl020b | m² | Hoja ciega lisa acabado HPL RAL 9001/RAL 9004/Rojo | 1.8 | 53.968139344611 | 97.143 |
| mt23ppb100b | ud | Herrajes de colgar, kit para puerta corredera interior (material; 31/01/2017) | 1 | 15.939450456793 | 15.939 |
| mt22atc010bj | m | Tapajuntas madera castaño macizo 90x10 mm, barniz mate | 7.5 | 3.8198683026944 | 28.649 |
| mt22atc010bjb | m | Tapajuntas HPL negro RAL 9004, 90x10 mm | 7.5 | 3.8198683026944 | 28.649 |
| mt26pca021ZI | ud | Zocalo Inox 200mm, e=1,2mm | 2 | 31.308920564754 | 62.618 |
| mo106 | h | Oficial 1ª construcción. | 1.01 | 16.349436321742 | 16.513 |
| mo251 | h | Ayudante construcción. | 1.01 | 15.379469763204 | 15.533 |
| mo170 | h | Oficial 1ª carpintero. | 0.75 | 16.349436321742 | 12.262 |
| mo256 | h | Ayudante carpintero. | 0.75 | 15.379469763204 | 11.535 |
| %C I | % | costes indirectos | 3 % | 550.324 | 16.510 |
|  |  | Total |  |  | 566.84 |

| Medición | Uds. | Parcial |
|---|---|---|
| Ci3-Aseos y vestuarios adaptados |  |  |
| PLANTA BAJA |  |  |
| Aseos Profesores 1 | 1 | 1.00 |
| Aseos Profesores 2 | 1 | 1.00 |
| Aseos Alumnos 1 | 1 | 1.00 |
| Aseos Alumnos 2 | 1 | 1.00 |
| Vestuario 1 | 1 | 1.00 |
| Vestuario 2 | 1 | 1.00 |
| PLANTA PRIMERA |  |  |
| Aseos Alumnos 5 | 1 | 1.00 |
| Aseos Alumnos 6 | 1 | 1.00 |
| Total |  | 8 |

**11.04** ud Ci4-PUERTA 1H CIEGA HPL 203x82,5cm C/MONTANTE ABAT.HORIZ (30/01/2017)
5 ud × 378.27 = 1891.35
Suministro y colocación de puerta interior ciega abatible, de una hoja de 203x82,5x4,4cm, con montante de una hoja ciega abatible horizontal de 59x82,5x4,4cm de apertura manual interior. Conformada por hojas de bastidor con montante intermedio de madera de pino canteado en laminado compacto de alta presión (HPL) negro de 6mm de espesor, alma rellena con aislante de lana mineral, acabado en placas HPL de compacto fenólico de 4mm de espesor color blanco RAL 9001. Incluso precerco de pino país de 35 mm y ancho el del tabique en que se instale, galces macizos de HPL negro de 14mm de espesor, tapajuntas en ambas caras de madera maciza de castaño 90x10mm, bisagras, herrajes de colgar. Herrajes de cierre y manivela tipo Tesa o eqquivalente (no incluidos, medidos aparte). Incluso cantos pulidos, biselados y fresados para herrajes, instalación de burlete perimetral de neopreno para amortiguar el golpeo de la puerta, ajuste de las hojas, fijación de los herrajes.
Hoja de montante abatible de accionamiento manual a distancia mediante leva de apertura con ángulo de reenvío flexible a compás, sistema tipo GEZE OL90N o equivalente.
Incluso zócalo de acero inoxidable AISI 304 de 1,2mm de grosor y 200mm de altura.
Incluso p.p. de medios auxiliares. Conforme a detalles gráficos. Según planos de detalle de carpintería.
Totalmente montada, probada por la empresa instaladora y en condiciones aptas de funcionamiento.
NORMATIVA DE APLICACIÓN. Montaje: NTE-PPM. Particiones: Puertas de madera.
CRITERIO DE MEDICIÓN EN PROYECTO. Número de unidades previstas, según documentación gráfica de Proyecto. Colocación de la hoja. Colocación de los herrajes de cierre. Colocación de accesorios. Colocación y sellado del vidrio. Colocación de junquillos. Realización de pruebas de servicio.
CONDICIONES PREVIAS QUE HAN DE CUMPLIRSE ANTES DE LA EJECUCIÓN DE LAS UNIDADES DE OBRA DEL SOPORTE.Se comprobará que el precerco está correctamente colocado, aplomado y a escuadra, y que las medidas de altura y anchura del hueco son constantes en toda su longitud. Se comprobará que las dimensiones del hueco y del precerco, así como el sentido de apertura, se corresponden con los de Proyecto.
PROCESO DE EJECUCIÓN FASES DE EJECUCIÓN. Limpieza del precerco y marco ya instalado.
CONDICIONES DE TERMINACIÓN.El conjunto será sólido. El conjunto de la puerta quedará aplomado y ajustado.
CONSERVACIÓN Y MANTENIMIENTO.Se protegerá frente a golpes y salpicaduras.
CRITERIO DE MEDICIÓN EN OBRA Y CONDICIONES DE ABONO.Se medirá el número de unidades realmente ejecutadas según especificaciones de Proyecto.

| Código | Ud | Descripción | Rendimiento | Precio | Importe |
|---|---|---|---|---|---|
| mt22aap011jb | ud | Precerco mad.pino,e=35mm,ancho tab,i/elem.fijacion,1hoja+montant (material; 01/02/2017) | 1 | 13.739526303409 | 13.74 |
| mt22agc010fbo | m | Galce macizo, HPL negro,e=12mm, ancho según precerco | 8.15 | 5.019826931813 | 40.91 |
| mt22pxl020b | m² | Hoja ciega lisa acabado HPL RAL 9001/RAL 9004/Rojo | 2.26 | 53.968139344611 | 121.97 |
| mt23ibx010d | ud | Bisagra cilíndrica acero Inox AISI 316L | 6 | 0.4499844859195 | 2.70 |
| mt23ppb011 | ud | Tornillo de acero 19/22 mm. | 36 | 0.0199993104853 | 0.72 |
| mt23ibl010W | ud | Sistema apertura manual dist. de montante tipo GEZE OL90N o eq. (material; 24/05/2017) | 1 | 33.718837478234 | 33.72 |
| mt23ibl010t | ud | Tirador recto 100mm inox (material; 01/02/2017) | 1 | 1.5399469073689 | 1.54 |
| mt22atc010bj | m | Tapajuntas madera castaño macizo 90x10 mm, barniz mate | 13 | 3.8198683026944 | 49.66 |
| mt26pca021ZI | ud | Zocalo Inox 200mm, e=1,2mm | 2 | 31.308920564754 | 62.62 |
| mo170 | h | Oficial 1ª carpintero. | 1.25 | 16.349436321742 | 20.44 |
| mo256 | h | Ayudante carpintero. | 1.25 | 15.379469763204 | 19.22 |
| %C I | % | costes indirectos | 3 % | 367.24 | 11.02 |
|  |  | Total |  |  | 378.27 |

| Medición | Uds. | Parcial |
|---|---|---|
| PLANTA BAJA |  |  |
| Edificio existente |  |  |
| Jefe estudios | 1 | 1.00 |
| Dirección | 1 | 1.00 |
| Edificio Ampliación |  |  |
| Secretario | 1 | 1.00 |
| Secretaría | 1 | 1.00 |
| PLANTA PRIMERA |  |  |
| Edificio existente |  |  |
| Aula de peq.grupo | 1 | 1.00 |
| Total |  | 5 |

**11.05** ud Ci5-PUERTA 1H CIEGA HPL 215X82,5cm C/FIJO ACRISTALADO (30/01/2017)
3 ud × 416.26 = 1248.78
Suministro y colocación de puerta interior ciega abatible, de una hoja de 215x82,5x4,4cm, con fijo lateral para acristalar de 215x50cm. Estas dimensiones deberán ajustarse al hueco que quede en obra tras la apertura del hueco de fachada, dejando en todo caso una hoja abatible de 82,5cm de acho. Conformada por hoja de bastidor con montante intermedio de madera de pino canteado en laminado compacto de alta presión (HPL) negro de 6mm de espesor, alma rellena con aislante de lana mineral, acabado en placas HPL de compacto fenólico de 4mm de espesor color blanco RAL 9001. Incluso precerco y bastidor de fijo de pino país de 35 mm y ancho el del cerramiento en que se instale en todo el perímetro, galces de hoja practicable macizos de HPL negro de 14mm de espesor, junquillos y galces de fijo de 20mm de madera de castaño macizo barnizado en taller, tapajuntas en cara en contacto con el aula de madera maciza de castaño 90x10mm, tapajuntas en cara en contacto con aseo en HPL negro de 10mm, bisagras, herrajes de colgar. Herrajes de cierre y manivela tipo Tesa (no incluidos, medidos aparte). Incluso cantos pulidos, biselados y fresados para herrajes, instalación de burlete perimetral de neopreno para amortiguar el golpeo de la puerta, ajuste de las hojas, fijación de los herrajes, colocación de junquillos clavados y ajuste final. Colocación y sellado del vidrio con silicona incolora no incluidos, medidos en otra partida.
Incluso zócalo de acero inoxidable AISI 304 de 1,2mm de grosor y 200mm de altura.
Incluso salvadedos transparente interior y exterior ignífugo flexible de vinilo trasparente, libre de flotalados, de altura 120cm sobre guías de aluminio, para apertura de 180º, en el lateral abisagrado.
Incluso p.p. de medios auxiliares. Conforme a detalles gráficos. Según planos de detalle de carpintería.
Totalmente montada, probada por la empresa instaladora y en condiciones aptas de funcionamiento.
NORMATIVA DE APLICACIÓN. Montaje: NTE-PPM. Particiones: Puertas de madera. NTE-FVP. Fachadas: Vidrios planos.
CRITERIO DE MEDICIÓN EN PROYECTO. Número de unidades previstas, según documentación gráfica de Proyecto. Colocación de la hoja. Colocación de los herrajes de cierre. Colocación de accesorios. Colocación y sellado del vidrio. Colocación de junquillos. Realización de pruebas de servicio.
CONDICIONES PREVIAS QUE HAN DE CUMPLIRSE ANTES DE LA EJECUCIÓN DE LAS UNIDADES DE OBRA DEL SOPORTE.Se comprobará que el precerco está correctamente colocado, aplomado y a escuadra, y que las medidas de altura y anchura del hueco son constantes en toda su longitud. Se comprobará que las dimensiones del hueco y del precerco, así como el sentido de apertura, se corresponden con los de Proyecto.
PROCESO DE EJECUCIÓN FASES DE EJECUCIÓN. Limpieza del precerco y marco ya instalado.
CONDICIONES DE TERMINACIÓN.El conjunto será sólido. El conjunto de la puerta quedará aplomado y ajustado.
CONSERVACIÓN Y MANTENIMIENTO.Se protegerá frente a golpes y salpicaduras.
CRITERIO DE MEDICIÓN EN OBRA Y CONDICIONES DE ABONO.Se medirá el número de unidades realmente ejecutadas según especificaciones de Proyecto.

| Código | Ud | Descripción | Rendimiento | Precio |
|---|---|---|---|---|
| mt22aap011jc | ud | Precerco mad.pino,e=35mm,ancho tab,i/elem.fijacion,1hoja+fijo (material; 01/02/2017) | 1 | 16.629426668536 |
| mt22agc010fbp | m | Galce + junquillo macizo castaño, e=20mm, ancho precerco (material; 31/01/2017) | 5.2 | 5.019826931813 |
| mt22agc010fbo | m | Galce macizo, HPL negro,e=12mm, ancho según precerco | 5 | 5.019826931813 |
| mt22pxl020b | m² | Hoja ciega lisa acabado HPL RAL 9001/RAL 9004/Rojo | 1.74 | 53.968139344611 |
| mt23ibx010d | ud | Bisagra cilíndrica acero Inox AISI 316L | 4 | 0.4499844859195 |
| mt23ppb011 | ud | Tornillo de acero 19/22 mm. | 24 | 0.0199993104853 |
| mt22atc010bj | m | Tapajuntas madera castaño macizo 90x10 mm, barniz mate | 8.8 | 3.8198683026944 |
| mt22atc010bjb | m | Tapajuntas HPL negro RAL 9004, 90x10 mm | 8.8 | 3.8198683026944 |
| mt26pca021ZI | ud | Zocalo Inox 200mm, e=1,2mm | 2 | 31.308920564754 |
| mt26pca021SVI | ud | Salvadedos interior 10x120cm | 1 | 29.14899503234 |
| mt26pca021SVE | ud | Salvadedos exterior 180ºx120cm | 1 | 35.09878990172 |
| mo170 | h | Oficial 1ª carpintero. | 1.45 | 16.349436321742 |
| mo256 | h | Ayudante carpintero. | 1.45 | 15.379469763204 |
| %C I | % | costes indirectos | 3 % |  |

| Medición | Uds. | Parcial |
|---|---|---|
| Acceso aseos aulas infantil | 3 | 3.00 |
| Total |  | 3 |

**11.06** ud Ci6-PUERTA 1H CIEGA HPL 210x100cm C/MONTANTE ABAT.HORIZ,FIJO ACR (30/01/2017)
15 ud × 445.36 = 6680.40
Suministro y colocación de puerta interior ciega abatible, de una hoja de 210x100x4,4cm, con montante de una hoja ciega abatible horizontal de 63x100x4,4cm de apertura manual interior y con fijo lateral para acristalar de 210x50cm. Conformada por hojas de bastidor con montante intermedio de madera de pino canteado en laminado compacto de alta presión (HPL) negro de 6mm de espesor, alma rellena con aislante de lana mineral, acabado en placas HPL de compacto fenólico de 4mm de espesor color blanco RAL 9001. Incluso precerco y bastidor de fijo y montante de pino país de 35 mm y ancho el del cerramiento en que se instale en todo el perímetro, galces de hoja practicable macizos de HPL negro de 14mm de espesor, junquillos y galces de fijo de 20mm de madera de castaño macizo barnizado en taller, tapajuntas en ambas caras de madera maciza de castaño 90x10mm, bisagras, herrajes de colgar, compases limitadores de apertura en el montante (tipo GEZE o equivalente) y tirador recto de 96mm de acero inox para montante. Herrajes de cierre y manivela tipo Tesa o equivalente (no incluidos, medidos aparte). Incluso cantos pulidos, biselados y fresados para herrajes, instalación de burlete perimetral de neopreno para amortiguar el golpeo de la puerta, ajuste de las hojas, fijación de los herrajes, colocación de junquillos clavados y ajuste final. Colocación y sellado del vidrio con silicona incolora no incluidos, medidos en otra partida.
Incluso zócalo de acero inoxidable AISI 304 de 1,2mm de grosor y 300mm de altura.
Totalmente montada y probada por la empresa instaladora mediante las correspondientes pruebas de servicio (incluidas en este precio). Según planos de detalle de carpintería.
NORMATIVA DE APLICACIÓN Montaje: NTE-PPM. Particiones: Puertas de madera. NTE-FVP. Fachadas: Vidrios planos.
CRITERIO DE MEDICIÓN EN PROYECTO. Número de unidades previstas, según documentación gráfica de Proyecto. Colocación de la hoja. Colocación de los herrajes de cierre. Colocación de accesorios. Colocación y sellado del vidrio. Colocación de junquillos. Realización de pruebas de servicio.
CONDICIONES PREVIAS QUE HAN DE CUMPLIRSE ANTES DE LA EJECUCIÓN DE LAS UNIDADES DE OBRA DEL SOPORTE.Se comprobará que el precerco está correctamente colocado, aplomado y a escuadra, y que las medidas de altura y anchura del hueco son constantes en toda su longitud. Se comprobará que las dimensiones del hueco y del precerco, así como el sentido de apertura, se corresponden con los de Proyecto.
PROCESO DE EJECUCIÓN FASES DE EJECUCIÓN. Limpieza del precerco y marco ya instalado.
CONDICIONES DE TERMINACIÓN.El conjunto será sólido. El conjunto de la puerta quedará aplomado y ajustado.
CONSERVACIÓN Y MANTENIMIENTO.Se protegerá frente a golpes y salpicaduras.
CRITERIO DE MEDICIÓN EN OBRA Y CONDICIONES DE ABONO.Se medirá el número de unidades realmente ejecutadas según especificaciones de Proyecto.

| Código | Ud | Descripción | Rendimiento | Precio |
|---|---|---|---|---|
| mt22aap011jd | ud | Precerco mad.pino,e=35mm,ancho tab,i/elem.fijac,1h+motante+fijo (material; 01/02/2017) | 1 | 19.569325309877 |
| mt22agc010fbp | m | Galce + junquillo macizo castaño, e=20mm, ancho precerco | 6.6 | 5.019826931813 |
| mt22agc010fbo | m | Galce macizo, HPL negro,e=12mm, ancho según precerco | 8.5 | 5.019826931813 |
| mt22pxl020b | m² | Hoja ciega lisa acabado HPL RAL 9001/RAL 9004/Rojo | 2.73 | 53.968139344611 |
| mt23ibx010d | ud | Bisagra cilíndrica acero Inox AISI 316L | 6 | 0.4499844859195 |
| mt23ppb011 | ud | Tornillo de acero 19/22 mm. | 36 | 0.0199993104853 |
| mt23ibl010q | ud | Compas limitador montante GEZE (material; 31/01/2017) | 2 | 10.149650071295 |
| mt23ibl010t | ud | Tirador recto 100mm inox | 1 | 1.5399469073689 |
| mt22atc010bj | m | Tapajuntas madera castaño macizo 90x10 mm, barniz mate | 22.8 | 3.8198683026944 |
| mt26pca021ZI | ud | Zocalo Inox 200mm, e=1,2mm | 1 | 31.308920564754 |
| mo170 | h | Oficial 1ª carpintero. | 1.45 | 16.349436321742 |
| mo256 | h | Ayudante carpintero. | 1.45 | 15.379469763204 |
| %C I | % | costes indirectos | 3 % |  |

| Medición | Uds. | Parcial |
|---|---|---|
| Aulas | 12 | 12.00 |
| Biblioteca | 1 | 1.00 |
| Comedor | 2 | 2.00 |
| Total |  | 15 |

**11.07** ud Ci7-PUERTA 2H CIEGA HPL 203x140cm C/MONTANTE FIJO (30/01/2017)
1 ud × 410.26 = 410.26
Suministro y colocación de puerta interior abatible, de dos hojas simétricas de 203x70x4,4cm ciegas con montante superior fijo de 59x140x4,4cm. Conformada por hojas y montante de bastidor con montante intermedio de madera de pino canteado en laminado compacto de alta presión (HPL) negro de 6mm de espesor, alma rellena con aislante de lana mineral, acabado en placas HPL de compacto fenólico de 4mm de espesor color negro RAL 9004. Incluso precerco de pino país de 35 mm y ancho el del tabique en que se instale en todo el perímetro, galces macizos de HPL negro de 14mm de espesor, tapajuntas en ambas caras de en HPL negro de 10mm y ancho hasta pared o techo, bisagras, herrajes de colgar. Herrajes de cierre y manivela tipo Tesa (no incluidos, medidos aparte). Incluso cantos pulidos, biselados y fresados para herrajes, instalación de burlete perimetral de neopreno para amortiguar el golpeo de la puerta, ajuste de las hojas, fijación de los herrajes y ajuste final.
Incluso zócalo de acero inoxidable AISI 304 de 1,2mm de grosor y 300mm de altura.
Totalmente montada y probada por la empresa instaladora mediante las correspondientes pruebas de servicio (incluidas en este precio). Según planos de detalle de carpintería.
NORMATIVA DE APLICACIÓN Montaje: NTE-PPM. Particiones: Puertas de madera.
CRITERIO DE MEDICIÓN EN PROYECTO Número de unidades previstas, según documentación gráfica de Proyecto.
CONDICIONES PREVIAS QUE HAN DE CUMPLIRSE ANTES DE LA EJECUCIÓN DE LAS UNIDADES DE OBRA DEL SOPORTE.
Se comprobará que están colocados los precercos de madera en la tabiquería interior. Se comprobará que las dimensiones del hueco y del precerco, así como el sentido de apertura, se corresponden con los de Proyecto.
PROCESO DE EJECUCIÓN FASES DE EJECUCIÓN. Colocación de los herrajes de colgar. Colocación de las hojas. Colocación de los herrajes de cierre. Colocación de accesorios. Colocación y sellado del vidrio. Colocación de junquillos. Realización de pruebas de servicio.
CONDICIONES DE TERMINACIÓN. El conjunto será sólido. Las hojas quedarán aplomadas y ajustadas.
PRUEBAS DE SERVICIO. Funcionamiento de puertas. Normativa de aplicación: NTE-PPM. Particiones: Puertas de madera
CONSERVACIÓN Y MANTENIMIENTO. Se protegerá frente a golpes y salpicaduras.
CRITERIO DE MEDICIÓN EN OBRA Y CONDICIONES DE ABONO. Se medirá el número de unidades realmente ejecutadas según especificaciones de Proyecto.

| Código | Ud | Descripción | Rendimiento | Precio | Importe |
|---|---|---|---|---|---|
| mt22aap011jg | ud | Precerco mad.pino,e=35mm,ancho tab,i/elem.fijacion,2h techo (material; 01/02/2017) | 1 | 16.629426668536 | 16.63 |
| mt22agc010fbo | m | Galce macizo, HPL negro,e=12mm, ancho según precerco | 7 | 5.019826931813 | 35.14 |
| mt22pxl020b | m² | Hoja ciega lisa acabado HPL RAL 9001/RAL 9004/Rojo | 3.92 | 53.968139344611 | 211.56 |
| mt22atc010bjb | m | Tapajuntas HPL negro RAL 9004, 90x10 mm | 14.2 | 3.8198683026944 | 54.24 |
| mt23ibx010d | ud | Bisagra cilíndrica acero Inox AISI 316L | 8 | 0.4499844859195 | 3.60 |
| mt23ppb011 | ud | Tornillo de acero 19/22 mm. | 48 | 0.0199993104853 | 0.96 |
| mt26pca021ZI | ud | Zocalo Inox 200mm, e=1,2mm | 1 | 31.308920564754 | 31.31 |
| mo170 | h | Oficial 1ª carpintero. | 1.414 | 16.349436321742 | 23.12 |
| mo256 | h | Ayudante carpintero. | 1.414 | 15.379469763204 | 21.75 |
| %C I | % | costes indirectos | 3 % | 398.31 | 11.95 |
|  |  | Total |  |  | 410.26 |

| Medición | Uds. | Parcial |
|---|---|---|
| Pasillo 150cm ancho | 1 | 1.00 |
| Total |  | 1 |

**11.08** ud Ci8-PUERTA 2H CIEGA HPL 280x140cm C/FIJO ACRISTALADO (30/01/2017)
1 ud × 512.09 = 512.09
Suministro y colocación de puerta interior abatible, de dos hojas simétricas de 280x70x4,4cm ciegas, con fijo lateral para acristalar de 280x55cm. Conformada por hojas de bastidor con montante intermedio de madera de pino canteado en laminado compacto de alta presión (HPL) negro de 6mm de espesor, alma rellena con aislante de lana mineral, acabado en placas HPL de compacto fenólico de 4mm de espesor color negro RAL 9004. Incluso precerco y bastidor de pino país de 35 mm y ancho el del tabique en que se instale en todo el perímetro, galces macizos de HPL negro de 14mm de espesor, tapajuntas en ambas caras de en HPL negro de 10mm y ancho hasta pared o techo, bisagras, herrajes de colgar, gancho de 12cm de acero inox. sencillo y arandela para sujección a pared de la puerta abierta. Herrajes de cierre y manivela tipo Tesa (no incluidos, medidos aparte). Incluso cantos pulidos, biselados y fresados para herrajes, instalación de burlete perimetral de neopreno para amortiguar el golpeo de la puerta, ajuste de las hojas, fijación de los herrajes, colocación de junquillos clavados y ajuste final. Colocación y sellado del vidrio con silicona incolora no incluidos, medidos en otra partida.
Incluso zócalo de acero inoxidable AISI 304 de 1,2mm de grosor y 300mm de altura.
Totalmente montada y probada por la empresa instaladora mediante las correspondientes pruebas de servicio. Según planos de detalle de carpintería.
NORMATIVA DE APLICACIÓN
Montaje: NTE-PPM. Particiones: Puertas de madera. NTE-FVP. Fachadas: Vidrios planos.
CRITERIO DE MEDICIÓN EN PROYECTO. Número de unidades previstas, según documentación gráfica de Proyecto.
CONDICIONES PREVIAS QUE HAN DE CUMPLIRSE ANTES DE LA EJECUCIÓN DE LAS UNIDADES DE OBRA DEL SOPORTE.
Se comprobará que están colocados los precercos de madera en la tabiquería interior. Se comprobará que las dimensiones del hueco y del precerco, así como el sentido de apertura, se corresponden con los de Proyecto.
PROCESO DE EJECUCIÓN FASES DE EJECUCIÓN.
Colocación de los herrajes de colgar. Colocación de las hojas. Colocación de los herrajes de cierre. Colocación de accesorios. Colocación y sellado del vidrio. Colocación de junquillos. Realización de pruebas de servicio.
CONDICIONES DE TERMINACIÓN. El conjunto será sólido. Las hojas quedarán aplomadas y ajustadas.
PRUEBAS DE SERVICIO. Funcionamiento de puertas. Normativa de aplicación: NTE-PPM. Particiones: Puertas de madera
CONSERVACIÓN Y MANTENIMIENTO. Se protegerá frente a golpes y salpicaduras.
CRITERIO DE MEDICIÓN EN OBRA Y CONDICIONES DE ABONO. Se medirá el número de unidades realmente ejecutadas según especificaciones de Proyecto.

| Código | Ud | Descripción | Rendimiento | Precio |
|---|---|---|---|---|
| mt22aap011jh | ud | Precerco mad.pino,e=35mm,ancho tab,i/elem.fijacion,2h+fijo techo (material; 01/02/2017) | 1 | 24.579152586447 |
| mt22agc010fbq | m | Junquillo HPL negro e=14mm (material; 01/02/2017) | 6.6 | 2.8799007098848 |
| mt22agc010fbo | m | Galce macizo, HPL negro,e=12mm, ancho según precerco | 13.6 | 5.019826931813 |
| mt22pxl020b | m² | Hoja ciega lisa acabado HPL RAL 9001/RAL 9004/Rojo | 3.92 | 53.968139344611 |
| mt22atc010bjb | m | Tapajuntas HPL negro RAL 9004, 90x10 mm | 20.8 | 3.8198683026944 |
| mt23ibx010d | ud | Bisagra cilíndrica acero Inox AISI 316L | 8 | 0.4499844859195 |
| mt23ppb011 | ud | Tornillo de acero 19/22 mm. | 48 | 0.0199993104853 |
| mt23ibx010f | ud | Gancho sujección puerta ac. galvanizado (material; 01/02/2017) | 2 | 3.0298955385246 |
| mt26pca021ZI | ud | Zocalo Inox 200mm, e=1,2mm | 1 | 31.308920564754 |
| mo170 | h | Oficial 1ª carpintero. | 1.65 | 16.349436321742 |
| mo256 | h | Ayudante carpintero. | 1.65 | 15.379469763204 |
| %C I | % | costes indirectos | 3 % |  |

| Medición | Uds. | Parcial |
|---|---|---|
| Pasillo biblioteca | 1 | 1.00 |
| Total |  | 1 |

**11.09** ud Ci9-PUERTA 1H CIEGA HPL 203x925cm VAIVEN (24/01/2017)
2 ud × 583.96 = 1167.92
Suministro y colocación de puerta interior ciega abatible de vaivén, de una hoja de 203x92,5x4,0cm. Conformada por bastidor con montante intermedio de madera de pino canteado en laminado compacto de alta presión (HPL) negro de 6mm de espesor, alma rellena con aislante de lana mineral, acabado en placas HPL de compacto fenólico de 4mm de espesor color blanco RAL 9001. Incluso precerco de tubo de acero laminado 120.40.3 pintado con martelé firmemente recibido a suelo y techo, tapajuntas en caras en contacto con espacios no húmedos de madera maciza de castaño 90x10mm, tapajuntas en cara en contacto con cocina en HPL negro de 10mm, bisagras de doble acción para puertas de vaivén, de acero inox 304 y medidas 180x40mm, 500.000 ciclos, potencia de cierre graduable, tipo DA 180 de JUSTOR o equivalente, y herrajes de colgar. Herrajes de cierre y manivela tipo Tesa (no incluidos, medidos aparte). Incluso cantos pulidos, biselados y fresados para herrajes, ajuste de la hoja, fijación de los herrajes.
Incluso zócalo de acero inoxidable AISI 304 de 1,2mm de grosor y 300mm de altura.
Totalmente montada y probada por la empresa instaladora mediante las correspondientes pruebas de servicio (incluidas en este precio). Incluso en p.p. de medios aux iliares. Conforme a detalles gráficos. Según planos de detalle de carpintería.
NORMATIVA DE APLICACIÓN Montaje: NTE-PPM. Particiones: Puertas de madera.
CRITERIO DE MEDICIÓN EN PROYECTO Número de unidades previstas, según documentación gráfica de Proyecto. Colocación de la hoja. Colocación de los herrajes de cierre. Colocación de accesorios. Colocación y sellado del vidrio. Colocación de junquillos. Realización de pruebas de servicio.
CONDICIONES PREVIAS QUE HAN DE CUMPLIRSE ANTES DE LA EJECUCIÓN DE LAS UNIDADES DE OBRA DEL SOPORTE.Se comprobará que el precerco está correctamente colocado, aplomado y a escuadra, y que las medidas de altura y anchura del hueco son constantes en toda su longitud. Se comprobará que las dimensiones del hueco y del precerco, así como el sentido de apertura, se corresponden con los de Proyecto.
PROCESO DE EJECUCIÓN FASES DE EJECUCIÓN. Limpieza del precerco y marco ya instalado.
CONDICIONES DE TERMINACIÓN.El conjunto será sólido. El conjunto de la puerta quedará aplomado y ajustado.
CONSERVACIÓN Y MANTENIMIENTO.Se protegerá frente a golpes y salpicaduras.
CRITERIO DE MEDICIÓN EN OBRA Y CONDICIONES DE ABONO.Se medirá el número de unidades realmente ejecutadas según especificaciones de Proyecto.

| Código | Ud | Descripción | Rendimiento | Precio | Importe |
|---|---|---|---|---|---|
| mt22pxl020b | m² | Hoja ciega lisa acabado HPL RAL 9001/RAL 9004/Rojo | 1.95 | 53.968139344611 | 105.238 |
| mt23ibx010e | ud | Bisagra doble acción (vaiven) acero Inox AISI 304 180x40 (material; 31/01/2017) | 3 | 85.537050945674 | 256.611 |
| mt23ppb011 | ud | Tornillo de acero 19/22 mm. | 24 | 0.0199993104853 | 0.480 |
| mt07ala240ca | kg | Perfil Acero laminado S275JR tubular/angular.i/imprim anticor | 61.95 | 0.9499672480523 | 58.850 |
| mt27esm010 | kg | Esmalte martelé perfiles acero lam.(repercusión por kg/acero) | 61.95 | 0.3799868992209 | 23.540 |
| mt22atc010bj | m | Tapajuntas madera castaño macizo 90x10 mm, barniz mate | 6.55 | 3.8198683026944 | 25.020 |
| mt22atc010bjb | m | Tapajuntas HPL negro RAL 9004, 90x10 mm | 6.55 | 3.8198683026944 | 25.020 |
| mt26pca021ZI | ud | Zocalo Inox 200mm, e=1,2mm | 1 | 31.308920564754 | 31.309 |
| mq08sol020 | h | Equipo y elementos auxiliares para soldadura eléctrica | 0.3 | 2.9798972623113 | 0.894 |
| mo214 | h | Ayudante montador estructura metálica (mano de obra; 20/02/2017) | 0.405 | 15.379469763204 | 6.229 |
| mo105 | h | Oficial 1ª construcción | 0.3 | 16.349436321742 | 4.905 |
| mo170 | h | Oficial 1ª carpintero. | 0.909 | 16.349436321742 | 14.862 |
| mo256 | h | Ayudante carpintero. | 0.909 | 15.379469763204 | 13.980 |
| %C I | % | costes indirectos | 3 % | 566.938 | 17.008 |
|  |  | Total |  |  | 583.96 |

| Medición | Uds. | Parcial |
|---|---|---|
| P19-Cocina | 2 | 2.00 |
| Total |  | 2 |

**11.10** ud Ci10- PUERTA CORTAFUEGOS 2H, EI2 60-C5. 203x140cm (01/02/2017)
3 ud × 578.89 = 1736.67
Suministro y colocación de puerta cortafuegos pivotante homologada, EI2 60-C5, de dos hojas de 63 mm de espesor, 1400x2030 mm de luz y altura de paso, acabado lacado en color blanco formada por 2 chapas de acero galvanizado de 0,8 mm de espesor, plegadas, ensambladas y montadas, con cámara intermedia de lana de roca de alta densidad y placas de cartón yeso, sobre cerco de acero galvanizado de 1,5 mm de espesor con junta intumescente y garras de anclaje a obra, ambas hojas provistas de cierrapuertas (no incluido) , selector de cierre para asegurar el adecuado cerrado de las puertas(no incluido). Incluso jambas tapajuntas en cercos y dintel de madera de castaño maciza barnizada en taller.
Incluso zócalo de acero inoxidable AISI 304 de 1,2mm de grosor y 300mm de altura.
Elaborada en taller, con ajuste y fijación en obra. Totalmente montada y probada.
NORMATIVA DE APLICACIÓN. CTE-DB-SI
CRITERIO DE MEDICIÓN EN PROYECTO. Número de unidades previstas, según documentación gráfica de Proyecto.
CONDICIONES PREVIAS QUE HAN DE CUMPLIRSE ANTES DE LA EJECUCIÓN DE LAS UNIDADES DE OBRA DEL SOPORTE. Se comprobará que las dimensiones del hueco y del cerco, así como el sentido de apertura, se corresponden con los de Proyecto.
PROCESO DE EJECUCIÓN FASES DE EJECUCIÓN. Marcado de puntos de fijación y aplomado del cerco. Fijación del cerco al paramento. Sellado de juntas perimetrales. Colocación de la hoja. Colocación de herrajes de cierre y accesorios.
CONDICIONES DE TERMINACIÓN. El conjunto será sólido. Las hojas quedarán aplomadas y ajustadas.
CONSERVACIÓN Y MANTENIMIENTO. Se protegerá frente a golpes y salpicaduras.
CRITERIO DE MEDICIÓN EN OBRA Y CONDICIONES DE ABONO. Se medirá el número de unidades realmente ejecutadas según especificaciones de Proyecto.

| Código | Ud | Descripción | Rendimiento | Precio | Importe |
|---|---|---|---|---|---|
| mt26pca020ljb | ud | Puerta 2hojas EI2 60-C5, 2000x1400 (material; 19/06/2017) | 1 | 415.56 | 415.56 |
| mt22atc010bj | m | Tapajuntas madera castaño macizo 90x10 mm, barniz mate | 14 | 3.8198683026944 | 53.48 |
| mt26pca021ZI | ud | Zocalo Inox 200mm, e=1,2mm | 2 | 31.308920564754 | 62.62 |
| mo106 | h | Oficial 1ª construcción. | 0.757 | 16.349436321742 | 12.38 |
| mo251 | h | Ayudante construcción. | 0.757 | 15.379469763204 | 11.64 |
| mo170 | h | Oficial 1ª carpintero. | 0.2 | 16.349436321742 | 3.27 |
| mo256 | h | Ayudante carpintero. | 0.2 | 15.379469763204 | 3.08 |
| %C I | % | costes indirectos | 3 % | 562.03 | 16.86 |
|  |  | Total |  |  | 578.89 |

| Medición | Uds. | Parcial |
|---|---|---|
| Ci6-PLANTA BAJA |  |  |
| Conexión con colegio existente | 1 | 1.00 |
| Conexión con polideportivo | 1 | 1.00 |
| Ci6-PLANTA PRIMERA |  |  |
| Conexión con colegio existente | 1 | 1.00 |
| Total |  | 3 |

**11.11** ud Ci11- PUERTA CORTAFUEGOS 1H, EI2 60-C5, 203X110cm (30/01/2017)
1 ud × 508.75 = 508.75
Suministro y colocación de block de puerta cortafuegos homologada, de madera, EI1 60-C5, de una hoja, lisa, de 2030x1100x45 mm, compuesto por alma de tablero aglomerado de partículas ignífugo, recubierto con laminado de alta presión (HPL), formado por varias capas de papel kraft impregnadas en resina fenólica, cantos de placa laminada compacta de alta presión (HPL), bastidor de madera maciza y cerco de madera maciza, sobre precerco de pino país de 130x35 mm. Incluso tapajuntas en ambas caras de madera maciza de castaño 90x10mm, pernios, accesorios, herrajes de colgar, juntas intumescentes, cierrapuertas aéreo, dispositivos de seguridad, limpieza del premarco ya instalado, alojamiento y calzado del block de puerta en el premarco, fijación del block de puerta al premarco con tornillos de acero galvanizado y espuma de poliuretano (aerosol con 750 ml de espuma adhesiva autoexpansiva, ignífuga, de poliuretano monocomponente, con una resistencia al fuego de 240 minutos, Euroclase B-s2, d0 de reacción al fuego, según UNE-EN 13501-1, de 18 kg/m³ de densidad, conductividad térmica 0,04 W/(mK), elongación hasta rotura 18% y 8 N/cm² de resistencia a tracción, estable de -40°C a 100°C; aplicable con pistola; según UNE-EN 13165) para relleno de la holgura entre precerco y block de puerta, incluida la colocación en obra del precerco, fijado con tornillos. I/ montaje de manilla y cerradura de acero inoxidable (no incluido el material, medido aparte).
Incluso zócalo de acero inoxidable AISI 304 de 1,2mm de grosor y 300mm de altura.
Elaborado en taller, con ajuste y fijación en obra. Totalmente montado y probado.
CRITERIO DE MEDICIÓN EN PROYECTO. Número de unidades previstas, según documentación gráfica de Proyecto.
CONDICIONES PREVIAS QUE HAN DE CUMPLIRSE ANTES DE LA EJECUCIÓN DE LAS UNIDADES DE OBRA DEL SOPORTE. Se comprobará que el precerco está correctamente colocado, aplomado y a escuadra, y que las medidas de altura y anchura del hueco son constantes en toda su longitud. Se comprobará que las dimensiones del hueco y del precerco, así como el sentido de apertura, se corresponden con los de Proyecto.
PROCESO DE EJECUCIÓN FASES DE EJECUCIÓN. Limpieza del precerco ya instalado. Alojamiento y calzado del block de puerta en el precerco. Fijación del block de puerta al precerco. Relleno de la holgura entre precerco y block de puerta con espuma de poliuretano. Colocación de herrajes de cierre y accesorios.
CONDICIONES DE TERMINACIÓN. El conjunto será sólido. El block de puerta quedará aplomado y ajustado.
CONSERVACIÓN Y MANTENIMIENTO. Se protegerá frente a golpes y salpicaduras.
CRITERIO DE MEDICIÓN EN OBRA Y CONDICIONES DE ABONO. Se medirá el número de unidades realmente ejecutadas según especificaciones de Proyecto.

| Código | Ud | Descripción | Rendimiento | Precio | Importe |
|---|---|---|---|---|---|
| mt22aap011ja | ud | Precerco madera pino,e=35mm,ancho tabique,i/elem.fijacion,1 hoja | 1 | 12.009585946429 | 12.01 |
| mt22bcf030ia | ud | Block puerta HPL cortafuegos EI2 60-C5, 2030x1100mm (material; 19/06/2017) | 1 | 361.24754529617 | 361.25 |
| mt22www041a | ud | Aerosol espuma adhesiva autoexpansiva, PUR monocomponente (material; 30/01/2017) | 0.1 | 12.369573535165 | 1.24 |
| mt22atc010bj | m | Tapajuntas madera castaño macizo 90x10 mm, barniz mate | 13.4 | 3.8198683026944 | 51.19 |
| mt26pca021ZI | ud | Zocalo Inox 200mm, e=1,2mm | 1 | 31.308920564754 | 31.31 |
| mo170 | h | Oficial 1ª carpintero. | 1.262 | 16.349436321742 | 20.63 |
| mo256 | h | Ayudante carpintero. | 1.06 | 15.379469763204 | 16.30 |
| %C I | % | costes indirectos | 3 % | 493.93 | 14.82 |
|  |  | Total |  |  | 508.75 |

| Medición | Uds. | Parcial |
|---|---|---|
| P14-Almacén | 1 | 1.00 |
| Total |  | 1 |

**11.12** ud Ci12- PUERTA CORTAFUEGOS 1H, EI2 60-C5, 203X82,5cm (30/01/2017)
1 ud × 488.1 = 488.10
Suministro y colocación de block de puerta cortafuegos homologada, de madera, EI1 60-C5, de una hoja, lisa, de 2030x82,5x45 mm, compuesto por alma de tablero aglomerado de partículas ignífugo, recubierto con laminado de alta presión (HPL), formado por varias capas de papel kraft impregnadas en resina fenólica, cantos de placa laminada compacta de alta presión (HPL), bastidor de madera maciza y cerco de madera maciza, sobre precerco de pino país de 130x35 mm. Incluso tapajuntas en ambas caras de madera maciza de castaño 90x10mm, pernios, accesorios, herrajes de colgar, juntas intumescentes, cierrapuertas aéreo, dispositivos de seguridad, limpieza del premarco ya instalado, alojamiento y calzado del block de puerta en el premarco, fijación del block de puerta al premarco con tornillos de acero galvanizado y espuma de poliuretano (aerosol con 750 ml de espuma adhesiva autoexpansiva, ignífuga, de poliuretano monocomponente, con una resistencia al fuego de 240 minutos, Euroclase B-s2, d0 de reacción al fuego, según UNE-EN 13501-1, de 18 kg/m³ de densidad, conductividad térmica 0,04 W/(mK), elongación hasta rotura 18% y 8 N/cm² de resistencia a tracción, estable de -40°C a 100°C; aplicable con pistola; según UNE-EN 13165) para relleno de la holgura entre precerco y block de puerta, incluida la colocación en obra del precerco, fijado con tornillos. I/ montaje de manilla y cerradura de acero inoxidable (no incluido el material, medido aparte).
Incluso zócalo de acero inoxidable AISI 304 de 1,2mm de grosor y 200mm de altura.
Elaborado en taller, con ajuste y fijación en obra. Totalmente montado y probado.
CRITERIO DE MEDICIÓN EN PROYECTO. Número de unidades previstas, según documentación gráfica de Proyecto.
CONDICIONES PREVIAS QUE HAN DE CUMPLIRSE ANTES DE LA EJECUCIÓN DE LAS UNIDADES DE OBRA DEL SOPORTE.Se comprobará que el precerco está correctamente colocado, aplomado y a escuadra, y que las medidas de altura y anchura del hueco son constantes en toda su longitud. Se comprobará que las dimensiones del hueco y del precerco, así como el sentido de apertura, se corresponden con los de Proyecto.
PROCESO DE EJECUCIÓN FASES DE EJECUCIÓN. Limpieza del precerco ya instalado. Alojamiento y calzado del block de puerta en el precerco. Fijación del block de puerta al precerco. Relleno de la holgura entre precerco y block de puerta con espuma de poliuretano. Colocación de herrajes de cierre y accesorios.
CONDICIONES DE TERMINACIÓN. El conjunto será sólido. El block de puerta quedará aplomado y ajustado.
CONSERVACIÓN Y MANTENIMIENTO. Se protegerá frente a golpes y salpicaduras.
CRITERIO DE MEDICIÓN EN OBRA Y CONDICIONES DE ABONO. Se medirá el número de unidades realmente ejecutadas según especificaciones de Proyecto.

| Código | Ud | Descripción | Rendimiento | Precio | Importe |
|---|---|---|---|---|---|
| mt22aap011ja | ud | Precerco madera pino,e=35mm,ancho tabique,i/elem.fijacion,1 hoja | 1 | 12.009585946429 | 12.01 |
| mt22bcf030ib | ud | Block puerta HPL cortafuegos EI2 60-C5, 2030x825mm (material; 19/06/2017) | 1 | 313.08920564754 | 313.09 |
| mt22www041a | ud | Aerosol espuma adhesiva autoexpansiva, PUR monocomponente | 0.1 | 12.369573535165 | 1.24 |
| mt22atc010bj | m | Tapajuntas madera castaño macizo 90x10 mm, barniz mate | 13.4 | 3.8198683026944 | 51.19 |
| mt26pca021ZI | ud | Zocalo Inox 200mm, e=1,2mm | 2 | 31.308920564754 | 62.62 |
| mo170 | h | Oficial 1ª carpintero. | 1.161 | 16.349436321742 | 18.98 |
| mo256 | h | Ayudante carpintero. | 0.959 | 15.379469763204 | 14.75 |
| %C I | % | costes indirectos | 3 % | 473.88 | 14.22 |
|  |  | Total |  |  | 488.1 |

| Medición | Uds. | Parcial |
|---|---|---|
| CGMP | 1 | 1.00 |
| Total |  | 1 |

**11.13** ud Ci13-DESMONTADO, AJUSTE Y REINSTALACIÓN DE MAMPARA ACRISTALADA (30/01/2017)
1 ud × 459.94 = 459.94
Desmontaje, corte y reensamblaje de perfiles de mampara de PVC previamente desmontada (no incluido) del edificio existente, para su reinstalación en el mismo lugar del que fue desmontada acoplándola a una puerta tipo P8(no incluida). Incluye:
- El desmontaje de los perfiles de uno de los dos módulos de que se compone la mampara.
- El corte del travesaño inferior marco (superior e inferior), del parteluz y del zócalo. En total, se cortarán 3 perfiles con sus junquillos y la pieza maciza del zócalo.
- El reensamblaje completo de la perfilería de la mampara, formando un marco para alojar la nueva hoja abatible con montantes de perfil de PVC de dimensiones equivalentes a las de la mampara existente.
- El corte de los vidrios del módulo desmontado para adaptarlos a las nuevas dimensiones del mismo.
- El recibido de la mampara resultante al paramento. La unión de la carpintería con éste será sólida.
-El suministro y colocación de una hoja ciega de puerta abatible de anchura 82,5cm y alchura la de la luz que deja la mampara (aproximadamente 210cm) sobre los marcos de ésta. Conformada por bastidor con montante intermedio de madera de pino canteado en laminado compacto de alta presión (HPL) negro de 6mm de espesor, alma rellena con aislante de lana mineral, acabado en placas HPL de compacto fenólico de 4mm de espesor color rojo a igualar con los del edificio existente. Incluso cantos pulidos, biselados y fresados para herrajes, bisagras y herrajes de colgar. Herrajes de cierre y manivela tipo Tesa (no incluidos, medidos aparte). Incluso instalación de burlete perimetral de neopreno para amortiguar el golpeo de la puerta. ajuste de la hoja, fijación de los herrajes y ajuste final.
- El acristalamiento completo de la mampara una vez reinstalada.
Todos los medios auxiliares, material, pequeño material y accesorios necesarios para llevar a cabo los trabajos descritos.Totalmente montada y probada por la empresa instaladora mediante las correspondientes pruebas de servicio (incluidas en este precio). Según planos de detalle de carpintería.

| Código | Ud | Descripción | Rendimiento | Precio |
|---|---|---|---|---|
| mt24gen030aa | ud | Material necesario p/reensamblaje de mampara PVC (material; 04/02/2017) | 1 | 120.73583739982 |
| mt22pxl020b | m² | Hoja ciega lisa acabado HPL RAL 9001/RAL 9004/Rojo | 1.74 | 53.968139344611 |
| mt23ibx010d | ud | Bisagra cilíndrica acero Inox AISI 316L | 4 | 0.4499844859195 |
| mt23ppb011 | ud | Tornillo de acero 19/22 mm. | 24 | 0.0199993104853 |
| mo170 | h | Oficial 1ª carpintero. | 5.56 | 16.349436321742 |
| mo256 | h | Ayudante carpintero. | 5.23 | 15.379469763204 |
| mo173 | h | Oficial 1ª cristalero. | 1.56 | 16.349436321742 |
| mo255 | h | Ayudante cristalero. | 1.56 | 15.379469763204 |
| %MAUX | % | Medios auxiliares | 2 % |  |
| %C I | % | costes indirectos | 3 % |  |

| Medición | Uds. | Parcial |
|---|---|---|
| V23-Sala de visitas | 1 | 1.00 |
| Total |  | 1 |

**11.14** ud Cv1-DOBLE PUERTA 2H VIDRIERAS HPL 365x280cm C/MONTANTE FIJO (30/01/2017)
1 ud × 1109.86 = 1109.86
Suministro y colocación de doble puerta interior abatible, de dos hojas vidrieras simétricas de 220x87x4,4cm con un hueco para acristalar de 57x105cm cada hoja (vidrios no incluidos), con montante fijo ciego hasta la altura de falso techo (280cm desde acabado de suelo). Formadas las hojas y el montante por hojas de bastidor con montante intermedio de madera de pino canteado en laminado compacto de alta presión (HPL) negro de 6mm de espesor, alma rellena con aislante de lana mineral, acabado en placas HPL de compacto fenólico de 4mm de espesor color blanco RAL 9001. Incluso precerco y bastidor de montante de pino país de 35 mm y ancho el del tabique en que se instale en todo el perímetro, duplicado en montante intermedio, galces de hoja practicable macizos de HPL negro de 14mm de espesor, junquillos y galces de parte vidriada de 20mm de madera de castaño macizo barnizado en taller, tapajuntas en ambas caras de madera maciza de castaño 90x10mm, bisagras, tapajuntas del mismo material de cara de pasillo junto a pilar de 300x10mm, herrajes de colgar . Herrajes de cierre y manivela tipo Tesa (no incluidos, medidos aparte). Incluso cantos pulidos, biselados y fresados para herrajes, instalación de burlete perimetral de neopreno para amortiguar el golpeo de la puerta, ajuste de las hojas, fijación de los herrajes, colocación de junquillos clavados y ajuste final. Colocación y sellado del vidrio con silicona incolora no incluidos, medidos en otra partida.
Incluso zócalo de acero inoxidable AISI 304 de 1,2mm de grosor y 300mm de altura.
Totalmente montada y probada por la empresa instaladora mediante las correspondientes pruebas de servicio (incluidas en este precio). Según planos de detalle de carpintería.
NORMATIVA DE APLICACIÓN Montaje: NTE-PPM. Particiones: Puertas de madera. NTE-FVP. Fachadas: Vidrios planos.
CRITERIO DE MEDICIÓN EN PROYECTO Número de unidades previstas, según documentación gráfica de Proyecto. Colocación de la hoja. Colocación de los herrajes de cierre. Colocación de accesorios. Colocación y sellado del vidrio. Colocación de junquillos. Realización de pruebas de servicio.
CONDICIONES PREVIAS QUE HAN DE CUMPLIRSE ANTES DE LA EJECUCIÓN DE LAS UNIDADES DE OBRA DEL SOPORTE.Se comprobará que el precerco está correctamente colocado, aplomado y a escuadra, y que las medidas de altura y anchura del hueco son constantes en toda su longitud. Se comprobará que las dimensiones del hueco y del precerco, así como el sentido de apertura, se corresponden con los de Proyecto.
PROCESO DE EJECUCIÓN FASES DE EJECUCIÓN. Limpieza del precerco y marco ya instalado.
CONDICIONES DE TERMINACIÓN.El conjunto será sólido. El conjunto de la puerta quedará aplomado y ajustado.
CONSERVACIÓN Y MANTENIMIENTO.Se protegerá frente a golpes y salpicaduras.
CRITERIO DE MEDICIÓN EN OBRA Y CONDICIONES DE ABONO.Se medirá el número de unidades realmente ejecutadas según especificaciones de Proyecto.

| Código | Ud | Descripción | Rendimiento | Precio |
|---|---|---|---|---|
| mt22aap011jn | m | Precerco mad.pino,e=35mm,ancho tab,i/elem.fijacion (material; 04/02/2017) | 18.45 | 3.1198924357085 |
| mt22agc010fbp | m | Galce + junquillo macizo castaño, e=20mm, ancho precerco | 21.8 | 5.019826931813 |
| mt22agc010fbo | m | Galce macizo, HPL negro,e=12mm, ancho según precerco | 12.2 | 5.019826931813 |
| mt22pxg020mdb | m² | Hoja vidriera lisa acabado HPL RAL9001,i/junquillo,galce,burlete | 7.66 | 59.767939385351 |
| mt22pxl020b | m² | Hoja ciega lisa acabado HPL RAL 9001/RAL 9004/Rojo | 2.1 | 53.968139344611 |
| mt23ibx010d | ud | Bisagra cilíndrica acero Inox AISI 316L | 16 | 0.4499844859195 |
| mt23ppb011 | ud | Tornillo de acero 19/22 mm. | 96 | 0.0199993104853 |
| mt22atc010bj | m | Tapajuntas madera castaño macizo 90x10 mm, barniz mate | 16 | 3.8198683026944 |
| mt22atc010bk | m | Tapajuntas madera castaño macizo 300x15 mm, barniz mate (material; 03/02/2017) | 2.8 | 18.229371507361 |
| mt26pca021ZI | ud | Zocalo Inox 200mm, e=1,2mm | 1 | 31.308920564754 |
| mo170 | h | Oficial 1ª carpintero. | 3.956 | 16.349436321742 |
| mo256 | h | Ayudante carpintero. | 3.956 | 15.379469763204 |
| %C I | % | costes indirectos | 3 % |  |

| Medición | Uds. | Parcial |
|---|---|---|
| P25 |  |  |
| Cortavientos C/Remesón | 1 | 1.00 |
| Total |  | 1 |

**11.15** ud Cv2-DOBLE PUERTA 2H VIDR.HPL 365x280cm C/MONTANTE+FIJOS ACRIST. (30/01/2017)
1 ud × 1648.63 = 1648.63
Suministro y colocación de doble puerta interior abatible, de dos hojas vidrieras simétricas de 220x87x4,4cm con un hueco para acristalar de 57x105cm cada hoja (vidrios no incluidos), con fijos vidriados laterales de dimensiones 280x224 con 4 parteluces verticales según planos , y montantes fijo cigo sobre las hojas hasta la altura de falso techo (280cm desde acabado de suelo). Las hojas y el montante formados por hojas de bastidor con montante intermedio de madera de pino canteado en laminado compacto de alta presión (HPL) negro de 6mm de espesor, alma rellena con aislante de lana mineral, acabado en placas HPL de compacto fenólico de 4mm de espesor color blanco RAL 9001. Incluso precerco y bastidor de montante de pino país de 35 mm y ancho el del tabique en que se instale en todo el perímetro, duplicados en montantes del perímetro de las hojas practicables, galces de hoja practicable macizos de HPL negro de 14mm de espesor, junquillos y galces de partes vidriadas de 20mm de madera de castaño macizo barnizado en taller, tapajuntas en ambas caras de madera maciza de castaño 90x10mm y de 300x15mm tapando la pantalla de hormigón, bisagras, herrajes de colgar . Herrajes de cierre y manivela tipo Tesa (no incluidos, medidos aparte). Incluso cantos pulidos, biselados y fresados para herrajes, instalación de burlete perimetral de neopreno para amortiguar el golpeo de la puerta, ajuste de las hojas, fijación de Incluso zócalo de acero inoxidable AISI 304 de 1,2mm de grosor y 300mm de altura.los herrajes, colocación de junquillos clavados y ajuste final. Colocación y sellado del vidrio con silicona incolora no incluidos, medidos en otra partida.
Totalmente montada y probada por la empresa instaladora mediante las correspondientes pruebas de servicio (incluidas en este precio). Según planos de detalle de carpintería.
NORMATIVA DE APLICACIÓN Montaje: NTE-PPM. Particiones: Puertas de madera.NTE-FVP. Fachadas: Vidrios planos.
CRITERIO DE MEDICIÓN EN PROYECTO Número de unidades previstas, según documentación gráfica de Proyecto. Colocación de la hoja. Colocación de los herrajes de cierre. Colocación de accesorios. Colocación y sellado del vidrio. Colocación de junquillos. Realización de pruebas de servicio.
CONDICIONES PREVIAS QUE HAN DE CUMPLIRSE ANTES DE LA EJECUCIÓN DE LAS UNIDADES DE OBRA DEL SOPORTE.Se comprobará que el precerco está correctamente colocado, aplomado y a escuadra, y que las medidas de altura y anchura del hueco son constantes en toda su longitud. Se comprobará que las dimensiones del hueco y del precerco, así como el sentido de apertura, se corresponden con los de Proyecto.
PROCESO DE EJECUCIÓN FASES DE EJECUCIÓN. Limpieza del precerco y marco ya instalado.
CONDICIONES DE TERMINACIÓN.El conjunto será sólido. El conjunto de la puerta quedará aplomado y ajustado.
CONSERVACIÓN Y MANTENIMIENTO.Se protegerá frente a golpes y salpicaduras.
CRITERIO DE MEDICIÓN EN OBRA Y CONDICIONES DE ABONO.Se medirá el número de unidades realmente ejecutadas según especificaciones de Proyecto.

| Código | Ud | Descripción | Rendimiento | Precio |
|---|---|---|---|---|
| mt22aap011jn | m | Precerco mad.pino,e=35mm,ancho tab,i/elem.fijacion | 34.5 | 3.1198924357085 |
| mt22agc010fbp | m | Galce + junquillo macizo castaño, e=20mm, ancho precerco | 60.35 | 5.019826931813 |
| mt22agc010fbo | m | Galce macizo, HPL negro,e=12mm, ancho según precerco | 12.2 | 5.019826931813 |
| mt22pxg020mdb | m² | Hoja vidriera lisa acabado HPL RAL9001,i/junquillo,galce,burlete | 7.76 | 59.767939385351 |
| mt22pxl020b | m² | Hoja ciega lisa acabado HPL RAL 9001/RAL 9004/Rojo | 2.1 | 53.968139344611 |
| mt23ibx010d | ud | Bisagra cilíndrica acero Inox AISI 316L | 16 | 0.4499844859195 |
| mt23ppb011 | ud | Tornillo de acero 19/22 mm. | 96 | 0.0199993104853 |
| mt22atc010bj | m | Tapajuntas madera castaño macizo 90x10 mm, barniz mate | 78.75 | 3.8198683026944 |
| mt22atc010bk | m | Tapajuntas madera castaño macizo 300x15 mm, barniz mate | 2.8 | 18.229371507361 |
| mt26pca021ZI | ud | Zocalo Inox 200mm, e=1,2mm | 1 | 31.308920564754 |
| mo170 | h | Oficial 1ª carpintero. | 5.021 | 16.349436321742 |
| mo256 | h | Ayudante carpintero. | 5.021 | 15.379469763204 |
| %C I | % | costes indirectos | 3 % |  |

| Medición | Uds. | Parcial |
|---|---|---|
| P26 |  |  |
| Cortavientos porche patio | 1 | 1.00 |
| Total |  | 1 |

**11.16** m Ci14-15/Ch1/2/3 MARCO PARA FIJACIÓN DE CARP.INTERIORES (31/01/2017)
34.9 m × 22.73 = 793.28
Suministro y colocación de marco para la colocación de vidrios en interiores(vidrio no incluido), formado por precerco de pino país de 35 mm y ancho el del tabique en que se instale en todo el perímetro, galces y junquillos de 20mm de madera de castaño macizo barnizado en taller, tapajuntas en ambas caras de madera maciza de castaño 90x10mm. Incluso colocación de junquillos clavados y ajuste final. Colocación y sellado del vidrio con silicona incolora no incluidos, medidos en otra partida. Totalmente montada. Según planos de detalle de carpintería.
CRITERIO DE MEDICIÓN EN PROYECTO.Metros, según documentación gráfica de Proyecto.
CONDICIONES PREVIAS QUE HAN DE CUMPLIRSE ANTES DE LA EJECUCIÓN DE LAS UNIDADES DE OBRA DEL SOPORTE.Se comprobará que los cerramientos del hueco están terminados.
CONDICIONES DE TERMINACIÓN.El conjunto será sólido. EL elemento quedará aplomadas y ajustadas.
CONSERVACIÓN Y MANTENIMIENTO.Se protegerá frente a golpes y salpicaduras.
CRITERIO DE MEDICIÓN EN OBRA Y CONDICIONES DE ABONO.Se medirá la longitud realmente ejecutadas según especificaciones de Proyecto.

| Código | Ud | Descripción | Rendimiento | Precio | Importe |
|---|---|---|---|---|---|
| mt22aap011jn | m | Precerco mad.pino,e=35mm,ancho tab,i/elem.fijacion | 1 | 3.1198924357085 | 3.12 |
| mt22agc010fbp | m | Galce + junquillo macizo castaño, e=20mm, ancho precerco | 1 | 5.019826931813 | 5.02 |
| mt22atc010bj | m | Tapajuntas madera castaño macizo 90x10 mm, barniz mate | 2 | 3.8198683026944 | 7.64 |
| mo170 | h | Oficial 1ª carpintero. | 0.198 | 16.349436321742 | 3.24 |
| mo256 | h | Ayudante carpintero. | 0.198 | 15.379469763204 | 3.05 |
| %C I | % | costes indirectos | 3 % | 22.07 | 0.66 |
|  |  | Total |  |  | 22.73 |

| Medición | Uds. | Largo | Parcial |
|---|---|---|---|
| DOBLES ALTURAS |  |  |  |
| Ch1 | 2 | 2 | 4.00 |
| Ch2 | 2 | 5 | 10.00 |
| Ch3 | 2 | 5.7 | 11.40 |
| CARPINTERÍAS EL SALA PROFERORES |  |  |  |
| Ci14 | 2 | 2 | 4.00 |
|  | 2 | 0.85 | 1.70 |
| Ci15 | 4 | 0.95 | 3.80 |
| Total |  |  | 34.9 |

**11.17** u Cf1,Cf4-CABINA SANIT.DOBLE 164X180/190 E=13MM, 2PUERTAS/1LATERAL (20/02/2017)
2 u × 759.47 = 1518.94
Suministro y montaje de cabina sanitaria doble formada por un frente con dos puertas y un lateral , de medidas globales 1800x1640 mm y 2000 mm de altura y 1900x1640 y 2000 mm de altura (en el descompuesto de la partida se ha promediado la longitud total de ambos conjuntos), de tablero fenólico HPL fabricado especialmente para zonas húmedas, de 13 mm de espesor y 1830mm de altura, tipo TRESPA/ARPA/POLYREY o equivalente, según carta de colores RAL a elegir por la DF, Euroclase B-s2, d0 de reacción al fuego, según UNE-EN 13501-1, cantos perimetrales pulidos, biselados y fresados para embutir herrajes de cuelgue y seguridad; compuesta de: 2 puertas de 630, costeros frontales simétricos y 1 lateral; herrajes de estructura soporte y accesorios de acero inox AISI 3169L satinado, formada por pies regulables, tubo superior de 21,3mm de diámetro y espesor 1,2mm, piezas de unión del tubo superior si fuese necesario por su longitud o para formar ángulos de encuentro de barras, rosetas de fijación fijadas a paramento con taco del sistema, pinzas superiores de sujección de los tableros, soportes en ángulo para fijación de panel a pared y entre paneles, tope-percha con taco de goma en frente de golpeo, bisagras con resorte auto cierre de alta calidad de acero inox. AISI 316L de 2 mm de espesor y 18 mm de nudo con muelle, batientes con goma de amortiguación de impacto, doble pomo tirador fijo, condena giratoria con registro extedrior e indicador de libre/ocupado, y todos los accesorios y pequeño material necesarios para correcta instalación de la mampara, sistema tipo Programa 500-SS PBA de ARCON o equivalente.
Incluso ajuste de la hoja, fijación de los herrajes, nivelación y ajuste final, transporte, desplazamiento y montaje, medios auxiliares, totalmente terminado y en funcionamiento. Medida la unidad totalmente montada.
CRITERIO DE MEDICIÓN EN PROYECTO. Número de unidades previstas, según documentación gráfica de Proyecto.
CONDICIONES PREVIAS QUE HAN DE CUMPLIRSE ANTES DE LA EJECUCIÓN DE LAS UNIDADES DE OBRA. DEL SOPORTE.Se comprobará que su situación se corresponde con la de Proyecto y que la zona de ubicación está completamente terminada.
PROCESO DE EJECUCIÓN FASES DE EJECUCIÓN. Replanteo. Colocación de los herrajes de colgar. Colocación de la hoja. Colocación de los herrajes de cierre y accesorios. Nivelación y ajuste final.
CONDICIONES DE TERMINACIÓN. La fijación será adecuada.
CONSERVACIÓN Y MANTENIMIENTO. Se protegerá frente a golpes y salpicaduras.
CRITERIO DE MEDICIÓN EN OBRA Y CONDICIONES DE ABONO. Se medirá el número de unidades realmente colocadas según especificaciones de Proyecto.

| Código | Ud | Descripción | Rendimiento | Precio | Importe |
|---|---|---|---|---|---|
| mt45cvg010e | ml | Panel HPL lateral cabina sanitaria h=2m,e=13mm (material; 27/05/2017) | 1.65 | 114.62604804656 | 189.13 |
| mt45cvg010p | ml | Panel HPL frontal con puertas 63cm.comp. h=2m,e=13 mm (material; 27/05/2017) | 1.85 | 157.56456765852 | 291.49 |
| mt45cvg010pmC | u | Condena con registro Inox AISI 316L (material; 27/05/2017) | 2 | 38.828661307231 | 77.66 |
| mt45cvg010pm | u | Accesorios Inox AISI 316L instalación cabinas (material; 27/05/2017) | 40 | 2.8899003651274 | 115.60 |
| mo121 | h | Oficial 1ª montador. | 2 | 16.349436321742 | 32.70 |
| mo211 | h | Ayudante montador. | 2 | 15.379469763204 | 30.76 |
| %C I | % | costes indirectos | 3 % | 737.34 | 22.12 |
|  |  | Total |  |  | 759.47 |

| Medición | Uds. | Parcial |
|---|---|---|
| Aseos AL-3 | 1 | 1.00 |
| Aseos AL-6 | 1 | 1.00 |
| Total |  | 2 |

**11.18** u Cf3-CABINA SANIT.145x93 E=13MM, 1 PUERTA/1 LATERAL (20/02/2017)
1 u × 487.02 = 487.02
Suministro y montaje de cabina sanitaria formada por un frente con una puerta y un lateral , de 925x1450 mm y 2000 mm de altura, de tablero fenólico HPL fabricado especialmente para zonas húmedas, de 13 mm de espesor y 1830mm de altura, tipo TRESPA/ARPA/POLYREY o equivalente, según carta de colores RAL a elegir por la DF, Euroclase B-s2, d0 de reacción al fuego, según UNE-EN 13501-1, cantos perimetrales pulidos, biselados y fresados para embutir herrajes de cuelgue y seguridad; compuesta de: puerta de 630, costeros frontales simétricos y 1 lateral; herrajes de estructura soporte y accesorios de acero inox AISI 3169L satinado, formada por pies regulables, tubo superior de 21,3mm de diámetro y espesor 1,2mm, piezas de unión del tubo superior si fuese necesario por su longitud o para formar ángulos de encuentro de barras, rosetas de fijación fijadas a paramento con taco del sistema, pinzas superiores de sujección de los tableros, soportes en ángulo para fijación de panel a pared y entre paneles, tope-percha con taco de goma en frente de golpeo, bisagras con resorte auto cierre de alta calidad de acero inox. AISI 316L de 2 mm de espesor y 18 mm de nudo con muelle, batientes con goma de amortiguación de impacto, doble pomo tirador fijo, condena giratoria con registro extedrior e indicador de libre/ocupado, y todos los accesorios y pequeño material necesarios para correcta instalación de la mampara, sistema tipo Programa 500-SS PBA de ARCON o equivalente.
Incluso ajuste de la hoja, fijación de los herrajes, nivelación y ajuste final, transporte, desplazamiento y montaje, medios auxiliares, totalmente terminado y en funcionamiento. Medida la unidad totalmente montada.
CRITERIO DE MEDICIÓN EN PROYECTO. Número de unidades previstas, según documentación gráfica de Proyecto.
CONDICIONES PREVIAS QUE HAN DE CUMPLIRSE ANTES DE LA EJECUCIÓN DE LAS UNIDADES DE OBRA DEL SOPORTE. Se comprobará que su situación se corresponde con la de Proyecto y que la zona de ubicación está completamente terminada.
PROCESO DE EJECUCIÓN FASES DE EJECUCIÓN.Replanteo. Colocación de los herrajes de colgar. Colocación de la hoja. Colocación de los herrajes de cierre y accesorios. Nivelación y ajuste final.
CONDICIONES DE TERMINACIÓN. La fijación será adecuada.
CONSERVACIÓN Y MANTENIMIENTO. Se protegerá frente a golpes y salpicaduras.
CRITERIO DE MEDICIÓN EN OBRA Y CONDICIONES DE ABONO. Se medirá el número de unidades realmente colocadas según especificaciones de Proyecto.

| Código | Ud | Descripción | Rendimiento | Precio | Importe |
|---|---|---|---|---|---|
| mt45cvg010e | ml | Panel HPL lateral cabina sanitaria h=2m,e=13mm | 1.45 | 114.62604804656 | 166.208 |
| mt45cvg010p | ml | Panel HPL frontal con puertas 63cm.comp. h=2m,e=13 mm | 0.93 | 157.56456765852 | 146.535 |
| mt45cvg010pmC | u | Condena con registro Inox AISI 316L | 1 | 38.828661307231 | 38.829 |
| mt45cvg010pm | u | Accesorios Inox AISI 316L instalación cabinas | 26 | 2.8899003651274 | 75.137 |
| mo121 | h | Oficial 1ª montador. | 1.454 | 16.349436321742 | 23.772 |
| mo211 | h | Ayudante montador. | 1.454 | 15.379469763204 | 22.362 |
| %C I | % | costes indirectos | 3 % | 472.843 | 14.185 |
|  |  | Total |  |  | 487.02 |

| Medición | Uds. | Parcial |
|---|---|---|
| Aseos AL-5 | 1 | 1.00 |
| Total |  | 1 |

**11.19** u Cf2- CABINA SANIT.CUÁDRUPLE, 164X93 E=13MM,4 PUERTAS/3 LATERALES (20/02/2017)
1 u × 1640.49 = 1640.49
Suministro y montaje de cabina sanitaria cuádruple formada por un frente con cuatro puertas y tres laterales , de medidas globales 3450x1640 mm y 2000 mm de altura (en el descompuesto de la partida se ha contemplado la longitud total de ambos conjuntos), de tablero fenólico HPL fabricado especialmente para zonas húmedas, de 13 mm de espesor y 1830mm de altura, tipo TRESPA/ARPA/POLYREY o equivalente, según carta de colores RAL a elegir por la DF, Euroclase B-s2, d0 de reacción al fuego, según UNE-EN 13501-1, cantos perimetrales pulidos, biselados y fresados para embutir herrajes de cuelgue y seguridad; compuesta de: 4 puertas de 630, costeros frontales simétricos y 3 laterales; herrajes de estructura soporte y accesorios de acero inox AISI 3169L satinado, formada por pies regulables, tubo superior de 21,3mm de diámetro y espesor 1,2mm, piezas de unión del tubo superior si fuese necesario por su longitud o para formar ángulos de encuentro de barras, rosetas de fijación fijadas a paramento con taco del sistema, pinzas superiores de sujección de los tableros, soportes en ángulo para fijación de panel a pared y entre paneles, tope-percha con taco de goma en frente de golpeo, bisagras con resorte auto cierre de alta calidad de acero inox. AISI 316L de 2 mm de espesor y 18 mm de nudo con muelle, batientes con goma de amortiguación de impacto, doble pomo tirador fijo, condena giratoria con registro extedrior e indicador de libre/ocupado, y todos los accesorios y pequeño material necesarios para correcta instalación de la mampara, sistema tipo Programa 500-SS PBA de ARCON o equivalente.
Incluso ajuste de la hoja, fijación de los herrajes, nivelación y ajuste final, transporte, desplazamiento y montaje, medios auxiliares, totalmente terminado y en funcionamiento. Medida la unidad totalmente montada.
CRITERIO DE MEDICIÓN EN PROYECTO. Número de unidades previstas, según documentación gráfica de Proyecto.
CONDICIONES PREVIAS QUE HAN DE CUMPLIRSE ANTES DE LA EJECUCIÓN DE LAS UNIDADES DE OBRA DEL SOPORTE. Se comprobará que su situación se corresponde con la de Proyecto y que la zona de ubicación está completamente terminada.
PROCESO DE EJECUCIÓN FASES DE EJECUCIÓN. Replanteo. Colocación de los herrajes de colgar. Colocación de la hoja. Colocación de los herrajes de cierre y accesorios. Nivelación y ajuste final.
CONDICIONES DE TERMINACIÓN. La fijación será adecuada.
CONSERVACIÓN Y MANTENIMIENTO. Se protegerá frente a golpes y salpicaduras.
CRITERIO DE MEDICIÓN EN OBRA Y CONDICIONES DE ABONO. Se medirá el número de unidades realmente colocadas según especificaciones de Proyecto.

| Código | Ud | Descripción | Rendimiento | Precio |
|---|---|---|---|---|
| mt45cvg010e | ml | Panel HPL lateral cabina sanitaria h=2m,e=13mm | 4.95 | 114.62604804656 |
| mt45cvg010p | ml | Panel HPL frontal con puertas 63cm.comp. h=2m,e=13 mm | 3.45 | 157.56456765852 |
| mt45cvg010pmC | u | Condena con registro Inox AISI 316L | 4 | 38.828661307231 |
| mt45cvg010pm | u | Accesorios Inox AISI 316L instalación cabinas | 80 | 2.8899003651274 |
| mo121 | h | Oficial 1ª montador. | 3 | 16.349436321742 |
| mo211 | h | Ayudante montador. | 3 | 15.379469763204 |
| %C I | % | costes indirectos | 3 % |  |

| Medición | Uds. | Parcial |
|---|---|---|
| Aseos AL-4 | 1 | 1.00 |
| Total |  | 1 |

**11.20** ud En1-ENCIMERA L=250cm ASEOS (23/01/2017)
2 ud × 395.28 = 790.56
Suministro, montaje y ejecución de encimera a una alturas (90cm respecto a suelo acabado) formada por estructura de bastidor y ménsula de acero laminado 60.60.3, soldado, firmemente fijada a pared y convenientemente protegida de la corrosión con esmalte martelé, repisa de tablero compacto fenólico HPL acabado en color negro adherido a estructura soporte, de 18mm de espesor, , con cantos biselados a 45º, frentes de 20cm de ancho y faldones laterales hasta el suelo, según planos, de tabla de 10mm de espesor de madera contrachapada con tratamiento antihumedad rechapada en castaño con canteado biselado , i/ barnizado extramate. Incluso anclajes, sellado perimetral por medio de un cordón de 5 mm de espesor de sellador elástico, formación de huecos de lavabos y griferías, y remates, perfectamente terminada. Totalmente instalado ,perfectamente terminada conforme documentación gráfica.
CRITERIO DE MEDICIÓN EN PROYECTO.Número de unidades previstas, según documentación gráfica de Proyecto. No se han duplicado esquinas en la medición de la longitud de la encimera.
CONDICIONES PREVIAS QUE HAN DE CUMPLIRSE ANTES DE LA EJECUCIÓN DE LAS UNIDADES DE OBRA DEL SOPORTE.Se comprobará que su situación se corresponde con la de Proyecto.
PROCESO DE EJECUCIÓN FASES DE EJECUCIÓN.Replanteo y trazado en el paramento de la situación de la encimera. Colocación y fijación de los elementos de soporte. Colocación, ajuste y fijación de la encimera sobre los elementos soporte. Recibido de sanitarios y griferías. Colocación de frentes, faldones y remates. Sellado y masillado de encuentros.
CONDICIONES DE TERMINACIÓN. La fijación será adecuada. Tendrá planeidad.
CONSERVACIÓN Y MANTENIMIENTO. Se protegerá frente a golpes, rozaduras y cargas pesadas.
CRITERIO DE MEDICIÓN EN OBRA Y CONDICIONES DE ABONO. Se medirá el número de unidades realmente ejecutadas según especificaciones de Proyecto.

| Código | Ud | Descripción | Rendimiento | Precio |
|---|---|---|---|---|
| mt19ema010a | m | Encimera repisa fenólico masa ancho 600mm, canteado bisel,e=18mm (material; 24/01/2017) | 2.5 | 27.889038471766 |
| mt19ewa010i | ud | Formación de hueco encimera (material; 23/01/2017) | 8 | 15.029481829711 |
| mt29tma020d | m² | Tabl.contrachap.antihumedad rech.castaño,e=10mm.frente+faldones (material; 24/01/2017) | 1.22 | 25.179131901006 |
| mt27baj010b | l | Barnizado incoloro extramate (material; 24/01/2017) | 0.134 | 21.079273251518 |
| mt07ala240ca | kg | Perfil Acero laminado S275JR tubular/angular.i/imprim anticor | 57.09 | 0.9499672480523 |
| mt27esm010 | kg | Esmalte martelé perfiles acero lam.(repercusión por kg/acero) | 57.09 | 0.3799868992209 |
| mt19ewa020 | ud | Material auxiliar para anclaje de encimera (material; 23/01/2017) | 1 | 10.189648692266 |
| mt32war010 | kg | Sellador elástico de poliuretano monocomponente para juntas (material; 23/01/2017) | 0.64 | 9.3896762728534 |
| mq08sol020 | h | Equipo y elementos auxiliares para soldadura eléctrica | 0.5 | 2.9798972623113 |
| mo105 | h | Oficial 1ª construcción | 0.5 | 16.349436321742 |
| mo214 | h | Ayudante montador estructura metálica | 0.5 | 15.379469763204 |
| mo170 | h | Oficial 1ª carpintero. | 1.6 | 16.349436321742 |
| mo256 | h | Ayudante carpintero. | 1.6 | 15.379469763204 |
| %C I | % | costes indirectos | 3 % |  |

| Medición | Uds. | Parcial |
|---|---|---|
| Aseo Al-3 | 1 | 1.00 |
| Aseo Al-4 | 1 | 1.00 |
| Total |  | 2 |

**11.21** ud En2-ENCIMERA L=160cm USOS MÚLTIPLES (23/01/2017)
1 ud × 268.04 = 268.04
Suministro, montaje y ejecución de encimera a una alturas (70cm respecto a suelo acabado) formada por estructura de bastidor y ménsula de acero laminado 60.60.3, soldado, firmemente fijada a pared y convenientemente protegida de la corrosión con esmalte martelé, repisa de tablero compacto fenólico HPL acabado en color negro adherido a estructura soporte, de 18mm de espesor, con cantos biselados a 45%, remates, frentes de 20cm de ancho y faldones laterales hasta el suelo, según planos, de tabla de 10mm de espesor de madera contrachapada con tratamiento antihumedad rechapada en castaño con canteado biselado , i/ barnizado extramate. Incluso anclajes, sellado perimetral por medio de un cordón de 5 mm de espesor de sellador elástico, formación de huecos de lavabos y griferías, y remates, perfectamente terminada. Totalmente instalado ,perfectamente terminada conforme documentación gráfica.
CRITERIO DE MEDICIÓN EN PROYECTO. Número de unidades previstas, según documentación gráfica de Proyecto. No se han duplicado esquinas en la medición de la longitud de la encimera.
CONDICIONES PREVIAS QUE HAN DE CUMPLIRSE ANTES DE LA EJECUCIÓN DE LAS UNIDADES DE OBRA DEL SOPORTE.Se comprobará que su situación se corresponde con la de Proyecto.
PROCESO DE EJECUCIÓN FASES DE EJECUCIÓN.Replanteo y trazado en el paramento de la situación de la encimera. Colocación y fijación de los elementos de soporte. Colocación, ajuste y fijación de la encimera sobre los elementos soporte. Recibido de sanitarios y griferías. Colocación de frentes, faldones y remates. Sellado y masillado de encuentros.
CONDICIONES DE TERMINACIÓN. La fijación será adecuada. Tendrá planeidad.
CONSERVACIÓN Y MANTENIMIENTO. Se protegerá frente a golpes, rozaduras y cargas pesadas.
CRITERIO DE MEDICIÓN EN OBRA Y CONDICIONES DE ABONO. Se medirá el número de unidades realmente ejecutadas según especificaciones de Proyecto.

| Código | Ud | Descripción | Rendimiento | Precio | Importe |
|---|---|---|---|---|---|
| mt19ema010a | m | Encimera repisa fenólico masa ancho 600mm, canteado bisel,e=18mm | 1.6 | 27.889038471766 | 44.6225 |
| mt19ewa010i | ud | Formación de hueco encimera | 4 | 15.029481829711 | 60.1179 |
| mt29tma020d | m² | Tabl.contrachap.antihumedad rech.castaño,e=10mm.frente+faldones | 1.44 | 25.179131901006 | 36.2579 |
| mt27baj010b | l | Barnizado incoloro extramate | 0.158 | 21.079273251518 | 3.3305 |
| mt07ala240ca | kg | Perfil Acero laminado S275JR tubular/angular.i/imprim anticor | 35.3 | 0.9499672480523 | 33.5338 |
| mt27esm010 | kg | Esmalte martelé perfiles acero lam.(repercusión por kg/acero) | 35.3 | 0.3799868992209 | 13.4135 |
| mt19ewa020 | ud | Material auxiliar para anclaje de encimera | 1 | 10.189648692266 | 10.1896 |
| mt32war010 | kg | Sellador elástico de poliuretano monocomponente para juntas | 0.32 | 9.3896762728534 | 3.0047 |
| mq08sol020 | h | Equipo y elementos auxiliares para soldadura eléctrica | 0.4 | 2.9798972623113 | 1.1920 |
| mo105 | h | Oficial 1ª construcción | 0.4 | 16.349436321742 | 6.5398 |
| mo214 | h | Ayudante montador estructura metálica | 0.4 | 15.379469763204 | 6.1518 |
| mo170 | h | Oficial 1ª carpintero. | 1.32 | 16.349436321742 | 21.5813 |
| mo256 | h | Ayudante carpintero. | 1.32 | 15.379469763204 | 20.3009 |
| %C I | % | costes indirectos | 3 % | 260.2363 | 7.8071 |
|  |  | Total |  |  | 268.04 |

| Medición | Uds. | Parcial |
|---|---|---|
| Usos múltiples ifantil | 1 | 1.00 |
| Total |  | 1 |

**11.22** ud En3-ENCIMERA L=580cm COMEDOR (23/01/2017)
1 ud × 636.5 = 636.50
Suministro, montaje y ejecución de encimera a dos alturas (90cm y 70cm respecto a suelo acabado) formada por estructura de bastidor y ménsula de acero laminado 60.60.3, soldado, firmemente fijada a pared y convenientemente protegida de la corrosión con esmalte martelé, repisa de tablero compacto fenólico HPL acabado en color negro adherido a estructura soporte, de 18mm de espesor, con cantos biselados a 45º, remates, frentes de 20cm de ancho y faldones laterales hasta el suelo, según planos, de tabla de 10mm de espesor de madera contrachapada con tratamiento antihumedad rechapada en castaño con canteado biselado , i/ barnizado extramate. Incluso anclajes, sellado perimetral por medio de un cordón de 5 mm de espesor de sellador elástico, formación de huecos de lavabos y griferías, y remates, perfectamente terminada. Totalmente instalado ,perfectamente terminada conforme documentación gráfica.
CRITERIO DE MEDICIÓN EN PROYECTO Número de unidades previstas, según documentación gráfica de Proyecto. No se han duplicado esquinas en la medición de la longitud de la encimera.
CONDICIONES PREVIAS QUE HAN DE CUMPLIRSE ANTES DE LA EJECUCIÓN DE LAS UNIDADES DE OBRA DEL SOPORTE.Se comprobará que su situación se corresponde con la de Proyecto.
PROCESO DE EJECUCIÓN FASES DE EJECUCIÓN.Replanteo y trazado en el paramento de la situación de la encimera. Colocación y fijación de los elementos de soporte. Colocación, ajuste y fijación de la encimera sobre los elementos soporte. Recibido de sanitarios y griferías. Colocación de frentes, faldones y remates. Sellado y masillado de encuentros.
CONDICIONES DE TERMINACIÓN. La fijación será adecuada. Tendrá planeidad.
CONSERVACIÓN Y MANTENIMIENTO.Se protegerá frente a golpes, rozaduras y cargas pesadas.
CRITERIO DE MEDICIÓN EN OBRA Y CONDICIONES DE ABONO. Se medirá el número de unidades realmente ejecutadas según especificaciones de Proyecto.

| Código | Ud | Descripción | Rendimiento | Precio |
|---|---|---|---|---|
| mt19ema010a | m | Encimera repisa fenólico masa ancho 600mm, canteado bisel,e=18mm | 5.8 | 27.889038471766 |
| mt19ewa010i | ud | Formación de hueco encimera | 10 | 15.029481829711 |
| mt29tma020d | m² | Tabl.contrachap.antihumedad rech.castaño,e=10mm.frente+faldones | 2.802 | 25.179131901006 |
| mt27baj010b | l | Barnizado incoloro extramate | 0.308 | 21.079273251518 |
| mt07ala240ca | kg | Perfil Acero laminado S275JR tubular/angular.i/imprim anticor | 98 | 0.9499672480523 |
| mt27esm010 | kg | Esmalte martelé perfiles acero lam.(repercusión por kg/acero) | 98 | 0.3799868992209 |
| mt19ewa020 | ud | Material auxiliar para anclaje de encimera | 1 | 10.189648692266 |
| mt32war010 | kg | Sellador elástico de poliuretano monocomponente para juntas | 0.8 | 9.3896762728534 |
| mq08sol020 | h | Equipo y elementos auxiliares para soldadura eléctrica | 0.5 | 2.9798972623113 |
| mo105 | h | Oficial 1ª construcción | 0.5 | 16.349436321742 |
| mo214 | h | Ayudante montador estructura metálica | 0.5 | 15.379469763204 |
| mo170 | h | Oficial 1ª carpintero. | 2 | 16.349436321742 |
| mo256 | h | Ayudante carpintero. | 2 | 15.379469763204 |
| %C I | % | costes indirectos | 3 % |  |

| Medición | Uds. | Parcial |
|---|---|---|
| Comedor | 1 | 1.00 |
| Total |  | 1 |

**11.23** ud En4-ENCIMERA 30x245cm PASAPLATOS COCINA (23/01/2017)
1 ud × 311.4 = 311.40
Suministro, montaje y ejecución de encimera a una altura (95cm respecto a suelo acabado, si bien esta cota ha de ser comprobada de acuerdo a la altura del mobiliario de cocina a reutilizar, ajustándose la altura de repisa adecuadamente a esta circunstancia) formada por estructura de bastidor y ménsula de acero laminado 40.40.2, soldado, firmemente fijada a bastidor de tubo rectangular de acero laminado 70.40.2 alojado en partición de entramado autoportante pared y convenientemente protegida de la corrosión con esmalte martelé, repisa de tablero compacto fenólico HPL acabado en color negro adherido a estructura soporte, de 18mm de espesor, con cantos biselados a 45% en frente a cocina y cajeado en frente a comedor para recibir remate tipo mamperlán de castaño macizo de dimensiones 60x35mm barnizado mate, remates, faldones laterales hasta el suelo, de tabla de HPL 10mm de espesor. Incluso anclajes, y remates. Totalmente instalado, perfectamente terminada conforme documentación gráfica.
CRITERIO DE MEDICIÓN EN PROYECTO. Número de unidades previstas, según documentación gráfica de Proyecto. No se han duplicado esquinas en la medición de la longitud de la encimera.
CONDICIONES PREVIAS QUE HAN DE CUMPLIRSE ANTES DE LA EJECUCIÓN DE LAS UNIDADES DE OBRA DEL SOPORTE.Se comprobará que su situación se corresponde con la de Proyecto.
PROCESO DE EJECUCIÓN FASES DE EJECUCIÓN.Replanteo y trazado en el paramento de la situación de la encimera. Colocación y fijación de los elementos de soporte. Colocación, ajuste y fijación de la encimera sobre los elementos soporte. Colocación de frentes, faldones y remates. Sellado y masillado de encuentros.
CONDICIONES DE TERMINACIÓN. La fijación será adecuada. Tendrá planeidad.
CONSERVACIÓN Y MANTENIMIENTO. Se protegerá frente a golpes, rozaduras y cargas pesadas.
CRITERIO DE MEDICIÓN EN OBRA Y CONDICIONES DE ABONO. Se medirá el número de unidades realmente ejecutadas según especificaciones de Proyecto.

| Código | Ud | Descripción | Rendimiento | Precio | Importe |
|---|---|---|---|---|---|
| mt19ema010b | m² | HPL negro, canteado bisel/cajeado,e=18mm (material; 04/02/2017) | 2 | 69.717596351793 | 139.435 |
| mt18rpe100b | m | Remate-mamperlán castaño macizo, barniz extramate (material; 04/02/2017) | 2.45 | 16.829419773389 | 41.232 |
| mt07ala240ca | kg | Perfil Acero laminado S275JR tubular/angular.i/imprim anticor | 45 | 0.9499672480523 | 42.749 |
| mt27esm010 | kg | Esmalte martelé perfiles acero lam.(repercusión por kg/acero) | 45 | 0.3799868992209 | 17.099 |
| mt19ewa020 | ud | Material auxiliar para anclaje de encimera | 1 | 10.189648692266 | 10.190 |
| mq08sol020 | h | Equipo y elementos auxiliares para soldadura eléctrica | 0.3 | 2.9798972623113 | 0.894 |
| mo105 | h | Oficial 1ª construcción | 0.3 | 16.349436321742 | 4.905 |
| mo214 | h | Ayudante montador estructura metálica | 0.4 | 15.379469763204 | 6.152 |
| mo170 | h | Oficial 1ª carpintero. | 1.25 | 16.349436321742 | 20.437 |
| mo256 | h | Ayudante carpintero. | 1.25 | 15.379469763204 | 19.224 |
| %C I | % | costes indirectos | 3 % | 302.317 | 9.070 |
|  |  | Total |  |  | 311.4 |

| Medición | Uds. | Parcial |
|---|---|---|
| Pasaplatos cocina | 1 | 1.00 |
| Total |  | 1 |

**11.24** ud En5-ENCIMERA 105x160cm SECRETARÍA (23/01/2017)
1 ud × 329.87 = 329.87
Suministro, montaje y ejecución de encimera a una altura (76cm respecto a suelo acabado, dejando en todo caso una altura libre por debajo de ella terminade de 70cm y dejando hacia el vestíbulo un fondo de 55cm libre de obstáculos) formada por estructura de bastidor y ménsula de acero laminado 40.40.2, soldado, firmemente fijada a bastidor de tubo rectangular de acero laminado 70.40.2 alojado en partición de entramado autoportante pared y convenientemente protegida de la corrosión con esmalte martelé, repisa de tablero compacto fenólico HPL acabado en color negro adherido a estructura soporte, de 18mm de espesor, con cantos cajeados en frentes a secretaría y vestíbulo para recibir remate tipo mamperlán de castaño macizo de dimensiones 60x35mm barnizado mate, remates, recibido a paramentos de bastidores, faldón lateral hasta el suelo en secretaría de 35cm de fondo, de tabla de HPL 10mm de espesor. Incluso anclajes, y remates. Totalmente instalado, perfectamente terminada conforme documentación gráfica.
CRITERIO DE MEDICIÓN EN PROYECTO. Número de unidades previstas, según documentación gráfica de Proyecto. No se han duplicado esquinas en la medición de la longitud de la encimera.
CONDICIONES PREVIAS QUE HAN DE CUMPLIRSE ANTES DE LA EJECUCIÓN DE LAS UNIDADES DE OBRA DEL SOPORTE.Se comprobará que su situación se corresponde con la de Proyecto.
PROCESO DE EJECUCIÓN FASES DE EJECUCIÓN.Replanteo y trazado en el paramento de la situación de la encimera. Colocación y fijación de los elementos de soporte. Colocación, ajuste y fijación de la encimera sobre los elementos soporte. Colocación de frentes, faldones y remates. Sellado y masillado de encuentros.
CONDICIONES DE TERMINACIÓN. La fijación será adecuada. Tendrá planeidad.
CONSERVACIÓN Y MANTENIMIENTO.Se protegerá frente a golpes, rozaduras y cargas pesadas.
CRITERIO DE MEDICIÓN EN OBRA Y CONDICIONES DE ABONO. Se medirá el número de unidades realmente ejecutadas según especificaciones de Proyecto.

| Código | Ud | Descripción | Rendimiento | Precio | Importe |
|---|---|---|---|---|---|
| mt19ema010b | m² | HPL negro, canteado bisel/cajeado,e=18mm | 2.25 | 69.717596351793 | 156.865 |
| mt18rpe100b | m | Remate-mamperlán castaño macizo, barniz extramate | 3.27 | 16.829419773389 | 55.032 |
| mt07ala240ca | kg | Perfil Acero laminado S275JR tubular/angular.i/imprim anticor | 35 | 0.9499672480523 | 33.249 |
| mt27esm010 | kg | Esmalte martelé perfiles acero lam.(repercusión por kg/acero) | 35 | 0.3799868992209 | 13.300 |
| mt19ewa020 | ud | Material auxiliar para anclaje de encimera | 1 | 10.189648692266 | 10.190 |
| mq08sol020 | h | Equipo y elementos auxiliares para soldadura eléctrica | 0.3 | 2.9798972623113 | 0.894 |
| mo105 | h | Oficial 1ª construcción | 0.3 | 16.349436321742 | 4.905 |
| mo214 | h | Ayudante montador estructura metálica | 0.4 | 15.379469763204 | 6.152 |
| mo170 | h | Oficial 1ª carpintero. | 1.25 | 16.349436321742 | 20.437 |
| mo256 | h | Ayudante carpintero. | 1.25 | 15.379469763204 | 19.224 |
| %C I | % | costes indirectos | 3 % | 320.248 | 9.607 |
|  |  | Total |  |  | 329.87 |

| Medición | Uds. | Parcial |
|---|---|---|
| Encimera Secretaría-Vestíbulo | 1 | 1.00 |
| Total |  | 1 |

**11.25** ud TABLERO CONTRACH.CASTAÑO EN REMATE PUERTA INT-VENTANA (04/02/2017)
3 ud × 67.26 = 201.78
Remate de encuentro entre puerta interior/tabique de cartón yeso y ventana de fachada mediante colocación de galce en premarco visto de la puerta y tapeta de cierre de tablero contrachapado rechapado en castaño macizo barniz extramate de 140x20mm de sección en la altura de la ventana (205cm). Rematado.

| Código | Ud | Descripción | Rendimiento | Precio | Importe |
|---|---|---|---|---|---|
| mt22agc010fbs | m | Tablero contrachapado rechap. castaño barniz mate, 140x20mm (material; 04/02/2017) | 4.1 | 15.049481140196 | 61.703 |
| mo170 | h | Oficial 1ª carpintero. | 0.125 | 16.349436321742 | 2.044 |
| mo256 | h | Ayudante carpintero. | 0.101 | 15.379469763204 | 1.553 |
| %C I | % | costes indirectos | 3 % | 65.300 | 1.959 |
|  |  | Total |  |  | 67.26 |

| Medición | Uds. | Parcial |
|---|---|---|
| Remate P8 Secretario-Secretaría con ventana | 1 | 1.00 |
| Remate en Aseos plnata primera | 2 | 2.00 |
| Total |  | 3 |

**11.26** ud VENTANA 1H CIEGA HPL 150x60CM DESLIZANTE VERTICAL SECRETARÍA (30/01/2017)
1 ud × 238.89 = 238.89
Suministro y colocación de ventana interior deslizante vertical tipo guillotina, de una hoja ciega de 150x60x4cm formada por bastidor de madera de pino canteado en laminado compacto de alta presión (HPL) negro de 6mm de espesor, alma rellena con aislante de lana mineral, acabado en placas HPL de compacto fenólico de 3mm de espesor color negro RAL 9004. Incluso precerco y bastidor de madera laminada de pino barniz mate de dimensiones 75x60mm adosado a tabique, tapajuntas y galces en tabique de madera de castaño 90x10mm, con topes en hoja y en galce dotado de burlete de neopreno, incluso muelles y herrajes de guillotina tipo Procomsa o equivalente, y tirador recto de 96mm de acero inox. Incluso burletes para evitar el golpeo, cantos pulidos, biselados y fresados para herrajes, ajuste de las hojas, fijación de los herrajes. Totalmente montada y probada por la empresa instaladora mediante las correspondientes pruebas de servicio (incluidas en este precio). Según planos de detalle de carpintería.
NORMATIVA DE APLICACIÓN Montaje: NTE-PPM. Particiones: Puertas de madera. NTE-FVP. Fachadas: Vidrios planos.
CRITERIO DE MEDICIÓN EN PROYECTO. Número de unidades previstas, según documentación gráfica de Proyecto. Colocación de la hoja. Colocación de los herrajes de cierre. Colocación de accesorios. Colocación y sellado del vidrio. Colocación de junquillos. Realización de pruebas de servicio.
CONDICIONES PREVIAS QUE HAN DE CUMPLIRSE ANTES DE LA EJECUCIÓN DE LAS UNIDADES DE OBRA DEL SOPORTE.Se comprobará que el precerco está correctamente colocado, aplomado y a escuadra, y que las medidas de altura y anchura del hueco son constantes en toda su longitud. Se comprobará que las dimensiones del hueco y del precerco, así como el sentido de apertura, se corresponden con los de Proyecto.
PROCESO DE EJECUCIÓN FASES DE EJECUCIÓN. Limpieza del precerco y marco ya instalado.
CONDICIONES DE TERMINACIÓN.El conjunto será sólido. El conjunto de la puerta quedará aplomado y ajustado.
CONSERVACIÓN Y MANTENIMIENTO.Se protegerá frente a golpes y salpicaduras.
CRITERIO DE MEDICIÓN EN OBRA Y CONDICIONES DE ABONO.Se medirá el número de unidades realmente ejecutadas según especificaciones de Proyecto.

| Código | Ud | Descripción | Rendimiento | Precio | Importe |
|---|---|---|---|---|---|
| mt22aap011Rc | m | Premarco pino laminado 75x60, i/elem. fijación, barniz mate (material; 06/02/2017) | 4 | 6.2797834923876 | 25.12 |
| mt22aap011je | ud | Precerco mad.pino,e=35mm,ancho tab,i/elem.fijac,2h+motante (material; 01/02/2017) | 1 | 19.569325309877 | 19.57 |
| mt22pxl020b | m² | Hoja ciega lisa acabado HPL RAL 9001/RAL 9004/Rojo | 0.9 | 53.968139344611 | 48.57 |
| mt23ibl010t | ud | Tirador recto 100mm inox | 1 | 1.5399469073689 | 1.54 |
| mt22atc010bj | m | Tapajuntas madera castaño macizo 90x10 mm, barniz mate | 3.2 | 3.8198683026944 | 12.22 |
| mt23ibx010g | ud | Muelle guillotina Procomsa (material; 06/02/2017) | 2 | 35.148788177934 | 70.30 |
| mt23ibx010d | ud | Bisagra cilíndrica acero Inox AISI 316L | 11 | 0.4499844859195 | 4.95 |
| mt23ppb011 | ud | Tornillo de acero 19/22 mm. | 8 | 0.0199993104853 | 0.16 |
| mo170 | h | Oficial 1ª carpintero. | 1.56 | 16.349436321742 | 25.51 |
| mo256 | h | Ayudante carpintero. | 1.56 | 15.379469763204 | 23.99 |
| %C I | % | costes indirectos | 3 % | 231.93 | 6.96 |
|  |  | Total |  |  | 238.89 |

| Medición | Uds. | Parcial |
|---|---|---|
| SECRETARÍA/ VESTÍBULO | 1 | 1.00 |
| Total |  | 1 |

**11.27** ud CAJONERA CORTINERO,MAD. CONTRACHAP. CASTAÑO,C/REFUERZOS (04/02/2017)
1 ud × 160.33 = 160.33
Suministro y colocación de cajonera para alojar cortina enrollable (no incluida) en cocina, formada por un precerco de madera de pino país de 35mm de espesor y ancho el de la partición, galce en todo el perímetro (2 montantes y un dintel), contando en los montantes con junquillo para alojar la U de la guía de la cortina, tapajuntas de 10mm de espesor, formando la cajonera en el dintel. Salvo el precerco, el resto de elementos en madera contrachapada rechapada en castaño, de 15mm de espesor, barnizada extramate. Firmemente sujeto a soporte y totalmente terminado, según documentación gráfica.
CRITERIO DE MEDICIÓN EN PROYECTO Número de unidades previstas, según documentación gráfica de Proyecto.
CONDICIONES PREVIAS QUE HAN DE CUMPLIRSE ANTES DE LA EJECUCIÓN DE LAS UNIDADES DE OBRA DEL SOPORTE. Se comprobará que los cerramientos del hueco están terminados.
CONDICIONES DE TERMINACIÓN. El conjunto será sólido. Las hojas quedarán aplomadas y ajustadas.
CONSERVACIÓN Y MANTENIMIENTO. Se protegerá frente a golpes y salpicaduras.
CRITERIO DE MEDICIÓN EN OBRA Y CONDICIONES DE ABONO. Se medirá el número de unidades realmente ejecutadas según especificaciones de Proyecto.

| Código | Ud | Descripción | Rendimiento | Precio | Importe |
|---|---|---|---|---|---|
| mt22aap011jn | m | Precerco mad.pino,e=35mm,ancho tab,i/elem.fijacion | 5.05 | 3.1198924357085 | 15.76 |
| mt22eap010fb | ud | Cajonera madera castaño contrachapado (material; 04/02/2017) | 1 | 130.46550195093 | 130.47 |
| mo170 | h | Oficial 1ª carpintero. | 0.356 | 16.349436321742 | 5.82 |
| mo256 | h | Ayudante carpintero. | 0.235 | 15.379469763204 | 3.61 |
| %C I | % | costes indirectos | 3 % | 155.66 | 4.67 |
|  |  | Total |  |  | 160.33 |

| Medición | Uds. | Parcial |
|---|---|---|
| Cocina | 1 | 1.00 |
| Total |  | 1 |

## C12 HERRAJES (27/05/2017)
Importe: 31169.95

**12.01** Ud. HERRAJES GRUPO 1 (19/06/2017)
5 Ud. × 464.32399153746
Suministro y colocación de grupo de herrajes para SALIDA DE EMERGENCIA DE 1H. Formado por:
Dispositivo antipánico serie Top de sobreponer de TESA o equivalente, para salidas de emergencia en vías de evacuación. Soportes de 132,5 x 64mm, reversible, un punto de cierre lateral con picaporte orbital. Certificado por AENOR con la marca N de calidad según UNE-EN 1125, aplicable a puertas cortafuego. Anchura máxima de puerta de 1200mm. Acabado de soportes gris y barra horizontal en lima. TESA Ref.TOP1S128LG o equivalente
Cilindro de seguridad incopiable sistema TX-80 de perfil europeo normalizado de 90x10 mm. de longitud con llave plana reversible por una cara. Con pasadores antitaladro de acero templado en cuerpo y cañón y pitones antiganzúa. Excéntrica de radio 15 mm. Cumple normas UNE 1303 y DIN 18252. Acabado en níquel. TESA Ref.TX859010N o equivalente
Media manilla serie Sena sobre placa cuadrada de 180x180mm con bocallave. Distancia entre ejes 72mm. Con muelle de recuperación. Resistencia a la corrosión según norma UNE-EN 1670. Acabado en acero inoxidable AISI 316.
TESA Ref.1/2MS0C872IS16 o equivalente
Incluso amaestramiento en grupos con maestra y gran maestra, para cilindros Sistema TX80, a desarrollar en la fase final de obra. TESA Ref.REC1TX8G o equivalente.
Sensor detector de situación de puerta cerrada/abierta, con carcasa de latón, imán permanente con salida regulable y soportes de nylon. TESA Ref.SDPRR0000 o equivalente.

| Medición | Uds. | Parcial |
|---|---|---|
| Comedor | 1 | 1.00 |
| Pasillo cocina | 1 | 1.00 |
| Aulas infantil | 3 | 3.00 |
| Total |  | 5 |

**12.02** Ud. HERRAJES GRUPO 2 (19/06/2017)
7 Ud. × 1598.1748998469
Suministro y colocación de grupo de herrajes para VÍA DE EVACUACIÓN DE 2H RET.ABIERTAS. Formado por:
-Dispositivo antipánico serie Top de sobreponer, para salidas de emergencia en vías de evacuación. Soportes de 132,5 x 64mm, reversible, un punto de cierre lateral con picaporte orbital. Certificado por AENOR con la marca N de calidad según UNE-EN 1125, aplicable a puertas cortafuego. Anchura máxima de puerta de 800mm. Acabado de soportes en gris y barra horizontal en lima. TESA Ref.TOP1S808LG o equivalente
-Dispositivo antipánico serie Top de sobreponer, para salidas de emergencia en vías de evacuación. Soportes de 132,5 x 64mm, reversible, dos puntos de cierre de bulón alto y bajo con retención. Certificado por AENOR con la marca N de calidad según UNE-EN 1125, aplicable a puertas cortafuego. Anchura máxima de puerta de 800mm. Acabado de soportes y barra horizontal en gris. TESA Ref.TOP20808LG o equivalente
-Cilindro de seguridad incopiable sistema TX-80 o equivalente de perfil europeo normalizado de 90x10 mm. de longitud con llave plana reversible por una cara. Con pasadores antitaladro de acero templado en cuerpo y cañón y pitones antiganzúa. Excéntrica de radio 15 mm. Cumple normas UNE 1303 y DIN 18252. Acabado en níquel. TESA Ref.TX859010N o equivalente
- Media manilla serie Sena-I sobre placa cuadrada de 180x180mm con bocallave. Distancia entre ejes 72mm. Con muelle de recuperación. El mecanismo se fija a la manilla y el escudo mediante tornillo especial métrica M14x1 que garantiza la fijación de la manilla.Resistencia a la corrosión según norma UNE-EN 1670. Acabado en acero inoxidable AISI 316. TESA Ref.1/2MSI0C872IS16 o equivalente
- Placa cuadrada de limpieza serie Sena de 180 x 180mm sin bocallave. Resistencia a la corrosión según norma UNE-EN 1670. Acabado en acero inoxidable AISI 316. TESA Ref.PCCIEGAIS16 o equivalente
- Cierrapuertas aéreo serie DC500 de guía deslizante para puertas de hasta 110 cm. o 80 kg. de peso. Fuerza de cierre regulable de modo continuo desde EN1 a EN4. Incorpora un mecanismo por acción de leva simétrica Cam-Motion. Cumple con los requisitos de construcción sin barreras (DDA / CEN TR 15894). Permite todos los montajes. Válvulas termodinámicas para un rendimiento constante, velocidad de cierre, velocidad final de cierre y freno a la apertura regulable por válvulas frontales. Ángulo de apertura hasta 170º. Certificado en conformidad con la normativa EN 1154. Marcado CE, apto para puertas con protección contra fuego y humo. Acabado en color plata. ASSA ABLOY Ref.DC500-----EV1- o equivalente
-Conjunto de guías deslizantes para doble hoja, serie Abloy GD464 o equivalente. Con un retenedor electromagnético y selector de cierre integrados para cierrapuertas aéreo serie Abloy DC500 y DC700 o equivalente. Reversible. Instalable por cara de bisagras o por la cara contraria, con accesorio ACB25 o equivalente. Alimentación con CC de 24 V para conexión a sistema protección contra incendios o detectores de humo. Retenedor electromagnético instalable en hoja pasiva, reteniendo las dos hojas a la vez, o en la hoja activa, reteniendo sólo ésta. Certificado de acuerdo a normas EN 11555 y EN 1158, válidos para puertas RF. Para cualquier combinación de anchura de hojas hasta 2500 mm. de luz de paso total. Acabado en color plata. ASSA ABLOY Ref.DCG464-----EV1- o equivalente
-Tope de fijación a suelo con amortiguador, de 20 X 35 mm de diámetro. Acero Inoxidable. TESA Ref.TOPINOX20 o equivalente
Incluso amaestramiento en grupos con maestra y gran maestra, para cilindros Sistema TX80 o equivalente, a desarrollar en la fase final de obra. TESA Ref.REC1TX8G o equivalente

| Medición | Uds. | Parcial |
|---|---|---|
| PRIMERA | 1 | 1.00 |
| BAJA |  |  |
| Polideportivo | 3 | 3.00 |
| Conexión edif. existente | 1 | 1.00 |
| Pasillos | 2 | 2.00 |
| Total |  | 7 |

**12.03** Ud. HERRAJES GRUPO 3 (19/06/2017)
2 Ud. × 1304.3650295072
Suministro y colocación de grupo de herrajes paraSALIDA DE EMERGENCIA DE 2H ACCESOS. Formado por:
-Dispositivo antipánico de sobreponer, para salidas de emergencia en vías de evacuación. Soportes de 132,5 x 64mm, reversible, un punto de cierre lateral con picaporte orbital. Certificado por AENOR con la marca N de calidad según UNE-EN 1125, aplicable a puertas cortafuego. Anchura máxima de puerta de 800mm. Acabado de soportes en gris y barra horizontal en lima. TESA Ref.TOP1S808LG o equivalente
-Dispositivo antipánico de sobreponer, para salidas de emergencia en vías de evacuación. Soportes de 132,5 x 64mm, reversible, dos puntos de cierre de bulón alto y bajo con retención. Certificado por AENOR con la marca N de calidad según UNE-EN 1125, aplicable a puertas cortafuego. Anchura máxima de puerta de 800mm. Acabado de soportes y barra horizontal en gris. TESA Ref.TOP20808LG o equivalente
-Cilindro de seguridad incopiable sistema TX-80 de perfil europeo normalizado de 90x10 mm. de longitud con llave plana reversible por una cara. Con pasadores antitaladro de acero templado en cuerpo y cañón y pitones antiganzúa. Excéntrica de radio 15 mm. Cumple normas UNE 1303 y DIN 18252. Acabado en níquel. TESA Ref.TX859010N o equivalente
-Media manilla serie Sena-I sobre placa cuadrada de 180x180mm con bocallave. Distancia entre ejes 72mm. Con muelle de recuperación. El mecanismo se fija a la manilla y el escudo mediante tornillo especial métrica M14x1 que garantiza la fijación de la manilla.Resistencia a la corrosión según norma UNE-EN 1670. Acabado en acero inoxidable AISI 316. TESA Ref.1/2MSI0C872IS16 o equivalente
-Placa cuadrada de limpieza serie Sena de 180 x 180mm sin bocallave. Resistencia a la corrosión según norma UNE-EN 1670. Acabado en acero inoxidable AISI 316. TESA Ref.PCCIEGAIS16 o equivalente
-Cierrapuertas aéreo serie DC500 de guía deslizante para puertas de hasta 110 cm. o 80 kg. de peso. Fuerza de cierre regulable de modo continuo desde EN1 a EN4. Incorpora un mecanismo por acción de leva simétrica Cam-Motion. Cumple con los requisitos de construcción sin barreras (DDA / CEN TR 15894). Permite todos los montajes. Válvulas termodinámicas para un rendimiento constante, velocidad de cierre, velocidad final de cierre y freno a la apertura regulable por válvulas frontales. Ángulo de apertura hasta 170º. Certificado en conformidad con la normativa EN 1154. Marcado CE, apto para puertas con protección contra fuego y humo. Acabado en color plata. ASSA ABLOY Ref.DC500-----EV1- o equivalente
-Guía deslizante serie DCG193 sin retención. Válida para cierrapuertas modelos DC340, DC500, DC700. Color plata. ASSA ABLOY Ref.DCG193-----EV1- o equivalente
Inluso amaestramiento en grupos con maestra y gran maestra, para cilindros Sistema TX80, a desarrollar en la fase final de obra. TESA Ref.REC1TX8G o equivalente
Sensor detector de situación de puerta cerrada/abierta, con carcasa de latón, imán permanente con salida regulable y soportes de nylon. TESA Ref.SDPRR0000 o equivalente
-Tope de fijación a suelo con amortiguador, de 20 X 35 mm de diámetro. Acero Inoxidable. TESA Ref.TOPINOX20 o equivalente

| Medición | Uds. | Parcial |
|---|---|---|
| BAJA | 2 | 2.00 |
| Total |  | 2 |

**12.04** Ud. HERRAJES GRUPO 4 (19/06/2017)
1 Ud. × 270.09
Suministro y colocación de grupo de herrajes para SALIDA COCINA EN179. Formado por:
-Cerradura cortafuego serie CF60 o equivalente, de embutir antipático con llave, sólo picaporte para puertas RF. Picaporte de acero sinterizado regulable. Reversible, Distancia entre ejes de 72mm y entrada de 65mm. Certificada según norma UNE-EN 12209:2004. Acabado en acero inoxidable. TESA Ref.CF60RSR9ICE o equivalente
-Cilindro de seguridad incopiable sistema TX-80 o equivalente de perfil europeo normalizado de 45x45 mm. de longitud con llave plana reversible por ambas caras. Con pasadores antitaladro de acero templado en cuerpo y cañón y pitones antiganzúa. Excéntrica de radio 15 mm. con doble embrague. Cumple normas UNE 1303 y DIN 18252. Acabado en niquel. TESA Ref.TX854545N o equivalente
uego de manillas serie Sena sobre placa cuadrada de 180x180mm con bocallave. Certificación CE según norma UNE-EN179. Distancia entre ejes 72mm. Con muelle de recuperación. Resistencia a la corrosión según norma UNE-EN 1670. Acabado en acero inoxidable AISI 316. TESA Ref.MSCE0C972IS16 o equivalente
-Doble cuadradillo roscado giratorio de 9/9+ 9/9mm. Para aplicar con cerraduras de doble nueca. TESA Ref.DM9912CUA o equivalente
-Cierrapuertas aéreo serie DC140 o equivalente de brazo articulado sin retención para puertas de hasta 125 cm. o 100 kg. de peso. Reversible. Fuerza de cierre configurable desde EN2 a EN5. Válvulas termodinámicas para un rendimiento constante, velocidad de cierre, velocidad final de cierre y freno a la apertura regulable por válvulas frontales. Ángulo de apertura hasta 180º. Certificado en conformidad con la normativa EN 1154. Marcado CE, apto para puertas con protección contra fuego y humo. Acabado en color plata. ASSA ABLOY Ref.DC140------EV1- o equivalente
-Incluso amaestramiento en grupos con maestra y gran maestra, para cilindros Sistema TX80 o equivalente, a desarrollar en la fase final de obra. TESA Ref.REC1TX8G o equivalente

| Medición | Uds. | Parcial |
|---|---|---|
| BAJA | 1 | 1.00 |
| Total |  | 1 |

**12.05** Ud. HERRAJES GRUPO 5 (19/06/2017)
25 Ud. × 187.85352338852
Suministro y colocación de grupo de herrajes para AULAS, DISTRIBUCIÓN INTERIOR. Formado por:
-Cerradura cortafuego de embutir serie 2030F o equivalente antipánico de doble nueca, con picaporte y palanca para puertas RF. Picaporte de acero sinterizado. Distancia entre ejes de 85mm y entrada de 60mm. Certificada según norma UNE-EN 12209:2004. Válida para puertas cortafuegos. Mano derecha. Acabado del frente en acero inoxidable AISI 430. TESA Ref.2030F6DAI o equivalente
-Cilindro de seguridad incopiable sistema TX-80 o equivalente de perfil europeo normalizado de 30x30 mm. de longitud con llave plana reversible por ambas caras. Con pasadores antitaladro de acero templado en cuerpo y cañón y pitones antiganzúa. Excéntrica de radio 15 mm. con doble embrague. Cumple normas UNE 1303 y DIN 18252. Acabado en níquel. TESA Ref.TX853030N o equivalente
-Juego de manillas serie Sena-I sobre placa cuadrada de 180x180mm con bocallave. Distancia entre ejes 85mm. Con muelle de recuperación. El mecanismo se fija a la manilla y el escudo mediante tornillo especial métrica M14x1 que garantiza la fijación de la manilla.Resistencia a la corrosión según norma UNE-EN 1670. Acabado en acero inoxidable AISI 316. TESA Ref.MSI0C885IS16 o equivalente
-Doble cuadradillo fuego roscado giratorio de 8x120mm. Para aplicar con cerraduras de doble nueca. TESA Ref.CDFUEGO8M o equivalente
-Incremento por amaestramiento en grupos con maestra y gran maestra, para cilindros Sistema TX80, a desarrollar en la fase final de obra. TESA Ref.REC1TX8G o equivalente
-Tope de fijación a suelo con amortiguador, de 20 X 35 mm de diámetro. Acero Inoxidable. TESA Ref.TOPINOX20 o equivalente

| Medición | Uds. | Parcial |
|---|---|---|
| PRIMERA | 7 | 7.00 |
| BAJA | 18 | 18.00 |
| Total |  | 25 |

**12.06** Ud. HERRAJES GRUPO 6 (19/06/2017)
5 Ud. × 188.81349029182
Suministro y colocación de grupo de herrajes para DESPACHO. Formado por:
-Cerradura cortafuego de embutir serie 2030F o equivalente antipánico de doble nueca, con picaporte y palanca para puertas RF. Picaporte de acero sinterizado. Distancia entre ejes de 85mm y entrada de 60mm. Certificada según norma UNE-EN 12209:2004. Válida para puertas cortafuegos. Mano derecha. Acabado del frente en acero inoxidable AISI 430. TESA Ref.2030F6DAI o equivalente
-Cilindro de seguridad incopiable sistema TX-80 o equivalente de perfil europeo normalizado de 30x30 mm. de longitud con llave plana reversible por una cara y botón. Con pasadores antitaladro de acero templado en cuerpo y cañón y pitones antiganzúa. Excéntrica de radio 15 mm. Cumple normas UNE 1303 y DIN 18252. Acabado en níquel. TESA Ref.TX8B3030N o equivalente
-Juego de manillas serie Sena-I sobre placa cuadrada de 180x180mm con bocallave. Distancia entre ejes 85mm. Con muelle de recuperación. El mecanismo se fija a la manilla y el escudo mediante tornillo especial métrica M14x1 que garantiza la fijación de la manilla.Resistencia a la corrosión según norma UNE-EN 1670. Acabado en acero inoxidable AISI 316. TESA Ref.MSI0C885IS16 o equivalente
-Doble cuadradillo fuego roscado giratorio de 8x120mm. Para aplicar con cerraduras de doble nueca. TESA Ref.CDFUEGO8M o equivalente
-Incluso amaestramiento en grupos con maestra y gran maestra, para cilindros Sistema TX80, a desarrollar en la fase final de obra. TESA Ref.REC1TX8G o equivalente
-Tope de fijación a suelo con amortiguador, de 20 X 35 mm de diámetro. Acero Inoxidable. TESA Ref.TOPINOX20 o equivalente

| Medición | Uds. | Parcial |
|---|---|---|
| BAJA | 5 | 5.00 |
| Total |  | 5 |

**12.07** Ud. HERRAJES GRUPO 7 (19/06/2017)
8 Ud. × 262.99093288184
Suministro y colocación de grupo de herrajes para NÚCLEO DE ASEOS. Formado por:
-Cerradura cortafuego de embutir serie 2030F o equivalente antipánico de doble nueca, con picaporte y palanca para puertas RF. Picaporte de acero sinterizado. Distancia entre ejes de 85mm y entrada de 60mm. Certificada según norma UNE-EN 12209:2004. -Válida para puertas cortafuegos. Mano derecha. Acabado del frente en acero inoxidable AISI 430. TESA Ref.2030F6DAI o equivalente
-Cilindro de seguridad incopiable sistema TX-80 o equivalentede perfil europeo normalizado de 30x30 mm. de longitud con llave plana reversible por ambas caras. Con pasadores antitaladro de acero templado en cuerpo y cañón y pitones antiganzúa. Excéntrica de radio 15 mm. con doble embrague. Cumple normas UNE 1303 y DIN 18252. Acabado en níquel. TESA Ref.TX853030N o equivalente
-Juego de manillas serie Sena-I sobre placa cuadrada de 180x180mm con bocallave. Distancia entre ejes 85mm. Con muelle de recuperación. El mecanismo se fija a la manilla y el escudo mediante tornillo especial métrica M14x1 que garantiza la fijación de la manilla.Resistencia a la corrosión según norma UNE-EN 1670. Acabado en acero inoxidable AISI 316. TESA Ref.MSI0C885IS16 o equivalente
-Doble cuadradillo fuego roscado giratorio de 8x120mm. Para aplicar con cerraduras de doble nueca. TESA Ref.CDFUEGO8M o equivalente
-Cierrapuertas aéreo serie DC135 con guía deslizante para puertas de hasta 95 cm. o 60 kg. de peso. Reversible. Fuerza de cierre EN3. Válvulas termodinámicas para un rendimiento constante, velocidad de cierre, velocidad final de cierre y freno a la apertura regulable por válvulas frontales. Ángulo de apertura hasta 180º. Certificado en conformidad con la normativa EN 1154. Marcado CE, apto para puertas con protección contra fuego y humo. Acabado en color plata. ASSA ABLOY Ref.DC135------EV1- o equivalente
-Incluso por amaestramiento en grupos con maestra y gran maestra, para cilindros Sistema TX80, a desarrollar en la fase final de obra. TESA Ref.REC1TX8G o equivalente
-Tope de fijación a suelo con amortiguador, de 20 X 35 mm de diámetro. Acero Inoxidable. TESA Ref.TOPINOX20 o equivalente

| Medición | Uds. | Parcial |
|---|---|---|
| PRIMERA | 2 | 2.00 |
| BAJA | 2 | 2.00 |
| Aseos Aulas infantil | 3 | 3.00 |
| Aseo Usos múltiples | 1 | 1.00 |
| Total |  | 8 |

**12.08** Ud. HERRAJES GRUPO 8 (19/06/2017)
6 Ud. × 179.1738226379
Suministro y colocación de grupo de herrajes para PUERTA CORREDERA EN ASEO. Formado por:
-Cerradura de embutir serie 2030 con gancho basculante accionable por cilindro, para puertas de madera o doble chapa. Reversible. Distancia de entrada 60mm. Formato de caja unificada, frente redondeado. Certificada según UNE 12209:2004. Acabado en acero inoxidable. TESA Ref.20386RAI o equivalente
-Cilindro de seguridad incopiable sistema TX-80 de perfil europeo normalizado de 30x30 mm. de longitud con llave plana reversible por una cara y botón. Con pasadores antitaladro de acero templado en cuerpo y cañón y pitones antiganzúa. Excéntrica de radio 15 mm. Cumple normas UNE 1303 y DIN 18252. Acabado en níquel. TESA Ref.TX8B3030N o equivalente
-Doble tirador recto serie Sena de diámetro 20mm. Distancia entre ejes 300mm. Acabado acero inoxidable AISI 304. Incluye fijaciones para vidrio y madera. TESA Ref.DTR20300IS o equivalente
-Doble bocallave sobre roseta de 50mm de diámetro, para puertas de llave con cilindro Europerfil. Acabado acero inoxidable AISI 316. TESA Ref.MB0RBOMIS16 o equivalente
-Incluso por amaestramiento en grupos con maestra y gran maestra, para cilindros Sistema TX80, a desarrollar en la fase final de obra. TESA Ref.REC1TX8G o equivalente

| Medición | Uds. | Parcial |
|---|---|---|
| BAJA | 6 | 6.00 |
| Total |  | 6 |

**12.09** Ud. HERRAJES GRUPO 9 (19/06/2017)
2 Ud. × 166.65425427409
Suministro y colocación de grupo de herrajes para PUERTA VAIVÉN 1H. Formado por:
-Cerradura de embutir serie 2030 o equivalente con palanca para puertas de madera o doble chapa. Reversible. Distancia de entrada 60mm. Formato de caja unificada, opción de frente redondeado. Certificada según UNE 12209:2004. Acabado en hierro niquelado. TESA Ref.203160HN o equivalente
-Cilindro de seguridad incopiable sistema TX-80 o equivalente de perfil europeo normalizado de 30x30 mm. de longitud con llave plana reversible por ambas caras. Con pasadores antitaladro de acero templado en cuerpo y cañón y pitones antiganzúa. Excéntrica de radio 15 mm. con doble embrague. Cumple normas UNE 1303 y DIN 18252. Acabado en níquel. TESA Ref.TX853030N o equivalente
-Placa cuadrada de limpieza serie Sena de 180 x 180mm con bocallave a 85mm. Resistencia a la corrosión según norma UNE-EN 1670. Acabado en acero inoxidable AISI 316.
TESA Ref.PCCIEGA85IS16 o equivalente
-Tope de fijación a suelo con amortiguador, de 20 X 35 mm de diámetro. Acero Inoxidable. TESA Ref.TOPINOX20 o equivalente
-Incluso por amaestramiento en grupos con maestra y gran maestra, para cilindros Sistema TX80, a desarrollar en la fase final de obra. TESA Ref.REC1TX8G o equivalente

| Medición | Uds. | Parcial |
|---|---|---|
| BAJA | 2 | 2.00 |
| Total |  | 2 |

**12.10** Ud. HERRAJES GRUPO 10 (19/06/2017)
1 Ud. × 171.22
Grupo de herrajes paraINSTALACIONES LAMAS 1H. Formado por:
-Cerradura para perfiles metálicos estrechos serie 2240BE o equivalente de embutir, con picaporte reversible y palanca de gancho. Ancho de caja 15mm, diseñado para perfiles con rotura de puente térmico. Distancia de entrada de 30mm y entre ejes de 85mm. -Acabado en acero inoxidable AISI 304. TESA Ref.2240BE303AI o equivalente
-Cilindro de seguridad incopiable sistema TX-80 o equivalente de perfil europeo normalizado de 45x45 mm. de longitud con llave plana reversible por ambas caras. Con pasadores antitaladro de acero templado en cuerpo y cañón y pitones antiganzúa. Excéntrica de radio 13.2 mm. con doble embrague. Cumple normas UNE 1303 y DIN 18252. Acabado en níquel. TESA Ref.MX804545N o equivalente
-Juego de manillas serie Sena sobre roseta oval y doble bocallave oval para carpintería metálica. Con muelle de recuperación y tornillos ocultos. Resistencia a la corrosión según norma UNE-EN 1670. Acabado en acero inoxidable AISI 304. TESA Ref.MS5OBOMIS o equivalente
Incremento por amaestramiento en grupos con maestra y gran maestra, para cilindros Sistema TX80, a desarrollar en la fase final de obra. TESA Ref.REC1TX8G o equivalente

| Medición | Uds. | Parcial |
|---|---|---|
| BAJA | 1 | 1.00 |
| Total |  | 1 |

**12.11** Ud. HERRAJES GRUPO 11 (19/06/2017)
2 Ud. × 191.70339065695
Suministro y colocación de grupo de herrajes para INSTALACIONES LAMAS 2H. Formado por:
-Cerradura para perfiles metálicos estrechos serie 2240BE o equivalente de embutir, con picaporte reversible y palanca de gancho. Ancho de caja 15mm, diseñado para perfiles con rotura de puente térmico. Distancia de entrada de 30mm y entre ejes de 85mm. -Acabado en acero inoxidable AISI 304. TESA Ref.2240BE303AI o equivalente
-Cilindro de seguridad incopiable sistema TX-80 o equivalente de perfil europeo normalizado de 45x45 mm. de longitud con llave plana reversible por ambas caras. Con pasadores antitaladro de acero templado en cuerpo y cañón y pitones antiganzúa. Excéntrica de radio 13.2 mm. con doble embrague. Cumple normas UNE 1303 y DIN 18252. Acabado en níquel. TESA Ref.MX804545N o equivalente
-Juego de manillas serie Sena o equivalente sobre roseta oval para carpintería metálica. Con muelle de recuperación y tornillos ocultos. Resistencia a la corrosión según norma UNE-EN 1670. Acabado en acero inoxidable AISI 304. TESA Ref.MS5OBOMIS o equivalente
-Incremento por amaestramiento en grupos con maestra y gran maestra, para cilindros Sistema TX80 o equivalente, a desarrollar en la fase final de obra. TESA Ref.REC1TX8G o equivalente
-Conjunto de pasador de embutir en el canto de la hoja para puertas metálicas, dimensiones 250 x 19mm. Acero IS304. TESA Ref.DB19SS10IS o equivalente

| Medición | Uds. | Parcial |
|---|---|---|
| BAJA | 2 | 2.00 |
| Total |  | 2 |

**12.12** Ud. HERRAJES GRUPO 12 (19/06/2017)
2 Ud. × 867.33009712696
Suministro y colocación de grupo de herrajes para ACCESO EXTERIOR 2H. Formado por:
-Cerradura para perfiles metálicos estrechos serie 2230PE de embutir, con palanca basculante diseñada para guiar al cierre y punto alto y bajo de cierre frontal. Ancho de caja 15mm, diseñado para perfiles con rotura de puente térmico. Distancia de entrada de 30mm y entre ejes de 85mm. Acabado en acero inoxidable AISI 304. TESA Ref.2231PE303AI o equivalente
-Cilindro de seguridad incopiable sistema TX-80 de perfil europeo normalizado de 45x45 mm. de longitud con llave plana reversible por ambas caras. Con pasadores antitaladro de acero templado en cuerpo y cañón y pitones antiganzúa. Excéntrica de radio 13.2 mm. con doble embrague. Cumple normas UNE 1303 y DIN 18252. Acabado en níquel. TESA Ref.MX804545N o equivalente
-Doble tirador recto serie Sena de diámetro 30mm. Distancia entre ejes 300mm. Acabado acero inoxidable AISI 304. Incluye fijaciones para vidrio y madera. TESA Ref.DTSR300IS o equivalente
-Doble bocallave sobre roseta oval para carpintería de aluminio, puertas con llave con cilindro Europerfil. Acabado acero inoxidable AISI 304. TESA Ref.MOVABOMIS o equivalente
-Cierrapuertas aéreo serie DC500 de guía deslizante para puertas de hasta 110 cm. o 80 kg. de peso. Fuerza de cierre regulable de modo continuo desde EN1 a EN4. Incorpora un mecanismo por acción de leva simétrica Cam-Motion. Cumple con los requisitos de construcción sin barreras (DDA / CEN TR 15894). Permite todos los montajes. Válvulas termodinámicas para un rendimiento constante, velocidad de cierre, velocidad final de cierre y freno a la apertura regulable por válvulas frontales. Ángulo de apertura hasta 170º. Certificado en conformidad con la normativa EN 1154. Marcado CE, apto para puertas con protección contra fuego y humo. Acabado en color plata. ASSA ABLOY Ref.DC500-----EV1- o equivalente
-Guía deslizante serie DCG193 sin retención. Válida para cierrapuertas modelos DC340, DC500, DC700. Color plata. ASSA ABLOY Ref.DCG193-----EV1-
-Incluso por amaestramiento en grupos con maestra y gran maestra, para cilindros Sistema TX80, a desarrollar en la fase final de obra. TESA Ref.REC1TX8G o equivalente
-Conjunto de pasador de embutir en el canto de la hoja para puertas metálicas, dimensiones 250 x 19mm. Acero IS304. TESA Ref.DB19SS10IS
-Dispositivo de retención mecánica para posición de abierto, para cierrapuertas DC135 y guías G193, G195 y G893. Ángulo de retención máx. 130º, fuerza de retención regulable. No valido para instalar en puertas con protección contra fuego y humo. ASSA ABLOY Ref.DCA152-------40 o equivalente
-Tope de fijación a suelo con amortiguador, de 20 X 35 mm de diámetro. Acero Inoxidable. TESA Ref.TOPINOX20 o equivalente

| Medición | Uds. | Parcial |
|---|---|---|
| BAJA | 2 | 2.00 |
| Total |  | 2 |

**12.13** Ud HERRAJES GRUPO 13 (19/06/2017)
1 Ud × 867.33009712696
Suministro y colocación de grupo de herrajes paraACCESO EXTERIOR 1H. Formado por:
-Cerradura para perfiles metálicos estrechos serie 2230PE de embutir, con palanca basculante diseñada para guiar al cierre y punto alto y bajo de cierre frontal. Ancho de caja 15mm, diseñado para perfiles con rotura de puente térmico. Distancia de entrada de 30mm y entre ejes de 85mm. Acabado en acero inoxidable AISI 304. TESA Ref.2231PE303AI o equivalente
-Cilindro de seguridad incopiable sistema TX-80 de perfil europeo normalizado de 45x45 mm. de longitud con llave plana reversible por ambas caras. Con pasadores antitaladro de acero templado en cuerpo y cañón y pitones antiganzúa. Excéntrica de radio 13.2 mm. con doble embrague. Cumple normas UNE 1303 y DIN 18252. Acabado en níquel. TESA Ref.MX804545N o equivalente
-Doble tirador recto serie Sena de diámetro 30mm. Distancia entre ejes 300mm. Acabado acero inoxidable AISI 304. Incluye fijaciones para vidrio y madera. TESA Ref.DTSR300IS o equivalente
-Doble bocallave sobre roseta oval para carpintería de aluminio, puertas con llave con cilindro Europerfil. Acabado acero inoxidable AISI 304. TESA Ref.MOVABOMIS o equivalente
-Cierrapuertas aéreo serie DC500 de guía deslizante para puertas de hasta 110 cm. o 80 kg. de peso. Fuerza de cierre regulable de modo continuo desde EN1 a EN4. Incorpora un mecanismo por acción de leva simétrica Cam-Motion. Cumple con los requisitos de construcción sin barreras (DDA / CEN TR 15894). Permite todos los montajes. Válvulas termodinámicas para un rendimiento constante, velocidad de cierre, velocidad final de cierre y freno a la apertura regulable por válvulas frontales. Ángulo de apertura hasta 170º. Certificado en conformidad con la normativa EN 1154. Marcado CE, apto para puertas con protección contra fuego y humo. Acabado en color plata. ASSA ABLOY Ref.DC500-----EV1- o equivalente
-Guía deslizante serie DCG193 sin retención. Válida para cierrapuertas modelos DC340, DC500, DC700. Color plata. ASSA ABLOY Ref.DCG193-----EV1-
-Incluso por amaestramiento en grupos con maestra y gran maestra, para cilindros Sistema TX80, a desarrollar en la fase final de obra. TESA Ref.REC1TX8G o equivalente
-Conjunto de pasador de embutir en el canto de la hoja para puertas metálicas, dimensiones 250 x 19mm. Acero IS304. TESA Ref.DB19SS10IS
-Dispositivo de retención mecánica para posición de abierto, para cierrapuertas DC135 y guías G193, G195 y G893. Ángulo de retención máx. 130º, fuerza de retención regulable. No valido para instalar en puertas con protección contra fuego y humo. ASSA ABLOY Ref.DCA152-------40 o equivalente

| Medición | Uds. | Parcial |
|---|---|---|
| Biblioteca | 1 | 1.00 |
| Total |  | 1 |

**12.A** Ud. HERRAJES GRUPO A (27/05/2017)
0 Ud.
Medido en las partidas correspondientes a las mamparas divisorias de aseos

**12.B** Ud. HERRAJES GRUPO B (19/06/2017)
2 Ud. × 101.78649071499
Suministro y colocación de grupo de herrajes para ASEO CORREDERA. Formado por:
-Conjunto solución DEC o equivalente para puertas correderas compuesto por: Cerradura serie 2030 o equivalente de embutir, con gancho basculante para puertas de madera o doble chapa. Reversible, entrada de 60 mm. Formato de caja unificada, frente redondeado. Certificada según UNE 97-320-88 grado A. Acabado en acero niquelado. Y manilla sobre placa cuadrada y muletilla en el interior, tirador sobre rosetas y dispositivo de emergencia en el exterior. Con muelle de recuperación y tornillos ocultos. Resistencia a la corrosión según norma UNE-EN 1670. Acabado en acero inoxidable AISI 316. Permite la salida desde el interior con un movimiento simple para una persona de movilidad reducida. Función paso y condena sin utilizar muletilla desde el interior. Posibilidad de entrada fácil en caso de emergencia. Indicador de estado: libre- ocupado. Mano derecha. TESA Ref.2DEC86DRAI o equivalente

| Medición | Uds. | Parcial |
|---|---|---|
| PRIMERA | 2 | 2.00 |
| Total |  | 2 |

**12.C** Ud. HERRAJES GRUPO C (19/06/2017)
4 Ud. × 567.40043777875
Suministro y colocación de grupo de herrajes para CORTAVIENTOS ACCESO 2H. Formado por:
-Doble tirador recto serie Sena de diámetro 30mm. Distancia entre ejes 300mm. Acabado acero inoxidable AISI 304. Incluye fijaciones para vidrio y madera. TESA Ref.DTSR300IS o equivalente
-Cierrapuertas aéreo serie DC500 de guía deslizante para puertas de hasta 110 cm. o 80 kg. de peso. Fuerza de cierre regulable de modo continuo desde EN1 a EN4. Incorpora un mecanismo por acción de leva simétrica Cam-Motion. Cumple con los requisitos de construcción sin barreras (DDA / CEN TR 15894). Permite todos los montajes. Válvulas termodinámicas para un rendimiento constante, velocidad de cierre, velocidad final de cierre y freno a la apertura regulable por válvulas frontales. Ángulo de apertura hasta 170º. Certificado en conformidad con la normativa EN 1154. Marcado CE, apto para puertas con protección contra fuego y humo. Acabado en color plata. ASSA ABLOY Ref.DC500-----EV1- o equivalente
-Guía deslizante serie DCG193 sin retención. Válida para cierrapuertas modelos DC340, DC500, DC700. Color plata. ASSA ABLOY Ref.DCG193-----EV1-
-Dispositivo de retención mecánica para posición de abierto, para cierrapuertas DC135 y guías G193, G195 y G893. Ángulo de retención máx. 130º, fuerza de retención regulable. No valido para instalar en puertas con protección contra fuego y humo. ASSA ABLOY Ref.DCA152-------40 o equivalente
-Tope de fijación a suelo con amortiguador, de 20 X 35 mm de diámetro. Acero Inoxidable. TESA Ref.TOPINOX20 o equivalente

| Medición | Uds. | Parcial |
|---|---|---|
| BAJA | 4 | 4.00 |
| Total |  | 4 |

## C13 IMPERMEABILIZACION Y AISLAMIENTO (23/01/2017)
Importe: 81537.47

**13.01** m² HIDROFUGACIÓN DE LOSA DE CIMENTACIÓN (26/01/2017)
1232.57 m² × 5.59 = 6890.07
Formación de impermeabilización de losa de cimentación, mediante saturación de la red capilar del hormigón, sistema sándwich "BASF", compuesto por una capa bajo la losa, inmediatamente antes de proceder al hormigonado, de mortero impermeabilizante MasterSeal 501 "BASF" o equivalente, a base de cemento especial y áridos seleccionados, con sustancias químicas hidroactivas, con un rendimiento de 1 kg/m², espolvoreado manualmente, sobre la lámina de polietileno, previamente humedecido con agua y con la armadura de la losa ya montada; y una capa sobre la losa, una vez hormigonada, de mortero impermeabilizante MasterSeal 501 "BASF", a base de cemento especial y áridos seleccionados, con sustancias químicas hidroactivas, con un rendimiento de 1 kg/m², extendido en forma de lechada mediante cepillo sobre el hormigón ya fraguado, previa preparación del soporte según instrucciones del fabricante. Incluso p/p de solapes de 30 cm en caso de que existan diferentes fases de hormigonado.
CRITERIO DE MEDICIÓN EN PROYECTO. Superficie medida según documentación gráfica de Proyecto.
CONDICIONES PREVIAS QUE HAN DE CUMPLIRSE ANTES DE LA EJECUCIÓN DE LAS UNIDADES DE OBRA DEL SOPORTE. Se comprobará que la superficie soporte posee la resistencia adecuada.
CONDICIONES PREVIAS QUE HAN DE CUMPLIRSE ANTES DE LA EJECUCIÓN DE LAS UNIDADES DE OBRA AMBIENTALES.No se realizarán trabajos de impermeabilización cuando la temperatura sea inferior a 5°C.
CONDICIONES PREVIAS QUE HAN DE CUMPLIRSE ANTES DE LA EJECUCIÓN DE LAS UNIDADES DE OBRA DEL CONTRATISTA. Antes de comenzar los trabajos, se coordinarán los diferentes oficios que han de intervenir y se notificará con una antelación mínima de 72 horas el comienzo del hormigonado, así como la superficie a tratar.
FASES DE EJECUCIÓN. Humectación de la capa de hormigón de limpieza. Espolvoreo manual sobre la capa de hormigón de limpieza. Espolvoreado manualmente durante el fratasado de la losa.
CONSERVACIÓN Y MANTENIMIENTO. Se protegerá de la lluvia al menos durante las 24 horas siguientes a su aplicación y de las heladas al menos durante los 5 días siguientes.
CRITERIO DE MEDICIÓN EN OBRA Y CONDICIONES DE ABONO. Se medirá la superficie realmente ejecutada según especificaciones de Proyecto, incluyendo las entregas y los solapes.

| Código | Ud | Descripción | Rendimiento | Precio | Importe |
|---|---|---|---|---|---|
| mt08aaa010a | m³ | Agua | 0.005 | 1.0299644899935 | 0.01 |
| mt09bmr230b | kg | Mortero impermeabilizante MasterSeal 501 "BASF",s/UNE-EN1504-2 (material; 26/01/2017) | 2 | 1.4399503549424 | 2.88 |
| mo131 | h | Oficial 1ª aplicador de productos impermeabilizantes. (mano de obra; 20/02/2017) | 0.08 | 16.349436321742 | 1.31 |
| mo266 | h | Ayudante aplicador de productos impermeabilizantes. (mano de obra; 20/02/2017) | 0.08 | 15.379469763204 | 1.23 |
| %C I | % | costes indirectos | 3 % | 5.43 | 0.16 |
|  |  | Total |  |  | 5.59 |

| Medición | Uds. | Largo | Ancho | Parcial |
|---|---|---|---|---|
| Edificio principal | 1 | 1210 |  | 1210.00 |
| Aseos aulas infantil | 1 | 2.78 | 2.86 | 7.95 |
|  | 1 | 2.78 | 5.26 | 14.62 |
| Total |  |  |  | 1232.57 |

**13.02** m² IMPERMEABILIZACION PARAMENTOS VERT. PINTURA ASFÁLTICA (26/01/2017)
160.11 m² × 7.66 = 1226.44
Formación de impermeabilización de paramentos verticales y vuelta en coronación al menos 20cm de estructura enterrada que no esté en contacto permanente con agua, por su cara exterior, mediante la aplicación con brocha de dos manos de emulsión bituminosa aniónica, MasterSeal 431 "BASF" o equivalente, aplicada en dos manos, con un rendimiento de 1 kg/m² por mano. Incluso p/p de limpieza previa de la superficie a tratar y relleno de coqueras, grietas y rugosidades con la misma emulsión, evitando que queden vacíos o huecos que puedan romper la película bituminosa una vez formada.
NORMATIVA DE APLICACIÓN. Ejecución: CTE. DB-HS Salubridad.
CRITERIO DE MEDICIÓN EN PROYECTO. Superficie medida según documentación gráfica de Proyecto.
CONDICIONES PREVIAS QUE HAN DE CUMPLIRSE ANTES DE LA EJECUCIÓN DE LAS UNIDADES DE OBRA DEL SOPORTE. Se comprobará que el muro está completamente terminado.
CONDICIONES PREVIAS QUE HAN DE CUMPLIRSE ANTES DE LA EJECUCIÓN DE LAS UNIDADES DE OBRA AMBIENTALES. Se suspenderán los trabajos cuando la temperatura ambiente sea inferior a 5°C, llueva con intensidad, nieve o exista viento excesivo.
FASES DE EJECUCIÓN. Preparación de la superficie soporte. Aplicación de la primera mano. Aplicación de la segunda mano.
CONSERVACIÓN Y MANTENIMIENTO. La impermeabilización se protegerá, después de su colocación, de los impactos, presiones u otras acciones que la pudieran alterar, hasta que se realice el relleno del trasdós del muro.
CRITERIO DE MEDICIÓN EN OBRA Y CONDICIONES DE ABONO. Se medirá la superficie realmente ejecutada según especificaciones de Proyecto.

| Código | Ud | Descripción | Rendimiento | Precio | Importe |
|---|---|---|---|---|---|
| mt14ieb010a | kg | Emulsión bituminosa aniónica, MasterSeal 431 "BASF". (material; 26/01/2017) | 2 | 1.9599324275605 | 3.92 |
| mo131 | h | Oficial 1ª aplicador de productos impermeabilizantes. | 0.111 | 16.349436321742 | 1.81 |
| mo266 | h | Ayudante aplicador de productos impermeabilizantes. | 0.111 | 15.379469763204 | 1.71 |
| %C I | % | costes indirectos | 3 % | 7.44 | 0.22 |
|  |  | Total |  |  | 7.66 |

| Medición | Uds. | Largo | Ancho | Parcial |
|---|---|---|---|---|
| ARRANQUE FACHADA LOSA DE CIMENTACIÓN |  |  |  |  |
| Fachada C/Remesón | 1 | 7.2 | 0.35 | 2.52 |
|  | 1 | 46 | 0.85 | 39.10 |
| Fachada C/ Vicente Aleixandre | 1 | 28.7 | 0.85 | 24.40 |
| Vuelta porche Porche | 1 | 4.6 | 0.35 | 1.61 |
|  | 1 | 1.55 | 0.35 | 0.54 |
| Cuarto basuras | 1 | 3 | 0.35 | 1.05 |
|  | 1 | 1.6 | 0.35 | 0.56 |
| Frente cocina | 1 | 12 | 0.35 | 4.20 |
| Frente comedor | 1 | 16.15 | 0.35 | 5.65 |
| Acceso porche patio | 1 | 6.5 | 0.35 | 2.28 |
| Patio de porche | 1 | 3.95 | 0.85 | 3.36 |
|  | 1 | 4.9 | 0.85 | 4.17 |
|  | 1 | 20.2 | 0.85 | 17.17 |
| Frente biblioteca | 1 | 10.2 | 0.85 | 8.67 |
| Patio secretaría | 1 | 18.55 | 0.85 | 15.77 |
|  | 1 | 4.75 | 0.85 | 4.04 |
|  | 1 | 5.2 | 0.85 | 4.42 |
| Patio Infantil | 1 | 5 | 0.85 | 4.25 |
| Aseos aulas infantil | 4 | 2.78 | 0.85 | 9.45 |
|  | 1 | 2.86 | 0.85 | 2.43 |
|  | 1 | 5.26 | 0.85 | 4.47 |
| Total |  |  |  | 160.11 |

**13.03** m² BARRERA ANTICAPILARIDAD FACHADAS LÁMINA OXIASFALTO (26/01/2017)
86.88 m² × 12.61 = 1095.56
Formación de barrera anticapilaridad en arranque de muros de fábrica para corte de humedades por capilaridad, constituida por: CAPA DE REGULARIZACIÓN: de mortero de cemento, industrial, M-5, de 2 cm de espesor, cubriendo el ancho del muro y con acabado fratasado; IMPERMEABILIZACIÓN: lámina de oxiasfalto, LO-30-FV, masa nominal 3 kg/m², con armadura de fieltro de fibra de vidrio de 60 g/m², acabada con film plástico termofusible en ambas caras sobre imprimación; CAPA DE PROTECCIÓN: de mortero de cemento, industrial, M-5, de 2 cm de espesor, cubriendo el ancho de la lámina asfáltica y con acabado fratasado.
NORMATIVA DE APLICACIÓN. Ejecución: CTE. DB HS Salubridad.
CRITERIO DE MEDICIÓN EN PROYECTO. Superficie medida según documentación gráfica de Proyecto.
PROCESO DE EJECUCIÓN FASES DE EJECUCIÓN. Vertido, extendido y regleado de la capa de mortero de regularización. Capa de imprimación asfáltica. Colocación de la impermeabilización. Vertido, extendido y regleado de la capa de mortero de protección.
CONDICIONES DE TERMINACIÓN. La impermeabilización será continua, con un adecuado tratamiento de juntas.
CRITERIO DE MEDICIÓN EN OBRA Y CONDICIONES DE ABONO. Se medirá la superficie realmente ejecutada según especificaciones de Proyecto, incluyendo las entregas y sin incluir los solapes.

| Código | Ud | Descripción | Rendimiento | Precio | Importe |
|---|---|---|---|---|---|
| mt08aaa010a | m³ | Agua | 0.014 | 1.0299644899935 | 0.01 |
| mt09mif010ca | t | Mortero cemento industrial albañilería M-5,sacos,UNE-EN 998-2 | 0.075 | 28.369021923413 | 2.13 |
| mt14pap100b | kg | Emulsión asfáltica estable, ED, según UNE 104231. (material; 26/01/2017) | 0.3 | 2.2499224295975 | 0.67 |
| mt14lba110a | m² | Lámina de oxiasfalto, LO-30-FV, de 3 mm de espesor (material; 26/01/2017) | 1.1 | 5.0998241737543 | 5.61 |
| mo130 | h | Oficial 1ª aplicador de láminas impermeabilizantes | 0.12 | 16.349436321742 | 1.96 |
| mo265 | h | Ayudante aplicador de láminas impermeabilizantes. | 0.12 | 15.379469763204 | 1.85 |
| %C I | % | costes indirectos | 3 % | 12.23 | 0.37 |
|  |  | Total |  |  | 12.61 |

| Medición | Uds. | Largo | Ancho | Parcial |
|---|---|---|---|---|
| Fachada C/Remesón | 1 | 1.5 | 0.5 | 0.75 |
|  | 1 | 46 | 0.5 | 23.00 |
| Fachada C/ Vicente Aleixandre | 1 | 28.7 | 0.5 | 14.35 |
| Vuelta porche Porche | 3 | 1.5 | 0.5 | 2.25 |
| Cuarto basuras | 1 | 3.1 | 0.5 | 1.55 |
|  | 1 | 1.7 | 0.5 | 0.85 |
| Fuente | 1 | 2.5 | 0.5 | 1.25 |
| Patio de porche | 1 | 3.95 | 0.5 | 1.98 |
|  | 1 | 5.3 | 0.5 | 2.65 |
|  | 1 | 20.4 | 0.5 | 10.20 |
|  | 1 | 1.5 | 0.5 | 0.75 |
| Patio secretaría | 1 | 1.5 | 0.5 | 0.75 |
|  | 1 | 18.7 | 0.5 | 9.35 |
|  | 1 | 5 | 0.5 | 2.50 |
|  | 1 | 5.15 | 0.5 | 2.58 |
| Patio Infantil | 1 | 5 | 0.5 | 2.50 |
| Aseos aulas infantil | 4 | 2.78 | 0.5 | 5.56 |
|  | 1 | 2.86 | 0.5 | 1.43 |
|  | 1 | 5.26 | 0.5 | 2.63 |
| Total |  |  |  | 86.88 |

**13.04** m² IMPERMEABILIZACION POLIETILENO ZONAS HUMEDAS (23/01/2017)
127.49 m² × 24.93 = 3178.33
Suministro y colocación de lámina impermeabilizante, desolidarizante y difusora de vapor de agua de polietileno con estructura nervada y cavidades cuadradas en forma de cola de milano, de 3 mm de espesor, Schlüter-DITRA 25 30M "SCHLÜTER-SYSTEMS" o equivalente, revestida de geotextil no tejido en una de sus caras, para impermeabilización y desolidarización bajo suelo cerámico o de piedra natural (no incluido en este precio), fijada al soporte con adhesivo cementoso normal, C1 gris, extendido con llana dentada. Incluso p/p de preparación de la superficie soporte, cortes, sellado de juntas con adhesivo bicomponente Schlüter-KERDI-COLL o equivalente y banda de sellado, Schlüter-KERDI-KEBA 100/85 o equivalente, de 85 mm de anchura, y sellado perimetral de juntas por medio de banda de sellado, Schlüter-KERDI-KEBA 100/125 o equivalente, de 125 mm de anchura y complementos de refuerzo en tratamiento de puntos singulares mediante el uso de piezas especiales "SCHLÜTER-SYSTEMS" o equivalente para la resolución de 2 encuentros con tuberías pasantes por sala Schlüter-KERDI-KM o equivalente.. Sobre capa de nivelación y pendientes realizada con mortero no incluida) o sobre paramento previamente enfoscado, incluso p.p. de accesorios y piezas especiales como bandas de unión entre láminas,manguitos para paso de tuberías, esquinas, rincones, etc...lista para colocar pavimento o revestimiento.
NORMATIVA DE APLICACIÓN. Ejecución: CTE. DB-HS Salubridad.
CRITERIO DE MEDICIÓN EN PROYECTO. Superficie medida según documentación gráfica de Proyecto.
CONDICIONES PREVIAS QUE HAN DE CUMPLIRSE ANTES DE LA EJECUCIÓN DE LAS UNIDADES DE OBRA DEL SOPORTE. Se comprobará que la superficie soporte presenta una estabilidad dimensional, flexibilidad, resistencia mecánica y planeidad adecuadas, que garanticen la idoneidad del procedimiento de colocación seleccionado. La superficie estará limpia, seca y exenta de material deleznable que pueda perforar la lámina de polietileno por punzonamiento.
PROCESO DE EJECUCIÓN FASES DE EJECUCIÓN. Corte y preparación de la impermeabilización. Extendido del adhesivo cementoso sobre la superficie soporte. Colocación de la impermeabilización. Sellado de juntas.
CONDICIONES DE TERMINACIÓN. La protección de la totalidad de la superficie será homogénea.
CONSERVACIÓN Y MANTENIMIENTO. La impermeabilización se protegerá, después de su colocación, de los impactos, presiones u otras acciones que la pudieran alterar, hasta la colocación del pavimento.
CRITERIO DE MEDICIÓN EN OBRA Y CONDICIONES DE ABONO. Se medirá la superficie realmente ejecutada según especificaciones de Proyecto.

| Código | Ud | Descripción | Rendimiento | Precio | Importe |
|---|---|---|---|---|---|
| mt09mcr021g | kg | Adhesivo cementoso normal, C1 según UNE-EN 12004 | 2 | 0.3399882782503 | 0.68 |
| mt15res300a | m² | Lámina impermeabilizante polietileno c/geotextil (material; 05/02/2017) | 1.05 | 14.289507341755 | 15.00 |
| mt15res050a | ud | Pieza para la resolución de encuentros de tuberías pasantes de 2 (material; 05/02/2017) | 0.15 | 1.4299506996997 | 0.21 |
| mt15res060a | kg | Adhesivo bicomponente, sellado de juntas (material; 05/02/2017) | 0.27 | 7.949725917911 | 2.15 |
| mt15res020aa | m | Banda de sellado 85mm para lámina imp. polietileno,c/geotextil (material; 05/02/2017) | 0.6 | 1.9699320828031 | 1.18 |
| mt15res020bb | m | Banda de sellado 125mm para lámina imp. polietileno,c/geotextil (material; 05/02/2017) | 0.6 | 2.959897951826 | 1.78 |
| mo130 | h | Oficial 1ª aplicador de láminas impermeabilizantes | 0.101 | 16.349436321742 | 1.65 |
| mo265 | h | Ayudante aplicador de láminas impermeabilizantes. | 0.101 | 15.379469763204 | 1.55 |
| %C I | % | costes indirectos | 3 % | 24.20 | 0.73 |
|  |  | Total |  |  | 24.93 |

| Medición | Uds. | Largo | Ancho | Alto | Parcial |
|---|---|---|---|---|---|
| Cocina | 1 | 9.6 | 6.5 |  | 62.40 |
| Vestuarios | 2 | 2.85 | 1.95 |  | 11.12 |
|  | 4 | 2.85 |  | 1.5 | 17.10 |
|  | 2 |  | 1.95 | 1.8 | 7.02 |
| Sala Calderas | 1 | 3.5 | 4.7 |  | 16.45 |
| Sala grupo presion | 1 | 4.7 | 2.85 |  | 13.40 |
| Total |  |  |  |  | 127.49 |

**13.05** ud SUMIDERO SIFÓNICO CUARTOS HÚMEDOS (05/02/2017)
5 ud × 119.99 = 599.95
Kit de evacuación de agua de vestuarios, aseos, cocinas y sala de calderas compuesto por sumidero sifónico de salida vertical de 50 mm de diámetro con lámina impermeabilizante flexible de polietileno, con ambas caras revestidas de geotextil no tejido, tipo Schlüter-KERDI-DRAIN BV 50 GV "SCHLÜTER-SYSTEMS" o equivalente, y kit Schlüter-KERDI-DRAIN R10 ED1 S "SCHLÜTER-SYSTEMS" o equivalente , formado por rejilla cuadrada de acero inoxidable AISI 304, con tornillos vistos, Diseño 1, de 100x100 mm, marco de acero inoxidable AISI 304, y anillo fijador de altura y lámina impermeabilizante flexible de polietileno, con ambas caras revestidas de geotextil no tejido, recibida al sistema de impermeabilización del pavimento. Totalmente instalado y listo para solar.
NORMATIVA DE APLICACIÓN. Instalación: CTE. DB-HS Salubridad.
CRITERIO DE MEDICIÓN EN PROYECTO. Número de unidades previstas, según documentación gráfica de Proyecto.
CONDICIONES PREVIAS QUE HAN DE CUMPLIRSE ANTES DE LA EJECUCIÓN DE LAS UNIDADES DE OBRA DEL SOPORTE. Se comprobará que el soporte presenta la planeidad requerida, y que está seco y limpio de polvo.
PROCESO DE EJECUCIÓN FASES DE EJECUCIÓN. Corte y preparación de las láminas impermeabilizantes de polietileno. Extendido del adhesivo cementoso. Colocación de la impermeabilización. Colocación y fijación del sumidero. Ejecución de refuerzos en puntos singulares. Resolución de uniones. Sellado de juntas elásticas. Colocación de la rejilla.
CONDICIONES DE TERMINACIÓN. La impermeabilización será estanca al agua y continua, y tendrá una adecuada fijación al soporte y un correcto tratamiento de juntas.
CRITERIO DE MEDICIÓN EN OBRA Y CONDICIONES DE ABONO. Se medirá el número de unidades realmente ejecutadas según especificaciones de Proyecto.

| Código | Ud | Descripción | Rendimiento | Precio | Importe |
|---|---|---|---|---|---|
| mt15res200qd | ud | Sumidero sifónico de salida vertical d=50mm c/imperm.polietileno (material; 05/02/2017) | 1 | 59.767939385351 | 59.77 |
| mt15res205aah | ud | Rejilla cuadrada de acero inoxidable AISI 304,c/tornillos vistos (material; 05/02/2017) | 1 | 46.95838101951 | 46.96 |
| mo130 | h | Oficial 1ª aplicador de láminas impermeabilizantes | 0.356 | 16.349436321742 | 5.82 |
| mo265 | h | Ayudante aplicador de láminas impermeabilizantes. | 0.256 | 15.379469763204 | 3.94 |
| %C I | % | costes indirectos | 3 % | 116.49 | 3.49 |
|  |  | Total |  |  | 119.99 |

| Medición | Uds. | Parcial |
|---|---|---|
| Vestuarios | 2 | 2.00 |
| Cocina | 1 | 1.00 |
| Sala calderas | 1 | 1.00 |
| Sala grupo presion | 1 | 1.00 |
| Total |  | 5 |

**13.06** ud SUMIDERO SIFÓNICO FUENTE Y CUARTO BASURAS (05/02/2017)
2 ud × 15.52 = 31.04
Suministro e instalación de sumidero sifónico de PVC con rejilla de acero inoxidable de 100x100 mm y salida vertical de 50 mm de diámetro. Totalmente montado, conexionado y probado por la empresa instaladora mediante las correspondientes pruebas de servicio (incluidas en este precio).
NORMATIVA DE APLICACIÓN. Instalación: CTE. DB-HS Salubridad.
CRITERIO DE MEDICIÓN EN PROYECTO. Número de unidades previstas, según documentación gráfica de Proyecto.
CONDICIONES PREVIAS QUE HAN DE CUMPLIRSE ANTES DE LA EJECUCIÓN DE LAS UNIDADES DE OBRA DEL SOPORTE. Se comprobará que la ubicación se corresponde con la de Proyecto.
PROCESO DE EJECUCIÓN FASES DE EJECUCIÓN.Replanteo. Colocación del desagüe. Conexionado. Realización de pruebas de servicio.
CONDICIONES DE TERMINACIÓN. Tendrá resistencia mecánica y estanqueidad.
PRUEBAS DE SERVICIO. Prueba de estanqueidad parcial. Normativa de aplicación: CTE. DB-HS Salubridad
CONSERVACIÓN Y MANTENIMIENTO. Se protegerá frente a golpes.
CRITERIO DE MEDICIÓN EN OBRA Y CONDICIONES DE ABONO. Se medirá el número de unidades realmente ejecutadas según especificaciones de Proyecto.

| Código | Ud | Descripción | Rendimiento | Precio | Importe |
|---|---|---|---|---|---|
| mt15req010e | ud | Sumidero sifónico de PVC con rejilla de acero inox. de 100x100 (material; 05/02/2017) | 1 | 11.44960525284 | 11.45 |
| mo165 | h | Oficial 1ª fontanero | 0.151 | 16.349436321742 | 2.47 |
| mo230 | h | Ayudante fontanero | 0.075 | 15.379469763204 | 1.15 |
| %C I | % | costes indirectos | 3 % | 15.07 | 0.45 |
|  |  | Total |  |  | 15.52 |

| Medición | Uds. | Parcial |
|---|---|---|
| Fuente | 1 | 1.00 |
| Cuarto Basuras | 1 | 1.00 |
| Total |  | 2 |

**13.07** m AISLANTE ACUSTICO BAJANTE Y TUBERIAS c/ COMPLEJO MULTICAPA (26/01/2017)
19 m × 6.95 = 132.05
Suministro y colocación de aislamiento acústico en bajantes y tuberías de cualquier diámetro, codos y piezas especiales realizado con complejo multicapa, de 4 mm de espesor, 3,6 kg/m² de masa superficial, formado por una lámina de poliolefinas y una lámina viscoelástica de alta densidad; proporcionando una reducción del nivel global ponderado de presión de ruido aéreo de 8,6 dBA., tipo ELASTOBAND BAJANTES, "CHOVA" o equivalente; dispuesta en torno a la conducción a modo de coquilla y fijada con bridas de plástico. Incluso p/p de cortes y sellado de juntas con cinta autoadhesiva; Totalmente colocado y rematado. Medios auxiliares necesarios.
CRITERIO DE MEDICIÓN EN PROYECTO.Longitud medida según documentación gráfica de Proyecto.
CONDICIONES PREVIAS QUE HAN DE CUMPLIRSE ANTES DE LA EJECUCIÓN DE LAS UNIDADES DE OBRA. DEL SOPORTE.Se comprobará que la superficie está seca y limpia.
PROCESO DE EJECUCIÓN FASES DE EJECUCIÓN.Corte del rollo en tramos. Forrado de la bajante. Colocación de las bridas. Sellado de juntas.
CONDICIONES DE TERMINACIÓN.La protección de la totalidad de la superficie será homogénea.
CRITERIO DE MEDICIÓN EN OBRA Y CONDICIONES DE ABONO.Se medirá la longitud realmente ejecutada según especificaciones de Proyecto.

| Código | Ud | Descripción | Rendimiento | Precio | Importe |
|---|---|---|---|---|---|
| mt16pdg010a | m² | Banda fonoaislante bicapa, de 4 mm de espesor (material; 26/01/2017) | 0.38 | 4.3598496857978 | 1.66 |
| mt16aaa030 | m | Cinta autoadhesiva para sellado de juntas (material; 26/01/2017) | 1 | 0.1399951733972 | 0.14 |
| mo127 | h | Oficial 1ª montador de aislamientos (mano de obra; 20/02/2017) | 0.156 | 16.349436321742 | 2.55 |
| mo218 | h | Ayudante montador de aislamientos (mano de obra; 20/02/2017) | 0.156 | 15.379469763204 | 2.40 |
| %C I | % | costes indirectos | 3 % | 6.75 | 0.20 |
|  |  | Total |  |  | 6.95 |

| Medición | Uds. | Largo | Parcial |
|---|---|---|---|
| Aseo Al-1 | 1 | 3 | 3.00 |
| Aseo Al-2 | 1 | 3 | 3.00 |
| Aseo Al-3 | 1 | 8 | 8.00 |
| Aseo Al-4 | 1 | 5 | 5.00 |
| Total |  |  | 19 |

**13.08** m SELLADO DE JUNTA DE DILATACIÓN (26/01/2017)
72.48 m × 9.41 = 682.04
Sellado de junta de dilatación de 25 mm de anchura, en paramentos verticales u horizontales, con masilla bicomponente a base de polisulfuro, presentada en cartuchos y aplicada con pistola sobre fondo de junta de 30 mm de diámetro. Incluso p/p de limpieza previa del soporte y protección de la superficie contigua a la junta, cubrición de la superficie de los flancos de la junta, para mejorar la adherencia de la masilla, con imprimación bicomponente a base de resinas epoxi para el sellado de juntas con masilla de polisulfuro y acabado mediante alisado del material con espátula.
NORMATIVA DE APLICACIÓN. Ejecución: CTE. DB-HS Salubridad.
CRITERIO DE MEDICIÓN EN PROYECTO. Longitud medida según documentación gráfica de Proyecto.
CONDICIONES PREVIAS QUE HAN DE CUMPLIRSE ANTES DE LA EJECUCIÓN DE LAS UNIDADES DE OBRA DEL SOPORTE. Se verificará que la junta está limpia, seca y exenta de polvo, grasa y materias extrañas.
CONDICIONES PREVIAS QUE HAN DE CUMPLIRSE ANTES DE LA EJECUCIÓN DE LAS UNIDADES DE OBRA AMBIENTALES. Se suspenderán los trabajos cuando la temperatura ambiente sea inferior a 5°C o superior a 30°C, llueva con intensidad, nieve o exista viento excesivo.
FASES DE EJECUCIÓN.Limpieza del soporte. Protección de la superficie contigua a la junta. Relleno del fondo de la junta. Imprimación de los flancos de la junta. Aplicación de la masilla. Alisado final con espátula.
CRITERIO DE MEDICIÓN EN OBRA Y CONDICIONES DE ABONO. Se medirá la longitud realmente ejecutada según especificaciones de Proyecto.

| Código | Ud | Descripción | Rendimiento | Precio | Importe |
|---|---|---|---|---|---|
| mt15bas010f | m | Cordón de polietileno expandido de celdas cerradas D=30MM (material; 26/01/2017) | 1 | 0.3899865544636 | 0.39 |
| mt15sja150 | l | Masilla elástica bicomponente a base de polisulfuro, de 310 cm³ (material; 26/01/2017) | 0.248 | 18.33936771503 | 4.55 |
| mt15sja135 | l | Sellado c/ imprimación bicomponente a base de resinas epoxi (material; 26/01/2017) | 0.017 | 25.639116042168 | 0.44 |
| mo300 | h | Peón especializado construcción. | 0.245 | 15.339471142233 | 3.76 |
| %C I | % | costes indirectos | 3 % | 9.14 | 0.27 |
|  |  | Total |  |  | 9.41 |

| Medición | Uds. | Largo | Alto | Parcial |
|---|---|---|---|---|
| EDIFICIO PRINCIPAL |  |  |  |  |
| SUELOS |  |  |  |  |
| Suelos con edif colegio | 3 | 2 |  | 6.00 |
| Suelo con polideportivo | 2 | 3.22 |  | 6.44 |
| PARAMENTOS VERTICALES |  |  |  |  |
| Paredes con edificio existente | 2 |  | 8.7 | 17.40 |
| Paredes con polideportivo | 2 |  | 6 | 12.00 |
| ASEOS AULAS INFANTIL |  |  |  |  |
| SUELOS |  |  |  |  |
|  | 2 | 2.86 |  | 5.72 |
|  | 2 | 5.26 |  | 10.52 |
| PARAMENTOS VERICALES | 4 | 3.6 |  | 14.40 |
| Total |  |  |  | 72.48 |

**13.09** m² AISLAM.FACHADA LANA MINERAL+KRAFT MORT. ADHESIVO PROY. (26/01/2017)
1830.37 m² × 15.71 = 28755.11
Suministro y colocación de aislamiento térmico sobre la cara exterior de la hoja interior de fachada de doble hoja de fábrica cara vista, formado por panel compacto de lana de vidrio hidrofugada, ECO 037 "ISOVER" o equivalente, según UNE-EN 13162, de 140 mm de espesor, revestido por una de sus caras con una barrera de vapor resistente a tracción y resistente al desgarro, compuesta por un complejo de papel kraft con polietileno, resistencia térmica 3,75 m²K/W, conductividad térmica 0,037 W/(mK), colocado a tope para evitar puentes térmicos, fijado con mortero hidrófugo adhesivo proyectado Ibersec Aismur "CEMEX" o equivalente, en espesor aproximado de 15mm, a base de cemento, áridos calizos y silíceos, y aditivos especiales, para la adhesión de paneles de aislamiento térmico de lanas minerales (Sistema Ecosec Fachadas. Rendimiento 6,7 a 7,6 kg/m².) y posterior sellado de todas las uniones entre paneles con cinta de sellado de juntas.
Incluso p/p de cortes, maquinaria, protección de paramentos, carpinterías y otros elementos colindantes, y limpieza.
NORMATIVA DE APLICACIÓN. Ejecución: CTE. DB-HE Ahorro de energía.
CRITERIO DE MEDICIÓN EN PROYECTO. Superficie medida según documentación gráfica de Proyecto.
CONDICIONES PREVIAS QUE HAN DE CUMPLIRSE ANTES DE LA EJECUCIÓN DE LAS UNIDADES DE OBRA. DEL SOPORTE.Se comprobará que la superficie soporte está terminada con el grado de humedad adecuado y de acuerdo con las exigencias de la técnica a emplear para su colocación.
CONDICIONES PREVIAS QUE HAN DE CUMPLIRSE ANTES DE LA EJECUCIÓN DE LAS UNIDADES DE OBRA. AMBIENTALES. Se suspenderán los trabajos cuando la velocidad del viento sea superior a 30 km/h o la humedad ambiental superior al 80%.
CONDICIONES PREVIAS QUE HAN DE CUMPLIRSE ANTES DE LA EJECUCIÓN DE LAS UNIDADES DE OBRA. DEL CONTRATISTA. La puesta en obra del sistema sólo podrá ser realizada por empresas especializadas y cualificadas, reconocidas por el fabricante y bajo su control técnico, siguiendo en todo momento las especificaciones incluidas en el DIT nº 389.
PROCESO DE EJECUCIÓN. FASES DE EJECUCIÓN. Corte y preparación del aislamiento. Se protegerán los elementos del entorno que puedan verse afectados durante los trabajos de proyección del mortero. Aplicación del mortero. Colocación del aislamiento.
CONDICIONES DE TERMINACIÓN. El aislamiento de la totalidad de la superficie será homogéneo. No existirán puentes térmicos.
CONSERVACIÓN Y MANTENIMIENTO. El aislamiento se protegerá, después de su colocación, de la lluvia y de los impactos, presiones u otras acciones que lo pudieran alterar, hasta que se realice la hoja interior del cerramiento.
CRITERIO DE MEDICIÓN EN OBRA Y CONDICIONES DE ABONO. Se medirá la superficie realmente ejecutada según especificaciones de Proyecto.

| Código | Ud | Descripción | Rendimiento | Precio | Importe |
|---|---|---|---|---|---|
| mt16lvi050 | kg | Mortero adhesivo hidrófugo proyectado Ibersec Aismur "CEMEX" (material; 26/01/2017) | 7.6 | 0.1799937943678 | 1.37 |
| mt16lvi030amr | m² | Panel compacto lana vidrio hidrofugada ECO 037 "ISOVER" 140mm (material; 26/01/2017) | 1.05 | 8.9496914421766 | 9.40 |
| mt16aaa030 | m | Cinta autoadhesiva para sellado de juntas | 0.44 | 0.1399951733972 | 0.06 |
| mq06pym010 | h | Mezcladora-bombeadora para morteros y yesos proyectados, de 3 m³ (maquinaria; 26/01/2017) | 0.1 | 7.6497362606314 | 0.76 |
| mo127 | h | Oficial 1ª montador de aislamientos | 0.115 | 16.349436321742 | 1.88 |
| mo218 | h | Ayudante montador de aislamientos | 0.115 | 15.379469763204 | 1.77 |
| %C I | % | costes indirectos | 3 % | 15.24 | 0.46 |
|  |  | Total |  |  | 15.71 |

| Medición | Uds. | Largo | Alto | Parcial |
|---|---|---|---|---|
| ASEOS AULAS INFANTIL | 4 | 2.7 | 3.6 | 38.88 |
|  | 1 | 5.05 | 3.6 | 18.18 |
|  | 1 | 2.65 | 3.6 | 9.54 |
| EDIFICIO PRINCIPAL |  |  |  |  |
| Fachada C/Remesón | 1 | 4.35 | 1.85 | 8.05 |
|  | 1 | 4.35 | 4.5 | 19.58 |
|  | 1 | 7.15 | 8.5 | 60.78 |
|  | 1 | 45.7 | 8.5 | 388.45 |
| Fachada c/Vicente Aleixandre-Este | 1 | 11.5 | 8.5 | 97.75 |
|  | 1 | 17.1 | 4.75 | 81.23 |
| Porche | 1 | 4.75 | 3.65 | 17.34 |
|  | 1 | 1.65 | 3.65 | 6.02 |
|  | 1 | 3.1 | 3.65 | 11.32 |
|  | 1 | 1.75 | 3.65 | 6.39 |
|  | 1 | 7.6 | 1.85 | 14.06 |
|  | 1 | 3.15 | 1.85 | 5.83 |
| Cocina | 1 | 11.75 | 4.75 | 55.81 |
| Comedor | 1 | 16.1 | 4.75 | 76.48 |
|  | 1 | 2.2 | 3.65 | 8.03 |
| Acceso Porche | 1 | 6.5 | 1.85 | 12.03 |
| Patio Porche | 1 | 4.1 | 4.75 | 19.48 |
|  | 1 | 5.3 | 4 | 21.20 |
|  | 1 | 20.25 | 4.75 | 96.19 |
| Biblioteca | 1 | 10.1 | 4.75 | 47.98 |
| Patio Secretaría | 1 | 18.5 | 4.75 | 87.88 |
|  | 1 | 5 | 4.75 | 23.75 |
|  | 1 | 5.35 | 4.75 | 25.41 |
| Patio Infantil | 1 | 5 | 8.5 | 42.50 |
| Medianera | 1 | 8.9 | 8.5 | 75.65 |
| PLANTA 1 FACHADA NORTE | 1 | 50 | 4.5 | 225.00 |
|  | 1 | 2.15 | 4.5 | 9.68 |
|  | 1 | 4.15 | 4.5 | 18.68 |
| Doblado (se duplica en Fa30 con 16cm (coef1.15)) | 138 |  |  | 138.00 |
| LUCERNARIOS |  |  |  |  |
| Comedor | 1 | 8.05 | 4 | 32.20 |
|  | 1 | 11.8 | 4 | 47.20 |
|  | 1 | 8.05 | 3.5 | 28.18 |
|  | 1 | 11.8 | 1 | 11.80 |
| TEcho pasillo mantenimiento | 1 | 11.8 | 0.7 | 8.26 |
| Doblado (se duplica en Fa30 con 16cm (coef1.15)) | 32.568 |  |  | 32.57 |
|  | 23.6325 |  |  | 23.63 |
| Biblioteca | 1 | 5.9 | 3.5 | 20.65 |
|  | 1 | 10.1 | 4 | 40.40 |
|  | 1 | 5.9 | 3.5 | 20.65 |
|  | 1 | 10.1 | 1 | 10.10 |
|  | 1 | 10.1 | 0.6 | 6.06 |
| TEcho pasillo mantenimiento | 1 | 10.1 | 0.7 | 7.07 |
| Doblado (se duplica en Fa30 con 16cm (coef1.15)) | 29.67 |  |  | 29.67 |
|  | 1 | 8.9 | 2.4 | 21.36 |
| DESCUENTOS VENTANAS Y PUERTAS |  |  |  |  |
| v1 | -13 | 5.4 | 1.7 | -119.34 |
| v2 | -1 | 2 | 1.95 | -3.90 |
| v3 | -5 | 1.2 | 0.75 | -4.50 |
| v4 | -1 | 2.4 | 1.7 | -4.08 |
| v5 | -4 | 0.7 | 0.65 | -1.82 |
| v6 | -1 | 5 | 1.95 | -9.75 |
| v7 | -1 | 0.9 | 0.9 | -0.81 |
| v8 | -1 | 4.4 | 1.95 | -8.58 |
|  | -1 | 1.2 | 0.85 | -1.02 |
| v9 | -1 | 1.55 | 1.95 | -3.02 |
| v10 | -1 | 4.5 | 1.95 | -8.78 |
| v11 | -1 | 9 | 1.95 | -17.55 |
|  | -1 | 1.2 | 0.85 | -1.02 |
| v12 | -1 | 3.9 | 1.95 | -7.61 |
| v13 | -1 | 2.5 | 1.95 | -4.88 |
| v14 | -3 | 2.4 | 1.95 | -14.04 |
| v15 | -2 | 6 | 0.75 | -9.00 |
| v16 | -2 | 3.2 | 2.25 | -14.40 |
| v17 | -2 | 6 | 0.75 | -9.00 |
| v18 | -2 | 3.6 | 2.25 | -16.20 |
| P3 | -1 | 1.3 | 2.8 | -3.64 |
| P7 | -2 | 1.75 | 2.8 | -9.80 |
| P8 | -1 | 1 | 2.8 | -2.80 |
| P9 | -1 | 0.37 | 2.8 | -1.04 |
| Total |  |  |  | 1830.37 |

**13.10** m² AISLAM. SUELOS XPS E=100MM RESIST COMP. >=500kPA (26/01/2017)
1206.74 m² × 16.18 = 19525.05
Suministro y colocación de aislamiento térmico de suelos flotantes, formado por panel rígido de poliestireno extruido en espesor total de 100mm (se admitirán 2 capas de 50mm cada una dispuestas al tresbolillo una sobre otra de modo que no coincidan las juntas), resistencia a compresión >= 500 kPa, resistencia térmica 3 m²K/W, conductividad térmica 0,034 W/(mK), (Euroclase E de reacción al fuego, con código de designación XPS-EN 13164-T1-CS(10/Y)500-DLT(2)5-DS(TH)-WL(T)0,7.) tipo 2 capas de Chovafoam 500 M50 de CHova o equivalente), preparado para recibir una base de pavimento de mortero u hormigón (no incluida en este precio), depositado sobre el soporte y unido mediante machihembrado lateral o media madera según fabricante y cubierto con un film de polietileno de 0,2 mm de espesor con cuadrícula para el replanteo de la tubería de suelo radiante (no incluida en esta partida). Incluso p/p de preparación de la superficie soporte, cortes, desolidarización perimetral realizada con el mismo material aislante y sellado de juntas del film de polietileno protector del aislamiento con cinta adhesiva.
NORMATIVA DE APLICACIÓN.Ejecución: CTE. DB-HE Ahorro de energía.
CRITERIO DE MEDICIÓN EN PROYECTO.Superficie medida según documentación gráfica de Proyecto.
CONDICIONES PREVIAS QUE HAN DE CUMPLIRSE ANTES DE LA EJECUCIÓN DE LAS UNIDADES DE OBRA DEL SOPORTE.Se comprobará que la superficie soporte presenta una estabilidad dimensional, flexibilidad, resistencia mecánica y planeidad adecuadas, que garanticen la idoneidad del procedimiento de colocación seleccionado.
PROCESO DE EJECUCIÓN FASES DE EJECUCIÓN.Limpieza y preparación de la superficie soporte. Preparación del aislamiento. Colocación del aislamiento sobre el forjado. Colocación del film de polietileno.
CONDICIONES DE TERMINACIÓN.El aislamiento de la totalidad de la superficie será homogéneo.
CONSERVACIÓN Y MANTENIMIENTO.El aislamiento se protegerá, después de su colocación, de los impactos, presiones u otras acciones que lo pudieran alterar, hasta que se realice la base de pavimento.
CRITERIO DE MEDICIÓN EN OBRA Y CONDICIONES DE ABONO. Se medirá la superficie realmente ejecutada según especificaciones de Proyecto.

| Código | Ud | Descripción | Rendimiento | Precio | Importe |
|---|---|---|---|---|---|
| mt16pxp010fj | m² | Panel rígido XPS,e=100mm,res.comp>=500 kPa, Resist.term. 3 m²K/W (material; 26/01/2017) | 1.05 | 12.079583533128 | 12.68 |
| mt17poa010d | m² | Film PE e=0,2 mm ,184g/m² masa superf.,c/cuadrícula replanteo SR (material; 26/01/2017) | 1.1 | 0.3599875887356 | 0.40 |
| mt16aaa030 | m | Cinta autoadhesiva para sellado de juntas | 0.4 | 0.1399951733972 | 0.06 |
| mo127 | h | Oficial 1ª montador de aislamientos | 0.081 | 16.349436321742 | 1.32 |
| mo218 | h | Ayudante montador de aislamientos | 0.081 | 15.379469763204 | 1.25 |
| %C I | % | costes indirectos | 3 % | 15.71 | 0.47 |
|  |  | Total |  |  | 16.18 |

| Medición | Uds. | Largo | Ancho | Alto | Parcial |
|---|---|---|---|---|---|
| ASEOS EDUCACION INFANTIL |  |  |  |  |  |
| Suelos | 1 | 2.68 | 2.68 |  | 7.18 |
|  | 1 | 4.9 | 2.68 |  | 13.13 |
| Arranque fachadas | 5 | 2.68 |  | 0.3 | 4.02 |
|  | 1 | 2.68 |  | 0.3 | 0.80 |
| EDIFICIO PRINCIPAL |  |  |  |  |  |
| Suelos | 1 | 1120 |  |  | 1120.00 |
| Arranque fachadas |  |  |  |  |  |
| Fachada C/Remesón |  |  |  |  |  |
|  | 1 | 7.15 |  | 0.3 | 2.15 |
|  | 1 | 45.7 |  | 0.3 | 13.71 |
| Fachada c/Vicente Aleixandre-Este | 1 | 11.5 |  | 0.3 | 3.45 |
|  | 1 | 17.1 |  | 0.3 | 5.13 |
| Porche | 1 | 4.75 |  | 0.3 | 1.43 |
|  | 1 | 1.65 |  | 0.3 | 0.50 |
|  | 1 | 3.1 |  | 0.3 | 0.93 |
|  | 1 | 1.75 |  | 0.3 | 0.53 |
| Cocina | 1 | 11.75 |  | 0.3 | 3.53 |
| Comedor | 1 | 16.1 |  | 0.3 | 4.83 |
|  | 1 | 2.2 |  | 0.3 | 0.66 |
| Patio Porche | 1 | 4.1 |  | 0.3 | 1.23 |
|  | 1 | 5.3 |  | 0.3 | 1.59 |
|  | 1 | 20.25 |  | 0.3 | 6.08 |
| Biblioteca | 1 | 10.1 |  | 0.3 | 3.03 |
| Patio Secretaría | 1 | 18.5 |  | 0.3 | 5.55 |
|  | 1 | 5 |  | 0.3 | 1.50 |
|  | 1 | 5.35 |  | 0.3 | 1.61 |
| Patio Infantil | 1 | 5 |  | 0.3 | 1.50 |
| Medianera | 1 | 8.9 |  | 0.3 | 2.67 |
| Total |  |  |  |  | 1206.74 |

**13.11** m² AISLAM. SUELOS XPS E=30MM RESIST COMP. >=300kPA (26/01/2017)
427.4 m² × 6.23 = 2662.70
Suministro y colocación de aislamiento térmico de suelos flotantes, formado por panel rígido de poliestireno extruido ChovAFOAM 250 S "CHOVA" o equivalente, según UNE-EN 13164, de superficie lisa y mecanizado lateral recto o media caña (según fabricante), de 30 mm de espesor, resistencia a compresión >= 300 kPa, resistencia térmica 1 m²K/W, conductividad térmica 0,031 W/(mK), (Euroclase E de reacción al fuego, con código de designación XPS-EN 13164-T1-CS(10/Y)300-DLT(2)5-DS(TH)-WL(T)0,7.); cubierto con un film de polietileno de 0,2 mm de espesor con cuadrícula para el replanteo de la tubería de suelo radiante (no incluida en esta partida), preparado para recibir una base de pavimento de mortero u hormigón (no incluida en este precio), depositado sobre el soporte y unido mediante machihembrado lateral. Incluso p/p de preparación de la superficie soporte, cortes, desolidarización perimetral realizada con el mismo material aislante y sellado de juntas del film de polietileno protector del aislamiento con cinta adhesiva.
NORMATIVA DE APLICACIÓN. Ejecución: CTE. DB-HE Ahorro de energía.
CRITERIO DE MEDICIÓN EN PROYECTO Superficie medida según documentación gráfica de Proyecto.
CONDICIONES PREVIAS QUE HAN DE CUMPLIRSE ANTES DE LA EJECUCIÓN DE LAS UNIDADES DE OBRA DEL SOPORTE. Se comprobará que la superficie soporte presenta una estabilidad dimensional, flexibilidad, resistencia mecánica y planeidad adecuadas, que garanticen la idoneidad del procedimiento de colocación seleccionado.
PROCESO DE EJECUCIÓN FASES DE EJECUCIÓN. Limpieza y preparación de la superficie soporte. Preparación del aislamiento. Colocación del aislamiento sobre el forjado. Colocación del film de polietileno.
CONDICIONES DE TERMINACIÓN. El aislamiento de la totalidad de la superficie será homogéneo.
CONSERVACIÓN Y MANTENIMIENTO. El aislamiento se protegerá, después de su colocación, de los impactos, presiones u otras acciones que lo pudieran alterar, hasta que se realice la base de pavimento.
CRITERIO DE MEDICIÓN EN OBRA Y CONDICIONES DE ABONO. Se medirá la superficie realmente ejecutada según especificaciones de Proyecto.

| Código | Ud | Descripción | Rendimiento | Precio | Importe |
|---|---|---|---|---|---|
| mt16pxc010Db | m² | Panel rígido XPS,e=30mm,res.comp>=300 kPa, Resist.term. 1m²K/W (material; 26/01/2017) | 1.05 | 2.8799007098848 | 3.02 |
| mt17poa010d | m² | Film PE e=0,2 mm ,184g/m² masa superf.,c/cuadrícula replanteo SR | 1.1 | 0.3599875887356 | 0.40 |
| mt16aaa030 | m | Cinta autoadhesiva para sellado de juntas | 0.4 | 0.1399951733972 | 0.06 |
| mo127 | h | Oficial 1ª montador de aislamientos | 0.081 | 16.349436321742 | 1.32 |
| mo218 | h | Ayudante montador de aislamientos | 0.081 | 15.379469763204 | 1.25 |
| %C I | % | costes indirectos | 3 % | 6.05 | 0.18 |
|  |  | Total |  |  | 6.23 |

| Medición | Uds. | Largo | Parcial |
|---|---|---|---|
| PLANTA PRIMERA |  |  |  |
| Aula 7 | 1 | 50.3 | 50.30 |
| Aula 8 | 1 | 50 | 50.00 |
| Aula 9 | 1 | 50 | 50.00 |
| Aula 10 | 1 | 50 | 50.00 |
| Aula 11 | 1 | 50 | 50.00 |
| Aula 12 | 1 | 50 | 50.00 |
| Aseo Al-5 | 1 | 11.65 | 11.65 |
| Aseo Al-6 | 1 | 12.25 | 12.25 |
| Circulaciones | 1 | 103.2 | 103.20 |
| Total |  |  | 427.4 |

**13.12** m² AISLAM. CUBIERTA XPS E=100MM RESIST COMP. >=300kPA (26/01/2017)
1246.31 m² × 12.89 = 16064.94
Suministro y colocación de aislamiento térmico de cubiertas sobre barrera de vapor. Formado por panel rígido de poliestireno extruido en espesor total de 100mm (se admitirán 2 capas de 50mm cada una dispuestas al tresbolillo una sobre otra de modo que no coincidan las juntas), resistencia a compresión >= 300 kPa, resistencia térmica 3 m²K/W, conductividad térmica 0,034 W/(mK), (Euroclase E de reacción al fuego, con código de designación XPS-EN 13164-T1-CS(10/Y)300-DLT(2)5-DS(TH)-WL(T)0,7.) tipo 2 capas de ChovAFOAM 250 S "CHOVA" o equivalente, según UNE-EN 13164, unido mediante machihembrado lateral o media madera según fabricante. Se colocará depositado sobre barrera de vapor formada por film de polietileno de baja densidad (LDPE), de 0,1 mm de espesor y 100 g/m² de masa superficial colocada a su vez sobre el soporte . Incluso mecanizados para formación de pendiente en losas en vuelo sobre lucernarios.
Preparado para recibir una base de pavimento de mortero u hormigón (no incluida en este precio).
Incluso p/p de preparación de la superficie soporte, cortes, según detalles.
NORMATIVA DE APLICACIÓN.Ejecución: CTE. DB-HE Ahorro de energía.
CRITERIO DE MEDICIÓN EN PROYECTO.Superficie medida según documentación gráfica de Proyecto.
CONDICIONES PREVIAS QUE HAN DE CUMPLIRSE ANTES DE LA EJECUCIÓN DE LAS UNIDADES DE OBRA DEL SOPORTE.Se comprobará que la superficie soporte presenta una estabilidad dimensional, flexibilidad, resistencia mecánica y planeidad adecuadas, que garanticen la idoneidad del procedimiento de colocación seleccionado.
PROCESO DE EJECUCIÓN FASES DE EJECUCIÓN.Limpieza y preparación de la superficie soporte. Colocación del film de polietileno como barrera de vapor. Preparación del aislamiento. Colocación del aislamiento sobre la barrera de vapor.
CONDICIONES DE TERMINACIÓN.El aislamiento de la totalidad de la superficie será homogéneo.
CONSERVACIÓN Y MANTENIMIENTO.El aislamiento se protegerá, después de su colocación, de los impactos, presiones u otras acciones que lo pudieran alterar, hasta que se realice la base de pavimento.
CRITERIO DE MEDICIÓN EN OBRA Y CONDICIONES DE ABONO. Se medirá la superficie realmente ejecutada según especificaciones de Proyecto.

| Código | Ud | Descripción | Rendimiento | Precio | Importe |
|---|---|---|---|---|---|
| mt16pxa010fc | m² | Panel rígido XPS,e=100mm,res.comp>=300 kPa, Resist.term. 3 m²K/W (material; 26/01/2017) | 1.05 | 8.8896935107207 | 9.33 |
| mt15var010a | m² | Barrera de vapor.Film PE de baja densidad (LDPE) e=0,2mm (material; 26/01/2017) | 1.05 | 0.579980004074 | 0.61 |
| mo127 | h | Oficial 1ª montador de aislamientos | 0.081 | 16.349436321742 | 1.32 |
| mo218 | h | Ayudante montador de aislamientos | 0.081 | 15.379469763204 | 1.25 |
| %C I | % | costes indirectos | 3 % | 12.51 | 0.38 |
|  |  | Total |  |  | 12.89 |

| Medición | Uds. | Largo | Ancho | Parcial |
|---|---|---|---|---|
| ASEOS EDUCACION INFANTIL |  |  |  |  |
|  | 1 | 3.38 | 2.55 | 8.62 |
|  | 1 | 4.8 | 2.55 | 12.24 |
| EDIFICIO PRINCIPAL |  |  |  |  |
| CUBIERTA PLANTA BAJA Y LUCERNARIOS |  |  |  |  |
| Bloque 1 | 1 | 239 |  | 239.00 |
| Pasillo lucernario biblioteca | 1 | 9 |  | 9.00 |
| Bloque 2 | 1 | 408.75 |  | 408.75 |
| Pasillo lucernario comedor | 1 | 12 |  | 12.00 |
| Acceso Calle Remesón | 1 | 8.7 |  | 8.70 |
| CUBIERTA PLANTA 1 | 1 | 554 |  | 554.00 |
| DESCUENTOS |  |  |  |  |
| Claraboyas | -6 | 1 | 1 | -6.00 |
| Total |  |  |  | 1246.31 |

**13.13** m² AISLAM. ACÚSTICO RUIDO AEREO, LANA MINERAL E=100MM (20/02/2017)
10.01 m² × 9.19 = 91.99
Suministro y colocación de aislamiento acústico a ruido aéreo sobre falso techo (no incluido en este precio), formado por panel de lana mineral natural (LMN), no revestido, suministrado en rollos, Ultracoustic R "KNAUF INSULATION" o equivalente, de 100 mm de espesor, según UNE-EN 13162, resistencia térmica 2,7 m²K/W, conductividad térmica 0,037 W/(mK). Incluso p/p de cortes y limpieza.
NORMATIVA DE APLICACIÓN.Ejecución: CTE. DB-HR Protección frente al ruido.
CRITERIO DE MEDICIÓN EN PROYECTO.Superficie medida según documentación gráfica de Proyecto.
CONDICIONES PREVIAS QUE HAN DE CUMPLIRSE ANTES DE LA EJECUCIÓN DE LAS UNIDADES DE OBRA DEL SOPORTE.La estructura soporte del falso techo estará anclada al forjado con una separación suficiente para permitir la instalación del aislante.
CONDICIONES PREVIAS QUE HAN DE CUMPLIRSE ANTES DE LA EJECUCIÓN DE LAS UNIDADES DE OBRA FASES DE EJECUCIÓN.Preparación del aislamiento. Corte, ajuste y colocación del aislamiento.
CONSERVACIÓN Y MANTENIMIENTO.Se protegerá el aislamiento frente a la humedad y a la disgregación hasta que se finalice el falso techo.
CRITERIO DE MEDICIÓN EN OBRA Y CONDICIONES DE ABONO.Se medirá la superficie realmente ejecutada según especificaciones de Proyecto.

| Código | Ud | Descripción | Rendimiento | Precio | Importe |
|---|---|---|---|---|---|
| mt16lki020aib | m² | Panel LMN, no revestido, e=100mm, MW-EN 13162-T2-AFr5 (material; 22/02/2017) | 1.05 | 6.3497810790862 | 6.67 |
| mo127 | h | Oficial 1ª montador de aislamientos | 0.071 | 16.349436321742 | 1.16 |
| mo218 | h | Ayudante montador de aislamientos | 0.071 | 15.379469763204 | 1.09 |
| %CI | % | costes indirectos | 3 % | 8.92 | 0.27 |
|  |  | Total |  |  | 9.19 |

| Medición | Uds. | Largo | Ancho | Parcial |
|---|---|---|---|---|
| Grupo electrógeno | 1 | 2.25 | 4.45 | 10.01 |
| Total |  |  |  | 10.01 |

**13.14** m² BANCADA FLOTANTE ANTIVIBRACIÓN DE HORMIGÓN ARMADO (23/01/2017)
10.01 m² × 60.16 = 602.20
Formación de bancada discontinua flotante antivibración, de hormigón armado, para apoyo de maquinaria, de espesor 16 cm, compuesta de hormigón HA-25/B/20/IIa fabricado en central, y vertido con cubilote y malla electrosoldada ME 20x20 Ø 6-6 B 500 T 6x2,20 UNE-EN 10080, sobre una lámina de espuma de polietileno de alta densidad, de 5 mm de espesor (educción del nivel global de presión de ruido de impactos de 20 dB) sellada con cinta viscoelástica autoadhesiva con autoprotección de aluminio, de 50 mm de anchura y de 1,5 mm de espesor, para sellado de juntas, y apoyada sobre paneles rígidos de poliestireno extruido, de superficie lisa y mecanizado lateral a media madera, de 40 mm de espesor, resistencia a compresión >= 500 kPa resistencia térmica 1,2 m²K/W, conductividad térmica 0,034 W/(mK), Euroclase E de reacción al fuego, con código de designación XPS-EN 13164-T1-CS(10/4)300-DLT(2)5-DS(TH)-WL(T)0,7--FT2.), entre los que se integran pastillas antivibración de caucho, de 60x60x40 mm y 500 kg de carga máxima, dispuestas formando una retícula, a razón de 6 ud/m². Incluso capa separadora de film de polietileno de 0,05 mm de espesor y 46 g/m² de masa superficial., encofrado perimetral de ladrillo cerámico hueco para revestir, 33x16x9 cm, según UNE-EN 771-1, y curado del hormigón.
NORMATIVA DE APLICACIÓN. Elaboración, transporte y puesta en obra del hormigón: Instrucción de Hormigón Estructural (EHE-08).
CRITERIO DE MEDICIÓN EN PROYECTO. Número de unidades previstas, según documentación gráfica de Proyecto.
FASES DE EJECUCIÓN. Replanteo y trazado de la bancada. Colocación del film de polietileno. Colocación y fijación del encofrado perimetral. Colocación del aislamiento. Colocación de las pastillas antivibración. Colocación de la lámina antiimpacto. Colocación de las armaduras con separadores homologados. Vertido y compactación del hormigón. Regleado y nivelación de la capa de compresión. Curado del hormigón.
CRITERIO DE MEDICIÓN EN OBRA Y CONDICIONES DE ABONO. Se medirá el número de unidades realmente ejecutadas según especificaciones de Proyecto.

| Código | Ud | Descripción | Rendimiento | Precio | Importe |
|---|---|---|---|---|---|
| mt17poa010a | m² | Film de polietileno e=0,05mm y 46 g/m² de masa superficial (material; 23/01/2017) | 1.05 | 0.1399951733972 | 0.15 |
| mt04lvc010h | ud | Ladrillo cerámico hueco doble,p/revestir,33x16x9 cm, UNE-EN771-1 (material; 23/01/2017) | 11.765 | 0.2299920705811 | 2.71 |
| mt08aaa010a | m³ | Agua | 0.004 | 1.0299644899935 | 0.00 |
| mt09mif010ca | t | Mortero cemento industrial albañilería M-5,sacos,UNE-EN 998-2 | 0.012 | 28.369021923413 | 0.34 |
| mt16pxa010ab | m² | Panel40mmXPS-EN13164-T1-CS(10/4)300-DLT(2)5-DS(TH)-WL(T)0,7-FT2 (material; 23/01/2017) | 1.05 | 3.5498776111427 | 3.73 |
| mt17poa011b | m² | Lámina de espuma de polietileno HD 5mm, red. ruido impactos 20db (material; 23/01/2017) | 1.05 | 0.5899796593167 | 0.62 |
| mt17poc030a | m | Cinta viscoelástica autoadhesiva autoprot Al, e=1.5mm, ancho50mm (material; 23/01/2017) | 0.105 | 0.5899796593167 | 0.06 |
| mt16avg010x | ud | Pastilla antivibración de caucho, de 60x60x40mm,500kg carga máx (material; 23/01/2017) | 6 | 2.2199234638695 | 13.32 |
| mt07ame010i | m² | Malla electrosoldada ME 20x20 Ø 6-6 B 500 T 6x2,20 UNE-EN 10080 (material; 23/01/2017) | 1.1 | 1.799937943678 | 1.98 |
| mt10haf010nga | m³ | Hormigón HA-25/B/20/IIa, fabricado en central. (material; 30/01/2017) | 0.176 | 53.008172441316 | 9.33 |
| mo110 | h | Oficial 1ª estructurista (mano de obra; 20/02/2017) | 0.274 | 16.349436321742 | 4.48 |
| mo206 | h | Ayudante estructurista. (mano de obra; 20/02/2017) | 0.274 | 15.379469763204 | 4.21 |
| mo106 | h | Oficial 1ª construcción. | 0.264 | 16.349436321742 | 4.32 |
| mo310 | h | Peón ordinario construcción. | 0.132 | 15.339471142233 | 2.02 |
| mo127 | h | Oficial 1ª montador de aislamientos | 0.415 | 16.349436321742 | 6.79 |
| mo218 | h | Ayudante montador de aislamientos | 0.283 | 15.379469763204 | 4.35 |
| %C I | % | costes indirectos | 3 % | 58.41 | 1.75 |
|  |  | Total |  |  | 60.16 |

| Medición | Uds. | Largo | Ancho | Parcial |
|---|---|---|---|---|
| Grupo electrógeno | 1 | 2.25 | 4.45 | 10.01 |
| Total |  |  |  | 10.01 |

## C14 INSTALACIÓN DE FONTANERÍA
Importe: 24146.56

**14.01** ud ACOMETIDA AGUA SANITARIA DN90 mm.1" POLIETIL.
1 ud × 99.28 = 99.28
Acometida a la red general municipal de agua DN90 mm., hasta una longitud máxima de 8 m., realizada con tubo de polietileno de 90 mm. de diámetro nominal de alta densidad, con collarín de toma de P.P., derivación a 1", codo de latón, enlace recto de polietileno, llave de esfera latón roscar de 1", i/p.p. de piezas especiales y accesorios, terminada y funcionando, s/CTE-HS-4. Medida la unidad terminada.

| Código | Ud | Descripción | Rendimiento | Precio | Importe |
|---|---|---|---|---|---|
| mo1611 | h. | Oficial 1ª fontanero calefactor (mano de obra; 19/06/2017) | 1.6 | 16.349436321742 | 26.16 |
| mo1631 | h. | Oficial 2ª fontanero calefactor (mano de obra; 19/06/2017) | 1.6 | 16.349436321742 | 26.16 |
| mtmtP17PP260 | ud | Collarin toma PP 90 mm. (material) | 1 | 1.9699320828031 | 1.97 |
| mtmtP17YC030 | ud | Codo latón 90º (material) | 1 | 5.9597945246226 | 5.96 |
| mtmtP17XE040 | ud | Válvula esfera latón roscar 1" (material) | 1 | 11.789593531091 | 11.79 |
| mtmtP17PA090 | m. | Tubo polietileno ad PE100(PN-10) 90mm (material; 25/05/2017) | 8 | 2.7299058812449 | 21.84 |
| mtmtP17PP170 | ud | Enlace recto polietileno 40 mm. (PP) (material) | 1 | 2.5099134659065 | 2.51 |
| %CI | % | costes indirectos | 3 % | 96.39 | 2.89 |
|  |  | Total |  |  | 99.28 |

Claves: máximo, derivación, toma, collarín, densidad, alto, diámetro, especial, latón, agua, codo, acometida, tubo, polietileno, enlace, red, rosca, terminación, accesorio, pieza, esfera, llave

**14.02** ud ACOMETIDA RED RIEGO DN40 mm.1" POLIETIL.
1 ud × 85.05 = 85.05
Acometida a la red general de agua para riego, DN40 mm., hasta una longitud máxima de 8 m., realizada con tubo de polietileno de 40 mm. de diámetro nominal de alta densidad, con collarín de toma de P.P., derivación a 1", codo de latón, enlace recto de polietileno, llave de esfera latón roscar de 1", i/p.p. de piezas especiales y accesorios, terminada y funcionando, s/CTE-HS-4. Medida la unidad terminada.

| Código | Ud | Descripción | Rendimiento | Precio | Importe |
|---|---|---|---|---|---|
| mo1611 | h. | Oficial 1ª fontanero calefactor | 1.6 | 16.349436321742 | 26.16 |
| mo1631 | h. | Oficial 2ª fontanero calefactor | 1.6 | 16.349436321742 | 26.16 |
| mtmtP17PP260 | ud | Collarin toma PP 90 mm. | 1 | 1.9699320828031 | 1.97 |
| mtmtP17YC030 | ud | Codo latón 90º | 1 | 5.9597945246226 | 5.96 |
| mtmtP17XE040 | ud | Válvula esfera latón roscar 1" | 1 | 11.789593531091 | 11.79 |
| mtmtP17PA040 | m. | Tubo polietileno ad PE100(PN-10) 40mm (material) | 8 | 0.7999724194124 | 6.40 |
| mtmtP17PP170 | ud | Enlace recto polietileno 40 mm. (PP) | 1 | 2.5099134659065 | 2.51 |
| %MA | % | Medios Auxiliares (11/04/2017) | 2 % | 80.95 | 1.62 |
| %C  I | % | costes indirectos | 3 % | 82.57 | 2.48 |
|  |  | Total |  |  | 85.05 |

Claves: red, collarín, acometida, alto, polietileno, tubo, máximo, densidad, terminación, derivación, agua, accesorio, toma, latón, codo, especial, pieza, rosca, esfera, llave, enlace, diámetro

**14.03** ud CONTADOR AGUA SANITARIA DN90- 3" EN ARMARIO
1 ud × 439.89 = 439.89
Contador de agua de 3", colocado en armario de acometida, conexionado al ramal de acometida y a la red de distribución interior, incluso instalación de dos válvulas de esfera de 3", Filtro retenedor de residuos, grifo de prueba, válvula de retención y demás material auxiliar, montado y funcionando, incluso timbrado del contador por el la Delegación Industria, y sin incluir la acometida, ni la red interior. s/CTE-HS-4.

| Código | Ud | Descripción | Rendimiento | Precio | Importe |
|---|---|---|---|---|---|
| mo1611 | h. | Oficial 1ª fontanero calefactor | 2 | 16.349436321742 | 32.70 |
| mo1631 | h. | Oficial 2ª fontanero calefactor | 2 | 16.349436321742 | 32.70 |
| mtmtP17AR060 | ud | Armario poliest. 1,3X0.5mm. (material) | 1 | 76.297369501461 | 76.30 |
| mtmtP17BI050 | ud | Contador agua fría (90 mm.) clase B (material; 25/05/2017) | 1 | 140.33516167543 | 140.34 |
| mtmtP17YC050 | ud | Codo latón 90º (material) | 2 | 15.889452180579 | 31.78 |
| mtmtP17YT050 | ud | Te latón (material) | 1 | 22.719216711313 | 22.72 |
| mtmtP17XE060 | ud | Válvula esfera latón roscar (material) | 2 | 28.16902881856 | 56.34 |
| mtmtP17BV410 | ud | Grifo de prueba (material) | 1 | 7.6797352263593 | 7.68 |
| mtmtP17XR050 | ud | Válv.retención latón rosc (material) | 1 | 15.479466315631 | 15.48 |
| mtmtP17AR080 | ud | Anclaje contador p/arm. (material) | 2 | 2.8099031231862 | 5.62 |
| mtmtP17W060 | ud | Verificación contador (material) | 1 | 5.4198131415192 | 5.42 |
| %C  I | % | costes indirectos | 3 % | 427.08 | 12.81 |
|  |  | Total |  |  | 439.89 |

Claves: contador, esfera, grifería, prueba, retención, material, distribución, auxiliar, conexión, válvula, industrial, armario, interior, agua, colocación, acometida, red, ramal, montaje

**14.04** ud CONTADOR RED AGUA DN40- 1 1/2" EN ARMARIO
2 ud × 340.67 = 681.34
Contador de agua de 1 1/2", colocado en armario de acometida, conexionado al ramal de acometida y a la red de distribución interior, incluso instalación de dos válvulas de esfera de 1 1/2", grifo de prueba, válvula de retención y demás material auxiliar, montado y funcionando, incluso timbrado del contador por la Delegación de Industria, y sin incluir la acometida, ni la red interior. s/CTE-HS-4.

| Código | Ud | Descripción | Rendimiento | Precio | Importe |
|---|---|---|---|---|---|
| mo1611 | h. | Oficial 1ª fontanero calefactor | 2 | 16.349436321742 | 32.70 |
| mo1631 | h. | Oficial 2ª fontanero calefactor | 2 | 16.349436321742 | 32.70 |
| mtmtP17AR060 | ud | Armario poliest. 1,3X0.5mm. | 1 | 76.297369501461 | 76.30 |
| mtmtP17BI0501 | ud | Contador agua fría (40 mm.) clase B (material; 25/05/2017) | 1 | 44.008482722926 | 44.01 |
| mtmtP17YC050 | ud | Codo latón 90º | 2 | 15.889452180579 | 31.78 |
| mtmtP17YT050 | ud | Te latón | 1 | 22.719216711313 | 22.72 |
| mtmtP17XE060 | ud | Válvula esfera latón roscar | 2 | 28.16902881856 | 56.34 |
| mtmtP17BV410 | ud | Grifo de prueba | 1 | 7.6797352263593 | 7.68 |
| mtmtP17XR050 | ud | Válv.retención latón rosc | 1 | 15.479466315631 | 15.48 |
| mtmtP17AR080 | ud | Anclaje contador p/arm. | 2 | 2.8099031231862 | 5.62 |
| mtmtP17W060 | ud | Verificación contador | 1 | 5.4198131415192 | 5.42 |
| %C  I | % | costes indirectos | 3 % | 330.75 | 9.92 |
|  |  | Total |  |  | 340.67 |

Claves: esfera, interior, auxiliar, material, retención, prueba, conexión, acometida, ramal, colocación, montaje, armario, válvula, contador, industrial, agua, distribución, grifería, red

| Medición | Uds. | Parcial |
|---|---|---|
| RIEGO | 1 | 1.00 |
| INCENDIOS | 1 | 1.00 |
| Total |  | 2 |

**14.05** m. TUBO ALIM. POLIETILENO DN90 mm. (23/02/2017)
40 m. × 7.09 = 283.60
Suministro y montaje de tubería para alimentación de agua potable, enterrada, formada por tubo de polietileno PE 100, de color negro con bandas azules, de 90 mm de diámetro exterior y 5,4 mm de espesor, SDR17, PN=10 atm, colocado sobre lecho de arena de 10 cm de espesor, en el fondo de la zanja previamente excavada, debidamente compactada y nivelada con pisón vibrante de guiado manual, relleno lateral compactando hasta los riñones y posterior relleno con la misma arena hasta 10 cm por encima de la generatriz superior de la tubería. Incluso p/p de accesorios y piezas especiales, y demás material auxiliar. Totalmente montada, conexionada y probada por la empresa instaladora mediante las correspondientes pruebas de servicio.

| Código | Ud | Descripción | Rendimiento | Precio | Importe |
|---|---|---|---|---|---|
| mo1611 | h. | Oficial 1ª fontanero calefactor | 0.05 | 16.349436321742 | 0.82 |
| mo1631 | h. | Oficial 2ª fontanero calefactor | 0.05 | 16.349436321742 | 0.82 |
| mo1061 | h | Oficial 1ª construcción (mano de obra; 19/06/2017) | 0.018 | 16.349436321742 | 0.29 |
| mo311 | h | Peon ordinario construccion (mano de obra; 28/03/2017) | 0.018 | 15.339471142233 | 0.28 |
| mt01ara010 | m3 | Arena de 0 a 5 mm diámetro (material; 21/03/2017) | 0.095 | 11.579600770995 | 1.10 |
| mtmtP17PA090 | m. | Tubo polietileno ad PE100(PN-10) 90mm | 1 | 2.7299058812449 | 2.73 |
| mtP17PA050COR | m. | Tubo corrugado polietileno para protección mecánica (material; 25/05/2017) | 1.15 | 0.4799834516475 | 0.55 |
| mtUNIONES | UD | Accesorios de union (material; 25/05/2017) | 0.1 | 2.8899003651274 | 0.29 |
| %CI | % | costes indirectos | 3 % | 6.88 | 0.21 |
|  |  | Total |  |  | 7.09 |

Claves: enlace, polietileno, tubería, alimentar, diámetro, llave, tubo, densidad, paso, contador, pieza, especial, máximo, presión, alto

| Medición | Uds. | Parcial |
|---|---|---|
| RED ENTRADA EDIFICIO | 40 | 40.00 |
| Total |  | 40 |

**14.06** m. TUBO ALIM. POLIETILENO DN40 mm.
238 m. × 5.52 = 1313.76
Suministro y montaje de tubería para alimentación de AGUA PARA RIEGO, enterrada, formada por tubería para refrigeración y agua fría, de 140 mm de diámetro, compuesta por tubo de polietileno de alta densidad (PEAD/HDPE) de 40 mm de diámetro y 3,7 mm de espesor, presión máxima de trabajo 16 bar, temperatura máxima de trabajo 95°C, preaislado térmicamente con espuma de polietileno reticulado (PE-X) y protegido mecánicamente con tubo corrugado de polietileno de alta densidad (PEAD/HDPE), colocado sobre cama o lecho de arena de 10 cm de espesor, en el fondo de la zanja previamente excavada, debidamente compactada y nivelada con pisón vibrante de guiado manual, relleno lateral compactando hasta los riñones y posterior relleno con la misma arena hasta 10 cm por encima de la generatriz superior de la tubería. Incluso p/p de accesorios y piezas especiales, y demás material auxiliar. Totalmente montada, conexionada y probada por la empresa instaladora mediante las correspondientes pruebas de servicio (incluidas en este precio)

| Código | Ud | Descripción | Rendimiento | Precio | Importe |
|---|---|---|---|---|---|
| mo1611 | h. | Oficial 1ª fontanero calefactor | 0.05 | 16.349436321742 | 0.82 |
| mo1631 | h. | Oficial 2ª fontanero calefactor | 0.05 | 16.349436321742 | 0.82 |
| mo1061 | h | Oficial 1ª construcción | 0.018 | 16.349436321742 | 0.29 |
| mo311 | h | Peon ordinario construccion | 0.018 | 15.339471142233 | 0.28 |
| mt01ara010 | m3 | Arena de 0 a 5 mm diámetro | 0.095 | 11.579600770995 | 1.10 |
| mtmtP17PA050 | m. | Tubo polietileno 40mm (material) | 1.15 | 1.0499638004788 | 1.21 |
| mtP17PA050COR | m. | Tubo corrugado polietileno para protección mecánica | 1.15 | 0.4799834516475 | 0.55 |
| mtUNIONES | UD | Accesorios de union | 0.1 | 2.8899003651274 | 0.29 |
| %CI | % | costes indirectos | 3 % | 5.36 | 0.16 |
|  |  | Total |  |  | 5.52 |

Claves: densidad, tubería, alto, contador, diámetro, polietileno, presión, alimentar, enlace, paso, pieza, tubo, máximo, llave, especial

| Medición | Uds. | Parcial |
|---|---|---|
| RIEGO | 90 | 90.00 |
| A bocas de riego | 148 | 148.00 |
| Total |  | 238 |

**14.07** ud GRUPO DE PRESION (23/02/2017)
1 ud × 7242.92 = 7242.92
Suministro e instalación de grupo de presión de agua, modelo APG APG-5-10-2 VV-ED VV-ED "EBARA" o equivalente, formado por: dos bombas centrífugas multicelulares EVMG-5-10N5/2,2, con una potencia de 2,2x2 kW, placa superior, cuerpo de impulsión y cuerpo brida de fundición, impulsores y difusores de acero inoxidable AISI 304, eje de acero inoxidable AISI 316, placa base de hierro fundido, motor asíncrono de 2 polos, aislamiento clase F, protección IP 55, para alimentación trifásica a 230/400 V, equipo de regulación y control con dos variadores de frecuencia (presión constante) E-DRIVE, bancada metálica, válvulas de corte, valvula reguladora de presion para circuito de usos y antirretornos, manómetro, un depósito de membrana, de chapa de acero de 100 l, reloj programador (mando para electroválvula), colector en aspiración y manguitos elásticos en impulsión. Incluso p/p de tubos entre los distintos elementos y accesorios. Totalmente montado, conexionado y puesto en marcha por la empresa instaladora para la comprobación de su correcto funcionamiento. Incluso instalación eléctrica, ayudas de albañilería.

| Código | Ud | Descripción | Rendimiento | Precio | Importe |
|---|---|---|---|---|---|
| mo1611 | h. | Oficial 1ª fontanero calefactor | 5 | 16.349436321742 | 81.75 |
| mo1631 | h. | Oficial 2ª fontanero calefactor | 2.5 | 16.349436321742 | 40.87 |
| mt37bce064blr | UD | Grupo de presion completo (material; 21/06/2017) | 1 | 6795.55 | 6795.55 |
| mt37www050g | ud | Manguito antivibración (material; 06/04/2017) | 1 | 27.079066397111 | 27.08 |
| mtVALSP | ud | valvula regualdora presion (material; 25/05/2017) | 1 | 86.697010953822 | 86.70 |
| %CI | % | costes indirectos | 3 % | 7031.95 | 210.96 |
|  |  | Total |  |  | 7242.92 |

**14.08** m. TUB.POLIET. UPONOR WIRSBO-PEX 50x4,6 (25/05/2017)
290 m. × 13.9 = 4031.00
Tubería Uponor Wirsbo-PEX o equivalente de polietileno reticulado por el método Engel (Peróxido) s/UNE-EN ISO 15875, de 50x4,6 mm. de diámetro, colocada en instalaciones para agua fría y caliente, con p.p. de accesorios Uponor Quick & Easy de PPSU o equivalente, Incluso aislamiento térmico, soportacion y anclajes. Totalmente instalado, colocado, probado y en correcto y reglamentario funcionamiento

| Código | Ud | Descripción | Rendimiento | Precio | Importe |
|---|---|---|---|---|---|
| mo1611 | h. | Oficial 1ª fontanero calefactor | 0.04 | 16.349436321742 | 0.654 |
| mtmtP17PR051 | m. | Tubo poliet. Uponor Wirsbo-PEX 50x4,6 (material; 25/05/2017) | 1 | 7.3097479823811 | 7.310 |
| mtmtP17PS341 | ud | P.p. accesor. Uponor Quick & Easy 50x4,6 (material; 25/05/2017) | 1 | 3.6098755425986 | 3.610 |
| mt17coe055di | m | Coquilla de espuma elastomérica, a base de caucho sintético flex (material; 25/05/2017) | 1 | 1.9199338065898 | 1.920 |
| %C  I | % | costes indirectos | 3 % | 13.494 | 0.405 |
|  |  | Total |  |  | 13.9 |

Claves: agua, caliente, accesorio, diámetro, retícula, polietileno, tubería, colocación, protección, frío, superficie

| Medición | Uds. | Largo | Parcial |
|---|---|---|---|
| red fluxores | 1 | 290 | 290.00 |
| Total |  |  | 290 |

**14.09** m. TUB.POLIET. UPONOR WIRSBO-PEX 40x3,7
190 m. × 12.5 = 2375.00
Tubería Uponor Wirsbo-PEX o equivalente de polietileno reticulado por el método Engel (Peróxido) s/UNE-EN ISO 15875, de 40x3,7 mm. de diámetro, colocada en instalaciones para agua fría y caliente, con p.p. de accesorios Uponor Quick & Easy de PPSU o equivalentes, Incluso aislamiento térmico, soportacion y anclajes. Totalmente instalado, colocado, probado y en correcto y reglamentario funcionamiento

| Código | Ud | Descripción | Rendimiento | Precio | Importe |
|---|---|---|---|---|---|
| mo1611 | h. | Oficial 1ª fontanero calefactor | 0.04 | 16.349436321742 | 0.65 |
| mtmtP17PR050 | m. | Tubo poliet. Uponor Wirsbo-PEX 40x3,7 (material; 25/05/2017) | 1 | 6.3397814238435 | 6.34 |
| mtmtP17PS340 | ud | P.p. accesor. Uponor Quick & Easy 40x3,70 (material) | 1 | 3.2298886433777 | 3.23 |
| mt17coe055di | m | Coquilla de espuma elastomérica, a base de caucho sintético flex | 1 | 1.9199338065898 | 1.92 |
| %C  I | % | costes indirectos | 3 % | 12.14 | 0.36 |
|  |  | Total |  |  | 12.5 |

Claves: agua, caliente, accesorio, diámetro, retícula, polietileno, tubería, colocación, protección, frío, superficie

| Medición | Uds. | Largo | Parcial |
|---|---|---|---|
| Agua Fría | 1 | 190 | 190.00 |
| Total |  |  | 190 |

**14.10** m. TUB.POLIET. UPONOR WIRSBO-PEX 25x2,3
100 m. × 7.83 = 783.00
Tubería Uponor Wirsbo-PEX o equivalente de polietileno reticulado por el método Engel (Peróxido) s/UNE-EN ISO 15875, de 25x2,3 mm. de diámetro, colocada en instalaciones para agua fría y caliente, con p.p. de accesorios Uponor Quick & Easy de PPSU o equivalente, Incluso aislamiento térmico, soportacion y anclajes. Totalmente instalado, colocado, probado y en correcto y reglamentario funcionamiento

| Código | Ud | Descripción | Rendimiento | Precio | Importe |
|---|---|---|---|---|---|
| mo162 | h. | Oficial 1ª fontanero calefactor | 0.04 | 16.349436321742 | 0.65 |
| mtP17PR030 | m. | Tubo poliet. Uponor Wirsbo-PEX 25x2,3 (material) | 1 | 2.9398986413407 | 2.94 |
| mtP17PS320 | ud | P.p. accesor. Uponor Quick & Easy 25x2,30 (material) | 1 | 2.089927945715 | 2.09 |
| mt17coe055di | m | Coquilla de espuma elastomérica, a base de caucho sintético flex | 1 | 1.9199338065898 | 1.92 |
| %C  I | % | costes indirectos | 3 % | 7.60 | 0.23 |
|  |  | Total |  |  | 7.83 |

Claves: tubería, agua, frío, polietileno, diámetro, protección, superficie, accesorio, colocación, caliente, retícula

| Medición | Uds. | Largo | Parcial |
|---|---|---|---|
| Agua Fría | 1 | 100 | 100.00 |
| Total |  |  | 100 |

**14.11** m. TUB.POLIET. UPONOR WIRSBO-PEX 20x1,9
175 m. × 6.93 = 1212.75
Tubería Uponor Wirsbo-PEX o equivalente de polietileno reticulado por el método Engel (Peróxido) s/UNE-EN ISO 15875, de 20x1,9 mm. de diámetro, colocada en instalaciones para agua fría y caliente, con p.p. de accesorios Uponor Quick & Easy de PPSU o equivalente. Incluso aislamiento térmico, soportacion y anclajes. Totalmente instalado, colocado, probado y en correcto y reglamentario funcionamiento

| Código | Ud | Descripción | Rendimiento | Precio | Importe |
|---|---|---|---|---|---|
| mo162 | h. | Oficial 1ª fontanero calefactor | 0.04 | 16.349436321742 | 0.65 |
| mtP17PR020 | m. | Tubo poliet. Uponor Wirsbo-PEX 20x1,9 (material; 19/02/2017) | 1 | 2.5999103630904 | 2.60 |
| mtP17PS310 | ud | P.p. accesor. Uponor Quick & Easy 20x1,90 (material) | 1 | 1.5599462178542 | 1.56 |
| mt17coe055di | m | Coquilla de espuma elastomérica, a base de caucho sintético flex | 1 | 1.9199338065898 | 1.92 |
| %C  I | % | costes indirectos | 3 % | 6.73 | 0.20 |
|  |  | Total |  |  | 6.93 |

Claves: polietileno, colocación, accesorio, superficie, protección, tubería, retícula, diámetro, agua, caliente, frío

| Medición | Uds. | Largo | Parcial |
|---|---|---|---|
| Agua Fría Generales | 1 | 25 | 25.00 |
| Agua Fría int cuartos | 1 | 85 | 85.00 |
| ACS int Cuartos | 1 | 65 | 65.00 |
| Total |  |  | 175 |

**14.12** m. TUB.POLIET. UPONOR WIRSBO-PEX 16x1,8
10 m. × 5.45 = 54.50
Tubería Uponor Wirsbo-PEX o equivalente de polietileno reticulado por el método Engel (Peróxido) s/UNE-EN ISO 15875, de 16x1,8 mm. de diámetro, colocada en instalaciones para agua fría y caliente, con p.p. de accesorios Uponor Quick & Easy de PPSU o equivalente. Incluso aislamiento térmico, soportacion y anclajes. Totalmente instalado, colocado, probado y en correcto y reglamentario funcionamiento

| Código | Ud | Descripción | Rendimiento | Precio | Importe |
|---|---|---|---|---|---|
| mo162 | h. | Oficial 1ª fontanero calefactor | 0.04 | 16.349436321742 | 0.65 |
| mtP17PR010 | m. | Tubo poliet. Uponor Wirsbo-PEX 16x1,8 (material) | 1 | 1.5299472521263 | 1.53 |
| mtP17PS300 | ud | P.p. accesor. Uponor Quick & Easy 16x1,80 (material) | 1 | 1.189958973876 | 1.19 |
| mt17coe055di | m | Coquilla de espuma elastomérica, a base de caucho sintético flex | 1 | 1.9199338065898 | 1.92 |
| %C  I | % | costes indirectos | 3 % | 5.29 | 0.16 |
|  |  | Total |  |  | 5.45 |

Claves: accesorio, tubería, polietileno, retícula, diámetro, frío, agua, protección, superficie, colocación, caliente

| Medición | Uds. | Parcial |
|---|---|---|
| Grifo aislado (Agua Fria) | 10 | 10.00 |
| Total |  | 10 |

**14.13** ud MONTANTE TUBERIA PEX40 (21/02/2017)
2 ud × 91.95 = 183.90
Suministro e instalación de montante de 6 m de longitud, formado por tubo de polietileno reticulado (PE-X), serie 5, modelo Aqua Pipe "UPONOR IBERIA" o equivalente, de 40 mm de diámetro exterior, PN=6 atm; purgador y llave de paso de esfera. Incluso accesorios de protección contra golpes de ariete, válvulas antirretorno, grifos de vaciados y otros accesorios de conexión a la tubería de abastecimiento y distribución, aislada termicamente. Totalmente montada, conexionada y probada por la empresa instaladora mediante las correspondientes pruebas de servicio (incluidas en este precio).

| Código | Ud | Descripción | Rendimiento | Precio | Importe |
|---|---|---|---|---|---|
| mo162 | h. | Oficial 1ª fontanero calefactor | 1 | 16.349436321742 | 16.35 |
| mo164 | h. | Oficial 2ª fontanero calefactor | 1 | 16.349436321742 | 16.35 |
| mtmtP17PR050 | m. | Tubo poliet. Uponor Wirsbo-PEX 40x3,7 | 6 | 6.3397814238435 | 38.04 |
| mt37SGL020D | ud | Purgador automatico (material; 26/05/2017) | 1 | 6.6697700468512 | 6.67 |
| mt37SVA020C | ud | Válvula de asiento (material; 26/05/2017) | 1 | 11.859591117789 | 11.86 |
| %C  I | % | costes indirectos | 3 % | 89.27 | 2.68 |
|  |  | Total |  |  | 91.95 |

| Medición | Uds. | Parcial |
|---|---|---|
| Montante red fluxores a Aseos 5 y 6 | 2 | 2.00 |
| Total |  | 2 |

**14.14** ud MONTANTE TUBERIA PEX50 (21/02/2017)
2 ud × 97.94 = 195.88
Suministro e instalación de montante de 6 m de longitud, formado por tubo de polietileno reticulado (PE-X), serie 5, modelo Aqua Pipe "UPONOR IBERIA" o equivalente, de 50 mm de diámetro exterior, PN=6 atm; purgador y llave de paso de esfera. Incluso accesorios de protección contra golpes de ariete, válvulas antirretorno, grifos de vaciados y otros accesorios de conexión a la tubería de abastecimiento y distribución, aislada termicamente. Totalmente montada, conexionada y probada por la empresa instaladora mediante las correspondientes pruebas de servicio (incluidas en este precio).

| Código | Ud | Descripción | Rendimiento | Precio | Importe |
|---|---|---|---|---|---|
| mo162 | h. | Oficial 1ª fontanero calefactor | 1 | 16.349436321742 | 16.35 |
| mo164 | h. | Oficial 2ª fontanero calefactor | 1 | 16.349436321742 | 16.35 |
| mtmtP17PR051 | m. | Tubo poliet. Uponor Wirsbo-PEX 50x4,6 | 6 | 7.3097479823811 | 43.86 |
| mt37SGL020D | ud | Purgador automatico | 1 | 6.6697700468512 | 6.67 |
| mt37SVA020C | ud | Válvula de asiento | 1 | 11.859591117789 | 11.86 |
| %C  I | % | costes indirectos | 3 % | 95.09 | 2.85 |
|  |  | Total |  |  | 97.94 |

| Medición | Uds. | Parcial |
|---|---|---|
| Montante red a Aseos 5 y 6 | 2 | 2.00 |
| Total |  | 2 |

**14.15** ud INST. F.C. UPONOR WIRSBO-PEX LAVABO
40 ud × 54.8 = 2192.00
Instalación de fontanería para un lavabo realizada con tuberías de polietileno reticulado Uponor Wirsbo-PEX (método Engel) o equivalente, para la red de agua fria y caliente, utilizando el sistema Uponor Quick & Easy o equivalente, con tuberías de PVC serie B, UNE-EN-1453, para la red de desagüe. Incluso aislamiento reglamentario, soportacion y anclajes, sin incluir los aparatos sanitarios ni la grifería. Totalmente instalado, colocado, probado y en correcto y reglamentario funcionamiento.

| Código | Ud | Descripción | Rendimiento | Precio | Importe |
|---|---|---|---|---|---|
| mo162 | h. | Oficial 1ª fontanero calefactor | 0.5 | 16.349436321742 | 8.17 |
| mtP17PR010 | m. | Tubo poliet. Uponor Wirsbo-PEX 16x1,8 | 5 | 1.5299472521263 | 7.65 |
| mt17coe055di | m | Coquilla de espuma elastomérica, a base de caucho sintético flex | 5 | 1.9199338065898 | 9.60 |
| mtP17PS010 | ud | Te reducida Uponor Q & E20x16x16 (material) | 2 | 4.1598565809446 | 8.32 |
| mtP17PS070 | ud | Codo terminal Uponor Q & E16x1/2" (material) | 2 | 3.3898831272602 | 6.78 |
| mtP17SS080 | ud | Sifón curvo PVC sal.horizon.32mm 1 1/4" (material) | 1 | 2.6599082945463 | 2.66 |
| mtP17VB010 | m. | TUBERÍA PVC SERIE B 32 mm. (19/02/2017) | 1.7 | 5.89 | 10.01 |
| %C  I | % | costes indirectos | 3 % | 53.19 | 1.60 |
|  |  | Total |  |  | 54.8 |

Claves: frío, terminación, polietileno, PVC, lavabo, tubería, retícula, red, agua, individual, grifería, sifón, caliente, norma, aparato, sanitario, desagüe, fontanería

| Medición | Uds. | Parcial |
|---|---|---|
| Edificio proyecto. PB | 19 | 19.00 |
| Edificio proyecto. P1 | 8 | 8.00 |
| Edificio anexo | 13 | 13.00 |
| Total |  | 40 |

**14.16** ud INST. F.C. UPONOR WIRSBO-PEX INODORO
29 ud × 36.97 = 1072.13
Instalación de fontanería para un inodoro realizada con tuberías de polietileno reticulado Uponor Wirsbo-PEX (método Engel) o equivalente, para la red de agua fria, utilizando el sistema Uponor Quick & Easy o equivalente, incluso p.p. de bajante de PVC serie B, UNE-EN-1453, de diámetro 110 mm. y manguetón de enlace para el inodoro. Incluso aislamiento reglamentario, soportacion y anclajes, sin incluir los aparatos sanitarios ni la grifería. Totalmente instalado, colocado, probado y en correcto y reglamentario funcionamiento.

| Código | Ud | Descripción | Rendimiento | Precio | Importe |
|---|---|---|---|---|---|
| mo162 | h. | Oficial 1ª fontanero calefactor | 0.25 | 16.349436321742 | 4.09 |
| mt17coe055di | m | Coquilla de espuma elastomérica, a base de caucho sintético flex | 3 | 1.9199338065898 | 5.76 |
| mtP17PR010 | m. | Tubo poliet. Uponor Wirsbo-PEX 16x1,8 | 3 | 1.5299472521263 | 4.59 |
| mtP17PS010 | ud | Te reducida Uponor Q & E20x16x16 | 1 | 4.1598565809446 | 4.16 |
| mtP17PS070 | ud | Codo terminal Uponor Q & E16x1/2" | 1 | 3.3898831272602 | 3.39 |
| mtP17VC060 | m. | Tubo PVC evac.serie B j.peg.110mm | 1 | 5.7698010750122 | 5.77 |
| mtP17VP060 | ud | Codo M-H 87º PVC evac. j.peg. 110mm. | 1 | 3.8498672684223 | 3.85 |
| mtP17SW020 | ud | Conexión PVC inodoro D=110mm c/j.labiada (material) | 1 | 4.2798524438565 | 4.28 |
| %C  I | % | costes indirectos | 3 % | 35.89 | 1.08 |
|  |  | Total |  |  | 36.97 |

Claves: fontanería, tubería, polietileno, retícula, red, frío, sanitario, bajante, agua, diámetro, aparato, PVC, norma, terminación, enlace, manguetón, inodoro, grifería

| Medición | Uds. | Parcial |
|---|---|---|
| Edificio proyecto PB | 16 | 16.00 |
| Edifio proyectado P1 | 5 | 5.00 |
| Edificio anexo | 8 | 8.00 |
| Total |  | 29 |

**14.17** ud INST. F.C. UPONOR WIRSBO-PEX DUCHA
2 ud × 67.62 = 135.24
Instalación de fontanería para una ducha realizada con tuberías de polietileno reticulado Uponor Wirsbo-PEX (método Engel) o equivalente, para la red de agua fria y caliente, utilizando el sistema Uponor Quick & Easy o equivalente, con tuberías de PVC serie B, UNE-EN-1453, para la red de desagüe. Incluso aislamiento regalmentario, soportacion y anclajes, sin incluir los aparatos sanitarios ni la grifería. Totalmente instalado, colocado, probado y en correcto y reglamentario funcionamiento.

| Código | Ud | Descripción | Rendimiento | Precio | Importe |
|---|---|---|---|---|---|
| mo162 | h. | Oficial 1ª fontanero calefactor | 0.75 | 16.349436321742 | 12.26 |
| mtP17PR010 | m. | Tubo poliet. Uponor Wirsbo-PEX 16x1,8 | 4 | 1.5299472521263 | 6.12 |
| mt17coe055di | m | Coquilla de espuma elastomérica, a base de caucho sintético flex | 4 | 1.9199338065898 | 7.68 |
| mtP17PS010 | ud | Te reducida Uponor Q & E20x16x16 | 2 | 4.1598565809446 | 8.32 |
| mtP17PS070 | ud | Codo terminal Uponor Q & E16x1/2" | 2 | 3.3898831272602 | 6.78 |
| mtP17SB030 | ud | Bote sifóni.aéreo t/inox.5 tomas | 1 | 14.379504238938 | 14.38 |
| 02.02 | m. | TUBERÍA PVC SERIE B 40 mm. | 1.5 | 6.74 | 10.11 |
| %CI | % | costes indirectos | 3 % | 65.65 | 1.97 |
|  |  | Total |  |  | 67.62 |

Claves: desagüe, tubería, fontanería, frío, agua, red, retícula, ducha, polietileno, grifería, PVC, caliente, terminación, sanitario, norma, sifón, bote, aparato

**14.18** ud INST. F.C. UPONOR WIRSBO-PEX FREGADERO
2 ud × 60.93 = 121.86
Instalación de fontanería para un fregadero realizada con tuberías de polietileno reticulado Uponor Wirsbo-PEX (método Engel) o equivalente, para la red de agua fria y caliente, utilizando el sistema Uponor Quick & Easy o equivalente, incluso con tuberías de PVC serie B, UNE-EN-1453, para la red de desagüe. Incluso aislamiento regalmentario, soportacion y anclajes, sin incluir los aparatos sanitarios ni la grifería. Totalmente instalado, colocado, probado y en correcto y reglamentario funcionamiento.

| Código | Ud | Descripción | Rendimiento | Precio | Importe |
|---|---|---|---|---|---|
| mo162 | h. | Oficial 1ª fontanero calefactor | 0.5 | 16.349436321742 | 8.175 |
| mtP17PR010 | m. | Tubo poliet. Uponor Wirsbo-PEX 16x1,8 | 5 | 1.5299472521263 | 7.650 |
| mt17coe055di | m | Coquilla de espuma elastomérica, a base de caucho sintético flex | 5 | 1.9199338065898 | 9.600 |
| mtP17PS010 | ud | Te reducida Uponor Q & E20x16x16 | 2 | 4.1598565809446 | 8.320 |
| mtP17PS070 | ud | Codo terminal Uponor Q & E16x1/2" | 2 | 3.3898831272602 | 6.780 |
| mtP17SS080 | ud | Sifón curvo PVC sal.horizon.32mm 1 1/4" | 2 | 2.6599082945463 | 5.320 |
| mtP17VB030 | m. | TUBERÍA PVC SERIE B 50 mm. (19/02/2017) | 2 | 6.65 | 13.300 |
| %C  I | % | costes indirectos | 3 % | 59.145 | 1.774 |
|  |  | Total |  |  | 60.93 |

Claves: agua, grifería, fontanería, tubería, polietileno, retícula, red, frío, PVC, desagüe, sifón, individual, norma, caliente, terminación, fregadero

**14.19** ud INST. F.C. UPONOR WIRSBO-PEX OTROS USOS
4 ud × 38.79 = 155.16
Instalación de fontanería para usos varios, realizada con tuberías de polietileno reticulado Uponor Wirsbo-PEX (método Engel) o equivalente, para la red de agua fria, utilizando el sistema Uponor Quick & Easy o equivalente, incluso p.p. de tuberías de PVC serie B, UNE-EN-1453, de diámetro 50 mm. para la red de desagüe. Incluso aislamiento regalmentario, soportacion y anclajes, sin incluir los aparatos sanitarios ni la grifería. Totalmente instalado, colocado, probado y en correcto y reglamentario funcionamiento.

| Código | Ud | Descripción | Rendimiento | Precio | Importe |
|---|---|---|---|---|---|
| mo162 | h. | Oficial 1ª fontanero calefactor | 0.5 | 16.349436321742 | 8.175 |
| mtP17PR010 | m. | Tubo poliet. Uponor Wirsbo-PEX 16x1,8 | 2.5 | 1.5299472521263 | 3.825 |
| mt17coe055di | m | Coquilla de espuma elastomérica, a base de caucho sintético flex | 2.5 | 1.9199338065898 | 4.800 |
| mtP17PS010 | ud | Te reducida Uponor Q & E20x16x16 | 1 | 4.1598565809446 | 4.160 |
| mtP17PS070 | ud | Codo terminal Uponor Q & E16x1/2" | 1 | 3.3898831272602 | 3.390 |
| mtP17VB030 | m. | TUBERÍA PVC SERIE B 50 mm. | 2 | 6.65 | 13.300 |
| %C  I | % | costes indirectos | 3 % | 37.650 | 1.130 |
|  |  | Total |  |  | 38.79 |

Claves: retícula, frío, PVC, red, fontanería, lavadero, polietileno, diámetro, norma, tubería, agua, grifería, terminación, desagüe

| Medición | Uds. | Parcial |
|---|---|---|
| Lavavajillas | 1 | 1.00 |
| Grifo Aislado | 1 | 1.00 |
| Fuente | 1 | 1.00 |
| Otros | 1 | 1.00 |
| Total |  | 4 |

**14.20** ud BOCA DE RIEGO
6 ud × 114.3 = 685.80
Suministro e instalación de boca de riego, formada por cuerpo y tapa de fundición con cerradura de cuadradillo, brida de entrada, llave de corte y racor de salida roscado macho de latón de 1 1/2" de diámetro, enterrada. Incluso accesorios de conexión a la tubería de abastecimiento y distribución. Totalmente montada, conexionada y probada por la empresa instaladora mediante las correspondientes pruebas de servicio (incluidas en este precio).

| Código | Ud | Descripción | Rendimiento | Precio | Importe |
|---|---|---|---|---|---|
| mo162 | h. | Oficial 1ª fontanero calefactor | 0.302 | 16.349436321742 | 4.94 |
| mo164 | h. | Oficial 2ª fontanero calefactor | 0.302 | 16.349436321742 | 4.94 |
| BOC | Ud | Boca riego, cuerpo y tapa fundicion (material; 21/03/2017) | 1 | 98.316610345788 | 98.32 |
| mtP17PP250 | ud | Collarin toma PP 32 mm. (material) | 1 | 1.5599462178542 | 1.56 |
| mtmtP17PA050 | m. | Tubo polietileno 40mm | 1.15 | 1.0499638004788 | 1.21 |
| %C  I | % | costes indirectos | 3 % | 110.97 | 3.33 |
|  |  | Total |  |  | 114.3 |

| Medición | Uds. | Parcial |
|---|---|---|
| Bocas riego P.Baja | 3 | 3.00 |
| Bocas riego P.Cubierta | 2 | 2.00 |
| Boca para Tomas otros usos | 1 | 1.00 |
| Total |  | 6 |

**14.21** ud ROLLO TUBERIA CON GOTEROS INTEGRADOS 16mm (21/02/2017)
10 ud × 80.25 = 802.50
Tubería plana diámetro 16mm, con goteros integrados cada 33cm, para las zonas ajardinadas, fabricada en poletileno de baja densidad, resistente a la acción de rayos solares y a las variaciones de presión y temperatura. Resistente a la obstrucción. Presión máxima de trabajo 4Bar. Se suministra en rollos de 25m. Totalmente instalada y en funcionamiento.

| Código | Ud | Descripción | Rendimiento | Precio | Importe |
|---|---|---|---|---|---|
| mo150 | h. | Oficial 1ª electricista (mano de obra; 21/02/2017) | 2 | 15.379469763204 | 30.76 |
| mo162 | h. | Oficial 1ª fontanero calefactor | 2 | 16.349436321742 | 32.70 |
| mtTUBGOT |  | Rollo 25m tubería Polietileno baja densidad, D=16, con goteros (material; 14/06/2017) | 1 | 14.449501825637 | 14.45 |
| %C  I | % | costes indirectos | 3 % | 77.91 | 2.34 |
|  |  | Total |  |  | 80.25 |

## C15 INSTALACIÓN DE PROTECCION CONTRA INCENDIOS
Importe: 28781.92

**15.00.01** ud ACOMETIDA AGUA PCI en ACERO DN80mm D=3'' (21/02/2017)
1 ud × 519.05 = 519.05
Acometida de abastecimiento de agua para PCI, DN80mm., hasta una longitud máxima de 4 m., realizada con tubo de ACERO DIN 2440 D=3'', válvula de compuerta de fundición con pletina, machón rosca, piezas especiales y brida ciega, armario metálico para acometida de agua contra incendios con puerta ciega y cerradura especial de cuadradillo, homologado por la Compañía Suministradora. Piezas especiales y accesorios incluidos, terminada y comprobado su funcionamiento.

| Código | Ud | Descripción | Rendimiento | Precio | Importe |
|---|---|---|---|---|---|
| mo162 | h. | Oficial 1ª fontanero calefactor | 10 | 16.349436321742 | 163.49 |
| mo231 | h. | Ayudante fontanero (mano de obra; 19/06/2017) | 6 | 15.379469763204 | 92.28 |
| mo113 |  | Peon ordinario construccion (mano de obra; 21/03/2017) | 0.187 | 15.339471142233 | 2.87 |
| mt01ara010 | m3 | Arena de 0 a 5 mm diámetro | 0.613 | 11.579600770995 | 7.10 |
| mq02rop020 | h | pison vibrante (maquinaria; 21/03/2017) | 0.46 | 3.3598841615322 | 1.55 |
| mt41aco010i | m | Acometida acero sin soldadura 3'' DN 80mm. Válv etc (material; 21/03/2017) | 4.2 | 19.359332549781 | 81.31 |
| mt41aco040 | ud | Armario metálico para acometida de agua contra incendios homolog (material; 21/03/2017) | 1 | 155.32464488417 | 155.32 |
| %C  I | % | costes indirectos | 3 % | 503.92 | 15.12 |
|  |  | Total |  |  | 519.05 |

| Medición | Uds. | Parcial |
|---|---|---|
| hidrante exterior | 1 | 1.00 |
| Total |  | 1 |

**15.01** ud EXTINTOR PORTATIL POLVO QUIMICO POLIVALENTE 21A-144B-C, 6KG (20/01/2017)
19 ud × 43.01 = 817.19
Suministro y colocación de extintor portátil de polvo químico ABC polivalente antibrasa, con presión incorporada, de eficacia 21A-144B-C, con 6 kg de agente extintor, con manómetro y manguera con boquilla difusora. Incluso soporte y accesorios de montaje. Medida la unidad instalada.

| Código | Ud | Descripción | Rendimiento | Precio | Importe |
|---|---|---|---|---|---|
| mt41ixi010a | ud | Extintor portátil polvo químico 6kg,21A-144B-C,UNE-EN 3+soporte (material; 20/01/2017) | 1 | 40.228613041203 | 40.23 |
| mo310 | h | Peón ordinario construcción. | 0.1 | 15.339471142233 | 1.53 |
| %C  I | % | costes indirectos | 3 % | 41.76 | 1.25 |
|  |  | Total |  |  | 43.01 |

| Medición | Uds. | Parcial |
|---|---|---|
| Junto a puertas de aulas | 12 | 12.00 |
| Junto a puerta de almacén PB | 1 | 1.00 |
| Sala calderas | 1 | 1.00 |
| Sala generador | 1 | 1.00 |
| Junto a puerta de cocina | 1 | 1.00 |
| Comedor | 2 | 2.00 |
| Aula abierta | 1 | 1.00 |
| Total |  | 19 |

**15.02** ud EXTINTOR PORTATIL CO2 89B, 5KG (20/01/2017)
4 ud × 134.42 = 537.68
Suministro y colocación de extintor portátil de nieve carbónica CO2, de eficacia 89B, con 5 kg de agente extintor, con manguera y trompa difusora. Incluso soporte y accesorios de montaje. Medida la unidad instalada.

| Código | Ud | Descripción | Rendimiento | Precio | Importe |
|---|---|---|---|---|---|
| mt41ixo010b | ud | Extintor portátil CO2 5kg,89B,UNE-EN 3+soporte (material; 20/01/2017) | 1 | 128.96555366453 | 128.97 |
| mo310 | h | Peón ordinario construcción. | 0.1 | 15.339471142233 | 1.53 |
| %C  I | % | costes indirectos | 3 % | 130.50 | 3.92 |
|  |  | Total |  |  | 134.42 |

| Medición | Uds. | Parcial |
|---|---|---|
| CGMP | 1 | 1.00 |
| Sala calderas | 1 | 1.00 |
| Grupo electrógeno | 1 | 1.00 |
| Teleco | 1 | 1.00 |
| Total |  | 4 |

**15.03** ud SEÑALIZACION EQUIPOS CONTRA INCENDIOS 210x210mm ALUM.ANODIZ (20/01/2017)
26 ud × 9.4 = 244.40
Suministro y colocación de placa de señalización de equipos contra incendios, de aluminio anodizado, de 210x210 mm., adaptándose en dimensiones al tipo de indicación. Las señalizaciones serán colocadas en banderola o en pared, según plano. Incluso elementos de fijación. Distancia de observación hasta 10m.

| Código | Ud | Descripción | Rendimiento | Precio | Importe |
|---|---|---|---|---|---|
| mt41sny020d | ud | Placa señalización equip.contra incendios Al,21x21cm,i.fijación (material; 20/01/2017) | 1 | 6.0597910770492 | 6.06 |
| mo310 | h | Peón ordinario construcción. | 0.2 | 15.339471142233 | 3.07 |
| %C  I | % | costes indirectos | 3 % | 9.13 | 0.27 |
|  |  | Total |  |  | 9.4 |

| Medición | Uds. | Parcial |
|---|---|---|
| EXTINTORES |  |  |
| Junto a puertas de aulas | 12 | 12.00 |
| Junto a puerta de almacén PB | 1 | 1.00 |
| Sala calderas | 1 | 1.00 |
| Junto a puerta de cocina | 1 | 1.00 |
| Aula abierta | 1 | 1.00 |
| CGMP | 1 | 1.00 |
| Grupo electrógeno | 1 | 1.00 |
| Teleco | 1 | 1.00 |
| Sala PCI | 1 | 1.00 |
| PULSADORES |  |  |
| PB Junto a Aula 6 | 1 | 1.00 |
| PB Junto a Aula 4 | 1 | 1.00 |
| PB Junto a Aula 1 | 1 | 1.00 |
| PB Junto a Aula abierta | 1 | 1.00 |
| Sala generador | 1 | 1.00 |
| Sala PCI | 1 | 1.00 |
| Total |  | 26 |

**15.04** ud SEÑALIZACION EQUIPOS CONTRA INCENDIOS 420x420mm ALUM.ANODIZ (20/01/2017)
10 ud × 11.39 = 113.90
Suministro y colocación de placa de señalización de equipos contra incendios, de aluminio anodizado, de 420x420 mm., adaptándose en dimensiones al tipo de indicación. Las señalizaciones serán colocadas en banderola o en pared, según plano. Incluso elementos de fijación. Distancia de observación hasta 20m.

| Código | Ud | Descripción | Rendimiento | Precio | Importe |
|---|---|---|---|---|---|
| mt41sny020e | ud | Placa señalización equip.contra incendios Al,42x42cm,i.fijación (material; 20/01/2017) | 1 | 7.9897245388817 | 7.99 |
| mo310 | h | Peón ordinario construcción. | 0.2 | 15.339471142233 | 3.07 |
| %C  I | % | costes indirectos | 3 % | 11.06 | 0.33 |
|  |  | Total |  |  | 11.39 |

| Medición | Uds. | Parcial |
|---|---|---|
| EXTINTORES |  |  |
| Comedor | 2 | 2.00 |
| BIES | 5 | 5.00 |
| PULSADORES |  |  |
| PB-Junto a Cocina | 1 | 1.00 |
| P1 | 2 | 2.00 |
| Total |  | 10 |

**15.05** ud SEÑALIZACION MEDIOS EVACUACIÓN 210x210mm ALUM.ANODIZ (21/01/2017)
11 ud × 9.7 = 106.70
Suministro y colocación de placa de señalización de medios de evacuación, de aluminio anodizado, de 210x210 mm. Las señalizaciones serán colocadas en banderola o en pared, según plano. Incluso elementos de fijación. Distancia de observación hasta 10m.

| Código | Ud | Descripción | Rendimiento | Precio | Importe |
|---|---|---|---|---|---|
| mt41sny020q | ud | Placa señalización med.evac. Al,21x21cm,i. elem. fijación (material; 21/01/2017) | 1 | 6.0597910770492 | 6.06 |
| mt41sny100 | ud | Material auxiliar para la fijación de placa de señalización. (material; 21/01/2017) | 1 | 0.289990002037 | 0.29 |
| mo310 | h | Peón ordinario construcción. | 0.2 | 15.339471142233 | 3.07 |
| %C  I | % | costes indirectos | 3 % | 9.42 | 0.28 |
|  |  | Total |  |  | 9.7 |

| Medición | Uds. | Parcial |
|---|---|---|
| PLANTA BAJA |  |  |
| Salida cocina | 1 | 1.00 |
| Salida sala calderas | 1 | 1.00 |
| Salida grupo electrógeno | 1 | 1.00 |
| Dirección junto a almacén | 1 | 1.00 |
| Dirección junto a aula 5 | 1 | 1.00 |
| Salida a porche patios | 1 | 1.00 |
| Salida aulas infantil | 3 | 3.00 |
| Salida almacén recursos educativos sala usos múltiples | 1 | 1.00 |
| P1- Dirección Pasillo junto a aula 7 | 1 | 1.00 |
| Total |  | 11 |

**15.06** ud SEÑALIZACION MEDIOS EVACUACIÓN 420x420mm ALUM.ANODIZ (21/01/2017)
8 ud × 12.15 = 97.20
Suministro y colocación de placa de señalización de medios de evacuación, de aluminio anodizado, de 420x420 mm. Las señalizaciones serán colocadas en banderola o en pared, según plano. Incluso elementos de fijación. Distancia de observación hasta 20m.

| Código | Ud | Descripción | Rendimiento | Precio | Importe |
|---|---|---|---|---|---|
| mt41sny020p | ud | Placa señalización med.evac. Al,42x42cm,i. elem. fijación (material; 21/01/2017) | 1 | 7.9897245388817 | 7.990 |
| mt41sny100 | ud | Material auxiliar para la fijación de placa de señalización. | 1.5 | 0.289990002037 | 0.435 |
| mo310 | h | Peón ordinario construcción. | 0.22 | 15.339471142233 | 3.375 |
| %C  I | % | costes indirectos | 3 % | 11.800 | 0.354 |
|  |  | Total |  |  | 12.15 |

| Medición | Uds. | Parcial |
|---|---|---|
| PLANTA BAJA |  |  |
| Salida C/ Remesón | 1 | 1.00 |
| Dirección pasillo junto a aula 2 | 1 | 1.00 |
| Dirección vestíbulo porche patio | 1 | 1.00 |
| Salida Biblioteca | 1 | 1.00 |
| Salida pasillo vestuarios | 1 | 1.00 |
| Salida comedor | 1 | 1.00 |
| P1- Junto a escalera | 2 | 2.00 |
| Total |  | 8 |

**15.07** m PROT. PASIVA ESTRUCT. METÁLICA, PLACA YESO LAM. FIREBOARD KNAUF (20/01/2017)
10.95 m × 24.26 = 265.65
Suministro e instalación de sistema de protección pasiva contra incendios de pilar de acero HEB 100, protegido en 1 cara y con una resistencia al fuego de 180 minutos, sistema K253.es "KNAUF" o equivalente, mediante recubrimiento con placas de yeso laminado Fireboard GM-F, fijadas con tornillos de fijación a soporte de hormigón o fábrica de ladrillo.
Las placas serán de los tipos:
1) Placa de yeso laminado reforzada con tejido de fibra UNE-EN 15283-1 GM-F / 1200 / 2600 / 20 / borde cuadrado, especial Fireboard GM-F "KNAUF" o equivalente con alma de yeso y caras revestidas con una lámina de fibra de vidrio.
2) Placa de yeso laminado reforzada con tejido de fibra UNE-EN 15283-1 GM-F / 1200 / 2600 / 25 / borde cuadrado, especial Fireboard GM-F "KNAUF" o equivalente con alma de yeso y caras revestidas con una lámina de fibra de vidrio.
CRITERIO DE MEDICIÓN EN PROYECTO.Longitud medida según documentación gráfica de Proyecto.
PROCESO DE EJECUCIÓN FASES DE EJECUCIÓN.Replanteo. Atornillado de las placas a la superficie soporte.
CONDICIONES DE TERMINACIÓN. El elemento tendrá planeidad y aplomado. El sistema tendrá resistencia y estabilidad.
CONSERVACIÓN Y MANTENIMIENTO.Se protegerá frente a golpes.
CRITERIO DE MEDICIÓN EN OBRA Y CONDICIONES DE ABONO. Se medirá la longitud realmente ejecutada según especificaciones de Proyecto.

| Código | Ud | Descripción | Rendimiento | Precio | Importe |
|---|---|---|---|---|---|
| mt12pmk010b | m² | Placa de yeso laminado reforzada,UNE-EN15283-1 GM-F/1200/2600/20 (material; 20/01/2017) | 0.42 | 25.699113973624 | 10.79 |
| mt12pmk010c | m² | Placa de yeso laminado reforzada,UNE-EN15283-1 GM-F/1200/2600/25 (material; 20/01/2017) | 0.21 | 27.589048814486 | 5.79 |
| mt12ptk030 | ud | Fijación "KNAUF" para hormigón/fábrica ladrillo (material; 20/01/2017) | 6 | 0.2099927600958 | 1.26 |
| mo126 | h | Oficial 1ª montador de prefabricados interiores. | 0.18 | 16.349436321742 | 2.94 |
| mo217 | h | Ayudante montador de prefabricados interiores. | 0.18 | 15.379469763204 | 2.77 |
| %C  I | % | costes indirectos | 3 % | 23.55 | 0.71 |
|  |  | Total |  |  | 24.26 |

| Medición | Uds. | Alto | Parcial |
|---|---|---|---|
| Grupo electrógeno | 2 | 3.65 | 7.30 |
| Sala de calderas | 1 | 3.65 | 3.65 |
| Total |  |  | 10.95 |

**15.08** ud B.I.E. 25mmx20 m. ARM. EMPOTRADO (20/01/2017)
5 ud × 397.13 = 1985.65
Suministro e instalación de boca de incendio equipada (BIE) de 25 mm (1") para empotrar, compuesta de: caja empotrable independiente y marco tapajuntas con puerta ciega, que se monta sobre la caja. Con bisabras frontales e integradas, y cierre de pomo grafilado y cromado. Armario construido en acero, acabado con pintura epoxi color blanco RAL 9001 y puerta de acero, acabado con pintura epoxi color blanco RAL 9001;Tipo Chesterfire 25/8M de Tipsa o equivalente.I/ devanadera metálica giratoria abatible 180° permitiendo la extracción de la manguera en cualquier dirección, pintada en rojo epoxi, con alimentación axial; manguera plana semirrígida de 20 m de longitud; lanza de tres efectos (cierre, pulverización y chorro compacto) construida en plástico ABS y válvula de asiento de 25 mm (1"), de latón, con manómetro 0-16 bar, coeficiente de descarga K de 42 (métrico), con soporte y racor. Certificada por AENOR según UNE-EN 671-1. Colocada en paramento. Incluso accesorios y elementos de fijación. Totalmente instalada: montada, conexionada y probada.

| Código | Ud | Descripción | Rendimiento | Precio | Importe |
|---|---|---|---|---|---|
| mo162 | h. | Oficial 1ª fontanero calefactor | 1.2 | 16.349436321742 | 19.62 |
| mo231 | h. | Ayudante fontanero | 1.2 | 15.379469763204 | 18.46 |
| mt41bae016aaa | ud | BIE 25mm con armario empotrar (material; 20/01/2017) | 1 | 347.47802002703 | 347.48 |
| %C  I | % | costes indirectos | 3 % | 385.56 | 11.57 |
|  |  | Total |  |  | 397.13 |

Claves: boca, abatible, horizontal, compuesto, armario, chapa, acero, cerrajería, rojo, cristal, equipo, pintura, válvula, puerta, soporte, asiento, manómetro, lanzar, racor, manguera, plano, incendio, diámetro, circulación

**15.09** ud GRU.PRES. 12m3/h 57mca
1 ud × 3757.37 = 3757.37
Suministro e instalación de grupo de presión de agua contra incendios, modelo AF ENR 32-200/5,5 EEJ "EBARA", o equivalente, formado por: dos bombas principales centrífugas ENR [tipo], de un escalón y de una entrada, cuerpo de impulsión de fundición GG25 en espiral con patas de apoyo y soporte cojinete con pata de apoyo, aspiración axial y boca de impulsión radial hacia arriba, rodete radial de fundición GG25, cerrado, compensación hidráulica mediante orificios de descarga en el rodete, soporte con rodamientos de bolas lubricados de por vida, estanqueidad del eje mediante cierre mecánico según DIN 24960, eje y camisa externa de acero inoxidable AISI 420, acoplamiento con espaciador, accionadas por dos motores asíncronos de 2 polos de 5,5 kW cada uno, aislamiento clase F, protección IP 55, para alimentación trifásica a 400/690 V, una bomba auxiliar jockey CVM A/12, con camisa externa de acero inoxidable AISI 304, eje de acero inoxidable AISI 416, cuerpos de aspiración e impulsión y contrabridas de hierro fundido, difusores de policarbonato con fibra de vidrio, cierre mecánico, accionada por motor eléctrico de 0,9 kW, depósito hidroneumático de 20 l, bancada metálica, válvulas de corte, antirretorno y de aislamiento, manómetros, presostatos, incluso tubería y accesorios para instalación de by-pass, dos cuadros eléctricos de fuerza y control para la operación totalmente automática del grupo, soportes metálicos para los cuadros eléctricos, colector de impulsión, con caudalímetro para grupo contra incendios de tipo rotámetro de lectura directa, modelo S-2007 DN 50 "EBARA", precisión del 10%, cuerpo acrílico y flotador de acero inoxidable. Incluso soportes, piezas especiales y accesorios. Totalmente instalado, colocado, probado y en correcto y reglamentario funcionamiento.

| Código | Ud | Descripción | Rendimiento | Precio | Importe |
|---|---|---|---|---|---|
| mo162 | h. | Oficial 1ª fontanero calefactor | 8 | 16.349436321742 | 130.80 |
| mo231 | h. | Ayudante fontanero | 8 | 15.379469763204 | 123.04 |
| mtP23FP010 | ud | Gru.pres. 12m3/h 57mca 15 CV (material) | 1 | 3394.0929821173 | 3394.09 |
| %CI | % | costes indirectos | 3 % | 3647.93 | 109.44 |
|  |  | Total |  |  | 3757.37 |

Claves: aspiración, corte, retención, válvula, colector, compuesto, incendio, prueba, grupo, presión, seguridad, bomba, manómetro, acumulador, hidroneumático, cuadro, maniobra, metal, eléctrico, norma, impulsión, bancada

**15.10** ud HIDRANTE DE ARQUETA 3". RAC. DE 70 (16/02/2017)
1 ud × 525.84 = 525.84
Hidrante de arqueta, de 3", con 1 boca, 1x70 mm, con válvula de compuerta, codo, racor de 70 Barcelona, tapa de aluminio fundido, cerco y tapa circular de hierro fundido para acera. Medida la unidad instalada. Cumple con la normativa vigente UNE, según se exige en el Reglamento de Instalaciones de Protección contra Incendios.

| Código | Ud | Descripción | Rendimiento | Precio | Importe |
|---|---|---|---|---|---|
| mo162 | h. | Oficial 1ª fontanero calefactor | 0.75 | 16.349436321742 | 12.262 |
| mo231 | h. | Ayudante fontanero | 0.75 | 15.379469763204 | 11.535 |
| mtP23FE200 | ud | Hidrante de arqueta 3" IPF-42. rac. 70 (material; 16/02/2017) | 1 | 486.72321928101 | 486.723 |
| %C  I | % | costes indirectos | 3 % | 510.520 | 15.316 |
|  |  | Total |  |  | 525.84 |

Claves: compuerta, incendio, arqueta, válvula, codo, hidrante, tapa, aluminio, circulación, boca, fundido, cerco, hierro, acera, norma, protección, racor

**15.11** ud DEPÓSITO POLIESTER 6 m3. RECTANGULAR VERTICAL (21/02/2017)
2 ud × 1756.15 = 3512.30
Suministro e instalación de depósito reserva de agua contra incendios, de 6.000 litros, colocado en superficie en posición Vertical, con patas, sobre base resistente, construido en poliéster de alta resistencia. Medida la unidad instalada.

| Código | Ud | Descripción | Rendimiento | Precio | Importe |
|---|---|---|---|---|---|
| mo162 | h. | Oficial 1ª fontanero calefactor | 6 | 16.349436321742 | 98.10 |
| mo231 | h. | Ayudante fontanero | 6 | 15.379469763204 | 92.28 |
| mt41ZCO100B_2 | ud | Depósito poliester 6m3 Vertical (material; 21/06/2017) | 1 | 934.07 | 934.07 |
| mt41ACO200G | ud | Valvula de flotador (material; 21/06/2017) | 1 | 501.82 | 501.82 |
| mt41ACO210 | ud | interruptor de nivel con boya, contrapeso y cable (material; 28/03/2017) | 2 | 12.809558365842 | 25.62 |
| mt37SVE010F | ud | Válvula esfera (material; 28/03/2017) | 1 | 20.779283594238 | 20.78 |
| mt37SVM010A | ud | Válvula de mariposa (material; 28/03/2017) | 1 | 32.328885399505 | 32.33 |
| %C  I | % | costes indirectos | 3 % | 1705.00 | 51.15 |
|  |  | Total |  |  | 1756.15 |

Claves: incendio, vertedero, vertical, poliéster, alto, agua, resistencia, plano, colocación, construcción, base, superficie, depósito, cilindro

| Medición | Uds. | Parcial |
|---|---|---|
| Depósito reserva grupo PCI | 2 | 2.00 |
| Total |  | 2 |

**15.12.1** m. TUBO ACERO DIN 2440 3"
150 m. × 67.23 = 10084.50
Tubería acero DIN-2440 de 3", colocado en instalación de PCI, incluso p.p. de uniones, soportación, accesorios, plataformas móviles, 2 manos de pintura, mano de obra, prueba hidráulica. Medida la unidad instalada.

| Código | Ud | Descripción | Rendimiento | Precio | Importe |
|---|---|---|---|---|---|
| mo162 | h. | Oficial 1ª fontanero calefactor | 0.75 | 16.349436321742 | 12.262 |
| mo231 | h. | Ayudante fontanero | 0.75 | 15.379469763204 | 11.535 |
| mo311 | h | Peon ordinario construccion | 0.3 | 15.339471142233 | 4.602 |
| mtP17GS070 | m. | Tubo acero. 2". DN50 mm (material) | 0 | 15.359470452719 | 0.000 |
| mt08TAG020ID | M | Tubo acero3'' DN80mm (material; 28/03/2017) | 1 | 25.379125005859 | 25.379 |
| mt01ara010 | m3 | Arena de 0 a 5 mm diámetro | 0.35 | 11.579600770995 | 4.053 |
| mt08tap010a | m | cinta anticorrosiva (material; 28/03/2017) | 7.5 | 0.7299748327138 | 5.475 |
| mq01ret020b | h | Retrocargadora sobre neumáticos, de 70 kW | 0.03 | 31.70890677446 | 0.951 |
| mq02rop020 | h | pison vibrante | 0.3 | 3.3598841615322 | 1.008 |
| %C  I | % | costes indirectos | 3 % | 65.265 | 1.958 |
|  |  | Total |  |  | 67.23 |

Claves: agua, mano, unión, acero, galvanizar, tubería, calor, accesorio, colocación, móvil, plataforma, prueba, hidráulico, tubo

| Medición | Uds. | Largo | Parcial |
|---|---|---|---|
| Red hasta Cuarto PCI | 1 | 80 | 80.00 |
| Red Interior | 1 | 70 | 70.00 |
| Total |  |  | 150 |

**15.12** m. TUBO ACERO DIN 2440 2"
60 m. × 40.34 = 2420.40
Tubería acero DIN-2440 de 2", colocado en instalación de PCI, incluso p.p. de uniones, soportación, accesorios, plataformas móviles, 2 manos de pintura, mano de obra, prueba hidráulica. Medida la unidad instalada.

| Código | Ud | Descripción | Rendimiento | Precio | Importe |
|---|---|---|---|---|---|
| mo162 | h. | Oficial 1ª fontanero calefactor | 0.75 | 16.349436321742 | 12.262 |
| mo231 | h. | Ayudante fontanero | 0.75 | 15.379469763204 | 11.535 |
| mtP17GS070 | m. | Tubo acero. 2". DN50 mm | 1 | 15.359470452719 | 15.359 |
| %C  I | % | costes indirectos | 3 % | 39.156 | 1.175 |
|  |  | Total |  |  | 40.34 |

Claves: agua, mano, unión, acero, galvanizar, tubería, calor, accesorio, colocación, móvil, plataforma, prueba, hidráulico, tubo

| Medición | Uds. | Parcial |
|---|---|---|
| Planta primera | 30 | 30.00 |
| Planta baja | 30 | 30.00 |
| Total |  | 60 |

**15.13** m. TUBO ACERO DIN 2440 1 1/2"
30 m. × 27.39 = 821.70
Tubería acero DIN-2440 de 1 1/2", colocado en instalación de PCI, incluso p.p. de uniones, soportación, accesorios, plataformas móviles, 2 manos de pintura, mano de obra, prueba hidráulica. Medida la unidad instalada.

| Código | Ud | Descripción | Rendimiento | Precio | Importe |
|---|---|---|---|---|---|
| mo162 | h. | Oficial 1ª fontanero calefactor | 0.5 | 16.349436321742 | 8.17 |
| mo231 | h. | Ayudante fontanero | 0.5 | 15.379469763204 | 7.69 |
| mtP17GS060 | m. | Tubo acero. 1 1/2".DN40 mm (material) | 1 | 10.719630420127 | 10.72 |
| %C  I | % | costes indirectos | 3 % | 26.58 | 0.80 |
|  |  | Total |  |  | 27.39 |

Claves: accesorio, agua, tubo, acero, galvanizar, tubería, calor, unión, plataforma, móvil, mano, hidráulico, prueba, colocación

| Medición | Uds. | Largo | Parcial |
|---|---|---|---|
| BIE | 6 | 5 | 30.00 |
| Total |  |  | 30 |

**15.14** ud DETECTOR TERMOVELOCIMÉTRICO
6 ud × 48.03 = 288.18
Detector térmico/termovelocimétrico que detecta subidas superiores a 10º por minuto en un tiempo de 5 segundos o subidas lentas hasta 58º, provisto de led indicador de alarma con enclavamiento, chequeo automático de funcionamiento, estabilizador de tensión y salida automática de alarma de 5 W., incluso montaje en zócalo convencional. Diseñado según Norma UNE EN54-5. Certificado por AENOR. Medida la unidad instalada.

| Código | Ud | Descripción | Rendimiento | Precio | Importe |
|---|---|---|---|---|---|
| mo150 | h. | Oficial 1ª electricista | 0.75 | 15.379469763204 | 11.53 |
| mo220 | h. | Ayudante electricista (mano de obra; 21/02/2017) | 1 | 15.379469763204 | 15.38 |
| mtP23FA020 | ud | Detector termovelocimétrico (material) | 1 | 19.709320483274 | 19.71 |
| %C  I | % | costes indirectos | 3 % | 46.62 | 1.40 |
|  |  | Total |  |  | 48.03 |

Claves: termovelocímetro, estable, detector, tensión, salida, indicador, zócalo, automático, AENOR, norma, tiempo, montaje, alarma

| Medición | Uds. | Parcial |
|---|---|---|
| Cocina | 4 | 4.00 |
| Sala Caldera | 1 | 1.00 |
| Sala generador | 1 | 1.00 |
| Total |  | 6 |

**15.16** ud DETECTOR ÓPTICO DE HUMOS (18/04/2008)
52 ud × 24.58 = 1278.16
Detector óptico de llamas, acorde a normativa EN 54-7, provisto de led indicador de alarma con enclavamiento, chequeo automático de funcionamiento, estabilizador de tensión y salida automática de alarma, incluso montaje en zócalo convencional y entubado. Medida la unidad instalada.

| Código | Ud | Descripción | Rendimiento | Precio | Importe |
|---|---|---|---|---|---|
| mo150 | h. | Oficial 1ª electricista | 0.2 | 15.379469763204 | 3.08 |
| mo220 | h. | Ayudante electricista | 0.2 | 15.379469763204 | 3.08 |
| mtP23FA050 | ud | Detector óptico de humos (material; 18/04/2008) | 1 | 17.6993897795 | 17.70 |
| %C  I | % | costes indirectos | 3 % | 23.86 | 0.72 |
|  |  | Total |  |  | 24.58 |

Claves: indicador, automático, salida, montaje, entubación, estable, zócalo, norma, fuego, alarma, humo, detector, tensión

| Medición | Uds. | Parcial |
|---|---|---|
| Planta baja | 39 | 39.00 |
| Planta primera | 13 | 13.00 |
| Total |  | 52 |

**15.17** ud CENTRAL DET.INC. MODULAR 3 ZONAS (21/02/2017)
1 ud × 461.48 = 461.48
Central de detección automática de incendios, con tres zonas de detección, con módulo de alimentación de 220 V. AC, 2 baterías de emergencia a 12 V CC. con salida de sirena inmediata, salida de sirena retardada y salida auxiliar, rectificador de corriente, cargador, módulo de control con indicador de alarma y avería, conmutador de corte de zonas, y módulo aislador de cortocircuitos en lazo para protección de detectores, incluso programación y puesta en servicio. Cabina metálica pintada con ventana de metacrilato. Medida la unidad instalada.

| Código | Ud | Descripción | Rendimiento | Precio | Importe |
|---|---|---|---|---|---|
| mo150 | h. | Oficial 1ª electricista | 2 | 15.379469763204 | 30.76 |
| mo220 | h. | Ayudante electricista | 2 | 15.379469763204 | 30.76 |
| mtP23FA110 | ud | Central detec. inc. modular 2 zonas (material; 31/05/2017) | 1 | 386.51667409436 | 386.52 |
| %C  I | % | costes indirectos | 3 % | 448.04 | 13.44 |
|  |  | Total |  |  | 461.48 |

Claves: sirena, alimentar, emergencia, retardador, central, inmediato, salida, cabina, incendio, automático, módulo, detección, cargador, auxiliar, alarma, metacrilato, control, indicador, metal, pintura, ventana, conmutador, corte

**15.18** ud PULS. ALARMA DE FUEGO
9 ud × 50.17 = 451.53
Pulsador de alarma de fuego, color rojo, con microrruptor, led de alarma, sistema de comprobación con llave de rearme, modulo de control DC1134 y lámina de plástico calibrada para que se enclave y no rompa. Ubicado en caja de 95x95x35 mm. Medida la unidad instalada.

| Código | Ud | Descripción | Rendimiento | Precio | Importe |
|---|---|---|---|---|---|
| mo150 | h. | Oficial 1ª electricista | 0.75 | 15.379469763204 | 11.535 |
| mo220 | h. | Ayudante electricista | 0.75 | 15.379469763204 | 11.535 |
| mtP23FB010 | ud | Puls. de alarma de fuego (material) | 1 | 11.019620077406 | 11.020 |
| mtP23MOD_CONT | ud | mod control tipo dc1134 (material; 18/04/2008) | 1 | 14.60949630952 | 14.609 |
| %C  I | % | costes indirectos | 3 % | 48.699 | 1.461 |
|  |  | Total |  |  | 50.17 |

Claves: comprobación, lámina, rojo, alarma, color, llave, caja, pulsador, plástico, calibre, rompedor, fuego

| Medición | Uds. | Parcial |
|---|---|---|
| Planta baja | 7 | 7.00 |
| Planta primera | 2 | 2.00 |
| Total |  | 9 |

**15.19** ud SIRENA ELÉCTR. ÓPTICO-ACÚSTICA. INT. (21/02/2017)
7 ud × 32.78 = 229.46
Sirena electrónica bitonal, con indicación óptica y acústica, de 85 dB de potencia, para uso interior, pintada en rojo. Medida la unidad instalada.

| Código | Ud | Descripción | Rendimiento | Precio | Importe |
|---|---|---|---|---|---|
| mo150 | h. | Oficial 1ª electricista | 0.5 | 15.379469763204 | 7.69 |
| mo220 | h. | Ayudante electricista | 0.5 | 15.379469763204 | 7.69 |
| mtP23FC020 | ud | Sirena electrónica óptico-acústica. int. (material; 21/06/2017) | 1 | 16.45 | 16.45 |
| %C  I | % | costes indirectos | 3 % | 31.83 | 0.95 |
|  |  | Total |  |  | 32.78 |

Claves: pintura, acústico, interior, rojo, indicador, sirena, electrónico

| Medición | Uds. | Parcial |
|---|---|---|
| Planta baja | 5 | 5.00 |
| Planta primera | 2 | 2.00 |
| Total |  | 7 |

**15.20** ud SIRENA ELECTR. ÓPTICO-ACÚSTICA. EXT. (21/02/2017)
2 ud × 131.79 = 263.58
Sirena electrónica bitonal, con indicación óptica y acústica, de 99 a 106 dB de potencia a 1 m, para uso exterior, pintada en rojo. Medida la unidad instalada.

| Código | Ud | Descripción | Rendimiento | Precio | Importe |
|---|---|---|---|---|---|
| mo150 | h. | Oficial 1ª electricista | 2 | 15.379469763204 | 30.76 |
| mo220 | h. | Ayudante electricista | 2 | 15.379469763204 | 30.76 |
| mtP23FC030 | ud | Sirena electrónica óptico-acústica. ext. (material; 21/06/2017) | 1 | 66.43 | 66.43 |
| %C  I | % | costes indirectos | 3 % | 127.95 | 3.84 |
|  |  | Total |  |  | 131.79 |

Claves: sirena, electrónico, indicador, acústico, pintura, rojo, exterior

## C16 INSTALACIÓN ELÉCTRICA (02/08/2006)
Importe: 202292.02

### 16.01 ACOMETIDAS Y SUMINISTROS (02/08/2006)
Importe: 36796.96

**16.01.01** ud MÓDULO CONTADOR TRIFÁSICO MEDIDA INDIRECTA
1 ud × 628.03 = 628.03
Módulo para un contador trifásico de medida indirecta, montaje empotrado, homologado por la compañía suministradora, instalado incluyendo ayudas de albañileria, cableado, transformadores de medida, elementos de conexion, elementos de protección y reforma de acometida. (Contador de la compañía).

| Código | Ud | Descripción | Rendimiento | Precio | Importe |
|---|---|---|---|---|---|
| mo150 | h. | Oficial 1ª electricista | 0.203 | 15.379469763204 | 3.12 |
| mo108 | h. | Oficial 1ª albañileria (mano de obra; 21/02/2017) | 0.305 | 16.349436321742 | 4.99 |
| mtP15DB021 | ud | Módul.conta.trifas. (material; 11/02/2017) | 1 | 588.509709996 | 588.51 |
| mtPM | ud | Pequeño material (material) | 1 | 1.159960008148 | 1.16 |
| %MA | % | Medios Auxiliares | 2 % | 597.78 | 11.96 |
| %C  I | % | costes indirectos | 3 % | 609.74 | 18.29 |
|  |  | Total |  |  | 628.03 |

Claves: módulo, contador, trifásico, montaje, vivienda, unifamiliar, homologado, suministro, cableado, protección, exterior

**16.01.02** ud GENERADOR 130 KVA
1 ud × 23859.44 = 23859.44
Instalacion de suministro complementario realizado con un generador de 130 kVA, INSONORIZADO, marca HIMOINSA Modelo HFW-135 T5 o equivalente, tensión 230/400V, de dimensiones: Largo 3,3m, ancho 1.2m, alto 1.956m, con motor FPT_IVECO Modelo NEF67M1F, alternador trifásico , sistema de autoarranque en caso de fallo de red, baterías, fuente de alimentación de24V, interruptor general incorporado, bloque diferencial regulable en tiempo e intensidad de defecto. Incluso p.p. de detectores de tensión, enclavamiento con la red, muelles antivibración, chimenea de acero, etc. Totalmente montado, conexionado, y en funcionamiento.

| Código | Ud | Descripción | Rendimiento | Precio | Importe |
|---|---|---|---|---|---|
| mo150 | h. | Oficial 1ª electricista | 3.043 | 15.379469763204 | 46.80 |
| mo153 | h. | Oficial 2ª electricista (mano de obra; 21/02/2017) | 3.043 | 16.349436321742 | 49.75 |
| mtG415 | ud | Generador 130 KVA (material; 21/02/2017) | 1 | 22555.742347406 | 22555.74 |
| mtPM | ud | Pequeño material | 50 | 1.159960008148 | 58.00 |
| %MA | % | Medios Auxiliares | 2 % | 22710.29 | 454.21 |
| %C  I | % | costes indirectos | 3 % | 23164.50 | 694.94 |
|  |  | Total |  |  | 23859.44 |

**16.01.04** m CHIMENEA AISLADA INOX/INOX 125mm (20/02/2017)
15 m × 187.27 = 2809.05
Instalación de chimenea para evacuacion de humos del generador, aislada de doble pared lisa de 125 mm. de diámetro interior, fabricada interior y exteriormente en acero inoxidable, homologada.

| Código | Ud | Descripción | Rendimiento | Precio | Importe |
|---|---|---|---|---|---|
| mo161 | h. | Oficial 1ª fontanero calefactor (mano de obra; 20/02/2017) | 1.521 | 16.349436321742 | 24.87 |
| mo163 | h. | Oficial 2ª fontanero calefactor (mano de obra; 20/02/2017) | 1.521 | 16.349436321742 | 24.87 |
| mtP20WH400 | ud | Chimenea aislada inox-inox 125 (material; 11/04/2017) | 1 | 128.50556952336 | 128.51 |
| %MA | % | Medios Auxiliares | 2 % | 178.25 | 3.57 |
| %C  I | % | costes indirectos | 3 % | 181.82 | 5.45 |
|  |  | Total |  |  | 187.27 |

**16.01.05** ud ACOMETIDA INDIVIDUAL (22/05/2014)
1 ud × 572.56 = 572.56
Acondicionamiento de acometida individual para colocacion de nuevo cuadro de contadores, incluso cableado necesario, tramites con la compañia suministradora, permisos necesarios y tasas de la compañia suministradora.

| Código | Ud | Descripción | Rendimiento | Precio | Importe |
|---|---|---|---|---|---|
| mo150 | h. | Oficial 1ª electricista | 0.507 | 15.379469763204 | 7.80 |
| mo153 | h. | Oficial 2ª electricista | 0.507 | 16.349436321742 | 8.29 |
| mtREU | ud | Reubicacion de acometida (22/05/2014) | 1 | 528.89176543929 | 528.89 |
| %MA | % | Medios Auxiliares | 2 % | 544.98 | 10.90 |
| %C  I | % | costes indirectos | 3 % | 555.88 | 16.68 |
|  |  | Total |  |  | 572.56 |

Claves: cable, aislamiento, zanja, tender, PVC, capa, individual, acometida, canalización, areno, conexión, señalización, cinta, placa, mecánico, protección, río, directo, cobre

**16.01.06** ud TOMA DE TIERRA INDEP. CON PICA (02/08/2006)
3 ud × 158.06 = 474.18
Toma de tierra independiente con pica de cobre de D=15mm, 2 m longitud, cable de cobre de 35 mm2, uniones mediante soldadura aluminotérmica, incluyendo registro de comprobación y puente de prueba.

| Código | Ud | Descripción | Rendimiento | Precio |
|---|---|---|---|---|
| mo150 | h. | Oficial 1ª electricista | 0.25 | 15.379469763204 |
| mo220 | h. | Ayudante electricista | 0.25 | 15.379469763204 |
| mt35tte010b | UD | Electrodo tt Acero cobreado D15mm, 2m (22/03/2017) | 1 | 17.339402190764 |
| mt35tta040 | ud | Grapa abarcon conexión pica (22/03/2017) | 1 | 0.9599669032949 |
| mtP15EB010 | m. | Conduc cobre desnudo 35 mm2 (material; 02/08/2006) | 50 | 0.9899658690229 |
| mt35tta010 | ud | Arqueta polipropileno 300x300, con tapa registro (22/03/2017) | 1 | 67.427675301225 |
| mtP15EC020 | ud | Puente de prueba (material) | 1 | 6.2897831476302 |
| mtP01DW090 | ud | Pequeño material (material) | 1 | 1.219957939604 |
| %MA | % | Medios Auxiliares | 2 % |  |
| %C  I | % | costes indirectos | 3 % |  |

Claves: soldadura, cobre, unión, toma, tierra, placa, acero, prueba, aluminizado, registro, comprobación, cable, galvanizar

| Medición | Uds. | Parcial |
|---|---|---|
| Tierras de proteccion | 1 | 1.00 |
| generador | 1 | 1.00 |
| Alumbrado exterior | 1 | 1.00 |
| Total |  | 3 |

**16.01.07** m. LINEA SUMINISTRO NORMAL 4x95mm2+TTx50mm2 Cu RZ1 K (AS)
40 m. × 41.97 = 1678.80
Derivación individual PARA SUMINISTRO NORMAL, DE 4x95mm2+TTx50mm2 constituido por CUATRO conductores de cobre de 95 mm2 y UNO de 50mm2 de sección y aislamiento RZ1-K AS libre de halogenos, montado enterrado bajo tubo. Incluso suministro tubo de PVC para acometida a los cuadros desde canalizacion subterranea , terminales, racores, anclajes, cintillos de sujeccion y pequeño material auxiliar. Totalmente montado y conexionado.

| Código | Ud | Descripción | Rendimiento | Precio | Importe |
|---|---|---|---|---|---|
| mo150 | h. | Oficial 1ª electricista | 0.102 | 15.379469763204 | 1.57 |
| mo153 | h. | Oficial 2ª electricista | 0.102 | 16.349436321742 | 1.67 |
| mtRZ1 K AS | m. | Cond. RZ1-K 95 mm2 Cu (material; 18/04/2014) | 5 | 4.2298541676432 | 21.15 |
| mtPEQ-MAT | ud | Pequeño material (material; 19/02/2017) | 6 | 0.9799662137802 | 5.88 |
| mq05EC010 | h. | Excavadora hidráulica cadenas 195 CV (maquinaria; 05/03/2015) | 0.1 | 62.627840784751 | 6.26 |
| mtmtP15AF160 | m. | Tubo corrugado rojo doble pared D 160 (material) | 1 | 1.3399538025158 | 1.34 |
| mtmtP01AA020 | m3 | Arena de río 0/6 mm. (material) | 0.3 | 6.7297679783071 | 2.02 |
| mtmtP15AH010 | m. | Cinta señalizadora (material) | 1 | 0.0599979314559 | 0.06 |
| %MA | % | Medios Auxiliares | 2 % | 39.95 | 0.80 |
| %C  I | % | costes indirectos | 3 % | 40.75 | 1.22 |
|  |  | Total |  |  | 41.97 |

Claves: aislamiento, ángulo, accesorio, cobre, PVC, sección, canal, montaje, conductor, máximo, intensidad, circuito, tierra

| Medición | Uds. | Largo | Parcial |
|---|---|---|---|
| Linea Suministro Normal | 1 | 40 | 40.00 |
| Total |  |  | 40 |

**16.01.08** m. LINEA SUMINISTRO COMPLEMENTARIO 4x95mm2+TTx50mm2 Cu RZ1 K(AS+) (20/04/2014)
90 m. × 59.9 = 5391.00
Linea General de Alimentacion, PARA SUMINISTRO COMPLEMENTARIO DUPLICADO, de 4x95mm2+TTx50mm2 constituido por CUATRO conductores de cobre de 95 mm2 de sección y UNO de 50 mm2 para la toma de tierra, aislamiento RZ1-K (AS+) libre de halogenos, montado bajo tubo, incluso, terminales, racores, anclajes, cintillos de sujeccion y pequeño material auxiliar. Totalmente montado y conexionado.

| Código | Ud | Descripción | Rendimiento | Precio | Importe |
|---|---|---|---|---|---|
| mo150 | h. | Oficial 1ª electricista | 0.102 | 15.379469763204 | 1.57 |
| mo153 | h. | Oficial 2ª electricista | 0.102 | 16.349436321742 | 1.67 |
| mtPVC110 | ml | Tubo PVC rigido (material; 20/04/2014) | 1 | 0.8799696613537 | 0.88 |
| mtRZ1K ASMAS | m. | Cond. RZ1-K AS + 95 mm2 Cu (material; 15/06/2017) | 5 | 9.6296679986772 | 48.15 |
| mtPEQ-MAT | ud | Pequeño material | 6 | 0.9799662137802 | 5.88 |
| %C  I | % | costes indirectos | 3 % | 58.15 | 1.74 |
|  |  | Total |  |  | 59.9 |

Claves: aislamiento, ángulo, accesorio, cobre, PVC, sección, canal, montaje, conductor, máximo, intensidad, circuito, tierra

| Medición | Uds. | Largo | Parcial |
|---|---|---|---|
| Linea de socorro | 1 | 90 | 90.00 |
| Total |  |  | 90 |

**16.01.09** m. LINEA DE MANDO 5x2,5 APANTALLADO mm2
60 m. × 15.18 = 910.80
Cable de mando para las señales de marcha paro del genrador. la linea sera de 5x6 mm2 apantallado, enterrada tubo, conductores de cobre de 6 mm2 y aislamiento tipo Rv-K 0,6/1 kV libre de halógenos, apantallado, incluyendo elementos de fijación y conexionado.

| Código | Ud | Descripción | Rendimiento | Precio | Importe |
|---|---|---|---|---|---|
| mo150 | h. | Oficial 1ª electricista | 0.254 | 15.379469763204 | 3.91 |
| mo153 | h. | Oficial 2ª electricista | 0.254 | 16.349436321742 | 4.15 |
| mtP15AI270 | m. | C.aisl.l.halóg.RZ1-k 0,6/1kV 5x6mm2 Cu (material) | 1 | 4.3698493410404 | 4.37 |
| mtP15AI340 | m. | C.a.l.halóg.ESO7Z1-k(AS) H07V 1,5mm2 Cu (material) | 1 | 0.4399848306768 | 0.44 |
| mtP15GD020 | m. | Tubo PVC ríg. der.ind. M 40/gp5 (material) | 1 | 0.6499775907726 | 0.65 |
| mtP01DW090 | ud | Pequeño material | 1 | 1.219957939604 | 1.22 |
| %C  I | % | costes indirectos | 3 % | 14.74 | 0.44 |
|  |  | Total |  |  | 15.18 |

Claves: conductor, PVC, tubo, protección, mando, contador, línea, derivación, cobre, individual, halógeno, color, enlace, aislamiento, fijación, trifásico, doble, hueco, escalera, conexión, rojo, rígido

| Medición | Uds. | Largo | Parcial |
|---|---|---|---|
| Linea de socorro | 1 | 60 | 60.00 |
| Total |  |  | 60 |

**16.01.10** ud ARQUETA PREFABRICADA
6 ud × 78.85 = 473.10
Arqueta prefabricada registrable de hormigón en masa con refuerzo de zuncho perimetral en la parte superior, de dimensiones 95x95x95 cm sin fondo y troncopiramidal, completa: con tapa de fundición dúctil de 60x60 cm para acera y diametro 60 cm para calzada, según normativa compañía, y acometida y remate de tubos, incluso excavación, transporte de productos a vertedero y descarga, según detalle de planos.

| Código | Ud | Descripción | Rendimiento | Precio | Importe |
|---|---|---|---|---|---|
| mo1000 | h. | Oficial 1ª (mano de obra; 25/04/2017) | 0.128 | 16.349436321742 | 2.09 |
| mtmtP01HM020 | m3 | Hormigón H 125 (material; 30/12/2011) | 0.081 | 25.929106044205 | 2.10 |
| mo301 | h. | Peón especializado (mano de obra; 25/04/2017) | 0.128 | 15.339471142233 | 1.96 |
| mq05EN020 | h. | Excav.hidráulica neumáticos 84 CV (maquinaria) | 0.1 | 36.028757839287 | 3.60 |
| mtmtP02EAH043 | ud | Arqueta prefabricada de hormigón (material) | 1 | 56.728044191584 | 56.73 |
| mtmtP02EAT040 | ud | Tapa metalica 0,7x0,7 m (material; 30/12/2011) | 1 | 8.5697045429557 | 8.57 |
| %MA | % | Medios Auxiliares | 2 % | 75.05 | 1.50 |
| %C  I | % | costes indirectos | 3 % | 76.55 | 2.30 |
|  |  | Total |  |  | 78.85 |

| Medición | Uds. | Parcial |
|---|---|---|
| Alumbrado exterior | 6 | 6.00 |
| Total |  | 6 |

### 16.02 CUADROS DE DISTRIBUCION
Importe: 30098.09

**16.02.01** ud CUADRO GENERAL LOS ADILES (04/02/2017)
1 ud × 13994.66 = 13994.66
CUADRO GENERAL -Ud. Cuadro tipo de distribución, protección y mando formado por un cuadro o armario en material metalica superficial con puerta de amplitud sufiente y incluso previsión de aumento en un 40 % de protecciones(1950x910x268 mm) y un Analizador de redes en montaje sobre el panel para la medida cálculo y visualización de los principales parámetros elécricos. Cuadro con protección IP 43 IK 08 con puerta, incluido carriles, embarrados de circuitos y protección, incluyendo las protecciones indicadas en EL ESQUEMA DE PROYECTO.
CUADRO GENERAL (Armario XL3-800 metálico sobre suelo, puerta ciega, IP43 IK08)
Se incluye material necesario para la realización de una conmutación automática con contactores (centralita de conmutación, contactores, fusibles de protección, etc.)
1 CAJA DE AUTOMATISMO BASICA PARA CONMUTACION
1 REPARTIDOR TETRAP 160A 10 MOD.Regulable
6 FUSIBLE CILINDRICO /0/2
4 XL3 OBTURADOR 24 MOD
1 XL3 KIT IP43 PARA XL3 400
1 XL3 CERRADURA LLAVE TIPO 405
1 XL3 ARMARIO METAL L910 H1950
8 XL3 RAIL ALUM. 2 POSIC. 36 MOD
1 XL3 RAIL ACERO UNIVERSAL L850
1 XL3 PLACA DPX3 VERT 36 MOD
8 XL3 TAPA DXP1600 MOTOR HZ L600
1 XL3 TAPA MOD H300 L850
1 XL3 TAPA LISA TORN 50H L850
1 XL3 TAPA LISA TORN 100H L850
1 XL3 TAPA LISA TORN 200H L850
1 XL3 PUERTA METAL 1800X850
2 BARRA DE COBRE 12X4
1 KIT UNION EQUIPOTENCIAL
18 DIFERENCIAL TX3 2/40/30 AC
10 DIFERENCIAL TX3 2/40/30 AC Super Inmunizado
45 MAGNET TX3 6KA C P+N 10A
20 MAGNET TX3 6KA C P+N 16A
5 MAGNET TX3 6KA C P+N 40A
7 MAGNET TX3 6KA C 4P 40A
2 MAGNET TX3 6KA C 4P 32A
1 ELEVADOR DE PERFIL 20 MOD
2 MAGNET DX3 6/10 KA C 4P 63A
2 INTERRUPTOR CREPUSCULAR
2 CTX 4P 40A AC1 230V AC
1 RELE CONTROL 2NA+2NC 230VAC
2 CA CTX40 CTX85 4P 1A+O1NC
1 DPX³160 mag. 4P 160A 16kA
1 Fijación s/perfilDPX³160 3P/4P
1 ALIM RF 24V 12W 0.5A MODULAR
1 RELÉ DIFERENCIAL 2 MODULOS
1 TOROIDAL DIAM 80MM
1 DPX³ bobina emisión 200-277Vac
1 DIFERENCIAL DX3 4/40/300 AC
2 MAGNET DX3 6/10 KA C 4P 63A
1 L SBT T1+T2 12,5KA 3P+N NG +SD
1 DIFERENCIAL DX3 4/40/300 AC
Completo y montado. Incluso, ayudas de albañileria para su correcta ubicacion, medios auxiliares, punteras, puentes, materiales complementarios necesarios para la correcta ejecución de la unidad de obra, esquema unifilar en el interior del cuadro.

| Código | Ud | Descripción | Rendimiento | Precio |
|---|---|---|---|---|
| mo150 | h. | Oficial 1ª electricista | 5 | 15.379469763204 |
| mt422680 | ud | CAJA DE AUTOMATISMO BASICA PARA CONMUTACION (material; 04/02/2017) | 1 | 1422.8509444774 |
| mt4879 | ud | REPARTIDOR TETRAP 160A 10 MOD. (material; 04/02/2017) | 1 | 94.626737561248 |
| mt5848 | ud | CORTACIRCUITO SECC. T0 3P+N (material; 04/02/2017) | 2 | 43.678494099919 |
| mt13302 | ud | FUSIBLE CILINDRICO /0/2 (material; 04/02/2017) | 6 | 1.1799593186333 |
| mt20051 | ud | XL3 OBTURADOR 24 MOD (material; 04/02/2017) | 4 | 5.7498017645269 |
| mt20130 | ud | XL3 KIT IP43 PARA XL3 400 (material; 04/02/2017) | 1 | 23.229199128689 |
| mt20291 | ud | XL3 CERRADURA LLAVE TIPO 405 (material; 04/02/2017) | 1 | 31.548912290578 |
| mt20409 | ud | XL3 ARMARIO METAL L910 H1950 (material; 04/02/2017) | 1 | 999.29554736428 |
| mt20651 | ud | XL3 RAIL ALUM. 2 POSIC. 36 MOD (material; 04/02/2017) | 8 | 36.86872887967 |
| mt20654 | ud | XL3 RAIL ACERO UNIVERSAL L850 (material; 04/02/2017) | 1 | 16.089445285433 |
| mt20661 | ud | XL3 PLACA DPX3 VERT 36 MOD (material; 04/02/2017) | 1 | 74.687425007393 |
| mt20950 | ud | XL3 TAPA DXP1600 MOTOR HZ L600 (material; 04/02/2017) | 8 | 24.569152931204 |
| mt20960 | ud | XL3 TAPA MOD H300 L850 (material; 04/02/2017) | 1 | 35.388779903757 |
| mt20990 | ud | XL3 TAPA LISA TORN 50H L850 (material; 04/02/2017) | 1 | 15.949450112035 |
| mt20991 | ud | XL3 TAPA LISA TORN 100H L850 (material; 04/02/2017) | 1 | 19.789317725215 |
| mt20993 | ud | XL3 TAPA LISA TORN 200H L850 (material; 04/02/2017) | 1 | 27.129064673324 |
| mt21259 | ud | XL3 PUERTA METAL 1800X850 (material; 04/02/2017) | 1 | 471.5537422779 |
| mt37302 | ud | BARRA DE COBRE 12X4 (material; 04/02/2017) | 2 | 84.167098177431 |
| mt37385 | ud | KIT UNION EQUIPOTENCIAL (material; 04/02/2017) | 1 | 5.4598117624899 |
| mt654765yh | ud | DIFERENCIAL TX3 2/40/30 AC (material; 04/02/2017) | 18 | 68.307644962579 |
| mt654765yhSI | ud | DIFERENCIAL TX3 2/40/30 AC Super inmunizado (material; 14/06/2017) | 10 | 91.866832714275 |
| mt403585 | ud | MAGNET TX3 6KA C P+N 10A (material; 04/02/2017) | 45 | 20.219302900649 |
| mt403586 | ud | MAGNET TX3 6KA C P+N 16A (material; 04/02/2017) | 20 | 20.579290489385 |
| mt403589 | ud | MAGNET TX3 6KA C P+N 32A (material; 04/02/2017) | 0 | 47.818351370378 |
| mt403590 | ud | MAGNET TX3 6KA C P+N 40A (material; 04/02/2017) | 5 | 64.297783210274 |
| mt403629 | ud | MAGNET TX3 6KA C 4P 32A (material; 04/02/2017) | 2 | 122.40577982534 |
| mt403630 | ud | MAGNET TX3 6KA C 4P 40A (material; 04/02/2017) | 7 | 145.25499205481 |
| mt403630-80 | ud | MAGNET TX3 25KA C 4P 80A (material; 11/02/2017) | 0 | 240.40171168868 |
| mt405226 | ud | ELEVADOR DE PERFIL 20 MOD (material; 04/02/2017) | 1 | 27.37905605439 |
| mt407934 | ud | MAGNET DX3 6/10 KA C 4P 63A (material; 04/02/2017) | 2 | 381.94683164847 |
| mt412623 | ud | INTERRUPTOR CREPUSCULAR (material; 04/02/2017) | 2 | 188.51350063454 |
| mt416426 | ud | CTX 4P 40A AC1 230V AC (material; 04/02/2017) | 2 | 88.616944760412 |
| mt416826 | ud | RELE CONTROL 2NA+2NC 230VAC (material; 04/02/2017) | 1 | 45.778421700876 |
| mt416849 | ud | CA CTX40 CTX85 4P 1A+O1NC (material; 04/02/2017) | 2 | 14.709492861946 |
| mt420017 | ud | DPX³160 mag. 4P 160A 16kA (material; 04/02/2017) | 1 | 712.55543328114 |
| mt421071 | ud | Fijación s/perfilDPX³160 3P/4P (material; 04/02/2017) | 1 | 12.679562847687 |
| mt413107 | ud | ALIM RF 24V 12W 0.5A MODULAR (material; 04/02/2017) | 1 | 134.10537645925 |
| mt26088 | ud | RELÉ DIFERENCIAL 2 MODULOS (material; 04/02/2017) | 1 | 307.90938423185 |
| mt26093 | ud | TOROIDAL DIAM 80MM (material; 04/02/2017) | 1 | 229.72207988952 |
| mt421016 | ud | DPX³ bobina emisión 200-277Vac (material; 04/02/2017) | 1 | 118.14592669197 |
| mt411665 | ud | DIFERENCIAL DX3 4/40/300 AC (material; 04/02/2017) | 1 | 274.65053089477 |
| mt412275 | ud | L SBT T1+T2 12,5KA 3P+N NG +SD (material; 04/02/2017) | 1 | 381.94683164847 |
| mt411525 | ud | DIFERENCIAL DX3 2/40/30 AC (material; 04/02/2017) | 1 | 429.98517543418 |
| AREDES | ud | ANALIZADOR REDES TRIFASICO (material; 14/06/2017) | 1 | 153.51470728525 |
| %C  I | % | costes indirectos | 3 % |  |
| %MA | % | Medios Auxiliares | 2 % |  |

**16.02.02** ud CUADRO COCINA LOS ADILES (04/02/2017)
1 ud × 3480.54 = 3480.54
CUADRO COCINA -Ud. Cuadro tipo de distribución, protección y mando formado por un cuadro o armario en material metalica superficial con puerta de amplitud sufiente y incluso previsión de aumento en un 40 % de prtecciones(750x575x163 mm), con protección IP 40 IK 07 con puerta, incluido carriles, embarrados de circuitos y protección, incluyendo las protecciones indicadas en EL ESQUEMA DE PROYECTO
C. COCINA (Caja XL3-160 clase II, IP43 IK07 superficie, puerta ciega)
1 XL3 OBTURADOR 24 MOD
1 XL3 KIT IP43 PARA XL3 400
1 XL3 CERRADURA LLAVE TIPO 405
1 DIFERENCIAL TX3 4/40/30 AC
2 DIFERENCIAL TX3 2/40/30 AC
3 MAGNET TX3 6KA C P+N 10A
5 MAGNET TX3 6KA C P+N 16A
1 MAGNET TX3 6KA C P+N 40A
1 MAGNET TX3 6KA C 4P 40A
1 MAGNET DX3 6/10 KA C 4P 63A
1 REPARTIDOR TETRAP 125A 6MOD
1 XL3 160 SUPER. AISL. 4 FILAS
1 XL3 PUERTA EXTRAPLANA MET 750H
3 DIFERENCIAL TX3 4/25/30 AC
1 DIFERENCIAL TX3 2/25/30 AC
5 MAGNET TX3 6KA C 4P 16A
Completo y montado. Incluso, ayudas de albañileria para su correcta ubicacion, medios auxiliares, punteras, puentes, materiales complementarios necesarios para la correcta ejecución de la unidad de obra, esquema unifilar en el interior del cuadro.

| Código | Ud | Descripción | Rendimiento | Precio |
|---|---|---|---|---|
| mo150 | h. | Oficial 1ª electricista | 5 | 15.379469763204 |
| mt20051 | ud | XL3 OBTURADOR 24 MOD | 1 | 5.7498017645269 |
| mt20130 | ud | XL3 KIT IP43 PARA XL3 400 | 1 | 23.229199128689 |
| mt403626 | ud | MAGNET TX3 6KA C 4P 16A (material; 04/02/2017) | 5 | 110.08620456639 |
| mt403005 | ud | DIFERENCIAL TX3 4/40/30 AC (material; 04/02/2017) | 1 | 295.68980552532 |
| mt654765yh | ud | DIFERENCIAL TX3 2/40/30 AC | 2 | 68.307644962579 |
| mt403585 | ud | MAGNET TX3 6KA C P+N 10A | 3 | 20.219302900649 |
| mt20291 | ud | XL3 CERRADURA LLAVE TIPO 405 | 1 | 31.548912290578 |
| mt403586 | ud | MAGNET TX3 6KA C P+N 16A | 5 | 20.579290489385 |
| mt403590 | ud | MAGNET TX3 6KA C P+N 40A | 1 | 64.297783210274 |
| mt403630 | ud | MAGNET TX3 6KA C 4P 40A | 1 | 145.25499205481 |
| mt407934 | ud | MAGNET DX3 6/10 KA C 4P 63A | 1 | 381.94683164847 |
| mt4886 | ud | REPARTIDOR TETRAP 125A 6MOD (material; 04/02/2017) | 1 | 40.798593390034 |
| mt20054 | ud | XL3 160 SUPER. AISL. 4 FILAS (material; 04/02/2017) | 1 | 357.02769078377 |
| mt20274 | ud | XL3 PUERTA EXTRAPLANA MET 750H (material; 04/02/2017) | 1 | 119.26588807915 |
| mt403004 | ud | DIFERENCIAL TX3 4/25/30 AC (material; 04/02/2017) | 3 | 284.44019337733 |
| mt403032 | ud | DIFERENCIAL TX3 2/25/30 AC (material; 04/02/2017) | 1 | 67.227682196372 |
| %MA | % | Medios Auxiliares | 2 % |  |
| %C  I | % | costes indirectos | 3 % |  |

**16.02.03** ud CUADRO INCENDIOS LOS ADILES (04/02/2017)
1 ud × 1344.03 = 1344.03
CUADRO INCENDIOS -Ud. Cuadro tipo de distribución, protección y mando formado por un cuadro o armario en material metalica superficial con puerta de amplitud sufiente y incluso previsión de aumento en un 40 % de prtecciones(450x450x150 mm), con protección IP 40 IK 09 con puerta, incluido carriles, embarrados de circuitos y protección, incluyendo las protecciones indicadas en EL ESQUEMA DE PROYECTO
C. INCENDIOS (Caja XL3-125 clase II, IP40 IK09 superficie, puerta ciega)
2 DIFERENCIAL TX3 4/40/30 AC
1 DIFERENCIAL TX3 2/40/30 AC
1 MAGNET TX3 6KA C P+N 10A
2 MAGNET TX3 6KA C 4P 40A
1 MAGNET TX3 6KA C 4P 16A
1 CAJA DE SUPERFICIE 2X18 MOD.
1 CERRADURA CON LLAVE Nº 850
1 PUERTA TRANSPARENTE 2X18 MOD.
1 OBTURADOR BLANCO 5 MODULOS
Completo y montado. Incluso, ayudas de albañileria para su correcta ubicacion, medios auxiliares, punteras, puentes, materiales complementarios necesarios para la correcta ejecución de la unidad de obra, esquema unifilar en el interior del cuadro.

| Código | Ud | Descripción | Rendimiento | Precio | Importe |
|---|---|---|---|---|---|
| mo150 | h. | Oficial 1ª electricista | 5 | 15.379469763204 | 76.90 |
| mt403005 | ud | DIFERENCIAL TX3 4/40/30 AC | 2 | 295.68980552532 | 591.38 |
| mt654765yh | ud | DIFERENCIAL TX3 2/40/30 AC | 1 | 68.307644962579 | 68.31 |
| mt403585 | ud | MAGNET TX3 6KA C P+N 10A | 1 | 20.219302900649 | 20.22 |
| mt403630 | ud | MAGNET TX3 6KA C 4P 40A | 2 | 145.25499205481 | 290.51 |
| mt403626 | ud | MAGNET TX3 6KA C 4P 16A | 1 | 110.08620456639 | 110.09 |
| mt401667 | ud | CAJA DE SUPERFICIE 2X18 MOD. (material; 04/02/2017) | 1 | 83.567118862871 | 83.57 |
| mt401851 | ud | CERRADURA CON LLAVE Nº 850 (material; 04/02/2017) | 1 | 16.499431150381 | 16.50 |
| mt401872 | ud | PUERTA TRANSPARENTE 2X18 MOD. (material; 04/02/2017) | 1 | 20.629288765598 | 20.63 |
| mt1660 | ud | OBTURADOR BLANCO 5 MODULOS (material; 04/02/2017) | 1 | 1.189958973876 | 1.19 |
| %MA | % | Medios Auxiliares | 2 % | 1279.30 | 25.59 |
| %C  I | % | costes indirectos | 3 % | 1304.89 | 39.15 |
|  |  | Total |  |  | 1344.03 |

**16.02.04** ud CUADRO SALA DE CALDERAS LOS ADILES (04/02/2017)
1 ud × 4694.46 = 4694.46
CUADRO SALA DE CALDERAS -Ud. Cuadro tipo de distribución, protección y mando formado por un cuadro o armario en material metalico, superficial con puerta de amplitud sufiente e incluso previsión de aumento en un 40 % de protecciones (655x515x215 mm), con protección IP 55 IK 08 con puerta, incluido carriles, embarrados de circuitos y protección, incluyendo las protecciones indicadas en EL ESQUEMA DE PROYECTO
C. SALA CALDERAS (Caja XL3-499 clase II, IP55 IK08 superficie, puerta ciega)
1 XL3 OBTURADOR 24 MOD
1 XL3 CERRADURA LLAVE TIPO 405
1 IG 4P/40A
1 AP 4P/40A
6 ID 4P/25A/30mA
1 ID 2P/40A/30mA
1 ID 2P/25A/30mA
7 IT+SD IVP/4A
6 IT+SD IVP/16A
3 IM 2P/10A
3
13 IM 2P/16A
AP 4P/25A
Completo y montado. Incluso, ayudas de albañileria para su correcta ubicacion, medios auxiliares, punteras, puentes, materiales complementarios necesarios para la correcta ejecución de la unidad de obra, esquema unifilar en el interior del cuadro.

| Código | Ud | Descripción | Rendimiento | Precio |
|---|---|---|---|---|
| mo150 | h. | Oficial 1ª electricista | 5 | 15.379469763204 |
| mt20051 | ud | XL3 OBTURADOR 24 MOD | 1 | 5.7498017645269 |
| mt20291 | ud | XL3 CERRADURA LLAVE TIPO 405 | 1 | 31.548912290578 |
| mt37385 | ud | KIT UNION EQUIPOTENCIAL | 1 | 5.4598117624899 |
| mt403630 | ud | MAGNET TX3 6KA C 4P 40A | 2 | 145.25499205481 |
| mt403630-25 | ud | MAGNET TX3 6KA C 4P 25A (material; 14/06/2017) | 13 | 98.266612069575 |
| mt654765yh | ud | DIFERENCIAL TX3 2/40/30 AC | 2 | 68.307644962579 |
| mt403005-25 | ud | DIFERENCIAL TX3 4/25/30 AC (material; 13/02/2017) | 6 | 246.54150000767 |
| mt403585 | ud | MAGNET TX3 6KA C P+N 10A | 3 | 20.219302900649 |
| mt403586 | ud | MAGNET TX3 6KA C P+N 16A | 3 | 20.579290489385 |
| mtITDS | ud | IT + DS IV 4A (material; 13/02/2017) | 7 | 12.189579740797 |
| mtITDS15 | ud | IT + DS IV 15A (material; 13/02/2017) | 6 | 47.778352749408 |
| mt20182 | ud | XL3 CAJA IP55 MONOBLOC 400H (material; 04/02/2017) | 1 | 449.10451625814 |
| mt20201 | ud | XL3 SOPORTE+RAIL LARGO 515 (material; 04/02/2017) | 2 | 17.769387366199 |
| mt20300 | ud | XL3 TAPA MET P/MODULAR 150H (material; 04/02/2017) | 2 | 18.649357027552 |
| mt20341 | ud | XL3 TAPA PLENA METÁLICA 100H (material; 04/02/2017) | 1 | 15.719458041454 |
| mt37301 | ud | BARRA DE COBRE PERFORADA 440MM (material; 04/02/2017) | 1 | 64.617772178039 |
| mt412780 | ud | INT. HOR. ANALG SR/D/1X16/1MOD (material; 04/02/2017) | 1 | 68.137650823454 |
| %MA | % | Medios Auxiliares | 2 % |  |
| %C  I | % | costes indirectos | 3 % |  |

**16.02.05** ud INTERRUPTOR GENERAL PARO EMERGENCIA SALA CALDERAS
1 ud × 125.49 = 125.49
Suministro e instalacion de interruptor general para paro de emergencia fuera de la sala de calderas, incluso línea eléctrica bajo tubo de acero desde cuadro general, debidamente protegido para evitar el fácil acceso de alumnos. Totalmente instalado y probado.

| Código | Ud | Descripción | Rendimiento | Precio | Importe |
|---|---|---|---|---|---|
| mo150 | h. | Oficial 1ª electricista | 5 | 15.379469763204 | 76.897 |
| mt STOP | ud | Interruptor general para paro emergencia (material; 13/02/2017) | 1 | 28.849005375061 | 28.849 |
| mtP15GL010 | m. | Tubo de acero roscado pg.M 20 (material) | 5 | 2.2599220848401 | 11.300 |
| mtCABLEAD | m | Cableado interruptor a cuadro electrico (material; 13/02/2017) | 5 | 0.4799834516475 | 2.400 |
| %MA | % | Medios Auxiliares | 2 % | 119.446 | 2.389 |
| %C  I | % | costes indirectos | 3 % | 121.835 | 3.655 |
|  |  | Total |  |  | 125.49 |

**16.02.06** ud CUADRO VENTILACIÓN - LOS ADILES (04/02/2017)
2 ud × 1578.07 = 3156.14
CUADRO VENTILACIÓN -Ud. Cuadro tipo de distribución, protección y mando formado por un cuadro o armario en material metalica superficial con puerta de amplitud sufiente y incluso previsión de aumento en un 40 % de prtecciones(655x515x215 mm), con protección IP 55 IK 08 con puerta, incluido carriles, embarrados de circuitos y protección, incluyendo las protecciones indicadas en EL ESQUEMA DE PROYECTO
C. INCENDIOS (Caja XL3-499 clase II, IP55 IK08 superficie, puerta ciega)
1 XL3 OBTURADOR 24 MOD
1 XL3 CERRADURA LLAVE TIPO 405
1 KIT UNION EQUIPOTENCIAL
1 DIFERENCIAL TX3 4/40/30 AC
1 DIFERENCIAL TX3 2/40/30 AC
2 MAGNET TX3 6KA C P+N 10A
1 MAGNET TX3 6KA C 4P 32A
1 XL3 CAJA IP55 MONOBLOC 400H
1 XL3 SOPORTE+RAIL LARGO 515
1 RAIL UNIVERSAL
1 XL3 TAPA MET P/MODULAR 150H
1 XL3 TAPA PLENA METÁLICA 100H
1 XL3 TAPA PLENA METÁLICA 150H
1 BARRA DE COBRE PERFORADA 440MM
2 CTX 3P 10A 1NO1NC 230V AC
2 MPX 32S GUARDAMT 4-6A
Completo y montado. Incluso, ayudas de albañileria para su correcta ubicacion, medios auxiliares, punteras, puentes, materiales complementarios necesarios para la correcta ejecución de la unidad de obra, esquema unifilar en el interior del cuadro.

| Código | Ud | Descripción | Rendimiento | Precio | Importe |
|---|---|---|---|---|---|
| mo150 | h. | Oficial 1ª electricista | 5 | 15.379469763204 | 76.90 |
| mt20051 | ud | XL3 OBTURADOR 24 MOD | 1 | 5.7498017645269 | 5.75 |
| mt20291 | ud | XL3 CERRADURA LLAVE TIPO 405 | 1 | 31.548912290578 | 31.55 |
| mt37385 | ud | KIT UNION EQUIPOTENCIAL | 1 | 5.4598117624899 | 5.46 |
| mt403005 | ud | DIFERENCIAL TX3 4/40/30 AC | 1 | 295.68980552532 | 295.69 |
| mt654765yh | ud | DIFERENCIAL TX3 2/40/30 AC | 1 | 68.307644962579 | 68.31 |
| mt403585 | ud | MAGNET TX3 6KA C P+N 10A | 2 | 20.219302900649 | 40.44 |
| mt403629 | ud | MAGNET TX3 6KA C 4P 32A | 1 | 122.40577982534 | 122.41 |
| mt20182 | ud | XL3 CAJA IP55 MONOBLOC 400H | 1 | 449.10451625814 | 449.10 |
| mt20201 | ud | XL3 SOPORTE+RAIL LARGO 515 | 1 | 17.769387366199 | 17.77 |
| mt20204 | ud | RAIL UNIVERSAL (material; 04/02/2017) | 1 | 13.749525958651 | 13.75 |
| mt20300 | ud | XL3 TAPA MET P/MODULAR 150H | 1 | 18.649357027552 | 18.65 |
| mt20341 | ud | XL3 TAPA PLENA METÁLICA 100H | 1 | 15.719458041454 | 15.72 |
| mt20342 | ud | XL3 TAPA PLENA METÁLICA 150H (material; 04/02/2017) | 1 | 18.729354269494 | 18.73 |
| mt37301 | ud | BARRA DE COBRE PERFORADA 440MM | 1 | 64.617772178039 | 64.62 |
| mt416096 | ud | CTX 3P 12A 1NO1NC 230V AC (material; 04/02/2017) | 2 | 48.308334477268 | 96.62 |
| mt417308 | ud | MPX 32S GUARDAMT 4-6A (material; 04/02/2017) | 2 | 80.297231598523 | 160.59 |
| %MA | % | Medios Auxiliares | 2 % | 1502.06 | 30.04 |
| %C  I | % | costes indirectos | 3 % | 1532.10 | 45.96 |
|  |  | Total |  |  | 1578.07 |

**16.02.07** ud CUADRO ALUMBRADO PL 1ª - LOS ADILES (04/02/2017)
1 ud × 1901.69 = 1901.69
CUADRO ALUMBRADO PL-1ª -Ud. Cuadro tipo de distribución, protección y mando formado por un cuadro o armario en material metalica superficial con puerta de amplitud sufiente y incluso previsión de aumento en un 40 % de prtecciones(750x575x163 mm), con protección IP 40 IK 07 con puerta, incluido carriles, embarrados de circuitos y protección, incluyendo las protecciones indicadas en EL ESQUEMA DE PROYECTO
C. COCINA (Caja XL3-160 clase II, IP43 IK07 superficie, puerta ciega)
1 XL3 OBTURADOR 24 MOD
1 XL3 KIT IP43 PARA XL3 400
8 XL3 CERRADURA LLAVE TIPO 405
28 DIFERENCIAL TX3 2/40/30 AC
1 MAGNET TX3 6KA C P+N 10A
1 MAGNET TX3 6KA C 4P 40A
1 XL3 160 SUPER. AISL. 4 FILAS
1 XL3 PUERTA EXTRAPLANA MET 750H
Completo y montado. Incluso, ayudas de albañileria para su correcta ubicacion, medios auxiliares, punteras, puentes, materiales complementarios necesarios para la correcta ejecución de la unidad de obra, esquema unifilar en el interior del cuadro.

| Código | Ud | Descripción | Rendimiento | Precio |
|---|---|---|---|---|
| mo150 | h. | Oficial 1ª electricista | 1 | 15.379469763204 |
| mt20051 | ud | XL3 OBTURADOR 24 MOD | 1 | 5.7498017645269 |
| mt20130 | ud | XL3 KIT IP43 PARA XL3 400 | 1 | 23.229199128689 |
| mt20291 | ud | XL3 CERRADURA LLAVE TIPO 405 | 1 | 31.548912290578 |
| mt654765yh | ud | DIFERENCIAL TX3 2/40/30 AC | 8 | 68.307644962579 |
| mt403585 | ud | MAGNET TX3 6KA C P+N 10A | 28 | 20.219302900649 |
| mt403630 | ud | MAGNET TX3 6KA C 4P 40A | 1 | 145.25499205481 |
| mt20054 | ud | XL3 160 SUPER. AISL. 4 FILAS | 1 | 357.02769078377 |
| mt20274 | ud | XL3 PUERTA EXTRAPLANA MET 750H | 1 | 119.26588807915 |
| %MA | % | Medios Auxiliares | 2 % |  |
| %CI | % | costes indirectos | 3 % |  |

**16.02.08** ud CUADRO FUERZA PL 1ª - LOS ADILES (04/02/2017)
1 ud × 777.23 = 777.23
CUADRO FUERZA PL-1ª -Ud. Cuadro tipo de distribución, protección y mando formado por un cuadro o armario en material metalica superficial con puerta de amplitud sufiente y incluso previsión de aumento en un 40 % de prtecciones(750x575x163 mm), con protección IP 40 IK 07 con puerta, incluido carriles, embarrados de circuitos y protección, incluyendo las protecciones indicadas en EL ESQUEMA DE PROYECTO
C. COCINA (Caja XL3-160 clase II, IP43 IK07 superficie, puerta ciega)
4 DIFERENCIAL TX3 2/40/30 AC
9 MAGNET TX3 6KA C P+N 16A
1 MAGNET TX3 6KA C 4P 40A
1 CAJA DE SUPERFICIE 2X18 MOD.
1 CERRADURA CON LLAVE Nº 850
1 PUERTA TRANSPARENTE 2X18 MOD.
Completo y montado. Incluso, ayudas de albañileria para su correcta ubicacion, medios auxiliares, punteras, puentes, materiales complementarios necesarios para la correcta ejecución de la unidad de obra, esquema unifilar en el interior del cuadro.

| Código | Ud | Descripción | Rendimiento | Precio |
|---|---|---|---|---|
| mo150 | h. | Oficial 1ª electricista | 1 | 15.379469763204 |
| mt654765yh | ud | DIFERENCIAL TX3 2/40/30 AC | 4 | 68.307644962579 |
| mt403586 | ud | MAGNET TX3 6KA C P+N 16A | 9 | 20.579290489385 |
| mt403630 | ud | MAGNET TX3 6KA C 4P 40A | 1 | 145.25499205481 |
| mt401667 | ud | CAJA DE SUPERFICIE 2X18 MOD. | 1 | 83.567118862871 |
| mt401851 | ud | CERRADURA CON LLAVE Nº 850 | 1 | 16.499431150381 |
| mt401872 | ud | PUERTA TRANSPARENTE 2X18 MOD. | 1 | 20.629288765598 |
| %MA | % | Medios Auxiliares | 2 % |  |
| %CI | % | costes indirectos | 3 % |  |

**16.02.09** ud CUADRO GENERAL OBRA Pmáx= 360 kW (23/02/2017)
1 ud × 623.85 = 623.85
Cuadro general de mandos y protección de obra para una potencia máxima de 360 kW. compuesto por armario metálico con revestimiento de poliéster, de 120x100 cm., índice de protección IP 559, con cerradura, interruptor automático magnetotérmico de 4x800 A., relé diferencial reg. 0-1 A., 0-1 s., transformador toroidal sensibilidad 0,3 A., tres interruptores automático magnetotérmico de 4x160 A., y 10 interruptores automáticos magnetotérmicos de 4x25 A., incluyendo cableado, rótulos de identificación de circuitos, bornes de salida y p.p. de conexión a tierra, para una resistencia no superior de 80 Ohmios, instalado, (amortizable en 4 obras). s/R.D. 486/97.

| Código | Ud | Descripción | Rendimiento | Precio | Importe |
|---|---|---|---|---|---|
| mtP31CE140 | ud | Cuadro general obra pmáx. 360 kW (material; 21/06/2017) | 0.25 | 2375.19 | 593.80 |
| %MA | % | Medios Auxiliares | 2 % | 593.80 | 11.88 |
| %C I | % | costes indirectos | 3 % | 605.68 | 18.17 |
|  |  | Total |  |  | 623.85 |

### 16.03 CANALIZACIONES, LINEAS DE DISTRIBUCION Y DISTRIBUCION INTERIOR
Importe: 24470.37

**16.03.01** m. BANDEJA PERFORADA PVC. 100x300 mm. (21/02/2017)
75 m. × 54.21 = 4065.75
Suministro y colocación de bandeja perforada de PVC. color gris de100x300 mm. y 3 m. de longitud, con 2 separadores, con p.p. de accesorios y soportes; montada suspendida. Conforme al reglamento electrotécnico de baja tensión. Con protección contra impactos IPXX-(9), de material aislante y de reacción al fuego M1.

| Código | Ud | Descripción | Rendimiento | Precio | Importe |
|---|---|---|---|---|---|
| mo150 | h. | Oficial 1ª electricista | 0.2 | 15.379469763204 | 3.08 |
| mo153 | h. | Oficial 2ª electricista | 0.2 | 16.349436321742 | 3.27 |
| mtmtP15GP070 | m. | Bandeja perf. PVC. 100x300 mm. (material; 14/06/2017) | 1 | 15.109479071652 | 15.11 |
| mtmtP15GP150 | m. | Cubierta bandeja PVC. 300 mm. (material; 14/06/2017) | 1 | 7.2297507404399 | 7.23 |
| mtmtP15GS010 | m. | Separador h=100 mm. (material; 14/06/2017) | 2 | 7.2297507404399 | 14.46 |
| mtmtP15GS040 | m. | P.p.acces. bandeja 100x300 mm. (material; 14/06/2017) | 1 | 1.4099513892144 | 1.41 |
| mtmtP15GS070 | m. | P.p.soporte vert.band. 100x300mm (material; 14/06/2017) | 1 | 7.0397572908294 | 7.04 |
| %MA | % | Medios Auxiliares | 2 % | 51.60 | 1.03 |
| %C  I | % | costes indirectos | 3 % | 52.63 | 1.58 |
|  |  | Total |  |  | 54.21 |

Claves: soporte, bandeja, suministro, perforación, PVC, gris, aislante, color, electrotécnico, tensión, protección, material, montaje, separador, colocación, fuego, impacto, accesorio

**16.03.02** m. BANDEJA PERFORADA PVC. 60x300 mm.
300 m. × 22.1 = 6630.00
Suministro y colocación de bandeja perforada de PVC. color gris de 60x300 mm. y 3 m. de longitud, sin separadores, con p.p. de accesorios y soportes; montada suspendida. Conforme al reglamento electrotécnico de baja tensión. Con protección contra impactos IPXX-(9), de material aislante y de reacción al fuego M1.

| Código | Ud | Descripción | Rendimiento | Precio | Importe |
|---|---|---|---|---|---|
| mo150 | h. | Oficial 1ª electricista | 0.2 | 15.379469763204 | 3.08 |
| mo153 | h. | Oficial 2ª electricista | 0.2 | 16.349436321742 | 3.27 |
| mtmtP15GP020 | m. | Bandeja perf. PVC. 60x300 mm. (material; 14/06/2017) | 1 | 7.3297472928664 | 7.33 |
| mtmtP15GS030 | m. | P.p.acces. bandeja 60x300 mm. (material) | 1 | 0.9899658690229 | 0.99 |
| mtmtP15GS100 | m. | P.p.sop.techo bandeja 60x300 mm. (material) | 1 | 6.3597807343288 | 6.36 |
| %MA | % | Medios Auxiliares | 2 % | 21.03 | 0.42 |
| %C  I | % | costes indirectos | 3 % | 21.45 | 0.64 |
|  |  | Total |  |  | 22.1 |

Claves: material, suministro, PVC, colocación, perforación, color, gris, bandeja, soporte, fuego, aislante, impacto, protección, tensión, electrotécnico, montaje, separador, accesorio

**16.03.03** m CIRCUITO DE DISTRIBUCION 4x50+TTx25 en canaliz. PVC (20/04/2014)
70 m × 24.61 = 1722.70

| Código | Ud | Descripción | Rendimiento | Precio | Importe |
|---|---|---|---|---|---|
| mo150 | h. | Oficial 1ª electricista | 0.01 | 15.379469763204 | 0.15 |
| mo153 | h. | Oficial 2ª electricista | 0.01 | 16.349436321742 | 0.16 |
| mtC-50RZ1 | m. | Cond. RZ1-K 50 mm2 Cu (material; 11/02/2017) | 4 | 4.8098341717172 | 19.24 |
| mtC-25 | m. | Cond. RZ1 -25 mm2 Cu (material; 11/02/2017) | 1 | 2.9798972623113 | 2.98 |
| mtC-16 | m. | Cond. 750 V 16 mm2 Cu (material; 26/07/2014) | 0 | 2.2599220848401 | 0.00 |
| mtPVC110 | ml | Tubo PVC rigido | 1 | 0.8799696613537 | 0.88 |
| mtPEQ-MAT | ud | Pequeño material | 0.01 | 0.9799662137802 | 0.01 |
| %MA | % | Medios Auxiliares | 2 % | 23.42 | 0.47 |
| %C  I | % | costes indirectos | 3 % | 23.89 | 0.72 |
|  |  | Total |  |  | 24.61 |

Claves: aislamiento, ángulo, accesorio, cobre, PVC, sección, canal, montaje, conductor, máximo, intensidad, circuito, tierra

| Medición | Uds. | Largo | Parcial |
|---|---|---|---|
| Línea Reserva Fuerza | 1 | 70 | 70.00 |
| Total |  |  | 70 |

**16.03.04** m CIRCUITO DE DISTRIBUCION 4X16+TT16 en canaliz. PVC (20/04/2014)
80 m × 11.37 = 909.60
Circuito de distribución 4X16+TT16, constituido por cinco conductores CUATRO (tres fases, neutro) de cobre de 16 mm2 uno (tierra) de 16 mm2 de sección y aislamiento ES07Z1-K (AS) 750 V libre de halogenos, montado bajo tubo de PVC. ncluso ayudas de albañileria, pasamuros necesarios, suministro y colocacion de tubo de PVC, racores, anclajes, cintillos de sujeccion y pequeño material auxiliar. Totalmente montado y conexionado.

| Código | Ud | Descripción | Rendimiento | Precio | Importe |
|---|---|---|---|---|---|
| mo150 | h. | Oficial 1ª electricista | 0.015 | 15.379469763204 | 0.23 |
| mo153 | h. | Oficial 2ª electricista | 0.015 | 16.349436321742 | 0.25 |
| mtC-16 | m. | Cond. 750 V 16 mm2 Cu | 4.1 | 2.2599220848401 | 9.27 |
| mtPVC110 | ml | Tubo PVC rigido | 1.2 | 0.8799696613537 | 1.06 |
| mtPEQ-MAT | ud | Pequeño material | 0.01 | 0.9799662137802 | 0.01 |
| %MA | % | Medios Auxiliares | 2 % | 10.82 | 0.22 |
| %C  I | % | costes indirectos | 3 % | 11.04 | 0.33 |
|  |  | Total |  |  | 11.37 |

Claves: aislamiento, ángulo, accesorio, cobre, PVC, sección, canal, montaje, conductor, máximo, intensidad, circuito, tierra

| Medición | Uds. | Largo | Parcial |
|---|---|---|---|
| C.Cocina | 1 | 40 | 40.00 |
| C.Sala Calderas | 1 | 40 | 40.00 |
| Total |  |  | 80 |

**16.03.05** m CIRCUITO DE DISTRIBUCION 4X10+TT10 en canaliz. PVC (20/04/2014)
80 m × 8.67 = 693.60
Circuito de distribución 4X10+TT10, constituido por cinco conductores CUATRO (tres fases, neutro) de cobre de 10 mm2 uno (tierra) de 10 mm2 de sección y aislamiento ES07Z1-K (AS) 750 V libre de halogenos, montado bajo tubo de PVC. ncluso ayudas de albañileria, pasamuros necesarios, suministro y colocacion de tubo de PVC, racores, anclajes, cintillos de sujeccion y pequeño material auxiliar. Totalmente montado y conexionado.

| Código | Ud | Descripción | Rendimiento | Precio | Importe |
|---|---|---|---|---|---|
| mo150 | h. | Oficial 1ª electricista | 0.01 | 15.379469763204 | 0.15 |
| mo153 | h. | Oficial 2ª electricista | 0.01 | 16.349436321742 | 0.16 |
| mtC-10 | m. | Cond. 750 V 10 mm2 Cu (material; 26/07/2014) | 4.004 | 1.7599393227074 | 7.05 |
| mtPVC110 | ml | Tubo PVC rigido | 1 | 0.8799696613537 | 0.88 |
| mtPEQ-MAT | ud | Pequeño material | 0.01 | 0.9799662137802 | 0.01 |
| %MA | % | Medios Auxiliares | 2 % | 8.25 | 0.17 |
| %C  I | % | costes indirectos | 3 % | 8.42 | 0.25 |
|  |  | Total |  |  | 8.67 |

Claves: aislamiento, ángulo, accesorio, cobre, PVC, sección, canal, montaje, conductor, máximo, intensidad, circuito, tierra

| Medición | Uds. | Largo | Parcial |
|---|---|---|---|
| C.Ventilacion 1 | 1 | 25 | 25.00 |
| C.Ventilacion 2 | 1 | 40 | 40.00 |
| C.Fuerza P1 | 1 | 15 | 15.00 |
| Total |  |  | 80 |

**16.03.06** m CIRCUITO DE DISTRIBUCION 4X10+TT10 (AS+) en canaliz. PVC (20/04/2014)
40 m × 11.88 = 475.20
Circuito de distribución 4X10+TT10, constituido por cinco conductores CUATRO (tres fases, neutro) de cobre de 10 mm2 uno (tierra) de 10 mm2 de sección y aislamiento ES07Z1-K (AS+) 750 V libre de halogenos, montado bajo tubo de PVC. ncluso ayudas de albañileria, pasamuros necesarios, suministro y colocacion de tubo de PVC, racores, anclajes, cintillos de sujeccion y pequeño material auxiliar. Totalmente montado y conexionado.

| Código | Ud | Descripción | Rendimiento | Precio | Importe |
|---|---|---|---|---|---|
| mo150 | h. | Oficial 1ª electricista | 0.01 | 15.379469763204 | 0.15 |
| mo153 | h. | Oficial 2ª electricista | 0.01 | 16.349436321742 | 0.16 |
| mtPVC110 | ml | Tubo PVC rigido | 1 | 0.8799696613537 | 0.88 |
| mtC-10 ASMAS | m. | Cond. 10 mm2 Cu AS+ (material; 13/02/2017) | 5 | 2.0199303590164 | 10.10 |
| mtPEQ-MAT | ud | Pequeño material | 0.01 | 0.9799662137802 | 0.01 |
| %MA | % | Medios Auxiliares | 2 % | 11.30 | 0.23 |
| %C  I | % | costes indirectos | 3 % | 11.53 | 0.35 |
|  |  | Total |  |  | 11.88 |

Claves: aislamiento, ángulo, accesorio, cobre, PVC, sección, canal, montaje, conductor, máximo, intensidad, circuito, tierra

| Medición | Uds. | Largo | Parcial |
|---|---|---|---|
| C.Incendios | 1 | 40 | 40.00 |
| Total |  |  | 40 |

**16.03.07** m CIRCUITO DE DISTRIBUCION 4X6+TT6 (AS+) en canaliz. PVC (20/04/2014)
40 m × 6.2 = 248.00
Circuito de distribución 4X6+TT6, constituido por cinco conductores CUATRO (tres fases, neutro) de cobre de 6 mm2 uno (tierra) de 6 mm2 de sección y aislamiento ES07Z1-K (AS+) 750 V libre de halogenos, montado bajo tubo de PVC. Incluso ayudas de albañileria, pasamuros necesarios, suministro y colocacion de tubo de PVC, racores, anclajes, cintillos de sujeccion y pequeño material auxiliar. Totalmente montado y conexionado.

| Código | Ud | Descripción | Rendimiento | Precio | Importe |
|---|---|---|---|---|---|
| mo150 | h. | Oficial 1ª electricista | 0.01 | 15.379469763204 | 0.15 |
| mo153 | h. | Oficial 2ª electricista | 0.01 | 16.349436321742 | 0.16 |
| mtC-6252AS | m. | Cond. 750 V 6 mm2 Cu (AS+) (material; 20/06/2017) | 5 | 0.94 | 4.70 |
| mtPVC110 | ml | Tubo PVC rigido | 1 | 0.8799696613537 | 0.88 |
| mtPEQ-MAT | ud | Pequeño material | 0.01 | 0.9799662137802 | 0.01 |
| %MA | % | Medios Auxiliares | 2 % | 5.90 | 0.12 |
| %C  I | % | costes indirectos | 3 % | 6.02 | 0.18 |
|  |  | Total |  |  | 6.2 |

Claves: aislamiento, ángulo, accesorio, cobre, PVC, sección, canal, montaje, conductor, máximo, intensidad, circuito, tierra

| Medición | Uds. | Largo | Parcial |
|---|---|---|---|
| Línea a futuros receptores SAI | 1 | 10 | 10.00 |
| Grupo incendios | 1 | 30 | 30.00 |
| Total |  |  | 40 |

**16.03.08** m CIRCUITO DE DISTRIBUCION 4x4 +TT4 en canalz. PVC (05/04/2014)
100 m × 4.83 = 483.00
Circuito de potencia para una intensidad máxima de 20 A. Constituido por cinco conductores (tres fases, neutro y tierra) de cobre de 4 mm2 de sección y aislamiento ES07Z1-K (AS) 750 V libre de halogenos. colocado bajo tubo de PVC liso. Incluso p./p. de tubo para acometida a canalizacion, cajas de registro, regletas de conexión, ayudas de albañileria, pasamuros necesariosy pequeño material auxiliar.

| Código | Ud | Descripción | Rendimiento | Precio | Importe |
|---|---|---|---|---|---|
| mo150 | h. | Oficial 1ª electricista | 0.071 | 15.379469763204 | 1.09 |
| mo153 | h. | Oficial 2ª electricista | 0.071 | 16.349436321742 | 1.16 |
| mtPVCM20 | m. | Tubo PVC liso M20 (material; 07/04/2017) | 1 | 0.2499913810664 | 0.25 |
| mtC-4 | m. | Cond. 750 V 4 mm2 Cu (material; 05/04/2014) | 5 | 0.4199855201915 | 2.10 |
| mtPEQ-MAT | ud | Pequeño material | 0.001 | 0.9799662137802 | 0.00 |
| %MA | % | Medios Auxiliares | 2 % | 4.60 | 0.09 |
| %C  I | % | costes indirectos | 3 % | 4.69 | 0.14 |
|  |  | Total |  |  | 4.83 |

Claves: cobre, sección, conductor, circuito, máximo, tierra, montaje, canal, accesorio, PVC, intensidad, aislamiento, ángulo

| Medición | Uds. | Largo | Parcial |
|---|---|---|---|
| Recuperadores | 5 | 20 | 100.00 |
| Total |  |  | 100 |

**16.03.09** m CIRCUITO DE DISTRIBUCION 4x2.5 +TT2.5 en canalz. PVC (19/02/2017)
125 m × 3.88 = 485.00
Circuito de potencia para una intensidad máxima de 20 A. Constituido por cinco conductores (tres fases, neutro y tierra) de cobre de 4 mm2 de sección y aislamiento ES07Z1-K (AS) 750 V libre de halogenos. colocado bajo tubo de PVC liso. Incluso p./p. de tubo para acometida a canalizacion, cajas de registro, regletas de conexión, ayudas de albañileria, pasamuros necesariosy pequeño material auxiliar.

| Código | Ud | Descripción | Rendimiento | Precio | Importe |
|---|---|---|---|---|---|
| mo150 | h. | Oficial 1ª electricista | 0.071 | 15.379469763204 | 1.09 |
| mo153 | h. | Oficial 2ª electricista | 0.071 | 16.349436321742 | 1.16 |
| mtPVCM20 | m. | Tubo PVC liso M20 | 1 | 0.2499913810664 | 0.25 |
| mtP15GA020 | m. | Cond. 750 V 2,5 mm2 Cu (material; 19/02/2017) | 5 | 0.2399917258237 | 1.20 |
| mtPEQ-MAT | ud | Pequeño material | 0.001 | 0.9799662137802 | 0.00 |
| %MA | % | Medios Auxiliares | 2 % | 3.70 | 0.07 |
| %C  I | % | costes indirectos | 3 % | 3.77 | 0.11 |
|  |  | Total |  |  | 3.88 |

Claves: cobre, sección, conductor, circuito, máximo, tierra, montaje, canal, accesorio, PVC, intensidad, aislamiento, ángulo

| Medición | Uds. | Largo | Parcial |
|---|---|---|---|
| Grupo presión agua incendios | 1 | 20 | 20.00 |
| Ventilacion impulsion - retorno | 4 | 5 | 20.00 |
| Circuuito a TC cetac 400V | 2 | 15 | 30.00 |
| Bombas sala calderas | 9 | 5 | 45.00 |
| Mando sala calderas | 1 | 5 | 5.00 |
| Centralita sala calderas | 1 | 5 | 5.00 |
| Total |  |  | 125 |

**16.03.10** m CIRCUITO DE DISTRIBUCION 2x4 +TT4 en canalz. PVC (05/04/2014)
70 m × 3.95 = 276.50
Circuito de potencia para una intensidad máxima de 20 A. Constituido por tres conductores (fase, neutro y tierra) de cobre de 4 mm2 de sección y aislamiento ES07Z1-K (AS) 750 V libre de halogenos. colocado bajo tubo de PVC liso. Incluso p./p. de tubo para acometida a canalizacion, cajas de registro, regletas de conexión, ayudas de albañileria, pasamuros necesariosy pequeño material auxiliar.

| Código | Ud | Descripción | Rendimiento | Precio | Importe |
|---|---|---|---|---|---|
| mo150 | h. | Oficial 1ª electricista | 0.071 | 15.379469763204 | 1.092 |
| mo153 | h. | Oficial 2ª electricista | 0.071 | 16.349436321742 | 1.161 |
| mtPVCM20 | m. | Tubo PVC liso M20 | 1 | 0.2499913810664 | 0.250 |
| mtC-4 | m. | Cond. 750 V 4 mm2 Cu | 3 | 0.4199855201915 | 1.260 |
| mtPEQ-MAT | ud | Pequeño material | 0.001 | 0.9799662137802 | 0.001 |
| %MA | % | Medios Auxiliares | 2 % | 3.764 | 0.075 |
| %C  I | % | costes indirectos | 3 % | 3.839 | 0.115 |
|  |  | Total |  |  | 3.95 |

Claves: cobre, sección, conductor, circuito, máximo, tierra, montaje, canal, accesorio, PVC, intensidad, aislamiento, ángulo

| Medición | Uds. | Largo | Parcial |
|---|---|---|---|
| Cto ventanas mot. | 2 | 35 | 70.00 |
| Total |  |  | 70 |

**16.03.11** ml CIRCUITO TRIFASICO ALUMBRADO EXT. 4x6 mm2+TTx16 mm2 (enterrada)
100 ml × 15.84 = 1584.00
Línea de alimentación para alumbrado exterior formada por conductores de cobre 4x6 mm2+16TT tipo RV-K 0,6/1 kV, colocado subterraneo, empalmes en interior de columnas, totalmente instalada, colocada, montada y en funcionamiento.

| Código | Ud | Descripción | Rendimiento | Precio | Importe |
|---|---|---|---|---|---|
| mo150 | h. | Oficial 1ª electricista | 0.01 | 15.379469763204 | 0.15 |
| mo153 | h. | Oficial 2ª electricista | 0.01 | 16.349436321742 | 0.16 |
| H_CUADRILLA | ud | Mano de Obra (mano de obra; 25/04/2017) | 0.01 | 31.69 | 0.32 |
| mtC-6 | m. | Cond. 750 V 6 mm2 Cu (material; 25/07/2014) | 4 | 0.8399710403831 | 3.36 |
| mtmtP15GA060 | m. | Cond. rígi. 750 V 16 mm2 Cu (material; 09/08/2012) | 1 | 1.0199648347509 | 1.02 |
| mq05EC010 | h. | Excavadora hidráulica cadenas 195 CV | 0.1 | 62.627840784751 | 6.26 |
| mtmtP15AF160 | m. | Tubo corrugado rojo doble pared D 160 | 1 | 1.3399538025158 | 1.34 |
| mtmtP01AA020 | m3 | Arena de río 0/6 mm. | 0.3 | 6.7297679783071 | 2.02 |
| mtmtP15AH010 | m. | Cinta señalizadora | 1 | 0.0599979314559 | 0.06 |
| mtmtP01DW090 | ud | Pequeño material (material; 04/08/2012) | 1 | 0.3899865544636 | 0.39 |
| %MA | % | Medios Auxiliares | 2 % | 15.08 | 0.30 |
| %C  I | % | costes indirectos | 3 % | 15.38 | 0.46 |
|  |  | Total |  |  | 15.84 |

Claves: alimentar, PVC, alumbrado, cobre, aislamiento, cable, red, equipotencial, conductor, tubo, vertedero, canalizado, dimensión, línea, terreno, conexión, excavación, relleno, material, transporte, producción, montaje, calzada, acera, zanja

**16.03.12** m CIRCUITO DE DISTRIBUCION 2x6+TTx6 en(AS+) canaliz. PVC (20/04/2014)
11.09 m × 7.34 = 81.40
Circuito de distribución 2X6+TT6, constituido por cinco conductores DOS (fase, neutro) de cobre de 6 mm2 uno (tierra) de 6 mm2 de sección y aislamiento ES07Z1-K (AS+) 750 V libre de halogenos, montado bajo tubo de PVC. Incluso ayudas de albañileria, pasamuros necesarios, suministro y colocacion de tubo de PVC, racores, anclajes, cintillos de sujeccion y pequeño material auxiliar. Totalmente montado y conexionado.

| Código | Ud | Descripción | Rendimiento | Precio | Importe |
|---|---|---|---|---|---|
| mo150 | h. | Oficial 1ª electricista | 0.01 | 15.379469763204 | 0.15 |
| mo153 | h. | Oficial 2ª electricista | 0.01 | 16.349436321742 | 0.16 |
| mtPVC110 | ml | Tubo PVC rigido | 1 | 0.8799696613537 | 0.88 |
| mtPEQ-MAT | ud | Pequeño material | 0.01 | 0.9799662137802 | 0.01 |
| mtC-6ASMAS | m. | Cond. 750 V 6 mm2 Cu AS+ (material; 15/06/2017) | 3 | 1.9299334618325 | 5.79 |
| %MA | % | Medios Auxiliares | 2 % | 6.99 | 0.14 |
| %C  I | % | costes indirectos | 3 % | 7.13 | 0.21 |
|  |  | Total |  |  | 7.34 |

Claves: aislamiento, ángulo, accesorio, cobre, PVC, sección, canal, montaje, conductor, máximo, intensidad, circuito, tierra

| Medición | Uds. | Largo | Parcial |
|---|---|---|---|
| Linea a megaf y telef | 1 | 11.09 | 11.09 |
| Total |  |  | 11.09 |

**16.03.13** m CIRCUITO MONOFASICO ALUMBRADO+PVC (06/05/2014)
75 m × 2.4 = 180.00
Circuito iluminación realizado con, conductores de cobre de 1,5 mm2 y aislamiento ES07Z1-K (AS) 750 V libre de halogenos, en sistema monofásico (fase, neutro y tierra), colocado bajo tubo de PVC liso. Incluso p./p. de tubo para acometida a canalizacion, cajas de registro, regletas de conexión, ayudas de albañileria, pasamuros necesariosy pequeño material auxiliar.

| Código | Ud | Descripción | Rendimiento | Precio | Importe |
|---|---|---|---|---|---|
| mo150 | h. | Oficial 1ª electricista | 0.051 | 15.379469763204 | 0.78 |
| mo153 | h. | Oficial 2ª electricista | 0.051 | 16.349436321742 | 0.83 |
| mtPVCM20 | m. | Tubo PVC liso M20 | 1 | 0.2499913810664 | 0.25 |
| mtC-1.5 | m. | Cond. 750 V 1,5 mm2 Cu (material; 06/05/2014) | 3 | 0.1399951733972 | 0.42 |
| mtPEQ-MAT | ud | Pequeño material | 0.001 | 0.9799662137802 | 0.00 |
| %MA | % | Medios Auxiliares | 2 % | 2.28 | 0.05 |
| %C  I | % | costes indirectos | 3 % | 2.33 | 0.07 |
|  |  | Total |  |  | 2.4 |

Claves: regla, conexión, circuito, caja, aislamiento, rígido, cobre, conductor, corrugado, PVC, tubo, iluminación, registro, monofásico

| Medición | Uds. | Largo | Parcial |
|---|---|---|---|
| Alumbrado sala caldera | 1 | 15 | 15.00 |
| Ampliación Edif Anexa(Porche) | 1 | 60 | 60.00 |
| Total |  |  | 75 |

**16.03.14** m CIRCUITO MONOFASICO ALUMBRADO (06/05/2014)
1295 m × 2.13 = 2758.35
Circuito iluminación realizado con, conductores de cobre de 1,5 mm2 y aislamiento ES07Z1-K (AS) 750 V libre de halogenos, en sistema monofásico (fase, neutro y tierra), en bandeja perforada no incluida. Incluso p./p. de tubo para acometida a canalizacion, cajas de registro, regletas de conexión, ayudas de albañileria, pasamuros necesariosy pequeño material auxiliar.
.

| Código | Ud | Descripción | Rendimiento | Precio | Importe |
|---|---|---|---|---|---|
| mo150 | h. | Oficial 1ª electricista | 0.051 | 15.379469763204 | 0.78 |
| mo153 | h. | Oficial 2ª electricista | 0.051 | 16.349436321742 | 0.83 |
| mtC-1.5 | m. | Cond. 750 V 1,5 mm2 Cu | 3 | 0.1399951733972 | 0.42 |
| mtPEQ-MAT | ud | Pequeño material | 0.001 | 0.9799662137802 | 0.00 |
| %MA | % | Medios Auxiliares | 2 % | 2.03 | 0.04 |
| %C  I | % | costes indirectos | 3 % | 2.07 | 0.06 |
|  |  | Total |  |  | 2.13 |

Claves: regla, conexión, circuito, caja, aislamiento, rígido, cobre, conductor, corrugado, PVC, tubo, iluminación, registro, monofásico

| Medición | Uds. | Largo | Parcial |
|---|---|---|---|
| ALumbrado y Emerg Aulas P1 | 26 | 15 | 390.00 |
| Alumbrado y Emerg Aulas PB | 39 | 15 | 585.00 |
| Circuitos Telefonía, Control, Alarma inc | 4 | 20 | 80.00 |
| Al y emergencias otras zonas | 6 | 20 | 120.00 |
| Ampliación Edifi Anexo | 8 | 15 | 120.00 |
| Total |  |  | 1295 |

**16.03.15** m CIRCUITO MONOFASICO OTROS USOS 2x1,5mm2+TTx1,5 (AS+) (19/02/2017)
85 m × 4.97 = 422.45
Circuito iluminación realizado con, conductores de cobre de 1,5 mm2 y aislamiento ES07Z1-K (AS+) 750 V libre de halogenos, en sistema monofásico (fase, neutro y tierra), colocado bajo tubo de PVC liso. Incluso p./p. de tubo para acometida a canalizacion, cajas de registro, regletas de conexión, ayudas de albañileria, pasamuros necesariosy pequeño material auxiliar.

| Código | Ud | Descripción | Rendimiento | Precio | Importe |
|---|---|---|---|---|---|
| mo150 | h. | Oficial 1ª electricista | 0.051 | 15.379469763204 | 0.78 |
| mo153 | h. | Oficial 2ª electricista | 0.051 | 16.349436321742 | 0.83 |
| mtPVCM20 | m. | Tubo PVC liso M20 | 1 | 0.2499913810664 | 0.25 |
| mtC-1.5 ASMAS | m. | Cond. 750 V 1,5 mm2 Cu AS+ (material; 15/06/2017) | 3 | 0.9599669032949 | 2.88 |
| mtPEQ-MAT | ud | Pequeño material | 0.001 | 0.9799662137802 | 0.00 |
| %MA | % | Medios Auxiliares | 2 % | 4.74 | 0.09 |
| %C  I | % | costes indirectos | 3 % | 4.83 | 0.14 |
|  |  | Total |  |  | 4.97 |

Claves: regla, conexión, circuito, caja, aislamiento, rígido, cobre, conductor, corrugado, PVC, tubo, iluminación, registro, monofásico

| Medición | Uds. | Largo | Parcial |
|---|---|---|---|
| Telefonia | 1 | 25 | 25.00 |
| Megafonia | 1 | 60 | 60.00 |
| Total |  |  | 85 |

**16.03.16** m CIRCUITO MONOFASICA FUERZA (19/02/2017)
540 m × 2.45 = 1323.00
Circuito para tomas de uso general, realizado con conductores de cobre de 2,5 mm2 y aislamiento ES07Z1-K (AS) 750 V libre de halogenos, en sistema monofásico (fase, neutro y tierra), colocado en bandeja perforada no incluida. Incluso p./p. de tubo para acometida a canalizacion, cajas de registro, regletas de conexión, ayudas de albañileria, pasamuros necesariosy pequeño material auxiliar.

| Código | Ud | Descripción | Rendimiento | Precio | Importe |
|---|---|---|---|---|---|
| mo150 | h. | Oficial 1ª electricista | 0.051 | 15.379469763204 | 0.78 |
| mo153 | h. | Oficial 2ª electricista | 0.051 | 16.349436321742 | 0.83 |
| mtP15GA020 | m. | Cond. 750 V 2,5 mm2 Cu | 3 | 0.2399917258237 | 0.72 |
| mtPEQ-MAT | ud | Pequeño material | 0.001 | 0.9799662137802 | 0.00 |
| %MA | % | Medios Auxiliares | 2 % | 2.33 | 0.05 |
| %C  I | % | costes indirectos | 3 % | 2.38 | 0.07 |
|  |  | Total |  |  | 2.45 |

Claves: PVC, conductor, circuito, caja, registro, tubo, rígido, tierra, conexión, regla, cobre, toma, aislamiento, monofásico, corrugado

| Medición | Uds. | Largo | Parcial |
|---|---|---|---|
| TC uso varios | 25 | 18 | 450.00 |
| TC ampliación | 2 | 45 | 90.00 |
| Total |  |  | 540 |

**16.03.17** m CIRCUITO MONOFASICA FUERZA+PVC (19/02/2017)
405 m × 3.06 = 1239.30
Circuito para tomas de uso general, realizado con conductores de cobre de 2,5 mm2 y aislamiento ES07Z1-K (AS) 750 V libre de halogenos, en sistema monofásico (fase, neutro y tierra), colocado bajo tubo de PVC liso . Incluso p./p. de tubo para acometida a canalizacion, cajas de registro, regletas de conexión, ayudas de albañileria, pasamuros necesariosy pequeño material auxiliar.

| Código | Ud | Descripción | Rendimiento | Precio | Importe |
|---|---|---|---|---|---|
| mo150 | h. | Oficial 1ª electricista | 0.061 | 15.379469763204 | 0.94 |
| mo153 | h. | Oficial 2ª electricista | 0.061 | 16.349436321742 | 1.00 |
| mtPVCM20 | m. | Tubo PVC liso M20 | 1 | 0.2499913810664 | 0.25 |
| mtP15GA020 | m. | Cond. 750 V 2,5 mm2 Cu | 3 | 0.2399917258237 | 0.72 |
| mtPEQ-MAT | ud | Pequeño material | 0.001 | 0.9799662137802 | 0.00 |
| %MA | % | Medios Auxiliares | 2 % | 2.91 | 0.06 |
| %C  I | % | costes indirectos | 3 % | 2.97 | 0.09 |
|  |  | Total |  |  | 3.06 |

Claves: PVC, conductor, circuito, caja, registro, tubo, rígido, tierra, conexión, regla, cobre, toma, aislamiento, monofásico, corrugado

| Medición | Uds. | Largo | Parcial |
|---|---|---|---|
| Lineas TC 230 Edifv | 18 | 20 | 360.00 |
| Linea TC 230 Sala Cadera | 1 | 15 | 15.00 |
| Calderas | 2 | 15 | 30.00 |
| Total |  |  | 405 |

**16.03.18** ud CABLEADO SONDAS DE CONTROL (19/02/2017)
1 ud × 591.04 = 591.04
Ejecución del cableado de las sondas de control, sin incluir las sondas.

| Código | Ud | Descripción | Rendimiento | Precio | Importe |
|---|---|---|---|---|---|
| mo150 | h. | Oficial 1ª electricista | 16 | 15.379469763204 | 246.072 |
| mo153 | h. | Oficial 2ª electricista | 16 | 16.349436321742 | 261.591 |
| mtPVCM20 | m. | Tubo PVC liso M20 | 78 | 0.2499913810664 | 19.499 |
| mtP15GA020 | m. | Cond. 750 V 2,5 mm2 Cu | 123 | 0.2399917258237 | 29.519 |
| mtPEQ-MAT | ud | Pequeño material | 6 | 0.9799662137802 | 5.880 |
| %MA | % | Medios Auxiliares | 2 % | 562.561 | 11.251 |
| %C  I | % | costes indirectos | 3 % | 573.812 | 17.214 |
|  |  | Total |  |  | 591.04 |

**16.03.19** ud CABLEADO CENTRALITA INCENDIOS (19/02/2017)
1 ud × 301.48 = 301.48
P.A. para la ejecucion del cableado de la centralita de incendios, sin incluir la centralita.

| Código | Ud | Descripción | Rendimiento | Precio | Importe |
|---|---|---|---|---|---|
| mo150 | h. | Oficial 1ª electricista | 8 | 15.379469763204 | 123.04 |
| mo153 | h. | Oficial 2ª electricista | 8 | 16.349436321742 | 130.80 |
| mtPVCM20 | m. | Tubo PVC liso M20 | 36 | 0.2499913810664 | 9.00 |
| mtP15GA020 | m. | Cond. 750 V 2,5 mm2 Cu | 76 | 0.2399917258237 | 18.24 |
| mtPEQ-MAT | ud | Pequeño material | 6 | 0.9799662137802 | 5.88 |
| %MA | % | Medios Auxiliares | 2 % | 286.96 | 5.74 |
| %C  I | % | costes indirectos | 3 % | 292.70 | 8.78 |
|  |  | Total |  |  | 301.48 |

### 16.04 ILUMINACION Y MECANISMOS
Importe: 104887.92

**16.04.01** ud P.LUZ SENCILLO EUNEA ÚNICA BASIC
69 ud × 24.41 = 1684.29
Punto de luz sencillo realizado con tubo PVC corrugado y conductor libre de halogenos de 1,5 mm2 de Cu., y aislamiento VV 750 V., incluyendo caja de registro, caja de mecanismo universal con tornillos, interruptor unipolar Eunea serie Única Basic o similar aprobado por la D.F., instalado.

| Código | Ud | Descripción | Rendimiento | Precio | Importe |
|---|---|---|---|---|---|
| mo150 | h. | Oficial 1ª electricista | 0.355 | 15.379469763204 | 5.46 |
| mo220 | h. | Ayudante electricista | 0.355 | 15.379469763204 | 5.46 |
| mtP15GB010 | m. | Tubo PVC corrugado M 20/gp5 (material) | 8 | 0.1899934496105 | 1.52 |
| mtP15GA010 | m. | Cond. 750 V 1,5 mm2 Cu (material) | 16 | 0.2299920705811 | 3.68 |
| mtP15GK050 | ud | Caja mecan. empotrar enlazable (material) | 1 | 0.3399882782503 | 0.34 |
| mtP15MUB010 | ud | Interruptor unipolar Eunea Única Basic (material) | 1 | 5.5598083149164 | 5.56 |
| mtP01DW090 | ud | Pequeño material | 1 | 1.219957939604 | 1.22 |
| %MA | % | Medios Auxiliares | 2 % | 23.24 | 0.46 |
| %C  I | % | costes indirectos | 3 % | 23.70 | 0.71 |
|  |  | Total |  |  | 24.41 |

Claves: tubo, corrugado, luz, PVC, Eunea, conductor, sencillo, caja, registro, mecanismo, tornillo, interruptor, rígido, punto, aislamiento

| Medición | Uds. | Parcial |
|---|---|---|
| interruptores simples | 63 | 63.00 |
| Ampliación edif. anexo | 6 | 6.00 |
| Total |  | 69 |

**16.04.02** ud P.LUZ CONM.EUNEA ÚNICA BASIC
19 ud × 43.28 = 822.32
Punto conmutado estrecho sencillo realizado con tubo PVC corrugado M 20/gp5 y conductor libre de alogenos de 1,5 mm2 de Cu., y aislamiento VV 750 V., incluyendo caja de registro, cajas de mecanismo universal con tornillos, conmutadores Eunea serie Única Basic o similar aprobado por la D.F., instalado.

| Código | Ud | Descripción | Rendimiento | Precio | Importe |
|---|---|---|---|---|---|
| mo150 | h. | Oficial 1ª electricista | 0.507 | 15.379469763204 | 7.80 |
| mo220 | h. | Ayudante electricista | 0.507 | 15.379469763204 | 7.80 |
| mtP15GB010 | m. | Tubo PVC corrugado M 20/gp5 | 13 | 0.1899934496105 | 2.47 |
| mtP15GA010 | m. | Cond. 750 V 1,5 mm2 Cu | 39 | 0.2299920705811 | 8.97 |
| mtP15GK050 | ud | Caja mecan. empotrar enlazable | 1 | 0.3399882782503 | 0.34 |
| mtP15MUB020 | ud | Conmutador Eunea Única Basic (material) | 2 | 6.2997828028729 | 12.60 |
| mtP01DW090 | ud | Pequeño material | 1 | 1.219957939604 | 1.22 |
| %MA | % | Medios Auxiliares | 2 % | 41.20 | 0.82 |
| %C  I | % | costes indirectos | 3 % | 42.02 | 1.26 |
|  |  | Total |  |  | 43.28 |

Claves: aislamiento, Eunea, conductor, conmutado, sencillo, tubo, PVC, corrugado, luz, caja, punto, rígido, conmutador, tornillo, mecanismo, registro

| Medición | Uds. | Parcial |
|---|---|---|
| Conmutadas | 19 | 19.00 |
| Total |  | 19 |

**16.04.03** ud B.ENCHUFE SCHUKO EUNEA ÚNICA BASIC
53 ud × 29.02 = 1538.06
Base de enchufe con toma de tierra lateral realizada con tubo PVC corrugado de M 20/gp5 y conductor libre de halogenos de 2,5 mm2 de Cu., y aislamiento VV 750 V., en sistema monofásico con toma de tierra (fase, neutro y tierra), incluyendo caja de registro, caja de mecanismo universal con tornillos, base de enchufe sistema schuko 10-16 A. (II+t.) Eunea serie Única Basic o similar aprobado por la D.F, instalado.

| Código | Ud | Descripción | Rendimiento | Precio | Importe |
|---|---|---|---|---|---|
| mo150 | h. | Oficial 1ª electricista | 0.457 | 15.379469763204 | 7.03 |
| mo220 | h. | Ayudante electricista | 0.457 | 15.379469763204 | 7.03 |
| mtP15GB010 | m. | Tubo PVC corrugado M 20/gp5 | 6 | 0.1899934496105 | 1.14 |
| mtP15GA020 | m. | Cond. 750 V 2,5 mm2 Cu | 18 | 0.2399917258237 | 4.32 |
| mtP15GK050 | ud | Caja mecan. empotrar enlazable | 1 | 0.3399882782503 | 0.34 |
| mtP15MUB070 | ud | B.enchufe schuko Eunea Única Basic (material) | 1 | 6.5397745286966 | 6.54 |
| mtP01DW090 | ud | Pequeño material | 1 | 1.219957939604 | 1.22 |
| %MA | % | Medios Auxiliares | 2 % | 27.62 | 0.55 |
| %C  I | % | costes indirectos | 3 % | 28.17 | 0.85 |
|  |  | Total |  |  | 29.02 |

Claves: PVC, lateral, enchufe, schuko, Eunea, base, toma, tierra, rígido, tornillo, registro, corrugado, mecanismo, caja, monofásico, aislamiento, conductor, tubo

| Medición | Uds. | Parcial |
|---|---|---|
| Tomas de corriente | 49 | 49.00 |
| Ampliación edifi anexo | 4 | 4.00 |
| Total |  | 53 |

**16.04.04** ud B. ENCHUFE ESTANCA
17 ud × 34.85 = 592.45
Base enchufe estanca de superficie modelo a elgir por la D.F. con toma tierra lateral de 10/16A(II+T.T) superficial realizado en tubo PVC rígido D=20 y conductor de cobre unipolar libre de halogenos, para pública concurrencia ES07Z1-K 2,5 mm2 (activo, neutro y protección), incluido caja de registro, toma de corriente superficial y regletas de conexión, totalmente montado e instalado.

| Código | Ud | Descripción | Rendimiento | Precio | Importe |
|---|---|---|---|---|---|
| mo150 | h. | Oficial 1ª electricista | 0.457 | 15.379469763204 | 7.0284 |
| mo220 | h. | Ayudante electricista | 0.457 | 15.379469763204 | 7.0284 |
| mtP15GB010 | m. | Tubo PVC corrugado M 20/gp5 | 6 | 0.1899934496105 | 1.1400 |
| mtP15GA090 | m. | Conductor ES07Z1-K 2,5 (Cu) (material) | 24 | 0.2099927600958 | 5.0398 |
| mtP15MXA080 | ud | B.e.superf. 10/16A Jung-621 W (material) | 1 | 7.8597290207271 | 7.8597 |
| mtP15MW070 | ud | Caja metálica Crady (material) | 1 | 3.859866923665 | 3.8599 |
| mtP01DW090 | ud | Pequeño material | 1 | 1.219957939604 | 1.2200 |
| %MA | % | Medios Auxiliares | 2 % | 33.1762 | 0.6635 |
| %C  I | % | costes indirectos | 3 % | 33.8397 | 1.0152 |
|  |  | Total |  |  | 34.85 |

Claves: estanco, rígido, registro, enchufe, cobre, base, aislar, activar, tubo, PVC, superficie, toma, tierra, lateral, caja, montaje, protección, conductor, conexión, regla

| Medición | Uds. | Parcial |
|---|---|---|
| Tomas de corriente estancas | 17 | 17.00 |
| Total |  | 17 |

**16.04.05** ud BASES ENCHUFE TIPO CETAC
2 ud × 713.03 = 1426.06
Ud. de cuadros de bases, tipo GEWISS, modelo 38-Q-DIN, o similar, compuesto por dos bases fija de 16 A (3P+N+T) y dos bases fijas de 16 A (2P+T), con sus protecciones correspondientes, incluso ayudas de albañileria para su correcta ubicacion,, según esquema unifilar.

| Código | Ud | Descripción | Rendimiento | Precio | Importe |
|---|---|---|---|---|---|
| mo150 | h. | Oficial 1ª electricista | 0.254 | 15.379469763204 | 3.91 |
| mo153 | h. | Oficial 2ª electricista | 0.254 | 16.349436321742 | 4.15 |
| mo108 | h. | Oficial 1ª albañileria | 0.507 | 16.349436321742 | 8.29 |
| mtARM_36M | ud | Cuadro Metalico Completo IP 55 (material; 19/02/2017) | 1 | 575.12017162608 | 575.12 |
| mtPIA16-2P | ud | Magnetotermico 2x16 A (material; 26/07/2014) | 2 | 14.029516305446 | 28.06 |
| mtPIA16-4P | ud | Magnetotermico4x16 A (material; 02/04/2014) | 2 | 23.779180167035 | 47.56 |
| mtPM | ud | Pequeño material | 10 | 1.159960008148 | 11.60 |
| %MA | % | Medios Auxiliares | 2 % | 678.69 | 13.57 |
| %C  I | % | costes indirectos | 3 % | 692.26 | 20.77 |
|  |  | Total |  |  | 713.03 |

| Medición | Uds. | Parcial |
|---|---|---|
| Cocina | 2 | 2.00 |
| Total |  | 2 |

**16.04.06** ud LUMINARIA LED 112 W L=4485mm
46 ud × 742.2 = 34141.20
Luminaria empotrada Marca Tromilux Modelo 4029 LED o equivalente, Longitud 4485mm, tecnología LED, potencia 112W, cuerpo en aluminio extruido sin marco, con difusor parabólico de aluminio reflectante. Instalada, incluyendo lámpara, replanteo y apertura de huecos en falso techo, accesorios de anclaje y conexionado. Totalmente montada y lista para su uso.
Contará con las siguientes características:
- Clase I, equipo en el que la protección contra las descargas eléctricas depende no sólo del aislamiento principal. Todas las partes están conectadas a un circuito de tierra de protección
- Marcado CE
- Cumple normativa de instalación en superficies inflamables
- IP 20. Protección contra objetos sólidos de diámetro superior a 12mm. Sin protección contra líquidos
- 230v/50Hz
- Con balasto electrónico de alta frecuencia con regulación de flujo digital o analógica
CRITERIO DE MEDICIÓN EN PROYECTO.Número de unidades previstas, según documentación gráfica de Proyecto.
CONDICIONES PREVIAS QUE HAN DE CUMPLIRSE ANTES DE LA EJECUCIÓN DE LAS UNIDADES DE OBRA DEL SOPORTE. Se comprobará que su situación se corresponde con la de Proyecto. El paramento soporte estará completamente acabado.
PROCESO DE EJECUCIÓN FASES DE EJECUCIÓN. Replanteo. Montaje, conexionado y comprobación de su correcto funcionamiento.
CONDICIONES DE TERMINACIÓN. El nivel de iluminación será adecuado y uniforme. La fijación al soporte será correcta.
CONSERVACIÓN Y MANTENIMIENTO. Se protegerá frente a golpes y salpicaduras.
CRITERIO DE MEDICIÓN EN OBRA Y CONDICIONES DE ABONO. Se medirá el número de unidades realmente ejecutadas según especificaciones de Proyecto.

| Código | Ud | Descripción | Rendimiento | Precio | Importe |
|---|---|---|---|---|---|
| mo150 | h. | Oficial 1ª electricista | 0.305 | 15.379469763204 | 4.69 |
| mo220 | h. | Ayudante electricista | 0.305 | 15.379469763204 | 4.69 |
| mt4054LED4485 | ud | 4029 LED 112W 4485MM (material; 21/06/2017) | 1 | 695.85 | 695.85 |
| mtP01DW090 | ud | Pequeño material | 1 | 1.219957939604 | 1.22 |
| %MA | % | Medios Auxiliares | 2 % | 706.45 | 14.13 |
| %C  I | % | costes indirectos | 3 % | 720.58 | 21.62 |
|  |  | Total |  |  | 742.2 |

| Medición | Uds. | Parcial |
|---|---|---|
| Edific Proyecto | 41 | 41.00 |
| Ampliación Edif.Anexa | 5 | 5.00 |
| Total |  | 46 |

**16.04.07** ud LUMINARIA LED 70 W L=2805mm
19 ud × 512.23 = 9732.37
Luminaria empotrada Marca Tromilux Modelo 4029 LED o equivalente, Longitud 2805mm, tecnología LED, potencia 70W, cuerpo en aluminio extruido sin marco, con difusor parabólico de aluminio reflectante. Instalada, incluyendo lámpara, replanteo y apertura de huecos en falso techo, accesorios de anclaje y conexionado. Totalmente montada y lista para su uso.
Contará con las siguientes características:
- Clase I, equipo en el que la protección contra las descargas eléctricas depende no sólo del aislamiento principal. Todas las partes están conectadas a un circuito de tierra de protección
- Marcado CE
- Cumple normativa de instalación en superficies inflamables
- IP 20. Protección contra objetos sólidos de diámetro superior a 12mm. Sin protección contra líquidos
- 230v/50Hz
- Con balasto electrónico de alta frecuencia con regulación de flujo digital o analógica
CRITERIO DE MEDICIÓN EN PROYECTO.Número de unidades previstas, según documentación gráfica de Proyecto.
CONDICIONES PREVIAS QUE HAN DE CUMPLIRSE ANTES DE LA EJECUCIÓN DE LAS UNIDADES DE OBRA DEL SOPORTE. Se comprobará que su situación se corresponde con la de Proyecto. El paramento soporte estará completamente acabado.
PROCESO DE EJECUCIÓN FASES DE EJECUCIÓN. Replanteo. Montaje, conexionado y comprobación de su correcto funcionamiento.
CONDICIONES DE TERMINACIÓN. El nivel de iluminación será adecuado y uniforme. La fijación al soporte será correcta.
CONSERVACIÓN Y MANTENIMIENTO. Se protegerá frente a golpes y salpicaduras.
CRITERIO DE MEDICIÓN EN OBRA Y CONDICIONES DE ABONO. Se medirá el número de unidades realmente ejecutadas según especificaciones de Proyecto.

| Código | Ud | Descripción | Rendimiento | Precio | Importe |
|---|---|---|---|---|---|
| mo150 | h. | Oficial 1ª electricista | 0.305 | 15.379469763204 | 4.69 |
| mo220 | h. | Ayudante electricista | 0.305 | 15.379469763204 | 4.69 |
| mt4018LED05 | ud | 4029 LED 70W 2805MM (material; 11/02/2017) | 1 | 476.96355576418 | 476.96 |
| mtP01DW090 | ud | Pequeño material | 1 | 1.219957939604 | 1.22 |
| %MA | % | Medios Auxiliares | 2 % | 487.56 | 9.75 |
| %C  I | % | costes indirectos | 3 % | 497.31 | 14.92 |
|  |  | Total |  |  | 512.23 |

**16.04.08** ud LUMINARIA LED 29 W d=500mm
22 ud × 279.87 = 6157.14
Luminaria suspendida Marca Tromilux Modelo 5005 LED o equivalente, Diámetro 500mm, tecnología LED, potencia 29W, cuerpo en aluminio en color según planos. Instalada, incluyendo lámpara, replanteo, accesorios de anclaje y conexionado. Totalmente montada y lista para su uso.
Contará con las siguientes características:
- Clase I, equipo en el que la protección contra las descargas eléctricas depende no sólo del aislamiento principal. Todas las partes están conectadas a un circuito de tierra de protección
- Marcado CE
- Proyección de luz descendente
- Cumple normativa de instalación en superficies inflamables
- IP 20. Protección contra objetos sólidos de diámetro superior a 12mm. Sin protección contra líquidos
- 230v/50Hz
CRITERIO DE MEDICIÓN EN PROYECTO.Número de unidades previstas, según documentación gráfica de Proyecto.
CONDICIONES PREVIAS QUE HAN DE CUMPLIRSE ANTES DE LA EJECUCIÓN DE LAS UNIDADES DE OBRA DEL SOPORTE. Se comprobará que su situación se corresponde con la de Proyecto. El paramento soporte estará completamente acabado.
PROCESO DE EJECUCIÓN FASES DE EJECUCIÓN. Replanteo. Montaje, conexionado y comprobación de su correcto funcionamiento.
CONDICIONES DE TERMINACIÓN. El nivel de iluminación será adecuado y uniforme. La fijación al soporte será correcta.
CONSERVACIÓN Y MANTENIMIENTO. Se protegerá frente a golpes y salpicaduras.
CRITERIO DE MEDICIÓN EN OBRA Y CONDICIONES DE ABONO. Se medirá el número de unidades realmente ejecutadas según especificaciones de Proyecto.

| Código | Ud | Descripción | Rendimiento | Precio | Importe |
|---|---|---|---|---|---|
| mo150 | h. | Oficial 1ª electricista | 0.305 | 15.379469763204 | 4.69 |
| mo220 | h. | Ayudante electricista | 0.305 | 15.379469763204 | 4.69 |
| mt5005LED | ud | 5005 luminaria led (material; 11/02/2017) | 1 | 255.79118110713 | 255.79 |
| mtP01DW090 | ud | Pequeño material | 1 | 1.219957939604 | 1.22 |
| %MA | % | Medios Auxiliares | 2 % | 266.39 | 5.33 |
| %C  I | % | costes indirectos | 3 % | 271.72 | 8.15 |
|  |  | Total |  |  | 279.87 |

**16.04.09** ud LUMINARIA LED 28 W d=140mm
28 ud × 173.78 = 4865.84
Luminaria de empotrar Marca Tromilux Modelo 7007, o similar Diámetro 140mm, tecnología LED, potencia 28W, cuerpo en aluminio, aro en zamac, vidrio incluido. Instalada, incluyendo lámpara, replanteo y apertura de huecos en falso techo, accesorios de anclaje y conexionado. Totalmente montada y lista para su uso.
Contará con las siguientes características:
- Clase I, equipo en el que la protección contra las descargas eléctricas depende no sólo del aislamiento principal. Todas las partes están conectadas a un circuito de tierra de protección
- Marcado CE
- Proyección de luz descendente
- Cumple normativa de instalación en superficies inflamables
- IP 43.Protección contra objetos sólidos de diámetro superior a 1mm. Protegido contra las caidas de gotas de agua con un ámgulo máximo de 60º
- 230v/50Hz
- Con balasto electrónico de alta frecuencia con regulación de flujo digital o analógica
CRITERIO DE MEDICIÓN EN PROYECTO.Número de unidades previstas, según documentación gráfica de Proyecto.
CONDICIONES PREVIAS QUE HAN DE CUMPLIRSE ANTES DE LA EJECUCIÓN DE LAS UNIDADES DE OBRA DEL SOPORTE. Se comprobará que su situación se corresponde con la de Proyecto. El paramento soporte estará completamente acabado.
PROCESO DE EJECUCIÓN FASES DE EJECUCIÓN. Replanteo. Montaje, conexionado y comprobación de su correcto funcionamiento.
CONDICIONES DE TERMINACIÓN. El nivel de iluminación será adecuado y uniforme. La fijación al soporte será correcta.
CONSERVACIÓN Y MANTENIMIENTO. Se protegerá frente a golpes y salpicaduras.
CRITERIO DE MEDICIÓN EN OBRA Y CONDICIONES DE ABONO. Se medirá el número de unidades realmente ejecutadas según especificaciones de Proyecto.

| Código | Ud | Descripción | Rendimiento | Precio | Importe |
|---|---|---|---|---|---|
| mo150 | h. | Oficial 1ª electricista | 0.305 | 15.379469763204 | 4.69 |
| mo220 | h. | Ayudante electricista | 0.305 | 15.379469763204 | 4.69 |
| mt7028LED | ud | luminaria7007LED (material; 11/02/2017) | 1 | 154.81466246679 | 154.81 |
| mtP01DW090 | ud | Pequeño material | 1 | 1.219957939604 | 1.22 |
| %MA | % | Medios Auxiliares | 2 % | 165.41 | 3.31 |
| %C  I | % | costes indirectos | 3 % | 168.72 | 5.06 |
|  |  | Total |  |  | 173.78 |

| Medición | Uds. | Parcial |
|---|---|---|
| Edificio proyecto | 26 | 26.00 |
| Ampliación edif anexo | 2 | 2.00 |
| Total |  | 28 |

**16.04.09-2** ud LUMINARIA LED 28 W d=140mm+kit Emerg
19 ud × 264.71 = 5029.49
Luminaria de empotrar Marca Tromilux Modelo 7007, o similar Diámetro 140mm, tecnología LED, potencia 28W, cuerpo en aluminio, aro en zamac, vidrio incluido. Instalada, incluyendo kit de emergencia, lámpara, replanteo y apertura de huecos en falso techo, accesorios de anclaje y conexionado. Totalmente montada y lista para su uso.
Contará con las siguientes características:
- Clase I, equipo en el que la protección contra las descargas eléctricas depende no sólo del aislamiento principal. Todas las partes están conectadas a un circuito de tierra de protección
- Marcado CE
- Proyección de luz descendente.
- Equipo de emergencia (homologado en conjunto con la luminaria)
- Cumple normativa de instalación en superficies inflamables
- IP 43.Protección contra objetos sólidos de diámetro superior a 1mm. Protegido contra las caidas de gotas de agua con un ámgulo máximo de 60º
- 230v/50Hz
- Con balasto electrónico de alta frecuencia con regulación de flujo digital o analógica
CRITERIO DE MEDICIÓN EN PROYECTO.Número de unidades previstas, según documentación gráfica de Proyecto.
CONDICIONES PREVIAS QUE HAN DE CUMPLIRSE ANTES DE LA EJECUCIÓN DE LAS UNIDADES DE OBRA DEL SOPORTE. Se comprobará que su situación se corresponde con la de Proyecto. El paramento soporte estará completamente acabado.
PROCESO DE EJECUCIÓN FASES DE EJECUCIÓN. Replanteo. Montaje, conexionado y comprobación de su correcto funcionamiento.
CONDICIONES DE TERMINACIÓN. El nivel de iluminación será adecuado y uniforme. La fijación al soporte será correcta.
CONSERVACIÓN Y MANTENIMIENTO. Se protegerá frente a golpes y salpicaduras.
CRITERIO DE MEDICIÓN EN OBRA Y CONDICIONES DE ABONO. Se medirá el número de unidades realmente ejecutadas según especificaciones de Proyecto.

| Código | Ud | Descripción | Rendimiento | Precio | Importe |
|---|---|---|---|---|---|
| mo150 | h. | Oficial 1ª electricista | 0.305 | 15.379469763204 | 4.69 |
| mo220 | h. | Ayudante electricista | 0.305 | 15.379469763204 | 4.69 |
| mt7028LED | ud | luminaria7007LED | 1 | 154.81466246679 | 154.81 |
| mtKIT | UD | KIT EMERG (material; 11/02/2017) | 1 | 86.547016125183 | 86.55 |
| mtP01DW090 | ud | Pequeño material | 1 | 1.219957939604 | 1.22 |
| %MA | % | Medios Auxiliares | 2 % | 251.96 | 5.04 |
| %C  I | % | costes indirectos | 3 % | 257.00 | 7.71 |
|  |  | Total |  |  | 264.71 |

| Medición | Uds. | Parcial |
|---|---|---|
| Edificio proyecto | 15 | 15.00 |
| Ampliación Edif Anexo | 4 | 4.00 |
| Total |  | 19 |

**16.04.10** ud LUMINARIA ESTANCA LED 25 W L=1569mm
17 ud × 197.01 = 3349.17
Luminaria estanca Marca Tromilux Modelo 4018, o equivalente, Longitud 1569mm, tecnología LED, consumo 25W, IP66, resistente a choques, polvo y humedad. Base de ABS con acabado en gris, difusor en policarbonato de alta resistencia, clips de cierre de luminarias en ABS, aislamiento eléctrico Clase I. Instalada, incluyendo lámpara, replanteo, accesorios de anclaje y conexionado. Totalmente montada y lista para su uso.
Contará con las siguientes características:
- Clase I, equipo en el que la protección contra las descargas eléctricas depende no sólo del aislamiento principal. Todas las partes están conectadas a un circuito de tierra de protección
- Marcado CE
- Cumple normativa de instalación en superficies inflamables.
- IP66. Totalmente estanco al polvo. Protegido contra fuertes chorros de agua
- IK08. Protección contra un objeto sólido de 1,7kg lanzado desde una altura de 20,5cm, energía de choque 5(J)
- 230v/50Hz
- Con balasto electrónico de alta frecuencia con regulación de flujo digital o analógica
CRITERIO DE MEDICIÓN EN PROYECTO. Número de unidades previstas, según documentación gráfica de Proyecto.
CONDICIONES PREVIAS QUE HAN DE CUMPLIRSE ANTES DE LA EJECUCIÓN DE LAS UNIDADES DE OBRA DEL SOPORTE. Se comprobará que su situación se corresponde con la de Proyecto. El paramento soporte estará completamente acabado.
PROCESO DE EJECUCIÓN FASES DE EJECUCIÓN. Replanteo. Montaje, conexionado y comprobación de su correcto funcionamiento.
CONDICIONES DE TERMINACIÓN. El nivel de iluminación será adecuado y uniforme. La fijación al soporte será correcta.
CONSERVACIÓN Y MANTENIMIENTO. Se protegerá frente a golpes y salpicaduras.
CRITERIO DE MEDICIÓN EN OBRA Y CONDICIONES DE ABONO. Se medirá el número de unidades realmente ejecutadas según especificaciones de Proyecto.

| Código | Ud | Descripción | Rendimiento | Precio | Importe |
|---|---|---|---|---|---|
| mo150 | h. | Oficial 1ª electricista | 0.305 | 15.379469763204 | 4.69 |
| mo220 | h. | Ayudante electricista | 0.305 | 15.379469763204 | 4.69 |
| mt4018LD1569 | ud | 4018 LED 25W 1569MM (material; 11/02/2017) | 1 | 176.9239002083 | 176.92 |
| mtP01DW090 | ud | Pequeño material | 1 | 1.219957939604 | 1.22 |
| %MA | % | Medios Auxiliares | 2 % | 187.52 | 3.75 |
| %C  I | % | costes indirectos | 3 % | 191.27 | 5.74 |
|  |  | Total |  |  | 197.01 |

**16.04.11** ud LUMINARIA ESTANCA LED 25 W L=1569mm+kit Emerg
6 ud × 287.94 = 1727.64
Luminaria estanca Marca Tromilux Modelo 4018, o equivalente, Longitud 1569mm, tecnología LED, consumo 25W, IP66, resistente a choques, polvo y humedad. Base de ABS con acabado en gris, difusor en policarbonato de alta resistencia, clips de cierre de luminarias en ABS, aislamiento eléctrico Clase I. Incluye kit Emergencia. Instalada, incluyendo lámpara, replanteo, accesorios de anclaje y conexionado. Totalmente montada y lista para su uso.
Contará con las siguientes características:
- Clase I, equipo en el que la protección contra las descargas eléctricas depende no sólo del aislamiento principal. Todas las partes están conectadas a un circuito de tierra de protección
- Marcado CE
- Cumple normativa de instalación en superficies inflamables.
- Equipo de emergencia (homologado en conjunto con la luminaria)
- IP66. Totalmente estanco al polvo. Protegido contra fuertes chorros de agua
- IK08. Protección contra un objeto sólido de 1,7kg lanzado desde una altura de 20,5cm, energía de choque 5(J)
- 230v/50Hz
- Con balasto electrónico de alta frecuencia con regulación de flujo digital o analógica
CRITERIO DE MEDICIÓN EN PROYECTO. Número de unidades previstas, según documentación gráfica de Proyecto.
CONDICIONES PREVIAS QUE HAN DE CUMPLIRSE ANTES DE LA EJECUCIÓN DE LAS UNIDADES DE OBRA DEL SOPORTE. Se comprobará que su situación se corresponde con la de Proyecto. El paramento soporte estará completamente acabado.
PROCESO DE EJECUCIÓN FASES DE EJECUCIÓN. Replanteo. Montaje, conexionado y comprobación de su correcto funcionamiento.
CONDICIONES DE TERMINACIÓN. El nivel de iluminación será adecuado y uniforme. La fijación al soporte será correcta.
CONSERVACIÓN Y MANTENIMIENTO. Se protegerá frente a golpes y salpicaduras.
CRITERIO DE MEDICIÓN EN OBRA Y CONDICIONES DE ABONO. Se medirá el número de unidades realmente ejecutadas según especificaciones de Proyecto.

| Código | Ud | Descripción | Rendimiento | Precio | Importe |
|---|---|---|---|---|---|
| mo150 | h. | Oficial 1ª electricista | 0.305 | 15.379469763204 | 4.69 |
| mo220 | h. | Ayudante electricista | 0.305 | 15.379469763204 | 4.69 |
| mt4018LD1569 | ud | 4018 LED 25W 1569MM | 1 | 176.9239002083 | 176.92 |
| mtKIT | UD | KIT EMERG | 1 | 86.547016125183 | 86.55 |
| mtP01DW090 | ud | Pequeño material | 1 | 1.219957939604 | 1.22 |
| %MA | % | Medios Auxiliares | 2 % | 274.07 | 5.48 |
| %C  I | % | costes indirectos | 3 % | 279.55 | 8.39 |
|  |  | Total |  |  | 287.94 |

**16.04.12** ud LUMINARIA ESTANCA LED 20 W L=1269mm
11 ud × 166.71 = 1833.81
Luminaria estanca Marca Tromilux Modelo 4018, o equivalente, Longitud 1269mm, tecnología LED, consumo 25W, IP66, resistente a choques, polvo y humedad. Base de ABS con acabado en gris, difusor en policarbonato de alta resistencia, clips de cierre de luminarias en ABS, aislamiento eléctrico Clase I. Instalada, incluyendo lámpara, replanteo, accesorios de anclaje y conexionado. Totalmente montada y lista para su uso.
Contará con las siguientes características:
- Clase I, equipo en el que la protección contra las descargas eléctricas depende no sólo del aislamiento principal. Todas las partes están conectadas a un circuito de tierra de protección
- Marcado CE
- Cumple normativa de instalación en superficies inflamables.
- IP66. Totalmente estanco al polvo. Protegido contra fuertes chorros de agua
- IK08. Protección contra un objeto sólido de 1,7kg lanzado desde una altura de 20,5cm, energía de choque 5(J)
- 230v/50Hz
- Con balasto electrónico de alta frecuencia con regulación de flujo digital o analógica
CRITERIO DE MEDICIÓN EN PROYECTO. Número de unidades previstas, según documentación gráfica de Proyecto.
CONDICIONES PREVIAS QUE HAN DE CUMPLIRSE ANTES DE LA EJECUCIÓN DE LAS UNIDADES DE OBRA DEL SOPORTE. Se comprobará que su situación se corresponde con la de Proyecto. El paramento soporte estará completamente acabado.
PROCESO DE EJECUCIÓN FASES DE EJECUCIÓN. Replanteo. Montaje, conexionado y comprobación de su correcto funcionamiento.
CONDICIONES DE TERMINACIÓN. El nivel de iluminación será adecuado y uniforme. La fijación al soporte será correcta.
CONSERVACIÓN Y MANTENIMIENTO. Se protegerá frente a golpes y salpicaduras.
CRITERIO DE MEDICIÓN EN OBRA Y CONDICIONES DE ABONO. Se medirá el número de unidades realmente ejecutadas según especificaciones de Proyecto.

| Código | Ud | Descripción | Rendimiento | Precio | Importe |
|---|---|---|---|---|---|
| mo150 | h. | Oficial 1ª electricista | 0.305 | 15.379469763204 | 4.69 |
| mo220 | h. | Ayudante electricista | 0.305 | 15.379469763204 | 4.69 |
| mt4018LD1269 | ud | 4018 LED 20W 1269MM (material; 11/02/2017) | 1 | 148.08489448848 | 148.08 |
| mtP01DW090 | ud | Pequeño material | 1 | 1.219957939604 | 1.22 |
| %MA | % | Medios Auxiliares | 2 % | 158.68 | 3.17 |
| %C  I | % | costes indirectos | 3 % | 161.85 | 4.86 |
|  |  | Total |  |  | 166.71 |

| Medición | Uds. | Parcial |
|---|---|---|
| Edificio Proyecto | 5 | 5.00 |
| Ampliación Ed.Anexa: | 6 | 6.00 |
| Total |  | 11 |

**16.04.13** ud LUMINARIA ESTANCA LED 20 W L=1269mm+kit Emerg
7 ud × 257.63 = 1803.41
Luminaria estanca Marca Tromilux Modelo 4018, o equivalente, Longitud 1269mm, tecnología LED, consumo 25W, IP66, resistente a choques, polvo y humedad. Base de ABS con acabado en gris, difusor en policarbonato de alta resistencia, clips de cierre de luminarias en ABS, aislamiento eléctrico Clase I. Incluye kit Emergencia. Instalada, incluyendo lámpara, replanteo, accesorios de anclaje y conexionado. Totalmente montada y lista para su uso.
Contará con las siguientes características:
- Clase I, equipo en el que la protección contra las descargas eléctricas depende no sólo del aislamiento principal. Todas las partes están conectadas a un circuito de tierra de protección
- Marcado CE
- Cumple normativa de instalación en superficies inflamables.
- Equipo de emergencia (homologado en conjunto con la luminaria)
- IP66. Totalmente estanco al polvo. Protegido contra fuertes chorros de agua
- IK08. Protección contra un objeto sólido de 1,7kg lanzado desde una altura de 20,5cm, energía de choque 5(J)
- 230v/50Hz
- Con balasto electrónico de alta frecuencia con regulación de flujo digital o analógica
CRITERIO DE MEDICIÓN EN PROYECTO. Número de unidades previstas, según documentación gráfica de Proyecto.
CONDICIONES PREVIAS QUE HAN DE CUMPLIRSE ANTES DE LA EJECUCIÓN DE LAS UNIDADES DE OBRA DEL SOPORTE. Se comprobará que su situación se corresponde con la de Proyecto. El paramento soporte estará completamente acabado.
PROCESO DE EJECUCIÓN FASES DE EJECUCIÓN. Replanteo. Montaje, conexionado y comprobación de su correcto funcionamiento.
CONDICIONES DE TERMINACIÓN. El nivel de iluminación será adecuado y uniforme. La fijación al soporte será correcta.
CONSERVACIÓN Y MANTENIMIENTO. Se protegerá frente a golpes y salpicaduras.
CRITERIO DE MEDICIÓN EN OBRA Y CONDICIONES DE ABONO. Se medirá el número de unidades realmente ejecutadas según especificaciones de Proyecto.

| Código | Ud | Descripción | Rendimiento | Precio | Importe |
|---|---|---|---|---|---|
| mo150 | h. | Oficial 1ª electricista | 0.305 | 15.379469763204 | 4.69 |
| mo220 | h. | Ayudante electricista | 0.305 | 15.379469763204 | 4.69 |
| mt4018LD1269 | ud | 4018 LED 20W 1269MM | 1 | 148.08489448848 | 148.08 |
| mtKIT | UD | KIT EMERG | 1 | 86.547016125183 | 86.55 |
| mtP01DW090 | ud | Pequeño material | 1 | 1.219957939604 | 1.22 |
| %MA | % | Medios Auxiliares | 2 % | 245.23 | 4.90 |
| %C  I | % | costes indirectos | 3 % | 250.13 | 7.50 |
|  |  | Total |  |  | 257.63 |

**16.04.14** ud LUMINARIA LED 20W TIPO CASQUILLO CERAMICO con ENTRAMADO PROTEC
50 ud × 162.71 = 8135.50
Luminaria de superficie para instalación en pared Marca RZB Serie Keralux, o equivalente, diámetro 125mm, altura 50mm, equipado con lámpara de tecnología LED, potencia 20W, IP40, soporte base de cerámica con portalámparas E27 integrado, con difusor cerrado cilíndrico con rosca de vidrio opal 05-55863 de RZB o equivalente, diámetro 98mm, h=145mm. Instalada, incluyendo replanteo, accesorios de anclaje y conexionado.Sujección del difusor mediante rosca D 84,5mm. Incluso protección mediante malla de entramado electrosoldado 50x50mm de acero galvanizado en redondo de lambre liso de diam. 4mm en forma de caja de dimensiones 30x30x30cm recibido a paramento vertical con taco atornillado.
Con las siguientes características:
- Tipo de protección: IP40
- Protección Clase II
- Tensión 0-250V/0-60Hz
- Color del casquillo: blanco
- Clase de eficiencia energética lámpara LED: A+
- Protección contra golpes IK04(0,5Joule)
CRITERIO DE MEDICIÓN EN PROYECTO. Número de unidades previstas, según documentación gráfica de Proyecto.
CONDICIONES PREVIAS QUE HAN DE CUMPLIRSE ANTES DE LA EJECUCIÓN DE LAS UNIDADES DE OBRA DEL SOPORTE. Se comprobará que su situación se corresponde con la de Proyecto. El paramento soporte estará completamente acabado.
PROCESO DE EJECUCIÓN FASES DE EJECUCIÓN. Replanteo. Montaje, conexionado y comprobación de su correcto funcionamiento.
CONDICIONES DE TERMINACIÓN. El nivel de iluminación será adecuado y uniforme. La fijación al soporte será correcta.
CONSERVACIÓN Y MANTENIMIENTO. Se protegerá frente a golpes y salpicaduras.
CRITERIO DE MEDICIÓN EN OBRA Y CONDICIONES DE ABONO. Se medirá el número de unidades realmente ejecutadas según especificaciones de Proyecto.

| Código | Ud | Descripción | Rendimiento | Precio | Importe |
|---|---|---|---|---|---|
| mo150 | h. | Oficial 1ª electricista | 0.305 | 15.379469763204 | 4.69 |
| mo220 | h. | Ayudante electricista | 0.305 | 15.379469763204 | 4.69 |
| mtRZB_PROT | ud | Entramado proteccion y mat. fijacion (material; 17/06/2017) | 1 | 14.449501825637 | 14.45 |
| mtRZB_KERALUX | ud | rzb keralux (material; 11/02/2017) | 1 | 129.81552436015 | 129.82 |
| mtP01DW090 | ud | Pequeño material | 1 | 1.219957939604 | 1.22 |
| %MA | % | Medios Auxiliares | 2 % | 154.87 | 3.10 |
| %C  I | % | costes indirectos | 3 % | 157.97 | 4.74 |
|  |  | Total |  |  | 162.71 |

**16.04.15** ud PROYECTOR EXTERIOR LED 250W
11 ud × 696.93 = 7666.23
Proyector para exterior Marca Philips, Modelo BVP651 31KxECO/730 A60 LO, o equivalente, con tecnología LED 252W, ip65.Instalada sobre columna troncocónida de acero galvanizado (sin incluir), incluyendo replanteo, accesorios de anclaje y conexionado.

| Código | Ud | Descripción | Rendimiento | Precio | Importe |
|---|---|---|---|---|---|
| mo150 | h. | Oficial 1ª electricista | 0.305 | 15.379469763204 | 4.69 |
| mo220 | h. | Ayudante electricista | 0.305 | 15.379469763204 | 4.69 |
| mtPROY PHI120 | ud | Proyector Philips (material; 21/06/2017) | 0 | 310.8 | 0.00 |
| mtPROY PHI250 | ud | Proyector Philips (material; 21/06/2017) | 1 | 652.76 | 652.76 |
| mtP01DW090 | ud | Pequeño material | 1 | 1.219957939604 | 1.22 |
| %MA | % | Medios Auxiliares | 2 % | 663.36 | 13.27 |
| %C  I | % | costes indirectos | 3 % | 676.63 | 20.30 |
|  |  | Total |  |  | 696.93 |

**16.04.16** ud BLQ.AUT.EMERG.DAISALUX HYDRA LD N6+KES HYDRA (E1)
22 ud × 98.38 = 2164.36
Bloque autónomo de emergencia DAISALUX HYDRA LD N6+KES HYDRA, o similar, Grado de protección IP42 IK 04, aislamiento eléctrico Clase II, de superficie, semiempotrado pared, enrasado pared/techo, banderola o estanco, con lámpara de emergencia LED 8 W. . Carcasa fabricada en policarbonato blanco, y difusor en policarbonato transparente, opalino o muy opalino. Accesorio de enrasar con acabado blanco,cromado, niquelado, dorado, gris plata. Piloto testigo de carga LED blanco. Autonomia 1 hora. Equipado con batería Ni-Cd estanca de alta temperatura. Opción de telemando. Construido según normas UNE 20-392-93 y UNE-EN 60598-2-22. Incluye accesorio KES HYDRA consistente en caja estanca IP66 IK08 apta para exteriores bajo cubierta . Instalado incluyendo replanteo, accesorios de anclaje y conexionado.

| Código | Ud | Descripción | Rendimiento | Precio | Importe |
|---|---|---|---|---|---|
| mo150 | h. | Oficial 1ª electricista | 0.6 | 15.379469763204 | 9.23 |
| mtKES HYDRA | UD | KES HYDRA_Caja estanca IP66 IK08 (material; 11/02/2017) | 1 | 28.849005375061 | 28.85 |
| mtDHYD N6 | ud | Bl.Aut.Emerg.Daisalux Hydra N6 (material; 11/02/2017) | 1 | 54.338126588589 | 54.34 |
| mtP01DW090 | ud | Pequeño material | 1 | 1.219957939604 | 1.22 |
| %MA | % | Medios Auxiliares | 2 % | 93.64 | 1.87 |
| %C  I | % | costes indirectos | 3 % | 95.51 | 2.87 |
|  |  | Total |  |  | 98.38 |

Claves: caja, autónomo, bloque, emergencia, superficie, empotrable, pared, bandera, estanco, cromado, lámpara, automático, carcasa, difusor, incandescencia, cable, prueba, resistencia, blanco, policarbonato, fabricación, hora, mando, carga, testigo, piloto, plata, equipo, dorado, norma, níquel, transparente, alto, temperatura, opcional, construcción, replanteo, anclaje, conexión, accesorio, gris

| Medición | Uds. | Parcial |
|---|---|---|
| Emergencias E1 | 20 | 20.00 |
| Ampl edifi anexo | 2 | 2.00 |
| Total |  | 22 |

**16.04.17** ud BLQ.AUT.EMERG.DAISALUX HYDRA LD N6+KETB HYDRA (E2)
8 ud × 76.65 = 613.20
Bloque autónomo de emergencia DAISALUX HYDRA LD N6+KETB HYDRA, o similar, Grado de protección IP42 IK 04, aislamiento eléctrico Clase II, de superficie, semiempotrado pared, enrasado pared/techo, banderola o estanco, con lámpara de emergencia LED 8 W. . Carcasa fabricada en policarbonato blanco, y difusor en policarbonato transparente, opalino o muy opalino. Accesorio de enrasar con acabado blanco,cromado, niquelado, dorado, gris plata. Piloto testigo de carga LED blanco. Autonomia 1 hora. Equipado con batería Ni-Cd estanca de alta temperatura. Opción de telemando. Construido según normas UNE 20-392-93 y UNE-EN 60598-2-22.Incluye accesorio KETB HYDRA consistente en caja para enrasar, apta para colocación en techo o pared de panel de yeso, madera chapa y escayola . Instalado incluyendo replanteo, accesorios de anclaje y conexionado.

| Código | Ud | Descripción | Rendimiento | Precio | Importe |
|---|---|---|---|---|---|
| mo150 | h. | Oficial 1ª electricista | 0.6 | 15.379469763204 | 9.23 |
| mtKETB | UD | KETB HYDRA (material; 11/02/2017) | 1 | 8.1697183332495 | 8.17 |
| mtDHYD N6 | ud | Bl.Aut.Emerg.Daisalux Hydra N6 | 1 | 54.338126588589 | 54.34 |
| mtP01DW090 | ud | Pequeño material | 1 | 1.219957939604 | 1.22 |
| %MA | % | Medios Auxiliares | 2 % | 72.96 | 1.46 |
| %C  I | % | costes indirectos | 3 % | 74.42 | 2.23 |
|  |  | Total |  |  | 76.65 |

Claves: caja, autónomo, bloque, emergencia, superficie, empotrable, pared, bandera, estanco, cromado, lámpara, automático, carcasa, difusor, incandescencia, cable, prueba, resistencia, blanco, policarbonato, fabricación, hora, mando, carga, testigo, piloto, plata, equipo, dorado, norma, níquel, transparente, alto, temperatura, opcional, construcción, replanteo, anclaje, conexión, accesorio, gris

| Medición | Uds. | Parcial |
|---|---|---|
| Emergencias E2 | 8 | 8.00 |
| Total |  | 8 |

**16.04.18** ud BLQ.AUT.EMERG.DAISALUX HYDRA LD N3+KES HYDRA (E3)
10 ud × 91.8 = 918.00
Bloque autónomo de emergencia DAISALUX HYDRA LD N3+KES HYDRA, o similar, Grado de protección IP42 IK 04, aislamiento eléctrico Clase II, de superficie, semiempotrado pared, enrasado pared/techo, banderola o estanco, de 144 Lúm. con lámpara de emergencia LED 8 W. . Carcasa fabricada en policarbonato blanco, y difusor en policarbonato transparente, opalino o muy opalino. Accesorio de enrasar con acabado blanco,cromado, niquelado, dorado, gris plata. Piloto testigo de carga LED blanco. Autonomia 1 hora. Equipado con batería Ni-Cd estanca de alta temperatura. Opción de telemando. Construido según normas UNE 20-392-93 y UNE-EN 60598-2-22. Incluye accesorio KES HYDRA consistente en caja estanca IP66 IK08 apta para exteriores bajo cubierta. Instalado incluyendo replanteo, accesorios de anclaje y conexionado.

| Código | Ud | Descripción | Rendimiento | Precio | Importe |
|---|---|---|---|---|---|
| mo150 | h. | Oficial 1ª electricista | 0.6 | 15.379469763204 | 9.23 |
| mtDA HYD N3 | ud | Bl.Aut.Emerg.Daisalux Hydra N3 (material; 11/02/2017) | 1 | 48.078342406687 | 48.08 |
| mtKES HYDRA | UD | KES HYDRA_Caja estanca IP66 IK08 | 1 | 28.849005375061 | 28.85 |
| mtP01DW090 | ud | Pequeño material | 1 | 1.219957939604 | 1.22 |
| %MA | % | Medios Auxiliares | 2 % | 87.38 | 1.75 |
| %C  I | % | costes indirectos | 3 % | 89.13 | 2.67 |
|  |  | Total |  |  | 91.8 |

Claves: caja, autónomo, bloque, emergencia, superficie, empotrable, pared, bandera, estanco, cromado, lámpara, automático, carcasa, difusor, incandescencia, cable, prueba, resistencia, blanco, policarbonato, fabricación, hora, mando, carga, testigo, piloto, plata, equipo, dorado, norma, níquel, transparente, alto, temperatura, opcional, construcción, replanteo, anclaje, conexión, accesorio, gris

| Medición | Uds. | Parcial |
|---|---|---|
| Emergencias E3 | 10 | 10.00 |
| Total |  | 10 |

**16.04.19** ud BLQ.AUT.EMERG.DAISALUX HYDRA LD N3+KETB HYDRA (E4)
46 ud × 70.07 = 3223.22
Bloque autónomo de emergencia DAISALUX HYDRA LD N3+KETB HYDRA, o similar, Grado de protección IP42 IK 04, aislamiento eléctrico Clase II, de superficie, semiempotrado pared, enrasado pared/techo, banderola o estanco, de 144 Lúm. con lámpara de emergencia LED 8 W. . Carcasa fabricada en policarbonato blanco, y difusor en policarbonato transparente, opalino o muy opalino. Accesorio de enrasar con acabado blanco,cromado, niquelado, dorado, gris plata. Piloto testigo de carga LED blanco. Autonomia 1 hora. Equipado con batería Ni-Cd estanca de alta temperatura. Opción de telemando. Construido según normas UNE 20-392-93 y UNE-EN 60598-2-22. Incluye accesorio KETB HYDRA consistente en caja para enrasar, apta para colocación en techo o pared de panel de yeso, madera chapa y escayola. Instalado incluyendo replanteo, accesorios de anclaje y conexionado.

| Código | Ud | Descripción | Rendimiento | Precio | Importe |
|---|---|---|---|---|---|
| mo150 | h. | Oficial 1ª electricista | 0.6 | 15.379469763204 | 9.23 |
| mtDA HYD N3 | ud | Bl.Aut.Emerg.Daisalux Hydra N3 | 1 | 48.078342406687 | 48.08 |
| mtKETB | UD | KETB HYDRA | 1 | 8.1697183332495 | 8.17 |
| mtP01DW090 | ud | Pequeño material | 1 | 1.219957939604 | 1.22 |
| %MA | % | Medios Auxiliares | 2 % | 66.70 | 1.33 |
| %C  I | % | costes indirectos | 3 % | 68.03 | 2.04 |
|  |  | Total |  |  | 70.07 |

Claves: caja, autónomo, bloque, emergencia, superficie, empotrable, pared, bandera, estanco, cromado, lámpara, automático, carcasa, difusor, incandescencia, cable, prueba, resistencia, blanco, policarbonato, fabricación, hora, mando, carga, testigo, piloto, plata, equipo, dorado, norma, níquel, transparente, alto, temperatura, opcional, construcción, replanteo, anclaje, conexión, accesorio, gris

| Medición | Uds. | Parcial |
|---|---|---|
| Emergencias E4 | 36 | 36.00 |
| Ampliación Edif Anexo | 10 | 10.00 |
| Total |  | 46 |

**16.04.20** ud BLQ.AUT.EMERG.DAISALUX HYDRA LD N6 (E5)
2 ud × 68.07 = 136.14
Bloque autónomo de emergencia DAISALUX HYDRA LD N6, o similar, Grado de protección IP42 IK 04, aislamiento eléctrico Clase II, de superficie, semiempotrado pared, enrasado pared/techo, banderola o estanco, con lámpara de emergencia LED 8 W. . Carcasa fabricada en policarbonato blanco, y difusor en policarbonato transparente, opalino o muy opalino. Accesorio de enrasar con acabado blanco,cromado, niquelado, dorado, gris plata. Piloto testigo de carga LED blanco. Autonomia 1 hora. Equipado con batería Ni-Cd estanca de alta temperatura. Opción de telemando. Construido según normas UNE 20-392-93 y UNE-EN 60598-2-22. . Instalado incluyendo replanteo, accesorios de anclaje y conexionado.

| Código | Ud | Descripción | Rendimiento | Precio | Importe |
|---|---|---|---|---|---|
| mo150 | h. | Oficial 1ª electricista | 0.6 | 15.379469763204 | 9.23 |
| mtDHYD N6 | ud | Bl.Aut.Emerg.Daisalux Hydra N6 | 1 | 54.338126588589 | 54.34 |
| mtP01DW090 | ud | Pequeño material | 1 | 1.219957939604 | 1.22 |
| %MA | % | Medios Auxiliares | 2 % | 64.79 | 1.30 |
| %C  I | % | costes indirectos | 3 % | 66.09 | 1.98 |
|  |  | Total |  |  | 68.07 |

Claves: caja, autónomo, bloque, emergencia, superficie, empotrable, pared, bandera, estanco, cromado, lámpara, automático, carcasa, difusor, incandescencia, cable, prueba, resistencia, blanco, policarbonato, fabricación, hora, mando, carga, testigo, piloto, plata, equipo, dorado, norma, níquel, transparente, alto, temperatura, opcional, construcción, replanteo, anclaje, conexión, accesorio, gris

| Medición | Uds. | Parcial |
|---|---|---|
| Emergencia E5 | 2 | 2.00 |
| Total |  | 2 |

**16.04.21** ud BLQ.AUT.EMERG.DAISALUX HYDRA LD N3+KETB HYDRA+KSB800/802/806
34 ud × 88.26 = 3000.84
Bloque autónomo de emergencia DAISALUX HYDRA LD N3+KETB HYDRA+KSB800/802/806, o similar, Referidas en plano como E6/E7/E8, Grado de protección IP42 IK 04, aislamiento eléctrico Clase II, de superficie, semiempotrado pared, enrasado pared/techo, banderola o estanco, de 144 Lúm. con lámpara de emergencia LED 8 W. . Carcasa fabricada en policarbonato blanco, y difusor en policarbonato transparente, opalino o muy opalino. Accesorio de enrasar con acabado blanco,cromado, niquelado, dorado, gris plata. Piloto testigo de carga LED blanco. Autonomia 1 hora. Equipado con batería Ni-Cd estanca de alta temperatura. Opción de telemando. Construido según normas UNE 20-392-93 y UNE-EN 60598-2-22. Incluye accesorio KETB HYDRA consistente en caja para enrasar, apta para colocación en techo o pared de panel de yeso, madera chapa y escayola + Accesorio KSB800: Placa de señalizacion banderola de metacrilato serigrafiado. Instalado incluyendo replanteo, accesorios de anclaje y conexionado.

| Código | Ud | Descripción | Rendimiento | Precio | Importe |
|---|---|---|---|---|---|
| mo150 | h. | Oficial 1ª electricista | 0.6 | 15.379469763204 | 9.23 |
| mtDA HYD N3 | ud | Bl.Aut.Emerg.Daisalux Hydra N3 | 1 | 48.078342406687 | 48.08 |
| mtKETB | UD | KETB HYDRA | 1 | 8.1697183332495 | 8.17 |
| mtKSB800 | UD | ksb 800 Placa (material; 11/02/2017) | 1 | 17.309403225037 | 17.31 |
| mtP01DW090 | ud | Pequeño material | 1 | 1.219957939604 | 1.22 |
| %MA | % | Medios Auxiliares | 2 % | 84.01 | 1.68 |
| %C  I | % | costes indirectos | 3 % | 85.69 | 2.57 |
|  |  | Total |  |  | 88.26 |

Claves: caja, autónomo, bloque, emergencia, superficie, empotrable, pared, bandera, estanco, cromado, lámpara, automático, carcasa, difusor, incandescencia, cable, prueba, resistencia, blanco, policarbonato, fabricación, hora, mando, carga, testigo, piloto, plata, equipo, dorado, norma, níquel, transparente, alto, temperatura, opcional, construcción, replanteo, anclaje, conexión, accesorio, gris

| Medición | Uds. | Parcial |
|---|---|---|
| Emergencias E6 | 19 | 19.00 |
| Emergencias E7 | 11 | 11.00 |
| Emergencias E8 | 2 | 2.00 |
| Ampliac Edif anexo Emerg E6 | 1 | 1.00 |
| Ampliac Edif anexo Emerg E7 | 1 | 1.00 |
| Total |  | 34 |

**16.04.22** UD CONTROL DE LUZ DIURNA
12 UD × 153.41 = 1840.92
Suministro e instalacion de control de iluminacion en funcion del aporte de luz natural, Occuswistch DALI basico LRM2070, o similar, disponiendo de 2 salidas DALI para luminarias de ventana y pasillo (maximo 15 luminarias). Todo ello montado en techo, incluyendo, caja para empotar en techo, tubo corrugado de PVC de DN 16 mm, conductor de cobre de designación H07Z-K (AS) unipolar de 1,5 mm2 de sección, replanteo, accesorios de anclaje y conexionado. Totalmete colocada montada y en funcionamiento incluso p/p de ayudas de albañileria.

| Código | Ud | Descripción | Rendimiento | Precio | Importe |
|---|---|---|---|---|---|
| mo150 | h. | Oficial 1ª electricista | 0.8 | 15.379469763204 | 12.30 |
| mtU30VB154-1 | Ud | Sistema Detector luz diurna (material; 06/05/2014) | 1 | 100.97651864033 | 100.98 |
| mtP15GK050 | ud | Caja mecan. empotrar enlazable | 1 | 0.3399882782503 | 0.34 |
| mtC-1.5 | m. | Cond. 750 V 1,5 mm2 Cu | 150 | 0.1399951733972 | 21.00 |
| mtP15GB010 | m. | Tubo PVC corrugado M 20/gp5 | 60 | 0.1899934496105 | 11.40 |
| %MA | % | Medios Auxiliares | 2 % | 146.02 | 2.92 |
| %C  I | % | costes indirectos | 3 % | 148.94 | 4.47 |
|  |  | Total |  |  | 153.41 |

| Medición | Uds. | Parcial |
|---|---|---|
| SENSORES | 12 | 12.00 |
| Total |  | 12 |

**16.04.23** UD VIDEOPORTERO AUTOMATICO
1 UD × 1436.41 = 1436.41
Instalación de kit de portero convencional color antivandálico en COCINA, compuesto de: placa exterior de calle antivandálica con pulsador de llamada y telecámara, fuente de alimentación y monitor con base de conexión. Incluso abrepuertas, visera, cableado y cajas. El precio no incluye las ayudas de albañilería para instalaciones

| Código | Ud | Descripción | Rendimiento | Precio | Importe |
|---|---|---|---|---|---|
| mo150 | h. | Oficial 1ª electricista | 2.2 | 15.379469763204 | 33.835 |
| mo220 | h. | Ayudante electricista | 2.2 | 15.379469763204 | 33.835 |
| mt35aia010b | m | Tubo curvable de PVC (material; 28/03/2017) | 13 | 0.2799903467944 | 3.640 |
| mt40pea040 | m | Cable cu 3x0.25mm2 (material; 28/03/2017) | 10 | 0.4799834516475 | 4.800 |
| mt40pea030c | m | Cable cu 2x1mm2 (material; 28/03/2017) | 13 | 0.7899727641698 | 10.270 |
| mt40pea030d | m | Cable cu 2x1,5mm2 (material; 28/03/2017) | 1 | 0.9999655242655 | 1.000 |
| mt40pga060 | ud | visera placa (material; 21/06/2017) | 1 | 11.43 | 11.430 |
| mt40pga050a | ud | abrepuertas electrico (material; 28/03/2017) | 1 | 17.129409430669 | 17.129 |
| mtP01DW090 | ud | Pequeño material | 1 | 1.219957939604 | 1.220 |
| mt40vgk040b | ud | kit videoportero (material; 21/06/2017) | 1 | 1250.06 | 1250.060 |
| mt40pgk010a | UD | Kit portero (material; 28/03/2017) | 0 | 127.63559951725 | 0.000 |
| %MA | % | Medios Auxiliares | 2 % | 1367.219 | 27.344 |
| %C  I | % | costes indirectos | 3 % | 1394.563 | 41.837 |
|  |  | Total |  |  | 1436.41 |

**16.04.24** UD DETECTOR PRESENCIA
45 UD × 23.33 = 1049.85
Ud. Detector de movimiento, capaz de encender la luz al detectar movimiento de personas, y apagarla posteriormente cuando se deja de detectar movimiento, transcurrido un tiempo de retardo. Incluyendo tubo PVC corrugado de M 20/gp5, conductor libre de halogenos de 1,5 mm2 de Cu., y aislamiento VV 750 V., caja de registro, caja de mecanismo universal con tornillos, regletas de conexion y pequeño material necesario para la conexion de la luminaria con la caja de registro mas cercana a canalizacion general. Totalmete colocada montada y en funcionamiento incluso p/p de ayudas de albañileria.

| Código | Ud | Descripción | Rendimiento | Precio | Importe |
|---|---|---|---|---|---|
| mo150 | h. | Oficial 1ª electricista | 0.051 | 15.379469763204 | 0.78 |
| mtU30VB154 | Ud | Detector movimiento (material; 06/05/2014) | 1 | 14.45950148088 | 14.46 |
| mtmtP15GK050 | ud | Caja mecan. empotrar enlazable (material) | 1 | 0.2699906915517 | 0.27 |
| mtC-1.5 | m. | Cond. 750 V 1,5 mm2 Cu | 30 | 0.1399951733972 | 4.20 |
| mtPVCM20 | m. | Tubo PVC liso M20 | 10 | 0.2499913810664 | 2.50 |
| %MA | % | Medios Auxiliares | 2 % | 22.21 | 0.44 |
| %CI | % | costes indirectos | 3 % | 22.65 | 0.68 |
|  |  | Total |  |  | 23.33 |

**16.04.25** ud TOMA TELÉFONO
0 ud × 15.36 = 0.00
Toma de teléfono realizada con tubo PVC corrugado de M 20/gp5 y guía de alambre galvanizado, para instalación de línea telefónica, incluyendo caja de registro, caja de mecanismo universal con tornillos, toma de teléfono de 4 contactos Niessen serie Stylo, instalada.

| Código | Ud | Descripción | Rendimiento | Precio | Importe |
|---|---|---|---|---|---|
| mo150 | h. | Oficial 1ª electricista | 0.2 | 15.379469763204 | 3.08 |
| mo220 | h. | Ayudante electricista | 0.2 | 15.379469763204 | 3.08 |
| mtPVCM20 | m. | Tubo PVC liso M20 | 10 | 0.2499913810664 | 2.50 |
| mtmtP15GK050 | ud | Caja mecan. empotrar enlazable | 1 | 0.2699906915517 | 0.27 |
| mtmtP15MNA110 | ud | Toma telf. (material; 13/06/2017) | 1 | 5.5898072806444 | 5.59 |
| mtmtP01DW090 | ud | Pequeño material | 1 | 0.3899865544636 | 0.39 |
| %CI | % | costes indirectos | 3 % | 14.91 | 0.45 |
|  |  | Total |  |  | 15.36 |

Claves: corrugado, tornillo, contacto, mecanismo, caja, guía, registro, PVC, tubo, teléfono, toma, alambre, galvanizar, línea

### 16.06 INSTALACION DE PROTECCION CONTRA RAYO
Importe: 5118.19

**16.06.01** ud PRT.SOBRETENSIONES DE APLIC.TECNL. 400V240V
1 ud × 1308.48 = 1308.48
Suministro e instalación del sistema interno de protección contra el rayo formado por 1 protector combinado contra sobretensiones de clase I y II según RBT 2002, modelo Atshield TT 380T de Aplicaciones Tecnológicas, para la protección de 1 cuadro principal trfiásico con neutro, y 1 protector combinado contra sobretensiones de clase III y IV según RBT 2002, modelo Atcover 220M de Aplicaciones Tecnológicas, para la protección de 1 cuadro secundario monofásico. Totalmente montado, instalado, conexionado y comprobado según RBT 2002. Sin incluir ayudas de albañilería.

| Código | Ud | Descripción | Rendimiento | Precio | Importe |
|---|---|---|---|---|---|
| mo150 | h. | Oficial 1ª electricista | 0.01 | 15.379469763204 | 0.15 |
| mtP23PF030 | ud | P.sobret.clase IyII trifás..ATSHIELD TT380T (material) | 1 | 927.95800686318 | 927.96 |
| mtP23PF050 | ud | P.sobret.clase IIIyIV monof.ATCOVER220M (material) | 1 | 317.33905912567 | 317.34 |
| mtPEQ-MAT | ud | Pequeño material | 0.01 | 0.9799662137802 | 0.01 |
| %MA | % | Medios Auxiliares | 2 % | 1245.46 | 24.91 |
| %C  I | % | costes indirectos | 3 % | 1270.37 | 38.11 |
|  |  | Total |  |  | 1308.48 |

Claves: albañil, protección, combinado, clase, modelo, cuadro, montaje, conexión, ayuda, aplicación, monofásico, suministro, comprobación, rayo

**16.06.02** ud PARARRAYOS CEBADO DAT CONTROLER PLUS. 63 m
1 ud × 3809.71 = 3809.71
Suministro e instalación del sistema externo de protección contra el rayo formado por pararrayos con dispositivo de cebado electropulsante, modelo Dat Controler Plus de Aplicaciones Tecnológicas, con Certificación de Producto AENOR, tiempo de avance en el cebado de 45 µs y radio de protección de 63 metros para un nivel de protección 1, según C. T. E. y UNE 21186. Colocado sobre mástil de acero galvanizado de 6 m de altura; incluso pieza de adaptación, soportes de anclaje, pletina conductora de cobre estañado, fijaciones, vías de chispas, contador de impactos de rayo, tubo de protección de la bajada y toma de tierra registrable con resistencia inferior a 10 ohmios, para 1 bajada. Totalmente montado, instalado, conexionado y comprobado según C. T. E. y UNE 21186. Sin incluir ayudas de albañilería y elementos de elevación.

| Código | Ud | Descripción | Rendimiento | Precio |
|---|---|---|---|---|
| mo104 | h. | Oficial 2ª (mano de obra; 21/02/2017) | 1.5 | 16.349436321742 |
| mo101 | h. | Oficial 1ª (mano de obra; 21/02/2017) | 1.5 | 16.349436321742 |
| mo150 | h. | Oficial 1ª electricista | 0.01 | 15.379469763204 |
| mtP23PA220 | ud | Parar.cebado modl.Dat Controler plus 45 (material; 21/06/2017) | 1 | 1216.86 |
| mtP23PB300 | ud | Pieza adapt.latón unión cabeza-mástil 1 1/2 (material) | 1 | 48.658322410761 |
| mtP23PB310 | ud | Mástil acero 6 m y 1 1/2" diámetro (material) | 1 | 166.74425117128 |
| mtP23PB320 | ud | Anclaje acedro para muro en U.30cm long. (material) | 1 | 77.897314340286 |
| mtP23PC060 | m. | Conductor pletina de cobre estañado.30x2mm (material) | 40 | 13.239543541276 |
| mtP23PB340 | ud | Grapa latón.40x40x15mm (material) | 34 | 8.1697183332495 |
| mtP23PB350 | ud | Manguito seccionador latón 75x50x15mm (material) | 1 | 24.329161205381 |
| mtP23PE050 | ud | Contador mecn. rayos de Aplicaciones Tecnlg. (material; 21/06/2017) | 1 | 324.65 |
| mtP23PC050 | m. | Tubo protección acero 35x13 mm y 2 m longitud (material) | 1 | 34.618806450073 |
| mtP23PD200 | ud | Electrodo acero cobrizado Ø 14mm y 2 m long. (material) | 3 | 24.999138106639 |
| mtP23PD210 | ud | Puente comprobación y equipotencialidad de AT (material) | 3 | 43.278507890213 |
| mtP23PD230 | ud | Gel Conductiver Plus. Mejora conductividad. (material) | 1 | 60.587911115249 |
| mtP23PB360 | ud | Protector vía chispas de unión tomas tierra (material) | 1 | 137.13527199778 |
| mtP23PD220 | ud | Arqueta reg.polipropileno 250x250x250mm (material) | 4 | 84.037102659276 |
| mtP23PB370 | ud | Protector vía chispas para mástil de antena (material) | 1 | 137.13527199778 |
| mtPEQ-MAT | ud | Pequeño material | 0.01 | 0.9799662137802 |
| %MA | % | Medios Auxiliares | 2 % |  |
| %C  I | % | costes indirectos | 3 % |  |

Claves: anclaje, registro, adaptar, albañil, impacto, ayuda, estaño, tubo, conexión, contador, resistencia, fijación, comprobación, cobre, elevación, pletina, montaje, conductor, toma, chispa, colocación, protección, AENOR, pieza, galvanizar, inferior, mástil, modelo, nivel, radio, tiempo, pararrayos, soporte, acero, suministro, rayo, cebador, aplicación, certificación, producción, tierra

### 16.07 AUTOMATIZACION RIEGO
Importe: 920.49

**16.07.01** ud PROG.ELEC.INTEMPERIE EXPANS. 20 ESTAC.
1 ud × 627.64 = 627.64
Programador electrónico de intemperie expansible hasta 20 estaciones con memoria incorporada, tiempo de riego por estación de 1 a 59 minutos, programa de seguridad de 10 minutos por estación, memoria inmortal, 4 programas de riego y 4 inicios de riego por programa e incremento de riego por porcentaje, transformador 220/24 V., toma para puesta en marcha de equipo de bombeo o válvula maestra, armario y protección antidescarga, incluso fijación, instalado.

| Código | Ud | Descripción | Rendimiento | Precio | Importe |
|---|---|---|---|---|---|
| mo150 | h. | Oficial 1ª electricista | 1.5 | 15.379469763204 | 23.07 |
| mo220 | h. | Ayudante electricista | 1.5 | 15.379469763204 | 23.07 |
| mtmtP26SP100 | ud | Prog.elect.intemp.c/transf.expans.20stac (material) | 1 | 563.22058188732 | 563.22 |
| %CI | % | costes indirectos | 3 % | 609.36 | 18.28 |
|  |  | Total |  |  | 627.64 |

Claves: riego, equipo, descarga, protección, armario, maestra, válvula, bomba, fijación, programador, transformador, seguridad, tiempo, toma, electrónico, incremento

**16.07.02** ud ELECTROV. 24V REGULADORA CAUDAL 2"
1 ud × 127.25 = 127.25
Electroválvula de plástico para una tensión de 24 V. con apertura manual y regulador de caudal, con conexión de 2", completamente instalada sin i/pequeño material.

| Código | Ud | Descripción | Rendimiento | Precio | Importe |
|---|---|---|---|---|---|
| mo162 | h. | Oficial 1ª fontanero calefactor | 0.2 | 16.349436321742 | 3.27 |
| mo150 | h. | Oficial 1ª electricista | 0.2 | 15.379469763204 | 3.08 |
| mo164 | h. | Oficial 2ª fontanero calefactor | 0.2 | 16.349436321742 | 3.27 |
| mtmtP26SV050 | ud | Electrov. 24 V reguladora caudal 2" (material) | 1 | 113.91607252433 | 113.92 |
| %CI | % | costes indirectos | 3 % | 123.54 | 3.71 |
|  |  | Total |  |  | 127.25 |

Claves: conexión, regulación, electroválvula, tensión, plástico, material, manual, caudal

**16.07.03** ud LÍNEA ELÉCTRICA P/ELECTROVÁL. 2x2,5mm2
60 ud × 2.76 = 165.60
Línea eléctrica de cobre de 2x2,5 mm2, aislamiento 1 kV. para alimentación de electroválvulas, instalada en zanja y cintada a la tubería de riego, i/vulcanizado de empalmes con cinta especial y conectores estancos, instalada.

| Código | Ud | Descripción | Rendimiento | Precio | Importe |
|---|---|---|---|---|---|
| mo150 | h. | Oficial 1ª electricista | 0.03 | 15.379469763204 | 0.46 |
| mo220 | h. | Ayudante electricista | 0.06 | 15.379469763204 | 0.92 |
| mtmtP26SL030 | m. | Línea eléctrica p/electrovál. 2x2,5mm2 (material) | 1 | 1.2999551815452 | 1.30 |
| %CI | % | costes indirectos | 3 % | 2.68 | 0.08 |
|  |  | Total |  |  | 2.76 |

Claves: cinta, electroválvula, alimentar, línea, eléctrico, estanco, aislamiento, tubería, riego, empalme, conexión, especial, zanja, cobre

## C17 INSTALACIÓN DE DATOS Y TELECOMUNICACIONES (10/11/2000)
Importe: 30369.71

### 17.01 ACOMETIDA Y RITU (10/11/2000)
Importe: 1697.35

**17.01.01** ud ACOMETIDA VOZ Y DATOS (10/11/2000)
1 ud × 341.91 = 341.91
Previsión de la instalación de acometida telefónica de voz y datos para la inerconexión de las redes externas que dará servicio a través de un sistema centralizado de telefonía. Se incluye la conexión entre la acometida y el rack, mediante fibra óptica. Incluso canalización, hilo guía, y pequeño material necesario.

| Código | Ud | Descripción | Rendimiento | Precio | Importe |
|---|---|---|---|---|---|
| mo155 | h. | Oficial 1ª Instalador telecomunicación (mano de obra; 21/02/2017) | 1 | 16.349436321742 | 16.35 |
| mo156 | h. | Oficial 2ª Instalador telecomunicación (mano de obra; 21/02/2017) | 1 | 16.349436321742 | 16.35 |
| mo305 | h. | Peón ordinario (mano de obra; 21/02/2017) | 0.02 | 15.339471142233 | 0.31 |
| 17.01.01.01 | m² | DEMOLICIÓN Y LEVANTADO DE ACERAS (10/11/2000) | 0.6 | 16.8 | 10.08 |
| mtACOM TELEF | m | Acometida telefonía (voz y datos) (material; 21/06/2017) | 9.8 | 13.58 | 133.08 |
| mtP01HM010 | m³ | Hormigón HM-20/P/20/I central (material; 22/02/2017) | 0.049 | 67.227682196372 | 3.29 |
| mtP22TC150 | m. | Tubo rígido PVC enterrado D=63 mm. (material; 10/11/2000) | 9.8 | 2.3699182925093 | 23.23 |
| mtP22TC570 | ud | Soporte separador D=63 mm. 4 alo (material; 10/11/2000) | 1.5 | 0.7499741431992 | 1.12 |
| mtP27TT200 | kg | Limpiador unión PVC (material; 10/11/2000) | 0.004 | 5.4698114177325 | 0.02 |
| mtP27TT210 | kg | Adhesivo unión PVC (material; 10/11/2000) | 0.006 | 8.4197097143159 | 0.05 |
| mtP27TT180 | m. | Hilo acerado 2 mm. para guía (material; 10/11/2000) | 9.8 | 0.0699975866986 | 0.69 |
| mq05EN0301 | h. | Excav.hidráulica neumáticos 100 CV (maquinaria; 21/06/2017) | 0.28 | 235 | 65.80 |
| 17.01.01.02 | m³ | RELL/COMP.ZANJA C/RANA S/APOR. (10/11/2000) | 0.137 | 22.96 | 3.15 |
| 17.01.01.03 | m³ | TRANSP.VERTED.<10km.CARGA MEC. (10/11/2000) | 0.055 | 10.12 | 0.56 |
| mt17.01.01.04 | m | Fibra óptica (material; 13/06/2017) | 40 | 1.159960008148 | 46.40 |
| mtP01DW090A | ud | Pequeño material (material; 10/11/2000) | 5 | 0.9899658690229 | 4.95 |
| %MA | % | Medios Auxiliares | 2 % | 325.43 | 6.51 |
| %C  I | % | costes indirectos | 3 % | 331.94 | 9.96 |
|  |  | Total |  |  | 341.91 |

**17.01.02** ud RECINTO ÚNICO (RITU) 200x100x50 (10/11/2000)
1 ud × 1355.44 = 1355.44
Recinto único de instalación de telecomunicaciones, formado por un armario monobloque de superficie 200x100x50 cm., metálico, con grado de protección IP-55, provisto de puerta dotado de cerradura con llave, con elementos separadores para los distintos usuarios, formado por acometida eléctrica desde el cuadro de servicios generales del inmueble hasta el cuadro de protección, compuesta por línea de cobre de 2x6 + T mm2 bajo tubo de PVC rígido de 32 mm. de diámetro mínimo o canal de sección equivalente, además de 2 canalizaciones de 32 mm. de diámetro desde el cuarto de contadores hasta el espacio reservado para los cuadros de protección de las posibles compañías operadoras de los servicios de telecomunicación, cuadro de protección del recinto, con tapa de 36 módulos dotado de regletero de puesta a tierra; dos bases de enchufe de 16 A. con puesta a tierra; instalación eléctrica para las bases de enchufe desde el cuadro de protección formada por cables de cobre de 2x2,5 + T mm2 de sección bajo tubo corrugado de PVC de 25 mm. de diámetro; punto de luz en techo con portalámparas y bombilla con un nivel de iluminación 300 lux; punto de alumbrado de emergencia en techo para iluminación no permanente de 30 lm. IP42, carga completa 24 horas; instalación eléctrica desde el cuadro de protección hasta los equipos de iluminación formada por conductor eléctrico de 2x1,5mm2 de sección y aislamiento de 750 V, bajo tubo corrugado de PVC de 20 mm. de diámetro; toma de tierra formada por un cable de cobre de 25 mm2 de sección fijado a la pared y unido a la toma de tierra del edificio, y barra colectora. Instalado, conexionado y con ventilación mecánica.

| Código | Ud | Descripción | Rendimiento | Precio | Importe |
|---|---|---|---|---|---|
| mo155 | h. | Oficial 1ª Instalador telecomunicación | 4 | 16.349436321742 | 65.40 |
| mo156 | h. | Oficial 2ª Instalador telecomunicación | 4 | 16.349436321742 | 65.40 |
| mtP22TR090 | ud | Armario modular monobloque 200x100x50 (material; 21/06/2017) | 1 | 769.09 | 769.09 |
| 17.01.02.01 | ud | CUADRO PROTECCIÓN PARA RITU (10/11/2000) | 1 | 211.54 | 211.54 |
| mtP22TR690 | ud | Conjunto de ventilación RITU (material; 21/06/2017) | 1 | 106.33 | 106.33 |
| mtP15GA040 | m. | Cond. rígi. 750 V 6 mm2 Cu (material; 10/11/2000) | 44 | 0.5099824173754 | 22.44 |
| mtP15GD010 | m. | Tubo PVC ríg. der.ind. M 32/gp5 (material; 10/11/2000) | 44 | 0.2699906915517 | 11.88 |
| mtP15GA020A | m. | Cond. rígi. 750 V 2,5 mm2 Cu (material; 10/11/2000) | 44 | 0.2199924153384 | 9.68 |
| mtP15GB020 | m. | Tubo PVC corrugado M 25/gp5 (material; 10/11/2000) | 10 | 0.1599944838825 | 1.60 |
| mtP15GA010A | m. | Cond. rígi. 750 V 1,5 mm2 Cu (material; 10/11/2000) | 10 | 0.1299955181545 | 1.30 |
| mtP15GB010A | m. | Tubo PVC corrugado M 20/gp5 (material; 10/11/2000) | 5 | 0.1299955181545 | 0.65 |
| mtP15GA070 | m. | Cond. rígi. 750 V 25 mm2 Cu (material; 10/11/2000) | 10 | 1.9899313932884 | 19.90 |
| mtP01DW090A | ud | Pequeño material | 5 | 0.9899658690229 | 4.95 |
| %MA | % | Medios Auxiliares | 2 % | 1290.16 | 25.80 |
| %C  I | % | costes indirectos | 3 % | 1315.96 | 39.48 |
|  |  | Total |  |  | 1355.44 |

Claves: ladrillo, tapa, canalización, metal, graduación, protección, puerta, cerrajería, llave, separador, acometida, eléctrico, cuadro, base, monobloc, sección, emergencia, espacio, contador, cuarto, servicio, equivalente, mecánico, canal, diámetro, rígido, PVC, tubo, cobre, compuesto, carga, armario, cable, corrugado, punto, luz, techo, bombilla, incandescencia, nivel, iluminación, alumbrado, tierra, superficie, módulo, línea, hora, equipo, conductor, aislamiento, toma, pared, unión, edificación, barra, colector, conexión, enchufe, permanente, ventilación

### 17.02 MEGAFONIA (10/11/2000)
Importe: 1438.44

**17.02.01** ud INSTALACION DE MEGAFONIA (10/11/2000)
1 ud × 1438.44 = 1438.44
Instalación de megafonia, con central Megafonía,multifunción de gran versatilidad, 240 W RMS. 5 zonas con salida línea 100 V y conrol independiente de volumen, ampliable ahasta 20 zonas. Micrófono con selector de zonas., y difusores de 8'' en falso techo de aulas y otras zonas. Se incluye la red de distribución (canalización y cableado) para la conducción de señales a los puntos receptores (difusores) así como la interconexión con el cuadro general de baja tensión.Instalado y probado.

| Código | Ud | Descripción | Rendimiento | Precio |
|---|---|---|---|---|
| mo155 | h. | Oficial 1ª Instalador telecomunicación | 1.25 | 16.349436321742 |
| mo221 | h. | Ayudante Instalador telecomunicación (mano de obra; 21/02/2017) | 1.25 | 15.379469763204 |
| mtmtP22DI030 | ud | Dif. metál falso techo 8", 6 Wr.m.s. (material; 13/06/2017) | 22 | 15.389469418447 |
| mtP22DA060 | ud | Ampl. mezclador. RMS (material; 21/06/2017) | 1 | 240.12 |
| mtP22DM010 | ud | Pupitre micro. conect.DIN (material; 21/06/2017) | 1 | 114.45 |
| mtP22DB020 | ud | Reproductor CD/MP3 modular (material; 21/06/2017) | 1 | 214.36 |
| mtP22DB030 | ud | Cassette autoreverse modular (material; 21/06/2017) | 1 | 57.85 |
| mtP22DB040 | ud | Chasis 2 fuentes modulares (material; 21/06/2017) | 1 | 246.96 |
| mtP01DW090A | ud | Pequeño material | 3 | 0.9899658690229 |
| mt35aia010b | m | Tubo curvable de PVC | 190 | 0.2799903467944 |
| mt40mhm102 | m | Línea alimentación 2x0.75mm2 (material; 13/06/2017) | 150 | 0.3599875887356 |
| mtC-1.5 | m. | Cond. 750 V 1,5 mm2 Cu | 50 | 0.1399951733972 |
| %MA | % | Medios Auxiliares | 2 % |  |
| %C  I | % | costes indirectos | 3 % |  |

Claves: amplificador, música, mezcla, cápsula, fuente, auxiliar, local, entrada, conexión, micrófono

### 17.03 SISTEMA DE CABLEADO ESTRUCTURADO
Importe: 15234.97
Sistema de Cableado Estructurado UTP, Cat.6. Realizado por instalador autorizado, inscrito en el Registro TIPO B de la Secretaría de Estado de Telecomunicaciones y para la Sociedad de la Información.

**17.03.01** UD RACK CPD (28/11/2007)
1 UD × 4762 = 4762.00
Ud. de Rack (voz y datos) de distribución centralizada, de 42 unidades y 19 pulgadas de 800x800mm con puerta frontal transparente y tapa superior ranurada para ventilación, ventilador con termostato e interruptor, tapa de fondo, pasahilos verticales, dos regletas para 8 tomas de corriente (a circuitos diferentes). Se incluye switch con software de elctrónica de red en el rack, gestionable con puertos gigabit y con cuatro slots para conexión entre switchs, además de un módulo multimodo (compatible) para FO por cada conexión efectiva entre switchs. Además de lo anterior, aloja en su interior:
- 1 Panel 50xCat.3 para el parcheo de los puestos de voz, caso de existir centralita (dos pares por extensión).
- 1 Panel 12xFO duplex
- 9 Paneles RJ45 con los puestos correspondientes a la planta
- 13 pasahilos horizontales
- 8 bandejas portaequipos
- latiguillos, etc...
Totalmente montado y en funcionamiento homologado mediante certificado.

| Código | Ud | Descripción | Rendimiento | Precio | Importe |
|---|---|---|---|---|---|
| mo155 | h. | Oficial 1ª Instalador telecomunicación | 30 | 16.349436321742 | 490.48 |
| mo156 | h. | Oficial 2ª Instalador telecomunicación | 30 | 16.349436321742 | 490.48 |
| mtRACK800800 | Ud. | ARMARIO 19" 800X800X42U'S (material; 21/06/2017) | 1 | 710.67 | 710.67 |
| mtVENTILADOR | Ud. | KIT 4 VENTILADORES CON TERMOSTATO (material; 21/06/2017) | 1 | 150.87 | 150.87 |
| mtPANEL_VOZX | Ud. | PATCH PANEL 50P CAT.3 (material; 13/06/2017) | 1 | 61.177890774566 | 61.18 |
| mtPASAHIL_HO | Ud. | PASACABLES HORIZONTAL 1U 5 ANILLOS PLÁSTICO (material; 28/11/2007) | 9 | 25.019137417124 | 225.17 |
| mtPASAHILO_V | Ud. | PASAHILOS VERTICAL ANILLAS PLÁSTICAS (material; 16/01/2008) | 2 | 35.088790246478 | 70.18 |
| mtBANDEJA_EQ | Ud. | BANDEJA PORTAEQUIPOS DESLIZANTE 1U FIJ. FRONTAL (material; 28/11/2007) | 8 | 40.698596837607 | 325.59 |
| mtREGLETA | Ud. | REGLETA 8 SCHUKOS 1U (material; 16/01/2008) | 2 | 113.4160897622 | 226.83 |
| mtPANEL_FO | Ud. | PANEL REPARTIDOR FO 12XSC DÚPLEX (material; 21/06/2017) | 1 | 43.56 | 43.56 |
| mtCON.FO_SC_ | Ud. | CONECTOR SC MULTIMODO INSTALADO (material; 10/02/2008) | 24 | 3.6798731292972 | 88.32 |
| mttPANEL_24 | Ud. | PANEL PARCHEO 24 CONECTORES RJ45 (material; 10/02/2008) | 17 | 31.418916772423 | 534.12 |
| mt17.01.02010 | ud | Switch de red con puerto gigabit (material; 13/06/2017) | 1 | 240.83169686411 | 240.83 |
| mtCON. UTP R | Ud. | CONECTOR RJ45 CAT.6 UTP (material; 15/02/2008) | 132 | 2.1999241533842 | 290.39 |
| mtLATIGUI1.0 | Ud. | LATIGUILLO RJ45-RJ45 UTP CAT.6 LSOH DE 1,00M. (material; 10/02/2008) | 50 | 2.9998965727966 | 149.99 |
| mtLATIGUIL1.5 | Ud. | LATIGUILLO RJ45-RJ45 UTP CAT.6 LSOH DE 1,50M. (material; 10/02/2008) | 50 | 3.3698838167749 | 168.49 |
| mtLATIGUI2.0 | Ud. | LATIGUILLO RJ45-RJ45 UTP CAT.6 LSOH DE 2,00M. (material; 10/02/2008) | 50 | 3.7598703712384 | 187.99 |
| mtPEQ MAT | Ud. | OF2TELEC (material; 21/06/2017) | 1 | 77.38 | 77.38 |
| %MA | % | Medios Auxiliares | 2 % | 4532.52 | 90.65 |
| %CI | % | costes indirectos | 3 % | 4623.17 | 138.70 |
|  |  | Total |  |  | 4762 |

**17.03.02** ML CABLEADO UTP CAT.6 (08/06/2008)
1500 ML × 1.69 = 2535.00
Ml. Cableado UTP Cat.6 entre panel Rack y puesto de trabajo, sin incluir las conexiones.

| Código | Ud | Descripción | Rendimiento | Precio | Importe |
|---|---|---|---|---|---|
| mo155 | h. | Oficial 1ª Instalador telecomunicación | 0.01 | 16.349436321742 | 0.16 |
| mo156 | h. | Oficial 2ª Instalador telecomunicación | 0.01 | 16.349436321742 | 0.16 |
| mtCAB_UTP. C | m. | OF1TELEC (material; 08/06/2008) | 1 | 0.5199820726181 | 0.52 |
| mtPEQ MAT | Ud. | OF2TELEC | 0.01 | 77.38 | 0.77 |
| %MA | % | Medios Auxiliares | 2 % | 1.61 | 0.03 |
| %C  I | % | costes indirectos | 3 % | 1.64 | 0.05 |
|  |  | Total |  |  | 1.69 |

**17.03.03** UD PUESTOS DE TRABAJO TIPO (28/11/2007)
32 UD × 131.33 = 4202.56
Ud. Puesto de Trabajo tipo de superficie: compuesto por 2 schuckos para corriente estabilizada, 2 schuckos para corriente sucia, 2 tomas RJ45 (V/D y D/D) para datos, 1 HDMI y 1 USB, incluyendio todos los adaptadores necesarios.

| Código | Ud | Descripción | Rendimiento | Precio |
|---|---|---|---|---|
| mo155 | h. | Oficial 1ª Instalador telecomunicación | 0.9 | 16.349436321742 |
| mo156 | h. | Oficial 2ª Instalador telecomunicación | 0.9 | 16.349436321742 |
| mtCAJA_X8 | Ud. | CAJA PORTA MECANISMOS 4 MÓDULOS DOBLES. (material; 21/02/2017) | 1 | 27.889038471766 |
| mtMARCO | Ud. | PORTAMECANISMOS DOBLE BLANCO (material; 28/11/2007) | 2 | 3.0398951937672 |
| mtSCHUCKO_RE | Ud. | BASE SCHUCKO DOBLE 2P+TT ROJA (material; 21/06/2017) | 2 | 5.28 |
| mtMECAN_RJ45 | Ud. | MECANISMO RJ45 DOBLE CAT.6 (material; 21/06/2017) | 2 | 7.46 |
| mtCON. UTP R | Ud. | CONECTOR RJ45 CAT.6 UTP | 4 | 2.1999241533842 |
| mtLATIGUILLO | Ud. | LATIGUILLO UTP CAT.6 DE 3M. (material; 15/02/2008) | 4 | 5.8597979721961 |
| mtPEQ MAT | Ud. | OF2TELEC | 0.05 | 77.38 |
| %MA | % | Medios Auxiliares | 2 % |  |
| %CI | % | costes indirectos | 3 % |  |

| Medición | Uds. | Parcial |
|---|---|---|
| Edifio proyecto | 23 | 23.00 |
| Ampliacion edif anexa | 9 | 9.00 |
| Total |  | 32 |

**17.03.04** UD PUESTOS DE TRABAJO TIPO 2 (28/11/2007)
32 UD × 96.69 = 3094.08
Ud. Puesto de Trabajo tipo de superficie: compuesto por 2 schuckos para corriente estabilizada, 2 schukos para corriente sucia, 2 tomasRJ45 (D/D y V/D) para datos alojadas en mecanismo doble, incluyendio todos los adaptadores necesarios.

| Código | Ud | Descripción | Rendimiento | Precio |
|---|---|---|---|---|
| mo155 | h. | Oficial 1ª Instalador telecomunicación | 0.9 | 16.349436321742 |
| mo156 | h. | Oficial 2ª Instalador telecomunicación | 0.9 | 16.349436321742 |
| mtCAJA_X2 | Ud. | CAJA PORTA MECANISMOS 1 MÓDULOS DOBLES. (material; 13/06/2017) | 1 | 7.659735915874 |
| mtMARCO | Ud. | PORTAMECANISMOS DOBLE BLANCO | 2 | 3.0398951937672 |
| mtSCHUCKO_WH | Ud. | BASE SCHUCKO (material; 21/06/2017) | 4 | 4.95 |
| mtMECAN_RJ45 | Ud. | MECANISMO RJ45 DOBLE CAT.6 | 2 | 7.46 |
| mtCON. UTP R | Ud. | CONECTOR RJ45 CAT.6 UTP | 2 | 2.1999241533842 |
| mtLATIGUILLO | Ud. | LATIGUILLO UTP CAT.6 DE 3M. | 1 | 5.8597979721961 |
| mtPEQ MAT | Ud. | OF2TELEC | 0.05 | 77.38 |
| %MA | % | Medios Auxiliares | 2 % |  |
| %CI | % | costes indirectos | 3 % |  |

| Medición | Uds. | Parcial |
|---|---|---|
| Aulas y varios | 30 | 30.00 |
| Edificio anexo | 2 | 2.00 |
| Total |  | 32 |

**17.03.05** UD CAJA CIEGA 4 MODULOS PARED (21/02/2017)
14 UD × 27.04 = 378.56
Ud. Módulo formado por una caja ciega de superficie para 4 tipos de servicios (2 schuckos, 1 conector USB, y 1 conector para HDMI. El USB y HMDI solo preinstalacion, tubo corrugado Incluso accesorios, piezas especiales y fijaciones.

| Código | Ud | Descripción | Rendimiento | Precio | Importe |
|---|---|---|---|---|---|
| mo155 | h. | Oficial 1ª Instalador telecomunicación | 0.1 | 16.349436321742 | 1.635 |
| mo156 | h. | Oficial 2ª Instalador telecomunicación | 0.1 | 16.349436321742 | 1.635 |
| mtSCHUCKO | Ud. | BASE SCHUCKO DOBLE 2P (material; 21/06/2017) | 1 | 6.19 | 6.190 |
| mtCAJA_X4 | Ud. | CAJA CIEGA PORTA MECANISMOS 4 MÓDULOS. (material; 21/06/2017) | 1 | 12.4 | 12.400 |
| mtPEQ MAT | Ud. | OF2TELEC | 0.05 | 77.38 | 3.869 |
| %MA | % | Medios Auxiliares | 2 % | 25.729 | 0.515 |
| %CI | % | costes indirectos | 3 % | 26.244 | 0.787 |
|  |  | Total |  |  | 27.04 |

| Medición | Uds. | Parcial |
|---|---|---|
| Edifio proyecto | 14 | 14.00 |
| Total |  | 14 |

**17.04.06** m INSTALACION WI-FI
19 m × 13.83 = 262.77
Ud. Instalación para WI-FI ocullta en falso techo, compuesto por 1 schuko y 1RJ45 (D/D), mediante Cableado Estructurado UTP, Cat.6, canalización interior formada por dos tubos PVC flexible, reforzado, de 40mm de diámetro,hilo acerado guía para cables y piezas especiales. Totalmente instalado y funcionando

| Código | Ud | Descripción | Rendimiento | Precio | Importe |
|---|---|---|---|---|---|
| mo157 | h. | Oficial 2ª Instalador telecomunicación (mano de obra; 19/06/2017) | 0.005 | 16.349436321742 | 0.08 |
| mo3010 | h. | Peón especializado (mano de obra; 19/06/2017) | 0.005 | 15.339471142233 | 0.08 |
| mtSCHUCKO_WH | Ud. | BASE SCHUCKO | 1 | 4.95 | 4.95 |
| CAB_UTP. CAT6 | m. | CABLE UTP CAT.6 LSOH 4 PARES (material; 04/07/2017) | 1 | 0.4 | 0.40 |
| mtmtP22TC430 | Ud. | MECANISMO RJ45 DOBLE CAT.6 (material; 21/06/2017) | 1 | 7.46 | 7.46 |
| mtmtP27TT180 | m. | Hilo acerado 2 mm. para guía (material) | 1 | 0.0699975866986 | 0.07 |
| mtmtP01DW090 | ud | Pequeño material | 1 | 0.3899865544636 | 0.39 |
| %CI | % | costes indirectos | 3 % | 13.43 | 0.40 |
|  |  | Total |  |  | 13.83 |

| Medición | Uds. | Parcial |
|---|---|---|
| Aulas | 13 | 13.00 |
| Sala profesores | 1 | 1.00 |
| Sala Usos Múltiples | 1 | 1.00 |
| Biblioteca | 1 | 1.00 |
| Pasillos | 2 | 2.00 |
| Secretaria | 1 | 1.00 |
| Total |  | 19 |

### 17.04 CANALIZACION
Importe: 8955.54

**17.04.01** ud. REJILLA ELECTROSOLDADA 300x60mm (21/02/2017)
75 ud. × 20.88 = 1566.00
Ml. REJILLA electrosoldada tipo REJIBAND de 300x60 mm, colocada por suelos y techos registrables, remates, accesorios de sujeccion, etc.

| Código | Ud | Descripción | Rendimiento | Precio | Importe |
|---|---|---|---|---|---|
| mo155 | h. | Oficial 1ª Instalador telecomunicación | 0.1 | 16.349436321742 | 1.635 |
| mo156 | h. | Oficial 2ª Instalador telecomunicación | 0.1 | 16.349436321742 | 1.635 |
| mt1231 | 1 | tramo de canal (material; 21/06/2017) | 1 | 16.59 | 16.590 |
| %C  I | % | costes indirectos | 3 % | 19.860 | 0.596 |
| %MA | % | Medios Auxiliares | 2 % | 20.456 | 0.409 |
|  |  | Total |  |  | 20.88 |

**17.04.02** ud. CANALETA PVC 200x60mm (23/12/2011)
75 ud. × 28.56 = 2142.00
Ml. CANALETA de PVC, tipo CANAL CD AEMSA, con tapa, color blanco de 200x60 mm, de 2 compartimentos, colocada por tabiques y techo, en tramos según planos, con p.p. esquinas, rincones, tapas finales, remates, accesorios de sujeccion, etc.

| Código | Ud | Descripción | Rendimiento | Precio | Importe |
|---|---|---|---|---|---|
| mo155 | h. | Oficial 1ª Instalador telecomunicación | 0.1 | 16.349436321742 | 1.635 |
| mo156 | h. | Oficial 2ª Instalador telecomunicación | 0.1 | 16.349436321742 | 1.635 |
| mt1232 | m | Canaleta PVC (material; 23/12/2011) | 1 | 23.909175685189 | 23.909 |
| %MA | % | Medios Auxiliares | 2 % | 27.179 | 0.544 |
| %C  I | % | costes indirectos | 3 % | 27.723 | 0.832 |
|  |  | Total |  |  | 28.56 |

**17.04.03** m. INSTALACION CANALIZ. 4TUBOS PVC 4D40 OTROS SERVICIOS
95 m. × 8.47 = 804.65
Instalación canalización secundaria en montaje empotrado formada por 4 tubos PVC flexible, reforzado, de 40mm de diámetro, gp/7 (1 Tubo electricidad + 1 tubo USB + 1 tubo HDMI + 1 tubo de reserva), de acuerdo a la serie de normas UNE 50086 (> 320 N, >2 joules), hilo acerado guía para cables y piezas especiales. Instalado.

| Código | Ud | Descripción | Rendimiento | Precio | Importe |
|---|---|---|---|---|---|
| mo157 | h. | Oficial 2ª Instalador telecomunicación | 0.005 | 16.349436321742 | 0.08 |
| mo3010 | h. | Peón especializado | 0.005 | 15.339471142233 | 0.08 |
| mtmtP22TC430 | Ud. | MECANISMO RJ45 DOBLE CAT.6 | 1 | 7.46 | 7.46 |
| mtmtP27TT180 | m. | Hilo acerado 2 mm. para guía | 3 | 0.0699975866986 | 0.21 |
| mtmtP01DW090 | ud | Pequeño material | 1 | 0.3899865544636 | 0.39 |
| %CI | % | costes indirectos | 3 % | 8.22 | 0.25 |
|  |  | Total |  |  | 8.47 |

Claves: registro, montaje, canalización, PVC, canal, tubo, paso, acero, norma, empotrable, acceso, diámetro, guía, cable, especial, corrugado, interior, pieza

**17.04.06** m INSTALACION WI-FI
321.25 m × 13.83 = 4442.89

| Medición | Uds. | Largo | Parcial |
|---|---|---|---|
| Aulas | 13 | 6 | 78.00 |
| Sala profesores | 1 | 65 | 65.00 |
| Sala Usos Múltiples | 1 | 104.25 | 104.25 |
| Biblioteca | 1 | 24 | 24.00 |
| Pasillos | 2 | 15 | 30.00 |
| Secretaria | 1 | 20 | 20.00 |
| Total |  |  | 321.25 |

### 17.05 SISTEMA ANTIINTRUSION (10/11/2000)
Importe: 3043.41

**17.05.01** UD INSTALACION COMPLETA ANTIINTRUSION (10/11/2000)
1 UD × 3043.41 = 3043.41
Suministro e instalación de central microprocesada bidireccional con comunicación vía radio, encriptación de datos, para una capacidad máxima de 32 zonas con comunicación vía radio, cableadas, 8 mandos, 4 teclados inalámbricos, 32 códigos de usuario y memoria de 256 eventos, de 284x220x53 mm, con 3 tipos de armado, teclado integrado para programación, 1 relé de salida y posibilidad de equipamiento con 1 módulo GSM, sirena,detectores y resto de elementos necesarios para la instalación de seguridad. Incluso elementos de fijación. Totalemente instalado y en funcionamiento.

| Código | Ud | Descripción | Rendimiento | Precio | Importe |
|---|---|---|---|---|---|
| mo006 | h | Oficial 1ª instalador redes y equipos detecc. y seguridad (mano de obra; 19/06/2017) | 1.5 | 16.349436321742 | 24.52 |
| mo222 | h | Ayudante instalador redes y equipos detecc. y seguridad (mano de obra; 19/06/2017) | 1.5 | 15.379469763204 | 23.07 |
| mt41ing210a | ud | Central microprocesad com. via radio zonas Cableadas (material; 21/06/2017) | 1 | 428.12 | 428.12 |
| mt41ing240a | ud | detector (material; 04/07/2017) | 32 | 64.75 | 2072.00 |
| mt41ing250a | UD | Sirena ext. comunicac. via radio (material; 04/07/2017) | 1 | 250.11 | 250.11 |
| mtP01DW090A | ud | Pequeño material | 100 | 0.9899658690229 | 99.00 |
| %MA | % | Medios Auxiliares | 2 % | 2896.82 | 57.94 |
| %C  I | % | costes indirectos | 3 % | 2954.76 | 88.64 |
|  |  | Total |  |  | 3043.41 |

## C18 INSTALACIÓN DE CALEFACCION, ACS Y VENTILACIÓN (31/01/2000)
Importe: 148975.38

### 18.01 CALEFACCION Y ACS (31/01/2000)
Importe: 110625.14

**18.01.01** UD Caldera de pie de condensación a gas 250 KW
2 UD × 13420.36 = 26840.72
Caldera de pie de condensación a gas MGK-2 250 de Wolf o equivalente, 250 kW, de 1300x1355x640 mm, peso 292 kg, potencia a 80/60°C 40-233 kW, potencia a 50/30°C 44-250 kW, CE-homologación CE-0085CN0326, nivel sonoro extremadamente bajo, quemador incorporado con modulación del 17 al 100%, rendimiento estacional hasta un 110% sobre PCI, compuesta de un intercambiador de calor de alto rendimiento y larga vida útil gracias a su aleación de, fundición de aluminio/silicio, con mínimo mantenimiento, facilidad de acceso a todos los componentes desde la parte frontal y lateral derecho que simplifica al máximo su mantenimiento, sin necesidad de espacio libre en la parte trasera e izquierda, todas las conexiones en la parte superior de la caldera, incluso salidas de humos de polipropileno hasta cubierta DN200, pirostato, sistema de detección de flujo, neutralización condensados, Regulación incluida necesaria para controlar dos calderas, registrador de las horas de funcionameinto, estructura-soporte, rampa de regulación de gas, separador hidráulico, kits de conexión a caldera con valvulería de ida y retorno, sondas, kit de descarga de condensados, 5 años de garantía en cuerpo de caldera, Puesta en marcha por el Servicio Técnico Oficial. Totalmente instalado, colocado, probado y en correcto y reglamentario funcionamiento.

| Código | Ud | Descripción | Rendimiento | Precio | Importe |
|---|---|---|---|---|---|
| mo400 | h. | Cuadrilla A (mano de obra; 20/02/2017) | 8 | 39.4 | 315.20 |
| mtP20CF020 | ud | Caldera mgk-2/250 (material; 25/05/2017) | 1 | 10101.521730612 | 10101.52 |
| mtP20WH120 | ud | Kit de conexionado (material; 14/02/2017) | 2 | 504.39261009478 | 1008.79 |
| mtP20WH120-3 | ud | Kit Conexionado de gas (material; 14/02/2017) | 1 | 345.10810173452 | 345.11 |
| mtP20WH120-4 | ud | Kit descarga de condensados (material; 14/02/2017) | 1 | 53.088169683258 | 53.09 |
| mtP20WH120-6 | ud | chimenea (material; 14/02/2017) | 1 | 690.21620346905 | 690.22 |
| mtP20WH120-7 | ud | control calderas (material; 14/02/2017) | 1 | 513.23230532929 | 513.23 |
| mtPM | ud | Pequeño material | 2 | 1.159960008148 | 2.32 |
| %C  I | % | costes indirectos | 3 % | 13029.48 | 390.88 |
|  |  | Total |  |  | 13420.36 |

**18.01.02** ML RED Tubería primario de calefaccion (15/04/2016)
20 ML × 23.01 = 460.20
Red de tubería para conexiones de ida y retorno de caldera con colector, formada por tubo de acero negro, de 3" DIN 24/40 mm, dos mano de imprimación antioxidante, con aislamiento mediante coquilla flexible de espuma elastomérica recubierto mediante chapa de aluminio. Incluso p/p de elementos de montaje, codos, tes, manguitos, soportes, pasamuros, elementos de Anclaje, fijación de tuberías así como ayudas de albañilería necesarias. Totalmente instalado, colocado, probado y en correcto y reglamentario funcionamiento.

| Código | Ud | Descripción | Rendimiento | Precio | Importe |
|---|---|---|---|---|---|
| mo100 | h | Oficial 1ª. (mano de obra; 11/04/2017) | 0.5 | 16.349436321742 | 8.175 |
| mo173 | h | Oficial 1ª cristalero. | 0.5 | 16.349436321742 | 8.175 |
| mt08tan010h | m | Tubo de acero negro 3'' (material; 14/02/2017) | 1.05 | 3.4798800244441 | 3.654 |
| mt08tan210h | Ud | Accesorios (material; 15/04/2016) | 0.4 | 0.7199751774712 | 0.288 |
| mt27pfi030 | kg | Imprimación. (material; 14/02/2017) | 0.03 | 1.2699562158172 | 0.038 |
| mt17coe080gc | m2 | Coquilla cilíndrica moldeada (material; 15/04/2016) | 1 | 1.1499603529054 | 1.150 |
| mt17coe120 | m2 | Chapa de aluminio (material; 19/02/2017) | 0.829 | 1.0299644899935 | 0.854 |
| %C  I | % | costes indirectos | 3 % | 22.334 | 0.670 |
|  |  | Total |  |  | 23.01 |

**18.01.03** ML RED Tubería Circuitos caletaccion en sala de calderas (15/04/2016)
530 ML × 8.45 = 4478.50
Red de tubería para conexiones de ida y retorno de caldera con colector, formada por tubo de acero negro, de 2" DIN 24/40 mm, dos mano de imprimación antioxidante, con aislamiento mediante coquilla flexible de espuma elastomérica recubierto mediante chapa de aluminio. Incluso p/p de elementos de montaje, codos, tes, manguitos, soportes, pasamuros, elementos de Anclaje, fijación de tuberías así como ayudas de albañilería necesarias. Totalmente instalado, colocado, probado y en correcto y reglamentario funcionamiento.

| Código | Ud | Descripción | Rendimiento | Precio | Importe |
|---|---|---|---|---|---|
| mo100 | h | Oficial 1ª. | 0.1 | 16.349436321742 | 1.635 |
| mo173 | h | Oficial 1ª cristalero. | 0.1 | 16.349436321742 | 1.635 |
| mt08tan010h-1 | m | Tubo de acero negro 2'' (material; 14/02/2017) | 1.05 | 2.4699148449359 | 2.593 |
| mt08tan210h | Ud | Accesorios | 0.4 | 0.7199751774712 | 0.288 |
| mt27pfi030 | kg | Imprimación. | 0.03 | 1.2699562158172 | 0.038 |
| mt17coe080gc | m2 | Coquilla cilíndrica moldeada | 1 | 1.1499603529054 | 1.150 |
| mt17coe120 | m2 | Chapa de aluminio | 0.829 | 1.0299644899935 | 0.854 |
| %C  I | % | costes indirectos | 3 % | 8.193 | 0.246 |
|  |  | Total |  |  | 8.45 |

| Medición | Uds. | Largo | Ancho | Parcial |
|---|---|---|---|---|
| ctos | 7 | 2 | 15 | 210.00 |
| CTO sala existente | 1 | 2 | 150 | 300.00 |
| cto primario | 2 | 10 |  | 20.00 |
| Total |  |  |  | 530 |

**18.01.04** Ud Punto de llenado sistema de calefaccion (14/02/2017)
1 Ud × 124.37 = 124.37
Suministro e instalación de punto de llenado automático de red de distribución de agua para sistema de climatización formado por 2 m de tubo de acero negro con soldadura longitudinal por resistencia eléctrica, de 1/2" DN 15 mm de diámetro, dos manos de imprimación antioxidante, colocada superficialmente, con aislamiento mediante coquilla flexible de espuma elastomérica, válvula de llenado automática, válvulas de corte, filtro retenedor de residuos, contador de agua y válvula de retención. Incluso p/p de elementos de montaje, codos, tes, manguitos y demás accesorios necesarios para su correcto funcionamiento. Totalmente montado, conexionado y probado, sin incluir ayudas de albañilería. Incluye: Replanteo de la tubería. Marcado de los soportes. Colocación de pasamuros. Anclaje de los soportes. Colocación y fijación de tuberías. Colocación del aislamiento. Totalmente instalado, colocado, probado y en correcto y reglamentario funcionamiento

| Código | Ud | Descripción | Rendimiento | Precio | Importe |
|---|---|---|---|---|---|
| mo100 | h | Oficial 1ª. | 0.883 | 16.349436321742 | 14.44 |
| mo173 | h | Oficial 1ª cristalero. | 0.883 | 16.349436321742 | 14.44 |
| mt37www060b | Ud | Filtro retenedor de residuos de latón, con tamiz de acero inoxid (material; 14/02/2017) | 1 | 3.7398710607531 | 3.74 |
| mt37cic020aa | Ud | Contador de agua fría, para roscar, de 1/2" de diámetro. (material; 14/02/2017) | 1 | 65.467742873665 | 65.47 |
| mt37sve010b | Ud | Válvula de esfera de latón niquelado para roscar de 1/2". (material; 22/02/2017) | 2 | 2.5399124316345 | 5.08 |
| mt37sve010bL | Ud | Válvula de llenado automatica (material; 07/04/2017) | 1 | 3.8998655446356 | 3.90 |
| mt37svr010a | Ud | Válvula de retención de latón para roscar de 1/2". (material; 14/02/2017) | 1 | 4.149856925702 | 4.15 |
| mt08tan010b | m | Tubo de acero negro con soldadura longitudinal por resistencia e (material; 14/02/2017) | 2 | 1.5299472521263 | 3.06 |
| mt08tan210b | Ud | Accesorios para unión con soldadura de tubo de acero negro con s (material; 14/02/2017) | 0.8 | 1.5299472521263 | 1.22 |
| mt27pfi030 | kg | Imprimación. | 0.02 | 1.2699562158172 | 0.03 |
| mt17coe055di | m | Coquilla de espuma elastomérica, a base de caucho sintético flex | 2 | 1.9199338065898 | 3.84 |
| mt17coe110 | l | Adhesivo para coquilla elastomérica. (material; 14/02/2017) | 0.3 | 4.5998414116215 | 1.38 |
| %C  I | % | costes indirectos | 3 % | 120.75 | 3.62 |
|  |  | Total |  |  | 124.37 |

**18.01.05** Ud Punto de vaciado sistema de calefaccion (11/02/2010)
12 Ud × 10.15 = 121.80
Suministro e instalación de punto de vaciado de red de distribución de agua para sistema de climatización formado por tubo de polipropileno, colocada superficialmente y válvula de corte. Incluso p/p de elementos de montaje, codos, tes, manguitos y demás accesorios

| Código | Ud | Descripción | Rendimiento | Precio | Importe |
|---|---|---|---|---|---|
| mt37sve010d | Ud | Válvula de esfera de latón niquelado para roscar de 2". (material; 11/02/2010) | 1 | 2.699906915517 | 2.70 |
| mt37tpu020ad | m | Tubo de polietileno Dowlex con alma de aluminio (Pert-Al-Pert), (material; 11/02/2010) | 2 | 0.7999724194124 | 1.60 |
| mt37tpu060ad | Ud | Accesorios para unión con junta a presión reforzada con anillo d (material; 11/02/2010) | 0.8 | 0.7999724194124 | 0.64 |
| mo100 | h | Oficial 1ª. | 0.3 | 16.349436321742 | 4.90 |
| %C  I | % | costes indirectos | 3 % | 9.84 | 0.30 |
|  |  | Total |  |  | 10.15 |

| Medición | Uds. | Parcial |
|---|---|---|
| ctos | 8 | 8.00 |
| Calderas | 2 | 2.00 |
| Colectores | 2 | 2.00 |
| Total |  | 12 |

**18.01.06** ud Deposito de inercia (11/04/2017)
1 ud × 616.88 = 616.88
Suministro e instalación de deposito de inercia, de 75 l, altura 810 mm, diámetro 515 mm, aislamiento de 50 mm de espesor con poliuretano de alta densidad, libre de CFC, protección contra corrosión mediante ánodo de magnesio. Incluso válvulas de corte, elementos de montaje y demás accesorios necesarios para su correcto funcionamiento. Totalmente montado, conexionado y probado.

| Código | Ud | Descripción | Rendimiento | Precio | Importe |
|---|---|---|---|---|---|
| mo100 | h | Oficial 1ª. | 1 | 16.349436321742 | 16.35 |
| mtDEP INERCIA | Ud | deposito de inercia (material; 25/05/2017) | 1 | 404.59605077308 | 404.60 |
| mt37sve010g | Ud | Válvula de esfera de latón niquelado para roscar (material; 11/04/2017) | 4 | 21.179269803944 | 84.72 |
| AISL | ud | aislamiento termico deposito (material; 25/05/2017) | 1 | 77.067342955145 | 77.07 |
| mt42www040 | Ud | Manómetro con baño de glicerina y diámetro de esfera de 100 mm, (material; 11/04/2017) | 1 | 16.169442527374 | 16.17 |
| %C  I | % | costes indirectos | 3 % | 598.91 | 17.97 |
|  |  | Total |  |  | 616.88 |

**18.01.07** Ml Colector 1entrada - 8 salidas
2 Ml × 420.77 = 841.54
Colector de calefaccion con 1 entrada de 3'' y 8 salidas de 2" con llaves de aislamiento PN10 con bridas, 3 picajes de 1/2" para sondas de presion y temperatura con vaina de inmersion apropiada. Construido en tubo de acero negro, de 5" DIN 24/40 mm, dos mano de imprimación antioxidante, con aislamiento mediante coquilla flexible de espuma elastomérica recubierto mediante chapa de aluminio. Incluso p/p de elementos de montaje, manguitos, bridas, vainas, elementos de Anclaje, fijación así como ayudas de albañilería necesarias. Totalmente instalado, colocado, probado y en correcto y reglamentario funcionamiento.

| Código | Ud | Descripción | Rendimiento | Precio | Importe |
|---|---|---|---|---|---|
| mo100 | h | Oficial 1ª. | 5 | 16.349436321742 | 81.75 |
| mo173 | h | Oficial 1ª cristalero. | 5 | 16.349436321742 | 81.75 |
| mt08tan010h-2 | m | Tubo de acero negro 6'' (material; 25/05/2017) | 5 | 17.239405638338 | 86.20 |
| mt08tan010h-1 | m | Tubo de acero negro 2'' | 4 | 2.4699148449359 | 9.88 |
| mt08tan010h | m | Tubo de acero negro 3'' | 0.5 | 3.4798800244441 | 1.74 |
| mtU44FA120-1 | Ud | Válvula de esfera "Thisa" H-H 3" (material; 14/02/2017) | 1 | 9.2796800651842 | 9.28 |
| mtU44IB110-6 | Ud | Entronque M 22 x 3" (material; 14/02/2017) | 8 | 4.2498534781285 | 34.00 |
| mtU44FA120 | Ud | Válvula de esfera "Thisa" H-H 2" (material; 14/02/2017) | 8 | 8.4897073010144 | 67.92 |
| mtU44IB110 | Ud | Entronque M 22 x 2" (material; 14/02/2017) | 8 | 2.8199027784288 | 22.56 |
| mt08tan210h | Ud | Accesorios | 6 | 0.7199751774712 | 4.32 |
| mt27pfi030 | kg | Imprimación. | 1 | 1.2699562158172 | 1.27 |
| mt17coe080gc | m2 | Coquilla cilíndrica moldeada | 2 | 1.1499603529054 | 2.30 |
| mt17coe120 | m2 | Chapa de aluminio | 2 | 1.0299644899935 | 2.06 |
| mtPM | ud | Pequeño material | 3 | 1.159960008148 | 3.48 |
| %C  I | % | costes indirectos | 3 % | 408.51 | 12.26 |
|  |  | Total |  |  | 420.77 |

| Medición | Uds. | Parcial |
|---|---|---|
| IDA | 1 | 1.00 |
| Retorno | 1 | 1.00 |
| Total |  | 2 |

**18.01.08** UD CIRCULADOR PRIMARIO (29/06/2009)
2 UD × 907.7 = 1815.40
Suministro e instalación de electrobomba, marca Wilo, modelo STRATOS 32/1-12, o equivalente, para colocación en línea, con rotor húmedo, de alta eficiencia con motor sincrono de imán permanente y variador de frecuencia y de presión incorporado, tensión 230V, 50 HZ, 1450 rpm, conexión mediante bridas. Incluso válvulas de esfera de aislamiento, filtro de residuos, válvula de retención, manguitos antivibratorios, puente de manómetros formado por manómetro de glicerina, p/p de elementos de montaje, picajes para sondas, caja de conexiones eléctricas y demás accesorios necesarios para su correcto funcionamiento. Totalmente instalado, colocado, probado y en correcto y reglamentario funcionamiento

| Código | Ud | Descripción | Rendimiento | Precio | Importe |
|---|---|---|---|---|---|
| mo160 | h | Oficial 1ª instalador de climatización. (mano de obra; 19/06/2017) | 2.43 | 16.349436321742 | 39.73 |
| mo235 | h | Ayudante instalador de climatización. (mano de obra; 19/06/2017) | 2.43 | 15.379469763204 | 37.37 |
| mt37bce005a-1 | Ud | Electrobomba centrífuga Willo 32/1-12 (material; 25/05/2017) | 1 | 726.61494855231 | 726.61 |
| mt37sve010d | Ud | Válvula de esfera de latón niquelado para roscar de 2". | 2 | 2.699906915517 | 5.40 |
| mt37www060d | Ud | Filtro de residuos de latón, con tamiz de acero inoxid (material; 29/06/2009) | 1 | 18.989345305803 | 18.99 |
| mt37svr010c | Ud | Válvula de retención de latón para roscar de 1". (material; 11/04/2017) | 1 | 7.6697355711167 | 7.67 |
| mt37www050ca | Ud | Manguito antivibración, de goma, con rosca de 1", para una presi (material; 14/02/2017) | 2 | 6.789765909763 | 13.58 |
| mt42www040 | Ud | Manómetro con baño de glicerina y diámetro de esfera de 100 mm, | 1 | 16.169442527374 | 16.17 |
| mt37sve010b | Ud | Válvula de esfera de latón niquelado para roscar de 1/2". | 2 | 2.5399124316345 | 5.08 |
| mt37tca010b | m | Tubo de cobre rígido con pared de 1 mm de espesor y 13/15 mm de (material; 29/06/2009) | 0.35 | 7.139753843256 | 2.50 |
| mt35aia090aba | m | Tubo rígido de PVC, enchufable, curvable en caliente, de color n (material; 29/06/2009) | 3 | 0.6799765565006 | 2.04 |
| mt35cun040ab | m | Cable unipolar H07V-K con conductor multifilar de cobre clase 5 (material; 29/06/2009) | 9 | 0.6799765565006 | 6.12 |
| %C  I | % | costes indirectos | 3 % | 881.26 | 26.44 |
|  |  | Total |  |  | 907.7 |

| Medición | Uds. | Parcial |
|---|---|---|
| Primario Calefaccion | 2 | 2.00 |
| Total |  | 2 |

**18.01.09** UD CIRCULADOR CALEFACCION (29/06/2009)
1 UD × 1006.94 = 1006.94
Suministro e instalación de electrobomba, marca Wilo, modelo STRATOS 40/1-4, o equivalente, para colocación en línea, con rotor húmedo, de alta eficiencia con motor sincrono de imán permanente y variador de frecuencia y de presión incorporado, tensión 230V, 50 HZ, 1450 rpm, conexión mediante bridas. Incluso válvulas de esfera de aislamiento, filtro de residuos, válvula de retención, manguitos antivibratorios, puente de manómetros formado por manómetro de glicerina, p/p de elementos de montaje, picajes para sondas, caja de conexiones eléctricas y demás accesorios necesarios para su correcto funcionamiento. Totalmente instalado, colocado, probado y en correcto y reglamentario funcionamiento

| Código | Ud | Descripción | Rendimiento | Precio | Importe |
|---|---|---|---|---|---|
| mo160 | h | Oficial 1ª instalador de climatización. | 2.43 | 16.349436321742 | 39.73 |
| mo235 | h | Ayudante instalador de climatización. | 2.43 | 15.379469763204 | 37.37 |
| mt37bce005aaa | Ud | Electrobomba centrífuga Willo 40/1-4 (material; 14/02/2017) | 1 | 822.9616268153 | 822.96 |
| mt37sve010d | Ud | Válvula de esfera de latón niquelado para roscar de 2". | 2 | 2.699906915517 | 5.40 |
| mt37www060d | Ud | Filtro de residuos de latón, con tamiz de acero inoxid | 1 | 18.989345305803 | 18.99 |
| mt37svr010c | Ud | Válvula de retención de latón para roscar de 1". | 1 | 7.6697355711167 | 7.67 |
| mt37www050ca | Ud | Manguito antivibración, de goma, con rosca de 1", para una presi | 2 | 6.789765909763 | 13.58 |
| mt42www040 | Ud | Manómetro con baño de glicerina y diámetro de esfera de 100 mm, | 1 | 16.169442527374 | 16.17 |
| mt37sve010b | Ud | Válvula de esfera de latón niquelado para roscar de 1/2". | 2 | 2.5399124316345 | 5.08 |
| mt37tca010b | m | Tubo de cobre rígido con pared de 1 mm de espesor y 13/15 mm de | 0.35 | 7.139753843256 | 2.50 |
| mt35aia090aba | m | Tubo rígido de PVC, enchufable, curvable en caliente, de color n | 3 | 0.6799765565006 | 2.04 |
| mt35cun040ab | m | Cable unipolar H07V-K con conductor multifilar de cobre clase 5 | 9 | 0.6799765565006 | 6.12 |
| %C  I | % | costes indirectos | 3 % | 977.61 | 29.33 |
|  |  | Total |  |  | 1006.94 |

| Medición | Uds. | Parcial |
|---|---|---|
| sala existente | 1 | 1.00 |
| Total |  | 1 |

**18.01.10** UD CIRCULADOR CIRCUITOS SUELO RADIANTE CALEFACCION (29/06/2009)
3 UD × 815.52 = 2446.56
Suministro e instalación de electrobomba, marca Wilo, modelo STRATOS 32/1-12, o equivalente, para colocación en línea, con rotor húmedo, de alta eficiencia con motor sincrono de imán permanente y variador de frecuencia y de presión incorporado, tensión 230V, 50 HZ, 1450 rpm, conexión mediante bridas. Incluso válvulas de esfera de aislamiento, filtro de residuos, válvula de retención, manguitos antivibratorios, puente de manómetros formado por manómetro de glicerina, p/p de elementos de montaje, picajes para sondas, caja de conexiones eléctricas y demás accesorios necesarios para su correcto funcionamiento. Totalmente instalado, colocado, probado y en correcto y reglamentario funcionamiento

| Código | Ud | Descripción | Rendimiento | Precio | Importe |
|---|---|---|---|---|---|
| mo160 | h | Oficial 1ª instalador de climatización. | 2.43 | 16.349436321742 | 39.73 |
| mo235 | h | Ayudante instalador de climatización. | 2.43 | 15.379469763204 | 37.37 |
| mtBOM12 | Ud | Electrobomba centrífuga Willo 32/1-12 (material; 14/02/2017) | 1 | 637.11803413055 | 637.12 |
| mt37sve010d | Ud | Válvula de esfera de latón niquelado para roscar de 2". | 2 | 2.699906915517 | 5.40 |
| mt37www060d | Ud | Filtro de residuos de latón, con tamiz de acero inoxid | 1 | 18.989345305803 | 18.99 |
| mt37svr010c | Ud | Válvula de retención de latón para roscar de 1". | 1 | 7.6697355711167 | 7.67 |
| mt37www050ca | Ud | Manguito antivibración, de goma, con rosca de 1", para una presi | 2 | 6.789765909763 | 13.58 |
| mt42www040 | Ud | Manómetro con baño de glicerina y diámetro de esfera de 100 mm, | 1 | 16.169442527374 | 16.17 |
| mt37sve010b | Ud | Válvula de esfera de latón niquelado para roscar de 1/2". | 2 | 2.5399124316345 | 5.08 |
| mt37tca010b | m | Tubo de cobre rígido con pared de 1 mm de espesor y 13/15 mm de | 0.35 | 7.139753843256 | 2.50 |
| mt35aia090aba | m | Tubo rígido de PVC, enchufable, curvable en caliente, de color n | 3 | 0.6799765565006 | 2.04 |
| mt35cun040ab | m | Cable unipolar H07V-K con conductor multifilar de cobre clase 5 | 9 | 0.6799765565006 | 6.12 |
| %C  I | % | costes indirectos | 3 % | 791.77 | 23.75 |
|  |  | Total |  |  | 815.52 |

| Medición | Uds. | Parcial |
|---|---|---|
| CTOS SUELO RADIANTE | 3 | 3.00 |
| Total |  | 3 |

**18.01.11** UD CIRCULADOR CIRCUITOS (29/06/2009)
3 UD × 751.71 = 2255.13
Suministro e instalación de electrobomba, marca Wilo, modelo STRATOS 32/1-10, o equivalente, para colocación en línea, con rotor húmedo, de alta eficiencia con motor sincrono de imán permanente y variador de frecuencia y de presión incorporado, tensión 230V, 50 HZ, 1450 rpm, conexión mediante bridas. Incluso válvulas de esfera de aislamiento, filtro de residuos, válvula de retención, manguitos antivibratorios, puente de manómetros formado por manómetro de glicerina, p/p de elementos de montaje, picajes para sondas, caja de conexiones eléctricas y demás accesorios necesarios para su correcto funcionamiento. Totalmente instalado, colocado, probado y en correcto y reglamentario funcionamiento

| Código | Ud | Descripción | Rendimiento | Precio | Importe |
|---|---|---|---|---|---|
| mo160 | h | Oficial 1ª instalador de climatización. | 2.43 | 16.349436321742 | 39.73 |
| mo235 | h | Ayudante instalador de climatización. | 2.43 | 15.379469763204 | 37.37 |
| mtBOM30 | Ud | Electrobomba centrífuga Willo 40/1-4 (material; 14/02/2017) | 1 | 575.1701699023 | 575.17 |
| mt37sve010d | Ud | Válvula de esfera de latón niquelado para roscar de 2". | 2 | 2.699906915517 | 5.40 |
| mt37www060d | Ud | Filtro de residuos de latón, con tamiz de acero inoxid | 1 | 18.989345305803 | 18.99 |
| mt37svr010c | Ud | Válvula de retención de latón para roscar de 1". | 1 | 7.6697355711167 | 7.67 |
| mt37www050ca | Ud | Manguito antivibración, de goma, con rosca de 1", para una presi | 2 | 6.789765909763 | 13.58 |
| mt42www040 | Ud | Manómetro con baño de glicerina y diámetro de esfera de 100 mm, | 1 | 16.169442527374 | 16.17 |
| mt37sve010b | Ud | Válvula de esfera de latón niquelado para roscar de 1/2". | 2 | 2.5399124316345 | 5.08 |
| mt37tca010b | m | Tubo de cobre rígido con pared de 1 mm de espesor y 13/15 mm de | 0.35 | 7.139753843256 | 2.50 |
| mt35aia090aba | m | Tubo rígido de PVC, enchufable, curvable en caliente, de color n | 3 | 0.6799765565006 | 2.04 |
| mt35cun040ab | m | Cable unipolar H07V-K con conductor multifilar de cobre clase 5 | 9 | 0.6799765565006 | 6.12 |
| %C  I | % | costes indirectos | 3 % | 729.82 | 21.89 |
|  |  | Total |  |  | 751.71 |

| Medición | Uds. | Parcial |
|---|---|---|
| Recuperadores | 3 | 3.00 |
| Total |  | 3 |

**18.01.12** UD Vaso de Expansion 300 L (19/02/2017)
1 UD × 548.29 = 548.29
Vaso de Expansión cerrado de 300 L con membrana fija, incluso picaje, manómetro y válvula de seguridad adecuada, totalmente montado y en funcionamiento.

| Código | Ud | Descripción | Rendimiento | Precio | Importe |
|---|---|---|---|---|---|
| mo162 | h. | Oficial 1ª fontanero calefactor | 0.5 | 16.349436321742 | 8.175 |
| mtVEXP | ud | vaso de expansion 300 L (material; 25/05/2017) | 1 | 476.83356024602 | 476.834 |
| mt42www040 | Ud | Manómetro con baño de glicerina y diámetro de esfera de 100 mm, | 1 | 16.169442527374 | 16.169 |
| mtVS | ud | valvula de seguridad (material; 19/02/2017) | 1 | 31.138926425629 | 31.139 |
| %C  I | % | costes indirectos | 3 % | 532.317 | 15.970 |
|  |  | Total |  |  | 548.29 |

Claves: calefacción, diámetro, termómetro, horizontal, abrazadera, tubería

**18.01.13** UD Vaso de Expansion 50 L (19/02/2017)
2 UD × 266.78 = 533.56
Vaso de Expansion cerrado de 50 L con membrana fija, incluso picaje, manometro y valvula de seguridad adecuada, totalmente montado y en funcionamiento.

| Código | Ud | Descripción | Rendimiento | Precio | Importe |
|---|---|---|---|---|---|
| mo162 | h. | Oficial 1ª fontanero calefactor | 0.5 | 16.349436321742 | 8.175 |
| mt42www040 | Ud | Manómetro con baño de glicerina y diámetro de esfera de 100 mm, | 1 | 16.169442527374 | 16.169 |
| mtVEXP50L | ud | vaso de expansion 150 L (material; 19/02/2017) | 1 | 203.52298315377 | 203.523 |
| mtVS | ud | valvula de seguridad | 1 | 31.138926425629 | 31.139 |
| %C  I | % | costes indirectos | 3 % | 259.006 | 7.770 |
|  |  | Total |  |  | 266.78 |

Claves: calefacción, diámetro, termómetro, horizontal, abrazadera, tubería

| Medición | Uds. | Parcial |
|---|---|---|
| Calderas | 2 | 2.00 |
| Total |  | 2 |

**18.01.14** UD VÁLVULA DE 3 vias 2" PN-10 Motorizada (14/02/2017)
6 UD × 175.37 = 1052.22
Válvula de tras vías PN-10 de 2", motorizada con servomotor ARA659 p/VALV.CTROLPROPOC. 0.... 10 vCC o equivalente. Instalada, incluso bridas, pequeño material y accesorios. Totalmente instalado, colocado, probado y en correcto y reglamentario funcionamiento

| Código | Ud | Descripción | Rendimiento | Precio | Importe |
|---|---|---|---|---|---|
| mo162 | h. | Oficial 1ª fontanero calefactor | 0.5 | 16.349436321742 | 8.17 |
| mtU44FA120-2 | Ud | Válvula de 3 vias 2" (material; 14/02/2017) | 1 | 86.987000955859 | 86.99 |
| mtSERVO | ud | Servomotor 0-10 V (material; 14/02/2017) | 1 | 66.627702881813 | 66.63 |
| mtU44IB110 | Ud | Entronque M 22 x 2" | 3 | 2.8199027784288 | 8.46 |
| %C  I | % | costes indirectos | 3 % | 170.25 | 5.11 |
|  |  | Total |  |  | 175.37 |

| Medición | Uds. | Parcial |
|---|---|---|
| CALEFACCION | 6 | 6.00 |
| Total |  | 6 |

**18.01.15** UD Purgador automático de aire con boya y rosca de 1/2" de diámetro (29/06/2009)
7 UD × 4.9 = 34.30
Suministro e instalación de purgador automático de aire con boya y rosca de 1/2" de diámetro, cuerpo y tapa de latón, para una presión máxima de trabajo de 6 bar y una temperatura máxima de 110°C; incluso elementos de montaje y demás accesorios necesarios para su correcto funcionamiento. Totalmente instalado, colocado, probado y en correcto y reglamentario funcionamiento.

| Código | Ud | Descripción | Rendimiento | Precio | Importe |
|---|---|---|---|---|---|
| mo100 | h | Oficial 1ª. | 0.1 | 16.349436321742 | 1.635 |
| mo173 | h | Oficial 1ª cristalero. | 0.1 | 16.349436321742 | 1.635 |
| mt37sgl020d | Ud | Purgador automático de aire con boya y rosca de 1/2" de diámetro (material; 18/04/2016) | 1 | 1.3299541472732 | 1.330 |
| mt38www012 | Ud | Material auxiliar para instalaciones de calefacción y A.C.S. (material; 29/06/2009) | 0.05 | 3.0798938147379 | 0.154 |
| %C  I | % | costes indirectos | 3 % | 4.754 | 0.143 |
|  |  | Total |  |  | 4.9 |

| Medición | Uds. | Parcial |
|---|---|---|
| Ctos calefaccion | 7 | 7.00 |
| Total |  | 7 |

**18.01.16** UD TERMÓMETRO INMERSION (31/01/2000)
16 UD × 10.8 = 172.80
Termómetro de imersion para instalar en tubería de calefacción desde 8ºC a 200ºC, con glicerina y con un diámetro de 63 mm, incluso picaje y llave de aislamiento. Totalmente instalado, colocado, probado y en correcto y reglamentario funcionamiento

| Código | Ud | Descripción | Rendimiento | Precio | Importe |
|---|---|---|---|---|---|
| mo162 | h. | Oficial 1ª fontanero calefactor | 0.5 | 16.349436321742 | 8.175 |
| mtP20WT070 | ud | Termómetro horizontal D=63 esf. (material; 31/01/2000) | 1 | 2.2999207058107 | 2.300 |
| %C  I | % | costes indirectos | 3 % | 10.475 | 0.314 |
|  |  | Total |  |  | 10.8 |

Claves: calefacción, diámetro, termómetro, horizontal, abrazadera, tubería

| Medición | Uds. | Largo | Parcial |
|---|---|---|---|
| ctos calefaccion | 7 | 2 | 14.00 |
| colector | 2 |  | 2.00 |
| Total |  |  | 16 |

**18.01.17** UD MANÓMETRO DE 0 A 15 bar (31/01/2000)
2 UD × 13.57 = 27.14
Manómetro con lira para instalación en colectores o tubería de 0 a 15 bar. Totalmente instalado, colocado, probado y en correcto y reglamentario funcionamiento

| Código | Ud | Descripción | Rendimiento | Precio | Importe |
|---|---|---|---|---|---|
| mo162 | h. | Oficial 1ª fontanero calefactor | 0.5 | 16.349436321742 | 8.175 |
| mtP20WT100 | ud | Manómetro de 0 a 15 BAR (material; 31/01/2000) | 1 | 2.2999207058107 | 2.300 |
| mtP20WT110 | ud | Lira para manómetro (material; 31/01/2000) | 1 | 2.6899072602743 | 2.690 |
| %C  I | % | costes indirectos | 3 % | 13.165 | 0.395 |
|  |  | Total |  |  | 13.57 |

Claves: manómetro, lira, tubería, colector

**18.01.18** UD V. BOLA 1 1/4" (14/02/2017)
15 UD × 22.98 = 344.70
Ud. Válvula de bola de rosca H-H 3/4", 10 bar y 150ºC de presión y temperaturas máxima de trabajo, cuerpo y bola de latón duro - cromado, accionamiento de palanca de acero, incluso accesorios y pequeña material, Totalmente instalado, colocado, probado y en correcto y reglamentario funcionamiento.

| Código | Ud | Descripción | Rendimiento | Precio | Importe |
|---|---|---|---|---|---|
| mo162 | h. | Oficial 1ª fontanero calefactor | 0.5 | 16.349436321742 | 8.17 |
| mtU44FA120 | Ud | Válvula de esfera "Thisa" H-H 2" | 1 | 8.4897073010144 | 8.49 |
| mtU44IB110 | Ud | Entronque M 22 x 2" | 2 | 2.8199027784288 | 5.64 |
| %C  I | % | costes indirectos | 3 % | 22.30 | 0.67 |
|  |  | Total |  |  | 22.98 |

**18.01.19** UD FILTRO EN Y DN-50/PN-16 (31/01/2000)
9 UD × 24.25 = 218.25
Filtro de cesta en Y, con cuerpo de hierro fundido i./ bridas, taladros s/UNE 2533 DN-50/PN-16, instalado, i/pequeño material y accesorios. Totalmente instalado, colocado, probado y en correcto y reglamentario funcionamiento

| Código | Ud | Descripción | Rendimiento | Precio | Importe |
|---|---|---|---|---|---|
| mo162 | h. | Oficial 1ª fontanero calefactor | 1 | 16.349436321742 | 16.35 |
| mtP20TV320 | ud | Filtro en Y DN-50/PN-16 (material; 31/01/2000) | 1 | 7.1897521194692 | 7.19 |
| %C  I | % | costes indirectos | 3 % | 23.54 | 0.71 |
|  |  | Total |  |  | 24.25 |

Claves: accesorio, hierro, fundido, brida, taladro, material, filtro

| Medición | Uds. | Parcial |
|---|---|---|
| bombas | 9 | 9.00 |
| Total |  | 9 |

**18.01.20** m Tubería distribución de agua calefaccion DN-40 (11/02/2010)
370 m × 7.06 = 2612.20
Suministro e instalación de tubería general de distribución de agua caliente de climatización, formada por tubo de polipropileno de diámetro exterior 40 mm, colocado con aislamiento mediante coquilla flexible de espuma elastomérica. Incluso p/p de elementos de montaje, codos, tes, manguitos y demás accesorios necesarios para su correcto funcionamiento. Totalmente instalado, colocado, probado y en correcto y reglamentario funcionamiento

| Código | Ud | Descripción | Rendimiento | Precio | Importe |
|---|---|---|---|---|---|
| mo100 | h | Oficial 1ª. | 0.095 | 16.349436321742 | 1.55 |
| mo173 | h | Oficial 1ª cristalero. | 0.095 | 16.349436321742 | 1.55 |
| mt37tpu020bc | m | Tubo de PPR- DN40 (material; 11/02/2010) | 1.05 | 0.5099824173754 | 0.54 |
| mt37tpu060bc | Ud | Accesorios para unión con junta a presión reforzada con anillo d (material; 11/02/2010) | 0.4 | 0.5099824173754 | 0.20 |
| mt17coe055di | m | Coquilla de espuma elastomérica, a base de caucho sintético flex | 1 | 1.9199338065898 | 1.92 |
| mt17coe110 | l | Adhesivo para coquilla elastomérica. | 0.237 | 4.5998414116215 | 1.09 |
| %C  I | % | costes indirectos | 3 % | 6.85 | 0.21 |
|  |  | Total |  |  | 7.06 |

| Medición | Uds. | Largo | Parcial |
|---|---|---|---|
| Cto 1 | 2 | 25 | 50.00 |
| Cto 2 | 2 | 45 | 90.00 |
| Cto 3 | 2 | 40 | 80.00 |
| Recuperador 1 | 2 | 15 | 30.00 |
| Recuperador 2 | 2 | 15 | 30.00 |
| Recuperador 3 | 2 | 45 | 90.00 |
| Total |  |  | 370 |

**18.01.21** m2 Suelo Radiante
1355 m2 × 19.75 = 26761.25
Calefacción por suelo radiante Eurotherm conforme a norma UNE-EN-1264, con agua a baja temperatura, circulando en circuito cerrado por tuberías de polietileno reticulado TRADE PEX-A 16 x 2,0 con barrera antidifusión de oxígeno y marcado AENOR, sobre plancha lisa europlus flex 20/50mm. de espesor, 30 kg/m3 de densidad y marcado CE, pp de grapas tacker, con cinta perimetral, aditivo europlast, funda aislante, junta de dilatación, colector serie "S" completo (provisto de colector de ida, retorno, detentores, purgador automático, válvulas de paso, llaves de llenado y vaciado y adaptadores para tubo) y armario para colector. Totalmente instalado, colocado, probado y en correcto y reglamentario funcionamiento

| Código | Ud | Descripción | Rendimiento | Precio | Importe |
|---|---|---|---|---|---|
| mo162 | h. | Oficial 1ª fontanero calefactor | 0.18 | 16.349436321742 | 2.94 |
| mo164 | h. | Oficial 2ª fontanero calefactor | 0.18 | 16.349436321742 | 2.94 |
| mtP20RS410 | m2 | Plancha europlux-flex 20 mm. 30 kg/m3 (material; 18/06/2013) | 1 | 6.9097617726749 | 6.91 |
| mtP20TR050 | m. | Tub. europlus-flex 20 mm. 30 kg/m3 (material) | 5 | 0.7399744879565 | 3.70 |
| mtP20RS420 | m. | Aisl.cinta perimetral doble c/adhesivo (material) | 1 | 0.8099720746551 | 0.81 |
| mtP20RS430 | kg | Aditivo europlast p/mortero tradicional (material; 21/06/2017) | 0.17 | 1.95 | 0.33 |
| mtP20RS460 | ud | Grapas tacker (material) | 17 | 0.0699975866986 | 1.19 |
| mtP20RS470 | m. | Funda aislante (material; 18/06/2013) | 0.1 | 0.4399848306768 | 0.04 |
| mtP20RS480 | m. | Junta de dilatación (material) | 0.1 | 0.7999724194124 | 0.08 |
| mtPM | ud | Pequeño material | 0.2 | 1.159960008148 | 0.23 |
| %C  I | % | costes indirectos | 3 % | 19.17 | 0.58 |
|  |  | Total |  |  | 19.75 |

Claves: circulación, plancha, polietileno, calefacción, norma, agua, tubería, temperatura, retícula, barrera, círculo, oxígeno, marco, liso, adaptador, perímetro, producción, grapa, tubo, suelo, vaciado, llave, paso, aislante, automático, purgador, detentor, colector, densidad, armario, dilatación, radiante, AENOR, circuito, equipo, válvula, calor, junta, aditivo, cinta

| Medición | Uds. | Largo | Parcial |
|---|---|---|---|
| Planta Baja (1) | 1 | 900 | 900.00 |
| Planta Baja (2) | 1 | 455 | 455.00 |
| Total |  |  | 1355 |

**18.01.22** ud Armario Colector para 10 circuitos
5 ud × 1161.19 = 5805.95
Armario de colectores de empotrar con tapa, cierre y soportes para colectores de 10 circuitos., conteniendo colectores serie SF completos de 10 circuitos, para distribución de los circuitos de suelo radiante. Provistos de colector de ida y retorno con caudalímetros secos (caudal visible con el paso del tiempo) de alta precisión, terminales, grifo de vaciado/purga, abrazaderas adaptadores para tubo de 10x1,8, curva guia de 90º, pareja de valvulas de esfera derecha 1'' con termometro y Cabezal motorizado 230 V, para independizar circuitos , (con 4 hilos, 2 para el termostato y 2 adicionales fin de carrera para control de bomba), con caja de conexion incluida. Totalmente instalado, colocado, probado, regulado y en correcto y reglamentario funcionamiento.

| Código | Ud | Descripción | Rendimiento | Precio |
|---|---|---|---|---|
| mo162 | h. | Oficial 1ª fontanero calefactor | 1 | 16.349436321742 |
| mo164 | h. | Oficial 2ª fontanero calefactor | 1 | 16.349436321742 |
| mtARM10 | ud | Armario Suelo radiante mod 4 (material; 14/02/2017) | 1 | 131.31547264655 |
| mtCOL10C | ud | Colector 10 Ctos (material; 14/02/2017) | 1 | 331.83855922752 |
| mtADAP | ud | Adaptador (material; 14/02/2017) | 20 | 2.7399055364876 |
| mtCURV | ud | Curva de 90 (material; 14/02/2017) | 20 | 1.2399572500893 |
| mtVALVULA | ud | Pareja Valvula de esfera 1'' con termometro (material; 14/02/2017) | 1 | 58.587980066718 |
| mtCABE MOTOR | ud | Cabezal Motorizado (material; 14/02/2017) | 20 | 24.549153620719 |
| mtPM | ud | Pequeño material | 2 | 1.159960008148 |
| %C  I | % | costes indirectos | 3 % |  |

**18.01.23** ud Armario Colector para 11 circuitos
2 ud × 1235.95 = 2471.90
Armario de colectores de empotrar con tapa, cierre y soportes para colectores de 11 circuitos., conteniendo colectores serie SF completos de 11 circuitos, para distribución de los circuitos de suelo radiante. Provistos de colector de ida y retorno con caudalímetros secos (caudal visible con el paso del tiempo) de alta precisión, terminales, grifo de vaciado/purga, abrazaderas adaptadores para tubo de 10x1,8, curva guia de 90º, pareja de valvulas de esfera derecha 1'' con termometro y Cabezal motorizado 230 V, para independizar circuitos , (con 4 hilos, 2 para el termostato y 2 adicionales fin de carrera para control de bomba), con caja de conexion incluida. Totalmente instalado, colocado, probado, regulado y en correcto y reglamentario funcionamiento.

| Código | Ud | Descripción | Rendimiento | Precio |
|---|---|---|---|---|
| mo162 | h. | Oficial 1ª fontanero calefactor | 1 | 16.349436321742 |
| mo164 | h. | Oficial 2ª fontanero calefactor | 1 | 16.349436321742 |
| mtARM10 | ud | Armario Suelo radiante mod 4 | 1 | 131.31547264655 |
| mtCOL11C | ud | Colector 11 Ctos (material; 14/02/2017) | 1 | 360.9975539151 |
| mtADAP | ud | Adaptador | 22 | 2.7399055364876 |
| mtCURV | ud | Curva de 90 | 11 | 1.2399572500893 |
| mtVALVULA | ud | Pareja Valvula de esfera 1'' con termometro | 1 | 58.587980066718 |
| mtCABE MOTOR | ud | Cabezal Motorizado | 22 | 24.549153620719 |
| mtPM | ud | Pequeño material | 2 | 1.159960008148 |
| %C  I | % | costes indirectos | 3 % |  |

**18.01.24** ud Armario Colector para 13 circuitos
2 ud × 1299.84 = 2599.68
Armario de colectores de empotrar con tapa, cierre y soportes para colectores de 13 circuitos., conteniendo colectores serie SF completos de 13 circuitos, para distribución de los circuitos de suelo radiante. Provistos de colector de ida y retorno con caudalímetros secos (caudal visible con el paso del tiempo) de alta precisión, terminales, grifo de vaciado/purga, abrazaderas adaptadores para tubo de 10x1,8, curva guia de 90º, pareja de valvulas de esfera derecha 1'' con termometro y Cabezal motorizado 230 V, para independizar circuitos , (con 4 hilos, 2 para el termostato y 2 adicionales fin de carrera para control de bomba), con caja de conexion incluida. Totalmente instalado, colocado, probado, regulado y en correcto y reglamentario funcionamiento

| Código | Ud | Descripción | Rendimiento | Precio |
|---|---|---|---|---|
| mo162 | h. | Oficial 1ª fontanero calefactor | 1 | 16.349436321742 |
| mo164 | h. | Oficial 2ª fontanero calefactor | 1 | 16.349436321742 |
| mtARM13 | ud | Armario Suelo radiante mod 5 (material; 14/02/2017) | 1 | 138.56522269748 |
| mtCOL13C | ud | Colector 13 Ctos (material; 14/02/2017) | 1 | 415.77566533437 |
| mtADAP | ud | Adaptador | 22 | 2.7399055364876 |
| mtCURV | ud | Curva de 90 | 11 | 1.2399572500893 |
| mtVALVULA | ud | Pareja Valvula de esfera 1'' con termometro | 1 | 58.587980066718 |
| mtCABE MOTOR | ud | Cabezal Motorizado | 22 | 24.549153620719 |
| mtPM | ud | Pequeño material | 2 | 1.159960008148 |
| %C  I | % | costes indirectos | 3 % |  |

**18.01.25** UD Contador consumos (29/06/2009)
1 UD × 251.58 = 251.58
Suministro e instalación de Calorímetro Multical 602 con Ultraflow o equivalente, de caudal apropiado segun memoria de puntos de control, Incluyendo:
- Integrador independiente MULTICAL602 o equivalente con tarjeta de comunicación Stand Alone integrada
- Caudalímetro ultrasónico ULTRAFLOW o equivalente para calor con cable de conexión al integrador de 2,5 m o 5 m según diametro caudalímetro
- Alimentación a escoger entre pila de litio , 230vac o 24vac
- 2 sondas de temperatura PT500
- Puerto óptico para lectura de registros históricos
Incluso cableado de sondas, instalado con un indice de proteccion IP- 55, y los contadores eléctricos necesarios para medir la energía consumida por la instalación de calefacción; Totalmente conexionado, cableado, colocado, probado y en correcto y reglamentario funcionamiento, incluso filtro retenedor de residuos, válvulas de corte, elementos de montaje y demás accesorios necesarios para su correcto funcionamiento.

| Código | Ud | Descripción | Rendimiento | Precio | Importe |
|---|---|---|---|---|---|
| mo100 | h | Oficial 1ª. | 0.321 | 16.349436321742 | 5.25 |
| mo173 | h | Oficial 1ª cristalero. | 0.321 | 16.349436321742 | 5.25 |
| mt37cic040aa | Ud | Calorimetro (material; 22/02/2017) | 1 | 222.72232121966 | 222.72 |
| mt37www060a | Ud | Filtro retenedor de residuos de latón, con tamiz de acero inoxid (material; 29/06/2009) | 1 | 2.8699010546421 | 2.87 |
| mt37sve010b | Ud | Válvula de esfera de latón niquelado para roscar de 1/2". | 2 | 2.5399124316345 | 5.08 |
| mt38www012 | Ud | Material auxiliar para instalaciones de calefacción y A.C.S. | 1 | 3.0798938147379 | 3.08 |
| %C  I | % | costes indirectos | 3 % | 244.25 | 7.33 |
|  |  | Total |  |  | 251.58 |

| Medición | Uds. | Parcial |
|---|---|---|
| Grupo termico | 1 | 1.00 |
| Total |  | 1 |

**18.01.26** ud Control
2 ud × 6078.32 = 12156.64
Suministro e instalación completa de control centralizado, con equipos Schneider, Siemens ó equivalente, para el control de la instalación de calefacción y Ventilacion, para dos calderas, 7 circuitos de CALEFACCION y la instalacion aerotermica ACS, incluyendo:
- 2 CONTROLADOR COMPAT. KONNEX RMH760B-1 .
- 2 Módulo de Circuito de calefacción RMZ782B.
- Módulo Agua Caliente Sanitaria SYNCO 700
- RMS705B-1 Controlador Lógica Digital KNX
- Unidad de operador enchufable para controladores Synco 700
- ZW772.04, Web Server para 4 Equipo Synco
- Módulo fuente de alimentación
- Cuadro eléctrico de control, metalico, IP65, apertura de puerta 180 º (DIN 18361), conforme a la norma UNE EN 60439-1, de dimensiones apropiadas para contener toda la aparamenta con 30% de espacio libre, dispone de diferencial, magnetotérmicos, toma de corriente y cableados a bornas de señales con alimentación, con todos los accesorios necesarios
- Unidad de generación de las bases de datos de los puntos de control indicados en listado, generación de las imagenes de la instalación para representación gráfica incluyendo la puesta en marcha con las pruebas funcionales necesarias, formación y documentación .
- Unidades de puesta en marcha de todos los puntos relacionados con la instalación con las pruebas funcionales necesarias. TRABAJOS A REALIZAR EN OBRA
Totalmente montado y programado de sala de calderas,sondas de temperatura y presion interiores y exteriores, asi como de todos los elementos que componen la instalacion. Incluye: Replanteo, fijación y conexión a la red de los elementos de regulación y control. Totalmente montado, conexionado y probado.

| Código | Ud | Descripción | Rendimiento | Precio |
|---|---|---|---|---|
| mo500 | h | Ingenieria (mano de obra; 14/02/2017) | 60 | 28.849005375061 |
| mo162 | h. | Oficial 1ª fontanero calefactor | 12 | 16.349436321742 |
| mo164 | h. | Oficial 2ª fontanero calefactor | 12 | 16.349436321742 |
| mtBPZRMH | ud | CONTROLADOR COMPAT. KONNEX RMH760B-1 (material; 14/02/2017) | 2 | 508.60246495194 |
| mtRMZ782B | ud | Módulo de Circuito de calefacción (material; 14/02/2017) | 2 | 221.15237534657 |
| mtRMS705B-1 | ud | Módulo Agua Caliente Sanitaria SYNCO 700 (material; 14/02/2017) | 1 | 236.3518513154 |
| mtRMZ790 | ud | Unidad de operador enchufable para controladores Synco 700 (material; 14/02/2017) | 1 | 155.16465040028 |
| mtRMS705B | ud | RMS705B-1 Controlador Lógica Digital KNX (material; 14/02/2017) | 1 | 595.63946418401 |
| mtOZW772.04 | ud | OZW772.04, Web Server para 4 Equipo Synco (material; 14/02/2017) | 1 | 604.59915528143 |
| mtCUA | ud | Cuadro metalico (material; 14/02/2017) | 1 | 342.10820516173 |
| mtAPAR | ud | Aparamenta de proteccion 1 magneto + 1 diferencia (material; 14/02/2017) | 1 | 212.87266080565 |
| mtFUENT | ud | fuente de alimentacion (material; 14/02/2017) | 1 | 136.84528199574 |
| mtPM | ud | Pequeño material | 30 | 1.159960008148 |
| %C  I | % | costes indirectos | 3 % |  |

**18.01.27** ud Sondas de contol (18/04/2016)
1 ud × 6788.26 = 6788.26
Suministro e instalación completa de sondas para el control centralizado, con equipos Schneider, Siemens ó equivalante, para el control de la instalación de calefacción, A.C.S. y Ventilacion. Incluyendo:
- 1 Sonda de temperatura exterior, Elemento sensor N1000, rango 0,,50 ºc CS16
- 1 Sonda presión estática o dinámica para liquidos y gases corrosión media (aplicaciones de vapor), 0..10 Bar, CS14
- 6 Sonda de temperatura ambiente pasiva, Elemento sensor N1000, rango 0,,50 ºc antivandálica
- 12 Sonda de temperatura pasiva PN10 - IP42 - R1/2" N1000, de inmersión, caja de plástico, vaina 100 mm. Acero inoxidable, rango -50...+130 ºc
- 3 Sonda de CO.
- Instalación eléctrica de los puntos de control para unidades indicados en el listado de la memoria, bajo tubo de PVC, acero o bandeja, según necesidades con todos los accesorios necesarios.
- Unidades de instalación eléctrica y conexión del bus de comunicaciones para unión entre controladores y estación central de control o concentrador, bajo tubo de PVC, acero o bandeja, según necesidades con todos los accesorios necesarios.
incluso vainas de inmersion, cableado de sondas, instalado con un indice de proteccion IP- 55. Totalmente conexionado, cableado, colocado, probado y en correcto y reglamentario funcionamiento

| Código | Ud | Descripción | Rendimiento | Precio |
|---|---|---|---|---|
| mo100 | h | Oficial 1ª. | 10 | 16.349436321742 |
| mo173 | h | Oficial 1ª cristalero. | 10 | 16.349436321742 |
| mtDBSF-1K | ud | sonda exterior (material; 14/02/2017) | 1 | 28.939002272245 |
| mtQAA64 | ud | sonda presion (material; 18/04/2016) | 1 | 86.287025088873 |
| mtBE2003-P10 | ud | sonda ambiente (material; 18/04/2016) | 6 | 194.63328964304 |
| mtFGT-PT1000 | ud | sonda Temperatura-PT1000 (material; 18/04/2016) | 12 | 257.30112904877 |
| mtQAA24 | ud | sonda CO (material; 18/04/2016) | 3 | 29.308989516223 |
| mtCONEX | ud | conexion electrica puto de control (material; 18/04/2016) | 36 | 46.248405497281 |
| mtCONEXBUS | ud | conexion bus (material; 18/04/2016) | 1 | 139.99517339718 |
| %C  I | % | costes indirectos | 3 % |  |

**18.01.28** ud SISTEMA AEROTERMO PRODUCCION ACS (11/04/2017)
1 ud × 5158.38 = 5158.38
Sistema AEROTERMO HAUTEC HWBL 301E o similar DE 300 litros para produccion de ACS, con una potencia electrica de 0,58 KW y un COP superior a 4, construido en acero carbono revestido interiormente por capa de vitrificado cerámico de alta calidad y aislamiento termico, para montaje en interior de sala de calderas. Incluyendo valvulas de aislamiento, valvulas de retencion, termometro de inmersion, valvula de seguridad y purgador automatico. Totalmente instalado, colocado, probado, regulado y en correcto y reglamentario funcionamiento.

| Código | Ud | Descripción | Rendimiento | Precio | Importe |
|---|---|---|---|---|---|
| mo100 | h | Oficial 1ª. | 10 | 16.349436321742 | 163.49 |
| AERO | Ud | Aerotermia 301E (material; 11/04/2017) | 1 | 4710.7075892968 | 4710.71 |
| mt37sve010g | Ud | Válvula de esfera de latón niquelado para roscar | 4 | 21.179269803944 | 84.72 |
| mt38www011 | Ud | Material auxiliar para instalaciones de A.C.S. (material; 11/04/2017) | 1 | 17.6993897795 | 17.70 |
| mt37svr010c | Ud | Válvula de retención de latón para roscar de 1". | 2 | 7.6697355711167 | 15.34 |
| mt42www040 | Ud | Manómetro con baño de glicerina y diámetro de esfera de 100 mm, | 1 | 16.169442527374 | 16.17 |
| %C  I | % | costes indirectos | 3 % | 5008.13 | 150.24 |
|  |  | Total |  |  | 5158.38 |

**18.01.29** UD TERMO ELECTRICO 30L ACS (11/04/2017)
4 UD × 520 = 2080.00
Suministro e instalación de termo eléctrico para el servicio de A.C.S., mural vertical, resistencia blindada, capacidad 30 l, potencia 1,2 kW, de 586 mm de altura y 353 mm de diámetro, formado por cuba de acero vitrificado, aislamiento de espuma de poliuretano, ánodo de sacrificio de magnesio. Incluso soporte y anclajes de fijación, válvula de seguridad antirretorno, llaves de corte de esfera y latiguillos flexibles, tanto en la entrada de agua como en la salida. Totalmente instalado, colocado, probado, regulado y en correcto y reglamentario funcionamiento.

| Código | Ud | Descripción | Rendimiento | Precio | Importe |
|---|---|---|---|---|---|
| mo100 | h | Oficial 1ª. | 1 | 16.349436321742 | 16.35 |
| mtTERMO | Ud | Termo electrico (material; 25/05/2017) | 1 | 404.59605077308 | 404.60 |
| mt37sve010g | Ud | Válvula de esfera de latón niquelado para roscar | 2 | 21.179269803944 | 42.36 |
| mt38www011 | Ud | Material auxiliar para instalaciones de A.C.S. | 1 | 17.6993897795 | 17.70 |
| mt37svr010c | Ud | Válvula de retención de latón para roscar de 1". | 1 | 7.6697355711167 | 7.67 |
| mt42www040 | Ud | Manómetro con baño de glicerina y diámetro de esfera de 100 mm, | 1 | 16.169442527374 | 16.17 |
| %C  I | % | costes indirectos | 3 % | 504.85 | 15.15 |
|  |  | Total |  |  | 520 |

| Medición | Uds. | Parcial |
|---|---|---|
| Edificio nuevo | 2 | 2.00 |
| Edificio existente | 2 | 2.00 |
| Total |  | 4 |

### 18.02 VENTILACION (31/01/2000)
Importe: 38350.24

**18.02.01** ud Recuperador de calor 3.350 (31/01/2000)
4 ud × 3216.57 = 12866.28
Equipo Recuperador de calor, S&P mod CADT-N DC 30 TERMO-REG o equivalente, con intercambiador de flujo cruzado, con batería de agua caliente incorporada, con CAUDAL DE AIRE DE 3.350 m3/h y una BATERIA DE AGUA CALIENTE de 21,2 kW, con filtros F7+F9 certificado por EUROVENT, montados en cajas de acero galvanizado plastificado de color blanco, de doble pared con aislamiento interior termoacústico ininflamable (M0) de fibra de vidrio de 25 mm de espesor, diseñados para montaje en falso techo en aplicaciones de interior, bocas de entrada y salida configurables, versiones para instalación horizontal y versiones para instalación vertical, embocaduras con junta estanca Incluso elementos antivibratorios y de cuelgue, taladros en muros y pasamuros, llaves de aislamiento, conexiones a la red de conductos, fontanería, desagües y electricidad. Totalmente instalado, colocado, probado y en correcto y reglamentario funcionamiento.

| Código | Ud | Descripción | Rendimiento | Precio | Importe |
|---|---|---|---|---|---|
| mo420 | h. | Cuadrilla G (mano de obra; 20/02/2017) | 5 | 30.72 | 153.60 |
| mtP21AK040-1 | ud | Recuperador 30 con bateria de agua (material; 14/02/2017) | 1 | 2637.889053702 | 2637.89 |
| mt37sve010d | Ud | Válvula de esfera de latón niquelado para roscar de 2". | 2 | 2.699906915517 | 5.40 |
| mtFAJA CONDU | ud | Faja antivibratoria de conducto (material; 14/02/2017) | 1 | 22.389228088305 | 22.39 |
| mt37www050ca | Ud | Manguito antivibración, de goma, con rosca de 1", para una presi | 2 | 6.789765909763 | 13.58 |
| mt35cun040ab | m | Cable unipolar H07V-K con conductor multifilar de cobre clase 5 | 9 | 0.6799765565006 | 6.12 |
| %AP | ud | Accesorios, pruebas, etc. (31/01/2000) | 10 % | 2838.98 | 283.90 |
| %C  I | % | costes indirectos | 3 % | 3122.88 | 93.69 |
|  |  | Total |  |  | 3216.57 |

Claves: taladro, horizontal, equipo, aire, bomba, calor, compacto, compresor, condensación, conducción, circuito, resistencia, refrigerante, pasamuro, fontanería, electricidad, red, conexión, apoyo, eléctrico, muro, desagüe

| Medición | Uds. | Parcial |
|---|---|---|
| Grupo de 3 aulas | 4 | 4.00 |
| Total |  | 4 |

**18.02.02** ud Recuperador de calor 2.000 (31/01/2000)
1 ud × 1821.37 = 1821.37
Equipo Recuperador de calor, S&P mod CADT-N DC 18 TERMO-REG o equivalente, con intercambiador de flujo cruzado, con batería de agua caliente incorporada, con CAUDAL DE AIRE DE 2.000 m3/h y una BATERIA DE AGUA CALIENTE de 13,6 kW, con filtros F7+F9 certificado por EUROVENT, montados en cajas de acero galvanizado plastificado de color blanco, de doble pared con aislamiento interior termoacústico ininflamable (M0) de fibra de vidrio de 25 mm de espesor, diseñados para montaje en falso techo en aplicaciones de interior, bocas de entrada y salida configurables, versiones para instalación horizontal y versiones para instalación vertical, embocaduras con junta estanca Incluso elementos antivibratorios y de cuelgue, taladros en muros y pasamuros, llaves de aislamiento, conexiones a la red de conductos, fontanería, desagües y electricidad. Totalmente instalado, colocado, probado y en correcto y reglamentario funcionamiento.

| Código | Ud | Descripción | Rendimiento | Precio | Importe |
|---|---|---|---|---|---|
| mo420 | h. | Cuadrilla G | 5 | 30.72 | 153.60 |
| mtP21AK040 | ud | Recuperador 20 con bateria de agua (material; 27/03/2017) | 1 | 1406.47150919 | 1406.47 |
| mt37sve010d | Ud | Válvula de esfera de latón niquelado para roscar de 2". | 2 | 2.699906915517 | 5.40 |
| mtFAJA CONDU | ud | Faja antivibratoria de conducto | 1 | 22.389228088305 | 22.39 |
| mt37www050ca | Ud | Manguito antivibración, de goma, con rosca de 1", para una presi | 2 | 6.789765909763 | 13.58 |
| mt35cun040ab | m | Cable unipolar H07V-K con conductor multifilar de cobre clase 5 | 9 | 0.6799765565006 | 6.12 |
| %AP | ud | Accesorios, pruebas, etc. | 10 % | 1607.56 | 160.76 |
| %C  I | % | costes indirectos | 3 % | 1768.32 | 53.05 |
|  |  | Total |  |  | 1821.37 |

Claves: desagüe, muro, eléctrico, apoyo, conexión, red, electricidad, fontanería, pasamuro, refrigerante, resistencia, circuito, conducción, condensación, compresor, compacto, calor, bomba, aire, equipo, horizontal, taladro

| Medición | Uds. | Parcial |
|---|---|---|
| Sistema Biblioteca | 1 | 1.00 |
| Total |  | 1 |

**18.02.03** ud Recuperador de calor 500 (31/01/2000)
1 ud × 1210.15 = 1210.15
Equipo Recuperador de calor, S&P mod CADT-N DC 05 TERMO-REG o equivalente, con intercambiador de flujo cruzado, con batería de agua caliente incorporada, con CAUDAL DE AIRE DE 500 m3/h y una BATERIA DE AGUA CALIENTE de 2,7 kW, con filtros F7+F9 certificado por EUROVENT, montados en cajas de acero galvanizado plastificado de color blanco, de doble pared con aislamiento interior termoacústico ininflamable (M0) de fibra de vidrio de 25 mm de espesor, diseñados para montaje en falso techo en aplicaciones de interior, bocas de entrada y salida configurables, versiones para instalación horizontal y versiones para instalación vertical, embocaduras con junta estanca Incluso elementos antivibratorios y de cuelgue, taladros en muros y pasamuros, llaves de aislamiento, conexiones a la red de conductos, fontanería, desagües y electricidad. Totalmente instalado, colocado, probado y en correcto y reglamentario funcionamiento.

| Código | Ud | Descripción | Rendimiento | Precio | Importe |
|---|---|---|---|---|---|
| mo420 | h. | Cuadrilla G | 5 | 30.72 | 153.60 |
| mtP21AK04-1 | ud | Recuperador 05 con bateria de agua (material; 27/03/2017) | 1 | 867.00010850395 | 867.00 |
| mt37sve010d | Ud | Válvula de esfera de latón niquelado para roscar de 2". | 2 | 2.699906915517 | 5.40 |
| mtFAJA CONDU | ud | Faja antivibratoria de conducto | 1 | 22.389228088305 | 22.39 |
| mt37www050ca | Ud | Manguito antivibración, de goma, con rosca de 1", para una presi | 2 | 6.789765909763 | 13.58 |
| mt35cun040ab | m | Cable unipolar H07V-K con conductor multifilar de cobre clase 5 | 9 | 0.6799765565006 | 6.12 |
| %AP | ud | Accesorios, pruebas, etc. | 10 % | 1068.09 | 106.81 |
| %C  I | % | costes indirectos | 3 % | 1174.90 | 35.25 |
|  |  | Total |  |  | 1210.15 |

Claves: desagüe, muro, eléctrico, apoyo, conexión, red, electricidad, fontanería, pasamuro, refrigerante, resistencia, circuito, conducción, condensación, compresor, compacto, calor, bomba, aire, equipo, horizontal, taladro

| Medición | Uds. | Parcial |
|---|---|---|
| Sistema Comedor | 1 | 1.00 |
| Total |  | 1 |

**18.02.04** m2 CONDUCTO CLIMAVER PLATA (31/01/2000)
1289.82 m2 × 10.71 = 13813.97
Conducto autoportante para la distribución de aire climatizado ejecutado en lana de vidrio de alta densidad revestido por exterior con un complejo triplex formado por lámina de aluminio visto, refuerzo de malla de vidrio y kraftt, por el interior incorpora un velo de vidrio, aporta altos rendiemientos térmicos y acústicos, reacción al fuego M1 y clasificación F0 al índice de humos, i/p.p. de corte, ejecución, codos, embocaduras, derivaciones, elementos de fijación, sellado de uniones con cinta Climaver de aluminio, medios auxiliares y costes indirectos, totalmente instalado según normas UNE y NTE-ICI-22. Totalmente instalado, colocado, probado y en correcto y reglamentario funcionamiento.

| Código | Ud | Descripción | Rendimiento | Precio | Importe |
|---|---|---|---|---|---|
| mo162 | h. | Oficial 1ª fontanero calefactor | 0.1 | 16.349436321742 | 1.635 |
| mtP21CF030 | m2 | Panel l.v.a.d. Climaver plata (material; 14/02/2017) | 1 | 7.0497569460721 | 7.050 |
| mtP21CF050 | ud | Cinta de aluminio Climaver (material; 14/02/2017) | 0.1 | 7.6197372949034 | 0.762 |
| %AP | ud | Accesorios, pruebas, etc. | 10 % | 9.447 | 0.945 |
| %C  I | % | costes indirectos | 3 % | 10.392 | 0.312 |
|  |  | Total |  |  | 10.71 |

Claves: humo, autoportante, refuerzo, plata, ejecución, codo, malla, auxiliar, norma, medio, cinta, unión, aire, corte, complejo, clasificación, derivación, exterior, fuego, fijación, interior, térmico, acústico, alto, revestir, conducción, triple, aluminio, distribución, lámina, vidrio, lana, densidad

| Medición | Uds. | Largo | Parcial |
|---|---|---|---|
| PB (1) ZONA 1 | 1 | 254.56 | 254.56 |
| PB (2) ZONA 2 | 1 | 254.56 | 254.56 |
| PB (3) ZONA3 | 1 | 178.54 | 178.54 |
| PB (4) ZONA 4 | 1 | 93.04 | 93.04 |
| P1 (5) ZONA 5 | 1 | 254.56 | 254.56 |
| P1 (6) ZONA 6 | 1 | 254.56 | 254.56 |
| Total |  |  | 1289.82 |

**18.02.05** ud REJILLA IMPULSION 400X200 (31/01/2000)
31 ud × 21.72 = 673.32
Suministro y montaje de rejilla, provista de lamas regulables, de aluminio, de 400x200 mm, con mecanismo de regulación del caudal con lamas acopladas en oposición, accionables desde la parte frontal, fijación mediante tornillos vistos, montada en conducto rectangular. Incluso accesorios de montaje y elementos de fijación. Totalmente montada, incluso ayudas de albañilería. Incluye: Colocación y fijación de la rejilla. Totalmente instalado, colocado, probado y en correcto y reglamentario funcionamiento

| Código | Ud | Descripción | Rendimiento | Precio | Importe |
|---|---|---|---|---|---|
| mo160 | h | Oficial 1ª instalador de climatización. | 0.153 | 16.349436321742 | 2.50 |
| mo235 | h | Ayudante instalador de climatización. | 0.153 | 15.379469763204 | 2.35 |
| mt42rej020baa | Ud | Rejilla, 400X200 IMPULSION (material; 14/02/2017) | 1 | 14.319506307483 | 14.32 |
| %AP | ud | Accesorios, pruebas, etc. | 10 % | 19.17 | 1.92 |
| %C  I | % | costes indirectos | 3 % | 21.09 | 0.63 |
|  |  | Total |  |  | 21.72 |

| Medición | Uds. | Parcial |
|---|---|---|
| SISTEMA 1 | 6 | 6.00 |
| SISTEMA 2 | 6 | 6.00 |
| SISTEMA 3 | 5 | 5.00 |
| SISTEMA 4 | 2 | 2.00 |
| SISTEMA 5 | 6 | 6.00 |
| SISTEMA 6 | 6 | 6.00 |
| Total |  | 31 |

**18.02.06** ud REJILLA RETORNO 400x200 (31/01/2000)
14 ud × 17.08 = 239.12
Suministro y montaje de rejilla, provista de lamas fijas, de aluminio, de 400x200 mm, fijación mediante tornillos vistos, montada en conducto rectangular. Incluso accesorios de montaje y elementos de fijación. Totalmente montada, sin incluir ayudas de albañilería. Incluye: Colocación y fijación de la rejilla. Totalmente montada, incluso ayudas de albañilería. Incluye: Colocación y fijación de la rejilla. Totalmente instalado, colocado, probado y en correcto y reglamentario funcionamiento

| Código | Ud | Descripción | Rendimiento | Precio | Importe |
|---|---|---|---|---|---|
| mo160 | h | Oficial 1ª instalador de climatización. | 0.153 | 16.349436321742 | 2.50 |
| mo235 | h | Ayudante instalador de climatización. | 0.153 | 15.379469763204 | 2.35 |
| mtP21RR010 | ud | Rejilla retorno 400x200 (material) | 1 | 10.219647657994 | 10.22 |
| %AP | ud | Accesorios, pruebas, etc. | 10 % | 15.07 | 1.51 |
| %C  I | % | costes indirectos | 3 % | 16.58 | 0.50 |
|  |  | Total |  |  | 17.08 |

Claves: lama, marco, montaje, extruido, rejilla, fabricación, aluminio

| Medición | Uds. | Parcial |
|---|---|---|
| SISTEMA 1 | 3 | 3.00 |
| SISTEMA 2 | 3 | 3.00 |
| SISTEMA 3 | 2 | 2.00 |
| SISTEMA 4 |  |  |
| SISTEMA 5 | 3 | 3.00 |
| SISTEMA 6 | 3 | 3.00 |
| Total |  | 14 |

**18.02.06-2** ml REJILLA DE VENTILACION CONTINUA (31/01/2000)
18 ml × 18.92 = 340.56
Suministro y montaje de tira lineal de rejilla, provista de lamas fijas, de aluminio, de ancho 200mm, fijación mediante tornillos vistos, montada en conducto rectangular. Incluso accesorios de montaje y elementos de fijación. Totalmente montada, sin incluir ayudas de albañilería. Incluye: Colocación y fijación de la rejilla. Totalmente montada, incluso ayudas de albañilería. Incluye: Colocación y fijación de la rejilla. Totalmente instalado, colocado, probado y en correcto y reglamentario funcionamiento

| Código | Ud | Descripción | Rendimiento | Precio | Importe |
|---|---|---|---|---|---|
| mo160 | h | Oficial 1ª instalador de climatización. | 0.153 | 16.349436321742 | 2.50 |
| mo235 | h | Ayudante instalador de climatización. | 0.153 | 15.379469763204 | 2.35 |
| mtP21RR010-2 | ml | Rejilla (material; 15/06/2017) | 1 | 11.849591462547 | 11.85 |
| %AP | ud | Accesorios, pruebas, etc. | 10 % | 16.70 | 1.67 |
| %C  I | % | costes indirectos | 3 % | 18.37 | 0.55 |
|  |  | Total |  |  | 18.92 |

Claves: lama, marco, montaje, extruido, rejilla, fabricación, aluminio

| Medición | Uds. | Largo | Parcial |
|---|---|---|---|
|  | 2 | 9 | 18.00 |
| Total |  |  | 18 |

**18.02.07** ud EXTRACTOR ASEO (31/01/2000)
20 ud × 67.15 = 1343.00
Extractor para aseo axial, fabricado en plástico inyectado de color blanco, con motor monofásico. Irá conectado al encendido del baño. Totalmente instalado, incluyo accesorios y medios auxiliares, colocado, probado y en correcto y reglamentario funcionamiento

| Código | Ud | Descripción | Rendimiento | Precio | Importe |
|---|---|---|---|---|---|
| mo162 | h. | Oficial 1ª fontanero calefactor | 1 | 16.349436321742 | 16.35 |
| mtP21V490 | ud | Extractor aseo 110 m3/h (material; 21/06/2017) | 1 | 42.91 | 42.91 |
| %AP | ud | Accesorios, pruebas, etc. | 10 % | 59.26 | 5.93 |
| %C  I | % | costes indirectos | 3 % | 65.19 | 1.96 |
|  |  | Total |  |  | 67.15 |

Claves: baño, axial, monofásico, motor, blanco, color, inyección, fabricación, aseo, extractor, plástico

| Medición | Uds. | Parcial |
|---|---|---|
| PB | 13 | 13.00 |
| P1 | 3 | 3.00 |
| PB Edif anexo | 4 | 4.00 |
| Total |  | 20 |

**18.02.08** m. TUB.HELICOIDAL GALVANIZADA D=125mm (31/01/2000)
95 m. × 19.19 = 1823.05
Tubería helicoidal de pared lisa de D=125 mm. en chapa de acero galvanizada espesor 0,5 mm., i/p.p. de codos, derivaciones, manguitos y demás accesorios. Totalmente montada, incluso ayudas de albañilería. Incluye: Colocación y fijación de la rejilla. Totalmente instalado, colocado, probado y en correcto y reglamentario funcionamiento

| Código | Ud | Descripción | Rendimiento | Precio | Importe |
|---|---|---|---|---|---|
| mo162 | h. | Oficial 1ª fontanero calefactor | 0.5 | 16.349436321742 | 8.175 |
| mo164 | h. | Oficial 2ª fontanero calefactor | 0.5 | 16.349436321742 | 8.175 |
| mtP21CH080 | m. | Tubo pared lisa galvanizad.D=125 (material; 31/01/2000) | 1 | 2.2699217400828 | 2.270 |
| %C  I | % | costes indirectos | 3 % | 18.620 | 0.559 |
|  |  | Total |  |  | 19.19 |

Claves: codo, galvanizar, tubería, helicoidal, pared, acero, derivación, manguito, accesorio, chapa, liso

**18.02.09** m CONDUCTO EXTRACCION HUMOS COCINA D=400mm (07/04/2017)
8 m × 37.75 = 302.00
Suministro y colocación de conducto circular para instalación de ventilación (extracción de humos en Cocina) formado por tubo de chapa de acero galvanizado de pared simple lisa, autoconectable macho-hembra, de 400 mm de diámetro y 0,6 mm de espesor de chapa, colocado en posición vertical. Incluso p/p de recorte de materiales, uniones, refuerzos, embocaduras, tapas de registro, elementos de fijación, conexiones, accesorios y piezas especiales, sin incluir compuertas de regulación o cortafuego, ni rejillas y difusores. Totalmente montado, conexionado y probado por la empresa instaladora mediante las correspondientes pruebas de servicio (incluidas en este precio).

| Código | Ud | Descripción | Rendimiento | Precio | Importe |
|---|---|---|---|---|---|
| mo1600 | H | Oficial 1ª montador conductos de chapa metálica (mano de obra; 07/04/2017) | 0.7 | 16.349436321742 | 11.445 |
| mo236 | h | Ayudante montador de contductos chapa metálica (mano de obra; 07/04/2017) | 0.3 | 15.379469763204 | 4.614 |
| mt20CVG010KD | m | Tubo chapa acero galvanizado d=400mm, incluidas piezas y accesor (material; 07/04/2017) | 1 | 20.589290144627 | 20.589 |
| %C  I | % | costes indirectos | 3 % | 36.648 | 1.099 |
|  |  | Total |  |  | 37.75 |

| Medición | Uds. | Largo | Parcial |
|---|---|---|---|
| Conducto extracción | 1 | 8 | 8.00 |
| Total |  |  | 8 |

**18.02.10** ud REMATES CUBIERTA SALIDA DE CONDUCTOS (07/04/2017)
13 ud × 301.34 = 3917.42
Suministro y montaje en el extremo exterior del conducto de extracción (boca de expulsión) de sombrerete contra la lluvia de chapa galvanizada, para conducto de salida exterior de varios diámetros en cubierta inclinada con cobertura de teja, acabado liso, con malla de protección contra la entrada de hojas y pájaros, babero de plomo y cuello de conexión a conducto. Incluso p/p de elementos de anclaje y sujeción. Totalmente montado

| Código | Ud | Descripción | Rendimiento | Precio | Importe |
|---|---|---|---|---|---|
| mo1600 | H | Oficial 1ª montador conductos de chapa metálica | 0.7 | 16.349436321742 | 11.445 |
| mo236 | h | Ayudante montador de contductos chapa metálica | 0.3 | 15.379469763204 | 4.614 |
| mt20SVS270PS | ud | Remate chapa galvanizada (material; 07/04/2017) | 1 | 276.50046711466 | 276.500 |
| %C  I | % | costes indirectos | 3 % | 292.559 | 8.777 |
|  |  | Total |  |  | 301.34 |

| Medición | Uds. | Parcial |
|---|---|---|
| Remates conductos | 12 | 12.00 |
| Remates extr cocina | 1 | 1.00 |
| Total |  | 13 |

## C19 INSTALACIÓN DE GAS NATURAL (31/01/2000)
Importe: 6548.8

**19.01** ud ACOMETIDA POLIETILENO D=63 mm. (31/01/2000)
1 ud × 1432.94 = 1432.94
Suministro e instalación de la acometida de gas, formada por tubería enterrada EN polietileno de alta densidad SDR 11, de 63 mm de diámetro colocada sobre cama de arena en el fondo de la zanja (excavación incluida en presente partida), con sus correspondientes accesorios y piezas especiales, collarín de toma en carga colocado sobre la red general de distribución que sirve de enlace entre la acometida y la red y llave de acometida formada por válvula de esfera de latón niquelado de 2 1/2" de diámetro colocada mediante unión roscada, situada junto a la edificación, fuera de los límites de la propiedad, alojada en arqueta prefabricada de polipropileno de 40x40x40 cm, colocada sobre solera de hormigón en masa HM-20/P/20/I de 15 cm de espesor y cerrada superiormente con tapa de PVC. Incluso demolición y levantado del firme existente, posterior reposición con hormigón en masa HM-20/P/20/I, y conexión a la red. Se incluye la excavación y el posterior relleno principal. Totalmente montada, conexionada.

| Código | Ud | Descripción | Rendimiento | Precio | Importe |
|---|---|---|---|---|---|
| mo410 | h. | Cuadrilla E (mano de obra; 21/02/2017) | 5 | 31.69 | 158.45 |
| 19.01.01 | m3 | EXC.ZANJA A MÁQUINA T. COMPACTO (02/08/2006) | 8 | 61.32 | 490.56 |
| mt43tpo011gg | m. | TUBERÍA GAS PE D=63 mm. SDR 11 (material; 31/01/2000) | 8 | 38.76 | 310.08 |
| mtP19TPW002 | ud | Válv. acometida DN-25x32 ext. PE (material; 22/11/2001) | 1 | 99.846557597914 | 99.85 |
| mtP19TPW140 | ud | Tubo guarda con tapón l=500 mm (material; 31/01/2000) | 1 | 23.879176719461 | 23.88 |
| mtP19TPW160 | ud | Soporte para válvula-acometida (material; 22/11/2001) | 1 | 26.739078118861 | 26.74 |
| mtP19TPW170 | ud | Arqueta polipropi. válv.-acomet. (material; 22/11/2001) | 1 | 28.249026060502 | 28.25 |
| mtP19TPW120 | ud | Tallo-acometida PE/AC DN-32x1", acod. (material; 22/11/2001) | 1 | 237.89179822277 | 237.89 |
| mt01arp021c | m³ | Arena de 0,5 a 5 mm de diámetro (material; 25/01/2017) | 0.23 | 23.249198439174 | 5.35 |
| mt10hmf010NP | m³ | Hormigón HM-25/P/20/I central (material; 22/02/2017) | 0.15 | 67.677666682292 | 10.15 |
| mtP19Z010 | ud | Pruebas de presión (material; 25/11/2001) | 0 | 299.78966417481 | 0.00 |
| %C  I | % | costes indirectos | 3 % | 1391.20 | 41.74 |
|  |  | Total |  |  | 1432.94 |

Claves: distribución, acometida, red, polietileno, excavación, zanja, gas, terminación, válvula

**19.02** ud Armario de regulacion y medida (21/02/2017)
1 ud × 1496.23 = 1496.23
Conjunto de regulación y medida para gas, Q=65 m3/h con seguridad de máxima, entrada en DN65, salida en DN65 y salto de presión de MPB-MPA, instalado en un armario de acero galvanizado, incluso contador, lectura a 500 mmcda, de gas tipo G-40, realizada sobre un armario de regulación A-65, para instalaciones receptoras, i/contadores y p/p de accesorios, instalada.

| Código | Ud | Descripción | Rendimiento | Precio | Importe |
|---|---|---|---|---|---|
| mo410 | h. | Cuadrilla E | 3 | 31.69 | 95.07 |
| mtP19RA010 | ud | Arm.regulación A-65 (material; 21/06/2017) | 1 | 871.41 | 871.41 |
| mtP19CM020 | ud | Contador G40 (material; 25/05/2017) | 1 | 486.17323824266 | 486.17 |
| %C  I | % | costes indirectos | 3 % | 1452.65 | 43.58 |
|  |  | Total |  |  | 1496.23 |

Claves: armario, contador, accesorio, receptor, gas, regulación

**19.03** m. TUB.AC.DIN 2440 D=2" S/SOLD. (31/01/2000)
80 m. × 29.07 = 2325.60
Tubería para gas en acero DIN 2440 sin soldadura de D=2", para instalaciones receptoras, i/p.p. de accesorios y pruebas de presión.

| Código | Ud | Descripción | Rendimiento | Precio | Importe |
|---|---|---|---|---|---|
| mo410 | h. | Cuadrilla E | 0.25 | 31.69 | 7.92 |
| mtP19TAA060 | m. | Tub.ac.DIN 2440 D=2" s/sold. (material; 14/02/2017) | 1 | 17.729388745228 | 17.73 |
| %AP | ud | Accesorios, pruebas, etc. | 10 % | 25.65 | 2.57 |
| %C  I | % | costes indirectos | 3 % | 28.22 | 0.85 |
|  |  | Total |  |  | 29.07 |

Claves: soldadura, gas, tubería, acero, accesorio, prueba, receptor, presión

**19.04** ud VÁLVULA GAS D=2 (02/08/2006)
3 ud × 182.63 = 547.89
Instalación de válvula para instalaciones receptoras de gas, en D=2", i/p.p. de accesorios de conexión con la tubería.

| Código | Ud | Descripción | Rendimiento | Precio | Importe |
|---|---|---|---|---|---|
| mo410 | h. | Cuadrilla E | 1 | 31.69 | 31.69 |
| mtP19WVA080 | ud | Válv. PN-5 M/M DN=2" (material; 02/08/2006) | 1 | 130.9754843683 | 130.98 |
| %aux | % | Medios auxiliares especificos (02/08/2006) | 9 % | 162.67 | 14.64 |
| %C  I | % | costes indirectos | 3 % | 177.31 | 5.32 |
|  |  | Total |  |  | 182.63 |

Claves: accesorio, gas, receptor, válvula, conexión, tubería

**19.05** ud Instalacion Deteccion y Control Gas (31/01/2000)
1 ud × 746.14 = 746.14
Instalación de sistema de detección de gas compuesta por:
- 2 sondas
- 1 centralita
- 1 Electroválvula completa de gas
- Elementos de señalización de fuga de gas en el exterior de la sala de calderas
Incluso cuadro para albergar la aparamenta contactores apropiados a instalar en cuadro eléctrico, seta de STOP (aparamenta de marca schneider o equivalente). Totalmente instalado colocado, probado y funcionando.

| Código | Ud | Descripción | Rendimiento | Precio | Importe |
|---|---|---|---|---|---|
| mo410 | h. | Cuadrilla E | 2 | 31.69 | 63.38 |
| mtP19SC020 | ud | Electroválv. 1/2" 500 mbar n/abi (material; 21/06/2017) | 1 | 265.46 | 265.46 |
| mtP19SC090 | ud | Centralita electrónica dos zonas (material; 18/04/2016) | 1 | 230.07206782302 | 230.07 |
| mtP19SC120 | ud | Sonda gas/natural aliment=12 Vcc (material; 18/04/2016) | 2 | 49.818282418909 | 99.64 |
| %AP | ud | Accesorios, pruebas, etc. | 10 % | 658.55 | 65.86 |
| %C  I | % | costes indirectos | 3 % | 724.41 | 21.73 |
|  |  | Total |  |  | 746.14 |

## C20 SANITARIOS, GRIFERÍAS Y EQUIPAMIENTO (20/01/2017)
Importe: 33288.38

**20.01** ud INODORO PORCELANA SANITARIA (20/01/2017)
17 ud × 151.18 = 2570.06
Suministro e instalación de taza de inodoro para conectar a fluxor, de porcelana sanitaria, color blanco, con asiento compacto de inodoro de material antibaceriano, todo ello tipo The GAP de Roca o equivalente; para fijar al suelo mediante puntos de anclaje y adosar a mocheta en caso de inodoros de espacios adaptados y a pared en el resto de los casos. Incluso conexión a la red de agua fría y a la red de evacuación existentes, fijación del aparato y sellado con silicona. Totalmente instalado, conexionado, probado y en funcionamiento. El fluxor no se mide en esta partida.
Para evitar que se produzca el fenómeno electroquímico de la corrosión galvánica entre metales con diferente potencial, se tomarán las siguientes medidas: evitar el contacto físico entre ellos, aislar eléctricamente los metales con diferente potencial y evitar el contacto entre los elementos metálicos y el yeso.
NORMATIVA de APLIACIÓN:
Instalación : DB-HS
Montaje según DB-SUA 9 y Reglamento de Accesibilidad de Castilla y León.
CRITERIO DE MEDICIÓN EN PROYECTONúmero de unidades previstas, según documentación gráfica de Proyecto.
CONDICIONES PREVIAS QUE HAN DE CUMPLIRSE ANTES DE LA EJECUCIÓN DE LAS UNIDADES DE OBRA DEL SOPORTE. Se comprobará que el paramento soporte está completamente acabado y que las instalaciones de agua fría, de agua caliente y de salubridad están terminadas.
PROCESO DE EJECUCIÓN. FASES DE EJECUCIÓN. Replanteo y trazado en el paramento soporte de la situación del aparato. Colocación de los elementos de fijación suministrados por el fabricante. Nivelación, aplomado y colocación del aparato. Conexión a la red de evacuación. Conexión a la red de agua fría. Montaje de accesorios y complementos. Sellado de juntas.
CONDICIONES DE TERMINACIÓN.Quedará nivelado en ambas direcciones, en la posición prevista y fijado correctamente. Se garantizará la estanqueidad de las conexiones y el sellado de las juntas.
CONSERVACIÓN Y MANTENIMIENTO. El aparato sanitario se precintará, quedando protegido de materiales agresivos, impactos y suciedad, y evitándose su utilización. No se someterá a cargas para las cuales no está diseñado, ni se manejarán elementos duros ni pesados en su alrededor, para evitar que se produzcan impactos sobre su superficie.
CRITERIO DE MEDICIÓN EN OBRA Y CONDICIONES DE ABONO. Se medirá el número de unidades realmente colocadas según especificaciones de Proyecto.

| Código | Ud | Descripción | Rendimiento | Precio | Importe |
|---|---|---|---|---|---|
| mt30ips010a | ud | Inodoro para fluxor,c/asiento, c/fijación, c/codo de evacuación (material; 22/01/2017) | 1 | 121.15582292001 | 121.16 |
| mt30www010 | ud | Material auxiliar para instalación de aparato sanitario (material; 20/01/2017) | 1 | 1.0099651795082 | 1.01 |
| mo165 | h | Oficial 1ª fontanero | 1.505 | 16.349436321742 | 24.61 |
| %C I | % | costes indirectos | 3 % | 146.78 | 4.40 |
|  |  | Total |  |  | 151.18 |

| Medición | Uds. | Parcial |
|---|---|---|
| PLANTA BAJA |  |  |
| Aseo Profesores | 2 | 2.00 |
| Aseo Al-1 | 1 | 1.00 |
| Aseo Al-2 | 1 | 1.00 |
| Aseo Al-3 | 2 | 2.00 |
| Aseo Al-4 | 4 | 4.00 |
| Vestuarios | 2 | 2.00 |
| PLANTA PRIMERA |  |  |
| Aseo Al-5 | 2 | 2.00 |
| Aseo Al-6 | 3 | 3.00 |
| Total |  | 17 |

**20.02** ud INODORO INFANTIL (20/01/2017)
8 ud × 186.84 = 1494.72
Suministro e instalación de taza de inodoro infantil para conectar a fluxor, de porcelana sanitaria, color blanco, con asiento compacto de inodoro de espuma antibaceriana en color amarillo, todo ello tipo Happening de Roca o equivalente; para fijar al suelo mediante puntos de anclaje y adosar a pared. Incluso conexión a la red de agua fría y a la red de evacuación existentes, fijación del aparato y sellado con silicona. Totalmente instalado, conexionado, probado y en funcionamiento. El fluxor no se mide en esta partida.
Para evitar que se produzca el fenómeno electroquímico de la corrosión galvánica entre metales con diferente potencial, se tomarán las siguientes medidas: evitar el contacto físico entre ellos, aislar eléctricamente los metales con diferente potencial y evitar el contacto entre los elementos metálicos y el yeso.
NORMATIVA de APLIACIÓN: Instalación : DB-HS
CRITERIO DE MEDICIÓN EN PROYECTO. Número de unidades previstas, según documentación gráfica de Proyecto.
CONDICIONES PREVIAS QUE HAN DE CUMPLIRSE ANTES DE LA EJECUCIÓN DE LAS UNIDADES DE OBRA DEL SOPORTE. Se comprobará que el paramento soporte está completamente acabado y que las instalaciones de agua fría, de agua caliente y de salubridad están terminadas.
PROCESO DE EJECUCIÓN. FASES DE EJECUCIÓN. Replanteo y trazado en el paramento soporte de la situación del aparato. Colocación de los elementos de fijación suministrados por el fabricante. Nivelación, aplomado y colocación del aparato. Conexión a la red de evacuación. Conexión a la red de agua fría. Montaje de accesorios y complementos. Sellado de juntas.
CONDICIONES DE TERMINACIÓN. Quedará nivelado en ambas direcciones, en la posición prevista y fijado correctamente. Se garantizará la estanqueidad de las conexiones y el sellado de las juntas.
CONSERVACIÓN Y MANTENIMIENTO. El aparato sanitario se precintará, quedando protegido de materiales agresivos, impactos y suciedad, y evitándose su utilización. No se someterá a cargas para las cuales no está diseñado, ni se manejarán elementos duros ni pesados en su alrededor, para evitar que se produzcan impactos sobre su superficie.
CRITERIO DE MEDICIÓN EN OBRA Y CONDICIONES DE ABONO. Se medirá el número de unidades realmente colocadas según especificaciones de Proyecto.

| Código | Ud | Descripción | Rendimiento | Precio | Importe |
|---|---|---|---|---|---|
| mt30ips010b | ud | Inodoro infantil,c/ asiento, c/ fijación, c/codo de evacuación (material; 22/01/2017) | 1 | 155.78462902533 | 155.78 |
| mt30www010 | ud | Material auxiliar para instalación de aparato sanitario | 1 | 1.0099651795082 | 1.01 |
| mo165 | h | Oficial 1ª fontanero | 1.505 | 16.349436321742 | 24.61 |
| %C I | % | costes indirectos | 3 % | 181.40 | 5.44 |
|  |  | Total |  |  | 186.84 |

| Medición | Uds. | Parcial |
|---|---|---|
| Aseos Aulas infantil | 6 | 6.00 |
| Aseo aula usos múltiples infantil | 2 | 2.00 |
| Total |  | 8 |

**20.03** ud FLUXOR INODORO DOBLE DESCARGA 3/6L (22/01/2017)
25 ud × 182.39 = 4559.75
Suministro y colocación de fluxor exterior para inodoro, con doble descarga 3/6litros y accionamiento pulsador, tipo Aqua ref 5A9577C00 de Roca o equivalente, caudal de 1,2 l/s, conexión macho para la entrada de agua de 3/4". Incluso elementos de conexión y tubo de descarga. Totalmente instalada, conexionada, probada y en funcionamiento.
Para evitar que se produzca el fenómeno electroquímico de la corrosión galvánica entre metales con diferente potencial, se tomarán las siguientes medidas: evitar el contacto físico entre ellos, aislar eléctricamente los metales con diferente potencial y evitar el contacto entre los elementos metálicos y el yeso. Las válvulas de desagüe no se unirán con masilla
NORMATIVA DE APLICACIÓN Instalación: CTE. DB-HS Salubridad.
CRITERIO DE MEDICIÓN EN PROYECTO Número de unidades previstas, según documentación gráfica de Proyecto.
CONDICIONES PREVIAS QUE HAN DE CUMPLIRSE ANTES DE LA EJECUCIÓN DE LAS UNIDADES DE OBRA DEL SOPORTE. Se comprobará que el paramento soporte está completamente acabado y que las instalaciones de agua fría, de agua caliente y de salubridad están terminadas. Se comprobará que su situación se corresponde con la de Proyecto y que hay espacio suficiente para su instalación.
PROCESO DE EJECUCIÓN. FASES DE EJECUCIÓN. Replanteo. Colocación del fluxor. Conexionado.
CONDICIONES DE TERMINACIÓN. Se garantizará la estanqueidad de las conexiones y el sellado de las juntas.
CONSERVACIÓN Y MANTENIMIENTO. Se protegerá frente a golpes y salpicaduras.
CRITERIO DE MEDICIÓN EN OBRA Y CONDICIONES DE ABONO Se medirá el número de unidades realmente colocadas según especificaciones de Proyecto.

| Código | Ud | Descripción | Rendimiento | Precio | Importe |
|---|---|---|---|---|---|
| mt31gmp400kc | ud | Fluxor visto para inodoro doble descarga (material; 22/01/2017) | 1 | 143.27506031677 | 143.28 |
| mt31gmp500e | ud | Tubo de descarga fluxor inodoro (material; 22/01/2017) | 1 | 24.239164308197 | 24.24 |
| mt37www010 | ud | Material auxiliar para instalaciones de fontanería. (material; 22/01/2017) | 1 | 1.3499534577585 | 1.35 |
| mo165 | h | Oficial 1ª fontanero | 0.502 | 16.349436321742 | 8.21 |
| %C I | % | costes indirectos | 3 % | 177.08 | 5.31 |
|  |  | Total |  |  | 182.39 |

| Medición | Uds. | Parcial |
|---|---|---|
| INODOROS PRIMARIA |  |  |
| Aseo Profesores | 2 | 2.00 |
| Aseo Al-1 | 1 | 1.00 |
| Aseo Al-2 | 1 | 1.00 |
| Aseo Al-3 | 2 | 2.00 |
| Aseo Al-4 | 4 | 4.00 |
| Vestuarios | 2 | 2.00 |
| PLANTA PRIMERA |  |  |
| Aseo Al-5 | 2 | 2.00 |
| Aseo Al-6 | 3 | 3.00 |
| INODOROS INFANTIL |  |  |
| Aseos Aulas infantil | 6 | 6.00 |
| Aseo aula usos múltiples infantil | 2 | 2.00 |
| Total |  | 25 |

**20.04** ud URINARIO MURAL MINI DE ROCA C/FLUXOR (20/01/2017)
6 ud × 150.49 = 902.94
Suministro e instalación de urinario de porcelana sanitaria, con alimentación superior vista, modelo Mini "ROCA" o equivalente, equipado con fluxor de 1/2" para urinario, con tiempo de flujo ajustable, tipo Aqualine de Roca o equivalente, acabado cromo, modelo Aqua o equivalente. Incluso conexión a la red de agua fría y a la red de evacuación existente, fijación del aparato y sellado con silicona. Totalmente instalado, conexionado, probado y en funcionamiento.
NORMATIVA DE APLICACIÓN. Ejecución: CTE. DB-HS Salubridad.
MEDIDAS PARA ASEGURAR LA COMPATIBILIDAD ENTRE LOS DIFERENTES PRODUCTOS, ELEMENTOS Y SISTEMAS CONSTRUCTIVOS QUE COMPONEN LA UNIDAD DE OBRA. Para evitar que se produzca el fenómeno electroquímico de la corrosión galvánica entre metales con diferente potencial, se tomarán las siguientes medidas: evitar el contacto físico entre ellos, aislar eléctricamente los metales con diferente potencial y evitar el contacto entre los elementos metálicos y el yeso
CRITERIO DE MEDICIÓN EN PROYECTO. Número de unidades previstas, según documentación gráfica de Proyecto.
CONDICIONES PREVIAS QUE HAN DE CUMPLIRSE ANTES DE LA EJECUCIÓN DE LAS UNIDADES DE OBRA. DEL SOPORTE. Se comprobará que el paramento soporte está completamente acabado y que las instalaciones de agua fría, de agua caliente y de salubridad están terminadas.
PROCESO DE EJECUCIÓN FASES DE EJECUCIÓN. Replanteo y trazado en el paramento soporte de la situación del aparato. Colocación de los elementos de fijación suministrados por el fabricante. Nivelación, aplomado y colocación del aparato. Conexión a la red de evacuación. Montaje de la grifería. Conexión a la red de agua fría. Montaje de accesorios y complementos. Sellado de juntas.
CONDICIONES DE TERMINACIÓN. Quedará nivelado en ambas direcciones, en la posición prevista y fijado correctamente. Se garantizará la estanqueidad de las conexiones y el sellado de las juntas.
CONSERVACIÓN Y MANTENIMIENTO. El aparato sanitario se precintará, quedando protegido de materiales agresivos, impactos y suciedad, y evitándose su utilización. No se someterá a cargas para las cuales no está diseñado, ni se manejarán elementos duros ni pesados en su alrededor, para evitar que se produzcan impactos sobre su superficie.
CRITERIO DE MEDICIÓN EN OBRA Y CONDICIONES DE ABONO. Se medirá el número de unidades realmente colocadas según especificaciones de Proyecto.

| Código | Ud | Descripción | Rendimiento | Precio | Importe |
|---|---|---|---|---|---|
| mt30uar030a | ud | Urinario porcelana sanit. Mini Roca (material; 21/01/2017) | 1 | 34.90879645211 | 34.91 |
| mt31gmo058a | ud | Fluxor urinario Aqualine (material; 21/01/2017) | 1 | 93.76676721038 | 93.77 |
| mt30www010 | ud | Material auxiliar para instalación de aparato sanitario | 1 | 1.0099651795082 | 1.01 |
| mo165 | h | Oficial 1ª fontanero | 1.004 | 16.349436321742 | 16.41 |
| %C I | % | costes indirectos | 3 % | 146.10 | 4.38 |
|  |  | Total |  |  | 150.49 |

| Medición | Uds. | Parcial |
|---|---|---|
| PLANTA BAJA |  |  |
| Aseo Al-3 | 4 | 4.00 |
| PLANTA PRIMERA |  |  |
| Aseo Al-5 | 2 | 2.00 |
| Total |  | 6 |

**20.05** ud LAVABO MURAL 420x320 C/ GRIF.TEMP. MEZCLADORA LAVAMANOS. (20/01/2017)
11 ud × 257.04 = 2827.44
Suministro e instalación de lavabo de porcelana sanitaria, mural, con rebosadero, modelo Emma Square de Gala o equivalente, color blanco, de 420x320 mm, con válvula de desagüe, con sifón botella. Incluso conexión a la red de evacuación existente, fijación del aparato y sellado con silicona.
Incluso con grifería temporizada, mezcladora, de repisa, modelo Instant de Roca o equivalente, para lavabo, aireador, con tiempo de flujo de 10 segundos, limitador de caudal a 2 l/min, acabado cromado. Incluso elementos de conexión a las redes de agua fría y caliente, enlaces de alimentación flexibles de 1/2" de diámetro y 350 mm de longitud, válvulas antirretorno y dos llaves de paso.
Todo ello totalmente instalado, conexionado, probado y en funcionamiento.
Para evitar que se produzca el fenómeno electroquímico de la corrosión galvánica entre metales con diferente potencial, se tomarán las siguientes medidas: evitar el contacto físico entre ellos, aislar eléctricamente los metales con diferente potencial y evitar el contacto entre los elementos metálicos y el yeso. Las válvulas de desagüe no se unirán con masilla.
NORMATIVA DE APLICACIÓN. Ejecución: CTE. DB-HS Salubridad.
CRITERIO DE MEDICIÓN EN PROYECTO. Número de unidades previstas, según documentación gráfica de Proyecto.
CONDICIONES PREVIAS QUE HAN DE CUMPLIRSE ANTES DE LA EJECUCIÓN DE LAS UNIDADES DE OBRA DEL SOPORTE. Se comprobará que el paramento soporte está completamente acabado y que las instalaciones de agua fría, de agua caliente y de salubridad están terminadas. Se comprobará que su situación se corresponde con la de Proyecto y que hay espacio suficiente para su instalación.
CRITERIO DE MEDICIÓN EN OBRA Y CONDICIONES DE ABONO. Se medirá el número de unidades realmente colocadas según especificaciones de Proyecto.
PROCESO DE EJECUCIÓN. FASES DE EJECUCIÓN. Replanteo y trazado en el paramento soporte de la situación del aparato. Colocación de los elementos de fijación suministrados por el fabricante. Nivelación, aplomado y colocación del aparato. Colocación del grifo. Conexionado. Conexión a la red de evacuación. Montaje de accesorios y complementos. Sellado de juntas.
CONDICIONES DE TERMINACIÓN. Quedará nivelado en ambas direcciones, en la posición prevista y fijado correctamente. Se garantizará la estanqueidad de las conexiones y el sellado de las juntas.
CONSERVACIÓN Y MANTENIMIENTO. El aparato sanitario se precintará, quedando protegido de materiales agresivos, impactos y suciedad, y evitándose su utilización. No se someterá a cargas para las cuales no está diseñado, ni se manejarán elementos duros ni pesados en su alrededor, para evitar que se produzcan impactos sobre su superficie. La grifería se protegerá frente a golpes y salpicaduras.

| Código | Ud | Descripción | Rendimiento | Precio | Importe |
|---|---|---|---|---|---|
| mt30lps050ab | ud | Lavabo de porcelana sanitaria infantil, mural, c/juego fijación (material; 22/01/2017) | 1 | 75.487397426806 | 75.49 |
| mt30sif010c | ud | Sifón botella extensible, para lavabo, acabado blanco. (material; 22/01/2017) | 1 | 7.1197545327706 | 7.12 |
| mt30valv010c | ud | Válvula de desagüe p/ lavabo de 32mm c/cadena (material; 22/01/2017) | 1 | 2.6899072602743 | 2.69 |
| mt30lla010 | ud | Llave de regulación para lavabo 1/2", acab. cromado (material; 22/01/2017) | 2 | 12.209579051282 | 24.42 |
| mt30www010 | ud | Material auxiliar para instalación de aparato sanitario | 1 | 1.0099651795082 | 1.01 |
| mt31gmp020foa | ud | Grifo temporizado mezclador de repisa de lavabo (material; 24/04/2017) | 1 | 116.94596806285 | 116.95 |
| mt37www010 | ud | Material auxiliar para instalaciones de fontanería. | 1 | 1.3499534577585 | 1.35 |
| mo165 | h | Oficial 1ª fontanero | 1.255 | 16.349436321742 | 20.52 |
| %C I | % | costes indirectos | 3 % | 249.55 | 7.49 |
|  |  | Total |  |  | 257.04 |

| Medición | Uds. | Parcial |
|---|---|---|
| PLANTA BAJA |  |  |
| Aulas infantil | 3 | 3.00 |
| Aseos aulas infantil | 6 | 6.00 |
| Aseo Aula Usos múltiples | 2 | 2.00 |
| Total |  | 11 |

**20.06** ud LAVABO MURAL 420x320 C/ GRIF.TEMP. LAVAMANOS. (20/01/2017)
4 ud × 192.42 = 769.68
Suministro e instalación de lavabo de porcelana sanitaria, mural, con rebosadero, modelo Emma Square de Gala o equivalente, color blanco, de 420x320 mm, con válvula de desagüe, con sifón botella. Incluso conexión a la red de evacuación existente, fijación del aparato y sellado con silicona.
Incluso con grifería temporizada, de repisa, modelo Instant de Roca o equivalente, para lavabo, aireador, con tiempo de flujo de 10 segundos, limitador de caudal a 2 l/min, acabado cromado. Incluso elementos de conexión a las redes de agua fría, enlaces de alimentación flexibles de 1/2" de diámetro y 350 mm de longitud, válvulas antirretorno y dos llaves de paso.
Todo ello totalmente instalado, conexionado, probado y en funcionamiento.
Todo ello totalmente instalado, conexionado, probado y en funcionamiento.
Para evitar que se produzca el fenómeno electroquímico de la corrosión galvánica entre metales con diferente potencial, se tomarán las siguientes medidas: evitar el contacto físico entre ellos, aislar eléctricamente los metales con diferente potencial y evitar el contacto entre los elementos metálicos y el yeso. Las válvulas de desagüe no se unirán con masilla.
NORMATIVA DE APLICACIÓN. Ejecución: CTE. DB-HS Salubridad.
CRITERIO DE MEDICIÓN EN PROYECTO. Número de unidades previstas, según documentación gráfica de Proyecto.
CONDICIONES PREVIAS QUE HAN DE CUMPLIRSE ANTES DE LA EJECUCIÓN DE LAS UNIDADES DE OBRA DEL SOPORTE. Se comprobará que el paramento soporte está completamente acabado y que las instalaciones de agua fría, de agua caliente y de salubridad están terminadas. Se comprobará que su situación se corresponde con la de Proyecto y que hay espacio suficiente para su instalación.
CRITERIO DE MEDICIÓN EN OBRA Y CONDICIONES DE ABONO. Se medirá el número de unidades realmente colocadas según especificaciones de Proyecto.
PROCESO DE EJECUCIÓN. FASES DE EJECUCIÓN. Replanteo y trazado en el paramento soporte de la situación del aparato. Colocación de los elementos de fijación suministrados por el fabricante. Nivelación, aplomado y colocación del aparato. Colocación del grifo. Conexionado. Conexión a la red de evacuación. Montaje de accesorios y complementos. Sellado de juntas.
CONDICIONES DE TERMINACIÓN.Quedará nivelado en ambas direcciones, en la posición prevista y fijado correctamente. Se garantizará la estanqueidad de las conexiones y el sellado de las juntas.
CONSERVACIÓN Y MANTENIMIENTO. El aparato sanitario se precintará, quedando protegido de materiales agresivos, impactos y suciedad, y evitándose su utilización. No se someterá a cargas para las cuales no está diseñado, ni se manejarán elementos duros ni pesados en su alrededor, para evitar que se produzcan impactos sobre su superficie.
La grifería se protegerá frente a golpes y salpicaduras.

| Código | Ud | Descripción | Rendimiento | Precio | Importe |
|---|---|---|---|---|---|
| mt30lps050ab | ud | Lavabo de porcelana sanitaria infantil, mural, c/juego fijación | 1 | 75.487397426806 | 75.49 |
| mt30sif010c | ud | Sifón botella extensible, para lavabo, acabado blanco. | 1 | 7.1197545327706 | 7.12 |
| mt30valv010c | ud | Válvula de desagüe p/ lavabo de 32mm c/cadena | 1 | 2.6899072602743 | 2.69 |
| mt30lla010 | ud | Llave de regulación para lavabo 1/2", acab. cromado | 2 | 12.209579051282 | 24.42 |
| mt30www010 | ud | Material auxiliar para instalación de aparato sanitario | 1 | 1.0099651795082 | 1.01 |
| mt31gmp020fob | ud | Grifo temporizado de repisa de lavabo (material; 24/04/2017) | 1 | 54.218130725678 | 54.22 |
| mt37www010 | ud | Material auxiliar para instalaciones de fontanería. | 1 | 1.3499534577585 | 1.35 |
| mo165 | h | Oficial 1ª fontanero | 1.255 | 16.349436321742 | 20.52 |
| %C I | % | costes indirectos | 3 % | 186.82 | 5.60 |
|  |  | Total |  |  | 192.42 |

| Medición | Uds. | Parcial |
|---|---|---|
| PLANTA PRIMERA |  |  |
| Aseo Al-5 | 2 | 2.00 |
| Aseo Al-6 | 2 | 2.00 |
| Total |  | 4 |

**20.07** ud LAVABO MURAL 600x450 C/ GRIF.TEMP. MEZCLADORA LAVAMANOS. (20/01/2017)
5 ud × 262.5 = 1312.50
Suministro e instalación de lavabo de porcelana sanitaria, mural, con rebosadero, modelo Emma Square de Gala o equivalente, color blanco, de 600x450 mm, con válvula de desagüe, con sifón botella. Incluso conexión a la red de evacuación existente, fijación del aparato y sellado con silicona.
Incluso con grifería temporizada, mezcladora, de repisa, modelo Instant de Roca o equivalente, para lavabo, aireador, con tiempo de flujo de 10 segundos, limitador de caudal a 2 l/min, acabado cromado. Incluso elementos de conexión a las redes de agua fría y caliente, enlaces de alimentación flexibles de 1/2" de diámetro y 350 mm de longitud, válvulas antirretorno y dos llaves de paso.
Todo ello totalmente instalado, conexionado, probado y en funcionamiento.
Para evitar que se produzca el fenómeno electroquímico de la corrosión galvánica entre metales con diferente potencial, se tomarán las siguientes medidas: evitar el contacto físico entre ellos, aislar eléctricamente los metales con diferente potencial y evitar el contacto entre los elementos metálicos y el yeso. Las válvulas de desagüe no se unirán con masilla.
NORMATIVA DE APLICACIÓN. Ejecución: CTE. DB-HS Salubridad.
Montaje según DB-SUA 9 y Reglamento de Accesibilidad de Castilla y León.
CRITERIO DE MEDICIÓN EN PROYECTO. Número de unidades previstas, según documentación gráfica de Proyecto.
CONDICIONES PREVIAS QUE HAN DE CUMPLIRSE ANTES DE LA EJECUCIÓN DE LAS UNIDADES DE OBRA
DEL SOPORTE. Se comprobará que el paramento soporte está completamente acabado y que las instalaciones de agua fría, de agua caliente y de salubridad están terminadas.Se comprobará que su situación se corresponde con la de Proyecto y que hay espacio suficiente para su instalación.
CRITERIO DE MEDICIÓN EN OBRA Y CONDICIONES DE ABONO. Se medirá el número de unidades realmente colocadas según especificaciones de Proyecto.
PROCESO DE EJECUCIÓN FASES DE EJECUCIÓN. Replanteo y trazado en el paramento soporte de la situación del aparato. Colocación de los elementos de fijación suministrados por el fabricante. Nivelación, aplomado y colocación del aparato. Colocación del grifo. Conexionado. Conexión a la red de evacuación. Montaje de accesorios y complementos. Sellado de juntas.
CONDICIONES DE TERMINACIÓN. Quedará nivelado en ambas direcciones, en la posición prevista y fijado correctamente. Se garantizará la estanqueidad de las conexiones y el sellado de las juntas.
CONSERVACIÓN Y MANTENIMIENTO. El aparato sanitario se precintará, quedando protegido de materiales agresivos, impactos y suciedad, y evitándose su utilización. No se someterá a cargas para las cuales no está diseñado, ni se manejarán elementos duros ni pesados en su alrededor, para evitar que se produzcan impactos sobre su superficie.
La grifería se protegerá frente a golpes y salpicaduras.

| Código | Ud | Descripción | Rendimiento | Precio | Importe |
|---|---|---|---|---|---|
| mt30lps050aq | ud | Lavabo de porcelana sanitaria , mural, c/juego fijación (material; 22/01/2017) | 1 | 80.787214705413 | 80.79 |
| mt30sif010c | ud | Sifón botella extensible, para lavabo, acabado blanco. | 1 | 7.1197545327706 | 7.12 |
| mt30valv010c | ud | Válvula de desagüe p/ lavabo de 32mm c/cadena | 1 | 2.6899072602743 | 2.69 |
| mt30lla010 | ud | Llave de regulación para lavabo 1/2", acab. cromado | 2 | 12.209579051282 | 24.42 |
| mt30www010 | ud | Material auxiliar para instalación de aparato sanitario | 1 | 1.0099651795082 | 1.01 |
| mt31gmp020foa | ud | Grifo temporizado mezclador de repisa de lavabo | 1 | 116.94596806285 | 116.95 |
| mt37www010 | ud | Material auxiliar para instalaciones de fontanería. | 1 | 1.3499534577585 | 1.35 |
| mo165 | h | Oficial 1ª fontanero | 1.255 | 16.349436321742 | 20.52 |
| %C I | % | costes indirectos | 3 % | 254.85 | 7.65 |
|  |  | Total |  |  | 262.5 |

| Medición | Uds. | Parcial |
|---|---|---|
| PLANTA BAJA |  |  |
| Aseos Profesores | 2 | 2.00 |
| Vestuarios | 2 | 2.00 |
| Cocina | 1 | 1.00 |
| Total |  | 5 |

**20.08** ud LAVABO MURAL 600x450 C/ GRIF.TEMP. LAVAMANOS. (20/01/2017)
4 ud × 197.88 = 791.52
Suministro e instalación de lavabo de porcelana sanitaria, mural, con rebosadero, modelo Emma Square de Gala o equivalente, color blanco, de 600x450 mm, con válvula de desagüe, con sifón botella. Incluso conexión a la red de evacuación existente, fijación del aparato y sellado con silicona.
Incluso con grifería temporizada, de repisa, modelo Instant de Roca o equivalente, para lavabo, aireador, con tiempo de flujo de 10 segundos, limitador de caudal a 2 l/min, acabado cromado. Incluso elementos de conexión a las redes de agua fría, enlaces de alimentación flexibles de 1/2" de diámetro y 350 mm de longitud, válvulas antirretorno y dos llaves de paso.
Todo ello totalmente instalado, conexionado, probado y en funcionamiento.
Para evitar que se produzca el fenómeno electroquímico de la corrosión galvánica entre metales con diferente potencial, se tomarán las siguientes medidas: evitar el contacto físico entre ellos, aislar eléctricamente los metales con diferente potencial y evitar el contacto entre los elementos metálicos y el yeso. Las válvulas de desagüe no se unirán con masilla.
NORMATIVA DE APLICACIÓN. Ejecución: CTE. DB-HS Salubridad. Montaje según DB-SUA 9 y Reglamento de Accesibilidad de Castilla y León.
CRITERIO DE MEDICIÓN EN PROYECTO. Número de unidades previstas, según documentación gráfica de Proyecto.
CONDICIONES PREVIAS QUE HAN DE CUMPLIRSE ANTES DE LA EJECUCIÓN DE LAS UNIDADES DE OBRA. DEL SOPORTE. Se comprobará que el paramento soporte está completamente acabado y que las instalaciones de agua fría, de agua caliente y de salubridad están terminadas.Se comprobará que su situación se corresponde con la de Proyecto y que hay espacio suficiente para su instalación.
CRITERIO DE MEDICIÓN EN OBRA Y CONDICIONES DE ABONO. Se medirá el número de unidades realmente colocadas según especificaciones de Proyecto.
PROCESO DE EJECUCIÓN FASES DE EJECUCIÓN. Replanteo y trazado en el paramento soporte de la situación del aparato. Colocación de los elementos de fijación suministrados por el fabricante. Nivelación, aplomado y colocación del aparato. Colocación del grifo. Conexionado. Conexión a la red de evacuación. Montaje de accesorios y complementos. Sellado de juntas.
CONDICIONES DE TERMINACIÓN. Quedará nivelado en ambas direcciones, en la posición prevista y fijado correctamente. Se garantizará la estanqueidad de las conexiones y el sellado de las juntas.
CONSERVACIÓN Y MANTENIMIENTO. El aparato sanitario se precintará, quedando protegido de materiales agresivos, impactos y suciedad, y evitándose su utilización. No se someterá a cargas para las cuales no está diseñado, ni se manejarán elementos duros ni pesados en su alrededor, para evitar que se produzcan impactos sobre su superficie.
La grifería se protegerá frente a golpes y salpicaduras.

| Código | Ud | Descripción | Rendimiento | Precio | Importe |
|---|---|---|---|---|---|
| mt30lps050aq | ud | Lavabo de porcelana sanitaria , mural, c/juego fijación | 1 | 80.787214705413 | 80.79 |
| mt30sif010c | ud | Sifón botella extensible, para lavabo, acabado blanco. | 1 | 7.1197545327706 | 7.12 |
| mt30valv010c | ud | Válvula de desagüe p/ lavabo de 32mm c/cadena | 1 | 2.6899072602743 | 2.69 |
| mt30lla010 | ud | Llave de regulación para lavabo 1/2", acab. cromado | 2 | 12.209579051282 | 24.42 |
| mt30www010 | ud | Material auxiliar para instalación de aparato sanitario | 1 | 1.0099651795082 | 1.01 |
| mt31gmp020fob | ud | Grifo temporizado de repisa de lavabo | 1 | 54.218130725678 | 54.22 |
| mt37www010 | ud | Material auxiliar para instalaciones de fontanería. | 1 | 1.3499534577585 | 1.35 |
| mo165 | h | Oficial 1ª fontanero | 1.255 | 16.349436321742 | 20.52 |
| %C I | % | costes indirectos | 3 % | 192.12 | 5.76 |
|  |  | Total |  |  | 197.88 |

| Medición | Uds. | Parcial |
|---|---|---|
| PLANTA BAJA |  |  |
| Aseo Al-1 | 1 | 1.00 |
| Aseo Al-2 | 1 | 1.00 |
| PLANTA PRIMERA |  |  |
| Aseo Al-5 | 1 | 1.00 |
| Aseo Al-6 | 1 | 1.00 |
| Total |  | 4 |

**20.09** ud LAVABO BAJO ENCIMERA C/ GRIF.TEMP. LAVAMANOS. (20/01/2017)
15 ud × 198.38 = 2975.70
Suministro e instalación de lavabo de porcelana sanitaria, bajo encimera, con rebosadero, modelo Foro de Roca o equivalente, color Blanco, de diámetro=410mm, acabado blanco, con válvula de desagüe,con sifón botella. Incluso conexión a la red de evacuación existente, fijación del aparato y sellado con silicona.
Incluso con grifería temporizada, de repisa, modelo Instant de Roca o equivalente, para lavabo, aireador, con tiempo de flujo de 10 segundos, limitador de caudal a 2 l/min, acabado cromado. Incluso elementos de conexión a las redes de agua fría, enlaces de alimentación flexibles de 1/2" de diámetro y 350 mm de longitud, válvulas antirretorno y dos llaves de paso.
Todo ello totalmente instalado, conexionado, probado y en funcionamiento.
Para evitar que se produzca el fenómeno electroquímico de la corrosión galvánica entre metales con diferente potencial, se tomarán las siguientes medidas: evitar el contacto físico entre ellos, aislar eléctricamente los metales con diferente potencial y evitar el contacto entre los elementos metálicos y el yeso. Las válvulas de desagüe no se unirán con masilla.
NORMATIVA DE APLICACIÓN. Ejecución: CTE. DB-HS Salubridad. Montaje según DB-SUA 9 y Reglamento de Accesibilidad de Castilla y León.
CRITERIO DE MEDICIÓN EN PROYECTO. Número de unidades previstas, según documentación gráfica de Proyecto.
CONDICIONES PREVIAS QUE HAN DE CUMPLIRSE ANTES DE LA EJECUCIÓN DE LAS UNIDADES DE OBRA DEL SOPORTE.
Se comprobará que el paramento soporte está completamente acabado y que las instalaciones de agua fría, de agua caliente y de salubridad están terminadas.Se comprobará que su situación se corresponde con la de Proyecto y que hay espacio suficiente para su instalación.
CRITERIO DE MEDICIÓN EN OBRA Y CONDICIONES DE ABONO. Se medirá el número de unidades realmente colocadas según especificaciones de Proyecto.
PROCESO DE EJECUCIÓN FASES DE EJECUCIÓN. Replanteo y trazado en el paramento soporte de la situación del aparato. Colocación de los elementos de fijación suministrados por el fabricante. Nivelación, aplomado y colocación del aparato. Colocación del grifo. Conexionado. Conexión a la red de evacuación. Montaje de accesorios y complementos. Sellado de juntas.
CONDICIONES DE TERMINACIÓN. Quedará nivelado en ambas direcciones, en la posición prevista y fijado correctamente. Se garantizará la estanqueidad de las conexiones y el sellado de las juntas.
CONSERVACIÓN Y MANTENIMIENTO. El aparato sanitario se precintará, quedando protegido de materiales agresivos, impactos y suciedad, y evitándose su utilización. No se someterá a cargas para las cuales no está diseñado, ni se manejarán elementos duros ni pesados en su alrededor, para evitar que se produzcan impactos sobre su superficie.
La grifería se protegerá frente a golpes y salpicaduras.

| Código | Ud | Descripción | Rendimiento | Precio | Importe |
|---|---|---|---|---|---|
| mt30lpr020a | ud | Lavabo bajo encimera c/juego fijación (material; 22/01/2017) | 1 | 81.26719815706 | 81.27 |
| mt30sif010c | ud | Sifón botella extensible, para lavabo, acabado blanco. | 1 | 7.1197545327706 | 7.12 |
| mt30valv010c | ud | Válvula de desagüe p/ lavabo de 32mm c/cadena | 1 | 2.6899072602743 | 2.69 |
| mt30lla010 | ud | Llave de regulación para lavabo 1/2", acab. cromado | 2 | 12.209579051282 | 24.42 |
| mt30www010 | ud | Material auxiliar para instalación de aparato sanitario | 1 | 1.0099651795082 | 1.01 |
| mt31gmp020fob | ud | Grifo temporizado de repisa de lavabo | 1 | 54.218130725678 | 54.22 |
| mt37www010 | ud | Material auxiliar para instalaciones de fontanería. | 1 | 1.3499534577585 | 1.35 |
| mo165 | h | Oficial 1ª fontanero | 1.255 | 16.349436321742 | 20.52 |
| %C I | % | costes indirectos | 3 % | 192.60 | 5.78 |
|  |  | Total |  |  | 198.38 |

| Medición | Uds. | Parcial |
|---|---|---|
| PLANTA BAJA |  |  |
| Sala Usos múltiples | 2 | 2.00 |
| Comedor | 5 | 5.00 |
| Aseo Al-5 | 4 | 4.00 |
| Aseo Al-6 | 4 | 4.00 |
| Total |  | 15 |

**20.10** ud BAÑERA C/GRIFERÍA MONOMANDO MURAL C/EQUIPO DE DUCHA (20/01/2017)
2 ud × 317.89 = 635.78
Suministro e instalación de bañera poliban de acero esmaltado , color blanco, de 100x70 cm, sin asas, con asiento y fondo antideslizante, modelo Bañaseo de Roca o equivalente. Incluso conexión a la red de evacuación existente, salida horizontal de 40mm, fijación del aparato y sellado con silicona.
Incluso suministro y colocación de grifería monomando formada por grifo mezclador monomando mural para baño y ducha con ducha de mano, con cartucho cerámico, aireador, inversor, equipo de ducha formado por ducha de mano cilíndrica compatible con soporte de ducha y flexo de 175cm, tipo Balance de Gala o equivalente. Incluso elementos de conexión, válvula antirretorno y dos llaves de paso, UNE-EN 200. Totalmente instalada, conexionada, probada y en funcionamiento.
Para evitar que se produzca el fenómeno electroquímico de la corrosión galvánica entre metales con diferente potencial, se tomarán las siguientes medidas: evitar el contacto físico entre ellos, aislar eléctricamente los metales con diferente potencial y evitar el contacto entre los elementos metálicos y el yeso. Las válvulas de desagüe no se unirán con masilla.
NORMATIVA DE APLICACIÓN. Instalación: CTE. DB-HS Salubridad. Montaje según DB-SUA 9 y Reglamento de Accesibilidad de Castilla y León.
CRITERIO DE MEDICIÓN EN PROYECTO. Número de unidades previstas, según documentación gráfica de Proyecto.
CONDICIONES PREVIAS QUE HAN DE CUMPLIRSE ANTES DE LA EJECUCIÓN DE LAS UNIDADES DE OBRA DEL SOPORTE. Se comprobará que el paramento soporte está completamente acabado y que las instalaciones de agua fría, de agua caliente y de salubridad están terminadas. Se comprobará que su situación se corresponde con la de Proyecto y que hay espacio suficiente para su instalación.
PROCESO DE EJECUCIÓN. FASES DE EJECUCIÓN. Replanteo. Colocación del grifo. Conexionado.
CONDICIONES DE TERMINACIÓN. Se garantizará la estanqueidad de las conexiones y el sellado de las juntas.
CONSERVACIÓN Y MANTENIMIENTO. Se protegerá frente a golpes y salpicaduras.
CRITERIO DE MEDICIÓN EN OBRA Y CONDICIONES DE ABONO. Se medirá el número de unidades realmente colocadas según especificaciones de Proyecto.

| Código | Ud | Descripción | Rendimiento | Precio | Importe |
|---|---|---|---|---|---|
| mt30bas010a | ud | Bañera poliban acero esmaltado 100x70cm blanca (material; 22/01/2017) | 1 | 78.657288138727 | 78.66 |
| mt31gma040ab | ud | Grifo monomando baño mural c/equip.ducha,elem.conex,válv,llaves (material; 22/01/2017) | 1 | 200.97307106689 | 200.97 |
| mt31gma040ac | ud | Soporte cilíndrico ducha mano (material; 22/01/2017) | 1 | 8.84969488975 | 8.85 |
| mt30valv010d | ud | Válvula desagüe bañera c/ cadena (material; 22/01/2017) | 1 | 3.1298920909511 | 3.13 |
| mt30www010 | ud | Material auxiliar para instalación de aparato sanitario | 1 | 1.0099651795082 | 1.01 |
| mo165 | h | Oficial 1ª fontanero | 0.979 | 16.349436321742 | 16.01 |
| %C I | % | costes indirectos | 3 % | 308.63 | 9.26 |
|  |  | Total |  |  | 317.89 |

| Medición | Uds. | Parcial |
|---|---|---|
| PLANTA BAJA |  |  |
| Aseo Usos múltiples | 1 | 1.00 |
| Aseo Aula infantil | 1 | 1.00 |
| Total |  | 2 |

**20.11** ud VERTEDERO PORCELANA SANITARIA CON GRIFERÍA MEZCLADORA (20/01/2017)
1 ud × 297.44 = 297.44
Suministro e instalación de vertedero de porcelana sanitaria, de pie, modelo Garda "ROCA" o equivalente según UNE 67001, color Blanco, de 420x500x445 mm, de salida horizontal, con pieza de unión (enchufe de unión), rejilla de desagüe y juego de fijación, con rejilla de acero inoxidable, con almohadilla, para vertedero modelo Garda o equivalente , equipado con grifo mezclador bimando mural, para lavadero, de caño largo giratorio con aireador, acabado cromo, modelo Brava o equivalente según UNE-EN 200. Incluso conexión a la red de agua fría y a la red de evacuación existente, fijación del aparato y sellado con silicona neutra antialgas. Fijado firmemente a soporte y totalmente instalado, conexionado, probado y en funcionamiento.
CRITERIO DE MEDICIÓN EN PROYECTO.Número de unidades previstas, según documentación gráfica de Proyecto.
CONDICIONES PREVIAS QUE HAN DE CUMPLIRSE ANTES DE LA EJECUCIÓN DE LAS UNIDADES DE OBRA DEL SOPORTE. Se comprobará que el paramento soporte está completamente acabado y que las instalaciones de agua fría, de agua caliente y de salubridad están terminadas.
PROCESO DE EJECUCIÓN FASES DE EJECUCIÓN.Replanteo y trazado en el paramento soporte de la situación del aparato. Colocación de los elementos de fijación suministrados por el fabricante. Nivelación, aplomado y colocación del aparato. Conexión a la red de evacuación. Montaje de la grifería. Conexión a la red de agua fría. Montaje de accesorios y complementos. Sellado de juntas.
CONDICIONES DE TERMINACIÓN. Quedará nivelado en ambas direcciones, en la posición prevista y fijado correctamente. Se garantizará la estanqueidad de las conexiones y el sellado de las juntas.
CONSERVACIÓN Y MANTENIMIENTO.El aparato sanitario se precintará, quedando protegido de materiales agresivos, impactos y suciedad, y evitándose su utilización. No se someterá a cargas para las cuales no está diseñado, ni se manejarán elementos duros ni pesados en su alrededor, para evitar que se produzcan impactos sobre su superficie.
CRITERIO DE MEDICIÓN EN OBRA Y CONDICIONES DE ABONO.Se medirá el número de unidades realmente colocadas según especificaciones de Proyecto.

| Código | Ud | Descripción | Rendimiento | Precio | Importe |
|---|---|---|---|---|---|
| mt30var010a | ud | Vertedero de porcelana sanitaria GARDA (material; 20/01/2017) | 1 | 125.96565709173 | 125.97 |
| mt30var011a | ud | Rejilla de acero inoxidable+almohadilla GARDA (material; 20/01/2017) | 1 | 64.527775280855 | 64.53 |
| mt30valv010cv | ud | Válcula desagüe p/fregadero inox d=40mm c/ cadena (material; 22/01/2017) | 1 | 4.0998586494887 | 4.10 |
| mt31gmo050a | ud | Grifo mezclador mural caño largo giratorio BRAVA+aireador (material; 20/01/2017) | 1 | 63.467811825134 | 63.47 |
| mt30div020 | ud | Manguito elástico acodado con junta, para vertedero (material; 20/01/2017) | 1 | 10.009654897898 | 10.01 |
| mt30www010 | ud | Material auxiliar para instalación de aparato sanitario | 1 | 1.0099651795082 | 1.01 |
| mo165 | h | Oficial 1ª fontanero | 1.204 | 16.349436321742 | 19.68 |
| %C I | % | costes indirectos | 3 % | 288.77 | 8.66 |
|  |  | Total |  |  | 297.44 |

| Medición | Uds. | Parcial |
|---|---|---|
| Cuarto Limpieza | 1 | 1.00 |
| Total |  | 1 |

**20.12** ud GRIFERIA MONOMANDO MURAL C/EQUIPO DE DUCHA (22/01/2017)
2 ud × 65.5 = 131.00
Suministro y colocación de grifería monomando formada por grifo mezclador monomando mural para ducha, con cartucho cerámico, aireador, inversor, equipo de ducha formado por ducha de mano cilíndrica compatible con soporte de ducha (el soporte no está incluido en esta partida) y flexo de 175cm, tipo Balance de Gala o equivalente. Incluso elementos de conexión, válvula antirretorno y dos llaves de paso, UNE-EN 200. Totalmente instalada, conexionada, probada y en funcionamiento.
Para evitar que se produzca el fenómeno electroquímico de la corrosión galvánica entre metales con diferente potencial, se tomarán las siguientes medidas: evitar el contacto físico entre ellos, aislar eléctricamente los metales con diferente potencial y evitar el contacto entre los elementos metálicos y el yeso. Las válvulas de desagüe no se unirán con masilla.
NORMATIVA DE APLICACIÓN
Instalación: CTE. DB-HS Salubridad.
Montaje según DB-SUA 9 y Reglamento de Accesibilidad de Castilla y León.
CRITERIO DE MEDICIÓN EN PROYECTO. Número de unidades previstas, según documentación gráfica de Proyecto.
CONDICIONES PREVIAS QUE HAN DE CUMPLIRSE ANTES DE LA EJECUCIÓN DE LAS UNIDADES DE OBRA DEL SOPORTE. Se comprobará que el paramento soporte está completamente acabado y que las instalaciones de agua fría, de agua caliente y de salubridad están terminadas. Se comprobará que su situación se corresponde con la de Proyecto y que hay espacio suficiente para su instalación.
PROCESO DE EJECUCIÓN. FASES DE EJECUCIÓN. Replanteo. Colocación del grifo. Conexionado.
CONDICIONES DE TERMINACIÓN. Se garantizará la estanqueidad de las conexiones y el sellado de las juntas.
CONSERVACIÓN Y MANTENIMIENTO. Se protegerá frente a golpes y salpicaduras.
CRITERIO DE MEDICIÓN EN OBRA Y CONDICIONES DE ABONO. Se medirá el número de unidades realmente colocadas según especificaciones de Proyecto.

| Código | Ud | Descripción | Rendimiento | Precio | Importe |
|---|---|---|---|---|---|
| mt31gma040aa | ud | Grifo monomando mural c/equip.ducha, elem.conex, válv,llaves (material; 22/01/2017) | 1 | 58.947967655454 | 58.95 |
| mt37www010 | ud | Material auxiliar para instalaciones de fontanería. | 1 | 1.3499534577585 | 1.35 |
| mo165 | h | Oficial 1ª fontanero | 0.201 | 16.349436321742 | 3.29 |
| %C I | % | costes indirectos | 3 % | 63.59 | 1.91 |
|  |  | Total |  |  | 65.5 |

| Medición | Uds. | Parcial |
|---|---|---|
| Vestuarios | 2 | 2.00 |
| Total |  | 2 |

**20.13** ud CAÑO EXT. ANTIVANDÁLICO C/GRIF. TEMP. ANTIVANDÁLICA FUENTE. (22/01/2017)
1 ud × 88.11 = 88.11
Suministro y colocación de grifería temporizada antivandálica, instalación empotrada formada por grifo de paso recto mural, antivandálico formado por pulsador y embellecedor de latón cromado, modelo ref.98500 de "PRESTO IBÉRICA" o equivalente, con tiempo de flujo de 5 segundos, con elem. de fijación, tuercas de apriete y tornillo de ajuste suministrados por el fabricante, doble soldadura; y caño exterior curvo de montaje a través de muro acabado en latón cromado, con entrada 1/2", rompeaguas, ref 30800 de "PRESTO IBÉRICA" o equivalente. Incluso elementos de conexión y recibido a soporte. Totalmente instalada, conexionada, probada y en funcionamiento.
Para evitar que se produzca el fenómeno electroquímico de la corrosión galvánica entre metales con diferente potencial, se tomarán las siguientes medidas: evitar el contacto físico entre ellos, aislar eléctricamente los metales con diferente potencial y evitar el contacto entre los elementos metálicos y el yeso. Las válvulas de desagüe no se unirán con masilla.
NORMATIVA DE APLICACIÓN. Instalación: CTE. DB-HS Salubridad.
CRITERIO DE MEDICIÓN EN PROYECTO. Número de unidades previstas, según documentación gráfica de Proyecto.
CONDICIONES PREVIAS QUE HAN DE CUMPLIRSE ANTES DE LA EJECUCIÓN DE LAS UNIDADES DE OBRA DEL SOPORTE. Se comprobará que el paramento soporte está completamente acabado y que las instalaciones de agua fría, de agua caliente y de salubridad están terminadas. Se comprobará que su situación se corresponde con la de Proyecto y que hay espacio suficiente para su instalación.
PROCESO DE EJECUCIÓN. FASES DE EJECUCIÓN. Replanteo. Colocación del grifo. Conexionado.
CONDICIONES DE TERMINACIÓN. Se garantizará la estanqueidad de las conexiones y el sellado de las juntas.
CONSERVACIÓN Y MANTENIMIENTO. Se protegerá frente a golpes y salpicaduras.
CRITERIO DE MEDICIÓN EN OBRA Y CONDICIONES DE ABONO. Se medirá el número de unidades realmente colocadas según especificaciones de Proyecto.

| Código | Ud | Descripción | Rendimiento | Precio | Importe |
|---|---|---|---|---|---|
| mt31gma010ea | ud | Caño curvo montaje a través de muro, antivandálico, 1/2" (material; 22/01/2017) | 1 | 30.288955730003 | 30.29 |
| mt31gmp320wb | ud | Grifo temporizado de paso recto mural, i. elem.conexion (material; 22/01/2017) | 1 | 45.688424803693 | 45.69 |
| mt37www010 | ud | Material auxiliar para instalaciones de fontanería. | 1 | 1.3499534577585 | 1.35 |
| mo165 | h | Oficial 1ª fontanero | 0.502 | 16.349436321742 | 8.21 |
| %C I | % | costes indirectos | 3 % | 85.54 | 2.57 |
|  |  | Total |  |  | 88.11 |

| Medición | Uds. | Parcial |
|---|---|---|
| Fuente | 1 | 1.00 |
| Total |  | 1 |

**20.14** ud MEDIANERA PARA URINARIO (22/01/2017)
2 ud × 136.89 = 273.78
Suministro y colocación de separador de urinario de porcelana sanitaria, modelo Spun de Roca o equivalente,de color blanco, i. elementos y equipo de fijación, nivelado. La altura de montaje será la especificada en el proyecto o la indicada por DF. Estará fijado sólidamente al paramento con las fijaciones suministradas por el fabricante. Firmemente fijado en la pared y totalmente montado.
NORMATIVA DE APLICACIÓN. Ejecución: CTE. DB-HS Salubridad.
MEDIDAS PARA ASEGURAR LA COMPATIBILIDAD ENTRE LOS DIFERENTES PRODUCTOS, ELEMENTOS Y SISTEMAS CONSTRUCTIVOS QUE COMPONEN LA UNIDAD DE OBRA. Para evitar que se produzca el fenómeno electroquímico de la corrosión galvánica entre metales con diferente potencial, se tomarán las siguientes medidas: evitar el contacto físico entre ellos, aislar eléctricamente los metales con diferente potencial y evitar el contacto entre los elementos metálicos y el yeso
CRITERIO DE MEDICIÓN EN PROYECTO. Número de unidades previstas, según documentación gráfica de Proyecto.
CONDICIONES PREVIAS QUE HAN DE CUMPLIRSE ANTES DE LA EJECUCIÓN DE LAS UNIDADES DE OBRA DEL SOPORTE. Se comprobará que el paramento soporte está completamente acabado y que las instalaciones de agua fría, de agua caliente y de salubridad están terminadas.
PROCESO DE EJECUCIÓN. FASES DE EJECUCIÓN. Replanteo y trazado en el paramento soporte de la situación del aparato. Colocación de los elementos de fijación suministrados por el fabricante. Nivelación, aplomado y colocación del aparato. Montaje de accesorios y complementos.
CONDICIONES DE TERMINACIÓN. Quedará nivelado en ambas direcciones, en la posición prevista y fijado correctamente.
CONSERVACIÓN Y MANTENIMIENTO. El aparato sanitario se precintará, quedando protegido de materiales agresivos, impactos y suciedad, y evitándose su utilización. No se someterá a cargas para las cuales no está diseñado, ni se manejarán elementos duros ni pesados en su alrededor, para evitar que se produzcan impactos sobre su superficie.
CRITERIO DE MEDICIÓN EN OBRA Y CONDICIONES DE ABONO. Se medirá el número de unidades realmente colocadas según especificaciones de Proyecto.

| Código | Ud | Descripción | Rendimiento | Precio | Importe |
|---|---|---|---|---|---|
| mt30uar030b | ud | Separador urinario c/juego fijación (material; 22/01/2017) | 1 | 128.85555745686 | 128.86 |
| mo230 | h | Ayudante fontanero | 0.05 | 15.379469763204 | 0.77 |
| mo165 | h | Oficial 1ª fontanero | 0.2 | 16.349436321742 | 3.27 |
| %C I | % | costes indirectos | 3 % | 132.90 | 3.99 |
|  |  | Total |  |  | 136.89 |

| Medición | Uds. | Parcial |
|---|---|---|
| PLANTA BAJA |  |  |
| Aseo Al-3 | 1 | 1.00 |
| PLANTA PRIMERA |  |  |
| Aseo Al-5 | 1 | 1.00 |
| Total |  | 2 |

**20.15** ud BARRA APOYO ABATIBLE,C/AISLAM. ELECTRICO (21/01/2017)
16 ud × 156.93 = 2510.88
Suministro y colocación de barra de sujeción para discapacitados, para inodoro, colocada en pared, abatible vertical con 3 posiciones de freno que eviten su desplome accidental, con sistema de seguridad que bloquee la barra en posición vertical para evitar su desplome, con forma de U, de acero inox AISI 304 acabado satinado, de longitud mínima 738mm, con tubo de 32 mm de diámetro exterior y 1,5 mm de espesor, con portarrollos de papel higiénico, nivelada y fijada al soporte con las sujeciones de acero inox. suministradas por el fabricante, con cubretornillos de fijación. Incluso kit de aislamiento eléctrico instalado, tipo KA0060 de Mediclinics o equivalente. Fijada firmemente a soporte y totalmente montada.
NORMATIVA: Montaje según DB-SUA 9 y Reglamento de Accesibiliad de Castilla y León.
CRITERIO DE MEDICIÓN EN PROYECTO. Número de unidades previstas, según documentación gráfica de Proyecto.
CONDICIONES PREVIAS QUE HAN DE CUMPLIRSE ANTES DE LA EJECUCIÓN DE LAS UNIDADES DE OBRA DEL SOPORTE. Se comprobará que se ha finalizado el revestimiento de la superficie soporte y que ésta posee la resistencia adecuada.
PROCESO DE EJECUCIÓN. FASES DE EJECUCIÓN. Replanteo y trazado en el paramento de la situación de la barra. Colocación, nivelación y fijación de los elementos de soporte. Limpieza del elemento.
CONDICIONES DE TERMINACIÓN. La fijación será adecuada.
CONSERVACIÓN Y MANTENIMIENTO. Se protegerá frente a golpes y rozaduras.
CRITERIO DE MEDICIÓN EN OBRA Y CONDICIONES DE ABONO. Se medirá el número de unidades realmente colocadas según especificaciones de Proyecto.

| Código | Ud | Descripción | Rendimiento | Precio | Importe |
|---|---|---|---|---|---|
| mt31abp135g | ud | Barra apoyo abatible Mediclinics, i.fijaciones acero inoxidable. (material; 21/01/2017) | 1 | 133.66539162857 | 133.67 |
| mt31abp135h | ud | kit de aislamiento eléctrico Mediclinics KA0060 (material; 21/01/2017) | 1 | 6.2597841819023 | 6.26 |
| mo230 | h | Ayudante fontanero | 0.808 | 15.379469763204 | 12.43 |
| %C I | % | costes indirectos | 3 % | 152.36 | 4.57 |
|  |  | Total |  |  | 156.93 |

| Medición | Uds. | Parcial |
|---|---|---|
| PLANTA BAJA |  |  |
| Aseo profesores 1 | 2 | 2.00 |
| Aseo profesores 2 | 2 | 2.00 |
| Aseo Al-1 | 2 | 2.00 |
| Aseo Al-2 | 2 | 2.00 |
| Vestuario 1 | 2 | 2.00 |
| Vestuario 2 | 2 | 2.00 |
| PLANTA PRIMERA |  |  |
| Aseo Al-5 | 2 | 2.00 |
| Aseo Al-6 | 2 | 2.00 |
| Total |  | 16 |

**20.16** ud BARRA APOYO FIJA 2 PAREDES DUCHA,C/AISLAM. ELÉCTRICO (21/01/2017)
2 ud × 109.86 = 219.72
Suministro y colocación de barra de sujeción para ducha en una sola pieza, con forma a dos aguas (fijación a 2 paredes) , de acero inoxidable AISI 304 satinado, tipo BD0700CS de Mediclinics o equivalente de dimensiones totales 755x760mm. a ejes extremos de fijación, con tubo de 32 mm de diámetro exterior y 1,5 mm de espesor, nivelada y fijada al soporte con las sujeciones de acero inox. suministradas por el fabricante, con cubretornillos de fijación. Incluso kit de aislamiento eléctrico instalado y conectado a red de toma de tierra, tipo KA0020 de Mediclinics o equivalente. Firmemente fijado a soporte y totalmente montada.
NORMATIVA: Montaje según DB-SUA 9 y Reglamento de Accesibiliad de Castilla y León.
CRITERIO DE MEDICIÓN EN PROYECTO. Número de unidades previstas, según documentación gráfica de Proyecto.
CONDICIONES PREVIAS QUE HAN DE CUMPLIRSE ANTES DE LA EJECUCIÓN DE LAS UNIDADES DE OBRA DEL SOPORTE. Se comprobará que se ha finalizado el revestimiento de la superficie soporte y que ésta posee la resistencia adecuada.
PROCESO DE EJECUCIÓN. FASES DE EJECUCIÓN. Replanteo y trazado en el paramento de la situación de la barra. Colocación, nivelación y fijación de los elementos de soporte. Limpieza del elemento.
CONDICIONES DE TERMINACIÓN. La fijación será adecuada.
CONSERVACIÓN Y MANTENIMIENTO. Se protegerá frente a golpes y rozaduras.
CRITERIO DE MEDICIÓN EN OBRA Y CONDICIONES DE ABONO. Se medirá el número de unidades realmente colocadas según especificaciones de Proyecto.

| Código | Ud | Descripción | Rendimiento | Precio | Importe |
|---|---|---|---|---|---|
| mt31abp133gg | ud | Barra apoyo 2paredes en L,incluso fijaciones de acero inoxidable (material; 21/01/2017) | 1 | 85.587049221888 | 85.59 |
| mt31abp135i | ud | kit de aislamiento eléctrico Mediclinics KA0020 (material; 21/01/2017) | 3 | 2.8799007098848 | 8.64 |
| mo230 | h | Ayudante fontanero | 0.808 | 15.379469763204 | 12.43 |
| %C I | % | costes indirectos | 3 % | 106.66 | 3.20 |
|  |  | Total |  |  | 109.86 |

| Medición | Uds. | Parcial |
|---|---|---|
| Vestuarios-ducha | 2 | 2.00 |
| Total |  | 2 |

**20.17** ud BARRA APOYO FIJA 1 PARED DUCHA,C/AISLAM ELÉCTRICO,C/SOPORT DUCHA (21/01/2017)
2 ud × 161.67 = 323.34
Suministro y colocación de barra de apoyo para ducha, colocada en vertical en pared, con forma recta, modelo BR0750CS de Mediclinics o equivalente, de acero inoxidable AISI 304 satinado, de 842mm con tubo de 32 mm de diámetro exterior y 1,5 mm de espesor, nivelada y fijada al soporte con las sujeciones de acero inox. suministradas por el fabricante, con cubretornillos de fijación. Incluso kit de aislamiento eléctrico instalado y conectado a toma de tierra, tipo KA0020 de Mediclinics o equivalente. Incluso equipada con soporte de ducha tipo Y87JOS04C1 de Mediclinics o equivalente. Firmemente fijado a soporte y totalmente montada.
NORMATIVA: Montaje según DB-SUA 9 y Reglamento de Accesibiliad de Castilla y León.
CRITERIO DE MEDICIÓN EN PROYECTO.Número de unidades previstas, según documentación gráfica de Proyecto.
CONDICIONES PREVIAS QUE HAN DE CUMPLIRSE ANTES DE LA EJECUCIÓN DE LAS UNIDADES DE OBRA DEL SOPORTE. Se comprobará que se ha finalizado el revestimiento de la superficie soporte y que ésta posee la resistencia adecuada.
PROCESO DE EJECUCIÓN. FASES DE EJECUCIÓN. Replanteo y trazado en el paramento de la situación de la barra. Colocación, nivelación y fijación de los elementos de soporte. Limpieza del elemento.
CONDICIONES DE TERMINACIÓN. La fijación será adecuada.
CONSERVACIÓN Y MANTENIMIENTO. Se protegerá frente a golpes y rozaduras.
CRITERIO DE MEDICIÓN EN OBRA Y CONDICIONES DE ABONO. Se medirá el número de unidades realmente colocadas según especificaciones de Proyecto.

| Código | Ud | Descripción | Rendimiento | Precio | Importe |
|---|---|---|---|---|---|
| mt31abp130hel | ud | Barra apoyo 842mm,incluso fijaciones de acero inoxidable (material; 21/01/2017) | 1 | 36.8287302587 | 36.83 |
| mt31abp130hem | ud | Soporte ducha Y87JOS04C1 Mediclinics (material; 21/01/2017) | 1 | 101.93648554363 | 101.94 |
| mt31abp135i | ud | kit de aislamiento eléctrico Mediclinics KA0020 | 2 | 2.8799007098848 | 5.76 |
| mo230 | h | Ayudante fontanero | 0.808 | 15.379469763204 | 12.43 |
| %C I | % | costes indirectos | 3 % | 156.96 | 4.71 |
|  |  | Total |  |  | 161.67 |

| Medición | Uds. | Parcial |
|---|---|---|
| Vestuarios-ducha | 2 | 2.00 |
| Total |  | 2 |

**20.18** ud ASIENTO ABATIBLE DUCHA ALUMINIO Y NYLON. (20/01/2017)
2 ud × 396.68 = 793.36
Suministro y colocación de asiento adaptado para discapacitados, colocado en pared, abatible, modelo Prestobar 210 89210 "PRESTO EQUIP" o equivalente , de aluminio y nylon/vinilo antimicrobiano, de dimensiones totales 480x450 mm, nivelado y fijado al soporte con las sujeciones suministradas por el fabricante, nivelado y fijado al soporte con las sujeciones de acero inoxidable suministradas por el fabricante. Fijado firmemente a soporte y totalmente instalado.
NORMATIVA: Montaje según DB-SUA 9 y Reglamento de Accesibiliad de Castilla y León.
CRITERIO DE MEDICIÓN EN PROYECTO.Número de unidades previstas, según documentación gráfica de Proyecto.
CONDICIONES PREVIAS QUE HAN DE CUMPLIRSE ANTES DE LA EJECUCIÓN DE LAS UNIDADES DE OBRA DEL SOPORTE. Se comprobará que la superficie soporte posee la resistencia adecuada.
PROCESO DE EJECUCIÓN FASES DE EJECUCIÓN. Replanteo y trazado en el paramento de la situación del asiento. Colocación, nivelación y fijación de los elementos de soporte. Limpieza del elemento.
CONDICIONES DE TERMINACIÓN. La fijación y nivelación serán adecuadas.
CONSERVACIÓN Y MANTENIMIENTO. Se protegerá frente a golpes.
CRITERIO DE MEDICIÓN EN OBRA Y CONDICIONES DE ABONO. Se medirá el número de unidades realmente colocadas según especificaciones de Proyecto.

| Código | Ud | Descripción | Rendimiento | Precio | Importe |
|---|---|---|---|---|---|
| mt31abp140p | ud | Asiento abatible min 450x450mm con fijaciones inox (material; 20/01/2017) | 1 | 380.46688267255 | 380.47 |
| mo230 | h | Ayudante fontanero | 0.303 | 15.379469763204 | 4.66 |
| %C I | % | costes indirectos | 3 % | 385.13 | 11.55 |
|  |  | Total |  |  | 396.68 |

| Medición | Uds. | Parcial |
|---|---|---|
| Vestuarios-ducha | 2 | 2.00 |
| Total |  | 2 |

**20.19** ud PERCHA ASEO (21/01/2017)
6 ud × 6.86 = 41.16
Suministro y colocación de colgador para baño, simple, de acero inoxidable AISI 304, acabado satinado, fijado al soporte con las sujeciones suministradas por el fabricante, tipo AI0010CS de Mediclinics o equivalente. Firmemente fijado a soporte y totalmente montado.
CRITERIO DE MEDICIÓN EN PROYECTO. Número de unidades previstas, según documentación gráfica de Proyecto.
CONDICIONES PREVIAS QUE HAN DE CUMPLIRSE ANTES DE LA EJECUCIÓN DE LAS UNIDADES DE OBRA DEL SOPORTE. Se comprobará que se ha finalizado el revestimiento de la superficie soporte.
PROCESO DE EJECUCIÓN. FASES DE EJECUCIÓN. Replanteo y trazado en el paramento de la situación del accesorio. Colocación y fijación de los accesorios de soporte.
CONDICIONES DE TERMINACIÓN. La fijación será adecuada.
CONSERVACIÓN Y MANTENIMIENTO. Se protegerá frente a golpes.
CRITERIO DE MEDICIÓN EN OBRA Y CONDICIONES DE ABONO. Se medirá el número de unidades realmente colocadas según especificaciones de Proyecto.

| Código | Ud | Descripción | Rendimiento | Precio | Importe |
|---|---|---|---|---|---|
| mt31abp070be | ud | Colgador para baño, simple,acero inoxidable AISI 304, satinado (material; 21/01/2017) | 1 | 6.3497810790862 | 6.35 |
| mo230 | h | Ayudante fontanero | 0.02 | 15.379469763204 | 0.31 |
| %C I | % | costes indirectos | 3 % | 6.66 | 0.20 |
|  |  | Total |  |  | 6.86 |

| Medición | Uds. | Parcial |
|---|---|---|
| PLANTA BAJA |  |  |
| Aseo profesores 1 | 1 | 1.00 |
| Aseo profesores 2 | 1 | 1.00 |
| Aseo Al-1 | 1 | 1.00 |
| Aseo Al-2 | 1 | 1.00 |
| Vestuario 1 | 1 | 1.00 |
| Vestuario 2 | 1 | 1.00 |
| Total |  | 6 |

**20.20** ud PORTARROLLOS INDUSTRIAL ACERO INOX (21/01/2017)
4 ud × 44.49 = 177.96
Suministro e instalación de portarrollos de papel higiénico, industrial, modelo PR2783CS de Mediclinics o equivalente, con disposición mural, carcasa de acero inoxidable AISI 304 con acabado satinado, para un rollo de papel de 240 m de longitud, con cierre mediante cerradura y llave. Fijado firmemente a soporte y totalmente montado.
CRITERIO DE MEDICIÓN EN PROYECTO. Número de unidades previstas, según documentación gráfica de Proyecto.
PROCESO DE EJECUCIÓN. FASES DE EJECUCIÓN. Replanteo y trazado en el paramento de la situación del accesorio. Colocación y fijación de los accesorios de soporte.
CONDICIONES DE TERMINACIÓN. La fijación será adecuada.
CONSERVACIÓN Y MANTENIMIENTO. Se protegerá frente a golpes y rozaduras.
CRITERIO DE MEDICIÓN EN OBRA Y CONDICIONES DE ABONO. Se medirá el número de unidades realmente colocadas según especificaciones de Proyecto.

| Código | Ud | Descripción | Rendimiento | Precio | Importe |
|---|---|---|---|---|---|
| mt31abp040j | ud | Portarrollos industrial acero inox. c/cerradura (material; 21/01/2017) | 1 | 40.868590976733 | 40.87 |
| mo230 | h | Ayudante fontanero | 0.151 | 15.379469763204 | 2.32 |
| %C I | % | costes indirectos | 3 % | 43.19 | 1.30 |
|  |  | Total |  |  | 44.49 |

| Medición | Uds. | Parcial |
|---|---|---|
| Aseo Al-3 | 1 | 1.00 |
| Aseo Al-4 | 1 | 1.00 |
| Aseo Al-5 | 1 | 1.00 |
| Aseo Al-6 | 1 | 1.00 |
| Total |  | 4 |

**20.21** ud PORTARROLLOS ACERO INOX SATINADO (21/01/2017)
4 ud × 12.39 = 49.56
Suministro y colocación de portarrollos de papel higiénico, doméstico, de acero inoxidable AISI 304, satinado, con tapa, tipo AI0129CS de Mediclinics o equivalente, fijado al soporte con las sujeciones suministradas por el fabricante. Fijado firmemente a soporte y totalmente montado.
CRITERIO DE MEDICIÓN EN PROYECTO. Número de unidades previstas, según documentación gráfica de Proyecto.
CONDICIONES PREVIAS QUE HAN DE CUMPLIRSE ANTES DE LA EJECUCIÓN DE LAS UNIDADES DE OBRA DEL SOPORTE. Se comprobará que se ha finalizado el revestimiento de la superficie soporte.
PROCESO DE EJECUCIÓN. FASES DE EJECUCIÓN. Replanteo y trazado en el paramento de la situación del accesorio. Colocación y fijación de los accesorios de soporte.
CONDICIONES DE TERMINACIÓN. La fijación y nivelación serán adecuadas.
CONSERVACIÓN Y MANTENIMIENTO. Se protegerá frente a golpes.
CRITERIO DE MEDICIÓN EN OBRA Y CONDICIONES DE ABONO. Se medirá el número de unidades realmente colocadas según especificaciones de Proyecto.

| Código | Ud | Descripción | Rendimiento | Precio | Importe |
|---|---|---|---|---|---|
| mt31abn040a | ud | Portarrollos de papel higiénico Inox. Satinado (material; 21/01/2017) | 1 | 10.479638694303 | 10.48 |
| mo230 | h | Ayudante fontanero | 0.101 | 15.379469763204 | 1.55 |
| %C I | % | costes indirectos | 3 % | 12.03 | 0.36 |
|  |  | Total |  |  | 12.39 |

| Medición | Uds. | Parcial |
|---|---|---|
| Aseos aulas infantil | 3 | 3.00 |
| Aseo Sala usos múltiples infantil | 1 | 1.00 |
| Total |  | 4 |

**20.22** Ud TOALLERO LAVABO ACERO INOX. (22/01/2017)
4 Ud × 75.61 = 302.44
Toallero curvo de acero inoxidable para fijar a lavabo, modelo ref.53024 de Gala o equivalente, incluso elementos de fijación suministrados por el fabricante. Firmemente fijado y totalmente instalado.
NORMATIVA de APLIACIÓN: Instalación : DB-HS
Montaje según DB-SUA 9 y Reglamento de Accesibilidad de Castilla y León.
CRITERIO DE MEDICIÓN EN PROYECTO.Número de unidades previstas, según documentación gráfica de Proyecto.
CONDICIONES PREVIAS QUE HAN DE CUMPLIRSE ANTES DE LA EJECUCIÓN DE LAS UNIDADES DE OBRA DEL SOPORTE. Se comprobará que el soporte está completamente acabado.
PROCESO DE EJECUCIÓN.FASES DE EJECUCIÓN. Replanteo de la situación del aparato. Colocación de los elementos de fijación suministrados por el fabricante. Nivelación y colocación del aparato.
CONDICIONES DE TERMINACIÓN.Quedará nivelado en ambas direcciones, en la posición prevista y fijado correctamente.
CONSERVACIÓN Y MANTENIMIENTO. El aparato sanitario en su conjunto se precintará, quedando protegido de materiales agresivos, impactos y suciedad, y evitándose su utilización. No se someterá a cargas para las cuales no está diseñado, ni se manejarán elementos duros ni pesados en su alrededor, para evitar que se produzcan impactos sobre su superficie.
CRITERIO DE MEDICIÓN EN OBRA Y CONDICIONES DE ABONO. Se medirá el número de unidades realmente colocadas según especificaciones de Proyecto.

| Código | Ud | Descripción | Rendimiento | Precio | Importe |
|---|---|---|---|---|---|
| mt30toall010 | ud | Toallero inox. (material; 22/01/2017) | 1 | 70.487569805478 | 70.49 |
| mo230 | h | Ayudante fontanero | 0.19 | 15.379469763204 | 2.92 |
| %C I | % | costes indirectos | 3 % | 73.41 | 2.20 |
|  |  | Total |  |  | 75.61 |

| Medición | Uds. | Parcial |
|---|---|---|
| Aseo profesores | 2 | 2.00 |
| Vestuarios | 2 | 2.00 |
| Total |  | 4 |

**20.23** ud DOSIFICADOR DE JABÓN MANUAL (21/01/2017)
19 ud × 47.69 = 906.11
Suministro e instalación de dosificador de jabón líquido manual con disposición mural, de 1.1 l de capacidad, carcasa de acero inoxidable AISI 304, acabado satinado, y depósito interior de PP. modelo DJ0111CS de Mediclinics o equivalente, colocado mediante anclajes de fijación a pared. Fijado firmemente a soporte y totalmente montado.
CRITERIO DE MEDICIÓN EN PROYECTO. Número de unidades previstas, según documentación gráfica de Proyecto.
PROCESO DE EJECUCIÓN FASES DE EJECUCIÓN. Replanteo y trazado en el paramento de la situación del accesorio. Colocación y fijación de los accesorios de soporte.
CONDICIONES DE TERMINACIÓN. La fijación será adecuada.
CONSERVACIÓN Y MANTENIMIENTO. Se protegerá frente a golpes y rozaduras.
CRITERIO DE MEDICIÓN EN OBRA Y CONDICIONES DE ABONO. Se medirá el número de unidades realmente colocadas según especificaciones de Proyecto.

| Código | Ud | Descripción | Rendimiento | Precio | Importe |
|---|---|---|---|---|---|
| mt31abp020bic | ud | Dosificador jabón manual, mural, 1.1l (material; 21/01/2017) | 1 | 43.75849134186 | 43.76 |
| mo230 | h | Ayudante fontanero | 0.165 | 15.379469763204 | 2.54 |
| %C I | % | costes indirectos | 3 % | 46.30 | 1.39 |
|  |  | Total |  |  | 47.69 |

| Medición | Uds. | Parcial |
|---|---|---|
| PLANTA BAJA |  |  |
| Aseos Aulas infantil | 3 | 3.00 |
| Aseo sala usos múltiples infantil | 1 | 1.00 |
| Sala usos múltiples infantil | 1 | 1.00 |
| Aseo profesores 1 | 1 | 1.00 |
| Aseo profesores 2 | 1 | 1.00 |
| Aseo Al-1 | 1 | 1.00 |
| Aseo Al-2 | 1 | 1.00 |
| Aseo Al-3 | 1 | 1.00 |
| Aseo Al-4 | 1 | 1.00 |
| Comedor | 1 | 1.00 |
| Vestuarios 1 | 1 | 1.00 |
| Vestuarios 2 | 1 | 1.00 |
| Cocina | 1 | 1.00 |
| PLANTA PRIMERA |  |  |
| Aseo Al-5 | 2 | 2.00 |
| Aseo Al-6 | 2 | 2.00 |
| Total |  | 19 |

**20.24** ud DISPENSADOR PAPEL TOALLA (21/01/2017)
10 ud × 55.37 = 553.70
Suministro e instalación de toallero de papel zigzag, de acero inoxidable AISI 304 con acabado satinado, tipo DT2106CS de Mediclinics o equivalente, para toallitas plegadas en C/Z, con cierre mediante cerradura y llave. Fijado firmemente a soporte y totalmente montado.
CRITERIO DE MEDICIÓN EN PROYECTO. Número de unidades previstas, según documentación gráfica de Proyecto.
PROCESO DE EJECUCIÓN. FASES DE EJECUCIÓN. Replanteo y trazado en el paramento de la situación del accesorio. Colocación y fijación de los accesorios de soporte.
CONDICIONES DE TERMINACIÓN. La fijación será adecuada.
CONSERVACIÓN Y MANTENIMIENTO. Se protegerá frente a golpes y rozaduras.
CRITERIO DE MEDICIÓN EN OBRA Y CONDICIONES DE ABONO. Se medirá el número de unidades realmente colocadas según especificaciones de Proyecto.

| Código | Ud | Descripción | Rendimiento | Precio | Importe |
|---|---|---|---|---|---|
| mt31abp080c | ud | Toallero de papel , acero inox AISI 430 satinado (material; 21/01/2017) | 1 | 51.438226568219 | 51.44 |
| mo230 | h | Ayudante fontanero | 0.151 | 15.379469763204 | 2.32 |
| %C I | % | costes indirectos | 3 % | 53.76 | 1.61 |
|  |  | Total |  |  | 55.37 |

| Medición | Uds. | Parcial |
|---|---|---|
| PLANTA BAJA |  |  |
| Aseos Aulas infantil | 3 | 3.00 |
| Aseo sala usos múltiples infantil | 1 | 1.00 |
| Sala usos múltiples infantil | 1 | 1.00 |
| Aseo Al-1 | 1 | 1.00 |
| Aseo Al-2 | 1 | 1.00 |
| Cocina | 1 | 1.00 |
| PLANTA PRIMERA |  |  |
| Aseo Al-5 | 1 | 1.00 |
| Aseo Al-6 | 1 | 1.00 |
| Total |  | 10 |

**20.25** ud SECAMANOS ELÉCTRICO 1150W (21/01/2017)
5 ud × 311.05 = 1555.25
Suministro e instalación de secamanos eléctrico, de 1150 W de potencia calorífica, con carcasa de acero inoxidable AISI 304 satinado, con interruptor óptico por aproximación de las manos con 1' de tiempo máximo de funcionamiento, con silent blocks incorporados en la base para amortiguar vibraciones mecánicas, ajuste de revoluciones manual a través de potenciómetro, de 100mm de resalte respecto a paramento, tipo M06ACS de Mediclinics o equivalentede 290x270x100 mm. Fijado firmemente a soporte y totalmente montado.
CRITERIO DE MEDICIÓN EN PROYECTO. Número de unidades previstas, según documentación gráfica de Proyecto.
PROCESO DE EJECUCIÓN. FASES DE EJECUCIÓN. Replanteo y trazado en el paramento de la situación del secador de manos. Colocación y fijación de los accesorios de soporte.
CONDICIONES DE TERMINACIÓN. La fijación será adecuada.
CONSERVACIÓN Y MANTENIMIENTO. Se protegerá frente a golpes y rozaduras.
CRITERIO DE MEDICIÓN EN OBRA Y CONDICIONES DE ABONO. Se medirá el número de unidades realmente colocadas según especificaciones de Proyecto.

| Código | Ud | Descripción | Rendimiento | Precio | Importe |
|---|---|---|---|---|---|
| mt31abp120a | ud | Secamanos eléctrico (material; 21/01/2017) | 1 | 298.10972209404 | 298.11 |
| mo230 | h | Ayudante fontanero | 0.252 | 15.379469763204 | 3.88 |
| %C I | % | costes indirectos | 3 % | 301.99 | 9.06 |
|  |  | Total |  |  | 311.05 |

| Medición | Uds. | Parcial |
|---|---|---|
| Aseo Al-3 | 1 | 1.00 |
| Aseo Al-4 | 1 | 1.00 |
| Comedor | 1 | 1.00 |
| PLANTA PRIMERA |  |  |
| Aseo Al-5 | 1 | 1.00 |
| Aseo Al-6 | 1 | 1.00 |
| Total |  | 5 |

**20.26** ud PAPELERA HIGIÉNICA AC. INOX (21/01/2017)
10 ud × 57.1 = 571.00
Suministro de papelera higiénica, modelo PP0006CS de Mediclinics o equivalente, de 6 litros de capacidad, de acero inoxidable AISI 304 satinado, soldado sin esquinas, adosada a pared mediante dos tornillos de acero inox suministrados con la papelera. Firmemente fijada a soporte y totlamente instalada.
CRITERIO DE MEDICIÓN EN PROYECTO. Número de unidades previstas, según documentación gráfica de Proyecto.
CRITERIO DE MEDICIÓN EN OBRA Y CONDICIONES DE ABONO. Se medirá el número de unidades realmente colocadas según especificaciones de Proyecto.

| Código | Ud | Descripción | Rendimiento | Precio | Importe |
|---|---|---|---|---|---|
| mt31abp100d | ud | Papelera higiénica (material; 21/01/2017) | 1 | 54.818110040237 | 54.82 |
| mo230 | h | Ayudante fontanero | 0.04 | 15.379469763204 | 0.62 |
| %C I | % | costes indirectos | 3 % | 55.44 | 1.66 |
|  |  | Total |  |  | 57.1 |

| Medición | Uds. | Parcial |
|---|---|---|
| PLANTA BAJA |  |  |
| Aseos Aulas infantil | 3 | 3.00 |
| Aseo sala usos múltiples infantil | 1 | 1.00 |
| Sala usos múltiples infantil | 1 | 1.00 |
| Aseo Al-1 | 1 | 1.00 |
| Aseo Al-2 | 1 | 1.00 |
| Cocina | 1 | 1.00 |
| PLANTA PRIMERA |  |  |
| Aseo Al-5 | 1 | 1.00 |
| Aseo Al-6 | 1 | 1.00 |
| Total |  | 10 |

**20.27** ud SEÑALIZACIÓN ASEOS Y VESTUARIOS 70x70MM (21/01/2017)
16 ud × 23.34 = 373.44
Señalización de aseos, vestuarios y espacios adaptados mediante elementos de soporte de rótulos señalética con soporte de aluminio y vidrio/PMMA en modelo semejante al existente en el CEIP "Los Adiles" en la actualidad, de 70x70mm , tipo ARCON - MARCAL modelo "PILE OU FACE 101 FULL ACCESS" o equivalente, con pictograma en relieve y Braille. Fijado firmemente a soporte y totalmente instalado.
CRITERIO DE MEDICIÓN EN PROYECTO. Número de unidades previstas, según documentación gráfica de Proyecto.
CONDICIONES PREVIAS QUE HAN DE CUMPLIRSE ANTES DE LA EJECUCIÓN DE LAS UNIDADES DE OBRA DEL SOPORTE. Se comprobará que su situación se corresponde con la de Proyecto. Se comprobará que el paramento soporte está completamente acabado.
PROCESO DE EJECUCIÓN. FASES DE EJECUCIÓN. Replanteo. Fijación en paramento mediante elementos de anclaje.
CONDICIONES DE TERMINACIÓN. Estará correctamente fijado y será visible.
CONSERVACIÓN Y MANTENIMIENTO. Se protegerá frente a golpes y salpicaduras.
CRITERIO DE MEDICIÓN EN OBRA Y CONDICIONES DE ABONO. Se medirá el número de unidades realmente colocadas según especificaciones de Proyecto.

| Código | Ud | Descripción | Rendimiento | Precio | Importe |
|---|---|---|---|---|---|
| mt45rsv020b | ud | Rotulo señalizacion aseos+vest+adaptados "Los Adiles" (material; 21/01/2017) | 1 | 21.429261185011 | 21.43 |
| mo211 | h | Ayudante montador. | 0.08 | 15.379469763204 | 1.23 |
| %C I | % | costes indirectos | 3 % | 22.66 | 0.68 |
|  |  | Total |  |  | 23.34 |

| Medición | Uds. | Parcial |
|---|---|---|
| PLANTA BAJA |  |  |
| Aseos Aulas infantil | 3 | 3.00 |
| Aseo sala usos múltiples infantil | 1 | 1.00 |
| Aseo profesores 1 | 1 | 1.00 |
| Aseo profesores 2 | 1 | 1.00 |
| Aseo Al-1 | 1 | 1.00 |
| Aseo Al-2 | 1 | 1.00 |
| Aseo Al-3 | 1 | 1.00 |
| Aseo Al-4 | 1 | 1.00 |
| Vestuarios 1 | 1 | 1.00 |
| Vestuarios 2 | 1 | 1.00 |
| PLANTA PRIMERA |  |  |
| Aseo Al-5 | 2 | 2.00 |
| Aseo Al-6 | 2 | 2.00 |
| Total |  | 16 |

**20.28** ud SEÑALIZACION DEPENDENCIAS INTERIORES (21/01/2017)
21 ud × 25.92 = 544.32
Señalización de aulas, biblioteca y despachos mediante elementos de soporte de rótulos señalética con soporte de aluminio y vidrio/PMMA en modelo semejante al existente en el CEIP "Los Adiles" en la actualidad, de 210x105mm , tipo ARCON - MARCAL modelo "skwizmi" o equivalente, fijado firmemente a soporte y totalmente instalado.
CRITERIO DE MEDICIÓN EN PROYECTO.Número de unidades previstas, según documentación gráfica de Proyecto.
CONDICIONES PREVIAS QUE HAN DE CUMPLIRSE ANTES DE LA EJECUCIÓN DE LAS UNIDADES DE OBRA DEL SOPORTE. Se comprobará que su situación se corresponde con la de Proyecto. Se comprobará que el paramento soporte está completamente acabado.
PROCESO DE EJECUCIÓN FASES DE EJECUCIÓN. Replanteo. Fijación en paramento mediante elementos de anclaje.
CONDICIONES DE TERMINACIÓN. Estará correctamente fijado y será visible.
CONSERVACIÓN Y MANTENIMIENTO. Se protegerá frente a golpes y salpicaduras.
CRITERIO DE MEDICIÓN EN OBRA Y CONDICIONES DE ABONO. Se medirá el número de unidades realmente colocadas según especificaciones de Proyecto.

| Código | Ud | Descripción | Rendimiento | Precio | Importe |
|---|---|---|---|---|---|
| mt45rsv020a | ud | Rotulo señalizacion dependencias int. "Los Adiles" (material; 21/01/2017) | 1 | 23.609186027909 | 23.609 |
| mo211 | h | Ayudante montador. | 0.101 | 15.379469763204 | 1.553 |
| %C I | % | costes indirectos | 3 % | 25.162 | 0.755 |
|  |  | Total |  |  | 25.92 |

| Medición | Uds. | Parcial |
|---|---|---|
| Director | 1 | 1.00 |
| Jefe estudios | 1 | 1.00 |
| Polideportivo | 1 | 1.00 |
| Aulas primaria | 12 | 12.00 |
| Secretaría | 1 | 1.00 |
| Despacho secretario | 1 | 1.00 |
| Biblioteca | 1 | 1.00 |
| Comedor | 1 | 1.00 |
| Almacén | 1 | 1.00 |
| Cocina | 1 | 1.00 |
| Total |  | 21 |

**20.29** ud CORTINA ENROLLABLE CON MANIVELA PROT. SOLAR 3,30m2 (02/02/2017)
6 ud × 340.71 = 2044.26
Suministro y colocación de estor enrollable, de anchura y altura adecuada al espacio que cubre, con tejido calificación al fuego M1, 66% poliester y 44% poliuretano color perlado en ambas caras a elegir por DF, tipo Opaco Réflex de Bec o equivalente, accionamiento manual con manivela fija para maniobra de recogida, tipo BEC o equivalente, situado en el interior de la cocina y en el interior de las aulas de infantil en cualquiera de los lados de la cortina; fijado en el techo o pared con anclajes mecánicos. Incluso p/p de herrajes, guías y accesorios. Totalmente instalado y ajustado.
CRITERIO DE MEDICIÓN EN PROYECTO. Número de unidades previstas, según documentación gráfica de Proyecto.
CONDICIONES PREVIAS QUE HAN DE CUMPLIRSE ANTES DE LA EJECUCIÓN DE LAS UNIDADES DE OBRA. DEL SOPORTE. Se comprobará que el paramento soporte al que se tienen que fijar los anclajes tiene la suficiente resistencia.
PROCESO DE EJECUCIÓN FASES DE EJECUCIÓN. Replanteo. Anclaje al paramento de los elementos de fijación. Montaje del estor enrollable. Montaje de los accesorios del accionamiento.
CONDICIONES DE TERMINACIÓN. El estor quedará perfectamente aplomado, fijado al paramento soporte y limpio.
CONSERVACIÓN Y MANTENIMIENTO.Los estores se mantendrán limpios y protegidos frente a golpes o rozaduras. Se evitará el vertido sobre el estor de agua contaminada procedente de la limpieza de obra.
CRITERIO DE MEDICIÓN EN OBRA Y CONDICIONES DE ABONO. Se medirá el número de unidades realmente ejecutadas según especificaciones de Proyecto.

| Código | Ud | Descripción | Rendimiento | Precio | Importe |
|---|---|---|---|---|---|
| mt44stm010acm | m² | Estor enrollable,tejido ignífugo, i/anclajes mecánicos fijación (material; 02/02/2017) | 3.3 | 54.798110729752 | 180.834 |
| mt44stm020g | Ud | Kit accionamiento cortina enrollable, i/guias y accesorios (material; 02/02/2017) | 1 | 110.83617870959 | 110.836 |
| mo121 | h | Oficial 1ª montador. | 0.992 | 16.349436321742 | 16.219 |
| mo211 | h | Ayudante montador. | 1.488 | 15.379469763204 | 22.885 |
| %C I | % | costes indirectos | 3 % | 330.774 | 9.923 |
|  |  | Total |  |  | 340.71 |

| Medición | Uds. | Parcial |
|---|---|---|
| Pasaplatos cocina | 1 | 1.00 |
| Ventana cocina | 2 | 2.00 |
| Aulas Infantil | 3 | 3.00 |
| Total |  | 6 |

**20.30** m RIEL DE ALUMINIO CORTINA CLASICA (07/02/2017)
35 m × 11.43 = 400.05
Suministro y colocación de riel de aluminio anodizado para cortina corredera clásica (no incluida). Incluso p/p de accesorios y escuadras de fijación al soporte colocadas cada 70cm como máximo y otra en el lado del mando, i/ tramos curvos en lado de recogida de las situadas en los lucernarios.
CONDICIONES PREVIAS QUE HAN DE CUMPLIRSE ANTES DE LA EJECUCIÓN DE LAS UNIDADES DE OBRA DEL SOPORTE. Se comprobará que están terminados los huecos en fachada, el revestimiento interior y la carpintería exterior.
FASES DE EJECUCIÓN. Fijación del cabezal de la cortina sobre el paramento.
CRITERIO DE MEDICIÓN EN OBRA Y CONDICIONES DE ABONO. Se medirá la longitud realmente ejecutadas según especificaciones de Proyecto.

| Código | Ud | Descripción | Rendimiento | Precio | Importe |
|---|---|---|---|---|---|
| mt44cor040a | m | Riel aluminio cortina cásica i/soportes (material; 07/02/2017) | 1 | 10.149650071295 | 10.15 |
| mo121 | h | Oficial 1ª montador. | 0.03 | 16.349436321742 | 0.49 |
| mo211 | h | Ayudante montador. | 0.03 | 15.379469763204 | 0.46 |
| %C I | % | costes indirectos | 3 % | 11.10 | 0.33 |
|  |  | Total |  |  | 11.43 |

| Medición | Uds. | Largo | Parcial |
|---|---|---|---|
| Biblioteca | 1 | 8 | 8.00 |
|  | 1 | 3 | 3.00 |
|  | 1 | 12 | 12.00 |
| Comedor | 1 | 12 | 12.00 |
| Total |  |  | 35 |

**20.31** m² CORTINA CLÁSICA (20/02/2017)
57.4 m² × 39.92 = 2291.41
Suministro y colocación de cortina corredera clásica accionada mediante cordón, en oscurecimiento de carpinterías de biblioteca y lucernario de comedor, tejido opaco compuesto por poliester al 52% y por algodón al 48% tipo Opacite Color de Bec o equivalente, en color a elegir, ignífuga, con fruncido clásico y riel visto . Incluso p/p de accesorios de cuelgue y accionamiento, totalmente montada.
CONDICIONES PREVIAS QUE HAN DE CUMPLIRSE ANTES DE LA EJECUCIÓN DE LAS UNIDADES DE OBRA cortinas gravent
DEL SOPORTE. Se comprobará que están terminados los huecos en fachada, el revestimiento interior y la carpintería exterior. Una vez instalado y recibido el riel.
FASES DE EJECUCIÓN. Fijación del cabezal de la cortina sobre el paramento.
CRITERIO DE MEDICIÓN EN OBRA Y CONDICIONES DE ABONO. Se medirá la longitud realmente ejecutadas según especificaciones de Proyecto.

| Código | Ud | Descripción | Rendimiento | Precio | Importe |
|---|---|---|---|---|---|
| mt44cor050a | m² | Cortina clásica interior opaca ignífuga (material; 25/04/2017) | 1.1 | 34.368815069007 | 37.81 |
| mo121 | h | Oficial 1ª montador. | 0.03 | 16.349436321742 | 0.49 |
| mo211 | h | Ayudante montador. | 0.03 | 15.379469763204 | 0.46 |
| %C I | % | costes indirectos | 3 % | 38.76 | 1.16 |
|  |  | Total |  |  | 39.92 |

| Medición | Uds. | Largo | Alto | Parcial |
|---|---|---|---|---|
| Biblioteca | 1 | 6 | 2 | 12.00 |
|  | 1 | 2.45 | 2 | 4.90 |
|  | 1 | 9 | 2.25 | 20.25 |
| Comedor | 1 | 9 | 2.25 | 20.25 |
| Total |  |  |  | 57.4 |

## C21 URBANIZACION (08/06/2011)
Importe: 213795.49

**21.01** Ud ARMARIO ACOMET. METÁLICO 1,00x2,00x0,40 m. (02/02/2017)
1 Ud × 1217.28 = 1217.28
Armario para acometida de instalaciones de gas, electricidad y agua de medidas generales 1,00 m. de ancho, 2,00 m. de alto y 0,40 m. de fondo, formado por:
- Fondo, laterales, suelo y techo con un bastidor modular de 1,00x0,5x0,4m de perfil angular de aluminio 50x50x3 mm. formando cajones independientes por instalación; más en el fondo de ancho 1 m., en el centro otro tubo de acero de 50x50x3 mm. en toda su altura, como reserva; forrado en todas sus caras con chapa de aluminio anodizado de 2 mm. de grueso, con sus rigidizadores correspondientes.
- Frente de carpintería de aluminio anodizado natural con 4 puerta practicable con chapa opaca, i/ perfilería extrusionados formando cercos y hojas de 1,5 mm de espesor mínimo en perfiles estructurales en bastidor y rigidizadores, serie S-40x40, con marca de calidad EWAA-EURAS (QUALANOD), incluso p/p de herrajes de colgar y apertura: cerradura triangular normalizadas de las Compañías suministradoras, 2 pernios de 12cm por hoja y rejillas de ventilación, tornillería de acero inoxidable, elementos de estanqueidad, accesorios y utillajes de mecanizado homologados. Incluso p/p de garras de fijación, sellado perimetral de juntas por medio de un cordón de silicona neutra, cerradura triangular, rejillas de ventilación y ajuste final en obra. Totalmente montada.
- Montaje, colocación, aplomado y recibido. Totalmente terminado y rematado. Según planos.
CRITERIO DE MEDICIÓN EN PROYECTO. Superficie del hueco a cerrar, medida según documentación gráfica de Proyecto.
CONDICIONES PREVIAS QUE HAN DE CUMPLIRSE ANTES DE LA EJECUCIÓN DE LAS UNIDADES DE OBRA DEL SOPORTE. Se comprobará que el tabique que recibe la carpintería está terminado, a falta de revestimientos.
PROCESO DE EJECUCIÓN. FASES DE EJECUCIÓN. Marcado de puntos de fijación y aplomado del cerco. Fijación del cerco al paramento. Sellado de juntas. Colocación de la puerta de registro. Colocación de herrajes de cierre y accesorios. Realización de pruebas de servicio.
CONDICIONES DE TERMINACIÓN.El conjunto será sólido. Las hojas quedarán aplomadas y ajustadas.
CONSERVACIÓN Y MANTENIMIENTO.Se protegerá frente a golpes y salpicaduras.
CRITERIO DE MEDICIÓN EN OBRA Y CONDICIONES DE ABONO. Se medirá, con las dimensiones del hueco, la superficie realmente ejecutada según especificaciones de Proyecto.

| Código | Ud | Descripción | Rendimiento | Precio | Importe |
|---|---|---|---|---|---|
| mt25pfb011a | ud | Cajón chapa Al anodiz.natural módulos 1,00x0,50x0,40 (material; 02/02/2017) | 4 | 216.98251911038 | 867.93 |
| mt25pfb011b | ud | Puerta practic.ciega chapa Al.anodiz.natural 40x40 (material; 02/02/2017) | 4 | 73.937450864194 | 295.75 |
| mo105 | h | Oficial 1ª construcción | 0.572 | 16.349436321742 | 9.35 |
| mo250 | h | Ayudante construcción (mano de obra; 20/02/2017) | 0.572 | 15.379469763204 | 8.80 |
| %C I | % | costes indirectos | 3 % | 1181.83 | 35.45 |
|  |  | Total |  |  | 1217.28 |

| Medición | Uds. | Parcial |
|---|---|---|
| Armario acometidas | 1 | 1.00 |
| Total |  | 1 |

**21.02** m VU1. VALLADO MALLA ELECTROSOLDADA 50x50mm diam=4mm, h=100cm (24/06/2014)
113.6 m × 25.91 = 2943.38
Formación de vallado de parcela mediante panel de malla electrosoldada, de 50x50 mm de paso de malla y 4 mm de diámetro, acabado galvanizado, con bastidor de perfil hueco de acero galvanizado de sección 30x30x1,5 mm y postes de perfil hueco de acero galvanizado, de sección cuadrada 50x50x1,5 mm y 1 m de altura, tapa soldada del mismo material, separados 2,5 m entre sí, empotrados 30cm en dados de hormigón (incluido) . Incluso p/p de replanteo, excavación por medios manuales, colocación y sujección del poste antes del vertido del hormigón para su recibido,relleno de hormigón para recibido de postes, colocación de la malla y accesorios de montaje y tesado del conjunto. El bastidor se soldará a los postes. Según detalles
CRITERIO DE MEDICIÓN EN PROYECTO.Longitud medida según documentación gráfica de Proyecto, deduciendo los huecos de longitud mayor de 1 m.
CONDICIONES PREVIAS QUE HAN DE CUMPLIRSE ANTES DE LA EJECUCIÓN DE LAS UNIDADES DE OBRA DEL SOPORTE.Se comprobará la posible existencia de servidumbres, elementos enterrados, redes de servicio o cualquier tipo de instalaciones que puedan resultar afectadas por las obras a iniciar.
CONDICIONES PREVIAS QUE HAN DE CUMPLIRSE ANTES DE LA EJECUCIÓN DE LAS UNIDADES DE OBRA AMBIENTALES. Se suspenderán los trabajos cuando llueva con intensidad, nieve o exista viento excesivo.
PROCESO DE EJECUCIÓN FASES DE EJECUCIÓN. Replanteo de alineaciones y niveles. Marcado de la situación de los postes. Apertura de huecos para colocación de los postes. Colocación de los postes. Vertido del hormigón. Aplomado y alineación de los postes. Colocación de accesorios. Colocación de la malla y atirantado del conjunto.
CONDICIONES DE TERMINACIÓN.El conjunto será monolítico.
CONSERVACIÓN Y MANTENIMIENTO.Se protegerá frente a golpes.
CRITERIO DE MEDICIÓN EN OBRA Y CONDICIONES DE ABONO.Se medirá la longitud realmente ejecutada según especificaciones de Proyecto, deduciendo los huecos de longitud mayor de 1 m.

| Código | Ud | Descripción | Rendimiento | Precio | Importe |
|---|---|---|---|---|---|
| mt52vse010a | m² | Panel de malla electrosoldada 50.50mm, ac.galv.diam=4mm (material; 28/01/2017) | 0.9 | 6.0097928008359 | 5.409 |
| mt52vpm020o | m | Poste perfil hueco acero galv.,secc.cuadrada50.50.1.5 h=2m (material; 28/01/2017) | 0.44 | 5.3998138310339 | 2.376 |
| mt52vpm010c | m | Perfil hueco acero galv.,secc.cuadrada30.30.1.5 (material; 28/01/2017) | 2.8 | 1.8399365646486 | 5.152 |
| mt10hmf010Mm | m³ | Hormigón HM-20/B/20/I, fabricado en central | 0.015 | 70.327575321595 | 1.055 |
| mo252 | h | Ayudante construcción de obra civil | 0.101 | 15.379469763204 | 1.553 |
| mo171 | h | Oficial 1ª cerrajero. | 0.303 | 16.349436321742 | 4.954 |
| mo257 | h | Ayudante cerrajero. | 0.303 | 15.379469763204 | 4.660 |
| %C I | % | costes indirectos | 3 % | 25.159 | 0.755 |
|  |  | Total |  |  | 25.91 |

| Medición | Uds. | Largo | Parcial |
|---|---|---|---|
| Aparcamiento | 1 | 36.4 | 36.40 |
| Huerta | 2 | 27.1 | 54.20 |
|  | 1 | 25 | 25.00 |
| dto puertas | -2 | 1 | -2.00 |
| Total |  |  | 113.6 |

**21.03** m VU2. VALLADO MALLA ELECTROSOLDADA 50x50mm diam=4mm, h=200cm (24/06/2014)
245.5 m × 35.98 = 8833.09
Formación de vallado de parcela mediante panel de malla electrosoldada, de 50x50 mm de paso de malla y 4 mm de diámetro, acabado galvanizado, con bastidor de perfil hueco de acero galvanizado de sección 30x30x1,5 mm y postes arriostrados según detalles, de perfil hueco de acero galvanizado, de sección cuadrada 50x50x1,5 mm y 2 m de altura, tapa del mismo material, separados 2 m entre sí, empotrados 30cm en muretes de hormigón (NO INCLUIDOS) . Incluso p/p de replanteo, colocación y sujección del poste antes del vertido del hormigón para su recibido (hormigón medido en partida aparte), colocación de la malla y accesorios de montaje y tesado del conjunto. El bastidor se soldará a los postes. Según detalles
CRITERIO DE MEDICIÓN EN PROYECTO.Longitud medida según documentación gráfica de Proyecto, deduciendo los huecos de longitud mayor de 1 m.
CONDICIONES PREVIAS QUE HAN DE CUMPLIRSE ANTES DE LA EJECUCIÓN DE LAS UNIDADES DE OBRA DEL SOPORTE.Se comprobará la posible existencia de servidumbres, elementos enterrados, redes de servicio o cualquier tipo de instalaciones que puedan resultar afectadas por las obras a iniciar.
CONDICIONES PREVIAS QUE HAN DE CUMPLIRSE ANTES DE LA EJECUCIÓN DE LAS UNIDADES DE OBRA AMBIENTALES. Se suspenderán los trabajos cuando llueva con intensidad, nieve o exista viento excesivo.
PROCESO DE EJECUCIÓN FASES DE EJECUCIÓN. Replanteo de alineaciones y niveles. Marcado de la situación de los postes. Colocación de los mismos previo al hormigonado del murete. Vertido del hormigón (medido en otra partida). Aplomado y alineación de los postes. Colocación de accesorios. Colocación de la malla y atirantado del conjunto.
CONDICIONES DE TERMINACIÓN.El conjunto será monolítico.
CONSERVACIÓN Y MANTENIMIENTO.Se protegerá frente a golpes.
CRITERIO DE MEDICIÓN EN OBRA Y CONDICIONES DE ABONO.Se medirá la longitud realmente ejecutada según especificaciones de Proyecto, deduciendo los huecos de longitud mayor de 1 m.

| Código | Ud | Descripción | Rendimiento | Precio | Importe |
|---|---|---|---|---|---|
| mt52vse010a | m² | Panel de malla electrosoldada 50.50mm, ac.galv.diam=4mm | 2 | 6.0097928008359 | 12.02 |
| mt52vpm020o | m | Poste perfil hueco acero galv.,secc.cuadrada50.50.1.5 h=2m | 1.1 | 5.3998138310339 | 5.94 |
| mt52vpm010c | m | Perfil hueco acero galv.,secc.cuadrada30.30.1.5 | 4 | 1.8399365646486 | 7.36 |
| mo171 | h | Oficial 1ª cerrajero. | 0.303 | 16.349436321742 | 4.95 |
| mo257 | h | Ayudante cerrajero. | 0.303 | 15.379469763204 | 4.66 |
| %C I | % | costes indirectos | 3 % | 34.93 | 1.05 |
|  |  | Total |  |  | 35.98 |

| Medición | Uds. | Largo | Parcial |
|---|---|---|---|
| Ajuste encuentro con malla existente | 2 |  | 2.00 |
| C/Remesón | 1 | 2.35 | 2.35 |
|  | 1 | 42 | 42.00 |
| C/Vicente Aleixandre- Este | 1 | 53.05 | 53.05 |
|  | 1 | 61.1 | 61.10 |
| C/Vicente Aleixandre- Norte | 1 | 85 | 85.00 |
| Total |  |  | 245.5 |

**21.04** m VU4. VALLADO TABLA DE PINO AUTOCLAVE BASTIDOR AC.GALV, h=100cm (24/06/2014)
21.35 m × 69.87 = 1491.72
Formación de vallado de aulas exteriores de infantil mediante tablas de pino cuperizadas de 100x21mm de sección, tratada al autoclave con clase de uso 4 según UNE-EN 335, sin creosota, y fijada mediante tornillos inox. autoperforantes de cabeza plana a bastidor de perfil hueco de acero galvanizado de sección 50x50x1,5 mm y extensión de los montantes como postes. El vallado tendrá una altura de 100cm, dejando una luz inferior de un máximo de 9cm y un mínimo de 5. Las tablas se dispondrán de forma alterna en ambas caras del bastidor, según detalles. La longitud del módulo de vallado será de 250cm, si bien los extremos tendrán la longitud que precise el ámbito a vallar. Los postes estarán empotrados 30cm en dados de hormigón (incluidos). Incluso sujección lateral a muretes de hormigón mediante perfil angular, o coronación a fachada de nueva obra mediante redondo macizo empotrado en la misma . Ejecutado en taller, incluso p/p de replanteo, excavación por medios manuales, colocación y sujección del poste antes del vertido del hormigón para su recibido, colocación de tablas y accesorios de montaje y tesado del conjunto, bordes libres del conjunto en los que se montan las hojas de las puertas, arriostrados por redondo macizo galvanizado de diámetro 16mm. Uniones soldadas entre elementos del bastidor. Según detalles
CRITERIO DE MEDICIÓN EN PROYECTO.Longitud medida según documentación gráfica de Proyecto, deduciendo los huecos de longitud mayor de 50 cm y cancelas.
CONDICIONES PREVIAS QUE HAN DE CUMPLIRSE ANTES DE LA EJECUCIÓN DE LAS UNIDADES DE OBRA DEL SOPORTE. Se comprobará la posible existencia de servidumbres, elementos enterrados, redes de servicio o cualquier tipo de instalaciones que puedan resultar afectadas por las obras a iniciar.
CONDICIONES PREVIAS QUE HAN DE CUMPLIRSE ANTES DE LA EJECUCIÓN DE LAS UNIDADES DE OBRA : AMBIENTALES. Se suspenderán los trabajos cuando llueva con intensidad, nieve o exista viento excesivo.
PROCESO DE EJECUCIÓN FASES DE EJECUCIÓN. Replanteo de alineaciones y niveles. Marcado de la situación de los postes. Colocación de los mismos previo al hormigonado del murete. Vertido del hormigón (medido en otra partida). Aplomado y alineación de los postes. Colocación de accesorios. Colocación de la malla y atirantado del conjunto.
CONDICIONES DE TERMINACIÓN. El conjunto será monolítico.
CONSERVACIÓN Y MANTENIMIENTO. Se protegerá frente a golpes.
CRITERIO DE MEDICIÓN EN OBRA Y CONDICIONES DE ABONO. Se medirá la longitud realmente ejecutada según especificaciones de Proyecto, deduciendo los huecos de longitud mayor de 50cm y cancelas.

| Código | Ud | Descripción | Rendimiento | Precio | Importe |
|---|---|---|---|---|---|
| mt29tmf014jn1 | m | Tablón pino cuperizado autoclave clase 4,10x2,1cm,tornillos inox | 9 | 4.9398296898718 | 44.46 |
| mt10hmf010Mm | m³ | Hormigón HM-20/B/20/I, fabricado en central | 0.015 | 70.327575321595 | 1.05 |
| mt52vpm020a | m | Perfil hueco acero galv.,secc.cuadrada50.50.1.5 (material; 29/01/2017) | 3 | 3.509878990172 | 10.53 |
| mo252 | h | Ayudante construcción de obra civil | 0.101 | 15.379469763204 | 1.55 |
| mo171 | h | Oficial 1ª cerrajero. | 0.323 | 16.349436321742 | 5.28 |
| mo257 | h | Ayudante cerrajero. | 0.323 | 15.379469763204 | 4.97 |
| %C I | % | costes indirectos | 3 % | 67.84 | 2.04 |
|  |  | Total |  |  | 69.87 |

| Medición | Uds. | Largo | Parcial |
|---|---|---|---|
| Aulas Exteriores infantil | 1 | 5.4 | 5.40 |
|  | 2 | 2.5 | 5.00 |
|  | 2 | 2.3 | 4.60 |
|  | 1 | 6.35 | 6.35 |
| Total |  |  | 21.35 |

**21.05** ud Pu1, Pu2-PUERTA 1H VALLADO MALLA ELECTROSOLDADA H=100CM, l=100cm (24/06/2014)
3 ud × 74.92 = 224.76
Suministro y colocación de puerta cancela metálica de carpintería metálica y apertura manual, de una hoja abatibles, dimensiones totales 100x91 cm, colocada dejando una altura de luz inferior de 9cm y laterales de 5cm (según herrajes) para evitar el aprisionamiento de dedos de los niños, formada por:
Bastidor de tubo de acero laminado de sección 50.50.15.
Tablas de pino cuperizadas de 80x21mm de sección, tratada al autoclave con clase de uso 4 según UNE-EN 335, sin creosota, para superponer a montante de bastidor mediante tornillos inox. autoperforantes de cabeza plana.
La solera del bastidor contará con taladros cada 60cm para permitir la evacuación del agua de condensación interna eventual. Conjunto galvanizado en caliente por inmersión Z-275.
Mallazo electrosoldado de 50x50 mm de paso de malla y 4 mm de diámetro, acabado galvanizado.
Postes de perfil hueco de acero galvanizado de sección 50x50x1,5 mm, empotrados 30cm en dados de hormigón (incluidos). Incluso sujección lateral a fachada mediante redondo macizo recibido con resina a la misma . Ejecutado en taller, incluso p/p de replanteo, excavación por medios manuales, colocación y sujección del poste antes del vertido del hormigón para su recibido, arriostrados por redondo macizo galvanizado de diámetro 16mm.
Uniones soldadas entre elementos del bastidor. Según detalles
Incluso p/p de replanteo, herrajes antipilladedos de giro con rodamiento con pletinas de 8mm de espesor de acero galvanizado tipo Herrajes Estebro o equivalente, anclajes metálicos laterales a los bastidores de la valla (medidos aparte), armadura portante de la cancela y recibidos a obra, cierre en U a vallado contiguo, elaborada en taller, ajuste y montaje en obra, elementos de anclaje, herrajes de seguridad y cierre, y accesorios. Totalmente montada y probada por la empresa instaladora. En funcionamiento. Según detalles.
NORMATIVA DE APLICACIÓN. Montaje: NTE-PPA. Particiones: Puertas de acero.
CRITERIO DE MEDICIÓN EN PROYECTO. Número de unidades previstas, según documentación gráfica de Proyecto.
CONDICIONES PREVIAS QUE HAN DE CUMPLIRSE ANTES DE LA EJECUCIÓN DE LAS UNIDADES DE OBRA DEL SOPORTE. Se comprobará que el hueco está terminado y que sus dimensiones son correctas.
CONDICIONES PREVIAS QUE HAN DE CUMPLIRSE ANTES DE LA EJECUCIÓN DE LAS UNIDADES DE OBRA AMBIENTALES. Se suspenderán los trabajos cuando llueva con intensidad, nieve o exista viento excesivo.
PROCESO DE EJECUCIÓN. FASES DE EJECUCIÓN. Replanteo. Colocación y montaje de los postes de fijación. Instalación de la puerta cancela. Vertido del hormigón. Montaje del sistema de apertura. Montaje del sistema de accionamiento. Repaso y engrase de mecanismos.
CONDICIONES DE TERMINACIÓN. El conjunto será sólido. Los mecanismos estarán ajustados.
CONSERVACIÓN Y MANTENIMIENTO. Se protegerá frente a golpes.
CRITERIO DE MEDICIÓN EN OBRA Y CONDICIONES DE ABONO. Se medirá el número de unidades realmente ejecutadas según especificaciones de Proyecto.

| Código | Ud | Descripción | Rendimiento | Precio | Importe |
|---|---|---|---|---|---|
| mt52vst040aa | ud | Puerta Pu1 s/partida:bastidor,malla,remates,peq.mat. (material; 29/01/2017) | 1 | 46.718389293686 | 46.72 |
| mt10hmf010Mm | m³ | Hormigón HM-20/B/20/I, fabricado en central | 0.015 | 70.327575321595 | 1.05 |
| mt52vpm020a | m | Perfil hueco acero galv.,secc.cuadrada50.50.1.5 | 3 | 3.509878990172 | 10.53 |
| mo171 | h | Oficial 1ª cerrajero. | 0.455 | 16.349436321742 | 7.44 |
| mo257 | h | Ayudante cerrajero. | 0.455 | 15.379469763204 | 7.00 |
| %C I | % | costes indirectos | 3 % | 72.74 | 2.18 |
|  |  | Total |  |  | 74.92 |

| Medición | Uds. | Parcial |
|---|---|---|
| Puertas huerta | 2 | 2.00 |
| Puerta vallado aparcamiento | 1 | 1.00 |
| Total |  | 3 |

**21.06** ud Pu3-PUERTA 1H VALLADO H=100CM, l=330cm (24/06/2014)
1 ud × 396.88 = 396.88
Suministro y colocación de puerta cancela metálica de carpintería metálica y apertura manual, de una hoja abatibles, dimensiones totales de hoja 328x91 cm, colocada dejando una altura de luz inferior de 9cm y laterales de 5cm para evitar el aprisionamiento de dedos de los niños, formada por:
Bastidor de tubo de acero laminado de sección 50.50.15 en montantes y dintel y 80.50.15 en solera, atirantado con redondo macizo galvanizado de diam.12mm .
Tablas de pino cuperizadas de 80x21mm de sección, tratada al autoclave con clase de uso 4 según UNE-EN 335, sin creosota, para superponer a montante de bastidor mediante tornillos inox. autoperforantes de cabeza plana. Redondo macizo de acero parteluz de diámetro 12mm. La solera del bastidor contará con taladros cada 60cm para permitir la evacuación del agua de condensación interna eventual. Conjunto galvanizado en caliente por inmersión Z-275.
Postes con tapa de perfil hueco de acero galvanizado, de sección cuadrada 50x50x1,5 mm y 1 m de altura, tapa del mismo materia, empotrados en dados de hormigón armado, arriostrados por redondo macizo galvanizado de diámetro 16mm. Unión a vallado colindante según planos. Arriostrado a paramento mediante redondo macizo de diam.12mm recibido con resinas.
Mallazo electrosoldado de 50x50 mm de paso de malla y 4 mm de diámetro, acabado galvanizado.
Incluso p/p de replanteo, bisagras o anclajes metálicos laterales a los bastidores de la valla , armadura portante de la cancela y recibidos a obra, cierre en U a vallado contiguo, elaborada en taller, ajuste y montaje en obra, elementos de anclaje, herrajes de seguridad y cierre, acabado del conjunto galvanizado en caliente por inmersión Z-275 y accesorios. Totalmente montada y probada por la empresa instaladora. En funcionamiento. Según detalles.
NORMATIVA DE APLICACIÓN. Montaje: NTE-PPA. Particiones: Puertas de acero.
CRITERIO DE MEDICIÓN EN PROYECTO. Número de unidades previstas, según documentación gráfica de Proyecto.
CONDICIONES PREVIAS QUE HAN DE CUMPLIRSE ANTES DE LA EJECUCIÓN DE LAS UNIDADES DE OBRA DEL SOPORTE.. Se comprobará que el hueco está terminado y que sus dimensiones son correctas.
CONDICIONES PREVIAS QUE HAN DE CUMPLIRSE ANTES DE LA EJECUCIÓN DE LAS UNIDADES DE OBRA.AMBIENTALES. Se suspenderán los trabajos cuando llueva con intensidad, nieve o exista viento excesivo.
PROCESO DE EJECUCIÓN. FASES DE EJECUCIÓN. Replanteo. Colocación y montaje de los postes de fijación. Instalación de la puerta cancela. Vertido del hormigón. Montaje del sistema de apertura. Montaje del sistema de accionamiento. Repaso y engrase de mecanismos.
CONDICIONES DE TERMINACIÓN. El conjunto será sólido. Los mecanismos estarán ajustados.
CONSERVACIÓN Y MANTENIMIENTO. Se protegerá frente a golpes.
CRITERIO DE MEDICIÓN EN OBRA Y CONDICIONES DE ABONO. Se medirá el número de unidades realmente ejecutadas según especificaciones de Proyecto.

| Código | Ud | Descripción | Rendimiento | Precio | Importe |
|---|---|---|---|---|---|
| mt10hmf010Nm | m³ | Hormigón HM-25/B/20/I, fabricado en central. (material; 29/01/2017) | 0.059 | 71.997517747119 | 4.25 |
| mt08aaa010a | m³ | Agua | 0.013 | 1.0299644899935 | 0.01 |
| mt09mif010ca | t | Mortero cemento industrial albañilería M-5,sacos,UNE-EN 998-2 | 0.074 | 28.369021923413 | 2.10 |
| mt52vst040jg | ud | Puerta Pu3 s/partida:poste,bastidor,malla,remates,peq.mat. (material; 29/01/2017) | 1 | 344.74811414579 | 344.75 |
| mo109 | h | Oficial 1ª construcción de obra civil. | 0.359 | 16.349436321742 | 5.87 |
| mo252 | h | Ayudante construcción de obra civil | 0.359 | 15.379469763204 | 5.52 |
| mo171 | h | Oficial 1ª cerrajero. | 0.719 | 16.349436321742 | 11.76 |
| mo257 | h | Ayudante cerrajero. | 0.719 | 15.379469763204 | 11.06 |
| %C I | % | costes indirectos | 3 % | 385.32 | 11.56 |
|  |  | Total |  |  | 396.88 |

| Medición | Uds. | Parcial |
|---|---|---|
| paso patio infantil-patio primaria | 1 | 1.00 |
| Total |  | 1 |

**21.07** ud Pu4. PUERTA 2H GALV. MALLA ELECTROSOLDADA 370X200cm (24/06/2014)
1 ud × 867.09 = 867.09
Suministro y colocación de puerta cancela metálica de carpintería metálica y apertura manual, de dos hojas abatibles simétricas, dimensiones totales 370x200 cm y 200cm de altura dejando luz inferior de 8cm, formada por:
Bastidor de tubo de acero laminado de sección 50.50.15 con extensión lateral del bastidor con 3 travesaños (solera, intermedio y dintel) hasta montante de cierre de sección 80.50.15, en el que se montarán los herrajes de cierre.
Tablas de pino cuperizadas de 80x21mm de sección, tratada al autoclave con clase de uso 4 según UNE-EN 335, sin creosota, para superponer a montante de bastidor mediante tornillos inox. autoperforantes de cabeza plana. Redondo macizo de acero parteluz de diámetro 12mm. La solera del bastidor contará con taladros cada 60cm para permitir la evacuación del agua de condensación interna eventual. Conjunto galvanizado en caliente por inmersión Z-275.
Postes de acero laminado 100.100.8 empotrados en dados de hormigón armado (60cm de empotramiento). Conjunto galvanizado en caliente por inmersión Z-275.
Mallazo electrosoldado de 50x50 mm de paso de malla y 4 mm de diámetro, acabado galvanizado.
Cilindro de seguridad incopiable sistema TX-80 TESA o equivalente de perfil europeo normalizado con llave plana reversible por una cara. Con pasadores antitaladro de acero templado en cuerpo y cañón y pitones antiganzúa. Excéntrica de radio 15 mm. Cumple normas UNE 1303 y DIN 18252. Acabado en níquel. TESA Ref.TX859010N.Media manilla Sena o equivalente con bocallave para accionamiento exterior e interior. Acabado en acero inoxidable AISI 316.
Incluso p/p de replanteo, colocación y sujección del poste antes del vertido del hormigón para su recibido, bisagras o anclajes metálicos laterales de los bastidores y postes, armadura portante de la cancela y recibidos a obra, parador de pie y tope, barra de anclaje a suelo, elaborada en taller, ajuste y montaje en obra, elementos de anclaje, herrajes de seguridad y cierre, acabado del conjunto galvanizado en caliente por inmersión Z-275 y accesorios. Totalmente montada y probada por la empresa instaladora. En funcionamiento. Según detalles.
NORMATIVA DE APLICACIÓN. Elaboración, transporte y puesta en obra del hormigón: Instrucción de Hormigón Estructural (EHE-08). Montaje: NTE-PPA. Particiones: Puertas de acero.
CRITERIO DE MEDICIÓN EN PROYECTO. Número de unidades previstas, según documentación gráfica de Proyecto.
CONDICIONES PREVIAS QUE HAN DE CUMPLIRSE ANTES DE LA EJECUCIÓN DE LAS UNIDADES DE OBRA DEL SOPORTE. Se comprobará que el hueco está terminado y que sus dimensiones son correctas.
CONDICIONES PREVIAS QUE HAN DE CUMPLIRSE ANTES DE LA EJECUCIÓN DE LAS UNIDADES DE OBRA:AMBIENTALES. Se suspenderán los trabajos cuando llueva con intensidad, nieve o exista viento excesivo.
PROCESO DE EJECUCIÓN. FASES DE EJECUCIÓN. Replanteo. Colocación y montaje de los postes de fijación. Instalación de la puerta cancela. Vertido del hormigón. Montaje del sistema de apertura. Montaje del sistema de accionamiento. Repaso y engrase de mecanismos.
CONDICIONES DE TERMINACIÓN. El conjunto será sólido. Los mecanismos estarán ajustados.
CONSERVACIÓN Y MANTENIMIENTO. Se protegerá frente a golpes.
CRITERIO DE MEDICIÓN EN OBRA Y CONDICIONES DE ABONO. Se medirá el número de unidades realmente ejecutadas según especificaciones de Proyecto.

| Código | Ud | Descripción | Rendimiento | Precio |
|---|---|---|---|---|
| mt10hmf010Nm | m³ | Hormigón HM-25/B/20/I, fabricado en central. | 0.25 | 71.997517747119 |
| mt08aaa010a | m³ | Agua | 0.05 | 1.0299644899935 |
| mt09mif010ca | t | Mortero cemento industrial albañilería M-5,sacos,UNE-EN 998-2 | 0.139 | 28.369021923413 |
| mt26vpc010b | m² | Puerta Pu4 s/partida:poste,bastidor,malla,remates,peq.mat. (material; 29/01/2017) | 7.4 | 86.017034397322 |
| mo109 | h | Oficial 1ª construcción de obra civil. | 4.104 | 16.349436321742 |
| mo252 | h | Ayudante construcción de obra civil | 4.477 | 15.379469763204 |
| mo171 | h | Oficial 1ª cerrajero. | 1.492 | 16.349436321742 |
| mo257 | h | Ayudante cerrajero. | 1.492 | 15.379469763204 |
| %C I | % | costes indirectos | 3 % |  |

| Medición | Uds. | Parcial |
|---|---|---|
| Acceso C/Remeson | 1 | 1.00 |
| Total |  | 1 |

**21.08** ud Pu5-PUERTA 2H GALV. MALLA ELECTROSOLDADA 520X200cm (24/06/2014)
1 ud × 1208.18 = 1208.18
Suministro y colocación de puerta cancela metálica de carpintería metálica y apertura manual, de dos hojas abatibles asimétricas, dimensiones totales 530x200 cm y 200cm de altura dejando luz inferior de 8cm,para el acceso a las pistas deportivas con hojas de longitud 3.20m y 2.00m respectivamente, formadas por :
Bastidor de tubo de acero laminado de sección 50.50.15 con extensión lateral del bastidor con 3 travesaños (solera, intermedio y dintel) hasta montante de cierre de sección 80.50.15, en el que se montarán los herrajes de cierre.
Tablas de pino cuperizadas de 80x21mm de sección, tratada al autoclave con clase de uso 4 según UNE-EN 335, sin creosota, para superponer a montante de bastidor mediante tornillos inox. autoperforantes de cabeza plana. Redondo macizo de acero parteluz de diámetro 12mm. La solera del bastidor contará con taladros cada 60cm para permitir la evacuación del agua de condensación interna eventual. Conjunto galvanizado en caliente por inmersión Z-275.
El bastidor de la hoja de mayor tamaño contará con diagonales formadas por redondo macizo de diámetro 12mm y refuerzo de atirantado por elevación de 65cm del montante vertical al que se fijan las bisagras, redondo macizo de diámetro 12mm y 2 pletinas 170.50.8mm de transición entre el redondo y el bastidor.
Postes de acero laminado 100.100.8 empotrados en dados de hormigón armado (60cm de empotramiento). Longitudes: poste de hoja pequeña 270cm, poste de hoja grande 330cm. El poste se fijará con angulares al muro de hormigón anexo (no incluido en esta partida)
Mallazo electrosoldado de 50x50mm de paso de malla y 4 mm de diámetro, acabado galvanizado.
Cilindro de seguridad incopiable sistema TX-80 TESA o equivalente de perfil europeo normalizado con llave plana reversible por una cara. Con pasadores antitaladro de acero templado en cuerpo y cañón y pitones antiganzúa. Excéntrica de radio 15 mm. Cumple normas UNE 1303 y DIN 18252. Acabado en níquel. TESA Ref.TX859010N.Media manilla Sena o equivalente con bocallave para accionamiento exterior e interior. Acabado en acero inoxidable AISI 316.
Incluso p/p de replanteo, colocación y sujección del poste antes del vertido del hormigón para su recibido, bisagras o anclajes metálicos laterales de los bastidores y postes, armadura portante de la cancela y recibidos a obra, parador de pie y tope, barra de anclaje a suelo, elaborada en taller, ajuste y montaje en obra, elementos de anclaje, herrajes de seguridad y cierre, y accesorios. Totalmente montada y probada por la empresa instaladora. En funcionamiento. Según detalles.
NORMATIVA DE APLICACIÓN. Elaboración, transporte y puesta en obra del hormigón: Instrucción de Hormigón Estructural (EHE-08).
Montaje: NTE-PPA. Particiones: Puertas de acero.
CRITERIO DE MEDICIÓN EN PROYECTO. Número de unidades previstas, según documentación gráfica de Proyecto.
CONDICIONES PREVIAS QUE HAN DE CUMPLIRSE ANTES DE LA EJECUCIÓN DE LAS UNIDADES DE OBRA DEL SOPORTE. Se comprobará que el hueco está terminado y que sus dimensiones son correctas.
CONDICIONES PREVIAS QUE HAN DE CUMPLIRSE ANTES DE LA EJECUCIÓN DE LAS UNIDADES DE OBRA :AMBIENTALES. Se suspenderán los trabajos cuando llueva con intensidad, nieve o exista viento excesivo.
PROCESO DE EJECUCIÓN. FASES DE EJECUCIÓN. Replanteo. Colocación y montaje de los postes de fijación. Instalación de la puerta cancela. Vertido del hormigón. Montaje del sistema de apertura. Montaje del sistema de accionamiento. Repaso y engrase de mecanismos.
CONDICIONES DE TERMINACIÓN. El conjunto será sólido. Los mecanismos estarán ajustados.
CONSERVACIÓN Y MANTENIMIENTO. Se protegerá frente a golpes.
CRITERIO DE MEDICIÓN EN OBRA Y CONDICIONES DE ABONO. Se medirá el número de unidades realmente ejecutadas según especificaciones de Proyecto.

| Código | Ud | Descripción | Rendimiento | Precio |
|---|---|---|---|---|
| mt10hmf010Nm | m³ | Hormigón HM-25/B/20/I, fabricado en central. | 0.25 | 71.997517747119 |
| mt08aaa010a | m³ | Agua | 0.05 | 1.0299644899935 |
| mt09mif010ca | t | Mortero cemento industrial albañilería M-5,sacos,UNE-EN 998-2 | 0.139 | 28.369021923413 |
| mt26vpc010h | m² | Puerta Pu5 s/partida:poste,bastidor,malla,remates,peq.mat. (material; 29/01/2017) | 10.4 | 90.746871327098 |
| mo109 | h | Oficial 1ª construcción de obra civil. | 4.356 | 16.349436321742 |
| mo252 | h | Ayudante construcción de obra civil | 4.68 | 15.379469763204 |
| mo171 | h | Oficial 1ª cerrajero. | 2.017 | 16.349436321742 |
| mo257 | h | Ayudante cerrajero. | 2.017 | 15.379469763204 |
| %C I | % | costes indirectos | 3 % |  |

| Medición | Uds. | Parcial |
|---|---|---|
| Acceso C/Vicente Aleixandre | 1 | 1.00 |
| Total |  | 1 |

**21.09** ud Pu7-PUERTA 1H VALLADO TABLA PINO AUTOCLAVE H=100CM, l=100cm (24/06/2014)
3 ud × 101.75 = 305.25
Suministro y colocación de puerta cancela metálica de carpintería metálica y apertura manual, de una hoja abatibles, dimensiones totales 100x91 cm, colocada dejando una altura de luz inferior de 9cm y laterales de 5cm (según herrajes) para evitar el aprisionamiento de dedos de los niños, formada por:
Bastidor de tubo de acero laminado de sección 50.50.15.
Tablas de pino cuperizadas de 100x21mm de sección, tratada al autoclave con clase de uso 4 según UNE-EN 335, sin creosota, para superponer a montante de bastidor mediante tornillos inox. autoperforantes de cabeza plana. Las tablas se dispondrán de forma alterna en ambas caras del bastidor, según detalles.
La solera del bastidor contará con taladros cada 60cm para permitir la evacuación del agua de condensación interna eventual. Conjunto galvanizado en caliente por inmersión Z-275.
Unida a postes de vallado tipo Vu4 (incluidos en su correspondiente partida)
Uniones soldadas entre elementos del bastidor.
Incluso p/p de replanteo, herrajes antipilladedos de giro con rodamiento con pletinas de 8mm de espesor de acero galvanizado tipo Herrajes Estebro o equivalente, anclajes metálicos laterales a los bastidores de la valla (medidos aparte), armadura portante de la cancela y recibidos a obra, cierre en U a vallado contiguo, elaborada en taller, ajuste y montaje en obra, elementos de anclaje, herrajes de seguridad y cierre, y accesorios. Totalmente montada y probada por la empresa instaladora. En funcionamiento. Según detalles.
NORMATIVA DE APLICACIÓN. Montaje: NTE-PPA. Particiones: Puertas de acero.
CRITERIO DE MEDICIÓN EN PROYECTO. Número de unidades previstas, según documentación gráfica de Proyecto.
CONDICIONES PREVIAS QUE HAN DE CUMPLIRSE ANTES DE LA EJECUCIÓN DE LAS UNIDADES DE OBRA DEL SOPORTE. Se comprobará que el hueco está terminado y que sus dimensiones son correctas.
CONDICIONES PREVIAS QUE HAN DE CUMPLIRSE ANTES DE LA EJECUCIÓN DE LAS UNIDADES DE OBRA AMBIENTALES. Se suspenderán los trabajos cuando llueva con intensidad, nieve o exista viento excesivo.
PROCESO DE EJECUCIÓN. FASES DE EJECUCIÓN. Replanteo. Colocación y montaje de los postes de fijación. Instalación de la puerta cancela. Vertido del hormigón. Montaje del sistema de apertura. Montaje del sistema de accionamiento. Repaso y engrase de mecanismos.
CONDICIONES DE TERMINACIÓN. El conjunto será sólido. Los mecanismos estarán ajustados.
CONSERVACIÓN Y MANTENIMIENTO. Se protegerá frente a golpes.
CRITERIO DE MEDICIÓN EN OBRA Y CONDICIONES DE ABONO. Se medirá el número de unidades realmente ejecutadas según especificaciones de Proyecto.

| Código | Ud | Descripción | Rendimiento | Precio | Importe |
|---|---|---|---|---|---|
| mt52vst040aaa | ud | Puerta Pu7 s/ partida: bastidos, tablas madera, remates, peq.mat (material; 17/06/2017) | 1 | 84.347091971798 | 84.35 |
| mo171 | h | Oficial 1ª cerrajero. | 0.455 | 16.349436321742 | 7.44 |
| mo257 | h | Ayudante cerrajero. | 0.455 | 15.379469763204 | 7.00 |
| %C I | % | costes indirectos | 3 % | 98.79 | 2.96 |
|  |  | Total |  |  | 101.75 |

| Medición | Uds. | Parcial |
|---|---|---|
| Puertas aulas exteriores | 3 | 3.00 |
| Total |  | 3 |

**21.10** ud Pu6-PUERTA 2H GALV. MALLA ELECTROSOLDADA 520X200cm (24/06/2014)
1 ud × 1220.18 = 1220.18
Suministro y colocación de puerta cancela metálica de carpintería metálica y apertura manual, de dos hojas abatibles asimétricas, dimensiones totales 530x200 cm y 200cm de altura dejando luz inferior de 8cm,para el acceso al aparcamiento, con hojas de longitud 3.95m y 1.25m respestivamente. Formadas por :
Bastidor de tubo de acero laminado de sección 50.50.15 con extensión lateral del bastidor con 3 travesaños (solera, intermedio y dintel) hasta montante de cierre de sección 80.50.15, en el que se montarán los herrajes de cierre.
Tablas de pino cuperizadas de 80x21mm de sección, tratada al autoclave con clase de uso 4 según UNE-EN 335, sin creosota, para superponer a montante de bastidor mediante tornillos inox. autoperforantes de cabeza plana. Redondo macizo de acero parteluz de diámetro 12mm. La solera del bastidor contará con taladros cada 60cm para permitir la evacuación del agua de condensación interna eventual. Conjunto galvanizado en caliente por inmersión Z-275.
El bastidor de la hoja de mayor tamaño contará con montante intermedio, diagonales formadas por redondo macizo de diámetro 12mm y refuerzo de atirantado por elevación de 65cm del montante vertical al que se fijan las bisagras, redondo macizo de diámetro 12mm y 2 pletinas 170.50.8mm de transición entre el redondo y el bastidor.
Postes de acero laminado 100.100.8 empotrados en dados de hormigón armado (60cm de empotramiento). Longitudes: poste de hoja pequeña 270cm, poste de hoja grande 330cm. El poste se fijará con angulares al muro de hormigón anexo (no incluido en esta partida)
Mallazo electrosoldado de 50x50 mm de paso de malla y 4 mm de diámetro, acabado galvanizado.
Cilindro de seguridad incopiable sistema TX-80 TESA o equivalente de perfil europeo normalizado con llave plana reversible por una cara. Con pasadores antitaladro de acero templado en cuerpo y cañón y pitones antiganzúa. Excéntrica de radio 15 mm. Cumple normas UNE 1303 y DIN 18252. Acabado en níquel. TESA Ref.TX859010N.Media manilla Sena o equivalente con bocallave para accionamiento exterior e interior. Acabado en acero inoxidable AISI 316.
Incluso p/p de replanteo, colocación y sujección del poste antes del vertido del hormigón para su recibido, bisagras o anclajes metálicos laterales de los bastidores y postes, armadura portante de la cancela y recibidos a obra, parador de pie y tope, barra de anclaje a suelo, elaborada en taller, ajuste y montaje en obra, elementos de anclaje, herrajes de seguridad y cierre, acabado del conjunto galvanizado en caliente por inmersión Z-275 y accesorios. Totalmente montada y probada por la empresa instaladora. En funcionamiento. Según detalles.
NORMATIVA DE APLICACIÓN. Elaboración, transporte y puesta en obra del hormigón: Instrucción de Hormigón Estructural (EHE-08).
Montaje: NTE-PPA. Particiones: Puertas de acero.
CRITERIO DE MEDICIÓN EN PROYECTO. Número de unidades previstas, según documentación gráfica de Proyecto.
CONDICIONES PREVIAS QUE HAN DE CUMPLIRSE ANTES DE LA EJECUCIÓN DE LAS UNIDADES DE OBRA DEL SOPORTE. Se comprobará que el hueco está terminado y que sus dimensiones son correctas.
CONDICIONES PREVIAS QUE HAN DE CUMPLIRSE ANTES DE LA EJECUCIÓN DE LAS UNIDADES DE OBRA :AMBIENTALES. Se suspenderán los trabajos cuando llueva con intensidad, nieve o exista viento excesivo.
PROCESO DE EJECUCIÓN. FASES DE EJECUCIÓN. Replanteo. Colocación y montaje de los postes de fijación. Instalación de la puerta cancela. Vertido del hormigón. Montaje del sistema de apertura. Montaje del sistema de accionamiento. Repaso y engrase de mecanismos.
CONDICIONES DE TERMINACIÓN. El conjunto será sólido. Los mecanismos estarán ajustados.
CONSERVACIÓN Y MANTENIMIENTO. Se protegerá frente a golpes.
CRITERIO DE MEDICIÓN EN OBRA Y CONDICIONES DE ABONO. Se medirá el número de unidades realmente ejecutadas según especificaciones de Proyecto.

| Código | Ud | Descripción | Rendimiento | Precio |
|---|---|---|---|---|
| mt10hmf010Nm | m³ | Hormigón HM-25/B/20/I, fabricado en central. | 0.25 | 71.997517747119 |
| mt08aaa010a | m³ | Agua | 0.05 | 1.0299644899935 |
| mt09mif010ca | t | Mortero cemento industrial albañilería M-5,sacos,UNE-EN 998-2 | 0.139 | 28.369021923413 |
| mt26vpc010n | m² | Puerta Pu6 s/partida:poste,bastidor,malla,remates,peq.mat. (material; 29/01/2017) | 10.4 | 91.866832714275 |
| mo109 | h | Oficial 1ª construcción de obra civil. | 4.356 | 16.349436321742 |
| mo252 | h | Ayudante construcción de obra civil | 4.68 | 15.379469763204 |
| mo171 | h | Oficial 1ª cerrajero. | 2.017 | 16.349436321742 |
| mo257 | h | Ayudante cerrajero. | 2.017 | 15.379469763204 |
| %C I | % | costes indirectos | 3 % |  |

| Medición | Uds. | Parcial |
|---|---|---|
| Acceso C/Juan de Juni | 1 | 1.00 |
| Total |  | 1 |

**21.11** m² PAVIMENTO CONTINUO DRENANTE HORMIGON TRAFICO (20/01/2017)
373.47 m² × 36.05 = 13463.59
Formación de pavimento continuo poroso de hormigón HM-D-330/F/8 Hydromedia "LAFARGE" o equivalente, de bajo contenido en finos, fabricado en central, acabado gris, con una resistencia a flexotracción de 2 N/mm², una resistencia a compresión de 15 N/mm² y una capacidad drenante de 300 l/(m²·min), con un 20% de huecos y resistencia al deslizamiento Rd>45 según UNE-ENV 12633, resbaladicidad clase 3 según CTE, de 170 mm de espesor, sobre capa de material granular (no incluida en este precio). Incluso p/p de extendido, regleado y curado del hormigón. Totalmente terminado.
CRITERIO DE MEDICIÓN EN PROYECTO
Superficie medida según documentación gráfica de Proyecto.
CONDICIONES PREVIAS QUE HAN DE CUMPLIRSE ANTES DE LA EJECUCIÓN DE LAS UNIDADES DE OBRA
DEL SOPORTE.
Se comprobará que la superficie base sobre la que se colocará el pavimento es resistente y plana.
AMBIENTALES.
Se suspenderán los trabajos cuando la temperatura sea inferior a 1°C, llueva o nieve.
PROCESO DE EJECUCIÓN
FASES DE EJECUCIÓN.
Extendido. Regleado. Curado.
CONDICIONES DE TERMINACIÓN.
Tendrá un correcto drenaje y presentará una superficie plana y nivelada, con las rasantes previstas.
CRITERIO DE MEDICIÓN EN OBRA Y CONDICIONES DE ABONO
Se medirá la superficie realmente ejecutada según especificaciones de Proyecto.

| Código | Ud | Descripción | Rendimiento | Precio | Importe |
|---|---|---|---|---|---|
| mt09hil110h | m³ | Hormigón HM-D-330/F/8 Hydromedia,bajo contenido en finos (material; 20/01/2017) | 0.17 | 131.12547919694 | 22.291 |
| mt14gsa020ce | m² | Geotextil no tejido 200 g/m² | 1.05 | 0.6699769012579 | 0.703 |
| mq06vib020 | h | Regla vibrante de 3 m. | 0.215 | 4.5498431354082 | 0.978 |
| mq06cor020 | h | Equipo para corte de juntas en soleras de hormigón (maquinaria; 20/01/2017) | 0.323 | 9.2496810994562 | 2.988 |
| mq04dua020b | h | Dumper de descarga frontal de 2 t de carga útil | 0.135 | 9.0196890288752 | 1.218 |
| mo109 | h | Oficial 1ª construcción de obra civil. | 0.194 | 16.349436321742 | 3.172 |
| mo252 | h | Ayudante construcción de obra civil | 0.237 | 15.379469763204 | 3.645 |
| %C I | % | costes indirectos | 3 % | 34.995 | 1.050 |
|  |  | Total |  |  | 36.05 |

| Medición | Uds. | Largo | Ancho | Parcial |
|---|---|---|---|---|
| Aparcamiento | 1 | 27 | 10 | 270.00 |
|  | 1 | 5.4 | 4.3 | 23.22 |
| Zona mantenimiento y servicio | 1 | 5 | 11.9 | 59.50 |
| Rampa Zona mantenimiento y servicio | 1 | 5 | 4.15 | 20.75 |
| Total |  |  |  | 373.47 |

**21.12** m² PAVIMENTO CONTINUO DRENANTE HORMIGON PEATONAL (20/01/2017)
3832.38 m² × 25.12 = 96269.39
Formación de pavimento continuo poroso de hormigón HM-D-275/F/8 Hydromedia "LAFARGE", de bajo contenido en finos, fabricado en central, acabado gris, con una resistencia a flexotracción de 2 N/mm², una resistencia a compresión de 15 N/mm² y una capacidad drenante de 500 l/(m²·min), con un 20% de huecos y resistencia al deslizamiento Rd>45 según UNE-ENV 12633, resbaladicidad clase 3 según CTE, de 100 mm de espesor, sobre capa de material granular (no incluida en este precio). Incluso p/p de extendido, regleado y curado del hormigón. Totalmente terminado.
CRITERIO DE MEDICIÓN EN PROYECTO
Superficie medida según documentación gráfica de Proyecto.
CONDICIONES PREVIAS QUE HAN DE CUMPLIRSE ANTES DE LA EJECUCIÓN DE LAS UNIDADES DE OBRA
DEL SOPORTE.
Se comprobará que la superficie base sobre la que se colocará el pavimento es resistente y plana.
AMBIENTALES.
Se suspenderán los trabajos cuando la temperatura sea inferior a 1°C, llueva o nieve.
PROCESO DE EJECUCIÓN
FASES DE EJECUCIÓN.
Extendido. Regleado. Curado.
CONDICIONES DE TERMINACIÓN.
Tendrá un correcto drenaje y presentará una superficie plana y nivelada, con las rasantes previstas.
CRITERIO DE MEDICIÓN EN OBRA Y CONDICIONES DE ABONO
Se medirá la superficie realmente ejecutada según especificaciones de Proyecto.

| Código | Ud | Descripción | Rendimiento | Precio | Importe |
|---|---|---|---|---|---|
| mt09hil110a | m³ | Hormigón HM-D-275/F/8 Hydromedia, bajo contenido en finos (material; 20/01/2017) | 0.1 | 116.745974958 | 11.675 |
| mt14gsa020ce | m² | Geotextil no tejido 200 g/m² | 1.05 | 0.6699769012579 | 0.703 |
| mq06vib020 | h | Regla vibrante de 3 m. | 0.215 | 4.5498431354082 | 0.978 |
| mq06cor020 | h | Equipo para corte de juntas en soleras de hormigón | 0.323 | 9.2496810994562 | 2.988 |
| mq04dua020b | h | Dumper de descarga frontal de 2 t de carga útil | 0.135 | 9.0196890288752 | 1.218 |
| mo109 | h | Oficial 1ª construcción de obra civil. | 0.194 | 16.349436321742 | 3.172 |
| mo252 | h | Ayudante construcción de obra civil | 0.237 | 15.379469763204 | 3.645 |
| %C I | % | costes indirectos | 3 % | 24.379 | 0.731 |
|  |  | Total |  |  | 25.12 |

| Medición | Uds. | Largo | Ancho | Parcial |
|---|---|---|---|---|
| Ampliación paso patio primaria-pario infantil | 1 | 23.7 | 1.9 | 45.03 |
|  | 1 | 24.75 | 2 | 49.50 |
| Patio juegos infantil+pistas polideportivas | 1 | 3405 |  | 3405.00 |
| Aulas exteriores infantil | 1 | 155.25 |  | 155.25 |
| Zona de juegos infantil | 1 | 14.8 | 12 | 177.60 |
| Total |  |  |  | 3832.38 |

**21.13** m² PAVIMENTO DEPORTIVO DE RESINAS SINTÉTICAS (20/01/2017)
2400 m² × 15.53 = 37272.00
Formación de pavimento deportivo para pista polideportiva, sistema Sportlife S/Hormigón "COMPOSAN INDUSTRIAL Y TECNOLOGÍA" o equivalente, para la práctica de deporte amateur de 1 mm de espesor total aproximado, obtenido mediante la aplicación sucesiva de una capa de regularización y acondicionamiento de la superficie, con mortero bicomponente, a base de resinas epoxi y cargas minerales calibradas Epoxán Sportseal o equivalente (rendimiento aproximado de 0,8 kg/m²), aplicada con rastrillo de goma, sobre superficie soporte cementosa (no incluida en este precio); tres capas con mortero Compomix o equivalente , color azul claro, acabado texturizado, a base de resinas acrílicas, cargas minerales calibradas y pigmentos (rendimiento aproximado de 0,6 kg/m² por capa), aplicadas con brocha, rodillo o rastrillo de goma, dejando secar totalmente la primera capa antes de aplicar la segunda capa y una capa de sellado con pintura al agua, Compopaint o equivalente, color azul claro, a base de resinas acrílicas, cargas micronizadas y pigmentos (rendimiento aproximado de 0,3 kg/m²), aplicada con rodillo, pistola o rastrillo de goma. Incluso p/p de limpieza de la superficie soporte y limpieza final de la superficie acabada. Sin incluir la preparación de la superficie soporte existente, las juntas de construcción, de retracción y de dilatación, ni las juntas perimetrales.
NORMATIVA DE APLICACIÓN
Ejecución:
CTE. DB-SUA Seguridad de utilización y accesibilidad.
NTE-RSC. Revestimientos de suelos: Continuos.
CRITERIO DE MEDICIÓN EN PROYECTO
Superficie medida en proyección horizontal, según documentación gráfica de Proyecto.
CONDICIONES PREVIAS QUE HAN DE CUMPLIRSE ANTES DE LA EJECUCIÓN DE LAS UNIDADES DE OBRA
DEL SOPORTE.
Se comprobará que la superficie base sobre la que se aplicará el revestimiento está formada por un aglomerado asfáltico, y que está limpia y exenta de polvo, grasa y materias extrañas. La superficie podrá estar seca o húmeda, pero en ningún caso con agua estancada.
AMBIENTALES.
Se suspenderán los trabajos cuando la temperatura ambiente sea inferior a 8°C o superior a 30°C.
DEL CONTRATISTA.
Garantizará que este tipo de trabajos sea realizado por personal cualificado y bajo el control de empresas especializadas.
PROCESO DE EJECUCIÓN
FASES DE EJECUCIÓN.
Limpieza de la superficie soporte. Replanteo de las juntas y paños de trabajo. Aplicación, con rastrillo de goma, de la capa de regularización y acondicionamiento de la superficie. Aplicación de las sucesivas capas que forman el pavimento deportivo. Secado de cada capa antes de aplicar la siguiente, incluyendo raspado, barrido y soplado de las imperfecciones. Limpieza final del pavimento.
CONDICIONES DE TERMINACIÓN.
Tendrá un correcto drenaje y presentará una superficie con las rasantes previstas.
CRITERIO DE MEDICIÓN EN OBRA Y CONDICIONES DE ABONO
Se medirá, en proyección horizontal, la superficie realmente ejecutada según especificaciones de Proyecto.

| Código | Ud | Descripción | Rendimiento | Precio | Importe |
|---|---|---|---|---|---|
| mt47cit090a | kg | Mortero bicomponente,resinas epoxi+carg.mineral.calibradas (material; 20/01/2017) | 0.8 | 3.3998827825028 | 2.72 |
| mt47cit040e | kg | Mortero acab.texturizado,resinas epoxi+carg.mineral.calib+pigmen (material; 20/01/2017) | 1.8 | 2.7699045022155 | 4.99 |
| mt47cit160e | kg | Pintura al agua,,resinas acrílicas+carg.micronizadas+pigmentos (material; 20/01/2017) | 0.3 | 3.1898900224071 | 0.96 |
| mo109 | h | Oficial 1ª construcción de obra civil. | 0.202 | 16.349436321742 | 3.30 |
| mo252 | h | Ayudante construcción de obra civil | 0.202 | 15.379469763204 | 3.11 |
| %C I | % | costes indirectos | 3 % | 15.08 | 0.45 |
|  |  | Total |  |  | 15.53 |

| Medición | Uds. | Largo | Ancho | Parcial |
|---|---|---|---|---|
| Pistas deportivas | 2 | 44 | 22 | 1936.00 |
|  | 1 | 29 | 16 | 464.00 |
| Total |  |  |  | 2400 |

**21.14** m² PAVIMENTO DE BALDOSAS DE CAUCHO (23/01/2017)
332.85 m² × 56.83 = 18915.87
Suministro y colocación de pavimento absorbedor de impactos para una altura máxima de caída de 1,3 m, en áreas de juegos infantiles, formado por baldosas bicapa de caucho reciclado SBR/EPDM, de 500x500x40 mm, compuesta de una capa inferior de caucho reciclado SBR de color negro y una capa superior de caucho reciclado EPDM de 10 mm de espesor, color a elegir de la carta RAL, con aglomerantes de poliuretano, según UNE-EN 1177, color azul a elegir de la carta RAL por DF, recibidas con adhesivo especial de poliuretano bicomponente. Incluso p/p de cortes, remates y limpieza. Totalmente instalado sobre una superficie base (no incluida en este precio).
CRITERIO DE MEDICIÓN EN PROYECTO
Superficie medida según documentación gráfica de Proyecto.
CONDICIONES PREVIAS QUE HAN DE CUMPLIRSE ANTES DE LA EJECUCIÓN DE LAS UNIDADES DE OBRA
DEL SOPORTE.
Se comprobará que la superficie base sobre la que se colocará el pavimento es resistente y plana.
PROCESO DE EJECUCIÓN
FASES DE EJECUCIÓN.
Replanteo. Aplicación del adhesivo. Colocación de las baldosas de caucho. Limpieza final.
CONDICIONES DE TERMINACIÓN.
Tendrá un correcto drenaje y presentará una superficie plana y nivelada, con las rasantes previstas.
CRITERIO DE MEDICIÓN EN OBRA Y CONDICIONES DE ABONO
Se medirá la superficie realmente ejecutada según especificaciones de Proyecto.

| Código | Ud | Descripción | Rendimiento | Precio | Importe |
|---|---|---|---|---|---|
| mt47adc110a | kg | Adhesivo especial de poliuretano bicomponente (material; 23/01/2017) | 0.2 | 4.5198441696802 | 0.90 |
| mt47adc413h | m² | Baldosa bicapa de caucho reciclado SBR/EPDM (material; 23/01/2017) | 1.05 | 48.418330684937 | 50.84 |
| mo109 | h | Oficial 1ª construcción de obra civil. | 0.108 | 16.349436321742 | 1.77 |
| mo252 | h | Ayudante construcción de obra civil | 0.108 | 15.379469763204 | 1.66 |
| %C I | % | costes indirectos | 3 % | 55.17 | 1.66 |
|  |  | Total |  |  | 56.83 |

| Medición | Uds. | Largo | Ancho | Parcial |
|---|---|---|---|---|
| Aulas exteriores infantil | 1 | 155.25 |  | 155.25 |
| Zona de juegos infantil | 1 | 14.8 | 12 | 177.60 |
| Total |  |  |  | 332.85 |

**21.15** m² PAVIMENTO CONTINUO HORMIGÓN DESACTIVADO (20/01/2017)
162.86 m² × 22.31 = 3633.41
Formación de pavimento continuo de 10 cm de espesor, con juntas, para uso peatonal, realizado con hormigón HM-20/B/20/IIa Desactivado, con fibras de polipropileno incluidas, fabricado en central, acabado gris; y tratado superficialmente con aditivos específicos, para dejar al descubierto 2/3 del diámetro del árido; posterior aplicación de resina selladora, incolora formada por una dispersión de resina acrílica estirenada, aplicada para el curado y la protección de pavimentos continuos de hormigón. Incluso p/p de preparación de la superficie de apoyo del hormigón; ejecución de juntas de construcción; emboquillado o conexión de los elementos exteriores (cercos de arquetas, sumideros, botes sifónicos, etc.) de las redes de instalaciones ejecutadas bajo el pavimento; extendido, regleado, aplicación de aditivos y curado del hormigón. Limpieza final del hormigón mediante proyección de agua a presión. Sin incluir la ejecución de la base de apoyo ni la de las juntas de dilatación y de retracción. Totalmente ejecutado
NORMATIVA DE APLICACIÓN
Ejecución: NTE-RSC. Revestimientos de suelos: Continuos.
CRITERIO DE MEDICIÓN EN PROYECTO
Superficie medida en proyección horizontal, según documentación gráfica de Proyecto.
CONDICIONES PREVIAS QUE HAN DE CUMPLIRSE ANTES DE LA EJECUCIÓN DE LAS UNIDADES DE OBRA
DEL SOPORTE.
Se comprobará que se ha realizado un estudio de las características del suelo natural sobre el que se va a actuar y se ha procedido a la retirada o desvío de servicios, tales como líneas eléctricas y tuberías de abastecimiento de agua y de alcantarillado. Se comprobará que el terreno que forma la explanada que servirá de apoyo tiene la resistencia adecuada. Se comprobará que estén colocados los bordillos o, en su caso, los encofrados perimetrales.
AMBIENTALES.
Se suspenderán los trabajos de hormigonado cuando llueva con intensidad, nieve, exista viento excesivo, una temperatura ambiente superior a 40°C o se prevea que dentro de las 48 horas siguientes pueda descender la temperatura ambiente por debajo de los 0°C.
DEL CONTRATISTA.
Dispondrá en obra de una serie de medios, en previsión de que se produzcan cambios bruscos de las condiciones ambientales durante el hormigonado o posterior periodo de fraguado, no pudiendo comenzarse el hormigonado de los diferentes elementos sin la autorización por escrito del director de la ejecución de la obra. Garantizará que este tipo de trabajos sea realizado por personal cualificado y bajo el control de empresas especializadas.
PROCESO DE EJECUCIÓN
FASES DE EJECUCIÓN.
Preparación de la superficie de apoyo del hormigón. Replanteo de las juntas de construcción, de dilatación y de retracción. Colocación de encofrados. Tendido de niveles. Riego de la superficie base. Vertido y compactación del hormigón. Nivelado y fratasado manual del hormigón. Curado del hormigón. Retirada de encofrados. Limpieza de la superficie de hormigón, mediante máquina hidrolimpiadora de agua a presión. Aplicación de la resina de acabado.
CONDICIONES DE TERMINACIÓN.
Tendrá planeidad. La evacuación de aguas será correcta. Tendrá buen aspecto.
CONSERVACIÓN Y MANTENIMIENTO.
Se protegerá el hormigón fresco frente a lluvias, heladas y temperaturas elevadas. Se protegerá frente al tránsito hasta que transcurra el tiempo previsto. No se aplicarán soluciones ácidas o cáusticas sobre la superficie terminada.
CRITERIO DE MEDICIÓN EN OBRA Y CONDICIONES DE ABONO
Se medirá, en proyección horizontal, la superficie realmente ejecutada según especificaciones de Proyecto.

| Código | Ud | Descripción | Rendimiento | Precio | Importe |
|---|---|---|---|---|---|
| mt09hil100a | m³ | Hormigón HM-20/B/20/IIa c/fibras de polipropileno incluidas (material; 05/02/2017) | 0.105 | 51.448226223462 | 5.402 |
| mt14gsa020ce | m² | Geotextil no tejido 200 g/m² | 1.05 | 0.6699769012579 | 0.703 |
| mt09hil200 | kg | Desactivante del fraguado (material; 23/01/2017) | 0.3 | 20.739284973267 | 6.222 |
| mt09hil030a | l | Resina selladora incolora (material; 23/01/2017) | 0.3 | 5.4198131415192 | 1.626 |
| mq06vib020 | h | Regla vibrante de 3 m. | 0.022 | 4.5498431354082 | 0.100 |
| mq08lch040 | h | Hidrolimpiadora a presión (maquinaria; 23/01/2017) | 0.162 | 4.469845893467 | 0.724 |
| mo109 | h | Oficial 1ª construcción de obra civil. | 0.198 | 16.349436321742 | 3.237 |
| mo252 | h | Ayudante construcción de obra civil | 0.237 | 15.379469763204 | 3.645 |
| %C I | % | costes indirectos | 3 % | 21.659 | 0.650 |
|  |  | Total |  |  | 22.31 |

| Medición | Uds. | Largo | Ancho | Parcial |
|---|---|---|---|---|
| Varios remates Acceso | 1 | 3.2 |  | 3.20 |
|  | 1 | 1 | 0.3 | 0.30 |
|  | 1 | 5 | 0.1 | 0.50 |
|  | 1 | 17.2 | 0.18 | 3.10 |
|  | 1 | 0.3 | 0.2 | 0.06 |
| Porche | 1 | 0.6 | 0.2 | 0.12 |
| Pilares porche | 7 | 0.4 | 1 | 2.80 |
|  | 4 | 0.6 | 1 | 2.40 |
|  | 1 | 0.6 | 2 | 1.20 |
|  | 1 | 0.4 | 2 | 0.80 |
| Registro separador grasas | 1 | 1 | 0.8 | 0.80 |
| ACERAS |  |  |  |  |
| Perímetro edificio | 1 | 1.45 | 46 | 66.70 |
|  | 1 | 1.45 | 37.4 | 54.23 |
| Patio Porche | 1 | 0.8 | 20.1 | 16.08 |
|  | 1 | 3.95 | 2.2 | 8.69 |
|  | 1 | 2 | 0.8 | 1.60 |
|  | 1 | 1.1 | 0.25 | 0.28 |
| Total |  |  |  | 162.86 |

**21.16** m² PAVIMENTO BORDILLO TUMBADO (20/01/2017)
402.62 m² × 18.4 = 7408.21
Pavimento de acera con bordillo de jardín 100.20.10 de hormigón (aristas vivas) tumbado sobre la cara de 20 cm, sobre lecho de arena y cemento (en seco) y base granular compactada de zahorra natural (no incluida), incluso recebado, compactado del bordillo, remates y apisonado de base. La formación del pavimento de ejecutará mediante colocación flexible, en exteriores, de bordillos de hormigón, cuyas características técnicas cumplen la UNE-EN 1338, aparejado según planos, sobre una capa de arena de 0,5 a 5 mm de diámetro,no conteniendo más de un 3% de materia orgánica y arcilla (se tendrá en cuenta lo especificado en UNE 83115 sobre la friabilidad y en UNE-EN 1097-2 sobre la resistencia a la fragmentación de la arena) ;cuyo espesor final, una vez colocados los bordillos y vibrado el pavimento con bandeja vibrante de guiado manual, será uniforme y estará comprendido entre 3 y 9 cm, dejando entre ellos una junta de separación entre 2 y 3 mm, para su posterior recebado con arena natural, fina, seca y de granulometría comprendida entre 0 y 2 mm, exenta de sales perjudiciales, ejecutada según pendientes del proyecto y colocado sobre base granular compactada de zahorra natural (no incluida).
Incluso p/p de roturas, cortes a realizar para ajustarlos a los bordes del confinamiento (no incluidos en este precio) y a las intrusiones existentes en el pavimento, remates y piezas especiales; compactado del bordillo; apisonado de la base.
NORMATIVA DE APLICACIÓN
Ejecución: NTE-RSR. Revestimientos de suelos: Piezas rígidas.
CRITERIO DE MEDICIÓN EN PROYECTO
Superficie medida en proyección horizontal, según documentación gráfica de Proyecto. No se han tenido en cuenta los retaceos como factor de influencia para incrementar la medición, toda vez que en la descomposición se ha considerado el tanto por cien de roturas general.
CONDICIONES PREVIAS QUE HAN DE CUMPLIRSE ANTES DE LA EJECUCIÓN DE LAS UNIDADES DE OBRA
DEL SOPORTE.
Se comprobará que se ha realizado un estudio de las características del suelo natural sobre el que se va a actuar y se ha procedido a la retirada o desvío de servicios, tales como líneas eléctricas y tuberías de abastecimiento de agua y de alcantarillado.
PROCESO DE EJECUCIÓN
FASES DE EJECUCIÓN. Replanteo de maestras y niveles. Preparación de la explanada. Extendido y compactación de la base. Ejecución del encuentro con los bordes de confinamiento. Extendido y nivelación de la capa de arena. Colocación de los bordillos. Relleno de juntas con arena y vibrado del pavimento. Limpieza.
CONDICIONES DE TERMINACIÓN. Tendrá planeidad. La evacuación de aguas será correcta. Tendrá buen aspecto.
CONSERVACIÓN Y MANTENIMIENTO.Se protegerá frente al tránsito, lluvias, heladas y temperaturas elevadas.
CRITERIO DE MEDICIÓN EN OBRA Y CONDICIONES DE ABONO. Se medirá, en proyección horizontal, la superficie realmente ejecutada según especificaciones de Proyecto.

| Código | Ud | Descripción | Rendimiento | Precio | Importe |
|---|---|---|---|---|---|
| mt18jbg010zc | ud | Bordillo recto de hormigón, monocapa, A2, UNE-EN1340 y UNE127340 (material; 20/01/2017) | 5 | 1.6999413912514 | 8.500 |
| mt14gsa020ce | m² | Geotextil no tejido 200 g/m² | 1.05 | 0.6699769012579 | 0.703 |
| mt01arp021c | m³ | Arena de 0,5 a 5 mm de diámetro | 0.05 | 23.249198439174 | 1.162 |
| mt01arp020 | kg | Arena natural, fina y seca, de granulometría 0-2mm (material; 25/01/2017) | 1 | 0.3399882782503 | 0.340 |
| mq02rod010a | h | Bandeja vibrante de guiado manual (maquinaria; 25/01/2017) | 0.25 | 4.1398572704593 | 1.035 |
| mo109 | h | Oficial 1ª construcción de obra civil. | 0.192 | 16.349436321742 | 3.139 |
| mo252 | h | Ayudante construcción de obra civil | 0.194 | 15.379469763204 | 2.984 |
| %C I | % | costes indirectos | 3 % | 17.863 | 0.536 |
|  |  | Total |  |  | 18.4 |

| Medición | Uds. | Largo | Ancho | Parcial |
|---|---|---|---|---|
| Acceso a arenero | 1 | 1.9 | 1 | 1.90 |
| Acceso a pista existente en patio infantil | 1 | 7 | 1.4 | 9.80 |
| Acceso desde C/ Remesón | 1 | 12 | 3.8 | 45.60 |
| dto. pilares | -4 | 0.2 | 1 | -0.80 |
| Aparcamiento bicis | 1 | 3.9 | 4 | 15.60 |
| dto. papelera y aparcabicis | -8 | 1 | 0.2 | -1.60 |
| Aceras | 1 | 7 | 2 | 14.00 |
|  | 1 | 5 | 2 | 10.00 |
|  | 1 | 4 | 3 | 12.00 |
| Porche | 1 | 43.6 | 4 | 174.40 |
|  | 1 | 3.2 | 4.6 | 14.72 |
|  | 1 | 16 | 6.4 | 102.40 |
|  | 1 | 0.2 | 6 | 1.20 |
| dto fuente | -1 | 0.8 | 1 | -0.80 |
| dto pilares | -36 | 0.2 | 1 | -7.20 |
| dto registro separador grasas | -1 | 0.8 | 1 | -0.80 |
| Aceras jardín porche | 1 | 8 | 0.8 | 6.40 |
|  | 1 | 3 | 2 | 6.00 |
| dto papelera | -1 | 0.2 | 1 | -0.20 |
| Total |  |  |  | 402.62 |

**21.17** m LÍMITE DE PAVIMENTACIÓN. BORDILLO PREFAB. HORMIGÓN (20/01/2017)
679.7 m × 12.52 = 8509.84
Suministro y colocación de piezas de bordillo recto de hormigón, monocapa, con sección normalizada peatonal A2 (20x10) cm, clase climática B (absorción <=6%), clase resistente a la abrasión H (huella <=23 mm) y clase resistente a flexión U (R-6 N/mm²), de 100 cm de longitud, según UNE-EN 1340 y UNE 127340, colocadas sobre base de hormigón no estructural (HNE-20/P/20) de espesor uniforme de 20 cm y 10 cm de anchura a cada lado del bordillo, vertido desde camión, extendido y vibrado con acabado maestreado, según pendientes del proyecto y colocado sobre explanada con índice CBR > 5 (California Bearing Ratio), no incluida en este precio; posterior rejuntado de anchura máxima 5 mm con mortero de cemento, industrial, M-5. Incluso p/p de topes o contrafuertes de 1/3 y 2/3 de la altura del bordillo, del lado de la calzada y al dorso respectivamente, con un mínimo de 10 cm, salvo en el caso de pavimentos flexibles.
NORMATIVA DE APLICACIÓN
Elaboración, transporte y puesta en obra del hormigón: Instrucción de Hormigón Estructural (EHE-08).
CRITERIO DE MEDICIÓN EN PROYECTO
Longitud medida según documentación gráfica de Proyecto.
CONDICIONES PREVIAS QUE HAN DE CUMPLIRSE ANTES DE LA EJECUCIÓN DE LAS UNIDADES DE OBRA
DEL SOPORTE.
Se comprobará que se ha realizado un estudio sobre las características de su base de apoyo.
PROCESO DE EJECUCIÓN
FASES DE EJECUCIÓN.
Replanteo de alineaciones y niveles. Vertido y extendido del hormigón en cama de apoyo. Colocación, recibido y nivelación de las piezas, incluyendo topes o contrafuertes. Relleno de juntas con mortero de cemento.
CONDICIONES DE TERMINACIÓN.
El conjunto será monolítico y quedará alineado.
CONSERVACIÓN Y MANTENIMIENTO.
Se protegerá frente al tránsito, lluvias, heladas y temperaturas elevadas.
CRITERIO DE MEDICIÓN EN OBRA Y CONDICIONES DE ABONO
Se medirá la longitud realmente ejecutada según especificaciones de Proyecto.

| Código | Ud | Descripción | Rendimiento | Precio | Importe |
|---|---|---|---|---|---|
| mt10hmf011Bc | m³ | Hormigón no estructural HNE-20/P/20, fabricado en central. (material; 20/01/2017) | 0.072 | 67.227682196372 | 4.84 |
| mt08aaa010a | m³ | Agua | 0.006 | 1.0299644899935 | 0.01 |
| mt09mif010ca | t | Mortero cemento industrial albañilería M-5,sacos,UNE-EN 998-2 | 0.006 | 28.369021923413 | 0.17 |
| mt18jbg010zc | ud | Bordillo recto de hormigón, monocapa, A2, UNE-EN1340 y UNE127340 | 1 | 1.6999413912514 | 1.70 |
| mo109 | h | Oficial 1ª construcción de obra civil. | 0.302 | 16.349436321742 | 4.94 |
| mo252 | h | Ayudante construcción de obra civil | 0.032 | 15.379469763204 | 0.49 |
| %C I | % | costes indirectos | 3 % | 12.15 | 0.36 |
|  |  | Total |  |  | 12.52 |

| Medición | Uds. | Largo | Parcial |
|---|---|---|---|
| Aparcamiento | 1 | 4 | 4.00 |
|  | 1 | 21 | 21.00 |
|  | 1 | 26.2 | 26.20 |
|  | 1 | 14.25 | 14.25 |
| Arenero | 1 | 5.7 | 5.70 |
|  | 1 | 14.9 | 14.90 |
|  | 1 | 2 | 2.00 |
|  | 1 | 1 | 1.00 |
| Zona Juegos infantil con equipos de recreo | 1 | 15 | 15.00 |
|  | 2 | 12 | 24.00 |
| Ensanchado Acera polideportivo | 1 | 29.35 | 29.35 |
|  | 1 | 27 | 27.00 |
| Acceso pista existente en patio infantil | 1 | 1.5 | 1.50 |
|  | 1 | 7 | 7.00 |
| Delimitación patio juegos primaria | 1 | 15 | 15.00 |
|  | 1 | 76 | 76.00 |
|  | 1 | 48.2 | 48.20 |
|  | 1 | 7 | 7.00 |
| Zona mantenimiento y servicio | 1 | 16 | 16.00 |
|  | 1 | 5 | 5.00 |
| Aceras entorno edificio | 1 | 33 | 33.00 |
|  | 1 | 0.35 | 0.35 |
|  | 1 | 3.15 | 3.15 |
|  | 1 | 3 | 3.00 |
|  | 1 | 4 | 4.00 |
|  | 1 | 3 | 3.00 |
|  | 1 | 7 | 7.00 |
|  | 1 | 5 | 5.00 |
|  | 1 | 3 | 3.00 |
|  | 1 | 5 | 5.00 |
|  | 1 | 10 | 10.00 |
|  | 1 | 2 | 2.00 |
|  | 1 | 7 | 7.00 |
|  | 1 | 2 | 2.00 |
|  | 1 | 8 | 8.00 |
|  | 1 | 4 | 4.00 |
|  | 1 | 4 | 4.00 |
|  | 1 | 7 | 7.00 |
| Aulas exteriores infantil | 1 | 9 | 9.00 |
|  | 1 | 28.15 | 28.15 |
| Porche patio primaria | 1 | 45.2 | 45.20 |
|  | 1 | 4 | 4.00 |
|  | 1 | 2.55 | 2.55 |
| Jardines porche patio primaria | 1 | 3 | 3.00 |
|  | 1 | 6 | 6.00 |
|  | 1 | 3 | 3.00 |
|  | 1 | 6 | 6.00 |
|  | 1 | 10 | 10.00 |
|  | 1 | 3.6 | 3.60 |
|  | 1 | 10 | 10.00 |
|  | 1 | 3.6 | 3.60 |
|  | 1 | 2 | 2.00 |
|  | 1 | 6 | 6.00 |
|  | 1 | 2 | 2.00 |
| Peldaños a zona juegos | 2 | 15 | 30.00 |
| Porche infantil | 1 | 22 | 22.00 |
|  | 1 | 9 | 9.00 |
| Alcorque caida libre bajante en acceso C/Remesón | 1 | 4 | 4.00 |
| Total |  |  | 679.7 |

**21.18** m² ARENERO (23/01/2017)
86.42 m² × 11.55 = 998.15
Formación de pavimento absorbedor de impactos para una altura máxima de caída de 2,0 m, en áreas exteriores de juegos infantiles, formado por una capa de arena de 0,2 a 2 mm de diámetro, sin partículas de lodo ni de arcilla, para áreas de juegos infantiles, según UNE-EN 1177, no compactada, de 20 cm de espesor, sobre capa separadora geotextil. Incluso carga, transporte y descarga a pie de tajo de los áridos a utilizar y extendido y nivelación del material con medios mecánicos.
CRITERIO DE MEDICIÓN EN PROYECTO
Superficie medida según documentación gráfica de Proyecto.
CONDICIONES PREVIAS QUE HAN DE CUMPLIRSE ANTES DE LA EJECUCIÓN DE LAS UNIDADES DE OBRA
DEL SOPORTE.
Se comprobará que la superficie base sobre la que se colocará el pavimento es resistente y plana.
PROCESO DE EJECUCIÓN
FASES DE EJECUCIÓN.
Transporte y descarga del material a pie de tajo. Extendido y nivelación del material.
CONDICIONES DE TERMINACIÓN.
Tendrá un correcto drenaje.
CRITERIO DE MEDICIÓN EN OBRA Y CONDICIONES DE ABONO
Se medirá la superficie realmente ejecutada según especificaciones de Proyecto.

| Código | Ud | Descripción | Rendimiento | Precio | Importe |
|---|---|---|---|---|---|
| mt01arp021b | m³ | Arena d=0,2/2mm, sin partículas de lodo ni de arcilla,UNE-EN1117 (material; 23/01/2017) | 0.2 | 36.608737843361 | 7.32 |
| mt14gsa020ce | m² | Geotextil no tejido 200 g/m² | 1.05 | 0.6699769012579 | 0.70 |
| mq01pan070b | h | Mini pala cargadora sobre neumáticos, de 52 kW/1 m³ kW. (maquinaria; 22/02/2017) | 0.086 | 29.378987102922 | 2.53 |
| mo252 | h | Ayudante construcción de obra civil | 0.043 | 15.379469763204 | 0.66 |
| %C I | % | costes indirectos | 3 % | 11.21 | 0.34 |
|  |  | Total |  |  | 11.55 |

| Medición | Uds. | Largo | Ancho | Parcial |
|---|---|---|---|---|
|  | 1 | 14.9 | 5.8 | 86.42 |
| Total |  |  |  | 86.42 |

**21.19** ud MARCADO DE PISTAS DEPORTIVAS (20/01/2017)
3 ud × 445.31 = 1335.93
Marcado y señalización de pista de polideportiva, sobre pavimento de hormigón poroso, con líneas de 5 cm de anchura, continuas o discontinuas, mediante aplicación con brocha o rodillo de pintura al agua flexible y de gran adherencia, densidad 1,3 g/m³, viscosidad > 20 poises, Pintaline "COMPOSAN INDUSTRIAL Y TECNOLOGÍA" o equivalente a base de resinas acrílicas, bióxido de titanio, cargas minerales seleccionadas y pigmentos, color a elegir, acabado satinado semibrillante, según normas federativas.
CRITERIO DE MEDICIÓN EN PROYECTO
Número de unidades previstas, según documentación gráfica de Proyecto.
CONDICIONES PREVIAS QUE HAN DE CUMPLIRSE ANTES DE LA EJECUCIÓN DE LAS UNIDADES DE OBRA
DEL SOPORTE.
Se comprobará que la superficie del pavimento está terminada y en unas condiciones adecuadas.
AMBIENTALES.
Se suspenderán los trabajos cuando la temperatura ambiente sea inferior a 5°C o superior a 35°C.
PROCESO DE EJECUCIÓN
FASES DE EJECUCIÓN.
Preparación de la superficie. Ejecución del marcado.
CONDICIONES DE TERMINACIÓN.
Tendrá buen aspecto.
CONSERVACIÓN Y MANTENIMIENTO.
Se protegerá frente al tránsito hasta que transcurra el tiempo previsto.
CRITERIO DE MEDICIÓN EN OBRA Y CONDICIONES DE ABONO
Se medirá el número de unidades realmente ejecutadas según especificaciones de Proyecto.

| Código | Ud | Descripción | Rendimiento | Precio | Importe |
|---|---|---|---|---|---|
| mt47adc130 | kg | Pintura acrílica mate vía agua, d=1,3g/m3, viscosidad>20poises (material; 20/01/2017) | 8 | 8.589703853441 | 68.72 |
| mt47mpi030 | ud | Rollo de cinta adhesiva (material; 20/01/2017) | 16 | 2.3299196715387 | 37.28 |
| mo181 | h | Oficial 1ª pintor. | 10.285 | 16.349436321742 | 168.15 |
| mo270 | h | Ayudante pintor | 10.285 | 15.379469763204 | 158.18 |
| %C I | % | costes indirectos | 3 % | 432.33 | 12.97 |
|  |  | Total |  |  | 445.31 |

| Medición | Uds. | Parcial |
|---|---|---|
| Pistas polideportivas | 3 | 3.00 |
| Total |  | 3 |

**21.20** m MARCADO DE PLAZAS DE APARCAMIENTO (23/01/2017)
50 m × 1.02 = 51.00
Marca vial continua retrorreflectante en seco, de 10 cm de anchura, realizada con una mezcla de pintura alcídica de color blanco y microesferas de vidrio, aplicada manualmente, para delimitación de zonas o plazas de estacionamiento. Incluso p/p de limpieza y premarcaje.
Se marcarán exclusivamente las marcas delimitadoras entre plazas, de 5 metros de longitud cada una de ellas.
NORMATIVA DE APLICACIÓN
Ejecución: Norma 8.2-IC Marcas viales de la Instrucción de Carreteras.
CRITERIO DE MEDICIÓN EN PROYECTO
Longitud medida según documentación gráfica de Proyecto.
PROCESO DE EJECUCIÓN
FASES DE EJECUCIÓN.
Barrido mediante barredora mecánica. Premarcaje. Aplicación manual de la mezcla.
CONDICIONES DE TERMINACIÓN.
Tendrá buen aspecto.
CRITERIO DE MEDICIÓN EN OBRA Y CONDICIONES DE ABONO
Se medirá la longitud realmente ejecutada según especificaciones de Proyecto.

| Código | Ud | Descripción | Rendimiento | Precio | Importe |
|---|---|---|---|---|---|
| mt50mvh030a | kg | Pintura alcídica de color blanco, según UNE-EN 1871 (material; 23/01/2017) | 0.07 | 2.9198993308554 | 0.20 |
| mt50mvh100a | kg | Microesferas de vidrio. (material; 23/01/2017) | 0.047 | 1.4599496654277 | 0.07 |
| mq11bar010 | h | Barredora remolcada con motor auxiliar. (maquinaria; 23/01/2017) | 0.001 | 11.979586980701 | 0.01 |
| mq08war010a | h | Máquina manual, para pintar marcas viales sobre la calzada. (maquinaria; 23/01/2017) | 0.005 | 29.178993998068 | 0.15 |
| mo109 | h | Oficial 1ª construcción de obra civil. | 0.024 | 16.349436321742 | 0.39 |
| mo252 | h | Ayudante construcción de obra civil | 0.011 | 15.379469763204 | 0.17 |
| %C I | % | costes indirectos | 3 % | 0.99 | 0.03 |
|  |  | Total |  |  | 1.02 |

| Medición | Uds. | Largo | Parcial |
|---|---|---|---|
| Plazas de aparcamiento | 10 | 5 | 50.00 |
| Total |  |  | 50 |

**21.21** m² MARCADO DE SÍMBOLO DE PLAZA DE DISCAPACITADO (23/01/2017)
1 m² × 4.45 = 4.45
Marca vial para inscripción de símbolo internacional de accesibilidad, retrorreflectante en seco, realizada con una mezcla de pintura alcídica de color blanco y microesferas de vidrio, aplicada manualmente. Incluso p/p de limpieza y premarcaje.
NORMATIVA DE APLICACIÓN
Ejecución: Norma 8.2-IC Marcas viales de la Instrucción de Carreteras.
CRITERIO DE MEDICIÓN EN PROYECTO
Superficie medida según documentación gráfica de Proyecto.
PROCESO DE EJECUCIÓN
FASES DE EJECUCIÓN.
Barrido mediante barredora mecánica. Premarcaje. Aplicación manual de la mezcla.
CONDICIONES DE TERMINACIÓN.
Tendrá buen aspecto.
CRITERIO DE MEDICIÓN EN OBRA Y CONDICIONES DE ABONO
Se medirá la superficie realmente fresada según especificaciones de Proyecto.

| Código | Ud | Descripción | Rendimiento | Precio | Importe |
|---|---|---|---|---|---|
| mt50mvh030a | kg | Pintura alcídica de color blanco, según UNE-EN 1871 | 0.72 | 2.9198993308554 | 2.10 |
| mt50mvh100a | kg | Microesferas de vidrio. | 0.48 | 1.4599496654277 | 0.70 |
| mq11bar010 | h | Barredora remolcada con motor auxiliar. | 0.001 | 11.979586980701 | 0.01 |
| mq08war010a | h | Máquina manual, para pintar marcas viales sobre la calzada. | 0.005 | 29.178993998068 | 0.15 |
| mo109 | h | Oficial 1ª construcción de obra civil. | 0.022 | 16.349436321742 | 0.36 |
| mo252 | h | Ayudante construcción de obra civil | 0.065 | 15.379469763204 | 1.00 |
| %C I | % | costes indirectos | 3 % | 4.32 | 0.13 |
|  |  | Total |  |  | 4.45 |

| Medición | Uds. | Largo | Ancho | Parcial |
|---|---|---|---|---|
| Símbolo Plaza de discapacitado | 1 | 1 | 1 | 1.00 |
| Total |  |  |  | 1 |

**21.22** ud PAPELERA D=37cm, H=50cm, POSTE 120CM, AC. ESMALTADO (20/01/2017)
3 ud × 97.03 = 291.09
Suministro y montaje de papelera, con cubeta de acero circular de 37 cm de diámetro y 50 cm de altura, con acabado esmaltado y soporte vertical de acero de hasta 120cm de altura con mismo acabado, para que el poste acabe a una altura de 80cm respecto de la cota de suelo acabada, fijado a una base de hormigón HM-20/B/20/IIa desactivado en superficie formando pavimento, c/fibras de polipropileno incluidas, empotrado en ella 40cm. Incluso p/p de replanteo, elementos de anclaje y eliminación y limpieza del material sobrante. Según documentación gráfica. Incluso p/p de replanteo, excavación manual del terreno, elementos de anclaje y eliminación y limpieza del material sobrante.
Incluso tratamiento superficial del pavimento con aditivos específicos, para dejar al descubierto 2/3 del diámetro del árido; posterior aplicación de resina selladora, incolora formada por una dispersión de resina acrílica estirenada, aplicada para el curado y la protección de pavimentos continuos de hormigón. Incluso p/p de preparación de la superficie de apoyo del hormigón; ejecución de juntas de construcción; emboquillado o conexión de los elementos exteriores (cercos de arquetas, sumideros, botes sifónicos, etc.) de las redes de instalaciones ejecutadas bajo el pavimento; extendido, regleado, aplicación de aditivos y curado del hormigón. Limpieza final del hormigón mediante proyección de agua a presión. Sin incluir la ejecución de la base de apoyo ni la de las juntas de dilatación y de retracción. Totalmente ejecutado
NORMATIVA DE APLICACIÓN
Elaboración, transporte y puesta en obra del hormigón: Instrucción de Hormigón Estructural (EHE-08).
CRITERIO DE MEDICIÓN EN PROYECTO
Número de unidades previstas, según documentación gráfica de Proyecto.
CONDICIONES PREVIAS QUE HAN DE CUMPLIRSE ANTES DE LA EJECUCIÓN DE LAS UNIDADES DE OBRA
DEL SOPORTE.
Se comprobará que su situación se corresponde con la de Proyecto y que la zona de ubicación está completamente terminada.
FASES DE EJECUCIÓN.
Replanteo. Excavación. Hormigonado de la base de apoyo. Montaje. Eliminación y limpieza del material sobrante.
CRITERIO DE MEDICIÓN EN OBRA Y CONDICIONES DE ABONO
Se medirá el número de unidades realmente ejecutadas según especificaciones de Proyecto.

| Código | Ud | Descripción | Rendimiento | Precio | Importe |
|---|---|---|---|---|---|
| mt52pap020aa | ud | Papelera acero d=37cm,h=50cm, i.soporte,i.pernos (material; 21/01/2017) | 1 | 46.388400670678 | 46.39 |
| mt09hil100a | m³ | Hormigón HM-20/B/20/IIa c/fibras de polipropileno incluidas | 0.6 | 51.448226223462 | 30.87 |
| mt09hil200 | kg | Desactivante del fraguado | 0.2 | 20.739284973267 | 4.15 |
| mt09hil030a | l | Resina selladora incolora | 0.2 | 5.4198131415192 | 1.08 |
| mt14gsa020ce | m² | Geotextil no tejido 200 g/m² | 0.8 | 0.6699769012579 | 0.54 |
| mt09reh330 | kg | Mortero de resina epoxi+arena sílice endurecimiento rápid (material; 21/01/2017) | 0.2 | 4.8398331374452 | 0.97 |
| mq06vib020 | h | Regla vibrante de 3 m. | 0.05 | 4.5498431354082 | 0.23 |
| mq08lch040 | h | Hidrolimpiadora a presión | 0.1 | 4.469845893467 | 0.45 |
| mo109 | h | Oficial 1ª construcción de obra civil. | 0.3 | 16.349436321742 | 4.90 |
| mo252 | h | Ayudante construcción de obra civil | 0.3 | 15.379469763204 | 4.61 |
| %C I | % | costes indirectos | 3 % | 94.19 | 2.83 |
|  |  | Total |  |  | 97.03 |

**21.23** ud BACULO 9m FAROLA DIAM177,8MM ACERO GALVANIZADO (08/06/2011)
6 ud × 316.87 = 1901.22
Suministro e instalación de báculo de farola montado en taller, formado por tubo de acero de 177,8mm de diámetro, 4mm de espesor y 900mm de longitud, dotada de registro con cierre de llave estandar compatible con las llaves de iluminación urbana del Ayuntamiento de Villaquilambre, zócalo formado por tubo de acero de 200mm de diámetro,4mm de espesor y 140mm de longitud, con tapa circular de transición entre ambos superior del mismo material y espesor; la columna contará con tapa superior y 3 soportes formado por angulares de acero 60.60.4 de 80cm de longitud para el anclaje de los proyectores. Con las perforaciones necesarias para el paso de conductos y fijación de proyectores. Uniones soldadas y acabado galvanizado en caliente por inmersión Z-275.
Incluso anillas para amarre de red aérea y pletina para soporte de caja de protección/derivación, coronación sin pletina, con pletina y puerta en la base, con cruceta si fuera necesaria. Incluso montaje y conexionado de caja de conexión y portección estanca, con conductor interior RV-K-0,6/1KV 3x2,50 mm2 hasta el punto de luz. Acopio y transporte de materiales. Izado y aplomado de columna. Completamente instalada y conectada con acesorios de montaje y medidas de seguridad necesarias, incluyendo pica de puesta a tierra y arqueta ciega 60x60x55 reglamentariamente colocada, cimentación, pernos de anclaje y tornillería, obras de albañilería y recibidos.
Incluso recibido a collarín de zapata (medida aparte) y soldado a ésta. Totalmente montada, conexionada y comprobada, sin incluir la excavación. Según detalles.Listo para montar las luminarias.
CRITERIO DE MEDICIÓN EN PROYECTO. Número de unidades previstas, según documentación gráfica de Proyecto.
CONDICIONES PREVIAS QUE HAN DE CUMPLIRSE ANTES DE LA EJECUCIÓN DE LAS UNIDADES DE OBRA DEL SOPORTE. Se comprobará que su situación se corresponde con la de Proyecto.
PROCESO DE EJECUCIÓN FASES DE EJECUCIÓN. Formación de cimentación de hormigón. Preparación de la superficie de apoyo. Fijación de la columna. Y posteriormente: Colocación de la luminaria. Conexionado. Colocación de la lámpara y accesorios. Limpieza del elemento.
CONDICIONES DE TERMINACIÓN. Tendrá una adecuada fijación al soporte.
CONSERVACIÓN Y MANTENIMIENTO. Se protegerá frente a golpes y salpicaduras.
CRITERIO DE MEDICIÓN EN OBRA Y CONDICIONES DE ABONO. Se medirá el número de unidades realmente ejecutadas según especificaciones de Proyecto.

| Código | Ud | Descripción | Rendimiento | Precio | Importe |
|---|---|---|---|---|---|
| mt34syc010jam | ud | Báculo 9m ac.galv. d=180mm,e=4mm,i/registro,tapa,cartab.,zócalo (material; 27/01/2017) | 1 | 182.33371369458 | 182.33 |
| mtU05SAT010 | u | Pica toma tierra instalada + arqueta ciega 60x60x55 (material; 01/09/2014) | 1 | 48.198338269599 | 48.20 |
| mtMLUM008 | u | Caja estanca ciega IP55 (material; 25/11/2014) | 1 | 2.4599151896932 | 2.46 |
| mtMLUM009 | u | Bornas (material; 25/11/2014) | 5 | 0.3899865544636 | 1.95 |
| mtMLUM010 | u | Portafusibles (material; 25/11/2014) | 1 | 1.739940012222 | 1.74 |
| mtMLUM011 | u | Fusible 10x38 C.20 6A AM (material; 08/06/2011) | 1 | 0.319988967765 | 0.32 |
| mtMLUM012 | u | Taco para tornillo PP-35 (material; 01/09/2014) | 4 | 0.029998965728 | 0.12 |
| mtMLUM013 | u | Tornillo PP-35 (material; 01/09/2014) | 4 | 0.029998965728 | 0.12 |
| mtMLUM014 | m | Conductor RV-K-0,6/1KV 3x2,50 mm2 (material; 01/09/2014) | 9 | 0.5999793145593 | 5.40 |
| mtmtP01DW020 | u | Pequeño material (material; 04/09/2012) | 1 | 0.289990002037 | 0.29 |
| mq07cce010a | h | Camión cesta elevadora brazo artic.16m altura (maquinaria; 27/01/2017) | 0.215 | 18.419364956971 | 3.96 |
| mo220 | h. | Ayudante electricista | 1.5 | 15.379469763204 | 23.07 |
| mo150 | h. | Oficial 1ª electricista | 1.5 | 15.379469763204 | 23.07 |
| mo106 | h | Oficial 1ª construcción. | 0.323 | 16.349436321742 | 5.28 |
| mo310 | h | Peón ordinario construcción. | 0.215 | 15.339471142233 | 3.30 |
| %MA | % | Medios Auxiliares | 2 % | 301.61 | 6.03 |
| %C I | % | costes indirectos | 3 % | 307.64 | 9.23 |
|  |  | Total |  |  | 316.87 |

| Medición | Uds. | Parcial |
|---|---|---|
| Patio de juegos infantil | 6 | 6.00 |
| Total |  | 6 |

**21.24** ud APARCAMIENTO BICICLETAS, 7 TUBOS AC. GALVANIZADO DIAM50MM, E=2MM (20/01/2017)
1 ud × 544.36 = 544.36
Suministro y montaje de aparcamiento para 14 bicicletas, formado por estructura de 7 tubos de acero galvanizado de 50 mm de diámetro y 2 mm de espesor, de 0,75x0,75 m, sin arandela de remate inferior, fijado a una base de hormigón HM-20/B/20/IIa desactivado en superficie formando pavimento, c/fibras de polipropileno incluidas, empotrado en ella 20cm. Incluso p/p de replanteo, elementos de anclaje y eliminación y limpieza del material sobrante. Según documentación gráfica
Incluso tratamiento superficial del pavimento con aditivos específicos, para dejar al descubierto 2/3 del diámetro del árido; posterior aplicación de resina selladora, incolora formada por una dispersión de resina acrílica estirenada, aplicada para el curado y la protección de pavimentos continuos de hormigón. Incluso p/p de preparación de la superficie de apoyo del hormigón; ejecución de juntas de construcción; emboquillado o conexión de los elementos exteriores (cercos de arquetas, sumideros, botes sifónicos, etc.) de las redes de instalaciones ejecutadas bajo el pavimento; extendido, regleado, aplicación de aditivos y curado del hormigón. Limpieza final del hormigón mediante proyección de agua a presión. Sin incluir la ejecución de la base de apoyo ni la de las juntas de dilatación y de retracción. Totalmente ejecutado
NORMATIVA DE APLICACIÓN
Elaboración, transporte y puesta en obra del hormigón: Instrucción de Hormigón Estructural (EHE-08).
CRITERIO DE MEDICIÓN EN PROYECTO
Número de unidades previstas, según documentación gráfica de Proyecto.
CONDICIONES PREVIAS QUE HAN DE CUMPLIRSE ANTES DE LA EJECUCIÓN DE LAS UNIDADES DE OBRA
DEL SOPORTE.
Se comprobará que su situación se corresponde con la de Proyecto y que la zona de ubicación está completamente terminada.
FASES DE EJECUCIÓN.
Replanteo. Excavación. Hormigonado de la base de apoyo. Montaje. Eliminación y limpieza del material sobrante.
CRITERIO DE MEDICIÓN EN OBRA Y CONDICIONES DE ABONO
Se medirá el número de unidades realmente ejecutadas según especificaciones de Proyecto.

| Código | Ud | Descripción | Rendimiento | Precio |
|---|---|---|---|---|
| mt09hil100a | m³ | Hormigón HM-20/B/20/IIa c/fibras de polipropileno incluidas | 1.02 | 51.448226223462 |
| mt14gsa020ce | m² | Geotextil no tejido 200 g/m² | 3.4 | 0.6699769012579 |
| mt09hil200 | kg | Desactivante del fraguado | 0.6 | 20.739284973267 |
| mt09hil030a | l | Resina selladora incolora | 0.6 | 5.4198131415192 |
| mt52apb010a | ud | Tubo aparcabicis ac.galv diam50mm, e=2mm, para empotrar el dado (material; 04/02/2017) | 7 | 47.078376882422 |
| mq06vib020 | h | Regla vibrante de 3 m. | 0.05 | 4.5498431354082 |
| mq08lch040 | h | Hidrolimpiadora a presión | 0.3 | 4.469845893467 |
| mo109 | h | Oficial 1ª construcción de obra civil. | 4 | 16.349436321742 |
| mo252 | h | Ayudante construcción de obra civil | 4 | 15.379469763204 |
| %C I | % | costes indirectos | 3 % |  |

| Medición | Uds. | Parcial |
|---|---|---|
| Aparcabicis | 1 | 1.00 |
| Total |  | 1 |

**21.25** ud BANCO DE BORDILLO TUMBADO (20/01/2017)
5 ud × 79.43 = 397.15
Banco realizado con bordillo de jardín 100.20.10 de hormigón (aristas vivas) tumbado sobre la cara de 20cm, de una altura de 60cm, recibido con cemento sobre solera de hormigón. Conforme a la documentación gráfica

| Código | Ud | Descripción | Rendimiento | Precio | Importe |
|---|---|---|---|---|---|
| mt14gsa020ce | m² | Geotextil no tejido 200 g/m² | 1.4 | 0.6699769012579 | 0.938 |
| mt10haf010nga | m³ | Hormigón HA-25/B/20/IIa, fabricado en central. | 0.24 | 53.008172441316 | 12.722 |
| mt07ame010q | m² | Malla electrosoldada ME 15x15 Ø 10-10 B 500 T 6x2,20 UNE-EN 1008 (material; 04/02/2017) | 1.2 | 5.7498017645269 | 6.900 |
| mt18jbg010zc | ud | Bordillo recto de hormigón, monocapa, A2, UNE-EN1340 y UNE127340 | 18 | 1.6999413912514 | 30.599 |
| mt09mif010cb | t | Mortero industrial para albañilería M5,s/ UNE-EN 998-2 | 0.034 | 28.369021923413 | 0.965 |
| mt08aaa010a | m³ | Agua | 0.006 | 1.0299644899935 | 0.006 |
| mq02rod010a | h | Bandeja vibrante de guiado manual | 0.25 | 4.1398572704593 | 1.035 |
| mo109 | h | Oficial 1ª construcción de obra civil. | 0.9 | 16.349436321742 | 14.714 |
| mo252 | h | Ayudante construcción de obra civil | 0.6 | 15.379469763204 | 9.228 |
| %C I | % | costes indirectos | 3 % | 77.107 | 2.313 |
|  |  | Total |  |  | 79.43 |

**21.26** ud SUMINISTRO MADROÑO (20/01/2017)
3 ud × 101.04 = 303.12
Suministro de Madroño (Arbutus unedo), de calibre 10-12cm (diámetro del tronco) suministrado en contenedor estándar de 50 l. Incluso transporte y descarga a pie de hoyo de plantación.
CRITERIO DE MEDICIÓN EN PROYECTO
Número de unidades previstas, según documentación gráfica de Proyecto.
FASES DE EJECUCIÓN.
Transporte y descarga a pie de hoyo de plantación.
CONSERVACIÓN Y MANTENIMIENTO.
Se mantendrá con la humedad adecuada hasta su plantación.
CRITERIO DE MEDICIÓN EN OBRA Y CONDICIONES DE ABONO
Se medirá el número de unidades realmente suministradas según especificaciones de Proyecto.

| Código | Ud | Descripción | Rendimiento | Precio | Importe |
|---|---|---|---|---|---|
| mt48eap025a | ud | Madroño(Arbutus unedo),diam.10-12,contenedor estándar 50l. (material; 20/01/2017) | 1 | 98.096617930449 | 98.10 |
| %C I | % | costes indirectos | 3 % | 98.10 | 2.94 |
|  |  | Total |  |  | 101.04 |

| Medición | Uds. | Parcial |
|---|---|---|
| Jardín zona mantenimiento y servicio | 1 | 1.00 |
| Jardin porche acceso a patio | 1 | 1.00 |
| Jardín Infantil | 1 | 1.00 |
| Total |  | 3 |

**21.27** ud SUMINISTRO LIQUIDAMBAR (20/01/2017)
14 ud × 67.6 = 946.40
Suministro de Árbol de ámbar (Liquidambar styraciflua 'Slender silhouette') de 12 a 14 cm de diámetro de tronco, suministrado en contenedor estándar de 40 l. y altura entre 300 y 350cm. Incluso transporte y descarga a pie de hoyo de plantación.
CRITERIO DE MEDICIÓN EN PROYECTO. Número de unidades previstas, según documentación gráfica de Proyecto.
FASES DE EJECUCIÓN.Transporte y descarga a pie de hoyo de plantación.
CONSERVACIÓN Y MANTENIMIENTO.Se mantendrá con la humedad adecuada hasta su plantación.
CRITERIO DE MEDICIÓN EN OBRA Y CONDICIONES DE ABONO. Se medirá el número de unidades realmente suministradas según especificaciones de Proyecto.

| Código | Ud | Descripción | Rendimiento | Precio | Importe |
|---|---|---|---|---|---|
| mt48eac130g | ud | Liquidambar diam.tronco 12/14cm, en contenedor estandar 40l (material; 20/01/2017) | 1 | 65.627737357547 | 65.63 |
| %C I | % | costes indirectos | 3 % | 65.63 | 1.97 |
|  |  | Total |  |  | 67.6 |

| Medición | Uds. | Parcial |
|---|---|---|
| Jardin C/Remeson | 6 | 6.00 |
| Jardín aparcamiento | 4 | 4.00 |
| Jardín Sur C/ Vicente Aleixandre | 2 | 2.00 |
| Jardín Infantil | 2 | 2.00 |
| Total |  | 14 |

**21.28** ud SUMINISTRO ARBOL DEL AMOR (20/01/2017)
5 ud × 50.03 = 250.15
Suministro de Árbol del amor (Cercis siliquastrum) de 10 a 12 cm de diámetro de tronco y altura entre 200 y 300cm, suministrado en contenedor estándar de 50 l. Incluso transporte y descarga a pie de hoyo de plantación.
CRITERIO DE MEDICIÓN EN PROYECTO. Número de unidades previstas, según documentación gráfica de Proyecto.
FASES DE EJECUCIÓN. Transporte y descarga a pie de hoyo de plantación.
CONSERVACIÓN Y MANTENIMIENTO. Se mantendrá con la humedad adecuada hasta su plantación.
CRITERIO DE MEDICIÓN EN OBRA Y CONDICIONES DE ABONO. Se medirá el número de unidades realmente suministradas según especificaciones de Proyecto.

| Código | Ud | Descripción | Rendimiento | Precio | Importe |
|---|---|---|---|---|---|
| mt48eac080a | ud | Árbol del amor 10-12cm diám.tronco, en contenedor estándar 50l (material; 20/01/2017) | 1 | 48.568325513577 | 48.57 |
| %C I | % | costes indirectos | 3 % | 48.57 | 1.46 |
|  |  | Total |  |  | 50.03 |

| Medición | Uds. | Parcial |
|---|---|---|
| Jardin C/Remeson | 2 | 2.00 |
| Jardín zona mantenimiento y servicio | 2 | 2.00 |
| Jardin porche acceso a patio | 1 | 1.00 |
| Total |  | 5 |

**21.29** ud SUMINISTRO FALSA RETAMA (23/02/2017)
39 ud × 3.7 = 144.30
Suministro de Falsa Retama (Retama sphaerocarpa), de floración en mayo, suministrado en contenedor estándar de 3 l y de altura entre 80 y 100cm. Incluso transporte y descarga a pie de hoyo de plantación.
CRITERIO DE MEDICIÓN EN PROYECTO
Número de unidades previstas, según documentación gráfica de Proyecto.
FASES DE EJECUCIÓN.
Transporte y descarga a pie de hoyo de plantación.
CONSERVACIÓN Y MANTENIMIENTO.
Se mantendrá con la humedad adecuada hasta su plantación.
CRITERIO DE MEDICIÓN EN OBRA Y CONDICIONES DE ABONO
Se medirá el número de unidades realmente suministradas según especificaciones de Proyecto.

| Código | Ud | Descripción | Rendimiento | Precio | Importe |
|---|---|---|---|---|---|
| mt48ecr045hde | ud | Retama sphaerocarpa, altura 80-100cm, en contenedor 3l (material; 25/04/2017) | 1 | 3.5898762321133 | 3.59 |
| %C I | % | costes indirectos | 3 % | 3.59 | 0.11 |
|  |  | Total |  |  | 3.7 |

| Medición | Uds. | Parcial |
|---|---|---|
| Jardín aparcamiento | 10 | 10.00 |
| Jardín zona mantenimiento y servicio | 9 | 9.00 |
| Patio Juegos-C/Vicente Aleixandre | 19 | 19.00 |
| Jardin porche acceso a patio | 1 | 1.00 |
| Total |  | 39 |

**21.30** ud SUMINISTRO MANZANO (20/01/2017)
15 ud × 32.53 = 487.95
Suministro de Manzano común (Malus domestica), suministrado en cepellón y de diámetro de tronco entre 10 y 12cm. Incluso transporte y descarga a pie de hoyo de plantación.
CRITERIO DE MEDICIÓN EN PROYECTO
Número de unidades previstas, según documentación gráfica de Proyecto.
FASES DE EJECUCIÓN.
Transporte y descarga a pie de hoyo de plantación.
CONSERVACIÓN Y MANTENIMIENTO.
Se mantendrá con la humedad adecuada hasta su plantación.
CRITERIO DE MEDICIÓN EN OBRA Y CONDICIONES DE ABONO
Se medirá el número de unidades realmente suministradas según especificaciones de Proyecto.

| Código | Ud | Descripción | Rendimiento | Precio | Importe |
|---|---|---|---|---|---|
| mt48eac081a | ud | Malus domestica diam. tronco 10-12cm, cepellón (material; 20/01/2017) | 1 | 31.578911256306 | 31.58 |
| %C I | % | costes indirectos | 3 % | 31.58 | 0.95 |
|  |  | Total |  |  | 32.53 |

| Medición | Uds. | Parcial |
|---|---|---|
| Aula exterior infantil | 1 | 1.00 |
| Jardín Sur C/ Vicente Aleixandre | 14 | 14.00 |
| Total |  | 15 |

**21.31** ud SUMINISTRO CEREZO (20/01/2017)
9 ud × 34.64 = 311.76
Suministro de Cerezo japonés (Prunus serrulata ), suministrado en cepellón y de diámetro de tronco entre 10 y 12cm. Incluso transporte y descarga a pie de hoyo de plantación.
CRITERIO DE MEDICIÓN EN PROYECTO
Número de unidades previstas, según documentación gráfica de Proyecto.
FASES DE EJECUCIÓN.
Transporte y descarga a pie de hoyo de plantación.
CONSERVACIÓN Y MANTENIMIENTO.
Se mantendrá con la humedad adecuada hasta su plantación.
CRITERIO DE MEDICIÓN EN OBRA Y CONDICIONES DE ABONO
Se medirá el número de unidades realmente suministradas según especificaciones de Proyecto.

| Código | Ud | Descripción | Rendimiento | Precio | Importe |
|---|---|---|---|---|---|
| mt48eac082a | ud | Cerezo Japonés, árbol, diam tronco 10/12cm, cepellón (material; 20/01/2017) | 1 | 33.62884058105 | 33.63 |
| %C I | % | costes indirectos | 3 % | 33.63 | 1.01 |
|  |  | Total |  |  | 34.64 |

| Medición | Uds. | Parcial |
|---|---|---|
| Aula exterior infantil | 1 | 1.00 |
| Jardín Sur C/ Vicente Aleixandre | 8 | 8.00 |
| Total |  | 9 |

**21.32** ud SUMINISTRO CIRUELO (20/01/2017)
9 ud × 21.74 = 195.66
Suministro de Ciruelo frutal comestible (Prunus domestica ), suministrado en contenedor y de diámetro de tronco entre 10 y 12cm. Incluso transporte y descarga a pie de hoyo de plantación.
CRITERIO DE MEDICIÓN EN PROYECTO
Número de unidades previstas, según documentación gráfica de Proyecto.
FASES DE EJECUCIÓN.
Transporte y descarga a pie de hoyo de plantación.
CONSERVACIÓN Y MANTENIMIENTO.
Se mantendrá con la humedad adecuada hasta su plantación.
CRITERIO DE MEDICIÓN EN OBRA Y CONDICIONES DE ABONO
Se medirá el número de unidades realmente suministradas según especificaciones de Proyecto.

| Código | Ud | Descripción | Rendimiento | Precio | Importe |
|---|---|---|---|---|---|
| mt48eac083a | ud | Ciruelo frutal comestible, diam tronco 10/12cm, contenedor (material; 20/01/2017) | 1 | 21.109272217246 | 21.11 |
| %C I | % | costes indirectos | 3 % | 21.11 | 0.63 |
|  |  | Total |  |  | 21.74 |

| Medición | Uds. | Parcial |
|---|---|---|
| Aula exterior infantil | 1 | 1.00 |
| Jardín Sur C/ Vicente Aleixandre | 8 | 8.00 |
| Total |  | 9 |

**21.33** ud PLANTACION DE ÁRBOL (20/01/2017)
94 ud × 7.93 = 745.42
Plantación de árbol menor de 14 cm de perímetro de tronco a 1 m del suelo, suministrado con cepellón o en contenedor, en hoyo de 60x60x60 cm realizado con medios mecánicos en terreno arenoso, con aporte de un 25% de tierra vegetal cribada y fertilizada. Incluso retirada y carga a camión de las tierras sobrantes.
CRITERIO DE MEDICIÓN EN PROYECTO
Número de unidades previstas, según documentación gráfica de Proyecto.
CONDICIONES PREVIAS QUE HAN DE CUMPLIRSE ANTES DE LA EJECUCIÓN DE LAS UNIDADES DE OBRA
DEL SOPORTE.
Se comprobará que el tipo de terreno existente es compatible con las exigencias de las especies a sembrar. Se comprobará que su situación se corresponde con la de Proyecto.
PROCESO DE EJECUCIÓN
FASES DE EJECUCIÓN.
Replanteo. Apertura de hoyo con medios mecánicos. Retirada y acopio de las tierras excavadas. Preparación del fondo del hoyo. Presentación del árbol. Relleno del hoyo con tierra seleccionada de la propia excavación y tierra vegetal cribada y fertilizada. Apisonado moderado. Formación de alcorque. Colocación de tutor. Primer riego. Retirada y carga a camión de las tierras sobrantes.
CONDICIONES DE TERMINACIÓN.
Tendrá arraigo al terreno.
CRITERIO DE MEDICIÓN EN OBRA Y CONDICIONES DE ABONO
Se medirá el número de unidades realmente ejecutadas según especificaciones de Proyecto.

| Código | Ud | Descripción | Rendimiento | Precio | Importe |
|---|---|---|---|---|---|
| mt48tie035a | m³ | Tierra vegetal cribada y fertilizada, suministrada a granel. (material; 20/01/2017) | 0.04 | 31.568911601063 | 1.26 |
| mt01arj020 | m³ | Tierra vegetal para plantación. (material; 27/01/2017) | 0.009 | 7.949725917911 | 0.07 |
| mt08aaa010a | m³ | Agua | 0.05 | 1.0299644899935 | 0.05 |
| mq01exn010i | h | Miniretroexcavadora sobre neumáticos, de 37,5 kW. (maquinaria; 20/01/2017) | 0.054 | 44.358470656419 | 2.40 |
| mq04dua020b | h | Dumper de descarga frontal de 2 t de carga útil | 0.054 | 9.0196890288752 | 0.49 |
| mo190 | h | Oficial 1ª jardinero. | 0.108 | 16.349436321742 | 1.77 |
| mo290 | h | Ayundante jardinero (mano de obra; 20/02/2017) | 0.108 | 15.379469763204 | 1.66 |
| %C I | % | costes indirectos | 3 % | 7.70 | 0.23 |
|  |  | Total |  |  | 7.93 |

| Medición | Uds. | Parcial |
|---|---|---|
| MADROÑOS | 3 | 3.00 |
| LIQUIDAMBAR | 14 | 14.00 |
| ARBOL DEL AMOR | 5 | 5.00 |
| CIPRES | 39 | 39.00 |
| MANZANO | 15 | 15.00 |
| CEREZO | 9 | 9.00 |
| CIRUELO | 9 | 9.00 |
| Total |  | 94 |

**21.34** ud SUMINISTRO MADRESELVA (20/01/2017)
7 ud × 3.22 = 22.54
Suministro de Madreselva (Lonicera caprifolium), suministrado en contenedor estándar de 3l y de altura aproximada de 90cm, con porte de trepadora. Incluso transporte y descarga a pie de hoyo de plantación.
CRITERIO DE MEDICIÓN EN PROYECTO
Número de unidades previstas, según documentación gráfica de Proyecto.
FASES DE EJECUCIÓN.
Transporte y descarga a pie de hoyo de plantación.
CONSERVACIÓN Y MANTENIMIENTO.
Se mantendrá con la humedad adecuada hasta su plantación.
CRITERIO DE MEDICIÓN EN OBRA Y CONDICIONES DE ABONO
Se medirá el número de unidades realmente suministradas según especificaciones de Proyecto.

| Código | Ud | Descripción | Rendimiento | Precio | Importe |
|---|---|---|---|---|---|
| mt48eap117a | ud | Madreselva, trepadora, 90cm, contenedor 3l (material; 20/01/2017) | 1 | 3.1298920909511 | 3.13 |
| %C I | % | costes indirectos | 3 % | 3.13 | 0.09 |
|  |  | Total |  |  | 3.22 |

| Medición | Uds. | Parcial |
|---|---|---|
| Jardín zona mantenimiento y servicio | 7 | 7.00 |
| Total |  | 7 |

**21.35** ud SUMINISTRO JAZMIN (20/01/2017)
25 ud × 3.22 = 80.50
Suministro de Jazmín español (Jasminum grandiflorum), suministrado en contenedor estándar de 3l y de altura aproximada de 90cm, con porte de trepadora. Incluso transporte y descarga a pie de hoyo de plantación.
CRITERIO DE MEDICIÓN EN PROYECTO
Número de unidades previstas, según documentación gráfica de Proyecto.
FASES DE EJECUCIÓN.
Transporte y descarga a pie de hoyo de plantación.
CONSERVACIÓN Y MANTENIMIENTO.
Se mantendrá con la humedad adecuada hasta su plantación.
CRITERIO DE MEDICIÓN EN OBRA Y CONDICIONES DE ABONO
Se medirá el número de unidades realmente suministradas según especificaciones de Proyecto.

| Código | Ud | Descripción | Rendimiento | Precio | Importe |
|---|---|---|---|---|---|
| mt48eap116a | ud | Jazmín español, trepadora, 90cm, contenedor 3l (material; 20/01/2017) | 1 | 3.1298920909511 | 3.13 |
| %C I | % | costes indirectos | 3 % | 3.13 | 0.09 |
|  |  | Total |  |  | 3.22 |

| Medición | Uds. | Parcial |
|---|---|---|
| Aula exterior infantil | 6 | 6.00 |
| Patio Juegos-C/Vicente Aleixandre | 19 | 19.00 |
| Total |  | 25 |

**21.36** ud SUMINISTRO PARTHENOCISSUS (20/01/2017)
70 ud × 3.22 = 225.40
Suministro de Parra virgen (Parthenocissus quinquefolia), suministrado en contenedor estándar de 3l y de altura aproximada de 90cm, con porte de trepadora. Incluso transporte y descarga a pie de hoyo de plantación.
CRITERIO DE MEDICIÓN EN PROYECTO
Número de unidades previstas, según documentación gráfica de Proyecto.
FASES DE EJECUCIÓN.
Transporte y descarga a pie de hoyo de plantación.
CONSERVACIÓN Y MANTENIMIENTO.
Se mantendrá con la humedad adecuada hasta su plantación.
CRITERIO DE MEDICIÓN EN OBRA Y CONDICIONES DE ABONO
Se medirá el número de unidades realmente suministradas según especificaciones de Proyecto.

| Código | Ud | Descripción | Rendimiento | Precio | Importe |
|---|---|---|---|---|---|
| mt48eap118a | ud | Madreselva, trepadora, 90cm, contenedor 3l (material; 20/01/2017) | 1 | 3.1298920909511 | 3.13 |
| %C I | % | costes indirectos | 3 % | 3.13 | 0.09 |
|  |  | Total |  |  | 3.22 |

| Medición | Uds. | Parcial |
|---|---|---|
| Jardin C/Remeson | 25 | 25.00 |
| Jardín zona mantenimiento y servicio | 16 | 16.00 |
| Jardín patio secretaría | 21 | 21.00 |
| Jardín aparcamiento | 8 | 8.00 |
| Total |  | 70 |

**21.37** ud SUMINISTRO BAMBU (21/01/2017)
13 ud × 5.52 = 71.76
Suministro de Bambú (Phyllostachys áurea ), suministrado en contenedor con porte ramificado, de altura comprendida entre 100-150cm. Incluso transporte y descarga a pie de hoyo de plantación.
CRITERIO DE MEDICIÓN EN PROYECTO
Número de unidades previstas, según documentación gráfica de Proyecto.
FASES DE EJECUCIÓN.
Transporte y descarga a pie de hoyo de plantación.
CONSERVACIÓN Y MANTENIMIENTO.
Se mantendrá con la humedad adecuada hasta su plantación.
CRITERIO DE MEDICIÓN EN OBRA Y CONDICIONES DE ABONO
Se medirá el número de unidades realmente suministradas según especificaciones de Proyecto.

| Código | Ud | Descripción | Rendimiento | Precio | Importe |
|---|---|---|---|---|---|
| mt48eol010a | ud | Bambú 100-150cm, en contenedor estandar, ramificado (material; 21/01/2017) | 1 | 5.3598152100633 | 5.36 |
| %C I | % | costes indirectos | 3 % | 5.36 | 0.16 |
|  |  | Total |  |  | 5.52 |

| Medición | Uds. | Parcial |
|---|---|---|
| Jardín patio secretaría | 13 | 13.00 |
| Total |  | 13 |

**21.38** ud SUMINISTRO LAVANDA (20/01/2017)
18 ud × 1.1 = 19.80
Suministro de Lavanda (Lavanda angustifolia) de altura de 10 a 30cm, suministrada en contenedor de 1,5l. Incluso transporte y descarga a pie de hoyo de plantación.
CRITERIO DE MEDICIÓN EN PROYECTO
Número de unidades previstas, según documentación gráfica de Proyecto.
FASES DE EJECUCIÓN.
Transporte y descarga a pie de hoyo de plantación.
CONSERVACIÓN Y MANTENIMIENTO.
Se mantendrá con la humedad adecuada hasta su plantación.
CRITERIO DE MEDICIÓN EN OBRA Y CONDICIONES DE ABONO
Se medirá el número de unidades realmente suministradas según especificaciones de Proyecto.

| Código | Ud | Descripción | Rendimiento | Precio | Importe |
|---|---|---|---|---|---|
| mt48epp110kd | ud | Lavanda, h=10/30cm, contenedor 1,5l. (material; 20/01/2017) | 1 | 1.0699631109641 | 1.07 |
| %C I | % | costes indirectos | 3 % | 1.07 | 0.03 |
|  |  | Total |  |  | 1.1 |

| Medición | Uds. | Parcial |
|---|---|---|
| Aula exterior infantil | 8 | 8.00 |
| Jardin porche acceso a patio | 10 | 10.00 |
| Total |  | 18 |

**21.39** ud SUMINISTRO ROMERO (20/01/2017)
8 ud × 0.95 = 7.60
Suministro de Romero (Rosmarinus oficialis) y altura de 20 a 45cm, con porte de arbusto para jardín, suministrada en contenedor de 1,7l. Incluso transporte y descarga a pie de hoyo de plantación.
CRITERIO DE MEDICIÓN EN PROYECTO
Número de unidades previstas, según documentación gráfica de Proyecto.
FASES DE EJECUCIÓN.
Transporte y descarga a pie de hoyo de plantación.
CONSERVACIÓN Y MANTENIMIENTO.
Se mantendrá con la humedad adecuada hasta su plantación.
CRITERIO DE MEDICIÓN EN OBRA Y CONDICIONES DE ABONO
Se medirá el número de unidades realmente suministradas según especificaciones de Proyecto.

| Código | Ud | Descripción | Rendimiento | Precio | Importe |
|---|---|---|---|---|---|
| mt48eap115a | ud | Romero, altura 20-45cm, arbusto jardín, contenedor 1,7l (material; 20/01/2017) | 1 | 0.9199682823243 | 0.92 |
| %C I | % | costes indirectos | 3 % | 0.92 | 0.03 |
|  |  | Total |  |  | 0.95 |

| Medición | Uds. | Parcial |
|---|---|---|
| Aula exterior infantil | 8 | 8.00 |
| Total |  | 8 |

**21.40** ud SUMINISTRO TOMILLO LIMÓN (20/01/2017)
8 ud × 0.74 = 5.92
Suministro de Tomillo Limón (Thymus Citriodorus), suministrada en contenedor de 1,5l, porte tapizante. Incluso transporte y descarga a pie de hoyo de plantación.
CRITERIO DE MEDICIÓN EN PROYECTO
Número de unidades previstas, según documentación gráfica de Proyecto.
FASES DE EJECUCIÓN.
Transporte y descarga a pie de hoyo de plantación.
CONSERVACIÓN Y MANTENIMIENTO.
Se mantendrá con la humedad adecuada hasta su plantación.
CRITERIO DE MEDICIÓN EN OBRA Y CONDICIONES DE ABONO
Se medirá el número de unidades realmente suministradas según especificaciones de Proyecto.

| Código | Ud | Descripción | Rendimiento | Precio | Importe |
|---|---|---|---|---|---|
| mt48epp035eki | ud | Tomillo limón, contenedor 1,5l, tapizante (material; 20/01/2017) | 1 | 0.7199751774712 | 0.72 |
| %C I | % | costes indirectos | 3 % | 0.72 | 0.02 |
|  |  | Total |  |  | 0.74 |

| Medición | Uds. | Parcial |
|---|---|---|
| Aula exterior infantil | 8 | 8.00 |
| Total |  | 8 |

**21.41** ud SUMINISTRO VINCA MINOR (20/01/2017)
141 ud × 0.44 = 62.04
Suministro de Hierba doncella (Vinca minor), suministrada en alveolo forestal de 300 a 400c.c. y altura 10-20cm. Incluso transporte y descarga a pie de hoyo de plantación.
CRITERIO DE MEDICIÓN EN PROYECTO
Número de unidades previstas, según documentación gráfica de Proyecto.
FASES DE EJECUCIÓN.
Transporte y descarga a pie de hoyo de plantación.
CONSERVACIÓN Y MANTENIMIENTO.
Se mantendrá con la humedad adecuada hasta su plantación.
CRITERIO DE MEDICIÓN EN OBRA Y CONDICIONES DE ABONO
Se medirá el número de unidades realmente suministradas según especificaciones de Proyecto.

| Código | Ud | Descripción | Rendimiento | Precio | Importe |
|---|---|---|---|---|---|
| mt48epp085D | ud | Vinca minor, h=10/20cm; a.f.<400c.c. (material; 20/01/2017) | 1 | 0.4299851754342 | 0.43 |
| %C I | % | costes indirectos | 3 % | 0.43 | 0.01 |
|  |  | Total |  |  | 0.44 |

| Medición | Uds. | Parcial |
|---|---|---|
| Jardin porche acceso a patio | 16 | 16.00 |
| Cubierta edificio | 125 | 125.00 |
| Total |  | 141 |

**21.42** ud PLANTACIÓN DE TAPIZANTES Y AROMÁTICAS (20/01/2017)
290 ud × 0.73 = 211.70
Plantación de plantas tapizantes y aromáticas, suministrado en alveolo forestal o en contenedor, en hoyo de hasta 15x15x15 cm realizado con medios manuales en terreno vegetal, con aporte de un 25% de tierra vegetal cribada y fertilizada. Incluso retirada y carga a camión de las tierras sobrantes.
CRITERIO DE MEDICIÓN EN PROYECTO
Número de unidades previstas, según documentación gráfica de Proyecto.
CONDICIONES PREVIAS QUE HAN DE CUMPLIRSE ANTES DE LA EJECUCIÓN DE LAS UNIDADES DE OBRA
DEL SOPORTE.
Se comprobará que el tipo de terreno existente es compatible con las exigencias de las especies a sembrar. Se comprobará que su situación se corresponde con la de Proyecto.
PROCESO DE EJECUCIÓN
FASES DE EJECUCIÓN.
Replanteo. Apertura de hoyo con medios manuales. Retirada y acopio de las tierras excavadas. Preparación del fondo del hoyo. Presentación de la especie vegetal. Relleno del hoyo con tierra seleccionada de la propia excavación y tierra vegetal cribada y fertilizada. Apisonado manual moderado. Primer riego.
CONDICIONES DE TERMINACIÓN.
Tendrá arraigo al terreno.
CRITERIO DE MEDICIÓN EN OBRA Y CONDICIONES DE ABONO
Se medirá el número de unidades realmente ejecutadas según especificaciones de Proyecto.

| Código | Ud | Descripción | Rendimiento | Precio | Importe |
|---|---|---|---|---|---|
| mt48tie035a | m³ | Tierra vegetal cribada y fertilizada, suministrada a granel. | 0.002 | 31.568911601063 | 0.06 |
| mt08aaa010a | m³ | Agua | 0.005 | 1.0299644899935 | 0.01 |
| mo190 | h | Oficial 1ª jardinero. | 0.02 | 16.349436321742 | 0.33 |
| mo290 | h | Ayundante jardinero | 0.02 | 15.379469763204 | 0.31 |
| %C I | % | costes indirectos | 3 % | 0.71 | 0.02 |
|  |  | Total |  |  | 0.73 |

| Medición | Uds. | Parcial |
|---|---|---|
| MADRESELVA | 7 | 7.00 |
| JAZMIN | 25 | 25.00 |
| PARTHENOCISSUS | 70 | 70.00 |
| BAMBÚ | 13 | 13.00 |
| LAVANDA | 18 | 18.00 |
| ROMERO | 8 | 8.00 |
| TOMILLO LIMON | 8 | 8.00 |
| VINCA MINOR | 141 | 141.00 |
| Total |  | 290 |

## C22 SEGURIDAD Y SALUD (31/01/2000)
Importe: 29277.51

### 22.01 INSTALACIONES DE BIENESTAR (31/01/2000)
Importe: 4763.34

**22.01.01** m. ACOMETIDA ELÉCT. CASETA 4x6 mm2 (31/01/2000)
4 m. × 3.58 = 14.32
Acometida provisional de electricidad a caseta de obra, desde el cuadro general formada por manguera flexible de 4x6 mm2. de tensión nominal 750 V., incorporando conductor de tierra color verde y amarillo, fijada sobre apoyos intermedios cada 2,50 m. instalada.

| Código | Ud | Descripción | Rendimiento | Precio | Importe |
|---|---|---|---|---|---|
| mo151 | h. | Oficial 1ª electricista (mano de obra; 20/02/2017) | 0.1 | 16.349436321742 | 1.635 |
| mtP31CE035 | m. | Manguera flex. 750 V. 4x6 mm2. (material; 31/01/2000) | 1.1 | 1.5999448388249 | 1.760 |
| %MA | % | Medios Auxiliares | 2 % | 3.395 | 0.068 |
| %C I | % | costes indirectos | 3 % | 3.463 | 0.104 |
|  |  | Total |  |  | 3.58 |

Claves: manguera, caseta, verde, acometida, electricidad, cuadro, conductor, color, amarillo, tierra, fijación, apoyo, flexible, tensión

**22.01.02** ud ACOMETIDA PROV.FONTANERÍA 25 mm. (31/01/2000)
3 ud × 32.53 = 97.59
Acometida provisional de fontanería para obra de la red general municipal de agua potable hasta una longitud máxima de 8 m., realizada con tubo de polietileno de 25 mm. de diámetro, de alta densidad y para 10 atmósferas de presión máxima con collarín de toma de fundición, p.p. de piezas especiales de polietileno y tapón roscado, incluso derechos y permisos para la conexión, terminada y funcionando, y sin incluir la rotura del pavimento.

| Código | Ud | Descripción | Rendimiento | Precio | Importe |
|---|---|---|---|---|---|
| mtP31BA020 | ud | Acometida prov. fonta.a caseta (material; 31/01/2000) | 1 | 30.958932631261 | 30.96 |
| %MA | % | Medios Auxiliares | 2 % | 30.96 | 0.62 |
| %C I | % | costes indirectos | 3 % | 31.58 | 0.95 |
|  |  | Total |  |  | 32.53 |

Claves: densidad, acometida, presión, máximo, tubo, polietileno, agua, collarín, red, fontanería, diámetro, fundición, potable, conexión, toma, pieza, especial, tapón, rosca, permiso, terminación, pavimentación, alto, rotura

**22.01.03** ud ACOMETIDA PROVIS. SANEAMIENTO (31/01/2000)
3 ud × 156.51 = 469.53
Acometida provisional de saneamiento de caseta de obra a la red general municipal, hasta una distancia máxima de 8 m., formada por: rotura del pavimento con compresor, excavación manual de zanjas de saneamiento en terrenos de consistencia dura, colocación de tubería de hormigón en masa de enchufe de campana, con junta de goma de 20 cm. de diámetro interior, tapado posterior de la acometida y reposición del pavimento con hormigón en masa de 330 kg. de cemento/m3. de dosificación, sin incluir formación del pozo en el punto de acometida y con p.p. de medios auxiliares.

| Código | Ud | Descripción | Rendimiento | Precio | Importe |
|---|---|---|---|---|---|
| mtP31BA030 | ud | Acometida prov. sane.a caseta (material; 31/01/2000) | 1 | 148.97486380508 | 148.97 |
| %MA | % | Medios Auxiliares | 2 % | 148.97 | 2.98 |
| %C I | % | costes indirectos | 3 % | 151.95 | 4.56 |
|  |  | Total |  |  | 156.51 |

Claves: caseta, pavimentación, colocación, acometida, red, máximo, rotura, excavación, manual, terreno, duro, compresor, zanja, saneamiento, consistencia, punto, hormigón, enchufe, campana, diámetro, junta, goma, tapa, dosificación, pozo, medio, tubería, auxiliar, interior, masa

**22.01.04** ud ACOMETIDA PROV.TELÉF.A CASETA (31/01/2000)
1 ud × 45.32 = 45.32
Acometida provisional de teléfono a caseta de obra, según normas de la C.T.N.E.

| Código | Ud | Descripción | Rendimiento | Precio | Importe |
|---|---|---|---|---|---|
| mtP31BA040 | ud | Acometida prov. telef. a caseta (material; 31/01/2000) | 1 | 43.138512716815 | 43.14 |
| %MA | % | Medios Auxiliares | 2 % | 43.14 | 0.86 |
| %C I | % | costes indirectos | 3 % | 44.00 | 1.32 |
|  |  | Total |  |  | 45.32 |

Claves: caseta, teléfono, acometida, norma

**22.01.05** mes ALQUILER CASETA ASEO 15,08 m2 (14/02/2017)
12 mes × 91 = 1092.00
Mes de alquiler (12 meses) de caseta prefabricada para aseos en obra de 5,80x2,60x2,30 m. Estructura y cerramiento de chapa galvanizada pintada, aislamiento de poliestireno expandido. Ventana de 0,84x0,80 m. de aluminio anodizado, corredera, con reja y luna de 6 mm., termo eléctrico de 50 l., dos placas turcas, tres placas de ducha, pileta de cuatro grifos y un urinario, todo de fibra de vidrio con terminación de gel-coat blanco y pintura antideslizante, suelo contrachapado hidrófugo con capa fenolítica antideslizante y resistente al desgaste, puerta madera en turca, cortina en ducha. Tubería de polibutileno aislante y resistente a incrustaciones, hielo y corrosiones, instalación eléctrica mono. 220 V. con automático. Con transporte a 150 km.(ida y vuelta). Entrega y recogida del módulo con camión grúa. Según R.D. 486/97.

| Código | Ud | Descripción | Rendimiento | Precio | Importe |
|---|---|---|---|---|---|
| mo306 | h. | Peón ordinario (mano de obra; 21/02/2017) | 0.085 | 15.339471142233 | 1.30 |
| mtP31BC070 | ud | Alq. caseta pref. aseo 5,80x2,60 (material; 14/02/2017) | 1 | 64.687769764738 | 64.69 |
| mtP31BC220 | ud | Transp.150km.entr.y rec.1 módulo (material; 14/02/2017) | 0.085 | 242.66163377352 | 20.63 |
| %MA | % | Medios Auxiliares | 2 % | 86.62 | 1.73 |
| %C I | % | costes indirectos | 3 % | 88.35 | 2.65 |
|  |  | Total |  |  | 91 |

Claves: aseo, poliestireno, aislamiento, pintura, galvanizar, alquiler, cerramiento, urinario, mes, turca, caseta, fibra, prefabricado, estructura, ducha, expandido, placa, eléctrico, termo, luna, reja, corredera, ventana, ánodo, aluminio, puerta, resistencia, chapa, blanco, desgaste, capa, hidrófugo, vidrio, suelo, terminación, madero, automático, contrachapado, cortina, entrega, grifería, tubería, módulo, corrosión, transporte, mono, grúa, hielo, incrustación, aislante, camión

**22.01.07** mes ALQUILER CASETA COMEDOR 15,08 m2 (14/02/2017)
12 mes × 91 = 1092.00
Mes de alquiler (12 meses) de caseta prefabricada para comedor de obra de 5,80x2,60x2,30 m. de 15,08 m2. Estructura y cerramiento de chapa galvanizada pintada, aislamiento de poliestireno expandido autoextinguible, interior con tablero melaminado en color. Cubierta en arco de chapa galvanizada ondulada reforzada con perfil de acero; fibra de vidrio de 60 mm., interior con tablex lacado. Suelo de aglomerado revestido con PVC continuo de 2 mm., y poliestireno de 50 mm. con apoyo en base de chapa galvanizada de sección trapezoidal. Puerta de 0,8x2 m., de chapa galvanizada de 1mm., reforzada y con poliestireno de 20 mm., picaporte y cerradura. Dos ventanas aluminio anodizado corredera, contraventana de acero galvanizado. Instalación eléctrica a 220 V., toma de tierra, automático, 2 fluorescentes de 40 W., enchufes para 1500 W. y punto luz exterior de 60 W. Con transporte a 150 km.(ida y vuelta). Entrega y recogida del módulo con camión grúa. Según R.D. 486/97.

| Código | Ud | Descripción | Rendimiento | Precio | Importe |
|---|---|---|---|---|---|
| mo306 | h. | Peón ordinario | 0.085 | 15.339471142233 | 1.30 |
| mtP31BC200 | ud | Alq. caseta comedor 5,80x2,60 (material; 14/02/2017) | 1 | 64.687769764738 | 64.69 |
| mtP31BC220 | ud | Transp.150km.entr.y rec.1 módulo | 0.085 | 242.66163377352 | 20.63 |
| %MA | % | Medios Auxiliares | 2 % | 86.62 | 1.73 |
| %C I | % | costes indirectos | 3 % | 88.35 | 2.65 |
|  |  | Total |  |  | 91 |

Claves: comedor, poliestireno, aislamiento, pintura, galvanizar, chapa, cerramiento, estructura, alquiler, mes, aglomerado, expandido, prefabricado, acero, laca, interior, fibra, grúa, perfil, refuerzo, ondulado, arco, cubierta, color, melamina, vidrio, punto, tablero, puerta, revestir, caseta, corredera, ánodo, aluminio, ventana, manivela, sección, base, contraventana, continuo, exterior, apoyo, PVC, cerrajería, suelo, eléctrico, camión, módulo, entrega, transporte, luz, enchufe, fluorescencia, automático, tierra, toma

**22.01.08** mes ALQUILER CASETA VESTUARIO 15,08 m2 (14/02/2017)
12 mes × 91 = 1092.00
Mes de alquiler (12 meses) de caseta prefabricada para vestuarior de obra de 5,80x2,60x2,30 m. de 15,08 m2. Estructura y cerramiento de chapa galvanizada pintada, aislamiento de poliestireno expandido autoextinguible, interior con tablero melaminado en color. Cubierta en arco de chapa galvanizada ondulada reforzada con perfil de acero; fibra de vidrio de 60 mm., interior con tablex lacado. Suelo de aglomerado revestido con PVC continuo de 2 mm., y poliestireno de 50 mm. con apoyo en base de chapa galvanizada de sección trapezoidal. Puerta de 0,8x2 m., de chapa galvanizada de 1mm., reforzada y con poliestireno de 20 mm., picaporte y cerradura. Dos ventanas aluminio anodizado corredera, contraventana de acero galvanizado. Instalación eléctrica a 220 V., toma de tierra, automático, 2 fluorescentes de 40 W., enchufes para 1500 W. y punto luz exterior de 60 W. Con transporte a 150 km.(ida y vuelta). Entrega y recogida del módulo con camión grúa. Según R.D. 486/97.

| Código | Ud | Descripción | Rendimiento | Precio | Importe |
|---|---|---|---|---|---|
| mo306 | h. | Peón ordinario | 0.085 | 15.339471142233 | 1.30 |
| mtP31BC220 | ud | Transp.150km.entr.y rec.1 módulo | 0.085 | 242.66163377352 | 20.63 |
| mtP31BC2001 | ud | Alq. caseta vestuario 5,80x2,60 (material; 14/02/2017) | 1 | 64.687769764738 | 64.69 |
| %MA | % | Medios Auxiliares | 2 % | 86.62 | 1.73 |
| %C I | % | costes indirectos | 3 % | 88.35 | 2.65 |
|  |  | Total |  |  | 91 |

**22.01.09** ud PORTARROLLOS INDUS.C/CERRADUR (31/01/2000)
3 ud × 4.62 = 13.86
Portarrollos industrial con cerradura de seguridad, colocado, (amortizable en 3 usos).

| Código | Ud | Descripción | Rendimiento | Precio | Importe |
|---|---|---|---|---|---|
| mo306 | h. | Peón ordinario | 0.1 | 15.339471142233 | 1.53 |
| mtP31BM020 | ud | Portarrollos indust.c/cerrad. (material; 31/01/2000) | 0.333 | 8.5797041981983 | 2.86 |
| %MA | % | Medios Auxiliares | 2 % | 4.39 | 0.09 |
| %C I | % | costes indirectos | 3 % | 4.48 | 0.13 |
|  |  | Total |  |  | 4.62 |

Claves: amortización, portarrollo, industrial, cerrajería, seguridad, colocación

**22.01.10** ud ESPEJO VESTUARIOS Y ASEOS (31/01/2000)
3 ud × 10.36 = 31.08
Espejo para vestuarios y aseos, colocado.

| Código | Ud | Descripción | Rendimiento | Precio | Importe |
|---|---|---|---|---|---|
| mo306 | h. | Peón ordinario | 0.1 | 15.339471142233 | 1.53 |
| mtP31BM030 | ud | Espejo vestuarios y aseos (material; 31/01/2000) | 1 | 8.329712817132 | 8.33 |
| %MA | % | Medios Auxiliares | 2 % | 9.86 | 0.20 |
| %C I | % | costes indirectos | 3 % | 10.06 | 0.30 |
|  |  | Total |  |  | 10.36 |

Claves: vestuario, espejo, aseo, colocación

**22.01.11** ud JABONERA INDUSTRIAL 1 LITRO (31/01/2000)
2 ud × 3.86 = 7.72
Dosificador de jabón de uso industrial de 1 l. de capacidad, con dosificador de jabón colocada (amortizable en 3 usos).

| Código | Ud | Descripción | Rendimiento | Precio | Importe |
|---|---|---|---|---|---|
| mo306 | h. | Peón ordinario | 0.1 | 15.339471142233 | 1.53 |
| mtP31BM040 | ud | Jabonera industrial 1 l. (material; 31/01/2000) | 0.333 | 6.4497776315127 | 2.15 |
| %MA | % | Medios Auxiliares | 2 % | 3.68 | 0.07 |
| %C I | % | costes indirectos | 3 % | 3.75 | 0.11 |
|  |  | Total |  |  | 3.86 |

Claves: industrial, jabón, colocación, amortización, jabonera

**22.01.12** ud SECAMANOS ELÉCTRICO (14/02/2017)
2 ud × 22.97 = 45.94
Secamanos eléctrico por aire, colocado (amortizable en 3 usos).

| Código | Ud | Descripción | Rendimiento | Precio | Importe |
|---|---|---|---|---|---|
| mo306 | h. | Peón ordinario | 0.1 | 15.339471142233 | 1.53 |
| mtP31BM050 | ud | Secamanos eléctrico (material; 14/02/2017) | 0.333 | 61.047895256411 | 20.33 |
| %MA | % | Medios Auxiliares | 2 % | 21.86 | 0.44 |
| %C I | % | costes indirectos | 3 % | 22.30 | 0.67 |
|  |  | Total |  |  | 22.97 |

Claves: colocación, amortización, eléctrico, secamanos, aire

**22.01.13** ud HORNO MICROONDAS (14/02/2017)
1 ud × 28.61 = 28.61
Horno microondas de 18 litros de capacidad, con plato giratorio incorporado (amortizable en 5 usos).

| Código | Ud | Descripción | Rendimiento | Precio | Importe |
|---|---|---|---|---|---|
| mo306 | h. | Peón ordinario | 0.1 | 15.339471142233 | 1.53 |
| mtP31BM060 | ud | Horno microondas 18 l. 700W (material; 14/02/2017) | 0.2 | 128.52556883385 | 25.71 |
| %MA | % | Medios Auxiliares | 2 % | 27.24 | 0.54 |
| %C I | % | costes indirectos | 3 % | 27.78 | 0.83 |
|  |  | Total |  |  | 28.61 |

Claves: giratorio, microondas, horno, amortización, plato

**22.01.14** ud TAQUILLA METÁLICA INDIVIDUAL (14/02/2017)
20 ud × 22.82 = 456.40
Taquilla metálica individual para vestuario de 1,80 m. de altura en acero laminado en frío, con tratamiento antifosfatante y anticorrosivo, con pintura secada al horno, cerradura, balda y tubo percha, lamas de ventilación en puerta, colocada, (amortizable en 3 usos).

| Código | Ud | Descripción | Rendimiento | Precio | Importe |
|---|---|---|---|---|---|
| mo306 | h. | Peón ordinario | 0.1 | 15.339471142233 | 1.534 |
| mtP31BM070 | ud | Taquilla metálica individual (material; 14/02/2017) | 0.333 | 60.62790973622 | 20.189 |
| %MA | % | Medios Auxiliares | 2 % | 21.723 | 0.434 |
| %C I | % | costes indirectos | 3 % | 22.157 | 0.665 |
|  |  | Total |  |  | 22.82 |

Claves: metal, tubo, frío, lámina, acero, vestuario, pintura, fosfatante, horno, individual, anticorrosivo, cerrajería, percha, lama, ventilación, puerta, amortización, secado, colocación, taquilla

**22.01.15** ud MESA MELAMINA PARA 10 PERSONAS (14/02/2017)
2 ud × 25.23 = 50.46
Mesa de melamina para comedor de obra con capacidad para 10 personas, (amortizable en 4 usos).

| Código | Ud | Descripción | Rendimiento | Precio | Importe |
|---|---|---|---|---|---|
| mo306 | h. | Peón ordinario | 0.1 | 15.339471142233 | 1.534 |
| mtP31BM080 | ud | Mesa melamina para 10 personas (material; 14/02/2017) | 0.25 | 89.9268995972 | 22.482 |
| %MA | % | Medios Auxiliares | 2 % | 24.016 | 0.480 |
| %C I | % | costes indirectos | 3 % | 24.496 | 0.735 |
|  |  | Total |  |  | 25.23 |

Claves: mesa, amortización, persona, comedor, melamina

**22.01.16** ud BANCO MADERA PARA 5 PERSONAS (14/02/2017)
4 ud × 27.95 = 111.80
Banco de madera con capacidad para 5 personas, (amortizable en 2 usos).

| Código | Ud | Descripción | Rendimiento | Precio | Importe |
|---|---|---|---|---|---|
| mo306 | h. | Peón ordinario | 0.1 | 15.339471142233 | 1.53 |
| mtP31BM090 | ud | Banco madera para 5 personas (material; 14/02/2017) | 0.5 | 50.15827069716 | 25.08 |
| %MA | % | Medios Auxiliares | 2 % | 26.61 | 0.53 |
| %C I | % | costes indirectos | 3 % | 27.14 | 0.81 |
|  |  | Total |  |  | 27.95 |

Claves: banco, madero, persona, amortización

**22.01.17** ud DEPÓSITO-CUBO DE BASURAS (31/01/2000)
2 ud × 5.26 = 10.52
Cubo para recogida de basuras. (amortizable en 2 usos).

| Código | Ud | Descripción | Rendimiento | Precio | Importe |
|---|---|---|---|---|---|
| mtP31BM100 | ud | Depósito-cubo basuras (material; 31/01/2000) | 0.5 | 10.019654553141 | 5.01 |
| %MA | % | Medios Auxiliares | 2 % | 5.01 | 0.10 |
| %C I | % | costes indirectos | 3 % | 5.11 | 0.15 |
|  |  | Total |  |  | 5.26 |

Claves: basura, amortización

**22.01.18** ud BOTIQUÍN DE URGENCIA (31/01/2000)
1 ud × 30.73 = 30.73
Botiquín de urgencia para obra fabricado en chapa de acero, pintado al horno con tratamiento anticorrosivo y seigrafía de cruz. Color blanco, con contenidos mínimos obligatorios, colocado.

| Código | Ud | Descripción | Rendimiento | Precio | Importe |
|---|---|---|---|---|---|
| mo306 | h. | Peón ordinario | 0.1 | 15.339471142233 | 1.534 |
| mtP31BM110 | ud | Botiquín de urgencias (material; 31/01/2000) | 1 | 8.1397193675215 | 8.140 |
| mtP31BM120 | ud | Reposición de botiquín (material; 31/01/2000) | 1 | 19.579324965119 | 19.579 |
| %MA | % | Medios Auxiliares | 2 % | 29.253 | 0.585 |
| %C I | % | costes indirectos | 3 % | 29.838 | 0.895 |
|  |  | Total |  |  | 30.73 |

Claves: horno, botiquín, anticorrosivo, chapa, fabricación, acero, pintura, color, blanco, contenedor, obligar, colocación, cruz

**22.01.19** ud REPOSICIÓN BOTIQUÍN (31/01/2000)
3 ud × 20.57 = 61.71
Reposición de material de botiquín de urgencia.

| Código | Ud | Descripción | Rendimiento | Precio | Importe |
|---|---|---|---|---|---|
| mtP31BM120 | ud | Reposición de botiquín | 1 | 19.579324965119 | 19.58 |
| %MA | % | Medios Auxiliares | 2 % | 19.58 | 0.39 |
| %C I | % | costes indirectos | 3 % | 19.97 | 0.60 |
|  |  | Total |  |  | 20.57 |

Claves: botiquín, material

**22.01.20** ud CONVECTOR ELÉCT. MURAL 1000 W. (31/01/2000)
5 ud × 2.35 = 11.75
Convector eléctrico mural de 1000 W. instalado. (amortizable en 5 usos).

| Código | Ud | Descripción | Rendimiento | Precio | Importe |
|---|---|---|---|---|---|
| mtP31BM140 | ud | Radiador eléctrico 1000 W. (material; 31/01/2000) | 0.2 | 11.199613871774 | 2.24 |
| %MA | % | Medios Auxiliares | 2 % | 2.24 | 0.04 |
| %C I | % | costes indirectos | 3 % | 2.28 | 0.07 |
|  |  | Total |  |  | 2.35 |

Claves: amortización, eléctrico, mural, convector

### 22.02 SEÑALIZACIÓN (31/01/2000)
Importe: 349.68

**22.02.01** m. CINTA BALIZAMIENTO BICOLOR 8 cm. (14/02/2017)
200 m. × 0.89 = 178.00
Cinta de balizamiento bicolor rojo/blanco de material plástico, incluso colocación y desmontaje. s/R.D. 485/97.

| Código | Ud | Descripción | Rendimiento | Precio | Importe |
|---|---|---|---|---|---|
| mo306 | h. | Peón ordinario | 0.05 | 15.339471142233 | 0.77 |
| mtP31SB010 | m. | Cinta balizamiento bicolor 8 cm. (material; 14/02/2017) | 1.1 | 0.0599979314559 | 0.07 |
| %MA | % | Medios Auxiliares | 2 % | 0.84 | 0.02 |
| %C I | % | costes indirectos | 3 % | 0.86 | 0.03 |
|  |  | Total |  |  | 0.89 |

Claves: color, colocación, baliza, plástico, desmontable, material, cinta

**22.02.02** ud CONO BALIZAMIENTO REFLECTANTE D=30 (14/02/2017)
15 ud × 2.16 = 32.40
Cono de balizamiento reflectante irrompible de 30 cm. de diámetro, (amortizable en cinco usos). s/R.D. 485/97.

| Código | Ud | Descripción | Rendimiento | Precio | Importe |
|---|---|---|---|---|---|
| mo306 | h. | Peón ordinario | 0.1 | 15.339471142233 | 1.53 |
| mtP31SB035 | ud | Cono balizamiento estánd. 30 cm. (material; 14/02/2017) | 0.2 | 2.639908984061 | 0.53 |
| %MA | % | Medios Auxiliares | 2 % | 2.06 | 0.04 |
| %C I | % | costes indirectos | 3 % | 2.10 | 0.06 |
|  |  | Total |  |  | 2.16 |

Claves: cono, diámetro, reflejo, amortización, baliza

**22.02.03** ud SEÑAL TRIANGULAR L=70cm. I/SOPORTE (31/01/2000)
4 ud × 5.74 = 22.96
Señal de seguridad triangular de L=70 cm., normalizada, con trípode tubular, amortizable en cinco usos, i/colocación y desmontaje. s/R.D. 485/97.

| Código | Ud | Descripción | Rendimiento | Precio | Importe |
|---|---|---|---|---|---|
| mo201 | h. | Ayudante (mano de obra; 20/02/2017) | 0.15 | 15.379469763204 | 2.31 |
| mtP31SV010 | ud | Señal triang. L=70 cm.reflex. EG (material; 31/01/2000) | 0.2 | 7.9697252283964 | 1.59 |
| mtP31SV155 | ud | Caballete para señal D=60 L=90,70 (material; 31/01/2000) | 0.2 | 7.8197303997565 | 1.56 |
| %MA | % | Medios Auxiliares | 2 % | 5.46 | 0.11 |
| %C I | % | costes indirectos | 3 % | 5.57 | 0.17 |
|  |  | Total |  |  | 5.74 |

Claves: triángulo, seguridad, norma, trípode, amortización, desmontable

**22.02.04** ud SEÑAL CUADRADA L=60cm.I/SOPORTE (31/01/2000)
2 ud × 9.44 = 18.88
Señal de seguridad cuadrada de 60x60 cm., normalizada, con soporte de acero galvanizado de 80x40x2 mm. y 2 m. de altura, amortizable en cinco usos, i/p.p. de apertura de pozo, hormigonado H-100/40, colocación y desmontaje. s/R.D. 485/97.

| Código | Ud | Descripción | Rendimiento | Precio | Importe |
|---|---|---|---|---|---|
| mo306 | h. | Peón ordinario | 0.2 | 15.339471142233 | 3.07 |
| mtP31SV020 | ud | Señal cuadrada L=60 (material; 31/01/2000) | 0.2 | 10.949622490708 | 2.19 |
| mtP31SV050 | ud | Poste galvanizado 80x40x2 de 2 m (material; 31/01/2000) | 0.2 | 3.5798765768706 | 0.72 |
| mtA03H060 | m3 | HORM. DOSIF. 225 kg /CEMENTO Tmáx.40 (material; 31/01/2000) | 0.064 | 46.84 | 3.00 |
| %MA | % | Medios Auxiliares | 2 % | 8.98 | 0.18 |
| %C I | % | costes indirectos | 3 % | 9.16 | 0.27 |
|  |  | Total |  |  | 9.44 |

Claves: acero, colocación, galvanizar, cuadrado, seguridad, norma, soporte, hormigón, pozo, desmontable, amortización

**22.02.05** ud SEÑAL STOP D=60cm. I/SOPORTE (31/01/2000)
2 ud × 12.03 = 24.06
Señal de stop, tipo octogonal de D=60 cm., normalizada, con soporte de acero galvanizado de 80x40x2 mm. y 2 m. de altura, amortizable en cinco usos, i/p.p. de apertura de pozo, hormigonado H-100/40, colocación y desmontaje. s/R.D. 485/97.

| Código | Ud | Descripción | Rendimiento | Precio | Importe |
|---|---|---|---|---|---|
| mo306 | h. | Peón ordinario | 0.2 | 15.339471142233 | 3.07 |
| mtP31SV040 | ud | Señal stop D=60 cm.oct.reflex.EG (material; 31/01/2000) | 0.2 | 23.319196025872 | 4.66 |
| mtP31SV050 | ud | Poste galvanizado 80x40x2 de 2 m | 0.2 | 3.5798765768706 | 0.72 |
| mtA03H060 | m3 | HORM. DOSIF. 225 kg /CEMENTO Tmáx.40 | 0.064 | 46.84 | 3.00 |
| %MA | % | Medios Auxiliares | 2 % | 11.45 | 0.23 |
| %C I | % | costes indirectos | 3 % | 11.68 | 0.35 |
|  |  | Total |  |  | 12.03 |

Claves: pozo, galvanizar, amortización, stop, norma, hormigón, colocación, acero, soporte, desmontable

**22.02.06** ud SEÑAL TRÁFICO BOLSA PLÁSTICO (31/01/2000)
2 ud × 3.94 = 7.88
Señal de tráfico pintada sobre bolsa de plástico (amortizable en un uso) montada sobre bastidor metálico (amortizable en tres usos) i/colocación y desmontaje. s/R.D. 485/97.

| Código | Ud | Descripción | Rendimiento | Precio | Importe |
|---|---|---|---|---|---|
| mo306 | h. | Peón ordinario | 0.1 | 15.339471142233 | 1.53 |
| mtP31SV070 | ud | Señal tráfico bolsa plástico (material; 31/01/2000) | 1 | 1.0499638004788 | 1.05 |
| mtP31SV080 | ud | Bastidor señal t.bolsa plást. (material; 31/01/2000) | 0.333 | 3.509878990172 | 1.17 |
| %MA | % | Medios Auxiliares | 2 % | 3.75 | 0.08 |
| %C I | % | costes indirectos | 3 % | 3.83 | 0.11 |
|  |  | Total |  |  | 3.94 |

Claves: pintura, metal, plástico, amortización, bastidor, desmontable, montaje, tráfico

**22.02.07** ud PALETA MANUAL 2 CARAS STOP-OBL. (31/01/2000)
10 ud × 4.87 = 48.70
Señal de seguridad manual a dos caras: Stop-Dirección obligatoria, tipo paleta. (amortizable en dos usos). s/R.D. 485/97.

| Código | Ud | Descripción | Rendimiento | Precio | Importe |
|---|---|---|---|---|---|
| mtP31SV090 | ud | Paleta manual 2c. stop-d.obli (material; 31/01/2000) | 0.5 | 9.2696804099416 | 4.635 |
| %MA | % | Medios Auxiliares | 2 % | 4.635 | 0.093 |
| %C I | % | costes indirectos | 3 % | 4.728 | 0.142 |
|  |  | Total |  |  | 4.87 |

Claves: paleta, manual, cara, seguridad, obligar, amortización

**22.02.08** ud CHALECO DE OBRAS REFLECTANTE (31/01/2000)
20 ud × 0.84 = 16.80
Chaleco de obras con bandas reflectante. Amortizable en 5 usos. Certificado CE. s/R.D. 773/97.

| Código | Ud | Descripción | Rendimiento | Precio | Importe |
|---|---|---|---|---|---|
| mtP31SS080 | ud | Chaleco de obras reflectante. (material; 31/01/2000) | 0.2 | 3.9798627865769 | 0.80 |
| %MA | % | Medios Auxiliares | 2 % | 0.80 | 0.02 |
| %C I | % | costes indirectos | 3 % | 0.82 | 0.02 |
|  |  | Total |  |  | 0.84 |

Claves: reflejo, banda, amortización, círculo

### 22.03 PROTECCIONES COLECTIVAS (31/01/2000)
Importe: 16650.17

**22.03.01** ud TAPA PROVISIONAL ARQUETA 80x80 (31/01/2000)
2 ud × 17.71
Tapa provisional para arquetas de 80x80 cm., huecos de forjado o asimilables, formada mediante tablones de madera de 20x5 cm. armados mediante clavazón, incluso colocación, (amortizable en dos usos).

| Código | Ud | Descripción | Rendimiento | Precio | Importe |
|---|---|---|---|---|---|
| mo306 | h. | Peón ordinario | 0.2 | 15.339471142233 | 3.07 |
| mtP31CA040 | ud | Tapa provisional arqueta 80x80 (material; 14/02/2017) | 0.5 | 26.739078118861 | 13.37 |
| mtP01DW090_ | ud | Pequeño material (material; 31/01/2000) | 1 | 0.4099858649489 | 0.41 |
| %MA | % | Medios Auxiliares | 2 % | 16.85 | 0.34 |
| %C I | % | costes indirectos | 3 % | 17.19 | 0.52 |
|  |  | Total |  |  | 17.71 |

Claves: madero, armadura, tapa, arqueta, forjado, clavazón, colocación, amortización, tablón, hueco

**22.03.02** m. BARANDILLA GUARDACUERPOS, MADERA (31/01/2000)
490 m. × 6.08
Barandilla de protección de perímetros de forjados, compuesta por guardacuerpos metálico cada 2,5 m. (amortizable en 8 usos), fijado por apriete al forjado, pasamanos formado por tablón de 20x5 cm., rodapié y travesaño intermedio de 15x5 cm. (amortizable en 3 usos), para aberturas corridas, incluso colocación y desmontaje. s/R.D. 486/97.

| Código | Ud | Descripción | Rendimiento | Precio | Importe |
|---|---|---|---|---|---|
| mo102 | h. | Oficial 1ª (mano de obra; 20/02/2017) | 0.15 | 16.349436321742 | 2.45 |
| mo306 | h. | Peón ordinario | 0.15 | 15.339471142233 | 2.30 |
| mtP31CB020 | ud | Guardacuerpos metálico (material; 31/01/2000) | 0.065 | 4.7398365850187 | 0.31 |
| mtP31CB035 | m3 | Tabloncillo madera pino 20x5 cm. (material; 31/01/2000) | 0.004 | 72.157512231001 | 0.29 |
| mtP31CB040 | m3 | Tabla madera pino 15x5 cm. (material; 31/01/2000) | 0.006 | 72.07751498906 | 0.43 |
| %MA | % | Medios Auxiliares | 2 % | 5.78 | 0.12 |
| %C I | % | costes indirectos | 3 % | 5.90 | 0.18 |
|  |  | Total |  |  | 6.08 |

Claves: colocación, metal, protección, amortización, barandilla, madero, perímetro, forjado, guardacuerpos, compuesto, pasamano, corrido, desmontable, travesaño, rodapié, tablón

**22.03.03** m. BARANDILLA ANDAMIOS CON TUBOS (31/01/2000)
80 m. × 4.7
Barandilla de protección de perímetros de andamios tubulares, compuesta por pasamanos y travesaño intermedio formado por tubo 50 mm. (amortizable en 20 usos), pintado en amarillo y negro, y rodapié de madera de pino de 15x5 cm. (amortizable en 3 usos), incluso colocación y desmontaje. s/R.D. 486/97.

| Código | Ud | Descripción | Rendimiento | Precio | Importe |
|---|---|---|---|---|---|
| mo102 | h. | Oficial 1ª | 0.125 | 16.349436321742 | 2.04 |
| mo306 | h. | Peón ordinario | 0.125 | 15.339471142233 | 1.92 |
| mtP31CB210 | m. | Pasamanos tubo D=50 mm. (material; 31/01/2000) | 0.12 | 1.6399434597955 | 0.20 |
| mtP31CB040 | m3 | Tabla madera pino 15x5 cm. | 0.003 | 72.07751498906 | 0.22 |
| mtP31CB220 | ud | Brida soporte para barandilla (material; 31/01/2000) | 0.15 | 0.5699803488314 | 0.09 |
| %MA | % | Medios Auxiliares | 2 % | 4.47 | 0.09 |
| %C I | % | costes indirectos | 3 % | 4.56 | 0.14 |
|  |  | Total |  |  | 4.7 |

Claves: travesaño, tubo, andamio, protección, perímetro, compuesto, pasamano, amortización, amarillo, negro, rodapié, madero, pino, colocación, barandilla, desmontable, pintura

| Medición | Uds. | Largo | Parcial |
|---|---|---|---|
|  | 8 | 10 | 80.00 |
| Total |  |  | 80 |

**22.03.04** m. BARANDILLA PROT. HUECOS VERTIC. (31/01/2000)
6 m. × 4.19
Barandilla protección de 1 m. de altura en aberturas verticales de puertas de ascensor y balcones, formada por módulo prefabricado con tubo de acero D=50 mm. con pasamanos y travesaño intermedio con verticales cada metro (amortizable en 10 usos) y rodapié de madera de pino de 15x5cm. incluso montaje y desmontaje. s/R.D. 486/97.

| Código | Ud | Descripción | Rendimiento | Precio | Importe |
|---|---|---|---|---|---|
| mo306 | h. | Peón ordinario | 0.2 | 15.339471142233 | 3.07 |
| mtP31CB210 | m. | Pasamanos tubo D=50 mm. | 0.52 | 1.6399434597955 | 0.85 |
| mtP31CB040 | m3 | Tabla madera pino 15x5 cm. | 0.001 | 72.07751498906 | 0.07 |
| %MA | % | Medios Auxiliares | 2 % | 3.99 | 0.08 |
| %C I | % | costes indirectos | 3 % | 4.07 | 0.12 |
|  |  | Total |  |  | 4.19 |

Claves: montaje, prefabricado, barandilla, balcón, vertical, protección, hueco, módulo, tubo, amortización, ascensor, travesaño, rodapié, madero, acero, pino, puerta, desmontable, pasamano

| Medición | Uds. | Largo | Parcial |
|---|---|---|---|
|  | 3 | 2 | 6.00 |
| Total |  |  | 6 |

**22.03.05** m. BARAND.PROTECCIÓN LATERAL ZANJAS (31/01/2000)
280 m. × 4.44
Barandilla protección lateral de zanjas, formada por tres tabloncillos de madera de pino de 20x5 cm. y estaquillas de madera de D=8 cm. hincadas en el terreno cada 1,00 m. (amortizable en 3 usos), incluso colocación y desmontaje. s/R.D. 486/97.

| Código | Ud | Descripción | Rendimiento | Precio | Importe |
|---|---|---|---|---|---|
| mo102 | h. | Oficial 1ª | 0.1 | 16.349436321742 | 1.63 |
| mo306 | h. | Peón ordinario | 0.1 | 15.339471142233 | 1.53 |
| mtP31CB030 | m3 | Tablón madera pino 20x7 cm. (material; 31/01/2000) | 0.011 | 72.157512231001 | 0.79 |
| mtP31CB190 | m. | Puntal de pino 2,5 m D=8/10 (material; 31/01/2000) | 0.667 | 0.4099858649489 | 0.27 |
| %MA | % | Medios Auxiliares | 2 % | 4.22 | 0.08 |
| %C I | % | costes indirectos | 3 % | 4.30 | 0.13 |
|  |  | Total |  |  | 4.44 |

Claves: protección, hinca, lateral, zanja, barandilla, pino, terreno, amortización, colocación, desmontable, madero, tablón

**22.03.06** m. ALQUILER VALLA CHAPA OPACA GALVAN. (31/01/2000)
3156 m. × 2.47
Alquiler m./mes de valla realizada con paneles de chapa galvanizada de 2,00x2,00 m. de altura, fijados a poste "S" con guias del mismo material, mediante tornillos autorroscantes, colocado sobre base de hormigón prefabricado separados cada 2,00 m., incluso accesorios de fijación, considerando un tiempo mínimo de 12 meses de alquiler, incluso montaje y desmontaje. s/R.D. 486/97.

| Código | Ud | Descripción | Rendimiento | Precio | Importe |
|---|---|---|---|---|---|
| mo201 | h. | Ayudante | 0.05 | 15.379469763204 | 0.77 |
| mo306 | h. | Peón ordinario | 0.05 | 15.339471142233 | 0.77 |
| mtP31CB090 | m. | Alquiler valla enrejado móvil 3,5x2 m. (material; 31/01/2000) | 1 | 0.8099720746551 | 0.81 |
| %MA | % | Medios Auxiliares | 2 % | 2.35 | 0.05 |
| %C I | % | costes indirectos | 3 % | 2.40 | 0.07 |
|  |  | Total |  |  | 2.47 |

Claves: soporte, enrejado, tubo, soldadura, prefabricado, panel, valla, galvanizar, desmontable, hormigón, caliente, alquiler, montaje, mes, tiempo, fijación, accesorio

| Medición | Uds. | Largo | Parcial |
|---|---|---|---|
|  | 12 | 42 | 504.00 |
|  | 12 | 75 | 900.00 |
|  | 12 | 36 | 432.00 |
|  | 12 | 15 | 180.00 |
|  | 12 | 15 | 180.00 |
|  | 12 | 80 | 960.00 |
| Total |  |  | 3156 |

**22.03.07** ud PUERTA PEATONAL CHAPA 1x2 m. (14/02/2017)
2 ud × 28.63
Puerta peatonal de chapa galvanizada trapezoidal de 1,00x2,00 m. para colocación en valla de cerramiento de las mismas características, considerando 5 usos, montaje y desmontaje. s/R.D. 486/97.

| Código | Ud | Descripción | Rendimiento | Precio | Importe |
|---|---|---|---|---|---|
| mo201 | h. | Ayudante | 0.05 | 15.379469763204 | 0.77 |
| mo306 | h. | Peón ordinario | 0.05 | 15.339471142233 | 0.77 |
| mtP31CB121 | ud | Puerta chapa galvanizada 1x2 m. (material; 14/02/2017) | 0.2 | 128.52556883385 | 25.71 |
| %MA | % | Medios Auxiliares | 2 % | 27.25 | 0.55 |
| %C I | % | costes indirectos | 3 % | 27.80 | 0.83 |
|  |  | Total |  |  | 28.63 |

Claves: chapa, colocación, peatonal, galvanizar, montaje, cerramiento, valla, desmontable, puerta

**22.03.08** ud PUERTA CAMIÓN CHAPA 4x2 m. (31/01/2000)
1 ud × 35.21
Puerta camión de chapa galvanizada trapezoidal de 4,00x2,00 m. para colocación en valla de cerramiento de las mismas características, considerando 5 usos, montaje y desmontaje. s/R.D. 486/97.

| Código | Ud | Descripción | Rendimiento | Precio | Importe |
|---|---|---|---|---|---|
| mo201 | h. | Ayudante | 0.05 | 15.379469763204 | 0.77 |
| mo306 | h. | Peón ordinario | 0.05 | 15.339471142233 | 0.77 |
| mtP31CB120 | ud | Puerta chapa galvanizada 4x2 m. (material; 31/01/2000) | 0.2 | 159.84448905385 | 31.97 |
| %MA | % | Medios Auxiliares | 2 % | 33.51 | 0.67 |
| %C I | % | costes indirectos | 3 % | 34.18 | 1.03 |
|  |  | Total |  |  | 35.21 |

Claves: colocación, valla, puerta, camión, desmontable, cerramiento, montaje, galvanizar, chapa

**22.03.09** ud TOMA DE TIERRA R80 Oh;R=150 Oh.m (31/01/2000)
1 ud × 100.35
Toma de tierra para una resistencia de tierra R</=80 Ohmios y una resistividad R=150 Oh.m. formada por arqueta de ladrillo macizo de 38x38x30 cm., tapa de hormigón armado, tubo de PVC de D=75 mm., electrodo de acero cobrizado 14,3 mm. y 200 cm., de profundidad hincado en el terreno, línea de t.t. de cobre desnudo de 35 mm2., con abrazadera a la pica, instalado. MI BT 039. s/R.D. 486/97.

| Código | Ud | Descripción | Rendimiento | Precio |
|---|---|---|---|---|
| mo102 | h. | Oficial 1ª | 1.5 | 16.349436321742 |
| mo201 | h. | Ayudante | 0.75 | 15.379469763204 |
| mo306 | h. | Peón ordinario | 0.5 | 15.339471142233 |
| mo151 | h. | Oficial 1ª electricista | 1 | 16.349436321742 |
| mo152 | h. | Oficial 2ª electricista (mano de obra; 20/02/2017) | 1 | 16.349436321742 |
| mtP01LT020 | mud | Ladrillo perfora. tosco 25x12x7 (material; 31/01/2000) | 0.045 | 30.038964348937 |
| mtA02A080 | m3 | MORTERO CEMENTO 1/6 M-40 (material; 17/02/2005) | 0.02 | 74.75 |
| mtA02A050 | m3 | MORTERO CEMENTO 1/3 M-160 (material; 17/02/2005) | 0.015 | 89 |
| mtP02EAT020 | ud | Tapa cuadrada HA e=6cm 50x50cm (material; 17/02/2005) | 1 | 5.1098238289969 |
| mtP17VP040 | ud | Codo M-H PVC evacuación j.peg. 75 mm. (material; 31/01/2000) | 0.5 | 0.7499741431992 |
| mtP31CE040 | m. | Pica cobre p/toma tierra 14,3 (material; 31/01/2000) | 2 | 1.8999344961045 |
| mtP31CE020 | m. | Cable cobre desnudo D=35 mm. (material; 31/01/2000) | 3 | 1.0999620766921 |
| mtP31CE050 | ud | Grapa para pica (material; 31/01/2000) | 1 | 0.4899831068901 |
| mtP15EC020_ | ud | Puente de prueba (material; 31/01/2000) | 1 | 1.8099375989206 |
| %MA | % | Medios Auxiliares | 2 % |  |
| %C I | % | costes indirectos | 3 % |  |

Claves: tapa, macizo, ladrillo, arqueta, resistencia, tierra, hormigón, tubo, línea, toma, cobre, armadura, pica, acero, terreno, desnudo, abrazadera, PVC, electrodo, hinca

**22.03.10** ud CUADRO SECUNDARIO OBRA Pmáx.40kW (31/01/2000)
2 ud × 110.9
Cuadro secundario de obra para una potencia máxima de 40 kW. compuesto por armario metálico con revestimiento de poliéster, de 90x60 cm., índice de protección IP 559, con cerradura, interruptor automático magnetotérmico+diferencial de 4x125 A., dos interruptores automático magnetotérmico de 4x63 A., dos de 4x30 A., dos de 2x25 A. y dos de 2x16 A., dos bases de enchufe IP 447 de 400 V. 63 A. 3p+T., dos de 400 V. 32 A. 3p+T., dos de 230 V. 32 A. 2p+T. y dos de 230 V. 16 A. 2p+T. incluyendo cableado, rótulos de identificación de circuitos, bornes de salida y p.p. de conexión a tierra, para una resistencia no superior de 80 Ohmios, instalado e incluyendo alumbrado de los tajos de trabajo y cualquier necesidad (amortizable en 4 obras). s/R.D. 486/97.

| Código | Ud | Descripción | Rendimiento | Precio | Importe |
|---|---|---|---|---|---|
| mtP31CE160 | ud | Cuadro secundario obra pmáx.40kW (material; 31/01/2000) | 0.25 | 422.23544262112 | 105.56 |
| %MA | % | Medios Auxiliares | 2 % | 105.56 | 2.11 |
| %C I | % | costes indirectos | 3 % | 107.67 | 3.23 |
|  |  | Total |  |  | 110.9 |

Claves: revestimiento, automático, máximo, armario, metal, poliéster, protección, cerrajería, enchufe, cuadro, amortización, interruptor, cableado, resistencia, base, compuesto, rótulo, salida, conexión, tierra, magnetotérmico, diferencial, circuito

**22.03.11** ud EXTINTOR POLVO ABC 6 kg. PR.INC. (14/02/2017)
6 ud × 24.29
Extintor de polvo químico ABC polivalente antibrasa de eficacia 21A/113B, de 6 kg. de agente extintor, con soporte, manómetro comprobable y boquilla con difusor, según norma EN-3:1996. Medida la unidad instalada. s/R.D. 486/97.

| Código | Ud | Descripción | Rendimiento | Precio | Importe |
|---|---|---|---|---|---|
| mo306 | h. | Peón ordinario | 0.1 | 15.339471142233 | 1.53 |
| mtP31CI010 | ud | Extintor polvo ABC 6 kg. 21A/113B (material; 14/02/2017) | 1 | 21.589255668893 | 21.59 |
| %MA | % | Medios Auxiliares | 2 % | 23.12 | 0.46 |
| %C I | % | costes indirectos | 3 % | 23.58 | 0.71 |
|  |  | Total |  |  | 24.29 |

Claves: difusor, soporte, polvo, extintor, boquilla, norma, manómetro, químico, brasa

**22.03.12** ud EXTINTOR CO2 5 kg. ACERO (31/01/2000)
2 ud × 25.93
Extintor de nieve carbónica CO2, de eficacia 89B, con 5 kg. de agente extintor, construido en acero, con soporte y boquilla con difusor, según norma EN-3:1996. Medida la unidad instalada. s/R.D. 486/97.

| Código | Ud | Descripción | Rendimiento | Precio | Importe |
|---|---|---|---|---|---|
| mo306 | h. | Peón ordinario | 0.1 | 15.339471142233 | 1.53 |
| mtP31CI030 | ud | Extintor CO2 5 kg. acero. 89B (material; 31/01/2000) | 1 | 23.149201886747 | 23.15 |
| %MA | % | Medios Auxiliares | 2 % | 24.68 | 0.49 |
| %C I | % | costes indirectos | 3 % | 25.17 | 0.76 |
|  |  | Total |  |  | 25.93 |

Claves: norma, acero, construcción, soporte, boquilla, difusor, extintor

**22.03.13** m2 PROTECC. HORIZ. CUAJADO TABLONES (31/01/2000)
20 m2 × 9.13
Protección horizontal de huecos con cuajado de tablones de madera de pino de 20x7 cm. unidos a clavazón, incluso instalación y desmontaje. (amortizable en 10 usos). s/R.D. 486/97.

| Código | Ud | Descripción | Rendimiento | Precio | Importe |
|---|---|---|---|---|---|
| mo111 | h. | Oficial 1ª encofrador (mano de obra; 20/02/2017) | 0.25 | 16.349436321742 | 4.09 |
| mo205 | h. | Ayudante encofrador (mano de obra; 19/06/2017) | 0.25 | 15.379469763204 | 3.84 |
| mtP31CB030 | m3 | Tablón madera pino 20x7 cm. | 0.01 | 72.157512231001 | 0.72 |
| mtP31 | kg | Puntas planas acero 20x100 (material; 31/01/2000) | 0.1 | 0.2799903467944 | 0.03 |
| %MA | % | Medios Auxiliares | 2 % | 8.68 | 0.17 |
| %C I | % | costes indirectos | 3 % | 8.85 | 0.27 |
|  |  | Total |  |  | 9.13 |

Claves: hueco, desmontable, protección, tablón, clavazón, amortización, horizontal, unión, pino, madero

**22.03.14** m. ALQ/MES ESCALERA ANDAMIADA (17/02/2005)
5.55 m. × 135.92531371341
Alquiler mensual, montaje y desmontaje de escalera andamiada compuesta por elementos de elevación y arriostramiento, plataformas de embarque y desembarque, peldañeado, barandillas, rodapiés, incluso p.p de medios auxiliares. Según normativa CE y R.D. 2177/2004..

| Código | Ud | Descripción | Rendimiento |
|---|---|---|---|
| %MA | % | Medios Auxiliares | 2 % |
| %C I | % | costes indirectos | 3 % |

Claves: plataforma, protección, anclaje, volar, perfil, metal, amortización, trabajo, IPN, puntal, desmontable, montaje, tablón, madero, base, forjado

| Medición | Uds. | Largo | Parcial |
|---|---|---|---|
|  | 1 | 1.85 | 1.85 |
|  | 1 | 1.85 | 1.85 |
|  | 1 | 1.85 | 1.85 |
| Total |  |  | 5.55 |

**22.03.15** m. MARQUESINA PROTEC. 2,5 m. VUELO (31/01/2000)
10 m. × 22.57
Marquesina de protección con vuelo de 2,50 m., formada por módulos metálicos separados 2 m., (amortizable en 20 usos) compuestos por soporte mordaza, plataforma y plinto de tablas de madera de 20x5 cm. (amortizable en 10 usos), incluso montaje y desmontaje. s/R.D. 486/97.

| Código | Ud | Descripción | Rendimiento | Precio | Importe |
|---|---|---|---|---|---|
| mo111 | h. | Oficial 1ª encofrador | 0.6 | 16.349436321742 | 9.81 |
| mo205 | h. | Ayudante encofrador | 0.6 | 15.379469763204 | 9.23 |
| mtP31CR060 | ud | Soporte mordaza (material; 31/01/2000) | 0.025 | 43.9084861705 | 1.10 |
| mtP31CR070 | ud | Anclaje/soporte mordaza (material; 31/01/2000) | 0.025 | 22.949208781894 | 0.57 |
| mtP31CR080 | ud | Brazo para soporte (material; 31/01/2000) | 0.025 | 21.829247394717 | 0.55 |
| mtP31CB040 | m3 | Tabla madera pino 15x5 cm. | 0.003 | 72.07751498906 | 0.22 |
| %MA | % | Medios Auxiliares | 2 % | 21.48 | 0.43 |
| %C I | % | costes indirectos | 3 % | 21.91 | 0.66 |
|  |  | Total |  |  | 22.57 |

Claves: madero, compuesto, amortización, marquesina, protección, soporte, metal, plinto, tabla, montaje, desmontable, módulo, plataforma

**22.03.16** ud PLATAFORMA VOLADA DESCARGA C/TRAMP (31/01/2000)
1 ud × 44.26
Plataforma metálica portátil con trampilla basculante para descarga de materiales en planta con barandillas y compuertas de seguridad de 1,80x1,56 m. de chapa lagrimada, apilable y plegable (amortizable en 20 usos), fijada al forjado mediante anclajes y puntales metálicos telescópicos (amortizable en 10 usos), instalada i/desmontaje. s/ R.D. 486/97.

| Código | Ud | Descripción | Rendimiento | Precio | Importe |
|---|---|---|---|---|---|
| mo102 | h. | Oficial 1ª | 0.2 | 16.349436321742 | 3.27 |
| mo201 | h. | Ayudante | 0.2 | 15.379469763204 | 3.08 |
| mtP31CB010 | ud | Puntal metálico telescópico 3 m. (material; 31/01/2000) | 0.6 | 3.4198820929881 | 2.05 |
| mtP31CM080 | ud | Plataforma volada metálica (material; 14/02/2017) | 0.1 | 337.25837236904 | 33.73 |
| %MA | % | Medios Auxiliares | 2 % | 42.13 | 0.84 |
| %C I | % | costes indirectos | 3 % | 42.97 | 1.29 |
|  |  | Total |  |  | 44.26 |

Claves: fijación, compuerta, planta, material, portátil, metal, descarga, plataforma, barandilla, chapa, amortización, forjado, anclaje, seguridad, puntal, telescópico, volar, plegable

**22.03.17** m. RED SEGURIDAD TIPO HORCA (31/01/2000)
225 m. × 10.34
Red vertical de seguridad de malla de poliamida de 10x10 cm. de paso, ennudada con cuerda de D=3 mm. en módulos de 10x5 m. incluso pescante metálico tipo horca de 9,50x2,00m., 7,50x2,00 m. en tubo de 80x40x1,5 mm. colocados cada 4,50 m., soporte mordaza (amortizable en 20 usos) anclajes de red, cuerdas de unión y red (amortizable en 10 usos) incluso colocación y desmontaje en primera puesta. s/R.D. 486/97.

| Código | Ud | Descripción | Rendimiento | Precio | Importe |
|---|---|---|---|---|---|
| mo102 | h. | Oficial 1ª | 0.25 | 16.349436321742 | 4.087 |
| mo306 | h. | Peón ordinario | 0.25 | 15.339471142233 | 3.835 |
| mtP31CR030 | m2 | Red seguridad poliamida 10x10 cm. (material; 31/01/2000) | 0.6 | 0.4499844859195 | 0.270 |
| mtP31CR120 | ud | Pescante/horca 7,50 m. 80x40x1,5 (material; 31/01/2000) | 0.02 | 49.348298622504 | 0.987 |
| mtP31CR130 | ud | Gancho anclaje forjado D=16 mm. (material; 31/01/2000) | 0.7 | 0.5999793145593 | 0.420 |
| mtP31CR140 | ud | Gancho montaje red D=12 mm. (material; 31/01/2000) | 1.1 | 0.1399951733972 | 0.154 |
| mtP31CR160 | m. | Cuerda de atado redes de seguridad (material; 31/01/2000) | 0.6 | 0.1399951733972 | 0.084 |
| %MA | % | Medios Auxiliares | 2 % | 9.837 | 0.197 |
| %C I | % | costes indirectos | 3 % | 10.034 | 0.301 |
|  |  | Total |  |  | 10.34 |

Claves: red, pescante, seguridad, vertical, malla, poliamida, paso, horca, módulo, metal, desmontable, cuerda, unión, anclaje, amortización, soporte, colocación, tubo

| Medición | Uds. | Largo | Parcial |
|---|---|---|---|
|  | 1 | 50 | 50.00 |
|  | 1 | 40 | 40.00 |
|  | 1 | 51 | 51.00 |
|  | 1 | 10 | 10.00 |
|  | 1 | 6 | 6.00 |
|  | 1 | 10 | 10.00 |
|  | 1 | 6 | 6.00 |
|  | 1 | 6 | 6.00 |
|  | 1 | 7 | 7.00 |
|  | 1 | 6 | 6.00 |
|  | 1 | 20 | 20.00 |
|  | 1 | 7 | 7.00 |
|  | 1 | 6 | 6.00 |
| Total |  |  | 225 |

**22.03.18** m. BAJANTE DE ESCOMBROS GOMA (31/01/2000)
4 m. × 12.55
Bajante de escombros de PVC de D=38-51 cm. amortizable en 5 usos, i/p.p. de bocas de vertido de PVC (amortizable en 5 usos) arandelas de sujeción y puntales de acodalamiento, colocación y desmontaje.

| Código | Ud | Descripción | Rendimiento | Precio | Importe |
|---|---|---|---|---|---|
| mo306 | h. | Peón ordinario | 0.4 | 15.339471142233 | 6.14 |
| mtP31CW030 | ud | Bajante escombros PVC. 1 m. (material; 31/01/2000) | 0.2 | 13.909520442534 | 2.78 |
| mtP31CW040 | ud | Boca carga PVC bajante escombros 1 m. (material; 14/02/2017) | 0.05 | 49.348298622504 | 2.47 |
| mtP31CB010 | ud | Puntal metálico telescópico 3 m. | 0.16 | 3.4198820929881 | 0.55 |
| %MA | % | Medios Auxiliares | 2 % | 11.94 | 0.24 |
| %C I | % | costes indirectos | 3 % | 12.18 | 0.37 |
|  |  | Total |  |  | 12.55 |

Claves: sujeción, arandela, bajante, escombro, goma, PVC, vertedero, puntal, colocación, desmontable, boca, amortización

### 22.04 EQUIPOS DE PROTECCIÓN INDIVIDUAL (31/01/2000)
Importe: 2558.32

**22.04.01** ud CASCO DE SEGURIDAD (14/02/2017)
40 ud × 1.28 = 51.20
Casco de seguridad con arnés de adaptación. Certificado CE. s/R.D. 773/97 y R.D. 1407/92.

| Código | Ud | Descripción | Rendimiento | Precio | Importe |
|---|---|---|---|---|---|
| mtP31IA010 | ud | Casco seguridad (material; 14/02/2017) | 1 | 1.2399572500893 | 1.24 |
| %C I | % | costes indirectos | 3 % | 1.24 | 0.04 |
|  |  | Total |  |  | 1.28 |

Claves: casco, seguridad, adaptar, círculo

**22.04.02** ud CASCO SEGURIDAD DIELÉCTRICO (14/02/2017)
4 ud × 1.34 = 5.36
Casco de seguridad dieléctrico con pantalla para protección de descargas eléctricas, (amortizable en 5 usos). Certificado CE. s/R.D. 773/97 y R.D. 1407/92.

| Código | Ud | Descripción | Rendimiento | Precio | Importe |
|---|---|---|---|---|---|
| mtP31IA030 | ud | Casco seg. dieléctr. c. pantalla (material; 14/02/2017) | 0.2 | 6.499775907726 | 1.30 |
| %C I | % | costes indirectos | 3 % | 1.30 | 0.04 |
|  |  | Total |  |  | 1.34 |

Claves: amortización, pantalla, casco, dieléctrico, eléctrico, círculo, descarga, protección, seguridad

**22.04.03** ud PANTALLA SEGURIDAD SOLDADOR (14/02/2017)
4 ud × 1.14 = 4.56
Pantalla manual de seguridad para soldador, con fijación en cabeza, (amortizable en 5 usos). Certificado CE. s/R.D. 773/97 y R.D. 1407/92.

| Código | Ud | Descripción | Rendimiento | Precio | Importe |
|---|---|---|---|---|---|
| mtP31IA100 | ud | Pantalla mano seguridad soldador (material; 14/02/2017) | 0.2 | 5.5598083149164 | 1.11 |
| %C I | % | costes indirectos | 3 % | 1.11 | 0.03 |
|  |  | Total |  |  | 1.14 |

Claves: pantalla, manual, seguridad, soldadura, cabeza, amortización, círculo, fijación

**22.04.04** ud PANTALLA SOLDADURA OXIACETILÉNICA (14/02/2017)
4 ud × 0.97 = 3.88
Pantalla de seguridad para soldadura oxiacetilénica, abatible con fijación en cabeza, (amortizable en 5 usos). Certificado CE. s/R.D. 773/97 y R.D. 1407/92.

| Código | Ud | Descripción | Rendimiento | Precio | Importe |
|---|---|---|---|---|---|
| mtP31IA115 | ud | Pantalla soldar oxiacetilénica (material; 14/02/2017) | 0.2 | 4.6798386535627 | 0.94 |
| %C I | % | costes indirectos | 3 % | 0.94 | 0.03 |
|  |  | Total |  |  | 0.97 |

Claves: pantalla, amortización, fijación, abatible, soldadura, círculo, cabeza, seguridad

**22.04.05** ud GAFAS CONTRA IMPACTOS (14/02/2017)
6 ud × 1.37 = 8.22
Gafas protectoras contra impactos, incoloras, (amortizables en 3 usos). Certificado CE. s/R.D. 773/97 y R.D. 1407/92.

| Código | Ud | Descripción | Rendimiento | Precio | Importe |
|---|---|---|---|---|---|
| mtP31IA120 | ud | Gafas protectoras (material; 14/02/2017) | 0.333 | 3.9998620970622 | 1.33 |
| %C I | % | costes indirectos | 3 % | 1.33 | 0.04 |
|  |  | Total |  |  | 1.37 |

Claves: protección, incoloro, amortización, círculo, gafa, impacto

**22.04.06** ud GAFAS ANTIPOLVO (14/02/2017)
6 ud × 0.39 = 2.34
Gafas antipolvo antiempañables, panorámicas, (amortizables en 3 usos). Certificado CE. s/R.D. 773/97 y R.D. 1407/92.

| Código | Ud | Descripción | Rendimiento | Precio | Importe |
|---|---|---|---|---|---|
| mtP31IA140 | ud | Gafas antipolvo (material; 14/02/2017) | 0.333 | 1.1499603529054 | 0.38 |
| %C I | % | costes indirectos | 3 % | 0.38 | 0.01 |
|  |  | Total |  |  | 0.39 |

Claves: gafa, polvo, amortización, círculo

**22.04.07** ud SEMI MASCAR. ANTIPOLVO 2 FILTROS (31/01/2000)
160 ud × 4.94 = 790.40
Semi-mascarilla antipolvo doble filtro, (amortizable en 3 usos). Certificado CE. s/R.D. 773/97 y R.D. 1407/92.

| Código | Ud | Descripción | Rendimiento | Precio | Importe |
|---|---|---|---|---|---|
| mtP31IA155 | ud | Semi-mascarilla 2 filtros (material; 31/01/2000) | 0.333 | 14.399503549424 | 4.80 |
| %C I | % | costes indirectos | 3 % | 4.80 | 0.14 |
|  |  | Total |  |  | 4.94 |

Claves: polvo, filtro, doble, amortización, círculo

**22.04.08** ud CASCOS PROTECTORES AUDITIVOS (31/01/2000)
20 ud × 1.2 = 24.00
Protectores auditivos con arnés a la nuca, (amortizables en 3 usos). Certificado CE. s/R.D. 773/97 y R.D. 1407/92.

| Código | Ud | Descripción | Rendimiento | Precio | Importe |
|---|---|---|---|---|---|
| mtP31IA200 | ud | Cascos protectores auditivos (material; 31/01/2000) | 0.333 | 3.4798800244441 | 1.16 |
| %C I | % | costes indirectos | 3 % | 1.16 | 0.03 |
|  |  | Total |  |  | 1.2 |

Claves: protección, oído, amortización, círculo, casco

**22.04.09** ud JUEGO TAPONES ANTIRUIDO SILIC. (31/01/2000)
30 ud × 0.19 = 5.70
Juego de tapones antiruído de silicona ajustables. Certificado CE. s/R.D. 773/97 y R.D. 1407/92.

| Código | Ud | Descripción | Rendimiento | Precio | Importe |
|---|---|---|---|---|---|
| mtP31IA210 | ud | Juego tapones antiruido silicona (material; 31/01/2000) | 1 | 0.1799937943678 | 0.18 |
| %C I | % | costes indirectos | 3 % | 0.18 | 0.01 |
|  |  | Total |  |  | 0.19 |

Claves: tapón, juego, silicona, ruido, círculo

**22.04.10** ud FAJA DE PROTECCIÓN LUMBAR (31/01/2000)
10 ud × 2.17 = 21.70
Faja protección lumbar, (amortizable en 4 usos). Certificado CE EN385. s/R.D. 773/97 y R.D. 1407/92.

| Código | Ud | Descripción | Rendimiento | Precio | Importe |
|---|---|---|---|---|---|
| mtP31IC050 | ud | Faja protección lumbar (material; 31/01/2000) | 0.25 | 8.4397090248012 | 2.11 |
| %C I | % | costes indirectos | 3 % | 2.11 | 0.06 |
|  |  | Total |  |  | 2.17 |

Claves: protección, amortización, círculo

**22.04.11** ud CINTURÓN PORTAHERRAMIENTAS (31/01/2000)
10 ud × 2.08 = 20.80
Cinturón portaherramientas, (amortizable en 4 usos). Certificado CE. s/R.D. 773/97 y R.D. 1407/92.

| Código | Ud | Descripción | Rendimiento | Precio | Importe |
|---|---|---|---|---|---|
| mtP31IC060 | ud | Cinturón portaherramientas (material; 31/01/2000) | 0.25 | 8.0897210913082 | 2.02 |
| %C I | % | costes indirectos | 3 % | 2.02 | 0.06 |
|  |  | Total |  |  | 2.08 |

Claves: portaherramienta, amortización, círculo, cinturón

**22.04.12** ud MONO DE TRABAJO POLIESTER-ALGODÓN (14/02/2017)
20 ud × 10 = 200.00
Mono de trabajo de una pieza de poliéster-algodón (amortizable en un uso). Certificado CE. s/R.D. 773/97 y R.D. 1407/92.

| Código | Ud | Descripción | Rendimiento | Precio | Importe |
|---|---|---|---|---|---|
| mtP31IC098 | ud | Mono de trabajo poliéster-algod. (material; 14/02/2017) | 1 | 9.7096652406184 | 9.71 |
| %C I | % | costes indirectos | 3 % | 9.71 | 0.29 |
|  |  | Total |  |  | 10 |

Claves: mono, trabajo, pieza, amortización, círculo

**22.04.13** ud TRAJE IMPERMEABLE (14/02/2017)
22 ud × 6.54 = 143.88
Traje impermeable de trabajo, 2 piezas de PVC, (amortizable en un uso). Certificado CE. s/R.D. 773/97 y R.D. 1407/92.

| Código | Ud | Descripción | Rendimiento | Precio | Importe |
|---|---|---|---|---|---|
| mtP31IC100 | ud | Traje impermeable 2 p. PVC (material; 14/02/2017) | 1 | 6.3497810790862 | 6.35 |
| %C I | % | costes indirectos | 3 % | 6.35 | 0.19 |
|  |  | Total |  |  | 6.54 |

Claves: amortización, traje, círculo, pieza, impermeable, PVC, trabajo

**22.04.14** ud MANDIL CUERO PARA SOLDADOR (14/02/2017)
2 ud × 5.95 = 11.90
Mandil de cuero para soldador, (amortizable en 3 usos). Certificado CE. s/R.D. 773/97 y R.D. 1407/92.

| Código | Ud | Descripción | Rendimiento | Precio | Importe |
|---|---|---|---|---|---|
| mtP31IC130 | ud | Mandil cuero para soldador (material; 14/02/2017) | 0.333 | 17.369401156492 | 5.78 |
| %C I | % | costes indirectos | 3 % | 5.78 | 0.17 |
|  |  | Total |  |  | 5.95 |

Claves: mandil, cuero, soldadura, amortización, círculo

**22.04.15** ud PAR GUANTES DE LONA REFORZADOS (14/02/2017)
45 ud × 2.17 = 97.65
Par guantes de lona reforzados. Certificado CE. s/R.D. 773/97 y R.D. 1407/92.

| Código | Ud | Descripción | Rendimiento | Precio | Importe |
|---|---|---|---|---|---|
| mtP31IM006 | ud | Par guantes lona reforzados (material; 14/02/2017) | 1 | 2.1099272562003 | 2.11 |
| %C I | % | costes indirectos | 3 % | 2.11 | 0.06 |
|  |  | Total |  |  | 2.17 |

Claves: guante, par, círculo, lona, refuerzo

**22.04.16** ud PAR GUANTES DE LÁTEX-ANTIC. (14/02/2017)
10 ud × 0.96 = 9.60
Par guantes de goma látex-anticorte. Certificado CE. s/R.D. 773/97 y R.D. 1407/92.

| Código | Ud | Descripción | Rendimiento | Precio | Importe |
|---|---|---|---|---|---|
| mtP31IM010 | ud | Par guantes de goma látex-antic. (material; 14/02/2017) | 1 | 0.929967937567 | 0.93 |
| %C I | % | costes indirectos | 3 % | 0.93 | 0.03 |
|  |  | Total |  |  | 0.96 |

Claves: par, goma, círculo, guante

**22.04.17** ud PAR GUANTES ALTA RESIST. AL CORTE (17/02/2005)
10 ud × 1.58 = 15.80
Par de guantes alta resistencia al corte. Certificado CE. s/R.D. 773/97 y R.D. 1407/92.

| Código | Ud | Descripción | Rendimiento | Precio | Importe |
|---|---|---|---|---|---|
| mtP31IM038 | ud | Par guantes alta resist. al corte (material; 17/02/2005) | 1 | 1.5299472521263 | 1.53 |
| %C I | % | costes indirectos | 3 % | 1.53 | 0.05 |
|  |  | Total |  |  | 1.58 |

Claves: par, guante, alto, corte, resistencia, círculo

**22.04.18** ud PAR GUANTES SOLDADOR (14/02/2017)
5 ud × 4.24 = 21.20
Par de guantes para soldador, (amortizables en 3 usos). Certificado CE. s/R.D. 773/97 y R.D. 1407/92.

| Código | Ud | Descripción | Rendimiento | Precio | Importe |
|---|---|---|---|---|---|
| mtP31IM040 | ud | Par guantes p/soldador (material; 14/02/2017) | 0.333 | 12.369573535165 | 4.12 |
| %C I | % | costes indirectos | 3 % | 4.12 | 0.12 |
|  |  | Total |  |  | 4.24 |

Claves: soldadura, guante, par, círculo, amortización

**22.04.19** ud PAR GUANTES AISLANTES 1000 V. (31/01/2000)
5 ud × 4.82 = 24.10
Par de guantes aislantes para protección de contacto eléctrico en tensión de hasta 10.000 V, (amortizables en 3 usos). Certificado CE. s/R.D. 773/97 y R.D. 1407/92.

| Código | Ud | Descripción | Rendimiento | Precio | Importe |
|---|---|---|---|---|---|
| mtP31IM060 | ud | Par guantes aislam. 10.000 V. (material; 31/01/2000) | 0.333 | 14.059515271173 | 4.68 |
| %C I | % | costes indirectos | 3 % | 4.68 | 0.14 |
|  |  | Total |  |  | 4.82 |

Claves: contacto, guante, aislante, protección, tensión, amortización, círculo, par, eléctrico

**22.04.20** ud PAR MANOPLAS RESIST. AL FUEGO (14/02/2017)
5 ud × 20.66 = 103.30
Par de manoplas de fibra Nomex aluminizado, resistentes al fuego, (amortizables en 2 usos). Certificado CE. s/R.D. 773/97 y R.D. 1407/92.

| Código | Ud | Descripción | Rendimiento | Precio | Importe |
|---|---|---|---|---|---|
| mtP31IM080 | ud | Par manoplas resist. a fuego (material; 14/02/2017) | 0.5 | 40.108617178291 | 20.054 |
| %C I | % | costes indirectos | 3 % | 20.054 | 0.602 |
|  |  | Total |  |  | 20.66 |

Claves: fuego, par, fibra, aluminizado, resistencia, círculo, amortización

**22.04.21** ud MUÑEQUERA PRESIÓN VARIABLE (17/02/2005)
10 ud × 0.98 = 9.80
Muñequera de presión variable (amortizable en 3 usos). Certificado CE. s/R.D. 773/97 y R.D. 1407/92.

| Código | Ud | Descripción | Rendimiento | Precio | Importe |
|---|---|---|---|---|---|
| mtP31IM100 | ud | Muñequera presión variable (material; 17/02/2005) | 0.333 | 2.8399020889141 | 0.95 |
| %C I | % | costes indirectos | 3 % | 0.95 | 0.03 |
|  |  | Total |  |  | 0.98 |

Claves: presión, muñequera, círculo, amortización

**22.04.22** ud PAR DE BOTAS BAJAS DE AGUA (VERDES) (14/02/2017)
10 ud × 18.02 = 180.20
Par de botas bajas de agua color verde, (amortizables en 1 uso). Certificado CE. s/R.D. 773/97 y R.D. 1407/92.

| Código | Ud | Descripción | Rendimiento | Precio | Importe |
|---|---|---|---|---|---|
| mtP31IP013 | ud | Par botas bajas de agua (verdes) (material; 14/02/2017) | 1 | 17.489397019404 | 17.49 |
| %C I | % | costes indirectos | 3 % | 17.49 | 0.52 |
|  |  | Total |  |  | 18.02 |

Claves: bota, par, agua, verde, color, círculo, amortización

**22.04.23** ud PAR DE BOTAS DE SEGURIDAD (14/02/2017)
60 ud × 10.58 = 634.80
Par de botas de seguridad con plantilla y puntera de acero, (amortizables en 3 usos). Certificado CE. s/R.D. 773/97 y R.D. 1407/92.

| Código | Ud | Descripción | Rendimiento | Precio | Importe |
|---|---|---|---|---|---|
| mtP31IP025 | ud | Par botas de seguridad (material; 14/02/2017) | 0.333 | 30.838936768349 | 10.27 |
| %C I | % | costes indirectos | 3 % | 10.27 | 0.31 |
|  |  | Total |  |  | 10.58 |

Claves: círculo, amortización, puntera, bota, par, acero, seguridad

**22.04.24** ud PAR DE BOTAS AISLANTES (31/01/2000)
10 ud × 4.62 = 46.20
Par de botas aislantes para electricista hasta 5.000 V. de tensión, (amortizables en 3 usos). Certificado CE. s/R.D. 773/97 y R.D. 1407/92.

| Código | Ud | Descripción | Rendimiento | Precio | Importe |
|---|---|---|---|---|---|
| mtP31IP030 | ud | Par botas aislantes 5.000 V. (material; 31/01/2000) | 0.333 | 13.459535956614 | 4.482 |
| %C I | % | costes indirectos | 3 % | 4.482 | 0.134 |
|  |  | Total |  |  | 4.62 |

Claves: bota, electricidad, par, aislante, círculo, tensión, amortización

**22.04.25** ud PAR DE POLAINAS SOLDADURA (14/02/2017)
3 ud × 3.61 = 10.83
Par de polainas para soldador, (amortizables en 3 usos). Certificado CE. s/R.D. 773/97 y R.D. 1407/92.

| Código | Ud | Descripción | Rendimiento | Precio | Importe |
|---|---|---|---|---|---|
| mtP31IP050 | ud | Par polainas para soldador (material; 14/02/2017) | 0.333 | 10.509637660031 | 3.50 |
| %C I | % | costes indirectos | 3 % | 3.50 | 0.11 |
|  |  | Total |  |  | 3.61 |

Claves: círculo, par, polaina, soldadura, amortización

**22.04.26** ud PAR RODILLERAS (14/02/2017)
20 ud × 2.08 = 41.60
Par de rodilleras ajustables de protección ergonómica, (amortizables en 3 usos). Certificado CE. s/R.D. 773/97 y R.D. 1407/92.

| Código | Ud | Descripción | Rendimiento | Precio | Importe |
|---|---|---|---|---|---|
| mtP31IP100 | ud | Par rodilleras (material; 14/02/2017) | 0.333 | 6.0597910770492 | 2.02 |
| %C I | % | costes indirectos | 3 % | 2.02 | 0.06 |
|  |  | Total |  |  | 2.08 |

Claves: protección, amortización, círculo, par

**22.04.27** ud PUNTO DE ANCLAJE FIJO (17/02/2005)
5 ud × 6 = 30.00
Punto de anclaje fijo, en color, para trabajos en planos verticales, horizontales e inclinados, para anclaje a cualquier tipo de estructura mediante tacos químicos, tacos de barra de acero inoxidable o tornillería. Medida la unidad instalada. Certificado CE EN 795. s/R.D. 773/97 y R.D. 1407/92.

| Código | Ud | Descripción | Rendimiento | Precio | Importe |
|---|---|---|---|---|---|
| mo102 | h. | Oficial 1ª | 0.05 | 16.349436321742 | 0.82 |
| mo306 | h. | Peón ordinario | 0.1 | 15.339471142233 | 1.53 |
| mtP31IS670 | ud | Punto de anclaje fijo (material; 17/02/2005) | 1 | 3.4798800244441 | 3.48 |
| %C I | % | costes indirectos | 3 % | 5.83 | 0.17 |
|  |  | Total |  |  | 6 |

Claves: barra, plano, horizontal, taco, punto, anclaje, color, trabajo, estructura, inclinación, químico, círculo, acero, inoxidable, tornillo, vertical

**22.04.28** ud EQUIPO PARA TRABAJO VERT. Y HORIZ. (17/02/2005)
3 ud × 13.1 = 39.30
Equipo completo para trabajos en vertical y horizontal compuesto por un arnés de seguridad con amarre dorsal y anilla torsal, fabricado con cinta de nylon de 45 mm. y elementos metálicos de acero inoxidable, un anticaídas deslizante de doble función y un rollo de cuerda poliamida de 14 mm. de 2 m. con lazada, incluso bolsa portaequipo. Amortizable en 5 obras. Certificado CE Norma EN 36- EN 696- EN 353-2. s/R.D. 773/97 y R.D. 1407/92.

| Código | Ud | Descripción | Rendimiento | Precio | Importe |
|---|---|---|---|---|---|
| mtP31IS720 | ud | Equipo trabajo vert. y horiz. (material; 17/02/2005) | 0.2 | 63.617806653774 | 12.72 |
| %C I | % | costes indirectos | 3 % | 12.72 | 0.38 |
|  |  | Total |  |  | 13.1 |

Claves: metal, trabajo, horizontal, vertical, compuesto, anillo, fabricación, seguridad, equipo, vertedero, laca, cinta, deslizador, círculo, acero, caída, doble, rollo, cuerda, norma, amortización, inoxidable, nylon, poliamida

### 22.05 MANO DE OBRA DE SEGURIDAD (14/02/2017)
Importe: 4956

**22.05.01** ud COSTO MENSUAL COMITÉ SEGURIDAD (14/02/2017)
12 ud × 58.7 = 704.40
Costo mensual del Comité de Seguridad y salud en el Trabajo, considerando una reunión al mes de dos horas y formado por un técnico cualificado en materia de seguridad y salud, dos trabajadores con categoría de oficial de 2ª o ayudante y un vigilante con categoría de oficial de 1ª.

| Código | Ud | Descripción | Rendimiento | Precio | Importe |
|---|---|---|---|---|---|
| mtP31W020 | ud | Costo mensual Comité seguridad (material; 14/02/2017) | 1 | 56.988035227893 | 56.99 |
| %C I | % | costes indirectos | 3 % | 56.99 | 1.71 |
|  |  | Total |  |  | 58.7 |

Claves: mes, seguridad, trabajo, cualificado, ayudante, hora

**22.05.02** ud COSTO MENSUAL DE CONSERVACIÓN (14/02/2017)
12 ud × 51.58 = 618.96
Costo mensual de conservación de instalaciones provisionales de obra, considerando 2 horas a la semana un oficial de 2ª.

| Código | Ud | Descripción | Rendimiento | Precio | Importe |
|---|---|---|---|---|---|
| mtP31W030 | ud | Costo mensual de conservación (material; 14/02/2017) | 1 | 50.078273455218 | 50.08 |
| %C I | % | costes indirectos | 3 % | 50.08 | 1.50 |
|  |  | Total |  |  | 51.58 |

Claves: hora, mes, conservación

**22.05.03** ud COSTO MENSUAL LIMPIEZA Y DESINF. (14/02/2017)
12 ud × 45.76 = 549.12
Costo mensual de limpieza y desinfección de casetas de obra, considerando dos horas a la semana un peón ordinario.

| Código | Ud | Descripción | Rendimiento | Precio | Importe |
|---|---|---|---|---|---|
| mtP31W040 | ud | Costo mensual limpieza-desinfec. (material; 14/02/2017) | 1 | 44.428468243118 | 44.43 |
| %C I | % | costes indirectos | 3 % | 44.43 | 1.33 |
|  |  | Total |  |  | 45.76 |

Claves: ordinario, hora, mes, caseta, limpieza

**22.05.04** ud COSTO MENSUAL FORMACIÓN SEG.HIG. (14/02/2017)
12 ud × 30.32 = 363.84
Costo mensual de formación de seguridad y salud en el trabajo, considerando una hora a la semana y realizada por un encargado.

| Código | Ud | Descripción | Rendimiento | Precio | Importe |
|---|---|---|---|---|---|
| mtP31W050 | ud | Costo mens. formación seguridad (material; 14/02/2017) | 1 | 29.438985034378 | 29.44 |
| %C I | % | costes indirectos | 3 % | 29.44 | 0.88 |
|  |  | Total |  |  | 30.32 |

Claves: mes, hora, seguridad, trabajo

**22.05.05** ud RECONOCIMIENTO MÉDICO BÁSICO II (14/02/2017)
20 ud × 34.38 = 687.60
Reconocimiento médico básico II anual trabajador, compuesto por control visión, audiometría y analítica de sangre y orina con 12 parámetros.

| Código | Ud | Descripción | Rendimiento | Precio | Importe |
|---|---|---|---|---|---|
| mtP31W070 | ud | Reconocimiento médico básico II (material; 14/02/2017) | 1 | 33.378849199984 | 33.38 |
| %C I | % | costes indirectos | 3 % | 33.38 | 1.00 |
|  |  | Total |  |  | 34.38 |

Claves: médico, anual, control, compuesto, trabajo, visible, básico

**22.05.06** ud REVISIÓN QUINCENAL DE MEDIDAS DE SEGURIDAD (20/02/2017)
24 ud × 84.67 = 2032.08
Revisión quincenal del estado general de medidas de seguridad por personal externo a la empresa. Incluso emision de informe. En el caso de andamios, según Orden de la CAM. BOCM 2988/1998 de 30 de Junio sobre requisitos de los andamios tubulares, según R.D. 2177/2004.

| Código | Ud | Descripción | Rendimiento | Precio | Importe |
|---|---|---|---|---|---|
| mtP31W090 | h. | Revisión quincenal seg y salud (material; 20/02/2017) | 5 | 16.439433218925 | 82.20 |
| %C I | % | costes indirectos | 3 % | 82.20 | 2.47 |
|  |  | Total |  |  | 84.67 |

Claves: hora, persona, revisión, andamio, órdenes

## C23 GESTIÓN DE RESIDUOS (22/02/2017)
Importe: 6950.48

**23.01** m³ RCDs TIERRAS Y PETREOS DE LA EXCAVACIÓN (24/04/2017)
686.95 m³ × 3.3898831272602
Gestión de residuos de naturaleza pétrea generados en la obra durante toda su duración, clasificados según códigos LER, incluso separación en diferentes contenedores, retirada a vertedero o punto limpio, incluso certificado de gestión de residuos. Incluso gastos de gestión, alquileres y portes (de contenedores ó recipientes); maquinaria y mano de obra (para separación selectiva de residuos, demolición selectiva, realización de zonas de lavado de canaletas….); medios auxiliares (sacas, bidones, estructura de residuos peligrosos….).

| Medición | Uds. | Largo | Parcial |
|---|---|---|---|
| LER 170504 Tierras y piedras de la excavación | 1 | 686.95 | 686.95 |
| Total |  |  | 686.95 |

**23.02** m3 RCD DE NATURALEZA NO PÉTREA (24/04/2017)
59.43 m3 × 12.209579051282
Gestión de residuos de naturaleza no pétrea generados en la obra durante toda su duración, clasificados según códigos LER, incluso separación en diferentes contenedores, retirada a vertedero o punto limpio, incluso certificado de gestión de residuos. Incluso gastos de gestión, alquileres y portes (de contenedores ó recipientes); maquinaria y mano de obra (para separación selectiva de residuos, demolición selectiva, realización de zonas de lavado de canaletas….); medios auxiliares (sacas, bidones, estructura de residuos peligrosos….).

| Medición | Uds. | Largo | Parcial |
|---|---|---|---|
| LER 170201 Madera | 1 | 15.33 | 15.33 |
| LER 170302 mezclas bituminosas sin alquitrán | 1 | 19.17 | 19.17 |
| LER 170203 plástico | 1 | 5.75 | 5.75 |
| LER 170802 materiales a partir de yeso | 1 | 0.77 | 0.77 |
| LER 170202 Vidrio | 1 | 1.92 | 1.92 |
| LER 170401 Cobre, bronce, latón | 1 | 0.96 | 0.96 |
| LER 170402 Aluminio | 1 | 0.08 | 0.08 |
| LER 170405 Hierro y acero | 1 | 14.3 | 14.30 |
| LER 200101 Papel | 1 | 1.15 | 1.15 |
| Total |  |  | 59.43 |

**23.03** M3 RCD NATURALEZA PÉTREA (24/04/2017)
287.52 M3 × 9.6496673091625
Gestión de residuos de naturaleza pétrea generados en la obra durante toda su duración, clasificados según códigos LER, incluso separación en diferentes contenedores, retirada a vertedero o punto limpio, incluso certificado de gestión de residuos. Incluso gastos de gestión, alquileres y portes (de contenedores ó recipientes); maquinaria y mano de obra (para separación selectiva de residuos, demolición selectiva, realización de zonas de lavado de canaletas….); medios auxiliares (sacas, bidones, estructura de residuos peligrosos….).

| Medición | Uds. | Largo | Parcial |
|---|---|---|---|
| LER 010408 Residuos de grava y rocas trituradas | 1 | 3.83 | 3.83 |
| LER 010407 Residuos de arena y arcilla | 1 | 11.5 | 11.50 |
| LER 170101 Hormigón | 1 | 46 | 46.00 |
| LER 170102 Ladrillos | 1 | 72.46 | 72.46 |
| LER 170103 Tejas y materiales cerámicos | 1 | 62.68 | 62.68 |
| LER 170107 Mezcla Hormigón, Ladrillo, teja y mat. cerámicos | 1 | 71.88 | 71.88 |
| LER 170904 Residuos mezclados construcción + demolicion | 1 | 19.17 | 19.17 |
| Total |  |  | 287.52 |

**23.04** m3 RCD POTENCIALMENTE PELIGROSOS Y OTROS (RSU, ETC (24/04/2017)
42.17 m3 × 18.839350477163
Gestión de residuos potencialmente peligrosos y de otro tipo, como residuos sólidos urbanos, generados en la obra durante toda su duración, clasificados según códigos LER, incluso separación en diferentes contenedores, retirada a vertedero o punto limpio, incluso certificado de gestión de residuos. Incluso gastos de gestión, alquileres y portes (de contenedores ó recipientes); maquinaria y mano de obra (para separación selectiva de residuos, demolición selectiva, realización de zonas de lavado de canaletas….); medios auxiliares (sacas, bidones, estructura de residuos peligrosos….).

| Medición | Uds. | Largo | Parcial |
|---|---|---|---|
| LER 150110 Envases con restos de sust peligrosas | 1 | 8.13 | 8.13 |
| LER 200301 Mezcla de residuos municipales (basuras) | 1 | 17.44 | 17.44 |
| LER 200201 Residuos biodegradables | 1 | 9.39 | 9.39 |
| LER 200121 Tubos fluorescentes | 1 | 0.31 | 0.31 |
| LER 160604 Pilas alcalinas y salinas | 1 | 0.15 | 0.15 |
| LER 150202 Absorventes contaminados (trapos,…) | 1 | 0.15 | 0.15 |
| LER 170604 Materiales de aislamientos distintos de 170601 y 03 | 1 | 0.15 | 0.15 |
| LER 170204 Madera, vidrio o plastico con sustancias peligrosas | 1 | 0.15 | 0.15 |
| LER 080111 Sobrantes de pintura o barnices | 1 | 3.07 | 3.07 |
| LER 140603 Sobrantes de disolventes no halogenados | 1 | 0.23 | 0.23 |
| LER 070701 Sobrantes de desencofrantes | 1 | 1.15 | 1.15 |
| LER 150111 Aerosoles vacios | 1 | 0.77 | 0.77 |
| LER 130703 Hidrocarburos con agua | 1 | 0.77 | 0.77 |
| LER 170904 RDCs mezclados distintos códigos | 1 | 0.31 | 0.31 |
| Total |  |  | 42.17 |

**23.05** m³ TRANSPORTE ESCOMBROS A VERTEDERO (22/02/2017)
103.49 m³ × 3.16
Transporte de escombros a vertedero en camión de 10t, a una distancia inferior a 10Km.

| Código | Ud | Descripción | Rendimiento | Precio | Importe |
|---|---|---|---|---|---|
| mq04cab010a | h | Camión basculante de 10 t de carga (maquinaria; 22/02/2017) | 0.105 | 29.25899124001 | 3.07 |
| %C I | % | costes indirectos | 3 % | 3.07 | 0.09 |
|  |  | Total |  |  | 3.16 |

| Medición | Uds. | Largo | Alto | Parcial |
|---|---|---|---|---|
| Demolición Alero | 1 | 8.75 | 0.2 | 1.75 |
| Demolición pavimentos | 1 | 25.88 | 0.2 | 5.18 |
| Demoliciones fachadas | 1 | 20.86 | 0.33 | 6.88 |
| Demoliciones particiones | 1 | 106.08 | 0.1 | 10.61 |
| Demolición soleras | 1 | 311.23 | 0.25 | 77.81 |
| Demolición muretes | 1 | 4.2 | 0.3 | 1.26 |
| Total |  |  |  | 103.49 |

**mq13am250** d. m. alq. escalera andamiada. (maquinaria; 17/02/2005)
Precio: 0.5199820726181
Claves: escalera, andamio

**mq13am260** m. Mont. y desmont. escalera andam. (maquinaria; 17/02/2005)
Precio: 29.668977104959
Claves: escalera

## Precios auxiliares

**mtCSL020ENZA** m² Encofrado zapata corrida (30/01/2017)
Precio: 22.75

| Código | Ud | Descripción | Rendimiento | Precio | Importe |
|---|---|---|---|---|---|
| mt08ema050 | m³ | Madera para encofrar, de 26 mm de espesor, en cimentaciones (material; 30/01/2017) | 0.058 | 245.22154551564 | 14.22 |
| mt08var050 | kg | Alambre galvanizado para atar, de 1,30 mm de diámetro (material; 30/01/2017) | 0.008 | 1.0599634557215 | 0.01 |
| mt08var060 | kg | Puntas de acero de 20x100 mm (material; 30/01/2017) | 0.04 | 6.7397676335497 | 0.27 |
| mo110 | h | Oficial 1ª estructurista | 0.26 | 16.349436321742 | 4.25 |
| mo206 | h | Ayudante estructurista. | 0.26 | 15.379469763204 | 4.00 |
|  |  | Total |  |  | 22.75 |

**mtCSL020CORR** kg Suministro y colocación Acero B500S (30/01/2017)
Precio: 0.86

| Código | Ud | Descripción | Rendimiento | Precio | Importe |
|---|---|---|---|---|---|
| mt07aco010c | kg | Acero en barras corrugadas, UNE-EN 10080 B500S | 1 | 0.6699769012579 | 0.67 |
| mo07aco010cCO | Kg | Colocación armadura B500S en losa cimentación (20/02/2017) | 1 | 0.19 | 0.19 |
|  |  | Total |  |  | 0.86 |

**moCSL020VER** m³ Puesta en obra del hormigón (20/02/2017)
Precio: 8.7

| Código | Ud | Descripción | Rendimiento | Precio | Importe |
|---|---|---|---|---|---|
| mo110 | h | Oficial 1ª estructurista | 0.25 | 16.349436321742 | 4.09 |
| mo206 | h | Ayudante estructurista. | 0.3 | 15.379469763204 | 4.61 |
|  |  | Total |  |  | 8.7 |

**mtCSL020ENMU** m² Encofrado muro visto tablilla (05/02/2017)
Precio: 31.95

| Código | Ud | Descripción | Rendimiento | Precio | Importe |
|---|---|---|---|---|---|
| mt08vis030a | m² | Superficie encofrante de sistema de encofrado vertical (material; 05/02/2017) | 1 | 9.6096686881918 | 9.61 |
| mt08vis100a | m | Estructura soporte de sistema de encofrado vertical (material; 05/02/2017) | 0.022 | 5.339815899578 | 0.12 |
| mo110 | h | Oficial 1ª estructurista | 0.7 | 16.349436321742 | 11.44 |
| mo206 | h | Ayudante estructurista. | 0.7 | 15.379469763204 | 10.77 |
|  |  | Total |  |  | 31.95 |

**mtCSL020** m² Encofrado murete visto tablilla (05/02/2017)
Precio: 28.65

| Código | Ud | Descripción | Rendimiento | Precio | Importe |
|---|---|---|---|---|---|
| mt08vis030a | m² | Superficie encofrante de sistema de encofrado vertical | 1 | 9.6096686881918 | 9.61 |
| mo110 | h | Oficial 1ª estructurista | 0.6 | 16.349436321742 | 9.81 |
| mo206 | h | Ayudante estructurista. | 0.6 | 15.379469763204 | 9.23 |
|  |  | Total |  |  | 28.65 |

**mtCSL020ENC** m² Encofrado losa cimentación (30/01/2017)
Precio: 21.71

| Código | Ud | Descripción | Rendimiento | Precio | Importe |
|---|---|---|---|---|---|
| mt08ema050 | m³ | Madera para encofrar, de 26 mm de espesor, en cimentaciones | 0.026 | 245.22154551564 | 6.38 |
| mt08var050 | kg | Alambre galvanizado para atar, de 1,30 mm de diámetro | 0.008 | 1.0599634557215 | 0.01 |
| mt08var060 | kg | Puntas de acero de 20x100 mm | 0.04 | 6.7397676335497 | 0.27 |
| mo110 | h | Oficial 1ª estructurista | 0.45 | 16.349436321742 | 7.36 |
| mo206 | h | Ayudante estructurista. | 0.5 | 15.379469763204 | 7.69 |
|  |  | Total |  |  | 21.71 |

**moCSL020BOV** m² Colocación de viguetas y bovedillas (20/02/2017)
Precio: 10.15

| Código | Ud | Descripción | Rendimiento | Precio | Importe |
|---|---|---|---|---|---|
| mo110 | h | Oficial 1ª estructurista | 0.32 | 16.349436321742 | 5.23 |
| mo206 | h | Ayudante estructurista. | 0.32 | 15.379469763204 | 4.92 |
|  |  | Total |  |  | 10.15 |

**mtCSL020ENVI** m² Sistema encofrado visto vigas descolgadas (05/02/2017)
Precio: 31.83

| Código | Ud | Descripción | Rendimiento | Precio | Importe |
|---|---|---|---|---|---|
| mt08vis030a | m² | Superficie encofrante de sistema de encofrado vertical | 1 | 9.6096686881918 | 9.61 |
| mo110 | h | Oficial 1ª estructurista | 0.7 | 16.349436321742 | 11.44 |
| mo206 | h | Ayudante estructurista. | 0.7 | 15.379469763204 | 10.77 |
|  |  | Total |  |  | 31.83 |

**mtCSL020VIGV** m² Sistema encofrado visto (05/02/2017)
Precio: 31.83

| Código | Ud | Descripción | Rendimiento | Precio | Importe |
|---|---|---|---|---|---|
| mt08vis030a | m² | Superficie encofrante de sistema de encofrado vertical | 1 | 9.6096686881918 | 9.61 |
| mo110 | h | Oficial 1ª estructurista | 0.7 | 16.349436321742 | 11.44 |
| mo206 | h | Ayudante estructurista. | 0.7 | 15.379469763204 | 10.77 |
|  |  | Total |  |  | 31.83 |

**mtP17VB010** m. TUBERÍA PVC SERIE B 32 mm. (19/02/2017)
Precio: 5.89
Tubería de PVC de evacuación (UNE EN1453-1) serie B, de 32 mm. de diámetro, colocada en instalaciones interiores de desagüe, para baños y cocinas, con p.p. de piezas especiales de PVC y con unión pegada, instalada y funcionando. s/CTE-HS-5

| Código | Ud | Descripción | Rendimiento | Precio | Importe |
|---|---|---|---|---|---|
| mo162 | h. | Oficial 1ª fontanero calefactor | 0.1 | 16.349436321742 | 1.63 |
| mtP17VC010 | m. | Tubo PVC evac.serie B j.peg.32mm (material; 19/02/2017) | 1.1 | 3.0698941594952 | 3.38 |
| mtP17VP010 | ud | Codo M-H 87º PVC evac. j.peg. 32 mm. (material; 19/02/2017) | 0.3 | 1.9299334618325 | 0.58 |
| mtP17VP170 | ud | Manguito H-H PVC evac. j.peg. 32 mm. (material; 19/02/2017) | 0.1 | 2.8799007098848 | 0.29 |
|  |  | Total |  |  | 5.89 |

Claves: interior, PVC, baño, unión, especial, pieza, desagüe, colocación, evacuación, tubería, diámetro, cocina

**mtP17VB030** m. TUBERÍA PVC SERIE B 50 mm. (19/02/2017)
Precio: 6.65
Tubería de PVC de evacuación (UNE EN1453-1) serie B, de 50 mm. de diámetro, colocada en instalaciones interiores de desagüe, para baños y cocinas, con p.p. de piezas especiales de PVC y con unión pegada, instalada y funcionando. s/CTE-HS-5

| Código | Ud | Descripción | Rendimiento | Precio | Importe |
|---|---|---|---|---|---|
| mo162 | h. | Oficial 1ª fontanero calefactor | 0.1 | 16.349436321742 | 1.635 |
| mtP17VC030 | m. | Tubo PVC evac.serie B j.peg.50mm | 1.1 | 3.8498672684223 | 4.235 |
| mtP17VP030 | ud | Codo M-H 87º PVC evac. j.peg. 50 mm. | 0.3 | 1.9299334618325 | 0.579 |
| mtP17VP190 | ud | Manguito H-H PVC evac. j.peg. 50 mm. | 0.1 | 1.9299334618325 | 0.193 |
|  |  | Total |  |  | 6.65 |

Claves: unión, baño, tubería, PVC, evacuación, diámetro, colocación, desagüe, cocina, especial, interior, pieza

**H_CUADRILLA** ud Mano de Obra (mano de obra; 25/04/2017)
Precio: 31.69

| Código | Ud | Descripción | Rendimiento | Precio | Importe |
|---|---|---|---|---|---|
| mo10000 | h | Oficial (mano de obra; 25/04/2017) | 1 | 16.349436321742 | 16.35 |
| mo302 | h | Peon (mano de obra; 25/04/2017) | 1 | 15.339471142233 | 15.34 |
|  |  | Total |  |  | 31.69 |

**17.01.01.01** m² DEMOLICIÓN Y LEVANTADO DE ACERAS (10/11/2000)
Precio: 16.8
Demolición y levantado de aceras de loseta hidráulica o equivalente, con solera de hormigón en masa 10/15 cm. de espesor, incluso carga y transporte de material resultante a vertedero.

| Código | Ud | Descripción | Rendimiento | Precio | Importe |
|---|---|---|---|---|---|
| mo001 | h. | Capataz (mano de obra; 21/02/2017) | 0.008 | 16.349436321742 | 0.13 |
| mo305 | h. | Peón ordinario | 0.05 | 15.339471142233 | 0.77 |
| mq05EN0301 | h. | Excav.hidráulica neumáticos 100 CV | 0.05 | 235 | 11.75 |
| mq05mai230 | h. | Martillo rompedor hidráulico 600 kg. (maquinaria; 10/11/2000) | 0.05 | 10.379642141876 | 0.52 |
| mq01pan020 | h. | Retrocargadora neumáticos 75 CV (maquinaria; 10/11/2000) | 0.05 | 27.209061915265 | 1.36 |
| mq04cab020 | h. | Camión basculante 4x4 14 t. (maquinaria; 22/02/2017) | 0.016 | 29.798972623113 | 0.48 |
| mq07n070 | m3 | Canon de escombros a vertedero (maquinaria; 10/11/2000) | 0.2 | 8.9696907526619 | 1.79 |
|  |  | Total |  |  | 16.8 |

Claves: material, demolición, solera, hormigón, equivalente, vertedero, carga, masa, hidráulico, acera, transporte, levantar, baldosa

**17.01.01.02** m³ RELL/COMP.ZANJA C/RANA S/APOR. (10/11/2000)
Precio: 22.96
Relleno, extendido y compactado de tierras propias en zanjas, por medios manuales, con pisón compactador manual tipo rana, en tongadas de 30 cm. de espesor, sin aporte de tierras, incluso regado de las mismas, y con p.p. de medios auxiliares.

| Código | Ud | Descripción | Rendimiento | Precio | Importe |
|---|---|---|---|---|---|
| mo305 | h. | Peón ordinario | 1.3 | 15.339471142233 | 19.94 |
| mq02piv010 | h. | Pisón vibrante 70 kg. (maquinaria; 10/11/2000) | 0.75 | 2.6499086393037 | 1.99 |
| mtP01DW050_ | m3 | Agua obra (material) | 1 | 1.0299644899935 | 1.03 |
|  |  | Total |  |  | 22.96 |

Claves: tierra, medio, riego, relleno, zanja, aportación, auxiliar, manual, pisón, compacto

**17.01.01.03** m³ TRANSP.VERTED.<10km.CARGA MEC. (10/11/2000)
Precio: 10.12
Transporte de tierras al vertedero, a una distancia menor de 10 km., considerando ida y vuelta, con camión basculante cargado a máquina, canon de vertedero, y con p.p. de medios auxiliares, considerando también la carga.

| Código | Ud | Descripción | Rendimiento | Precio | Importe |
|---|---|---|---|---|---|
| mq01pan010 | h. | Pala cargadora neumáticos 85 CV/1,2m3 (maquinaria; 22/02/2017) | 0.02 | 30.398951937672 | 0.61 |
| mq04cab010 | h. | Camión basculante 4x2 10 t. (maquinaria; 22/02/2017) | 0.15 | 29.25899124001 | 4.39 |
| mq07n060 | m² | Canon de desbroce a vertedero (maquinaria; 10/11/2000) | 1 | 5.1198234842396 | 5.12 |
|  |  | Total |  |  | 10.12 |

Claves: transporte, vertedero, camión, mecánico, máquina, tierra, medio, carga, auxiliar, basculante

**17.01.02.01** ud CUADRO PROTECCIÓN PARA RITU (10/11/2000)
Precio: 211.54
Cuadro eléctrico de protección colocado en el RITU empotrado y formado por caja empotrada de 36 módulos con tapa, de material plástico autoextinguible, con grado de protección mínimo IP4X + IK 05 (posibilidad de ampliación de un 50 %), con interruptor general automático de corte omnipolar, tensión nominal mínima de 230/400 Vca, intensidad nominal 25 A y poder de corte de 4500 A como mínimo; interruptor diferencial superinmunizado de corte omnipolar con tensión nominal mínima de 230/400 Vca, intensidad nominal de 25 A, intensidad de defecto de 300 mA de tipo selectivo; interruptor magnetotérmico de corte omnipolar para protección del alumbrado del recinto, con tensión nominal mínima de 230/400 Vca, intensidad nominal 10 A y poder de corte mínimo de de 4500 A; interruptor magnetotérmico de corte omnipolar para protección de las bases de tomas de corriente del recinto, con tensión nominal mínima de 230/400 Vca, intensidad nominal 16 A y poder de corte mínimo de 4500 A, interruptor magnetotérmico de corte omnipolar para protección de la cabecera de la infraestructura de radiodifusión y televisión, con tensión nominal mínima de 230/400 Vca, intensidad nominal 16 A y poder de corte mínimo de 4500 A. Instalados y conexionados.

| Código | Ud | Descripción | Rendimiento | Precio | Importe |
|---|---|---|---|---|---|
| mo155 | h. | Oficial 1ª Instalador telecomunicación | 1 | 16.349436321742 | 16.35 |
| mo156 | h. | Oficial 2ª Instalador telecomunicación | 0.5 | 16.349436321742 | 8.17 |
| mtP15FJ040 | ud | Diferencial ABB 2x25A a 300mA tipo A o superinmunizado (material; 10/11/2000) | 1 | 62.837833544847 | 62.84 |
| mtP15FK080 | ud | PIA ABB 2x25A, 6/10kA curva C (material; 10/11/2000) | 1 | 23.509189475483 | 23.51 |
| mtP15FK060 | ud | PIA ABB 2x16A, 6/10kA curva C (material; 10/11/2000) | 2 | 22.419227054033 | 44.84 |
| mtP15FK050 | ud | PIA ABB 2x10A, 6/10kA curva C (material; 10/11/2000) | 1 | 21.929243947143 | 21.93 |
| mtP15FH070 | ud | Arm. ABB puerta opaca 36 mód. (material; 10/11/2000) | 1 | 32.898865748336 | 32.90 |
| mtP01DW090A | ud | Pequeño material | 1 | 0.9899658690229 | 0.99 |
|  |  | Total |  |  | 211.54 |

Claves: conexión, plástico, ampliación, tapa, graduación, caja, empotrable, interruptor, eléctrico, alumbrado, protección, cuadro, colocación, toma, televisión, módulo, cabecera, base, magnetotérmico, diferencial, intensidad, corte, tensión, defecto, material, automático

**mo400** h. Cuadrilla A (mano de obra; 20/02/2017)
Precio: 39.4

| Código | Ud | Descripción | Rendimiento | Precio | Importe |
|---|---|---|---|---|---|
| mo101 | h. | Oficial 1ª | 1 | 16.349436321742 | 16.35 |
| mo200 | h. | Ayudante (mano de obra; 20/02/2017) | 1 | 15.379469763204 | 15.38 |
| mo307 | h. | Peón ordinario (mano de obra; 21/02/2017) | 0.5 | 15.339471142233 | 7.67 |
|  |  | Total |  |  | 39.4 |

Claves: cuadrilla

**mo420** h. Cuadrilla G (mano de obra; 20/02/2017)
Precio: 30.72

| Código | Ud | Descripción | Rendimiento | Precio | Importe |
|---|---|---|---|---|---|
| mo200 | h. | Ayudante | 1 | 15.379469763204 | 15.38 |
| mo307 | h. | Peón ordinario | 1 | 15.339471142233 | 15.34 |
|  |  | Total |  |  | 30.72 |

Claves: cuadrilla

**mo410** h. Cuadrilla E (mano de obra; 21/02/2017)
Precio: 31.69

| Código | Ud | Descripción | Rendimiento | Precio | Importe |
|---|---|---|---|---|---|
| mo101 | h. | Oficial 1ª | 1 | 16.349436321742 | 16.35 |
| mo307 | h. | Peón ordinario | 1 | 15.339471142233 | 15.34 |
|  |  | Total |  |  | 31.69 |

**19.01.01** m3 EXC.ZANJA A MÁQUINA T. COMPACTO (02/08/2006)
Precio: 61.32
Excavación en zanjas, en terrenos compactos, por medios mecánicos, con extracción de tierras a los bordes, sin carga ni transporte al vertedero y con p.p. de medios auxiliares.

| Código | Ud | Descripción | Rendimiento | Precio | Importe |
|---|---|---|---|---|---|
| mo307 | h. | Peón ordinario | 0.125 | 15.339471142233 | 1.92 |
| mq05EN030 | h. | Excav.hidráulica neumáticos 100 CV (maquinaria; 02/08/2006) | 0.25 | 237.58180891025 | 59.40 |
|  |  | Total |  |  | 61.32 |

Claves: medio, excavación, zanja, tierra, compacto, carga, transporte, vertedero, auxiliar, mecánico, terreno, extracción

**mt43tpo011gg** m. TUBERÍA GAS PE D=63 mm. SDR 11 (material; 31/01/2000)
Precio: 38.76
Tubería enterrada, en polietileno de D=32 mm. SDR 11, para redes de distribución de gas, incluso pruebas de presión y p.p. de accesorios (codos, tes, manguitos, caps, banda de señalización, etc.), excepto válvulas de línea, apertura y reposición de zanja.

| Código | Ud | Descripción | Rendimiento | Precio | Importe |
|---|---|---|---|---|---|
| mo410 | h. | Cuadrilla E | 0.65 | 31.69 | 20.60 |
| mq05EN010 | h. | Excav.hidráulica neumáticos 67 CV (maquinaria; 02/08/2006) | 0.083 | 115.96600184907 | 9.63 |
| mtU08TQ020 | m. | Tubería PE 80 D=32 mm.SDR-11 (material; 19/11/2001) | 1 | 4.2298541676432 | 4.23 |
| mtP01AA020 | m3 | Arena de río 0/6 mm. (material; 31/01/2000) | 0.015 | 47.398365850187 | 0.71 |
| mt10hmf010Mp | m³ | Hormigón HM-20/P/20/I, fabricado en central. (material; 20/01/2017) | 0.001 | 67.227682196372 | 0.07 |
| %AP | ud | Accesorios, pruebas, etc. | 10 % | 35.24 | 3.52 |
|  |  | Total |  |  | 38.76 |

Claves: codo, accesorio, red, polietileno, distribución, gas, prueba, presión, tubería, banda, señalización, válvula, zanja, línea, te, manguito

**mtA03H060** m3 HORM. DOSIF. 225 kg /CEMENTO Tmáx.40 (material; 31/01/2000)
Precio: 46.84
Hormigón de dosificación 225 kg con cemento CEM II/B-P 32,5 N, arena de río y árido rodado Tmáx. 40 mm., con hormigonera de 300 l., para vibrar y consistencia plástica.

| Código | Ud | Descripción | Rendimiento | Precio | Importe |
|---|---|---|---|---|---|
| mo306 | h. | Peón ordinario | 0.82 | 15.339471142233 | 12.578 |
| mtP01CC020 | t. | Cemento CEM II/B-P 32,5 N sacos (material) | 0.225 | 90.236888909722 | 20.303 |
| mtP01AA030 | t. | Arena de río 0/6 mm. (material) | 0.7 | 10.569635591487 | 7.399 |
| mtP01AG060 | t. | Gravilla 20/40 mm. (material; 31/01/2000) | 1.4 | 3.6198751978413 | 5.068 |
| mtP01DW050 | m3 | Agua obra (material) | 0.16 | 1.0299644899935 | 0.165 |
| mq03HH030 | h. | Hormigonera 300 l. gasolina (maquinaria) | 0.5 | 2.6499086393037 | 1.325 |
|  |  | Total |  |  | 46.84 |

Claves: río, dosificación, hormigón, cemento, consistencia, plástico, areno, rodar, vibración

**mtA02A080** m3 MORTERO CEMENTO 1/6 M-40 (material; 17/02/2005)
Precio: 74.75
Mortero de cemento CEM II/B-P 32,5 N y arena de río de dosificación 1/6 (M-40), confeccionado con hormigonera de 200 l., s/RC-03.

| Código | Ud | Descripción | Rendimiento | Precio | Importe |
|---|---|---|---|---|---|
| mo306 | h. | Peón ordinario | 1.7 | 15.339471142233 | 26.08 |
| mtP01CC020 | t. | Cemento CEM II/B-P 32,5 N sacos | 0.25 | 90.236888909722 | 22.56 |
| mt01arp021c | m³ | Arena de 0,5 a 5 mm de diámetro | 1.1 | 23.249198439174 | 25.57 |
| mtP01DW050 | m3 | Agua obra | 0.255 | 1.0299644899935 | 0.26 |
| mq03HH020 | h. | Hormigonera 200 l. gasolina (maquinaria; 17/02/2005) | 0.4 | 0.6699769012579 | 0.27 |
|  |  | Total |  |  | 74.75 |

Claves: río, dosificación, confeccionar, hormigón, areno, cemento, mortero

**mtA02A050** m3 MORTERO CEMENTO 1/3 M-160 (material; 17/02/2005)
Precio: 89
Mortero de cemento CEM II/B-P 32,5 N y arena de río de dosificación 1/3 (M-160), confeccionado con hormigonera de 200 l., s/RC-03.

| Código | Ud | Descripción | Rendimiento | Precio | Importe |
|---|---|---|---|---|---|
| mo306 | h. | Peón ordinario | 1.7 | 15.339471142233 | 26.08 |
| mtP01CC020 | t. | Cemento CEM II/B-P 32,5 N sacos | 0.44 | 90.236888909722 | 39.70 |
| mt01arp021c | m³ | Arena de 0,5 a 5 mm de diámetro | 0.975 | 23.249198439174 | 22.67 |
| mtP01DW050 | m3 | Agua obra | 0.26 | 1.0299644899935 | 0.27 |
| mq03HH020 | h. | Hormigonera 200 l. gasolina | 0.4 | 0.6699769012579 | 0.27 |
|  |  | Total |  |  | 89 |

Claves: hormigón, río, mortero, confeccionar, dosificación, cemento, areno

**mo07aco010cCO** Kg Colocación armadura B500S en losa cimentación (20/02/2017)
Precio: 0.19

| Código | Ud | Descripción | Rendimiento | Precio | Importe |
|---|---|---|---|---|---|
| mo110 | h | Oficial 1ª estructurista | 0.006 | 16.349436321742 | 0.10 |
| mo206 | h | Ayudante estructurista. | 0.006 | 15.379469763204 | 0.09 |
|  |  | Total |  |  | 0.19 |

## Recursos

**mtP17VC020** m. Tubo PVC evac.serie B j.peg.40mm
Claves: tubo, PVC

**mtP17VP020** ud Codo M-H 87º PVC evac. j.peg. 40 mm
Claves: PVC, codo

**mtP17VP180** ud Manguito H-H PVC evac. j.peg. 40 mm
Claves: PVC, manguito

**mo162** h. Oficial 1ª fontanero calefactor
Preinstalación para extracción de humos en cocina, sin incluir extractor, formado por tramo de conducto de extracción para salida de humos de D=400mm. Totalmente montado.
Claves: fontanería, calefactor

**mtP17VC040** m. Tubo PVC evac.serie B j.peg.75-50mm
Claves: PVC, tubo

**mtP17VP041** ud Codo M-H 87º PVC evac. j.peg. 75-50 mm
Claves: codo, PVC

**mtP17VP200** ud Manguito H-H PVC evac. j.peg. 75-50 mm
Claves: manguito, PVC

**mtP17VC060** m. Tubo PVC evac.serie B j.peg.110mm
Claves: PVC, tubo

**mtP17VP060** ud Codo M-H 87º PVC evac. j.peg. 110mm
Claves: codo, PVC

**mtP17VP140** ud Injerto M-H 45º PVC evac. j.peg. 110mm
Claves: PVC

**mtP17JP070** ud Collarín bajante PVC D=110mm. c/cierre
Claves: collarín, bajante, PVC

**mtP17VC070** m. Tubo PVC evac.serie B j.peg.125mm
Claves: tubo, PVC

**mtP17VP070** ud Codo M-H 87º PVC evac. j.peg. 125mm
Claves: PVC, codo

**mtP17VP150** ud Injerto M-H 45º PVC evac. j.peg. 125mm
Claves: PVC

**mtP17JP080** ud Collarín bajante PVC D=125mm. c/cierre
Claves: PVC, collarín, bajante

**mtP17VC080** m. Tubo PVC evac.serie B j.peg.160mm
Claves: tubo, PVC

**mtP17VP080** ud Codo M-H 87º PVC evac. j.peg. 160mm
Claves: codo, PVC

**mtP17VP160** ud Injerto M-H 45º PVC evac. j.peg. 160mm
Claves: PVC

**mtP17JP090** ud Collarín bajante PVC D=160mm. emp
Claves: bajante, collarín, PVC

**mtP17VC090** m. Tubo PVC evac.serie B j.peg.300mm
Claves: tubo, PVC

**mtP17VP085** ud Codo M-H 87º PVC evac. j.peg. 300mm
Claves: PVC, codo

**mtP17VP165** ud Injerto M-H 45º PVC evac. j.peg. 300mm
Claves: PVC

**mtP17JP095** ud Collarín bajante PVC D=300mm. emp
Claves: collarín, bajante, PVC

**mtP17SB030** ud Bote sifóni.aéreo t/inox.5 tomas
Claves: toma, aéreo, bote

**mtP17VC030** m. Tubo PVC evac.serie B j.peg.50mm
Claves: PVC, tubo

**mtP17VP030** ud Codo M-H 87º PVC evac. j.peg. 50 mm
Claves: PVC, codo

**mtP17VP190** ud Manguito H-H PVC evac. j.peg. 50 mm
Claves: manguito, PVC

**mtP17SB010** ud Bote sifónico PVC c/t.sumid.inox
Claves: sifón, bote, inoxidable, PVC

**mtP17NP010** m. Canalón PVC redondo D=125mm.gris
Claves: redondo, PVC, canalón, gris

**mtP17NP040** ud Gafa canalón PVC red.equip.125mm
Claves: gafa, canalón, PVC, red

**mtP17NP070** ud Conex.bajante PVC redon.D=125mm
Claves: bajante, PVC

**mtP17VF040** m. Tubo PVC evac.pluv.j.elást. 125 mm
Claves: PVC, tubo

**mo164** h. Oficial 2ª fontanero calefactor
Claves: fontanería, calefactor

**mt08efu010b** m2 Sistema encofrado continuo
Sistema de encofrado continuo para forjado unidireccional de hormigón armado, entre 3 y 4 m de altura libre de planta, compuesto de: puntales, sopandas metálicas y superficie encofrante de madera tratada reforzada con varillas y perfiles.

**mt07bpo010m** u Bovedilla mecanizada poliestireno expandido
Bovedilla mecanizada de poliestireno expandido, incluso p/p de piezas especiales, UNE-EN 15037-4

**mt08eva010c** m2 Encofrado recuperable
Sistema de encofrado recuperable para la ejecución de vigas de hormigón, compuesto de: puntales metálicos telescópicos, sopandas metálicas y superficie encofrante de madera tratada reforzada con varillas y perfiles, entre 3 y 4 m de altura libre de planta.

**mt08eve010** m² Sistema encofrado losas inclinadas
Sistema de encofrado para losas inclinadas de escalera de hormigón armado, a una altura hasta 4 m, con puntales, sopandas y tableros de madera.

**mt08eve020** m² Sistema encofrado formación peldañeado
Sistema de encofrado para formación de peldañeado en losas inclinadas de escalera de hormigón armado, con puntales y tableros de madera.

**mo1611** h. Oficial 1ª fontanero calefactor
Claves: fontanería, calefactor

**mo1631** h. Oficial 2ª fontanero calefactor
Claves: fontanería, calefactor

**mtmtP17PP260** ud Collarin toma PP 90 mm
Claves: collarín, toma

**mtmtP17YC030** ud Codo latón 90º
Claves: latón, codo

**mtmtP17XE040** ud Válvula esfera latón roscar 1"
Claves: rosca, latón, válvula, esfera

**mtmtP17PA090** m. Tubo polietileno ad PE100(PN-10) 90mm
Claves: polietileno, tubo

**mtmtP17PP170** ud Enlace recto polietileno 40 mm. (PP)
Claves: enlace, polietileno

**mtmtP17PA040** m. Tubo polietileno ad PE100(PN-10) 40mm
Claves: polietileno, tubo

**mtmtP17AR060** ud Armario poliest. 1,3X0.5mm
Claves: armario

**mtmtP17BI050** ud Contador agua fría (90 mm.) clase B
Claves: contador, frío, clase, agua

**mtmtP17YC050** ud Codo latón 90º
Claves: codo, latón

**mtmtP17YT050** ud Te latón
Claves: latón, te

**mtmtP17XE060** ud Válvula esfera latón roscar
Claves: esfera, válvula, rosca, latón

**mtmtP17BV410** ud Grifo de prueba
Claves: grifería, prueba

**mtmtP17XR050** ud Válv.retención latón rosc
Claves: válvula, retención, latón

**mtmtP17AR080** ud Anclaje contador p/arm
Claves: contador, anclaje

**mtmtP17W060** ud Verificación contador
Claves: contador, verificar

**mtmtP17BI0501** ud Contador agua fría (40 mm.) clase B
Claves: contador, frío, clase, agua

**mtP17PA050COR** m. Tubo corrugado polietileno para protección mecánica
Claves: tubo, polietileno

**mtmtP17PA050** m. Tubo polietileno 40mm
Claves: tubo, polietileno

**mtmtP17PR051** m. Tubo poliet. Uponor Wirsbo-PEX 50x4,6
Claves: tubo

**mtmtP17PR050** m. Tubo poliet. Uponor Wirsbo-PEX 40x3,7
Claves: tubo

**mtP17PR030** m. Tubo poliet. Uponor Wirsbo-PEX 25x2,3
Claves: tubo

**mtP17PR020** m. Tubo poliet. Uponor Wirsbo-PEX 20x1,9
Claves: tubo

**mtP17PR010** m. Tubo poliet. Uponor Wirsbo-PEX 16x1,8
Claves: tubo

**mtP17PS010** ud Te reducida Uponor Q & E20x16x16
Claves: te

**mtP17PS070** ud Codo terminal Uponor Q & E16x1/2"
Claves: codo, terminal

**mtP17SS080** ud Sifón curvo PVC sal.horizon.32mm 1 1/4"
Claves: curva, PVC, sal, sifón

**mtP17SW020** ud Conexión PVC inodoro D=110mm c/j.labiada
Claves: PVC, conexión, inodoro

**mtP17PP250** ud Collarin toma PP 32 mm
Claves: toma, collarín

**mo150** h. Oficial 1ª electricista
Claves: electricidad

**mo231** h. Ayudante fontanero
Claves: fontanería, ayudante

**mtP23FE200** ud Hidrante de arqueta 3" IPF-42. rac. 70
Claves: hidrante, arqueta

**mtP17GS070** m. Tubo acero. 2". DN50 mm
Claves: acero, tubo

**mtP17GS060** m. Tubo acero. 1 1/2".DN40 mm
Claves: tubo, acero

**mo220** h. Ayudante electricista
Claves: electricidad, ayudante

**mtP23FA020** ud Detector termovelocimétrico
Claves: termovelocímetro, detector

**mtP23FA050** ud Detector óptico de humos
Claves: humo, detector

**mtP23FA110** ud Central detec. inc. modular 2 zonas
Claves: módulo, central

**mtP23FB010** ud Puls. de alarma de fuego
Claves: fuego, alarma

**mtP23FC020** ud Sirena electrónica óptico-acústica. int
Claves: electrónico, sirena

**mtP23FC030** ud Sirena electrónica óptico-acústica. ext
Claves: sirena, electrónico, exterior

**mo108** h. Oficial 1ª albañileria
Claves: electricidad

**mtPM** ud Pequeño material
Claves: material

**mo153** h. Oficial 2ª electricista
Claves: electricidad

**mo161** h. Oficial 1ª fontanero calefactor
Claves: calefactor, fontanería

**mo163** h. Oficial 2ª fontanero calefactor
Claves: fontanería, calefactor

**mtP20WH400** ud Chimenea aislada inox-inox 125
Claves: chimenea, aislar

**mtP15EC020** ud Puente de prueba
Claves: prueba

**mtP01DW090** ud Pequeño material
Claves: material

**mtPEQ-MAT** ud Pequeño material
Claves: material

**mq05EC010** h. Excavadora hidráulica cadenas 195 CV
Claves: excavación, hidráulico, cadena

**mtmtP15AF160** m. Tubo corrugado rojo doble pared D 160
Claves: corrugado, tubo, rojo, pared, doble

**mtmtP01AA020** m3 Arena de río 0/6 mm
Claves: río, areno

**mtmtP15AH010** m. Cinta señalizadora
Claves: señalización, cinta

**mtP15AI270** m. C.aisl.l.halóg.RZ1-k 0,6/1kV 5x6mm2 Cu
Claves: aislante

**mtP15AI340** m. C.a.l.halóg.ESO7Z1-k(AS) H07V 1,5mm2 Cu
Claves: AR

**mtP15GD020** m. Tubo PVC ríg. der.ind. M 40/gp5
Claves: PVC, tubo

**mtmtP01HM020** m3 Hormigón H 125
Claves: hormigón, central

**mo301** h. Peón especializado
Claves: especial

**mq05EN020** h. Excav.hidráulica neumáticos 84 CV
Claves: neumático, hidráulico

**mtmtP02EAH043** ud Arqueta prefabricada de hormigón
Claves: ciego

**mtmtP02EAT040** ud Tapa metalica 0,7x0,7 m
Claves: tapa, cuadrado

**mtP15GL010** m. Tubo de acero roscado pg.M 20
Claves: tubo, acero, rosca

**mtP31CE140** ud Cuadro general obra pmáx. 360 kW
Claves: cuadro

**mtmtP15GP070** m. Bandeja perf. PVC. 100x300 mm
Claves: PVC, bandeja, perforación

**mtmtP15GP150** m. Cubierta bandeja PVC. 300 mm
Claves: cubierta, PVC, bandeja

**mtmtP15GS010** m. Separador h=100 mm
Claves: separador

**mtmtP15GS040** m. P.p.acces. bandeja 100x300 mm
Claves: bandeja

**mtmtP15GS070** m. P.p.soporte vert.band. 100x300mm
Claves: soporte, vertedero, bandeja

**mtmtP15GP020** m. Bandeja perf. PVC. 60x300 mm
Claves: bandeja, perforación, PVC

**mtmtP15GS030** m. P.p.acces. bandeja 60x300 mm
Claves: bandeja

**mtmtP15GS100** m. P.p.sop.techo bandeja 60x300 mm
Claves: bandeja, techo

**mtPVCM20** m. Tubo PVC liso M20
Claves: PVC, corrugado, tubo

**mtmtP01DW090** ud Pequeño material
Claves: material

**mtP15GB010** m. Tubo PVC corrugado M 20/gp5
Claves: tubo, PVC, corrugado

**mtP15GK050** ud Caja mecan. empotrar enlazable
Claves: enlace, caja, empotrable

**mtP15MUB010** ud Interruptor unipolar Eunea Única Basic
Claves: interruptor, conductor, Eunea

**mtP15MUB020** ud Conmutador Eunea Única Basic
Claves: conmutador, Eunea

**mtP15MUB070** ud B.enchufe schuko Eunea Única Basic
Claves: schuko, Eunea, enchufe

**mtP15GA090** m. Conductor ES07Z1-K 2,5 (Cu)
Claves: conductor

**mtP15MW070** ud Caja metálica Crady
Claves: metal, caja

**mtPIA16-2P** ud Magnetotermico 2x16 A
Claves: Legrand

**mtPIA16-4P** ud Magnetotermico4x16 A
Claves: Legrand

**mt4054LED4485** ud 4029 LED 112W 4485MM
Claves: estanco

**mt4018LED05** ud 4029 LED 70W 2805MM
Claves: estanco

**mt5005LED** ud 5005 luminaria led
Claves: estanco

**mt7028LED** ud luminaria7007LED
Claves: estanco

**mt4018LD1569** ud 4018 LED 25W 1569MM
Claves: estanco

**mt4018LD1269** ud 4018 LED 20W 1269MM
Claves: estanco

**mtRZB_KERALUX** ud rzb keralux
Claves: estanco

**mtPROY PHI120** ud Proyector Philips
Claves: estanco

**mtPROY PHI250** ud Proyector Philips
Claves: estanco

**mtDHYD N6** ud Bl.Aut.Emerg.Daisalux Hydra N6
Claves: automático

**mtDA HYD N3** ud Bl.Aut.Emerg.Daisalux Hydra N3
Claves: automático

**mtmtP15GK050** ud Caja mecan. empotrar enlazable
Claves: enlace, caja, empotrable

**mtmtP15MNA110** ud Toma telf
Claves: toma

**mtP23PF030** ud P.sobret.clase IyII trifás..ATSHIELD TT380T
P.sobret.clase IyII trifás.md.ATSHIELD TT380T
Claves: clase

**mtP23PF050** ud P.sobret.clase IIIyIV monof.ATCOVER220M
P.sobret.clase IIIyIV monofas.mod.ATCOVER220M
Claves: clase

**mtP23PA220** ud Parar.cebado modl.Dat Controler plus 45
Claves: cebador

**mtP23PB300** ud Pieza adapt.latón unión cabeza-mástil 1 1/2
Claves: pieza, unión, latón

**mtP23PB310** ud Mástil acero 6 m y 1 1/2" diámetro
Claves: diámetro, acero, mástil

**mtP23PB320** ud Anclaje acedro para muro en U.30cm long
Claves: anclaje, muro

**mtP23PC060** m. Conductor pletina de cobre estañado.30x2mm
Claves: cobre, estaño, pletina, conductor

**mtP23PB340** ud Grapa latón.40x40x15mm
Claves: grapa, latón

**mtP23PB350** ud Manguito seccionador latón 75x50x15mm
Claves: sección, latón, manguito

**mtP23PE050** ud Contador mecn. rayos de Aplicaciones Tecnlg
Claves: aplicación, rayo, contador

**mtP23PC050** m. Tubo protección acero 35x13 mm y 2 m longitud
Claves: acero, tubo, protección

**mtP23PD200** ud Electrodo acero cobrizado Ø 14mm y 2 m long
Claves: cobre, electrodo, acero

**mtP23PD210** ud Puente comprobación y equipotencialidad de AT
Claves: comprobación, equipotencial

**mtP23PD230** ud Gel Conductiver Plus. Mejora conductividad
Claves: mejora, conductor, gel

**mtP23PB360** ud Protector vía chispas de unión tomas tierra
Claves: tierra, chispa, toma, protección, unión

**mtP23PD220** ud Arqueta reg.polipropileno 250x250x250mm
Claves: arqueta, polipropileno

**mtP23PB370** ud Protector vía chispas para mástil de antena
Claves: protección, chispa, mástil, antena

**mtmtP26SV050** ud Electrov. 24 V reguladora caudal 2"
Claves: caudal, regulación

**mtmtP26SL030** m. Línea eléctrica p/electrovál. 2x2,5mm2
Claves: eléctrico, línea

**mo305** h. Peón ordinario
Claves: ordinario

**mtP22TC150** m. Tubo rígido PVC enterrado D=63 mm
Claves: tubo, rígido, PVC

**mtP22TC570** ud Soporte separador D=63 mm. 4 alo
Claves: separador, halo, soporte

**mtP27TT200** kg Limpiador unión PVC
Claves: PVC, unión, limpieza

**mtP27TT210** kg Adhesivo unión PVC
Claves: adhesivo, unión, PVC

**mtP27TT180** m. Hilo acerado 2 mm. para guía
Claves: acero, guía, cable

**mt17.01.01.04** m Fibra óptica
Claves: material

**mtP01DW090A** ud Pequeño material
Claves: material

**mtP22TR090** ud Armario modular monobloque 200x100x50
Claves: módulo, armario, monobloc

**mtP22TR690** ud Conjunto de ventilación RITU
Claves: ventilación

**mtP15GD010** m. Tubo PVC ríg. der.ind. M 32/gp5
Claves: tubo, PVC

**mtP15GB020** m. Tubo PVC corrugado M 25/gp5
Claves: tubo, corrugado, PVC

**mtP15GB010A** m. Tubo PVC corrugado M 20/gp5
Claves: corrugado, tubo, PVC

**mo221** h. Ayudante Instalador telecomunicación
Claves: ayudante

**mtmtP22DI030** ud Dif. metál falso techo 8", 6 Wr.m.s
Claves: falso, techo, metal

**mtP22DA060** ud Ampl. mezclador. RMS
Claves: mezcla

**mtP22DB020** ud Reproductor CD/MP3 modular
Claves: módulo

**mtP22DB030** ud Cassette autoreverse modular
Claves: módulo

**mtP22DB040** ud Chasis 2 fuentes modulares
Claves: módulo, fuente

**mt17.01.02010** ud Switch de red con puerto gigabit
Claves: automático, material, defecto, tensión, corte, intensidad, diferencial, magnetotérmico, base, cabecera, módulo, televisión, toma, colocación, cuadro, protección, alumbrado, eléctrico, interruptor, empotrable, caja, graduación, tapa, ampliación, plástico, conexión

**mo3010** h. Peón especializado
Claves: especial

**mtmtP22TC430** Ud. MECANISMO RJ45 DOBLE CAT.6
Claves: corrugado, tubo, PVC

**mtmtP27TT180** m. Hilo acerado 2 mm. para guía
Claves: cable, guía, acero

**mtP20CF020** ud Caldera mgk-2/250
Claves: caldera

**mtP20WH120** ud Kit de conexionado
Claves: caldera, adaptador

**mtP20WH120-3** ud Kit Conexionado de gas
Claves: caldera, adaptador

**mtP20WH120-4** ud Kit descarga de condensados
Claves: caldera, adaptador

**mtP20WH120-6** ud chimenea
Claves: caldera, adaptador

**mtP20WH120-7** ud control calderas
Claves: caldera, adaptador

**mtP20RS410** m2 Plancha europlux-flex 20 mm. 30 kg/m3
Claves: plancha

**mtP20RS420** m. Aisl.cinta perimetral doble c/adhesivo
Claves: aislante, doble, perímetro, cinta

**mtP20RS430** kg Aditivo europlast p/mortero tradicional
Claves: aditivo

**mtP20RS460** ud Grapas tacker
Claves: grapa

**mtP20RS470** m. Funda aislante
Claves: aislante

**mtP20RS480** m. Junta de dilatación
Claves: dilatación, junta

**mtARM10** ud Armario Suelo radiante mod 4
Claves: plancha

**mtARM13** ud Armario Suelo radiante mod 5
Claves: plancha

**mtP21AK040-1** ud Recuperador 30 con bateria de agua
Claves: complemento, horizontal, aire

**mtP21AK040** ud Recuperador 20 con bateria de agua
Claves: aire, horizontal, complemento

**mtP21AK04-1** ud Recuperador 05 con bateria de agua
Claves: aire, horizontal, complemento

**mtP21CF030** m2 Panel l.v.a.d. Climaver plata
Claves: panel, plata

**mtP21CF050** ud Cinta de aluminio Climaver
Claves: aluminio, cinta

**mtP21RR010** ud Rejilla retorno 400x200
Claves: rejilla

**mtP21RR010-2** ml Rejilla
Claves: rejilla

**mtP21V490** ud Extractor aseo 110 m3/h
Claves: extractor, aseo

**mtP19SC090** ud Centralita electrónica dos zonas
Claves: electrónico, centralita

**mtP19SC120** ud Sonda gas/natural aliment=12 Vcc
Claves: sondeo

**mtU05SAT010** u Pica toma tierra instalada + arqueta ciega 60x60x55
Pica para toma de tierra, de acero cobrizado de 2 m. de longitud, incluso suministro, montaje, conductor, pequeño material y arqueta ciega de 60x60x 55 cm.

**mo151** h. Oficial 1ª electricista
Claves: electricidad

**mtP31CE035** m. Manguera flex. 750 V. 4x6 mm2
Claves: manguera

**mtP31BA020** ud Acometida prov. fonta.a caseta
Claves: caseta, fontanería, acometida

**mtP31BA030** ud Acometida prov. sane.a caseta
Claves: caseta, acometida

**mtP31BA040** ud Acometida prov. telef. a caseta
Claves: acometida, caseta

**mo306** h. Peón ordinario
Claves: ordinario

**mtP31BC070** ud Alq. caseta pref. aseo 5,80x2,60
Claves: aseo, caseta

**mtP31BC220** ud Transp.150km.entr.y rec.1 módulo
Claves: módulo

**mtP31BC200** ud Alq. caseta comedor 5,80x2,60
Claves: caseta, comedor

**mtP31BM020** ud Portarrollos indust.c/cerrad
Claves: portarrollo

**mtP31BM030** ud Espejo vestuarios y aseos
Claves: espejo, vestuario, aseo

**mtP31BM040** ud Jabonera industrial 1 l
Claves: jabonera, industrial

**mtP31BM050** ud Secamanos eléctrico
Claves: secamanos, eléctrico

**mtP31BM060** ud Horno microondas 18 l. 700W
Claves: horno, microondas

**mtP31BM070** ud Taquilla metálica individual
Claves: taquilla, metal, individual

**mtP31BM080** ud Mesa melamina para 10 personas
Claves: mesa, melamina, persona

**mtP31BM090** ud Banco madera para 5 personas
Claves: persona, banco, madero

**mtP31BM100** ud Depósito-cubo basuras
Claves: basura

**mtP31BM110** ud Botiquín de urgencias
Claves: botiquín

**mtP31BM120** ud Reposición de botiquín
Claves: botiquín

**mtP31BM140** ud Radiador eléctrico 1000 W
Claves: radiador, eléctrico

**mtP31SB010** m. Cinta balizamiento bicolor 8 cm
Claves: cinta, baliza, color

**mtP31SB035** ud Cono balizamiento estánd. 30 cm
Claves: baliza, cono

**mo201** h. Ayudante
Claves: ayudante

**mtP31SV155** ud Caballete para señal D=60 L=90,70
Claves: caballete

**mtP31SV020** ud Señal cuadrada L=60
Claves: cuadrado

**mtP31SV050** ud Poste galvanizado 80x40x2 de 2 m
Claves: poste, galvanizar

**mtP31SV040** ud Señal stop D=60 cm.oct.reflex.EG
Claves: stop

**mtP31SV070** ud Señal tráfico bolsa plástico
Claves: tráfico, plástico

**mtP31SV080** ud Bastidor señal t.bolsa plást
Claves: bastidor

**mtP31SV090** ud Paleta manual 2c. stop-d.obli
Claves: manual, paleta

**mtP31SS080** ud Chaleco de obras reflectante
Claves: reflejo

**mtP31CA040** ud Tapa provisional arqueta 80x80
Claves: tapa, arqueta

**mtP01DW090_** ud Pequeño material
Claves: material

**mtP31CB020** ud Guardacuerpos metálico
Claves: guardacuerpos, metal

**mtP31CB035** m3 Tabloncillo madera pino 20x5 cm
Claves: tablón, pino, madero

**mtP31CB040** m3 Tabla madera pino 15x5 cm
Claves: tabla, madero, pino

**mtP31CB210** m. Pasamanos tubo D=50 mm
Claves: pasamano, tubo

**mtP31CB220** ud Brida soporte para barandilla
Claves: barandilla, brida, soporte

**mtP31CB030** m3 Tablón madera pino 20x7 cm
Claves: madero, pino, tablón

**mtP31CB190** m. Puntal de pino 2,5 m D=8/10
Claves: puntal, pino

**mtP31CB090** m. Alquiler valla enrejado móvil 3,5x2 m
Claves: alquiler, valla, enrejado, móvil

**mtP31CB121** ud Puerta chapa galvanizada 1x2 m
Claves: puerta, chapa, galvanizar

**mtP31CB120** ud Puerta chapa galvanizada 4x2 m
Claves: galvanizar, puerta, chapa

**mo152** h. Oficial 2ª electricista
Claves: electricidad

**mtP01LT020** mud Ladrillo perfora. tosco 25x12x7
Claves: ladrillo, perforación, tosco

**mtP02EAT020** ud Tapa cuadrada HA e=6cm 50x50cm
Claves: cuadrado, tapa

**mtP17VP040** ud Codo M-H PVC evacuación j.peg. 75 mm
Claves: codo, evacuación, PVC

**mtP31CE040** m. Pica cobre p/toma tierra 14,3
Claves: cobre, tierra, pica

**mtP31CE020** m. Cable cobre desnudo D=35 mm
Claves: desnudo, cable, cobre

**mtP31CE050** ud Grapa para pica
Claves: grapa, pica

**mtP15EC020_** ud Puente de prueba
Claves: prueba

**mtP31CE160** ud Cuadro secundario obra pmáx.40kW
Claves: cuadro

**mtP31CI010** ud Extintor polvo ABC 6 kg. 21A/113B
Claves: extintor, polvo

**mtP31CI030** ud Extintor CO2 5 kg. acero. 89B
Claves: extintor, acero

**mo111** h. Oficial 1ª encofrador
Claves: encofrar

**mo205** h. Ayudante encofrador
Claves: ayudante, encofrar

**mtP31** kg Puntas planas acero 20x100
Claves: punta, plano, acero

**mtP31CR060** ud Soporte mordaza
Claves: soporte

**mtP31CR080** ud Brazo para soporte
Claves: brazo, soporte

**mtP31CB010** ud Puntal metálico telescópico 3 m
Claves: puntal, metal, telescópico

**mtP31CM080** ud Plataforma volada metálica
Claves: metal, plataforma, volar

**mtP31CR030** m2 Red seguridad poliamida 10x10 cm
Claves: seguridad, poliamida, red

**mtP31CR130** ud Gancho anclaje forjado D=16 mm
Claves: anclaje, forjado, gancho

**mtP31CR140** ud Gancho montaje red D=12 mm
Claves: montaje, red, gancho

**mtP31CR160** m. Cuerda de atado redes de seguridad
Claves: cuerda, red, seguridad

**mtP31CW030** ud Bajante escombros PVC. 1 m
Claves: bajante, escombro, PVC

**mtP31CW040** ud Boca carga PVC bajante escombros 1 m
Claves: boca, bajante, escombro, carga, PVC

**mtP31IA010** ud Casco seguridad
Claves: casco, seguridad

**mtP31IA030** ud Casco seg. dieléctr. c. pantalla
Claves: casco, pantalla

**mtP31IA100** ud Pantalla mano seguridad soldador
Claves: seguridad, pantalla, mano, soldadura

**mtP31IA115** ud Pantalla soldar oxiacetilénica
Claves: pantalla, soldadura

**mtP31IA120** ud Gafas protectoras
Claves: protección, gafa

**mtP31IA140** ud Gafas antipolvo
Claves: gafa, polvo

**mtP31IA155** ud Semi-mascarilla 2 filtros
Claves: filtro

**mtP31IA200** ud Cascos protectores auditivos
Claves: oído, protección, casco

**mtP31IA210** ud Juego tapones antiruido silicona
Claves: juego, tapón, ruido, silicona

**mtP31IC050** ud Faja protección lumbar
Claves: protección

**mtP31IC060** ud Cinturón portaherramientas
Claves: cinturón, portaherramienta

**mtP31IC098** ud Mono de trabajo poliéster-algod
Claves: mono, trabajo

**mtP31IC100** ud Traje impermeable 2 p. PVC
Claves: traje, impermeable, PVC

**mtP31IC130** ud Mandil cuero para soldador
Claves: soldadura, mandil, cuero

**mtP31IM006** ud Par guantes lona reforzados
Claves: par, guante, lona, refuerzo

**mtP31IM010** ud Par guantes de goma látex-antic
Claves: guante, goma, par

**mtP31IM038** ud Par guantes alta resist. al corte
Claves: par, guante, alto, corte

**mtP31IM040** ud Par guantes p/soldador
Claves: par, guante

**mtP31IM060** ud Par guantes aislam. 10.000 V
Claves: par, guante

**mtP31IM080** ud Par manoplas resist. a fuego
Claves: par, fuego

**mtP31IM100** ud Muñequera presión variable
Claves: muñequera, presión

**mtP31IP013** ud Par botas bajas de agua (verdes)
Claves: par, bota, agua, verde

**mtP31IP025** ud Par botas de seguridad
Claves: par, bota, seguridad

**mtP31IP030** ud Par botas aislantes 5.000 V
Claves: aislante, par, bota

**mtP31IP050** ud Par polainas para soldador
Claves: polaina, soldadura, par

**mtP31IP100** ud Par rodilleras
Claves: par

**mtP31IS670** ud Punto de anclaje fijo
Claves: punto, anclaje

**mtP31IS720** ud Equipo trabajo vert. y horiz
Claves: vertedero, trabajo, equipo, horizontal

**mtP31W020** ud Costo mensual Comité seguridad
Claves: mes, seguridad

**mtP31W030** ud Costo mensual de conservación
Claves: mes, conservación

**mtP31W040** ud Costo mensual limpieza-desinfec
Claves: mes

**mtP31W050** ud Costo mens. formación seguridad
Claves: seguridad

**mtP31W070** ud Reconocimiento médico básico II
Claves: médico, básico

**mtP31W090** h. Revisión quincenal seg y salud
Claves: andamio, revisión

**mo200** h. Ayudante
Claves: ayudante

**mo307** h. Peón ordinario
Claves: ordinario

**mq01pan010** h. Pala cargadora neumáticos 85 CV/1,2m3
Claves: cargador, pala, neumático

**mq01pan020** h. Retrocargadora neumáticos 75 CV
Claves: neumático

**mq02piv010** h. Pisón vibrante 70 kg
Claves: vibración, pisón

**mq03HH020** h. Hormigonera 200 l. gasolina
Claves: hormigón, gasolina

**mq03HH030** h. Hormigonera 300 l. gasolina
Claves: hormigón, gasolina

**mq04cab010** h. Camión basculante 4x2 10 t
Claves: camión, basculante

**mq04cab020** h. Camión basculante 4x4 14 t
Claves: basculante, camión

**mq05mai230** h. Martillo rompedor hidráulico 600 kg
Claves: hidráulico, rompedor, martillo

**mq07n060** m² Canon de desbroce a vertedero
Claves: vertedero, desbroce

**mq07n070** m3 Canon de escombros a vertedero
Claves: vertedero, escombro

**mtP01AA030** t. Arena de río 0/6 mm
Claves: río, areno

**mtP01AG060** t. Gravilla 20/40 mm
Claves: gravilla

**mtP01CC020** t. Cemento CEM II/B-P 32,5 N sacos
Claves: cemento

**mtP01DW050** m3 Agua obra
Claves: agua

**mtP01DW050_** m3 Agua obra
Claves: agua

**mtP15FH070** ud Arm. ABB puerta opaca 36 mód
Claves: puerta, opaco

**mtP15FJ040** ud Diferencial ABB 2x25A a 300mA tipo A o superinmunizado
Claves: diferencial

**mtP15FK050** ud PIA ABB 2x10A, 6/10kA curva C
Claves: curva

**mtP15FK060** ud PIA ABB 2x16A, 6/10kA curva C
Claves: curva

**mtP15FK080** ud PIA ABB 2x25A, 6/10kA curva C
Claves: curva

**mtP17VC010** m. Tubo PVC evac.serie B j.peg.32mm
Claves: PVC, tubo

**mtP17VP010** ud Codo M-H 87º PVC evac. j.peg. 32 mm
Claves: PVC, codo

**mtP17VP170** ud Manguito H-H PVC evac. j.peg. 32 mm
Claves: PVC, manguito
